# BRINNER

- Propiedad del archivo: SOFT S.A.
- Formato: FIEBDC-3/2002
- Programa: Presto 8.7
- Fecha de los precios: 03/03/2026
- Divisa: EUR
- Código: CATÁLOGO (19/12/2023)

## BRINNER BRINNER - CONDUCTOS DE CHAPA (19/12/2023)

### CIRCULAR BRINNER - CONDUCTO DE CHAPA CIRCULAR (19/12/2023)

#### TUBO HEL. TUBO HELICOIDAL ACERO GALVANIZADO (19/12/2023)

##### SR TUBO HELICOIDAL SERIE SR (17/03/2026)

**SR80** ml TUBO HELICOIDAL CHAPA GALV. D=80mm (material; 17/03/2026)
Precio: 7.26
Conducto circular fabricado en chapa de acero galvanizado de 80 mm de diámetro, con engatillado helicoidal y espesor 0,5 mm. Marca BRINNER modelo SR.

**SR100** ml TUBO HELICOIDAL CHAPA GALV. D=100mm (material; 17/03/2026)
Precio: 8.07
Conducto circular fabricado en chapa de acero galvanizado de 100 mm de diámetro, con engatillado helicoidal y espesor 0,5 mm. Marca BRINNER modelo SR.

**SR125** ml TUBO HELICOIDAL CHAPA GALV. D=125mm (material; 17/03/2026)
Precio: 10.09
Conducto circular fabricado en chapa de acero galvanizado de 125 mm de diámetro, con engatillado helicoidal y espesor 0,5 mm. Marca BRINNER modelo SR.

**SR150** ml TUBO HELICOIDAL CHAPA GALV. D=150mm (material; 17/03/2026)
Precio: 12.1
Conducto circular fabricado en chapa de acero galvanizado de 150 mm de diámetro, con engatillado helicoidal y espesor 0,5 mm. Marca BRINNER modelo SR.

**SR160** ml TUBO HELICOIDAL CHAPA GALV. D=160mm (material; 17/03/2026)
Precio: 12.91
Conducto circular fabricado en chapa de acero galvanizado de 160 mm de diámetro, con engatillado helicoidal y espesor 0,5 mm. Marca BRINNER modelo SR.

**SR200** ml TUBO HELICOIDAL CHAPA GALV. D=200mm (material; 17/03/2026)
Precio: 16.14
Conducto circular fabricado en chapa de acero galvanizado de 200 mm de diámetro, con engatillado helicoidal y espesor 0,5 mm. Marca BRINNER modelo SR.

**SR250** ml TUBO HELICOIDAL CHAPA GALV. D=250mm (material; 17/03/2026)
Precio: 20.59
Conducto circular fabricado en chapa de acero galvanizado de 250 mm de diámetro, con engatillado helicoidal y espesor 0,6 mm. Marca BRINNER modelo SR.

**SR300** ml TUBO HELICOIDAL CHAPA GALV. D=300mm (material; 17/03/2026)
Precio: 24.71
Conducto circular fabricado en chapa de acero galvanizado de 300 mm de diámetro, con engatillado helicoidal y espesor 0,6 mm. Marca BRINNER modelo SR.

**SR315** ml TUBO HELICOIDAL CHAPA GALV. D=315mm (material; 17/03/2026)
Precio: 25.95
Conducto circular fabricado en chapa de acero galvanizado de 315 mm de diámetro, con engatillado helicoidal y espesor 0,6 mm. Marca BRINNER modelo SR.

**SR355** ml TUBO HELICOIDAL CHAPA GALV. D=355mm (material; 17/03/2026)
Precio: 34.84
Conducto circular fabricado en chapa de acero galvanizado de 355 mm de diámetro, con engatillado helicoidal y espesor 0,7 mm. Marca BRINNER modelo SR.

**SR400** ml TUBO HELICOIDAL CHAPA GALV. D=400mm (material; 17/03/2026)
Precio: 39.16
Conducto circular fabricado en chapa de acero galvanizado de 400 mm de diámetro, con engatillado helicoidal y espesor 0,7 mm. Marca BRINNER modelo SR.

**SR450** ml TUBO HELICOIDAL CHAPA GALV. D=450mm (material; 17/03/2026)
Precio: 44.07
Conducto circular fabricado en chapa de acero galvanizado de 450 mm de diámetro, con engatillado helicoidal y espesor 0,7 mm. Marca BRINNER modelo SR.

**SR500** ml TUBO HELICOIDAL CHAPA GALV. D=500mm (material; 17/03/2026)
Precio: 48.94
Conducto circular fabricado en chapa de acero galvanizado de 500 mm de diámetro, con engatillado helicoidal y espesor 0,7 mm. Marca BRINNER modelo SR.

**SR560** ml TUBO HELICOIDAL CHAPA GALV. D=560mm (material; 17/03/2026)
Precio: 64.45
Conducto circular fabricado en chapa de acero galvanizado de 560 mm de diámetro, con engatillado helicoidal y espesor 0,7 mm. Marca BRINNER modelo SR.

**SR630** ml TUBO HELICOIDAL CHAPA GALV. D=630mm (material; 17/03/2026)
Precio: 81.45
Conducto circular fabricado en chapa de acero galvanizado de 630 mm de diámetro, con engatillado helicoidal y espesor 0,8 mm. Marca BRINNER modelo SR.

**SR710** ml TUBO HELICOIDAL CHAPA GALV. D=710mm (material; 17/03/2026)
Precio: 91.79
Conducto circular fabricado en chapa de acero galvanizado de 710 mm de diámetro, con engatillado helicoidal y espesor 0,8 mm. Marca BRINNER modelo SR.

**SR800** ml TUBO HELICOIDAL CHAPA GALV. D=800mm (material; 17/03/2026)
Precio: 103.43
Conducto circular fabricado en chapa de acero galvanizado de 800 mm de diámetro, con engatillado helicoidal y espesor 0,8 mm. Marca BRINNER modelo SR.

**SR900** ml TUBO HELICOIDAL CHAPA GALV. D=900mm (material; 17/03/2026)
Precio: 119.24
Conducto circular fabricado en chapa de acero galvanizado de 900 mm de diámetro, con engatillado helicoidal y espesor 0,8 mm. Marca BRINNER modelo SR.

**SR1000** ml TUBO HELICOIDAL CHAPA GALV. D=1000mm (material; 17/03/2026)
Precio: 161.23
Conducto circular fabricado en chapa de acero galvanizado de 1000 mm de diámetro, con engatillado helicoidal y espesor 1,0 mm. Marca BRINNER modelo SR.

**SR1120** ml TUBO HELICOIDAL CHAPA GALV. D=1120mm (material; 17/03/2026)
Precio: 180.57
Conducto circular fabricado en chapa de acero galvanizado de 1120 mm de diámetro, con engatillado helicoidal y espesor 1,0 mm. Marca BRINNER modelo SR.

**SR1250** ml TUBO HELICOIDAL CHAPA GALV. D=1250mm (material; 17/03/2026)
Precio: 201.53
Conducto circular fabricado en chapa de acero galvanizado de 1250 mm de diámetro, con engatillado helicoidal y espesor 1,2 mm. Marca BRINNER modelo SR.

**SR1400** ml TUBO HELICOIDAL CHAPA GALV. D=1400mm (material; 17/03/2026)
Precio: 279.52
Conducto circular fabricado en chapa de acero galvanizado de 1400 mm de diámetro, con engatillado helicoidal y espesor 1,2 mm. Marca BRINNER modelo SR.

**SR1600** ml TUBO HELICOIDAL CHAPA GALV. D=1600mm (material; 17/03/2026)
Precio: 319.45
Conducto circular fabricado en chapa de acero galvanizado de 1600 mm de diámetro, con engatillado helicoidal y espesor 1,2 mm. Marca BRINNER modelo SR.

##### SRL TUBO HELICOIDAL REFORZADO SERIE LIGERA SRL (17/03/2026)

**SRL560** ml TUBO HELICOIDAL REFORZADO CHAPA GALV. D=560mm (material; 17/03/2026)
Precio: 56.56
Conducto circular fabricado en chapa de acero galvanizado de 560 mm de diámetro, con engatillado helicoidal y bordón de refuerzo, espesor 0,6 mm. Marca BRINNER modelo SRL.

**SRL630** ml TUBO HELICOIDAL REFORZADO CHAPA GALV. D=630mm (material; 17/03/2026)
Precio: 72.5
Conducto circular fabricado en chapa de acero galvanizado de 630 mm de diámetro, con engatillado helicoidal y bordón de refuerzo, espesor 0,7 mm. Marca BRINNER modelo SRL.

**SRL710** ml TUBO HELICOIDAL REFORZADO CHAPA GALV. D=710mm (material; 17/03/2026)
Precio: 81.71
Conducto circular fabricado en chapa de acero galvanizado de 710 mm de diámetro, con engatillado helicoidal y bordón de refuerzo, espesor 0,7 mm. Marca BRINNER modelo SRL.

**SRL800** ml TUBO HELICOIDAL REFORZADO CHAPA GALV. D=800mm (material; 17/03/2026)
Precio: 92.07
Conducto circular fabricado en chapa de acero galvanizado de 800 mm de diámetro, con engatillado helicoidal y bordón de refuerzo, espesor 0,7 mm. Marca BRINNER modelo SRL.

**SRL900** ml TUBO HELICOIDAL REFORZADO CHAPA GALV. D=900mm (material; 17/03/2026)
Precio: 106.46
Conducto circular fabricado en chapa de acero galvanizado de 900 mm de diámetro, con engatillado helicoidal y bordón de refuerzo, espesor 0,7 mm. Marca BRINNER modelo SRL.

**SRL1000** ml TUBO HELICOIDAL REFORZADO CHAPA GALV. D=1000mm (material; 17/03/2026)
Precio: 133.53
Conducto circular fabricado en chapa de acero galvanizado de 1000 mm de diámetro, con engatillado helicoidal y bordón de refuerzo, espesor 0,8 mm. Marca BRINNER modelo SRL.

**SRL1120** ml TUBO HELICOIDAL REFORZADO CHAPA GALV. D=1120mm (material; 17/03/2026)
Precio: 149.55
Conducto circular fabricado en chapa de acero galvanizado de 1120 mm de diámetro, con engatillado helicoidal y bordón de refuerzo, espesor 0,8 mm. Marca BRINNER modelo SRL.

**SRL1250** ml TUBO HELICOIDAL REFORZADO CHAPA GALV. D=1250mm (material; 17/03/2026)
Precio: 166.91
Conducto circular fabricado en chapa de acero galvanizado de 1250 mm de diámetro, con engatillado helicoidal y bordón de refuerzo, espesor 1,0 mm. Marca BRINNER modelo SRL.

**SRL1400** ml TUBO HELICOIDAL REFORZADO CHAPA GALV. D=1400mm (material; 17/03/2026)
Precio: 237.51
Conducto circular fabricado en chapa de acero galvanizado de 1400 mm de diámetro, con engatillado helicoidal y bordón de refuerzo, espesor 1,0 mm. Marca BRINNER modelo SRL.

**SRL1600** ml TUBO HELICOIDAL REFORZADO CHAPA GALV. D=1600mm (material; 17/03/2026)
Precio: 271.44
Conducto circular fabricado en chapa de acero galvanizado de 1600 mm de diámetro, con engatillado helicoidal y bordón de refuerzo, espesor 1,0 mm. Marca BRINNER modelo SRL.

##### ACC. TUB HEL. ACCESORIOS TUBO HELICOIDAL (19/12/2023)

###### CODOS CODOS CIRCULARES CHAPA GALV. (19/12/2023)

###### BF-90 CODO CIRCULAR 90º CHAPA GALV. (11/03/2025)

**B9080** Ud CODO CIRCULAR 90º CHAPA GALVANIZADA D=80mm (material; 11/03/2025)
Precio: 8.45
Codo circular de 90º fabricado en chapa de acero galvanizado de 80 mm de diámetro, fabricación estampada. Marca BRINNER modelo BF 90º.

**B90100** Ud CODO CIRCULAR 90º CHAPA GALVANIZADA D=100mm (material)
Precio: 7.53
Codo circular de 90º fabricado en chapa de acero galvanizado de 100 mm de diámetro, fabricación estampada. Marca BRINNER modelo BF 90º.

**B90125** Ud CODO CIRCULAR 90º CHAPA GALVANIZADA D=125mm (material; 11/03/2025)
Precio: 10.08
Codo circular de 90º fabricado en chapa de acero galvanizado de 125 mm de diámetro, fabricación estampada. Marca BRINNER modelo BF 90º.

**B90150** Ud CODO CIRCULAR 90º CHAPA GALVANIZADA D=150mm (material; 11/03/2025)
Precio: 13.63
Codo circular de 90º fabricado en chapa de acero galvanizado de 150 mm de diámetro, fabricación estampada. Marca BRINNER modelo BF 90º.

**B90160** Ud CODO CIRCULAR 90º CHAPA GALVANIZADA D=160mm (material; 11/03/2025)
Precio: 14.93
Codo circular de 90º fabricado en chapa de acero galvanizado de 160 mm de diámetro, fabricación estampada. Marca BRINNER modelo BF 90º.

**B90200** Ud CODO CIRCULAR 90º CHAPA GALVANIZADA D=200mm (material; 11/03/2025)
Precio: 21.37
Codo circular de 90º fabricado en chapa de acero galvanizado de 200 mm de diámetro, fabricación estampada. Marca BRINNER modelo BF 90º.

**BF90250** Ud CODO CIRCULAR 90º CHAPA GALVANIZADA D=250mm (material)
Precio: 32.34
Codo circular de 90º fabricado en chapa de acero galvanizado de 250 mm de diámetro, fabricación por segmentos. Marca BRINNER modelo BF 90º.

**BF90300** Ud CODO CIRCULAR 90º CHAPA GALVANIZADA D=300mm (material)
Precio: 33.93
Codo circular de 90º fabricado en chapa de acero galvanizado de 300 mm de diámetro, fabricación por segmentos. Marca BRINNER modelo BF 90º.

**BF90315** Ud CODO CIRCULAR 90º CHAPA GALVANIZADA D=315mm (material)
Precio: 42
Codo circular de 90º fabricado en chapa de acero galvanizado de 315 mm de diámetro, fabricación por segmentos. Marca BRINNER modelo BF 90º.

**BF90355** Ud CODO CIRCULAR 90º CHAPA GALVANIZADA D=355mm (material)
Precio: 52.08
Codo circular de 90º fabricado en chapa de acero galvanizado de 355 mm de diámetro, fabricación por segmentos. Marca BRINNER modelo BF 90º.

**BF90400** Ud CODO CIRCULAR 90º CHAPA GALVANIZADA D=400mm (material)
Precio: 70.06
Codo circular de 90º fabricado en chapa de acero galvanizado de 400 mm de diámetro, fabricación por segmentos. Marca BRINNER modelo BF 90º.

**BF90450** Ud CODO CIRCULAR 90º CHAPA GALVANIZADA D=450mm (material)
Precio: 80.88
Codo circular de 90º fabricado en chapa de acero galvanizado de 450 mm de diámetro, fabricación por segmentos. Marca BRINNER modelo BF 90º.

**BF90500** Ud CODO CIRCULAR 90º CHAPA GALVANIZADA D=500mm (material)
Precio: 91.45
Codo circular de 90º fabricado en chapa de acero galvanizado de 500 mm de diámetro, fabricación por segmentos. Marca BRINNER modelo BF 90º.

**BF90560** Ud CODO CIRCULAR 90º CHAPA GALVANIZADA D=560mm (material)
Precio: 104.98
Codo circular de 90º fabricado en chapa de acero galvanizado de 560 mm de diámetro, fabricación por segmentos. Marca BRINNER modelo BF 90º.

**BF90630** Ud CODO CIRCULAR 90º CHAPA GALVANIZADA D=630mm (material)
Precio: 117.76
Codo circular de 90º fabricado en chapa de acero galvanizado de 630 mm de diámetro, fabricación por segmentos. Marca BRINNER modelo BF 90º.

**BF90710** Ud CODO CIRCULAR 90º CHAPA GALVANIZADA D=710mm (material; 11/03/2025)
Precio: 155.19
Codo circular de 90º fabricado en chapa de acero galvanizado de 710 mm de diámetro, fabricación por segmentos. Marca BRINNER modelo BF 90º.

**BF90800** Ud CODO CIRCULAR 90º CHAPA GALVANIZADA D=800mm (material; 11/03/2025)
Precio: 222.08
Codo circular de 90º fabricado en chapa de acero galvanizado de 800 mm de diámetro, fabricación por segmentos. Marca BRINNER modelo BF 90º.

**BF90900** Ud CODO CIRCULAR 90º CHAPA GALVANIZADA D=900mm (material; 11/03/2025)
Precio: 256.79
Codo circular de 90º fabricado en chapa de acero galvanizado de 900 mm de diámetro, fabricación por segmentos. Marca BRINNER modelo BF 90º.

**BF901000** Ud CODO CIRCULAR 90º CHAPA GALVANIZADA D=1000mm (material)
Precio: 508.4
Codo circular de 90º fabricado en chapa de acero galvanizado de 1000 mm de diámetro, fabricación por segmentos. Marca BRINNER modelo BF 90º.

**BF901120** Ud CODO CIRCULAR 90º CHAPA GALVANIZADA D=1120mm (material)
Precio: 611.42
Codo circular de 90º fabricado en chapa de acero galvanizado de 1120 mm de diámetro, fabricación por segmentos. Marca BRINNER modelo BF 90º.

**BF901250** Ud CODO CIRCULAR 90º CHAPA GALVANIZADA D=1250mm (material)
Precio: 697.14
Codo circular de 90º fabricado en chapa de acero galvanizado de 1250 mm de diámetro, fabricación por segmentos. Marca BRINNER modelo BF 90º.

**BF901400** Ud CODO CIRCULAR 90º CHAPA GALVANIZADA D=1400mm (material)
Precio: 815.08
Codo circular de 90º fabricado en chapa de acero galvanizado de 1400 mm de diámetro, fabricación por segmentos. Marca BRINNER modelo BF 90º.

**BF901600** Ud CODO CIRCULAR 90º CHAPA GALVANIZADA D=1600mm (material)
Precio: 1102.04
Codo circular de 90º fabricado en chapa de acero galvanizado de 1600 mm de diámetro, fabricación por segmentos. Marca BRINNER modelo BF 90º.

###### BFL-90 CODO CIRCULAR 90º CHAPA GALV. CON JUNTA DE GOMA (11/03/2025)

**BL9080** Ud CODO CIRCULAR 90º CHAPA GALVANIZADA D=80mm CON JUNTA DE GOMA (material; 11/03/2025)
Precio: 10.83
Codo circular de 90º fabricado en chapa de acero galvanizado de 80 mm de diámetro, fabricación estampada y con junta EPDM que permite dar a la instalación estanquidad clase D. Marca BRINNER modelo BFL 90º.

**BL90100** Ud CODO CIRCULAR 90º CHAPA GALVANIZADA D=100mm CON JUNTA DE GOMA (material; 11/03/2025)
Precio: 10.36
Codo circular de 90º fabricado en chapa de acero galvanizado de 100 mm de diámetro, fabricación estampada y con junta EPDM que permite dar a la instalación estanquidad clase D. Marca BRINNER modelo BFL 90º.

**BL90125** Ud CODO CIRCULAR 90º CHAPA GALVANIZADA D=125mm CON JUNTA DE GOMA (material; 11/03/2025)
Precio: 12.27
Codo circular de 90º fabricado en chapa de acero galvanizado de 125 mm de diámetro, fabricación estampada y con junta EPDM que permite dar a la instalación estanquidad clase D. Marca BRINNER modelo BFL 90º.

**BL90150** Ud CODO CIRCULAR 90º CHAPA GALVANIZADA D=150mm CON JUNTA DE GOMA (material)
Precio: 17.17
Codo circular de 90º fabricado en chapa de acero galvanizado de 150 mm de diámetro, fabricación estampada y con junta EPDM que permite dar a la instalación estanquidad clase D. Marca BRINNER modelo BFL 90º.

**BL90160** Ud CODO CIRCULAR 90º CHAPA GALVANIZADA D=160mm CON JUNTA DE GOMA (material)
Precio: 17.69
Codo circular de 90º fabricado en chapa de acero galvanizado de 160 mm de diámetro, fabricación estampada y con junta EPDM que permite dar a la instalación estanquidad clase D. Marca BRINNER modelo BFL 90º.

**BL90200** Ud CODO CIRCULAR 90º CHAPA GALVANIZADA D=200mm CON JUNTA DE GOMA (material)
Precio: 24.78
Codo circular de 90º fabricado en chapa de acero galvanizado de 200 mm de diámetro, fabricación estampada y con junta EPDM que permite dar a la instalación estanquidad clase D. Marca BRINNER modelo BFL 90º.

**BFL90250** Ud CODO CIRCULAR 90º CHAPA GALVANIZADA D=250mm CON JUNTA DE GOMA (material)
Precio: 53.53
Codo circular de 90º fabricado en chapa de acero galvanizado de 250 mm de diámetro, fabricación por segmentos y con junta EPDM que permite dar a la instalación estanquidad clase D. Marca BRINNER modelo BFL 90º.

**BFL90300** Ud CODO CIRCULAR 90º CHAPA GALVANIZADA D=300mm CON JUNTA DE GOMA (material)
Precio: 59.76
Codo circular de 90º fabricado en chapa de acero galvanizado de 300 mm de diámetro, fabricación por segmentos y con junta EPDM que permite dar a la instalación estanquidad clase D. Marca BRINNER modelo BFL 90º.

**BFL90315** Ud CODO CIRCULAR 90º CHAPA GALVANIZADA D=315mm CON JUNTA DE GOMA (material)
Precio: 62.27
Codo circular de 90º fabricado en chapa de acero galvanizado de 315 mm de diámetro, fabricación por segmentos y con junta EPDM que permite dar a la instalación estanquidad clase D. Marca BRINNER modelo BFL 90º.

**BFL90355** Ud CODO CIRCULAR 90º CHAPA GALVANIZADA D=355mm CON JUNTA DE GOMA (material)
Precio: 69.62
Codo circular de 90º fabricado en chapa de acero galvanizado de 355 mm de diámetro, fabricación por segmentos y con junta EPDM que permite dar a la instalación estanquidad clase D. Marca BRINNER modelo BFL 90º.

**BFL90400** Ud CODO CIRCULAR 90º CHAPA GALVANIZADA D=400mm CON JUNTA DE GOMA (material)
Precio: 82.52
Codo circular de 90º fabricado en chapa de acero galvanizado de 400 mm de diámetro, fabricación por segmentos y con junta EPDM que permite dar a la instalación estanquidad clase D. Marca BRINNER modelo BFL 90º.

**BFL90450** Ud CODO CIRCULAR 90º CHAPA GALVANIZADA D=450mm CON JUNTA DE GOMA (material)
Precio: 94.98
Codo circular de 90º fabricado en chapa de acero galvanizado de 450 mm de diámetro, fabricación por segmentos y con junta EPDM que permite dar a la instalación estanquidad clase D. Marca BRINNER modelo BFL 90º.

**BFL90500** Ud CODO CIRCULAR 90º CHAPA GALVANIZADA D=500mm CON JUNTA DE GOMA (material)
Precio: 106.08
Codo circular de 90º fabricado en chapa de acero galvanizado de 500 mm de diámetro, fabricación por segmentos y con junta EPDM que permite dar a la instalación estanquidad clase D. Marca BRINNER modelo BFL 90º.

**BFL90560** Ud CODO CIRCULAR 90º CHAPA GALVANIZADA D=560mm CON JUNTA DE GOMA (material)
Precio: 129.63
Codo circular de 90º fabricado en chapa de acero galvanizado de 560 mm de diámetro, fabricación por segmentos y con junta EPDM que permite dar a la instalación estanquidad clase D. Marca BRINNER modelo BFL 90º.

**BFL90630** Ud CODO CIRCULAR 90º CHAPA GALVANIZADA D=630mm CON JUNTA DE GOMA (material)
Precio: 144.65
Codo circular de 90º fabricado en chapa de acero galvanizado de 630 mm de diámetro, fabricación por segmentos y con junta EPDM que permite dar a la instalación estanquidad clase D. Marca BRINNER modelo BFL 90º.

**BFL90710** Ud CODO CIRCULAR 90º CHAPA GALVANIZADA D=710mm CON JUNTA DE GOMA (material)
Precio: 181.8
Codo circular de 90º fabricado en chapa de acero galvanizado de 710 mm de diámetro, fabricación por segmentos y con junta EPDM que permite dar a la instalación estanquidad clase D. Marca BRINNER modelo BFL 90º.

**BFL90800** Ud CODO CIRCULAR 90º CHAPA GALVANIZADA D=800mm CON JUNTA DE GOMA (material)
Precio: 252.76
Codo circular de 90º fabricado en chapa de acero galvanizado de 800 mm de diámetro, fabricación por segmentos y con junta EPDM que permite dar a la instalación estanquidad clase D. Marca BRINNER modelo BFL 90º.

**BFL90900** Ud CODO CIRCULAR 90º CHAPA GALVANIZADA D=900mm CON JUNTA DE GOMA (material)
Precio: 288.88
Codo circular de 90º fabricado en chapa de acero galvanizado de 900 mm de diámetro, fabricación por segmentos y con junta EPDM que permite dar a la instalación estanquidad clase D. Marca BRINNER modelo BFL 90º.

**BFL901000** Ud CODO CIRCULAR 90º CHAPA GALVANIZADA D=1000mm CON JUNTA DE GOMA (material)
Precio: 561.72
Codo circular de 90º fabricado en chapa de acero galvanizado de 1000 mm de diámetro, fabricación por segmentos y con junta EPDM que permite dar a la instalación estanquidad clase D. Marca BRINNER modelo BFL 90º.

**BFL901120** Ud CODO CIRCULAR 90º CHAPA GALVANIZADA D=1120mm CON JUNTA DE GOMA (material)
Precio: 667.6
Codo circular de 90º fabricado en chapa de acero galvanizado de 1120 mm de diámetro, fabricación por segmentos y con junta EPDM que permite dar a la instalación estanquidad clase D. Marca BRINNER modelo BFL 90º.

**BFL901250** Ud CODO CIRCULAR 90º CHAPA GALVANIZADA D=1250mm CON JUNTA DE GOMA (material)
Precio: 763.92
Codo circular de 90º fabricado en chapa de acero galvanizado de 1250 mm de diámetro, fabricación por segmentos y con junta EPDM que permite dar a la instalación estanquidad clase D. Marca BRINNER modelo BFL 90º.

###### BF-45 CODO CIRCULAR 45º CHAPA GALV. (11/03/2025)

**B4580** Ud CODO CIRCULAR 45º CHAPA GALVANIZADA D=80mm (material; 11/03/2025)
Precio: 7
Codo circular de 45º fabricado en chapa de acero galvanizado de 80 mm de diámetro, fabricación estampada. Marca BRINNER modelo BF 45º.

**B45100** Ud CODO CIRCULAR 45º CHAPA GALVANIZADA D=100mm (material; 11/03/2025)
Precio: 6.16
Codo circular de 45º fabricado en chapa de acero galvanizado de 100 mm de diámetro, fabricación estampada. Marca BRINNER modelo BF 45º.

**B45125** Ud CODO CIRCULAR 45º CHAPA GALVANIZADA D=125mm (material; 11/03/2025)
Precio: 7.28
Codo circular de 45º fabricado en chapa de acero galvanizado de 125 mm de diámetro, fabricación estampada. Marca BRINNER modelo BF 45º.

**B45150** Ud CODO CIRCULAR 45º CHAPA GALVANIZADA D=150mm (material; 11/03/2025)
Precio: 9.43
Codo circular de 45º fabricado en chapa de acero galvanizado de 150 mm de diámetro, fabricación estampada. Marca BRINNER modelo BF 45º.

**B45160** Ud CODO CIRCULAR 45º CHAPA GALVANIZADA D=160mm (material)
Precio: 10.03
Codo circular de 45º fabricado en chapa de acero galvanizado de 160 mm de diámetro, fabricación estampada. Marca BRINNER modelo BF 45º.

**B45200** Ud CODO CIRCULAR 45º CHAPA GALVANIZADA D=200mm (material; 11/03/2025)
Precio: 13.11
Codo circular de 45º fabricado en chapa de acero galvanizado de 200 mm de diámetro, fabricación estampada. Marca BRINNER modelo BF 45º.

**BF45250** Ud CODO CIRCULAR 45º CHAPA GALVANIZADA D=250mm (material)
Precio: 21.75
Codo circular de 45º fabricado en chapa de acero galvanizado de 250 mm de diámetro, fabricación por segmentos. Marca BRINNER modelo BF 45º.

**BF45300** Ud CODO CIRCULAR 45º CHAPA GALVANIZADA D=300mm (material)
Precio: 24.08
Codo circular de 45º fabricado en chapa de acero galvanizado de 300 mm de diámetro, fabricación por segmentos. Marca BRINNER modelo BF 45º.

**BF45315** Ud CODO CIRCULAR 45º CHAPA GALVANIZADA D=315mm (material)
Precio: 30.24
Codo circular de 45º fabricado en chapa de acero galvanizado de 315 mm de diámetro, fabricación por segmentos. Marca BRINNER modelo BF 45º.

**BF45355** Ud CODO CIRCULAR 45º CHAPA GALVANIZADA D=355mm (material)
Precio: 33.51
Codo circular de 45º fabricado en chapa de acero galvanizado de 355 mm de diámetro, fabricación por segmentos. Marca BRINNER modelo BF 45º.

**BF45400** Ud CODO CIRCULAR 45º CHAPA GALVANIZADA D=400mm (material)
Precio: 48.3
Codo circular de 45º fabricado en chapa de acero galvanizado de 400 mm de diámetro, fabricación por segmentos. Marca BRINNER modelo BF 45º.

**BF45450** Ud CODO CIRCULAR 45º CHAPA GALVANIZADA D=450mm (material)
Precio: 55.24
Codo circular de 45º fabricado en chapa de acero galvanizado de 450 mm de diámetro, fabricación por segmentos. Marca BRINNER modelo BF 45º.

**BF45500** Ud CODO CIRCULAR 45º CHAPA GALVANIZADA D=500mm (material)
Precio: 61.77
Codo circular de 45º fabricado en chapa de acero galvanizado de 500 mm de diámetro, fabricación por segmentos. Marca BRINNER modelo BF 45º.

**BF45560** Ud CODO CIRCULAR 45º CHAPA GALVANIZADA D=560mm (material)
Precio: 72.23
Codo circular de 45º fabricado en chapa de acero galvanizado de 560 mm de diámetro, fabricación por segmentos. Marca BRINNER modelo BF 45º.

**BF45630** Ud CODO CIRCULAR 45º CHAPA GALVANIZADA D=630mm (material)
Precio: 81.13
Codo circular de 45º fabricado en chapa de acero galvanizado de 630 mm de diámetro, fabricación por segmentos. Marca BRINNER modelo BF 45º.

**BF45710** Ud CODO CIRCULAR 45º CHAPA GALVANIZADA D=710mm (material; 11/03/2025)
Precio: 100.28
Codo circular de 45º fabricado en chapa de acero galvanizado de 710 mm de diámetro, fabricación por segmentos. Marca BRINNER modelo BF 45º.

**BF45800** Ud CODO CIRCULAR 45º CHAPA GALVANIZADA D=800mm (material; 11/03/2025)
Precio: 151.6
Codo circular de 45º fabricado en chapa de acero galvanizado de 800 mm de diámetro, fabricación por segmentos. Marca BRINNER modelo BF 45º.

**BF45900** Ud CODO CIRCULAR 45º CHAPA GALVANIZADA D=900mm (material; 11/03/2025)
Precio: 174.92
Codo circular de 45º fabricado en chapa de acero galvanizado de 900 mm de diámetro, fabricación por segmentos. Marca BRINNER modelo BF 45º.

**BF451000** Ud CODO CIRCULAR 45º CHAPA GALVANIZADA D=1000mm (material)
Precio: 303.74
Codo circular de 45º fabricado en chapa de acero galvanizado de 1000 mm de diámetro, fabricación por segmentos. Marca BRINNER modelo BF 45º.

**BF451120** Ud CODO CIRCULAR 45º CHAPA GALVANIZADA D=1120mm (material)
Precio: 365.8
Codo circular de 45º fabricado en chapa de acero galvanizado de 1120 mm de diámetro, fabricación por segmentos. Marca BRINNER modelo BF 45º.

**BF451250** Ud CODO CIRCULAR 45º CHAPA GALVANIZADA D=1250mm (material)
Precio: 408.52
Codo circular de 45º fabricado en chapa de acero galvanizado de 1250 mm de diámetro, fabricación por segmentos. Marca BRINNER modelo BF 45º.

**BF451400** Ud CODO CIRCULAR 45º CHAPA GALVANIZADA D=1400mm (material)
Precio: 487.6
Codo circular de 45º fabricado en chapa de acero galvanizado de 1400 mm de diámetro, fabricación por segmentos. Marca BRINNER modelo BF 45º.

**BF451600** Ud CODO CIRCULAR 45º CHAPA GALVANIZADA D=1600mm (material)
Precio: 601.9
Codo circular de 45º fabricado en chapa de acero galvanizado de 1600 mm de diámetro, fabricación por segmentos. Marca BRINNER modelo BF 45º.

###### BFL-45 CODO CIRCULAR 45º CHAPA GALV. CON JUNTA DE GOMA (19/12/2023)

**BL4580** Ud CODO CIRCULAR 45º CHAPA GALVANIZADA D=80mm CON JUNTA DE GOMA (material; 11/03/2025)
Precio: 9.24
Codo circular de 45º fabricado en chapa de acero galvanizado de 80 mm de diámetro, fabricación estampada y con junta EPDM que permite dar a la instalación estanquidad clase D. Marca BRINNER modelo BFL 45º.

**BL45100** Ud CODO CIRCULAR 45º CHAPA GALVANIZADA D=100mm CON JUNTA DE GOMA (material; 19/12/2023)
Precio: 8.51
Codo circular de 45º fabricado en chapa de acero galvanizado de 100 mm de diámetro, fabricación estampada y con junta EPDM que permite dar a la instalación estanquidad clase D. Marca BRINNER modelo BFL 45º.

**BL45125** Ud CODO CIRCULAR 45º CHAPA GALVANIZADA D=125mm CON JUNTA DE GOMA (material; 19/12/2023)
Precio: 9.63
Codo circular de 45º fabricado en chapa de acero galvanizado de 125 mm de diámetro, fabricación estampada y con junta EPDM que permite dar a la instalación estanquidad clase D. Marca BRINNER modelo BFL 45º.

**BL45150** Ud CODO CIRCULAR 45º CHAPA GALVANIZADA D=150mm CON JUNTA DE GOMA (material)
Precio: 12.69
Codo circular de 45º fabricado en chapa de acero galvanizado de 150 mm de diámetro, fabricación estampada y con junta EPDM que permite dar a la instalación estanquidad clase D. Marca BRINNER modelo BFL 45º.

**BL45160** Ud CODO CIRCULAR 45º CHAPA GALVANIZADA D=160mm CON JUNTA DE GOMA (material)
Precio: 12.69
Codo circular de 45º fabricado en chapa de acero galvanizado de 160 mm de diámetro, fabricación estampada y con junta EPDM que permite dar a la instalación estanquidad clase D. Marca BRINNER modelo BFL 45º.

**BL45200** Ud CODO CIRCULAR 45º CHAPA GALVANIZADA D=200mm CON JUNTA DE GOMA (material)
Precio: 15.07
Codo circular de 45º fabricado en chapa de acero galvanizado de 200 mm de diámetro, fabricación estampada y con junta EPDM que permite dar a la instalación estanquidad clase D. Marca BRINNER modelo BFL 45º.

**BFL45250** Ud CODO CIRCULAR 45º CHAPA GALVANIZADA D=250mm CON JUNTA DE GOMA (material)
Precio: 41.5
Codo circular de 45º fabricado en chapa de acero galvanizado de 250 mm de diámetro, fabricación por segmentos y con junta EPDM que permite dar a la instalación estanquidad clase D. Marca BRINNER modelo BFL 45º.

**BFL45300** Ud CODO CIRCULAR 45º CHAPA GALVANIZADA D=300mm CON JUNTA DE GOMA (material)
Precio: 46.34
Codo circular de 45º fabricado en chapa de acero galvanizado de 300 mm de diámetro, fabricación por segmentos y con junta EPDM que permite dar a la instalación estanquidad clase D. Marca BRINNER modelo BFL 45º.

**BFL45315** Ud CODO CIRCULAR 45º CHAPA GALVANIZADA D=315mm CON JUNTA DE GOMA (material)
Precio: 47.71
Codo circular de 45º fabricado en chapa de acero galvanizado de 315 mm de diámetro, fabricación por segmentos y con junta EPDM que permite dar a la instalación estanquidad clase D. Marca BRINNER modelo BFL 45º.

**BFL45355** Ud CODO CIRCULAR 45º CHAPA GALVANIZADA D=355mm CON JUNTA DE GOMA (material)
Precio: 52.01
Codo circular de 45º fabricado en chapa de acero galvanizado de 355 mm de diámetro, fabricación por segmentos y con junta EPDM que permite dar a la instalación estanquidad clase D. Marca BRINNER modelo BFL 45º.

**BFL45400** Ud CODO CIRCULAR 45º CHAPA GALVANIZADA D=400mm CON JUNTA DE GOMA (material)
Precio: 60.76
Codo circular de 45º fabricado en chapa de acero galvanizado de 400 mm de diámetro, fabricación por segmentos y con junta EPDM que permite dar a la instalación estanquidad clase D. Marca BRINNER modelo BFL 45º.

**BFL45450** Ud CODO CIRCULAR 45º CHAPA GALVANIZADA D=450mm CON JUNTA DE GOMA (material)
Precio: 69.33
Codo circular de 45º fabricado en chapa de acero galvanizado de 450 mm de diámetro, fabricación por segmentos y con junta EPDM que permite dar a la instalación estanquidad clase D. Marca BRINNER modelo BFL 45º.

**BFL45500** Ud CODO CIRCULAR 45º CHAPA GALVANIZADA D=500mm CON JUNTA DE GOMA (material)
Precio: 76.4
Codo circular de 45º fabricado en chapa de acero galvanizado de 500 mm de diámetro, fabricación por segmentos y con junta EPDM que permite dar a la instalación estanquidad clase D. Marca BRINNER modelo BFL 45º.

**BFL45560** Ud CODO CIRCULAR 45º CHAPA GALVANIZADA D=560mm CON JUNTA DE GOMA (material)
Precio: 96.88
Codo circular de 45º fabricado en chapa de acero galvanizado de 560 mm de diámetro, fabricación por segmentos y con junta EPDM que permite dar a la instalación estanquidad clase D. Marca BRINNER modelo BFL 45º.

**BFL45630** Ud CODO CIRCULAR 45º CHAPA GALVANIZADA D=630mm CON JUNTA DE GOMA (material)
Precio: 108.02
Codo circular de 45º fabricado en chapa de acero galvanizado de 630 mm de diámetro, fabricación por segmentos y con junta EPDM que permite dar a la instalación estanquidad clase D. Marca BRINNER modelo BFL 45º.

**BFL45710** Ud CODO CIRCULAR 45º CHAPA GALVANIZADA D=710mm CON JUNTA DE GOMA (material)
Precio: 128.56
Codo circular de 45º fabricado en chapa de acero galvanizado de 710 mm de diámetro, fabricación por segmentos y con junta EPDM que permite dar a la instalación estanquidad clase D. Marca BRINNER modelo BFL 45º.

**BFL45800** Ud CODO CIRCULAR 45º CHAPA GALVANIZADA D=800mm CON JUNTA DE GOMA (material)
Precio: 183.8
Codo circular de 45º fabricado en chapa de acero galvanizado de 800 mm de diámetro, fabricación por segmentos y con junta EPDM que permite dar a la instalación estanquidad clase D. Marca BRINNER modelo BFL 45º.

**BFL45900** Ud CODO CIRCULAR 45º CHAPA GALVANIZADA D=900mm CON JUNTA DE GOMA (material)
Precio: 209.83
Codo circular de 45º fabricado en chapa de acero galvanizado de 900 mm de diámetro, fabricación por segmentos y con junta EPDM que permite dar a la instalación estanquidad clase D. Marca BRINNER modelo BFL 45º.

**BFL451000** Ud CODO CIRCULAR 45º CHAPA GALVANIZADA D=1000mm CON JUNTA DE GOMA (material)
Precio: 357.06
Codo circular de 45º fabricado en chapa de acero galvanizado de 1000 mm de diámetro, fabricación por segmentos y con junta EPDM que permite dar a la instalación estanquidad clase D. Marca BRINNER modelo BFL 45º.

**BFL451120** Ud CODO CIRCULAR 45º CHAPA GALVANIZADA D=1120mm CON JUNTA DE GOMA (material)
Precio: 421.98
Codo circular de 45º fabricado en chapa de acero galvanizado de 1250 mm de diámetro, fabricación por segmentos y con junta EPDM que permite dar a la instalación estanquidad clase D. Marca BRINNER modelo BFL 45º.

**BFL451250** Ud CODO CIRCULAR 45º CHAPA GALVANIZADA D=1250mm CON JUNTA DE GOMA (material)
Precio: 475.3
Codo circular de 45º fabricado en chapa de acero galvanizado de 1250 mm de diámetro, fabricación por segmentos y con junta EPDM que permite dar a la instalación estanquidad clase D. Marca BRINNER modelo BFL 45º.

###### MANGUITOS MANGUITOS DE UNIÓN CIRCULARES CHAPA GALV. (19/12/2023)

###### NP-MF MANGUITOS DE UNIÓN CIRCULARES CHAPA GALV. (19/12/2023)

**NP-MF-80** Ud MANGUITO CIRCULAR CHAPA GALVANIZADA D=80mm (material; 19/12/2023)
Precio: 2.01
Manguito de unión circular fabricado en chapa de acero galvanizado de 80 mm de diámetro, modelo NP para unión entre tubos, o modelo MF para unión entre accesorios. Marca BRINNER modelo NP/MF.

**NP-MF-100** Ud MANGUITO CIRCULAR CHAPA GALVANIZADA D=100mm (material)
Precio: 1.96
Manguito de unión circular fabricado en chapa de acero galvanizado de 100 mm de diámetro, modelo NP para unión entre tubos, o modelo MF para unión entre accesorios. Marca BRINNER modelo NP/MF.

**NP-MF-125** Ud MANGUITO CIRCULAR CHAPA GALVANIZADA D=125mm (material)
Precio: 2.19
Manguito de unión circular fabricado en chapa de acero galvanizado de 125 mm de diámetro, modelo NP para unión entre tubos, o modelo MF para unión entre accesorios. Marca BRINNER modelo NP/MF.

**NP-MF-150** Ud MANGUITO CIRCULAR CHAPA GALVANIZADA D=150mm (material; 19/12/2023)
Precio: 2.38
Manguito de unión circular fabricado en chapa de acero galvanizado de 150 mm de diámetro, modelo NP para unión entre tubos, o modelo MF para unión entre accesorios. Marca BRINNER modelo NP/MF.

**NP-MF-160** Ud MANGUITO CIRCULAR CHAPA GALVANIZADA D=160mm (material; 19/12/2023)
Precio: 2.57
Manguito de unión circular fabricado en chapa de acero galvanizado de 160 mm de diámetro, modelo NP para unión entre tubos, o modelo MF para unión entre accesorios. Marca BRINNER modelo NP/MF.

**NP-MF-200** Ud MANGUITO CIRCULAR CHAPA GALVANIZADA D=200mm (material; 19/12/2023)
Precio: 2.99
Manguito de unión circular fabricado en chapa de acero galvanizado de 200 mm de diámetro, modelo NP para unión entre tubos, o modelo MF para unión entre accesorios. Marca BRINNER modelo NP/MF.

**NP-MF-250** Ud MANGUITO CIRCULAR CHAPA GALVANIZADA D=250mm (material; 11/03/2025)
Precio: 4.11
Manguito de unión circular fabricado en chapa de acero galvanizado de 250 mm de diámetro, modelo NP para unión entre tubos, o modelo MF para unión entre accesorios. Marca BRINNER modelo NP/MF.

**NP-MF-300** Ud MANGUITO CIRCULAR CHAPA GALVANIZADA D=300mm (material; 11/03/2025)
Precio: 5.27
Manguito de unión circular fabricado en chapa de acero galvanizado de 300 mm de diámetro, modelo NP para unión entre tubos, o modelo MF para unión entre accesorios. Marca BRINNER modelo NP/MF.

**NP-MF-315** Ud MANGUITO CIRCULAR CHAPA GALVANIZADA D=315mm (material; 19/12/2023)
Precio: 5.4
Manguito de unión circular fabricado en chapa de acero galvanizado de 315 mm de diámetro, modelo NP para unión entre tubos, o modelo MF para unión entre accesorios. Marca BRINNER modelo NP/MF.

**NP-MF-355** Ud MANGUITO CIRCULAR CHAPA GALVANIZADA D=355mm (material; 11/03/2025)
Precio: 7.42
Manguito de unión circular fabricado en chapa de acero galvanizado de 355 mm de diámetro, modelo NP para unión entre tubos, o modelo MF para unión entre accesorios. Marca BRINNER modelo NP/MF.

**NP-MF-400** Ud MANGUITO CIRCULAR CHAPA GALVANIZADA D=400mm (material; 11/03/2025)
Precio: 8.68
Manguito de unión circular fabricado en chapa de acero galvanizado de 400 mm de diámetro, modelo NP para unión entre tubos, o modelo MF para unión entre accesorios. Marca BRINNER modelo NP/MF.

**NP-MF-450** Ud MANGUITO CIRCULAR CHAPA GALVANIZADA D=450mm (material)
Precio: 12.42
Manguito de unión circular fabricado en chapa de acero galvanizado de 450 mm de diámetro, modelo NP para unión entre tubos, o modelo MF para unión entre accesorios. Marca BRINNER modelo NP/MF.

**NP-MF-500** Ud MANGUITO CIRCULAR CHAPA GALVANIZADA D=500mm (material)
Precio: 13.97
Manguito de unión circular fabricado en chapa de acero galvanizado de 500 mm de diámetro, modelo NP para unión entre tubos, o modelo MF para unión entre accesorios. Marca BRINNER modelo NP/MF.

**NP-MF-560** Ud MANGUITO CIRCULAR CHAPA GALVANIZADA D=560mm (material)
Precio: 17.44
Manguito de unión circular fabricado en chapa de acero galvanizado de 560 mm de diámetro, modelo NP para unión entre tubos, o modelo MF para unión entre accesorios. Marca BRINNER modelo NP/MF.

**NP-MF-630** Ud MANGUITO CIRCULAR CHAPA GALVANIZADA D=630mm (material)
Precio: 19.38
Manguito de unión circular fabricado en chapa de acero galvanizado de 630 mm de diámetro, modelo NP para unión entre tubos, o modelo MF para unión entre accesorios. Marca BRINNER modelo NP/MF.

**NP-MF-710** Ud MANGUITO CIRCULAR CHAPA GALVANIZADA D=710mm (material; 11/03/2025)
Precio: 25.02
Manguito de unión circular fabricado en chapa de acero galvanizado de 710 mm de diámetro, modelo NP para unión entre tubos, o modelo MF para unión entre accesorios. Marca BRINNER modelo NP/MF.

**NP-MF-800** Ud MANGUITO CIRCULAR CHAPA GALVANIZADA D=800mm (material; 11/03/2025)
Precio: 26.81
Manguito de unión circular fabricado en chapa de acero galvanizado de 800 mm de diámetro, modelo NP para unión entre tubos, o modelo MF para unión entre accesorios. Marca BRINNER modelo NP/MF.

**NP-MF-900** Ud MANGUITO CIRCULAR CHAPA GALVANIZADA D=900mm (material; 11/03/2025)
Precio: 29.59
Manguito de unión circular fabricado en chapa de acero galvanizado de 900 mm de diámetro, modelo NP para unión entre tubos, o modelo MF para unión entre accesorios. Marca BRINNER modelo NP/MF.

**NP-MF-1000** Ud MANGUITO CIRCULAR CHAPA GALVANIZADA D=1000mm (material)
Precio: 41.31
Manguito de unión circular fabricado en chapa de acero galvanizado de 1000 mm de diámetro, modelo NP para unión entre tubos, o modelo MF para unión entre accesorios. Marca BRINNER modelo NP/MF.

**NP-MF-1120** Ud MANGUITO CIRCULAR CHAPA GALVANIZADA D=1120mm (material)
Precio: 51.81
Manguito de unión circular fabricado en chapa de acero galvanizado de 1120 mm de diámetro, modelo NP para unión entre tubos, o modelo MF para unión entre accesorios. Marca BRINNER modelo NP/MF.

**NP-MF-1250** Ud MANGUITO CIRCULAR CHAPA GALVANIZADA D=1250mm (material)
Precio: 59.55
Manguito de unión circular fabricado en chapa de acero galvanizado de 1250 mm de diámetro, modelo NP para unión entre tubos, o modelo MF para unión entre accesorios. Marca BRINNER modelo NP/MF.

**NP-MF-1400** Ud MANGUITO CIRCULAR CHAPA GALVANIZADA D=1400mm (material)
Precio: 67.2
Manguito de unión circular fabricado en chapa de acero galvanizado de 1400 mm de diámetro, modelo NP para unión entre tubos, o modelo MF para unión entre accesorios. Marca BRINNER modelo NP/MF.

**NP-MF-1600** Ud MANGUITO CIRCULAR CHAPA GALVANIZADA D=1600mm (material)
Precio: 76.8
Manguito de unión circular fabricado en chapa de acero galvanizado de 1600 mm de diámetro, modelo NP para unión entre tubos, o modelo MF para unión entre accesorios. Marca BRINNER modelo NP/MF.

###### NPL MANGUITOS DE UNIÓN CIRCULARES CHAPA GALV. CON JUNTA DE GOMA (19/12/2023)

**NPL80** Ud MANGUITO CIRCULAR CHAPA GALVANIZADA D=80mm CON JUNTA DE GOMA (material)
Precio: 4.85
Manguito de unión circular fabricado en chapa de acero galvanizado de 80 mm de diámetro para unión entre tubos, con junta EPDM que permite dar a la instalación estanquidad clase D. Marca BRINNER modelo NPL.

**NPL100** Ud MANGUITO CIRCULAR CHAPA GALVANIZADA D=100mm CON JUNTA DE GOMA (material)
Precio: 2.89
Manguito de unión circular fabricado en chapa de acero galvanizado de 100 mm de diámetro para unión entre tubos, con junta EPDM que permite dar a la instalación estanquidad clase D. Marca BRINNER modelo NPL.

**NPL125** Ud MANGUITO CIRCULAR CHAPA GALVANIZADA D=125mm CON JUNTA DE GOMA (material)
Precio: 3.83
Manguito de unión circular fabricado en chapa de acero galvanizado de 125 mm de diámetro para unión entre tubos, con junta EPDM que permite dar a la instalación estanquidad clase D. Marca BRINNER modelo NPL.

**NPL150** Ud MANGUITO CIRCULAR CHAPA GALVANIZADA D=150mm CON JUNTA DE GOMA (material)
Precio: 4.81
Manguito de unión circular fabricado en chapa de acero galvanizado de 150 mm de diámetro para unión entre tubos, con junta EPDM que permite dar a la instalación estanquidad clase D. Marca BRINNER modelo NPL.

**NPL160** Ud MANGUITO CIRCULAR CHAPA GALVANIZADA D=160mm CON JUNTA DE GOMA (material)
Precio: 5.27
Manguito de unión circular fabricado en chapa de acero galvanizado de 160 mm de diámetro para unión entre tubos, con junta EPDM que permite dar a la instalación estanquidad clase D. Marca BRINNER modelo NPL.

**NPL200** Ud MANGUITO CIRCULAR CHAPA GALVANIZADA D=200mm CON JUNTA DE GOMA (material)
Precio: 6.67
Manguito de unión circular fabricado en chapa de acero galvanizado de 200 mm de diámetro para unión entre tubos, con junta EPDM que permite dar a la instalación estanquidad clase D. Marca BRINNER modelo NPL.

**NPL250** Ud MANGUITO CIRCULAR CHAPA GALVANIZADA D=250mm CON JUNTA DE GOMA (material)
Precio: 7.98
Manguito de unión circular fabricado en chapa de acero galvanizado de 250 mm de diámetro para unión entre tubos, con junta EPDM que permite dar a la instalación estanquidad clase D. Marca BRINNER modelo NPL.

**NPL300** Ud MANGUITO CIRCULAR CHAPA GALVANIZADA D=300mm CON JUNTA DE GOMA (material; 11/03/2025)
Precio: 12.69
Manguito de unión circular fabricado en chapa de acero galvanizado de 300 mm de diámetro para unión entre tubos, con junta EPDM que permite dar a la instalación estanquidad clase D. Marca BRINNER modelo NPL.

**NPL315** Ud MANGUITO CIRCULAR CHAPA GALVANIZADA D=315mm CON JUNTA DE GOMA (material; 11/03/2025)
Precio: 12.69
Manguito de unión circular fabricado en chapa de acero galvanizado de 315 mm de diámetro para unión entre tubos, con junta EPDM que permite dar a la instalación estanquidad clase D. Marca BRINNER modelo NPL.

**NPL355** Ud MANGUITO CIRCULAR CHAPA GALVANIZADA D=355mm CON JUNTA DE GOMA (material)
Precio: 15.31
Manguito de unión circular fabricado en chapa de acero galvanizado de 355 mm de diámetro para unión entre tubos, con junta EPDM que permite dar a la instalación estanquidad clase D. Marca BRINNER modelo NPL.

**NPL400** Ud MANGUITO CIRCULAR CHAPA GALVANIZADA D=400mm CON JUNTA DE GOMA (material; 19/12/2023)
Precio: 16.1
Manguito de unión circular fabricado en chapa de acero galvanizado de 400 mm de diámetro para unión entre tubos, con junta EPDM que permite dar a la instalación estanquidad clase D. Marca BRINNER modelo NPL.

**NPL450** Ud MANGUITO CIRCULAR CHAPA GALVANIZADA D=450mm CON JUNTA DE GOMA (material)
Precio: 26.51
Manguito de unión circular fabricado en chapa de acero galvanizado de 450 mm de diámetro para unión entre tubos, con junta EPDM que permite dar a la instalación estanquidad clase D. Marca BRINNER modelo NPL.

**NPL500** Ud MANGUITO CIRCULAR CHAPA GALVANIZADA D=500mm CON JUNTA DE GOMA (material)
Precio: 28.6
Manguito de unión circular fabricado en chapa de acero galvanizado de 500 mm de diámetro para unión entre tubos, con junta EPDM que permite dar a la instalación estanquidad clase D. Marca BRINNER modelo NPL.

**NPL560** Ud MANGUITO CIRCULAR CHAPA GALVANIZADA D=560mm CON JUNTA DE GOMA (material)
Precio: 42.09
Manguito de unión circular fabricado en chapa de acero galvanizado de 560 mm de diámetro para unión entre tubos, con junta EPDM que permite dar a la instalación estanquidad clase D. Marca BRINNER modelo NPL.

**NPL630** Ud MANGUITO CIRCULAR CHAPA GALVANIZADA D=630mm CON JUNTA DE GOMA (material; 11/03/2025)
Precio: 46.36
Manguito de unión circular fabricado en chapa de acero galvanizado de 630 mm de diámetro para unión entre tubos, con junta EPDM que permite dar a la instalación estanquidad clase D. Marca BRINNER modelo NPL.

**NPL710** Ud MANGUITO CIRCULAR CHAPA GALVANIZADA D=710mm CON JUNTA DE GOMA (material)
Precio: 54.18
Manguito de unión circular fabricado en chapa de acero galvanizado de 710 mm de diámetro para unión entre tubos, con junta EPDM que permite dar a la instalación estanquidad clase D. Marca BRINNER modelo NPL.

**NPL800** Ud MANGUITO CIRCULAR CHAPA GALVANIZADA D=800mm CON JUNTA DE GOMA (material)
Precio: 58.75
Manguito de unión circular fabricado en chapa de acero galvanizado de 800 mm de diámetro para unión entre tubos, con junta EPDM que permite dar a la instalación estanquidad clase D. Marca BRINNER modelo NPL.

**NPL900** Ud MANGUITO CIRCULAR CHAPA GALVANIZADA D=900mm CON JUNTA DE GOMA (material)
Precio: 64.71
Manguito de unión circular fabricado en chapa de acero galvanizado de 900 mm de diámetro para unión entre tubos, con junta EPDM que permite dar a la instalación estanquidad clase D. Marca BRINNER modelo NPL.

**NPL1000** Ud MANGUITO CIRCULAR CHAPA GALVANIZADA D=1000mm CON JUNTA DE GOMA (material)
Precio: 94.62
Manguito de unión circular fabricado en chapa de acero galvanizado de 1000 mm de diámetro para unión entre tubos, con junta EPDM que permite dar a la instalación estanquidad clase D. Marca BRINNER modelo NPL.

**NPL1120** Ud MANGUITO CIRCULAR CHAPA GALVANIZADA D=1120mm CON JUNTA DE GOMA (material)
Precio: 108
Manguito de unión circular fabricado en chapa de acero galvanizado de 1120 mm de diámetro para unión entre tubos, con junta EPDM que permite dar a la instalación estanquidad clase D. Marca BRINNER modelo NPL.

**NPL1250** Ud MANGUITO CIRCULAR CHAPA GALVANIZADA D=1250mm CON JUNTA DE GOMA (material)
Precio: 126.33
Manguito de unión circular fabricado en chapa de acero galvanizado de 1250 mm de diámetro para unión entre tubos, con junta EPDM que permite dar a la instalación estanquidad clase D. Marca BRINNER modelo NPL.

###### TAPAS TAPAS FINALES CIRCULARES CHAPA GALV. (19/12/2023)

###### ES TAPA CIRCULAR CHAPA GALV. (19/12/2023)

**ES80** Ud TAPA CIRCULAR CHAP AGALVANIZADA D=80 mm (material; 19/12/2023)
Precio: 2.85
Tapa circular fabricada en chapa de acero galvanizado de 80 mm de diámetro. Marca BRINNER modelo ES.

**ES100** Ud TAPA CIRCULAR CHAPA GALVANIZADA D=100mm (material; 19/12/2023)
Precio: 2.61
Tapa circular fabricada en chapa de acero galvanizado de 100 mm de diámetro. Marca BRINNER modelo ES.

**ES125** Ud TAPA CIRCULAR CHAPA GALVANIZADA D=125mm (material; 19/12/2023)
Precio: 2.61
Tapa circular fabricada en chapa de acero galvanizado de 125 mm de diámetro. Marca BRINNER modelo ES.

**ES150** Ud TAPA CIRCULAR CHAPA GALVANIZADA D=150mm (material; 19/12/2023)
Precio: 3.48
Tapa circular fabricada en chapa de acero galvanizado de 150 mm de diámetro. Marca BRINNER modelo ES.

**ES160** Ud TAPA CIRCULAR CHAPA GALVANIZADA D=160mm (material; 19/12/2023)
Precio: 3.48
Tapa circular fabricada en chapa de acero galvanizado de 160 mm de diámetro. Marca BRINNER modelo ES.

**ES200** Ud TAPA CIRCULAR CHAPA GALVANIZADA D=200mm (material; 19/12/2023)
Precio: 4.16
Tapa circular fabricada en chapa de acero galvanizado de 200 mm de diámetro. Marca BRINNER modelo ES.

**ES250** Ud TAPA CIRCULAR CHAPA GALVANIZADA D=250mm (material; 19/12/2023)
Precio: 5.66
Tapa circular fabricada en chapa de acero galvanizado de 250 mm de diámetro. Marca BRINNER modelo ES.

**ES300** Ud TAPA CIRCULAR CHAPA GALVANIZADA D=300mm (material)
Precio: 15.7
Tapa circular fabricada en chapa de acero galvanizado de 300 mm de diámetro. Marca BRINNER modelo ES.

**ES315** Ud TAPA CIRCULAR CHAPA GALVANIZADA D=315mm (material)
Precio: 15.93
Tapa circular fabricada en chapa de acero galvanizado de 315 mm de diámetro. Marca BRINNER modelo ES.

**ES355** Ud TAPA CIRCULAR CHAPA GALVANIZADA D=355mm (material)
Precio: 16.61
Tapa circular fabricada en chapa de acero galvanizado de 355 mm de diámetro. Marca BRINNER modelo ES.

**ES400** Ud TAPA CIRCULAR CHAPA GALVANIZADA D=400mm (material)
Precio: 18.76
Tapa circular fabricada en chapa de acero galvanizado de 400 mm de diámetro. Marca BRINNER modelo ES.

**ES450** Ud TAPA CIRCULAR CHAPA GALVANIZADA D=450mm (material)
Precio: 20.01
Tapa circular fabricada en chapa de acero galvanizado de 450 mm de diámetro. Marca BRINNER modelo ES.

**ES500** Ud TAPA CIRCULAR CHAPA GALVANIZADA D=500mm (material)
Precio: 27.76
Tapa circular fabricada en chapa de acero galvanizado de 500 mm de diámetro. Marca BRINNER modelo ES.

**ES560** Ud TAPA CIRCULAR CHAPA GALVANIZADA D=560mm (material)
Precio: 29.55
Tapa circular fabricada en chapa de acero galvanizado de 560 mm de diámetro. Marca BRINNER modelo ES.

**ES630** Ud TAPA CIRCULAR CHAPA GALVANIZADA D=630mm (material)
Precio: 31.84
Tapa circular fabricada en chapa de acero galvanizado de 630 mm de diámetro. Marca BRINNER modelo ES.

**ES710** Ud TAPA CIRCULAR CHAPA GALVANIZADA D=710mm (material; 11/03/2025)
Precio: 39.26
Tapa circular fabricada en chapa de acero galvanizado de 710 mm de diámetro. Marca BRINNER modelo ES.

**ES800** Ud TAPA CIRCULAR CHAPA GALVANIZADA D=800mm (material; 11/03/2025)
Precio: 46.98
Tapa circular fabricada en chapa de acero galvanizado de 800 mm de diámetro. Marca BRINNER modelo ES.

**ES900** Ud TAPA CIRCULAR CHAPA GALVANIZADA D=900mm (material; 11/03/2025)
Precio: 55.75
Tapa circular fabricada en chapa de acero galvanizado de 900 mm de diámetro. Marca BRINNER modelo ES.

**ES1000** Ud TAPA CIRCULAR CHAPA GALVANIZADA D=1000mm (material)
Precio: 72.88
Tapa circular fabricada en chapa de acero galvanizado de 1000 mm de diámetro. Marca BRINNER modelo ES.

**ES1120** Ud TAPA CIRCULAR CHAPA GALVANIZADA D=1120mm (material)
Precio: 93.23
Tapa circular fabricada en chapa de acero galvanizado de 1120 mm de diámetro. Marca BRINNER modelo ES.

**ES1250** Ud TAPA CIRCULAR CHAPA GALVANIZADA D=1250mm (material)
Precio: 109.39
Tapa circular fabricada en chapa de acero galvanizado de 1250 mm de diámetro. Marca BRINNER modelo ES.

**ES1400** Ud TAPA CIRCULAR CHAPA GALVANIZADA D=1400mm (material)
Precio: 125.86
Tapa circular fabricada en chapa de acero galvanizado de 1400 mm de diámetro. Marca BRINNER modelo ES.

**ES1600** Ud TAPA CIRCULAR CHAPA GALVANIZADA D=1600mm (material)
Precio: 150.33
Tapa circular fabricada en chapa de acero galvanizado de 1600 mm de diámetro. Marca BRINNER modelo ES.

###### ESL TAPA CIRCULAR CHAPA GALV. CON JUNTA DE GOMA (19/12/2023)

**ESL80** Ud TAPA CIRCULAR CHAPA GALVANIZADA D=80mm CON JUNTA DE GOMA (material; 19/12/2023)
Precio: 5.79
Tapa circular fabricada en chapa de acero galvanizado de 100 mm de diámetro, con junta EPDM que permite dar a la instalación estanquidad clase D. Marca BRINNER modelo ESL.

**ESL100** Ud TAPA CIRCULAR CHAPA GALVANIZADA D=100mm CON JUNTA DE GOMA (material; 19/12/2023)
Precio: 5.79
Tapa circular fabricada en chapa de acero galvanizado de 100 mm de diámetro, con junta EPDM que permite dar a la instalación estanquidad clase D. Marca BRINNER modelo ESL.

**ESL125** Ud TAPA CIRCULAR CHAPA GALVANIZADA D=125mm CON JUNTA DE GOMA (material; 19/12/2023)
Precio: 6.02
Tapa circular fabricada en chapa de acero galvanizado de 125 mm de diámetro, con junta EPDM que permite dar a la instalación estanquidad clase D. Marca BRINNER modelo ESL.

**ESL150** Ud TAPA CIRCULAR CHAPA GALVANIZADA D=150mm CON JUNTA DE GOMA (material; 19/12/2023)
Precio: 6.16
Tapa circular fabricada en chapa de acero galvanizado de 150 mm de diámetro, con junta EPDM que permite dar a la instalación estanquidad clase D. Marca BRINNER modelo ESL.

**ESL160** Ud TAPA CIRCULAR CHAPA GALVANIZADA D=160mm CON JUNTA DE GOMA (material; 19/12/2023)
Precio: 6.25
Tapa circular fabricada en chapa de acero galvanizado de 160 mm de diámetro, con junta EPDM que permite dar a la instalación estanquidad clase D. Marca BRINNER modelo ESL.

**ESL200** Ud TAPA CIRCULAR CHAPA GALVANIZADA D=200mm CON JUNTA DE GOMA (material; 19/12/2023)
Precio: 7.61
Tapa circular fabricada en chapa de acero galvanizado de 200 mm de diámetro, con junta EPDM que permite dar a la instalación estanquidad clase D. Marca BRINNER modelo ESL.

**ESL250** Ud TAPA CIRCULAR CHAPA GALVANIZADA D=250mm CON JUNTA DE GOMA (material; 19/12/2023)
Precio: 11.85
Tapa circular fabricada en chapa de acero galvanizado de 250 mm de diámetro, con junta EPDM que permite dar a la instalación estanquidad clase D. Marca BRINNER modelo ESL.

**ESL300** Ud TAPA CIRCULAR CHAPA GALVANIZADA D=300mm CON JUNTA DE GOMA (material)
Precio: 20.91
Tapa circular fabricada en chapa de acero galvanizado de 300 mm de diámetro, con junta EPDM que permite dar a la instalación estanquidad clase D. Marca BRINNER modelo ESL.

**ESL315** Ud TAPA CIRCULAR CHAPA GALVANIZADA D=315mm CON JUNTA DE GOMA (material)
Precio: 21.2
Tapa circular fabricada en chapa de acero galvanizado de 315 mm de diámetro, con junta EPDM que permite dar a la instalación estanquidad clase D. Marca BRINNER modelo ESL.

**ESL355** Ud TAPA CIRCULAR CHAPA GALVANIZADA D=355mm CON JUNTA DE GOMA (material)
Precio: 22.27
Tapa circular fabricada en chapa de acero galvanizado de 355 mm de diámetro, con junta EPDM que permite dar a la instalación estanquidad clase D. Marca BRINNER modelo ESL.

**ESL400** Ud TAPA CIRCULAR CHAPA GALVANIZADA D=400mm CON JUNTA DE GOMA (material)
Precio: 24.99
Tapa circular fabricada en chapa de acero galvanizado de 400 mm de diámetro, con junta EPDM que permite dar a la instalación estanquidad clase D. Marca BRINNER modelo ESL.

**ESL450** Ud TAPA CIRCULAR CHAPA GALVANIZADA D=450mm CON JUNTA DE GOMA (material)
Precio: 27.06
Tapa circular fabricada en chapa de acero galvanizado de 450 mm de diámetro, con junta EPDM que permite dar a la instalación estanquidad clase D. Marca BRINNER modelo ESL.

**ESL500** Ud TAPA CIRCULAR CHAPA GALVANIZADA D=500mm CON JUNTA DE GOMA (material)
Precio: 35.08
Tapa circular fabricada en chapa de acero galvanizado de 500 mm de diámetro, con junta EPDM que permite dar a la instalación estanquidad clase D. Marca BRINNER modelo ESL.

**ESL560** Ud TAPA CIRCULAR CHAPA GALVANIZADA D=560mm CON JUNTA DE GOMA (material)
Precio: 41.88
Tapa circular fabricada en chapa de acero galvanizado de 560 mm de diámetro, con junta EPDM que permite dar a la instalación estanquidad clase D. Marca BRINNER modelo ESL.

**ESL630** Ud TAPA CIRCULAR CHAPA GALVANIZADA D=630mm CON JUNTA DE GOMA (material)
Precio: 45.28
Tapa circular fabricada en chapa de acero galvanizado de 630 mm de diámetro, con junta EPDM que permite dar a la instalación estanquidad clase D. Marca BRINNER modelo ESL.

**ESL710** Ud TAPA CIRCULAR CHAPA GALVANIZADA D=710mm CON JUNTA DE GOMA (material)
Precio: 53.45
Tapa circular fabricada en chapa de acero galvanizado de 710 mm de diámetro, con junta EPDM que permite dar a la instalación estanquidad clase D. Marca BRINNER modelo ESL.

**ESL800** Ud TAPA CIRCULAR CHAPA GALVANIZADA D=800mm CON JUNTA DE GOMA (material)
Precio: 62.44
Tapa circular fabricada en chapa de acero galvanizado de 800 mm de diámetro, con junta EPDM que permite dar a la instalación estanquidad clase D. Marca BRINNER modelo ESL.

**ESL900** Ud TAPA CIRCULAR CHAPA GALVANIZADA D=900mm CON JUNTA DE GOMA (material)
Precio: 72.59
Tapa circular fabricada en chapa de acero galvanizado de 900 mm de diámetro, con junta EPDM que permite dar a la instalación estanquidad clase D. Marca BRINNER modelo ESL.

**ESL1000** Ud TAPA CIRCULAR CHAPA GALVANIZADA D=1000mm CON JUNTA DE GOMA (material)
Precio: 99.54
Tapa circular fabricada en chapa de acero galvanizado de 1000 mm de diámetro, con junta EPDM que permite dar a la instalación estanquidad clase D. Marca BRINNER modelo ESL.

**ESL1120** Ud TAPA CIRCULAR CHAPA GALVANIZADA D=1120mm CON JUNTA DE GOMA (material)
Precio: 121.32
Tapa circular fabricada en chapa de acero galvanizado de 1120 mm de diámetro, con junta EPDM que permite dar a la instalación estanquidad clase D. Marca BRINNER modelo ESL.

**ESL1250** Ud TAPA CIRCULAR CHAPA GALVANIZADA D=1250mm CON JUNTA DE GOMA (material)
Precio: 142.78
Tapa circular fabricada en chapa de acero galvanizado de 1250 mm de diámetro, con junta EPDM que permite dar a la instalación estanquidad clase D. Marca BRINNER modelo ESL.

###### ESM TAPA CIRCULAR CHAPA GALV. CON MALLA ANTIPÁJAROS (11/03/2025)

**ESM100** Ud TAPA CIRCULAR CON MALLA ANTIPÁJAROS D=100mm (material; 11/03/2025)
Precio: 10
Tapa de chapa de acero galvanizado con malla metálica de diámetro 100 mm para evitar entrada de objetos en remates de instalaciones de tubo circular. Marca BRINNER, modelo ESM.

**ESM125** Ud TAPA CIRCULAR CON MALLA ANTIPÁJAROS D=125mm (material; 11/03/2025)
Precio: 10
Tapa fabricada en chapa de acero galvanizado Z275 con malla metálica de diámetro 125 mm para evitar entrada de objetos en remates de instalaciones de tubo circular. Marca BRINNER, modelo ESM.

**ESM150** Ud TAPA CIRCULAR CON MALLA ANTIPÁJAROS D=150mm (material; 11/03/2025)
Precio: 10
Tapa fabricada en chapa de acero galvanizado Z275 con malla metálica de diámetro 150 mm para evitar entrada de objetos en remates de instalaciones de tubo circular. Marca BRINNER, modelo ESM.

**ESM160** Ud TAPA CIRCULAR CON MALLA ANTIPÁJAROS D=160mm (material; 11/03/2025)
Precio: 10.65
Tapa fabricada en chapa de acero galvanizado Z275 con malla metálica de diámetro 160 mm para evitar entrada de objetos en remates de instalaciones de tubo circular. Marca BRINNER, modelo ESM.

**ESM200** Ud TAPA CIRCULAR CON MALLA ANTIPÁJAROS D=200mm (material)
Precio: 13.7
Tapa fabricada en chapa de acero galvanizado Z275 con malla metálica de diámetro 200 mm para evitar entrada de objetos en remates de instalaciones de tubo circular. Marca BRINNER, modelo ESM.

**ESM250** Ud TAPA CIRCULAR CON MALLA ANTIPÁJAROS D=250mm (material)
Precio: 17.3
Tapa fabricada en chapa de acero galvanizado Z275 con malla metálica de diámetro 250 mm para evitar entrada de objetos en remates de instalaciones de tubo circular. Marca BRINNER, modelo ESM.

**ESM300** Ud TAPA CIRCULAR CON MALLA ANTIPÁJAROS D=300mm (material)
Precio: 19.31
Tapa fabricada en chapa de acero galvanizado Z275 con malla metálica de diámetro 300 mm para evitar entrada de objetos en remates de instalaciones de tubo circular. Marca BRINNER, modelo ESM.

**ESM315** Ud TAPA CIRCULAR CON MALLA ANTIPÁJAROS D=315mm (material)
Precio: 19.53
Tapa fabricada en chapa de acero galvanizado Z275 con malla metálica de diámetro 315 mm para evitar entrada de objetos en remates de instalaciones de tubo circular. Marca BRINNER, modelo ESM.

**ESM355** Ud TAPA CIRCULAR CON MALLA ANTIPÁJAROS D=355mm (material)
Precio: 20.16
Tapa fabricada en chapa de acero galvanizado Z275 con malla metálica de diámetro 355 mm para evitar entrada de objetos en remates de instalaciones de tubo circular. Marca BRINNER, modelo ESM.

**ESM400** Ud TAPA CIRCULAR CON MALLA ANTIPÁJAROS D=400mm (material)
Precio: 21.76
Tapa fabricada en chapa de acero galvanizado Z275 con malla metálica de diámetro 400 mm para evitar entrada de objetos en remates de instalaciones de tubo circular. Marca BRINNER, modelo ESM.

**ESM450** Ud TAPA CIRCULAR CON MALLA ANTIPÁJAROS D=450mm (material)
Precio: 22.81
Tapa fabricada en chapa de acero galvanizado Z275 con malla metálica de diámetro 450 mm para evitar entrada de objetos en remates de instalaciones de tubo circular. Marca BRINNER, modelo ESM.

**ESM500** Ud TAPA CIRCULAR CON MALLA ANTIPÁJAROS D=500mm (material)
Precio: 32.25
Tapa fabricada en chapa de acero galvanizado Z275 con malla metálica de diámetro 500 mm para evitar entrada de objetos en remates de instalaciones de tubo circular. Marca BRINNER, modelo ESM.

**ESM560** Ud TAPA CIRCULAR CON MALLA ANTIPÁJAROS D=560mm (material)
Precio: 33.73
Tapa fabricada en chapa de acero galvanizado Z275 con malla metálica de diámetro 560 mm para evitar entrada de objetos en remates de instalaciones de tubo circular. Marca BRINNER, modelo ESM.

**ESM630** Ud TAPA CIRCULAR CON MALLA ANTIPÁJAROS D=630mm (material)
Precio: 35.61
Tapa fabricada en chapa de acero galvanizado Z275 con malla metálica de diámetro 630 mm para evitar entrada de objetos en remates de instalaciones de tubo circular. Marca BRINNER, modelo ESM.

**ESM710** Ud TAPA CIRCULAR CON MALLA ANTIPÁJAROS D=710mm (material)
Precio: 40.07
Tapa fabricada en chapa de acero galvanizado Z275 con malla metálica de diámetro 710 mm para evitar entrada de objetos en remates de instalaciones de tubo circular. Marca BRINNER, modelo ESM.

**ESM800** Ud TAPA CIRCULAR CON MALLA ANTIPÁJAROS D=800mm (material)
Precio: 47.42
Tapa fabricada en chapa de acero galvanizado Z275 con malla metálica de diámetro 800 mm para evitar entrada de objetos en remates de instalaciones de tubo circular. Marca BRINNER, modelo ESM.

**ESM900** Ud TAPA CIRCULAR CON MALLA ANTIPÁJAROS D=900mm (material)
Precio: 55.47
Tapa fabricada en chapa de acero galvanizado Z275 con malla metálica de diámetro 900 mm para evitar entrada de objetos en remates de instalaciones de tubo circular. Marca BRINNER, modelo ESM.

**ESM1000** Ud TAPA CIRCULAR CON MALLA ANTIPÁJAROS D=1000mm (material)
Precio: 72.45
Tapa fabricada en chapa de acero galvanizado Z275 con malla metálica de diámetro 1000 mm para evitar entrada de objetos en remates de instalaciones de tubo circular. Marca BRINNER, modelo ESM.

**ESM1120** Ud TAPA CIRCULAR CON MALLA ANTIPÁJAROS D=1120mm (material)
Precio: 83.19
Tapa fabricada en chapa de acero galvanizado Z275 con malla metálica de diámetro 1120 mm para evitar entrada de objetos en remates de instalaciones de tubo circular. Marca BRINNER, modelo ESM.

**ESM1250** Ud TAPA CIRCULAR CON MALLA ANTIPÁJAROS D=1250mm (material)
Precio: 93.74
Tapa fabricada en chapa de acero galvanizado Z275 con malla metálica de diámetro 1250 mm para evitar entrada de objetos en remates de instalaciones de tubo circular. Marca BRINNER, modelo ESM.

**ESM1400** Ud TAPA CIRCULAR CON MALLA ANTIPÁJAROS D=1400mm (material)
Precio: 106.16
Tapa fabricada en chapa de acero galvanizado Z275 con malla metálica de diámetro 1400 mm para evitar entrada de objetos en remates de instalaciones de tubo circular. Marca BRINNER, modelo ESM.

**ESM1600** Ud TAPA CIRCULAR CON MALLA ANTIPÁJAROS D=1600mm (material)
Precio: 186.81
Tapa fabricada en chapa de acero galvanizado Z275 con malla metálica de diámetro 1600 mm para evitar entrada de objetos en remates de instalaciones de tubo circular. Marca BRINNER, modelo ESM.

###### ABRAZADERAS ABRAZADERAS CIRCULARES DE SOPORTACIÓN (19/12/2023)

###### UVM ABRAZADERA PARTIDA CON TUERCA M8-M10 (19/12/2023)

**UVM80** Ud ABRAZADERA DE SOPORTACIÓN PARTIDA D=80mm CON TUERCA M8-M10 (material; 11/03/2025)
Precio: 2.15
Abrazadera de 80 mm de diámetro de chapa galvanizada para soportación de tubos circulares, con tuerca soldada de métrica M8-M10, formada por dos mitades unidas con tornillos. Modelo UVM de BRINNER.

**UVM100** Ud ABRAZADERA DE SOPORTACIÓN PARTIDA D=100mm CON TUERCA M8-M10 (material; 11/03/2025)
Precio: 2.15
Abrazadera de 100 mm de diámetro de chapa galvanizada para soportación de tubos circulares, con tuerca soldada de métrica M8-M10, formada por dos mitades unidas con tornillos. Modelo UVM de BRINNER.

**UVM125** Ud ABRAZADERA DE SOPORTACIÓN PARTIDA D=125mm CON TUERCA M8-M10 (material; 11/03/2025)
Precio: 2.5
Abrazadera de 125 mm de diámetro de chapa galvanizada para soportación de tubos circulares, con tuerca soldada de métrica M8-M10, formada por dos mitades unidas con tornillos. Modelo UVM de BRINNER.

**UVM150** Ud ABRAZADERA DE SOPORTACIÓN PARTIDA D=150mm CON TUERCA M8-M10 (material; 11/03/2025)
Precio: 2.75
Abrazadera de 150 mm de diámetro de chapa galvanizada para soportación de tubos circulares, con tuerca soldada de métrica M8-M10, formada por dos mitades unidas con tornillos. Modelo UVM de BRINNER.

**UVM160** Ud ABRAZADERA DE SOPORTACIÓN PARTIDA D=160mm CON TUERCA M8-M10 (material; 11/03/2025)
Precio: 3
Abrazadera de 160 mm de diámetro de chapa galvanizada para soportación de tubos circulares, con tuerca soldada de métrica M8-M10, formada por dos mitades unidas con tornillos. Modelo UVM de BRINNER.

**UVM200** Ud ABRAZADERA DE SOPORTACIÓN PARTIDA D=200mm CON TUERCA M8-M10 (material; 11/03/2025)
Precio: 3.5
Abrazadera de 200 mm de diámetro de chapa galvanizada para soportación de tubos circulares, con tuerca soldada de métrica M8-M10, formada por dos mitades unidas con tornillos. Modelo UVM de BRINNER.

**UVM250** Ud ABRAZADERA DE SOPORTACIÓN PARTIDA D=250mm CON TUERCA M8-M10 (material; 11/03/2025)
Precio: 3.9
Abrazadera de 250 mm de diámetro de chapa galvanizada para soportación de tubos circulares, con tuerca soldada de métrica M8-M10, formada por dos mitades unidas con tornillos. Modelo UVM de BRINNER.

**UVM300** Ud ABRAZADERA DE SOPORTACIÓN PARTIDA D=300mm CON TUERCA M8-M10 (material; 11/03/2025)
Precio: 4.75
Abrazadera de 300 mm de diámetro de chapa galvanizada para soportación de tubos circulares, con tuerca soldada de métrica M8-M10, formada por dos mitades unidas con tornillos. Modelo UVM de BRINNER.

**UVM315** Ud ABRAZADERA DE SOPORTACIÓN PARTIDA D=315mm CON TUERCA M8-M10 (material; 11/03/2025)
Precio: 5.1
Abrazadera de 315 mm de diámetro de chapa galvanizada para soportación de tubos circulares, con tuerca soldada de métrica M8-M10, formada por dos mitades unidas con tornillos. Modelo UVM de BRINNER.

**UVM355** Ud ABRAZADERA DE SOPORTACIÓN PARTIDA D=355mm CON TUERCA M8-M10 (material; 11/03/2025)
Precio: 5.8
Abrazadera de 355 mm de diámetro de chapa galvanizada para soportación de tubos circulares, con tuerca soldada de métrica M8-M10, formada por dos mitades unidas con tornillos. Modelo UVM de BRINNER.

**UVM400** Ud ABRAZADERA DE SOPORTACIÓN PARTIDA D=400mm CON TUERCA M8-M10 (material; 11/03/2025)
Precio: 6.75
Abrazadera de 400 mm de diámetro de chapa galvanizada para soportación de tubos circulares, con tuerca soldada de métrica M8-M10, formada por dos mitades unidas con tornillos. Modelo UVM de BRINNER.

**UVM450** Ud ABRAZADERA DE SOPORTACIÓN PARTIDA D=450mm CON TUERCA M8-M10 (material; 11/03/2025)
Precio: 10.18
Abrazadera de 450 mm de diámetro de chapa galvanizada para soportación de tubos circulares, con tuerca soldada de métrica M8-M10, formada por dos mitades unidas con tornillos. Modelo UVM de BRINNER.

**UVM500** Ud ABRAZADERA DE SOPORTACIÓN PARTIDA D=500mm CON TUERCA M8-M10 (material; 11/03/2025)
Precio: 11.11
Abrazadera de 500 mm de diámetro de chapa galvanizada para soportación de tubos circulares, con tuerca soldada de métrica M8-M10, formada por dos mitades unidas con tornillos. Modelo UVM de BRINNER.

**UVM560** Ud ABRAZADERA DE SOPORTACIÓN PARTIDA D=560mm CON TUERCA M8-M10 (material; 11/03/2025)
Precio: 11.83
Abrazadera de 560 mm de diámetro de chapa galvanizada para soportación de tubos circulares, con tuerca soldada de métrica M8-M10, formada por dos mitades unidas con tornillos. Modelo UVM de BRINNER.

**UVM630** Ud ABRAZADERA DE SOPORTACIÓN PARTIDA D=630mm CON TUERCA M8-M10 (material; 11/03/2025)
Precio: 14.57
Abrazadera de 630 mm de diámetro de chapa galvanizada para soportación de tubos circulares, con tuerca soldada de métrica M8-M10, formada por dos mitades unidas con tornillos. Modelo UVM de BRINNER.

**UVM710** Ud ABRAZADERA DE SOPORTACIÓN PARTIDA D=710mm CON TUERCA M8-M10 (material; 11/03/2025)
Precio: 18.81
Abrazadera de 710 mm de diámetro de chapa galvanizada para soportación de tubos circulares, con tuerca soldada de métrica M8-M10, formada por dos mitades unidas con tornillos. Modelo UVM de BRINNER.

**UVM800** Ud ABRAZADERA DE SOPORTACIÓN PARTIDA D=800mm CON TUERCA M8-M10 (material; 19/12/2023)
Precio: 22.6
Abrazadera de 800 mm de diámetro de chapa galvanizada para soportación de tubos circulares, con tuerca soldada de métrica M8-M10, formada por dos mitades unidas con tornillos. Modelo UVM de BRINNER.

**UVM900** Ud ABRAZADERA DE SOPORTACIÓN PARTIDA D=900mm CON TUERCA M8-M10 (material; 19/12/2023)
Precio: 27.89
Abrazadera de 900 mm de diámetro de chapa galvanizada para soportación de tubos circulares, con tuerca soldada de métrica M8-M10, formada por dos mitades unidas con tornillos. Modelo UVM de BRINNER.

**UVM1000** Ud ABRAZADERA DE SOPORTACIÓN PARTIDA D=1000mm CON TUERCA M8-M10 (material; 19/12/2023)
Precio: 30.07
Abrazadera de 1000 mm de diámetro de chapa galvanizada para soportación de tubos circulares, con tuerca soldada de métrica M8-M10, formada por dos mitades unidas con tornillos. Modelo UVM de BRINNER.

**UVM1120** Ud ABRAZADERA DE SOPORTACIÓN PARTIDA D=1120mm CON TUERCA M8-M10 (material; 11/03/2025)
Precio: 37.46
Abrazadera de 1120 mm de diámetro de chapa galvanizada para soportación de tubos circulares, con tuerca soldada de métrica M8-M10, formada por dos mitades unidas con tornillos. Modelo UVM de BRINNER.

**UVM1250** Ud ABRAZADERA DE SOPORTACIÓN PARTIDA D=1250mm CON TUERCA M8-M10 (material; 11/03/2025)
Precio: 39.94
Abrazadera de 1250 mm de diámetro de chapa galvanizada para soportación de tubos circulares, con tuerca soldada de métrica M8-M10, formada por dos mitades unidas con tornillos. Modelo UVM de BRINNER.

###### UVI ABRAZADERA ISOFÓNICA CON TUERCA M8-M10 (11/03/2025)

**UVI80** Ud ABRAZADERA DE SOPORTACIÓN ISOFÓNICA D=80mm (material; 11/03/2025)
Precio: 2.9
Abrazadera isofónica de 80 mm de diámetro, de chapa galvanizada con goma EPDM para soportación de tubos circulares, con tuerca soldada de métrica M10/8, formada por dos mitades unidas con tornillos. Modelo UVI de BRINNER.

**UVI100** Ud ABRAZADERA DE SOPORTACIÓN ISOFÓNICA D=100mm (material; 11/03/2025)
Precio: 2.93
Abrazadera isofónica de 100 mm de diámetro, de chapa galvanizada con goma EPDM para soportación de tubos circulares, con tuerca soldada de métrica M10/8, formada por dos mitades unidas con tornillos. Modelo UVI de BRINNER.

**UVI125** Ud ABRAZADERA DE SOPORTACIÓN ISOFÓNICA D=125mm (material; 11/03/2025)
Precio: 3.35
Abrazadera isofónica de 125 mm de diámetro, de chapa galvanizada con goma EPDM para soportación de tubos circulares, con tuerca soldada de métrica M10/8, formada por dos mitades unidas con tornillos. Modelo UVI de BRINNER.

**UVI150** Ud ABRAZADERA DE SOPORTACIÓN ISOFÓNICA D=150mm (material; 11/03/2025)
Precio: 3.88
Abrazadera isofónica de 150 mm de diámetro, de chapa galvanizada con goma EPDM para soportación de tubos circulares, con tuerca soldada de métrica M10/8, formada por dos mitades unidas con tornillos. Modelo UVI de BRINNER.

**UVI160** Ud ABRAZADERA DE SOPORTACIÓN ISOFÓNICA D=160mm (material; 11/03/2025)
Precio: 4.14
Abrazadera isofónica de 160 mm de diámetro, de chapa galvanizada con goma EPDM para soportación de tubos circulares, con tuerca soldada de métrica M10/8, formada por dos mitades unidas con tornillos. Modelo UVI de BRINNER.

**UVI200** Ud ABRAZADERA DE SOPORTACIÓN ISOFÓNICA D=200mm (material; 11/03/2025)
Precio: 4.98
Abrazadera isofónica de 200 mm de diámetro, de chapa galvanizada con goma EPDM para soportación de tubos circulares, con tuerca soldada de métrica M10/8, formada por dos mitades unidas con tornillos. Modelo UVI de BRINNER.

**UVI250** Ud ABRAZADERA DE SOPORTACIÓN ISOFÓNICA D=250mm (material; 11/03/2025)
Precio: 5.91
Abrazadera isofónica de 250 mm de diámetro, de chapa galvanizada con goma EPDM para soportación de tubos circulares, con tuerca soldada de métrica M10/8, formada por dos mitades unidas con tornillos. Modelo UVI de BRINNER.

**UVI300** Ud ABRAZADERA DE SOPORTACIÓN ISOFÓNICA D=300mm (material; 11/03/2025)
Precio: 7.13
Abrazadera isofónica de 300 mm de diámetro, de chapa galvanizada con goma EPDM para soportación de tubos circulares, con tuerca soldada de métrica M10/8, formada por dos mitades unidas con tornillos. Modelo UVI de BRINNER.

**UVI315** Ud ABRAZADERA DE SOPORTACIÓN ISOFÓNICA D=315mm (material; 11/03/2025)
Precio: 7.32
Abrazadera isofónica de 315 mm de diámetro, de chapa galvanizada con goma EPDM para soportación de tubos circulares, con tuerca soldada de métrica M10/8, formada por dos mitades unidas con tornillos. Modelo UVI de BRINNER.

**UVI355** Ud ABRAZADERA DE SOPORTACIÓN ISOFÓNICA D=355mm (material; 11/03/2025)
Precio: 8.36
Abrazadera isofónica de 355 mm de diámetro, de chapa galvanizada con goma EPDM para soportación de tubos circulares, con tuerca soldada de métrica M10/8, formada por dos mitades unidas con tornillos. Modelo UVI de BRINNER.

**UVI400** Ud ABRAZADERA DE SOPORTACIÓN ISOFÓNICA D=400mm (material; 11/03/2025)
Precio: 9.86
Abrazadera isofónica de 400 mm de diámetro, de chapa galvanizada con goma EPDM para soportación de tubos circulares, con tuerca soldada de métrica M10/8, formada por dos mitades unidas con tornillos. Modelo UVI de BRINNER.

###### UVLN ABRAZADERA PARTIDA

**UVLN1400** Ud ABRAZADERA DE SOPORTACIÓN PARTIDA D=1400mm (material)
Precio: 51.1
Abrazadera de 450 mm de diámetro de chapa galvanizada para soportación de tubos circulares, formada por dos mitades unidas con tornillos. Modelo UVM de BRINNER.

**UVLN1600** Ud ABRAZADERA DE SOPORTACIÓN PARTIDA D=1600mm (material)
Precio: 59.69
Abrazadera de 450 mm de diámetro de chapa galvanizada para soportación de tubos circulares, formada por dos mitades unidas con tornillos. Modelo UVM de BRINNER.

###### UVA ABRAZADERA ALICATAR

**UVA250** Ud ABRAZADERA DE SOPORTACIÓN ALICATAR D=250mm (material)
Precio: 21.18
Abrazadera de chapa galvanizada de 250 mm de diámetro, con pletina soldada para soportación de tubos circulares a paramentos verticales, formada por dos mitades unidas con tornillos. Marca BRINNER, modelo UVA.

**UVA300** Ud ABRAZADERA DE SOPORTACIÓN ALICATAR D=300mm (material)
Precio: 21.94
Abrazadera de chapa galvanizada de 300 mm de diámetro, con pletina soldada para soportación de tubos circulares a paramentos verticales, formada por dos mitades unidas con tornillos. Marca BRINNER, modelo UVA.

**UVA315** Ud ABRAZADERA DE SOPORTACIÓN ALICATAR D=315mm (material)
Precio: 22.06
Abrazadera de chapa galvanizada de 315 mm de diámetro, con pletina soldada para soportación de tubos circulares a paramentos verticales, formada por dos mitades unidas con tornillos. Marca BRINNER, modelo UVA.

**UVA355** Ud ABRAZADERA DE SOPORTACIÓN ALICATAR D=355mm (material)
Precio: 22.29
Abrazadera de chapa galvanizada de 355 mm de diámetro, con pletina soldada para soportación de tubos circulares a paramentos verticales, formada por dos mitades unidas con tornillos. Marca BRINNER, modelo UVA.

**UVA400** Ud ABRAZADERA DE SOPORTACIÓN ALICATAR D=400mm (material)
Precio: 23.87
Abrazadera de chapa galvanizada de 400 mm de diámetro, con pletina soldada para soportación de tubos circulares a paramentos verticales, formada por dos mitades unidas con tornillos. Marca BRINNER, modelo UVA.

**UVA450** Ud ABRAZADERA DE SOPORTACIÓN ALICATAR D=450mm (material)
Precio: 24.69
Abrazadera de chapa galvanizada de 450 mm de diámetro, con pletina soldada para soportación de tubos circulares a paramentos verticales, formada por dos mitades unidas con tornillos. Marca BRINNER, modelo UVA.

**UVA500** Ud ABRAZADERA DE SOPORTACIÓN ALICATAR D=500mm (material)
Precio: 26.02
Abrazadera de chapa galvanizada de 500 mm de diámetro, con pletina soldada para soportación de tubos circulares a paramentos verticales, formada por dos mitades unidas con tornillos. Marca BRINNER, modelo UVA.

**UVA560** Ud ABRAZADERA DE SOPORTACIÓN ALICATAR D=560mm (material)
Precio: 28.56
Abrazadera de chapa galvanizada de 560 mm de diámetro, con pletina soldada para soportación de tubos circulares a paramentos verticales, formada por dos mitades unidas con tornillos. Marca BRINNER, modelo UVA.

**UVA630** Ud ABRAZADERA DE SOPORTACIÓN ALICATAR D=630mm (material)
Precio: 33.18
Abrazadera de chapa galvanizada de 630 mm de diámetro, con pletina soldada para soportación de tubos circulares a paramentos verticales, formada por dos mitades unidas con tornillos. Marca BRINNER, modelo UVA.

**UVA710** Ud ABRAZADERA DE SOPORTACIÓN ALICATAR D=710mm (material)
Precio: 39.49
Abrazadera de chapa galvanizada de 710 mm de diámetro, con pletina soldada para soportación de tubos circulares a paramentos verticales, formada por dos mitades unidas con tornillos. Marca BRINNER, modelo UVA.

**UVA800** Ud ABRAZADERA DE SOPORTACIÓN ALICATAR D=800mm (material)
Precio: 43.81
Abrazadera de chapa galvanizada de 800 mm de diámetro, con pletina soldada para soportación de tubos circulares a paramentos verticales, formada por dos mitades unidas con tornillos. Marca BRINNER, modelo UVA.

###### DERIV. SIMPLE DERIVACIONES CIRCULARES SIMPLE TIPO PANTALÓN CHAPA GALV. (11/03/2025)

###### YV DERIVACIÓN CIRCULAR SIMPLE TIPO PANTALÓN CHAPA GALV. (11/03/2025)

**YV100** Ud DERIVACIÓN CIRCULAR SIMPLE TIPO PANTALÓN CHAPA GALV. D=100mm (material)
Precio: 29.75
Derivación circular simple tipo pantalón de diámetro 100 mm, con dos salidas que forman 90º entre sí, fabricada en chapa de acero galvanizado. Marca BRINNER modelo YV.

**YV125** Ud DERIVACIÓN CIRCULAR SIMPLE TIPO PANTALÓN CHAPA GALV. D=125mm (material)
Precio: 31.12
Derivación circular simple tipo pantalón de diámetro 125 mm, con dos salidas que forman 90º entre sí, fabricada en chapa de acero galvanizado. Marca BRINNER modelo YV.

**YV150** Ud DERIVACIÓN CIRCULAR SIMPLE TIPO PANTALÓN CHAPA GALV. D=150mm (material)
Precio: 45.81
Derivación circular simple tipo pantalón de diámetro 150 mm, con dos salidas que forman 90º entre sí, fabricada en chapa de acero galvanizado. Marca BRINNER modelo YV.

**YV160** Ud DERIVACIÓN CIRCULAR SIMPLE TIPO PANTALÓN CHAPA GALV. D=160mm (material)
Precio: 46.5
Derivación circular simple tipo pantalón de diámetro 160 mm, con dos salidas que forman 90º entre sí, fabricada en chapa de acero galvanizado. Marca BRINNER modelo YV.

**YV200** Ud DERIVACIÓN CIRCULAR SIMPLE TIPO PANTALÓN CHAPA GALV. D=200mm (material)
Precio: 62.66
Derivación circular simple tipo pantalón de diámetro 200 mm, con dos salidas que forman 90º entre sí, fabricada en chapa de acero galvanizado. Marca BRINNER modelo YV.

**YV250** Ud DERIVACIÓN CIRCULAR SIMPLE TIPO PANTALÓN CHAPA GALV. D=250mm (material)
Precio: 83.29
Derivación circular simple tipo pantalón de diámetro 250 mm, con dos salidas que forman 90º entre sí, fabricada en chapa de acero galvanizado galvanizado. Marca BRINNER modelo YV.

**YV300** Ud DERIVACIÓN CIRCULAR SIMPLE TIPO PANTALÓN CHAPA GALV. D=300mm (material)
Precio: 102.28
Derivación circular simple tipo pantalón de diámetro 300 mm, con dos salidas que forman 90º entre sí, fabricada en chapa de acero galvanizado. Marca BRINNER modelo YV.

**YV315** Ud DERIVACIÓN CIRCULAR SIMPLE TIPO PANTALÓN CHAPA GALV. D=315mm (material)
Precio: 108.11
Derivación circular simple tipo pantalón de diámetro 315 mm, con dos salidas que forman 90º entre sí, fabricada en chapa de acero galvanizado. Marca BRINNER modelo YV.

**YV355** Ud DERIVACIÓN CIRCULAR SIMPLE TIPO PANTALÓN CHAPA GALV. D=355mm (material)
Precio: 124
Derivación circular simple tipo pantalón de diámetro 355 mm, con dos salidas que forman 90º entre sí, fabricada en chapa de acero galvanizado. Marca BRINNER modelo YV.

**YV400** Ud DERIVACIÓN CIRCULAR SIMPLE TIPO PANTALÓN CHAPA GALV. D=400mm (material)
Precio: 151.9
Derivación circular simple tipo pantalón de diámetro 400 mm, con dos salidas que forman 90º entre sí, fabricada en chapa de acero galvanizado. Marca BRINNER modelo YV.

**YV450** Ud DERIVACIÓN CIRCULAR SIMPLE TIPO PANTALÓN CHAPA GALV. D=450mm (material)
Precio: 175.91
Derivación circular simple tipo pantalón de diámetro 450 mm, con dos salidas que forman 90º entre sí, fabricada en chapa de acero galvanizado. Marca BRINNER modelo YV.

**YV500** Ud DERIVACIÓN CIRCULAR SIMPLE TIPO PANTALÓN CHAPA GALV. D=500mm (material)
Precio: 199.91
Derivación circular simple tipo pantalón de diámetro 500 mm, con dos salidas que forman 90º entre sí, fabricada en chapa de acero galvanizado. Marca BRINNER modelo YV.

**YV560** Ud DERIVACIÓN CIRCULAR SIMPLE TIPO PANTALÓN CHAPA GALV. D=560mm (material)
Precio: 251.88
Derivación circular simple tipo pantalón de diámetro 560 mm, con dos salidas que forman 90º entre sí, fabricada en chapa de acero galvanizado. Marca BRINNER modelo YV.

**YV630** Ud DERIVACIÓN CIRCULAR SIMPLE TIPO PANTALÓN CHAPA GALV. D=630mm (material)
Precio: 291.13
Derivación circular simple tipo pantalón de diámetro 630 mm, con dos salidas que forman 90º entre sí, fabricada en chapa de acero galvanizado. Marca BRINNER modelo YV.

**YV710** Ud DERIVACIÓN CIRCULAR SIMPLE TIPO PANTALÓN CHAPA GALV. D=710mm (material; 11/03/2025)
Precio: 359.41
Derivación circular simple tipo pantalón de diámetro 710 mm, con dos salidas que forman 90º entre sí, fabricada en chapa de acero galvanizado. Marca BRINNER modelo YV.

**YV800** Ud DERIVACIÓN CIRCULAR SIMPLE TIPO PANTALÓN CHAPA GALV. D=800mm (material; 11/03/2025)
Precio: 420.97
Derivación circular simple tipo pantalón de diámetro 800 mm, con dos salidas que forman 90º entre sí, fabricada en chapa de acero galvanizado galvanizado. Marca BRINNER modelo YV.

**YV900** Ud DERIVACIÓN CIRCULAR SIMPLE TIPO PANTALÓN CHAPA GALV. D=900mm (material; 11/03/2025)
Precio: 493.44
Derivación circular simple tipo pantalón de diámetro 900 mm, con dos salidas que forman 90º entre sí, fabricada en chapa de acero galvanizado. Marca BRINNER modelo YV.

**YV1000** Ud DERIVACIÓN CIRCULAR SIMPLE TIPO PANTALÓN CHAPA GALV. D=1000mm (material)
Precio: 646.84
Derivación circular simple tipo pantalón de diámetro 1000 mm, con dos salidas que forman 90º entre sí, fabricada en chapa de acero galvanizado. Marca BRINNER modelo YV.

**YV1120** Ud DERIVACIÓN CIRCULAR SIMPLE TIPO PANTALÓN CHAPA GALV. D=1120mm (material)
Precio: 844.17
Derivación circular simple tipo pantalón de diámetro 1120 mm, con dos salidas que forman 90º entre sí, fabricada en chapa de acero galvanizado. Marca BRINNER modelo YV.

**YV1250** Ud DERIVACIÓN CIRCULAR SIMPLE TIPO PANTALÓN CHAPA GALV. D=1250mm (material)
Precio: 1000.29
Derivación circular simple tipo pantalón de diámetro 1250 mm, con dos salidas que forman 90º entre sí, fabricada en chapa de acero galvanizado. Marca BRINNER modelo YV.

**YV1400** Ud DERIVACIÓN CIRCULAR SIMPLE TIPO PANTALÓN CHAPA GALV. D=1400mm (material)
Precio: 1175.79
Derivación circular simple tipo pantalón de diámetro 1400 mm, con dos salidas que forman 90º entre sí, fabricada en chapa de acero galvanizado. Marca BRINNER modelo YV.

**YV1600** Ud DERIVACIÓN CIRCULAR SIMPLE TIPO PANTALÓN CHAPA GALV. D=1600mm (material)
Precio: 1435.19
Derivación circular simple tipo pantalón de diámetro 1600 mm, con dos salidas que forman 90º entre sí, fabricada en chapa de acero galvanizado. Marca BRINNER modelo YV.

###### YVL DERIVACIÓN CIRCULAR SIMPLE TIPO PANTALÓN CHAPA CON JUNTA DE GOMA

**YVL100** Ud DERIVACIÓN SIMPLE TIPO PANTALÓN CHAPA GALV. D=100mm C/JUNTA GOMA (material)
Precio: 42.68
Derivación circular simple tipo pantalón de diámetro 100 mm, con dos salidas que forman 90º entre sí, fabricada en chapa de acero galvanizado, con junta EPDM que permite dar a la instalación estanquidad clase D. Marca BRINNER modelo YVL.

**YVL125** Ud DERIVACIÓN SIMPLE TIPO PANTALÓN CHAPA GALV. D=125mm C/JUNTA GOMA (material)
Precio: 44.65
Derivación circular simple tipo pantalón de diámetro 125 mm, con dos salidas que forman 90º entre sí, fabricada en chapa de acero galvanizado, con junta EPDM que permite dar a la instalación estanquidad clase D. Marca BRINNER modelo YVL.

**YVL150** Ud DERIVACIÓN SIMPLE TIPO PANTALÓN CHAPA GALV. D=150mm C/JUNTA GOMA (material)
Precio: 60.24
Derivación circular simple tipo pantalón de diámetro 150 mm, con dos salidas que forman 90º entre sí, fabricada en chapa de acero galvanizado, con junta EPDM que permite dar a la instalación estanquidad clase D. Marca BRINNER modelo YVL.

**YVL160** Ud DERIVACIÓN SIMPLE TIPO PANTALÓN CHAPA GALV. D=160mm C/JUNTA GOMA (material)
Precio: 61.23
Derivación circular simple tipo pantalón de diámetro 160 mm, con dos salidas que forman 90º entre sí, fabricada en chapa de acero galvanizado, con junta EPDM que permite dar a la instalación estanquidad clase D. Marca BRINNER modelo YVL.

**YVL200** Ud DERIVACIÓN SIMPLE TIPO PANTALÓN CHAPA GALV. D=200mm C/JUNTA GOMA (material)
Precio: 79.64
Derivación circular simple tipo pantalón de diámetro 200 mm con dos salidas que forman 90º entre sí, fabricada en chapa de acero galvanizado, con junta EPDM que permite dar a la instalación estanquidad clase D. Marca BRINNER modelo YVL.

**YVL250** Ud DERIVACIÓN SIMPLE TIPO PANTALÓN CHAPA GALV. D=250mm C/JUNTA GOMA (material)
Precio: 95.17
Derivación circular simple tipo pantalón de diámetro 250 mm con dos salidas que forman 90º entre sí, fabricada en chapa de acero galvanizado, con junta EPDM que permite dar a la instalación estanquidad clase D. Marca BRINNER modelo YVL.

**YVL300** Ud DERIVACIÓN SIMPLE TIPO PANTALÓN CHAPA GALV. D=300mm C/JUNTA GOMA (material)
Precio: 118.15
Derivación circular simple tipo pantalón de diámetro 300 mm, con dos salidas que forman 90º entre sí, fabricada en chapa de acero galvanizado, con junta EPDM que permite dar a la instalación estanquidad clase D. Marca BRINNER modelo YVL.

**YVL315** Ud DERIVACIÓN SIMPLE TIPO PANTALÓN CHAPA GALV. D=315mm C/JUNTA GOMA (material)
Precio: 124.13
Derivación circular simple tipo pantalón de diámetro 315 mm, con dos salidas que forman 90º entre sí, fabricada en chapa de acero galvanizado, con junta EPDM que permite dar a la instalación estanquidad clase D. Marca BRINNER modelo YVL.

**YVL355** Ud DERIVACIÓN SIMPLE TIPO PANTALÓN CHAPA GALV. D=355mm C/JUNTA GOMA (material)
Precio: 141.21
Derivación circular simple tipo pantalón de diámetro 355 mm, con dos salidas que forman 90º entre sí, fabricada en chapa de acero galvanizado, con junta EPDM que permite dar a la instalación estanquidad clase D. Marca BRINNER modelo YVL.

**YVL400** Ud DERIVACIÓN SIMPLE TIPO PANTALÓN CHAPA GALV. D=400mm C/JUNTA GOMA (material)
Precio: 170.84
Derivación circular simple tipo pantalón de diámetro 400 mm, con dos salidas que forman 90º entre sí, fabricada en chapa de acero galvanizado, con junta EPDM que permite dar a la instalación estanquidad clase D. Marca BRINNER modelo YVL.

**YVL450** Ud DERIVACIÓN SIMPLE TIPO PANTALÓN CHAPA GALV. D=450mm C/JUNTA GOMA (material)
Precio: 197.33
Derivación circular simple tipo pantalón de diámetro 450 mm, con dos salidas que forman 90º entre sí, fabricada en chapa de acero galvanizado, con junta EPDM que permite dar a la instalación estanquidad clase D. Marca BRINNER modelo YVL.

**YVL500** Ud DERIVACIÓN SIMPLE TIPO PANTALÓN CHAPA GALV. D=500mm C/JUNTA GOMA (material)
Precio: 222.17
Derivación circular simple tipo pantalón de diámetro 500 mm, con dos salidas que forman 90º entre sí, fabricada en chapa de acero galvanizado, con junta EPDM que permite dar a la instalación estanquidad clase D. Marca BRINNER modelo YVL.

**YVL560** Ud DERIVACIÓN SIMPLE TIPO PANTALÓN CHAPA GALV. D=560mm C/JUNTA GOMA (material)
Precio: 289.21
Derivación circular simple tipo pantalón de diámetro 560 mm, con dos salidas que forman 90º entre sí, fabricada en chapa de acero galvanizado, con junta EPDM que permite dar a la instalación estanquidad clase D. Marca BRINNER modelo YVL.

**YVL630** Ud DERIVACIÓN SIMPLE TIPO PANTALÓN CHAPA GALV. D=630mm C/JUNTA GOMA (material)
Precio: 331.84
Derivación circular simple tipo pantalón de diámetro 630 mm, con dos salidas que forman 90º entre sí, fabricada en chapa de acero galvanizado, con junta EPDM que permite dar a la instalación estanquidad clase D. Marca BRINNER modelo YVL.

**YVL710** Ud DERIVACIÓN SIMPLE TIPO PANTALÓN CHAPA GALV. D=710mm C/JUNTA GOMA (material)
Precio: 402.87
Derivación circular simple tipo pantalón de diámetro 710 mm, con dos salidas que forman 90º entre sí, fabricada en chapa de acero galvanizado, con junta EPDM que permite dar a la instalación estanquidad clase D. Marca BRINNER modelo YVL.

**YVL800** Ud DERIVACIÓN SIMPLE TIPO PANTALÓN CHAPA GALV. D=800mm C/JUNTA GOMA (material)
Precio: 467.56
Derivación circular simple tipo pantalón de diámetro 800 mm, con dos salidas que forman 90º entre sí, fabricada en chapa de acero galvanizado, con junta EPDM que permite dar a la instalación estanquidad clase D. Marca BRINNER modelo YVL.

**YVL900** Ud DERIVACIÓN SIMPLE TIPO PANTALÓN CHAPA GALV. D=900mm C/JUNTA GOMA (material)
Precio: 543.3
Derivación circular simple tipo pantalón de diámetro 900 mm, con dos salidas que forman 90º entre sí, fabricada en chapa de acero galvanizado, con junta EPDM que permite dar a la instalación estanquidad clase D. Marca BRINNER modelo YVL.

**YVL1000** Ud DERIVACIÓN SIMPLE TIPO PANTALÓN CHAPA GALV. D1000mm C/JUNTA GOMA (material)
Precio: 727.42
Derivación circular simple tipo pantalón de diámetro 1000 mm, con dos salidas que forman 90º entre sí, fabricada en chapa de acero galvanizado, con junta EPDM que permite dar a la instalación estanquidad clase D. Marca BRINNER modelo YVL.

**YVL1120** Ud DERIVACIÓN SIMPLE TIPO PANTALÓN CHAPA GALV. D1120mm C/JUNTA GOMA (material)
Precio: 929.11
Derivación circular simple tipo pantalón de diámetro 1120 mm, con dos salidas que forman 90º entre sí, fabricada en chapa de acero galvanizado, con junta EPDM que permite dar a la instalación estanquidad clase D. Marca BRINNER modelo YVL.

**YVL1250** Ud DERIVACIÓN SIMPLE TIPO PANTALÓN CHAPA GALV. D1250mm C/JUNTA GOMA (material)
Precio: 1101.22
Derivación circular simple tipo pantalón de diámetro 1250 mm, con dos salidas que forman 90º entre sí, fabricada en chapa de acero galvanizado, con junta EPDM que permite dar a la instalación estanquidad clase D. Marca BRINNER modelo YVL.

###### INJERTOS INJERTOS CIRCULARES CHAPA GALV. (19/12/2023)

###### IL INJERTO PLANO CHAPA GALV. (19/12/2023)

**IL100** Ud INJERTO PLANO CHAPA GALVANIZADA D=100mm (material; 19/12/2023)
Precio: 2.5
Injerto plano de chapa galvanizada de 100 mm de diámetro para entronque de tubo circular a conductos de superficie plana. Marca BRINNER modelo IL.

**IL125** Ud INJERTO PLANO CHAPA GALVANIZADA D=125mm (material; 11/03/2025)
Precio: 2.75
Injerto plano de chapa galvanizada de 125 mm de diámetro para entronque de tubo circular a conductos de superficie plana. Marca BRINNER modelo IL.

**IL150** Ud INJERTO PLANO CHAPA GALVANIZADA D=150mm (material; 19/12/2023)
Precio: 2.75
Injerto plano de chapa galvanizada de 150 mm de diámetro para entronque de tubo circular a conductos de superficie plana. Marca BRINNER modelo IL.

**IL160** Ud INJERTO PLANO CHAPA GALVANIZADA D=160mm (material; 11/03/2025)
Precio: 2.85
Injerto plano de chapa galvanizada de 160 mm de diámetro para entronque de tubo circular a conductos de superficie plana. Marca BRINNER modelo IL.

**IL200** Ud INJERTO PLANO CHAPA GALVANIZADA D=200mm (material; 11/03/2025)
Precio: 3.25
Injerto plano de chapa galvanizada de 200 mm de diámetro para entronque de tubo circular a conductos de superficie plana. Marca BRINNER modelo IL.

**IL250** Ud INJERTO PLANO CHAPA GALVANIZADA D=250mm (material; 19/12/2023)
Precio: 4.45
Injerto plano de chapa galvanizada de 250 mm de diámetro para entronque de tubo circular a conductos de superficie plana. Marca BRINNER modelo IL.

**IL300** Ud INJERTO PLANO CHAPA GALVANIZADA D=300mm (material; 11/03/2025)
Precio: 6.85
Injerto plano de chapa galvanizada de 300 mm de diámetro para entronque de tubo circular a conductos de superficie plana. Marca BRINNER modelo IL.

**IL315** Ud INJERTO PLANO CHAPA GALVANIZADA D=315mm (material; 11/03/2025)
Precio: 6.85
Injerto plano de chapa galvanizada de 315 mm de diámetro para entronque de tubo circular a conductos de superficie plana. Marca BRINNER modelo IL.

**IL355** Ud INJERTO PLANO CHAPA GALVANIZADA D=355mm (material)
Precio: 8.15
Injerto plano de chapa galvanizada de 355 mm de diámetro para entronque de tubo circular a conductos de superficie plana. Marca BRINNER modelo IL.

**IL400** Ud INJERTO PLANO CHAPA GALVANIZADA D=400mm (material)
Precio: 9
Injerto plano de chapa galvanizada de 400 mm de diámetro para entronque de tubo circular a conductos de superficie plana. Marca BRINNER modelo IL.

**IL450** Ud INJERTO PLANO CHAPA GALVANIZADA D=450mm (material)
Precio: 13.88
Injerto plano de chapa galvanizada de 450 mm de diámetro para entronque de tubo circular a conductos de superficie plana. Marca BRINNER modelo IL.

**IL500** Ud INJERTO PLANO CHAPA GALVANIZADA D=500mm (material)
Precio: 14.96
Injerto plano de chapa galvanizada de 500 mm de diámetro para entronque de tubo circular a conductos de superficie plana. Marca BRINNER modelo IL.

**IL560** Ud INJERTO PLANO CHAPA GALVANIZADA D=560mm (material)
Precio: 16.12
Injerto plano de chapa galvanizada de 560 mm de diámetro para entronque de tubo circular a conductos de superficie plana. Marca BRINNER modelo IL.

**IL630** Ud INJERTO PLANO CHAPA GALVANIZADA D=630mm (material)
Precio: 17.38
Injerto plano de chapa galvanizada de 630 mm de diámetro para entronque de tubo circular a conductos de superficie plana. Marca BRINNER modelo IL.

**IL710** Ud INJERTO PLANO CHAPA GALVANIZADA D=710mm (material)
Precio: 20.52
Injerto plano de chapa galvanizada de 710 mm de diámetro para entronque de tubo circular a conductos de superficie plana. Marca BRINNER modelo IL.

**IL800** Ud INJERTO PLANO CHAPA GALVANIZADA D=800mm (material)
Precio: 21.68
Injerto plano de chapa galvanizada de 800 mm de diámetro para entronque de tubo circular a conductos de superficie plana. Marca BRINNER modelo IL.

**IL900** Ud INJERTO PLANO CHAPA GALVANIZADA D=900mm (material)
Precio: 23.8
Injerto plano de chapa galvanizada de 900 mm de diámetro para entronque de tubo circular a conductos de superficie plana. Marca BRINNER modelo IL.

**IL1000** Ud INJERTO PLANO CHAPA GALVANIZADA D=1000mm (material)
Precio: 33.28
Injerto plano de chapa galvanizada de 1000 mm de diámetro para entronque de tubo circular a conductos de superficie plana. Marca BRINNER modelo IL.

**IL1120** Ud INJERTO PLANO CHAPA GALVANIZADA D=1120mm (material)
Precio: 40.91
Injerto plano de chapa galvanizada de 1120 mm de diámetro para entronque de tubo circular a conductos de superficie plana. Marca BRINNER modelo IL.

**IL1250** Ud INJERTO PLANO CHAPA GALVANIZADA D=1250mm (material)
Precio: 47.36
Injerto plano de chapa galvanizada de 1250 mm de diámetro para entronque de tubo circular a conductos de superficie plana. Marca BRINNER modelo IL.

**IL1400** Ud INJERTO PLANO CHAPA GALVANIZADA D=1400mm (material)
Precio: 53.36
Injerto plano de chapa galvanizada de 1400 mm de diámetro para entronque de tubo circular a conductos de superficie plana. Marca BRINNER modelo IL.

**IL1600** Ud INJERTO PLANO CHAPA GALVANIZADA D=1600mm (material)
Precio: 60.99
Injerto plano de chapa galvanizada de 1600 mm de diámetro para entronque de tubo circular a conductos de superficie plana. Marca BRINNER modelo IL.

###### ILL INJERTO PLANO CHAPA GALV. CON JUNTA DE GOMA (19/12/2023)

**ILL100** Ud INJERTO PLANO CHAPA GALVANIZADA D=100mm CON JUNTA DE GOMA (material; 19/12/2023)
Precio: 3.27
Injerto plano de chapa galvanizada de 100 mm de diámetro para entronque de tubo circular a conductos de superficie plana, con junta EPDM que permite dar a la instalación estanquidad clase D. Marca BRINNER modelo ILL.

**ILL125** Ud INJERTO PLANO CHAPA GALVANIZADA D=125mm CON JUNTA DE GOMA (material; 19/12/2023)
Precio: 3.69
Injerto plano de chapa galvanizada de 125 mm de diámetro para entronque de tubo circular a conductos de superficie plana, con junta EPDM que permite dar a la instalación estanquidad clase D. Marca BRINNER modelo ILL.

**ILL150** Ud INJERTO PLANO CHAPA GALVANIZADA D=150mm CON JUNTA DE GOMA (material; 19/12/2023)
Precio: 3.69
Injerto plano de chapa galvanizada de 150 mm de diámetro para entronque de tubo circular a conductos de superficie plana, con junta EPDM que permite dar a la instalación estanquidad clase D. Marca BRINNER modelo ILL.

**ILL160** Ud INJERTO PLANO CHAPA GALVANIZADA D=160mm CON JUNTA DE GOMA (material; 19/12/2023)
Precio: 3.69
Injerto plano de chapa galvanizada de 160 mm de diámetro para entronque de tubo circular a conductos de superficie plana, con junta EPDM que permite dar a la instalación estanquidad clase D. Marca BRINNER modelo ILL.

**ILL200** Ud INJERTO PLANO CHAPA GALVANIZADA D=200mm CON JUNTA DE GOMA (material; 19/12/2023)
Precio: 5.04
Injerto plano de chapa galvanizada de 200 mm de diámetro para entronque de tubo circular a conductos de superficie plana, con junta EPDM que permite dar a la instalación estanquidad clase D. Marca BRINNER modelo ILL.

**ILL250** Ud INJERTO PLANO CHAPA GALVANIZADA D=250mm CON JUNTA DE GOMA (material; 19/12/2023)
Precio: 5.83
Injerto plano de chapa galvanizada de 250 mm de diámetro para entronque de tubo circular a conductos de superficie plana, con junta EPDM que permite dar a la instalación estanquidad clase D. Marca BRINNER modelo ILL.

**ILL300** Ud INJERTO PLANO CHAPA GALVANIZADA D=300mm CON JUNTA DE GOMA (material; 11/03/2025)
Precio: 10.78
Injerto plano de chapa galvanizada de 100 mm de diámetro para entronque de tubo circular a conductos de superficie plana, con junta EPDM que permite dar a la instalación estanquidad clase D. Marca BRINNER modelo ILL.

**ILL315** Ud INJERTO PLANO CHAPA GALVANIZADA D=315mm CON JUNTA DE GOMA (material; 11/03/2025)
Precio: 10.78
Injerto plano de chapa galvanizada de 315 mm de diámetro para entronque de tubo circular a conductos de superficie plana, con junta EPDM que permite dar a la instalación estanquidad clase D. Marca BRINNER modelo ILL.

**ILL355** Ud INJERTO PLANO CHAPA GALVANIZADA D=355mm CON JUNTA DE GOMA (material; 11/03/2025)
Precio: 12.93
Injerto plano de chapa galvanizada de 355 mm de diámetro para entronque de tubo circular a conductos de superficie plana, con junta EPDM que permite dar a la instalación estanquidad clase D. Marca BRINNER modelo ILL.

**ILL400** Ud INJERTO PLANO CHAPA GALVANIZADA D=400mm CON JUNTA DE GOMA (material; 11/03/2025)
Precio: 14.61
Injerto plano de chapa galvanizada de 400 mm de diámetro para entronque de tubo circular a conductos de superficie plana, con junta EPDM que permite dar a la instalación estanquidad clase D. Marca BRINNER modelo ILL.

**ILL450** Ud INJERTO PLANO CHAPA GALVANIZADA D=450mm CON JUNTA DE GOMA (material)
Precio: 21.02
Injerto plano de chapa galvanizada de 450 mm de diámetro para entronque de tubo circular a conductos de superficie plana, con junta EPDM que permite dar a la instalación estanquidad clase D. Marca BRINNER modelo ILL.

**ILL500** Ud INJERTO PLANO CHAPA GALVANIZADA D=500mm CON JUNTA DE GOMA (material)
Precio: 22.37
Injerto plano de chapa galvanizada de 500 mm de diámetro para entronque de tubo circular a conductos de superficie plana, con junta EPDM que permite dar a la instalación estanquidad clase D. Marca BRINNER modelo ILL.

**ILL560** Ud INJERTO PLANO CHAPA GALVANIZADA D=560mm CON JUNTA DE GOMA (material)
Precio: 28.57
Injerto plano de chapa galvanizada de 560 mm de diámetro para entronque de tubo circular a conductos de superficie plana, con junta EPDM que permite dar a la instalación estanquidad clase D. Marca BRINNER modelo ILL.

**ILL630** Ud INJERTO PLANO CHAPA GALVANIZADA D=630mm CON JUNTA DE GOMA (material)
Precio: 30.95
Injerto plano de chapa galvanizada de 630 mm de diámetro para entronque de tubo circular a conductos de superficie plana, con junta EPDM que permite dar a la instalación estanquidad clase D. Marca BRINNER modelo ILL.

**ILL710** Ud INJERTO PLANO CHAPA GALVANIZADA D=710mm CON JUNTA DE GOMA (material)
Precio: 35.46
Injerto plano de chapa galvanizada de 710 mm de diámetro para entronque de tubo circular a conductos de superficie plana, con junta EPDM que permite dar a la instalación estanquidad clase D. Marca BRINNER modelo ILL.

**ILL800** Ud INJERTO PLANO CHAPA GALVANIZADA D=800mm CON JUNTA DE GOMA (material)
Precio: 38.09
Injerto plano de chapa galvanizada de 800 mm de diámetro para entronque de tubo circular a conductos de superficie plana, con junta EPDM que permite dar a la instalación estanquidad clase D. Marca BRINNER modelo ILL.

**ILL900** Ud INJERTO PLANO CHAPA GALVANIZADA D=900mm CON JUNTA DE GOMA (material)
Precio: 41.86
Injerto plano de chapa galvanizada de 900 mm de diámetro para entronque de tubo circular a conductos de superficie plana, con junta EPDM que permite dar a la instalación estanquidad clase D. Marca BRINNER modelo ILL.

**ILL1000** Ud INJERTO PLANO CHAPA GALVANIZADA D=1000mm CON JUNTA DE GOMA (material)
Precio: 60.14
Injerto plano de chapa galvanizada de 1000 mm de diámetro para entronque de tubo circular a conductos de superficie plana, con junta EPDM que permite dar a la instalación estanquidad clase D. Marca BRINNER modelo ILL.

**ILL1120** Ud INJERTO PLANO CHAPA GALVANIZADA D=1120mm CON JUNTA DE GOMA (material)
Precio: 69.22
Injerto plano de chapa galvanizada de 1120 mm de diámetro para entronque de tubo circular a conductos de superficie plana, con junta EPDM que permite dar a la instalación estanquidad clase D. Marca BRINNER modelo ILL.

**ILL1250** Ud INJERTO PLANO CHAPA GALVANIZADA D=1250mm CON JUNTA DE GOMA (material)
Precio: 81
Injerto plano de chapa galvanizada de 1250 mm de diámetro para entronque de tubo circular a conductos de superficie plana, con junta EPDM que permite dar a la instalación estanquidad clase D. Marca BRINNER modelo ILL.

###### PS INJERTO 90º A TUBO CIRCULAR CHAPA GALV. (19/12/2023)

**PS100** Ud INJERTO 90º CHAPA GALVANIZADA D=100mm A TUBO CIRCULAR (material; 11/03/2025)
Precio: 3.69
Injerto a 90º de chapa galvanizada de 100 mm de diámetro para entronque a tubos circulares. Marca BRINNER modelo PS.

**PS125** Ud INJERTO 90º CHAPA GALVANIZADA D=125mm A TUBO CIRCULAR (material; 11/03/2025)
Precio: 4.39
Injerto a 90º de chapa galvanizada de 125 mm de diámetro para entronque a tubos circulares. Marca BRINNER modelo PS.

**PS150** Ud INJERTO 90º CHAPA GALVANIZADA D=150mm A TUBO CIRCULAR (material; 11/03/2025)
Precio: 6.44
Injerto a 90º de chapa galvanizada de 150 mm de diámetro para entronque a tubos circulares. Marca BRINNER modelo PS.

**PS160** Ud INJERTO 90º CHAPA GALVANIZADA D=160mm A TUBO CIRCULAR (material; 11/03/2025)
Precio: 6.44
Injerto a 90º de chapa galvanizada de 160 mm de diámetro para entronque a tubos circulares. Marca BRINNER modelo PS.

**PS200** Ud INJERTO 90º CHAPA GALVANIZADA D=200mm A TUBO CIRCULAR (material; 11/03/2025)
Precio: 8.73
Injerto a 90º de chapa galvanizada de 200 mm de diámetro para entronque a tubos circulares. Marca BRINNER modelo PS.

**PS250** Ud INJERTO 90º CHAPA GALVANIZADA D=250mm A TUBO CIRCULAR (material; 19/12/2023)
Precio: 14.48
Injerto a 90º de chapa galvanizada de 250 mm de diámetro para entronque a tubos circulares. Marca BRINNER modelo PS.

**PS300** Ud INJERTO 90º CHAPA GALVANIZADA D=300mm A TUBO CIRCULAR (material; 19/12/2023)
Precio: 14.83
Injerto a 90º de chapa galvanizada de 300 mm de diámetro para entronque a tubos circulares. Marca BRINNER modelo PS.

**PS315** Ud INJERTO 90º CHAPA GALVANIZADA D=315mm A TUBO CIRCULAR (material; 19/12/2023)
Precio: 17.75
Injerto a 90º de chapa galvanizada de 315 mm de diámetro para entronque a tubos circulares. Marca BRINNER modelo PS.

**PS355** Ud INJERTO 90º CHAPA GALVANIZADA D=355mm A TUBO CIRCULAR (material)
Precio: 18.16
Injerto a 90º de chapa galvanizada de 355 mm de diámetro para entronque a tubos circulares. Marca BRINNER modelo PS.

**PS400** Ud INJERTO 90º CHAPA GALVANIZADA D=400mm A TUBO CIRCULAR (material)
Precio: 22.43
Injerto a 90º de chapa galvanizada de 400 mm de diámetro para entronque a tubos circulares. Marca BRINNER modelo PS.

**PS450** Ud INJERTO 90º CHAPA GALVANIZADA D=450mm A TUBO CIRCULAR (material)
Precio: 26.44
Injerto a 90º de chapa galvanizada de 450 mm de diámetro para entronque a tubos circulares. Marca BRINNER modelo PS.

**PS500** Ud INJERTO 90º CHAPA GALVANIZADA D=500mm A TUBO CIRCULAR (material)
Precio: 29.56
Injerto a 90º de chapa galvanizada de 500 mm de diámetro para entronque a tubos circulares. Marca BRINNER modelo PS.

**PS560** Ud INJERTO 90º CHAPA GALVANIZADA D=560mm A TUBO CIRCULAR (material)
Precio: 33.35
Injerto a 90º de chapa galvanizada de 560 mm de diámetro para entronque a tubos circulares. Marca BRINNER modelo PS.

**PS630** Ud INJERTO 90º CHAPA GALVANIZADA D=630mm A TUBO CIRCULAR (material)
Precio: 37.93
Injerto a 90º de chapa galvanizada de 630 mm de diámetro para entronque a tubos circulares. Marca BRINNER modelo PS.

**PS710** Ud INJERTO 90º CHAPA GALVANIZADA D=710mm A TUBO CIRCULAR (material; 11/03/2025)
Precio: 47.77
Injerto a 90º de chapa galvanizada de 710 mm de diámetro para entronque a tubos circulares. Marca BRINNER modelo PS.

**PS800** Ud INJERTO 90º CHAPA GALVANIZADA D=800mm A TUBO CIRCULAR (material; 11/03/2025)
Precio: 54.93
Injerto a 90º de chapa galvanizada de 800 mm de diámetro para entronque a tubos circulares. Marca BRINNER modelo PS.

**PS900** Ud INJERTO 90º CHAPA GALVANIZADA D=900mm A TUBO CIRCULAR (material; 11/03/2025)
Precio: 64.87
Injerto a 90º de chapa galvanizada de 900 mm de diámetro para entronque a tubos circulares. Marca BRINNER modelo PS.

**PS1000** Ud INJERTO 90º CHAPA GALVANIZADA D=1000mm A TUBO CIRCULAR (material)
Precio: 86.57
Injerto a 90º de chapa galvanizada de 1000 mm de diámetro para entronque a tubos circulares. Marca BRINNER modelo PS.

**PS1120** Ud INJERTO 90º CHAPA GALVANIZADA D=1120mm A TUBO CIRCULAR (material)
Precio: 119.93
Injerto a 90º de chapa galvanizada de 1120 mm de diámetro para entronque a tubos circulares. Marca BRINNER modelo PS.

**PS1250** Ud INJERTO 90º CHAPA GALVANIZADA D=1250mm A TUBO CIRCULAR (material)
Precio: 152.72
Injerto a 90º de chapa galvanizada de 1250 mm de diámetro para entronque a tubos circulares. Marca BRINNER modelo PS.

**PS1400** Ud INJERTO 90º CHAPA GALVANIZADA D=1400mm A TUBO CIRCULAR (material)
Precio: 182.76
Injerto a 90º de chapa galvanizada de 1400 mm de diámetro para entronque a tubos circulares. Marca BRINNER modelo PS.

**PS1600** Ud INJERTO 90º CHAPA GALVANIZADA D=1600mm A TUBO CIRCULAR (material)
Precio: 227.02
Injerto a 90º de chapa galvanizada de 1600 mm de diámetro para entronque a tubos circulares. Marca BRINNER modelo PS.

###### PSL INJERTO 90º A TUBO CIRCULAR CHAPA GALV.CON JUNTA DE GOMA (19/12/2023)

**PSL100** Ud INJERTO A 90º CHAPA GALV. CON JUNTA DE GOMA D=100mm A TUBO CIRC. (material; 11/03/2025)
Precio: 6.07
Injerto a 90º de chapa galvanizada de 100 mm de diámetro con junta EPDM que permite dar a la instalación estanquidad clase D, para entronque a tubos circulares. Marca BRINNER modelo PSL.

**PSL125** Ud INJERTO A 90º CHAPA GALV. CON JUNTA DE GOMA D=125mm A TUBO CIRC. (material; 11/03/2025)
Precio: 7.14
Injerto a 90º de chapa galvanizada de 125 mm de diámetro con junta EPDM que permite dar a la instalación estanquidad clase D, para entronque a tubos circulares. Marca BRINNER modelo PSL.

**PSL150** Ud INJERTO A 90º CHAPA GALV. CON JUNTA DE GOMA D=150mm A TUBO CIRC. (material; 11/03/2025)
Precio: 8.77
Injerto a 90º de chapa galvanizada de 150 mm de diámetro con junta EPDM que permite dar a la instalación estanquidad clase D, para entronque a tubos circulares. Marca BRINNER modelo PSL.

**PSL160** Ud INJERTO A 90º CHAPA GALV. CON JUNTA DE GOMA D=160mm A TUBO CIRC. (material; 11/03/2025)
Precio: 9.66
Injerto a 90º de chapa galvanizada de 160 mm de diámetro con junta EPDM que permite dar a la instalación estanquidad clase D, para entronque a tubos circulares. Marca BRINNER modelo PSL.

**PSL200** Ud INJERTO A 90º CHAPA GALV. CON JUNTA DE GOMA D=200mm A TUBO CIRC. (material; 11/03/2025)
Precio: 12.97
Injerto a 90º de chapa galvanizada de 200 mm de diámetro con junta EPDM que permite dar a la instalación estanquidad clase D, para entronque a tubos circulares. Marca BRINNER modelo PSL.

**PSL250** Ud INJERTO A 90º CHAPA GALV. CON JUNTA DE GOMA D=250mm A TUBO CIRC. (material; 19/12/2023)
Precio: 17.7
Injerto a 90º de chapa galvanizada de 250 mm de diámetro con junta EPDM que permite dar a la instalación estanquidad clase D, para entronque a tubos circulares. Marca BRINNER modelo PSL.

**PSL300** Ud INJERTO A 90º CHAPA GALV. CON JUNTA DE GOMA D=300mm A TUBO CIRC. (material)
Precio: 19.6
Injerto a 90º de chapa galvanizada de 300 mm de diámetro con junta EPDM que permite dar a la instalación estanquidad clase D, para entronque a tubos circulares. Marca BRINNER modelo PSL.

**PSL315** Ud INJERTO A 90º CHAPA GALV. CON JUNTA DE GOMA D=315mm A TUBO CIRC. (material)
Precio: 22.42
Injerto a 90º de chapa galvanizada de 315 mm de diámetro con junta EPDM que permite dar a la instalación estanquidad clase D, para entronque a tubos circulares. Marca BRINNER modelo PSL.

**PSL355** Ud INJERTO A 90º CHAPA GALV. CON JUNTA DE GOMA D=355mm A TUBO CIRC. (material)
Precio: 23.9
Injerto a 90º de chapa galvanizada de 355 mm de diámetro con junta EPDM que permite dar a la instalación estanquidad clase D, para entronque a tubos circulares. Marca BRINNER modelo PSL.

**PSL400** Ud INJERTO A 90º CHAPA GALV. CON JUNTA DE GOMA D=400mm A TUBO CIRC. (material)
Precio: 28.74
Injerto a 90º de chapa galvanizada de 400 mm de diámetro con junta EPDM que permite dar a la instalación estanquidad clase D, para entronque a tubos circulares. Marca BRINNER modelo PSL.

**PSL450** Ud INJERTO A 90º CHAPA GALV. CON JUNTA DE GOMA D=450mm A TUBO CIRC. (material)
Precio: 33.58
Injerto a 90º de chapa galvanizada de 450 mm de diámetro con junta EPDM que permite dar a la instalación estanquidad clase D, para entronque a tubos circulares. Marca BRINNER modelo PSL.

**PSL500** Ud INJERTO A 90º CHAPA GALV. CON JUNTA DE GOMA D=500mm A TUBO CIRC. (material)
Precio: 36.98
Injerto a 90º de chapa galvanizada de 500 mm de diámetro con junta EPDM que permite dar a la instalación estanquidad clase D, para entronque a tubos circulares. Marca BRINNER modelo PSL.

**PSL560** Ud INJERTO A 90º CHAPA GALV. CON JUNTA DE GOMA D=560mm A TUBO CIRC. (material)
Precio: 45.8
Injerto a 90º de chapa galvanizada de 560 mm de diámetro con junta EPDM que permite dar a la instalación estanquidad clase D, para entronque a tubos circulares. Marca BRINNER modelo PSL.

**PSL630** Ud INJERTO A 90º CHAPA GALV. CON JUNTA DE GOMA D=630mm A TUBO CIRC. (material)
Precio: 51.5
Injerto a 90º de chapa galvanizada de 630 mm de diámetro con junta EPDM que permite dar a la instalación estanquidad clase D, para entronque a tubos circulares. Marca BRINNER modelo PSL.

**PSL710** Ud INJERTO A 90º CHAPA GALV. CON JUNTA DE GOMA D=710mm A TUBO CIRC. (material)
Precio: 61.37
Injerto a 90º de chapa galvanizada de 710 mm de diámetro con junta EPDM que permite dar a la instalación estanquidad clase D, para entronque a tubos circulares. Marca BRINNER modelo PSL.

**PSL800** Ud INJERTO A 90ºº CHAPA GALV. CON JUNTA DE GOMAD=800mm A TUBO CIRC. (material)
Precio: 69.51
Injerto a 90º de chapa galvanizada de 800 mm de diámetro con junta EPDM que permite dar a la instalación estanquidad clase D, para entronque a tubos circulares. Marca BRINNER modelo PSL.

**PSL900** Ud INJERTO A 90º CHAPA GALV. CON JUNTA DE GOMA D=900mm A TUBO CIRC. (material)
Precio: 80.57
Injerto a 90º de chapa galvanizada de 900 mm de diámetro con junta EPDM que permite dar a la instalación estanquidad clase D, para entronque a tubos circulares. Marca BRINNER modelo PSL.

**PSL1000** Ud INJERTO A 90º CHAPA GALV. CON JUNTA DE GOMA D1000mm A TUBO CIRC. (material)
Precio: 113.43
Injerto a 90º de chapa galvanizada de 1000 mm de diámetro con junta EPDM que permite dar a la instalación estanquidad clase D, para entronque a tubos circulares. Marca BRINNER modelo PSL.

**PSL1120** Ud INJERTO A 90º CHAPA GALV. CON JUNTA DE GOMA D1120mm A TUBO CIRC. (material)
Precio: 148.25
Injerto a 90º de chapa galvanizada de 1120 mm de diámetro con junta EPDM que permite dar a la instalación estanquidad clase D, para entronque a tubos circulares. Marca BRINNER modelo PSL.

**PSL1250** Ud INJERTO A 90º CHAPA GALV. CON JUNTA DE GOMA D1250mm A TUBO CIRC. (material)
Precio: 186.37
Injerto a 90º de chapa galvanizada de 1250 mm de diámetro con junta EPDM que permite dar a la instalación estanquidad clase D, para entronque a tubos circulares. Marca BRINNER modelo PSL.

###### PSV INJERTO 45º A TUBO CIRCULAR CHAPA GALV. (19/12/2023)

**PSV100** Ud INJERTO 45º CHAPA GALVANIZADA D=100mm A TUBO CIRCULAR (material; 19/12/2023)
Precio: 15.54
Injerto a 45º de chapa galvanizada de 100 mm de diámetro para entronque a tubos circulares. Marca BRINNER modelo PSV.

**PSV125** Ud INJERTO 45º CHAPA GALVANIZADA D=125mm A TUBO CIRCULAR (material)
Precio: 16.04
Injerto a 45º de chapa galvanizada de 125 mm de diámetro para entronque a tubos circulares. Marca BRINNER modelo PSV.

**PSV150** Ud INJERTO 45º CHAPA GALVANIZADA D=150mm A TUBO CIRCULAR (material)
Precio: 16.65
Injerto a 45º de chapa galvanizada de 150 mm de diámetro para entronque a tubos circulares. Marca BRINNER modelo PSV.

**PSV160** Ud INJERTO 45º CHAPA GALVANIZADA D=160mm A TUBO CIRCULAR (material)
Precio: 16.92
Injerto a 45º de chapa galvanizada de 160 mm de diámetro para entronque a tubos circulares. Marca BRINNER modelo PSV.

**PSV200** Ud INJERTO 45º CHAPA GALVANIZADA D=200mm A TUBO CIRCULAR (material)
Precio: 18.15
Injerto a 45º de chapa galvanizada de 200 mm de diámetro para entronque a tubos circulares. Marca BRINNER modelo PSV.

**PSV250** Ud INJERTO 45º CHAPA GALVANIZADA D=250mm A TUBO CIRCULAR (material)
Precio: 20
Injerto a 45º de chapa galvanizada de 250 mm de diámetro para entronque a tubos circulares. Marca BRINNER modelo PSV.

**PSV300** Ud INJERTO 45º CHAPA GALVANIZADA D=300mm A TUBO CIRCULAR (material)
Precio: 22.23
Injerto a 45º de chapa galvanizada de 300 mm de diámetro para entronque a tubos circulares. Marca BRINNER modelo PSV.

**PSV315** Ud INJERTO 45º CHAPA GALVANIZADA D=315mm A TUBO CIRCULAR (material)
Precio: 26.56
Injerto a 45º de chapa galvanizada de 315 mm de diámetro para entronque a tubos circulares. Marca BRINNER modelo PSV.

**PSV355** Ud INJERTO 45º CHAPA GALVANIZADA D=355mm A TUBO CIRCULAR (material)
Precio: 28.69
Injerto a 45º de chapa galvanizada de 355 mm de diámetro para entronque a tubos circulares. Marca BRINNER modelo PSV.

**PSV400** Ud INJERTO 45º CHAPA GALVANIZADA D=400mm A TUBO CIRCULAR (material; 11/03/2025)
Precio: 34.42
Injerto a 45º de chapa galvanizada de 400 mm de diámetro para entronque a tubos circulares. Marca BRINNER modelo PSV.

**PSV450** Ud INJERTO 45º CHAPA GALVANIZADA D=450mm A TUBO CIRCULAR (material)
Precio: 42.05
Injerto a 45º de chapa galvanizada de 450 mm de diámetro para entronque a tubos circulares. Marca BRINNER modelo PSV.

**PSV500** Ud INJERTO 45º CHAPA GALVANIZADA D=500mm A TUBO CIRCULAR (material)
Precio: 47.81
Injerto a 45º de chapa galvanizada de 500 mm de diámetro para entronque a tubos circulares. Marca BRINNER modelo PSV.

**PSV560** Ud INJERTO 45º CHAPA GALVANIZADA D=560mm A TUBO CIRCULAR (material)
Precio: 55.79
Injerto a 45º de chapa galvanizada de 560 mm de diámetro para entronque a tubos circulares. Marca BRINNER modelo PSV.

**PSV630** Ud INJERTO 45º CHAPA GALVANIZADA D=630mm A TUBO CIRCULAR (material)
Precio: 67
Injerto a 45º de chapa galvanizada de 630 mm de diámetro para entronque a tubos circulares. Marca BRINNER modelo PSV.

**PSV710** Ud INJERTO 45º CHAPA GALVANIZADA D=710mm A TUBO CIRCULAR (material)
Precio: 88.95
Injerto a 45º de chapa galvanizada de 710 mm de diámetro para entronque a tubos circulares. Marca BRINNER modelo PSV.

**PSV800** Ud INJERTO 45º CHAPA GALVANIZADA D=800mm A TUBO CIRCULAR (material)
Precio: 143.61
Injerto a 45º de chapa galvanizada de 800 mm de diámetro para entronque a tubos circulares. Marca BRINNER modelo PSV.

**PSV900** Ud INJERTO 45º CHAPA GALVANIZADA D=900mm A TUBO CIRCULAR (material)
Precio: 225.75
Injerto a 45º de chapa galvanizada de 900 mm de diámetro para entronque a tubos circulares. Marca BRINNER modelo PSV.

**PSV1000** Ud INJERTO 45º CHAPA GALVANIZADA D=1000mm A TUBO CIRCULAR (material)
Precio: 412.22
Injerto a 45º de chapa galvanizada de 1000 mm de diámetro para entronque a tubos circulares. Marca BRINNER modelo PSV.

**PSV1120** Ud INJERTO 45º CHAPA GALVANIZADA D=1120mm A TUBO CIRCULAR (material)
Precio: 600.68
Injerto a 45º de chapa galvanizada de 1120 mm de diámetro para entronque a tubos circulares. Marca BRINNER modelo PSV.

**PSV1250** Ud INJERTO 45º CHAPA GALVANIZADA D=1250mm A TUBO CIRCULAR (material)
Precio: 708.17
Injerto a 45º de chapa galvanizada de 1250 mm de diámetro para entronque a tubos circulares. Marca BRINNER modelo PSV.

**PSV1400** Ud INJERTO 45º CHAPA GALVANIZADA D=1400mm A TUBO CIRCULAR (material)
Precio: 847.97
Injerto a 45º de chapa galvanizada de 1400 mm de diámetro para entronque a tubos circulares. Marca BRINNER modelo PSV.

**PSV1600** Ud INJERTO 45º CHAPA GALVANIZADA D=1600mm A TUBO CIRCULAR (material)
Precio: 1021
Injerto a 45º de chapa galvanizada de 1400 mm de diámetro para entronque a tubos circulares. Marca BRINNER modelo PSV.

###### PSVL INJERTO 45º A TUBO CIRCULAR CHAPA GALV.CON JUNTA DE GOMA (19/12/2023)

**PSVL100** Ud INJERTO A 45º CHAPA GALV. CON JUNTA DE GOMA D=100mm A TUBO CIRC. (material; 19/12/2023)
Precio: 20.21
Injerto a 45º de chapa galvanizada de 100 mm de diámetro con junta EPDM que permite dar a la instalación estanquidad clase D, para entronque a tubos circulares. Marca BRINNER modelo PVSL.

**PSVL125** Ud INJERTO A 45º CHAPA GALV. CON JUNTA DE GOMA D=125mm A TUBO CIRC. (material; 19/12/2023)
Precio: 20.21
Injerto a 45º de chapa galvanizada de 125 mm de diámetro con junta EPDM que permite dar a la instalación estanquidad clase D, para entronque a tubos circulares. Marca BRINNER modelo PVSL.

**PSVL150** Ud INJERTO A 45º CHAPA GALV. CON JUNTA DE GOMA D=150mm A TUBO CIRC. (material; 11/03/2025)
Precio: 20.68
Injerto a 45º de chapa galvanizada de 150 mm de diámetro con junta EPDM que permite dar a la instalación estanquidad clase D, para entronque a tubos circulares. Marca BRINNER modelo PVSL.

**PSVL160** Ud INJERTO A 45º CHAPA GALV. CON JUNTA DE GOMA D=160mm A TUBO CIRC. (material; 11/03/2025)
Precio: 21.02
Injerto a 45º de chapa galvanizada de 160 mm de diámetro con junta EPDM que permite dar a la instalación estanquidad clase D, para entronque a tubos circulares. Marca BRINNER modelo PVSL.

**PSVL200** Ud INJERTO A 45º CHAPA GALV. CON JUNTA DE GOMA D=200mm A TUBO CIRC. (material)
Precio: 23.81
Injerto a 45º de chapa galvanizada de 200 mm de diámetro con junta EPDM que permite dar a la instalación estanquidad clase D, para entronque a tubos circulares. Marca BRINNER modelo PVSL.

**PSVL250** Ud INJERTO A 45º CHAPA GALV. CON JUNTA DE GOMA D=250mm A TUBO CIRC. (material)
Precio: 23.96
Injerto a 45º de chapa galvanizada de 250 mm de diámetro con junta EPDM que permite dar a la instalación estanquidad clase D, para entronque a tubos circulares. Marca BRINNER modelo PVSL.

**PSVL300** Ud INJERTO A 45º CHAPA GALV. CON JUNTA DE GOMA D=300mm A TUBO CIRC. (material)
Precio: 27.52
Injerto a 45º de chapa galvanizada de 300 mm de diámetro con junta EPDM que permite dar a la instalación estanquidad clase D, para entronque a tubos circulares. Marca BRINNER modelo PVSL.

**PSVL315** Ud INJERTO A 45º CHAPA GALV. CON JUNTA DE GOMA D=315mm A TUBO CIRC. (material)
Precio: 31.9
Injerto a 45º de chapa galvanizada de 315 mm de diámetro con junta EPDM que permite dar a la instalación estanquidad clase D, para entronque a tubos circulares. Marca BRINNER modelo PVSL.

**PSVL355** Ud INJERTO A 45º CHAPA GALV. CON JUNTA DE GOMA D=355mm A TUBO CIRC. (material)
Precio: 34.42
Injerto a 45º de chapa galvanizada de 355 mm de diámetro con junta EPDM que permite dar a la instalación estanquidad clase D, para entronque a tubos circulares. Marca BRINNER modelo PVSL.

**PSVL400** Ud INJERTO A 45º CHAPA GALV. CON JUNTA DE GOMA D=400mm A TUBO CIRC. (material)
Precio: 40.08
Injerto a 45º de chapa galvanizada de 400 mm de diámetro con junta EPDM que permite dar a la instalación estanquidad clase D, para entronque a tubos circulares. Marca BRINNER modelo PVSL.

**PSVL450** Ud INJERTO A 45º CHAPA GALV. CON JUNTA DE GOMA D=450mm A TUBO CIRC. (material)
Precio: 49.19
Injerto a 45º de chapa galvanizada de 450 mm de diámetro con junta EPDM que permite dar a la instalación estanquidad clase D, para entronque a tubos circulares. Marca BRINNER modelo PVSL.

**PSVL500** Ud INJERTO A 45º CHAPA GALV. CON JUNTA DE GOMA D=500mm A TUBO CIRC. (material)
Precio: 55.23
Injerto a 45º de chapa galvanizada de 500 mm de diámetro con junta EPDM que permite dar a la instalación estanquidad clase D, para entronque a tubos circulares. Marca BRINNER modelo PVSL.

**PSVL560** Ud INJERTO A 45º CHAPA GALV. CON JUNTA DE GOMA D=560mm A TUBO CIRC. (material)
Precio: 68.23
Injerto a 45º de chapa galvanizada de 560 mm de diámetro con junta EPDM que permite dar a la instalación estanquidad clase D, para entronque a tubos circulares. Marca BRINNER modelo PVSL.

**PSVL630** Ud INJERTO A 45º CHAPA GALV. CON JUNTA DE GOMA D=630mm A TUBO CIRC. (material)
Precio: 80.57
Injerto a 45º de chapa galvanizada de 630 mm de diámetro con junta EPDM que permite dar a la instalación estanquidad clase D, para entronque a tubos circulares. Marca BRINNER modelo PVSL.

**PSVL710** Ud INJERTO A 45º CHAPA GALV. CON JUNTA DE GOMA D=710mm A TUBO CIRC. (material)
Precio: 103.88
Injerto a 45º de chapa galvanizada de 710 mm de diámetro con junta EPDM que permite dar a la instalación estanquidad clase D, para entronque a tubos circulares. Marca BRINNER modelo PVSL.

**PSVL800** Ud INJERTO A 45º CHAPA GALV. CON JUNTA DE GOMA D=800mm A TUBO CIRC. (material)
Precio: 160.01
Injerto a 45º de chapa galvanizada de 800 mm de diámetro con junta EPDM que permite dar a la instalación estanquidad clase D, para entronque a tubos circulares. Marca BRINNER modelo PVSL.

**PSVL900** Ud INJERTO A 45º CHAPA GALV. CON JUNTA DE GOMA D=900mm A TUBO CIRC. (material)
Precio: 243.8
Injerto a 45º de chapa galvanizada de 900 mm de diámetro con junta EPDM que permite dar a la instalación estanquidad clase D, para entronque a tubos circulares. Marca BRINNER modelo PVSL.

**PSVL1000** Ud INJERTO A 45º CHAPA GALV. CON JUNTA DE GOMA D1000mm A TUBO CIRC. (material)
Precio: 439.08
Injerto a 45º de chapa galvanizada de 1000 mm de diámetro con junta EPDM que permite dar a la instalación estanquidad clase D, para entronque a tubos circulares. Marca BRINNER modelo PVSL.

**PSVL1120** Ud INJERTO A 45º CHAPA GALV. CON JUNTA DE GOMA D1120mm A TUBO CIRC. (material)
Precio: 628.99
Injerto a 45º de chapa galvanizada de 1120 mm de diámetro con junta EPDM que permite dar a la instalación estanquidad clase D, para entronque a tubos circulares. Marca BRINNER modelo PVSL.

**PSVL1250** Ud INJERTO A 45º CHAPA GALV. CON JUNTA DE GOMA D1250mm A TUBO CIRC. (material)
Precio: 741.81
Injerto a 45º de chapa galvanizada de 1250 mm de diámetro con junta EPDM que permite dar a la instalación estanquidad clase D, para entronque a tubos circulares. Marca BRINNER modelo PVSL.

###### CORTE FLAUTA CORTE FLAUTA CIRCULAR CON MALLA ANTIPÁJAROS CHAPA GALV. (11/03/2025)

**CFCT100** Ud CORTE FLAUTA CON MALLA ANTIPÁJAROS D=100mm (material; 11/03/2025)
Precio: 14.51
Corte flauta a 45º de 100 mm de diámetro, fabricado en chapa de acero galvanizado para evitar la entrada de agua en remates de instalaciones de tubo circular, con malla metálica que impide la entrada de objetos. Marca BRINNER, modelo CFCT.

**CFCT125** Ud CORTE FLAUTA CON MALLA ANTIPÁJAROS D=125mm (material; 11/03/2025)
Precio: 14.51
Corte flauta a 45º de 125 mm de diámetro, fabricado en chapa de acero galvanizado para evitar la entrada de agua en remates de instalaciones de tubo circular, con malla metálica que impide la entrada de objetos. Marca BRINNER, modelo CFCT.

**CFCT150** Ud CORTE FLAUTA CON MALLA ANTIPÁJAROS D=150mm (material; 11/03/2025)
Precio: 14.51
Corte flauta a 45º de 150 mm de diámetro, fabricado en chapa de acero galvanizado para evitar la entrada de agua en remates de instalaciones de tubo circular, con malla metálica que impide la entrada de objetos. Marca BRINNER, modelo CFCT.

**CFCT160** Ud CORTE FLAUTA CON MALLA ANTIPÁJAROS D=160mm (material; 11/03/2025)
Precio: 15.31
Corte flauta a 45º de 160 mm de diámetro, fabricado en chapa de acero galvanizado para evitar la entrada de agua en remates de instalaciones de tubo circular, con malla metálica que impide la entrada de objetos. Marca BRINNER, modelo CFCT.

**CFCT200** Ud CORTE FLAUTA CON MALLA ANTIPÁJAROS D=200mm (material; 11/03/2025)
Precio: 20.02
Corte flauta a 45º de 200 mm de diámetro, fabricado en chapa de acero galvanizado para evitar la entrada de agua en remates de instalaciones de tubo circular, con malla metálica que impide la entrada de objetos. Marca BRINNER, modelo CFCT.

**CFCT250** Ud CORTE FLAUTA CON MALLA ANTIPÁJAROS D=250mm (material; 11/03/2025)
Precio: 25.71
Corte flauta a 45º de 250 mm de diámetro, fabricado en chapa de acero galvanizado para evitar la entrada de agua en remates de instalaciones de tubo circular, con malla metálica que impide la entrada de objetos. Marca BRINNER, modelo CFCT.

**CFCT300** Ud CORTE FLAUTA CON MALLA ANTIPÁJAROS D=300mm (material)
Precio: 28
Corte flauta a 45º de 300 mm de diámetro, fabricado en chapa de acero galvanizado para evitar la entrada de agua en remates de instalaciones de tubo circular, con malla metálica que impide la entrada de objetos. Marca BRINNER, modelo CFCT.

**CFCT315** Ud CORTE FLAUTA CON MALLA ANTIPÁJAROS D=315mm (material)
Precio: 28.81
Corte flauta a 45º de 315 mm de diámetro, fabricado en chapa de acero galvanizado para evitar la entrada de agua en remates de instalaciones de tubo circular, con malla metálica que impide la entrada de objetos. Marca BRINNER, modelo CFCT.

**CFCT355** Ud CORTE FLAUTA CON MALLA ANTIPÁJAROS D=355mm (material)
Precio: 38.18
Corte flauta a 45º de 355 mm de diámetro, fabricado en chapa de acero galvanizado para evitar la entrada de agua en remates de instalaciones de tubo circular, con malla metálica que impide la entrada de objetos. Marca BRINNER, modelo CFCT.

**CFCT400** Ud CORTE FLAUTA CON MALLA ANTIPÁJAROS D=400mm (material)
Precio: 43.27
Corte flauta a 45º de 400 mm de diámetro, fabricado en chapa de acero galvanizado para evitar la entrada de agua en remates de instalaciones de tubo circular, con malla metálica que impide la entrada de objetos. Marca BRINNER, modelo CFCT.

**CFCT450** Ud CORTE FLAUTA CON MALLA ANTIPÁJAROS D=450mm (material)
Precio: 47.47
Corte flauta a 45º de 450 mm de diámetro, fabricado en chapa de acero galvanizado para evitar la entrada de agua en remates de instalaciones de tubo circular, con malla metálica que impide la entrada de objetos. Marca BRINNER, modelo CFCT.

**CFCT500** Ud CORTE FLAUTA CON MALLA ANTIPÁJAROS D=500mm (material)
Precio: 52.11
Corte flauta a 45º de 500 mm de diámetro, fabricado en chapa de acero galvanizado para evitar la entrada de agua en remates de instalaciones de tubo circular, con malla metálica que impide la entrada de objetos. Marca BRINNER, modelo CFCT.

**CFCT560** Ud CORTE FLAUTA CON MALLA ANTIPÁJAROS D=560mm (material)
Precio: 59.05
Corte flauta a 45º de 560 mm de diámetro, fabricado en chapa de acero galvanizado para evitar la entrada de agua en remates de instalaciones de tubo circular, con malla metálica que impide la entrada de objetos. Marca BRINNER, modelo CFCT.

**CFCT630** Ud CORTE FLAUTA CON MALLA ANTIPÁJAROS D=630mm (material)
Precio: 73.5
Corte flauta a 45º de 630 mm de diámetro, fabricado en chapa de acero galvanizado para evitar la entrada de agua en remates de instalaciones de tubo circular, con malla metálica que impide la entrada de objetos. Marca BRINNER, modelo CFCT.

**CFCT710** Ud CORTE FLAUTA CON MALLA ANTIPÁJAROS D=710mm (material; 11/03/2025)
Precio: 95.96
Corte flauta a 45º de 710 mm de diámetro, fabricado en chapa de acero galvanizado para evitar la entrada de agua en remates de instalaciones de tubo circular, con malla metálica que impide la entrada de objetos. Marca BRINNER, modelo CFCT.

**CFCT800** Ud CORTE FLAUTA CON MALLA ANTIPÁJAROS D=800mm (material; 11/03/2025)
Precio: 120.66
Corte flauta a 45º de 800 mm de diámetro, fabricado en chapa de acero galvanizado para evitar la entrada de agua en remates de instalaciones de tubo circular, con malla metálica que impide la entrada de objetos. Marca BRINNER, modelo CFCT.

**CFCT900** Ud CORTE FLAUTA CON MALLA ANTIPÁJAROS D=900mm (material; 11/03/2025)
Precio: 152.08
Corte flauta a 45º de 900 mm de diámetro, fabricado en chapa de acero galvanizado para evitar la entrada de agua en remates de instalaciones de tubo circular, con malla metálica que impide la entrada de objetos. Marca BRINNER, modelo CFCT.

**CFCT1000** Ud CORTE FLAUTA CON MALLA ANTIPÁJAROS D=1000mm (material)
Precio: 193.75
Corte flauta a 45º de 1000 mm de diámetro, fabricado en chapa de acero galvanizado para evitar la entrada de agua en remates de instalaciones de tubo circular, con malla metálica que impide la entrada de objetos. Marca BRINNER, modelo CFCT.

**CFCT1120** Ud CORTE FLAUTA CON MALLA ANTIPÁJAROS D=1120mm (material)
Precio: 267.54
Corte flauta a 45º de 1120 mm de diámetro, fabricado en chapa de acero galvanizado para evitar la entrada de agua en remates de instalaciones de tubo circular, con malla metálica que impide la entrada de objetos. Marca BRINNER, modelo CFCT.

**CFCT1250** Ud CORTE FLAUTA CON MALLA ANTIPÁJAROS D=1250mm (material)
Precio: 322.95
Corte flauta a 45º de 1250 mm de diámetro, fabricado en chapa de acero galvanizado para evitar la entrada de agua en remates de instalaciones de tubo circular, con malla metálica que impide la entrada de objetos. Marca BRINNER, modelo CFCT.

**CFCT1400** Ud CORTE FLAUTA CON MALLA ANTIPÁJAROS D=1400mm (material)
Precio: 388.92
Corte flauta a 45º de 1400 mm de diámetro, fabricado en chapa de acero galvanizado para evitar la entrada de agua en remates de instalaciones de tubo circular, con malla metálica que impide la entrada de objetos. Marca BRINNER, modelo CFCT.

**CFCT1600** Ud CORTE FLAUTA CON MALLA ANTIPÁJAROS D=1600mm (material)
Precio: 547.61
Corte flauta a 45º de 1600 mm de diámetro, fabricado en chapa de acero galvanizado para evitar la entrada de agua en remates de instalaciones de tubo circular, con malla metálica que impide la entrada de objetos. Marca BRINNER, modelo CFCT.

###### SOMBERERETES SOMBRERETES CIRCULARES CHAPA GALV. (20/12/2023)

###### HN SOMBRERETE CIRCULAR JET CHAPA GALV.

**HN200** Ud SOMBRERETE JET CHAPA GALV. D=200mm (material)
Precio: 144.38
Sombrerete JET de chapa galvanizada de 200 mm de diámetro, para instalaciones en las que se necesite que la salida de aire se haga en vertical, estando protegida con malla metálica, y con sistema de recogida de agua de lluvia con desagüe para evitar la entrada de agua en el interior de la instalación. Marca BRINNER modelo HN.

**HN250** Ud SOMBRERETE JET CHAPA GALV. D=250mm (material)
Precio: 153.67
Sombrerete JET de chapa galvanizada de 250 mm de diámetro, para instalaciones en las que se necesite que la salida de aire se haga en vertical, estando protegida con malla metálica, y con sistema de recogida de agua de lluvia con desagüe para evitar la entrada de agua en el interior de la instalación. Marca BRINNER modelo HN.

**HN300** Ud SOMBRERETE JET CHAPA GALV. D=300mm (material)
Precio: 159.91
Sombrerete JET de chapa galvanizada de 300 mm de diámetro, para instalaciones en las que se necesite que la salida de aire se haga en vertical, estando protegida con malla metálica, y con sistema de recogida de agua de lluvia con desagüe para evitar la entrada de agua en el interior de la instalación. Marca BRINNER modelo HN.

**HN315** Ud SOMBRERETE JET CHAPA GALV. D=315mm (material)
Precio: 165.14
Sombrerete JET de chapa galvanizada de 315 mm de diámetro, para instalaciones en las que se necesite que la salida de aire se haga en vertical, estando protegida con malla metálica, y con sistema de recogida de agua de lluvia con desagüe para evitar la entrada de agua en el interior de la instalación. Marca BRINNER modelo HN.

**HN355** Ud SOMBRERETE JET CHAPA GALV. D=355mm (material)
Precio: 203.01
Sombrerete JET de chapa galvanizada de 355 mm de diámetro, para instalaciones en las que se necesite que la salida de aire se haga en vertical, estando protegida con malla metálica, y con sistema de recogida de agua de lluvia con desagüe para evitar la entrada de agua en el interior de la instalación. Marca BRINNER modelo HN.

**HN400** Ud SOMBRERETE JET CHAPA GALV. D=400mm (material)
Precio: 216.73
Sombrerete JET de chapa galvanizada de 400 mm de diámetro, para instalaciones en las que se necesite que la salida de aire se haga en vertical, estando protegida con malla metálica, y con sistema de recogida de agua de lluvia con desagüe para evitar la entrada de agua en el interior de la instalación. Marca BRINNER modelo HN.

**HN450** Ud SOMBRERETE JET CHAPA GALV. D=450mm (material)
Precio: 289.19
Sombrerete JET de chapa galvanizada de 450 mm de diámetro, para instalaciones en las que se necesite que la salida de aire se haga en vertical, estando protegida con malla metálica, y con sistema de recogida de agua de lluvia con desagüe para evitar la entrada de agua en el interior de la instalación. Marca BRINNER modelo HN.

**HN500** Ud SOMBRERETE JET CHAPA GALV. D=500mm (material)
Precio: 336.34
Sombrerete JET de chapa galvanizada de 500 mm de diámetro, para instalaciones en las que se necesite que la salida de aire se haga en vertical, estando protegida con malla metálica, y con sistema de recogida de agua de lluvia con desagüe para evitar la entrada de agua en el interior de la instalación. Marca BRINNER modelo HN.

**HN560** Ud SOMBRERETE JET CHAPA GALV. D=560mm (material)
Precio: 381.81
Sombrerete JET de chapa galvanizada de 560 mm de diámetro, para instalaciones en las que se necesite que la salida de aire se haga en vertical, estando protegida con malla metálica, y con sistema de recogida de agua de lluvia con desagüe para evitar la entrada de agua en el interior
de la instalación. Marca BRINNER modelo HN.

**HN630** Ud SOMBRERETE JET CHAPA GALV. D=630mm (material)
Precio: 450.65
Sombrerete JET de chapa galvanizada de 630 mm de diámetro, para instalaciones en las que se necesite que la salida de aire se haga en vertical, estando protegida con malla metálica, y con sistema de recogida de agua de lluvia con desagüe para evitar la entrada de agua en el interior
de la instalación. Marca BRINNER modelo HN.

###### VHS SOMBRERETE CIRCULAR CHINO CHAPA GALV.

**VHS100** Ud SOMBRERETE CHINO CHAPA GALV. D=100mm (material)
Precio: 24.09
Sombrerete Chino de chapa galvanizada de 100, para salidas de chimeneas en zonas con condiciones atmosféricas favorables que no provoquen revocos de aire. Marca BRINNER modelo VHS.

**VHS125** Ud SOMBRERETE CHINO CHAPA GALV. D=125mm (material)
Precio: 25.61
Sombrerete Chino de chapa galvanizada de 125, para salidas de chimeneas en zonas con condiciones atmosféricas favorables que no provoquen revocos de aire. Marca BRINNER modelo VHS.

**VHS150** Ud SOMBRERETE CHINO CHAPA GALV. D=150mm (material)
Precio: 28.37
Sombrerete Chino de chapa galvanizada de 150, para salidas de chimeneas en zonas con condiciones atmosféricas favorables que no provoquen revocos de aire. Marca BRINNER modelo VHS.

**VHS160** Ud SOMBRERETE CHINO CHAPA GALV. D=160mm (material)
Precio: 29.43
Sombrerete Chino de chapa galvanizada de 160, para salidas de chimeneas en zonas con condiciones atmosféricas favorables que no provoquen revocos de aire. Marca BRINNER modelo VHS.

**VHS200** Ud SOMBRERETE CHINO CHAPA GALV. D=200mm (material)
Precio: 32.81
Sombrerete Chino de chapa galvanizada de 200, para salidas de chimeneas en zonas con condiciones atmosféricas favorables que no provoquen revocos de aire. Marca BRINNER modelo VHS.

**VHS250** Ud SOMBRERETE CHINO CHAPA GALV. D=250mm (material)
Precio: 35.79
Sombrerete Chino de chapa galvanizada de 250, para salidas de chimeneas en zonas con condiciones atmosféricas favorables que no provoquen revocos de aire. Marca BRINNER modelo VHS.

**VHS300** Ud SOMBRERETE CHINO CHAPA GALV. D=300mm (material)
Precio: 43.57
Sombrerete Chino de chapa galvanizada de 300, para salidas de chimeneas en zonas con condiciones atmosféricas favorables que no provoquen revocos de aire. Marca BRINNER modelo VHS.

**VHS315** Ud SOMBRERETE CHINO CHAPA GALV. D=315mm (material)
Precio: 45.26
Sombrerete Chino de chapa galvanizada de 315, para salidas de chimeneas en zonas con condiciones atmosféricas favorables que no provoquen revocos de aire. Marca BRINNER modelo VHS.

**VHS355** Ud SOMBRERETE CHINO CHAPA GALV. D=355mm (material)
Precio: 50.83
Sombrerete Chino de chapa galvanizada de 355, para salidas de chimeneas en zonas con condiciones atmosféricas favorables que no provoquen revocos de aire. Marca BRINNER modelo VHS.

**VHS400** Ud SOMBRERETE CHINO CHAPA GALV. D=400mm (material)
Precio: 59.18
Sombrerete Chino de chapa galvanizada de 400, para salidas de chimeneas en zonas con condiciones atmosféricas favorables que no provoquen revocos de aire. Marca BRINNER modelo VHS.

**VHS450** Ud SOMBRERETE CHINO CHAPA GALV. D=450mm (material)
Precio: 74.83
Sombrerete Chino de chapa galvanizada de 450, para salidas de chimeneas en zonas con condiciones atmosféricas favorables que no provoquen revocos de aire. Marca BRINNER modelo VHS.

**VHS500** Ud SOMBRERETE CHINO CHAPA GALV. D=500mm (material)
Precio: 87.33
Sombrerete Chino de chapa galvanizada de 500, para salidas de chimeneas en zonas con condiciones atmosféricas favorables que no provoquen revocos de aire. Marca BRINNER modelo VHS.

**VHS560** Ud SOMBRERETE CHINO CHAPA GALV. D=560mm (material)
Precio: 111.67
Sombrerete Chino de chapa galvanizada de 560, para salidas de chimeneas en zonas con condiciones atmosféricas favorables que no provoquen revocos de aire. Marca BRINNER modelo VHS.

**VHS630** Ud SOMBRERETE CHINO CHAPA GALV. D=630mm (material)
Precio: 143.84
Sombrerete Chino de chapa galvanizada de 630, para salidas de chimeneas en zonas con condiciones atmosféricas favorables que no provoquen revocos de aire. Marca BRINNER modelo VHS.

**VHS710** Ud SOMBRERETE CHINO CHAPA GALV. D=710mm (material)
Precio: 185.67
Sombrerete Chino de chapa galvanizada de 710, para salidas de chimeneas en zonas con condiciones atmosféricas favorables que no provoquen revocos de aire. Marca BRINNER modelo VHS.

**VHS800** Ud SOMBRERETE CHINO CHAPA GALV. D=800mm (material)
Precio: 210.41
Sombrerete Chino de chapa galvanizada de 800, para salidas de chimeneas en zonas con condiciones atmosféricas favorables que no provoquen revocos de aire. Marca BRINNER modelo VHS.

**VHS900** Ud SOMBRERETE CHINO CHAPA GALV. D=900mm (material)
Precio: 256.34
Sombrerete Chino de chapa galvanizada de 900, para salidas de chimeneas en zonas con condiciones atmosféricas favorables que no provoquen revocos de aire. Marca BRINNER modelo VHS.

**VHS1000** Ud SOMBRERETE CHINO CHAPA GALV. D=1000mm (material)
Precio: 311.54
Sombrerete Chino de chapa galvanizada de 1000, para salidas de chimeneas en zonas con condiciones atmosféricas favorables que no provoquen revocos de aire. Marca BRINNER modelo VHS.

**VHS1120** Ud SOMBRERETE CHINO CHAPA GALV. D=1120mm (material)
Precio: 368.39
Sombrerete Chino de chapa galvanizada de 1120, para salidas de chimeneas en zonas con condiciones atmosféricas favorables que no provoquen revocos de aire. Marca BRINNER modelo VHS.

**VHS1250** Ud SOMBRERETE CHINO CHAPA GALV. D=1250mm (material)
Precio: 449.22
Sombrerete Chino de chapa galvanizada de 1250, para salidas de chimeneas en zonas con condiciones atmosféricas favorables que no provoquen revocos de aire. Marca BRINNER modelo VHS.

**VHS1400** Ud SOMBRERETE CHINO CHAPA GALV. D=1400mm (material)
Precio: 470.44
Sombrerete Chino de chapa galvanizada de 1400, para salidas de chimeneas en zonas con condiciones atmosféricas favorables que no provoquen revocos de aire. Marca BRINNER modelo VHS.

**VHS1600** Ud SOMBRERETE CHINO CHAPA GALV. D=1600mm (material)
Precio: 526.7
Sombrerete Chino de chapa galvanizada de 1600, para salidas de chimeneas en zonas con condiciones atmosféricas favorables que no provoquen revocos de aire. Marca BRINNER modelo VHS.

###### VHR SOMBRERETE CIRCULAR ANTIVIENTO CHAPA GALV.

**VHR100** Ud SOMBRERETE ANTIVIENTO CHAPA GALV. D=100mm (material)
Precio: 41.15
Sombrerete Antiviento de chapa galvanizada de 100, para salidas de chimeneas en zonas donde sea necesario proteger la salida de aire del viento exterior. Marca BRINNER modelo VHR.

**VHR125** Ud SOMBRERETE ANTIVIENTO CHAPA GALV. D=125mm (material)
Precio: 42.58
Sombrerete Antiviento de chapa galvanizada de 125, para salidas de chimeneas en zonas donde sea necesario proteger la salida de aire del viento exterior. Marca BRINNER modelo VHR.

**VHR150** Ud SOMBRERETE ANTIVIENTO CHAPA GALV. D=150mm (material)
Precio: 44.72
Sombrerete Antiviento de chapa galvanizada de 150, para salidas de chimeneas en zonas donde sea necesario proteger la salida de aire del viento exterior. Marca BRINNER modelo VHR.

**VHR160** Ud SOMBRERETE ANTIVIENTO CHAPA GALV. D=160mm (material)
Precio: 45.74
Sombrerete Antiviento de chapa galvanizada de 160, para salidas de chimeneas en zonas donde sea necesario proteger la salida de aire del viento exterior. Marca BRINNER modelo VHR.

**VHR200** Ud SOMBRERETE ANTIVIENTO CHAPA GALV. D=200mm (material)
Precio: 50.01
Sombrerete Antiviento de chapa galvanizada de 200, para salidas de chimeneas en zonas donde sea necesario proteger la salida de aire del viento exterior. Marca BRINNER modelo VHR.

**VHR250** Ud SOMBRERETE ANTIVIENTO CHAPA GALV. D=250mm (material)
Precio: 56.77
Sombrerete Antiviento de chapa galvanizada de 250, para salidas de chimeneas en zonas donde sea necesario proteger la salida de aire del viento exterior. Marca BRINNER modelo VHR.

**VHR300** Ud SOMBRERETE ANTIVIENTO CHAPA GALV. D=300mm (material)
Precio: 66.72
Sombrerete Antiviento de chapa galvanizada de 300, para salidas de chimeneas en zonas donde sea necesario proteger la salida de aire del viento exterior. Marca BRINNER modelo VHR.

**VHR315** Ud SOMBRERETE ANTIVIENTO CHAPA GALV. D=315mm (material)
Precio: 69.52
Sombrerete Antiviento de chapa galvanizada de 315, para salidas de chimeneas en zonas donde sea necesario proteger la salida de aire del viento exterior. Marca BRINNER modelo VHR.

**VHR355** Ud SOMBRERETE ANTIVIENTO CHAPA GALV. D=355mm (material)
Precio: 77.8
Sombrerete Antiviento de chapa galvanizada de 355, para salidas de chimeneas en zonas donde sea necesario proteger la salida de aire del viento exterior. Marca BRINNER modelo VHR.

**VHR400** Ud SOMBRERETE ANTIVIENTO CHAPA GALV. D=400mm (material)
Precio: 92.2
Sombrerete Antiviento de chapa galvanizada de 400, para salidas de chimeneas en zonas donde sea necesario proteger la salida de aire del viento exterior. Marca BRINNER modelo VHR.

**VHR450** Ud SOMBRERETE ANTIVIENTO CHAPA GALV. D=450mm (material)
Precio: 115.48
Sombrerete Antiviento de chapa galvanizada de 450, para salidas de chimeneas en zonas donde sea necesario proteger la salida de aire del viento exterior. Marca BRINNER modelo VHR.

**VHR500** Ud SOMBRERETE ANTIVIENTO CHAPA GALV. D=500mm (material)
Precio: 133.96
Sombrerete Antiviento de chapa galvanizada de 500, para salidas de chimeneas en zonas donde sea necesario proteger la salida de aire del viento exterior. Marca BRINNER modelo VHR.

**VHR560** Ud SOMBRERETE ANTIVIENTO CHAPA GALV. D=560mm (material)
Precio: 156.5
Sombrerete Antiviento de chapa galvanizada de 560, para salidas de chimeneas en zonas donde sea necesario proteger la salida de aire del viento exterior. Marca BRINNER modelo VHR.

**VHR630** Ud SOMBRERETE ANTIVIENTO CHAPA GALV. D=630mm (material)
Precio: 205.27
Sombrerete Antiviento de chapa galvanizada de 630, para salidas de chimeneas en zonas donde sea necesario proteger la salida de aire del viento exterior. Marca BRINNER modelo VHR.

**VHR710** Ud SOMBRERETE ANTIVIENTO CHAPA GALV. D=710mm (material)
Precio: 261.78
Sombrerete Antiviento de chapa galvanizada de 710, para salidas de chimeneas en zonas donde sea necesario proteger la salida de aire del viento exterior. Marca BRINNER modelo VHR.

**VHR800** Ud SOMBRERETE ANTIVIENTO CHAPA GALV. D=800mm (material)
Precio: 304.34
Sombrerete Antiviento de chapa galvanizada de 800, para salidas de chimeneas en zonas donde sea necesario proteger la salida de aire del viento exterior. Marca BRINNER modelo VHR.

**VHR900** Ud SOMBRERETE ANTIVIENTO CHAPA GALV. D=900mm (material)
Precio: 352.19
Sombrerete Antiviento de chapa galvanizada de 900, para salidas de chimeneas en zonas donde sea necesario proteger la salida de aire del viento exterior. Marca BRINNER modelo VHR.

**VHR1000** Ud SOMBRERETE ANTIVIENTO CHAPA GALV. D=1000mm (material)
Precio: 407.31
Sombrerete Antiviento de chapa galvanizada de 1000, para salidas de chimeneas en zonas donde sea necesario proteger la salida de aire del viento exterior. Marca BRINNER modelo VHR.

**VHR1120** Ud SOMBRERETE ANTIVIENTO CHAPA GALV. D=1120mm (material)
Precio: 465.55
Sombrerete Antiviento de chapa galvanizada de 1120, para salidas de chimeneas en zonas donde sea necesario proteger la salida de aire del viento exterior. Marca BRINNER modelo VHR.

**VHR1250** Ud SOMBRERETE ANTIVIENTO CHAPA GALV. D=1250mm (material)
Precio: 531.48
Sombrerete Antiviento de chapa galvanizada de 1250, para salidas de chimeneas en zonas donde sea necesario proteger la salida de aire del viento exterior. Marca BRINNER modelo VHR.

###### VHE SOMBRERETE CIRCULAR EXTRACTOR CHAPA GALV. (20/12/2023)

**VHE100** Ud SOMBRERO EXTRACTOR CHAPA GALV D=100mm (material; 20/12/2023)
Precio: 56.4
Sombrerete extractor de chapa galvanizada de 100 mm de diámetro, que mejoran el tiro de las chimeneas aprovechando la fuerza del viento y evitando el revoque hacia el interior de la instalación. Modelo VHE de BRINNER.

**VHE125** Ud SOMBRERO EXTRACTOR CHAPA GALV D=125mm (material; 20/12/2023)
Precio: 56.4
Sombrerete extractor de chapa galvanizada de 125 mm de diámetro, que mejoran el tiro de las chimeneas aprovechando la fuerza del viento y evitando el revoque hacia el interior de la instalación. Modelo VHE de BRINNER.

**VHE150** Ud SOMBRERO EXTRACTOR CHAPA GALV D=150mm (material; 20/12/2023)
Precio: 59.5
Sombrerete extractor de chapa galvanizada de 150 mm de diámetro, que mejoran el tiro de las chimeneas aprovechando la fuerza del viento y evitando el revoque hacia el interior de la instalación. Modelo VHE de BRINNER.

**VHE160** Ud SOMBRERO EXTRACTOR CHAPA GALV D=160mm (material; 20/12/2023)
Precio: 59.5
Sombrerete extractor de chapa galvanizada de 160 mm de diámetro, que mejoran el tiro de las chimeneas aprovechando la fuerza del viento y evitando el revoque hacia el interior de la instalación. Modelo VHE de BRINNER.

**VHE200** Ud SOMBRERO EXTRACTOR CHAPA GALV D=200mm (material; 20/12/2023)
Precio: 69.65
Sombrerete extractor de chapa galvanizada de 200 mm de diámetro, que mejoran el tiro de las chimeneas aprovechando la fuerza del viento y evitando el revoque hacia el interior de la instalación. Modelo VHE de BRINNER.

**VHE250** Ud SOMBRERO EXTRACTOR CHAPA GALV D=250mm (material; 20/12/2023)
Precio: 72.65
Sombrerete extractor de chapa galvanizada de 250 mm de diámetro, que mejoran el tiro de las chimeneas aprovechando la fuerza del viento y evitando el revoque hacia el interior de la instalación. Modelo VHE de BRINNER.

**VHE300** Ud SOMBRERO EXTRACTOR CHAPA GALV D=300mm (material; 20/12/2023)
Precio: 79.9
Sombrerete extractor de chapa galvanizada de 300 mm de diámetro, que mejoran el tiro de las chimeneas aprovechando la fuerza del viento y evitando el revoque hacia el interior de la instalación. Modelo VHE de BRINNER.

**VHE315** Ud SOMBRERO EXTRACTOR CHAPA GALV D=315mm (material; 20/12/2023)
Precio: 108.12
Sombrerete extractor de chapa galvanizada de 315 mm de diámetro, que mejoran el tiro de las chimeneas aprovechando la fuerza del viento y evitando el revoque hacia el interior de la instalación. Modelo VHE de BRINNER.

**VHE355** Ud SOMBRERO EXTRACTOR CHAPA GALV D=355mm (material; 20/12/2023)
Precio: 125.3
Sombrerete extractor de chapa galvanizada de 355 mm de diámetro, que mejoran el tiro de las chimeneas aprovechando la fuerza del viento y evitando el revoque hacia el interior de la instalación. Modelo VHE de BRINNER.

**VHE400** Ud SOMBRERO EXTRACTOR CHAPA GALV D=400mm (material; 20/12/2023)
Precio: 144.7
Sombrerete extractor de chapa galvanizada de 400 mm de diámetro, que mejoran el tiro de las chimeneas aprovechando la fuerza del viento y evitando el revoque hacia el interior de la instalación. Modelo VHE de BRINNER.

**VHE450** Ud SOMBRERO EXTRACTOR CHAPA GALV D=450mm (material; 20/12/2023)
Precio: 197.3
Sombrerete extractor de chapa galvanizada de 450 mm de diámetro, que mejoran el tiro de las chimeneas aprovechando la fuerza del viento y evitando el revoque hacia el interior de la instalación. Modelo VHE de BRINNER.

**VHE500** Ud SOMBRERO EXTRACTOR CHAPA GALV D=500mm (material; 20/12/2023)
Precio: 263.1
Sombrerete extractor de chapa galvanizada de 500 mm de diámetro, que mejoran el tiro de las chimeneas aprovechando la fuerza del viento y evitando el revoque hacia el interior de la instalación. Modelo VHE de BRINNER.

###### VHV SOMBRERETE CIRCULAR VELETA CHAPA GALV. (20/12/2023)

**VHV100** Ud SOMBRERO VELETA CHAPA GALV D=100mm (material; 20/12/2023)
Precio: 54.6
Sombrerete giratorio de chapa galvanizada de 100 mm de diámetro, con veleta que se mueve a favor del viento evitando de esa manera el revoco de los gases y ayuda a la extracción. Modelo VHV de BRINNER.

**VHV125** Ud SOMBRERO VELETA CHAPA GALV D=125mm (material; 20/12/2023)
Precio: 58.35
Sombrerete giratorio de chapa galvanizada de 125 mm de diámetro, con veleta que se mueve a favor del viento evitando de esa manera el revoco de los gases y ayuda a la extracción. Modelo VHV de BRINNER.

**VHV150** Ud SOMBRERO VELETA CHAPA GALV D=150mm (material; 20/12/2023)
Precio: 62.05
Sombrerete giratorio de chapa galvanizada de 150 mm de diámetro, con veleta que se mueve a favor del viento evitando de esa manera el revoco de los gases y ayuda a la extracción. Modelo VHV de BRINNER.

**VHV160** Ud SOMBRERO VELETA CHAPA GALV D=160mm (material; 20/12/2023)
Precio: 63.3
Sombrerete giratorio de chapa galvanizada de 160 mm de diámetro, con veleta que se mueve a favor del viento evitando de esa manera el revoco de los gases y ayuda a la extracción. Modelo VHV de BRINNER.

**VHV200** Ud SOMBRERO VELETA CHAPA GALV D=200mm (material; 20/12/2023)
Precio: 79.5
Sombrerete giratorio de chapa galvanizada de 200 mm de diámetro, con veleta que se mueve a favor del viento evitando de esa manera el revoco de los gases y ayuda a la extracción. Modelo VHV de BRINNER.

**VHV250** Ud SOMBRERO VELETA CHAPA GALV D=250mm (material; 20/12/2023)
Precio: 89.4
Sombrerete giratorio de chapa galvanizada de 250 mm de diámetro, con veleta que se mueve a favor del viento evitando de esa manera el revoco de los gases y ayuda a la extracción. Modelo VHV de BRINNER.

**VHV300** Ud SOMBRERO VELETA CHAPA GALV D=300mm (material; 20/12/2023)
Precio: 94.35
Sombrerete giratorio de chapa galvanizada de 300 mm de diámetro, con veleta que se mueve a favor del viento evitando de esa manera el revoco de los gases y ayuda a la extracción. Modelo VHV de BRINNER.

**VHV355** Ud SOMBRERO VELETA CHAPA GALV D=355mm (material; 20/12/2023)
Precio: 124.2
Sombrerete giratorio de chapa galvanizada de 355 mm de diámetro, con veleta que se mueve a favor del viento evitando de esa manera el revoco de los gases y ayuda a la extracción. Modelo VHV de BRINNER.

**VHV400** Ud SOMBRERO VELETA CHAPA GALV D=400mm (material; 20/12/2023)
Precio: 161.35
Sombrerete giratorio de chapa galvanizada de 400 mm de diámetro, con veleta que se mueve a favor del viento evitando de esa manera el revoco de los gases y ayuda a la extracción. Modelo VHV de BRINNER.

###### VIERTEAGUAS VIERTEAGUAS CHAPA GALV. PARA TUBOS CIRCULARES

**VA100** Ud VIERTEAGUAS CHAPA GALV. D-100 MM (material)
Precio: 39.85
Pieza tipo vierteaguas fabricada en chapa de acero galvanizado 100 mm de diámetro, suministrado en dos partes para facilitar la instalación. Marca BRINNER modelo VA.

**VA125** Ud VIERTEAGUAS CHAPA GALV. D-125 MM (material)
Precio: 40.56
Pieza tipo vierteaguas fabricada en chapa de acero galvanizado 125 mm de diámetro, suministrado en dos partes para facilitar la instalación. Marca BRINNER modelo VA.

**VA150** Ud VIERTEAGUAS CHAPA GALV. D-150 MM (material)
Precio: 44.56
Pieza tipo vierteaguas fabricada en chapa de acero galvanizado 150 mm de diámetro, suministrado en dos partes para facilitar la instalación. Marca BRINNER modelo VA.

**VA160** Ud VIERTEAGUAS CHAPA GALV. D-160 MM (material)
Precio: 44.78
Pieza tipo vierteaguas fabricada en chapa de acero galvanizado 160 mm de diámetro, suministrado en dos partes para facilitar la instalación. Marca BRINNER modelo VA.

**VA200** Ud VIERTEAGUAS CHAPA GALV. D-200 MM (material)
Precio: 50.2
Pieza tipo vierteaguas fabricada en chapa de acero galvanizado 200 mm de diámetro, suministrado en dos partes para facilitar la instalación. Marca BRINNER modelo VA.

**VA250** Ud VIERTEAGUAS CHAPA GALV. D-250 MM (material)
Precio: 62.58
Pieza tipo vierteaguas fabricada en chapa de acero galvanizado 250 mm de diámetro, suministrado en dos partes para facilitar la instalación. Marca BRINNER modelo VA.

**VA300** Ud VIERTEAGUAS CHAPA GALV. D-300 MM (material)
Precio: 78.35
Pieza tipo vierteaguas fabricada en chapa de acero galvanizado 300 mm de diámetro, suministrado en dos partes para facilitar la instalación. Marca BRINNER modelo VA.

**VA315** Ud VIERTEAGUAS CHAPA GALV. D-315 MM (material)
Precio: 88.79
Pieza tipo vierteaguas fabricada en chapa de acero galvanizado 315 mm de diámetro, suministrado en dos partes para facilitar la instalación. Marca BRINNER modelo VA.

**VA355** Ud VIERTEAGUAS CHAPA GALV. D-355 MM (material)
Precio: 111.75
Pieza tipo vierteaguas fabricada en chapa de acero galvanizado 355 mm de diámetro, suministrado en dos partes para facilitar la instalación. Marca BRINNER modelo VA.

**VA400** Ud VIERTEAGUAS CHAPA GALV. D-400 MM (material)
Precio: 138.01
Pieza tipo vierteaguas fabricada en chapa de acero galvanizado 400 mm de diámetro, suministrado en dos partes para facilitar la instalación. Marca BRINNER modelo VA.

**VA450** Ud VIERTEAGUAS CHAPA GALV. D-450 MM (material)
Precio: 149.33
Pieza tipo vierteaguas fabricada en chapa de acero galvanizado 450 mm de diámetro, suministrado en dos partes para facilitar la instalación. Marca BRINNER modelo VA.

**VA500** Ud VIERTEAGUAS CHAPA GALV. D-500 MM (material)
Precio: 172.03
Pieza tipo vierteaguas fabricada en chapa de acero galvanizado 500 mm de diámetro, suministrado en dos partes para facilitar la instalación. Marca BRINNER modelo VA.

**VA560** Ud VIERTEAGUAS CHAPA GALV. D-560 MM (material)
Precio: 233.08
Pieza tipo vierteaguas fabricada en chapa de acero galvanizado 560 mm de diámetro, suministrado en dos partes para facilitar la instalación. Marca BRINNER modelo VA.

**VA630** Ud VIERTEAGUAS CHAPA GALV. D-630 MM (material)
Precio: 276.14
Pieza tipo vierteaguas fabricada en chapa de acero galvanizado 630 mm de diámetro, suministrado en dos partes para facilitar la instalación. Marca BRINNER modelo VA.

**VA710** Ud VIERTEAGUAS CHAPA GALV. D-710 MM (material)
Precio: 317.04
Pieza tipo vierteaguas fabricada en chapa de acero galvanizado 710 mm de diámetro, suministrado en dos partes para facilitar la instalación. Marca BRINNER modelo VA.

**VA800** Ud VIERTEAGUAS CHAPA GALV. D-800 MM (material)
Precio: 365.55
Pieza tipo vierteaguas fabricada en chapa de acero galvanizado 800 mm de diámetro, suministrado en dos partes para facilitar la instalación. Marca BRINNER modelo VA.

**VA900** Ud VIERTEAGUAS CHAPA GALV. D-900 MM (material)
Precio: 420.88
Pieza tipo vierteaguas fabricada en chapa de acero galvanizado 900 mm de diámetro, suministrado en dos partes para facilitar la instalación. Marca BRINNER modelo VA.

**VA1000** Ud VIERTEAGUAS CHAPA GALV. D-1000 MM (material)
Precio: 584.76
Pieza tipo vierteaguas fabricada en chapa de acero galvanizado 1000 mm de diámetro, suministrado en dos partes para facilitar la instalación. Marca BRINNER modelo VA.

**VA1120** Ud VIERTEAGUAS CHAPA GALV. D-1120 MM (material)
Precio: 684.6
Pieza tipo vierteaguas fabricada en chapa de acero galvanizado 1120 mm de diámetro, suministrado en dos partes para facilitar la instalación. Marca BRINNER modelo VA.

**VA1250** Ud VIERTEAGUAS CHAPA GALV. D-1250 MM (material)
Precio: 797.34
Pieza tipo vierteaguas fabricada en chapa de acero galvanizado 1250 mm de diámetro, suministrado en dos partes para facilitar la instalación. Marca BRINNER modelo VA.

**VA1400** Ud VIERTEAGUAS CHAPA GALV. D-1400 MM (material)
Precio: 899.17
Pieza tipo vierteaguas fabricada en chapa de acero galvanizado 1400 mm de diámetro, suministrado en dos partes para facilitar la instalación. Marca BRINNER modelo VA.

**VA1600** Ud VIERTEAGUAS CHAPA GALV. D-1600 MM (material)
Precio: 1086.41
Pieza tipo vierteaguas fabricada en chapa de acero galvanizado 1250 mm de diámetro, suministrado en dos partes para facilitar la instalación. Marca BRINNER modelo VA.

###### REDUCCIONES REDUCCIONES CIRCULARES CHAPA GALV. (20/12/2023)

###### REDSJ REDUCCIONES CIRCULARES (20/12/2023)

**RC100-80** Ud REDUCCIÓN CIRCULAR CHAPA GALV. D=100/80mm (material; 11/03/2025)
Precio: 4.34
Reducción circular de diámetro 100 a 80 mm, fabricada en chapa de acero galvanizado. Marca BRINNER modelo RC.

**RC125-80** Ud REDUCCIÓN CIRCULAR CHAPA GALV. D=125/80 mm (material; 11/03/2025)
Precio: 4.99
Reducción circular de diámetro 125 a 80 mm, fabricada en chapa de acero galvanizado. Marca BRINNER modelo RC.

**RC125-100** Ud REDUCCIÓN CIRCULAR CHAPA GALV. D=125/100mm (material; 11/03/2025)
Precio: 5.04
Reducción circular de diámetro 125 a 100 mm, fabricada en chapa de acero galvanizado. Marca BRINNER modelo RC.

**RC150-100** Ud REDUCCIÓN CIRCULAR CHAPA GALV. D=150/100mm (material; 11/03/2025)
Precio: 5.6
Reducción circular de diámetro 150 a 100 mm, fabricada en chapa de acero galvanizado. Marca BRINNER modelo RC.

**RC150-125** Ud REDUCCIÓN CIRCULAR CHAPA GALV. D=150/125mm (material; 11/03/2025)
Precio: 5.6
Reducción circular de diámetro 150 a 125 mm, fabricada en chapa de acero galvanizado. Marca BRINNER modelo RC.

**RC160-100** Ud REDUCCIÓN CIRCULAR CHAPA GALV. D=160/100mm (material; 11/03/2025)
Precio: 6.16
Reducción circular de diámetro 160 a 100 mm, fabricada en chapa de acero galvanizado. Marca BRINNER modelo RC.

**RC160-125** Ud REDUCCIÓN CIRCULAR CHAPA GALV. D=160/125mm (material; 11/03/2025)
Precio: 6.16
Reducción circular de diámetro 160 a 125 mm, fabricada en chapa de acero galvanizado. Marca BRINNER modelo RC.

**RC160-150** Ud REDUCCIÓN CIRCULAR CHAPA GALV. D=160/150mm (material; 11/03/2025)
Precio: 11.9
Reducción circular de diámetro 160 a 150 mm, fabricada en chapa de acero galvanizado. Marca BRINNER modelo RC.

**RC200-100** Ud REDUCCIÓN CIRCULAR CHAPA GALV. D=200/100mm (material; 11/03/2025)
Precio: 7.51
Reducción circular de diámetro 200 a 100 mm, fabricada en chapa de acero galvanizado. Marca BRINNER modelo RC.

**RC200-125** Ud REDUCCIÓN CIRCULAR CHAPA GALV. D=200/125mm (material; 11/03/2025)
Precio: 7.51
Reducción circular de diámetro 200 a 125 mm, fabricada en chapa de acero galvanizado. Marca BRINNER modelo RC.

**RC200-150** Ud REDUCCIÓN CIRCULAR CHAPA GALV. D=200/150mm (material; 11/03/2025)
Precio: 9.01
Reducción circular de diámetro 200 a 150 mm, fabricada en chapa de acero galvanizado. Marca BRINNER modelo RC.

**RC200-160** Ud REDUCCIÓN CIRCULAR CHAPA GALV. D=200/160mm (material; 11/03/2025)
Precio: 7.37
Reducción circular de diámetro 200 a 160 mm, fabricada en chapa de acero galvanizado. Marca BRINNER modelo RC.

**RC250-125** Ud REDUCCIÓN CIRCULAR CHAPA GALV. D=250/125mm (material)
Precio: 26.14
Reducción circular de diámetro 250 a 125 mm, fabricada en chapa de acero galvanizado. Marca BRINNER modelo RC.

**RC250-150** Ud REDUCCIÓN CIRCULAR CHAPA GALV. D=250/150mm (material)
Precio: 26.14
Reducción circular de diámetro 250 a 150 mm, fabricada en chapa de acero galvanizado. Marca BRINNER modelo RC.

**RC250-160** Ud REDUCCIÓN CIRCULAR CHAPA GALV. D=250/160mm (material; 11/03/2025)
Precio: 10.92
Reducción circular de diámetro 250 a 160 mm, fabricada en chapa de acero galvanizado. Marca BRINNER modelo RC.

**RC250-200** Ud REDUCCIÓN CIRCULAR CHAPA GALV. D=250/200mm (material; 11/03/2025)
Precio: 10.92
Reducción circular de diámetro 250 a 200 mm, fabricada en chapa de acero galvanizado. Marca BRINNER modelo RC.

**RC300-150** Ud REDUCCIÓN CIRCULAR CHAPA GALV. D=300/150mm (material)
Precio: 31.2
Reducción circular de diámetro 300 a 150 mm, fabricada en chapa de acero galvanizado. Marca BRINNER modelo RC.

**RC300-160** Ud REDUCCIÓN CIRCULAR CHAPA GALV. D=300/160mm (material)
Precio: 31.2
Reducción circular de diámetro 300 a 160 mm, fabricada en chapa de acero galvanizado. Marca BRINNER modelo RC.

**RC300-200** Ud REDUCCIÓN CIRCULAR CHAPA GALV. D=300/200mm (material; 11/03/2025)
Precio: 15.26
Reducción circular de diámetro 300 a 200 mm, fabricada en chapa de acero galvanizado. Marca BRINNER modelo RC.

**RC300-250** Ud REDUCCIÓN CIRCULAR CHAPA GALV. D=300/250mm (material; 11/03/2025)
Precio: 24.83
Reducción circular de diámetro 300 a 250 mm, fabricada en chapa de acero galvanizado. Marca BRINNER modelo RC.

**RC315-160** Ud REDUCCIÓN CIRCULAR CHAPA GALV. D=315/160mm (material; 11/03/2025)
Precio: 15.17
Reducción circular de diámetro 315 a 160 mm, fabricada en chapa de acero galvanizado. Marca BRINNER modelo RC.

**RC315-200** Ud REDUCCIÓN CIRCULAR CHAPA GALV. D=315/200mm (material; 11/03/2025)
Precio: 15.17
Reducción circular de diámetro 315 a 200 mm, fabricada en chapa de acero galvanizado. Marca BRINNER modelo RC.

**RC315-250** Ud REDUCCIÓN CIRCULAR CHAPA GALV. D=315/250mm (material; 11/03/2025)
Precio: 15.63
Reducción circular de diámetro 315 a 250 mm, fabricada en chapa de acero galvanizado. Marca BRINNER modelo RC.

**RC315-300** Ud REDUCCIÓN CIRCULAR CHAPA GALV. D=315/300mm (material; 20/12/2023)
Precio: 34.4
Reducción circular de diámetro 315 a 300 mm, fabricada en chapa de acero galvanizado. Marca BRINNER modelo RC.

**RCL355-200** Ud REDUCCIÓN CIRCULAR CHAPA GALV. D=355/200mm (material)
Precio: 40.8
Reducción circular de diámetro 355 a 200 mm, fabricada en chapa de acero galvanizado, modelo RCL para reducciones concéntricas, o modelo RL para reducciones excéntricas. Marca BRINNER modelo RCL/RL.

**RCL355-250** Ud REDUCCIÓN CIRCULAR CHAPA GALV. D=355/250mm (material)
Precio: 39.24
Reducción circular de diámetro 355 a 250 mm, fabricada en chapa de acero galvanizado, modelo RCL para reducciones concéntricas, o modelo RL para reducciones excéntricas. Marca BRINNER modelo RCL/RL.

**RCL355-300** Ud REDUCCIÓN CIRCULAR CHAPA GALV. D=355/300mm (material)
Precio: 28.56
Reducción circular de diámetro 355 a 300 mm, fabricada en chapa de acero galvanizado, modelo RCL para reducciones concéntricas, o modelo RL para reducciones excéntricas. Marca BRINNER modelo RCL/RL.

**RCL355-315** Ud REDUCCIÓN CIRCULAR CHAPA GALV. D=355/315mm (material)
Precio: 39.54
Reducción circular de diámetro 355 a 315 mm, fabricada en chapa de acero galvanizado, modelo RCL para reducciones concéntricas, o modelo RL para reducciones excéntricas. Marca BRINNER modelo RCL/RL.

**RCL400-250** Ud REDUCCIÓN CIRCULAR CHAPA GALV. D=400/250mm (material)
Precio: 49.18
Reducción circular de diámetro 400 a 250 mm, fabricada en chapa de acero galvanizado, modelo RCL para reducciones concéntricas, o modelo RL para reducciones excéntricas. Marca BRINNER modelo RCL/RL.

**RCL400-300** Ud REDUCCIÓN CIRCULAR CHAPA GALV. D=400/300mm (material)
Precio: 47.33
Reducción circular de diámetro 400 a 300 mm, fabricada en chapa de acero galvanizado, modelo RCL para reducciones concéntricas, o modelo RL para reducciones excéntricas. Marca BRINNER modelo RCL/RL.

**RCL400-315** Ud REDUCCIÓN CIRCULAR CHAPA GALV. D=400/315mm (material)
Precio: 48.24
Reducción circular de diámetro 400 a 315 mm, fabricada en chapa de acero galvanizado, modelo RCL para reducciones concéntricas, o modelo RL para reducciones excéntricas. Marca BRINNER modelo RCL/RL.

**RCL400-355** Ud REDUCCIÓN CIRCULAR CHAPA GALV. D=400/355mm (material)
Precio: 33.6
Reducción circular de diámetro 400 a 355 mm, fabricada en chapa de acero galvanizado, modelo RCL para reducciones concéntricas, o modelo RL para reducciones excéntricas. Marca BRINNER modelo RCL/RL.

**RCL450-300** Ud REDUCCIÓN CIRCULAR CHAPA GALV. D=450/300mm (material)
Precio: 56.39
Reducción circular de diámetro 450 a 300 mm, fabricada en chapa de acero galvanizado, modelo RCL para reducciones concéntricas, o modelo RL para reducciones excéntricas. Marca BRINNER modelo RCL/RL.

**RCL450-315** Ud REDUCCIÓN CIRCULAR CHAPA GALV. D=450/315mm (material)
Precio: 56.17
Reducción circular de diámetro 450 a 315 mm, fabricada en chapa de acero galvanizado, modelo RCL para reducciones concéntricas, o modelo RL para reducciones excéntricas. Marca BRINNER modelo RCL/RL.

**RCL450-355** Ud REDUCCIÓN CIRCULAR CHAPA GALV. D=450/355mm (material)
Precio: 55.47
Reducción circular de diámetro 450 a 355 mm, fabricada en chapa de acero galvanizado, modelo RCL para reducciones concéntricas, o modelo RL para reducciones excéntricas. Marca BRINNER modelo RCL/RL.

**RCL450-400** Ud REDUCCIÓN CIRCULAR CHAPA GALV. D=450/400mm (material)
Precio: 54.98
Reducción circular de diámetro 450 a 400 mm, fabricada en chapa de acero galvanizado, modelo RCL para reducciones concéntricas, o modelo RL para reducciones excéntricas. Marca BRINNER modelo RCL/RL.

**RCL500-355** Ud REDUCCIÓN CIRCULAR CHAPA GALV. D=500/355mm (material)
Precio: 63.69
Reducción circular de diámetro 500 a 355 mm, fabricada en chapa de acero galvanizado, modelo RCL para reducciones concéntricas, o modelo RL para reducciones excéntricas. Marca BRINNER modelo RCL/RL.

**RCL500-400** Ud REDUCCIÓN CIRCULAR CHAPA GALV. D=500/400mm (material)
Precio: 63.45
Reducción circular de diámetro 500 a 400 mm, fabricada en chapa de acero galvanizado, modelo RCL para reducciones concéntricas, o modelo RL para reducciones excéntricas. Marca BRINNER modelo RCL/RL.

**RCL500-450** Ud REDUCCIÓN CIRCULAR CHAPA GALV. D=500/450mm (material)
Precio: 62.08
Reducción circular de diámetro 500 a 450 mm, fabricada en chapa de acero galvanizado, modelo RCL para reducciones concéntricas, o modelo RL para reducciones excéntricas. Marca BRINNER modelo RCL/RL.

**RCL560-400** Ud REDUCCIÓN CIRCULAR CHAPA GALV. D=560/400mm (material)
Precio: 81.28
Reducción circular de diámetro 560 a 400 mm, fabricada en chapa de acero galvanizado, modelo RCL para reducciones concéntricas, o modelo RL para reducciones excéntricas. Marca BRINNER modelo RCL/RL.

**RCL560-450** Ud REDUCCIÓN CIRCULAR CHAPA GALV. D=560/450mm (material)
Precio: 80.18
Reducción circular de diámetro 560 a 450 mm, fabricada en chapa de acero galvanizado, modelo RCL para reducciones concéntricas, o modelo RL para reducciones excéntricas. Marca BRINNER modelo RCL/RL.

**RCL560-500** Ud REDUCCIÓN CIRCULAR CHAPA GALV. D=560/500mm (material)
Precio: 78.72
Reducción circular de diámetro 560 a 500 mm, fabricada en chapa de acero galvanizado, modelo RCL para reducciones concéntricas, o modelo RL para reducciones excéntricas. Marca BRINNER modelo RCL/RL.

**RCL630-450** Ud REDUCCIÓN CIRCULAR CHAPA GALV. D=630/450mm (material)
Precio: 93.86
Reducción circular de diámetro 630 a 450 mm, fabricada en chapa de acero galvanizado, modelo RCL para reducciones concéntricas, o modelo RL para reducciones excéntricas. Marca BRINNER modelo RCL/RL.

**RCL630-500** Ud REDUCCIÓN CIRCULAR CHAPA GALV. D=630/500mm (material)
Precio: 92.65
Reducción circular de diámetro 630 a 500 mm, fabricada en chapa de acero galvanizado, modelo RCL para reducciones concéntricas, o modelo RL para reducciones excéntricas. Marca BRINNER modelo RCL/RL.

**RCL630-560** Ud REDUCCIÓN CIRCULAR CHAPA GALV. D=630/560mm (material)
Precio: 90.75
Reducción circular de diámetro 630 a 560 mm, fabricada en chapa de acero galvanizado, modelo RCL para reducciones concéntricas, o modelo RL para reducciones excéntricas. Marca BRINNER modelo RCL/RL.

**RCL710-500** Ud REDUCCIÓN CIRCULAR CHAPA GALV. D=710/500mm (material)
Precio: 116.69
Reducción circular de diámetro 710 a 500 mm, fabricada en chapa de acero galvanizado, modelo RCL para reducciones concéntricas, o modelo RL para reducciones excéntricas. Marca BRINNER modelo RCL/RL.

**RCL710-560** Ud REDUCCIÓN CIRCULAR CHAPA GALV. D=710/560mm (material; 11/03/2025)
Precio: 114.74
Reducción circular de diámetro 710 a 560 mm, fabricada en chapa de acero galvanizado, modelo RCL para reducciones concéntricas, o modelo RL para reducciones excéntricas. Marca BRINNER modelo RCL/RL.

**RCL710-630** Ud REDUCCIÓN CIRCULAR CHAPA GALV. D=710/630mm (material)
Precio: 111.74
Reducción circular de diámetro 710 a 630 mm, fabricada en chapa de acero galvanizado, modelo RCL para reducciones concéntricas, o modelo RL para reducciones excéntricas. Marca BRINNER modelo RCL/RL.

**RCL800-560** Ud REDUCCIÓN CIRCULAR CHAPA GALV. D=800/560mm (material)
Precio: 136.15
Reducción circular de diámetro 800 a 560 mm, fabricada en chapa de acero galvanizado, modelo RCL para reducciones concéntricas, o modelo RL para reducciones excéntricas. Marca BRINNER modelo RCL/RL.

**RCL800-630** Ud REDUCCIÓN CIRCULAR CHAPA GALV. D=800/630mm (material)
Precio: 133.73
Reducción circular de diámetro 800 a 630 mm, fabricada en chapa de acero galvanizado, modelo RCL para reducciones concéntricas, o modelo RL para reducciones excéntricas. Marca BRINNER modelo RCL/RL.

**RCL800-710** Ud REDUCCIÓN CIRCULAR CHAPA GALV. D=800/710mm (material)
Precio: 131.32
Reducción circular de diámetro 800 a 710 mm, fabricada en chapa de acero galvanizado, modelo RCL para reducciones concéntricas, o modelo RL para reducciones excéntricas. Marca BRINNER modelo RCL/RL.

**RCL900-630** Ud REDUCCIÓN CIRCULAR CHAPA GALV. D=900/630mm (material)
Precio: 159.22
Reducción circular de diámetro 900 a 630 mm, fabricada en chapa de acero galvanizado, modelo RCL para reducciones concéntricas, o modelo RL para reducciones excéntricas. Marca BRINNER modelo RCL/RL.

**RCL900-710** Ud REDUCCIÓN CIRCULAR CHAPA GALV. D=900/710mm (material)
Precio: 157.49
Reducción circular de diámetro 900 a 710 mm, fabricada en chapa de acero galvanizado, modelo RCL para reducciones concéntricas, o modelo RL para reducciones excéntricas. Marca BRINNER modelo RCL/RL.

**RCL900-800** Ud REDUCCIÓN CIRCULAR CHAPA GALV. D=900/800mm (material)
Precio: 152.72
Reducción circular de diámetro 900 a 800 mm, fabricada en chapa de acero galvanizado, modelo RCL para reducciones concéntricas, o modelo RL para reducciones excéntricas. Marca BRINNER modelo RCL/RL.

**RCL1000-710** Ud REDUCCIÓN CIRCULAR CHAPA GALV. D=1000/710mm (material)
Precio: 219.99
Reducción circular de diámetro 1000 a 710 mm, fabricada en chapa de acero galvanizado, modelo RCL para reducciones concéntricas, o modelo RL para reducciones excéntricas. Marca BRINNER modelo RCL/RL.

**RCL1000-800** Ud REDUCCIÓN CIRCULAR CHAPA GALV. D=1000/800mm (material)
Precio: 215.24
Reducción circular de diámetro 1000 a 800 mm, fabricada en chapa de acero galvanizado, modelo RCL para reducciones concéntricas, o modelo RL para reducciones excéntricas. Marca BRINNER modelo RCL/RL.

**RCL1000-900** Ud REDUCCIÓN CIRCULAR CHAPA GALV. D=1000/900mm (material)
Precio: 207.24
Reducción circular de diámetro 1000 a 900 mm, fabricada en chapa de acero galvanizado, modelo RCL para reducciones concéntricas, o modelo RL para reducciones excéntricas. Marca BRINNER modelo RCL/RL.

**RCL1120-800** Ud REDUCCIÓN CIRCULAR CHAPA GALV. D=1120/800mm (material)
Precio: 283.72
Reducción circular de diámetro 1120 a 800 mm, fabricada en chapa de acero galvanizado, modelo RCL para reducciones concéntricas, o modelo RL para reducciones excéntricas. Marca BRINNER modelo RCL/RL.

**RCL1120-900** Ud REDUCCIÓN CIRCULAR CHAPA GALV. D=1120/900mm (material)
Precio: 278.57
Reducción circular de diámetro 1120 a 900 mm, fabricada en chapa de acero galvanizado, modelo RCL para reducciones concéntricas, o modelo RL para reducciones excéntricas. Marca BRINNER modelo RCL/RL.

**RCL1120-1000** Ud REDUCCIÓN CIRCULAR CHAPA GALV. D=1120/1000mm (material)
Precio: 269.97
Reducción circular de diámetro 1120 a 1000 mm, fabricada en chapa de acero galvanizado, modelo RCL para reducciones concéntricas, o modelo RL para reducciones excéntricas. Marca BRINNER modelo RCL/RL.

**RCL1250-900** Ud REDUCCIÓN CIRCULAR CHAPA GALV. D=1250/900mm (material)
Precio: 330.55
Reducción circular de diámetro 1250 a 900 mm, fabricada en chapa de acero galvanizado, modelo RCL para reducciones concéntricas, o modelo RL para reducciones excéntricas. Marca BRINNER modelo RCL/RL.

**RCL1250-1000** Ud REDUCCIÓN CIRCULAR CHAPA GALV. D=1250/1000mm (material)
Precio: 324.28
Reducción circular de diámetro 1250 a 1000 mm, fabricada en chapa de acero galvanizado, modelo RCL para reducciones concéntricas, o modelo RL para reducciones excéntricas. Marca BRINNER modelo RCL/RL.

**RCL1400-1000** Ud REDUCCIÓN CIRCULAR CHAPA GALV. D=1400/1000mm (material)
Precio: 398.52
Reducción circular de diámetro 1400 a 1000 mm, fabricada en chapa de acero galvanizado, modelo RCL para reducciones concéntricas, o modelo RL para reducciones excéntricas. Marca BRINNER modelo RCL/RL.

**RCL1400-1120** Ud REDUCCIÓN CIRCULAR CHAPA GALV. D=1400/1120mm (material)
Precio: 388.4
Reducción circular de diámetro 1400 a 1120 mm, fabricada en chapa de acero galvanizado, modelo RCL para reducciones concéntricas, o modelo RL para reducciones excéntricas. Marca BRINNER modelo RCL/RL.

**RCL1400-1250** Ud REDUCCIÓN CIRCULAR CHAPA GALV. D=1400/1250mm (material)
Precio: 361.92
Reducción circular de diámetro 1400 a 1250 mm, fabricada en chapa de acero galvanizado, modelo RCL para reducciones concéntricas, o modelo RL para reducciones excéntricas. Marca BRINNER modelo RCL/RL.

**RCL1600-1120** Ud REDUCCIÓN CIRCULAR CHAPA GALV. D=1600/1120mm (material)
Precio: 458.17
Reducción circular de diámetro 1600 a 1120 mm, fabricada en chapa de acero galvanizado, modelo RCL para reducciones concéntricas, o modelo RL para reducciones excéntricas. Marca BRINNER modelo RCL/RL.

**RCL1600-1250** Ud REDUCCIÓN CIRCULAR CHAPA GALV. D=1600/1250mm (material)
Precio: 438.09
Reducción circular de diámetro 1600 a 1250 mm, fabricada en chapa de acero galvanizado, modelo RCL para reducciones concéntricas, o modelo RL para reducciones excéntricas. Marca BRINNER modelo RCL/RL.

**RCL1600-1400** Ud REDUCCIÓN CIRCULAR CHAPA GALV. D=1600/1400mm (material)
Precio: 448.06
Reducción circular de diámetro 1600 a 1400 mm, fabricada en chapa de acero galvanizado, modelo RCL para reducciones concéntricas, o modelo RL para reducciones excéntricas. Marca BRINNER modelo RCL/RL.

###### REDCJ REDUCCIONES CIRCULARES CON JUNTA DE GOMA (20/12/2023)

**RCPL100-80** Ud REDUCCIÓN CIRCULAR CHAPA GALV. D=100/80mm CON JUNTA DE GOMA (material; 11/03/2025)
Precio: 8.49
Reducción circular de diámetro 100 a 80 mm fabricada en chapa de acero galvanizado, con junta EPDM que permite dar a la instalación estanquidad clase D. Marca BRINNER modelo RCPL.

**RCPL125-80** Ud REDUCCIÓN CIRCULAR CHAPA GALV. D=125/80mm CON JUNTA DE GOMA (material; 11/03/2025)
Precio: 9.47
Reducción circular de diámetro 125 a 80 mm fabricada en chapa de acero galvanizado, con junta EPDM que permite dar a la instalación estanquidad clase D. Marca BRINNER modelo RCPL.

**RCPL125-100** Ud REDUCCIÓN CIRCULAR CHAPA GALV. D=125/100mm CON JUNTA DE GOMA (material; 11/03/2025)
Precio: 9.24
Reducción circular de diámetro 125 a 100 mm fabricada en chapa de acero galvanizado, con junta EPDM que permite dar a la instalación estanquidad clase D. Marca BRINNER modelo RCPL.

**RCPL150-100** Ud REDUCCIÓN CIRCULAR CHAPA GALV. D=150/100mm CON JUNTA DE GOMA (material; 11/03/2025)
Precio: 9.8
Reducción circular de diámetro 150 a 100 mm fabricada en chapa de acero galvanizado, con junta EPDM que permite dar a la instalación estanquidad clase D. Marca BRINNER modelo RCPL.

**RCPL150-125** Ud REDUCCIÓN CIRCULAR CHAPA GALV. D=150/125mm CON JUNTA DE GOMA (material; 11/03/2025)
Precio: 9.85
Reducción circular de diámetro 150 a 125 mm fabricada en chapa de acero galvanizado, con junta EPDM que permite dar a la instalación estanquidad clase D. Marca BRINNER modelo RCPL.

**RCPL160-100** Ud REDUCCIÓN CIRCULAR CHAPA GALV. D=160/100mm CON JUNTA DE GOMA (material; 11/03/2025)
Precio: 10.69
Reducción circular de diámetro 160 a 100 mm fabricada en chapa de acero galvanizado, con junta EPDM que permite dar a la instalación estanquidad clase D. Marca BRINNER modelo RCPL.

**RCPL160-125** Ud REDUCCIÓN CIRCULAR CHAPA GALV. D=160/125mm CON JUNTA DE GOMA (material; 11/03/2025)
Precio: 10.69
Reducción circular de diámetro 160 a 125 mm fabricada en chapa de acero galvanizado, con junta EPDM que permite dar a la instalación estanquidad clase D. Marca BRINNER modelo RCPL.

**RCPL160-150** Ud REDUCCIÓN CIRCULAR CHAPA GALV. D=160/150 mm CON JUNTA DE GOMA (material; 11/03/2025)
Precio: 12.55
Reducción circular de diámetro 160 a 150 mm fabricada en chapa de acero galvanizado, con junta EPDM que permite dar a la instalación estanquidad clase D. Marca BRINNER modelo RCPL.

**RCPL200-100** Ud REDUCCIÓN CIRCULAR CHAPA GALV. D=200/100mm CON JUNTA DE GOMA (material; 11/03/2025)
Precio: 12.27
Reducción circular de diámetro 200 a 100 mm fabricada en chapa de acero galvanizado, con junta EPDM que permite dar a la instalación estanquidad clase D. Marca BRINNER modelo RCPL.

**RCPL200-125** Ud REDUCCIÓN CIRCULAR CHAPA GALV. D=200/125mm CON JUNTA DE GOMA (material; 11/03/2025)
Precio: 12.88
Reducción circular de diámetro 200 a 125 mm fabricada en chapa de acero galvanizado, con junta EPDM que permite dar a la instalación estanquidad clase D. Marca BRINNER modelo RCPL.

**RCPL200-150** Ud REDUCCIÓN CIRCULAR CHAPA GALV. D=200/150mm CON JUNTA DE GOMA (material; 20/12/2023)
Precio: 13.46
Reducción circular de diámetro 200 a 150 mm fabricada en chapa de acero galvanizado, con junta EPDM que permite dar a la instalación estanquidad clase D. Marca BRINNER modelo RCPL.

**RCPL200-160** Ud REDUCCIÓN CIRCULAR CHAPA GALV. D=200/160mm CON JUNTA DE GOMA (material; 11/03/2025)
Precio: 13.46
Reducción circular de diámetro 200 a 160 mm fabricada en chapa de acero galvanizado, con junta EPDM que permite dar a la instalación estanquidad clase D. Marca BRINNER modelo RCPL.

**RCPL250-125** Ud REDUCCIÓN CIRCULAR CHAPA GALV. D=250/125mm CON JUNTA DE GOMA (material)
Precio: 34.61
Reducción circular de diámetro 250 a 125 mm fabricada en chapa de acero galvanizado, con junta EPDM que permite dar a la instalación estanquidad clase D. Marca BRINNER modelo RCPL.

**RCPL250-150** Ud REDUCCIÓN CIRCULAR CHAPA GALV. D=250/150mm CON JUNTA DE GOMA (material)
Precio: 34.74
Reducción circular de diámetro 250 a 150 mm fabricada en chapa de acero galvanizado, con junta EPDM que permite dar a la instalación estanquidad clase D. Marca BRINNER modelo RCPL.

**RCPL250-160** Ud REDUCCIÓN CIRCULAR CHAPA GALV. D=250/160mm CON JUNTA DE GOMA (material; 11/03/2025)
Precio: 17.45
Reducción circular de diámetro 250 a 160 mm fabricada en chapa de acero galvanizado, con junta EPDM que permite dar a la instalación estanquidad clase D. Marca BRINNER modelo RCPL.

**RCPL250-200** Ud REDUCCIÓN CIRCULAR CHAPA GALV. D=250/200mm CON JUNTA DE GOMA (material; 11/03/2025)
Precio: 18.06
Reducción circular de diámetro 250 a 200 mm fabricada en chapa de acero galvanizado, con junta EPDM que permite dar a la instalación estanquidad clase D. Marca BRINNER modelo RCPL.

**RCPL300-150** Ud REDUCCIÓN CIRCULAR CHAPA GALV. D=300/150mm CON JUNTA DE GOMA (material)
Precio: 41.3
Reducción circular de diámetro 300 a 150 mm fabricada en chapa de acero galvanizado, con junta EPDM que permite dar a la instalación estanquidad clase D. Marca BRINNER modelo RCPL.

**RCPL300-160** Ud REDUCCIÓN CIRCULAR CHAPA GALV. D=300/160mm CON JUNTA DE GOMA (material)
Precio: 41.34
Reducción circular de diámetro 300 a 160 mm fabricada en chapa de acero galvanizado, con junta EPDM que permite dar a la instalación estanquidad clase D. Marca BRINNER modelo RCPL.

**RCPL300-200** Ud REDUCCIÓN CIRCULAR CHAPA GALV. D=300/200mm CON JUNTA DE GOMA (material; 11/03/2025)
Precio: 28.65
Reducción circular de diámetro 300 a 200 mm fabricada en chapa de acero galvanizado, con junta EPDM que permite dar a la instalación estanquidad clase D. Marca BRINNER modelo RCPL.

**RCPL300-250** Ud REDUCCIÓN CIRCULAR CHAPA GALV. D=300/250mm CON JUNTA DE GOMA (material; 11/03/2025)
Precio: 26.93
Reducción circular de diámetro 300 a 250 mm fabricada en chapa de acero galvanizado, con junta EPDM que permite dar a la instalación estanquidad clase D. Marca BRINNER modelo RCPL.

**RCPL315-160** Ud REDUCCIÓN CIRCULAR CHAPA GALV. D=315/160mm CON JUNTA DE GOMA (material; 11/03/2025)
Precio: 22.87
Reducción circular de diámetro 315 a 160 mm fabricada en chapa de acero galvanizado, con junta EPDM que permite dar a la instalación estanquidad clase D. Marca BRINNER modelo RCPL.

**RCPL315-200** Ud REDUCCIÓN CIRCULAR CHAPA GALV. D=315/200mm CON JUNTA DE GOMA (material; 11/03/2025)
Precio: 22.87
Reducción circular de diámetro 315 a 200 mm fabricada en chapa de acero galvanizado, con junta EPDM que permite dar a la instalación estanquidad clase D. Marca BRINNER modelo RCPL.

**RCPL315-250** Ud REDUCCIÓN CIRCULAR CHAPA GALV. D=315/250mm CON JUNTA DE GOMA (material; 11/03/2025)
Precio: 23.99
Reducción circular de diámetro 315 a 250 mm fabricada en chapa de acero galvanizado, con junta EPDM que permite dar a la instalación estanquidad clase D. Marca BRINNER modelo RCPL.

**RCPL315-300** Ud REDUCCIÓN CIRCULAR CHAPA GALV. D=315/300mm CON JUNTA DE GOMA (material)
Precio: 44.79
Reducción circular de diámetro 315 a 300 mm fabricada en chapa de acero galvanizado, con junta EPDM que permite dar a la instalación estanquidad clase D. Marca BRINNER modelo RCPL.

**RCLL355-200** Ud REDUCCIÓN CIRCULAR CHAPA GALV. D=355/200mm CON JUNTA DE GOMA (material)
Precio: 52.2
Reducción circular de diámetro 355 a 200 mm fabricada en chapa de acero galvanizado, con junta EPDM que permite dar a la instalación estanquidad clase D, modelo RCLL para reducciones concéntricas, o modelo RLL para reducciones excéntricas. Marca BRINNER modelo RCLL/RLL.

**RCLL355-250** Ud REDUCCIÓN CIRCULAR CHAPA GALV. D=355/250mm CON JUNTA DE GOMA (material)
Precio: 48.94
Reducción circular de diámetro 355 a 250 mm fabricada en chapa de acero galvanizado, con junta EPDM que permite dar a la instalación estanquidad clase D, modelo RCLL para reducciones concéntricas, o modelo RLL para reducciones excéntricas. Marca BRINNER modelo RCLL/RLL.

**RCLL355-300** Ud REDUCCIÓN CIRCULAR CHAPA GALV. D=355/300mm CON JUNTA DE GOMA (material)
Precio: 50.78
Reducción circular de diámetro 355 a 300 mm fabricada en chapa de acero galvanizado, con junta EPDM que permite dar a la instalación estanquidad clase D, modelo RCLL para reducciones concéntricas, o modelo RLL para reducciones excéntricas. Marca BRINNER modelo RCLL/RLL.

**RCLL355-315** Ud REDUCCIÓN CIRCULAR CHAPA GALV. D=355/315mm CON JUNTA DE GOMA (material)
Precio: 50.62
Reducción circular de diámetro 355 a 315 mm fabricada en chapa de acero galvanizado, con junta EPDM que permite dar a la instalación estanquidad clase D, modelo RCLL para reducciones concéntricas, o modelo RLL para reducciones excéntricas. Marca BRINNER modelo RCLL/RLL.

**RCLL400-250** Ud REDUCCIÓN CIRCULAR CHAPA GALV. D=400/250mm CON JUNTA DE GOMA (material)
Precio: 59.45
Reducción circular de diámetro 400 a 250 mm fabricada en chapa de acero galvanizado, con junta EPDM que permite dar a la instalación estanquidad clase D, modelo RCLL para reducciones concéntricas, o modelo RLL para reducciones excéntricas. Marca BRINNER modelo RCLL/RLL.

**RCLL400-300** Ud REDUCCIÓN CIRCULAR CHAPA GALV. D=400/300mm CON JUNTA DE GOMA (material)
Precio: 58.94
Reducción circular de diámetro 400 a 300 mm fabricada en chapa de acero galvanizado, con junta EPDM que permite dar a la instalación estanquidad clase D, modelo RCLL para reducciones concéntricas, o modelo RLL para reducciones excéntricas. Marca BRINNER modelo RCLL/RLL.

**RCLL400-315** Ud REDUCCIÓN CIRCULAR CHAPA GALV. D=400/315mm CON JUNTA DE GOMA (material)
Precio: 59.89
Reducción circular de diámetro 400 a 315 mm fabricada en chapa de acero galvanizado, con junta EPDM que permite dar a la instalación estanquidad clase D, modelo RCLL para reducciones concéntricas, o modelo RLL para reducciones excéntricas. Marca BRINNER modelo RCLL/RLL.

**RCLL400-355** Ud REDUCCIÓN CIRCULAR CHAPA GALV. D=400/355mm CON JUNTA DE GOMA (material)
Precio: 62.51
Reducción circular de diámetro 400 a 355 mm fabricada en chapa de acero galvanizado, con junta EPDM que permite dar a la instalación estanquidad clase D, modelo RCLL para reducciones concéntricas, o modelo RLL para reducciones excéntricas. Marca BRINNER modelo RCLL/RLL.

**RCLL450-300** Ud REDUCCIÓN CIRCULAR CHAPA GALV. D=450/300mm CON JUNTA DE GOMA (material)
Precio: 68.82
Reducción circular de diámetro 450 a 300 mm fabricada en chapa de acero galvanizado, con junta EPDM que permite dar a la instalación estanquidad clase D, modelo RCLL para reducciones concéntricas, o modelo RLL para reducciones excéntricas. Marca BRINNER modelo RCLL/RLL.

**RCLL450-315** Ud REDUCCIÓN CIRCULAR CHAPA GALV. D=450/315mm CON JUNTA DE GOMA (material)
Precio: 68.65
Reducción circular de diámetro 450 a 315 mm fabricada en chapa de acero galvanizado, con junta EPDM que permite dar a la instalación estanquidad clase D, modelo RCLL para reducciones concéntricas, o modelo RLL para reducciones excéntricas. Marca BRINNER modelo RCLL/RLL.

**RCLL450-355** Ud REDUCCIÓN CIRCULAR CHAPA GALV. D=450/355mm CON JUNTA DE GOMA (material)
Precio: 68.35
Reducción circular de diámetro 450 a 355 mm fabricada en chapa de acero galvanizado, con junta EPDM que permite dar a la instalación estanquidad clase D, modelo RCLL para reducciones concéntricas, o modelo RLL para reducciones excéntricas. Marca BRINNER modelo RCLL/RLL.

**RCLL450-400** Ud REDUCCIÓN CIRCULAR CHAPA GALV. D=450/400mm CON JUNTA DE GOMA (material)
Precio: 68.44
Reducción circular de diámetro 450 a 400 mm fabricada en chapa de acero galvanizado, con junta EPDM que permite dar a la instalación estanquidad clase D, modelo RCLL para reducciones concéntricas, o modelo RLL para reducciones excéntricas. Marca BRINNER modelo RCLL/RLL.

**RCLL500-355** Ud REDUCCIÓN CIRCULAR CHAPA GALV. D=500/355mm CON JUNTA DE GOMA (material)
Precio: 76.84
Reducción circular de diámetro 500 a 355 mm fabricada en chapa de acero galvanizado, con junta EPDM que permite dar a la instalación estanquidad clase D, modelo RCLL para reducciones concéntricas, o modelo RLL para reducciones excéntricas. Marca BRINNER modelo RCLL/RLL.

**RCLL500-400** Ud REDUCCIÓN CIRCULAR CHAPA GALV. D=500/400mm CON JUNTA DE GOMA (material)
Precio: 77.18
Reducción circular de diámetro 500 a 400 mm fabricada en chapa de acero galvanizado, con junta EPDM que permite dar a la instalación estanquidad clase D, modelo RCLL para reducciones concéntricas, o modelo RLL para reducciones excéntricas. Marca BRINNER modelo RCLL/RLL.

**RCLL500-450** Ud REDUCCIÓN CIRCULAR CHAPA GALV. D=500/450mm CON JUNTA DE GOMA (material)
Precio: 76.64
Reducción circular de diámetro 500 a 450 mm fabricada en chapa de acero galvanizado, con junta EPDM que permite dar a la instalación estanquidad clase D, modelo RCLL para reducciones concéntricas, o modelo RLL para reducciones excéntricas. Marca BRINNER modelo RCLL/RLL.

**RCLL560-400** Ud REDUCCIÓN CIRCULAR CHAPA GALV. D=560/400mm CON JUNTA DE GOMA (material)
Precio: 100.04
Reducción circular de diámetro 560 a 400 mm fabricada en chapa de acero galvanizado, con junta EPDM que permite dar a la instalación estanquidad clase D, modelo RCLL para reducciones concéntricas, o modelo RLL para reducciones excéntricas. Marca BRINNER modelo RCLL/RLL.

**RCLL560-450** Ud REDUCCIÓN CIRCULAR CHAPA GALV. D=560/450mm CON JUNTA DE GOMA (material)
Precio: 99.77
Reducción circular de diámetro 560 a 450 mm fabricada en chapa de acero galvanizado, con junta EPDM que permite dar a la instalación estanquidad clase D, modelo RCLL para reducciones concéntricas, o modelo RLL para reducciones excéntricas. Marca BRINNER modelo RCLL/RLL.

**RCLL560-500** Ud REDUCCIÓN CIRCULAR CHAPA GALV. D=560/500mm CON JUNTA DE GOMA (material)
Precio: 98.58
Reducción circular de diámetro 560 a 500 mm fabricada en chapa de acero galvanizado, con junta EPDM que permite dar a la instalación estanquidad clase D, modelo RCLL para reducciones concéntricas, o modelo RLL para reducciones excéntricas. Marca BRINNER modelo RCLL/RLL.

**RCLL630-450** Ud REDUCCIÓN CIRCULAR CHAPA GALV. D=630/450mm CON JUNTA DE GOMA (material)
Precio: 114.57
Reducción circular de diámetro 630 a 450 mm fabricada en chapa de acero galvanizado, con junta EPDM que permite dar a la instalación estanquidad clase D, modelo RCLL para reducciones concéntricas, o modelo RLL para reducciones excéntricas. Marca BRINNER modelo RCLL/RLL.

**RCLL630-500** Ud REDUCCIÓN CIRCULAR CHAPA GALV. D=630/500mm CON JUNTA DE GOMA (material)
Precio: 113.65
Reducción circular de diámetro 630 a 500 mm fabricada en chapa de acero galvanizado, con junta EPDM que permite dar a la instalación estanquidad clase D, modelo RCLL para reducciones concéntricas, o modelo RLL para reducciones excéntricas. Marca BRINNER modelo RCLL/RLL.

**RCLL630-560** Ud REDUCCIÓN CIRCULAR CHAPA GALV. D=630/560mm CON JUNTA DE GOMA (material)
Precio: 116.77
Reducción circular de diámetro 630 a 560 mm fabricada en chapa de acero galvanizado, con junta EPDM que permite dar a la instalación estanquidad clase D, modelo RCLL para reducciones concéntricas, o modelo RLL para reducciones excéntricas. Marca BRINNER modelo RCLL/RLL.

**RCLL710-500** Ud REDUCCIÓN CIRCULAR CHAPA GALV. D=710/500mm CON JUNTA DE GOMA (material)
Precio: 139.05
Reducción circular de diámetro 710 a 500 mm fabricada en chapa de acero galvanizado, con junta EPDM que permite dar a la instalación estanquidad clase D, modelo RCLL para reducciones concéntricas, o modelo RLL para reducciones excéntricas. Marca BRINNER modelo RCLL/RLL.

**RCLL710-560** Ud REDUCCIÓN CIRCULAR CHAPA GALV. D=710/560mm CON JUNTA DE GOMA (material)
Precio: 142.12
Reducción circular de diámetro 710 a 560 mm fabricada en chapa de acero galvanizado, con junta EPDM que permite dar a la instalación estanquidad clase D, modelo RCLL para reducciones concéntricas, o modelo RLL para reducciones excéntricas. Marca BRINNER modelo RCLL/RLL.

**RCLL710-630** Ud REDUCCIÓN CIRCULAR CHAPA GALV. D=710/630mm CON JUNTA DE GOMA (material)
Precio: 140.25
Reducción circular de diámetro 710 a 630 mm fabricada en chapa de acero galvanizado, con junta EPDM que permite dar a la instalación estanquidad clase D, modelo RCLL para reducciones concéntricas, o modelo RLL para reducciones excéntricas. Marca BRINNER modelo RCLL/RLL.

**RCLL800-560** Ud REDUCCIÓN CIRCULAR CHAPA GALV. D=800/560mm CON JUNTA DE GOMA (material)
Precio: 165
Reducción circular de diámetro 800 a 560 mm fabricada en chapa de acero galvanizado, con junta EPDM que permite dar a la instalación estanquidad clase D, modelo RCLL para reducciones concéntricas, o modelo RLL para reducciones excéntricas. Marca BRINNER modelo RCLL/RLL.

**RCLL800-630** Ud REDUCCIÓN CIRCULAR CHAPA GALV. D=800/630mm CON JUNTA DE GOMA (material)
Precio: 163.7
Reducción circular de diámetro 800 a 630 mm fabricada en chapa de acero galvanizado, con junta EPDM que permite dar a la instalación estanquidad clase D, modelo RCLL para reducciones concéntricas, o modelo RLL para reducciones excéntricas. Marca BRINNER modelo RCLL/RLL.

**RCLL800-710** Ud REDUCCIÓN CIRCULAR CHAPA GALV. D=800/710mm CON JUNTA DE GOMA (material)
Precio: 162.66
Reducción circular de diámetro 800 a 710 mm fabricada en chapa de acero galvanizado, con junta EPDM que permite dar a la instalación estanquidad clase D, modelo RCLL para reducciones concéntricas, o modelo RLL para reducciones excéntricas. Marca BRINNER modelo RCLL/RLL.

**RCLL900-630** Ud REDUCCIÓN CIRCULAR CHAPA GALV. D=900/630mm CON JUNTA DE GOMA (material)
Precio: 190.85
Reducción circular de diámetro 900 a 630 mm fabricada en chapa de acero galvanizado, con junta EPDM que permite dar a la instalación estanquidad clase D, modelo RCLL para reducciones concéntricas, o modelo RLL para reducciones excéntricas. Marca BRINNER modelo RCLL/RLL.

**RCLL900-710** Ud REDUCCIÓN CIRCULAR CHAPA GALV. D=900/710mm CON JUNTA DE GOMA (material)
Precio: 190.49
Reducción circular de diámetro 900 a 710 mm fabricada en chapa de acero galvanizado, con junta EPDM que permite dar a la instalación estanquidad clase D, modelo RCLL para reducciones concéntricas, o modelo RLL para reducciones excéntricas. Marca BRINNER modelo RCLL/RLL.

**RCLL900-800** Ud REDUCCIÓN CIRCULAR CHAPA GALV. D=900/800mm CON JUNTA DE GOMA (material)
Precio: 187.18
Reducción circular de diámetro 900 a 800 mm fabricada en chapa de acero galvanizado, con junta EPDM que permite dar a la instalación estanquidad clase D, modelo RCLL para reducciones concéntricas, o modelo RLL para reducciones excéntricas. Marca BRINNER modelo RCLL/RLL.

**RCLL1000-710** Ud REDUCCIÓN CIRCULAR CHAPA GALV. D=1000/710mm CON JUNTA DE GOMA (material)
Precio: 261.79
Reducción circular de diámetro 1000 a 710 mm fabricada en chapa de acero galvanizado, con junta EPDM que permite dar a la instalación estanquidad clase D, modelo RCLL para reducciones concéntricas, o modelo RLL para reducciones excéntricas. Marca BRINNER modelo RCLL/RLL.

**RCLL1000-800** Ud REDUCCIÓN CIRCULAR CHAPA GALV. D=1000/800mm CON JUNTA DE GOMA (material)
Precio: 258.5
Reducción circular de diámetro 1000 a 800 mm fabricada en chapa de acero galvanizado, con junta EPDM que permite dar a la instalación estanquidad clase D, modelo RCLL para reducciones concéntricas, o modelo RLL para reducciones excéntricas. Marca BRINNER modelo RCLL/RLL.

**RCLL1000-900** Ud REDUCCIÓN CIRCULAR CHAPA GALV. D=1000/900mm CON JUNTA DE GOMA (material)
Precio: 252.16
Reducción circular de diámetro 1000 a 900 mm fabricada en chapa de acero galvanizado, con junta EPDM que permite dar a la instalación estanquidad clase D, modelo RCLL para reducciones concéntricas, o modelo RLL para reducciones excéntricas. Marca BRINNER modelo RCLL/RLL.

**RCLL1120-800** Ud REDUCCIÓN CIRCULAR CHAPA GALV. D=1120/800mm CON JUNTA DE GOMA (material)
Precio: 328.44
Reducción circular de diámetro 1120 a 800 mm fabricada en chapa de acero galvanizado, con junta EPDM que permite dar a la instalación estanquidad clase D, modelo RCLL para reducciones concéntricas, o modelo RLL para reducciones excéntricas. Marca BRINNER modelo RCLL/RLL.

**RCLL1120-900** Ud REDUCCIÓN CIRCULAR CHAPA GALV. D=1120/900mm CON JUNTA DE GOMA (material)
Precio: 324.94
Reducción circular de diámetro 1120 a 900 mm fabricada en chapa de acero galvanizado, con junta EPDM que permite dar a la instalación estanquidad clase D, modelo RCLL para reducciones concéntricas, o modelo RLL para reducciones excéntricas. Marca BRINNER modelo RCLL/RLL.

**RCLL1120-1000** Ud REDUCCIÓN CIRCULAR CHAPA GALV. D=1120/1000mm CON JUNTA DE GOMA (material)
Precio: 325.14
Reducción circular de diámetro 1120 a 1000 mm fabricada en chapa de acero galvanizado, con junta EPDM que permite dar a la instalación estanquidad clase D, modelo RCLL para reducciones concéntricas, o modelo RLL para reducciones excéntricas. Marca BRINNER modelo RCLL/RLL.

**RCLL1250-900** Ud REDUCCIÓN CIRCULAR CHAPA GALV. D=1250/900mm CON JUNTA DE GOMA (material)
Precio: 382.26
Reducción circular de diámetro 1250 a 900 mm fabricada en chapa de acero galvanizado, con junta EPDM que permite dar a la instalación estanquidad clase D, modelo RCLL para reducciones concéntricas, o modelo RLL para reducciones excéntricas. Marca BRINNER modelo RCLL/RLL.

**RCLL1250-1000** Ud REDUCCIÓN CHAPA GALVANIZADA D=1250/1000mm CON JUNTA DE GOMA (material)
Precio: 384.78
Reducción circular de diámetro 1250 a 1000 mm fabricada en chapa de acero galvanizado, con junta EPDM que permite dar a la instalación estanquidad clase D, modelo RCLL para reducciones concéntricas, o modelo RLL para reducciones excéntricas. Marca BRINNER modelo RCLL/RLL.

###### TES TES CIRCULARES CHAPA GALV. (20/12/2023)

###### TC TE CIRCULAR A 90º CHAPA GALV. (20/12/2023)

**TCP80-80** Ud TE CIRCULAR A 90º CHAPA GALV. D=80/80mm (material; 11/03/2025)
Precio: 11.2
Te circular de diámetro principal 80 mm con salida a 90º de 80 mm, fabricada en chapa de acero galvanizado. Marca BRINNER modelo TC.

**TCP100-100** Ud TE CIRCULAR A 90º CHAPA GALV. D=100/100mm (material; 11/03/2025)
Precio: 11.2
Te circular de diámetro principal 100 mm con salida a 90º de 100 mm, fabricada en chapa de acero galvanizado. Marca BRINNER modelo TC.

**TCP125-100** Ud TE CIRCULAR A 90º CHAPA GALV. D=125/100mm (material; 11/03/2025)
Precio: 14.7
Te circular de diámetro principal 125 mm con salida a 90º de 100 mm, fabricada en chapa de acero galvanizado. Marca BRINNER modelo TC.

**TCP125-125** Ud TE CIRCULAR A 90º CHAPA GALV. D=125/125mm (material; 11/03/2025)
Precio: 13.39
Te circular de diámetro principal 125 mm con salida a 90º de 125 mm, fabricada en chapa de acero galvanizado. Marca BRINNER modelo TC.

**TCP150-100** Ud TE CIRCULAR A 90º CHAPA GALV. D=150/100mm (material; 11/03/2025)
Precio: 16.15
Te circular de diámetro principal 150 mm con salida a 90º de 100 mm, fabricada en chapa de acero galvanizado. Marca BRINNER modelo TC.

**TCP150-125** Ud TE CIRCULAR A 90º CHAPA GALV. D=150/125mm (material)
Precio: 17.59
Te circular de diámetro principal 150 mm con salida a 90º de 125 mm, fabricada en chapa de acero galvanizado. Marca BRINNER modelo TC.

**TCP150-150** Ud TE CIRCULAR A 90º CHAPA GALV. D=150/150mm (material; 11/03/2025)
Precio: 17.83
Te circular de diámetro principal 150 mm con salida a 90º de 150 mm, fabricada en chapa de acero galvanizado. Marca BRINNER modelo TC.

**TCP160-100** Ud TE CIRCULAR A 90º CHAPA GALV. D=160/100mm (material)
Precio: 15.21
Te circular de diámetro principal 160 mm con salida a 90º de 100 mm, fabricada en chapa de acero galvanizado. Marca BRINNER modelo TC.

**TCP160-125** Ud TE CIRCULAR A 90º CHAPA GALV. D=160/125mm (material)
Precio: 16.66
Te circular de diámetro principal 160 mm con salida a 90º de 125 mm, fabricada en chapa de acero galvanizado. Marca BRINNER modelo TC.

**TCP160-150** Ud TE CIRCULAR A 90º CHAPA GALV. D=160/150mm (material)
Precio: 18.9
Te circular de diámetro principal 160 mm con salida a 90º de 150 mm, fabricada en chapa de acero galvanizado. Marca BRINNER modelo TC.

**TCP160-160** Ud TE CIRCULAR A 90º CHAPA GALV. D=160/160mm (material)
Precio: 18.9
Te circular de diámetro principal 160 mm con salida a 90º de 160 mm, fabricada en chapa de acero galvanizado. Marca BRINNER modelo TC.

**TCP200-100** Ud TE CIRCULAR A 90º CHAPA GALV. D=200/100mm (material; 11/03/2025)
Precio: 18.99
Te circular de diámetro principal 200 mm con salida a 90º de 100 mm, fabricada en chapa de acero galvanizado. Marca BRINNER modelo TC.

**TCP200-125** Ud TE CIRCULAR A 90º CHAPA GALV. D=200/125mm (material; 11/03/2025)
Precio: 19.55
Te circular de diámetro principal 200 mm con salida a 90º de 125 mm, fabricada en chapa de acero galvanizado. Marca BRINNER modelo TC.

**TCP200-150** Ud TE CIRCULAR A 90º CHAPA GALV. D=200/150mm (material; 11/03/2025)
Precio: 21.19
Te circular de diámetro principal 200 mm con salida a 90º de 150 mm, fabricada en chapa de acero galvanizado. Marca BRINNER modelo TC.

**TCP200-160** Ud TE CIRCULAR A 90º CHAPA GALV. D=200/160mm (material; 20/12/2023)
Precio: 21.93
Te circular de diámetro principal 200 mm con salida a 90º de 160 mm, fabricada en chapa de acero galvanizado. Marca BRINNER modelo TC.

**TCP200-200** Ud TE CIRCULAR A 90º CHAPA GALV. D=200/200mm (material; 20/12/2023)
Precio: 24.92
Te circular de diámetro principal 200 mm con salida a 90º de 200 mm, fabricada en chapa de acero galvanizado. Marca BRINNER modelo TC.

**TC250-100** Ud TE CIRCULAR A 90º CHAPA GALV. D=250/100mm (material)
Precio: 44.48
Te circular de diámetro principal 250 mm con salida a 90º de 100 mm, fabricada en chapa de acero galvanizado. Marca BRINNER modelo TC.

**TC250-125** Ud TE CIRCULAR A 90º CHAPA GALV. D=250/125mm (material)
Precio: 45.08
Te circular de diámetro principal 250 mm con salida a 90º de 125 mm, fabricada en chapa de acero galvanizado. Marca BRINNER modelo TC.

**TC250-150** Ud TE CIRCULAR A 90º CHAPA GALV. D=250/150mm (material)
Precio: 45.73
Te circular de diámetro principal 250 mm con salida a 90º de 150 mm, fabricada en chapa de acero galvanizado. Marca BRINNER modelo TC.

**TC250-160** Ud TE CIRCULAR A 90º CHAPA GALV. D=250/160mm (material)
Precio: 46
Te circular de diámetro principal 250 mm con salida a 90º de 160 mm, fabricada en chapa de acero galvanizado. Marca BRINNER modelo TC.

**TC250-200** Ud TE CIRCULAR A 90º CHAPA GALV. D=250/200mm (material)
Precio: 47.2
Te circular de diámetro principal 250 mm con salida a 90º de 200 mm, fabricada en chapa de acero galvanizado. Marca BRINNER modelo TC.

**TC250-250** Ud TE CIRCULAR A 90º CHAPA GALV. D=250/250mm (material; 20/12/2023)
Precio: 35.84
Te circular de diámetro principal 250 mm con salida a 90º de 250 mm, fabricada en chapa de acero galvanizado. Marca BRINNER modelo TC.

**TC300-100** Ud TE CIRCULAR A 90º CHAPA GALV. D=300/100mm (material)
Precio: 53.24
Te circular de diámetro principal 300 mm con salida a 90º de 100 mm, fabricada en chapa de acero galvanizado. Marca BRINNER modelo TC.

**TC300-125** Ud TE CIRCULAR A 90º CHAPA GALV. D=300/125mm (material)
Precio: 53.91
Te circular de diámetro principal 300 mm con salida a 90º de 125 mm, fabricada en chapa de acero galvanizado. Marca BRINNER modelo TC.

**TC300-150** Ud TE CIRCULAR A 90º CHAPA GALV. D=300/150mm (material)
Precio: 54.61
Te circular de diámetro principal 300 mm con salida a 90º de 150 mm, fabricada en chapa de acero galvanizado. Marca BRINNER modelo TC.

**TC300-160** Ud TE CIRCULAR A 90º CHAPA GALV. D=300/160mm (material)
Precio: 54.9
Te circular de diámetro principal 300 mm con salida a 90º de 160 mm, fabricada en chapa de acero galvanizado. Marca BRINNER modelo TC.

**TC300-200** Ud TE CIRCULAR A 90º CHAPA GALV. D=300/200mm (material)
Precio: 56.13
Te circular de diámetro principal 300 mm con salida a 90º de 200 mm, fabricada en chapa de acero galvanizado. Marca BRINNER modelo TC.

**TC300-250** Ud TE CIRCULAR A 90º CHAPA GALV. D=300/250mm (material)
Precio: 58.8
Te circular de diámetro principal 300 mm con salida a 90º de 250 mm, fabricada en chapa de acero galvanizado. Marca BRINNER modelo TC.

**TC300-300** Ud TE CIRCULAR A 90º CHAPA GALV. D=300/300mm (material)
Precio: 44.52
Te circular de diámetro principal 300 mm con salida a 90º de 300 mm, fabricada en chapa de acero galvanizado. Marca BRINNER modelo TC.

**TC315-100** Ud TE CIRCULAR A 90º CHAPA GALV. D=315/100mm (material)
Precio: 55.86
Te circular de diámetro principal 315 mm con salida a 90º de 100 mm, fabricada en chapa de acero galvanizado. Marca BRINNER modelo TC.

**TC315-125** Ud TE CIRCULAR A 90º CHAPA GALV. D=315/125mm (material)
Precio: 56.55
Te circular de diámetro principal 315 mm con salida a 90º de 125 mm, fabricada en chapa de acero galvanizado. Marca BRINNER modelo TC.

**TC315-150** Ud TE CIRCULAR A 90º CHAPA GALV. D=315/150mm (material)
Precio: 57.27
Te circular de diámetro principal 315 mm con salida a 90º de 150 mm, fabricada en chapa de acero galvanizado. Marca BRINNER modelo TC.

**TC315-160** Ud TE CIRCULAR A 90º CHAPA GALV. D=315/160mm (material)
Precio: 57.56
Te circular de diámetro principal 315 mm con salida a 90º de 160 mm, fabricada en chapa de acero galvanizado. Marca BRINNER modelo TC.

**TC315-200** Ud TE CIRCULAR A 90º CHAPA GALV. D=315/200mm (material)
Precio: 58.82
Te circular de diámetro principal 315 mm con salida a 90º de 200 mm, fabricada en chapa de acero galvanizado. Marca BRINNER modelo TC.

**TC315-250** Ud TE CIRCULAR A 90º CHAPA GALV. D=315/250mm (material)
Precio: 60.6
Te circular de diámetro principal 315 mm con salida a 90º de 250 mm, fabricada en chapa de acero galvanizado. Marca BRINNER modelo TC.

**TC315-300** Ud TE CIRCULAR A 90º CHAPA GALV. D=315/300mm (material)
Precio: 62.95
Te circular de diámetro principal 315 mm con salida a 90º de 300 mm, fabricada en chapa de acero galvanizado. Marca BRINNER modelo TC.

**TC315-315** Ud TE CIRCULAR A 90º CHAPA GALV. D=315/315mm (material)
Precio: 64.35
Te circular de diámetro principal 315 mm con salida a 90º de 315 mm, fabricada en chapa de acero galvanizado. Marca BRINNER modelo TC.

**TC355-160** Ud TE CIRCULAR A 90º CHAPA GALV. D=355/160mm (material)
Precio: 64.68
Te circular de diámetro principal 355 mm con salida a 90º de 160 mm, fabricada en chapa de acero galvanizado. Marca BRINNER modelo TC.

**TC355-200** Ud TE CIRCULAR A 90º CHAPA GALV. D=355/200mm (material)
Precio: 66
Te circular de diámetro principal 355 mm con salida a 90º de 200 mm, fabricada en chapa de acero galvanizado. Marca BRINNER modelo TC.

**TC355-250** Ud TE CIRCULAR A 90º CHAPA GALV. D=355/250mm (material)
Precio: 67.81
Te circular de diámetro principal 355 mm con salida a 90º de 250 mm, fabricada en chapa de acero galvanizado. Marca BRINNER modelo TC.

**TC355-300** Ud TE CIRCULAR A 90º CHAPA GALV. D=355/300mm (material)
Precio: 69.94
Te circular de diámetro principal 355 mm con salida a 90º de 300 mm, fabricada en chapa de acero galvanizado. Marca BRINNER modelo TC.

**TC355-315** Ud TE CIRCULAR A 90º CHAPA GALV. D=355/315mm (material)
Precio: 70.69
Te circular de diámetro principal 355 mm con salida a 90º de 315 mm, fabricada en chapa de acero galvanizado. Marca BRINNER modelo TC.

**TC355-355** Ud TE CIRCULAR A 90º CHAPA GALV. D=355/355mm (material)
Precio: 73.81
Te circular de diámetro principal 355 mm con salida a 90º de 355 mm, fabricada en chapa de acero galvanizado. Marca BRINNER modelo TC.

**TC400-160** Ud TE CIRCULAR A 90º CHAPA GALV. D=400/160mm (material)
Precio: 76.19
Te circular de diámetro principal 400 mm con salida a 90º de 160 mm, fabricada en chapa de acero galvanizado. Marca BRINNER modelo TC.

**TC400-200** Ud TE CIRCULAR A 90º CHAPA GALV. D=400/200mm (material)
Precio: 77.84
Te circular de diámetro principal 400 mm con salida a 90º de 200 mm, fabricada en chapa de acero galvanizado. Marca BRINNER modelo TC.

**TC400-250** Ud TE CIRCULAR A 90º CHAPA GALV. D=400/250mm (material)
Precio: 80.06
Te circular de diámetro principal 400 mm con salida a 90º de 250 mm, fabricada en chapa de acero galvanizado. Marca BRINNER modelo TC.

**TC400-300** Ud TE CIRCULAR A 90º CHAPA GALV. D=400/300mm (material)
Precio: 82.55
Te circular de diámetro principal 400 mm con salida a 90º de 300 mm, fabricada en chapa de acero galvanizado. Marca BRINNER modelo TC.

**TC400-315** Ud TE CIRCULAR A 90º CHAPA GALV. D=400/315mm (material)
Precio: 83.37
Te circular de diámetro principal 400 mm con salida a 90º de 315 mm, fabricada en chapa de acero galvanizado. Marca BRINNER modelo TC.

**TC400-355** Ud TE CIRCULAR A 90º CHAPA GALV. D=400/355mm (material)
Precio: 85.83
Te circular de diámetro principal 400 mm con salida a 90º de 355 mm, fabricada en chapa de acero galvanizado. Marca BRINNER modelo TC.

**TC400-400** Ud TE CIRCULAR A 90º CHAPA GALV. D=400/400mm (material)
Precio: 90.42
Te circular de diámetro principal 400 mm con salida a 90º de 400 mm, fabricada en chapa de acero galvanizado. Marca BRINNER modelo TC.

**TC450-200** Ud TE CIRCULAR A 90º CHAPA GALV. D=450/200mm (material)
Precio: 87.53
Te circular de diámetro principal 450 mm con salida a 90º de 200 mm, fabricada en chapa de acero galvanizado. Marca BRINNER modelo TC.

**TC450-250** Ud TE CIRCULAR A 90º CHAPA GALV. D=450/250mm (material)
Precio: 89.94
Te circular de diámetro principal 450 mm con salida a 90º de 250 mm, fabricada en chapa de acero galvanizado. Marca BRINNER modelo TC.

**TC450-300** Ud TE CIRCULAR A 90º CHAPA GALV. D=450/300mm (material)
Precio: 92.56
Te circular de diámetro principal 450 mm con salida a 90º de 300 mm, fabricada en chapa de acero galvanizado. Marca BRINNER modelo TC.

**TC450-315** Ud TE CIRCULAR A 90º CHAPA GALV. D=450/315mm (material)
Precio: 93.4
Te circular de diámetro principal 450 mm con salida a 90º de 315 mm, fabricada en chapa de acero galvanizado. Marca BRINNER modelo TC.

**TC450-355** Ud TE CIRCULAR A 90º CHAPA GALV. D=450/355mm (material)
Precio: 95.8
Te circular de diámetro principal 450 mm con salida a 90º de 355 mm, fabricada en chapa de acero galvanizado. Marca BRINNER modelo TC.

**TC450-400** Ud TE CIRCULAR A 90º CHAPA GALV. D=450/400mm (material)
Precio: 98.94
Te circular de diámetro principal 450 mm con salida a 90º de 400 mm, fabricada en chapa de acero galvanizado. Marca BRINNER modelo TC.

**TC450-450** Ud TE CIRCULAR A 90º CHAPA GALV. D=450/450mm (material)
Precio: 104.71
Te circular de diámetro principal 450 mm con salida a 90º de 450 mm, fabricada en chapa de acero galvanizado. Marca BRINNER modelo TC.

**TC500-200** Ud TE CIRCULAR A 90º CHAPA GALV. D=500/200mm (material)
Precio: 96.98
Te circular de diámetro principal 500 mm con salida a 90º de 200 mm, fabricada en chapa de acero galvanizado. Marca BRINNER modelo TC.

**TC500-250** Ud TE CIRCULAR A 90º CHAPA GALV. D=500/250mm (material)
Precio: 99.52
Te circular de diámetro principal 500 mm con salida a 90º de 250 mm, fabricada en chapa de acero galvanizado. Marca BRINNER modelo TC.

**TC500-300** Ud TE CIRCULAR A 90º CHAPA GALV. D=500/300mm (material)
Precio: 102.24
Te circular de diámetro principal 500 mm con salida a 90º de 300 mm, fabricada en chapa de acero galvanizado. Marca BRINNER modelo TC.

**TC500-315** Ud TE CIRCULAR A 90º CHAPA GALV. D=500/315mm (material)
Precio: 103.1
Te circular de diámetro principal 500 mm con salida a 90º de 315 mm, fabricada en chapa de acero galvanizado. Marca BRINNER modelo TC.

**TC500-355** Ud TE CIRCULAR A 90º CHAPA GALV. D=500/355mm (material)
Precio: 105.51
Te circular de diámetro principal 500 mm con salida a 90º de 355 mm, fabricada en chapa de acero galvanizado. Marca BRINNER modelo TC.

**TC500-400** Ud TE CIRCULAR A 90º CHAPA GALV. D=500/400mm (material)
Precio: 108.51
Te circular de diámetro principal 500 mm con salida a 90º de 400 mm, fabricada en chapa de acero galvanizado. Marca BRINNER modelo TC.

**TC500-450** Ud TE CIRCULAR A 90º CHAPA GALV. D=500/450mm (material)
Precio: 112.41
Te circular de diámetro principal 500 mm con salida a 90º de 450 mm, fabricada en chapa de acero galvanizado. Marca BRINNER modelo TC.

**TC500-500** Ud TE CIRCULAR A 90º CHAPA GALV. D=500/500mm (material)
Precio: 118.99
Te circular de diámetro principal 500 mm con salida a 90º de 500 mm, fabricada en chapa de acero galvanizado. Marca BRINNER modelo TC.

**TC560-250** Ud TE CIRCULAR A 90º CHAPA GALV. D=560/250mm (material)
Precio: 124.12
Te circular de diámetro principal 560 mm con salida a 90º de 250 mm, fabricada en chapa de acero galvanizado. Marca BRINNER modelo TC.

**TC560-300** Ud TE CIRCULAR A 90º CHAPA GALV. D=560/300mm (material)
Precio: 126.99
Te circular de diámetro principal 560 mm con salida a 90º de 300 mm, fabricada en chapa de acero galvanizado. Marca BRINNER modelo TC.

**TC560-315** Ud TE CIRCULAR A 90º CHAPA GALV. D=560/315mm (material)
Precio: 127.88
Te circular de diámetro principal 560 mm con salida a 90º de 315 mm, fabricada en chapa de acero galvanizado. Marca BRINNER modelo TC.

**TC560-355** Ud TE CIRCULAR A 90º CHAPA GALV. D=560/355mm (material)
Precio: 130.36
Te circular de diámetro principal 560 mm con salida a 90º de 355 mm, fabricada en chapa de acero galvanizado. Marca BRINNER modelo TC.

**TC560-400** Ud TE CIRCULAR A 90º CHAPA GALV. D=560/400mm (material)
Precio: 133.36
Te circular de diámetro principal 560 mm con salida a 90º de 400 mm, fabricada en chapa de acero galvanizado. Marca BRINNER modelo TC.

**TC560-450** Ud TE CIRCULAR A 90º CHAPA GALV. D=560/450mm (material)
Precio: 137.05
Te circular de diámetro principal 560 mm con salida a 90º de 450 mm, fabricada en chapa de acero galvanizado. Marca BRINNER modelo TC.

**TC560-500** Ud TE CIRCULAR A 90º CHAPA GALV. D=560/500mm (material)
Precio: 141.34
Te circular de diámetro principal 560 mm con salida a 90º de 500 mm, fabricada en chapa de acero galvanizado. Marca BRINNER modelo TC.

**TC560-560** Ud TE CIRCULAR A 90º CHAPA GALV. D=560/560mm (material)
Precio: 149.93
Te circular de diámetro principal 560 mm con salida a 90º de 560 mm, fabricada en chapa de acero galvanizado. Marca BRINNER modelo TC.

**TC630-250** Ud TE CIRCULAR A 90º CHAPA GALV. D=630/250mm (material)
Precio: 139.18
Te circular de diámetro principal 630 mm con salida a 90º de 250 mm, fabricada en chapa de acero galvanizado. Marca BRINNER modelo TC.

**TC630-300** Ud TE CIRCULAR A 90º CHAPA GALV. D=630/300mm (material)
Precio: 142.24
Te circular de diámetro principal 630 mm con salida a 90º de 300 mm, fabricada en chapa de acero galvanizado. Marca BRINNER modelo TC.

**TC630-315** Ud TE CIRCULAR A 90º CHAPA GALV. D=630/315mm (material)
Precio: 143.19
Te circular de diámetro principal 630 mm con salida a 90º de 315 mm, fabricada en chapa de acero galvanizado. Marca BRINNER modelo TC.

**TC630-355** Ud TE CIRCULAR A 90º CHAPA GALV. D=630/355mm (material)
Precio: 145.79
Te circular de diámetro principal 630 mm con salida a 90º de 355 mm, fabricada en chapa de acero galvanizado. Marca BRINNER modelo TC.

**TC630-400** Ud TE CIRCULAR A 90º CHAPA GALV. D=630/400mm (material)
Precio: 148.87
Te circular de diámetro principal 630 mm con salida a 90º de 400 mm, fabricada en chapa de acero galvanizado. Marca BRINNER modelo TC.

**TC630-450** Ud TE CIRCULAR A 90º CHAPA GALV. D=630/450mm (material)
Precio: 152.56
Te circular de diámetro principal 630 mm con salida a 90º de 450 mm, fabricada en chapa de acero galvanizado. Marca BRINNER modelo TC.

**TC630-500** Ud TE CIRCULAR A 90º CHAPA GALV. D=630/500mm (material)
Precio: 156.62
Te circular de diámetro principal 630 mm con salida a 90º de 500 mm, fabricada en chapa de acero galvanizado. Marca BRINNER modelo TC.

**TC630-560** Ud TE CIRCULAR A 90º CHAPA GALV. D=630/560mm (material)
Precio: 162.26
Te circular de diámetro principal 630 mm con salida a 90º de 560 mm, fabricada en chapa de acero galvanizado. Marca BRINNER modelo TC.

**TC630-630** Ud TE CIRCULAR A 90º CHAPA GALV. D=630/630mm (material)
Precio: 173.29
Te circular de diámetro principal 630 mm con salida a 90º de 630 mm, fabricada en chapa de acero galvanizado. Marca BRINNER modelo TC.

**TC710-315** Ud TE CIRCULAR A 90º CHAPA GALV. D=710/315mm (material)
Precio: 166.1
Te circular de diámetro principal 710 mm con salida a 90º de 315 mm, fabricada en chapa de acero galvanizado. Marca BRINNER modelo TC.

**TC710-355** Ud TE CIRCULAR A 90º CHAPA GALV. D=710/355mm (material)
Precio: 169.31
Te circular de diámetro principal 710 mm con salida a 90º de 355 mm, fabricada en chapa de acero galvanizado. Marca BRINNER modelo TC.

**TC710-400** Ud TE CIRCULAR A 90º CHAPA GALV. D=710/400mm (material)
Precio: 173.07
Te circular de diámetro principal 710 mm con salida a 90º de 400 mm, fabricada en chapa de acero galvanizado. Marca BRINNER modelo TC.

**TC710-450** Ud TE CIRCULAR A 90º CHAPA GALV. D=710/450mm (material)
Precio: 177.48
Te circular de diámetro principal 710 mm con salida a 90º de 450 mm, fabricada en chapa de acero galvanizado. Marca BRINNER modelo TC.

**TC710-500** Ud TE CIRCULAR A 90º CHAPA GALV. D=710/500mm (material)
Precio: 182.2
Te circular de diámetro principal 710 mm con salida a 90º de 500 mm, fabricada en chapa de acero galvanizado. Marca BRINNER modelo TC.

**TC710-560** Ud TE CIRCULAR A 90º CHAPA GALV. D=710/560mm (material)
Precio: 183.84
Te circular de diámetro principal 710 mm con salida a 90º de 560 mm, fabricada en chapa de acero galvanizado. Marca BRINNER modelo TC.

**TC710-630** Ud TE CIRCULAR A 90º CHAPA GALV. D=710/630mm (material)
Precio: 196.85
Te circular de diámetro principal 710 mm con salida a 90º de 630 mm, fabricada en chapa de acero galvanizado. Marca BRINNER modelo TC.

**TC710-710** Ud TE CIRCULAR A 90º CHAPA GALV. D=710/710mm (material)
Precio: 213.13
Te circular de diámetro principal 710 mm con salida a 90º de 710 mm, fabricada en chapa de acero galvanizado. Marca BRINNER modelo TC.

**TC800-315** Ud TE CIRCULAR A 90º CHAPA GALV. D=800/315mm (material)
Precio: 186.48
Te circular de diámetro principal 800 mm con salida a 90º de 315 mm, fabricada en chapa de acero galvanizado. Marca BRINNER modelo TC.

**TC800-355** Ud TE CIRCULAR A 90º CHAPA GALV. D=800/355mm (material)
Precio: 189.92
Te circular de diámetro principal 800 mm con salida a 90º de 355 mm, fabricada en chapa de acero galvanizado. Marca BRINNER modelo TC.

**TC800-400** Ud TE CIRCULAR A 90º CHAPA GALV. D=800/400mm (material)
Precio: 193.93
Te circular de diámetro principal 800 mm con salida a 90º de 400 mm, fabricada en chapa de acero galvanizado. Marca BRINNER modelo TC.

**TC800-450** Ud TE CIRCULAR A 90º CHAPA GALV. D=800/450mm (material)
Precio: 198.56
Te circular de diámetro principal 800 mm con salida a 90º de 450 mm, fabricada en chapa de acero galvanizado. Marca BRINNER modelo TC.

**TC800-500** Ud TE CIRCULAR A 90º CHAPA GALV. D=800/500mm (material)
Precio: 203.44
Te circular de diámetro principal 800 mm con salida a 90º de 500 mm, fabricada en chapa de acero galvanizado. Marca BRINNER modelo TC.

**TC800-560** Ud TE CIRCULAR A 90º CHAPA GALV. D=800/560mm (material)
Precio: 209.69
Te circular de diámetro principal 800 mm con salida a 90º de 560 mm, fabricada en chapa de acero galvanizado. Marca BRINNER modelo TC.

**TC800-630** Ud TE CIRCULAR A 90º CHAPA GALV. D=800/630mm (material)
Precio: 217.73
Te circular de diámetro principal 800 mm con salida a 90º de 630 mm, fabricada en chapa de acero galvanizado. Marca BRINNER modelo TC.

**TC800-710** Ud TE CIRCULAR A 90º CHAPA GALV. D=800/710mm (material)
Precio: 228.47
Te circular de diámetro principal 800 mm con salida a 90º de 710 mm, fabricada en chapa de acero galvanizado. Marca BRINNER modelo TC.

**TC800-800** Ud TE CIRCULAR A 90º CHAPA GALV. D=800/800mm (material; 11/03/2025)
Precio: 250.58
Te circular de diámetro principal 800 mm con salida a 90º de 800 mm, fabricada en chapa de acero galvanizado. Marca BRINNER modelo TC.

**TC900-400** Ud TE CIRCULAR A 90º CHAPA GALV. D=900/400mm (material)
Precio: 217.16
Te circular de diámetro principal 900 mm con salida a 90º de 400 mm, fabricada en chapa de acero galvanizado. Marca BRINNER modelo TC.

**TC900-450** Ud TE CIRCULAR A 90º CHAPA GALV. D=900/450mm (material)
Precio: 222.09
Te circular de diámetro principal 900 mm con salida a 90º de 450 mm, fabricada en chapa de acero galvanizado. Marca BRINNER modelo TC.

**TC900-500** Ud TE CIRCULAR A 90º CHAPA GALV. D=900/500mm (material)
Precio: 227.22
Te circular de diámetro principal 900 mm con salida a 90º de 500 mm, fabricada en chapa de acero galvanizado. Marca BRINNER modelo TC.

**TC900-560** Ud TE CIRCULAR A 90º CHAPA GALV. D=900/560mm (material)
Precio: 233.69
Te circular de diámetro principal 900 mm con salida a 90º de 560 mm, fabricada en chapa de acero galvanizado. Marca BRINNER modelo TC.

**TC900-630** Ud TE CIRCULAR A 90º CHAPA GALV. D=900/630mm (material)
Precio: 241.78
Te circular de diámetro principal 900 mm con salida a 90º de 630 mm, fabricada en chapa de acero galvanizado. Marca BRINNER modelo TC.

**TC900-710** Ud TE CIRCULAR A 90º CHAPA GALV. D=900/710mm (material)
Precio: 254.9
Te circular de diámetro principal 900 mm con salida a 90º de 710 mm, fabricada en chapa de acero galvanizado. Marca BRINNER modelo TC.

**TC900-800** Ud TE CIRCULAR A 90º CHAPA GALV. D=900/800mm (material; 11/03/2025)
Precio: 266.2
Te circular de diámetro principal 900 mm con salida a 90º de 800 mm, fabricada en chapa de acero galvanizado. Marca BRINNER modelo TC.

**TC900-900** Ud TE CIRCULAR A 90º CHAPA GALV. D=900/900mm (material; 11/03/2025)
Precio: 293.71
Te circular de diámetro principal 900 mm con salida a 90º de 900 mm, fabricada en chapa de acero galvanizado. Marca BRINNER modelo TC.

**TC1000-400** Ud TE CIRCULAR A 90º CHAPA GALV. D=1000/400mm (material)
Precio: 277.19
Te circular de diámetro principal 1000 mm con salida a 90º de 400 mm, fabricada en chapa de acero galvanizado. Marca BRINNER modelo TC.

**TC1000-450** Ud TE CIRCULAR A 90º CHAPA GALV. D=1000/450mm (material)
Precio: 283.15
Te circular de diámetro principal 1000 mm con salida a 90º de 450 mm, fabricada en chapa de acero galvanizado. Marca BRINNER modelo TC.

**TC1000-500** Ud TE CIRCULAR A 90º CHAPA GALV. D=1000/500mm (material)
Precio: 289.3
Te circular de diámetro principal 1000 mm con salida a 90º de 500 mm, fabricada en chapa de acero galvanizado. Marca BRINNER modelo TC.

**TC1000-560** Ud TE CIRCULAR A 90º CHAPA GALV. D=1000/560mm (material)
Precio: 296.98
Te circular de diámetro principal 1000 mm con salida a 90º de 560 mm, fabricada en chapa de acero galvanizado. Marca BRINNER modelo TC.

**TC1000-630** Ud TE CIRCULAR A 90º CHAPA GALV. D=1000/630mm (material)
Precio: 306.42
Te circular de diámetro principal 1000 mm con salida a 90º de 630 mm, fabricada en chapa de acero galvanizado. Marca BRINNER modelo TC.

**TC1000-710** Ud TE CIRCULAR A 90º CHAPA GALV. D=1000/710mm (material)
Precio: 318.04
Te circular de diámetro principal 100 mm con salida a 90º de 710 mm, fabricada en chapa de acero galvanizado. Marca BRINNER modelo TC.

**TC1000-800** Ud TE CIRCULAR A 90º CHAPA GALV. D=1000/800mm (material)
Precio: 332.61
Te circular de diámetro principal 1000 mm con salida a 90º de 800 mm, fabricada en chapa de acero galvanizado. Marca BRINNER modelo TC.

**TC1000-900** Ud TE CIRCULAR A 90º CHAPA GALV. D=1000/900mm (material)
Precio: 351.78
Te circular de diámetro principal 1000 mm con salida a 90º de 900 mm, fabricada en chapa de acero galvanizado. Marca BRINNER modelo TC.

**TC1000-1000** Ud TE CIRCULAR A 90º CHAPA GALV. D=1000/1000mm (material)
Precio: 385.02
Te circular de diámetro principal 1000 mm con salida a 90º de 1000 mm, fabricada en chapa de acero galvanizado. Marca BRINNER modelo TC.

**TC1120-500** Ud TE CIRCULAR A 90º CHAPA GALV. D=1120/500mm (material)
Precio: 344.46
Te circular de diámetro principal 1120 mm con salida a 90º de 500 mm, fabricada en chapa de acero galvanizado. Marca BRINNER modelo TC.

**TC1120-560** Ud TE CIRCULAR A 90º CHAPA GALV. D=1120/560mm (material)
Precio: 354.56
Te circular de diámetro principal 1120 mm con salida a 90º de 560 mm, fabricada en chapa de acero galvanizado. Marca BRINNER modelo TC.

**TC1120-630** Ud TE CIRCULAR A 90º CHAPA GALV. D=1120/630mm (material)
Precio: 366.84
Te circular de diámetro principal 1120 mm con salida a 90º de 630 mm, fabricada en chapa de acero galvanizado. Marca BRINNER modelo TC.

**TC1120-710** Ud TE CIRCULAR A 90º CHAPA GALV. D=1120/710mm (material)
Precio: 381.68
Te circular de diámetro principal 1120 mm con salida a 90º de 710 mm, fabricada en chapa de acero galvanizado. Marca BRINNER modelo TC.

**TC1120-800** Ud TE CIRCULAR A 90º CHAPA GALV. D=1120/800mm (material)
Precio: 399.72
Te circular de diámetro principal 1120 mm con salida a 90º de 800 mm, fabricada en chapa de acero galvanizado. Marca BRINNER modelo TC.

**TC1120-900** Ud TE CIRCULAR A 90º CHAPA GALV. D=1120/900mm (material)
Precio: 422.03
Te circular de diámetro principal 1120 mm con salida a 90º de 900 mm, fabricada en chapa de acero galvanizado. Marca BRINNER modelo TC.

**TC1120-1000** Ud TE CIRCULAR A 90º CHAPA GALV. D=1120/1000mm (material)
Precio: 448.3
Te circular de diámetro principal 1120 mm con salida a 90º de 1000 mm, fabricada en chapa de acero galvanizado. Marca BRINNER modelo TC.

**TC1120-1120** Ud TE CIRCULAR A 90º CHAPA GALV. D=1120/1120mm (material)
Precio: 502.48
Te circular de diámetro principal 1120 mm con salida a 90º de 1120 mm, fabricada en chapa de acero galvanizado. Marca BRINNER modelo TC.

**TC1250-500** Ud TE CIRCULAR A 90º CHAPA GALV. D=1250/500mm (material)
Precio: 385.43
Te circular de diámetro principal 1250 mm con salida a 90º de 500 mm, fabricada en chapa de acero galvanizado. Marca BRINNER modelo TC.

**TC1250-560** Ud TE CIRCULAR A 90º CHAPA GALV. D=1250/560mm (material)
Precio: 396.57
Te circular de diámetro principal 1250 mm con salida a 90º de 560 mm, fabricada en chapa de acero galvanizado. Marca BRINNER modelo TC.

**TC1250-630** Ud TE CIRCULAR A 90º CHAPA GALV. D=1250/630mm (material)
Precio: 409.99
Te circular de diámetro principal 1250 mm con salida a 90º de 630 mm, fabricada en chapa de acero galvanizado. Marca BRINNER modelo TC.

**TC1250-710** Ud TE CIRCULAR A 90º CHAPA GALV. D=1250/710mm (material)
Precio: 425.98
Te circular de diámetro principal 1250 mm con salida a 90º de 710 mm, fabricada en chapa de acero galvanizado. Marca BRINNER modelo TC.

**TC1250-800** Ud TE CIRCULAR A 90º CHAPA GALV. D=1250/800mm (material)
Precio: 445.06
Te circular de diámetro principal 1250 mm con salida a 90º de 800 mm, fabricada en chapa de acero galvanizado. Marca BRINNER modelo TC.

**TC1250-900** Ud TE CIRCULAR A 90º CHAPA GALV. D=1250/900mm (material)
Precio: 467.91
Te circular de diámetro principal 1250 mm con salida a 90º de 900 mm, fabricada en chapa de acero galvanizado. Marca BRINNER modelo TC.

**TC1250-1000** Ud TE CIRCULAR A 90º CHAPA GALV. D=1250/1000mm (material)
Precio: 493.28
Te circular de diámetro principal 1250 mm con salida a 90º de 1000 mm, fabricada en chapa de acero galvanizado. Marca BRINNER modelo TC.

**TC1250-1120** Ud TE CIRCULAR A 90º CHAPA GALV. D=1250/1120mm (material)
Precio: 529.35
Te circular de diámetro principal 1250 mm con salida a 90º de 1120 mm, fabricada en chapa de acero galvanizado. Marca BRINNER modelo TC.

**TC1250-1250** Ud TE CIRCULAR A 90º CHAPA GALV. D=1250/1250mm (material)
Precio: 595.41
Te circular de diámetro principal 1250 mm con salida a 90º de 1250 mm, fabricada en chapa de acero galvanizado. Marca BRINNER modelo TC.

**TC1400-900** Ud TE CIRCULAR A 90º CHAPA GALV. D=1400/900mm (material)
Precio: 510.09
Te circular de diámetro principal 1400 mm con salida a 90º de 900 mm, fabricada en chapa de acero galvanizado. Marca BRINNER modelo TC.

**TC1400-1000** Ud TE CIRCULAR A 90º CHAPA GALV. D=1400/1000mm (material)
Precio: 540.43
Te circular de diámetro principal 1400 mm con salida a 90º de 1000 mm, fabricada en chapa de acero galvanizado. Marca BRINNER modelo TC.

**TC1400-1120** Ud TE CIRCULAR A 90º CHAPA GALV. D=1400/1120mm (material)
Precio: 574.32
Te circular de diámetro principal 125 mm con salida a 90º de 100 mm, fabricada en chapa de acero galvanizado. Marca BRINNER modelo TC.

**TC1400-1250** Ud TE CIRCULAR A 90º CHAPA GALV. D=1400/1250mm (material)
Precio: 616.87
Te circular de diámetro principal 1400 mm con salida a 90º de 1250 mm, fabricada en chapa de acero galvanizado. Marca BRINNER modelo TC.

**TC1400-1400** Ud TE CIRCULAR A 90º CHAPA GALV. D=1400/1400mm (material)
Precio: 699.88
Te circular de diámetro principal 1400 mm con salida a 90º de 1400 mm, fabricada en chapa de acero galvanizado. Marca BRINNER modelo TC.

**TC1600-1000** Ud TE CIRCULAR A 90º CHAPA GALV. D=1600/1000mm (material)
Precio: 607.13
Te circular de diámetro principal 1600 mm con salida a 90º de 1000 mm, fabricada en chapa de acero galvanizado. Marca BRINNER modelo TC.

**TC1600-1120** Ud TE CIRCULAR A 90º CHAPA GALV. D=1600/1120mm (material)
Precio: 641.1
Te circular de diámetro principal 1600 mm con salida a 90º de 1120 mm, fabricada en chapa de acero galvanizado. Marca BRINNER modelo TC.

**TC1600-1250** Ud TE CIRCULAR A 90º CHAPA GALV. D=1600/1250mm (material)
Precio: 681.08
Te circular de diámetro principal 1600 mm con salida a 90º de 1250 mm, fabricada en chapa de acero galvanizado. Marca BRINNER modelo TC.

**TC1600-1400** Ud TE CIRCULAR A 90º CHAPA GALV. D=1600/1400mm (material)
Precio: 734.07
Te circular de diámetro principal 1600 mm con salida a 90º de 1400 mm, fabricada en chapa de acero galvanizado. Marca BRINNER modelo TC.

**TC1600-1600** Ud TE CIRCULAR A 90º CHAPA GALV. D=1600/1600mm (material)
Precio: 854.28
Te circular de diámetro principal 1600 mm con salida a 90º de 1600 mm, fabricada en chapa de acero galvanizado. Marca BRINNER modelo TC.

###### TCL TE CIRCULAR A 90º CHAPA GALV. CON JUNTA DE GOMA (21/12/2023)

**TCPL80-80** Ud TE CIRCULAR A 90º CHAPA GALV. D=80/80mm CON JUNTA DE GOMA (material; 11/03/2025)
Precio: 17.5
Te circular de diámetro principal 80 mm con salida a 90º de 80 mm, fabricada en chapa de acero galvanizado, con junta EPDM que permite dar a la instalación estanquidad clase D. Marca BRINNER modelo TCL.

**TCPL100-100** Ud TE CIRCULAR A 90º CHAPA GALV. D=100/100mm CON JUNTA DE GOMA (material; 11/03/2025)
Precio: 18.25
Te circular de diámetro principal 100 mm con salida a 90º de 100 mm, fabricada en chapa de acero galvanizado, con junta EPDM que permite dar a la instalación estanquidad clase D. Marca BRINNER modelo TCL.

**TCPL125-100** Ud TE CIRCULAR A 90º CHAPA GALV. D=125/100mm CON JUNTA DE GOMA (material)
Precio: 17.17
Te circular de diámetro principal 125 mm con salida a 90º de 100 mm, fabricada en chapa de acero galvanizado, con junta EPDM que permite dar a la instalación estanquidad clase D. Marca BRINNER modelo TCL.

**TCPL125-125** Ud TE CIRCULAR A 90º CHAPA GALV. D=125/125mm CON JUNTA DE GOMA (material; 21/12/2023)
Precio: 18.9
Te circular de diámetro principal 125 mm con salida a 90º de 125 mm, fabricada en chapa de acero galvanizado, con junta EPDM que permite dar a la instalación estanquidad clase D. Marca BRINNER modelo TCL.

**TCPL150-100** Ud TE CIRCULAR A 90º CHAPA GALV. D=150/100mm CON JUNTA DE GOMA (material)
Precio: 17.87
Te circular de diámetro principal 150 mm con salida a 90º de 100 mm, fabricada en chapa de acero galvanizado, con junta EPDM que permite dar a la instalación estanquidad clase D. Marca BRINNER modelo TCL.

**TCPL150-125** Ud TE CIRCULAR A 90º CHAPA GALV. D=150/125mm CON JUNTA DE GOMA (material; 11/03/2025)
Precio: 20.25
Te circular de diámetro principal 150 mm con salida a 90º de 125 mm, fabricada en chapa de acero galvanizado, con junta EPDM que permite dar a la instalación estanquidad clase D. Marca BRINNER modelo TCL.

**TCPL150-150** Ud TE CIRCULAR A 90º CHAPA GALV. D=150/150mm CON JUNTA DE GOMA (material; 11/03/2025)
Precio: 22.26
Te circular de diámetro principal 150 mm con salida a 90º de 150 mm, fabricada en chapa de acero galvanizado, con junta EPDM que permite dar a la instalación estanquidad clase D. Marca BRINNER modelo TCL.

**TCPL160-100** Ud TE CIRCULAR A 90º CHAPA GALV. D=160/100mm CON JUNTA DE GOMA (material; 11/03/2025)
Precio: 17.27
Te circular de diámetro principal 160 mm con salida a 90º de 100 mm, fabricada en chapa de acero galvanizado, con junta EPDM que permite dar a la instalación estanquidad clase D. Marca BRINNER modelo TCL.

**TCPL160-125** Ud TE CIRCULAR A 90º CHAPA GALV. D=160/125mm CON JUNTA DE GOMA (material)
Precio: 18.15
Te circular de diámetro principal 160 mm con salida a 90º de 125 mm, fabricada en chapa de acero galvanizado, con junta EPDM que permite dar a la instalación estanquidad clase D. Marca BRINNER modelo TCL.

**TCPL160-150** Ud TE CIRCULAR A 90º CHAPA GALV. D=160/150mm CON JUNTA DE GOMA (material; 21/12/2023)
Precio: 21.56
Te circular de diámetro principal 160 mm con salida a 90º de 150 mm, fabricada en chapa de acero galvanizado, con junta EPDM que permite dar a la instalación estanquidad clase D. Marca BRINNER modelo TCL.

**TCPL160-160** Ud TE CIRCULAR A 90º CHAPA GALV. D=160/160mm CON JUNTA DE GOMA (material; 21/12/2023)
Precio: 21.56
Te circular de diámetro principal 160 mm con salida a 90º de 160 mm, fabricada en chapa de acero galvanizado, con junta EPDM que permite dar a la instalación estanquidad clase D. Marca BRINNER modelo TCL.

**TCPL200-100** Ud TE CIRCULAR A 90º CHAPA GALV. D=200/100mm CON JUNTA DE GOMA (material; 11/03/2025)
Precio: 21.51
Te circular de diámetro principal 200 mm con salida a 90º de 100 mm, fabricada en chapa de acero galvanizado, con junta EPDM que permite dar a la instalación estanquidad clase D. Marca BRINNER modelo TCL.

**TCPL200-125** Ud TE CIRCULAR A 90º CHAPA GALV. D=200/125mm CON JUNTA DE GOMA (material; 11/03/2025)
Precio: 24.13
Te circular de diámetro principal 200 mm con salida a 90º de 125 mm, fabricada en chapa de acero galvanizado, con junta EPDM que permite dar a la instalación estanquidad clase D. Marca BRINNER modelo TCL.

**TCPL200-150** Ud TE CIRCULAR A 90º CHAPA GALV. D=200/150mm CON JUNTA DE GOMA (material; 11/03/2025)
Precio: 24.13
Te circular de diámetro principal 200 mm con salida a 90º de 150 mm, fabricada en chapa de acero galvanizado, con junta EPDM que permite dar a la instalación estanquidad clase D. Marca BRINNER modelo TCL.

**TCPL200-160** Ud TE CIRCULAR A 90º CHAPA GALV. D=200/160mm CON JUNTA DE GOMA (material; 21/12/2023)
Precio: 24.41
Te circular de diámetro principal 200 mm con salida a 90º de 160 mm, fabricada en chapa de acero galvanizado, con junta EPDM que permite dar a la instalación estanquidad clase D. Marca BRINNER modelo TCL.

**TCPL200-200** Ud TE CIRCULAR A 90º CHAPA GALV. D=200/200mm CON JUNTA DE GOMA (material; 21/12/2023)
Precio: 26.97
Te circular de diámetro principal 200 mm con salida a 90º de 200 mm, fabricada en chapa de acero galvanizado, con junta EPDM que permite dar a la instalación estanquidad clase D. Marca BRINNER modelo TCL.

**TCL250-100** Ud TE CIRCULAR A 90º CHAPA GALV. D=250/100mm CON JUNTA DE GOMA (material)
Precio: 56.71
Te circular de diámetro principal 250 mm con salida a 90º de 100 mm, fabricada en chapa de acero galvanizado, con junta EPDM que permite dar a la instalación estanquidad clase D. Marca BRINNER modelo TCL.

**TCL250-125** Ud TE CIRCULAR A 90º CHAPA GALV. D=250/125mm CON JUNTA DE GOMA (material)
Precio: 57.52
Te circular de diámetro principal 250 mm con salida a 90º de 125 mm, fabricada en chapa de acero galvanizado, con junta EPDM que permite dar a la instalación estanquidad clase D. Marca BRINNER modelo TCL.

**TCL250-150** Ud TE CIRCULAR A 90º CHAPA GALV. D=250/150mm CON JUNTA DE GOMA (material)
Precio: 58.46
Te circular de diámetro principal 250 mm con salida a 90º de 150 mm, fabricada en chapa de acero galvanizado, con junta EPDM que permite dar a la instalación estanquidad clase D. Marca BRINNER modelo TCL.

**TCL250-160** Ud TE CIRCULAR A 90º CHAPA GALV. D=250/160mm CON JUNTA DE GOMA (material)
Precio: 58.84
Te circular de diámetro principal 250 mm con salida a 90º de 160 mm, fabricada en chapa de acero galvanizado, con junta EPDM que permite dar a la instalación estanquidad clase D. Marca BRINNER modelo TCL.

**TCL250-200** Ud TE CIRCULAR A 90º CHAPA GALV. D=250/200mm CON JUNTA DE GOMA (material)
Precio: 60.79
Te circular de diámetro principal 250 mm con salida a 90º de 200 mm, fabricada en chapa de acero galvanizado, con junta EPDM que permite dar a la instalación estanquidad clase D. Marca BRINNER modelo TCL.

**TCL250-250** Ud TE CIRCULAR A 90º CHAPA GALV. D=250/250mm CON JUNTA DE GOMA (material)
Precio: 61.46
Te circular de diámetro principal 250 mm con salida a 90º de 250 mm, fabricada en chapa de acero galvanizado, con junta EPDM que permite dar a la instalación estanquidad clase D. Marca BRINNER modelo TCL.

**TCL300-100** Ud TE CIRCULAR A 90º CHAPA GALV. D=300/100mm CON JUNTA DE GOMA (material)
Precio: 68.13
Te circular de diámetro principal 300 mm con salida a 90º de 100 mm, fabricada en chapa de acero galvanizado, con junta EPDM que permite dar a la instalación estanquidad clase D. Marca BRINNER modelo TCL.

**TCL300-125** Ud TE CIRCULAR A 90º CHAPA GALV. D=300/125mm CON JUNTA DE GOMA (material)
Precio: 68.99
Te circular de diámetro principal 300 mm con salida a 90º de 125 mm, fabricada en chapa de acero galvanizado, con junta EPDM que permite dar a la instalación estanquidad clase D. Marca BRINNER modelo TCL.

**TCL300-150** Ud TE CIRCULAR A 90º CHAPA GALV. D=300/150mm CON JUNTA DE GOMA (material)
Precio: 70
Te circular de diámetro principal 300 mm con salida a 90º de 150 mm, fabricada en chapa de acero galvanizado, con junta EPDM que permite dar a la instalación estanquidad clase D. Marca BRINNER modelo TCL.

**TCL300-160** Ud TE CIRCULAR A 90º CHAPA GALV. D=300/160mm CON JUNTA DE GOMA (material)
Precio: 70.39
Te circular de diámetro principal 300 mm con salida a 90º de 160 mm, fabricada en chapa de acero galvanizado, con junta EPDM que permite dar a la instalación estanquidad clase D. Marca BRINNER modelo TCL.

**TCL300-200** Ud TE CIRCULAR A 90º CHAPA GALV. D=300/200mm CON JUNTA DE GOMA (material)
Precio: 72.37
Te circular de diámetro principal 300 mm con salida a 90º de 200 mm, fabricada en chapa de acero galvanizado, con junta EPDM que permite dar a la instalación estanquidad clase D. Marca BRINNER modelo TCL.

**TCL300-250** Ud TE CIRCULAR A 90º CHAPA GALV. D=300/250mm CON JUNTA DE GOMA (material)
Precio: 73.34
Te circular de diámetro principal 300 mm con salida a 90º de 250 mm, fabricada en chapa de acero galvanizado, con junta EPDM que permite dar a la instalación estanquidad clase D. Marca BRINNER modelo TCL.

**TCL300-300** Ud TE CIRCULAR A 90º CHAPA GALV. D=300/300mm CON JUNTA DE GOMA (material)
Precio: 76.75
Te circular de diámetro principal 300 mm con salida a 90º de 300 mm, fabricada en chapa de acero galvanizado, con junta EPDM que permite dar a la instalación estanquidad clase D. Marca BRINNER modelo TCL.

**TCL315-100** Ud TE CIRCULAR A 90º CHAPA GALV. D=315/100mm CON JUNTA DE GOMA (material)
Precio: 70.85
Te circular de diámetro principal 315 mm con salida a 90º de 100 mm, fabricada en chapa de acero galvanizado, con junta EPDM que permite dar a la instalación estanquidad clase D. Marca BRINNER modelo TCL.

**TCL315-125** Ud TE CIRCULAR A 90º CHAPA GALV. D=315/125mm CON JUNTA DE GOMA (material)
Precio: 71.73
Te circular de diámetro principal 315 mm con salida a 90º de 125 mm, fabricada en chapa de acero galvanizado, con junta EPDM que permite dar a la instalación estanquidad clase D. Marca BRINNER modelo TCL.

**TCL315-150** Ud TE CIRCULAR A 90º CHAPA GALV. D=315/150mm CON JUNTA DE GOMA (material)
Precio: 72.75
Te circular de diámetro principal 315 mm con salida a 90º de 150 mm, fabricada en chapa de acero galvanizado, con junta EPDM que permite dar a la instalación estanquidad clase D. Marca BRINNER modelo TCL.

**TCL315-160** Ud TE CIRCULAR A 90º CHAPA GALV. D=315/160mm CON JUNTA DE GOMA (material)
Precio: 73.15
Te circular de diámetro principal 315 mm con salida a 90º de 160 mm, fabricada en chapa de acero galvanizado, con junta EPDM que permite dar a la instalación estanquidad clase D. Marca BRINNER modelo TCL.

**TCL315-200** Ud TE CIRCULAR A 90º CHAPA GALV. D=315/200mm CON JUNTA DE GOMA (material)
Precio: 75.16
Te circular de diámetro principal 315 mm con salida a 90º de 200 mm, fabricada en chapa de acero galvanizado, con junta EPDM que permite dar a la instalación estanquidad clase D. Marca BRINNER modelo TCL.

**TCL315-250** Ud TE CIRCULAR A 90º CHAPA GALV. D=315/250mm CON JUNTA DE GOMA (material)
Precio: 75.24
Te circular de diámetro principal 315 mm con salida a 90º de 250 mm, fabricada en chapa de acero galvanizado, con junta EPDM que permite dar a la instalación estanquidad clase D. Marca BRINNER modelo TCL.

**TCL315-300** Ud TE CIRCULAR A 90º CHAPA GALV. D=315/300mm CON JUNTA DE GOMA (material)
Precio: 78.91
Te circular de diámetro principal 315 mm con salida a 90º de 300 mm, fabricada en chapa de acero galvanizado, con junta EPDM que permite dar a la instalación estanquidad clase D. Marca BRINNER modelo TCL.

**TCL315-315** Ud TE CIRCULAR A 90º CHAPA GALV. D=315/315mm CON JUNTA DE GOMA (material)
Precio: 80.37
Te circular de diámetro principal 315 mm con salida a 90º de 315 mm, fabricada en chapa de acero galvanizado, con junta EPDM que permite dar a la instalación estanquidad clase D. Marca BRINNER modelo TCL.

**TCL355-160** Ud TE CIRCULAR A 90º CHAPA GALV. D=355/160mm CON JUNTA DE GOMA (material)
Precio: 81.07
Te circular de diámetro principal 355 mm con salida a 90º de 160 mm, fabricada en chapa de acero galvanizado, con junta EPDM que permite dar a la instalación estanquidad clase D. Marca BRINNER modelo TCL.

**TCL355-200** Ud TE CIRCULAR A 90º CHAPA GALV. D=355/200mm CON JUNTA DE GOMA (material)
Precio: 83.14
Te circular de diámetro principal 355 mm con salida a 90º de 200 mm, fabricada en chapa de acero galvanizado, con junta EPDM que permite dar a la instalación estanquidad clase D. Marca BRINNER modelo TCL.

**TCL355-250** Ud TE CIRCULAR A 90º CHAPA GALV. D=355/250mm CON JUNTA DE GOMA (material)
Precio: 83.25
Te circular de diámetro principal 355 mm con salida a 90º de 250 mm, fabricada en chapa de acero galvanizado, con junta EPDM que permite dar a la instalación estanquidad clase D. Marca BRINNER modelo TCL.

**TCL355-300** Ud TE CIRCULAR A 90º CHAPA GALV. D=355/300mm CON JUNTA DE GOMA (material)
Precio: 86.71
Te circular de diámetro principal 355 mm con salida a 90º de 300 mm, fabricada en chapa de acero galvanizado, con junta EPDM que permite dar a la instalación estanquidad clase D. Marca BRINNER modelo TCL.

**TCL355-315** Ud TE CIRCULAR A 90º CHAPA GALV. D=355/315mm CON JUNTA DE GOMA (material)
Precio: 87.5
Te circular de diámetro principal 355 mm con salida a 90º de 315 mm, fabricada en chapa de acero galvanizado, con junta EPDM que permite dar a la instalación estanquidad clase D. Marca BRINNER modelo TCL.

**TCL355-355** Ud TE CIRCULAR A 90º CHAPA GALV. D=355/355mm CON JUNTA DE GOMA (material)
Precio: 91.02
Te circular de diámetro principal 355 mm con salida a 90º de 355 mm, fabricada en chapa de acero galvanizado, con junta EPDM que permite dar a la instalación estanquidad clase D. Marca BRINNER modelo TCL.

**TCL400-160** Ud TE CIRCULAR A 90º CHAPA GALV. D=400/160mm CON JUNTA DE GOMA (material)
Precio: 93.73
Te circular de diámetro principal 400 mm con salida a 90º de 160 mm, fabricada en chapa de acero galvanizado, con junta EPDM que permite dar a la instalación estanquidad clase D. Marca BRINNER modelo TCL.

**TCL400-200** Ud TE CIRCULAR A 90º CHAPA GALV. D=400/200mm CON JUNTA DE GOMA (material)
Precio: 96.13
Te circular de diámetro principal 400 mm con salida a 90º de 200 mm, fabricada en chapa de acero galvanizado, con junta EPDM que permite dar a la instalación estanquidad clase D. Marca BRINNER modelo TCL.

**TCL400-250** Ud TE CIRCULAR A 90º CHAPA GALV. D=400/250mm CON JUNTA DE GOMA (material)
Precio: 96.65
Te circular de diámetro principal 400 mm con salida a 90º de 250 mm, fabricada en chapa de acero galvanizado, con junta EPDM que permite dar a la instalación estanquidad clase D. Marca BRINNER modelo TCL.

**TCL400-300** Ud TE CIRCULAR A 90º CHAPA GALV. D=400/300mm CON JUNTA DE GOMA (material)
Precio: 100.47
Te circular de diámetro principal 400 mm con salida a 90º de 300 mm, fabricada en chapa de acero galvanizado, con junta EPDM que permite dar a la instalación estanquidad clase D. Marca BRINNER modelo TCL.

**TCL400-315** Ud TE CIRCULAR A 90º CHAPA GALV. D=400/315mm CON JUNTA DE GOMA (material)
Precio: 101.34
Te circular de diámetro principal 400 mm con salida a 90º de 315 mm, fabricada en chapa de acero galvanizado, con junta EPDM que permite dar a la instalación estanquidad clase D. Marca BRINNER modelo TCL.

**TCL400-355** Ud TE CIRCULAR A 90º CHAPA GALV. D=400/355mm CON JUNTA DE GOMA (material)
Precio: 104.2
Te circular de diámetro principal 400 mm con salida a 90º de 355 mm, fabricada en chapa de acero galvanizado, con junta EPDM que permite dar a la instalación estanquidad clase D. Marca BRINNER modelo TCL.

**TCL400-400** Ud TE CIRCULAR A 90º CHAPA GALV. D=400/400mm CON JUNTA DE GOMA (material)
Precio: 109.36
Te circular de diámetro principal 400 mm con salida a 90º de 400 mm, fabricada en chapa de acero galvanizado, con junta EPDM que permite dar a la instalación estanquidad clase D. Marca BRINNER modelo TCL.

**TCL450-200** Ud TE CIRCULAR A 90º CHAPA GALV. D=450/200mm CON JUNTA DE GOMA (material)
Precio: 107.47
Te circular de diámetro principal 450 mm con salida a 90º de 200 mm, fabricada en chapa de acero galvanizado, con junta EPDM que permite dar a la instalación estanquidad clase D. Marca BRINNER modelo TCL.

**TCL450-250** Ud TE CIRCULAR A 90º CHAPA GALV. D=450/250mm CON JUNTA DE GOMA (material)
Precio: 108.18
Te circular de diámetro principal 450 mm con salida a 90º de 250 mm, fabricada en chapa de acero galvanizado, con junta EPDM que permite dar a la instalación estanquidad clase D. Marca BRINNER modelo TCL.

**TCL450-300** Ud TE CIRCULAR A 90º CHAPA GALV. D=450/300mm CON JUNTA DE GOMA (material)
Precio: 112.13
Te circular de diámetro principal 450 mm con salida a 90º de 300 mm, fabricada en chapa de acero galvanizado, con junta EPDM que permite dar a la instalación estanquidad clase D. Marca BRINNER modelo TCL.

**TCL450-315** Ud TE CIRCULAR A 90º CHAPA GALV. D=450/315mm CON JUNTA DE GOMA (material)
Precio: 113.02
Te circular de diámetro principal 450 mm con salida a 90º de 315 mm, fabricada en chapa de acero galvanizado, con junta EPDM que permite dar a la instalación estanquidad clase D. Marca BRINNER modelo TCL.

**TCL450-355** Ud TE CIRCULAR A 90º CHAPA GALV. D=450/355mm CON JUNTA DE GOMA (material)
Precio: 115.82
Te circular de diámetro principal 450 mm con salida a 90º de 355 mm, fabricada en chapa de acero galvanizado, con junta EPDM que permite dar a la instalación estanquidad clase D. Marca BRINNER modelo TCL.

**TCL450-400** Ud TE CIRCULAR A 90º CHAPA GALV. D=450/400mm CON JUNTA DE GOMA (material)
Precio: 119.53
Te circular de diámetro principal 450 mm con salida a 90º de 400 mm, fabricada en chapa de acero galvanizado, con junta EPDM que permite dar a la instalación estanquidad clase D. Marca BRINNER modelo TCL.

**TCL450-450** Ud TE CIRCULAR A 90º CHAPA GALV. D=450/450mm CON JUNTA DE GOMA (material)
Precio: 126.13
Te circular de diámetro principal 450 mm con salida a 90º de 450 mm, fabricada en chapa de acero galvanizado, con junta EPDM que permite dar a la instalación estanquidad clase D. Marca BRINNER modelo TCL.

**TCL500-200** Ud TE CIRCULAR A 90º CHAPA GALV. D=500/200mm CON JUNTA DE GOMA (material)
Precio: 117.47
Te circular de diámetro principal 500 mm con salida a 90º de 200 mm, fabricada en chapa de acero galvanizado, con junta EPDM que permite dar a la instalación estanquidad clase D. Marca BRINNER modelo TCL.

**TCL500-250** Ud TE CIRCULAR A 90º CHAPA GALV. D=500/250mm CON JUNTA DE GOMA (material)
Precio: 118.32
Te circular de diámetro principal 500 mm con salida a 90º de 250 mm, fabricada en chapa de acero galvanizado, con junta EPDM que permite dar a la instalación estanquidad clase D. Marca BRINNER modelo TCL.

**TCL500-300** Ud TE CIRCULAR A 90º CHAPA GALV. D=500/300mm CON JUNTA DE GOMA (material)
Precio: 122.37
Te circular de diámetro principal 500 mm con salida a 90º de 300 mm, fabricada en chapa de acero galvanizado, con junta EPDM que permite dar a la instalación estanquidad clase D. Marca BRINNER modelo TCL.

**TCL500-315** Ud TE CIRCULAR A 90º CHAPA GALV. D=500/315mm CON JUNTA DE GOMA (material)
Precio: 123.28
Te circular de diámetro principal 500 mm con salida a 90º de 315 mm, fabricada en chapa de acero galvanizado, con junta EPDM que permite dar a la instalación estanquidad clase D. Marca BRINNER modelo TCL.

**TCL500-355** Ud TE CIRCULAR A 90º CHAPA GALV. D=500/355mm CON JUNTA DE GOMA (material)
Precio: 126.08
Te circular de diámetro principal 500 mm con salida a 90º de 355 mm, fabricada en chapa de acero galvanizado, con junta EPDM que permite dar a la instalación estanquidad clase D. Marca BRINNER modelo TCL.

**TCL500-400** Ud TE CIRCULAR A 90º CHAPA GALV. D=500/400mm CON JUNTA DE GOMA (material)
Precio: 129.66
Te circular de diámetro principal 500 mm con salida a 90º de 400 mm, fabricada en chapa de acero galvanizado, con junta EPDM que permite dar a la instalación estanquidad clase D. Marca BRINNER modelo TCL.

**TCL500-450** Ud TE CIRCULAR A 90º CHAPA GALV. D=500/450mm CON JUNTA DE GOMA (material)
Precio: 134.39
Te circular de diámetro principal 500 mm con salida a 90º de 450 mm, fabricada en chapa de acero galvanizado, con junta EPDM que permite dar a la instalación estanquidad clase D. Marca BRINNER modelo TCL.

**TCL500-500** Ud TE CIRCULAR A 90º CHAPA GALV. D=500/500mm CON JUNTA DE GOMA (material)
Precio: 141.25
Te circular de diámetro principal 500 mm con salida a 90º de 500 mm, fabricada en chapa de acero galvanizado, con junta EPDM que permite dar a la instalación estanquidad clase D. Marca BRINNER modelo TCL.

**TCL560-250** Ud TE CIRCULAR A 90º CHAPA GALV. D=560/250mm CON JUNTA DE GOMA (material)
Precio: 152.97
Te circular de diámetro principal 560 mm con salida a 90º de 250 mm, fabricada en chapa de acero galvanizado, con junta EPDM que permite dar a la instalación estanquidad clase D. Marca BRINNER modelo TCL.

**TCL560-300** Ud TE CIRCULAR A 90º CHAPA GALV. D=560/300mm CON JUNTA DE GOMA (material)
Precio: 157.17
Te circular de diámetro principal 560 mm con salida a 90º de 300 mm, fabricada en chapa de acero galvanizado, con junta EPDM que permite dar a la instalación estanquidad clase D. Marca BRINNER modelo TCL.

**TCL560-315** Ud TE CIRCULAR A 90º CHAPA GALV. D=560/315mm CON JUNTA DE GOMA (material)
Precio: 158.11
Te circular de diámetro principal 560 mm con salida a 90º de 315 mm, fabricada en chapa de acero galvanizado, con junta EPDM que permite dar a la instalación estanquidad clase D. Marca BRINNER modelo TCL.

**TCL560-355** Ud TE CIRCULAR A 90º CHAPA GALV. D=560/355mm CON JUNTA DE GOMA (material)
Precio: 160.99
Te circular de diámetro principal 560 mm con salida a 90º de 355 mm, fabricada en chapa de acero galvanizado, con junta EPDM que permite dar a la instalación estanquidad clase D. Marca BRINNER modelo TCL.

**TCL560-400** Ud TE CIRCULAR A 90º CHAPA GALV. D=560/400mm CON JUNTA DE GOMA (material)
Precio: 164.57
Te circular de diámetro principal 560 mm con salida a 90º de 400 mm, fabricada en chapa de acero galvanizado, con junta EPDM que permite dar a la instalación estanquidad clase D. Marca BRINNER modelo TCL.

**TCL560-450** Ud TE CIRCULAR A 90º CHAPA GALV. D=560/450mm CON JUNTA DE GOMA (material)
Precio: 169.08
Te circular de diámetro principal 560 mm con salida a 90º de 450 mm, fabricada en chapa de acero galvanizado, con junta EPDM que permite dar a la instalación estanquidad clase D. Marca BRINNER modelo TCL.

**TCL560-500** Ud TE CIRCULAR A 90º CHAPA GALV. D=560/500mm CON JUNTA DE GOMA (material)
Precio: 173.65
Te circular de diámetro principal 560 mm con salida a 90º de 500 mm, fabricada en chapa de acero galvanizado, con junta EPDM que permite dar a la instalación estanquidad clase D. Marca BRINNER modelo TCL.

**TCL560-560** Ud TE CIRCULAR A 90º CHAPA GALV. D=560/560mm CON JUNTA DE GOMA (material)
Precio: 187.26
Te circular de diámetro principal 560 mm con salida a 90º de 560 mm, fabricada en chapa de acero galvanizado, con junta EPDM que permite dar a la instalación estanquidad clase D. Marca BRINNER modelo TCL.

**TCL630-250** Ud TE CIRCULAR A 90º CHAPA GALV. D=630/250mm CON JUNTA DE GOMA (material)
Precio: 170.29
Te circular de diámetro principal 630 mm con salida a 90º de 250 mm, fabricada en chapa de acero galvanizado, con junta EPDM que permite dar a la instalación estanquidad clase D. Marca BRINNER modelo TCL.

**TCL630-300** Ud TE CIRCULAR A 90º CHAPA GALV. D=630/300mm CON JUNTA DE GOMA (material)
Precio: 174.67
Te circular de diámetro principal 630 mm con salida a 90º de 300 mm, fabricada en chapa de acero galvanizado, con junta EPDM que permite dar a la instalación estanquidad clase D. Marca BRINNER modelo TCL.

**TCL630-315** Ud TE CIRCULAR A 90º CHAPA GALV. D=630/315mm CON JUNTA DE GOMA (material)
Precio: 175.67
Te circular de diámetro principal 630 mm con salida a 90º de 315 mm, fabricada en chapa de acero galvanizado, con junta EPDM que permite dar a la instalación estanquidad clase D. Marca BRINNER modelo TCL.

**TCL630-355** Ud TE CIRCULAR A 90º CHAPA GALV. D=630/355mm CON JUNTA DE GOMA (material)
Precio: 178.67
Te circular de diámetro principal 630 mm con salida a 90º de 355 mm, fabricada en chapa de acero galvanizado, con junta EPDM que permite dar a la instalación estanquidad clase D. Marca BRINNER modelo TCL.

**TCL630-400** Ud TE CIRCULAR A 90º CHAPA GALV. D=630/400mm CON JUNTA DE GOMA (material)
Precio: 182.33
Te circular de diámetro principal 630 mm con salida a 90º de 400 mm, fabricada en chapa de acero galvanizado, con junta EPDM que permite dar a la instalación estanquidad clase D. Marca BRINNER modelo TCL.

**TCL630-450** Ud TE CIRCULAR A 90º CHAPA GALV. D=630/450mm CON JUNTA DE GOMA (material)
Precio: 186.85
Te circular de diámetro principal 630 mm con salida a 90º de 450 mm, fabricada en chapa de acero galvanizado, con junta EPDM que permite dar a la instalación estanquidad clase D. Marca BRINNER modelo TCL.

**TCL630-500** Ud TE CIRCULAR A 90º CHAPA GALV. D=630/500mm CON JUNTA DE GOMA (material)
Precio: 191.18
Te circular de diámetro principal 630 mm con salida a 90º de 500 mm, fabricada en chapa de acero galvanizado, con junta EPDM que permite dar a la instalación estanquidad clase D. Marca BRINNER modelo TCL.

**TCL630-560** Ud TE CIRCULAR A 90º CHAPA GALV. D=630/560mm CON JUNTA DE GOMA (material)
Precio: 201.85
Te circular de diámetro principal 630 mm con salida a 90º de 560 mm, fabricada en chapa de acero galvanizado, con junta EPDM que permite dar a la instalación estanquidad clase D. Marca BRINNER modelo TCL.

**TCL630-630** Ud TE CIRCULAR A 90º CHAPA GALV. D=630/630mm CON JUNTA DE GOMA (material)
Precio: 214.01
Te circular de diámetro principal 630 mm con salida a 90º de 630 mm, fabricada en chapa de acero galvanizado, con junta EPDM que permite dar a la instalación estanquidad clase D. Marca BRINNER modelo TCL.

**TCL710-315** Ud TE CIRCULAR A 90º CHAPA GALV. D=710/315mm CON JUNTA DE GOMA (material)
Precio: 201.32
Te circular de diámetro principal 710 mm con salida a 90º de 315 mm, fabricada en chapa de acero galvanizado, con junta EPDM que permite dar a la instalación estanquidad clase D. Marca BRINNER modelo TCL.

**TCL710-355** Ud TE CIRCULAR A 90º CHAPA GALV. D=710/355mm CON JUNTA DE GOMA (material)
Precio: 204.92
Te circular de diámetro principal 710 mm con salida a 90º de 355 mm, fabricada en chapa de acero galvanizado, con junta EPDM que permite dar a la instalación estanquidad clase D. Marca BRINNER modelo TCL.

**TCL710-400** Ud TE CIRCULAR A 90º CHAPA GALV. D=710/400mm CON JUNTA DE GOMA (material)
Precio: 209.26
Te circular de diámetro principal 710 mm con salida a 90º de 400 mm, fabricada en chapa de acero galvanizado, con junta EPDM que permite dar a la instalación estanquidad clase D. Marca BRINNER modelo TCL.

**TCL710-450** Ud TE CIRCULAR A 90º CHAPA GALV. D=710/450mm CON JUNTA DE GOMA (material)
Precio: 214.49
Te circular de diámetro principal 710 mm con salida a 90º de 450 mm, fabricada en chapa de acero galvanizado, con junta EPDM que permite dar a la instalación estanquidad clase D. Marca BRINNER modelo TCL.

**TCL710-500** Ud TE CIRCULAR A 90º CHAPA GALV. D=710/500mm CON JUNTA DE GOMA (material)
Precio: 219.49
Te circular de diámetro principal 710 mm con salida a 90º de 500 mm, fabricada en chapa de acero galvanizado, con junta EPDM que permite dar a la instalación estanquidad clase D. Marca BRINNER modelo TCL.

**TCL710-560** Ud TE CIRCULAR A 90º CHAPA GALV. D=710/560mm CON JUNTA DE GOMA (material)
Precio: 226.16
Te circular de diámetro principal 710 mm con salida a 90º de 560 mm, fabricada en chapa de acero galvanizado, con junta EPDM que permite dar a la instalación estanquidad clase D. Marca BRINNER modelo TCL.

**TCL710-630** Ud TE CIRCULAR A 90º CHAPA GALV. D=710/630mm CON JUNTA DE GOMA (material)
Precio: 240.3
Te circular de diámetro principal 710 mm con salida a 90º de 630 mm, fabricada en chapa de acero galvanizado, con junta EPDM que permite dar a la instalación estanquidad clase D. Marca BRINNER modelo TCL.

**TCL710-710** Ud TE CIRCULAR A 90º CHAPA GALV. D=710/710mm CON JUNTA DE GOMA (material)
Precio: 257.94
Te circular de diámetro principal 710 mm con salida a 90º de 710 mm, fabricada en chapa de acero galvanizado, con junta EPDM que permite dar a la instalación estanquidad clase D. Marca BRINNER modelo TCL.

**TCL800-315** Ud TE CIRCULAR A 90º CHAPA GALV. D=800/315mm CON JUNTA DE GOMA (material)
Precio: 224.62
Te circular de diámetro principal 800 mm con salida a 90º de 315 mm, fabricada en chapa de acero galvanizado, con junta EPDM que permite dar a la instalación estanquidad clase D. Marca BRINNER modelo TCL.

**TCL800-355** Ud TE CIRCULAR A 90º CHAPA GALV. D=800/355mm CON JUNTA DE GOMA (material)
Precio: 228.46
Te circular de diámetro principal 800 mm con salida a 90º de 355 mm, fabricada en chapa de acero galvanizado, con junta EPDM que permite dar a la instalación estanquidad clase D. Marca BRINNER modelo TCL.

**TCL800-400** Ud TE CIRCULAR A 90º CHAPA GALV. D=800/400mm CON JUNTA DE GOMA (material)
Precio: 233.05
Te circular de diámetro principal 800 mm con salida a 90º de 400 mm, fabricada en chapa de acero galvanizado, con junta EPDM que permite dar a la instalación estanquidad clase D. Marca BRINNER modelo TCL.

**TCL800-450** Ud TE CIRCULAR A 90º CHAPA GALV. D=800/450mm CON JUNTA DE GOMA (material)
Precio: 238.51
Te circular de diámetro principal 800 mm con salida a 90º de 450 mm, fabricada en chapa de acero galvanizado, con junta EPDM que permite dar a la instalación estanquidad clase D. Marca BRINNER modelo TCL.

**TCL800-500** Ud TE CIRCULAR A 90º CHAPA GALV. D=800/500mm CON JUNTA DE GOMA (material)
Precio: 243.66
Te circular de diámetro principal 800 mm con salida a 90º de 500 mm, fabricada en chapa de acero galvanizado, con junta EPDM que permite dar a la instalación estanquidad clase D. Marca BRINNER modelo TCL.

**TCL800-560** Ud TE CIRCULAR A 90º CHAPA GALV. D=800/560mm CON JUNTA DE GOMA (material)
Precio: 254.94
Te circular de diámetro principal 800 mm con salida a 90º de 560 mm, fabricada en chapa de acero galvanizado, con junta EPDM que permite dar a la instalación estanquidad clase D. Marca BRINNER modelo TCL.

**TCL800-630** Ud TE CIRCULAR A 90º CHAPA GALV. D=800/630mm CON JUNTA DE GOMA (material)
Precio: 264.11
Te circular de diámetro principal 800 mm con salida a 90º de 630 mm, fabricada en chapa de acero galvanizado, con junta EPDM que permite dar a la instalación estanquidad clase D. Marca BRINNER modelo TCL.

**TCL800-710** Ud TE CIRCULAR A 90º CHAPA GALV. D=800/710mm CON JUNTA DE GOMA (material)
Precio: 276.21
Te circular de diámetro principal 800 mm con salida a 90º de 710 mm, fabricada en chapa de acero galvanizado, con junta EPDM que permite dar a la instalación estanquidad clase D. Marca BRINNER modelo TCL.

**TCL800-800** Ud TE CIRCULAR A 90º CHAPA GALV. D=800/800mm CON JUNTA DE GOMA (material)
Precio: 298.23
Te circular de diámetro principal 800 mm con salida a 90º de 800 mm, fabricada en chapa de acero galvanizado, con junta EPDM que permite dar a la instalación estanquidad clase D. Marca BRINNER modelo TCL.

**TCL900-400** Ud TE CIRCULAR A 90º CHAPA GALV. D=900/400mm CON JUNTA DE GOMA (material)
Precio: 259.59
Te circular de diámetro principal 900 mm con salida a 90º de 400 mm, fabricada en chapa de acero galvanizado, con junta EPDM que permite dar a la instalación estanquidad clase D. Marca BRINNER modelo TCL.

**TCL900-450** Ud TE CIRCULAR A 90º CHAPA GALV. D=900/450mm CON JUNTA DE GOMA (material)
Precio: 265.35
Te circular de diámetro principal 900 mm con salida a 90º de 450 mm, fabricada en chapa de acero galvanizado, con junta EPDM que permite dar a la instalación estanquidad clase D. Marca BRINNER modelo TCL.

**TCL900-500** Ud TE CIRCULAR A 90º CHAPA GALV. D=900/500mm CON JUNTA DE GOMA (material)
Precio: 270.75
Te circular de diámetro principal 900 mm con salida a 90º de 500 mm, fabricada en chapa de acero galvanizado, con junta EPDM que permite dar a la instalación estanquidad clase D. Marca BRINNER modelo TCL.

**TCL900-560** Ud TE CIRCULAR A 90º CHAPA GALV. D=900/560mm CON JUNTA DE GOMA (material)
Precio: 282.25
Te circular de diámetro principal 900 mm con salida a 90º de 560 mm, fabricada en chapa de acero galvanizado, con junta EPDM que permite dar a la instalación estanquidad clase D. Marca BRINNER modelo TCL.

**TCL900-630** Ud TE CIRCULAR A 90º CHAPA GALV. D=900/630mm CON JUNTA DE GOMA (material)
Precio: 291.46
Te circular de diámetro principal 900 mm con salida a 90º de 630 mm, fabricada en chapa de acero galvanizado, con junta EPDM que permite dar a la instalación estanquidad clase D. Marca BRINNER modelo TCL.

**TCL900-710** Ud TE CIRCULAR A 90º CHAPA GALV. D=900/710mm CON JUNTA DE GOMA (material)
Precio: 305.95
Te circular de diámetro principal 900 mm con salida a 90º de 710 mm, fabricada en chapa de acero galvanizado, con junta EPDM que permite dar a la instalación estanquidad clase D. Marca BRINNER modelo TCL.

**TCL900-800** Ud TE CIRCULAR A 90º CHAPA GALV. D=900/800mm CON JUNTA DE GOMA (material)
Precio: 318.04
Te circular de diámetro principal 900 mm con salida a 90º de 800 mm, fabricada en chapa de acero galvanizado, con junta EPDM que permite dar a la instalación estanquidad clase D. Marca BRINNER modelo TCL.

**TCL900-900** Ud TE CIRCULAR A 90º CHAPA GALV. D=900/900mm CON JUNTA DE GOMA (material)
Precio: 345.32
Te circular de diámetro principal 900 mm con salida a 90º de 900 mm, fabricada en chapa de acero galvanizado, con junta EPDM que permite dar a la instalación estanquidad clase D. Marca BRINNER modelo TCL.

**TCL1000-400** Ud TE CIRCULAR A 90º CHAPA GALV. D=1000/400mm CON JUNTA DE GOMA (material)
Precio: 337.22
Te circular de diámetro principal 1000 mm con salida a 90º de 400 mm, fabricada en chapa de acero galvanizado, con junta EPDM que permite dar a la instalación estanquidad clase D. Marca BRINNER modelo TCL.

**TCL1000-450** Ud TE CIRCULAR A 90º CHAPA GALV. D=1000/450mm CON JUNTA DE GOMA (material)
Precio: 344.01
Te circular de diámetro principal 1000 mm con salida a 90º de 450 mm, fabricada en chapa de acero galvanizado, con junta EPDM que permite dar a la instalación estanquidad clase D. Marca BRINNER modelo TCL.

**TCL1000-500** Ud TE CIRCULAR A 90º CHAPA GALV. D=1000/500mm CON JUNTA DE GOMA (material)
Precio: 350.44
Te circular de diámetro principal 1000 mm con salida a 90º de 500 mm, fabricada en chapa de acero galvanizado, con junta EPDM que permite dar a la instalación estanquidad clase D. Marca BRINNER modelo TCL.

**TCL1000-560** Ud TE CIRCULAR A 90º CHAPA GALV. D=1000/560mm CON JUNTA DE GOMA (material)
Precio: 363.14
Te circular de diámetro principal 1000 mm con salida a 90º de 560 mm, fabricada en chapa de acero galvanizado, con junta EPDM que permite dar a la instalación estanquidad clase D. Marca BRINNER modelo TCL.

**TCL1000-630** Ud TE CIRCULAR A 90º CHAPA GALV. D=1000/630mm CON JUNTA DE GOMA (material)
Precio: 373.71
Te circular de diámetro principal 1000 mm con salida a 90º de 630 mm, fabricada en chapa de acero galvanizado, con junta EPDM que permite dar a la instalación estanquidad clase D. Marca BRINNER modelo TCL.

**TCL1000-710** Ud TE CIRCULAR A 90º CHAPA GALV. D=1000/710mm CON JUNTA DE GOMA (material)
Precio: 386.7
Te circular de diámetro principal 100 mm con salida a 90º de 710 mm, fabricada en chapa de acero galvanizado, con junta EPDM que permite dar a la instalación estanquidad clase D. Marca BRINNER modelo TCL.

**TCL1000-800** Ud TE CIRCULAR A 90º CHAPA GALV. D=1000/800mm CON JUNTA DE GOMA (material)
Precio: 402.73
Te circular de diámetro principal 1000 mm con salida a 90º de 800 mm, fabricada en chapa de acero galvanizado, con junta EPDM que permite dar a la instalación estanquidad clase D. Marca BRINNER modelo TCL.

**TCL1000-900** Ud TE CIRCULAR A 90º CHAPA GALV. D=1000/900mm CON JUNTA DE GOMA (material)
Precio: 423.56
Te circular de diámetro principal 1000 mm con salida a 90º de 900 mm, fabricada en chapa de acero galvanizado, con junta EPDM que permite dar a la instalación estanquidad clase D. Marca BRINNER modelo TCL.

**TCL1000-1000** Ud TE CIRCULAR A 90º CHAPA GALV. D=1000/1000mm CON JUNTA DE GOMA (material)
Precio: 465.6
Te circular de diámetro principal 1000 mm con salida a 90º de 1000 mm, fabricada en chapa de acero galvanizado, con junta EPDM que permite dar a la instalación estanquidad clase D. Marca BRINNER modelo TCL.

**TCL1120-500** Ud TE CIRCULAR A 90º CHAPA GALV. D=1120/500mm CON JUNTA DE GOMA (material)
Precio: 408.51
Te circular de diámetro principal 1120 mm con salida a 90º de 500 mm, fabricada en chapa de acero galvanizado, con junta EPDM que permite dar a la instalación estanquidad clase D. Marca BRINNER modelo TCL.

**TCL1120-560** Ud TE CIRCULAR A 90º CHAPA GALV. D=1120/560mm CON JUNTA DE GOMA (material)
Precio: 423.64
Te circular de diámetro principal 1120 mm con salida a 90º de 560 mm, fabricada en chapa de acero galvanizado, con junta EPDM que permite dar a la instalación estanquidad clase D. Marca BRINNER modelo TCL.

**TCL1120-630** Ud TE CIRCULAR A 90º CHAPA GALV. D=1120/630mm CON JUNTA DE GOMA (material)
Precio: 437.04
Te circular de diámetro principal 1120 mm con salida a 90º de 630 mm, fabricada en chapa de acero galvanizado, con junta EPDM que permite dar a la instalación estanquidad clase D. Marca BRINNER modelo TCL.

**TCL1120-710** Ud TE CIRCULAR A 90º CHAPA GALV. D=1120/710mm CON JUNTA DE GOMA (material)
Precio: 453.24
Te circular de diámetro principal 1120 mm con salida a 90º de 710 mm, fabricada en chapa de acero galvanizado, con junta EPDM que permite dar a la instalación estanquidad clase D. Marca BRINNER modelo TCL.

**TCL1120-800** Ud TE CIRCULAR A 90º CHAPA GALV. D=1120/800mm CON JUNTA DE GOMA (material)
Precio: 472.75
Te circular de diámetro principal 1120 mm con salida a 90º de 800 mm, fabricada en chapa de acero galvanizado, con junta EPDM que permite dar a la instalación estanquidad clase D. Marca BRINNER modelo TCL.

**TCL1120-900** Ud TE CIRCULAR A 90º CHAPA GALV. D=1120/900mm CON JUNTA DE GOMA (material)
Precio: 496.72
Te circular de diámetro principal 1120 mm con salida a 90º de 900 mm, fabricada en chapa de acero galvanizado, con junta EPDM que permite dar a la instalación estanquidad clase D. Marca BRINNER modelo TCL.

**TCL1120-1000** Ud TE CIRCULAR A 90º CHAPA GALV. D=1120/1000mm CON JUNTA DE GOMA (material)
Precio: 531.79
Te circular de diámetro principal 1120 mm con salida a 90º de 1000 mm, fabricada en chapa de acero galvanizado, con junta EPDM que permite dar a la instalación estanquidad clase D. Marca BRINNER modelo TCL.

**TCL1120-1120** Ud TE CIRCULAR A 90º CHAPA GALV. D=1120/1120mm CON JUNTA DE GOMA (material)
Precio: 587.43
Te circular de diámetro principal 1120 mm con salida a 90º de 1120 mm, fabricada en chapa de acero galvanizado, con junta EPDM que permite dar a la instalación estanquidad clase D. Marca BRINNER modelo TCL.

**TCL1250-500** Ud TE CIRCULAR A 90º CHAPA GALV. D=1250/500mm CON JUNTA DE GOMA (material)
Precio: 460.13
Te circular de diámetro principal 1250 mm con salida a 90º de 500 mm, fabricada en chapa de acero galvanizado, con junta EPDM que permite dar a la instalación estanquidad clase D. Marca BRINNER modelo TCL.

**TCL1250-560** Ud TE CIRCULAR A 90º CHAPA GALV. D=1250/560mm CON JUNTA DE GOMA (material)
Precio: 476.3
Te circular de diámetro principal 1250 mm con salida a 90º de 560 mm, fabricada en chapa de acero galvanizado, con junta EPDM que permite dar a la instalación estanquidad clase D. Marca BRINNER modelo TCL.

**TCL1250-630** Ud TE CIRCULAR A 90º CHAPA GALV. D=1250/630mm CON JUNTA DE GOMA (material)
Precio: 490.85
Te circular de diámetro principal 1250 mm con salida a 90º de 630 mm, fabricada en chapa de acero galvanizado, con junta EPDM que permite dar a la instalación estanquidad clase D. Marca BRINNER modelo TCL.

**TCL1250-710** Ud TE CIRCULAR A 90º CHAPA GALV. D=1250/710mm CON JUNTA DE GOMA (material)
Precio: 508.2
Te circular de diámetro principal 1250 mm con salida a 90º de 710 mm, fabricada en chapa de acero galvanizado, con junta EPDM que permite dar a la instalación estanquidad clase D. Marca BRINNER modelo TCL.

**TCL1250-800** Ud TE CIRCULAR A 90º CHAPA GALV. D=1250/800mm CON JUNTA DE GOMA (material)
Precio: 528.75
Te circular de diámetro principal 1250 mm con salida a 90º de 800 mm, fabricada en chapa de acero galvanizado, con junta EPDM que permite dar a la instalación estanquidad clase D. Marca BRINNER modelo TCL.

**TCL1250-900** Ud TE CIRCULAR A 90º CHAPA GALV. D=1250/900mm CON JUNTA DE GOMA (material)
Precio: 553.25
Te circular de diámetro principal 1250 mm con salida a 90º de 900 mm, fabricada en chapa de acero galvanizado, con junta EPDM que permite dar a la instalación estanquidad clase D. Marca BRINNER modelo TCL.

**TCL1250-1000** Ud TE CIRCULAR A 90º CHAPA GALV. D=1250/1000mm CON JUNTA DE GOMA (material)
Precio: 587.43
Te circular de diámetro principal 1250 mm con salida a 90º de 1000 mm, fabricada en chapa de acero galvanizado, con junta EPDM que permite dar a la instalación estanquidad clase D. Marca BRINNER modelo TCL.

**TCL1250-1120** Ud TE CIRCULAR A 90º CHAPA GALV. D=1250/1120mm CON JUNTA DE GOMA (material)
Precio: 624.96
Te circular de diámetro principal 1250 mm con salida a 90º de 1120 mm, fabricada en chapa de acero galvanizado, con junta EPDM que permite dar a la instalación estanquidad clase D. Marca BRINNER modelo TCL.

**TCL1250-1250** Ud TE CIRCULAR A 90º CHAPA GALV. D=1250/1250mm CON JUNTA DE GOMA (material)
Precio: 696.34
Te circular de diámetro principal 1250 mm con salida a 90º de 1250 mm, fabricada en chapa de acero galvanizado, con junta EPDM que permite dar a la instalación estanquidad clase D. Marca BRINNER modelo TCL.

###### TV TE CIRCULAR A 45º CHAPA GALV. (11/03/2025)

**TV100-100** Ud TE CIRCULAR A 45º CHAPA GALV. D=100/100mm (material)
Precio: 24.79
Te circular de diámetro principal 100 mm con salida a 45º de 100 mm, fabricada en chapa de acero galvanizado. Marca BRINNER modelo TV.

**TV125-100** Ud TE CIRCULAR A 45º CHAPA GALV. D=125/100mm (material)
Precio: 25.08
Te circular de diámetro principal 125 mm con salida a 45º de 100 mm, fabricada en chapa de acero galvanizado. Marca BRINNER modelo TV.

**TV125-125** Ud TE CIRCULAR A 45º CHAPA GALV. D=125/125mm (material)
Precio: 25.93
Te circular de diámetro principal 125 mm con salida a 45º de 125 mm, fabricada en chapa de acero galvanizado. Marca BRINNER modelo TV.

**TV150-100** Ud TE CIRCULAR A 45º CHAPA GALV. D=150/100mm (material)
Precio: 36.45
Te circular de diámetro principal 150 mm con salida a 45º de 100 mm, fabricada en chapa de acero galvanizado. Marca BRINNER modelo TV.

**TV150-125** Ud TE CIRCULAR A 45º CHAPA GALV. D=150/125mm (material)
Precio: 37.11
Te circular de diámetro principal 150 mm con salida a 45º de 125 mm, fabricada en chapa de acero galvanizado. Marca BRINNER modelo TV.

**TV150-150** Ud TE CIRCULAR A 45º CHAPA GALV. D=150/150mm (material)
Precio: 38.17
Te circular de diámetro principal 150 mm con salida a 45º de 150 mm, fabricada en chapa de acero galvanizado. Marca BRINNER modelo TV.

**TV160-100** Ud TE CIRCULAR A 45º CHAPA GALV. D=160/100mm (material)
Precio: 36.65
Te circular de diámetro principal 160 mm con salida a 45º de 100 mm, fabricada en chapa de acero galvanizado. Marca BRINNER modelo TV.

**TV160-125** Ud TE CIRCULAR A 45º CHAPA GALV. D=160/125mm (material)
Precio: 37.3
Te circular de diámetro principal 160 mm con salida a 45º de 125 mm, fabricada en chapa de acero galvanizado. Marca BRINNER modelo TV.

**TV160-150** Ud TE CIRCULAR A 45º CHAPA GALV. D=160/150mm (material)
Precio: 38.13
Te circular de diámetro principal 160 mm con salida a 45º de 150 mm, fabricada en chapa de acero galvanizado. Marca BRINNER modelo TV.

**TV160-160** Ud TE CIRCULAR A 45º CHAPA GALV. D=160/160mm (material)
Precio: 38.75
Te circular de diámetro principal 160 mm con salida a 45º de 160 mm, fabricada en chapa de acero galvanizado. Marca BRINNER modelo TV.

**TV200-100** Ud TE CIRCULAR A 45º CHAPA GALV. D=200/100mm (material)
Precio: 48.34
Te circular de diámetro principal 200 mm con salida a 45º de 100 mm, fabricada en chapa de acero galvanizado. Marca BRINNER modelo TV.

**TV200-125** Ud TE CIRCULAR A 45º CHAPA GALV. D=200/125mm (material)
Precio: 49.03
Te circular de diámetro principal 200 mm con salida a 45º de 125 mm, fabricada en chapa de acero galvanizado. Marca BRINNER modelo TV.

**TV200-150** Ud TE CIRCULAR A 45º CHAPA GALV. D=200/150mm (material)
Precio: 49.8
Te circular de diámetro principal 200 mm con salida a 45º de 150 mm, fabricada en chapa de acero galvanizado. Marca BRINNER modelo TV.

**TV200-160** Ud TE CIRCULAR A 45º CHAPA GALV. D=200/160mm (material)
Precio: 50.14
Te circular de diámetro principal 200 mm con salida a 45º de 160 mm, fabricada en chapa de acero galvanizado. Marca BRINNER modelo TV.

**TV200-200** Ud TE CIRCULAR A 45º CHAPA GALV. D=200/200mm (material)
Precio: 52.21
Te circular de diámetro principal 200 mm con salida a 45º de 200 mm, fabricada en chapa de acero galvanizado. Marca BRINNER modelo TV.

**TV250-100** Ud TE CIRCULAR A 45º CHAPA GALV. D=250/100mm (material)
Precio: 62.27
Te circular de diámetro principal 250 mm con salida a 45º de 100 mm, fabricada en chapa de acero galvanizado. Marca BRINNER modelo TV.

**TV250-125** Ud TE CIRCULAR A 45º CHAPA GALV. D=250/125mm (material)
Precio: 63.12
Te circular de diámetro principal 250 mm con salida a 45º de 125 mm, fabricada en chapa de acero galvanizado. Marca BRINNER modelo TV.

**TV250-150** Ud TE CIRCULAR A 45º CHAPA GALV. D=250/150mm (material)
Precio: 64.02
Te circular de diámetro principal 250 mm con salida a 45º de 150 mm, fabricada en chapa de acero galvanizado. Marca BRINNER modelo TV.

**TV250-160** Ud TE CIRCULAR A 45º CHAPA GALV. D=250/160mm (material)
Precio: 64.41
Te circular de diámetro principal 250 mm con salida a 45º de 160 mm, fabricada en chapa de acero galvanizado. Marca BRINNER modelo TV.

**TV250-200** Ud TE CIRCULAR A 45º CHAPA GALV. D=250/200mm (material)
Precio: 66.08
Te circular de diámetro principal 250 mm con salida a 45º de 200 mm, fabricada en chapa de acero galvanizado. Marca BRINNER modelo TV.

**TV250-250** Ud TE CIRCULAR A 45º CHAPA GALV. D=250/250mm (material)
Precio: 69.41
Te circular de diámetro principal 250 mm con salida a 45º de 250 mm, fabricada en chapa de acero galvanizado. Marca BRINNER modelo TV.

**TV300-100** Ud TE CIRCULAR A 45º CHAPA GALV. D=300/100mm (material)
Precio: 74.53
Te circular de diámetro principal 300 mm con salida a 45º de 100 mm, fabricada en chapa de acero galvanizado. Marca BRINNER modelo TV.

**TV300-125** Ud TE CIRCULAR A 45º CHAPA GALV. D=300/125mm (material)
Precio: 75.47
Te circular de diámetro principal 300 mm con salida a 45º de 125 mm, fabricada en chapa de acero galvanizado. Marca BRINNER modelo TV.

**TV300-150** Ud TE CIRCULAR A 45º CHAPA GALV. D=300/150mm (material)
Precio: 76.45
Te circular de diámetro principal 300 mm con salida a 45º de 150 mm, fabricada en chapa de acero galvanizado. Marca BRINNER modelo TV.

**TV300-160** Ud TE CIRCULAR A 45º CHAPA GALV. D=300/160mm (material)
Precio: 76.86
Te circular de diámetro principal 300 mm con salida a 45º de 160 mm, fabricada en chapa de acero galvanizado. Marca BRINNER modelo TV.

**TV300-200** Ud TE CIRCULAR A 45º CHAPA GALV. D=300/200mm (material)
Precio: 78.59
Te circular de diámetro principal 300 mm con salida a 45º de 200 mm, fabricada en chapa de acero galvanizado. Marca BRINNER modelo TV.

**TV300-250** Ud TE CIRCULAR A 45º CHAPA GALV. D=300/250mm (material)
Precio: 82.32
Te circular de diámetro principal 300 mm con salida a 45º de 250 mm, fabricada en chapa de acero galvanizado. Marca BRINNER modelo TV.

**TV300-300** Ud TE CIRCULAR A 45º CHAPA GALV. D=300/300mm (material)
Precio: 85.24
Te circular de diámetro principal 300 mm con salida a 45º de 300 mm, fabricada en chapa de acero galvanizado. Marca BRINNER modelo TV.

**TV315-100** Ud TE CIRCULAR A 45º CHAPA GALV. D=315/100mm (material)
Precio: 78.2
Te circular de diámetro principal 315 mm con salida a 45º de 100 mm, fabricada en chapa de acero galvanizado. Marca BRINNER modelo TV.

**TV315-125** Ud TE CIRCULAR A 45º CHAPA GALV. D=315/125mm (material)
Precio: 79.17
Te circular de diámetro principal 315 mm con salida a 45º de 125 mm, fabricada en chapa de acero galvanizado. Marca BRINNER modelo TV.

**TV315-150** Ud TE CIRCULAR A 45º CHAPA GALV. D=315/150mm (material)
Precio: 80.17
Te circular de diámetro principal 315 mm con salida a 45º de 150 mm, fabricada en chapa de acero galvanizado. Marca BRINNER modelo TV.

**TV315-160** Ud TE CIRCULAR A 45º CHAPA GALV. D=315/160mm (material)
Precio: 80.59
Te circular de diámetro principal 315 mm con salida a 45º de 160 mm, fabricada en chapa de acero galvanizado. Marca BRINNER modelo TV.

**TV315-200** Ud TE CIRCULAR A 45º CHAPA GALV. D=315/200mm (material)
Precio: 82.35
Te circular de diámetro principal 315 mm con salida a 45º de 200 mm, fabricada en chapa de acero galvanizado. Marca BRINNER modelo TV.

**TV315-250** Ud TE CIRCULAR A 45º CHAPA GALV. D=315/250mm (material)
Precio: 84.84
Te circular de diámetro principal 315 mm con salida a 45º de 250 mm, fabricada en chapa de acero galvanizado. Marca BRINNER modelo TV.

**TV315-300** Ud TE CIRCULAR A 45º CHAPA GALV. D=315/300mm (material)
Precio: 88.13
Te circular de diámetro principal 315 mm con salida a 45º de 300 mm, fabricada en chapa de acero galvanizado. Marca BRINNER modelo TV.

**TV315-315** Ud TE CIRCULAR A 45º CHAPA GALV. D=315/315mm (material)
Precio: 90.09
Te circular de diámetro principal 315 mm con salida a 45º de 315 mm, fabricada en chapa de acero galvanizado. Marca BRINNER modelo TV.

**TV355-160** Ud TE CIRCULAR A 45º CHAPA GALV. D=355/160mm (material)
Precio: 90.56
Te circular de diámetro principal 355 mm con salida a 45º de 160 mm, fabricada en chapa de acero galvanizado. Marca BRINNER modelo TV.

**TV355-200** Ud TE CIRCULAR A 45º CHAPA GALV. D=355/200mm (material)
Precio: 92.4
Te circular de diámetro principal 355 mm con salida a 45º de 200 mm, fabricada en chapa de acero galvanizado. Marca BRINNER modelo TV.

**TV355-250** Ud TE CIRCULAR A 45º CHAPA GALV. D=355/250mm (material)
Precio: 94.94
Te circular de diámetro principal 355 mm con salida a 45º de 250 mm, fabricada en chapa de acero galvanizado. Marca BRINNER modelo TV.

**TV355-300** Ud TE CIRCULAR A 45º CHAPA GALV. D=355/300mm (material)
Precio: 97.92
Te circular de diámetro principal 355 mm con salida a 45º de 300 mm, fabricada en chapa de acero galvanizado. Marca BRINNER modelo TV.

**TV355-315** Ud TE CIRCULAR A 45º CHAPA GALV. D=355/315mm (material)
Precio: 98.97
Te circular de diámetro principal 355 mm con salida a 45º de 315 mm, fabricada en chapa de acero galvanizado. Marca BRINNER modelo TV.

**TV355-355** Ud TE CIRCULAR A 45º CHAPA GALV. D=355/355mm (material)
Precio: 103.33
Te circular de diámetro principal 355 mm con salida a 45º de 355 mm, fabricada en chapa de acero galvanizado. Marca BRINNER modelo TV.

**TV400-160** Ud TE CIRCULAR A 45º CHAPA GALV. D=400/160mm (material)
Precio: 106.66
Te circular de diámetro principal 400 mm con salida a 45º de 160 mm, fabricada en chapa de acero galvanizado. Marca BRINNER modelo TV.

**TV400-200** Ud TE CIRCULAR A 45º CHAPA GALV. D=400/200mm (material)
Precio: 108.98
Te circular de diámetro principal 400 mm con salida a 45º de 200 mm, fabricada en chapa de acero galvanizado. Marca BRINNER modelo TV.

**TV400-250** Ud TE CIRCULAR A 45º CHAPA GALV. D=400/250mm (material)
Precio: 112.09
Te circular de diámetro principal 400 mm con salida a 45º de 250 mm, fabricada en chapa de acero galvanizado. Marca BRINNER modelo TV.

**TV400-300** Ud TE CIRCULAR A 45º CHAPA GALV. D=400/300mm (material)
Precio: 115.58
Te circular de diámetro principal 400 mm con salida a 45º de 300 mm, fabricada en chapa de acero galvanizado. Marca BRINNER modelo TV.

**TV400-315** Ud TE CIRCULAR A 45º CHAPA GALV. D=400/315mm (material)
Precio: 116.72
Te circular de diámetro principal 400 mm con salida a 45º de 315 mm, fabricada en chapa de acero galvanizado. Marca BRINNER modelo TV.

**TV400-355** Ud TE CIRCULAR A 45º CHAPA GALV. D=400/355mm (material)
Precio: 120.16
Te circular de diámetro principal 400 mm con salida a 45º de 355 mm, fabricada en chapa de acero galvanizado. Marca BRINNER modelo TV.

**TV400-400** Ud TE CIRCULAR A 45º CHAPA GALV. D=400/400mm (material)
Precio: 126.58
Te circular de diámetro principal 400 mm con salida a 45º de 400 mm, fabricada en chapa de acero galvanizado. Marca BRINNER modelo TV.

**TV450-200** Ud TE CIRCULAR A 45º CHAPA GALV. D=450/200mm (material)
Precio: 122.54
Te circular de diámetro principal 450 mm con salida a 45º de 200 mm, fabricada en chapa de acero galvanizado. Marca BRINNER modelo TV.

**TV450-250** Ud TE CIRCULAR A 45º CHAPA GALV. D=450/250mm (material)
Precio: 125.91
Te circular de diámetro principal 450 mm con salida a 45º de 250 mm, fabricada en chapa de acero galvanizado. Marca BRINNER modelo TV.

**TV450-300** Ud TE CIRCULAR A 45º CHAPA GALV. D=450/300mm (material)
Precio: 129.58
Te circular de diámetro principal 450 mm con salida a 45º de 300 mm, fabricada en chapa de acero galvanizado. Marca BRINNER modelo TV.

**TV450-315** Ud TE CIRCULAR A 45º CHAPA GALV. D=450/315mm (material)
Precio: 130.76
Te circular de diámetro principal 450 mm con salida a 45º de 315 mm, fabricada en chapa de acero galvanizado. Marca BRINNER modelo TV.

**TV450-355** Ud TE CIRCULAR A 45º CHAPA GALV. D=450/355mm (material)
Precio: 134.12
Te circular de diámetro principal 450 mm con salida a 45º de 355 mm, fabricada en chapa de acero galvanizado. Marca BRINNER modelo TV.

**TV450-400** Ud TE CIRCULAR A 45º CHAPA GALV. D=450/400mm (material)
Precio: 138.51
Te circular de diámetro principal 450 mm con salida a 45º de 400 mm, fabricada en chapa de acero galvanizado. Marca BRINNER modelo TV.

**TV450-450** Ud TE CIRCULAR A 45º CHAPA GALV. D=450/450mm (material)
Precio: 146.59
Te circular de diámetro principal 450 mm con salida a 45º de 450 mm, fabricada en chapa de acero galvanizado. Marca BRINNER modelo TV.

**TV500-200** Ud TE CIRCULAR A 45º CHAPA GALV. D=500/200mm (material)
Precio: 135.77
Te circular de diámetro principal 500 mm con salida a 45º de 200 mm, fabricada en chapa de acero galvanizado. Marca BRINNER modelo TV.

**TV500-250** Ud TE CIRCULAR A 45º CHAPA GALV. D=500/250mm (material)
Precio: 139.33
Te circular de diámetro principal 500 mm con salida a 45º de 250 mm, fabricada en chapa de acero galvanizado. Marca BRINNER modelo TV.

**TV500-300** Ud TE CIRCULAR A 45º CHAPA GALV. D=500/300mm (material)
Precio: 143.14
Te circular de diámetro principal 500 mm con salida a 45º de 300 mm, fabricada en chapa de acero galvanizado. Marca BRINNER modelo TV.

**TV500-315** Ud TE CIRCULAR A 45º CHAPA GALV. D=500/315mm (material)
Precio: 144.34
Te circular de diámetro principal 500 mm con salida a 45º de 315 mm, fabricada en chapa de acero galvanizado. Marca BRINNER modelo TV.

**TV500-355** Ud TE CIRCULAR A 45º CHAPA GALV. D=500/355mm (material)
Precio: 147.71
Te circular de diámetro principal 500 mm con salida a 45º de 355 mm, fabricada en chapa de acero galvanizado. Marca BRINNER modelo TV.

**TV500-400** Ud TE CIRCULAR A 45º CHAPA GALV. D=500/400mm (material)
Precio: 151.91
Te circular de diámetro principal 500 mm con salida a 45º de 400 mm, fabricada en chapa de acero galvanizado. Marca BRINNER modelo TV.

**TV500-450** Ud TE CIRCULAR A 45º CHAPA GALV. D=500/450mm (material)
Precio: 157.37
Te circular de diámetro principal 500 mm con salida a 45º de 450 mm, fabricada en chapa de acero galvanizado. Marca BRINNER modelo TV.

**TV500-500** Ud TE CIRCULAR A 45º CHAPA GALV. D=500/500mm (material)
Precio: 166.59
Te circular de diámetro principal 500 mm con salida a 45º de 500 mm, fabricada en chapa de acero galvanizado. Marca BRINNER modelo TV.

**TV560-250** Ud TE CIRCULAR A 45º CHAPA GALV. D=560/250mm (material)
Precio: 173.77
Te circular de diámetro principal 560 mm con salida a 45º de 250 mm, fabricada en chapa de acero galvanizado. Marca BRINNER modelo TV.

**TV560-300** Ud TE CIRCULAR A 45º CHAPA GALV. D=560/300mm (material)
Precio: 177.78
Te circular de diámetro principal 560 mm con salida a 45º de 300 mm, fabricada en chapa de acero galvanizado. Marca BRINNER modelo TV.

**TV560-315** Ud TE CIRCULAR A 45º CHAPA GALV. D=560/315mm (material)
Precio: 179.04
Te circular de diámetro principal 560 mm con salida a 45º de 315 mm, fabricada en chapa de acero galvanizado. Marca BRINNER modelo TV.

**TV560-355** Ud TE CIRCULAR A 45º CHAPA GALV. D=560/355mm (material)
Precio: 182.51
Te circular de diámetro principal 560 mm con salida a 45º de 355 mm, fabricada en chapa de acero galvanizado. Marca BRINNER modelo TV.

**TV560-400** Ud TE CIRCULAR A 45º CHAPA GALV. D=560/400mm (material)
Precio: 186.71
Te circular de diámetro principal 560 mm con salida a 45º de 400 mm, fabricada en chapa de acero galvanizado. Marca BRINNER modelo TV.

**TV560-450** Ud TE CIRCULAR A 45º CHAPA GALV. D=560/450mm (material)
Precio: 191.87
Te circular de diámetro principal 560 mm con salida a 45º de 450 mm, fabricada en chapa de acero galvanizado. Marca BRINNER modelo TV.

**TV560-500** Ud TE CIRCULAR A 45º CHAPA GALV. D=560/500mm (material)
Precio: 197.88
Te circular de diámetro principal 560 mm con salida a 45º de 500 mm, fabricada en chapa de acero galvanizado. Marca BRINNER modelo TV.

**TV560-560** Ud TE CIRCULAR A 45º CHAPA GALV. D=560/560mm (material)
Precio: 209.9
Te circular de diámetro principal 560 mm con salida a 45º de 560 mm, fabricada en chapa de acero galvanizado. Marca BRINNER modelo TV.

**TV630-250** Ud TE CIRCULAR A 45º CHAPA GALV. D=630/250mm (material)
Precio: 194.85
Te circular de diámetro principal 630 mm con salida a 45º de 250 mm, fabricada en chapa de acero galvanizado. Marca BRINNER modelo TV.

**TV630-300** Ud TE CIRCULAR A 45º CHAPA GALV. D=630/300mm (material)
Precio: 199.14
Te circular de diámetro principal 630 mm con salida a 45º de 300 mm, fabricada en chapa de acero galvanizado. Marca BRINNER modelo TV.

**TV630-315** Ud TE CIRCULAR A 45º CHAPA GALV. D=630/315mm (material)
Precio: 200.46
Te circular de diámetro principal 630 mm con salida a 45º de 315 mm, fabricada en chapa de acero galvanizado. Marca BRINNER modelo TV.

**TV630-355** Ud TE CIRCULAR A 45º CHAPA GALV. D=630/355mm (material)
Precio: 204.1
Te circular de diámetro principal 630 mm con salida a 45º de 355 mm, fabricada en chapa de acero galvanizado. Marca BRINNER modelo TV.

**TV630-400** Ud TE CIRCULAR A 45º CHAPA GALV. D=630/400mm (material)
Precio: 208.42
Te circular de diámetro principal 630 mm con salida a 45º de 400 mm, fabricada en chapa de acero galvanizado. Marca BRINNER modelo TV.

**TV630-450** Ud TE CIRCULAR A 45º CHAPA GALV. D=630/450mm (material)
Precio: 213.59
Te circular de diámetro principal 630 mm con salida a 45º de 450 mm, fabricada en chapa de acero galvanizado. Marca BRINNER modelo TV.

**TV630-500** Ud TE CIRCULAR A 45º CHAPA GALV. D=630/500mm (material)
Precio: 219.27
Te circular de diámetro principal 630 mm con salida a 45º de 500 mm, fabricada en chapa de acero galvanizado. Marca BRINNER modelo TV.

**TV630-560** Ud TE CIRCULAR A 45º CHAPA GALV. D=630/560mm (material)
Precio: 227.17
Te circular de diámetro principal 630 mm con salida a 45º de 560 mm, fabricada en chapa de acero galvanizado. Marca BRINNER modelo TV.

**TV630-630** Ud TE CIRCULAR A 45º CHAPA GALV. D=630/630mm (material)
Precio: 242.61
Te circular de diámetro principal 630 mm con salida a 45º de 630 mm, fabricada en chapa de acero galvanizado. Marca BRINNER modelo TV.

**TV710-315** Ud TE CIRCULAR A 45º CHAPA GALV. D=710/315mm (material)
Precio: 232.55
Te circular de diámetro principal 710 mm con salida a 45º de 315 mm, fabricada en chapa de acero galvanizado. Marca BRINNER modelo TV.

**TV710-355** Ud TE CIRCULAR A 45º CHAPA GALV. D=710/355mm (material)
Precio: 237.03
Te circular de diámetro principal 710 mm con salida a 45º de 355 mm, fabricada en chapa de acero galvanizado. Marca BRINNER modelo TV.

**TV710-400** Ud TE CIRCULAR A 45º CHAPA GALV. D=710/400mm (material)
Precio: 242.3
Te circular de diámetro principal 710 mm con salida a 45º de 400 mm, fabricada en chapa de acero galvanizado. Marca BRINNER modelo TV.

**TV710-450** Ud TE CIRCULAR A 45º CHAPA GALV. D=710/450mm (material)
Precio: 248.47
Te circular de diámetro principal 710 mm con salida a 45º de 450 mm, fabricada en chapa de acero galvanizado. Marca BRINNER modelo TV.

**TV710-500** Ud TE CIRCULAR A 45º CHAPA GALV. D=710/500mm (material)
Precio: 255.08
Te circular de diámetro principal 710 mm con salida a 45º de 500 mm, fabricada en chapa de acero galvanizado. Marca BRINNER modelo TV.

**TV710-560** Ud TE CIRCULAR A 45º CHAPA GALV. D=710/560mm (material)
Precio: 257.38
Te circular de diámetro principal 710 mm con salida a 45º de 560 mm, fabricada en chapa de acero galvanizado. Marca BRINNER modelo TV.

**TV710-630** Ud TE CIRCULAR A 45º CHAPA GALV. D=710/630mm (material)
Precio: 275.59
Te circular de diámetro principal 710 mm con salida a 45º de 630 mm, fabricada en chapa de acero galvanizado. Marca BRINNER modelo TV.

**TV710-710** Ud TE CIRCULAR A 45º CHAPA GALV. D=710/710mm (material; 11/03/2025)
Precio: 299.51
Te circular de diámetro principal 710 mm con salida a 45º de 710 mm, fabricada en chapa de acero galvanizado. Marca BRINNER modelo TV.

**TV800-315** Ud TE CIRCULAR A 45º CHAPA GALV. D=800/315mm (material)
Precio: 261.07
Te circular de diámetro principal 800 mm con salida a 45º de 315 mm, fabricada en chapa de acero galvanizado. Marca BRINNER modelo TV.

**TV800-355** Ud TE CIRCULAR A 45º CHAPA GALV. D=800/355mm (material)
Precio: 265.89
Te circular de diámetro principal 800 mm con salida a 45º de 355 mm, fabricada en chapa de acero galvanizado. Marca BRINNER modelo TV.

**TV800-400** Ud TE CIRCULAR A 45º CHAPA GALV. D=800/400mm (material)
Precio: 271.5
Te circular de diámetro principal 800 mm con salida a 45º de 400 mm, fabricada en chapa de acero galvanizado. Marca BRINNER modelo TV.

**TV800-450** Ud TE CIRCULAR A 45º CHAPA GALV. D=800/450mm (material)
Precio: 277.99
Te circular de diámetro principal 800 mm con salida a 45º de 450 mm, fabricada en chapa de acero galvanizado. Marca BRINNER modelo TV.

**TV800-500** Ud TE CIRCULAR A 45º CHAPA GALV. D=800/500mm (material)
Precio: 284.81
Te circular de diámetro principal 800 mm con salida a 45º de 500 mm, fabricada en chapa de acero galvanizado. Marca BRINNER modelo TV.

**TV800-560** Ud TE CIRCULAR A 45º CHAPA GALV. D=800/560mm (material)
Precio: 293.57
Te circular de diámetro principal 800 mm con salida a 45º de 560 mm, fabricada en chapa de acero galvanizado. Marca BRINNER modelo TV.

**TV800-630** Ud TE CIRCULAR A 45º CHAPA GALV. D=800/630mm (material)
Precio: 304.82
Te circular de diámetro principal 800 mm con salida a 45º de 630 mm, fabricada en chapa de acero galvanizado. Marca BRINNER modelo TV.

**TV800-710** Ud TE CIRCULAR A 45º CHAPA GALV. D=800/710mm (material; 11/03/2025)
Precio: 319.93
Te circular de diámetro principal 800 mm con salida a 45º de 710 mm, fabricada en chapa de acero galvanizado. Marca BRINNER modelo TV.

**TV800-800** Ud TE CIRCULAR A 45º CHAPA GALV. D=800/800mm (material; 11/03/2025)
Precio: 350.81
Te circular de diámetro principal 800 mm con salida a 45º de 800 mm, fabricada en chapa de acero galvanizado. Marca BRINNER modelo TV.

**TV900-400** Ud TE CIRCULAR A 45º CHAPA GALV. D=900/400mm (material)
Precio: 304.03
Te circular de diámetro principal 900 mm con salida a 45º de 400 mm, fabricada en chapa de acero galvanizado. Marca BRINNER modelo TV.

**TV900-450** Ud TE CIRCULAR A 45º CHAPA GALV. D=900/450mm (material)
Precio: 310.93
Te circular de diámetro principal 900 mm con salida a 45º de 450 mm, fabricada en chapa de acero galvanizado. Marca BRINNER modelo TV.

**TV900-500** Ud TE CIRCULAR A 45º CHAPA GALV. D=900/500mm (material)
Precio: 318.11
Te circular de diámetro principal 900 mm con salida a 45º de 500 mm, fabricada en chapa de acero galvanizado. Marca BRINNER modelo TV.

**TV900-560** Ud TE CIRCULAR A 45º CHAPA GALV. D=900/560mm (material)
Precio: 327.17
Te circular de diámetro principal 900 mm con salida a 45º de 560 mm, fabricada en chapa de acero galvanizado. Marca BRINNER modelo TV.

**TV900-630** Ud TE CIRCULAR A 45º CHAPA GALV. D=900/630mm (material)
Precio: 338.49
Te circular de diámetro principal 900 mm con salida a 45º de 630 mm, fabricada en chapa de acero galvanizado. Marca BRINNER modelo TV.

**TV900-710** Ud TE CIRCULAR A 45º CHAPA GALV. D=900/710mm (material)
Precio: 356.86
Te circular de diámetro principal 900 mm con salida a 45º de 710 mm, fabricada en chapa de acero galvanizado. Marca BRINNER modelo TV.

**TV900-800** Ud TE CIRCULAR A 45º CHAPA GALV. D=900/800mm (material; 11/03/2025)
Precio: 372.69
Te circular de diámetro principal 900 mm con salida a 45º de 800 mm, fabricada en chapa de acero galvanizado. Marca BRINNER modelo TV.

**TV900-900** Ud TE CIRCULAR A 45º CHAPA GALV. D=900/900mm (material; 11/03/2025)
Precio: 411.2
Te circular de diámetro principal 900 mm con salida a 45º de 900 mm, fabricada en chapa de acero galvanizado. Marca BRINNER modelo TV.

**TV1000-400** Ud TE CIRCULAR A 45º CHAPA GALV. D=1000/400mm (material)
Precio: 388.06
Te circular de diámetro principal 1000 mm con salida a 45º de 400 mm, fabricada en chapa de acero galvanizado. Marca BRINNER modelo TV.

**TV1000-450** Ud TE CIRCULAR A 45º CHAPA GALV. D=1000/450mm (material)
Precio: 396.41
Te circular de diámetro principal 1000 mm con salida a 45º de 450 mm, fabricada en chapa de acero galvanizado. Marca BRINNER modelo TV.

**TV1000-500** Ud TE CIRCULAR A 45º CHAPA GALV. D=1000/500mm (material)
Precio: 405.01
Te circular de diámetro principal 1000 mm con salida a 45º de 500 mm, fabricada en chapa de acero galvanizado. Marca BRINNER modelo TV.

**TV1000-560** Ud TE CIRCULAR A 45º CHAPA GALV. D=1000/560mm (material)
Precio: 415.77
Te circular de diámetro principal 1000 mm con salida a 45º de 560 mm, fabricada en chapa de acero galvanizado. Marca BRINNER modelo TV.

**TV1000-630** Ud TE CIRCULAR A 45º CHAPA GALV. D=1000/630mm (material)
Precio: 428.98
Te circular de diámetro principal 1000 mm con salida a 45º de 630 mm, fabricada en chapa de acero galvanizado. Marca BRINNER modelo TV.

**TV1000-710** Ud TE CIRCULAR A 45º CHAPA GALV. D=1000/710mm (material)
Precio: 445.25
Te circular de diámetro principal 100 mm con salida a 45º de 710 mm, fabricada en chapa de acero galvanizado. Marca BRINNER modelo TV.

**TV1000-800** Ud TE CIRCULAR A 45º CHAPA GALV. D=1000/800mm (material)
Precio: 465.65
Te circular de diámetro principal 1000 mm con salida a 45º de 800 mm, fabricada en chapa de acero galvanizado. Marca BRINNER modelo TV.

**TV1000-900** Ud TE CIRCULAR A 45º CHAPA GALV. D=1000/900mm (material)
Precio: 492.49
Te circular de diámetro principal 1000 mm con salida a 45º de 900 mm, fabricada en chapa de acero galvanizado. Marca BRINNER modelo TV.

**TV1000-1000** Ud TE CIRCULAR A 45º CHAPA GALV. D=1000/1000mm (material)
Precio: 539.03
Te circular de diámetro principal 1000 mm con salida a 45º de 1000 mm, fabricada en chapa de acero galvanizado. Marca BRINNER modelo TV.

**TV1120-500** Ud TE CIRCULAR A 45º CHAPA GALV. D=1120/500mm (material)
Precio: 482.25
Te circular de diámetro principal 1120 mm con salida a 45º de 500 mm, fabricada en chapa de acero galvanizado. Marca BRINNER modelo TV.

**TV1120-560** Ud TE CIRCULAR A 45º CHAPA GALV. D=1120/560mm (material)
Precio: 496.39
Te circular de diámetro principal 1120 mm con salida a 45º de 560 mm, fabricada en chapa de acero galvanizado. Marca BRINNER modelo TV.

**TV1120-630** Ud TE CIRCULAR A 45º CHAPA GALV. D=1120/630mm (material)
Precio: 513.58
Te circular de diámetro principal 1120 mm con salida a 45º de 630 mm, fabricada en chapa de acero galvanizado. Marca BRINNER modelo TV.

**TV1120-710** Ud TE CIRCULAR A 45º CHAPA GALV. D=1120/710mm (material)
Precio: 534.35
Te circular de diámetro principal 1120 mm con salida a 45º de 710 mm, fabricada en chapa de acero galvanizado. Marca BRINNER modelo TV.

**TV1120-800** Ud TE CIRCULAR A 45º CHAPA GALV. D=1120/800mm (material)
Precio: 559.61
Te circular de diámetro principal 1120 mm con salida a 45º de 800 mm, fabricada en chapa de acero galvanizado. Marca BRINNER modelo TV.

**TV1120-900** Ud TE CIRCULAR A 45º CHAPA GALV. D=1120/900mm (material)
Precio: 590.85
Te circular de diámetro principal 1120 mm con salida a 45º de 900 mm, fabricada en chapa de acero galvanizado. Marca BRINNER modelo TV.

**TV1120-1000** Ud TE CIRCULAR A 45º CHAPA GALV. D=1120/1000mm (material)
Precio: 627.62
Te circular de diámetro principal 1120 mm con salida a 45º de 1000 mm, fabricada en chapa de acero galvanizado. Marca BRINNER modelo TV.

**TV1120-1120** Ud TE CIRCULAR A 45º CHAPA GALV. D=1120/1120mm (material)
Precio: 703.48
Te circular de diámetro principal 1120 mm con salida a 45º de 1120 mm, fabricada en chapa de acero galvanizado. Marca BRINNER modelo TV.

**TV1250-500** Ud TE CIRCULAR A 45º CHAPA GALV. D=1250/500mm (material)
Precio: 539.6
Te circular de diámetro principal 1250 mm con salida a 45º de 500 mm, fabricada en chapa de acero galvanizado. Marca BRINNER modelo TV.

**TV1250-560** Ud TE CIRCULAR A 45º CHAPA GALV. D=1250/560mm (material)
Precio: 555.2
Te circular de diámetro principal 1250 mm con salida a 45º de 560 mm, fabricada en chapa de acero galvanizado. Marca BRINNER modelo TV.

**TV1250-630** Ud TE CIRCULAR A 45º CHAPA GALV. D=1250/630mm (material)
Precio: 573.98
Te circular de diámetro principal 1250 mm con salida a 45º de 630 mm, fabricada en chapa de acero galvanizado. Marca BRINNER modelo TV.

**TV1250-710** Ud TE CIRCULAR A 45º CHAPA GALV. D=1250/710mm (material)
Precio: 596.37
Te circular de diámetro principal 1250 mm con salida a 45º de 710 mm, fabricada en chapa de acero galvanizado. Marca BRINNER modelo TV.

**TV1250-800** Ud TE CIRCULAR A 45º CHAPA GALV. D=1250/800mm (material)
Precio: 623.08
Te circular de diámetro principal 1250 mm con salida a 45º de 800 mm, fabricada en chapa de acero galvanizado. Marca BRINNER modelo TV.

**TV1250-900** Ud TE CIRCULAR A 45º CHAPA GALV. D=1250/900mm (material)
Precio: 655.07
Te circular de diámetro principal 1250 mm con salida a 45º de 900 mm, fabricada en chapa de acero galvanizado. Marca BRINNER modelo TV.

**TV1250-1000** Ud TE CIRCULAR A 45º CHAPA GALV. D=1250/1000mm (material)
Precio: 690.59
Te circular de diámetro principal 1250 mm con salida a 45º de 1000 mm, fabricada en chapa de acero galvanizado. Marca BRINNER modelo TV.

**TV1250-1120** Ud TE CIRCULAR A 45º CHAPA GALV. D=1250/1120mm (material)
Precio: 741.1
Te circular de diámetro principal 1250 mm con salida a 45º de 1120 mm, fabricada en chapa de acero galvanizado. Marca BRINNER modelo TV.

**TV1250-1250** Ud TE CIRCULAR A 45º CHAPA GALV. D=1250/1250mm (material)
Precio: 833.57
Te circular de diámetro principal 1250 mm con salida a 45º de 1250 mm, fabricada en chapa de acero galvanizado. Marca BRINNER modelo TV.

**TV1400-900** Ud TE CIRCULAR A 45º CHAPA GALV. D=1400/900mm (material)
Precio: 714.13
Te circular de diámetro principal 1400 mm con salida a 45º de 900 mm, fabricada en chapa de acero galvanizado. Marca BRINNER modelo TV.

**TV1400-1000** Ud TE CIRCULAR A 45º CHAPA GALV. D=1400/1000mm (material)
Precio: 756.6
Te circular de diámetro principal 1400 mm con salida a 45º de 1000 mm, fabricada en chapa de acero galvanizado. Marca BRINNER modelo TV.

**TV1400-1120** Ud TE CIRCULAR A 45º CHAPA GALV. D=1400/1120mm (material)
Precio: 804.04
Te circular de diámetro principal 125 mm con salida a 45º de 100 mm, fabricada en chapa de acero galvanizado. Marca BRINNER modelo TV.

**TV1400-1250** Ud TE CIRCULAR A 45º CHAPA GALV. D=1400/1250mm (material)
Precio: 863.62
Te circular de diámetro principal 1400 mm con salida a 45º de 1250 mm, fabricada en chapa de acero galvanizado. Marca BRINNER modelo TV.

**TV1400-1400** Ud TE CIRCULAR A 45º CHAPA GALV. D=1400/1400mm (material)
Precio: 979.83
Te circular de diámetro principal 1400 mm con salida a 45º de 1400 mm, fabricada en chapa de acero galvanizado. Marca BRINNER modelo TV.

**TV1600-1000** Ud TE CIRCULAR A 45º CHAPA GALV. D=1600/1000mm (material)
Precio: 849.98
Te circular de diámetro principal 1600 mm con salida a 45º de 1000 mm, fabricada en chapa de acero galvanizado. Marca BRINNER modelo TV.

**TV1600-1120** Ud TE CIRCULAR A 45º CHAPA GALV. D=1600/1120mm (material)
Precio: 897.55
Te circular de diámetro principal 1600 mm con salida a 45º de 1120 mm, fabricada en chapa de acero galvanizado. Marca BRINNER modelo TV.

**TV1600-1250** Ud TE CIRCULAR A 45º CHAPA GALV. D=1600/1250mm (material)
Precio: 953.52
Te circular de diámetro principal 1600 mm con salida a 45º de 1250 mm, fabricada en chapa de acero galvanizado. Marca BRINNER modelo TV.

**TV1600-1400** Ud TE CIRCULAR A 45º CHAPA GALV. D=1600/1400mm (material)
Precio: 1027.7
Te circular de diámetro principal 1600 mm con salida a 45º de 1400 mm, fabricada en chapa de acero galvanizado. Marca BRINNER modelo TV.

**TV1600-1600** Ud TE CIRCULAR A 45º CHAPA GALV. D=1600/1600mm (material)
Precio: 1195.99
Te circular de diámetro principal 1600 mm con salida a 45º de 1600 mm, fabricada en chapa de acero galvanizado. Marca BRINNER modelo TV.

###### TVL TE CIRCULAR A 45º CHAPA GALV.CON JUNTA DE GOMA

**TVL100-100** Ud TE CIRCULAR A 45º CHAPA GALV. D=100/100mm CON JUNTA DE GOMA (material)
Precio: 37.72
Te circular de diámetro principal 100 mm con salida a 45º de 100 mm, fabricada en chapa de acero galvanizado, con junta EPDM que permite dar a la instalación estanquidad clase D. Marca BRINNER modelo TVL.

**TVL125-100** Ud TE CIRCULAR A 45º CHAPA GALV. D=125/100mm CON JUNTA DE GOMA (material)
Precio: 38.41
Te circular de diámetro principal 125 mm con salida a 45º de 100 mm, fabricada en chapa de acero galvanizado, con junta EPDM que permite dar a la instalación estanquidad clase D. Marca BRINNER modelo TVL.

**TVL125-125** Ud TE CIRCULAR A 45º CHAPA GALV. D=125/125mm CON JUNTA DE GOMA (material)
Precio: 39.47
Te circular de diámetro principal 125 mm con salida a 45º de 125 mm, fabricada en chapa de acero galvanizado, con junta EPDM que permite dar a la instalación estanquidad clase D. Marca BRINNER modelo TVL.

**TVL150-100** Ud TE CIRCULAR A 45º CHAPA GALV. D=150/100mm CON JUNTA DE GOMA (material)
Precio: 50.38
Te circular de diámetro principal 150 mm con salida a 45º de 100 mm, fabricada en chapa de acero galvanizado, con junta EPDM que permite dar a la instalación estanquidad clase D. Marca BRINNER modelo TVL.

**TVL150-125** Ud TE CIRCULAR A 45º CHAPA GALV. D=150/125mm CON JUNTA DE GOMA (material)
Precio: 51.24
Te circular de diámetro principal 150 mm con salida a 45º de 125 mm, fabricada en chapa de acero galvanizado, con junta EPDM que permite dar a la instalación estanquidad clase D. Marca BRINNER modelo TVL.

**TVL150-150** Ud TE CIRCULAR A 45º CHAPA GALV. D=150/150mm CON JUNTA DE GOMA (material)
Precio: 52.6
Te circular de diámetro principal 150 mm con salida a 45º de 150 mm, fabricada en chapa de acero galvanizado, con junta EPDM que permite dar a la instalación estanquidad clase D. Marca BRINNER modelo TVL.

**TVL160-100** Ud TE CIRCULAR A 45º CHAPA GALV. D=160/100mm CON JUNTA DE GOMA (material)
Precio: 50.78
Te circular de diámetro principal 160 mm con salida a 45º de 100 mm, fabricada en chapa de acero galvanizado, con junta EPDM que permite dar a la instalación estanquidad clase D. Marca BRINNER modelo TVL.

**TVL160-125** Ud TE CIRCULAR A 45º CHAPA GALV. D=160/125mm CON JUNTA DE GOMA (material)
Precio: 51.63
Te circular de diámetro principal 160 mm con salida a 45º de 125 mm, fabricada en chapa de acero galvanizado, con junta EPDM que permite dar a la instalación estanquidad clase D. Marca BRINNER modelo TVL.

**TVL160-150** Ud TE CIRCULAR A 45º CHAPA GALV. D=160/160mm CON JUNTA DE GOMA (material)
Precio: 52.77
Te circular de diámetro principal 160 mm con salida a 45º de 150 mm, fabricada en chapa de acero galvanizado, con junta EPDM que permite dar a la instalación estanquidad clase D. Marca BRINNER modelo TVL.

**TVL160-160** Ud TE CIRCULAR A 45º CHAPA GALV. D=160/160mm CON JUNTA DE GOMA (material)
Precio: 53.48
Te circular de diámetro principal 160 mm con salida a 45º de 160 mm, fabricada en chapa de acero galvanizado, con junta EPDM que permite dar a la instalación estanquidad clase D. Marca BRINNER modelo TVL.

**TVL200-100** Ud TE CIRCULAR A 45º CHAPA GALV. D=200/100mm CON JUNTA DE GOMA (material)
Precio: 63.97
Te circular de diámetro principal 200 mm con salida a 45º de 100 mm, fabricada en chapa de acero galvanizado, con junta EPDM que permite dar a la instalación estanquidad clase D. Marca BRINNER modelo TVL.

**TVL200-125** Ud TE CIRCULAR A 45º CHAPA GALV. D=200/125mm CON JUNTA DE GOMA (material)
Precio: 64.86
Te circular de diámetro principal 200 mm con salida a 45º de 125 mm, fabricada en chapa de acero galvanizado, con junta EPDM que permite dar a la instalación estanquidad clase D. Marca BRINNER modelo TVL.

**TVL200-150** Ud TE CIRCULAR A 45º CHAPA GALV. D=200/150mm CON JUNTA DE GOMA (material)
Precio: 65.93
Te circular de diámetro principal 200 mm con salida a 45º de 150 mm, fabricada en chapa de acero galvanizado, con junta EPDM que permite dar a la instalación estanquidad clase D. Marca BRINNER modelo TVL.

**TVL200-160** Ud TE CIRCULAR A 45º CHAPA GALV. D=200/160mm CON JUNTA DE GOMA (material)
Precio: 66.38
Te circular de diámetro principal 200 mm con salida a 45º de 160 mm, fabricada en chapa de acero galvanizado, con junta EPDM que permite dar a la instalación estanquidad clase D. Marca BRINNER modelo TVL.

**TVL200-200** Ud TE CIRCULAR A 45º CHAPA GALV. D=200/200mm CON JUNTA DE GOMA (material)
Precio: 69.2
Te circular de diámetro principal 200 mm con salida a 45º de 200 mm, fabricada en chapa de acero galvanizado, con junta EPDM que permite dar a la instalación estanquidad clase D. Marca BRINNER modelo TVL.

**TVL250-100** Ud TE CIRCULAR A 45º CHAPA GALV. D=250/100mm CON JUNTA DE GOMA (material)
Precio: 74.5
Te circular de diámetro principal 250 mm con salida a 45º de 100 mm, fabricada en chapa de acero galvanizado, con junta EPDM que permite dar a la instalación estanquidad clase D. Marca BRINNER modelo TVL.

**TVL250-125** Ud TE CIRCULAR A 45º CHAPA GALV. D=250/125mm CON JUNTA DE GOMA (material)
Precio: 75.55
Te circular de diámetro principal 250 mm con salida a 45º de 125 mm, fabricada en chapa de acero galvanizado, con junta EPDM que permite dar a la instalación estanquidad clase D. Marca BRINNER modelo TVL.

**TVL250-150** Ud TE CIRCULAR A 45º CHAPA GALV. D=250/150mm CON JUNTA DE GOMA (material)
Precio: 76.76
Te circular de diámetro principal 250 mm con salida a 45º de 150 mm, fabricada en chapa de acero galvanizado, con junta EPDM que permite dar a la instalación estanquidad clase D. Marca BRINNER modelo TVL.

**TVL250-160** Ud TE CIRCULAR A 45º CHAPA GALV. D=250/160mm CON JUNTA DE GOMA (material)
Precio: 77.24
Te circular de diámetro principal 250 mm con salida a 45º de 160 mm, fabricada en chapa de acero galvanizado, con junta EPDM que permite dar a la instalación estanquidad clase D. Marca BRINNER modelo TVL.

**TVL250-200** Ud TE CIRCULAR A 45º CHAPA GALV. D=250/200mm CON JUNTA DE GOMA (material)
Precio: 79.67
Te circular de diámetro principal 250 mm con salida a 45º de 200 mm, fabricada en chapa de acero galvanizado, con junta EPDM que permite dar a la instalación estanquidad clase D. Marca BRINNER modelo TVL.

**TVL250-250** Ud TE CIRCULAR A 45º CHAPA GALV. D=250/250mm CON JUNTA DE GOMA (material)
Precio: 81.29
Te circular de diámetro principal 250 mm con salida a 45º de 250 mm, fabricada en chapa de acero galvanizado, con junta EPDM que permite dar a la instalación estanquidad clase D. Marca BRINNER modelo TVL.

**TVL300-100** Ud TE CIRCULAR A 45º CHAPA GALV. D=300/100mm CON JUNTA DE GOMA (material)
Precio: 89.42
Te circular de diámetro principal 300 mm con salida a 45º de 100 mm, fabricada en chapa de acero galvanizado, con junta EPDM que permite dar a la instalación estanquidad clase D. Marca BRINNER modelo TVL.

**TVL300-125** Ud TE CIRCULAR A 45º CHAPA GALV. D=300/125mm CON JUNTA DE GOMA (material)
Precio: 90.56
Te circular de diámetro principal 300 mm con salida a 45º de 125 mm, fabricada en chapa de acero galvanizado, con junta EPDM que permite dar a la instalación estanquidad clase D. Marca BRINNER modelo TVL.

**TVL300-150** Ud TE CIRCULAR A 45º CHAPA GALV. D=300/150mm CON JUNTA DE GOMA (material)
Precio: 91.84
Te circular de diámetro principal 300 mm con salida a 45º de 150 mm, fabricada en chapa de acero galvanizado, con junta EPDM que permite dar a la instalación estanquidad clase D. Marca BRINNER modelo TVL.

**TVL300-160** Ud TE CIRCULAR A 45º CHAPA GALV. D=300/160mm CON JUNTA DE GOMA (material)
Precio: 92.35
Te circular de diámetro principal 300 mm con salida a 45º de 160 mm, fabricada en chapa de acero galvanizado, con junta EPDM que permite dar a la instalación estanquidad clase D. Marca BRINNER modelo TVL.

**TVL300-200** Ud TE CIRCULAR A 45º CHAPA GALV. D=300/200mm CON JUNTA DE GOMA (material)
Precio: 94.83
Te circular de diámetro principal 300 mm con salida a 45º de 200 mm, fabricada en chapa de acero galvanizado, con junta EPDM que permite dar a la instalación estanquidad clase D. Marca BRINNER modelo TVL.

**TVL300-250** Ud TE CIRCULAR A 45º CHAPA GALV. D=300/250mm CON JUNTA DE GOMA (material)
Precio: 96.86
Te circular de diámetro principal 300 mm con salida a 45º de 250 mm, fabricada en chapa de acero galvanizado, con junta EPDM que permite dar a la instalación estanquidad clase D. Marca BRINNER modelo TVL.

**TVL300-300** Ud TE CIRCULAR A 45º CHAPA GALV. D=300/300mm CON JUNTA DE GOMA (material)
Precio: 101.1
Te circular de diámetro principal 300 mm con salida a 45º de 300 mm, fabricada en chapa de acero galvanizado, con junta EPDM que permite dar a la instalación estanquidad clase D. Marca BRINNER modelo TVL.

**TVL315-100** Ud TE CIRCULAR A 45º CHAPA GALV. D=315/100mm CON JUNTA DE GOMA (material)
Precio: 93.19
Te circular de diámetro principal 315 mm con salida a 45º de 100 mm, fabricada en chapa de acero galvanizado, con junta EPDM que permite dar a la instalación estanquidad clase D. Marca BRINNER modelo TVL.

**TVL315-125** Ud TE CIRCULAR A 45º CHAPA GALV. D=315/125mm CON JUNTA DE GOMA (material)
Precio: 94.35
Te circular de diámetro principal 315 mm con salida a 45º de 125 mm, fabricada en chapa de acero galvanizado, con junta EPDM que permite dar a la instalación estanquidad clase D. Marca BRINNER modelo TVL.

**TVL315-150** Ud TE CIRCULAR A 45º CHAPA GALV. D=315/150mm CON JUNTA DE GOMA (material)
Precio: 95.66
Te circular de diámetro principal 315 mm con salida a 45º de 150 mm, fabricada en chapa de acero galvanizado, con junta EPDM que permite dar a la instalación estanquidad clase D. Marca BRINNER modelo TVL.

**TVL315-160** Ud TE CIRCULAR A 45º CHAPA GALV. D=315/160mm CON JUNTA DE GOMA (material)
Precio: 96.18
Te circular de diámetro principal 315 mm con salida a 45º de 160 mm, fabricada en chapa de acero galvanizado, con junta EPDM que permite dar a la instalación estanquidad clase D. Marca BRINNER modelo TVL.

**TVL315-200** Ud TE CIRCULAR A 45º CHAPA GALV. D=315/200mm CON JUNTA DE GOMA (material)
Precio: 98.68
Te circular de diámetro principal 315 mm con salida a 45º de 200 mm, fabricada en chapa de acero galvanizado, con junta EPDM que permite dar a la instalación estanquidad clase D. Marca BRINNER modelo TVL.

**TVL315-250** Ud TE CIRCULAR A 45º CHAPA GALV. D=315/250mm CON JUNTA DE GOMA (material)
Precio: 99.48
Te circular de diámetro principal 315 mm con salida a 45º de 250 mm, fabricada en chapa de acero galvanizado, con junta EPDM que permite dar a la instalación estanquidad clase D. Marca BRINNER modelo TVL.

**TVL315-300** Ud TE CIRCULAR A 45º CHAPA GALV. D=315/300mm CON JUNTA DE GOMA (material)
Precio: 104.09
Te circular de diámetro principal 315 mm con salida a 45º de 300 mm, fabricada en chapa de acero galvanizado, con junta EPDM que permite dar a la instalación estanquidad clase D. Marca BRINNER modelo TVL.

**TVL315-315** Ud TE CIRCULAR A 45º CHAPA GALV. D=315/315mm CON JUNTA DE GOMA (material)
Precio: 106.11
Te circular de diámetro principal 315 mm con salida a 45º de 315 mm, fabricada en chapa de acero galvanizado, con junta EPDM que permite dar a la instalación estanquidad clase D. Marca BRINNER modelo TVL.

**TVL355-160** Ud TE CIRCULAR A 45º CHAPA GALV. D=355/160mm CON JUNTA DE GOMA (material)
Precio: 106.95
Te circular de diámetro principal 355 mm con salida a 45º de 160 mm, fabricada en chapa de acero galvanizado, con junta EPDM que permite dar a la instalación estanquidad clase D. Marca BRINNER modelo TVL.

**TVL355-200** Ud TE CIRCULAR A 45º CHAPA GALV. D=355/200mm CON JUNTA DE GOMA (material)
Precio: 109.54
Te circular de diámetro principal 355 mm con salida a 45º de 200 mm, fabricada en chapa de acero galvanizado, con junta EPDM que permite dar a la instalación estanquidad clase D. Marca BRINNER modelo TVL.

**TVL355-250** Ud TE CIRCULAR A 45º CHAPA GALV. D=355/250mm CON JUNTA DE GOMA (material)
Precio: 110.37
Te circular de diámetro principal 355 mm con salida a 45º de 250 mm, fabricada en chapa de acero galvanizado, con junta EPDM que permite dar a la instalación estanquidad clase D. Marca BRINNER modelo TVL.

**TVL355-300** Ud TE CIRCULAR A 45º CHAPA GALV. D=355/300mm CON JUNTA DE GOMA (material)
Precio: 114.69
Te circular de diámetro principal 355 mm con salida a 45º de 300 mm, fabricada en chapa de acero galvanizado, con junta EPDM que permite dar a la instalación estanquidad clase D. Marca BRINNER modelo TVL.

**TVL355-315** Ud TE CIRCULAR A 45º CHAPA GALV. D=355/315mm CON JUNTA DE GOMA (material)
Precio: 115.78
Te circular de diámetro principal 355 mm con salida a 45º de 315 mm, fabricada en chapa de acero galvanizado, con junta EPDM que permite dar a la instalación estanquidad clase D. Marca BRINNER modelo TVL.

**TVL355-355** Ud TE CIRCULAR A 45º CHAPA GALV. D=355/355mm CON JUNTA DE GOMA (material)
Precio: 120.54
Te circular de diámetro principal 355 mm con salida a 45º de 355 mm, fabricada en chapa de acero galvanizado, con junta EPDM que permite dar a la instalación estanquidad clase D. Marca BRINNER modelo TVL.

**TVL400-160** Ud TE CIRCULAR A 45º CHAPA GALV. D=400/160mm CON JUNTA DE GOMA (material)
Precio: 124.2
Te circular de diámetro principal 400 mm con salida a 45º de 160 mm, fabricada en chapa de acero galvanizado, con junta EPDM que permite dar a la instalación estanquidad clase D. Marca BRINNER modelo TVL.

**TVL400-200** Ud TE CIRCULAR A 45º CHAPA GALV. D=400/200mm CON JUNTA DE GOMA (material)
Precio: 127.27
Te circular de diámetro principal 400 mm con salida a 45º de 200 mm, fabricada en chapa de acero galvanizado, con junta EPDM que permite dar a la instalación estanquidad clase D. Marca BRINNER modelo TVL.

**TVL400-250** Ud TE CIRCULAR A 45º CHAPA GALV. D=400/250mm CON JUNTA DE GOMA (material)
Precio: 128.68
Te circular de diámetro principal 400 mm con salida a 45º de 250 mm, fabricada en chapa de acero galvanizado, con junta EPDM que permite dar a la instalación estanquidad clase D. Marca BRINNER modelo TVL.

**TVL400-300** Ud TE CIRCULAR A 45º CHAPA GALV. D=400/300mm CON JUNTA DE GOMA (material)
Precio: 133.49
Te circular de diámetro principal 400 mm con salida a 45º de 300 mm, fabricada en chapa de acero galvanizado, con junta EPDM que permite dar a la instalación estanquidad clase D. Marca BRINNER modelo TVL.

**TVL400-315** Ud TE CIRCULAR A 45º CHAPA GALV. D=400/315mm CON JUNTA DE GOMA (material)
Precio: 134.69
Te circular de diámetro principal 400 mm con salida a 45º de 315 mm, fabricada en chapa de acero galvanizado, con junta EPDM que permite dar a la instalación estanquidad clase D. Marca BRINNER modelo TVL.

**TVL400-355** Ud TE CIRCULAR A 45º CHAPA GALV. D=400/355mm CON JUNTA DE GOMA (material)
Precio: 138.53
Te circular de diámetro principal 400 mm con salida a 45º de 355 mm, fabricada en chapa de acero galvanizado, con junta EPDM que permite dar a la instalación estanquidad clase D. Marca BRINNER modelo TVL.

**TVL400-400** Ud TE CIRCULAR A 45º CHAPA GALV. D=400/400mm CON JUNTA DE GOMA (material)
Precio: 145.53
Te circular de diámetro principal 400 mm con salida a 45º de 400 mm, fabricada en chapa de acero galvanizado, con junta EPDM que permite dar a la instalación estanquidad clase D. Marca BRINNER modelo TVL.

**TVL450-200** Ud TE CIRCULAR A 45º CHAPA GALV. D=450/200mm CON JUNTA DE GOMA (material)
Precio: 142.48
Te circular de diámetro principal 450 mm con salida a 45º de 200 mm, fabricada en chapa de acero galvanizado, con junta EPDM que permite dar a la instalación estanquidad clase D. Marca BRINNER modelo TVL.

**TVL450-250** Ud TE CIRCULAR A 45º CHAPA GALV. D=450/250mm CON JUNTA DE GOMA (material)
Precio: 144.16
Te circular de diámetro principal 450 mm con salida a 45º de 250 mm, fabricada en chapa de acero galvanizado, con junta EPDM que permite dar a la instalación estanquidad clase D. Marca BRINNER modelo TVL.

**TVL450-300** Ud TE CIRCULAR A 45º CHAPA GALV. D=450/300mm CON JUNTA DE GOMA (material)
Precio: 149.16
Te circular de diámetro principal 450 mm con salida a 45º de 300 mm, fabricada en chapa de acero galvanizado, con junta EPDM que permite dar a la instalación estanquidad clase D. Marca BRINNER modelo TVL.

**TVL450-315** Ud TE CIRCULAR A 45º CHAPA GALV. D=450/315mm CON JUNTA DE GOMA (material)
Precio: 150.38
Te circular de diámetro principal 450 mm con salida a 45º de 315 mm, fabricada en chapa de acero galvanizado, con junta EPDM que permite dar a la instalación estanquidad clase D. Marca BRINNER modelo TVL.

**TVL450-355** Ud TE CIRCULAR A 45º CHAPA GALV. D=450/355mm CON JUNTA DE GOMA (material)
Precio: 154.14
Te circular de diámetro principal 450 mm con salida a 45º de 355 mm, fabricada en chapa de acero galvanizado, con junta EPDM que permite dar a la instalación estanquidad clase D. Marca BRINNER modelo TVL.

**TVL450-400** Ud TE CIRCULAR A 45º CHAPA GALV. D=450/400mm CON JUNTA DE GOMA (material)
Precio: 159.11
Te circular de diámetro principal 450 mm con salida a 45º de 400 mm, fabricada en chapa de acero galvanizado, con junta EPDM que permite dar a la instalación estanquidad clase D. Marca BRINNER modelo TVL.

**TVL450-450** Ud TE CIRCULAR A 45º CHAPA GALV. D=450/450mm CON JUNTA DE GOMA (material)
Precio: 168.01
Te circular de diámetro principal 450 mm con salida a 45º de 450 mm, fabricada en chapa de acero galvanizado, con junta EPDM que permite dar a la instalación estanquidad clase D. Marca BRINNER modelo TVL.

**TVL500-200** Ud TE CIRCULAR A 45º CHAPA GALV. D=500/200mm CON JUNTA DE GOMA (material)
Precio: 156.26
Te circular de diámetro principal 500 mm con salida a 45º de 200 mm, fabricada en chapa de acero galvanizado, con junta EPDM que permite dar a la instalación estanquidad clase D. Marca BRINNER modelo TVL.

**TVL500-250** Ud TE CIRCULAR A 45º CHAPA GALV. D=500/250mm CON JUNTA DE GOMA (material)
Precio: 158.13
Te circular de diámetro principal 500 mm con salida a 45º de 250 mm, fabricada en chapa de acero galvanizado, con junta EPDM que permite dar a la instalación estanquidad clase D. Marca BRINNER modelo TVL.

**TVL500-300** Ud TE CIRCULAR A 45º CHAPA GALV. D=500/300mm CON JUNTA DE GOMA (material)
Precio: 163.26
Te circular de diámetro principal 500 mm con salida a 45º de 300 mm, fabricada en chapa de acero galvanizado, con junta EPDM que permite dar a la instalación estanquidad clase D. Marca BRINNER modelo TVL.

**TVL500-315** Ud TE CIRCULAR A 45º CHAPA GALV. D=500/315mm CON JUNTA DE GOMA (material)
Precio: 164.52
Te circular de diámetro principal 500 mm con salida a 45º de 315 mm, fabricada en chapa de acero galvanizado, con junta EPDM que permite dar a la instalación estanquidad clase D. Marca BRINNER modelo TVL.

**TVL500-355** Ud TE CIRCULAR A 45º CHAPA GALV. D=500/355mm CON JUNTA DE GOMA (material)
Precio: 168.28
Te circular de diámetro principal 500 mm con salida a 45º de 355 mm, fabricada en chapa de acero galvanizado, con junta EPDM que permite dar a la instalación estanquidad clase D. Marca BRINNER modelo TVL.

**TVL500-400** Ud TE CIRCULAR A 45º CHAPA GALV. D=500/400mm CON JUNTA DE GOMA (material)
Precio: 173.06
Te circular de diámetro principal 500 mm con salida a 45º de 400 mm, fabricada en chapa de acero galvanizado, con junta EPDM que permite dar a la instalación estanquidad clase D. Marca BRINNER modelo TVL.

**TVL500-450** Ud TE CIRCULAR A 45º CHAPA GALV. D=500/450mm CON JUNTA DE GOMA (material)
Precio: 179.35
Te circular de diámetro principal 500 mm con salida a 45º de 450 mm, fabricada en chapa de acero galvanizado, con junta EPDM que permite dar a la instalación estanquidad clase D. Marca BRINNER modelo TVL.

**TVL500-500** Ud TE CIRCULAR A 45º CHAPA GALV. D=500/500mm CON JUNTA DE GOMA (material)
Precio: 188.85
Te circular de diámetro principal 500 mm con salida a 45º de 500 mm, fabricada en chapa de acero galvanizado, con junta EPDM que permite dar a la instalación estanquidad clase D. Marca BRINNER modelo TVL.

**TVL560-250** Ud TE CIRCULAR A 45º CHAPA GALV. D=560/250mm CON JUNTA DE GOMA (material)
Precio: 202.62
Te circular de diámetro principal 560 mm con salida a 45º de 250 mm, fabricada en chapa de acero galvanizado, con junta EPDM que permite dar a la instalación estanquidad clase D. Marca BRINNER modelo TVL.

**TVL560-300** Ud TE CIRCULAR A 45º CHAPA GALV. D=560/300mm CON JUNTA DE GOMA (material)
Precio: 207.96
Te circular de diámetro principal 560 mm con salida a 45º de 300 mm, fabricada en chapa de acero galvanizado, con junta EPDM que permite dar a la instalación estanquidad clase D. Marca BRINNER modelo TVL.

**TVL560-315** Ud TE CIRCULAR A 45º CHAPA GALV. D=560/315mm CON JUNTA DE GOMA (material)
Precio: 209.26
Te circular de diámetro principal 560 mm con salida a 45º de 315 mm, fabricada en chapa de acero galvanizado, con junta EPDM que permite dar a la instalación estanquidad clase D. Marca BRINNER modelo TVL.

**TVL560-355** Ud TE CIRCULAR A 45º CHAPA GALV. D=560/355mm CON JUNTA DE GOMA (material)
Precio: 213.14
Te circular de diámetro principal 560 mm con salida a 45º de 355 mm, fabricada en chapa de acero galvanizado, con junta EPDM que permite dar a la instalación estanquidad clase D. Marca BRINNER modelo TVL.

**TVL560-400** Ud TE CIRCULAR A 45º CHAPA GALV. D=560/400mm CON JUNTA DE GOMA (material)
Precio: 217.91
Te circular de diámetro principal 560 mm con salida a 45º de 400 mm, fabricada en chapa de acero galvanizado, con junta EPDM que permite dar a la instalación estanquidad clase D. Marca BRINNER modelo TVL.

**TVL560-450** Ud TE CIRCULAR A 45º CHAPA GALV. D=560/450mm CON JUNTA DE GOMA (material)
Precio: 223.9
Te circular de diámetro principal 560 mm con salida a 45º de 450 mm, fabricada en chapa de acero galvanizado, con junta EPDM que permite dar a la instalación estanquidad clase D. Marca BRINNER modelo TVL.

**TVL560-500** Ud TE CIRCULAR A 45º CHAPA GALV. D=560/500mm CON JUNTA DE GOMA (material)
Precio: 230.19
Te circular de diámetro principal 560 mm con salida a 45º de 500 mm, fabricada en chapa de acero galvanizado, con junta EPDM que permite dar a la instalación estanquidad clase D. Marca BRINNER modelo TVL.

**TVL560-560** Ud TE CIRCULAR A 45º CHAPA GALV. D=560/560mm CON JUNTA DE GOMA (material)
Precio: 247.23
Te circular de diámetro principal 560 mm con salida a 45º de 560 mm, fabricada en chapa de acero galvanizado, con junta EPDM que permite dar a la instalación estanquidad clase D. Marca BRINNER modelo TVL.

**TVL630-250** Ud TE CIRCULAR A 45º CHAPA GALV. D=630/250mm CON JUNTA DE GOMA (material)
Precio: 225.96
Te circular de diámetro principal 630 mm con salida a 45º de 250 mm, fabricada en chapa de acero galvanizado, con junta EPDM que permite dar a la instalación estanquidad clase D. Marca BRINNER modelo TVL.

**TVL630-300** Ud TE CIRCULAR A 45º CHAPA GALV. D=630/300mm CON JUNTA DE GOMA (material)
Precio: 231.57
Te circular de diámetro principal 630 mm con salida a 45º de 300 mm, fabricada en chapa de acero galvanizado, con junta EPDM que permite dar a la instalación estanquidad clase D. Marca BRINNER modelo TVL.

**TVL630-315** Ud TE CIRCULAR A 45º CHAPA GALV. D=630/315mm CON JUNTA DE GOMA (material)
Precio: 232.94
Te circular de diámetro principal 630 mm con salida a 45º de 315 mm, fabricada en chapa de acero galvanizado, con junta EPDM que permite dar a la instalación estanquidad clase D. Marca BRINNER modelo TVL.

**TVL630-355** Ud TE CIRCULAR A 45º CHAPA GALV. D=630/355mm CON JUNTA DE GOMA (material)
Precio: 236.98
Te circular de diámetro principal 630 mm con salida a 45º de 355 mm, fabricada en chapa de acero galvanizado, con junta EPDM que permite dar a la instalación estanquidad clase D. Marca BRINNER modelo TVL.

**TVL630-400** Ud TE CIRCULAR A 45º CHAPA GALV. D=630/400mm CON JUNTA DE GOMA (material)
Precio: 241.88
Te circular de diámetro principal 630 mm con salida a 45º de 400 mm, fabricada en chapa de acero galvanizado, con junta EPDM que permite dar a la instalación estanquidad clase D. Marca BRINNER modelo TVL.

**TVL630-450** Ud TE CIRCULAR A 45º CHAPA GALV. D=630/450mm CON JUNTA DE GOMA (material)
Precio: 247.87
Te circular de diámetro principal 630 mm con salida a 45º de 450 mm, fabricada en chapa de acero galvanizado, con junta EPDM que permite dar a la instalación estanquidad clase D. Marca BRINNER modelo TVL.

**TVL630-500** Ud TE CIRCULAR A 45º CHAPA GALV. D=630/500mm CON JUNTA DE GOMA (material)
Precio: 253.83
Te circular de diámetro principal 630 mm con salida a 45º de 500 mm, fabricada en chapa de acero galvanizado, con junta EPDM que permite dar a la instalación estanquidad clase D. Marca BRINNER modelo TVL.

**TVL630-560** Ud TE CIRCULAR A 45º CHAPA GALV. D=630/560mm CON JUNTA DE GOMA (material)
Precio: 266.76
Te circular de diámetro principal 630 mm con salida a 45º de 560 mm, fabricada en chapa de acero galvanizado, con junta EPDM que permite dar a la instalación estanquidad clase D. Marca BRINNER modelo TVL.

**TVL630-630** Ud TE CIRCULAR A 45º CHAPA GALV. D=630/630mm CON JUNTA DE GOMA (material)
Precio: 283.32
Te circular de diámetro principal 630 mm con salida a 45º de 630 mm, fabricada en chapa de acero galvanizado, con junta EPDM que permite dar a la instalación estanquidad clase D. Marca BRINNER modelo TVL.

**TVL710-315** Ud TE CIRCULAR A 45º CHAPA GALV. D=710/315mm CON JUNTA DE GOMA (material)
Precio: 267.76
Te circular de diámetro principal 710 mm con salida a 45º de 315 mm, fabricada en chapa de acero galvanizado, con junta EPDM que permite dar a la instalación estanquidad clase D. Marca BRINNER modelo TVL.

**TVL710-355** Ud TE CIRCULAR A 45º CHAPA GALV. D=710/355mm CON JUNTA DE GOMA (material)
Precio: 272.64
Te circular de diámetro principal 710 mm con salida a 45º de 355 mm, fabricada en chapa de acero galvanizado, con junta EPDM que permite dar a la instalación estanquidad clase D. Marca BRINNER modelo TVL.

**TVL710-400** Ud TE CIRCULAR A 45º CHAPA GALV. D=710/400mm CON JUNTA DE GOMA (material)
Precio: 278.49
Te circular de diámetro principal 710 mm con salida a 45º de 400 mm, fabricada en chapa de acero galvanizado, con junta EPDM que permite dar a la instalación estanquidad clase D. Marca BRINNER modelo TVL.

**TVL710-450** Ud TE CIRCULAR A 45º CHAPA GALV. D=710/450mm CON JUNTA DE GOMA (material)
Precio: 285.48
Te circular de diámetro principal 710 mm con salida a 45º de 450 mm, fabricada en chapa de acero galvanizado, con junta EPDM que permite dar a la instalación estanquidad clase D. Marca BRINNER modelo TVL.

**TVL710-500** Ud TE CIRCULAR A 45º CHAPA GALV. D=710/500mm CON JUNTA DE GOMA (material)
Precio: 292.37
Te circular de diámetro principal 710 mm con salida a 45º de 500 mm, fabricada en chapa de acero galvanizado, con junta EPDM que permite dar a la instalación estanquidad clase D. Marca BRINNER modelo TVL.

**TVL710-560** Ud TE CIRCULAR A 45º CHAPA GALV. D=710/560mm CON JUNTA DE GOMA (material)
Precio: 299.7
Te circular de diámetro principal 710 mm con salida a 45º de 560 mm, fabricada en chapa de acero galvanizado, con junta EPDM que permite dar a la instalación estanquidad clase D. Marca BRINNER modelo TVL.

**TVL710-630** Ud TE CIRCULAR A 45º CHAPA GALV. D=710/630mm CON JUNTA DE GOMA (material)
Precio: 319.04
Te circular de diámetro principal 710 mm con salida a 45º de 630 mm, fabricada en chapa de acero galvanizado, con junta EPDM que permite dar a la instalación estanquidad clase D. Marca BRINNER modelo TVL.

**TVL710-710** Ud TE CIRCULAR A 45º CHAPA GALV. D=710/710mm CON JUNTA DE GOMA (material)
Precio: 343.19
Te circular de diámetro principal 710 mm con salida a 45º de 710 mm, fabricada en chapa de acero galvanizado, con junta EPDM que permite dar a la instalación estanquidad clase D. Marca BRINNER modelo TVL.

**TVL800-315** Ud TE CIRCULAR A 45º CHAPA GALV. D=800/315mm CON JUNTA DE GOMA (material)
Precio: 299.22
Te circular de diámetro principal 800 mm con salida a 45º de 315 mm, fabricada en chapa de acero galvanizado, con junta EPDM que permite dar a la instalación estanquidad clase D. Marca BRINNER modelo TVL.

**TVL800-355** Ud TE CIRCULAR A 45º CHAPA GALV. D=800/355mm CON JUNTA DE GOMA (material)
Precio: 304.43
Te circular de diámetro principal 800 mm con salida a 45º de 355 mm, fabricada en chapa de acero galvanizado, con junta EPDM que permite dar a la instalación estanquidad clase D. Marca BRINNER modelo TVL.

**TVL800-400** Ud TE CIRCULAR A 45º CHAPA GALV. D=800/400mm CON JUNTA DE GOMA (material)
Precio: 310.62
Te circular de diámetro principal 800 mm con salida a 45º de 400 mm, fabricada en chapa de acero galvanizado, con junta EPDM que permite dar a la instalación estanquidad clase D. Marca BRINNER modelo TVL.

**TVL800-450** Ud TE CIRCULAR A 45º CHAPA GALV. D=800/450mm CON JUNTA DE GOMA (material)
Precio: 317.93
Te circular de diámetro principal 800 mm con salida a 45º de 450 mm, fabricada en chapa de acero galvanizado, con junta EPDM que permite dar a la instalación estanquidad clase D. Marca BRINNER modelo TVL.

**TVL800-500** Ud TE CIRCULAR A 45º CHAPA GALV. D=800/500mm CON JUNTA DE GOMA (material)
Precio: 325.04
Te circular de diámetro principal 800 mm con salida a 45º de 500 mm, fabricada en chapa de acero galvanizado, con junta EPDM que permite dar a la instalación estanquidad clase D. Marca BRINNER modelo TVL.

**TVL800-560** Ud TE CIRCULAR A 45º CHAPA GALV. D=800/560mm CON JUNTA DE GOMA (material)
Precio: 338.82
Te circular de diámetro principal 800 mm con salida a 45º de 560 mm, fabricada en chapa de acero galvanizado, con junta EPDM que permite dar a la instalación estanquidad clase D. Marca BRINNER modelo TVL..

**TVL800-630** Ud TE CIRCULAR A 45º CHAPA GALV. D=800/630mm CON JUNTA DE GOMA (material)
Precio: 351.2
Te circular de diámetro principal 800 mm con salida a 45º de 630 mm, fabricada en chapa de acero galvanizado, con junta EPDM que permite dar a la instalación estanquidad clase D. Marca BRINNER modelo TVL.

**TVL800-710** Ud TE CIRCULAR A 45º CHAPA GALV. D=800/710mm CON JUNTA DE GOMA (material)
Precio: 367.6
Te circular de diámetro principal 800 mm con salida a 45º de 710 mm, fabricada en chapa de acero galvanizado, con junta EPDM que permite dar a la instalación estanquidad clase D. Marca BRINNER modelo TVL.

**TVL800-800** Ud TE CIRCULAR A 45º CHAPA GALV. D=800/800mm CON JUNTA DE GOMA (material)
Precio: 397.83
Te circular de diámetro principal 800 mm con salida a 45º de 800 mm, fabricada en chapa de acero galvanizado, con junta EPDM que permite dar a la instalación estanquidad clase D. Marca BRINNER modelo TVL.

**TVL900-400** Ud TE CIRCULAR A 45º CHAPA GALV. D=900/400mm CON JUNTA DE GOMA (material)
Precio: 346.46
Te circular de diámetro principal 900 mm con salida a 45º de 400 mm, fabricada en chapa de acero galvanizado, con junta EPDM que permite dar a la instalación estanquidad clase D. Marca BRINNER modelo TVL.

**TVL900-450** Ud TE CIRCULAR A 45º CHAPA GALV. D=900/450mm CON JUNTA DE GOMA (material)
Precio: 354.19
Te circular de diámetro principal 900 mm con salida a 45º de 450 mm, fabricada en chapa de acero galvanizado, con junta EPDM que permite dar a la instalación estanquidad clase D. Marca BRINNER modelo TVL.

**TVL900-500** Ud TE CIRCULAR A 45º CHAPA GALV. D=900/500mm CON JUNTA DE GOMA (material)
Precio: 361.64
Te circular de diámetro principal 900 mm con salida a 45º de 500 mm, fabricada en chapa de acero galvanizado, con junta EPDM que permite dar a la instalación estanquidad clase D. Marca BRINNER modelo TVL.

**TVL900-560** Ud TE CIRCULAR A 45º CHAPA GALV. D=900/560mm CON JUNTA DE GOMA (material)
Precio: 375.72
Te circular de diámetro principal 900 mm con salida a 45º de 560 mm, fabricada en chapa de acero galvanizado, con junta EPDM que permite dar a la instalación estanquidad clase D. Marca BRINNER modelo TVL.

**TVL900-630** Ud TE CIRCULAR A 45º CHAPA GALV. D=900/630mm CON JUNTA DE GOMA (material)
Precio: 388.17
Te circular de diámetro principal 900 mm con salida a 45º de 630 mm, fabricada en chapa de acero galvanizado, con junta EPDM que permite dar a la instalación estanquidad clase D. Marca BRINNER modelo TVL.

**TVL900-710** Ud TE CIRCULAR A 45º CHAPA GALV. D=900/710mm CON JUNTA DE GOMA (material)
Precio: 407.91
Te circular de diámetro principal 900 mm con salida a 45º de 710 mm, fabricada en chapa de acero galvanizado, con junta EPDM que permite dar a la instalación estanquidad clase D. Marca BRINNER modelo TVL.

**TVL900-800** Ud TE CIRCULAR A 45º CHAPA GALV. D=900/800mm CON JUNTA DE GOMA (material)
Precio: 424.25
Te circular de diámetro principal 900 mm con salida a 45º de 800 mm, fabricada en chapa de acero galvanizado, con junta EPDM que permite dar a la instalación estanquidad clase D. Marca BRINNER modelo TVL.

**TVL900-900** Ud TE CIRCULAR A 45º CHAPA GALV. D=900/900mm CON JUNTA DE GOMA (material)
Precio: 461.78
Te circular de diámetro principal 900 mm con salida a 45º de 900 mm, fabricada en chapa de acero galvanizado, con junta EPDM que permite dar a la instalación estanquidad clase D. Marca BRINNER modelo TVL.

**TVL1000-400** Ud TE CIRCULAR A 45º CHAPA GALV. D=1000/400mm CON JUNTA DE GOMA (material)
Precio: 448.1
Te circular de diámetro principal 1000 mm con salida a 45º de 400 mm, fabricada en chapa de acero galvanizado, con junta EPDM que permite dar a la instalación estanquidad clase D. Marca BRINNER modelo TVL.

**TVL1000-450** Ud TE CIRCULAR A 45º CHAPA GALV. D=1000/450mm CON JUNTA DE GOMA (material)
Precio: 457.27
Te circular de diámetro principal 1000 mm con salida a 45º de 450 mm, fabricada en chapa de acero galvanizado, con junta EPDM que permite dar a la instalación estanquidad clase D. Marca BRINNER modelo TVL.

**TVL1000-500** Ud TE CIRCULAR A 45º CHAPA GALV. D=1000/500mm CON JUNTA DE GOMA (material)
Precio: 466.15
Te circular de diámetro principal 1000 mm con salida a 45º de 500 mm, fabricada en chapa de acero galvanizado, con junta EPDM que permite dar a la instalación estanquidad clase D. Marca BRINNER modelo TVL.

**TVL1000-560** Ud TE CIRCULAR A 45º CHAPA GALV. D=1000/560mm CON JUNTA DE GOMA (material)
Precio: 481.93
Te circular de diámetro principal 1000 mm con salida a 45º de 560 mm, fabricada en chapa de acero galvanizado, con junta EPDM que permite dar a la instalación estanquidad clase D. Marca BRINNER modelo TVL.

**TVL1000-630** Ud TE CIRCULAR A 45º CHAPA GALV. D=1000/630mm CON JUNTA DE GOMA (material)
Precio: 496.27
Te circular de diámetro principal 1000 mm con salida a 45º de 630 mm, fabricada en chapa de acero galvanizado, con junta EPDM que permite dar a la instalación estanquidad clase D. Marca BRINNER modelo TVL.

**TVL1000-710** Ud TE CIRCULAR A 45º CHAPA GALV. D=1000/710mm CON JUNTA DE GOMA (material)
Precio: 513.91
Te circular de diámetro principal 100 mm con salida a 45º de 710 mm, fabricada en chapa de acero galvanizado, con junta EPDM que permite dar a la instalación estanquidad clase D. Marca BRINNER modelo TVL.

**TVL1000-800** Ud TE CIRCULAR A 45º CHAPA GALV. D=1000/800mm CON JUNTA DE GOMA (material)
Precio: 535.77
Te circular de diámetro principal 1000 mm con salida a 45º de 800 mm, fabricada en chapa de acero galvanizado, con junta EPDM que permite dar a la instalación estanquidad clase D. Marca BRINNER modelo TVL.

**TVL1000-900** Ud TE CIRCULAR A 45º CHAPA GALV. D=1000/900mm CON JUNTA DE GOMA (material)
Precio: 564.27
Te circular de diámetro principal 1000 mm con salida a 45º de 900 mm, fabricada en chapa de acero galvanizado, con junta EPDM que permite dar a la instalación estanquidad clase D. Marca BRINNER modelo TVL.

**TVL1000-1000** Ud TE CIRCULAR A 45º CHAPA GALV. D=1000/1000mm CON JUNTA DE GOMA (material)
Precio: 619.61
Te circular de diámetro principal 1000 mm con salida a 45º de 1000 mm, fabricada en chapa de acero galvanizado, con junta EPDM que permite dar a la instalación estanquidad clase D. Marca BRINNER modelo TVL.

**TVL1120-500** Ud TE CIRCULAR A 45º CHAPA GALV. D=1120/500mm CON JUNTA DE GOMA (material)
Precio: 546.3
Te circular de diámetro principal 1120 mm con salida a 45º de 500 mm, fabricada en chapa de acero galvanizado, con junta EPDM que permite dar a la instalación estanquidad clase D. Marca BRINNER modelo TVL.

**TVL1120-560** Ud TE CIRCULAR A 45º CHAPA GALV. D=1120/560mm CON JUNTA DE GOMA (material)
Precio: 565.46
Te circular de diámetro principal 1120 mm con salida a 45º de 560 mm, fabricada en chapa de acero galvanizado, con junta EPDM que permite dar a la instalación estanquidad clase D. Marca BRINNER modelo TVL.

**TVL1120-630** Ud TE CIRCULAR A 45º CHAPA GALV. D=1120/630mm CON JUNTA DE GOMA (material)
Precio: 583.78
Te circular de diámetro principal 1120 mm con salida a 45º de 630 mm, fabricada en chapa de acero galvanizado, con junta EPDM que permite dar a la instalación estanquidad clase D. Marca BRINNER modelo TVL.

**TVL1120-710** Ud TE CIRCULAR A 45º CHAPA GALV. D=1120/710mm CON JUNTA DE GOMA (material)
Precio: 605.91
Te circular de diámetro principal 1120 mm con salida a 45º de 710 mm, fabricada en chapa de acero galvanizado, con junta EPDM que permite dar a la instalación estanquidad clase D. Marca BRINNER modelo TVL.

**TVL1120-800** Ud TE CIRCULAR A 45º CHAPA GALV. D=1120/800mm CON JUNTA DE GOMA (material)
Precio: 632.64
Te circular de diámetro principal 1120 mm con salida a 45º de 800 mm, fabricada en chapa de acero galvanizado, con junta EPDM que permite dar a la instalación estanquidad clase D. Marca BRINNER modelo TVL.

**TVL1120-900** Ud TE CIRCULAR A 45º CHAPA GALV. D=1120/900mm CON JUNTA DE GOMA (material)
Precio: 665.53
Te circular de diámetro principal 1120 mm con salida a 45º de 900 mm, fabricada en chapa de acero galvanizado, con junta EPDM que permite dar a la instalación estanquidad clase D. Marca BRINNER modelo TVL.

**TVL1120-1000** Ud TE CIRCULAR A 45º CHAPA GALV. D=1120/1000mm CON JUNTA DE GOMA (material)
Precio: 711.11
Te circular de diámetro principal 1120 mm con salida a 45º de 1000 mm, fabricada en chapa de acero galvanizado, con junta EPDM que permite dar a la instalación estanquidad clase D. Marca BRINNER modelo TVL.

**TVL1120-1120** Ud TE CIRCULAR A 45º CHAPA GALV. D=1120/1120mm CON JUNTA DE GOMA (material)
Precio: 788.42
Te circular de diámetro principal 1120 mm con salida a 45º de 1120 mm, fabricada en chapa de acero galvanizado, con junta EPDM que permite dar a la instalación estanquidad clase D. Marca BRINNER modelo TVL.

**TVL1250-500** Ud TE CIRCULAR A 45º CHAPA GALV. D=1250/500mm CON JUNTA DE GOMA (material)
Precio: 614.3
Te circular de diámetro principal 1250 mm con salida a 45º de 500 mm, fabricada en chapa de acero galvanizado, con junta EPDM que permite dar a la instalación estanquidad clase D. Marca BRINNER modelo TVL.

**TVL1250-560** Ud TE CIRCULAR A 45º CHAPA GALV. D=1250/560mm CON JUNTA DE GOMA (material)
Precio: 634.93
Te circular de diámetro principal 1250 mm con salida a 45º de 560 mm, fabricada en chapa de acero galvanizado, con junta EPDM que permite dar a la instalación estanquidad clase D. Marca BRINNER modelo TVL.

**TVL1250-630** Ud TE CIRCULAR A 45º CHAPA GALV. D=1250/630mm CON JUNTA DE GOMA (material)
Precio: 654.84
Te circular de diámetro principal 1250 mm con salida a 45º de 630 mm, fabricada en chapa de acero galvanizado, con junta EPDM que permite dar a la instalación estanquidad clase D. Marca BRINNER modelo TVL.

**TVL1250-710** Ud TE CIRCULAR A 45º CHAPA GALV. D=1250/710mm CON JUNTA DE GOMA (material)
Precio: 678.6
Te circular de diámetro principal 1250 mm con salida a 45º de 710 mm, fabricada en chapa de acero galvanizado, con junta EPDM que permite dar a la instalación estanquidad clase D. Marca BRINNER modelo TVL.

**TVL1250-800** Ud TE CIRCULAR A 45º CHAPA GALV. D=1250/800mm CON JUNTA DE GOMA (material)
Precio: 706.77
Te circular de diámetro principal 1250 mm con salida a 45º de 800 mm, fabricada en chapa de acero galvanizado, con junta EPDM que permite dar a la instalación estanquidad clase D. Marca BRINNER modelo TVL.

**TVL1250-900** Ud TE CIRCULAR A 45º CHAPA GALV. D=1250/900mm CON JUNTA DE GOMA (material)
Precio: 740.41
Te circular de diámetro principal 1250 mm con salida a 45º de 900 mm, fabricada en chapa de acero galvanizado, con junta EPDM que permite dar a la instalación estanquidad clase D. Marca BRINNER modelo TVL.

**TVL1250-1000** Ud TE CIRCULAR A 45º CHAPA GALV. D=1250/1000mm CON JUNTA DE GOMA (material)
Precio: 784.74
Te circular de diámetro principal 1250 mm con salida a 45º de 1000 mm, fabricada en chapa de acero galvanizado, con junta EPDM que permite dar a la instalación estanquidad clase D. Marca BRINNER modelo TVL.

**TVL1250-1120** Ud TE CIRCULAR A 45º CHAPA GALV. D=1250/1120mm CON JUNTA DE GOMA (material)
Precio: 836.7
Te circular de diámetro principal 1250 mm con salida a 45º de 1120 mm, fabricada en chapa de acero galvanizado, con junta EPDM que permite dar a la instalación estanquidad clase D. Marca BRINNER modelo TVL.

**TVL1250-1250** Ud TE CIRCULAR A 45º CHAPA GALV. D=1250/1250mm CON JUNTA DE GOMA (material)
Precio: 934.51
Te circular de diámetro principal 1250 mm con salida a 45º de 1250 mm, fabricada en chapa de acero galvanizado, con junta EPDM que permite dar a la instalación estanquidad clase D. Marca BRINNER modelo TVL.

###### CRUZ CRUCES CIRCULARES CHAPA GALV. (21/12/2023)

###### XC CRUZ CIRCULAR A 90º CHAPA GALV. (21/12/2023)

**XC100-100** Ud CRUZ CIRCULAR A 90º CHAPA GALV. D=100/100mm (material; 21/12/2023)
Precio: 35.17
Cruz circular de diámetro principal 100 mm con dos salidas a 90º de 100 mm, fabricada en chapa de acero galvanizado. Marca BRINNER modelo XC.

**XC125-100** Ud CRUZ CIRCULAR A 90º CHAPA GALV. D=125/100mm (material; 21/12/2023)
Precio: 35.61
Cruz circular de diámetro principal 125 mm con dos salidas a 90º de 100 mm, fabricada en chapa de acero galvanizado. Marca BRINNER modelo XC.

**XC125-125** Ud CRUZ CIRCULAR A 90º CHAPA GALV. D=125/125mm (material; 21/12/2023)
Precio: 36.1
Cruz circular de diámetro principal 125 mm con dos salidas a 90º de 125 mm, fabricada en chapa de acero galvanizado. Marca BRINNER modelo XC.

**XC150-100** Ud CRUZ CIRCULAR A 90º CHAPA GALV. D=150/100mm (material; 21/12/2023)
Precio: 45.31
Cruz circular de diámetro principal 150 mm con dos salidas a 90º de 100 mm, fabricada en chapa de acero galvanizado. Marca BRINNER modelo XC.

**XC150-125** Ud CRUZ CIRCULAR A 90º CHAPA GALV. D=150/125mm (material; 21/12/2023)
Precio: 45.83
Cruz circular de diámetro principal 150 mm con dos salidas a 90º de 125 mm, fabricada en chapa de acero galvanizado. Marca BRINNER modelo XC.

**XC150-150** Ud CRUZ CIRCULAR A 90º CHAPA GALV. D=150/150mm (material; 21/12/2023)
Precio: 46.39
Cruz circular de diámetro principal 150 mm con dos salidas a 90º de 150 mm, fabricada en chapa de acero galvanizado. Marca BRINNER modelo XC.

**XC160-100** Ud CRUZ CIRCULAR A 90º CHAPA GALV. D=160/100mm (material; 21/12/2023)
Precio: 45.49
Cruz circular de diámetro principal 160 mm con dos salidas a 90º de 100 mm, fabricada en chapa de acero galvanizado. Marca BRINNER modelo XC.

**XC160-125** Ud CRUZ CIRCULAR A 90º CHAPA GALV. D=160/125mm (material; 21/12/2023)
Precio: 46.03
Cruz circular de diámetro principal 160 mm con dos salidas a 90º de 125 mm, fabricada en chapa de acero galvanizado. Marca BRINNER modelo XC.

**XC160-150** Ud CRUZ CIRCULAR A 90º CHAPA GALV. D=160/150mm (material; 21/12/2023)
Precio: 46.72
Cruz circular de diámetro principal 160 mm con dos salidas a 90º de 150 mm, fabricada en chapa de acero galvanizado. Marca BRINNER modelo XC.

**XC160-160** Ud CRUZ CIRCULAR A 90º CHAPA GALV. D=160/160mm (material; 21/12/2023)
Precio: 46.75
Cruz circular de diámetro principal 160 mm con dos salidas a 90º de 160 mm, fabricada en chapa de acero galvanizado. Marca BRINNER modelo XC.

**XC200-100** Ud CRUZ CIRCULAR A 90º CHAPA GALV. D=200/100mm (material; 21/12/2023)
Precio: 55.45
Cruz circular de diámetro principal 200 mm con dos salidas a 90º de 100 mm, fabricada en chapa de acero galvanizado. Marca BRINNER modelo XC.

**XC200-125** Ud CRUZ CIRCULAR A 90º CHAPA GALV. D=200/125mm (material; 21/12/2023)
Precio: 56.05
Cruz circular de diámetro principal 200 mm con dos salidas a 90º de 125 mm, fabricada en chapa de acero galvanizado. Marca BRINNER modelo XC.

**XC200-150** Ud CRUZ CIRCULAR A 90º CHAPA GALV. D=200/150mm (material; 11/03/2025)
Precio: 56.68
Cruz circular de diámetro principal 200 mm con dos salidas a 90º de 150 mm, fabricada en chapa de acero galvanizado. Marca BRINNER modelo XC.

**XC200-160** Ud CRUZ CIRCULAR A 90º CHAPA GALV. D=200/160mm (material; 21/12/2023)
Precio: 56.95
Cruz circular de diámetro principal 200 mm con dos salidas a 90º de 160 mm, fabricada en chapa de acero galvanizado. Marca BRINNER modelo XC.

**XC200-200** Ud CRUZ CIRCULAR A 90º CHAPA GALV. D=200/200mm (material; 21/12/2023)
Precio: 58.41
Cruz circular de diámetro principal 200 mm con dos salidas a 90º de 200 mm, fabricada en chapa de acero galvanizado. Marca BRINNER modelo XC.

**XC250-100** Ud CRUZ CIRCULAR A 90º CHAPA GALV. D=250/100mm (material)
Precio: 66.46
Cruz circular de diámetro principal 250 mm con dos salidas a 90º de 100 mm, fabricada en chapa de acero galvanizado. Marca BRINNER modelo XC.

**XC250-125** Ud CRUZ CIRCULAR A 90º CHAPA GALV. D=250/125mm (material)
Precio: 67.34
Cruz circular de diámetro principal 250 mm con dos salidas a 90º de 125 mm, fabricada en chapa de acero galvanizado. Marca BRINNER modelo XC.

**XC250-150** Ud CRUZ CIRCULAR A 90º CHAPA GALV. D=250/150mm (material)
Precio: 68.3
Cruz circular de diámetro principal 250 mm con dos salidas a 90º de 150 mm, fabricada en chapa de acero galvanizado. Marca BRINNER modelo XC.

**XC250-160** Ud CRUZ CIRCULAR A 90º CHAPA GALV. D=250/160mm (material)
Precio: 68.71
Cruz circular de diámetro principal 250 mm con dos salidas a 90º de 160 mm, fabricada en chapa de acero galvanizado. Marca BRINNER modelo XC.

**XC250-200** Ud CRUZ CIRCULAR A 90º CHAPA GALV. D=250/200mm (material)
Precio: 70.52
Cruz circular de diámetro principal 250 mm con dos salidas a 90º de 200 mm, fabricada en chapa de acero galvanizado. Marca BRINNER modelo XC.

**XC250-250** Ud CRUZ CIRCULAR A 90º CHAPA GALV. D=250/250mm (material)
Precio: 74.39
Cruz circular de diámetro principal 250 mm con dos salidas a 90º de 250 mm, fabricada en chapa de acero galvanizado. Marca BRINNER modelo XC.

**XC300-100** Ud CRUZ CIRCULAR A 90º CHAPA GALV. D=300/100mm (material)
Precio: 77.56
Cruz circular de diámetro principal 300 mm con dos salidas a 90º de 100 mm, fabricada en chapa de acero galvanizado. Marca BRINNER modelo XC.

**XC300-125** Ud CRUZ CIRCULAR A 90º CHAPA GALV. D=300/125mm (material)
Precio: 78.5
Cruz circular de diámetro principal 300 mm con dos salidas a 90º de 125 mm, fabricada en chapa de acero galvanizado. Marca BRINNER modelo XC.

**XC300-150** Ud CRUZ CIRCULAR A 90º CHAPA GALV. D=300/150mm (material)
Precio: 79.52
Cruz circular de diámetro principal 300 mm con dos salidas a 90º de 150 mm, fabricada en chapa de acero galvanizado. Marca BRINNER modelo XC.

**XC300-160** Ud CRUZ CIRCULAR A 90º CHAPA GALV. D=300/160mm (material)
Precio: 79.95
Cruz circular de diámetro principal 300 mm con dos salidas a 90º de 160 mm, fabricada en chapa de acero galvanizado. Marca BRINNER modelo XC.

**XC300-200** Ud CRUZ CIRCULAR A 90º CHAPA GALV. D=300/200mm (material)
Precio: 81.79
Cruz circular de diámetro principal 300 mm con dos salidas a 90º de 200 mm, fabricada en chapa de acero galvanizado. Marca BRINNER modelo XC.

**XC300-250** Ud CRUZ CIRCULAR A 90º CHAPA GALV. D=300/250mm (material)
Precio: 85.95
Cruz circular de diámetro principal 300 mm con dos salidas a 90º de 250 mm, fabricada en chapa de acero galvanizado. Marca BRINNER modelo XC.

**XC300-300** Ud CRUZ CIRCULAR A 90º CHAPA GALV. D=300/300mm (material)
Precio: 89.2
Cruz circular de diámetro principal 300 mm con dos salidas a 90º de 300 mm, fabricada en chapa de acero galvanizado. Marca BRINNER modelo XC.

**XC315-100** Ud CRUZ CIRCULAR A 90º CHAPA GALV. D=315/100mm (material)
Precio: 80.88
Cruz circular de diámetro principal 315 mm con dos salidas a 90º de 100 mm, fabricada en chapa de acero galvanizado. Marca BRINNER modelo XC.

**XC315-125** Ud CRUZ CIRCULAR A 90º CHAPA GALV. D=315/125mm (material)
Precio: 81.84
Cruz circular de diámetro principal 315 mm con dos salidas a 90º de 125 mm, fabricada en chapa de acero galvanizado. Marca BRINNER modelo XC.

**XC315-150** Ud CRUZ CIRCULAR A 90º CHAPA GALV. D=315/150mm (material)
Precio: 82.88
Cruz circular de diámetro principal 315 mm con dos salidas a 90º de 150 mm, fabricada en chapa de acero galvanizado. Marca BRINNER modelo XC.

**XC315-160** Ud CRUZ CIRCULAR A 90º CHAPA GALV. D=315/160mm (material)
Precio: 83.31
Cruz circular de diámetro principal 315 mm con dos salidas a 90º de 160 mm, fabricada en chapa de acero galvanizado. Marca BRINNER modelo XC.

**XC315-200** Ud CRUZ CIRCULAR A 90º CHAPA GALV. D=315/200mm (material)
Precio: 85.17
Cruz circular de diámetro principal 315 mm con dos salidas a 90º de 200 mm, fabricada en chapa de acero galvanizado. Marca BRINNER modelo XC.

**XC315-250** Ud CRUZ CIRCULAR A 90º CHAPA GALV. D=315/250mm (material)
Precio: 88.45
Cruz circular de diámetro principal 315 mm con dos salidas a 90º de 250 mm, fabricada en chapa de acero galvanizado. Marca BRINNER modelo XC.

**XC315-300** Ud CRUZ CIRCULAR A 90º CHAPA GALV. D=315/300mm (material)
Precio: 91.97
Cruz circular de diámetro principal 315 mm con dos salidas a 90º de 300 mm, fabricada en chapa de acero galvanizado. Marca BRINNER modelo XC.

**XC315-315** Ud CRUZ CIRCULAR A 90º CHAPA GALV. D=315/315mm (material)
Precio: 96.15
Cruz circular de diámetro principal 315 mm con dos salidas a 90º de 315 mm, fabricada en chapa de acero galvanizado. Marca BRINNER modelo XC.

**XC355-160** Ud CRUZ CIRCULAR A 90º CHAPA GALV. D=355/160mm (material)
Precio: 92.3
Cruz circular de diámetro principal 355 mm con dos salidas a 90º de 160 mm, fabricada en chapa de acero galvanizado. Marca BRINNER modelo XC.

**XC355-200** Ud CRUZ CIRCULAR A 90º CHAPA GALV. D=355/200mm (material)
Precio: 94.22
Cruz circular de diámetro principal 355 mm con dos salidas a 90º de 200 mm, fabricada en chapa de acero galvanizado. Marca BRINNER modelo XC.

**XC355-250** Ud CRUZ CIRCULAR A 90º CHAPA GALV. D=355/250mm (material)
Precio: 97.53
Cruz circular de diámetro principal 355 mm con dos salidas a 90º de 250 mm, fabricada en chapa de acero galvanizado. Marca BRINNER modelo XC.

**XC355-300** Ud CRUZ CIRCULAR A 90º CHAPA GALV. D=355/300mm (material)
Precio: 100.83
Cruz circular de diámetro principal 355 mm con dos salidas a 90º de 300 mm, fabricada en chapa de acero galvanizado. Marca BRINNER modelo XC.

**XC355-315** Ud CRUZ CIRCULAR A 90º CHAPA GALV. D=355/315mm (material)
Precio: 104.35
Cruz circular de diámetro principal 355 mm con dos salidas a 90º de 315 mm, fabricada en chapa de acero galvanizado. Marca BRINNER modelo XC.

**XC355-355** Ud CRUZ CIRCULAR A 90º CHAPA GALV. D=355/355mm (material)
Precio: 108.55
Cruz circular de diámetro principal 355 mm con dos salidas a 90º de 355 mm, fabricada en chapa de acero galvanizado. Marca BRINNER modelo XC.

**XC400-160** Ud CRUZ CIRCULAR A 90º CHAPA GALV. D=400/160mm (material)
Precio: 105.9
Cruz circular de diámetro principal 400 mm con dos salidas a 90º de 160 mm, fabricada en chapa de acero galvanizado. Marca BRINNER modelo XC.

**XC400-200** Ud CRUZ CIRCULAR A 90º CHAPA GALV. D=400/200mm (material)
Precio: 108.16
Cruz circular de diámetro principal 400 mm con dos salidas a 90º de 200 mm, fabricada en chapa de acero galvanizado. Marca BRINNER modelo XC.

**XC400-250** Ud CRUZ CIRCULAR A 90º CHAPA GALV. D=400/250mm (material)
Precio: 111.88
Cruz circular de diámetro principal 400 mm con dos salidas a 90º de 250 mm, fabricada en chapa de acero galvanizado. Marca BRINNER modelo XC.

**XC400-300** Ud CRUZ CIRCULAR A 90º CHAPA GALV. D=400/300mm (material)
Precio: 115.54
Cruz circular de diámetro principal 400 mm con dos salidas a 90º de 300 mm, fabricada en chapa de acero galvanizado. Marca BRINNER modelo XC.

**XC400-315** Ud CRUZ CIRCULAR A 90º CHAPA GALV. D=400/315mm (material)
Precio: 119.14
Cruz circular de diámetro principal 400 mm con dos salidas a 90º de 315 mm, fabricada en chapa de acero galvanizado. Marca BRINNER modelo XC.

**XC400-355** Ud CRUZ CIRCULAR A 90º CHAPA GALV. D=400/355mm (material)
Precio: 122.67
Cruz circular de diámetro principal 400 mm con dos salidas a 90º de 355 mm, fabricada en chapa de acero galvanizado. Marca BRINNER modelo XC.

**XC400-400** Ud CRUZ CIRCULAR A 90º CHAPA GALV. D=400/400mm (material)
Precio: 131.52
Cruz circular de diámetro principal 400 mm con dos salidas a 90º de 400 mm, fabricada en chapa de acero galvanizado. Marca BRINNER modelo XC.

**XC450-200** Ud CRUZ CIRCULAR A 90º CHAPA GALV. D=450/200mm (material)
Precio: 120.18
Cruz circular de diámetro principal 450 mm con dos salidas a 90º de 200 mm, fabricada en chapa de acero galvanizado. Marca BRINNER modelo XC.

**XC450-250** Ud CRUZ CIRCULAR A 90º CHAPA GALV. D=450/250mm (material)
Precio: 124.08
Cruz circular de diámetro principal 450 mm con dos salidas a 90º de 250 mm, fabricada en chapa de acero galvanizado. Marca BRINNER modelo XC.

**XC450-300** Ud CRUZ CIRCULAR A 90º CHAPA GALV. D=450/300mm (material)
Precio: 127.88
Cruz circular de diámetro principal 450 mm con dos salidas a 90º de 300 mm, fabricada en chapa de acero galvanizado. Marca BRINNER modelo XC.

**XC450-315** Ud CRUZ CIRCULAR A 90º CHAPA GALV. D=450/315mm (material)
Precio: 131.49
Cruz circular de diámetro principal 450 mm con dos salidas a 90º de 315 mm, fabricada en chapa de acero galvanizado. Marca BRINNER modelo XC.

**XC450-355** Ud CRUZ CIRCULAR A 90º CHAPA GALV. D=450/355mm (material)
Precio: 134.96
Cruz circular de diámetro principal 450 mm con dos salidas a 90º de 355 mm, fabricada en chapa de acero galvanizado. Marca BRINNER modelo XC.

**XC450-400** Ud CRUZ CIRCULAR A 90º CHAPA GALV. D=450/400mm (material)
Precio: 142.37
Cruz circular de diámetro principal 450 mm con dos salidas a 90º de 400 mm, fabricada en chapa de acero galvanizado. Marca BRINNER modelo XC.

**XC450-450** Ud CRUZ CIRCULAR A 90º CHAPA GALV. D=450/450mm (material)
Precio: 152.15
Cruz circular de diámetro principal 450 mm con dos salidas a 90º de 450 mm, fabricada en chapa de acero galvanizado. Marca BRINNER modelo XC.

**XC500-200** Ud CRUZ CIRCULAR A 90º CHAPA GALV. D=500/200mm (material)
Precio: 131.96
Cruz circular de diámetro principal 500 mm con dos salidas a 90º de 200 mm, fabricada en chapa de acero galvanizado. Marca BRINNER modelo XC.

**XC500-250** Ud CRUZ CIRCULAR A 90º CHAPA GALV. D=500/250mm (material)
Precio: 136
Cruz circular de diámetro principal 500 mm con dos salidas a 90º de 250 mm, fabricada en chapa de acero galvanizado. Marca BRINNER modelo XC.

**XC500-300** Ud CRUZ CIRCULAR A 90º CHAPA GALV. D=500/300mm (material)
Precio: 139.9
Cruz circular de diámetro principal 500 mm con dos salidas a 90º de 300 mm, fabricada en chapa de acero galvanizado. Marca BRINNER modelo XC.

**XC500-315** Ud CRUZ CIRCULAR A 90º CHAPA GALV. D=500/315mm (material)
Precio: 143.53
Cruz circular de diámetro principal 500 mm con dos salidas a 90º de 315 mm, fabricada en chapa de acero galvanizado. Marca BRINNER modelo XC.

**XC500-355** Ud CRUZ CIRCULAR A 90º CHAPA GALV. D=500/355mm (material)
Precio: 147.01
Cruz circular de diámetro principal 500 mm con dos salidas a 90º de 355 mm, fabricada en chapa de acero galvanizado. Marca BRINNER modelo XC.

**XC500-400** Ud CRUZ CIRCULAR A 90º CHAPA GALV. D=500/400mm (material)
Precio: 154.28
Cruz circular de diámetro principal 500 mm con dos salidas a 90º de 400 mm, fabricada en chapa de acero galvanizado. Marca BRINNER modelo XC.

**XC500-450** Ud CRUZ CIRCULAR A 90º CHAPA GALV. D=500/450mm (material)
Precio: 162.19
Cruz circular de diámetro principal 500 mm con dos salidas a 90º de 450 mm, fabricada en chapa de acero galvanizado. Marca BRINNER modelo XC.

**XC500-500** Ud CRUZ CIRCULAR A 90º CHAPA GALV. D=500/500mm (material)
Precio: 171.9
Cruz circular de diámetro principal 500 mm con dos salidas a 90º de 500 mm, fabricada en chapa de acero galvanizado. Marca BRINNER modelo XC.

**XC560-250** Ud CRUZ CIRCULAR A 90º CHAPA GALV. D=560/250mm (material)
Precio: 167.33
Cruz circular de diámetro principal 560 mm con dos salidas a 90º de 250 mm, fabricada en chapa de acero galvanizado. Marca BRINNER modelo XC.

**XC560-300** Ud CRUZ CIRCULAR A 90º CHAPA GALV. D=560/300mm (material)
Precio: 171.37
Cruz circular de diámetro principal 560 mm con dos salidas a 90º de 300 mm, fabricada en chapa de acero galvanizado. Marca BRINNER modelo XC.

**XC560-315** Ud CRUZ CIRCULAR A 90º CHAPA GALV. D=560/315mm (material)
Precio: 175.04
Cruz circular de diámetro principal 560 mm con dos salidas a 90º de 315 mm, fabricada en chapa de acero galvanizado. Marca BRINNER modelo XC.

**XC560-355** Ud CRUZ CIRCULAR A 90º CHAPA GALV. D=560/355mm (material)
Precio: 178.6
Cruz circular de diámetro principal 560 mm con dos salidas a 90º de 355 mm, fabricada en chapa de acero galvanizado. Marca BRINNER modelo XC.

**XC560-400** Ud CRUZ CIRCULAR A 90º CHAPA GALV. D=560/400mm (material)
Precio: 185.86
Cruz circular de diámetro principal 560 mm con dos salidas a 90º de 400 mm, fabricada en chapa de acero galvanizado. Marca BRINNER modelo XC.

**XC560-450** Ud CRUZ CIRCULAR A 90º CHAPA GALV. D=560/450mm (material)
Precio: 193.56
Cruz circular de diámetro principal 560 mm con dos salidas a 90º de 450 mm, fabricada en chapa de acero galvanizado. Marca BRINNER modelo XC.

**XC560-500** Ud CRUZ CIRCULAR A 90º CHAPA GALV. D=560/500mm (material)
Precio: 200.97
Cruz circular de diámetro principal 560 mm con dos salidas a 90º de 500 mm, fabricada en chapa de acero galvanizado. Marca BRINNER modelo XC.

**XC560-560** Ud CRUZ CIRCULAR A 90º CHAPA GALV. D=560/560mm (material)
Precio: 213.35
Cruz circular de diámetro principal 560 mm con dos salidas a 90º de 560 mm, fabricada en chapa de acero galvanizado. Marca BRINNER modelo XC.

**XC630-250** Ud CRUZ CIRCULAR A 90º CHAPA GALV. D=630/250mm (material)
Precio: 186.15
Cruz circular de diámetro principal 630 mm con dos salidas a 90º de 250 mm, fabricada en chapa de acero galvanizado. Marca BRINNER modelo XC.

**XC630-300** Ud CRUZ CIRCULAR A 90º CHAPA GALV. D=630/300mm (material)
Precio: 190.38
Cruz circular de diámetro principal 630 mm con dos salidas a 90º de 300 mm, fabricada en chapa de acero galvanizado. Marca BRINNER modelo XC.

**XC630-315** Ud CRUZ CIRCULAR A 90º CHAPA GALV. D=630/315mm (material)
Precio: 194.1
Cruz circular de diámetro principal 630 mm con dos salidas a 90º de 315 mm, fabricada en chapa de acero galvanizado. Marca BRINNER modelo XC.

**XC630-355** Ud CRUZ CIRCULAR A 90º CHAPA GALV. D=630/355mm (material)
Precio: 197.77
Cruz circular de diámetro principal 630 mm con dos salidas a 90º de 355 mm, fabricada en chapa de acero galvanizado. Marca BRINNER modelo XC.

**XC630-400** Ud CRUZ CIRCULAR A 90º CHAPA GALV. D=630/400mm (material)
Precio: 205.13
Cruz circular de diámetro principal 630 mm con dos salidas a 90º de 400 mm, fabricada en chapa de acero galvanizado. Marca BRINNER modelo XC.

**XC630-450** Ud CRUZ CIRCULAR A 90º CHAPA GALV. D=630/450mm (material)
Precio: 212.83
Cruz circular de diámetro principal 630 mm con dos salidas a 90º de 450 mm, fabricada en chapa de acero galvanizado. Marca BRINNER modelo XC.

**XC630-500** Ud CRUZ CIRCULAR A 90º CHAPA GALV. D=630/500mm (material)
Precio: 220.01
Cruz circular de diámetro principal 630 mm con dos salidas a 90º de 500 mm, fabricada en chapa de acero galvanizado. Marca BRINNER modelo XC.

**XC630-560** Ud CRUZ CIRCULAR A 90º CHAPA GALV. D=630/560mm (material)
Precio: 229.44
Cruz circular de diámetro principal 630 mm con dos salidas a 90º de 560 mm, fabricada en chapa de acero galvanizado. Marca BRINNER modelo XC.

**XC630-630** Ud CRUZ CIRCULAR A 90º CHAPA GALV. D=630/630mm (material)
Precio: 245.04
Cruz circular de diámetro principal 630 mm con dos salidas a 90º de 630 mm, fabricada en chapa de acero galvanizado. Marca BRINNER modelo XC.

**XC710-315** Ud CRUZ CIRCULAR A 90º CHAPA GALV. D=710/315mm (material)
Precio: 221.31
Cruz circular de diámetro principal 710 mm con dos salidas a 90º de 315 mm, fabricada en chapa de acero galvanizado. Marca BRINNER modelo XC.

**XC710-355** Ud CRUZ CIRCULAR A 90º CHAPA GALV. D=710/355mm (material)
Precio: 225.59
Cruz circular de diámetro principal 710 mm con dos salidas a 90º de 355 mm, fabricada en chapa de acero galvanizado. Marca BRINNER modelo XC.

**XC710-400** Ud CRUZ CIRCULAR A 90º CHAPA GALV. D=710/400mm (material)
Precio: 233.62
Cruz circular de diámetro principal 710 mm con dos salidas a 90º de 400 mm, fabricada en chapa de acero galvanizado. Marca BRINNER modelo XC.

**XC710-450** Ud CRUZ CIRCULAR A 90º CHAPA GALV. D=710/450mm (material)
Precio: 242.04
Cruz circular de diámetro principal 710 mm con dos salidas a 90º de 450 mm, fabricada en chapa de acero galvanizado. Marca BRINNER modelo XC.

**XC710-500** Ud CRUZ CIRCULAR A 90º CHAPA GALV. D=710/500mm (material)
Precio: 249.88
Cruz circular de diámetro principal 710 mm con dos salidas a 90º de 500 mm, fabricada en chapa de acero galvanizado. Marca BRINNER modelo XC.

**XC710-560** Ud CRUZ CIRCULAR A 90º CHAPA GALV. D=710/560mm (material)
Precio: 255.32
Cruz circular de diámetro principal 710 mm con dos salidas a 90º de 560 mm, fabricada en chapa de acero galvanizado. Marca BRINNER modelo XC.

**XC710-630** Ud CRUZ CIRCULAR A 90º CHAPA GALV. D=710/630mm (material)
Precio: 272.9
Cruz circular de diámetro principal 710 mm con dos salidas a 90º de 630 mm, fabricada en chapa de acero galvanizado. Marca BRINNER modelo XC.

**XC710-710** Ud CRUZ CIRCULAR A 90º CHAPA GALV. D=710/710mm (material)
Precio: 297.68
Cruz circular de diámetro principal 710 mm con dos salidas a 90º de 710 mm, fabricada en chapa de acero galvanizado. Marca BRINNER modelo XC.

**XC800-315** Ud CRUZ CIRCULAR A 90º CHAPA GALV. D=800/315mm (material)
Precio: 246.52
Cruz circular de diámetro principal 800 mm con dos salidas a 90º de 315 mm, fabricada en chapa de acero galvanizado. Marca BRINNER modelo XC.

**XC800-355** Ud CRUZ CIRCULAR A 90º CHAPA GALV. D=800/355mm (material)
Precio: 251.03
Cruz circular de diámetro principal 800 mm con dos salidas a 90º de 355 mm, fabricada en chapa de acero galvanizado. Marca BRINNER modelo XC.

**XC800-400** Ud CRUZ CIRCULAR A 90º CHAPA GALV. D=800/400mm (material)
Precio: 259.31
Cruz circular de diámetro principal 800 mm con dos salidas a 90º de 400 mm, fabricada en chapa de acero galvanizado. Marca BRINNER modelo XC.

**XC800-450** Ud CRUZ CIRCULAR A 90º CHAPA GALV. D=800/450mm (material)
Precio: 267.95
Cruz circular de diámetro principal 800 mm con dos salidas a 90º de 450 mm, fabricada en chapa de acero galvanizado. Marca BRINNER modelo XC.

**XC800-500** Ud CRUZ CIRCULAR A 90º CHAPA GALV. D=800/500mm (material)
Precio: 275.95
Cruz circular de diámetro principal 800 mm con dos salidas a 90º de 500 mm, fabricada en chapa de acero galvanizado. Marca BRINNER modelo XC.

**XC800-560** Ud CRUZ CIRCULAR A 90º CHAPA GALV. D=800/560mm (material)
Precio: 286
Cruz circular de diámetro principal 800 mm con dos salidas a 90º de 560 mm, fabricada en chapa de acero galvanizado. Marca BRINNER modelo XC.

**XC800-630** Ud CRUZ CIRCULAR A 90º CHAPA GALV. D=800/630mm (material)
Precio: 298.61
Cruz circular de diámetro principal 800 mm con dos salidas a 90º de 630 mm, fabricada en chapa de acero galvanizado. Marca BRINNER modelo XC.

**XC800-710** Ud CRUZ CIRCULAR A 90º CHAPA GALV. D=800/710mm (material)
Precio: 317.85
Cruz circular de diámetro principal 800 mm con dos salidas a 90º de 710 mm, fabricada en chapa de acero galvanizado. Marca BRINNER modelo XC.

**XC800-800** Ud CRUZ CIRCULAR A 90º CHAPA GALV. D=800/800mm (material)
Precio: 345.08
Cruz circular de diámetro principal 800 mm con dos salidas a 90º de 800 mm, fabricada en chapa de acero galvanizado. Marca BRINNER modelo XC.

**XC900-400** Ud CRUZ CIRCULAR A 90º CHAPA GALV. D=900/400mm (material)
Precio: 287.92
Cruz circular de diámetro principal 900 mm con dos salidas a 90º de 400 mm, fabricada en chapa de acero galvanizado. Marca BRINNER modelo XC.

**XC900-450** Ud CRUZ CIRCULAR A 90º CHAPA GALV. D=900/450mm (material)
Precio: 296.86
Cruz circular de diámetro principal 900 mm con dos salidas a 90º de 450 mm, fabricada en chapa de acero galvanizado. Marca BRINNER modelo XC.

**XC900-500** Ud CRUZ CIRCULAR A 90º CHAPA GALV. D=900/500mm (material)
Precio: 305.11
Cruz circular de diámetro principal 900 mm con dos salidas a 90º de 500 mm, fabricada en chapa de acero galvanizado. Marca BRINNER modelo XC.

**XC900-560** Ud CRUZ CIRCULAR A 90º CHAPA GALV. D=900/560mm (material)
Precio: 315.37
Cruz circular de diámetro principal 900 mm con dos salidas a 90º de 560 mm, fabricada en chapa de acero galvanizado. Marca BRINNER modelo XC.

**XC900-630** Ud CRUZ CIRCULAR A 90º CHAPA GALV. D=900/630mm (material)
Precio: 328.03
Cruz circular de diámetro principal 900 mm con dos salidas a 90º de 630 mm, fabricada en chapa de acero galvanizado. Marca BRINNER modelo XC.

**XC900-710** Ud CRUZ CIRCULAR A 90º CHAPA GALV. D=900/710mm (material)
Precio: 349.66
Cruz circular de diámetro principal 900 mm con dos salidas a 90º de 710 mm, fabricada en chapa de acero galvanizado. Marca BRINNER modelo XC.

**XC900-800** Ud CRUZ CIRCULAR A 90º CHAPA GALV. D=900/800mm (material)
Precio: 366.96
Cruz circular de diámetro principal 900 mm con dos salidas a 90º de 800 mm, fabricada en chapa de acero galvanizado. Marca BRINNER modelo XC.

**XC900-900** Ud CRUZ CIRCULAR A 90º CHAPA GALV. D=900/900mm (material)
Precio: 401.99
Cruz circular de diámetro principal 900 mm con dos salidas a 90º de 900 mm, fabricada en chapa de acero galvanizado. Marca BRINNER modelo XC.

**XC1000-400** Ud CRUZ CIRCULAR A 90º CHAPA GALV. D=1000/400mm (material)
Precio: 361.36
Cruz circular de diámetro principal 1000 mm con dos salidas a 90º de 400 mm, fabricada en chapa de acero galvanizado. Marca BRINNER modelo XC.

**XC1000-450** Ud CRUZ CIRCULAR A 90º CHAPA GALV. D=1000/450mm (material)
Precio: 371.33
Cruz circular de diámetro principal 1000 mm con dos salidas a 90º de 450 mm, fabricada en chapa de acero galvanizado. Marca BRINNER modelo XC.

**XC1000-500** Ud CRUZ CIRCULAR A 90º CHAPA GALV. D=1000/500mm (material)
Precio: 380.6
Cruz circular de diámetro principal 1000 mm con dos salidas a 90º de 500 mm, fabricada en chapa de acero galvanizado. Marca BRINNER modelo XC.

**XC1000-560** Ud CRUZ CIRCULAR A 90º CHAPA GALV. D=1000/560mm (material)
Precio: 392.07
Cruz circular de diámetro principal 1000 mm con dos salidas a 90º de 560 mm, fabricada en chapa de acero galvanizado. Marca BRINNER modelo XC.

**XC1000-630** Ud CRUZ CIRCULAR A 90º CHAPA GALV. D=1000/630mm (material)
Precio: 406.09
Cruz circular de diámetro principal 1000 mm con dos salidas a 90º de 630 mm, fabricada en chapa de acero galvanizado. Marca BRINNER modelo XC.

**XC1000-710** Ud CRUZ CIRCULAR A 90º CHAPA GALV. D=1000/710mm (material)
Precio: 426.22
Cruz circular de diámetro principal 100 mm con dos salidas a 90º de 710 mm, fabricada en chapa de acero galvanizado. Marca BRINNER modelo XC.

**XC1000-800** Ud CRUZ CIRCULAR A 90º CHAPA GALV. D=1000/800mm (material)
Precio: 447.46
Cruz circular de diámetro principal 1000 mm con dos salidas a 90º de 800 mm, fabricada en chapa de acero galvanizado. Marca BRINNER modelo XC.

**XC1000-900** Ud CRUZ CIRCULAR A 90º CHAPA GALV. D=1000/900mm (material)
Precio: 476.04
Cruz circular de diámetro principal 1000 mm con dos salidas a 90º de 900 mm, fabricada en chapa de acero galvanizado. Marca BRINNER modelo XC.

**XC1000-1000** Ud CRUZ CIRCULAR A 90º CHAPA GALV. D=1000/1000mm (material)
Precio: 533.34
Cruz circular de diámetro principal 1000 mm con dos salidas a 90º de 1000 mm, fabricada en chapa de acero galvanizado. Marca BRINNER modelo XC.

**XC1120-500** Ud CRUZ CIRCULAR A 90º CHAPA GALV. D=1120/500mm (material)
Precio: 443.18
Cruz circular de diámetro principal 1120 mm con dos salidas a 90º de 500 mm, fabricada en chapa de acero galvanizado. Marca BRINNER modelo XC.

**XC1120-560** Ud CRUZ CIRCULAR A 90º CHAPA GALV. D=1120/560mm (material)
Precio: 457.07
Cruz circular de diámetro principal 1120 mm con dos salidas a 90º de 560 mm, fabricada en chapa de acero galvanizado. Marca BRINNER modelo XC.

**XC1120-630** Ud CRUZ CIRCULAR A 90º CHAPA GALV. D=1120/630mm (material)
Precio: 473.92
Cruz circular de diámetro principal 1120 mm con dos salidas a 90º de 630 mm, fabricada en chapa de acero galvanizado. Marca BRINNER modelo XC.

**XC1120-710** Ud CRUZ CIRCULAR A 90º CHAPA GALV. D=1120/710mm (material)
Precio: 497.26
Cruz circular de diámetro principal 1120 mm con dos salidas a 90º de 710 mm, fabricada en chapa de acero galvanizado. Marca BRINNER modelo XC.

**XC1120-800** Ud CRUZ CIRCULAR A 90º CHAPA GALV. D=1120/800mm (material)
Precio: 521.98
Cruz circular de diámetro principal 1120 mm con dos salidas a 90º de 800 mm, fabricada en chapa de acero galvanizado. Marca BRINNER modelo XC.

**XC1120-900** Ud CRUZ CIRCULAR A 90º CHAPA GALV. D=1120/900mm (material)
Precio: 553.7
Cruz circular de diámetro principal 1120 mm con dos salidas a 90º de 900 mm, fabricada en chapa de acero galvanizado. Marca BRINNER modelo XC.

**XC1120-1000** Ud CRUZ CIRCULAR A 90º CHAPA GALV. D=1120/1000mm (material)
Precio: 604.02
Cruz circular de diámetro principal 1120 mm con dos salidas a 90º de 1000 mm, fabricada en chapa de acero galvanizado. Marca BRINNER modelo XC.

**XC1120-1120** Ud CRUZ CIRCULAR A 90º CHAPA GALV. D=1120/1120mm (material)
Precio: 691.57
Cruz circular de diámetro principal 1120 mm con dos salidas a 90º de 1120 mm, fabricada en chapa de acero galvanizado. Marca BRINNER modelo XC.

**XC1250-500** Ud CRUZ CIRCULAR A 90º CHAPA GALV. D=1250/500mm (material)
Precio: 492.17
Cruz circular de diámetro principal 1250 mm con dos salidas a 90º de 500 mm, fabricada en chapa de acero galvanizado. Marca BRINNER modelo XC.

**XC1250-560** Ud CRUZ CIRCULAR A 90º CHAPA GALV. D=1250/560mm (material)
Precio: 507.11
Cruz circular de diámetro principal 1250 mm con dos salidas a 90º de 560 mm, fabricada en chapa de acero galvanizado. Marca BRINNER modelo XC.

**XC1250-630** Ud CRUZ CIRCULAR A 90º CHAPA GALV. D=1250/630mm (material)
Precio: 525.1
Cruz circular de diámetro principal 1250 mm con dos salidas a 90º de 630 mm, fabricada en chapa de acero galvanizado. Marca BRINNER modelo XC.

**XC1250-710** Ud CRUZ CIRCULAR A 90º CHAPA GALV. D=1250/710mm (material)
Precio: 549.6
Cruz circular de diámetro principal 1250 mm con dos salidas a 90º de 710 mm, fabricada en chapa de acero galvanizado. Marca BRINNER modelo XC.

**XC1250-800** Ud CRUZ CIRCULAR A 90º CHAPA GALV. D=1250/800mm (material)
Precio: 575.35
Cruz circular de diámetro principal 1250 mm con dos salidas a 90º de 800 mm, fabricada en chapa de acero galvanizado. Marca BRINNER modelo XC.

**XC1250-900** Ud CRUZ CIRCULAR A 90º CHAPA GALV. D=1250/900mm (material)
Precio: 607.61
Cruz circular de diámetro principal 1250 mm con dos salidas a 90º de 900 mm, fabricada en chapa de acero galvanizado. Marca BRINNER modelo XC.

**XC1250-1000** Ud CRUZ CIRCULAR A 90º CHAPA GALV. D=1250/1000mm (material)
Precio: 657.03
Cruz circular de diámetro principal 1250 mm con dos salidas a 90º de 1000 mm, fabricada en chapa de acero galvanizado. Marca BRINNER modelo XC.

**XC1250-1120** Ud CRUZ CIRCULAR A 90º CHAPA GALV. D=1250/1120mm (material)
Precio: 726.47
Cruz circular de diámetro principal 1250 mm con dos salidas a 90º de 1120 mm, fabricada en chapa de acero galvanizado. Marca BRINNER modelo XC.

**XC1250-1250** Ud CRUZ CIRCULAR A 90º CHAPA GALV. D=1250/1250mm (material)
Precio: 825.31
Cruz circular de diámetro principal 1250 mm con dos salidas a 90º de 1250 mm, fabricada en chapa de acero galvanizado. Marca BRINNER modelo XC.

**XC1400-900** Ud CRUZ CIRCULAR A 90º CHAPA GALV. D=1400/900mm (material)
Precio: 659.06
Cruz circular de diámetro principal 1400 mm con dos salidas a 90º de 900 mm, fabricada en chapa de acero galvanizado. Marca BRINNER modelo XC.

**XC1400-1000** Ud CRUZ CIRCULAR A 90º CHAPA GALV. D=1400/1000mm (material)
Precio: 713.45
Cruz circular de diámetro principal 1400 mm con dos salidas a 90º de 1000 mm, fabricada en chapa de acero galvanizado. Marca BRINNER modelo XC.

**XC1400-1120** Ud CRUZ CIRCULAR A 90º CHAPA GALV. D=1400/1120mm (material)
Precio: 780.7
Cruz circular de diámetro principal 125 mm con dos salidas a 90º de 100 mm, fabricada en chapa de acero galvanizado. Marca BRINNER modelo XC.

**XC1400-1250** Ud CRUZ CIRCULAR A 90º CHAPA GALV. D=1400/1250mm (material)
Precio: 856.04
Cruz circular de diámetro principal 1400 mm con dos salidas a 90º de 1250 mm, fabricada en chapa de acero galvanizado. Marca BRINNER modelo XC.

**XC1400-1400** Ud CRUZ CIRCULAR A 90º CHAPA GALV. D=1400/1400mm (material)
Precio: 969.09
Cruz circular de diámetro principal 1400 mm con dos salidas a 90º de 1400 mm, fabricada en chapa de acero galvanizado. Marca BRINNER modelo XC.

**XC1600-1000** Ud CRUZ CIRCULAR A 90º CHAPA GALV. D=1600/1000mm (material)
Precio: 792.49
Cruz circular de diámetro principal 1600 mm con dos salidas a 90º de 1000 mm, fabricada en chapa de acero galvanizado. Marca BRINNER modelo XC.

**XC1600-1120** Ud CRUZ CIRCULAR A 90º CHAPA GALV. D=1600/1120mm (material)
Precio: 859.83
Cruz circular de diámetro principal 1600 mm con dos salidas a 90º de 1120 mm, fabricada en chapa de acero galvanizado. Marca BRINNER modelo XC.

**XC1600-1250** Ud CRUZ CIRCULAR A 90º CHAPA GALV. D=1600/1250mm (material)
Precio: 932.6
Cruz circular de diámetro principal 1600 mm con dos salidas a 90º de 1250 mm, fabricada en chapa de acero galvanizado. Marca BRINNER modelo XC.

**XC1600-1400** Ud CRUZ CIRCULAR A 90º CHAPA GALV. D=1600/1400mm (material)
Precio: 1015.63
Cruz circular de diámetro principal 1600 mm con dos salidas a 90º de 1400 mm, fabricada en chapa de acero galvanizado. Marca BRINNER modelo XC.

**XC1600-1600** Ud CRUZ CIRCULAR A 90º CHAPA GALV. D=1600/1600mm (material)
Precio: 1180.09
Cruz circular de diámetro principal 1600 mm con dos salidas a 90º de 1600 mm, fabricada en chapa de acero galvanizado. Marca BRINNER modelo XC.

###### XCL CRUZ CIRCULAR A 90º CHAPA GALV. CON JUNTA DE GOMA (21/12/2023)

**XCL100-100** Ud CRUZ CIRCULAR A 90º CHAPA GALV. D=100/100mm CON JUNTA DE GOMA (material; 21/12/2023)
Precio: 51.84
Cruz circular de diámetro principal 100 mm con dos salidas a 90º de 100 mm, fabricada en chapa de acero galvanizado, con junta EPDM que permite dar a la instalación estanquidad clase D. Marca BRINNER modelo XCL.

**XCL125-100** Ud CRUZ CIRCULAR A 90º CHAPA GALV. D=125/100mm CON JUNTA DE GOMA (material; 21/12/2023)
Precio: 52.68
Cruz circular de diámetro principal 125 mm con dos salidas a 90º de 100 mm, fabricada en chapa de acero galvanizado, con junta EPDM que permite dar a la instalación estanquidad clase D. Marca BRINNER modelo XCL.

**XCL125-125** Ud CRUZ CIRCULAR A 90º CHAPA GALV. D=125/125mm CON JUNTA DE GOMA (material; 21/12/2023)
Precio: 53.57
Cruz circular de diámetro principal 125 mm con dos salidas a 90º de 125 mm, fabricada en chapa de acero galvanizado, con junta EPDM que permite dar a la instalación estanquidad clase D. Marca BRINNER modelo XCL.

**XCL150-100** Ud CRUZ CIRCULAR A 90º CHAPA GALV. D=150/100mm CON JUNTA DE GOMA (material; 21/12/2023)
Precio: 62.98
Cruz circular de diámetro principal 150 mm con dos salidas a 90º de 100 mm, fabricada en chapa de acero galvanizado, con junta EPDM que permite dar a la instalación estanquidad clase D. Marca BRINNER modelo XCL.

**XCL150-125** Ud CRUZ CIRCULAR A 90º CHAPA GALV. D=150/125mm CON JUNTA DE GOMA (material; 21/12/2023)
Precio: 63.9
Cruz circular de diámetro principal 150 mm con dos salidas a 90º de 125 mm, fabricada en chapa de acero galvanizado, con junta EPDM que permite dar a la instalación estanquidad clase D. Marca BRINNER modelo XCL.

**XCL150-150** Ud CRUZ CIRCULAR A 90º CHAPA GALV. D=150/150mm CON JUNTA DE GOMA (material; 21/12/2023)
Precio: 65.06
Cruz circular de diámetro principal 150 mm con dos salidas a 90º de 150 mm, fabricada en chapa de acero galvanizado, con junta EPDM que permite dar a la instalación estanquidad clase D. Marca BRINNER modelo XCL.

**XCL160-100** Ud CRUZ CIRCULAR A 90º CHAPA GALV. D=160/100mm CON JUNTA DE GOMA (material; 21/12/2023)
Precio: 63.36
Cruz circular de diámetro principal 160 mm con dos salidas a 90º de 100 mm, fabricada en chapa de acero galvanizado, con junta EPDM que permite dar a la instalación estanquidad clase D. Marca BRINNER modelo XCL.

**XCL160-125** Ud CRUZ CIRCULAR A 90º CHAPA GALV. D=160/125mm CON JUNTA DE GOMA (material; 21/12/2023)
Precio: 64.29
Cruz circular de diámetro principal 160 mm con dos salidas a 90º de 125 mm, fabricada en chapa de acero galvanizado, con junta EPDM que permite dar a la instalación estanquidad clase D. Marca BRINNER modelo XCL.

**XCL160-150** Ud CRUZ CIRCULAR A 90º CHAPA GALV. D=160/150mm CON JUNTA DE GOMA (material; 21/12/2023)
Precio: 65.59
Cruz circular de diámetro principal 160 mm con dos salidas a 90º de 150 mm, fabricada en chapa de acero galvanizado, con junta EPDM que permite dar a la instalación estanquidad clase D. Marca BRINNER modelo XCL.

**XCL160-160** Ud CRUZ CIRCULAR A 90º CHAPA GALV. D=160/160mm CON JUNTA DE GOMA (material; 21/12/2023)
Precio: 65.81
Cruz circular de diámetro principal 160 mm con dos salidas a 90º de 160 mm, fabricada en chapa de acero galvanizado, con junta EPDM que permite dar a la instalación estanquidad clase D. Marca BRINNER modelo XCL.

**XCL200-100** Ud CRUZ CIRCULAR A 90º CHAPA GALV. D=200/100mm CON JUNTA DE GOMA (material; 21/12/2023)
Precio: 74.82
Cruz circular de diámetro principal 200 mm con dos salidas a 90º de 100 mm, fabricada en chapa de acero galvanizado, con junta EPDM que permite dar a la instalación estanquidad clase D. Marca BRINNER modelo XCL.

**XCL200-125** Ud CRUZ CIRCULAR A 90º CHAPA GALV. D=200/125mm CON JUNTA DE GOMA (material; 21/12/2023)
Precio: 75.82
Cruz circular de diámetro principal 200 mm con dos salidas a 90º de 125 mm, fabricada en chapa de acero galvanizado, con junta EPDM que permite dar a la instalación estanquidad clase D. Marca BRINNER modelo XCL.

**XCL200-150** Ud CRUZ CIRCULAR A 90º CHAPA GALV. D=200/150mm CON JUNTA DE GOMA (material; 21/12/2023)
Precio: 77.05
Cruz circular de diámetro principal 200 mm con dos salidas a 90º de 150 mm, fabricada en chapa de acero galvanizado, con junta EPDM que permite dar a la instalación estanquidad clase D. Marca BRINNER modelo XCL.

**XCL200-160** Ud CRUZ CIRCULAR A 90º CHAPA GALV. D=200/160mm CON JUNTA DE GOMA (material; 21/12/2023)
Precio: 77.51
Cruz circular de diámetro principal 200 mm con dos salidas a 90º de 160 mm, fabricada en chapa de acero galvanizado, con junta EPDM que permite dar a la instalación estanquidad clase D. Marca BRINNER modelo XCL.

**XCL200-200** Ud CRUZ CIRCULAR A 90º CHAPA GALV. D=200/200mm CON JUNTA DE GOMA (material)
Precio: 80.92
Cruz circular de diámetro principal 200 mm con dos salidas a 90º de 200 mm, fabricada en chapa de acero galvanizado, con junta EPDM que permite dar a la instalación estanquidad clase D. Marca BRINNER modelo XCL.

**XCL250-100** Ud CRUZ CIRCULAR A 90º CHAPA GALV. D=250/100mm CON JUNTA DE GOMA (material)
Precio: 83.01
Cruz circular de diámetro principal 250 mm con dos salidas a 90º de 100 mm, fabricada en chapa de acero galvanizado, con junta EPDM que permite dar a la instalación estanquidad clase D. Marca BRINNER modelo XCL.

**XCL250-125** Ud CRUZ CIRCULAR A 90º CHAPA GALV. D=250/125mm CON JUNTA DE GOMA (material)
Precio: 84.28
Cruz circular de diámetro principal 250 mm con dos salidas a 90º de 125 mm, fabricada en chapa de acero galvanizado, con junta EPDM que permite dar a la instalación estanquidad clase D. Marca BRINNER modelo XCL.

**XCL250-150** Ud CRUZ CIRCULAR A 90º CHAPA GALV. D=250/150mm CON JUNTA DE GOMA (material)
Precio: 85.85
Cruz circular de diámetro principal 250 mm con dos salidas a 90º de 150 mm, fabricada en chapa de acero galvanizado, con junta EPDM que permite dar a la instalación estanquidad clase D. Marca BRINNER modelo XCL.

**XCL250-160** Ud CRUZ CIRCULAR A 90º CHAPA GALV. D=250/160mm CON JUNTA DE GOMA (material)
Precio: 86.46
Cruz circular de diámetro principal 250 mm con dos salidas a 90º de 160 mm, fabricada en chapa de acero galvanizado, con junta EPDM que permite dar a la instalación estanquidad clase D. Marca BRINNER modelo XCL.

**XCL250-200** Ud CRUZ CIRCULAR A 90º CHAPA GALV. D=250/200mm CON JUNTA DE GOMA (material)
Precio: 89.76
Cruz circular de diámetro principal 250 mm con dos salidas a 90º de 200 mm, fabricada en chapa de acero galvanizado, con junta EPDM que permite dar a la instalación estanquidad clase D. Marca BRINNER modelo XCL.

**XCL250-250** Ud CRUZ CIRCULAR A 90º CHAPA GALV. D=250/250mm CON JUNTA DE GOMA (material)
Precio: 90.23
Cruz circular de diámetro principal 250 mm con dos salidas a 90º de 250 mm, fabricada en chapa de acero galvanizado, con junta EPDM que permite dar a la instalación estanquidad clase D. Marca BRINNER modelo XCL.

**XCL300-100** Ud CRUZ CIRCULAR A 90º CHAPA GALV. D=300/100mm CON JUNTA DE GOMA (material)
Precio: 96.76
Cruz circular de diámetro principal 300 mm con dos salidas a 90º de 100 mm, fabricada en chapa de acero galvanizado, con junta EPDM que permite dar a la instalación estanquidad clase D. Marca BRINNER modelo XCL.

**XCL300-125** Ud CRUZ CIRCULAR A 90º CHAPA GALV. D=300/125mm CON JUNTA DE GOMA (material)
Precio: 98.1
Cruz circular de diámetro principal 300 mm con dos salidas a 90º de 125 mm, fabricada en chapa de acero galvanizado, con junta EPDM que permite dar a la instalación estanquidad clase D. Marca BRINNER modelo XCL.

**XCL300-150** Ud CRUZ CIRCULAR A 90º CHAPA GALV. D=300/150mm CON JUNTA DE GOMA (material)
Precio: 99.72
Cruz circular de diámetro principal 300 mm con dos salidas a 90º de 150 mm, fabricada en chapa de acero galvanizado, con junta EPDM que permite dar a la instalación estanquidad clase D. Marca BRINNER modelo XCL.

**XCL300-160** Ud CRUZ CIRCULAR A 90º CHAPA GALV. D=300/160mm CON JUNTA DE GOMA (material)
Precio: 100.35
Cruz circular de diámetro principal 300 mm con dos salidas a 90º de 160 mm, fabricada en chapa de acero galvanizado, con junta EPDM que permite dar a la instalación estanquidad clase D. Marca BRINNER modelo XCL.

**XCL300-200** Ud CRUZ CIRCULAR A 90º CHAPA GALV. D=300/200mm CON JUNTA DE GOMA (material)
Precio: 103.69
Cruz circular de diámetro principal 300 mm con dos salidas a 90º de 200 mm, fabricada en chapa de acero galvanizado, con junta EPDM que permite dar a la instalación estanquidad clase D. Marca BRINNER modelo XCL.

**XCL300-250** Ud CRUZ CIRCULAR A 90º CHAPA GALV. D=300/250mm CON JUNTA DE GOMA (material)
Precio: 104.45
Cruz circular de diámetro principal 300 mm con dos salidas a 90º de 250 mm, fabricada en chapa de acero galvanizado, con junta EPDM que permite dar a la instalación estanquidad clase D. Marca BRINNER modelo XCL.

**XCL300-300** Ud CRUZ CIRCULAR A 90º CHAPA GALV. D=300/300mm CON JUNTA DE GOMA (material)
Precio: 110.36
Cruz circular de diámetro principal 300 mm con dos salidas a 90º de 300 mm, fabricada en chapa de acero galvanizado, con junta EPDM que permite dar a la instalación estanquidad clase D. Marca BRINNER modelo XCL.

**XCL315-100** Ud CRUZ CIRCULAR A 90º CHAPA GALV. D=315/100mm CON JUNTA DE GOMA (material)
Precio: 100.18
Cruz circular de diámetro principal 315 mm con dos salidas a 90º de 100 mm, fabricada en chapa de acero galvanizado, con junta EPDM que permite dar a la instalación estanquidad clase D. Marca BRINNER modelo XCL.

**XCL315-125** Ud CRUZ CIRCULAR A 90º CHAPA GALV. D=315/125mm CON JUNTA DE GOMA (material)
Precio: 101.54
Cruz circular de diámetro principal 315 mm con dos salidas a 90º de 125 mm, fabricada en chapa de acero galvanizado, con junta EPDM que permite dar a la instalación estanquidad clase D. Marca BRINNER modelo XCL.

**XCL315-150** Ud CRUZ CIRCULAR A 90º CHAPA GALV. D=315/150mm CON JUNTA DE GOMA (material)
Precio: 103.17
Cruz circular de diámetro principal 315 mm con dos salidas a 90º de 150 mm, fabricada en chapa de acero galvanizado, con junta EPDM que permite dar a la instalación estanquidad clase D. Marca BRINNER modelo XCL.

**XCL315-160** Ud CRUZ CIRCULAR A 90º CHAPA GALV. D=315/160mm CON JUNTA DE GOMA (material)
Precio: 103.81
Cruz circular de diámetro principal 315 mm con dos salidas a 90º de 160 mm, fabricada en chapa de acero galvanizado, con junta EPDM que permite dar a la instalación estanquidad clase D. Marca BRINNER modelo XCL.

**XCL315-200** Ud CRUZ CIRCULAR A 90º CHAPA GALV. D=315/200mm CON JUNTA DE GOMA (material)
Precio: 107.17
Cruz circular de diámetro principal 315 mm con dos salidas a 90º de 200 mm, fabricada en chapa de acero galvanizado, con junta EPDM que permite dar a la instalación estanquidad clase D. Marca BRINNER modelo XCL.

**XCL315-250** Ud CRUZ CIRCULAR A 90º CHAPA GALV. D=315/250mm CON JUNTA DE GOMA (material)
Precio: 107.05
Cruz circular de diámetro principal 315 mm con dos salidas a 90º de 250 mm, fabricada en chapa de acero galvanizado, con junta EPDM que permite dar a la instalación estanquidad clase D. Marca BRINNER modelo XCL.

**XCL315-300** Ud CRUZ CIRCULAR A 90º CHAPA GALV. D=315/300mm CON JUNTA DE GOMA (material)
Precio: 113.22
Cruz circular de diámetro principal 315 mm con dos salidas a 90º de 300 mm, fabricada en chapa de acero galvanizado, con junta EPDM que permite dar a la instalación estanquidad clase D. Marca BRINNER modelo XCL.

**XCL315-315** Ud CRUZ CIRCULAR A 90º CHAPA GALV. D=315/315mm CON JUNTA DE GOMA (material)
Precio: 117.5
Cruz circular de diámetro principal 315 mm con dos salidas a 90º de 315 mm, fabricada en chapa de acero galvanizado, con junta EPDM que permite dar a la instalación estanquidad clase D. Marca BRINNER modelo XCL.

**XCL355-160** Ud CRUZ CIRCULAR A 90º CHAPA GALV. D=355/160mm CON JUNTA DE GOMA (material)
Precio: 113.6
Cruz circular de diámetro principal 355 mm con dos salidas a 90º de 160 mm, fabricada en chapa de acero galvanizado, con junta EPDM que permite dar a la instalación estanquidad clase D. Marca BRINNER modelo XCL.

**XCL355-200** Ud CRUZ CIRCULAR A 90º CHAPA GALV. D=355/200mm CON JUNTA DE GOMA (material)
Precio: 117.02
Cruz circular de diámetro principal 355 mm con dos salidas a 90º de 200 mm, fabricada en chapa de acero galvanizado, con junta EPDM que permite dar a la instalación estanquidad clase D. Marca BRINNER modelo XCL.

**XCL355-250** Ud CRUZ CIRCULAR A 90º CHAPA GALV. D=355/250mm CON JUNTA DE GOMA (material)
Precio: 116.93
Cruz circular de diámetro principal 355 mm con dos salidas a 90º de 250 mm, fabricada en chapa de acero galvanizado, con junta EPDM que permite dar a la instalación estanquidad clase D. Marca BRINNER modelo XCL.

**XCL355-300** Ud CRUZ CIRCULAR A 90º CHAPA GALV. D=355/300mm CON JUNTA DE GOMA (material)
Precio: 122.89
Cruz circular de diámetro principal 355 mm con dos salidas a 90º de 300 mm, fabricada en chapa de acero galvanizado, con junta EPDM que permite dar a la instalación estanquidad clase D. Marca BRINNER modelo XCL.

**XCL355-315** Ud CRUZ CIRCULAR A 90º CHAPA GALV. D=355/315mm CON JUNTA DE GOMA (material)
Precio: 126.51
Cruz circular de diámetro principal 355 mm con dos salidas a 90º de 315 mm, fabricada en chapa de acero galvanizado, con junta EPDM que permite dar a la instalación estanquidad clase D. Marca BRINNER modelo XCL.

**XCL355-355** Ud CRUZ CIRCULAR A 90º CHAPA GALV. D=355/355mm CON JUNTA DE GOMA (material)
Precio: 131.5
Cruz circular de diámetro principal 355 mm con dos salidas a 90º de 355 mm, fabricada en chapa de acero galvanizado, con junta EPDM que permite dar a la instalación estanquidad clase D. Marca BRINNER modelo XCL.

**XCL400-160** Ud CRUZ CIRCULAR A 90º CHAPA GALV. D=400/160mm CON JUNTA DE GOMA (material)
Precio: 128.35
Cruz circular de diámetro principal 400 mm con dos salidas a 90º de 160 mm, fabricada en chapa de acero galvanizado, con junta EPDM que permite dar a la instalación estanquidad clase D. Marca BRINNER modelo XCL.

**XCL400-200** Ud CRUZ CIRCULAR A 90º CHAPA GALV. D=400/200mm CON JUNTA DE GOMA (material)
Precio: 132.11
Cruz circular de diámetro principal 400 mm con dos salidas a 90º de 200 mm, fabricada en chapa de acero galvanizado, con junta EPDM que permite dar a la instalación estanquidad clase D. Marca BRINNER modelo XCL.

**XCL400-250** Ud CRUZ CIRCULAR A 90º CHAPA GALV. D=400/250mm CON JUNTA DE GOMA (material)
Precio: 132.43
Cruz circular de diámetro principal 400 mm con dos salidas a 90º de 250 mm, fabricada en chapa de acero galvanizado, con junta EPDM que permite dar a la instalación estanquidad clase D. Marca BRINNER modelo XCL.

**XCL400-300** Ud CRUZ CIRCULAR A 90º CHAPA GALV. D=400/300mm CON JUNTA DE GOMA (material)
Precio: 138.75
Cruz circular de diámetro principal 400 mm con dos salidas a 90º de 300 mm, fabricada en chapa de acero galvanizado, con junta EPDM que permite dar a la instalación estanquidad clase D. Marca BRINNER modelo XCL.

**XCL400-315** Ud CRUZ CIRCULAR A 90º CHAPA GALV. D=400/315mm CON JUNTA DE GOMA (material)
Precio: 142.44
Cruz circular de diámetro principal 400 mm con dos salidas a 90º de 315 mm, fabricada en chapa de acero galvanizado, con junta EPDM que permite dar a la instalación estanquidad clase D. Marca BRINNER modelo XCL.

**XCL400-355** Ud CRUZ CIRCULAR A 90º CHAPA GALV. D=400/355mm CON JUNTA DE GOMA (material)
Precio: 146.77
Cruz circular de diámetro principal 400 mm con dos salidas a 90º de 355 mm, fabricada en chapa de acero galvanizado, con junta EPDM que permite dar a la instalación estanquidad clase D. Marca BRINNER modelo XCL.

**XCL400-400** Ud CRUZ CIRCULAR A 90º CHAPA GALV. D=400/400mm CON JUNTA DE GOMA (material)
Precio: 156.78
Cruz circular de diámetro principal 400 mm con dos salidas a 90º de 400 mm, fabricada en chapa de acero galvanizado, con junta EPDM que permite dar a la instalación estanquidad clase D. Marca BRINNER modelo XCL.

**XCL450-200** Ud CRUZ CIRCULAR A 90º CHAPA GALV. D=450/200mm CON JUNTA DE GOMA (material)
Precio: 145.78
Cruz circular de diámetro principal 450 mm con dos salidas a 90º de 200 mm, fabricada en chapa de acero galvanizado, con junta EPDM que permite dar a la instalación estanquidad clase D. Marca BRINNER modelo XCL.

**XCL450-250** Ud CRUZ CIRCULAR A 90º CHAPA GALV. D=450/250mm CON JUNTA DE GOMA (material)
Precio: 146.29
Cruz circular de diámetro principal 450 mm con dos salidas a 90º de 250 mm, fabricada en chapa de acero galvanizado, con junta EPDM que permite dar a la instalación estanquidad clase D. Marca BRINNER modelo XCL.

**XCL450-300** Ud CRUZ CIRCULAR A 90º CHAPA GALV. D=450/300mm CON JUNTA DE GOMA (material)
Precio: 152.74
Cruz circular de diámetro principal 450 mm con dos salidas a 90º de 300 mm, fabricada en chapa de acero galvanizado, con junta EPDM que permite dar a la instalación estanquidad clase D. Marca BRINNER modelo XCL.

**XCL450-315** Ud CRUZ CIRCULAR A 90º CHAPA GALV. D=450/315mm CON JUNTA DE GOMA (material)
Precio: 156.45
Cruz circular de diámetro principal 450 mm con dos salidas a 90º de 315 mm, fabricada en chapa de acero galvanizado, con junta EPDM que permite dar a la instalación estanquidad clase D. Marca BRINNER modelo XCL.

**XCL450-355** Ud CRUZ CIRCULAR A 90º CHAPA GALV. D=450/355mm CON JUNTA DE GOMA (material)
Precio: 160.72
Cruz circular de diámetro principal 450 mm con dos salidas a 90º de 355 mm, fabricada en chapa de acero galvanizado, con junta EPDM que permite dar a la instalación estanquidad clase D. Marca BRINNER modelo XCL.

**XCL450-400** Ud CRUZ CIRCULAR A 90º CHAPA GALV. D=450/400mm CON JUNTA DE GOMA (material)
Precio: 169.28
Cruz circular de diámetro principal 450 mm con dos salidas a 90º de 400 mm, fabricada en chapa de acero galvanizado, con junta EPDM que permite dar a la instalación estanquidad clase D. Marca BRINNER modelo XCL.

**XCL450-450** Ud CRUZ CIRCULAR A 90º CHAPA GALV. D=450/450mm CON JUNTA DE GOMA (material)
Precio: 180.72
Cruz circular de diámetro principal 450 mm con dos salidas a 90º de 450 mm, fabricada en chapa de acero galvanizado, con junta EPDM que permite dar a la instalación estanquidad clase D. Marca BRINNER modelo XCL.

**XCL500-200** Ud CRUZ CIRCULAR A 90º CHAPA GALV. D=500/200mm CON JUNTA DE GOMA (material)
Precio: 158.12
Cruz circular de diámetro principal 500 mm con dos salidas a 90º de 200 mm, fabricada en chapa de acero galvanizado, con junta EPDM que permite dar a la instalación estanquidad clase D. Marca BRINNER modelo XCL.

**XCL500-250** Ud CRUZ CIRCULAR A 90º CHAPA GALV. D=500/250mm CON JUNTA DE GOMA (material)
Precio: 158.76
Cruz circular de diámetro principal 500 mm con dos salidas a 90º de 250 mm, fabricada en chapa de acero galvanizado, con junta EPDM que permite dar a la instalación estanquidad clase D. Marca BRINNER modelo XCL.

**XCL500-300** Ud CRUZ CIRCULAR A 90º CHAPA GALV. D=500/300mm CON JUNTA DE GOMA (material)
Precio: 165.31
Cruz circular de diámetro principal 500 mm con dos salidas a 90º de 300 mm, fabricada en chapa de acero galvanizado, con junta EPDM que permite dar a la instalación estanquidad clase D. Marca BRINNER modelo XCL.

**XCL500-315** Ud CRUZ CIRCULAR A 90º CHAPA GALV. D=500/315mm CON JUNTA DE GOMA (material)
Precio: 169.04
Cruz circular de diámetro principal 500 mm con dos salidas a 90º de 315 mm, fabricada en chapa de acero galvanizado, con junta EPDM que permite dar a la instalación estanquidad clase D. Marca BRINNER modelo XCL.

**XCL500-355** Ud CRUZ CIRCULAR A 90º CHAPA GALV. D=500/355mm CON JUNTA DE GOMA (material)
Precio: 173.33
Cruz circular de diámetro principal 500 mm con dos salidas a 90º de 355 mm, fabricada en chapa de acero galvanizado, con junta EPDM que permite dar a la instalación estanquidad clase D. Marca BRINNER modelo XCL.

**XCL500-400** Ud CRUZ CIRCULAR A 90º CHAPA GALV. D=500/400mm CON JUNTA DE GOMA (material)
Precio: 181.74
Cruz circular de diámetro principal 500 mm con dos salidas a 90º de 400 mm, fabricada en chapa de acero galvanizado, con junta EPDM que permite dar a la instalación estanquidad clase D. Marca BRINNER modelo XCL.

**XCL500-450** Ud CRUZ CIRCULAR A 90º CHAPA GALV. D=500/450mm CON JUNTA DE GOMA (material)
Precio: 191.31
Cruz circular de diámetro principal 500 mm con dos salidas a 90º de 450 mm, fabricada en chapa de acero galvanizado, con junta EPDM que permite dar a la instalación estanquidad clase D. Marca BRINNER modelo XCL.

**XCL500-500** Ud CRUZ CIRCULAR A 90º CHAPA GALV. D=500/500mm CON JUNTA DE GOMA (material)
Precio: 201.57
Cruz circular de diámetro principal 500 mm con dos salidas a 90º de 500 mm, fabricada en chapa de acero galvanizado, con junta EPDM que permite dar a la instalación estanquidad clase D. Marca BRINNER modelo XCL.

**XCL560-250** Ud CRUZ CIRCULAR A 90º CHAPA GALV. D=560/250mm CON JUNTA DE GOMA (material)
Precio: 200.14
Cruz circular de diámetro principal 560 mm con dos salidas a 90º de 250 mm, fabricada en chapa de acero galvanizado, con junta EPDM que permite dar a la instalación estanquidad clase D. Marca BRINNER modelo XCL.

**XCL560-300** Ud CRUZ CIRCULAR A 90º CHAPA GALV. D=560/300mm CON JUNTA DE GOMA (material)
Precio: 206.84
Cruz circular de diámetro principal 560 mm con dos salidas a 90º de 300 mm, fabricada en chapa de acero galvanizado, con junta EPDM que permite dar a la instalación estanquidad clase D. Marca BRINNER modelo XCL.

**XCL560-315** Ud CRUZ CIRCULAR A 90º CHAPA GALV. D=560/315mm CON JUNTA DE GOMA (material)
Precio: 210.61
Cruz circular de diámetro principal 560 mm con dos salidas a 90º de 315 mm, fabricada en chapa de acero galvanizado, con junta EPDM que permite dar a la instalación estanquidad clase D. Marca BRINNER modelo XCL.

**XCL560-355** Ud CRUZ CIRCULAR A 90º CHAPA GALV. D=560/355mm CON JUNTA DE GOMA (material)
Precio: 214.96
Cruz circular de diámetro principal 560 mm con dos salidas a 90º de 355 mm, fabricada en chapa de acero galvanizado, con junta EPDM que permite dar a la instalación estanquidad clase D. Marca BRINNER modelo XCL.

**XCL560-400** Ud CRUZ CIRCULAR A 90º CHAPA GALV. D=560/400mm CON JUNTA DE GOMA (material)
Precio: 223.38
Cruz circular de diámetro principal 560 mm con dos salidas a 90º de 400 mm, fabricada en chapa de acero galvanizado, con junta EPDM que permite dar a la instalación estanquidad clase D. Marca BRINNER modelo XCL.

**XCL560-450** Ud CRUZ CIRCULAR A 90º CHAPA GALV. D=560/450mm CON JUNTA DE GOMA (material)
Precio: 232.73
Cruz circular de diámetro principal 560 mm con dos salidas a 90º de 450 mm, fabricada en chapa de acero galvanizado, con junta EPDM que permite dar a la instalación estanquidad clase D. Marca BRINNER modelo XCL.

**XCL560-500** Ud CRUZ CIRCULAR A 90º CHAPA GALV. D=560/500mm CON JUNTA DE GOMA (material)
Precio: 240.7
Cruz circular de diámetro principal 560 mm con dos salidas a 90º de 500 mm, fabricada en chapa de acero galvanizado, con junta EPDM que permite dar a la instalación estanquidad clase D. Marca BRINNER modelo XCL.

**XCL560-560** Ud CRUZ CIRCULAR A 90º CHAPA GALV. D=560/560mm CON JUNTA DE GOMA (material)
Precio: 263.13
Cruz circular de diámetro principal 560 mm con dos salidas a 90º de 560 mm, fabricada en chapa de acero galvanizado, con junta EPDM que permite dar a la instalación estanquidad clase D. Marca BRINNER modelo XCL.

**XCL630-250** Ud CRUZ CIRCULAR A 90º CHAPA GALV. D=630/250mm CON JUNTA DE GOMA (material)
Precio: 221.22
Cruz circular de diámetro principal 630 mm con dos salidas a 90º de 250 mm, fabricada en chapa de acero galvanizado, con junta EPDM que permite dar a la instalación estanquidad clase D. Marca BRINNER modelo XCL.

**XCL630-300** Ud CRUZ CIRCULAR A 90º CHAPA GALV. D=630/300mm CON JUNTA DE GOMA (material)
Precio: 228.1
Cruz circular de diámetro principal 630 mm con dos salidas a 90º de 300 mm, fabricada en chapa de acero galvanizado, con junta EPDM que permite dar a la instalación estanquidad clase D. Marca BRINNER modelo XCL.

**XCL630-315** Ud CRUZ CIRCULAR A 90º CHAPA GALV. D=630/315mm CON JUNTA DE GOMA (material)
Precio: 231.92
Cruz circular de diámetro principal 630 mm con dos salidas a 90º de 315 mm, fabricada en chapa de acero galvanizado, con junta EPDM que permite dar a la instalación estanquidad clase D. Marca BRINNER modelo XCL.

**XCL630-355** Ud CRUZ CIRCULAR A 90º CHAPA GALV. D=630/355mm CON JUNTA DE GOMA (material)
Precio: 236.39
Cruz circular de diámetro principal 630 mm con dos salidas a 90º de 355 mm, fabricada en chapa de acero galvanizado, con junta EPDM que permite dar a la instalación estanquidad clase D. Marca BRINNER modelo XCL.

**XCL630-400** Ud CRUZ CIRCULAR A 90º CHAPA GALV. D=630/400mm CON JUNTA DE GOMA (material)
Precio: 244.9
Cruz circular de diámetro principal 630 mm con dos salidas a 90º de 400 mm, fabricada en chapa de acero galvanizado, con junta EPDM que permite dar a la instalación estanquidad clase D. Marca BRINNER modelo XCL.

**XCL630-450** Ud CRUZ CIRCULAR A 90º CHAPA GALV. D=630/450mm CON JUNTA DE GOMA (material)
Precio: 254.25
Cruz circular de diámetro principal 630 mm con dos salidas a 90º de 450 mm, fabricada en chapa de acero galvanizado, con junta EPDM que permite dar a la instalación estanquidad clase D. Marca BRINNER modelo XCL.

**XCL630-500** Ud CRUZ CIRCULAR A 90º CHAPA GALV. D=630/500mm CON JUNTA DE GOMA (material)
Precio: 261.99
Cruz circular de diámetro principal 630 mm con dos salidas a 90º de 500 mm, fabricada en chapa de acero galvanizado, con junta EPDM que permite dar a la instalación estanquidad clase D. Marca BRINNER modelo XCL.

**XCL630-560** Ud CRUZ CIRCULAR A 90º CHAPA GALV. D=630/560mm CON JUNTA DE GOMA (material)
Precio: 281.48
Cruz circular de diámetro principal 630 mm con dos salidas a 90º de 560 mm, fabricada en chapa de acero galvanizado, con junta EPDM que permite dar a la instalación estanquidad clase D. Marca BRINNER modelo XCL.

**XCL630-630** Ud CRUZ CIRCULAR A 90º CHAPA GALV. D=630/630mm CON JUNTA DE GOMA (material)
Precio: 299.33
Cruz circular de diámetro principal 630 mm con dos salidas a 90º de 630 mm, fabricada en chapa de acero galvanizado, con junta EPDM que permite dar a la instalación estanquidad clase D. Marca BRINNER modelo XCL.

**XCL710-315** Ud CRUZ CIRCULAR A 90º CHAPA GALV. D=710/315mm CON JUNTA DE GOMA (material)
Precio: 261.86
Cruz circular de diámetro principal 710 mm con dos salidas a 90º de 315 mm, fabricada en chapa de acero galvanizado, con junta EPDM que permite dar a la instalación estanquidad clase D. Marca BRINNER modelo XCL.

**XCL710-355** Ud CRUZ CIRCULAR A 90º CHAPA GALV. D=710/355mm CON JUNTA DE GOMA (material)
Precio: 266.94
Cruz circular de diámetro principal 710 mm con dos salidas a 90º de 355 mm, fabricada en chapa de acero galvanizado, con junta EPDM que permite dar a la instalación estanquidad clase D. Marca BRINNER modelo XCL.

**XCL710-400** Ud CRUZ CIRCULAR A 90º CHAPA GALV. D=710/400mm CON JUNTA DE GOMA (material)
Precio: 276.12
Cruz circular de diámetro principal 710 mm con dos salidas a 90º de 400 mm, fabricada en chapa de acero galvanizado, con junta EPDM que permite dar a la instalación estanquidad clase D. Marca BRINNER modelo XCL.

**XCL710-450** Ud CRUZ CIRCULAR A 90º CHAPA GALV. D=710/450mm CON JUNTA DE GOMA (material)
Precio: 286.19
Cruz circular de diámetro principal 710 mm con dos salidas a 90º de 450 mm, fabricada en chapa de acero galvanizado, con junta EPDM que permite dar a la instalación estanquidad clase D. Marca BRINNER modelo XCL.

**XCL710-500** Ud CRUZ CIRCULAR A 90º CHAPA GALV. D=710/500mm CON JUNTA DE GOMA (material)
Precio: 294.59
Cruz circular de diámetro principal 710 mm con dos salidas a 90º de 500 mm, fabricada en chapa de acero galvanizado, con junta EPDM que permite dar a la instalación estanquidad clase D. Marca BRINNER modelo XCL.

**XCL710-560** Ud CRUZ CIRCULAR A 90º CHAPA GALV. D=710/560mm CON JUNTA DE GOMA (material)
Precio: 310.08
Cruz circular de diámetro principal 710 mm con dos salidas a 90º de 560 mm, fabricada en chapa de acero galvanizado, con junta EPDM que permite dar a la instalación estanquidad clase D. Marca BRINNER modelo XCL.

**XCL710-630** Ud CRUZ CIRCULAR A 90º CHAPA GALV. D=710/630mm CON JUNTA DE GOMA (material)
Precio: 329.92
Cruz circular de diámetro principal 710 mm con dos salidas a 90º de 630 mm, fabricada en chapa de acero galvanizado, con junta EPDM que permite dar a la instalación estanquidad clase D. Marca BRINNER modelo XCL.

**XCL710-710** Ud CRUZ CIRCULAR A 90º CHAPA GALV. D=710/710mm CON JUNTA DE GOMA (material)
Precio: 357.43
Cruz circular de diámetro principal 710 mm con dos salidas a 90º de 710 mm, fabricada en chapa de acero galvanizado, con junta EPDM que permite dar a la instalación estanquidad clase D. Marca BRINNER modelo XCL.

**XCL800-315** Ud CRUZ CIRCULAR A 90º CHAPA GALV. D=800/315mm CON JUNTA DE GOMA (material)
Precio: 290
Cruz circular de diámetro principal 800 mm con dos salidas a 90º de 315 mm, fabricada en chapa de acero galvanizado, con junta EPDM que permite dar a la instalación estanquidad clase D. Marca BRINNER modelo XCL.

**XCL800-355** Ud CRUZ CIRCULAR A 90º CHAPA GALV. D=800/355mm CON JUNTA DE GOMA (material)
Precio: 295.32
Cruz circular de diámetro principal 800 mm con dos salidas a 90º de 355 mm, fabricada en chapa de acero galvanizado, con junta EPDM que permite dar a la instalación estanquidad clase D. Marca BRINNER modelo XCL.

**XCL800-400** Ud CRUZ CIRCULAR A 90º CHAPA GALV. D=800/400mm CON JUNTA DE GOMA (material)
Precio: 304.74
Cruz circular de diámetro principal 800 mm con dos salidas a 90º de 400 mm, fabricada en chapa de acero galvanizado, con junta EPDM que permite dar a la instalación estanquidad clase D. Marca BRINNER modelo XCL.

**XCL800-450** Ud CRUZ CIRCULAR A 90º CHAPA GALV. D=800/450mm CON JUNTA DE GOMA (material)
Precio: 315.04
Cruz circular de diámetro principal 800 mm con dos salidas a 90º de 450 mm, fabricada en chapa de acero galvanizado, con junta EPDM que permite dar a la instalación estanquidad clase D. Marca BRINNER modelo XCL.

**XCL800-500** Ud CRUZ CIRCULAR A 90º CHAPA GALV. D=800/500mm CON JUNTA DE GOMA (material)
Precio: 323.59
Cruz circular de diámetro principal 800 mm con dos salidas a 90º de 500 mm, fabricada en chapa de acero galvanizado, con junta EPDM que permite dar a la instalación estanquidad clase D. Marca BRINNER modelo XCL.

**XCL800-560** Ud CRUZ CIRCULAR A 90º CHAPA GALV. D=800/560mm CON JUNTA DE GOMA (material)
Precio: 343.69
Cruz circular de diámetro principal 800 mm con dos salidas a 90º de 560 mm, fabricada en chapa de acero galvanizado, con junta EPDM que permite dar a la instalación estanquidad clase D. Marca BRINNER modelo XCL.

**XCL800-630** Ud CRUZ CIRCULAR A 90º CHAPA GALV. D=800/630mm CON JUNTA DE GOMA (material)
Precio: 358.56
Cruz circular de diámetro principal 800 mm con dos salidas a 90º de 630 mm, fabricada en chapa de acero galvanizado, con junta EPDM que permite dar a la instalación estanquidad clase D. Marca BRINNER modelo XCL.

**XCL800-710** Ud CRUZ CIRCULAR A 90º CHAPA GALV. D=800/710mm CON JUNTA DE GOMA (material)
Precio: 380.53
Cruz circular de diámetro principal 800 mm con dos salidas a 90º de 710 mm, fabricada en chapa de acero galvanizado, con junta EPDM que permite dar a la instalación estanquidad clase D. Marca BRINNER modelo XCL.

**XCL800-800** Ud CRUZ CIRCULAR A 90º CHAPA GALV. D=800/800mm CON JUNTA DE GOMA (material)
Precio: 410.69
Cruz circular de diámetro principal 800 mm con dos salidas a 90º de 800 mm, fabricada en chapa de acero galvanizado, con junta EPDM que permite dar a la instalación estanquidad clase D. Marca BRINNER modelo XCL.

**XCL900-400** Ud CRUZ CIRCULAR A 90º CHAPA GALV. D=900/400mm CON JUNTA DE GOMA (material)
Precio: 336.66
Cruz circular de diámetro principal 900 mm con dos salidas a 90º de 400 mm, fabricada en chapa de acero galvanizado, con junta EPDM que permite dar a la instalación estanquidad clase D. Marca BRINNER modelo XCL.

**XCL900-450** Ud CRUZ CIRCULAR A 90º CHAPA GALV. D=900/450mm CON JUNTA DE GOMA (material)
Precio: 347.26
Cruz circular de diámetro principal 900 mm con dos salidas a 90º de 450 mm, fabricada en chapa de acero galvanizado, con junta EPDM que permite dar a la instalación estanquidad clase D. Marca BRINNER modelo XCL.

**XCL900-500** Ud CRUZ CIRCULAR A 90º CHAPA GALV. D=900/500mm CON JUNTA DE GOMA (material)
Precio: 356.06
Cruz circular de diámetro principal 900 mm con dos salidas a 90º de 500 mm, fabricada en chapa de acero galvanizado, con junta EPDM que permite dar a la instalación estanquidad clase D. Marca BRINNER modelo XCL.

**XCL900-560** Ud CRUZ CIRCULAR A 90º CHAPA GALV. D=900/560mm CON JUNTA DE GOMA (material)
Precio: 376.38
Cruz circular de diámetro principal 900 mm con dos salidas a 90º de 560 mm, fabricada en chapa de acero galvanizado, con junta EPDM que permite dar a la instalación estanquidad clase D. Marca BRINNER modelo XCL.

**XCL900-630** Ud CRUZ CIRCULAR A 90º CHAPA GALV. D=900/630mm CON JUNTA DE GOMA (material)
Precio: 391.29
Cruz circular de diámetro principal 900 mm con dos salidas a 90º de 630 mm, fabricada en chapa de acero galvanizado, con junta EPDM que permite dar a la instalación estanquidad clase D. Marca BRINNER modelo XCL.

**XCL900-710** Ud CRUZ CIRCULAR A 90º CHAPA GALV. D=900/710mm CON JUNTA DE GOMA (material)
Precio: 415.65
Cruz circular de diámetro principal 900 mm con dos salidas a 90º de 710 mm, fabricada en chapa de acero galvanizado, con junta EPDM que permite dar a la instalación estanquidad clase D. Marca BRINNER modelo XCL.

**XCL900-800** Ud CRUZ CIRCULAR A 90º CHAPA GALV. D=900/800mm CON JUNTA DE GOMA (material)
Precio: 435.88
Cruz circular de diámetro principal 900 mm con dos salidas a 90º de 800 mm, fabricada en chapa de acero galvanizado, con junta EPDM que permite dar a la instalación estanquidad clase D. Marca BRINNER modelo XCL.

**XCL900-900** Ud CRUZ CIRCULAR A 90º CHAPA GALV. D=900/900mm CON JUNTA DE GOMA (material)
Precio: 474.22
Cruz circular de diámetro principal 900 mm con dos salidas a 90º de 900 mm, fabricada en chapa de acero galvanizado, con junta EPDM que permite dar a la instalación estanquidad clase D. Marca BRINNER modelo XCL.

**XCL1000-400** Ud CRUZ CIRCULAR A 90º CHAPA GALV. D=1000/400mm CON JUNTA DE GOMA (material)
Precio: 427.71
Cruz circular de diámetro principal 1000 mm con dos salidas a 90º de 400 mm, fabricada en chapa de acero galvanizado, con junta EPDM que permite dar a la instalación estanquidad clase D. Marca BRINNER modelo XCL.

**XCL1000-450** Ud CRUZ CIRCULAR A 90º CHAPA GALV. D=1000/450mm CON JUNTA DE GOMA (material)
Precio: 439.33
Cruz circular de diámetro principal 1000 mm con dos salidas a 90º de 450 mm, fabricada en chapa de acero galvanizado, con junta EPDM que permite dar a la instalación estanquidad clase D. Marca BRINNER modelo XCL.

**XCL1000-500** Ud CRUZ CIRCULAR A 90º CHAPA GALV. D=1000/500mm CON JUNTA DE GOMA (material)
Precio: 449.16
Cruz circular de diámetro principal 1000 mm con dos salidas a 90º de 500 mm, fabricada en chapa de acero galvanizado, con junta EPDM que permite dar a la instalación estanquidad clase D. Marca BRINNER modelo XCL.

**XCL1000-560** Ud CRUZ CIRCULAR A 90º CHAPA GALV. D=1000/560mm CON JUNTA DE GOMA (material)
Precio: 470.69
Cruz circular de diámetro principal 1000 mm con dos salidas a 90º de 560 mm, fabricada en chapa de acero galvanizado, con junta EPDM que permite dar a la instalación estanquidad clase D. Marca BRINNER modelo XCL.

**XCL1000-630** Ud CRUZ CIRCULAR A 90º CHAPA GALV. D=1000/630mm CON JUNTA DE GOMA (material)
Precio: 486.95
Cruz circular de diámetro principal 1000 mm con dos salidas a 90º de 630 mm, fabricada en chapa de acero galvanizado, con junta EPDM que permite dar a la instalación estanquidad clase D. Marca BRINNER modelo XCL.

**XCL1000-710** Ud CRUZ CIRCULAR A 90º CHAPA GALV. D=1000/710mm CON JUNTA DE GOMA (material)
Precio: 509.81
Cruz circular de diámetro principal 100 mm con dos salidas a 90º de 710 mm, fabricada en chapa de acero galvanizado, con junta EPDM que permite dar a la instalación estanquidad clase D. Marca BRINNER modelo XCL.

**XCL1000-800** Ud CRUZ CIRCULAR A 90º CHAPA GALV. D=1000/800mm CON JUNTA DE GOMA (material)
Precio: 533.98
Cruz circular de diámetro principal 1000 mm con dos salidas a 90º de 800 mm, fabricada en chapa de acero galvanizado, con junta EPDM que permite dar a la instalación estanquidad clase D. Marca BRINNER modelo XCL.

**XCL1000-900** Ud CRUZ CIRCULAR A 90º CHAPA GALV. D=1000/900mm CON JUNTA DE GOMA (material)
Precio: 565.87
Cruz circular de diámetro principal 1000 mm con dos salidas a 90º de 900 mm, fabricada en chapa de acero galvanizado, con junta EPDM que permite dar a la instalación estanquidad clase D. Marca BRINNER modelo XCL.

**XCL1000-1000** Ud CRUZ CIRCULAR A 90º CHAPA GALV. D=1000/1000mm CON JUNTA DE GOMA (material)
Precio: 640.78
Cruz circular de diámetro principal 1000 mm con dos salidas a 90º de 1000 mm, fabricada en chapa de acero galvanizado, con junta EPDM que permite dar a la instalación estanquidad clase D. Marca BRINNER modelo XCL.

**XCL1120-500** Ud CRUZ CIRCULAR A 90º CHAPA GALV. D=1120/500mm CON JUNTA DE GOMA (material)
Precio: 514.64
Cruz circular de diámetro principal 1120 mm con dos salidas a 90º de 500 mm, fabricada en chapa de acero galvanizado, con junta EPDM que permite dar a la instalación estanquidad clase D. Marca BRINNER modelo XCL.

**XCL1120-560** Ud CRUZ CIRCULAR A 90º CHAPA GALV. D=1120/560mm CON JUNTA DE GOMA (material)
Precio: 538.59
Cruz circular de diámetro principal 1120 mm con dos salidas a 90º de 560 mm, fabricada en chapa de acero galvanizado, con junta EPDM que permite dar a la instalación estanquidad clase D. Marca BRINNER modelo XCL.

**XCL1120-630** Ud CRUZ CIRCULAR A 90º CHAPA GALV. D=1120/630mm CON JUNTA DE GOMA (material)
Precio: 557.69
Cruz circular de diámetro principal 1120 mm con dos salidas a 90º de 630 mm, fabricada en chapa de acero galvanizado, con junta EPDM que permite dar a la instalación estanquidad clase D. Marca BRINNER modelo XCL.

**XCL1120-710** Ud CRUZ CIRCULAR A 90º CHAPA GALV. D=1120/710mm CON JUNTA DE GOMA (material)
Precio: 583.77
Cruz circular de diámetro principal 1120 mm con dos salidas a 90º de 710 mm, fabricada en chapa de acero galvanizado, con junta EPDM que permite dar a la instalación estanquidad clase D. Marca BRINNER modelo XCL.

**XCL1120-800** Ud CRUZ CIRCULAR A 90º CHAPA GALV. D=1120/800mm CON JUNTA DE GOMA (material)
Precio: 611.42
Cruz circular de diámetro principal 1120 mm con dos salidas a 90º de 800 mm, fabricada en chapa de acero galvanizado, con junta EPDM que permite dar a la instalación estanquidad clase D. Marca BRINNER modelo XCL.

**XCL1120-900** Ud CRUZ CIRCULAR A 90º CHAPA GALV. D=1120/900mm CON JUNTA DE GOMA (material)
Precio: 646.44
Cruz circular de diámetro principal 1120 mm con dos salidas a 90º de 900 mm, fabricada en chapa de acero galvanizado, con junta EPDM que permite dar a la instalación estanquidad clase D. Marca BRINNER modelo XCL.

**XCL1120-1000** Ud CRUZ CIRCULAR A 90º CHAPA GALV. D=1120/1000mm CON JUNTA DE GOMA (material)
Precio: 714.37
Cruz circular de diámetro principal 1120 mm con dos salidas a 90º de 1000 mm, fabricada en chapa de acero galvanizado, con junta EPDM que permite dar a la instalación estanquidad clase D. Marca BRINNER modelo XCL.

**XCL1120-1120** Ud CRUZ CIRCULAR A 90º CHAPA GALV. D=1120/1120mm CON JUNTA DE GOMA (material)
Precio: 804.83
Cruz circular de diámetro principal 1120 mm con dos salidas a 90º de 1120 mm, fabricada en chapa de acero galvanizado, con junta EPDM que permite dar a la instalación estanquidad clase D. Marca BRINNER modelo XCL.

**XCL1250-500** Ud CRUZ CIRCULAR A 90º CHAPA GALV. D=1250/500mm CON JUNTA DE GOMA (material)
Precio: 574.3
Cruz circular de diámetro principal 1250 mm con dos salidas a 90º de 500 mm, fabricada en chapa de acero galvanizado, con junta EPDM que permite dar a la instalación estanquidad clase D. Marca BRINNER modelo XCL.

**XCL1250-560** Ud CRUZ CIRCULAR A 90º CHAPA GALV. D=1250/560mm CON JUNTA DE GOMA (material)
Precio: 599.29
Cruz circular de diámetro principal 1250 mm con dos salidas a 90º de 560 mm, fabricada en chapa de acero galvanizado, con junta EPDM que permite dar a la instalación estanquidad clase D. Marca BRINNER modelo XCL.

**XCL1250-630** Ud CRUZ CIRCULAR A 90º CHAPA GALV. D=1250/630mm CON JUNTA DE GOMA (material)
Precio: 619.53
Cruz circular de diámetro principal 1250 mm con dos salidas a 90º de 630 mm, fabricada en chapa de acero galvanizado, con junta EPDM que permite dar a la instalación estanquidad clase D. Marca BRINNER modelo XCL.

**XCL1250-710** Ud CRUZ CIRCULAR A 90º CHAPA GALV. D=1250/710mm CON JUNTA DE GOMA (material)
Precio: 646.76
Cruz circular de diámetro principal 1250 mm con dos salidas a 90º de 710 mm, fabricada en chapa de acero galvanizado, con junta EPDM que permite dar a la instalación estanquidad clase D. Marca BRINNER modelo XCL.

**XCL1250-800** Ud CRUZ CIRCULAR A 90º CHAPA GALV. D=1250/800mm CON JUNTA DE GOMA (material)
Precio: 675.44
Cruz circular de diámetro principal 1250 mm con dos salidas a 90º de 800 mm, fabricada en chapa de acero galvanizado, con junta EPDM que permite dar a la instalación estanquidad clase D. Marca BRINNER modelo XCL.

**XCL1250-900** Ud CRUZ CIRCULAR A 90º CHAPA GALV. D=1250/900mm CON JUNTA DE GOMA (material)
Precio: 711.01
Cruz circular de diámetro principal 1250 mm con dos salidas a 90º de 900 mm, fabricada en chapa de acero galvanizado, con junta EPDM que permite dar a la instalación estanquidad clase D. Marca BRINNER modelo XCL.

**XCL1250-1000** Ud CRUZ CIRCULAR A 90º CHAPA GALV. D=1250/1000mm CON JUNTA DE GOMA (material)
Precio: 778.04
Cruz circular de diámetro principal 1250 mm con dos salidas a 90º de 1000 mm, fabricada en chapa de acero galvanizado, con junta EPDM que permite dar a la instalación estanquidad clase D. Marca BRINNER modelo XCL.

**XCL1250-1120** Ud CRUZ CIRCULAR A 90º CHAPA GALV. D=1250/1120mm CON JUNTA DE GOMA (material)
Precio: 850.39
Cruz circular de diámetro principal 1250 mm con dos salidas a 90º de 1120 mm, fabricada en chapa de acero galvanizado, con junta EPDM que permite dar a la instalación estanquidad clase D. Marca BRINNER modelo XCL.

**XCL1250-1250** Ud CRUZ CIRCULAR A 90º CHAPA GALV. D=1250/1250mm CON JUNTA DE GOMA (material)
Precio: 959.89
Cruz circular de diámetro principal 1250 mm con dos salidas a 90º de 1250 mm, fabricada en chapa de acero galvanizado, con junta EPDM que permite dar a la instalación estanquidad clase D. Marca BRINNER modelo XCL.

###### XV CRUZ CIRCULAR A 45º CHAPA GALV.

**XV100-100** Ud CRUZ CIRCULAR A 45º CHAPA GALV. D=100/100mm (material)
Precio: 44.98
Cruz circular de diámetro principal 100 mm con dos salidas a 45º de 100 mm, fabricada en chapa de acero galvanizado. Marca BRINNER modelo XV.

**XV125-100** Ud CRUZ CIRCULAR A 45º CHAPA GALV. D=125/100mm (material)
Precio: 45.26
Cruz circular de diámetro principal 125 mm con dos salidas a 45º de 100 mm, fabricada en chapa de acero galvanizado. Marca BRINNER modelo XV.

**XV125-125** Ud CRUZ CIRCULAR A 45º CHAPA GALV. D=125/125mm (material)
Precio: 46.63
Cruz circular de diámetro principal 125 mm con dos salidas a 45º de 125 mm, fabricada en chapa de acero galvanizado. Marca BRINNER modelo XV.

**XV150-100** Ud CRUZ CIRCULAR A 45º CHAPA GALV. D=150/100mm (material)
Precio: 58.98
Cruz circular de diámetro principal 150 mm con dos salidas a 45º de 100 mm, fabricada en chapa de acero galvanizado. Marca BRINNER modelo XV.

**XV150-125** Ud CRUZ CIRCULAR A 45º CHAPA GALV. D=150/125mm (material)
Precio: 60.14
Cruz circular de diámetro principal 150 mm con dos salidas a 45º de 125 mm, fabricada en chapa de acero galvanizado. Marca BRINNER modelo XV.

**XV150-150** Ud CRUZ CIRCULAR A 45º CHAPA GALV. D=150/150mm (material)
Precio: 61.82
Cruz circular de diámetro principal 150 mm con dos salidas a 45º de 150 mm, fabricada en chapa de acero galvanizado. Marca BRINNER modelo XV.

**XV160-100** Ud CRUZ CIRCULAR A 45º CHAPA GALV. D=160/100mm (material)
Precio: 59.17
Cruz circular de diámetro principal 160 mm con dos salidas a 45º de 100 mm, fabricada en chapa de acero galvanizado. Marca BRINNER modelo XV.

**XV160-125** Ud CRUZ CIRCULAR A 45º CHAPA GALV. D=160/125mm (material)
Precio: 60.34
Cruz circular de diámetro principal 160 mm con dos salidas a 45º de 125 mm, fabricada en chapa de acero galvanizado. Marca BRINNER modelo XV.

**XV160-150** Ud CRUZ CIRCULAR A 45º CHAPA GALV. D=160/150mm (material)
Precio: 61.78
Cruz circular de diámetro principal 160 mm con dos salidas a 45º de 150 mm, fabricada en chapa de acero galvanizado. Marca BRINNER modelo XV.

**XV160-160** Ud CRUZ CIRCULAR A 45º CHAPA GALV. D=160/160mm (material)
Precio: 62.67
Cruz circular de diámetro principal 160 mm con dos salidas a 45º de 160 mm, fabricada en chapa de acero galvanizado. Marca BRINNER modelo XV.

**XV200-100** Ud CRUZ CIRCULAR A 45º CHAPA GALV. D=200/100mm (material)
Precio: 73.2
Cruz circular de diámetro principal 200 mm con dos salidas a 45º de 100 mm, fabricada en chapa de acero galvanizado. Marca BRINNER modelo XV.

**XV200-125** Ud CRUZ CIRCULAR A 45º CHAPA GALV. D=200/125mm (material)
Precio: 74.4
Cruz circular de diámetro principal 200 mm con dos salidas a 45º de 125 mm, fabricada en chapa de acero galvanizado. Marca BRINNER modelo XV.

**XV200-150** Ud CRUZ CIRCULAR A 45º CHAPA GALV. D=200/150mm (material)
Precio: 75.79
Cruz circular de diámetro principal 200 mm con dos salidas a 45º de 150 mm, fabricada en chapa de acero galvanizado. Marca BRINNER modelo XV.

**XV200-160** Ud CRUZ CIRCULAR A 45º CHAPA GALV. D=200/160mm (material)
Precio: 76.4
Cruz circular de diámetro principal 200 mm con dos salidas a 45º de 160 mm, fabricada en chapa de acero galvanizado. Marca BRINNER modelo XV.

**XV200-200** Ud CRUZ CIRCULAR A 45º CHAPA GALV. D=200/200mm (material)
Precio: 79.7
Cruz circular de diámetro principal 200 mm con dos salidas a 45º de 200 mm, fabricada en chapa de acero galvanizado. Marca BRINNER modelo XV.

**XV250-100** Ud CRUZ CIRCULAR A 45º CHAPA GALV. D=250/100mm (material)
Precio: 89.47
Cruz circular de diámetro principal 250 mm con dos salidas a 45º de 100 mm, fabricada en chapa de acero galvanizado. Marca BRINNER modelo XV.

**XV250-125** Ud CRUZ CIRCULAR A 45º CHAPA GALV. D=250/125mm (material)
Precio: 90.83
Cruz circular de diámetro principal 250 mm con dos salidas a 45º de 125 mm, fabricada en chapa de acero galvanizado. Marca BRINNER modelo XV.

**XV250-150** Ud CRUZ CIRCULAR A 45º CHAPA GALV. D=250/150mm (material)
Precio: 92.35
Cruz circular de diámetro principal 250 mm con dos salidas a 45º de 150 mm, fabricada en chapa de acero galvanizado. Marca BRINNER modelo XV.

**XV250-160** Ud CRUZ CIRCULAR A 45º CHAPA GALV. D=250/160mm (material)
Precio: 93
Cruz circular de diámetro principal 250 mm con dos salidas a 45º de 160 mm, fabricada en chapa de acero galvanizado. Marca BRINNER modelo XV.

**XV250-200** Ud CRUZ CIRCULAR A 45º CHAPA GALV. D=250/200mm (material)
Precio: 95.9
Cruz circular de diámetro principal 250 mm con dos salidas a 45º de 200 mm, fabricada en chapa de acero galvanizado. Marca BRINNER modelo XV.

**XV250-250** Ud CRUZ CIRCULAR A 45º CHAPA GALV. D=250/250mm (material)
Precio: 101.08
Cruz circular de diámetro principal 250 mm con dos salidas a 45º de 250 mm, fabricada en chapa de acero galvanizado. Marca BRINNER modelo XV.

**XV300-100** Ud CRUZ CIRCULAR A 45º CHAPA GALV. D=300/100mm (material)
Precio: 104.08
Cruz circular de diámetro principal 300 mm con dos salidas a 45º de 100 mm, fabricada en chapa de acero galvanizado. Marca BRINNER modelo XV.

**XV300-125** Ud CRUZ CIRCULAR A 45º CHAPA GALV. D=300/125mm (material)
Precio: 105.52
Cruz circular de diámetro principal 300 mm con dos salidas a 45º de 125 mm, fabricada en chapa de acero galvanizado. Marca BRINNER modelo XV.

**XV300-150** Ud CRUZ CIRCULAR A 45º CHAPA GALV. D=300/150mm (material)
Precio: 107.12
Cruz circular de diámetro principal 300 mm con dos salidas a 45º de 150 mm, fabricada en chapa de acero galvanizado. Marca BRINNER modelo XV.

**XV300-160** Ud CRUZ CIRCULAR A 45º CHAPA GALV. D=300/160mm (material)
Precio: 107.8
Cruz circular de diámetro principal 300 mm con dos salidas a 45º de 160 mm, fabricada en chapa de acero galvanizado. Marca BRINNER modelo XV.

**XV300-200** Ud CRUZ CIRCULAR A 45º CHAPA GALV. D=300/200mm (material)
Precio: 110.75
Cruz circular de diámetro principal 300 mm con dos salidas a 45º de 200 mm, fabricada en chapa de acero galvanizado. Marca BRINNER modelo XV.

**XV300-250** Ud CRUZ CIRCULAR A 45º CHAPA GALV. D=300/250mm (material)
Precio: 116.34
Cruz circular de diámetro principal 300 mm con dos salidas a 45º de 250 mm, fabricada en chapa de acero galvanizado. Marca BRINNER modelo XV.

**XV300-300** Ud CRUZ CIRCULAR A 45º CHAPA GALV. D=300/300mm (material)
Precio: 121.48
Cruz circular de diámetro principal 300 mm con dos salidas a 45º de 300 mm, fabricada en chapa de acero galvanizado. Marca BRINNER modelo XV.

**XV315-100** Ud CRUZ CIRCULAR A 45º CHAPA GALV. D=315/100mm (material)
Precio: 108.44
Cruz circular de diámetro principal 315 mm con dos salidas a 45º de 100 mm, fabricada en chapa de acero galvanizado. Marca BRINNER modelo XV.

**XV315-125** Ud CRUZ CIRCULAR A 45º CHAPA GALV. D=315/125mm (material)
Precio: 109.92
Cruz circular de diámetro principal 315 mm con dos salidas a 45º de 125 mm, fabricada en chapa de acero galvanizado. Marca BRINNER modelo XV.

**XV315-150** Ud CRUZ CIRCULAR A 45º CHAPA GALV. D=315/150mm (material)
Precio: 111.54
Cruz circular de diámetro principal 315 mm con dos salidas a 45º de 150 mm, fabricada en chapa de acero galvanizado. Marca BRINNER modelo XV.

**XV315-160** Ud CRUZ CIRCULAR A 45º CHAPA GALV. D=315/160mm (material)
Precio: 112.22
Cruz circular de diámetro principal 315 mm con dos salidas a 45º de 160 mm, fabricada en chapa de acero galvanizado. Marca BRINNER modelo XV.

**XV315-200** Ud CRUZ CIRCULAR A 45º CHAPA GALV. D=315/200mm (material)
Precio: 115.21
Cruz circular de diámetro principal 315 mm con dos salidas a 45º de 200 mm, fabricada en chapa de acero galvanizado. Marca BRINNER modelo XV.

**XV315-250** Ud CRUZ CIRCULAR A 45º CHAPA GALV. D=315/250mm (material)
Precio: 119.56
Cruz circular de diámetro principal 315 mm con dos salidas a 45º de 250 mm, fabricada en chapa de acero galvanizado. Marca BRINNER modelo XV.

**XV315-300** Ud CRUZ CIRCULAR A 45º CHAPA GALV. D=315/300mm (material)
Precio: 125.07
Cruz circular de diámetro principal 315 mm con dos salidas a 45º de 300 mm, fabricada en chapa de acero galvanizado. Marca BRINNER modelo XV.

**XV315-315** Ud CRUZ CIRCULAR A 45º CHAPA GALV. D=315/315mm (material)
Precio: 131.36
Cruz circular de diámetro principal 315 mm con dos salidas a 45º de 315 mm, fabricada en chapa de acero galvanizado. Marca BRINNER modelo XV.

**XV355-160** Ud CRUZ CIRCULAR A 45º CHAPA GALV. D=355/160mm (material)
Precio: 124.06
Cruz circular de diámetro principal 355 mm con dos salidas a 45º de 160 mm, fabricada en chapa de acero galvanizado. Marca BRINNER modelo XV.

**XV355-200** Ud CRUZ CIRCULAR A 45º CHAPA GALV. D=355/200mm (material)
Precio: 127.13
Cruz circular de diámetro principal 355 mm con dos salidas a 45º de 200 mm, fabricada en chapa de acero galvanizado. Marca BRINNER modelo XV.

**XV355-250** Ud CRUZ CIRCULAR A 45º CHAPA GALV. D=355/250mm (material)
Precio: 131.52
Cruz circular de diámetro principal 355 mm con dos salidas a 45º de 250 mm, fabricada en chapa de acero galvanizado. Marca BRINNER modelo XV.

**XV355-300** Ud CRUZ CIRCULAR A 45º CHAPA GALV. D=355/300mm (material)
Precio: 136.73
Cruz circular de diámetro principal 355 mm con dos salidas a 45º de 300 mm, fabricada en chapa de acero galvanizado. Marca BRINNER modelo XV.

**XV355-315** Ud CRUZ CIRCULAR A 45º CHAPA GALV. D=355/315mm (material)
Precio: 142.11
Cruz circular de diámetro principal 355 mm con dos salidas a 45º de 315 mm, fabricada en chapa de acero galvanizado. Marca BRINNER modelo XV.

**XV355-355** Ud CRUZ CIRCULAR A 45º CHAPA GALV. D=355/355mm (material)
Precio: 148.59
Cruz circular de diámetro principal 355 mm con dos salidas a 45º de 355 mm, fabricada en chapa de acero galvanizado. Marca BRINNER modelo XV.

**XV400-160** Ud CRUZ CIRCULAR A 45º CHAPA GALV. D=400/160mm (material)
Precio: 142.26
Cruz circular de diámetro principal 400 mm con dos salidas a 45º de 160 mm, fabricada en chapa de acero galvanizado. Marca BRINNER modelo XV.

**XV400-200** Ud CRUZ CIRCULAR A 45º CHAPA GALV. D=400/200mm (material)
Precio: 145.8
Cruz circular de diámetro principal 400 mm con dos salidas a 45º de 200 mm, fabricada en chapa de acero galvanizado. Marca BRINNER modelo XV.

**XV400-250** Ud CRUZ CIRCULAR A 45º CHAPA GALV. D=400/250mm (material)
Precio: 150.77
Cruz circular de diámetro principal 400 mm con dos salidas a 45º de 250 mm, fabricada en chapa de acero galvanizado. Marca BRINNER modelo XV.

**XV400-300** Ud CRUZ CIRCULAR A 45º CHAPA GALV. D=400/300mm (material)
Precio: 156.48
Cruz circular de diámetro principal 400 mm con dos salidas a 45º de 300 mm, fabricada en chapa de acero galvanizado. Marca BRINNER modelo XV.

**XV400-315** Ud CRUZ CIRCULAR A 45º CHAPA GALV. D=400/315mm (material)
Precio: 161.96
Cruz circular de diámetro principal 400 mm con dos salidas a 45º de 315 mm, fabricada en chapa de acero galvanizado. Marca BRINNER modelo XV.

**XV400-355** Ud CRUZ CIRCULAR A 45º CHAPA GALV. D=400/355mm (material)
Precio: 167.52
Cruz circular de diámetro principal 400 mm con dos salidas a 45º de 355 mm, fabricada en chapa de acero galvanizado. Marca BRINNER modelo XV.

**XV400-400** Ud CRUZ CIRCULAR A 45º CHAPA GALV. D=400/400mm (material)
Precio: 179.03
Cruz circular de diámetro principal 400 mm con dos salidas a 45º de 400 mm, fabricada en chapa de acero galvanizado. Marca BRINNER modelo XV.

**XV450-200** Ud CRUZ CIRCULAR A 45º CHAPA GALV. D=450/200mm (material)
Precio: 161.69
Cruz circular de diámetro principal 450 mm con dos salidas a 45º de 200 mm, fabricada en chapa de acero galvanizado. Marca BRINNER modelo XV.

**XV450-250** Ud CRUZ CIRCULAR A 45º CHAPA GALV. D=450/250mm (material)
Precio: 166.92
Cruz circular de diámetro principal 450 mm con dos salidas a 45º de 250 mm, fabricada en chapa de acero galvanizado. Marca BRINNER modelo XV.

**XV450-300** Ud CRUZ CIRCULAR A 45º CHAPA GALV. D=450/300mm (material)
Precio: 172.82
Cruz circular de diámetro principal 450 mm con dos salidas a 45º de 300 mm, fabricada en chapa de acero galvanizado. Marca BRINNER modelo XV.

**XV450-315** Ud CRUZ CIRCULAR A 45º CHAPA GALV. D=450/315mm (material)
Precio: 178.33
Cruz circular de diámetro principal 450 mm con dos salidas a 45º de 315 mm, fabricada en chapa de acero galvanizado. Marca BRINNER modelo XV.

**XV450-355** Ud CRUZ CIRCULAR A 45º CHAPA GALV. D=450/355mm (material)
Precio: 183.81
Cruz circular de diámetro principal 450 mm con dos salidas a 45º de 355 mm, fabricada en chapa de acero galvanizado. Marca BRINNER modelo XV.

**XV450-400** Ud CRUZ CIRCULAR A 45º CHAPA GALV. D=450/400mm (material)
Precio: 193.28
Cruz circular de diámetro principal 450 mm con dos salidas a 45º de 400 mm, fabricada en chapa de acero galvanizado. Marca BRINNER modelo XV.

**XV450-450** Ud CRUZ CIRCULAR A 45º CHAPA GALV. D=450/450mm (material)
Precio: 209.65
Cruz circular de diámetro principal 450 mm con dos salidas a 45º de 450 mm, fabricada en chapa de acero galvanizado. Marca BRINNER modelo XV.

**XV500-200** Ud CRUZ CIRCULAR A 45º CHAPA GALV. D=500/200mm (material)
Precio: 177.26
Cruz circular de diámetro principal 500 mm con dos salidas a 45º de 200 mm, fabricada en chapa de acero galvanizado. Marca BRINNER modelo XV.

**XV500-250** Ud CRUZ CIRCULAR A 45º CHAPA GALV. D=500/250mm (material)
Precio: 182.67
Cruz circular de diámetro principal 500 mm con dos salidas a 45º de 250 mm, fabricada en chapa de acero galvanizado. Marca BRINNER modelo XV.

**XV500-300** Ud CRUZ CIRCULAR A 45º CHAPA GALV. D=500/300mm (material)
Precio: 188.71
Cruz circular de diámetro principal 500 mm con dos salidas a 45º de 300 mm, fabricada en chapa de acero galvanizado. Marca BRINNER modelo XV.

**XV500-315** Ud CRUZ CIRCULAR A 45º CHAPA GALV. D=500/315mm (material)
Precio: 194.25
Cruz circular de diámetro principal 500 mm con dos salidas a 45º de 315 mm, fabricada en chapa de acero galvanizado. Marca BRINNER modelo XV.

**XV500-355** Ud CRUZ CIRCULAR A 45º CHAPA GALV. D=500/355mm (material)
Precio: 199.74
Cruz circular de diámetro principal 500 mm con dos salidas a 45º de 355 mm, fabricada en chapa de acero galvanizado. Marca BRINNER modelo XV.

**XV500-400** Ud CRUZ CIRCULAR A 45º CHAPA GALV. D=500/400mm (material)
Precio: 209.02
Cruz circular de diámetro principal 500 mm con dos salidas a 45º de 400 mm, fabricada en chapa de acero galvanizado. Marca BRINNER modelo XV.

**XV500-450** Ud CRUZ CIRCULAR A 45º CHAPA GALV. D=500/450mm (material)
Precio: 222.77
Cruz circular de diámetro principal 500 mm con dos salidas a 45º de 450 mm, fabricada en chapa de acero galvanizado. Marca BRINNER modelo XV.

**XV500-500** Ud CRUZ CIRCULAR A 45º CHAPA GALV. D=500/500mm (material)
Precio: 237.75
Cruz circular de diámetro principal 500 mm con dos salidas a 45º de 500 mm, fabricada en chapa de acero galvanizado. Marca BRINNER modelo XV.

**XV560-250** Ud CRUZ CIRCULAR A 45º CHAPA GALV. D=560/250mm (material)
Precio: 223.84
Cruz circular de diámetro principal 560 mm con dos salidas a 45º de 250 mm, fabricada en chapa de acero galvanizado. Marca BRINNER modelo XV.

**XV560-300** Ud CRUZ CIRCULAR A 45º CHAPA GALV. D=560/300mm (material)
Precio: 230.09
Cruz circular de diámetro principal 560 mm con dos salidas a 45º de 300 mm, fabricada en chapa de acero galvanizado. Marca BRINNER modelo XV.

**XV560-315** Ud CRUZ CIRCULAR A 45º CHAPA GALV. D=560/315mm (material)
Precio: 235.67
Cruz circular de diámetro principal 560 mm con dos salidas a 45º de 315 mm, fabricada en chapa de acero galvanizado. Marca BRINNER modelo XV.

**XV560-355** Ud CRUZ CIRCULAR A 45º CHAPA GALV. D=560/355mm (material)
Precio: 241.27
Cruz circular de diámetro principal 560 mm con dos salidas a 45º de 355 mm, fabricada en chapa de acero galvanizado. Marca BRINNER modelo XV.

**XV560-400** Ud CRUZ CIRCULAR A 45º CHAPA GALV. D=560/400mm (material)
Precio: 250.55
Cruz circular de diámetro principal 560 mm con dos salidas a 45º de 400 mm, fabricada en chapa de acero galvanizado. Marca BRINNER modelo XV.

**XV560-450** Ud CRUZ CIRCULAR A 45º CHAPA GALV. D=560/450mm (material)
Precio: 264
Cruz circular de diámetro principal 560 mm con dos salidas a 45º de 450 mm, fabricada en chapa de acero galvanizado. Marca BRINNER modelo XV.

**XV560-500** Ud CRUZ CIRCULAR A 45º CHAPA GALV. D=560/500mm (material)
Precio: 275.76
Cruz circular de diámetro principal 560 mm con dos salidas a 45º de 500 mm, fabricada en chapa de acero galvanizado. Marca BRINNER modelo XV.

**XV560-560** Ud CRUZ CIRCULAR A 45º CHAPA GALV. D=560/560mm (material)
Precio: 295.76
Cruz circular de diámetro principal 560 mm con dos salidas a 45º de 560 mm, fabricada en chapa de acero galvanizado. Marca BRINNER modelo XV.

**XV630-250** Ud CRUZ CIRCULAR A 45º CHAPA GALV. D=630/250mm (material)
Precio: 248.68
Cruz circular de diámetro principal 630 mm con dos salidas a 45º de 250 mm, fabricada en chapa de acero galvanizado. Marca BRINNER modelo XV.

**XV630-300** Ud CRUZ CIRCULAR A 45º CHAPA GALV. D=630/300mm (material)
Precio: 255.2
Cruz circular de diámetro principal 630 mm con dos salidas a 45º de 300 mm, fabricada en chapa de acero galvanizado. Marca BRINNER modelo XV.

**XV630-315** Ud CRUZ CIRCULAR A 45º CHAPA GALV. D=630/315mm (material)
Precio: 260.85
Cruz circular de diámetro principal 630 mm con dos salidas a 45º de 315 mm, fabricada en chapa de acero galvanizado. Marca BRINNER modelo XV.

**XV630-355** Ud CRUZ CIRCULAR A 45º CHAPA GALV. D=630/355mm (material)
Precio: 266.61
Cruz circular de diámetro principal 630 mm con dos salidas a 45º de 355 mm, fabricada en chapa de acero galvanizado. Marca BRINNER modelo XV.

**XV630-400** Ud CRUZ CIRCULAR A 45º CHAPA GALV. D=630/400mm (material)
Precio: 276.02
Cruz circular de diámetro principal 630 mm con dos salidas a 45º de 400 mm, fabricada en chapa de acero galvanizado. Marca BRINNER modelo XV.

**XV630-450** Ud CRUZ CIRCULAR A 45º CHAPA GALV. D=630/450mm (material)
Precio: 289.47
Cruz circular de diámetro principal 630 mm con dos salidas a 45º de 450 mm, fabricada en chapa de acero galvanizado. Marca BRINNER modelo XV.

**XV630-500** Ud CRUZ CIRCULAR A 45º CHAPA GALV. D=630/500mm (material)
Precio: 300.91
Cruz circular de diámetro principal 630 mm con dos salidas a 45º de 500 mm, fabricada en chapa de acero galvanizado. Marca BRINNER modelo XV.

**XV630-560** Ud CRUZ CIRCULAR A 45º CHAPA GALV. D=630/560mm (material)
Precio: 316.78
Cruz circular de diámetro principal 630 mm con dos salidas a 45º de 560 mm, fabricada en chapa de acero galvanizado. Marca BRINNER modelo XV.

**XV630-630** Ud CRUZ CIRCULAR A 45º CHAPA GALV. D=630/630mm (material)
Precio: 343.43
Cruz circular de diámetro principal 630 mm con dos salidas a 45º de 630 mm, fabricada en chapa de acero galvanizado. Marca BRINNER modelo XV.

**XV710-315** Ud CRUZ CIRCULAR A 45º CHAPA GALV. D=710/315mm (material)
Precio: 297.23
Cruz circular de diámetro principal 710 mm con dos salidas a 45º de 315 mm, fabricada en chapa de acero galvanizado. Marca BRINNER modelo XV.

**XV710-355** Ud CRUZ CIRCULAR A 45º CHAPA GALV. D=710/355mm (material)
Precio: 303.84
Cruz circular de diámetro principal 710 mm con dos salidas a 45º de 355 mm, fabricada en chapa de acero galvanizado. Marca BRINNER modelo XV.

**XV710-400** Ud CRUZ CIRCULAR A 45º CHAPA GALV. D=710/400mm (material)
Precio: 314.19
Cruz circular de diámetro principal 710 mm con dos salidas a 45º de 400 mm, fabricada en chapa de acero galvanizado. Marca BRINNER modelo XV.

**XV710-450** Ud CRUZ CIRCULAR A 45º CHAPA GALV. D=710/450mm (material)
Precio: 328.64
Cruz circular de diámetro principal 710 mm con dos salidas a 45º de 450 mm, fabricada en chapa de acero galvanizado. Marca BRINNER modelo XV.

**XV710-500** Ud CRUZ CIRCULAR A 45º CHAPA GALV. D=710/500mm (material)
Precio: 341.01
Cruz circular de diámetro principal 710 mm con dos salidas a 45º de 500 mm, fabricada en chapa de acero galvanizado. Marca BRINNER modelo XV.

**XV710-560** Ud CRUZ CIRCULAR A 45º CHAPA GALV. D=710/560mm (material)
Precio: 351.29
Cruz circular de diámetro principal 710 mm con dos salidas a 45º de 560 mm, fabricada en chapa de acero galvanizado. Marca BRINNER modelo XV.

**XV710-630** Ud CRUZ CIRCULAR A 45º CHAPA GALV. D=710/630mm (material)
Precio: 380.71
Cruz circular de diámetro principal 710 mm con dos salidas a 45º de 630 mm, fabricada en chapa de acero galvanizado. Marca BRINNER modelo XV.

**XV710-710** Ud CRUZ CIRCULAR A 45º CHAPA GALV. D=710/710mm (material)
Precio: 425.45
Cruz circular de diámetro principal 710 mm con dos salidas a 45º de 710 mm, fabricada en chapa de acero galvanizado. Marca BRINNER modelo XV.

**XV800-315** Ud CRUZ CIRCULAR A 45º CHAPA GALV. D=800/315mm (material)
Precio: 330.59
Cruz circular de diámetro principal 800 mm con dos salidas a 45º de 315 mm, fabricada en chapa de acero galvanizado. Marca BRINNER modelo XV.

**XV800-355** Ud CRUZ CIRCULAR A 45º CHAPA GALV. D=800/355mm (material)
Precio: 337.53
Cruz circular de diámetro principal 800 mm con dos salidas a 45º de 355 mm, fabricada en chapa de acero galvanizado. Marca BRINNER modelo XV.

**XV800-400** Ud CRUZ CIRCULAR A 45º CHAPA GALV. D=800/400mm (material)
Precio: 348.22
Cruz circular de diámetro principal 800 mm con dos salidas a 45º de 400 mm, fabricada en chapa de acero galvanizado. Marca BRINNER modelo XV.

**XV800-450** Ud CRUZ CIRCULAR A 45º CHAPA GALV. D=800/450mm (material)
Precio: 362.99
Cruz circular de diámetro principal 800 mm con dos salidas a 45º de 450 mm, fabricada en chapa de acero galvanizado. Marca BRINNER modelo XV.

**XV800-500** Ud CRUZ CIRCULAR A 45º CHAPA GALV. D=800/500mm (material)
Precio: 375.58
Cruz circular de diámetro principal 800 mm con dos salidas a 45º de 500 mm, fabricada en chapa de acero galvanizado. Marca BRINNER modelo XV.

**XV800-560** Ud CRUZ CIRCULAR A 45º CHAPA GALV. D=800/560mm (material)
Precio: 392.31
Cruz circular de diámetro principal 800 mm con dos salidas a 45º de 560 mm, fabricada en chapa de acero galvanizado. Marca BRINNER modelo XV.

**XV800-630** Ud CRUZ CIRCULAR A 45º CHAPA GALV. D=800/630mm (material)
Precio: 414.77
Cruz circular de diámetro principal 800 mm con dos salidas a 45º de 630 mm, fabricada en chapa de acero galvanizado. Marca BRINNER modelo XV.

**XV800-710** Ud CRUZ CIRCULAR A 45º CHAPA GALV. D=800/710mm (material)
Precio: 451.76
Cruz circular de diámetro principal 800 mm con dos salidas a 45º de 710 mm, fabricada en chapa de acero galvanizado. Marca BRINNER modelo XV.

**XV800-800** Ud CRUZ CIRCULAR A 45º CHAPA GALV. D=800/800mm (material)
Precio: 535.18
Cruz circular de diámetro principal 800 mm con dos salidas a 45º de 800 mm, fabricada en chapa de acero galvanizado. Marca BRINNER modelo XV.

**XV900-400** Ud CRUZ CIRCULAR A 45º CHAPA GALV. D=900/400mm (material)
Precio: 386.13
Cruz circular de diámetro principal 900 mm con dos salidas a 45º de 400 mm, fabricada en chapa de acero galvanizado. Marca BRINNER modelo XV.

**XV900-450** Ud CRUZ CIRCULAR A 45º CHAPA GALV. D=900/450mm (material)
Precio: 401.31
Cruz circular de diámetro principal 900 mm con dos salidas a 45º de 450 mm, fabricada en chapa de acero galvanizado. Marca BRINNER modelo XV.

**XV900-500** Ud CRUZ CIRCULAR A 45º CHAPA GALV. D=900/500mm (material)
Precio: 414.24
Cruz circular de diámetro principal 900 mm con dos salidas a 45º de 500 mm, fabricada en chapa de acero galvanizado. Marca BRINNER modelo XV.

**XV900-560** Ud CRUZ CIRCULAR A 45º CHAPA GALV. D=900/560mm (material)
Precio: 431.28
Cruz circular de diámetro principal 900 mm con dos salidas a 45º de 560 mm, fabricada en chapa de acero galvanizado. Marca BRINNER modelo XV.

**XV900-630** Ud CRUZ CIRCULAR A 45º CHAPA GALV. D=900/630mm (material)
Precio: 453.81
Cruz circular de diámetro principal 900 mm con dos salidas a 45º de 630 mm, fabricada en chapa de acero galvanizado. Marca BRINNER modelo XV.

**XV900-710** Ud CRUZ CIRCULAR A 45º CHAPA GALV. D=900/710mm (material)
Precio: 494.14
Cruz circular de diámetro principal 900 mm con dos salidas a 45º de 710 mm, fabricada en chapa de acero galvanizado. Marca BRINNER modelo XV.

**XV900-800** Ud CRUZ CIRCULAR A 45º CHAPA GALV. D=900/800mm (material)
Precio: 563.67
Cruz circular de diámetro principal 900 mm con dos salidas a 45º de 800 mm, fabricada en chapa de acero galvanizado. Marca BRINNER modelo XV.

**XV900-900** Ud CRUZ CIRCULAR A 45º CHAPA GALV. D=900/900mm (material)
Precio: 681.68
Cruz circular de diámetro principal 900 mm con dos salidas a 45º de 900 mm, fabricada en chapa de acero galvanizado. Marca BRINNER modelo XV.

**XV1000-400** Ud CRUZ CIRCULAR A 45º CHAPA GALV. D=1000/400mm (material)
Precio: 483.57
Cruz circular de diámetro principal 1000 mm con dos salidas a 45º de 400 mm, fabricada en chapa de acero galvanizado. Marca BRINNER modelo XV.

**XV1000-450** Ud CRUZ CIRCULAR A 45º CHAPA GALV. D=1000/450mm (material)
Precio: 500.21
Cruz circular de diámetro principal 1000 mm con dos salidas a 45º de 450 mm, fabricada en chapa de acero galvanizado. Marca BRINNER modelo XV.

**XV1000-500** Ud CRUZ CIRCULAR A 45º CHAPA GALV. D=1000/500mm (material)
Precio: 514.57
Cruz circular de diámetro principal 1000 mm con dos salidas a 45º de 500 mm, fabricada en chapa de acero galvanizado. Marca BRINNER modelo XV.

**XV1000-560** Ud CRUZ CIRCULAR A 45º CHAPA GALV. D=1000/560mm (material)
Precio: 533.3
Cruz circular de diámetro principal 1000 mm con dos salidas a 45º de 560 mm, fabricada en chapa de acero galvanizado. Marca BRINNER modelo XV.

**XV1000-630** Ud CRUZ CIRCULAR A 45º CHAPA GALV. D=1000/630mm (material)
Precio: 557.73
Cruz circular de diámetro principal 1000 mm con dos salidas a 45º de 630 mm, fabricada en chapa de acero galvanizado. Marca BRINNER modelo XV.

**XV1000-710** Ud CRUZ CIRCULAR A 45º CHAPA GALV. D=1000/710mm (material)
Precio: 595.94
Cruz circular de diámetro principal 100 mm con dos salidas a 45º de 710 mm, fabricada en chapa de acero galvanizado. Marca BRINNER modelo XV.

**XV1000-800** Ud CRUZ CIRCULAR A 45º CHAPA GALV. D=1000/800mm (material)
Precio: 671
Cruz circular de diámetro principal 1000 mm con dos salidas a 45º de 800 mm, fabricada en chapa de acero galvanizado. Marca BRINNER modelo XV.

**XV1000-900** Ud CRUZ CIRCULAR A 45º CHAPA GALV. D=1000/900mm (material)
Precio: 779.98
Cruz circular de diámetro principal 1000 mm con dos salidas a 45º de 900 mm, fabricada en chapa de acero galvanizado. Marca BRINNER modelo XV.

**XV1000-1000** Ud CRUZ CIRCULAR A 45º CHAPA GALV. D=1000/1000mm (material)
Precio: 1012.99
Cruz circular de diámetro principal 1000 mm con dos salidas a 45º de 1000 mm, fabricada en chapa de acero galvanizado. Marca BRINNER modelo XV.

**XV1120-500** Ud CRUZ CIRCULAR A 45º CHAPA GALV. D=1120/500mm (material)
Precio: 599.21
Cruz circular de diámetro principal 1120 mm con dos salidas a 45º de 500 mm, fabricada en chapa de acero galvanizado. Marca BRINNER modelo XV.

**XV1120-560** Ud CRUZ CIRCULAR A 45º CHAPA GALV. D=1120/560mm (material)
Precio: 621.33
Cruz circular de diámetro principal 1120 mm con dos salidas a 45º de 560 mm, fabricada en chapa de acero galvanizado. Marca BRINNER modelo XV.

**XV1120-630** Ud CRUZ CIRCULAR A 45º CHAPA GALV. D=1120/630mm (material)
Precio: 649.73
Cruz circular de diámetro principal 1120 mm con dos salidas a 45º de 630 mm, fabricada en chapa de acero galvanizado. Marca BRINNER modelo XV.

**XV1120-710** Ud CRUZ CIRCULAR A 45º CHAPA GALV. D=1120/710mm (material)
Precio: 692.45
Cruz circular de diámetro principal 1120 mm con dos salidas a 45º de 710 mm, fabricada en chapa de acero galvanizado. Marca BRINNER modelo XV.

**XV1120-800** Ud CRUZ CIRCULAR A 45º CHAPA GALV. D=1120/800mm (material)
Precio: 772.37
Cruz circular de diámetro principal 1120 mm con dos salidas a 45º de 800 mm, fabricada en chapa de acero galvanizado. Marca BRINNER modelo XV.

**XV1120-900** Ud CRUZ CIRCULAR A 45º CHAPA GALV. D=1120/900mm (material)
Precio: 885.74
Cruz circular de diámetro principal 1120 mm con dos salidas a 45º de 900 mm, fabricada en chapa de acero galvanizado. Marca BRINNER modelo XV.

**XV1120-1000** Ud CRUZ CIRCULAR A 45º CHAPA GALV. D=1120/1000mm (material)
Precio: 1108.99
Cruz circular de diámetro principal 1120 mm con dos salidas a 45º de 1000 mm, fabricada en chapa de acero galvanizado. Marca BRINNER modelo XV.

**XV1120-1120** Ud CRUZ CIRCULAR A 45º CHAPA GALV. D=1120/1120mm (material)
Precio: 1373.31
Cruz circular de diámetro principal 1120 mm con dos salidas a 45º de 1120 mm, fabricada en chapa de acero galvanizado. Marca BRINNER modelo XV.

**XV1250-500** Ud CRUZ CIRCULAR A 45º CHAPA GALV. D=1250/500mm (material)
Precio: 664.59
Cruz circular de diámetro principal 1250 mm con dos salidas a 45º de 500 mm, fabricada en chapa de acero galvanizado. Marca BRINNER modelo XV.

**XV1250-560** Ud CRUZ CIRCULAR A 45º CHAPA GALV. D=1250/560mm (material)
Precio: 688.17
Cruz circular de diámetro principal 1250 mm con dos salidas a 45º de 560 mm, fabricada en chapa de acero galvanizado. Marca BRINNER modelo XV.

**XV1250-630** Ud CRUZ CIRCULAR A 45º CHAPA GALV. D=1250/630mm (material)
Precio: 718.16
Cruz circular de diámetro principal 1250 mm con dos salidas a 45º de 630 mm, fabricada en chapa de acero galvanizado. Marca BRINNER modelo XV.

**XV1250-710** Ud CRUZ CIRCULAR A 45º CHAPA GALV. D=1250/710mm (material)
Precio: 762.5
Cruz circular de diámetro principal 1250 mm con dos salidas a 45º de 710 mm, fabricada en chapa de acero galvanizado. Marca BRINNER modelo XV.

**XV1250-800** Ud CRUZ CIRCULAR A 45º CHAPA GALV. D=1250/800mm (material)
Precio: 843.87
Cruz circular de diámetro principal 1250 mm con dos salidas a 45º de 800 mm, fabricada en chapa de acero galvanizado. Marca BRINNER modelo XV.

**XV1250-900** Ud CRUZ CIRCULAR A 45º CHAPA GALV. D=1250/900mm (material)
Precio: 958
Cruz circular de diámetro principal 1250 mm con dos salidas a 45º de 900 mm, fabricada en chapa de acero galvanizado. Marca BRINNER modelo XV.

**XV1250-1000** Ud CRUZ CIRCULAR A 45º CHAPA GALV. D=1250/1000mm (material)
Precio: 1179.99
Cruz circular de diámetro principal 1250 mm con dos salidas a 45º de 1000 mm, fabricada en chapa de acero galvanizado. Marca BRINNER modelo XV.

**XV1250-1120** Ud CRUZ CIRCULAR A 45º CHAPA GALV. D=1250/1120mm (material)
Precio: 1418.96
Cruz circular de diámetro principal 1250 mm con dos salidas a 45º de 1120 mm, fabricada en chapa de acero galvanizado. Marca BRINNER modelo XV.

**XV1250-1250** Ud CRUZ CIRCULAR A 45º CHAPA GALV. D=1250/1250mm (material)
Precio: 1618.92
Cruz circular de diámetro principal 1250 mm con dos salidas a 45º de 1250 mm, fabricada en chapa de acero galvanizado. Marca BRINNER modelo XV.

**XV1400-900** Ud CRUZ CIRCULAR A 45º CHAPA GALV. D=1400/900mm (material)
Precio: 1026.33
Cruz circular de diámetro principal 1400 mm con dos salidas a 45º de 900 mm, fabricada en chapa de acero galvanizado. Marca BRINNER modelo XV.

**XV1400-1000** Ud CRUZ CIRCULAR A 45º CHAPA GALV. D=1400/1000mm (material)
Precio: 1255.26
Cruz circular de diámetro principal 1400 mm con dos salidas a 45º de 1000 mm, fabricada en chapa de acero galvanizado. Marca BRINNER modelo XV.

**XV1400-1120** Ud CRUZ CIRCULAR A 45º CHAPA GALV. D=1400/1120mm (material)
Precio: 1491.17
Cruz circular de diámetro principal 125 mm con dos salidas a 45º de 100 mm, fabricada en chapa de acero galvanizado. Marca BRINNER modelo XV.

**XV1400-1250** Ud CRUZ CIRCULAR A 45º CHAPA GALV. D=1400/1250mm (material)
Precio: 1658.24
Cruz circular de diámetro principal 1400 mm con dos salidas a 45º de 1250 mm, fabricada en chapa de acero galvanizado. Marca BRINNER modelo XV.

**XV1400-1400** Ud CRUZ CIRCULAR A 45º CHAPA GALV. D=1400/1400mm (material)
Precio: 1914.25
Cruz circular de diámetro principal 1400 mm con dos salidas a 45º de 1400 mm, fabricada en chapa de acero galvanizado. Marca BRINNER modelo XV.

**XV1600-1000** Ud CRUZ CIRCULAR A 45º CHAPA GALV. D=1600/1000mm (material)
Precio: 1360.99
Cruz circular de diámetro principal 1600 mm con dos salidas a 45º de 1000 mm, fabricada en chapa de acero galvanizado. Marca BRINNER modelo XV.

**XV1600-1120** Ud CRUZ CIRCULAR A 45º CHAPA GALV. D=1600/1120mm (material)
Precio: 1597.02
Cruz circular de diámetro principal 1600 mm con dos salidas a 45º de 1120 mm, fabricada en chapa de acero galvanizado. Marca BRINNER modelo XV.

**XV1600-1250** Ud CRUZ CIRCULAR A 45º CHAPA GALV. D=1600/1250mm (material)
Precio: 1760.48
Cruz circular de diámetro principal 1600 mm con dos salidas a 45º de 1250 mm, fabricada en chapa de acero galvanizado. Marca BRINNER modelo XV.

**XV1600-1400** Ud CRUZ CIRCULAR A 45º CHAPA GALV. D=1600/1400mm (material)
Precio: 1974.47
Cruz circular de diámetro principal 1600 mm con dos salidas a 45º de 1400 mm, fabricada en chapa de acero galvanizado. Marca BRINNER modelo XV.

**XV1600-1600** Ud CRUZ CIRCULAR A 45º CHAPA GALV. D=1600/1600mm (material)
Precio: 2315.78
Cruz circular de diámetro principal 1600 mm con dos salidas a 45º de 1600 mm, fabricada en chapa de acero galvanizado. Marca BRINNER modelo XV.

###### XVL CRUZ CIRCULAR A 45º CHAPA GALV. CON JUNTA DE GOMA

**XVL100-100** Ud CRUZ CIRCULAR A 45º CHAPA GALV. D=100/100mm CON JUNTA DE GOMA (material)
Precio: 62.22
Cruz circular de diámetro principal 100 mm con dos salidas a 45º de 100 mm, fabricada en chapa de acero galvanizado, con junta EPDM que permite dar a la instalación estanquidad clase D. Marca BRINNER modelo XVL.

**XVL125-100** Ud CRUZ CIRCULAR A 45º CHAPA GALV. D=125/100mm CON JUNTA DE GOMA (material)
Precio: 62.91
Cruz circular de diámetro principal 125 mm con dos salidas a 45º de 100 mm, fabricada en chapa de acero galvanizado, con junta EPDM que permite dar a la instalación estanquidad clase D. Marca BRINNER modelo XVL.

**XVL125-125** Ud CRUZ CIRCULAR A 45º CHAPA GALV. D=125/125mm CON JUNTA DE GOMA (material)
Precio: 64.68
Cruz circular de diámetro principal 125 mm con dos salidas a 45º de 125 mm, fabricada en chapa de acero galvanizado, con junta EPDM que permite dar a la instalación estanquidad clase D. Marca BRINNER modelo XVL.

**XVL150-100** Ud CRUZ CIRCULAR A 45º CHAPA GALV. D=150/100mm CON JUNTA DE GOMA (material)
Precio: 77.22
Cruz circular de diámetro principal 150 mm con dos salidas a 45º de 100 mm, fabricada en chapa de acero galvanizado, con junta EPDM que permite dar a la instalación estanquidad clase D. Marca BRINNER modelo XVL.

**XVL150-125** Ud CRUZ CIRCULAR A 45º CHAPA GALV. D=150/125mm CON JUNTA DE GOMA (material)
Precio: 78.79
Cruz circular de diámetro principal 150 mm con dos salidas a 45º de 125 mm, fabricada en chapa de acero galvanizado, con junta EPDM que permite dar a la instalación estanquidad clase D. Marca BRINNER modelo XVL.

**XVL150-150** Ud CRUZ CIRCULAR A 45º CHAPA GALV. D=150/150mm CON JUNTA DE GOMA (material)
Precio: 81.06
Cruz circular de diámetro principal 150 mm con dos salidas a 45º de 150 mm, fabricada en chapa de acero galvanizado, con junta EPDM que permite dar a la instalación estanquidad clase D. Marca BRINNER modelo XVL.

**XVL160-100** Ud CRUZ CIRCULAR A 45º CHAPA GALV. D=160/100mm CON JUNTA DE GOMA (material)
Precio: 77.62
Cruz circular de diámetro principal 160 mm con dos salidas a 45º de 100 mm, fabricada en chapa de acero galvanizado, con junta EPDM que permite dar a la instalación estanquidad clase D. Marca BRINNER modelo XVL.

**XVL160-125** Ud CRUZ CIRCULAR A 45º CHAPA GALV. D=160/125mm CON JUNTA DE GOMA (material)
Precio: 79.18
Cruz circular de diámetro principal 160 mm con dos salidas a 45º de 125 mm, fabricada en chapa de acero galvanizado, con junta EPDM que permite dar a la instalación estanquidad clase D. Marca BRINNER modelo XVL.

**XVL160-150** Ud CRUZ CIRCULAR A 45º CHAPA GALV. D=160/150mm CON JUNTA DE GOMA (material)
Precio: 81.23
Cruz circular de diámetro principal 160 mm con dos salidas a 45º de 150 mm, fabricada en chapa de acero galvanizado, con junta EPDM que permite dar a la instalación estanquidad clase D. Marca BRINNER modelo XVL.

**XVL160-160** Ud CRUZ CIRCULAR A 45º CHAPA GALV. D=160/160mm CON JUNTA DE GOMA (material)
Precio: 82.31
Cruz circular de diámetro principal 160 mm con dos salidas a 45º de 160 mm, fabricada en chapa de acero galvanizado, con junta EPDM que permite dar a la instalación estanquidad clase D. Marca BRINNER modelo XVL.

**XVL200-100** Ud CRUZ CIRCULAR A 45º CHAPA GALV. D=200/100mm CON JUNTA DE GOMA (material)
Precio: 93.15
Cruz circular de diámetro principal 200 mm con dos salidas a 45º de 100 mm, fabricada en chapa de acero galvanizado, con junta EPDM que permite dar a la instalación estanquidad clase D. Marca BRINNER modelo XVL.

**XVL200-125** Ud CRUZ CIRCULAR A 45º CHAPA GALV. D=200/125mm CON JUNTA DE GOMA (material)
Precio: 94.75
Cruz circular de diámetro principal 200 mm con dos salidas a 45º de 125 mm, fabricada en chapa de acero galvanizado, con junta EPDM que permite dar a la instalación estanquidad clase D. Marca BRINNER modelo XVL.

**XVL200-150** Ud CRUZ CIRCULAR A 45º CHAPA GALV. D=200/150mm CON JUNTA DE GOMA (material)
Precio: 96.73
Cruz circular de diámetro principal 200 mm con dos salidas a 45º de 150 mm, fabricada en chapa de acero galvanizado, con junta EPDM que permite dar a la instalación estanquidad clase D. Marca BRINNER modelo XVL.

**XVL200-160** Ud CRUZ CIRCULAR A 45º CHAPA GALV. D=200/160mm CON JUNTA DE GOMA (material)
Precio: 97.54
Cruz circular de diámetro principal 200 mm con dos salidas a 45º de 160 mm, fabricada en chapa de acero galvanizado, con junta EPDM que permite dar a la instalación estanquidad clase D. Marca BRINNER modelo XVL.

**XVL200-200** Ud CRUZ CIRCULAR A 45º CHAPA GALV. D=200/200mm CON JUNTA DE GOMA (material)
Precio: 102.34
Cruz circular de diámetro principal 200 mm con dos salidas a 45º de 200 mm, fabricada en chapa de acero galvanizado, con junta EPDM que permite dar a la instalación estanquidad clase D. Marca BRINNER modelo XVL.

**XVL250-100** Ud CRUZ CIRCULAR A 45º CHAPA GALV. D=250/100mm CON JUNTA DE GOMA (material)
Precio: 106.02
Cruz circular de diámetro principal 250 mm con dos salidas a 45º de 100 mm, fabricada en chapa de acero galvanizado, con junta EPDM que permite dar a la instalación estanquidad clase D. Marca BRINNER modelo XVL.

**XVL250-125** Ud CRUZ CIRCULAR A 45º CHAPA GALV. D=250/125mm CON JUNTA DE GOMA (material)
Precio: 107.78
Cruz circular de diámetro principal 250 mm con dos salidas a 45º de 125 mm, fabricada en chapa de acero galvanizado, con junta EPDM que permite dar a la instalación estanquidad clase D. Marca BRINNER modelo XVL.

**XVL250-150** Ud CRUZ CIRCULAR A 45º CHAPA GALV. D=250/150mm CON JUNTA DE GOMA (material)
Precio: 109.89
Cruz circular de diámetro principal 250 mm con dos salidas a 45º de 150 mm, fabricada en chapa de acero galvanizado, con junta EPDM que permite dar a la instalación estanquidad clase D. Marca BRINNER modelo XVL.

**XVL250-160** Ud CRUZ CIRCULAR A 45º CHAPA GALV. D=250/160mm CON JUNTA DE GOMA (material)
Precio: 110.75
Cruz circular de diámetro principal 250 mm con dos salidas a 45º de 160 mm, fabricada en chapa de acero galvanizado, con junta EPDM que permite dar a la instalación estanquidad clase D. Marca BRINNER modelo XVL.

**XVL250-200** Ud CRUZ CIRCULAR A 45º CHAPA GALV. D=250/200mm CON JUNTA DE GOMA (material)
Precio: 115.15
Cruz circular de diámetro principal 250 mm con dos salidas a 45º de 200 mm, fabricada en chapa de acero galvanizado, con junta EPDM que permite dar a la instalación estanquidad clase D. Marca BRINNER modelo XVL.

**XVL250-250** Ud CRUZ CIRCULAR A 45º CHAPA GALV. D=250/250mm CON JUNTA DE GOMA (material)
Precio: 116.92
Cruz circular de diámetro principal 250 mm con dos salidas a 45º de 250 mm, fabricada en chapa de acero galvanizado, con junta EPDM que permite dar a la instalación estanquidad clase D. Marca BRINNER modelo XVL.

**XVL300-100** Ud CRUZ CIRCULAR A 45º CHAPA GALV. D=300/100mm CON JUNTA DE GOMA (material)
Precio: 123.27
Cruz circular de diámetro principal 300 mm con dos salidas a 45º de 100 mm, fabricada en chapa de acero galvanizado, con junta EPDM que permite dar a la instalación estanquidad clase D. Marca BRINNER modelo XVL.

**XVL300-125** Ud CRUZ CIRCULAR A 45º CHAPA GALV. D=300/125mm CON JUNTA DE GOMA (material)
Precio: 125.12
Cruz circular de diámetro principal 300 mm con dos salidas a 45º de 125 mm, fabricada en chapa de acero galvanizado, con junta EPDM que permite dar a la instalación estanquidad clase D. Marca BRINNER modelo XVL.

**XVL300-150** Ud CRUZ CIRCULAR A 45º CHAPA GALV. D=300/150mm CON JUNTA DE GOMA (material)
Precio: 127.31
Cruz circular de diámetro principal 300 mm con dos salidas a 45º de 150 mm, fabricada en chapa de acero galvanizado, con junta EPDM que permite dar a la instalación estanquidad clase D. Marca BRINNER modelo XVL.

**XVL300-160** Ud CRUZ CIRCULAR A 45º CHAPA GALV. D=300/160mm CON JUNTA DE GOMA (material)
Precio: 128.19
Cruz circular de diámetro principal 300 mm con dos salidas a 45º de 160 mm, fabricada en chapa de acero galvanizado, con junta EPDM que permite dar a la instalación estanquidad clase D. Marca BRINNER modelo XVL.

**XVL300-200** Ud CRUZ CIRCULAR A 45º CHAPA GALV. D=300/200mm CON JUNTA DE GOMA (material)
Precio: 132.65
Cruz circular de diámetro principal 300 mm con dos salidas a 45º de 200 mm, fabricada en chapa de acero galvanizado, con junta EPDM que permite dar a la instalación estanquidad clase D. Marca BRINNER modelo XVL.

**XVL300-250** Ud CRUZ CIRCULAR A 45º CHAPA GALV. D=300/250mm CON JUNTA DE GOMA (material)
Precio: 134.83
Cruz circular de diámetro principal 300 mm con dos salidas a 45º de 250 mm, fabricada en chapa de acero galvanizado, con junta EPDM que permite dar a la instalación estanquidad clase D. Marca BRINNER modelo XVL.

**XVL300-300** Ud CRUZ CIRCULAR A 45º CHAPA GALV. D=300/300mm CON JUNTA DE GOMA (material)
Precio: 142.63
Cruz circular de diámetro principal 300 mm con dos salidas a 45º de 300 mm, fabricada en chapa de acero galvanizado, con junta EPDM que permite dar a la instalación estanquidad clase D. Marca BRINNER modelo XVL.

**XVL315-100** Ud CRUZ CIRCULAR A 45º CHAPA GALV. D=315/100mm CON JUNTA DE GOMA (material)
Precio: 127.74
Cruz circular de diámetro principal 315 mm con dos salidas a 45º de 100 mm, fabricada en chapa de acero galvanizado, con junta EPDM que permite dar a la instalación estanquidad clase D. Marca BRINNER modelo XVL.

**XVL315-125** Ud CRUZ CIRCULAR A 45º CHAPA GALV. D=315/125mm CON JUNTA DE GOMA (material)
Precio: 129.62
Cruz circular de diámetro principal 315 mm con dos salidas a 45º de 125 mm, fabricada en chapa de acero galvanizado, con junta EPDM que permite dar a la instalación estanquidad clase D. Marca BRINNER modelo XVL.

**XVL315-150** Ud CRUZ CIRCULAR A 45º CHAPA GALV. D=315/150mm CON JUNTA DE GOMA (material)
Precio: 131.83
Cruz circular de diámetro principal 315 mm con dos salidas a 45º de 150 mm, fabricada en chapa de acero galvanizado, con junta EPDM que permite dar a la instalación estanquidad clase D. Marca BRINNER modelo XVL.

**XVL315-160** Ud CRUZ CIRCULAR A 45º CHAPA GALV. D=315/160mm CON JUNTA DE GOMA (material)
Precio: 132.72
Cruz circular de diámetro principal 315 mm con dos salidas a 45º de 160 mm, fabricada en chapa de acero galvanizado, con junta EPDM que permite dar a la instalación estanquidad clase D. Marca BRINNER modelo XVL.

**XVL315-200** Ud CRUZ CIRCULAR A 45º CHAPA GALV. D=315/200mm CON JUNTA DE GOMA (material)
Precio: 137.2
Cruz circular de diámetro principal 315 mm con dos salidas a 45º de 200 mm, fabricada en chapa de acero galvanizado, con junta EPDM que permite dar a la instalación estanquidad clase D. Marca BRINNER modelo XVL.

**XVL315-250** Ud CRUZ CIRCULAR A 45º CHAPA GALV. D=315/250mm CON JUNTA DE GOMA (material)
Precio: 138.15
Cruz circular de diámetro principal 315 mm con dos salidas a 45º de 250 mm, fabricada en chapa de acero galvanizado, con junta EPDM que permite dar a la instalación estanquidad clase D. Marca BRINNER modelo XVL.

**XVL315-300** Ud CRUZ CIRCULAR A 45º CHAPA GALV. D=315/300mm CON JUNTA DE GOMA (material)
Precio: 146.32
Cruz circular de diámetro principal 315 mm con dos salidas a 45º de 300 mm, fabricada en chapa de acero galvanizado, con junta EPDM que permite dar a la instalación estanquidad clase D. Marca BRINNER modelo XVL.

**XVL315-315** Ud CRUZ CIRCULAR A 45º CHAPA GALV. D=315/315mm CON JUNTA DE GOMA (material)
Precio: 152.72
Cruz circular de diámetro principal 315 mm con dos salidas a 45º de 315 mm, fabricada en chapa de acero galvanizado, con junta EPDM que permite dar a la instalación estanquidad clase D. Marca BRINNER modelo XVL.

**XVL355-160** Ud CRUZ CIRCULAR A 45º CHAPA GALV. D=355/160mm CON JUNTA DE GOMA (material)
Precio: 145.36
Cruz circular de diámetro principal 355 mm con dos salidas a 45º de 160 mm, fabricada en chapa de acero galvanizado, con junta EPDM que permite dar a la instalación estanquidad clase D. Marca BRINNER modelo XVL.

**XVL355-200** Ud CRUZ CIRCULAR A 45º CHAPA GALV. D=355/200mm CON JUNTA DE GOMA (material)
Precio: 149.93
Cruz circular de diámetro principal 355 mm con dos salidas a 45º de 200 mm, fabricada en chapa de acero galvanizado, con junta EPDM que permite dar a la instalación estanquidad clase D. Marca BRINNER modelo XVL.

**XVL355-250** Ud CRUZ CIRCULAR A 45º CHAPA GALV. D=355/250mm CON JUNTA DE GOMA (material)
Precio: 150.91
Cruz circular de diámetro principal 355 mm con dos salidas a 45º de 250 mm, fabricada en chapa de acero galvanizado, con junta EPDM que permite dar a la instalación estanquidad clase D. Marca BRINNER modelo XVL.

**XVL355-300** Ud CRUZ CIRCULAR A 45º CHAPA GALV. D=355/300mm CON JUNTA DE GOMA (material)
Precio: 158.78
Cruz circular de diámetro principal 355 mm con dos salidas a 45º de 300 mm, fabricada en chapa de acero galvanizado, con junta EPDM que permite dar a la instalación estanquidad clase D. Marca BRINNER modelo XVL.

**XVL355-315** Ud CRUZ CIRCULAR A 45º CHAPA GALV. D=355/315mm CON JUNTA DE GOMA (material)
Precio: 164.26
Cruz circular de diámetro principal 355 mm con dos salidas a 45º de 315 mm, fabricada en chapa de acero galvanizado, con junta EPDM que permite dar a la instalación estanquidad clase D. Marca BRINNER modelo XVL.

**XVL355-355** Ud CRUZ CIRCULAR A 45º CHAPA GALV. D=355/355mm CON JUNTA DE GOMA (material)
Precio: 171.55
Cruz circular de diámetro principal 355 mm con dos salidas a 45º de 355 mm, fabricada en chapa de acero galvanizado, con junta EPDM que permite dar a la instalación estanquidad clase D. Marca BRINNER modelo XVL.

**XVL400-160** Ud CRUZ CIRCULAR A 45º CHAPA GALV. D=400/160mm CON JUNTA DE GOMA (material)
Precio: 164.72
Cruz circular de diámetro principal 400 mm con dos salidas a 45º de 160 mm, fabricada en chapa de acero galvanizado, con junta EPDM que permite dar a la instalación estanquidad clase D. Marca BRINNER modelo XVL.

**XVL400-200** Ud CRUZ CIRCULAR A 45º CHAPA GALV. D=400/200mm CON JUNTA DE GOMA (material)
Precio: 169.76
Cruz circular de diámetro principal 400 mm con dos salidas a 45º de 200 mm, fabricada en chapa de acero galvanizado, con junta EPDM que permite dar a la instalación estanquidad clase D. Marca BRINNER modelo XVL.

**XVL400-250** Ud CRUZ CIRCULAR A 45º CHAPA GALV. D=400/250mm CON JUNTA DE GOMA (material)
Precio: 171.32
Cruz circular de diámetro principal 400 mm con dos salidas a 45º de 250 mm, fabricada en chapa de acero galvanizado, con junta EPDM que permite dar a la instalación estanquidad clase D. Marca BRINNER modelo XVL.

**XVL400-300** Ud CRUZ CIRCULAR A 45º CHAPA GALV. D=400/300mm CON JUNTA DE GOMA (material)
Precio: 179.69
Cruz circular de diámetro principal 400 mm con dos salidas a 45º de 300 mm, fabricada en chapa de acero galvanizado, con junta EPDM que permite dar a la instalación estanquidad clase D. Marca BRINNER modelo XVL.

**XVL400-315** Ud CRUZ CIRCULAR A 45º CHAPA GALV. D=400/315mm CON JUNTA DE GOMA (material)
Precio: 185.27
Cruz circular de diámetro principal 400 mm con dos salidas a 45º de 315 mm, fabricada en chapa de acero galvanizado, con junta EPDM que permite dar a la instalación estanquidad clase D. Marca BRINNER modelo XVL.

**XVL400-355** Ud CRUZ CIRCULAR A 45º CHAPA GALV. D=400/355mm CON JUNTA DE GOMA (material)
Precio: 191.63
Cruz circular de diámetro principal 400 mm con dos salidas a 45º de 355 mm, fabricada en chapa de acero galvanizado, con junta EPDM que permite dar a la instalación estanquidad clase D. Marca BRINNER modelo XVL.

**XVL400-400** Ud CRUZ CIRCULAR A 45º CHAPA GALV. D=400/400mm CON JUNTA DE GOMA (material)
Precio: 204.29
Cruz circular de diámetro principal 400 mm con dos salidas a 45º de 400 mm, fabricada en chapa de acero galvanizado, con junta EPDM que permite dar a la instalación estanquidad clase D. Marca BRINNER modelo XVL.

**XVL450-200** Ud CRUZ CIRCULAR A 45º CHAPA GALV. D=450/200mm CON JUNTA DE GOMA (material)
Precio: 187.3
Cruz circular de diámetro principal 450 mm con dos salidas a 45º de 200 mm, fabricada en chapa de acero galvanizado, con junta EPDM que permite dar a la instalación estanquidad clase D. Marca BRINNER modelo XVL.

**XVL450-250** Ud CRUZ CIRCULAR A 45º CHAPA GALV. D=450/250mm CON JUNTA DE GOMA (material)
Precio: 189.12
Cruz circular de diámetro principal 450 mm con dos salidas a 45º de 250 mm, fabricada en chapa de acero galvanizado, con junta EPDM que permite dar a la instalación estanquidad clase D. Marca BRINNER modelo XVL.

**XVL450-300** Ud CRUZ CIRCULAR A 45º CHAPA GALV. D=450/300mm CON JUNTA DE GOMA (material)
Precio: 197.68
Cruz circular de diámetro principal 450 mm con dos salidas a 45º de 300 mm, fabricada en chapa de acero galvanizado, con junta EPDM que permite dar a la instalación estanquidad clase D. Marca BRINNER modelo XVL.

**XVL450-315** Ud CRUZ CIRCULAR A 45º CHAPA GALV. D=450/315mm CON JUNTA DE GOMA (material)
Precio: 203.29
Cruz circular de diámetro principal 450 mm con dos salidas a 45º de 315 mm, fabricada en chapa de acero galvanizado, con junta EPDM que permite dar a la instalación estanquidad clase D. Marca BRINNER modelo XVL.

**XVL450-355** Ud CRUZ CIRCULAR A 45º CHAPA GALV. D=450/355mm CON JUNTA DE GOMA (material)
Precio: 209.57
Cruz circular de diámetro principal 450 mm con dos salidas a 45º de 355 mm, fabricada en chapa de acero galvanizado, con junta EPDM que permite dar a la instalación estanquidad clase D. Marca BRINNER modelo XVL.

**XVL450-400** Ud CRUZ CIRCULAR A 45º CHAPA GALV. D=450/400mm CON JUNTA DE GOMA (material)
Precio: 220.2
Cruz circular de diámetro principal 450 mm con dos salidas a 45º de 400 mm, fabricada en chapa de acero galvanizado, con junta EPDM que permite dar a la instalación estanquidad clase D. Marca BRINNER modelo XVL.

**XVL450-450** Ud CRUZ CIRCULAR A 45º CHAPA GALV. D=450/450mm CON JUNTA DE GOMA (material)
Precio: 238.22
Cruz circular de diámetro principal 450 mm con dos salidas a 45º de 450 mm, fabricada en chapa de acero galvanizado, con junta EPDM que permite dar a la instalación estanquidad clase D. Marca BRINNER modelo XVL.

**XVL500-200** Ud CRUZ CIRCULAR A 45º CHAPA GALV. D=500/200mm CON JUNTA DE GOMA (material)
Precio: 203.42
Cruz circular de diámetro principal 500 mm con dos salidas a 45º de 200 mm, fabricada en chapa de acero galvanizado, con junta EPDM que permite dar a la instalación estanquidad clase D. Marca BRINNER modelo XVL.

**XVL500-250** Ud CRUZ CIRCULAR A 45º CHAPA GALV. D=500/250mm CON JUNTA DE GOMA (material)
Precio: 205.43
Cruz circular de diámetro principal 500 mm con dos salidas a 45º de 250 mm, fabricada en chapa de acero galvanizado, con junta EPDM que permite dar a la instalación estanquidad clase D. Marca BRINNER modelo XVL.

**XVL500-300** Ud CRUZ CIRCULAR A 45º CHAPA GALV. D=500/300mm CON JUNTA DE GOMA (material)
Precio: 214.13
Cruz circular de diámetro principal 500 mm con dos salidas a 45º de 300 mm, fabricada en chapa de acero galvanizado, con junta EPDM que permite dar a la instalación estanquidad clase D. Marca BRINNER modelo XVL.

**XVL500-315** Ud CRUZ CIRCULAR A 45º CHAPA GALV. D=500/315mm CON JUNTA DE GOMA (material)
Precio: 219.76
Cruz circular de diámetro principal 500 mm con dos salidas a 45º de 315 mm, fabricada en chapa de acero galvanizado, con junta EPDM que permite dar a la instalación estanquidad clase D. Marca BRINNER modelo XVL.

**XVL500-355** Ud CRUZ CIRCULAR A 45º CHAPA GALV. D=500/355mm CON JUNTA DE GOMA (material)
Precio: 226.05
Cruz circular de diámetro principal 500 mm con dos salidas a 45º de 355 mm, fabricada en chapa de acero galvanizado, con junta EPDM que permite dar a la instalación estanquidad clase D. Marca BRINNER modelo XVL.

**XVL500-400** Ud CRUZ CIRCULAR A 45º CHAPA GALV. D=500/400mm CON JUNTA DE GOMA (material)
Precio: 236.49
Cruz circular de diámetro principal 500 mm con dos salidas a 45º de 400 mm, fabricada en chapa de acero galvanizado, con junta EPDM que permite dar a la instalación estanquidad clase D. Marca BRINNER modelo XVL.

**XVL500-450** Ud CRUZ CIRCULAR A 45º CHAPA GALV. D=500/450mm CON JUNTA DE GOMA (material)
Precio: 251.89
Cruz circular de diámetro principal 500 mm con dos salidas a 45º de 450 mm, fabricada en chapa de acero galvanizado, con junta EPDM que permite dar a la instalación estanquidad clase D. Marca BRINNER modelo XVL.

**XVL500-500** Ud CRUZ CIRCULAR A 45º CHAPA GALV. D=500/500mm CON JUNTA DE GOMA (material)
Precio: 267.42
Cruz circular de diámetro principal 500 mm con dos salidas a 45º de 500 mm, fabricada en chapa de acero galvanizado, con junta EPDM que permite dar a la instalación estanquidad clase D. Marca BRINNER modelo XVL.

**XVL560-250** Ud CRUZ CIRCULAR A 45º CHAPA GALV. D=560/250mm CON JUNTA DE GOMA (material)
Precio: 256.65
Cruz circular de diámetro principal 560 mm con dos salidas a 45º de 250 mm, fabricada en chapa de acero galvanizado, con junta EPDM que permite dar a la instalación estanquidad clase D. Marca BRINNER modelo XVL.

**XVL560-300** Ud CRUZ CIRCULAR A 45º CHAPA GALV. D=560/300mm CON JUNTA DE GOMA (material)
Precio: 265.55
Cruz circular de diámetro principal 560 mm con dos salidas a 45º de 300 mm, fabricada en chapa de acero galvanizado, con junta EPDM que permite dar a la instalación estanquidad clase D. Marca BRINNER modelo XVL.

**XVL560-315** Ud CRUZ CIRCULAR A 45º CHAPA GALV. D=560/315mm CON JUNTA DE GOMA (material)
Precio: 271.24
Cruz circular de diámetro principal 560 mm con dos salidas a 45º de 315 mm, fabricada en chapa de acero galvanizado, con junta EPDM que permite dar a la instalación estanquidad clase D. Marca BRINNER modelo XVL.

**XVL560-355** Ud CRUZ CIRCULAR A 45º CHAPA GALV. D=560/355mm CON JUNTA DE GOMA (material)
Precio: 277.63
Cruz circular de diámetro principal 560 mm con dos salidas a 45º de 355 mm, fabricada en chapa de acero galvanizado, con junta EPDM que permite dar a la instalación estanquidad clase D. Marca BRINNER modelo XVL.

**XVL560-400** Ud CRUZ CIRCULAR A 45º CHAPA GALV. D=560/400mm CON JUNTA DE GOMA (material)
Precio: 288.07
Cruz circular de diámetro principal 560 mm con dos salidas a 45º de 400 mm, fabricada en chapa de acero galvanizado, con junta EPDM que permite dar a la instalación estanquidad clase D. Marca BRINNER modelo XVL.

**XVL560-450** Ud CRUZ CIRCULAR A 45º CHAPA GALV. D=560/450mm CON JUNTA DE GOMA (material)
Precio: 303.17
Cruz circular de diámetro principal 560 mm con dos salidas a 45º de 450 mm, fabricada en chapa de acero galvanizado, con junta EPDM que permite dar a la instalación estanquidad clase D. Marca BRINNER modelo XVL.

**XVL560-500** Ud CRUZ CIRCULAR A 45º CHAPA GALV. D=560/500mm CON JUNTA DE GOMA (material)
Precio: 315.49
Cruz circular de diámetro principal 560 mm con dos salidas a 45º de 500 mm, fabricada en chapa de acero galvanizado, con junta EPDM que permite dar a la instalación estanquidad clase D. Marca BRINNER modelo XVL.

**XVL560-560** Ud CRUZ CIRCULAR A 45º CHAPA GALV. D=560/560mm CON JUNTA DE GOMA (material)
Precio: 345.54
Cruz circular de diámetro principal 560 mm con dos salidas a 45º de 560 mm, fabricada en chapa de acero galvanizado, con junta EPDM que permite dar a la instalación estanquidad clase D. Marca BRINNER modelo XVL.

**XVL630-250** Ud CRUZ CIRCULAR A 45º CHAPA GALV. D=630/250mm CON JUNTA DE GOMA (material)
Precio: 283.75
Cruz circular de diámetro principal 630 mm con dos salidas a 45º de 250 mm, fabricada en chapa de acero galvanizado, con junta EPDM que permite dar a la instalación estanquidad clase D. Marca BRINNER modelo XVL.

**XVL630-300** Ud CRUZ CIRCULAR A 45º CHAPA GALV. D=630/300mm CON JUNTA DE GOMA (material)
Precio: 292.92
Cruz circular de diámetro principal 630 mm con dos salidas a 45º de 300 mm, fabricada en chapa de acero galvanizado, con junta EPDM que permite dar a la instalación estanquidad clase D. Marca BRINNER modelo XVL.

**XVL630-315** Ud CRUZ CIRCULAR A 45º CHAPA GALV. D=630/315mm CON JUNTA DE GOMA (material)
Precio: 298.67
Cruz circular de diámetro principal 630 mm con dos salidas a 45º de 315 mm, fabricada en chapa de acero galvanizado, con junta EPDM que permite dar a la instalación estanquidad clase D. Marca BRINNER modelo XVL.

**XVL630-355** Ud CRUZ CIRCULAR A 45º CHAPA GALV. D=630/355mm CON JUNTA DE GOMA (material)
Precio: 305.23
Cruz circular de diámetro principal 630 mm con dos salidas a 45º de 355 mm, fabricada en chapa de acero galvanizado, con junta EPDM que permite dar a la instalación estanquidad clase D. Marca BRINNER modelo XVL.

**XVL630-400** Ud CRUZ CIRCULAR A 45º CHAPA GALV. D=630/400mm CON JUNTA DE GOMA (material)
Precio: 315.79
Cruz circular de diámetro principal 630 mm con dos salidas a 45º de 400 mm, fabricada en chapa de acero galvanizado, con junta EPDM que permite dar a la instalación estanquidad clase D. Marca BRINNER modelo XVL.

**XVL630-450** Ud CRUZ CIRCULAR A 45º CHAPA GALV. D=630/450mm CON JUNTA DE GOMA (material)
Precio: 330.9
Cruz circular de diámetro principal 630 mm con dos salidas a 45º de 450 mm, fabricada en chapa de acero galvanizado, con junta EPDM que permite dar a la instalación estanquidad clase D. Marca BRINNER modelo XVL.

**XVL630-500** Ud CRUZ CIRCULAR A 45º CHAPA GALV. D=630/500mm CON JUNTA DE GOMA (material)
Precio: 342.89
Cruz circular de diámetro principal 630 mm con dos salidas a 45º de 500 mm, fabricada en chapa de acero galvanizado, con junta EPDM que permite dar a la instalación estanquidad clase D. Marca BRINNER modelo XVL.

**XVL630-560** Ud CRUZ CIRCULAR A 45º CHAPA GALV. D=630/560mm CON JUNTA DE GOMA (material)
Precio: 368.82
Cruz circular de diámetro principal 630 mm con dos salidas a 45º de 560 mm, fabricada en chapa de acero galvanizado, con junta EPDM que permite dar a la instalación estanquidad clase D. Marca BRINNER modelo XVL.

**XVL630-630** Ud CRUZ CIRCULAR A 45º CHAPA GALV. D=630/630mm CON JUNTA DE GOMA (material)
Precio: 397.72
Cruz circular de diámetro principal 630 mm con dos salidas a 45º de 630 mm, fabricada en chapa de acero galvanizado, con junta EPDM que permite dar a la instalación estanquidad clase D. Marca BRINNER modelo XVL.

**XVL710-315** Ud CRUZ CIRCULAR A 45º CHAPA GALV. D=710/315mm CON JUNTA DE GOMA (material)
Precio: 337.78
Cruz circular de diámetro principal 710 mm con dos salidas a 45º de 315 mm, fabricada en chapa de acero galvanizado, con junta EPDM que permite dar a la instalación estanquidad clase D. Marca BRINNER modelo XVL.

**XVL710-355** Ud CRUZ CIRCULAR A 45º CHAPA GALV. D=710/355mm CON JUNTA DE GOMA (material)
Precio: 345.19
Cruz circular de diámetro principal 710 mm con dos salidas a 45º de 355 mm, fabricada en chapa de acero galvanizado, con junta EPDM que permite dar a la instalación estanquidad clase D. Marca BRINNER modelo XVL.

**XVL710-400** Ud CRUZ CIRCULAR A 45º CHAPA GALV. D=710/400mm CON JUNTA DE GOMA (material)
Precio: 356.69
Cruz circular de diámetro principal 710 mm con dos salidas a 45º de 400 mm, fabricada en chapa de acero galvanizado, con junta EPDM que permite dar a la instalación estanquidad clase D. Marca BRINNER modelo XVL.

**XVL710-450** Ud CRUZ CIRCULAR A 45º CHAPA GALV. D=710/450mm CON JUNTA DE GOMA (material)
Precio: 372.8
Cruz circular de diámetro principal 710 mm con dos salidas a 45º de 450 mm, fabricada en chapa de acero galvanizado, con junta EPDM que permite dar a la instalación estanquidad clase D. Marca BRINNER modelo XVL.

**XVL710-500** Ud CRUZ CIRCULAR A 45º CHAPA GALV. D=710/500mm CON JUNTA DE GOMA (material)
Precio: 385.72
Cruz circular de diámetro principal 710 mm con dos salidas a 45º de 500 mm, fabricada en chapa de acero galvanizado, con junta EPDM que permite dar a la instalación estanquidad clase D. Marca BRINNER modelo XVL.

**XVL710-560** Ud CRUZ CIRCULAR A 45º CHAPA GALV. D=710/560mm CON JUNTA DE GOMA (material)
Precio: 406.05
Cruz circular de diámetro principal 710 mm con dos salidas a 45º de 560 mm, fabricada en chapa de acero galvanizado, con junta EPDM que permite dar a la instalación estanquidad clase D. Marca BRINNER modelo XVL.

**XVL710-630** Ud CRUZ CIRCULAR A 45º CHAPA GALV. D=710/630mm CON JUNTA DE GOMA (material)
Precio: 437.73
Cruz circular de diámetro principal 710 mm con dos salidas a 45º de 630 mm, fabricada en chapa de acero galvanizado, con junta EPDM que permite dar a la instalación estanquidad clase D. Marca BRINNER modelo XVL.

**XVL710-710** Ud CRUZ CIRCULAR A 45º CHAPA GALV. D=710/710mm CON JUNTA DE GOMA (material)
Precio: 485.2
Cruz circular de diámetro principal 710 mm con dos salidas a 45º de 710 mm, fabricada en chapa de acero galvanizado, con junta EPDM que permite dar a la instalación estanquidad clase D. Marca BRINNER modelo XVL.

**XVL800-315** Ud CRUZ CIRCULAR A 45º CHAPA GALV. D=800/315mm CON JUNTA DE GOMA (material)
Precio: 374.07
Cruz circular de diámetro principal 800 mm con dos salidas a 45º de 315 mm, fabricada en chapa de acero galvanizado, con junta EPDM que permite dar a la instalación estanquidad clase D. Marca BRINNER modelo XVL.

**XVL800-355** Ud CRUZ CIRCULAR A 45º CHAPA GALV. D=800/355mm CON JUNTA DE GOMA (material)
Precio: 381.81
Cruz circular de diámetro principal 800 mm con dos salidas a 45º de 355 mm, fabricada en chapa de acero galvanizado, con junta EPDM que permite dar a la instalación estanquidad clase D. Marca BRINNER modelo XVL.

**XVL800-400** Ud CRUZ CIRCULAR A 45º CHAPA GALV. D=800/400mm CON JUNTA DE GOMA (material)
Precio: 393.65
Cruz circular de diámetro principal 800 mm con dos salidas a 45º de 400 mm, fabricada en chapa de acero galvanizado, con junta EPDM que permite dar a la instalación estanquidad clase D. Marca BRINNER modelo XVL.

**XVL800-450** Ud CRUZ CIRCULAR A 45º CHAPA GALV. D=800/450mm CON JUNTA DE GOMA (material)
Precio: 410.08
Cruz circular de diámetro principal 800 mm con dos salidas a 45º de 450 mm, fabricada en chapa de acero galvanizado, con junta EPDM que permite dar a la instalación estanquidad clase D. Marca BRINNER modelo XVL.

**XVL800-500** Ud CRUZ CIRCULAR A 45º CHAPA GALV. D=800/500mm CON JUNTA DE GOMA (material)
Precio: 423.22
Cruz circular de diámetro principal 800 mm con dos salidas a 45º de 500 mm, fabricada en chapa de acero galvanizado, con junta EPDM que permite dar a la instalación estanquidad clase D. Marca BRINNER modelo XVL.

**XVL800-560** Ud CRUZ CIRCULAR A 45º CHAPA GALV. D=800/560mm CON JUNTA DE GOMA (material)
Precio: 450
Cruz circular de diámetro principal 800 mm con dos salidas a 45º de 560 mm, fabricada en chapa de acero galvanizado, con junta EPDM que permite dar a la instalación estanquidad clase D. Marca BRINNER modelo XVL.

**XVL800-630** Ud CRUZ CIRCULAR A 45º CHAPA GALV. D=800/630mm CON JUNTA DE GOMA (material)
Precio: 474.72
Cruz circular de diámetro principal 800 mm con dos salidas a 45º de 630 mm, fabricada en chapa de acero galvanizado, con junta EPDM que permite dar a la instalación estanquidad clase D. Marca BRINNER modelo XVL.

**XVL800-710** Ud CRUZ CIRCULAR A 45º CHAPA GALV. D=800/710mm CON JUNTA DE GOMA (material)
Precio: 514.44
Cruz circular de diámetro principal 800 mm con dos salidas a 45º de 710 mm, fabricada en chapa de acero galvanizado, con junta EPDM que permite dar a la instalación estanquidad clase D. Marca BRINNER modelo XVL.

**XVL800-800** Ud CRUZ CIRCULAR A 45º CHAPA GALV. D=800/800mm CON JUNTA DE GOMA (material)
Precio: 600.8
Cruz circular de diámetro principal 800 mm con dos salidas a 45º de 800 mm, fabricada en chapa de acero galvanizado, con junta EPDM que permite dar a la instalación estanquidad clase D. Marca BRINNER modelo XVL.

**XVL900-400** Ud CRUZ CIRCULAR A 45º CHAPA GALV. D=900/400mm CON JUNTA DE GOMA (material)
Precio: 434.87
Cruz circular de diámetro principal 900 mm con dos salidas a 45º de 400 mm, fabricada en chapa de acero galvanizado, con junta EPDM que permite dar a la instalación estanquidad clase D. Marca BRINNER modelo XVL.

**XVL900-450** Ud CRUZ CIRCULAR A 45º CHAPA GALV. D=900/450mm CON JUNTA DE GOMA (material)
Precio: 451.71
Cruz circular de diámetro principal 900 mm con dos salidas a 45º de 450 mm, fabricada en chapa de acero galvanizado, con junta EPDM que permite dar a la instalación estanquidad clase D. Marca BRINNER modelo XVL.

**XVL900-500** Ud CRUZ CIRCULAR A 45º CHAPA GALV. D=900/500mm CON JUNTA DE GOMA (material)
Precio: 465.19
Cruz circular de diámetro principal 900 mm con dos salidas a 45º de 500 mm, fabricada en chapa de acero galvanizado, con junta EPDM que permite dar a la instalación estanquidad clase D. Marca BRINNER modelo XVL.

**XVL900-560** Ud CRUZ CIRCULAR A 45º CHAPA GALV. D=900/560mm CON JUNTA DE GOMA (material)
Precio: 492.29
Cruz circular de diámetro principal 900 mm con dos salidas a 45º de 560 mm, fabricada en chapa de acero galvanizado, con junta EPDM que permite dar a la instalación estanquidad clase D. Marca BRINNER modelo XVL.

**XVL900-630** Ud CRUZ CIRCULAR A 45º CHAPA GALV. D=900/630mm CON JUNTA DE GOMA (material)
Precio: 517.07
Cruz circular de diámetro principal 900 mm con dos salidas a 45º de 630 mm, fabricada en chapa de acero galvanizado, con junta EPDM que permite dar a la instalación estanquidad clase D. Marca BRINNER modelo XVL.

**XVL900-710** Ud CRUZ CIRCULAR A 45º CHAPA GALV. D=900/710mm CON JUNTA DE GOMA (material)
Precio: 560.13
Cruz circular de diámetro principal 900 mm con dos salidas a 45º de 710 mm, fabricada en chapa de acero galvanizado, con junta EPDM que permite dar a la instalación estanquidad clase D. Marca BRINNER modelo XVL.

**XVL900-800** Ud CRUZ CIRCULAR A 45º CHAPA GALV. D=900/800mm CON JUNTA DE GOMA (material)
Precio: 632.59
Cruz circular de diámetro principal 900 mm con dos salidas a 45º de 800 mm, fabricada en chapa de acero galvanizado, con junta EPDM que permite dar a la instalación estanquidad clase D. Marca BRINNER modelo XVL.

**XVL900-900** Ud CRUZ CIRCULAR A 45º CHAPA GALV. D=900/900mm CON JUNTA DE GOMA (material)
Precio: 753.91
Cruz circular de diámetro principal 900 mm con dos salidas a 45º de 900 mm, fabricada en chapa de acero galvanizado, con junta EPDM que permite dar a la instalación estanquidad clase D. Marca BRINNER modelo XVL.

**XVL1000-400** Ud CRUZ CIRCULAR A 45º CHAPA GALV. D=1000/400mm CON JUNTA DE GOMA (material)
Precio: 549.92
Cruz circular de diámetro principal 1000 mm con dos salidas a 45º de 400 mm, fabricada en chapa de acero galvanizado, con junta EPDM que permite dar a la instalación estanquidad clase D. Marca BRINNER modelo XVL.

**XVL1000-450** Ud CRUZ CIRCULAR A 45º CHAPA GALV. D=1000/450mm CON JUNTA DE GOMA (material)
Precio: 568.21
Cruz circular de diámetro principal 1000 mm con dos salidas a 45º de 450 mm, fabricada en chapa de acero galvanizado, con junta EPDM que permite dar a la instalación estanquidad clase D. Marca BRINNER modelo XVL.

**XVL1000-500** Ud CRUZ CIRCULAR A 45º CHAPA GALV. D=1000/500mm CON JUNTA DE GOMA (material)
Precio: 583.13
Cruz circular de diámetro principal 1000 mm con dos salidas a 45º de 500 mm, fabricada en chapa de acero galvanizado, con junta EPDM que permite dar a la instalación estanquidad clase D. Marca BRINNER modelo XVL.

**XVL1000-560** Ud CRUZ CIRCULAR A 45º CHAPA GALV. D=1000/560mm CON JUNTA DE GOMA (material)
Precio: 611.91
Cruz circular de diámetro principal 1000 mm con dos salidas a 45º de 560 mm, fabricada en chapa de acero galvanizado, con junta EPDM que permite dar a la instalación estanquidad clase D. Marca BRINNER modelo XVL.

**XVL1000-630** Ud CRUZ CIRCULAR A 45º CHAPA GALV. D=1000/630mm CON JUNTA DE GOMA (material)
Precio: 638.59
Cruz circular de diámetro principal 1000 mm con dos salidas a 45º de 630 mm, fabricada en chapa de acero galvanizado, con junta EPDM que permite dar a la instalación estanquidad clase D. Marca BRINNER modelo XVL.

**XVL1000-710** Ud CRUZ CIRCULAR A 45º CHAPA GALV. D=1000/710mm CON JUNTA DE GOMA (material)
Precio: 679.54
Cruz circular de diámetro principal 100 mm con dos salidas a 45º de 710 mm, fabricada en chapa de acero galvanizado, con junta EPDM que permite dar a la instalación estanquidad clase D. Marca BRINNER modelo XVL.

**XVL1000-800** Ud CRUZ CIRCULAR A 45º CHAPA GALV. D=1000/800mm CON JUNTA DE GOMA (material)
Precio: 757.53
Cruz circular de diámetro principal 1000 mm con dos salidas a 45º de 800 mm, fabricada en chapa de acero galvanizado, con junta EPDM que permite dar a la instalación estanquidad clase D. Marca BRINNER modelo XVL.

**XVL1000-900** Ud CRUZ CIRCULAR A 45º CHAPA GALV. D=1000/900mm CON JUNTA DE GOMA (material)
Precio: 869.81
Cruz circular de diámetro principal 1000 mm con dos salidas a 45º de 900 mm, fabricada en chapa de acero galvanizado, con junta EPDM que permite dar a la instalación estanquidad clase D. Marca BRINNER modelo XVL.

**XVL1000-1000** Ud CRUZ CIRCULAR A 45º CHAPA GALV. D=1000/1000mm CON JUNTA DE GOMA (material)
Precio: 1120.44
Cruz circular de diámetro principal 1000 mm con dos salidas a 45º de 1000 mm, fabricada en chapa de acero galvanizado, con junta EPDM que permite dar a la instalación estanquidad clase D. Marca BRINNER modelo XVL.

**XVL1120-500** Ud CRUZ CIRCULAR A 45º CHAPA GALV. D=1120/500mm CON JUNTA DE GOMA (material)
Precio: 670.68
Cruz circular de diámetro principal 1120 mm con dos salidas a 45º de 500 mm, fabricada en chapa de acero galvanizado, con junta EPDM que permite dar a la instalación estanquidad clase D. Marca BRINNER modelo XVL.

**XVL1120-560** Ud CRUZ CIRCULAR A 45º CHAPA GALV. D=1120/560mm CON JUNTA DE GOMA (material)
Precio: 702.85
Cruz circular de diámetro principal 1120 mm con dos salidas a 45º de 560 mm, fabricada en chapa de acero galvanizado, con junta EPDM que permite dar a la instalación estanquidad clase D. Marca BRINNER modelo XVL.

**XVL1120-630** Ud CRUZ CIRCULAR A 45º CHAPA GALV. D=1120/630mm CON JUNTA DE GOMA (material)
Precio: 733.5
Cruz circular de diámetro principal 1120 mm con dos salidas a 45º de 630 mm, fabricada en chapa de acero galvanizado, con junta EPDM que permite dar a la instalación estanquidad clase D. Marca BRINNER modelo XVL.

**XVL1120-710** Ud CRUZ CIRCULAR A 45º CHAPA GALV. D=1120/710mm CON JUNTA DE GOMA (material)
Precio: 778.95
Cruz circular de diámetro principal 1120 mm con dos salidas a 45º de 710 mm, fabricada en chapa de acero galvanizado, con junta EPDM que permite dar a la instalación estanquidad clase D. Marca BRINNER modelo XVL.

**XVL1120-800** Ud CRUZ CIRCULAR A 45º CHAPA GALV. D=1120/800mm CON JUNTA DE GOMA (material)
Precio: 861.81
Cruz circular de diámetro principal 1120 mm con dos salidas a 45º de 800 mm, fabricada en chapa de acero galvanizado, con junta EPDM que permite dar a la instalación estanquidad clase D. Marca BRINNER modelo XVL.

**XVL1120-900** Ud CRUZ CIRCULAR A 45º CHAPA GALV. D=1120/900mm CON JUNTA DE GOMA (material)
Precio: 978.49
Cruz circular de diámetro principal 1120 mm con dos salidas a 45º de 900 mm, fabricada en chapa de acero galvanizado, con junta EPDM que permite dar a la instalación estanquidad clase D. Marca BRINNER modelo XVL.

**XVL1120-1000** Ud CRUZ CIRCULAR A 45º CHAPA GALV. D=1120/1000mm CON JUNTA DE GOMA (material)
Precio: 1219.34
Cruz circular de diámetro principal 1120 mm con dos salidas a 45º de 1000 mm, fabricada en chapa de acero galvanizado, con junta EPDM que permite dar a la instalación estanquidad clase D. Marca BRINNER modelo XVL.

**XVL1120-1120** Ud CRUZ CIRCULAR A 45º CHAPA GALV. D=1120/1120mm CON JUNTA DE GOMA (material)
Precio: 1486.56
Cruz circular de diámetro principal 1120 mm con dos salidas a 45º de 1120 mm, fabricada en chapa de acero galvanizado, con junta EPDM que permite dar a la instalación estanquidad clase D. Marca BRINNER modelo XVL.

**XVL1250-500** Ud CRUZ CIRCULAR A 45º CHAPA GALV. D=1250/500mm CON JUNTA DE GOMA (material)
Precio: 746.72
Cruz circular de diámetro principal 1250 mm con dos salidas a 45º de 500 mm, fabricada en chapa de acero galvanizado, con junta EPDM que permite dar a la instalación estanquidad clase D. Marca BRINNER modelo XVL.

**XVL1250-560** Ud CRUZ CIRCULAR A 45º CHAPA GALV. D=1250/560mm CON JUNTA DE GOMA (material)
Precio: 780.35
Cruz circular de diámetro principal 1250 mm con dos salidas a 45º de 560 mm, fabricada en chapa de acero galvanizado, con junta EPDM que permite dar a la instalación estanquidad clase D. Marca BRINNER modelo XVL.

**XVL1250-630** Ud CRUZ CIRCULAR A 45º CHAPA GALV. D=1250/630mm CON JUNTA DE GOMA (material)
Precio: 812.6
Cruz circular de diámetro principal 1250 mm con dos salidas a 45º de 630 mm, fabricada en chapa de acero galvanizado, con junta EPDM que permite dar a la instalación estanquidad clase D. Marca BRINNER modelo XVL.

**XVL1250-710** Ud CRUZ CIRCULAR A 45º CHAPA GALV. D=1250/710mm CON JUNTA DE GOMA (material)
Precio: 859.67
Cruz circular de diámetro principal 1250 mm con dos salidas a 45º de 710 mm, fabricada en chapa de acero galvanizado, con junta EPDM que permite dar a la instalación estanquidad clase D. Marca BRINNER modelo XVL.

**XVL1250-800** Ud CRUZ CIRCULAR A 45º CHAPA GALV. D=1250/800mm CON JUNTA DE GOMA (material)
Precio: 943.97
Cruz circular de diámetro principal 1250 mm con dos salidas a 45º de 800 mm, fabricada en chapa de acero galvanizado, con junta EPDM que permite dar a la instalación estanquidad clase D. Marca BRINNER modelo XVL.

**XVL1250-900** Ud CRUZ CIRCULAR A 45º CHAPA GALV. D=1250/900mm CON JUNTA DE GOMA (material)
Precio: 1061.4
Cruz circular de diámetro principal 1250 mm con dos salidas a 45º de 900 mm, fabricada en chapa de acero galvanizado, con junta EPDM que permite dar a la instalación estanquidad clase D. Marca BRINNER modelo XVL.

**XVL1250-1000** Ud CRUZ CIRCULAR A 45º CHAPA GALV. D=1250/1000mm CON JUNTA DE GOMA (material)
Precio: 1301
Cruz circular de diámetro principal 1250 mm con dos salidas a 45º de 1000 mm, fabricada en chapa de acero galvanizado, con junta EPDM que permite dar a la instalación estanquidad clase D. Marca BRINNER modelo XVL.

**XVL1250-1120** Ud CRUZ CIRCULAR A 45º CHAPA GALV. D=1250/1120mm CON JUNTA DE GOMA (material)
Precio: 1542.88
Cruz circular de diámetro principal 1250 mm con dos salidas a 45º de 1120 mm, fabricada en chapa de acero galvanizado, con junta EPDM que permite dar a la instalación estanquidad clase D. Marca BRINNER modelo XVL.

**XVL1250-1250** Ud CRUZ CIRCULAR A 45º CHAPA GALV. D=1250/1250mm CON JUNTA DE GOMA (material)
Precio: 1753.5
Cruz circular de diámetro principal 1250 mm con dos salidas a 45º de 1250 mm, fabricada en chapa de acero galvanizado, con junta EPDM que permite dar a la instalación estanquidad clase D. Marca BRINNER modelo XVL.

###### REGISTRO CIRC TAPAS DE INSPECCIÓN PARA TUBO CIRCULAR (11/03/2025)

**IS18080100** Ud TAPA DE INSPECCIÓN 180x80 A TUBO D=100mm (material; 11/03/2025)
Precio: 11.73
Tapa de inspección de 180x80 mm para tubo de diámetro 100 mm, fabricada en chapa de acero galvanizado, con plantilla para facilitar el corte en el tubo circular. Modelo IS de BRINNER.

**IS18080125** Ud TAPA DE INSPECCIÓN 180x80 A TUBO D=125mm (material; 11/03/2025)
Precio: 11.73
Tapa de inspección de 180x80 mm para tubo de diámetro 125 mm, fabricada en chapa de acero galvanizado, con plantilla para facilitar el corte en el tubo circular. Modelo IS de BRINNER.

**IS250150150** Ud TAPA DE INSPECCIÓN 250x150 A TUBO D=150mm (material; 11/03/2025)
Precio: 16.98
Tapa de inspección de 250x150 mm para tubo de diámetro 150 mm, fabricada en chapa de acero galvanizado, con plantilla para facilitar el corte en el tubo circular. Modelo IS de BRINNER.

**IS250150160** Ud TAPA DE INSPECCIÓN 250x150 A TUBO D=160mm (material; 11/03/2025)
Precio: 16.98
Tapa de inspección de 250x150 mm para tubo de diámetro 160 mm, fabricada en chapa de acero galvanizado, con plantilla para facilitar el corte en el tubo circular. Modelo IS de BRINNER.

**IS250150200** Ud TAPA DE INSPECCIÓN 250x150 A TUBO D=200mm (material; 11/03/2025)
Precio: 16.98
Tapa de inspección de 250x150 mm para tubo de diámetro 200 mm, fabricada en chapa de acero galvanizado, con plantilla para facilitar el corte en el tubo circular. Modelo IS de BRINNER.

**IS250150250** Ud TAPA DE INSPECCIÓN 250x150 A TUBO D=250mm (material; 11/03/2025)
Precio: 16.98
Tapa de inspección de 250x150 mm para tubo de diámetro 250 mm, fabricada en chapa de acero galvanizado, con plantilla para facilitar el corte en el tubo circular. Modelo IS de BRINNER.

**IS250150315** Ud TAPA DE INSPECCIÓN 250x150 A TUBO D=315mm (material; 11/03/2025)
Precio: 16.98
Tapa de inspección de 250x150 mm para tubo de diámetro 315 mm, fabricada en chapa de acero galvanizado, con plantilla para facilitar el corte en el tubo circular. Modelo IS de BRINNER.

**IS250150355** Ud TAPA DE INSPECCIÓN 250x150 A TUBO D=355mm (material; 11/03/2025)
Precio: 16.98
Tapa de inspección de 250x150 mm para tubo de diámetro 355 mm, fabricada en chapa de acero galvanizado, con plantilla para facilitar el corte en el tubo circular. Modelo IS de BRINNER.

**IS250150400** Ud TAPA DE INSPECCIÓN 250x150 A TUBO D=400mm (material; 11/03/2025)
Precio: 16.98
Tapa de inspección de 250x150 mm para tubo de diámetro 400 mm, fabricada en chapa de acero galvanizado, con plantilla para facilitar el corte en el tubo circular. Modelo IS de BRINNER.

**IS250150450** Ud TAPA DE INSPECCIÓN 250x150 A TUBO D=450mm (material; 11/03/2025)
Precio: 16.98
Tapa de inspección de 250x150 mm para tubo de diámetro 450 mm, fabricada en chapa de acero galvanizado, con plantilla para facilitar el corte en el tubo circular. Modelo IS de BRINNER.

**IS250150500** Ud TAPA DE INSPECCIÓN 250x150 A TUBO D=500mm (material; 11/03/2025)
Precio: 16.98
Tapa de inspección de 250x150 mm para tubo de diámetro 500 mm, fabricada en chapa de acero galvanizado, con plantilla para facilitar el corte en el tubo circular. Modelo IS de BRINNER.

**IS300200315** Ud TAPA DE INSPECCIÓN 300x200 A TUBO D=315mm (material; 11/03/2025)
Precio: 26.09
Tapa de inspección de 300x200 mm para tubo de diámetro 315 mm, fabricada en chapa de acero galvanizado, con plantilla para facilitar el corte en el tubo circular. Modelo IS de BRINNER.

**IS300200355** Ud TAPA DE INSPECCIÓN 300x200 A TUBO D=355mm (material; 11/03/2025)
Precio: 26.09
Tapa de inspección de 300x200 mm para tubo de diámetro 355 mm, fabricada en chapa de acero galvanizado, con plantilla para facilitar el corte en el tubo circular. Modelo IS de BRINNER.

**IS300200400** Ud TAPA DE INSPECCIÓN 300x200 A TUBO D=400mm (material; 11/03/2025)
Precio: 26.09
Tapa de inspección de 300x200 mm para tubo de diámetro 400 mm, fabricada en chapa de acero galvanizado, con plantilla para facilitar el corte en el tubo circular. Modelo IS de BRINNER.

**IS300200450** Ud TAPA DE INSPECCIÓN 300x200 A TUBO D=450mm (material; 11/03/2025)
Precio: 26.09
Tapa de inspección de 300x200 mm para tubo de diámetro 450 mm, fabricada en chapa de acero galvanizado, con plantilla para facilitar el corte en el tubo circular. Modelo IS de BRINNER.

**IS300200500** Ud TAPA DE INSPECCIÓN 300x200 A TUBO D=500mm (material; 11/03/2025)
Precio: 26.09
Tapa de inspección de 300x200 mm para tubo de diámetro 500 mm, fabricada en chapa de acero galvanizado, con plantilla para facilitar el corte en el tubo circular. Modelo IS de BRINNER.

**IS400300400** Ud TAPA DE INSPECCIÓN 400x300 A TUBO D=400mm (material; 11/03/2025)
Precio: 39.17
Tapa de inspección de 400x300 mm para tubo de diámetro 400 mm, fabricada en chapa de acero galvanizado, con plantilla para facilitar el corte en el tubo circular. Modelo IS de BRINNER.

**IS400300450** Ud TAPA DE INSPECCIÓN 400x300 A TUBO D=450mm (material; 11/03/2025)
Precio: 39.17
Tapa de inspección de 400x300 mm para tubo de diámetro 450 mm, fabricada en chapa de acero galvanizado, con plantilla para facilitar el corte en el tubo circular. Modelo IS de BRINNER.

**IS400300500** Ud TAPA DE INSPECCIÓN 400x300 A TUBO D=500mm (material; 11/03/2025)
Precio: 39.17
Tapa de inspección de 400x300 mm para tubo de diámetro 500 mm, fabricada en chapa de acero galvanizado, con plantilla para facilitar el corte en el tubo circular. Modelo IS de BRINNER.

**IS400300560** Ud TAPA DE INSPECCIÓN 400x300 A TUBO D=560mm (material; 11/03/2025)
Precio: 39.17
Tapa de inspección de 400x300 mm para tubo de diámetro 560 mm, fabricada en chapa de acero galvanizado, con plantilla para facilitar el corte en el tubo circular. Modelo IS de BRINNER.

**IS400300630** Ud TAPA DE INSPECCIÓN 400x300 A TUBO D=630mm (material; 11/03/2025)
Precio: 39.17
Tapa de inspección de 400x300 mm para tubo de diámetro 630 mm, fabricada en chapa de acero galvanizado, con plantilla para facilitar el corte en el tubo circular. Modelo IS de BRINNER.

**IS400300710** Ud TAPA DE INSPECCIÓN 400x300 A TUBO D=710mm (material; 11/03/2025)
Precio: 39.17
Tapa de inspección de 400x300 mm para tubo de diámetro 710 mm, fabricada en chapa de acero galvanizado, con plantilla para facilitar el corte en el tubo circular. Modelo IS de BRINNER.

**IS400300800** Ud TAPA DE INSPECCIÓN 400x300 A TUBO D=800mm (material; 11/03/2025)
Precio: 39.17
Tapa de inspección de 400x300 mm para tubo de diámetro 800 mm, fabricada en chapa de acero galvanizado, con plantilla para facilitar el corte en el tubo circular. Modelo IS de BRINNER.

**IS500400630** Ud TAPA DE INSPECCIÓN 500x400 A TUBO D=630mm (material; 11/03/2025)
Precio: 164.5
Tapa de inspección de 500x400 mm para tubo de diámetro 630 mm, fabricada en chapa de acero galvanizado, con plantilla para facilitar el corte en el tubo circular. Modelo IS de BRINNER.

**IS500400710** Ud TAPA DE INSPECCIÓN 500x400 A TUBO D=710mm (material; 11/03/2025)
Precio: 164.5
Tapa de inspección de 500x400 mm para tubo de diámetro 710 mm, fabricada en chapa de acero galvanizado, con plantilla para facilitar el corte en el tubo circular. Modelo IS de BRINNER.

**IS500400800** Ud TAPA DE INSPECCIÓN 500x400 A TUBO D=800mm (material; 11/03/2025)
Precio: 164.5
Tapa de inspección de 500x400 mm para tubo de diámetro 800 mm, fabricada en chapa de acero galvanizado, con plantilla para facilitar el corte en el tubo circular. Modelo IS de BRINNER.

**IS500400900** Ud TAPA DE INSPECCIÓN 500x400 A TUBO D=900mm (material; 11/03/2025)
Precio: 164.5
Tapa de inspección de 500x400 mm para tubo de diámetro 900 mm, fabricada en chapa de acero galvanizado, con plantilla para facilitar el corte en el tubo circular. Modelo IS de BRINNER.

**IS5004001000** Ud TAPA DE INSPECCIÓN 500x400 A TUBO D=1000mm (material; 11/03/2025)
Precio: 164.5
Tapa de inspección de 500x400 mm para tubo de diámetro 1000 mm, fabricada en chapa de acero galvanizado, con plantilla para facilitar el corte en el tubo circular. Modelo IS de BRINNER.

**IS5004001120** Ud TAPA DE INSPECCIÓN 500x400 A TUBO D=1120mm (material; 11/03/2025)
Precio: 164.5
Tapa de inspección de 500x400 mm para tubo de diámetro 1120 mm, fabricada en chapa de acero galvanizado, con plantilla para facilitar el corte en el tubo circular. Modelo IS de BRINNER.

**IS5004001250** Ud TAPA DE INSPECCIÓN 500x400 A TUBO D=1250mm (material; 11/03/2025)
Precio: 164.5
Tapa de inspección de 500x400 mm para tubo de diámetro 1250 mm, fabricada en chapa de acero galvanizado, con plantilla para facilitar el corte en el tubo circular. Modelo IS de BRINNER.

###### BRIDAS UNION CONJUNTO BRIDAS DE UNION CON JUNTA DE POLIETILENO GRIS (21/12/2023)

**CBC200** Ud CONJUNTO BRIDA DE UNIÓN D-200 mm (material; 21/12/2023)
Precio: 40.45
Conjunto de bridas de unión de diámetro 200 mm para tubos circulares formada por 2 Bridas de unión para fijar al tubo y 1 Brida de Cierre con junta de polietileno gris, fabricadas en chapa galvanizada. Modelo CBC de BRINNER.

**CBC250** Ud CONJUNTO BRIDA DE UNIÓN D-250 mm (material; 21/12/2023)
Precio: 42.86
Conjunto de bridas de unión de diámetro 250 mm para tubos circulares formada por 2 Bridas de unión para fijar al tubo y 1 Brida de Cierre con junta de polietileno gris, fabricadas en chapa galvanizada. Modelo CBC de BRINNER.

**CBC300** Ud CONJUNTO BRIDA DE UNIÓN D-300 mm (material; 21/12/2023)
Precio: 44.46
Conjunto de bridas de unión de diámetro 300 mm para tubos circulares formada por 2 Bridas de unión para fijar al tubo y 1 Brida de Cierre con junta de polietileno gris, fabricadas en chapa galvanizada. Modelo CBC de BRINNER.

**CBC315** Ud CONJUNTO BRIDA DE UNIÓN D-315 mm (material; 21/12/2023)
Precio: 47.13
Conjunto de bridas de unión de diámetro 315 mm para tubos circulares formada por 2 Bridas de unión para fijar al tubo y 1 Brida de Cierre con junta de polietileno gris, fabricadas en chapa galvanizada. Modelo CBC de BRINNER.

**CBC355** Ud CONJUNTO BRIDA DE UNIÓN D-355 mm (material; 21/12/2023)
Precio: 49.77
Conjunto de bridas de unión de diámetro 355 mm para tubos circulares formada por 2 Bridas de unión para fijar al tubo y 1 Brida de Cierre con junta de polietileno gris, fabricadas en chapa galvanizada. Modelo CBC de BRINNER.

**CBC400** Ud CONJUNTO BRIDA DE UNIÓN D-400 mm (material; 21/12/2023)
Precio: 50.03
Conjunto de bridas de unión de diámetro 400 mm para tubos circulares formada por 2 Bridas de unión para fijar al tubo y 1 Brida de Cierre con junta de polietileno gris, fabricadas en chapa galvanizada. Modelo CBC de BRINNER.

**CBC450** Ud CONJUNTO BRIDA DE UNIÓN D-450 mm (material; 21/12/2023)
Precio: 53.79
Conjunto de bridas de unión de diámetro 450 mm para tubos circulares formada por 2 Bridas de unión para fijar al tubo y 1 Brida de Cierre con junta de polietileno gris, fabricadas en chapa galvanizada. Modelo CBC de BRINNER.

**CBC500** Ud CONJUNTO BRIDA DE UNIÓN D-500 mm (material; 21/12/2023)
Precio: 84.47
Conjunto de bridas de unión de diámetro 500 mm para tubos circulares formada por 2 Bridas de unión para fijar al tubo y 1 Brida de Cierre con junta de polietileno gris, fabricadas en chapa galvanizada. Modelo CBC de BRINNER.

**CBC560** Ud CONJUNTO BRIDA DE UNIÓN D-560 mm (material; 21/12/2023)
Precio: 90.8
Conjunto de bridas de unión de diámetro 560 mm para tubos circulares formada por 2 Bridas de unión para fijar al tubo y 1 Brida de Cierre con junta de polietileno gris, fabricadas en chapa galvanizada. Modelo CBC de BRINNER.

**CBC630** Ud CONJUNTO BRIDA DE UNIÓN D-630 mm (material; 21/12/2023)
Precio: 105.15
Conjunto de bridas de unión de diámetro 630 mm para tubos circulares formada por 2 Bridas de unión para fijar al tubo y 1 Brida de Cierre con junta de polietileno gris, fabricadas en chapa galvanizada. Modelo CBC de BRINNER.

**CBC710** Ud CONJUNTO BRIDA DE UNIÓN D-710 mm (material; 21/12/2023)
Precio: 114.66
Conjunto de bridas de unión de diámetro 710 mm para tubos circulares formada por 2 Bridas de unión para fijar al tubo y 1 Brida de Cierre con junta de polietileno gris, fabricadas en chapa galvanizada. Modelo CBC de BRINNER.

**CBC800** Ud CONJUNTO BRIDA DE UNIÓN D-800 mm (material; 21/12/2023)
Precio: 123.67
Conjunto de bridas de unión de diámetro 800 mm para tubos circulares formada por 2 Bridas de unión para fijar al tubo y 1 Brida de Cierre con junta de polietileno gris, fabricadas en chapa galvanizada. Modelo CBC de BRINNER.

**CBC900** Ud CONJUNTO BRIDA DE UNIÓN D-900 mm (material; 21/12/2023)
Precio: 132.35
Conjunto de bridas de unión de diámetro 900 mm para tubos circulares formada por 2 Bridas de unión para fijar al tubo y 1 Brida de Cierre con junta de polietileno gris, fabricadas en chapa galvanizada. Modelo CBC de BRINNER.

**CBC1000** Ud CONJUNTO BRIDA DE UNIÓN D-1000 mm (material; 21/12/2023)
Precio: 274.52
Conjunto de bridas de unión de diámetro 1000 mm para tubos circulares formada por 2 Bridas de unión para fijar al tubo y 1 Brida de Cierre con junta de polietileno gris, fabricadas en chapa galvanizada. Modelo CBC de BRINNER.

**CBC1120** Ud CONJUNTO BRIDA DE UNIÓN D-1120 mm (material; 21/12/2023)
Precio: 299.93
Conjunto de bridas de unión de diámetro 1120 mm para tubos circulares formada por 2 Bridas de unión para fijar al tubo y 1 Brida de Cierre con junta de polietileno gris, fabricadas en chapa galvanizada. Modelo CBC de BRINNER.

**CBC1250** Ud CONJUNTO BRIDA DE UNIÓN D-1250 mm (material; 21/12/2023)
Precio: 326.05
Conjunto de bridas de unión de diámetro 1250 mm para tubos circulares formada por 2 Bridas de unión para fijar al tubo y 1 Brida de Cierre con junta de polietileno gris, fabricadas en chapa galvanizada. Modelo CBC de BRINNER.

**CBC1400** Ud CONJUNTO BRIDA DE UNIÓN D-1400 mm (material; 21/12/2023)
Precio: 356.71
Conjunto de bridas de unión de diámetro 1400 mm para tubos circulares formada por 2 Bridas de unión para fijar al tubo y 1 Brida de Cierre con junta de polietileno gris, fabricadas en chapa galvanizada. Modelo CBC de BRINNER.

**CBC1600** Ud CONJUNTO BRIDA DE UNIÓN D-1600 mm (material; 21/12/2023)
Precio: 393.86
Conjunto de bridas de unión de diámetro 1600 mm para tubos circulares formada por 2 Bridas de unión para fijar al tubo y 1 Brida de Cierre con junta de polietileno gris, fabricadas en chapa galvanizada. Modelo CBC de BRINNER.

##### TOLVA TOLVAS (21/12/2023)

###### LOR-C TOLVAS CONCÉNTRICAS

**TOLVA200** Ud TOLVA CONCÉNTRICA CHAPA GALV. LADO MAYOR 200mm (material)
Precio: 72.53
Tolva concéntrica de transformación circular a rectangular, con lado mayor rectangular de 200 mm, fabricada en chapa de acero galvanizado. Marca BRINNER modelo LOR.

**TOLVA250** Ud TOLVA CONCÉNTRICA CHAPA GALV. LADO MAYOR 250mm (material)
Precio: 78.84
Tolva concéntrica de transformación circular a rectangular, con lado mayor rectangular de 250 mm, fabricada en chapa de acero galvanizado. Marca BRINNER modelo LOR.

**TOLVA300** Ud TOLVA CONCÉNTRICA CHAPA GALV. LADO MAYOR 300mm (material)
Precio: 94.61
Tolva concéntrica de transformación circular a rectangular, con lado mayor rectangular de 300 mm, fabricada en chapa de acero galvanizado. Marca BRINNER modelo LOR.

**TOLVA350** Ud TOLVA CONCÉNTRICA CHAPA GALV. LADO MAYOR 350mm (material)
Precio: 110.37
Tolva concéntrica de transformación circular a rectangular, con lado mayor rectangular de 350 mm, fabricada en chapa de acero galvanizado. Marca BRINNER modelo LOR.

**TOLVA400** Ud TOLVA CONCÉNTRICA CHAPA GALV. LADO MAYOR 400mm (material)
Precio: 126.14
Tolva concéntrica de transformación circular a rectangular, con lado mayor rectangular de 400 mm, fabricada en chapa de acero galvanizado. Marca BRINNER modelo LOR.

**TOLVA450** Ud TOLVA CONCÉNTRICA CHAPA GALV. LADO MAYOR 450mm (material)
Precio: 141.91
Tolva concéntrica de transformación circular a rectangular, con lado mayor rectangular de 450 mm, fabricada en chapa de acero galvanizado. Marca BRINNER modelo LOR.

**TOLVA500** Ud TOLVA CONCÉNTRICA CHAPA GALV. LADO MAYOR 500mm (material)
Precio: 157.68
Tolva concéntrica de transformación circular a rectangular, con lado mayor rectangular de 500 mm, fabricada en chapa de acero galvanizado. Marca BRINNER modelo LOR.

**TOLVA600** Ud TOLVA CONCÉNTRICA CHAPA GALV. LADO MAYOR 600mm (material)
Precio: 189.21
Tolva concéntrica de transformación circular a rectangular, con lado mayor rectangular de 600 mm, fabricada en chapa de acero galvanizado. Marca BRINNER modelo LOR.

**TOLVA700** Ud TOLVA CONCÉNTRICA CHAPA GALV. LADO MAYOR 700mm (material)
Precio: 220.75
Tolva concéntrica de transformación circular a rectangular, con lado mayor rectangular de 700 mm, fabricada en chapa de acero galvanizado. Marca BRINNER modelo LOR.

**TOLVA800** Ud TOLVA CONCÉNTRICA CHAPA GALV. LADO MAYOR 800mm (material)
Precio: 252.29
Tolva concéntrica de transformación circular a rectangular, con lado mayor rectangular de 800 mm, fabricada en chapa de acero galvanizado. Marca BRINNER modelo LOR.

**TOLVA900** Ud TOLVA CONCÉNTRICA CHAPA GALV. LADO MAYOR 900mm (material)
Precio: 283.82
Tolva concéntrica de transformación circular a rectangular, con lado mayor rectangular de 900 mm, fabricada en chapa de acero galvanizado. Marca BRINNER modelo LOR.

**TOLVA1000** Ud TOLVA CONCÉNTRICA CHAPA GALV. LADO MAYOR 1000mm (material)
Precio: 315.36
Tolva concéntrica de transformación circular a rectangular, con lado mayor rectangular de 1000 mm, fabricada en chapa de acero galvanizado. Marca BRINNER modelo LOR.

**TOLVA1100** Ud TOLVA CONCÉNTRICA CHAPA GALV. LADO MAYOR 1100mm (material)
Precio: 385.13
Tolva concéntrica de transformación circular a rectangular, con lado mayor rectangular de 1100 mm, fabricada en chapa de acero galvanizado. Marca BRINNER modelo LOR.

**TOLVA1200** Ud TOLVA CONCÉNTRICA CHAPA GALV. LADO MAYOR 1200mm (material)
Precio: 420.15
Tolva concéntrica de transformación circular a rectangular, con lado mayor rectangular de 1200 mm, fabricada en chapa de acero galvanizado. Marca BRINNER modelo LOR.

**TOLVA1300** Ud TOLVA CONCÉNTRICA CHAPA GALV. LADO MAYOR 1300mm (material)
Precio: 455.16
Tolva concéntrica de transformación circular a rectangular, con lado mayor rectangular de 1300 mm, fabricada en chapa de acero galvanizado. Marca BRINNER modelo LOR.

**TOLVA1400** Ud TOLVA CONCÉNTRICA CHAPA GALV. LADO MAYOR 1400mm (material)
Precio: 598.84
Tolva concéntrica de transformación circular a rectangular, con lado mayor rectangular de 1400 mm, fabricada en chapa de acero galvanizado. Marca BRINNER modelo LOR.

**TOLVA1600** Ud TOLVA CONCÉNTRICA CHAPA GALV. LADO MAYOR 1600mm (material)
Precio: 684.39
Tolva concéntrica de transformación circular a rectangular, con lado mayor rectangular de 1600 mm, fabricada en chapa de acero galvanizado. Marca BRINNER modelo LOR.

**TOLVA1800** Ud TOLVA CONCÉNTRICA CHAPA GALV. LADO MAYOR 1800mm (material)
Precio: 769.94
Tolva concéntrica de transformación circular a rectangular, con lado mayor rectangular de 1800 mm, fabricada en chapa de acero galvanizado. Marca BRINNER modelo LOR.

###### LOR-E TOLVAS EXCÉNTRICAS

**LOR-E-200** Ud TOLVA EXCÉNTRICA CHAPA GALV. LADO MAYOR 200mm (material)
Precio: 79.78
Tolva excéntrica de transformación circular a rectangular, con lado mayor rectangular de 200 mm, fabricada en chapa de acero galvanizado. Marca BRINNER modelo LOR.

**LOR-E-250** Ud TOLVA EXCÉNTRICA CHAPA GALV. LADO MAYOR 250mm (material)
Precio: 86.72
Tolva excéntrica de transformación circular a rectangular, con lado mayor rectangular de 250 mm, fabricada en chapa de acero galvanizado. Marca BRINNER modelo LOR.

**LOR-E-300** Ud TOLVA EXCÉNTRICA CHAPA GALV. LADO MAYOR 300mm (material)
Precio: 104.07
Tolva excéntrica de transformación circular a rectangular, con lado mayor rectangular de 300 mm, fabricada en chapa de acero galvanizado. Marca BRINNER modelo LOR.

**LOR-E-350** Ud TOLVA EXCÉNTRICA CHAPA GALV. LADO MAYOR 350mm (material)
Precio: 121.41
Tolva excéntrica de transformación circular a rectangular, con lado mayor rectangular de 350 mm, fabricada en chapa de acero galvanizado. Marca BRINNER modelo LOR.

**LOR-E-400** Ud TOLVA EXCÉNTRICA CHAPA GALV. LADO MAYOR 400mm (material)
Precio: 138.75
Tolva excéntrica de transformación circular a rectangular, con lado mayor rectangular de 400 mm, fabricada en chapa de acero galvanizado. Marca BRINNER modelo LOR.

**LOR-E-450** Ud TOLVA EXCÉNTRICA CHAPA GALV. LADO MAYOR 450mm (material)
Precio: 156.1
Tolva excéntrica de transformación circular a rectangular, con lado mayor rectangular de 450 mm, fabricada en chapa de acero galvanizado. Marca BRINNER modelo LOR.

**LOR-E-500** Ud TOLVA EXCÉNTRICA CHAPA GALV. LADO MAYOR 500mm (material)
Precio: 173.45
Tolva excéntrica de transformación circular a rectangular, con lado mayor rectangular de 500 mm, fabricada en chapa de acero galvanizado. Marca BRINNER modelo LOR.

**LOR-E-600** Ud TOLVA EXCÉNTRICA CHAPA GALV. LADO MAYOR 600mm (material)
Precio: 208.13
Tolva excéntrica de transformación circular a rectangular, con lado mayor rectangular de 600 mm, fabricada en chapa de acero galvanizado. Marca BRINNER modelo LOR.

**LOR-E-700** Ud TOLVA EXCÉNTRICA CHAPA GALV. LADO MAYOR 700mm (material)
Precio: 242.83
Tolva excéntrica de transformación circular a rectangular, con lado mayor rectangular de 700 mm, fabricada en chapa de acero galvanizado. Marca BRINNER modelo LOR.

**LOR-E-800** Ud TOLVA EXCÉNTRICA CHAPA GALV. LADO MAYOR 800mm (material)
Precio: 277.52
Tolva excéntrica de transformación circular a rectangular, con lado mayor rectangular de 800 mm, fabricada en chapa de acero galvanizado. Marca BRINNER modelo LOR.

**LOR-E-900** Ud TOLVA EXCÉNTRICA CHAPA GALV. LADO MAYOR 900mm (material)
Precio: 312.2
Tolva excéntrica de transformación circular a rectangular, con lado mayor rectangular de 900 mm, fabricada en chapa de acero galvanizado. Marca BRINNER modelo LOR.

**LOR-E-1000** Ud TOLVA EXCÉNTRICA CHAPA GALV. LADO MAYOR 1000mm (material)
Precio: 346.9
Tolva excéntrica de transformación circular a rectangular, con lado mayor rectangular de 1000 mm, fabricada en chapa de acero galvanizado. Marca BRINNER modelo LOR.

**LOR-E-1100** Ud TOLVA EXCÉNTRICA CHAPA GALV. LADO MAYOR 1100mm (material)
Precio: 423.64
Tolva excéntrica de transformación circular a rectangular, con lado mayor rectangular de 1100 mm, fabricada en chapa de acero galvanizado. Marca BRINNER modelo LOR.

**LOR-E-1200** Ud TOLVA EXCÉNTRICA CHAPA GALV. LADO MAYOR 1200mm (material)
Precio: 462.17
Tolva excéntrica de transformación circular a rectangular, con lado mayor rectangular de 1200 mm, fabricada en chapa de acero galvanizado. Marca BRINNER modelo LOR.

**LOR-E-1300** Ud TOLVA EXCÉNTRICA CHAPA GALV. LADO MAYOR 1300mm (material)
Precio: 500.68
Tolva excéntrica de transformación circular a rectangular, con lado mayor rectangular de 1300 mm, fabricada en chapa de acero galvanizado. Marca BRINNER modelo LOR.

**LOR-E-1400** Ud TOLVA EXCÉNTRICA CHAPA GALV. LADO MAYOR 1400mm (material)
Precio: 658.72
Tolva excéntrica de transformación circular a rectangular, con lado mayor rectangular de 1400 mm, fabricada en chapa de acero galvanizado. Marca BRINNER modelo LOR.

**LOR-E-1600** Ud TOLVA EXCÉNTRICA CHAPA GALV. LADO MAYOR 1600mm (material)
Precio: 752.83
Tolva excéntrica de transformación circular a rectangular, con lado mayor rectangular de 1600 mm, fabricada en chapa de acero galvanizado. Marca BRINNER modelo LOR.

**LOR-E-1800** Ud TOLVA EXCÉNTRICA CHAPA GALV. LADO MAYOR 1800mm (material)
Precio: 846.93
Tolva excéntrica de transformación circular a rectangular, con lado mayor rectangular de 1800 mm, fabricada en chapa de acero galvanizado. Marca BRINNER modelo LOR.

###### LOR-D TOLVAS CON DESVÍO

**LOR-D-200** Ud TOLVA CON DESVÍO CHAPA GALV. LADO MAYOR 200mm (material)
Precio: 90.66
Tolva con desvío de transformación circular a rectangular, con lado mayor rectangular de 200 mm, fabricada en chapa de acero galvanizado. Marca BRINNER modelo LOR.

**LOR-D-250** Ud TOLVA CON DESVÍO CHAPA GALV. LADO MAYOR 250mm (material)
Precio: 98.55
Tolva con desvío de transformación circular a rectangular, con lado mayor rectangular de 250 mm, fabricada en chapa de acero galvanizado. Marca BRINNER modelo LOR.

**LOR-D-300** Ud TOLVA CON DESVÍO CHAPA GALV. LADO MAYOR 300mm (material)
Precio: 118.26
Tolva con desvío de transformación circular a rectangular, con lado mayor rectangular de 300 mm, fabricada en chapa de acero galvanizado. Marca BRINNER modelo LOR.

**LOR-D-350** Ud TOLVA CON DESVÍO CHAPA GALV. LADO MAYOR 350mm (material)
Precio: 137.96
Tolva con desvío de transformación circular a rectangular, con lado mayor rectangular de 350 mm, fabricada en chapa de acero galvanizado. Marca BRINNER modelo LOR.

**LOR-D-400** Ud TOLVA CON DESVÍO CHAPA GALV. LADO MAYOR 400mm (material)
Precio: 157.68
Tolva con desvío de transformación circular a rectangular, con lado mayor rectangular de 400 mm, fabricada en chapa de acero galvanizado. Marca BRINNER modelo LOR.

**LOR-D-450** Ud TOLVA CON DESVÍO CHAPA GALV. LADO MAYOR 450mm (material)
Precio: 177.39
Tolva con desvío de transformación circular a rectangular, con lado mayor rectangular de 450 mm, fabricada en chapa de acero galvanizado. Marca BRINNER modelo LOR.

**LOR-D-500** Ud TOLVA CON DESVÍO CHAPA GALV. LADO MAYOR 500mm (material)
Precio: 197.1
Tolva con desvío de transformación circular a rectangular, con lado mayor rectangular de 500 mm, fabricada en chapa de acero galvanizado. Marca BRINNER modelo LOR.

**LOR-D-600** Ud TOLVA CON DESVÍO CHAPA GALV. LADO MAYOR 600mm (material)
Precio: 236.51
Tolva con desvío de transformación circular a rectangular, con lado mayor rectangular de 600 mm, fabricada en chapa de acero galvanizado. Marca BRINNER modelo LOR.

**LOR-D-700** Ud TOLVA CON DESVÍO CHAPA GALV. LADO MAYOR 700mm (material)
Precio: 275.94
Tolva con desvío de transformación circular a rectangular, con lado mayor rectangular de 700 mm, fabricada en chapa de acero galvanizado. Marca BRINNER modelo LOR.

**LOR-D-800** Ud TOLVA CON DESVÍO CHAPA GALV. LADO MAYOR 800mm (material)
Precio: 315.36
Tolva con desvío de transformación circular a rectangular, con lado mayor rectangular de 800 mm, fabricada en chapa de acero galvanizado. Marca BRINNER modelo LOR.

**LOR-D-900** Ud TOLVA CON DESVÍO CHAPA GALV. LADO MAYOR 900mm (material)
Precio: 354.78
Tolva con desvío de transformación circular a rectangular, con lado mayor rectangular de 900 mm, fabricada en chapa de acero galvanizado. Marca BRINNER modelo LOR.

**LOR-D-1000** Ud TOLVA CON DESVÍO CHAPA GALV. LADO MAYOR 1000mm (material)
Precio: 394.2
Tolva con desvío de transformación circular a rectangular, con lado mayor rectangular de 1000 mm, fabricada en chapa de acero galvanizado. Marca BRINNER modelo LOR.

**LOR-D-1100** Ud TOLVA CON DESVÍO CHAPA GALV. LADO MAYOR 1100mm (material)
Precio: 481.41
Tolva con desvío de transformación circular a rectangular, con lado mayor rectangular de 1100 mm, fabricada en chapa de acero galvanizado. Marca BRINNER modelo LOR.

**LOR-D-1200** Ud TOLVA CON DESVÍO CHAPA GALV. LADO MAYOR 1200mm (material)
Precio: 525.19
Tolva con desvío de transformación circular a rectangular, con lado mayor rectangular de 1200 mm, fabricada en chapa de acero galvanizado. Marca BRINNER modelo LOR.

**LOR-D-1300** Ud TOLVA CON DESVÍO CHAPA GALV. LADO MAYOR 1300mm (material)
Precio: 568.95
Tolva con desvío de transformación circular a rectangular, con lado mayor rectangular de 1300 mm, fabricada en chapa de acero galvanizado. Marca BRINNER modelo LOR.

**LOR-D-1400** Ud TOLVA CON DESVÍO CHAPA GALV. LADO MAYOR 1400mm (material)
Precio: 748.55
Tolva con desvío de transformación circular a rectangular, con lado mayor rectangular de 1400 mm, fabricada en chapa de acero galvanizado. Marca BRINNER modelo LOR.

**LOR-D-1600** Ud TOLVA CON DESVÍO CHAPA GALV. LADO MAYOR 1600mm (material)
Precio: 855.49
Tolva con desvío de transformación circular a rectangular, con lado mayor rectangular de 1600 mm, fabricada en chapa de acero galvanizado. Marca BRINNER modelo LOR.

**LOR-D-1800** Ud TOLVA CON DESVÍO CHAPA GALV. LADO MAYOR 1800mm (material)
Precio: 962.43
Tolva con desvío de transformación circular a rectangular, con lado mayor rectangular de 1800 mm, fabricada en chapa de acero galvanizado. Marca BRINNER modelo LOR.

###### LOR-CD TOLVAS CODO

**LOR-CD-200** Ud TOLVA CODO CHAPA GALV. LADO MAYOR 200mm (material)
Precio: 90.66
Tolva codo de transformación a 90º de circular a rectangular, con lado mayor rectangular de 200 mm, fabricada en chapa de acero galvanizado. Marca BRINNER modelo LOR.

**LOR-CD-250** Ud TOLVA CODO CHAPA GALV. LADO MAYOR 250mm (material)
Precio: 98.55
Tolva codo de transformación a 90º de circular a rectangular, con lado mayor rectangular de 250 mm, fabricada en chapa de acero galvanizado. Marca BRINNER modelo LOR.

**LOR-CD-300** Ud TOLVA CODO CHAPA GALV. LADO MAYOR 300mm (material)
Precio: 118.26
Tolva codo de transformación a 90º de circular a rectangular, con lado mayor rectangular de 300 mm, fabricada en chapa de acero galvanizado. Marca BRINNER modelo LOR.

**LOR-CD-350** Ud TOLVA CODO CHAPA GALV. LADO MAYOR 350mm (material)
Precio: 137.96
Tolva codo de transformación a 90º de circular a rectangular, con lado mayor rectangular de 350 mm, fabricada en chapa de acero galvanizado. Marca BRINNER modelo LOR.

**LOR-CD-400** Ud TOLVA CODO CHAPA GALV. LADO MAYOR 400mm (material)
Precio: 157.68
Tolva codo de transformación a 90º de circular a rectangular, con lado mayor rectangular de 400 mm, fabricada en chapa de acero galvanizado. Marca BRINNER modelo LOR.

**LOR-CD-450** Ud TOLVA CODO CHAPA GALV. LADO MAYOR 450mm (material)
Precio: 177.39
Tolva codo de transformación a 90º de circular a rectangular, con lado mayor rectangular de 450 mm, fabricada en chapa de acero galvanizado. Marca BRINNER modelo LOR.

**LOR-CD-500** Ud TOLVA CODO CHAPA GALV. LADO MAYOR 500mm (material)
Precio: 197.1
Tolva codo de transformación a 90º de circular a rectangular, con lado mayor rectangular de 500 mm, fabricada en chapa de acero galvanizado. Marca BRINNER modelo LOR.

**LOR-CD-600** Ud TOLVA CODO CHAPA GALV. LADO MAYOR 600mm (material)
Precio: 236.51
Tolva codo de transformación a 90º de circular a rectangular, con lado mayor rectangular de 600 mm, fabricada en chapa de acero galvanizado. Marca BRINNER modelo LOR.

**LOR-CD-700** Ud TOLVA CODO CHAPA GALV. LADO MAYOR 700mm (material)
Precio: 275.94
Tolva codo de transformación a 90º de circular a rectangular, con lado mayor rectangular de 700 mm, fabricada en chapa de acero galvanizado. Marca BRINNER modelo LOR.

**LOR-CD-800** Ud TOLVA CODO CHAPA GALV. LADO MAYOR 800mm (material)
Precio: 315.36
Tolva codo de transformación a 90º de circular a rectangular, con lado mayor rectangular de 800 mm, fabricada en chapa de acero galvanizado. Marca BRINNER modelo LOR.

**LOR-CD-900** Ud TOLVA CODO CHAPA GALV. LADO MAYOR 900mm (material)
Precio: 354.78
Tolva codo de transformación a 90º de circular a rectangular, con lado mayor rectangular de 900 mm, fabricada en chapa de acero galvanizado. Marca BRINNER modelo LOR.

**LOR-CD-1000** Ud TOLVA CODO CHAPA GALV. LADO MAYOR 1000mm (material)
Precio: 394.2
Tolva codo de transformación a 90º de circular a rectangular, con lado mayor rectangular de 1000 mm, fabricada en chapa de acero galvanizado. Marca BRINNER modelo LOR.

**LOR-CD-1100** Ud TOLVA CODO CHAPA GALV. LADO MAYOR 1100mm (material)
Precio: 481.41
Tolva codo de transformación a 90º de circular a rectangular, con lado mayor rectangular de 1100 mm, fabricada en chapa de acero galvanizado. Marca BRINNER modelo LOR.

**LOR-CD-1200** Ud TOLVA CODO CHAPA GALV. LADO MAYOR 1200mm (material)
Precio: 525.19
Tolva codo de transformación a 90º de circular a rectangular, con lado mayor rectangular de 1200 mm, fabricada en chapa de acero galvanizado. Marca BRINNER modelo LOR.

**LOR-CD-1300** Ud TOLVA CODO CHAPA GALV. LADO MAYOR 1300mm (material)
Precio: 568.95
Tolva codo de transformación a 90º de circular a rectangular, con lado mayor rectangular de 1300 mm, fabricada en chapa de acero galvanizado. Marca BRINNER modelo LOR.

**LOR-CD-1400** Ud TOLVA CODO CHAPA GALV. LADO MAYOR 1400mm (material)
Precio: 748.55
Tolva codo de transformación a 90º de circular a rectangular, con lado mayor rectangular de 1400 mm, fabricada en chapa de acero galvanizado. Marca BRINNER modelo LOR.

**LOR-CD-1600** Ud TOLVA CODO CHAPA GALV. LADO MAYOR 1600mm (material)
Precio: 855.49
Tolva codo de transformación a 90º de circular a rectangular, con lado mayor rectangular de 1600 mm, fabricada en chapa de acero galvanizado. Marca BRINNER modelo LOR.

**LOR-CD-1800** Ud TOLVA CODO CHAPA GALV. LADO MAYOR 1800mm (material)
Precio: 962.43
Tolva codo de transformación a 90º de circular a rectangular, con lado mayor rectangular de 1800 mm, fabricada en chapa de acero galvanizado. Marca BRINNER modelo LOR.

###### LOR-C-M20 TOLVAS CONCÉNTRICAS METU 20

**LOR-C-200M20** Ud TOLVA CONCÉNTRICA CHAPA GALV. LADO MAYOR 200mm METU 20 (material)
Precio: 101.54
Tolva excéntrica de transformación circular a rectangular con unión tipo METU 20, con lado mayor rectangular de 200 mm, fabricada en chapa de acero galvanizado. Marca BRINNER modelo LOR.

**LOR-C-250M20** Ud TOLVA CONCÉNTRICA CHAPA GALV. LADO MAYOR 250mm METU 20 (material)
Precio: 110.38
Tolva excéntrica de transformación circular a rectangular con unión tipo METU 20, con lado mayor rectangular de 250 mm, fabricada en chapa de acero galvanizado. Marca BRINNER modelo LOR.

**LOR-C-300M20** Ud TOLVA CONCÉNTRICA CHAPA GALV. LADO MAYOR 300mm METU 20 (material)
Precio: 132.45
Tolva excéntrica de transformación circular a rectangular con unión tipo METU 20, con lado mayor rectangular de 300 mm, fabricada en chapa de acero galvanizado. Marca BRINNER modelo LOR.

**LOR-C-350M20** Ud TOLVA CONCÉNTRICA CHAPA GALV. LADO MAYOR 350mm METU 20 (material)
Precio: 154.52
Tolva excéntrica de transformación circular a rectangular con unión tipo METU 20, con lado mayor rectangular de 350 mm, fabricada en chapa de acero galvanizado. Marca BRINNER modelo LOR.

**LOR-C-400M20** Ud TOLVA CONCÉNTRICA CHAPA GALV. LADO MAYOR 400mm METU 20 (material)
Precio: 176.6
Tolva excéntrica de transformación circular a rectangular con unión tipo METU 20, con lado mayor rectangular de 400 mm, fabricada en chapa de acero galvanizado. Marca BRINNER modelo LOR.

**LOR-C-450M20** Ud TOLVA CONCÉNTRICA CHAPA GALV. LADO MAYOR 450mm METU 20 (material)
Precio: 198.67
Tolva excéntrica de transformación circular a rectangular con unión tipo METU 20, con lado mayor rectangular de 450 mm, fabricada en chapa de acero galvanizado. Marca BRINNER modelo LOR.

**LOR-C-500M20** Ud TOLVA CONCÉNTRICA CHAPA GALV. LADO MAYOR 500mm METU 20 (material)
Precio: 220.75
Tolva excéntrica de transformación circular a rectangular con unión tipo METU 20, con lado mayor rectangular de 500 mm, fabricada en chapa de acero galvanizado. Marca BRINNER modelo LOR.

**LOR-C-600M20** Ud TOLVA CONCÉNTRICA CHAPA GALV. LADO MAYOR 600mm METU 20 (material)
Precio: 264.89
Tolva excéntrica de transformación circular a rectangular con unión tipo METU 20, con lado mayor rectangular de 600 mm, fabricada en chapa de acero galvanizado. Marca BRINNER modelo LOR.

**LOR-C-700M20** Ud TOLVA CONCÉNTRICA CHAPA GALV. LADO MAYOR 700mm METU 20 (material)
Precio: 309.05
Tolva excéntrica de transformación circular a rectangular con unión tipo METU 20, con lado mayor rectangular de 700 mm, fabricada en chapa de acero galvanizado. Marca BRINNER modelo LOR.

**LOR-C-800M20** Ud TOLVA CONCÉNTRICA CHAPA GALV. LADO MAYOR 800mm METU 20 (material)
Precio: 353.21
Tolva excéntrica de transformación circular a rectangular con unión tipo METU 20, con lado mayor rectangular de 800 mm, fabricada en chapa de acero galvanizado. Marca BRINNER modelo LOR.

**LOR-C-900M20** Ud TOLVA CONCÉNTRICA CHAPA GALV. LADO MAYOR 900mm METU 20 (material)
Precio: 397.35
Tolva excéntrica de transformación circular a rectangular con unión tipo METU 20, con lado mayor rectangular de 900 mm, fabricada en chapa de acero galvanizado. Marca BRINNER modelo LOR.

**LOR-C-1000M20** Ud TOLVA CONCÉNTRICA CHAPA GALV. LADO MAYOR 1000mm METU 20 (material)
Precio: 441.5
Tolva excéntrica de transformación circular a rectangular con unión tipo METU 20, con lado mayor rectangular de 1000 mm, fabricada en chapa de acero galvanizado. Marca BRINNER modelo LOR.

**LOR-C-1100M20** Ud TOLVA CONCÉNTRICA CHAPA GALV. LADO MAYOR 1100mm METU 20 (material)
Precio: 539.18
Tolva excéntrica de transformación circular a rectangular con unión tipo METU 20, con lado mayor rectangular de 1100 mm, fabricada en chapa de acero galvanizado. Marca BRINNER modelo LOR.

**LOR-C-1200M20** Ud TOLVA CONCÉNTRICA CHAPA GALV. LADO MAYOR 1200mm METU 20 (material)
Precio: 588.21
Tolva excéntrica de transformación circular a rectangular con unión tipo METU 20, con lado mayor rectangular de 1200 mm, fabricada en chapa de acero galvanizado. Marca BRINNER modelo LOR.

**LOR-C-1300M20** Ud TOLVA CONCÉNTRICA CHAPA GALV. LADO MAYOR 1300mm METU 20 (material)
Precio: 637.22
Tolva excéntrica de transformación circular a rectangular con unión tipo METU 20, con lado mayor rectangular de 1300 mm, fabricada en chapa de acero galvanizado. Marca BRINNER modelo LOR.

**LOR-C-1400M20** Ud TOLVA CONCÉNTRICA CHAPA GALV. LADO MAYOR 1400mm METU 20 (material)
Precio: 838.38
Tolva excéntrica de transformación circular a rectangular con unión tipo METU 20, con lado mayor rectangular de 1400 mm, fabricada en chapa de acero galvanizado. Marca BRINNER modelo LOR.

**LOR-C-1600M20** Ud TOLVA CONCÉNTRICA CHAPA GALV. LADO MAYOR 1600mm METU 20 (material)
Precio: 958.15
Tolva excéntrica de transformación circular a rectangular con unión tipo METU 20, con lado mayor rectangular de 1600 mm, fabricada en chapa de acero galvanizado. Marca BRINNER modelo LOR.

**LOR-C-1800M20** Ud TOLVA CONCÉNTRICA CHAPA GALV. LADO MAYOR 1800mm METU 20 (material)
Precio: 1077.92
Tolva excéntrica de transformación circular a rectangular con unión tipo METU 20, con lado mayor rectangular de 1800 mm, fabricada en chapa de acero galvanizado. Marca BRINNER modelo LOR.

###### LOR-E-M20 TOLVAS EXCÉNTRICAS METU 20

**LOR-E-200M20** Ud TOLVA EXCÉNTRICA CHAPA GALV. LADO MAYOR 200mm METU 20 (material)
Precio: 108.8
Tolva excéntrica de transformación circular a rectangular con unión tipo METU 20, con lado mayor rectangular de 200 mm, fabricada en chapa de acero galvanizado. Marca BRINNER modelo LOR.

**LOR-E-250M20** Ud TOLVA EXCÉNTRICA CHAPA GALV. LADO MAYOR 250mm METU 20 (material)
Precio: 118.26
Tolva excéntrica de transformación circular a rectangular con unión tipo METU 20, con lado mayor rectangular de 250 mm, fabricada en chapa de acero galvanizado. Marca BRINNER modelo LOR.

**LOR-E-300M20** Ud TOLVA EXCÉNTRICA CHAPA GALV. LADO MAYOR 300mm METU 20 (material)
Precio: 141.92
Tolva excéntrica de transformación circular a rectangular con unión tipo METU 20, con lado mayor rectangular de 300 mm, fabricada en chapa de acero galvanizado. Marca BRINNER modelo LOR.

**LOR-E-350M20** Ud TOLVA EXCÉNTRICA CHAPA GALV. LADO MAYOR 350mm METU 20 (material)
Precio: 165.56
Tolva excéntrica de transformación circular a rectangular con unión tipo METU 20, con lado mayor rectangular de 350 mm, fabricada en chapa de acero galvanizado. Marca BRINNER modelo LOR.

**LOR-E-400M20** Ud TOLVA EXCÉNTRICA CHAPA GALV. LADO MAYOR 400mm METU 20 (material)
Precio: 189.21
Tolva excéntrica de transformación circular a rectangular con unión tipo METU 20, con lado mayor rectangular de 400 mm, fabricada en chapa de acero galvanizado. Marca BRINNER modelo LOR.

**LOR-E-450M20** Ud TOLVA EXCÉNTRICA CHAPA GALV. LADO MAYOR 450mm METU 20 (material)
Precio: 212.87
Tolva excéntrica de transformación circular a rectangular con unión tipo METU 20, con lado mayor rectangular de 450 mm, fabricada en chapa de acero galvanizado. Marca BRINNER modelo LOR.

**LOR-E-500M20** Ud TOLVA EXCÉNTRICA CHAPA GALV. LADO MAYOR 500mm METU 20 (material)
Precio: 236.52
Tolva excéntrica de transformación circular a rectangular con unión tipo METU 20, con lado mayor rectangular de 500 mm, fabricada en chapa de acero galvanizado. Marca BRINNER modelo LOR.

**LOR-E-600M20** Ud TOLVA EXCÉNTRICA CHAPA GALV. LADO MAYOR 600mm METU 20 (material)
Precio: 283.82
Tolva excéntrica de transformación circular a rectangular con unión tipo METU 20, con lado mayor rectangular de 600 mm, fabricada en chapa de acero galvanizado. Marca BRINNER modelo LOR.

**LOR-E-700M20** Ud TOLVA EXCÉNTRICA CHAPA GALV. LADO MAYOR 700mm METU 20 (material)
Precio: 331.13
Tolva excéntrica de transformación circular a rectangular con unión tipo METU 20, con lado mayor rectangular de 700 mm, fabricada en chapa de acero galvanizado. Marca BRINNER modelo LOR.

**LOR-E-800M20** Ud TOLVA EXCÉNTRICA CHAPA GALV. LADO MAYOR 800mm METU 20 (material)
Precio: 378.44
Tolva excéntrica de transformación circular a rectangular con unión tipo METU 20, con lado mayor rectangular de 800 mm, fabricada en chapa de acero galvanizado. Marca BRINNER modelo LOR.

**LOR-E-900M20** Ud TOLVA EXCÉNTRICA CHAPA GALV. LADO MAYOR 900mm METU 20 (material)
Precio: 425.73
Tolva excéntrica de transformación circular a rectangular con unión tipo METU 20, con lado mayor rectangular de 900 mm, fabricada en chapa de acero galvanizado. Marca BRINNER modelo LOR.

**LOR-E-1000M20** Ud TOLVA EXCÉNTRICA CHAPA GALV. LADO MAYOR 1000mm METU 20 (material)
Precio: 473.04
Tolva excéntrica de transformación circular a rectangular con unión tipo METU 20, con lado mayor rectangular de 1000 mm, fabricada en chapa de acero galvanizado. Marca BRINNER modelo LOR.

**LOR-E-1100M20** Ud TOLVA EXCÉNTRICA CHAPA GALV. LADO MAYOR 1100mm METU 20 (material)
Precio: 577.7
Tolva excéntrica de transformación circular a rectangular con unión tipo METU 20, con lado mayor rectangular de 1100 mm, fabricada en chapa de acero galvanizado. Marca BRINNER modelo LOR.

**LOR-E-1200M20** Ud TOLVA EXCÉNTRICA CHAPA GALV. LADO MAYOR 1200mm METU 20 (material)
Precio: 630.23
Tolva excéntrica de transformación circular a rectangular con unión tipo METU 20, con lado mayor rectangular de 1200 mm, fabricada en chapa de acero galvanizado. Marca BRINNER modelo LOR.

**LOR-E-1300M20** Ud TOLVA EXCÉNTRICA CHAPA GALV. LADO MAYOR 1300mm METU 20 (material)
Precio: 682.74
Tolva excéntrica de transformación circular a rectangular con unión tipo METU 20, con lado mayor rectangular de 1300 mm, fabricada en chapa de acero galvanizado. Marca BRINNER modelo LOR.

**LOR-E-1400M20** Ud TOLVA EXCÉNTRICA CHAPA GALV. LADO MAYOR 1400mm METU 20 (material)
Precio: 898.26
Tolva excéntrica de transformación circular a rectangular con unión tipo METU 20, con lado mayor rectangular de 1400 mm, fabricada en chapa de acero galvanizado. Marca BRINNER modelo LOR.

**LOR-E-1600M20** Ud TOLVA EXCÉNTRICA CHAPA GALV. LADO MAYOR 1600mm METU 20 (material)
Precio: 1026.59
Tolva excéntrica de transformación circular a rectangular con unión tipo METU 20, con lado mayor rectangular de 1600 mm, fabricada en chapa de acero galvanizado. Marca BRINNER modelo LOR.

**LOR-E-1800M20** Ud TOLVA EXCÉNTRICA CHAPA GALV. LADO MAYOR 1800mm METU 20 (material)
Precio: 1154.91
Tolva excéntrica de transformación circular a rectangular con unión tipo METU 20, con lado mayor rectangular de 1800 mm, fabricada en chapa de acero galvanizado. Marca BRINNER modelo LOR.

###### LOR-D-M20 TOLVAS CON DESVÍO METU 20

**LOR-D-200M20** Ud TOLVA CON DESVÍO CHAPA GALV. LADO MAYOR 200mm METU 20 (material)
Precio: 119.67
Tolva con desvío de transformación circular a rectangular con unión tipo METU 20, con lado mayor rectangular de 200 mm, fabricada en chapa de acero galvanizado. Marca BRINNER modelo LOR.

**LOR-D-250M20** Ud TOLVA CON DESVÍO CHAPA GALV. LADO MAYOR 250mm METU 20 (material)
Precio: 130.09
Tolva con desvío de transformación circular a rectangular con unión tipo METU 20, con lado mayor rectangular de 250 mm, fabricada en chapa de acero galvanizado. Marca BRINNER modelo LOR.

**LOR-D-300M20** Ud TOLVA CON DESVÍO CHAPA GALV. LADO MAYOR 300mm METU 20 (material)
Precio: 156.11
Tolva con desvío de transformación circular a rectangular con unión tipo METU 20, con lado mayor rectangular de 300 mm, fabricada en chapa de acero galvanizado. Marca BRINNER modelo LOR.

**LOR-D-335M20** Ud TOLVA CON DESVÍO CHAPA GALV. LADO MAYOR 350mm METU 20 (material)
Precio: 182.11
Tolva con desvío de transformación circular a rectangular con unión tipo METU 20, con lado mayor rectangular de 350 mm, fabricada en chapa de acero galvanizado. Marca BRINNER modelo LOR.

**LOR-D-400M20** Ud TOLVA CON DESVÍO CHAPA GALV. LADO MAYOR 400mm METU 20 (material)
Precio: 208.13
Tolva con desvío de transformación circular a rectangular con unión tipo METU 20, con lado mayor rectangular de 400 mm, fabricada en chapa de acero galvanizado. Marca BRINNER modelo LOR.

**LOR-D-450M20** Ud TOLVA CON DESVÍO CHAPA GALV. LADO MAYOR 450mm METU 20 (material)
Precio: 234.15
Tolva con desvío de transformación circular a rectangular con unión tipo METU 20, con lado mayor rectangular de 450 mm, fabricada en chapa de acero galvanizado. Marca BRINNER modelo LOR.

**LOR-D-500M20** Ud TOLVA CON DESVÍO CHAPA GALV. LADO MAYOR 500mm METU 20 (material)
Precio: 260.17
Tolva con desvío de transformación circular a rectangular con unión tipo METU 20, con lado mayor rectangular de 500 mm, fabricada en chapa de acero galvanizado. Marca BRINNER modelo LOR.

**LOR-D-600M20** Ud TOLVA CON DESVÍO CHAPA GALV. LADO MAYOR 600mm METU 20 (material)
Precio: 312.2
Tolva con desvío de transformación circular a rectangular con unión tipo METU 20, con lado mayor rectangular de 600 mm, fabricada en chapa de acero galvanizado. Marca BRINNER modelo LOR.

**LOR-D-700M20** Ud TOLVA CON DESVÍO CHAPA GALV. LADO MAYOR 700mm METU 20 (material)
Precio: 364.24
Tolva con desvío de transformación circular a rectangular con unión tipo METU 20, con lado mayor rectangular de 700 mm, fabricada en chapa de acero galvanizado. Marca BRINNER modelo LOR.

**LOR-D-800M20** Ud TOLVA CON DESVÍO CHAPA GALV. LADO MAYOR 800mm METU 20 (material)
Precio: 416.28
Tolva con desvío de transformación circular a rectangular con unión tipo METU 20, con lado mayor rectangular de 800 mm, fabricada en chapa de acero galvanizado. Marca BRINNER modelo LOR.

**LOR-D-900M20** Ud TOLVA CON DESVÍO CHAPA GALV. LADO MAYOR 900mm METU 20 (material)
Precio: 468.3
Tolva con desvío de transformación circular a rectangular con unión tipo METU 20, con lado mayor rectangular de 900 mm, fabricada en chapa de acero galvanizado. Marca BRINNER modelo LOR.

**LOR-D-1000M20** Ud TOLVA CON DESVÍO CHAPA GALV. LADO MAYOR 1000mm METU 20 (material)
Precio: 520.34
Tolva con desvío de transformación circular a rectangular con unión tipo METU 20, con lado mayor rectangular de 1000 mm, fabricada en chapa de acero galvanizado. Marca BRINNER modelo LOR.

**LOR-D-1100M20** Ud TOLVA CON DESVÍO CHAPA GALV. LADO MAYOR 1100mm METU 20 (material)
Precio: 635.46
Tolva con desvío de transformación circular a rectangular con unión tipo METU 20, con lado mayor rectangular de 1100 mm, fabricada en chapa de acero galvanizado. Marca BRINNER modelo LOR.

**LOR-D-1200M20** Ud TOLVA CON DESVÍO CHAPA GALV. LADO MAYOR 1200mm METU 20 (material)
Precio: 693.25
Tolva con desvío de transformación circular a rectangular con unión tipo METU 20, con lado mayor rectangular de 1200 mm, fabricada en chapa de acero galvanizado. Marca BRINNER modelo LOR.

**LOR-D-1300M20** Ud TOLVA CON DESVÍO CHAPA GALV. LADO MAYOR 1300mm METU 20 (material)
Precio: 751.01
Tolva con desvío de transformación circular a rectangular con unión tipo METU 20, con lado mayor rectangular de 1300 mm, fabricada en chapa de acero galvanizado. Marca BRINNER modelo LOR.

**LOR-D-1400M20** Ud TOLVA CON DESVÍO CHAPA GALV. LADO MAYOR 1400mm METU 20 (material)
Precio: 988.09
Tolva con desvío de transformación circular a rectangular con unión tipo METU 20, con lado mayor rectangular de 1400 mm, fabricada en chapa de acero galvanizado. Marca BRINNER modelo LOR.

**LOR-D-1600M20** Ud TOLVA CON DESVÍO CHAPA GALV. LADO MAYOR 1600mm METU 20 (material)
Precio: 1129.24
Tolva con desvío de transformación circular a rectangular con unión tipo METU 20, con lado mayor rectangular de 1600 mm, fabricada en chapa de acero galvanizado. Marca BRINNER modelo LOR.

**LOR-D-1800M20** Ud TOLVA CON DESVÍO CHAPA GALV. LADO MAYOR 1800mm METU 20 (material)
Precio: 1270.4
Tolva con desvío de transformación circular a rectangular con unión tipo METU 20, con lado mayor rectangular de 1800 mm, fabricada en chapa de acero galvanizado. Marca BRINNER modelo LOR.

###### LOR-CD-M20 TOLVAS CODO METU 20

**LOR-CD-200M20** Ud TOLVA CODO CHAPA GALV. LADO MAYOR 200mm METU 20 (material)
Precio: 119.67
Tolva codo de transformación a 90º circular a rectangular con unión tipo METU 20, con lado mayor rectangular de 200 mm, fabricada en chapa de acero galvanizado. Marca BRINNER modelo LOR.
Tolva codo de transformación a 90º de circular a rectangular, con lado mayor rectangular de 350 mm, fabricada en chapa de acero galvanizado. Marca BRINNER modelo LOR.

**LOR-CD-250M20** Ud TOLVA CODO CHAPA GALV. LADO MAYOR 250mm METU 20 (material)
Precio: 130.09
Tolva codo de transformación a 90º circular a rectangular con unión tipo METU 20, con lado mayor rectangular de 250 mm, fabricada en chapa de acero galvanizado. Marca BRINNER modelo LOR.

**LOR-CD-300M20** Ud TOLVA CODO CHAPA GALV. LADO MAYOR 300mm METU 20 (material)
Precio: 156.11
Tolva codo de transformación a 90º circular a rectangular con unión tipo METU 20, con lado mayor rectangular de 300 mm, fabricada en chapa de acero galvanizado. Marca BRINNER modelo LOR.

**LOR-CD-350M20** Ud TOLVA CODO CHAPA GALV. LADO MAYOR 350mm METU 20 (material)
Precio: 182.11
Tolva codo de transformación a 90º circular a rectangular con unión tipo METU 20, con lado mayor rectangular de 350 mm, fabricada en chapa de acero galvanizado. Marca BRINNER modelo LOR.

**LOR-CD-400M20** Ud TOLVA CODO CHAPA GALV. LADO MAYOR 400mm METU 20 (material)
Precio: 208.13
Tolva codo de transformación a 90º circular a rectangular con unión tipo METU 20, con lado mayor rectangular de 400 mm, fabricada en chapa de acero galvanizado. Marca BRINNER modelo LOR.

**LOR-CD-450M20** Ud TOLVA CODO CHAPA GALV. LADO MAYOR 450mm METU 20 (material)
Precio: 234.15
Tolva codo de transformación a 90º circular a rectangular con unión tipo METU 20, con lado mayor rectangular de 450 mm, fabricada en chapa de acero galvanizado. Marca BRINNER modelo LOR.

**LOR-CD-500M20** Ud TOLVA CODO CHAPA GALV. LADO MAYOR 500mm METU 20 (material)
Precio: 260.17
Tolva codo de transformación a 90º circular a rectangular con unión tipo METU 20, con lado mayor rectangular de 500 mm, fabricada en chapa de acero galvanizado. Marca BRINNER modelo LOR.

**LOR-CD-600M20** Ud TOLVA CODO CHAPA GALV. LADO MAYOR 600mm METU 20 (material)
Precio: 312.2
Tolva codo de transformación a 90º circular a rectangular con unión tipo METU 20, con lado mayor rectangular de 600 mm, fabricada en chapa de acero galvanizado. Marca BRINNER modelo LOR.

**LOR-CD-700M20** Ud TOLVA CODO CHAPA GALV. LADO MAYOR 700mm METU 20 (material)
Precio: 364.24
Tolva codo de transformación a 90º circular a rectangular con unión tipo METU 20, con lado mayor rectangular de 700 mm, fabricada en chapa de acero galvanizado. Marca BRINNER modelo LOR.

**LOR-CD-800M20** Ud TOLVA CODO CHAPA GALV. LADO MAYOR 800mm METU 20 (material)
Precio: 416.28
Tolva codo de transformación a 90º circular a rectangular con unión tipo METU 20, con lado mayor rectangular de 800 mm, fabricada en chapa de acero galvanizado. Marca BRINNER modelo LOR.

**LOR-CD-900M20** Ud TOLVA CODO CHAPA GALV. LADO MAYOR 900mm METU 20 (material)
Precio: 468.3
Tolva codo de transformación a 90º circular a rectangular con unión tipo METU 20, con lado mayor rectangular de 900 mm, fabricada en chapa de acero galvanizado. Marca BRINNER modelo LOR.

**LOR-CD1000M20** Ud TOLVA CODO CHAPA GALV. LADO MAYOR 1000mm METU 20 (material)
Precio: 520.34
Tolva codo de transformación a 90º circular a rectangular con unión tipo METU 20, con lado mayor rectangular de 1000 mm, fabricada en chapa de acero galvanizado. Marca BRINNER modelo LOR.

**LOR-CD1100M20** Ud TOLVA CODO CHAPA GALV. LADO MAYOR 1100mm METU 20 (material)
Precio: 635.46
Tolva codo de transformación a 90º circular a rectangular con unión tipo METU 20, con lado mayor rectangular de 1100 mm, fabricada en chapa de acero galvanizado. Marca BRINNER modelo LOR.

**LOR-CD1200M20** Ud TOLVA CODO CHAPA GALV. LADO MAYOR 1200mm METU 20 (material)
Precio: 693.25
Tolva codo de transformación a 90º circular a rectangular con unión tipo METU 20, con lado mayor rectangular de 1200 mm, fabricada en chapa de acero galvanizado. Marca BRINNER modelo LOR.

**LOR-CD1300M20** Ud TOLVA CODO CHAPA GALV. LADO MAYOR 1300mm METU 20 (material)
Precio: 751.01
Tolva codo de transformación a 90º circular a rectangular con unión tipo METU 20, con lado mayor rectangular de 1300 mm, fabricada en chapa de acero galvanizado. Marca BRINNER modelo LOR.

**LOR-CD1400M20** Ud TOLVA CODO CHAPA GALV. LADO MAYOR 1400mm METU 20 (material)
Precio: 988.09
Tolva codo de transformación a 90º circular a rectangular con unión tipo METU 20, con lado mayor rectangular de 1400 mm, fabricada en chapa de acero galvanizado. Marca BRINNER modelo LOR.

**LOR-CD1600M20** Ud TOLVA CODO CHAPA GALV. LADO MAYOR 1600mm METU 20 (material)
Precio: 1129.24
Tolva codo de transformación a 90º circular a rectangular con unión tipo METU 20, con lado mayor rectangular de 1600 mm, fabricada en chapa de acero galvanizado. Marca BRINNER modelo LOR.

**LOR-CD1800M20** Ud TOLVA CODO CHAPA GALV. LADO MAYOR 1800mm METU 20 (material)
Precio: 1270.4
Tolva codo de transformación a 90º circular a rectangular con unión tipo METU 20, con lado mayor rectangular de 1800 mm, fabricada en chapa de acero galvanizado. Marca BRINNER modelo LOR.

###### LOR-CUELLO CUELLO CIRCULAR CON JUNTA DE GOMA PARA TOLVAS (21/12/2023)

**LOR-CUE-100** Ud CUELLO CIRCULAR CON JUNTA DE GOMA PARA TOLVAS D-100mm (material; 21/12/2023)
Precio: 3.27
Cuello circular para tolvas de 100 mm de diámetro con junta EPDM que permite dar a la instalación estanquidad clase D. Marca BRINNER modelo LOR.

**LOR-CUE-125** Ud CUELLO CIRCULAR CON JUNTA DE GOMA PARA TOLVAS D-125mm (material; 21/12/2023)
Precio: 3.69
Cuello circular para tolvas de 125 mm de diámetro con junta EPDM que permite dar a la instalación estanquidad clase D. Marca BRINNER modelo LOR.

**LOR-CUE-150** Ud CUELLO CIRCULAR CON JUNTA DE GOMA PARA TOLVAS D-150mm (material; 21/12/2023)
Precio: 3.69
Cuello circular para tolvas de 150 mm de diámetro con junta EPDM que permite dar a la instalación estanquidad clase D. Marca BRINNER modelo LOR.

**LOR-CUE-160** Ud CUELLO CIRCULAR CON JUNTA DE GOMA PARA TOLVAS D-160mm (material; 21/12/2023)
Precio: 3.69
Cuello circular para tolvas de 160 mm de diámetro con junta EPDM que permite dar a la instalación estanquidad clase D. Marca BRINNER modelo LOR.

**LOR-CUE-200** Ud CUELLO CIRCULAR CON JUNTA DE GOMA PARA TOLVAS D-200mm (material; 21/12/2023)
Precio: 5.04
Cuello circular para tolvas de 200 mm de diámetro con junta EPDM que permite dar a la instalación estanquidad clase D. Marca BRINNER modelo LOR.

**LOR-CUE-250** Ud CUELLO CIRCULAR CON JUNTA DE GOMA PARA TOLVAS D-250mm (material; 21/12/2023)
Precio: 6.2
Cuello circular para tolvas de 250 mm de diámetro con junta EPDM que permite dar a la instalación estanquidad clase D. Marca BRINNER modelo LOR.

**LOR-CUE-300** Ud CUELLO CIRCULAR CON JUNTA DE GOMA PARA TOLVAS D-300mm (material; 21/12/2023)
Precio: 7.8
Cuello circular para tolvas de 300 mm de diámetro con junta EPDM que permite dar a la instalación estanquidad clase D. Marca BRINNER modelo LOR.

**LOR-CUE-315** Ud CUELLO CIRCULAR CON JUNTA DE GOMA PARA TOLVAS D-315mm (material; 21/12/2023)
Precio: 8.81
Cuello circular para tolvas de 315 mm de diámetro con junta EPDM que permite dar a la instalación estanquidad clase D. Marca BRINNER modelo LOR.

**LOR-CUE-355** Ud CUELLO CIRCULAR CON JUNTA DE GOMA PARA TOLVAS D-355mm (material; 21/12/2023)
Precio: 9.35
Cuello circular para tolvas de 355 mm de diámetro con junta EPDM que permite dar a la instalación estanquidad clase D. Marca BRINNER modelo LOR.

**LOR-CUE-400** Ud CUELLO CIRCULAR CON JUNTA DE GOMA PARA TOLVAS D-400mm (material; 21/12/2023)
Precio: 10.57
Cuello circular para tolvas de 400 mm de diámetro con junta EPDM que permite dar a la instalación estanquidad clase D. Marca BRINNER modelo LOR.

**LOR-CUE-450** Ud CUELLO CIRCULAR CON JUNTA DE GOMA PARA TOLVAS D-450mm (material; 21/12/2023)
Precio: 13.56
Cuello circular para tolvas de 450 mm de diámetro con junta EPDM que permite dar a la instalación estanquidad clase D. Marca BRINNER modelo LOR.

**LOR-CUE-500** Ud CUELLO CIRCULAR CON JUNTA DE GOMA PARA TOLVAS D-500mm (material; 21/12/2023)
Precio: 14.68
Cuello circular para tolvas de 500 mm de diámetro con junta EPDM que permite dar a la instalación estanquidad clase D. Marca BRINNER modelo LOR.

**LOR-CUE-560** Ud CUELLO CIRCULAR CON JUNTA DE GOMA PARA TOLVAS D-560mm (material; 21/12/2023)
Precio: 16.36
Cuello circular para tolvas de 560 mm de diámetro con junta EPDM que permite dar a la instalación estanquidad clase D. Marca BRINNER modelo LOR.

**LOR-CUE-630** Ud CUELLO CIRCULAR CON JUNTA DE GOMA PARA TOLVAS D-630mm (material; 21/12/2023)
Precio: 17.53
Cuello circular para tolvas de 630 mm de diámetro con junta EPDM que permite dar a la instalación estanquidad clase D. Marca BRINNER modelo LOR.

**LOR-CUE-710** Ud CUELLO CIRCULAR CON JUNTA DE GOMA PARA TOLVAS D-710mm (material; 21/12/2023)
Precio: 20.41
Cuello circular para tolvas de 710 mm de diámetro con junta EPDM que permite dar a la instalación estanquidad clase D. Marca BRINNER modelo LOR.

**LOR-CUE-800** Ud CUELLO CIRCULAR CON JUNTA DE GOMA PARA TOLVAS D-800mm (material; 21/12/2023)
Precio: 22.12
Cuello circular para tolvas de 800 mm de diámetro con junta EPDM que permite dar a la instalación estanquidad clase D. Marca BRINNER modelo LOR.

**LOR-CUE-900** Ud CUELLO CIRCULAR CON JUNTA DE GOMA PARA TOLVAS D-900mm (material; 21/12/2023)
Precio: 24.5
Cuello circular para tolvas de 900 mm de diámetro con junta EPDM que permite dar a la instalación estanquidad clase D. Marca BRINNER modelo LOR.

**LOR-CUE-1000** Ud CUELLO CIRCULAR CON JUNTA DE GOMA PARA TOLVAS D-1000mm (material; 21/12/2023)
Precio: 31.99
Cuello circular para tolvas de 1000 mm de diámetro con junta EPDM que permite dar a la instalación estanquidad clase D. Marca BRINNER modelo LOR.

**LOR-CUE-1120** Ud CUELLO CIRCULAR CON JUNTA DE GOMA PARA TOLVAS D-1120mm (material; 21/12/2023)
Precio: 42.29
Cuello circular para tolvas de 1120 mm de diámetro con junta EPDM que permite dar a la instalación estanquidad clase D. Marca BRINNER modelo LOR.

**LOR-CUE-1250** Ud CUELLO CIRCULAR CON JUNTA DE GOMA PARA TOLVAS D-1250mm (material; 21/12/2023)
Precio: 49.31
Cuello circular para tolvas de 1250 mm de diámetro con junta EPDM que permite dar a la instalación estanquidad clase D. Marca BRINNER modelo LOR.

##### TAPAS ASP TAPAS DE ASPIRACIÓN CON CUELLO CIRCULAR (21/12/2023)

###### TA TAPAS DE ASPIRACIÓN

**TA200** Ud TAPA DE ASPIRACIÓN CHAPA GALV. LADO MAYOR 200mm (material)
Precio: 34.54
Tapa de aspiración con injerto de diámetro D y lado mayor rectangular 200 mm, fabricada en chapa de acero galvanizado. Marca BRINNER modelo TA.

**TA250** Ud TAPA DE ASPIRACIÓN CHAPA GALV. LADO MAYOR 250mm (material)
Precio: 37.06
Tapa de aspiración con injerto de diámetro D y lado mayor rectangular 250 mm, fabricada en chapa de acero galvanizado. Marca BRINNER modelo TA.

**TA300** Ud TAPA DE ASPIRACIÓN CHAPA GALV. LADO MAYOR 300mm (material)
Precio: 39.71
Tapa de aspiración con injerto de diámetro D y lado mayor rectangular 300 mm, fabricada en chapa de acero galvanizado. Marca BRINNER modelo TA.

**TA350** Ud TAPA DE ASPIRACIÓN CHAPA GALV. LADO MAYOR 350mm (material)
Precio: 44.1
Tapa de aspiración con injerto de diámetro D y lado mayor rectangular 350 mm, fabricada en chapa de acero galvanizado. Marca BRINNER modelo TA.

**TA400** Ud TAPA DE ASPIRACIÓN CHAPA GALV. LADO MAYOR 400mm (material)
Precio: 48.96
Tapa de aspiración con injerto de diámetro D y lado mayor rectangular 400 mm, fabricada en chapa de acero galvanizado. Marca BRINNER modelo TA.

**TA450** Ud TAPA DE ASPIRACIÓN CHAPA GALV. LADO MAYOR 450mm (material)
Precio: 53.12
Tapa de aspiración con injerto de diámetro D y lado mayor rectangular 450 mm, fabricada en chapa de acero galvanizado. Marca BRINNER modelo TA.

**TA500** Ud TAPA DE ASPIRACIÓN CHAPA GALV. LADO MAYOR 500mm (material)
Precio: 57.08
Tapa de aspiración con injerto de diámetro D y lado mayor rectangular 500 mm, fabricada en chapa de acero galvanizado. Marca BRINNER modelo TA.

**TA600** Ud TAPA DE ASPIRACIÓN CHAPA GALV. LADO MAYOR 600mm (material)
Precio: 63.96
Tapa de aspiración con injerto de diámetro D y lado mayor rectangular 600 mm, fabricada en chapa de acero galvanizado. Marca BRINNER modelo TA.

**TA700** Ud TAPA DE ASPIRACIÓN CHAPA GALV. LADO MAYOR 700mm (material)
Precio: 74.26
Tapa de aspiración con injerto de diámetro D y lado mayor rectangular 700 mm, fabricada en chapa de acero galvanizado. Marca BRINNER modelo TA.

**TA800** Ud TAPA DE ASPIRACIÓN CHAPA GALV. LADO MAYOR 800mm (material)
Precio: 119.35
Tapa de aspiración con injerto de diámetro D y lado mayor rectangular 800 mm, fabricada en chapa de acero galvanizado. Marca BRINNER modelo TA.

**TA900** Ud TAPA DE ASPIRACIÓN CHAPA GALV. LADO MAYOR 900mm (material)
Precio: 135.05
Tapa de aspiración con injerto de diámetro D y lado mayor rectangular 900 mm, fabricada en chapa de acero galvanizado. Marca BRINNER modelo TA.

**TA1000** Ud TAPA DE ASPIRACIÓN CHAPA GALV. LADO MAYOR 1000mm (material)
Precio: 158.82
Tapa de aspiración con injerto de diámetro D y lado mayor rectangular 1000 mm, fabricada en chapa de acero galvanizado. Marca BRINNER modelo TA.

**TA1100** Ud TAPA DE ASPIRACIÓN CHAPA GALV. LADO MAYOR 1100mm (material)
Precio: 184.8
Tapa de aspiración con injerto de diámetro D y lado mayor rectangular 1100 mm, fabricada en chapa de acero galvanizado. Marca BRINNER modelo TA.

**TA1200** Ud TAPA DE ASPIRACIÓN CHAPA GALV. LADO MAYOR 1200mm (material)
Precio: 215.42
Tapa de aspiración con injerto de diámetro D y lado mayor rectangular 1200 mm, fabricada en chapa de acero galvanizado. Marca BRINNER modelo TA.

**TA1300** Ud TAPA DE ASPIRACIÓN CHAPA GALV. LADO MAYOR 1300mm (material)
Precio: 235.09
Tapa de aspiración con injerto de diámetro D y lado mayor rectangular 1300 mm, fabricada en chapa de acero galvanizado. Marca BRINNER modelo TA.

**TA1400** Ud TAPA DE ASPIRACIÓN CHAPA GALV. LADO MAYOR 1400mm (material)
Precio: 271.24
Tapa de aspiración con injerto de diámetro D y lado mayor rectangular 1400 mm, fabricada en chapa de acero galvanizado. Marca BRINNER modelo TA.

###### TA-CUE CUELLO CIRCULAR CON JUNTA DE GOMA PARA TAPAS DE ASPIRACIÓN (21/12/2023)

**TA-CUE-100** Ud CUELLO CIRCULAR CON JUNTA DE GOMA PARA TAPAS ASPIRACIÓN D-100mm (material; 21/12/2023)
Precio: 3.27
Cuello circular para tapas de aspiración de 100 mm de diámetro con junta EPDM que permite dar a la instalación estanquidad clase D. Marca BRINNER modelo TA.

**TA-CUE-125** Ud CUELLO CIRCULAR CON JUNTA DE GOMA PARA TAPAS ASPIRACIÓN D-125mm (material; 21/12/2023)
Precio: 3.69
Cuello circular para tapas de aspiración de 125 mm de diámetro con junta EPDM que permite dar a la instalación estanquidad clase D. Marca BRINNER modelo TA.

**TA-CUE-150** Ud CUELLO CIRCULAR CON JUNTA DE GOMA PARA TAPAS ASPIRACIÓN D-150mm (material; 21/12/2023)
Precio: 3.69
Cuello circular para tapas de aspiración de 15 mm de diámetro con junta EPDM que permite dar a la instalación estanquidad clase D. Marca BRINNER modelo TA.

**TA-CUE-160** Ud CUELLO CIRCULAR CON JUNTA DE GOMA PARA TAPAS ASPIRACIÓN D-160mm (material; 21/12/2023)
Precio: 3.69
Cuello circular para tapas de aspiración de 160 mm de diámetro con junta EPDM que permite dar a la instalación estanquidad clase D. Marca BRINNER modelo TA.

**TA-CUE-200** Ud CUELLO CIRCULAR CON JUNTA DE GOMA PARA TAPAS ASPIRACIÓN D-200mm (material; 21/12/2023)
Precio: 5.04
Cuello circular para tapas de aspiración de 200 mm de diámetro con junta EPDM que permite dar a la instalación estanquidad clase D. Marca BRINNER modelo TA.

**TA-CUE-250** Ud CUELLO CIRCULAR CON JUNTA DE GOMA PARA TAPAS ASPIRACIÓN D-250mm (material; 21/12/2023)
Precio: 6.2
Cuello circular para tapas de aspiración de 250 mm de diámetro con junta EPDM que permite dar a la instalación estanquidad clase D. Marca BRINNER modelo TA.

**TA-CUE-300** Ud CUELLO CIRCULAR CON JUNTA DE GOMA PARA TAPAS ASPIRACIÓN D-300mm (material; 21/12/2023)
Precio: 7.8
Cuello circular para tapas de aspiración de 300 mm de diámetro con junta EPDM que permite dar a la instalación estanquidad clase D. Marca BRINNER modelo TA.

**TA-CUE-315** Ud CUELLO CIRCULAR CON JUNTA DE GOMA PARA TAPAS ASPIRACIÓN D-315mm (material; 21/12/2023)
Precio: 8.81
Cuello circular para tapas de aspiración de 315 mm de diámetro con junta EPDM que permite dar a la instalación estanquidad clase D. Marca BRINNER modelo TA.

**TA-CUE-355** Ud CUELLO CIRCULAR CON JUNTA DE GOMA PARA TAPAS ASPIRACIÓN D-355mm (material; 21/12/2023)
Precio: 9.35
Cuello circular para tapas de aspiración de 355 mm de diámetro con junta EPDM que permite dar a la instalación estanquidad clase D. Marca BRINNER modelo TA.

**TA-CUE-400** Ud CUELLO CIRCULAR CON JUNTA DE GOMA PARA TAPAS ASPIRACIÓN D-400mm (material; 21/12/2023)
Precio: 10.57
Cuello circular para tapas de aspiración de 400 mm de diámetro con junta EPDM que permite dar a la instalación estanquidad clase D. Marca BRINNER modelo TA.

**TA-CUE-450** Ud CUELLO CIRCULAR CON JUNTA DE GOMA PARA TAPAS ASPIRACIÓN D-450mm (material; 21/12/2023)
Precio: 13.56
CCuello circular para tapas de aspiración de 450 mm de diámetro con junta EPDM que permite dar a la instalación estanquidad clase D. Marca BRINNER modelo TA.

**TA-CUE-500** Ud CUELLO CIRCULAR CON JUNTA DE GOMA PARA TAPAS ASPIRACIÓN D-500mm (material; 21/12/2023)
Precio: 14.68
Cuello circular para tapas de aspiración de 500 mm de diámetro con junta EPDM que permite dar a la instalación estanquidad clase D. Marca BRINNER modelo TA.

**TA-CUE-560** Ud CUELLO CIRCULAR CON JUNTA DE GOMA PARA TAPAS ASPIRACIÓN D-560mm (material; 21/12/2023)
Precio: 16.36
Cuello circular para tapas de aspiración de 560 mm de diámetro con junta EPDM que permite dar a la instalación estanquidad clase D. Marca BRINNER modelo TA.

**TA-CUE-630** Ud CUELLO CIRCULAR CON JUNTA DE GOMA PARA TAPAS ASPIRACIÓN D-630mm (material; 21/12/2023)
Precio: 17.53
Cuello circular para tapas de aspiración de 630 mm de diámetro con junta EPDM que permite dar a la instalación estanquidad clase D. Marca BRINNER modelo TA.

**TA-CUE-710** Ud CUELLO CIRCULAR CON JUNTA DE GOMA PARA TAPAS ASPIRACIÓN D-710mm (material; 21/12/2023)
Precio: 20.41
Cuello circular para tapas de aspiración de 710 mm de diámetro con junta EPDM que permite dar a la instalación estanquidad clase D. Marca BRINNER modelo TA.

**TA-CUE-800** Ud CUELLO CIRCULAR CON JUNTA DE GOMA PARA TAPAS ASPIRACIÓN D-800mm (material; 21/12/2023)
Precio: 22.12
Cuello circular para tapas de aspiración de 800 mm de diámetro con junta EPDM que permite dar a la instalación estanquidad clase D. Marca BRINNER modelo TA.

**TA-CUE-900** Ud CUELLO CIRCULAR CON JUNTA DE GOMA PARA TAPAS ASPIRACIÓN D-900mm (material; 21/12/2023)
Precio: 24.5
Cuello circular para tapas de aspiración de 900 mm de diámetro con junta EPDM que permite dar a la instalación estanquidad clase D. Marca BRINNER modelo TA.

**TA-CUE-1000** Ud CUELLO CIRCULAR CON JUNTA DE GOMA PARA TAPAS ASPIRACIÓN D-1000mm (material; 21/12/2023)
Precio: 31.99
Cuello circular para tapas de aspiración de 1000 mm de diámetro con junta EPDM que permite dar a la instalación estanquidad clase D. Marca BRINNER modelo TA.

**TA-CUE-1120** Ud CUELLO CIRCULAR CON JUNTA DE GOMA PARA TAPAS ASPIRACIÓN D-1120mm (material; 21/12/2023)
Precio: 42.29
Cuello circular para tapas de aspiración de 1120 mm de diámetro con junta EPDM que permite dar a la instalación estanquidad clase D. Marca BRINNER modelo TA.

**TA-CUE-1250** Ud CUELLO CIRCULAR CON JUNTA DE GOMA PARA TAPAS ASPIRACIÓN D-1250mm (material; 21/12/2023)
Precio: 49.31
Cuello circular para tapas de aspiración de 1250 mm de diámetro con junta EPDM que permite dar a la instalación estanquidad clase D. Marca BRINNER modelo TA.

##### VM VISERAS RECTANGULARES CON MALLA ANTIPÁJAROS

**VM200** Ud VISERA CON MALLA CHAPA GALV. LADO MAYOR 200mm (material)
Precio: 63.03
Visera rectangular terminada en pico flauta con malla metálica de lado mayor 200 mm, fabricada en chapa de acero galvanizado. Marca BRINNER modelo VM.

**VM250** Ud VISERA CON MALLA CHAPA GALV. LADO MAYOR 250mm (material)
Precio: 66.05
Visera rectangular terminada en pico flauta con malla metálica de lado mayor 250 mm, fabricada en chapa de acero galvanizado. Marca BRINNER modelo VM.

**VM300** Ud VISERA CON MALLA CHAPA GALV. LADO MAYOR 300mm (material)
Precio: 69.32
Visera rectangular terminada en pico flauta con malla metálica de lado mayor 300 mm, fabricada en chapa de acero galvanizado. Marca BRINNER modelo VM.

**VM350** Ud VISERA CON MALLA CHAPA GALV. LADO MAYOR 350mm (material)
Precio: 72.84
Visera rectangular terminada en pico flauta con malla metálica de lado mayor 350 mm, fabricada en chapa de acero galvanizado. Marca BRINNER modelo VM.

**VM400** Ud VISERA CON MALLA CHAPA GALV. LADO MAYOR 400mm (material)
Precio: 81.38
Visera rectangular terminada en pico flauta con malla metálica de lado mayor 400 mm, fabricada en chapa de acero galvanizado. Marca BRINNER modelo VM.

**VM450** Ud VISERA CON MALLA CHAPA GALV. LADO MAYOR 450mm (material)
Precio: 85.38
Visera rectangular terminada en pico flauta con malla metálica de lado mayor 450 mm, fabricada en chapa de acero galvanizado. Marca BRINNER modelo VM.

**VM500** Ud VISERA CON MALLA CHAPA GALV. LADO MAYOR 500mm (material)
Precio: 89.61
Visera rectangular terminada en pico flauta con malla metálica de lado mayor 500 mm, fabricada en chapa de acero galvanizado. Marca BRINNER modelo VM.

**VM600** Ud VISERA CON MALLA CHAPA GALV. LADO MAYOR 600mm (material)
Precio: 98.81
Visera rectangular terminada en pico flauta con malla metálica de lado mayor 600 mm, fabricada en chapa de acero galvanizado. Marca BRINNER modelo VM.

**VM700** Ud VISERA CON MALLA CHAPA GALV. LADO MAYOR 700mm (material)
Precio: 123.33
Visera rectangular terminada en pico flauta con malla metálica de lado mayor 700 mm, fabricada en chapa de acero galvanizado. Marca BRINNER modelo VM.

**VM800** Ud VISERA CON MALLA CHAPA GALV. LADO MAYOR 800mm (material)
Precio: 137.01
Visera rectangular terminada en pico flauta con malla metálica de lado mayor 800 mm, fabricada en chapa de acero galvanizado. Marca BRINNER modelo VM.

**VM900** Ud VISERA CON MALLA CHAPA GALV. LADO MAYOR 900mm (material)
Precio: 151.94
Visera rectangular terminada en pico flauta con malla metálica de lado mayor 900 mm, fabricada en chapa de acero galvanizado. Marca BRINNER modelo VM.

**VM1000** Ud VISERA CON MALLA CHAPA GALV. LADO MAYOR 1000mm (material)
Precio: 168.14
Visera rectangular terminada en pico flauta con malla metálica de lado mayor 1000 mm, fabricada en chapa de acero galvanizado. Marca BRINNER modelo VM.

**VM1100** Ud VISERA CON MALLA CHAPA GALV. LADO MAYOR 1100mm (material)
Precio: 213.31
Visera rectangular terminada en pico flauta con malla metálica de lado mayor 1100 mm, fabricada en chapa de acero galvanizado. Marca BRINNER modelo VM.

**VM1200** Ud VISERA CON MALLA CHAPA GALV. LADO MAYOR 1200mm (material)
Precio: 235.72
Visera rectangular terminada en pico flauta con malla metálica de lado mayor 1200 mm, fabricada en chapa de acero galvanizado. Marca BRINNER modelo VM.

**VM1300** Ud VISERA CON MALLA CHAPA GALV. LADO MAYOR 1300mm (material)
Precio: 259.68
Visera rectangular terminada en pico flauta con malla metálica de lado mayor 1300 mm, fabricada en chapa de acero galvanizado. Marca BRINNER modelo VM.

**VM1400** Ud VISERA CON MALLA CHAPA GALV. LADO MAYOR 1400mm (material)
Precio: 297.96
Visera rectangular terminada en pico flauta con malla metálica de lado mayor 1400 mm, fabricada en chapa de acero galvanizado. Marca BRINNER modelo VM.

#### TUBO HEL. CE TUBO HELICOIDAL ACERO GALVANIZADO MARCADO CE (21/12/2023)

##### SRCE-05 TRAMOS 0,5 ML TUBO HELICOIDAL CHAPA GALV. MARCADO CE

**SRCE25005** Ud TUBO HELICOIDAL LONG=0,5 ML CHAPA GALV. D=250mm MARCADO CE (material)
Precio: 37.32
Conducto circular de longitud 0,5 ml con marcado CE, fabricado en chapa de acero galvanizado de 0,7 mm de espesor y 250 mm de diámetro, con engatillado helicoidal y bridas de cierre en los extremos del conducto. Marca BRINNER modelo SRCE.

**SRCE30005** Ud TUBO HELICOIDAL LONG=0,5 ML CHAPA GALV. D=300mm MARCADO CE (material)
Precio: 43.65
Conducto circular de longitud 0,5 ml con marcado CE, fabricado en chapa de acero galvanizado de 0,7 mm de espesor y 300 mm de diámetro, con engatillado helicoidal y bridas de cierre en los extremos del conducto. Marca BRINNER modelo SRCE.

**SRCE35005** Ud TUBO HELICOIDAL LONG=0,5 ML CHAPA GALV. D=350mm MARCADO CE (material)
Precio: 49.53
Conducto circular de longitud 0,5 ml con marcado CE, fabricado en chapa de acero galvanizado de 0,7 mm de espesor y 350 mm de diámetro, con engatillado helicoidal y bridas de cierre en los extremos del conducto. Marca BRINNER modelo SRCE.

**SRCE40005** Ud TUBO HELICOIDAL LONG=0,5 ML CHAPA GALV. D=400mm MARCADO CE (material)
Precio: 55.58
Conducto circular de longitud 0,5 ml con marcado CE, fabricado en chapa de acero galvanizado de 0,7 mm de espesor y 400 mm de diámetro, con engatillado helicoidal y bridas de cierre en los extremos del conducto. Marca BRINNER modelo SRCE.

**SRCE45005** Ud TUBO HELICOIDAL LONG=0,5 ML CHAPA GALV. D=450mm MARCADO CE (material)
Precio: 62.37
Conducto circular de longitud 0,5 ml con marcado CE, fabricado en chapa de acero galvanizado de 0,7 mm de espesor y 450 mm de diámetro, con engatillado helicoidal y bridas de cierre en los extremos del conducto. Marca BRINNER modelo SRCE.

**SRCE50005** Ud TUBO HELICOIDAL LONG=0,5 ML CHAPA GALV. D=500mm MARCADO CE (material)
Precio: 83.92
Conducto circular de longitud 0,5 ml con marcado CE, fabricado en chapa de acero galvanizado de 0,7 mm de espesor y 500 mm de diámetro, con engatillado helicoidal y bridas de cierre en los extremos del conducto. Marca BRINNER modelo SRCE.

**SRCE56005** Ud TUBO HELICOIDAL LONG=0,5 ML CHAPA GALV. D=560mm MARCADO CE (material)
Precio: 94.45
Conducto circular de longitud 0,5 ml con marcado CE, fabricado en chapa de acero galvanizado de 0,7 mm de espesor y 560 mm de diámetro, con engatillado helicoidal y bridas de cierre en los extremos del conducto. Marca BRINNER modelo SRCE.

**SRCE63005** Ud TUBO HELICOIDAL LONG=0,5 ML CHAPA GALV. D=630mm MARCADO CE (material)
Precio: 104.61
Conducto circular de longitud 0,5 ml con marcado CE, fabricado en chapa de acero galvanizado de 0,7 mm de espesor y 630 mm de diámetro, con engatillado helicoidal y bridas de cierre en los extremos del conducto. Marca BRINNER modelo SRCE.

**SRCE71005** Ud TUBO HELICOIDAL LONG=0,5 ML CHAPA GALV. D=710mm MARCADO CE (material)
Precio: 118.32
Conducto circular de longitud 0,5 ml con marcado CE, fabricado en chapa de acero galvanizado de 0,7 mm de espesor y 710 mm de diámetro, con engatillado helicoidal y bridas de cierre en los extremos del conducto. Marca BRINNER modelo SRCE.

**SRCE80005** Ud TUBO HELICOIDAL LONG=0,5 ML CHAPA GALV. D=800mm MARCADO CE (material)
Precio: 132.12
Conducto circular de longitud 0,5 ml con marcado CE, fabricado en chapa de acero galvanizado de 0,7 mm de espesor y 800 mm de diámetro, con engatillado helicoidal y bridas de cierre en los extremos del conducto. Marca BRINNER modelo SRCE.

**SRCE90005** Ud TUBO HELICOIDAL LONG=0,5 ML CHAPA GALV. D=900mm MARCADO CE (material)
Precio: 148.03
Conducto circular de longitud 0,5 ml con marcado CE, fabricado en chapa de acero galvanizado de 0,7 mm de espesor y 900 mm de diámetro, con engatillado helicoidal y bridas de cierre en los extremos del conducto. Marca BRINNER modelo SRCE.

##### SRCE-1 TRAMOS 1 ML TUBO HELICOIDAL CHAPA GALV. MARCADO CE

**SRCE2501** Ud TUBO HELICOIDAL LONG=1 ML CHAPA GALV. D=250mm MARCADO CE (material)
Precio: 50.44
Conducto circular de longitud 1 ml con marcado CE, fabricado en chapa de acero galvanizado de 0,7 mm de espesor y 250 mm de diámetro, con engatillado helicoidal y bridas de cierre en los extremos del conducto. Marca BRINNER modelo SRCE.

**SRCE3001** Ud TUBO HELICOIDAL LONG=1 ML CHAPA GALV. D=300mm MARCADO CE (material)
Precio: 59.39
Conducto circular de longitud 1 ml con marcado CE, fabricado en chapa de acero galvanizado de 0,7 mm de espesor y 300 mm de diámetro, con engatillado helicoidal y bridas de cierre en los extremos del conducto. Marca BRINNER modelo SRCE.

**SRCE3501** Ud TUBO HELICOIDAL LONG=1 ML CHAPA GALV. D=350mm MARCADO CE (material)
Precio: 68.04
Conducto circular de longitud 1 ml con marcado CE, fabricado en chapa de acero galvanizado de 0,7 mm de espesor y 350 mm de diámetro, con engatillado helicoidal y bridas de cierre en los extremos del conducto. Marca BRINNER modelo SRCE.

**SRCE4001** Ud TUBO HELICOIDAL LONG=1 ML CHAPA GALV. D=400mm MARCADO CE (material)
Precio: 76.58
Conducto circular de longitud 1 ml con marcado CE, fabricado en chapa de acero galvanizado de 0,7 mm de espesor y 400 mm de diámetro, con engatillado helicoidal y bridas de cierre en los extremos del conducto. Marca BRINNER modelo SRCE.

**SRCE4501** Ud TUBO HELICOIDAL LONG=1 ML CHAPA GALV. D=450mm MARCADO CE (material)
Precio: 86
Conducto circular de longitud 1 ml con marcado CE, fabricado en chapa de acero galvanizado de 0,7 mm de espesor y 450 mm de diámetro, con engatillado helicoidal y bridas de cierre en los extremos del conducto. Marca BRINNER modelo SRCE.

**SRCE5001** Ud TUBO HELICOIDAL LONG=1 ML CHAPA GALV. D=500mm MARCADO CE (material)
Precio: 110.17
Conducto circular de longitud 1 ml con marcado CE, fabricado en chapa de acero galvanizado de 0,7 mm de espesor y 500 mm de diámetro, con engatillado helicoidal y bridas de cierre en los extremos del conducto. Marca BRINNER modelo SRCE.

**SRCE5601** Ud TUBO HELICOIDAL LONG=1 ML CHAPA GALV. D=560mm MARCADO CE (material)
Precio: 124.36
Conducto circular de longitud 1 ml con marcado CE, fabricado en chapa de acero galvanizado de 0,7 mm de espesor y 560 mm de diámetro, con engatillado helicoidal y bridas de cierre en los extremos del conducto. Marca BRINNER modelo SRCE.

**SRCE6301** Ud TUBO HELICOIDAL LONG=1 ML CHAPA GALV. D=630mm MARCADO CE (material)
Precio: 138.25
Conducto circular de longitud 1 ml con marcado CE, fabricado en chapa de acero galvanizado de 0,7 mm de espesor y 630 mm de diámetro, con engatillado helicoidal y bridas de cierre en los extremos del conducto. Marca BRINNER modelo SRCE.

**SRCE7101** Ud TUBO HELICOIDAL LONG=1 ML CHAPA GALV. D=710mm MARCADO CE (material)
Precio: 156.24
CConducto circular de longitud 1 ml con marcado CE, fabricado en chapa de acero galvanizado de 0,7 mm de espesor y 710 mm de diámetro, con engatillado helicoidal y bridas de cierre en los extremos del conducto. Marca BRINNER modelo SRCE.

**SRCE8001** Ud TUBO HELICOIDAL LONG=1 ML CHAPA GALV. D=800mm MARCADO CE (material)
Precio: 174.85
Conducto circular de longitud 1 ml con marcado CE, fabricado en chapa de acero galvanizado de 0,7 mm de espesor y 800 mm de diámetro, con engatillado helicoidal y bridas de cierre en los extremos del conducto. Marca BRINNER modelo SRCE.

**SRCE9001** Ud TUBO HELICOIDAL LONG=1 ML CHAPA GALV. D=900mm MARCADO CE (material)
Precio: 197.47
Conducto circular de longitud 1 ml con marcado CE, fabricado en chapa de acero galvanizado de 0,7 mm de espesor y 900 mm de diámetro, con engatillado helicoidal y bridas de cierre en los extremos del conducto. Marca BRINNER modelo SRCE.

##### SRCE-2 TRAMOS 2 ML TUBO HELICOIDAL CHAPA GALV. MARCADO CE

**SRCE2502** Ud TUBO HELICOIDAL LONG=2 ML CHAPA GALV. D=250mm MARCADO CE (material)
Precio: 76.69
Conducto circular de longitud 2 ml con marcado CE, fabricado en chapa de acero galvanizado de 0,7 mm de espesor y 250 mm de diámetro, con engatillado helicoidal y bridas de cierre en los extremos del conducto. Marca BRINNER modelo SRCE.

**SRCE3002** Ud TUBO HELICOIDAL LONG=2 ML CHAPA GALV. D=300mm MARCADO CE (material)
Precio: 90.89
Conducto circular de longitud 2 ml con marcado CE, fabricado en chapa de acero galvanizado de 0,7 mm de espesor y 300 mm de diámetro, con engatillado helicoidal y bridas de cierre en los extremos del conducto. Marca BRINNER modelo SRCE.

**SRCE3502** Ud TUBO HELICOIDAL LONG=2 ML CHAPA GALV. D=350mm MARCADO CE (material)
Precio: 105.07
Conducto circular de longitud 2 ml con marcado CE, fabricado en chapa de acero galvanizado de 0,7 mm de espesor y 350 mm de diámetro, con engatillado helicoidal y bridas de cierre en los extremos del conducto. Marca BRINNER modelo SRCE.

**SRCE4002** Ud TUBO HELICOIDAL LONG=2 ML CHAPA GALV. D=400mm MARCADO CE (material)
Precio: 118.57
Conducto circular de longitud 2 ml con marcado CE, fabricado en chapa de acero galvanizado de 0,7 mm de espesor y 400 mm de diámetro, con engatillado helicoidal y bridas de cierre en los extremos del conducto. Marca BRINNER modelo SRCE.

**SRCE4502** Ud TUBO HELICOIDAL LONG=2 ML CHAPA GALV. D=450mm MARCADO CE (material)
Precio: 133.24
Conducto circular de longitud 2 ml con marcado CE, fabricado en chapa de acero galvanizado de 0,7 mm de espesor y 450 mm de diámetro, con engatillado helicoidal y bridas de cierre en los extremos del conducto. Marca BRINNER modelo SRCE.

**SRCE5002** Ud TUBO HELICOIDAL LONG=2 ML CHAPA GALV. D=500mm MARCADO CE (material)
Precio: 162.66
Conducto circular de longitud 2 ml con marcado CE, fabricado en chapa de acero galvanizado de 0,7 mm de espesor y 500 mm de diámetro, con engatillado helicoidal y bridas de cierre en los extremos del conducto. Marca BRINNER modelo SRCE.

**SRCE5602** Ud TUBO HELICOIDAL LONG=2 ML CHAPA GALV. D=560mm MARCADO CE (material)
Precio: 184.18
Conducto circular de longitud 2 ml con marcado CE, fabricado en chapa de acero galvanizado de 0,7 mm de espesor y 560 mm de diámetro, con engatillado helicoidal y bridas de cierre en los extremos del conducto. Marca BRINNER modelo SRCE.

**SRCE6302** Ud TUBO HELICOIDAL LONG=2 ML CHAPA GALV. D=630mm MARCADO CE (material)
Precio: 205.55
Conducto circular de longitud 2 ml con marcado CE, fabricado en chapa de acero galvanizado de 0,7 mm de espesor y 630 mm de diámetro, con engatillado helicoidal y bridas de cierre en los extremos del conducto. Marca BRINNER modelo SRCE.

**SRCE7102** Ud TUBO HELICOIDAL LONG=2 ML CHAPA GALV. D=710mm MARCADO CE (material)
Precio: 232.08
Conducto circular de longitud 2 ml con marcado CE, fabricado en chapa de acero galvanizado de 0,7 mm de espesor y 710 mm de diámetro, con engatillado helicoidal y bridas de cierre en los extremos del conducto. Marca BRINNER modelo SRCE.

**SRCE8002** Ud TUBO HELICOIDAL LONG=2 ML CHAPA GALV. D=800mm MARCADO CE (material)
Precio: 260.3
Conducto circular de longitud 2 ml con marcado CE, fabricado en chapa de acero galvanizado de 0,7 mm de espesor y 800 mm de diámetro, con engatillado helicoidal y bridas de cierre en los extremos del conducto. Marca BRINNER modelo SRCE.

**SRCE9002** Ud TUBO HELICOIDAL LONG=2 ML CHAPA GALV. D=900mm MARCADO CE (material)
Precio: 296.35
Conducto circular de longitud 2 ml con marcado CE, fabricado en chapa de acero galvanizado de 0,7 mm de espesor y 900 mm de diámetro, con engatillado helicoidal y bridas de cierre en los extremos del conducto. Marca BRINNER modelo SRCE.

##### BFCE90 CODO CIRCULAR 90º CHAPA GALV. MARCADO CE (21/12/2023)

**BFCE90250** Ud CODO CIRCULAR 90º CHAPA GALV. D=250mm MARCADO CE (material)
Precio: 74.95
Codo circular con marcado CE de diámetro 250 mm fabricado en chapa de acero galvanizado, con bridas de cierre en los extremos del codo. Marca BRINNER modelo BFCE90.

**BFCE90300** Ud CODO CIRCULAR 90º CHAPA GALV. D=300mm MARCADO CE (material)
Precio: 83.58
Codo circular con marcado CE de diámetro 300 mm fabricado en chapa de acero galvanizado, con bridas de cierre en los extremos del codo. Marca BRINNER modelo BFCE90.

**BFCE90350** Ud CODO CIRCULAR 90º CHAPA GALV. D=350mm MARCADO CE (material)
Precio: 95.56
Codo circular con marcado CE de diámetro 350 mm fabricado en chapa de acero galvanizado, con bridas de cierre en los extremos del codo. Marca BRINNER modelo BFCE90.

**BFCE90400** Ud CODO CIRCULAR 90º CHAPA GALV. D=400mm MARCADO CE (material)
Precio: 111.52
Codo circular con marcado CE de diámetro 400 mm fabricado en chapa de acero galvanizado, con bridas de cierre en los extremos del codo. Marca BRINNER modelo BFCE90.

**BFCE90450** Ud CODO CIRCULAR 90º CHAPA GALV. D=450mm MARCADO CE (material)
Precio: 127.86
Codo circular con marcado CE de diámetro 450 mm fabricado en chapa de acero galvanizado, con bridas de cierre en los extremos del codo. Marca BRINNER modelo BFCE90.

**BFCE90500** Ud CODO CIRCULAR 90º CHAPA GALV. D=500mm MARCADO CE (material)
Precio: 158.8
Codo circular con marcado CE de diámetro 500 mm fabricado en chapa de acero galvanizado, con bridas de cierre en los extremos del codo. Marca BRINNER modelo BFCE90.

**BFCE90560** Ud CODO CIRCULAR 90º CHAPA GALV. D=560mm MARCADO CE (material)
Precio: 181.1
Codo circular con marcado CE de diámetro 560 mm fabricado en chapa de acero galvanizado, con bridas de cierre en los extremos del codo. Marca BRINNER modelo BFCE90.

**BFCE90630** Ud CODO CIRCULAR 90º CHAPA GALV. D=630mm MARCADO CE (material)
Precio: 202.41
Codo circular con marcado CE de diámetro 630 mm fabricado en chapa de acero galvanizado, con bridas de cierre en los extremos del codo. Marca BRINNER modelo BFCE90.

**BFCE90710** Ud CODO CIRCULAR 90º CHAPA GALV. D=710mm MARCADO CE (material; 21/12/2023)
Precio: 247.18
Codo circular con marcado CE de diámetro 710 mm fabricado en chapa de acero galvanizado, con bridas de cierre en los extremos del codo. Marca BRINNER modelo BFCE90.

**BFCE90800** Ud CODO CIRCULAR 90º CHAPA GALV. D=800mm MARCADO CE (material; 21/12/2023)
Precio: 328.72
Codo circular con marcado CE de diámetro 800 mm fabricado en chapa de acero galvanizado, con bridas de cierre en los extremos del codo. Marca BRINNER modelo BFCE90.

**BFCE90900** Ud CODO CIRCULAR 90º CHAPA GALV. D=900mm MARCADO CE (material; 21/12/2023)
Precio: 373.28
Codo circular con marcado CE de diámetro 900 mm fabricado en chapa de acero galvanizado, con bridas de cierre en los extremos del codo. Marca BRINNER modelo BFCE90.

##### BFCE45 CODO CIRCULAR 45º CHAPA GALV. MARCADO CE (21/12/2023)

**BFCE45250** Ud CODO CIRCULAR 45º CHAPA GALV. D=250mm MARCADO CE (material)
Precio: 61.28
Codo circular de 45º con marcado CE de diámetro 250 mm fabricado en chapa de acero galvanizado, con bridas de cierre en los extremos del codo. Marca BRINNER modelo BFCE45.

**BFCE45300** Ud CODO CIRCULAR 45º CHAPA GALV. D=300mm MARCADO CE (material)
Precio: 67.95
Codo circular de 45º con marcado CE de diámetro 300 mm fabricado en chapa de acero galvanizado, con bridas de cierre en los extremos del codo. Marca BRINNER modelo BFCE45.

**BFCE45350** Ud CODO CIRCULAR 45º CHAPA GALV. D=350mm MARCADO CE (material)
Precio: 76.85
Codo circular de 45º con marcado CE de diámetro 350 mm fabricado en chapa de acero galvanizado, con bridas de cierre en los extremos del codo. Marca BRINNER modelo BFCE45.

**BFCE45400** Ud CODO CIRCULAR 45º CHAPA GALV. D=400mm MARCADO CE (material)
Precio: 87.31
Codo circular de 45º con marcado CE de diámetro 400 mm fabricado en chapa de acero galvanizado, con bridas de cierre en los extremos del codo. Marca BRINNER modelo BFCE45.

**BFCE45450** Ud CODO CIRCULAR 45º CHAPA GALV. D=450mm MARCADO CE (material)
Precio: 99.2
Codo circular de 45º con marcado CE de diámetro 450 mm fabricado en chapa de acero galvanizado, con bridas de cierre en los extremos del codo. Marca BRINNER modelo BFCE45.

**BFCE45500** Ud CODO CIRCULAR 45º CHAPA GALV. D=500mm MARCADO CE (material)
Precio: 125.48
Codo circular de 45º con marcado CE de diámetro 500 mm fabricado en chapa de acero galvanizado, con bridas de cierre en los extremos del codo. Marca BRINNER modelo BFCE45.

**BFCE45560** Ud CODO CIRCULAR 45º CHAPA GALV. D=560mm MARCADO CE (material)
Precio: 143.98
Codo circular de 45º con marcado CE de diámetro 560 mm fabricado en chapa de acero galvanizado, con bridas de cierre en los extremos del codo. Marca BRINNER modelo BFCE45.

**BFCE45630** Ud CODO CIRCULAR 45º CHAPA GALV. D=630mm MARCADO CE (material)
Precio: 160.6
Codo circular de 45º con marcado CE de diámetro 630 mm fabricado en chapa de acero galvanizado, con bridas de cierre en los extremos del codo. Marca BRINNER modelo BFCE45.

**BFCE45710** Ud CODO CIRCULAR 45º CHAPA GALV. D=710mm MARCADO CE (material; 21/12/2023)
Precio: 185.18
Codo circular de 45º con marcado CE de diámetro 710 mm fabricado en chapa de acero galvanizado, con bridas de cierre en los extremos del codo. Marca BRINNER modelo BFCE45.

**BFCE45800** Ud CODO CIRCULAR 45º CHAPA GALV. D=800mm MARCADO CE (material)
Precio: 246.76
Codo circular de 45º con marcado CE de diámetro 800 mm fabricado en chapa de acero galvanizado, con bridas de cierre en los extremos del codo. Marca BRINNER modelo BFCE45.

**BFCE45900** Ud CODO CIRCULAR 45º CHAPA GALV. D=900mm MARCADO CE (material; 21/12/2023)
Precio: 281.81
Codo circular de 45º con marcado CE de diámetro 900 mm fabricado en chapa de acero galvanizado, con bridas de cierre en los extremos del codo. Marca BRINNER modelo BFCE45.

##### TCCE 90º TE CIRCULAR A 90º CHAPA GALV. MARCADO CE

**TCCE90250** Ud TE CIRCULAR A 90º CHAPA GALV. D=250mm MARCADO CE (material)
Precio: 91.71
Te circular a 90º con marcado CE de diámetro 250 mm fabricado en chapa de acero galvanizado, con bridas de cierre en los extremos de la te. Marca BRINNER modelo TCCE.

**TCCE90300** Ud TE CIRCULAR A 90º CHAPA GALV. D=300mm MARCADO CE (material)
Precio: 110.3
Te circular a 90º con marcado CE de diámetro 300 mm fabricado en chapa de acero galvanizado, con bridas de cierre en los extremos de la te. Marca BRINNER modelo TCCE.

**TCCE90350** Ud TE CIRCULAR A 90º CHAPA GALV. D=350mm MARCADO CE (material)
Precio: 129.98
Te circular a 90º con marcado CE de diámetro 350 mm fabricado en chapa de acero galvanizado, con bridas de cierre en los extremos de la te. Marca BRINNER modelo TCCE.

**TCCE90400** Ud TE CIRCULAR A 90º CHAPA GALV. D=400mm MARCADO CE (material)
Precio: 150.6
Te circular a 90º con marcado CE de diámetro 400 mm fabricado en chapa de acero galvanizado, con bridas de cierre en los extremos de la te. Marca BRINNER modelo TCCE.

**TCCE90450** Ud TE CIRCULAR A 90º CHAPA GALV. D=450mm MARCADO CE (material)
Precio: 172.81
Te circular a 90º con marcado CE de diámetro 450 mm fabricado en chapa de acero galvanizado, con bridas de cierre en los extremos de la te. Marca BRINNER modelo TCCE.

**TCCE90500** Ud TE CIRCULAR A 90º CHAPA GALV. D=500mm MARCADO CE (material)
Precio: 217.13
Te circular a 90º con marcado CE de diámetro 500 mm fabricado en chapa de acero galvanizado, con bridas de cierre en los extremos de la te. Marca BRINNER modelo TCCE.

**TCCE90560** Ud TE CIRCULAR A 90º CHAPA GALV. D=560mm MARCADO CE (material)
Precio: 261.02
Te circular a 90º con marcado CE de diámetro 560 mm fabricado en chapa de acero galvanizado, con bridas de cierre en los extremos de la te. Marca BRINNER modelo TCCE.

**TCCE90630** Ud TE CIRCULAR A 90º CHAPA GALV. D=630mm MARCADO CE (material)
Precio: 296.75
Te circular a 90º con marcado CE de diámetro 630 mm fabricado en chapa de acero galvanizado, con bridas de cierre en los extremos de la te. Marca BRINNER modelo TCCE.

**TCCE90710** Ud TE CIRCULAR A 90º CHAPA GALV. D=710mm MARCADO CE (material)
Precio: 342.26
Te circular a 90º con marcado CE de diámetro 710 mm fabricado en chapa de acero galvanizado, con bridas de cierre en los extremos de la te. Marca BRINNER modelo TCCE.

**TCCE90800** Ud TE CIRCULAR A 90º CHAPA GALV. D=800mm MARCADO CE (material)
Precio: 393.07
Te circular a 90º con marcado CE de diámetro 800 mm fabricado en chapa de acero galvanizado, con bridas de cierre en los extremos de la te. Marca BRINNER modelo TCCE.

**TCCE90900** Ud TE CIRCULAR A 90º CHAPA GALV. D=900mm MARCADO CE (material)
Precio: 450.67
Te circular a 90º con marcado CE de diámetro 900 mm fabricado en chapa de acero galvanizado, con bridas de cierre en los extremos de la te. Marca BRINNER modelo TCCE.

##### TVCE45 TE CIRCULAR A 45º CHAPA GALV. MARCADO CE

**TCCE45250** Ud TE CIRCULAR A 45º CHAPA GALV. D=250mm MARCADO CE (material)
Precio: 113.87
Te circular a 45º con marcado CE de diámetro 250 mm fabricado en chapa de acero galvanizado, con bridas de cierre en los extremos de la te. Marca BRINNER modelo TVCE.

**TCCE45300** Ud TE CIRCULAR A 45º CHAPA GALV. D=300mm MARCADO CE (material)
Precio: 137.67
Te circular a 45º con marcado CE de diámetro 300 mm fabricado en chapa de acero galvanizado, con bridas de cierre en los extremos de la te. Marca BRINNER modelo TVCE.

**TCCE45350** Ud TE CIRCULAR A 45º CHAPA GALV. D=350mm MARCADO CE (material)
Precio: 163.37
Te circular a 45º con marcado CE de diámetro 350 mm fabricado en chapa de acero galvanizado, con bridas de cierre en los extremos de la te. Marca BRINNER modelo TVCE.

**TCCE45400** Ud TE CIRCULAR A 45º CHAPA GALV. D=400mm MARCADO CE (material)
Precio: 190.09
Te circular a 45º con marcado CE de diámetro 400 mm fabricado en chapa de acero galvanizado, con bridas de cierre en los extremos de la te. Marca BRINNER modelo TVCE.

**TCCE45450** Ud TE CIRCULAR A 45º CHAPA GALV. D=450mm MARCADO CE (material)
Precio: 218.68
Te circular a 45º con marcado CE de diámetro 450 mm fabricado en chapa de acero galvanizado, con bridas de cierre en los extremos de la te. Marca BRINNER modelo TVCE.

**TCCE45500** Ud TE CIRCULAR A 45º CHAPA GALV. D=500mm MARCADO CE (material)
Precio: 269.38
Te circular a 45º con marcado CE de diámetro 500 mm fabricado en chapa de acero galvanizado, con bridas de cierre en los extremos de la te. Marca BRINNER modelo TVCE.

**TCCE45560** Ud TE CIRCULAR A 45º CHAPA GALV. D=560mm MARCADO CE (material)
Precio: 326.7
Te circular a 45º con marcado CE de diámetro 560 mm fabricado en chapa de acero galvanizado, con bridas de cierre en los extremos de la te. Marca BRINNER modelo TVCE.

**TCCE45630** Ud TE CIRCULAR A 45º CHAPA GALV. D=630mm MARCADO CE (material)
Precio: 372.87
TTe circular a 45º con marcado CE de diámetro 630 mm fabricado en chapa de acero galvanizado, con bridas de cierre en los extremos de la te. Marca BRINNER modelo TVCE.

**TCCE45710** Ud TE CIRCULAR A 45º CHAPA GALV. D=710mm MARCADO CE (material)
Precio: 430.92
Te circular a 45º con marcado CE de diámetro 710 mm fabricado en chapa de acero galvanizado, con bridas de cierre en los extremos de la te. Marca BRINNER modelo TVCE.

**TCCE45800** Ud TE CIRCULAR A 45º CHAPA GALV. D=800mm MARCADO CE (material)
Precio: 496.66
Te circular a 45º con marcado CE de diámetro 800 mm fabricado en chapa de acero galvanizado, con bridas de cierre en los extremos de la te. Marca BRINNER modelo TVCE.

**TCCE45900** Ud TE CIRCULAR A 45º CHAPA GALV. D=900mm MARCADO CE (material)
Precio: 571.79
Te circular a 45º con marcado CE de diámetro 900 mm fabricado en chapa de acero galvanizado, con bridas de cierre en los extremos de la te. Marca BRINNER modelo TVCE.

##### AUCE ABRAZADERA DE UNIÓN CON JUNTA CERÁMICA (21/12/2023)

**AUCE250** Ud ABRAZADERA DE UNIÓN CON JUNTA CERÁMICA D=250mm (material; 21/12/2023)
Precio: 33.46
Abrazadera de unión con junta cerámica de diámetro 250 mm para unión de tubos y accesorios circulares con marcado CE. Modelo AUCE de BRINNER.

**AUCE300** Ud ABRAZADERA DE UNIÓN CON JUNTA CERÁMICA D=300mm (material; 21/12/2023)
Precio: 36.22
Abrazadera de unión con junta cerámica de diámetro 300 mm para unión de tubos y accesorios circulares con marcado CE. Modelo AUCE de BRINNER.

**AUCE350** Ud ABRAZADERA DE UNIÓN CON JUNTA CERÁMICA D=350mm (material; 21/12/2023)
Precio: 39.38
Abrazadera de unión con junta cerámica de diámetro 350 mm para unión de tubos y accesorios circulares con marcado CE.Modelo AUCE de BRINNER.

**AUCE400** Ud ABRAZADERA DE UNIÓN CON JUNTA CERÁMICA D=400mm (material; 21/12/2023)
Precio: 41.66
Abrazadera de unión con junta cerámica de diámetro 400 mm para unión de tubos y accesorios circulares con marcado CE. Modelo AUCE de BRINNER.

**AUCE450** Ud ABRAZADERA DE UNIÓN CON JUNTA CERÁMICA D=450mm (material; 21/12/2023)
Precio: 44.52
Abrazadera de unión con junta cerámica de diámetro 450 mm para unión de tubos y accesorios circulares con marcado CE. Modelo AUCE de BRINNER.

**AUCE500** Ud ABRAZADERA DE UNIÓN CON JUNTA CERÁMICA D=500mm (material; 21/12/2023)
Precio: 59.57
Abrazadera de unión con junta cerámica de diámetro 500 mm para unión de tubos y accesorios circulares con marcado CE. Modelo AUCE de BRINNER.

**AUCE560** Ud ABRAZADERA DE UNIÓN CON JUNTA CERÁMICA D=560mm (material; 21/12/2023)
Precio: 62.95
Abrazadera de unión con junta cerámica de diámetro 560 mm para unión de tubos y accesorios circulares con marcado CE. Modelo AUCE de BRINNER.

**AUCE630** Ud ABRAZADERA DE UNIÓN CON JUNTA CERÁMICA D=630mm (material; 21/12/2023)
Precio: 66.23
Abrazadera de unión con junta cerámica de diámetro 630 mm para unión de tubos y accesorios circulares con marcado CE. Modelo AUCE de BRINNER.

**AUCE710** Ud ABRAZADERA DE UNIÓN CON JUNTA CERÁMICA D=710mm (material; 21/12/2023)
Precio: 70.03
Abrazadera de unión con junta cerámica de diámetro 710 mm para unión de tubos y accesorios circulares con marcado CE. Modelo AUCE de BRINNER.

**AUCE800** Ud ABRAZADERA DE UNIÓN CON JUNTA CERÁMICA D=800mm (material; 21/12/2023)
Precio: 74.91
Abrazadera de unión con junta cerámica de diámetro 800 mm para unión de tubos y accesorios circulares con marcado CE. Modelo AUCE de BRINNER.

**AUCE900** Ud ABRAZADERA DE UNIÓN CON JUNTA CERÁMICA D=900mm (material; 21/12/2023)
Precio: 80.44
Abrazadera de unión con junta cerámica de diámetro 900 mm para unión de tubos y accesorios circulares con marcado CE. Modelo AUCE de BRINNER.

##### UVLNCE ABRAZADERA DE SOPORTACIÓN PARTIDA MARCADO CE

**UVLNCE250** Ud ABRAZADERA DE SOPORTACIÓN PARTIDA D=250mm MARCADO CE (material)
Precio: 9.95
Abrazadera de 250 mm de diámetro de chapa galvanizada para soportación de tubos circulares con marcado CE, formada por dos mitades unidas con tornillos. Marca BRINNER, modelo UVLNCE.

**UVLNCE300** Ud ABRAZADERA DE SOPORTACIÓN PARTIDA D=300mm MARCADO CE (material)
Precio: 12.35
Abrazadera de 300 mm de diámetro de chapa galvanizada para soportación de tubos circulares con marcado CE, formada por dos mitades unidas con tornillos. Marca BRINNER, modelo UVLNCE.

**UVLNCE350** Ud ABRAZADERA DE SOPORTACIÓN PARTIDA D=350mm MARCADO CE (material)
Precio: 12.7
Abrazadera de 350 mm de diámetro de chapa galvanizada para soportación de tubos circulares con marcado CE, formada por dos mitades unidas con tornillos. Marca BRINNER, modelo UVLNCE.

**UVLNCE400** Ud ABRAZADERA DE SOPORTACIÓN PARTIDA D=400mm MARCADO CE (material)
Precio: 13.27
Abrazadera de 400 mm de diámetro de chapa galvanizada para soportación de tubos circulares con marcado CE, formada por dos mitades unidas con tornillos. Marca BRINNER, modelo UVLNCE.

**UVLNCE450** Ud ABRAZADERA DE SOPORTACIÓN PARTIDA D=450mm MARCADO CE (material)
Precio: 13.84
Abrazadera de 450 mm de diámetro de chapa galvanizada para soportación de tubos circulares con marcado CE, formada por dos mitades unidas con tornillos. Marca BRINNER, modelo UVLNCE.

**UVLNCE500** Ud ABRAZADERA DE SOPORTACIÓN PARTIDA D=500mm MARCADO CE (material)
Precio: 14.67
Abrazadera de 500 mm de diámetro de chapa galvanizada para soportación de tubos circulares con marcado CE, formada por dos mitades unidas con tornillos. Marca BRINNER, modelo UVLNCE.

**UVLNCE560** Ud ABRAZADERA DE SOPORTACIÓN PARTIDA D=560mm MARCADO CE (material)
Precio: 16.17
Abrazadera de 560 mm de diámetro de chapa galvanizada para soportación de tubos circulares con marcado CE, formada por dos mitades unidas con tornillos. Marca BRINNER, modelo UVLNCE.

**UVLNCE630** Ud ABRAZADERA DE SOPORTACIÓN PARTIDA D=630mm MARCADO CE (material)
Precio: 18.11
Abrazadera de 630 mm de diámetro de chapa galvanizada para soportación de tubos circulares con marcado CE, formada por dos mitades unidas con tornillos. Marca BRINNER, modelo UVLNCE.

**UVLNCE710** Ud ABRAZADERA DE SOPORTACIÓN PARTIDA D=710mm MARCADO CE (material)
Precio: 21.22
Abrazadera de 710 mm de diámetro de chapa galvanizada para soportación de tubos circulares con marcado CE, formada por dos mitades unidas con tornillos. Marca BRINNER, modelo UVLNCE.

**UVLNCE800** Ud ABRAZADERA DE SOPORTACIÓN PARTIDA D=800mm MARCADO CE (material)
Precio: 23.6
Abrazadera de 800 mm de diámetro de chapa galvanizada para soportación de tubos circulares con marcado CE, formada por dos mitades unidas con tornillos. Marca BRINNER, modelo UVLNCE.

**UVLNCE900** Ud ABRAZADERA DE SOPORTACIÓN PARTIDA D=900mm MARCADO CE (material)
Precio: 25.3
Abrazadera de 900 mm de diámetro de chapa galvanizada para soportación de tubos circulares con marcado CE, formada por dos mitades unidas con tornillos. Marca BRINNER, modelo UVLNCE.

##### RCLCE REDUCCIÓN CIRCULAR CHAPA GALV. MARCADO CE

**RCLCE300-250** Ud REDUCCIÓN CIRCULAR CHAPA GALV. D=300/250mm MARCADO CE (material)
Precio: 60
Reducción circular con marcado CE de diámetro 300 a 250 mm fabricada en chapa de acero galvanizado, con bridas de cierre en los extremos de la reducción. Marca BRINNER modelo RCLCE.

**RCLCE350-250** Ud REDUCCIÓN CIRCULAR CHAPA GALV. D=350/250mm MARCADO CE (material)
Precio: 71.28
Reducción circular con marcado CE de diámetro 350 a 250 mm fabricada en chapa de acero galvanizado, con bridas de cierre en los extremos de la reducción. Marca BRINNER modelo RCLCE.

**RCLCE350-300** Ud REDUCCIÓN CIRCULAR CHAPA GALV. D=350/300mm MARCADO CE (material)
Precio: 73.85
Reducción circular con marcado CE de diámetro 350 a 300 mm fabricada en chapa de acero galvanizado, con bridas de cierre en los extremos de la reducción. Marca BRINNER modelo RCLCE.

**RCLCE400-250** Ud REDUCCIÓN CIRCULAR CHAPA GALV. D=400/250mm MARCADO CE (material)
Precio: 82.85
Reducción circular con marcado CE de diámetro 400 a 250 mm fabricada en chapa de acero galvanizado, con bridas de cierre en los extremos de la reducción. Marca BRINNER modelo RCLCE.

**RCLCE400-300** Ud REDUCCIÓN CIRCULAR CHAPA GALV. D=400/300mm MARCADO CE (material)
Precio: 82.48
Reducción circular con marcado CE de diámetro 400 a 300 mm fabricada en chapa de acero galvanizado, con bridas de cierre en los extremos de la reducción. Marca BRINNER modelo RCLCE.

**RCLCE400-350** Ud REDUCCIÓN CIRCULAR CHAPA GALV. D=400/350mm MARCADO CE (material)
Precio: 87.3
Reducción circular con marcado CE de diámetro 400 a 350 mm fabricada en chapa de acero galvanizado, con bridas de cierre en los extremos de la reducción. Marca BRINNER modelo RCLCE.

**RCLCE450-300** Ud REDUCCIÓN CIRCULAR CHAPA GALV. D=450/300mm MARCADO CE (material)
Precio: 94.75
Reducción circular con marcado CE de diámetro 450 a 300 mm fabricada en chapa de acero galvanizado, con bridas de cierre en los extremos de la reducción. Marca BRINNER modelo RCLCE.

**RCLCE450-350** Ud REDUCCIÓN CIRCULAR CHAPA GALV. D=450/350mm MARCADO CE (material)
Precio: 95.19
Reducción circular con marcado CE de diámetro 450 a 350 mm fabricada en chapa de acero galvanizado, con bridas de cierre en los extremos de la reducción. Marca BRINNER modelo RCLCE.

**RCLCE450-400** Ud REDUCCIÓN CIRCULAR CHAPA GALV. D=450/400mm MARCADO CE (material)
Precio: 96.39
Reducción circular con marcado CE de diámetro 450 a 400 mm fabricada en chapa de acero galvanizado, con bridas de cierre en los extremos de la reducción. Marca BRINNER modelo RCLCE.

**RCLCE500-350** Ud REDUCCIÓN CIRCULAR CHAPA GALV. D=500/350mm MARCADO CE (material)
Precio: 113.84
Reducción circular con marcado CE de diámetro 500 a 350 mm fabricada en chapa de acero galvanizado, con bridas de cierre en los extremos de la reducción. Marca BRINNER modelo RCLCE.

**RCLCE500-400** Ud REDUCCIÓN CIRCULAR CHAPA GALV. D=500/400mm MARCADO CE (material)
Precio: 115.33
Reducción circular con marcado CE de diámetro 500 a 400 mm fabricada en chapa de acero galvanizado, con bridas de cierre en los extremos de la reducción. Marca BRINNER modelo RCLCE.

**RCLCE500-450** Ud REDUCCIÓN CIRCULAR CHAPA GALV. D=500/450mm MARCADO CE (material)
Precio: 115.77
Reducción circular con marcado CE de diámetro 500 a 450 mm fabricada en chapa de acero galvanizado, con bridas de cierre en los extremos de la reducción. Marca BRINNER modelo RCLCE.

**RCLCE560-400** Ud REDUCCIÓN CIRCULAR CHAPA GALV. D=560/400mm MARCADO CE (material)
Precio: 138.17
Reducción circular con marcado CE de diámetro 560 a 400 mm fabricada en chapa de acero galvanizado, con bridas de cierre en los extremos de la reducción. Marca BRINNER modelo RCLCE.

**RCLCE560-450** Ud REDUCCIÓN CIRCULAR CHAPA GALV. D=560/450mm MARCADO CE (material)
Precio: 138.93
Reducción circular con marcado CE de diámetro 560 a 450 mm fabricada en chapa de acero galvanizado, con bridas de cierre en los extremos de la reducción. Marca BRINNER modelo RCLCE.

**RCLCE560-500** Ud REDUCCIÓN CIRCULAR CHAPA GALV. D=560/500mm MARCADO CE (material)
Precio: 146.62
Reducción circular con marcado CE de diámetro 560 a 500 mm fabricada en chapa de acero galvanizado, con bridas de cierre en los extremos de la reducción. Marca BRINNER modelo RCLCE.

**RCLCE630-450** Ud REDUCCIÓN CIRCULAR CHAPA GALV. D=630/450mm MARCADO CE (material)
Precio: 157.45
Reducción circular con marcado CE de diámetro 630 a 450 mm fabricada en chapa de acero galvanizado, con bridas de cierre en los extremos de la reducción. Marca BRINNER modelo RCLCE.

**RCLCE630-500** Ud REDUCCIÓN CIRCULAR CHAPA GALV. D=630/500mm MARCADO CE (material)
Precio: 165.46
Reducción circular con marcado CE de diámetro 630 a 500 mm fabricada en chapa de acero galvanizado, con bridas de cierre en los extremos de la reducción. Marca BRINNER modelo RCLCE.

**RCLCE630-560** Ud REDUCCIÓN CIRCULAR CHAPA GALV. D=630/560mm MARCADO CE (material)
Precio: 166.6
Reducción circular con marcado CE de diámetro 630 a 560 mm fabricada en chapa de acero galvanizado, con bridas de cierre en los extremos de la reducción. Marca BRINNER modelo RCLCE.

**RCLCE710-560** Ud REDUCCIÓN CIRCULAR CHAPA GALV. D=710/560mm MARCADO CE (material)
Precio: 191.8
Reducción circular con marcado CE de diámetro 710 a 560 mm fabricada en chapa de acero galvanizado, con bridas de cierre en los extremos de la reducción. Marca BRINNER modelo RCLCE.

**RCLCE710-630** Ud REDUCCIÓN CIRCULAR CHAPA GALV. D=710/630mm MARCADO CE (material)
Precio: 191.89
Reducción circular con marcado CE de diámetro 710 a 630 mm fabricada en chapa de acero galvanizado, con bridas de cierre en los extremos de la reducción. Marca BRINNER modelo RCLCE.

**RCLCE800-630** Ud REDUCCIÓN CIRCULAR CHAPA GALV. D=800/630mm MARCADO CE (material)
Precio: 219.26
Reducción circular con marcado CE de diámetro 800 a 630 mm fabricada en chapa de acero galvanizado, con bridas de cierre en los extremos de la reducción. Marca BRINNER modelo RCLCE.

**RCLCE800-710** Ud REDUCCIÓN CIRCULAR CHAPA GALV. D=800/710mm MARCADO CE (material)
Precio: 221.47
Reducción circular con marcado CE de diámetro 800 a 710 mm fabricada en chapa de acero galvanizado, con bridas de cierre en los extremos de la reducción. Marca BRINNER modelo RCLCE.

**RCLCE900-710** Ud REDUCCIÓN CIRCULAR CHAPA GALV. D=900/710mm MARCADO CE (material)
Precio: 253.29
Reducción circular con marcado CE de diámetro 900 a 710 mm fabricada en chapa de acero galvanizado, con bridas de cierre en los extremos de la reducción. Marca BRINNER modelo RCLCE.

**RCLCE900-800** Ud REDUCCIÓN CIRCULAR CHAPA GALV. D=900/800mm MARCADO CE (material)
Precio: 252.82
Reducción circular con marcado CE de diámetro 900 a 800 mm fabricada en chapa de acero galvanizado, con bridas de cierre en los extremos de la reducción. Marca BRINNER modelo RCLCE.

#### TUBO HEL. AR TUBO HELICOIDAL ACERO GALVANIZADO AISLADO INTERIORMENTE (22/12/2023)

##### CIRC AISL 10 CONDUCTO CIRCULAR CHAPA GALV. AISLAMIENTO INTERIOR 10 mm (22/12/2023)

###### SRA10 TUBO HELICOIDAL CHAPA GALV. AISLAMIENTO INTERIOR 10 mm

**SRA10-250** ml TUBO HELICOIDAL CHAPA GALV. AISLAMIENTO INTERIOR 10mm D=250mm (material)
Precio: 210.55
Conducto circular diámetro 250 mm fabricado en chapa de acero galvanizado de espesor 0,6 mm, con aislamiento interior mediante espuma elastomérica de 10 mm de espesor. Marca BRINNER modelo SRA.

**SRA10-300** ml TUBO HELICOIDAL CHAPA GALV. AISLAMIENTO INTERIOR 10mm D=300mm (material)
Precio: 252.43
Conducto circular diámetro 300 mm fabricado en chapa de acero galvanizado de espesor 0,6 mm, con aislamiento interior mediante espuma elastomérica de 10 mm de espesor. Marca BRINNER modelo SRA.

**SRA10-315** ml TUBO HELICOIDAL CHAPA GALV. AISLAMIENTO INTERIOR 10mm D=315mm (material)
Precio: 265.13
Conducto circular diámetro 315 mm fabricado en chapa de acero galvanizado de espesor 0,6 mm, con aislamiento interior mediante espuma elastomérica de 10 mm de espesor. Marca BRINNER modelo SRA.

**SRA10-355** ml TUBO HELICOIDAL CHAPA GALV. AISLAMIENTO INTERIOR 10mm D=355mm (material)
Precio: 313.99
Conducto circular diámetro 355 mm fabricado en chapa de acero galvanizado de espesor 0,7 mm, con aislamiento interior mediante espuma elastomérica de 10 mm de espesor. Marca BRINNER modelo SRA.

**SRA10-400** ml TUBO HELICOIDAL CHAPA GALV. AISLAMIENTO INTERIOR 10mm D=400mm (material)
Precio: 353.51
Conducto circular diámetro 400 mm fabricado en chapa de acero galvanizado de espesor 0,7 mm, con aislamiento interior mediante espuma elastomérica de 10 mm de espesor. Marca BRINNER modelo SRA.

**SRA10-450** ml TUBO HELICOIDAL CHAPA GALV. AISLAMIENTO INTERIOR 10mm D=450mm (material)
Precio: 397.72
Conducto circular diámetro 450 mm fabricado en chapa de acero galvanizado de espesor 0,7 mm, con aislamiento interior mediante espuma elastomérica de 10 mm de espesor. Marca BRINNER modelo SRA.

**SRA10-500** ml TUBO HELICOIDAL CHAPA GALV. AISLAMIENTO INTERIOR 10mm D=500mm (material)
Precio: 441.85
Conducto circular diámetro 500 mm fabricado en chapa de acero galvanizado de espesor 0,7 mm, con aislamiento interior mediante espuma elastomérica de 10 mm de espesor. Marca BRINNER modelo SRA.

**SRA10-560** ml TUBO HELICOIDAL CHAPA GALV. AISLAMIENTO INTERIOR 10mm D=560mm (material)
Precio: 498.25
Conducto circular diámetro 560 mm fabricado en chapa de acero galvanizado de espesor 0,7 mm, con aislamiento interior mediante espuma elastomérica de 10 mm de espesor. Marca BRINNER modelo SRA.

**SRA10-630** ml TUBO HELICOIDAL CHAPA GALV. AISLAMIENTO INTERIOR 10mm D=630mm (material)
Precio: 585.39
Conducto circular diámetro 630 mm fabricado en chapa de acero galvanizado de espesor 0,8 mm, con aislamiento interior mediante espuma elastomérica de 10 mm de espesor. Marca BRINNER modelo SRA.

**SRA10-710** ml TUBO HELICOIDAL CHAPA GALV. AISLAMIENTO INTERIOR 10mm D=710mm (material)
Precio: 659.72
Conducto circular diámetro 710 mm fabricado en chapa de acero galvanizado de espesor 0,8 mm, con aislamiento interior mediante espuma elastomérica de 10 mm de espesor. Marca BRINNER modelo SRA.

**SRA10-800** ml TUBO HELICOIDAL CHAPA GALV. AISLAMIENTO INTERIOR 10mm D=800mm (material)
Precio: 743.35
Conducto circular diámetro 800 mm fabricado en chapa de acero galvanizado de espesor 0,8 mm, con aislamiento interior mediante espuma elastomérica de 10 mm de espesor. Marca BRINNER modelo SRA.

**SRA10-900** ml TUBO HELICOIDAL CHAPA GALV. AISLAMIENTO INTERIOR 10mm D=900mm (material)
Precio: 751
Conducto circular diámetro 900 mm fabricado en chapa de acero galvanizado de espesor 0,8 mm, con aislamiento interior mediante espuma elastomérica de 10 mm de espesor. Marca BRINNER modelo SRA.

**SRA10-1000** ml TUBO HELICOIDAL CHAPA GALV. AISLAMIENTO INTERIOR 10mm D=1000mm (material)
Precio: 909.75
Conducto circular diámetro 1000 mm fabricado en chapa de acero galvanizado de espesor 1 mm, con aislamiento interior mediante espuma elastomérica de 10 mm de espesor. Marca BRINNER modelo SRA.

**SRA10-1120** ml TUBO HELICOIDAL CHAPA GALV. AISLAMIENTO INTERIOR 10mm D=1120mm (material)
Precio: 1018.92
Conducto circular diámetro 1120 mm fabricado en chapa de acero galvanizado de espesor 1 mm, con aislamiento interior mediante espuma elastomérica de 10 mm de espesor. Marca BRINNER modelo SRA.

**SRA10-1250** ml TUBO HELICOIDAL CHAPA GALV. AISLAMIENTO INTERIOR 10mm D=1250mm (material)
Precio: 1137.19
Conducto circular diámetro 1250 mm fabricado en chapa de acero galvanizado de espesor 1,2 mm, con aislamiento interior mediante espuma elastomérica de 10 mm de espesor. Marca BRINNER modelo SRA.

###### BFA9010 CODO CIRCULAR 90º CHAPA GALV. AISLAMIENTO INTERIOR 10 mm (22/12/2023)

**BFA90250** Ud CODO CIRCULAR 90º CHAPA GALV. AISLAMIENTO INTERIOR 10mm D=250mm (material)
Precio: 79.47
Codo circular de 90º de diámetro 250 mm fabricado en chapa de acero galvanizado, con aislamiento interior mediante espuma elastomérica de 10 mm de espesor. Marca BRINNER modelo BFA90.

**BFA90300** Ud CODO CIRCULAR 90º CHAPA GALV. AISLAMIENTO INTERIOR 10mm D=300mm (material)
Precio: 95.49
Codo circular de 90º de diámetro 300 mm fabricado en chapa de acero galvanizado, con aislamiento interior mediante espuma elastomérica de 10 mm de espesor. Marca BRINNER modelo BFA90.

**BFA90315** Ud CODO CIRCULAR 90º CHAPA GALV. AISLAMIENTO INTERIOR 10mm D=315mm (material)
Precio: 101.95
Codo circular de 90º de diámetro 315 mm fabricado en chapa de acero galvanizado, con aislamiento interior mediante espuma elastomérica de 10 mm de espesor. Marca BRINNER modelo BFA90.

**BFA90355** Ud CODO CIRCULAR 90º CHAPA GALV. AISLAMIENTO INTERIOR 10mm D=355mm (material)
Precio: 119.85
Codo circular de 90º de diámetro 355 mm fabricado en chapa de acero galvanizado, con aislamiento interior mediante espuma elastomérica de 10 mm de espesor. Marca BRINNER modelo BFA90.

**BFA90400** Ud CODO CIRCULAR 90º CHAPA GALV. AISLAMIENTO INTERIOR 10mm D=400mm (material)
Precio: 150.21
Codo circular de 90º de diámetro 400 mm fabricado en chapa de acero galvanizado, con aislamiento interior mediante espuma elastomérica de 10 mm de espesor. Marca BRINNER modelo BFA90.

**BFA90450** Ud CODO CIRCULAR 90º CHAPA GALV. AISLAMIENTO INTERIOR 10mm D=450mm (material)
Precio: 179.27
Codo circular de 90º de diámetro 450 mm fabricado en chapa de acero galvanizado, con aislamiento interior mediante espuma elastomérica de 10 mm de espesor. Marca BRINNER modelo BFA90.

**BFA90500** Ud CODO CIRCULAR 90º CHAPA GALV. AISLAMIENTO INTERIOR 10mm D=500mm (material)
Precio: 210.14
Codo circular de 90º de diámetro 500 mm fabricado en chapa de acero galvanizado, con aislamiento interior mediante espuma elastomérica de 10 mm de espesor. Marca BRINNER modelo BFA90.

**BFA90560** Ud CODO CIRCULAR 90º CHAPA GALV. AISLAMIENTO INTERIOR 10mm D=560mm (material)
Precio: 250.52
Codo circular de 90º de diámetro 560 mm fabricado en chapa de acero galvanizado, con aislamiento interior mediante espuma elastomérica de 10 mm de espesor. Marca BRINNER modelo BFA90.

**BFA90630** Ud CODO CIRCULAR 90º CHAPA GALV. AISLAMIENTO INTERIOR 10mm D=630mm (material; 22/12/2023)
Precio: 298.64
Codo circular de 90º de diámetro 630 mm fabricado en chapa de acero galvanizado, con aislamiento interior mediante espuma elastomérica de 10 mm de espesor. Marca BRINNER modelo BFA90.

**BFA90710** Ud CODO CIRCULAR 90º CHAPA GALV. AISLAMIENTO INTERIOR 10mm D=710mm (material; 22/12/2023)
Precio: 419.85
Codo circular de 90º de diámetro 710 mm fabricado en chapa de acero galvanizado, con aislamiento interior mediante espuma elastomérica de 10 mm de espesor. Marca BRINNER modelo BFA90.

**BFA90800** Ud CODO CIRCULAR 90º CHAPA GALV. AISLAMIENTO INTERIOR 10mm D=800mm (material; 22/12/2023)
Precio: 550.83
Codo circular de 90º de diámetro 800 mm fabricado en chapa de acero galvanizado, con aislamiento interior mediante espuma elastomérica de 10 mm de espesor. Marca BRINNER modelo BFA90.

**BFA90900** Ud CODO CIRCULAR 90º CHAPA GALV. AISLAMIENTO INTERIOR 10mm D=900mm (material; 22/12/2023)
Precio: 660.58
Codo circular de 90º de diámetro 900 mm fabricado en chapa de acero galvanizado, con aislamiento interior mediante espuma elastomérica de 10 mm de espesor. Marca BRINNER modelo BFA90.

**BFA901000** Ud CODO CIRCULAR 90º CHAPA GALV. AISLAMIENTO INTERIOR 10mm D=1000mm (material; 22/12/2023)
Precio: 979.07
Codo circular de 90º de diámetro 1000 mm fabricado en chapa de acero galvanizado, con aislamiento interior mediante espuma elastomérica de 10 mm de espesor. Marca BRINNER modelo BFA90.

**BFA901120** Ud CODO CIRCULAR 90º CHAPA GALV. AISLAMIENTO INTERIOR 10mm D=1120mm (material; 22/12/2023)
Precio: 1215.5
Codo circular de 90º de diámetro 1120 mm fabricado en chapa de acero galvanizado, con aislamiento interior mediante espuma elastomérica de 10 mm de espesor. Marca BRINNER modelo BFA90.

**BFA901250** Ud CODO CIRCULAR 90º CHAPA GALV. AISLAMIENTO INTERIOR 10mm D=1250mm (material; 22/12/2023)
Precio: 1448.74
Codo circular de 90º de diámetro 1250 mm fabricado en chapa de acero galvanizado, con aislamiento interior mediante espuma elastomérica de 10 mm de espesor. Marca BRINNER modelo BFA90.

###### BFA4510 CODO CIRCULAR 45º CHAPA GALV. AISLAMIENTO INTERIOR 10 mm (22/12/2023)

**BFA45250** Ud CODO CIRCULAR 45º CHAPA GALV. AISLAMIENTO INTERIOR 10mm D=250mm (material)
Precio: 55.08
Codo circular de 45º de diámetro 250 mm fabricado en chapa de acero galvanizado, con aislamiento interior mediante espuma elastomérica de 10 mm de espesor. Marca BRINNER modelo BFA45.

**BFA45300** Ud CODO CIRCULAR 45º CHAPA GALV. AISLAMIENTO INTERIOR 10mm D=300mm (material)
Precio: 64.37
Codo circular de 45º de diámetro 300 mm fabricado en chapa de acero galvanizado, con aislamiento interior mediante espuma elastomérica de 10 mm de espesor. Marca BRINNER modelo BFA45.

**BFA45315** Ud CODO CIRCULAR 45º CHAPA GALV. AISLAMIENTO INTERIOR 10mm D=315mm (material)
Precio: 67.94
Codo circular de 45º de diámetro 315 mm fabricado en chapa de acero galvanizado, con aislamiento interior mediante espuma elastomérica de 10 mm de espesor. Marca BRINNER modelo BFA45.

**BFA45355** Ud CODO CIRCULAR 45º CHAPA GALV. AISLAMIENTO INTERIOR 10mm D=355mm (material)
Precio: 77.95
Codo circular de 45º de diámetro 355 mm fabricado en chapa de acero galvanizado, con aislamiento interior mediante espuma elastomérica de 10 mm de espesor. Marca BRINNER modelo BFA45.

**BFA45400** Ud CODO CIRCULAR 45º CHAPA GALV. AISLAMIENTO INTERIOR 10mm D=400mm (material)
Precio: 97.35
Codo circular de 45º de diámetro 400 mm fabricado en chapa de acero galvanizado, con aislamiento interior mediante espuma elastomérica de 10 mm de espesor. Marca BRINNER modelo BFA45.

**BFA45450** Ud CODO CIRCULAR 45º CHAPA GALV. AISLAMIENTO INTERIOR 10mm D=450mm (material)
Precio: 114.37
Codo circular de 45º de diámetro 450 mm fabricado en chapa de acero galvanizado, con aislamiento interior mediante espuma elastomérica de 10 mm de espesor. Marca BRINNER modelo BFA45.

**BFA45500** Ud CODO CIRCULAR 45º CHAPA GALV. AISLAMIENTO INTERIOR 10mm D=500mm (material)
Precio: 131.99
Codo circular de 45º de diámetro 500 mm fabricado en chapa de acero galvanizado, con aislamiento interior mediante espuma elastomérica de 10 mm de espesor. Marca BRINNER modelo BFA45.

**BFA45560** Ud CODO CIRCULAR 45º CHAPA GALV. AISLAMIENTO INTERIOR 10mm D=560mm (material)
Precio: 157.38
Codo circular de 45º de diámetro 560 mm fabricado en chapa de acero galvanizado, con aislamiento interior mediante espuma elastomérica de 10 mm de espesor. Marca BRINNER modelo BFA45.

**BFA45630** Ud CODO CIRCULAR 45º CHAPA GALV. AISLAMIENTO INTERIOR 10mm D=630mm (material)
Precio: 185.04
Codo circular de 45º de diámetro 630 mm fabricado en chapa de acero galvanizado, con aislamiento interior mediante espuma elastomérica de 10 mm de espesor. Marca BRINNER modelo BFA45.

**BFA45710** Ud CODO CIRCULAR 45º CHAPA GALV. AISLAMIENTO INTERIOR 10mm D=710mm (material; 22/12/2023)
Precio: 253.33
Codo circular de 45º de diámetro 710 mm fabricado en chapa de acero galvanizado, con aislamiento interior mediante espuma elastomérica de 10 mm de espesor. Marca BRINNER modelo BFA45.

**BFA45800** Ud CODO CIRCULAR 45º CHAPA GALV. AISLAMIENTO INTERIOR 10mm D=800mm (material; 22/12/2023)
Precio: 337.12
Codo circular de 45º de diámetro 800 mm fabricado en chapa de acero galvanizado, con aislamiento interior mediante espuma elastomérica de 10 mm de espesor. Marca BRINNER modelo BFA45.

**BFA45900** Ud CODO CIRCULAR 45º CHAPA GALV. AISLAMIENTO INTERIOR 10mm D=900mm (material; 22/12/2023)
Precio: 409.03
Codo circular de 45º de diámetro 900 mm fabricado en chapa de acero galvanizado, con aislamiento interior mediante espuma elastomérica de 10 mm de espesor. Marca BRINNER modelo BFA45.

**BFA451000** Ud CODO CIRCULAR 45º CHAPA GALV. AISLAMIENTO INTERIOR 10mm D=1000mm (material; 22/12/2023)
Precio: 576.34
Codo circular de 45º de diámetro 1000 mm fabricado en chapa de acero galvanizado, con aislamiento interior mediante espuma elastomérica de 10 mm de espesor. Marca BRINNER modelo BFA45.

**BFA451120** Ud CODO CIRCULAR 45º CHAPA GALV. AISLAMIENTO INTERIOR 10mm D=1120mm (material; 22/12/2023)
Precio: 710.01
Codo circular de 45º de diámetro 1120 mm fabricado en chapa de acero galvanizado, con aislamiento interior mediante espuma elastomérica de 10 mm de espesor. Marca BRINNER modelo BFA45.

**BFA451250** Ud CODO CIRCULAR 45º CHAPA GALV. AISLAMIENTO INTERIOR 10mm D=1250mm (material)
Precio: 831.89
Codo circular de 45º de diámetro 1250 mm fabricado en chapa de acero galvanizado, con aislamiento interior mediante espuma elastomérica de 10 mm de espesor. Marca BRINNER modelo BFA45.

###### TCA10 TE CIRCULAR A 90º CHAPA GALV. AISLAMIENTO INTERIOR 10 mm

**TCA250** Ud TE CIRCULAR A 90º CHAPA GALV. AISLAMIENTO INTERIOR 10mm D=250mm (material)
Precio: 90.3
Te circular a 90º de diámetro 250 mm fabricada en chapa de acero galvanizado, con aislamiento interior mediante espuma elastomérica de 10 mm de espesor. Marca BRINNER modelo TCA.

**TCA300** Ud TE CIRCULAR A 90º CHAPA GALV. AISLAMIENTO INTERIOR 10mm D=300mm (material)
Precio: 115.02
Te circular a 90º de diámetro 300 mm fabricada en chapa de acero galvanizado, con aislamiento interior mediante espuma elastomérica de 10 mm de espesor. Marca BRINNER modelo TCA.

**TCA315** Ud TE CIRCULAR A 90º CHAPA GALV. AISLAMIENTO INTERIOR 10mm D=315mm (material)
Precio: 122.83
Te circular a 90º de diámetro 315 mm fabricada en chapa de acero galvanizado, con aislamiento interior mediante espuma elastomérica de 10 mm de espesor. Marca BRINNER modelo TCA.

**TCA355** Ud TE CIRCULAR A 90º CHAPA GALV. AISLAMIENTO INTERIOR 10mm D=355mm (material)
Precio: 144.6
Te circular a 90º de diámetro 355 mm fabricada en chapa de acero galvanizado, con aislamiento interior mediante espuma elastomérica de 10 mm de espesor. Marca BRINNER modelo TCA.

**TCA400** Ud TE CIRCULAR A 90º CHAPA GALV. AISLAMIENTO INTERIOR 10mm D=400mm (material)
Precio: 182.96
Te circular a 90º de diámetro 400 mm fabricada en chapa de acero galvanizado, con aislamiento interior mediante espuma elastomérica de 10 mm de espesor. Marca BRINNER modelo TCA.

**TCA450** Ud TE CIRCULAR A 90º CHAPA GALV. AISLAMIENTO INTERIOR 10mm D=450mm (material)
Precio: 218.71
Te circular a 90º de diámetro 450 mm fabricada en chapa de acero galvanizado, con aislamiento interior mediante espuma elastomérica de 10 mm de espesor. Marca BRINNER modelo TCA.

**TCA500** Ud TE CIRCULAR A 90º CHAPA GALV. AISLAMIENTO INTERIOR 10mm D=500mm (material)
Precio: 254.34
Te circular a 90º de diámetro 500 mm fabricada en chapa de acero galvanizado, con aislamiento interior mediante espuma elastomérica de 10 mm de espesor. Marca BRINNER modelo TCA.

**TCA560** Ud TE CIRCULAR A 90º CHAPA GALV. AISLAMIENTO INTERIOR 10mm D=560mm (material)
Precio: 313.23
Te circular a 90º de diámetro 560 mm fabricada en chapa de acero galvanizado, con aislamiento interior mediante espuma elastomérica de 10 mm de espesor. Marca BRINNER modelo TCA.

**TCA630** Ud TE CIRCULAR A 90º CHAPA GALV. AISLAMIENTO INTERIOR 10mm D=630mm (material)
Precio: 372.23
Te circular a 90º de diámetro 630 mm fabricada en chapa de acero galvanizado, con aislamiento interior mediante espuma elastomérica de 10 mm de espesor. Marca BRINNER modelo TCA.

**TCA710** Ud TE CIRCULAR A 90º CHAPA GALV. AISLAMIENTO INTERIOR 10mm D=710mm (material)
Precio: 456.91
Te circular a 90º de diámetro 710 mm fabricada en chapa de acero galvanizado, con aislamiento interior mediante espuma elastomérica de 10 mm de espesor. Marca BRINNER modelo TCA.

**TCA800** Ud TE CIRCULAR A 90º CHAPA GALV. AISLAMIENTO INTERIOR 10mm D=800mm (material)
Precio: 548.86
Te circular a 90º de diámetro 800 mm fabricada en chapa de acero galvanizado, con aislamiento interior mediante espuma elastomérica de 10 mm de espesor. Marca BRINNER modelo TCA.

**TCA900** Ud TE CIRCULAR A 90º CHAPA GALV. AISLAMIENTO INTERIOR 10mm D=900mm (material)
Precio: 659.57
Te circular a 90º de diámetro 900 mm fabricada en chapa de acero galvanizado, con aislamiento interior mediante espuma elastomérica de 10 mm de espesor. Marca BRINNER modelo TCA.

**TCA1000** Ud TE CIRCULAR A 90º CHAPA GALV. AISLAMIENTO INTERIOR 10mm D=1000mm (material)
Precio: 836.75
Te circular a 90º de diámetro 1000 mm fabricada en chapa de acero galvanizado, con aislamiento interior mediante espuma elastomérica de 10 mm de espesor. Marca BRINNER modelo TCA.

**TCA1120** Ud TE CIRCULAR A 90º CHAPA GALV. AISLAMIENTO INTERIOR 10mm D=1120mm (material)
Precio: 1059.31
Te circular a 90º de diámetro 1120 mm fabricada en chapa de acero galvanizado, con aislamiento interior mediante espuma elastomérica de 10 mm de espesor. Marca BRINNER modelo TCA.

**TCA1250** Ud TE CIRCULAR A 90º CHAPA GALV. AISLAMIENTO INTERIOR 10mm D=1250mm (material)
Precio: 1287.68
Te circular a 90º de diámetro 1250 mm fabricada en chapa de acero galvanizado, con aislamiento interior mediante espuma elastomérica de 10 mm de espesor. Marca BRINNER modelo TCA.

###### NPA10 MANGUITO CIRCULAR CHAPA GALV. AISLAMIENTO INTERIOR 10 mm (22/12/2023)

**NPA250** Ud MANGUITO CIRCULAR CHAPA GALV. AISLAMIENTO INTERIOR 10mm D=250mm (material; 22/12/2023)
Precio: 15.49
Manguito circular diámetro 250 mm fabricado en chapa de acero galvanizado, con aislamiento interior mediante espuma elastomérica de 10 mm de espesor. Marca BRINNER modelo NPA.

**NPA300** Ud MANGUITO CIRCULAR CHAPA GALV. AISLAMIENTO INTERIOR 10mm D=300mm (material; 22/12/2023)
Precio: 18
Manguito circular diámetro 300 mm fabricado en chapa de acero galvanizado, con aislamiento interior mediante espuma elastomérica de 10 mm de espesor. Marca BRINNER modelo NPA.

**NPA315** Ud MANGUITO CIRCULAR CHAPA GALV. AISLAMIENTO INTERIOR 10mm D=315mm (material; 22/12/2023)
Precio: 18.9
Manguito circular diámetro 315 mm fabricado en chapa de acero galvanizado, con aislamiento interior mediante espuma elastomérica de 10 mm de espesor. Marca BRINNER modelo NPA.

**NPA355** Ud MANGUITO CIRCULAR CHAPA GALV. AISLAMIENTO INTERIOR 10mm D=355mm (material; 22/12/2023)
Precio: 23.96
Manguito circular diámetro 355 mm fabricado en chapa de acero galvanizado, con aislamiento interior mediante espuma elastomérica de 10 mm de espesor. Marca BRINNER modelo NPA.

**NPA400** Ud MANGUITO CIRCULAR CHAPA GALV. AISLAMIENTO INTERIOR 10mm D=400mm (material)
Precio: 27.56
Manguito circular diámetro 400 mm fabricado en chapa de acero galvanizado, con aislamiento interior mediante espuma elastomérica de 10 mm de espesor. Marca BRINNER modelo NPA.

**NPA450** Ud MANGUITO CIRCULAR CHAPA GALV. AISLAMIENTO INTERIOR 10mm D=450mm (material)
Precio: 30.12
Manguito circular diámetro 450 mm fabricado en chapa de acero galvanizado, con aislamiento interior mediante espuma elastomérica de 10 mm de espesor. Marca BRINNER modelo NPA.

**NPA500** Ud MANGUITO CIRCULAR CHAPA GALV. AISLAMIENTO INTERIOR 10mm D=500mm (material)
Precio: 33.65
Manguito circular diámetro 500 mm fabricado en chapa de acero galvanizado, con aislamiento interior mediante espuma elastomérica de 10 mm de espesor. Marca BRINNER modelo NPA.

**NPA560** Ud MANGUITO CIRCULAR CHAPA GALV. AISLAMIENTO INTERIOR 10mm D=560mm (material)
Precio: 39.47
Manguito circular diámetro 560 mm fabricado en chapa de acero galvanizado, con aislamiento interior mediante espuma elastomérica de 10 mm de espesor. Marca BRINNER modelo NPA.

**NPA630** Ud MANGUITO CIRCULAR CHAPA GALV. AISLAMIENTO INTERIOR 10mm D=630mm (material)
Precio: 44.17
Manguito circular diámetro 630 mm fabricado en chapa de acero galvanizado, con aislamiento interior mediante espuma elastomérica de 10 mm de espesor. Marca BRINNER modelo NPA.

**NPA710** Ud MANGUITO CIRCULAR CHAPA GALV. AISLAMIENTO INTERIOR 10mm D=710mm (material; 22/12/2023)
Precio: 61.07
Manguito circular diámetro 710 mm fabricado en chapa de acero galvanizado, con aislamiento interior mediante espuma elastomérica de 10 mm de espesor. Marca BRINNER modelo NPA.

**NPA800** Ud MANGUITO CIRCULAR CHAPA GALV. AISLAMIENTO INTERIOR 10mm D=800mm (material; 22/12/2023)
Precio: 67.55
Manguito circular diámetro 800 mm fabricado en chapa de acero galvanizado, con aislamiento interior mediante espuma elastomérica de 10 mm de espesor. Marca BRINNER modelo NPA.

**NPA900** Ud MANGUITO CIRCULAR CHAPA GALV. AISLAMIENTO INTERIOR 10mm D=900mm (material; 22/12/2023)
Precio: 75.48
Manguito circular diámetro 900 mm fabricado en chapa de acero galvanizado, con aislamiento interior mediante espuma elastomérica de 10 mm de espesor. Marca BRINNER modelo NPA.

**NPA1000** Ud MANGUITO CIRCULAR CHAPA GALV. AISLAMIENTO INTERIOR 10mm D=1000mm (material; 22/12/2023)
Precio: 101.37
Manguito circular diámetro 1000 mm fabricado en chapa de acero galvanizado, con aislamiento interior mediante espuma elastomérica de 10 mm de espesor. Marca BRINNER modelo NPA.

**NPA1120** Ud MANGUITO CIRCULAR CHAPA GALV. AISLAMIENTO INTERIOR 10mm D=1120mm (material; 22/12/2023)
Precio: 119.89
Manguito circular diámetro 1120 mm fabricado en chapa de acero galvanizado, con aislamiento interior mediante espuma elastomérica de 10 mm de espesor. Marca BRINNER modelo NPA.

**NPA1250** Ud MANGUITO CIRCULAR CHAPA GALV. AISLAMIENTO INTERIOR 10mm D=1250mm (material; 22/12/2023)
Precio: 135.3
Manguito circular diámetro 1250 mm fabricado en chapa de acero galvanizado, con aislamiento interior mediante espuma elastomérica de 10 mm de espesor. Marca BRINNER modelo NPA.

###### ESA10 TAPA CIRCULAR CHAPA GALV. AISLAMIENTO INTERIOR 10 mm (22/12/2023)

**ESA250** Ud TAPA CIRCULAR CHAPA GALV. AISLAMIENTO INTERIOR 10mm D=250mm (material; 22/12/2023)
Precio: 24.32
Tapa circular diámetro 250 mm fabricada en chapa de acero galvanizado, con aislamiento interior mediante espuma elastomérica de 10 mm de espesor. Marca BRINNER modelo ESA.

**ESA300** Ud TAPA CIRCULAR CHAPA GALV. AISLAMIENTO INTERIOR 10mm D=300mm (material)
Precio: 26.84
Tapa circular diámetro 300 mm fabricada en chapa de acero galvanizado, con aislamiento interior mediante espuma elastomérica de 10 mm de espesor. Marca BRINNER modelo ESA.

**ESA315** Ud TAPA CIRCULAR CHAPA GALV. AISLAMIENTO INTERIOR 10mm D=315mm (material)
Precio: 27.98
Tapa circular diámetro 315 mm fabricada en chapa de acero galvanizado, con aislamiento interior mediante espuma elastomérica de 10 mm de espesor. Marca BRINNER modelo ESA.

**ESA355** Ud TAPA CIRCULAR CHAPA GALV. AISLAMIENTO INTERIOR 10mm D=355mm (material)
Precio: 31.24
Tapa circular diámetro 355 mm fabricada en chapa de acero galvanizado, con aislamiento interior mediante espuma elastomérica de 10 mm de espesor. Marca BRINNER modelo ESA.

**ESA400** Ud TAPA CIRCULAR CHAPA GALV. AISLAMIENTO INTERIOR 10mm D=400mm (material)
Precio: 38.42
Tapa circular diámetro 400 mm fabricada en chapa de acero galvanizado, con aislamiento interior mediante espuma elastomérica de 10 mm de espesor. Marca BRINNER modelo ESA.

**ESA450** Ud TAPA CIRCULAR CHAPA GALV. AISLAMIENTO INTERIOR 10mm D=450mm (material)
Precio: 43.79
Tapa circular diámetro 450 mm fabricada en chapa de acero galvanizado, con aislamiento interior mediante espuma elastomérica de 10 mm de espesor. Marca BRINNER modelo ESA.

**ESA500** Ud TAPA CIRCULAR CHAPA GALV. AISLAMIENTO INTERIOR 10mm D=500mm (material)
Precio: 56.02
Tapa circular diámetro 500 mm fabricada en chapa de acero galvanizado, con aislamiento interior mediante espuma elastomérica de 10 mm de espesor. Marca BRINNER modelo ESA.

**ESA560** Ud TAPA CIRCULAR CHAPA GALV. AISLAMIENTO INTERIOR 10mm D=560mm (material)
Precio: 63.67
Tapa circular diámetro 560 mm fabricada en chapa de acero galvanizado, con aislamiento interior mediante espuma elastomérica de 10 mm de espesor. Marca BRINNER modelo ESA.

**ESA630** Ud TAPA CIRCULAR CHAPA GALV. AISLAMIENTO INTERIOR 10mm D=630mm (material)
Precio: 73.48
Tapa circular diámetro 630 mm fabricada en chapa de acero galvanizado, con aislamiento interior mediante espuma elastomérica de 10 mm de espesor. Marca BRINNER modelo ESA.

**ESA710** Ud TAPA CIRCULAR CHAPA GALV. AISLAMIENTO INTERIOR 10mm D=710mm (material)
Precio: 93.88
Tapa circular diámetro 710 mm fabricada en chapa de acero galvanizado, con aislamiento interior mediante espuma elastomérica de 10 mm de espesor. Marca BRINNER modelo ESA.

**ESA800** Ud TAPA CIRCULAR CHAPA GALV. AISLAMIENTO INTERIOR 10mm D=800mm (material)
Precio: 113.72
Tapa circular diámetro 800 mm fabricada en chapa de acero galvanizado, con aislamiento interior mediante espuma elastomérica de 10 mm de espesor. Marca BRINNER modelo ESA.

**ESA900** Ud TAPA CIRCULAR CHAPA GALV. AISLAMIENTO INTERIOR 10mm D=900mm (material)
Precio: 137.31
Tapa circular diámetro 900 mm fabricada en chapa de acero galvanizado, con aislamiento interior mediante espuma elastomérica de 10 mm de espesor. Marca BRINNER modelo ESA.

**ESA1000** Ud TAPA CIRCULAR CHAPA GALV. AISLAMIENTO INTERIOR 10mm D=1000mm (material)
Precio: 176.08
Tapa circular diámetro 1000 mm fabricada en chapa de acero galvanizado, con aislamiento interior mediante espuma elastomérica de 10 mm de espesor. Marca BRINNER modelo ESA.

**ESA1120** Ud TAPA CIRCULAR CHAPA GALV. AISLAMIENTO INTERIOR 10mm D=1120mm (material)
Precio: 218.71
Tapa circular diámetro 1120 mm fabricada en chapa de acero galvanizado, con aislamiento interior mediante espuma elastomérica de 10 mm de espesor. Marca BRINNER modelo ESA.

**ESA1250** Ud TAPA CIRCULAR CHAPA GALV. AISLAMIENTO INTERIOR 10mm D=1250mm (material)
Precio: 261.41
Tapa circular diámetro 1250 mm fabricada en chapa de acero galvanizado, con aislamiento interior mediante espuma elastomérica de 10 mm de espesor. Marca BRINNER modelo ESA.

###### RCLA10 REDUCCIÓN CIRCULAR CHAPA GALV. AISLAMIENTO INTERIOR 10 mm (22/12/2023)

**RCLA300-250** Ud REDUCCIÓN CIRCULAR CHAPA GALV. AISLAMIENTO INT. 10mm D=300/250mm (material)
Precio: 55.02
Reducción circular de diámetro 300 a 250 mm fabricada en chapa de acero galvanizado, con aislamiento interior mediante espuma elastomérica de 10 mm de espesor. Marca BRINNER modelo RCLA.

**RCLA315-250** Ud REDUCCIÓN CIRCULAR CHAPA GALV. AISLAMIENTO INT. 10mm D=315/250mm (material)
Precio: 62.39
Reducción circular de diámetro 315 a 250 mm fabricada en chapa de acero galvanizado, con aislamiento interior mediante espuma elastomérica de 10 mm de espesor. Marca BRINNER modelo RCLA.

**RCLA355-250** Ud REDUCCIÓN CIRCULAR CHAPA GALV. AISLAMIENTO INT. 10mm D=355/250mm (material; 22/12/2023)
Precio: 73.97
Reducción circular de diámetro 355 a 250 mm fabricada en chapa de acero galvanizado, con aislamiento interior mediante espuma elastomérica de 10 mm de espesor. Marca BRINNER modelo RCLA.

**RCLA355-300** Ud REDUCCIÓN CIRCULAR CHAPA GALV. AISLAMIENTO INT. 10mm D=355/300mm (material; 22/12/2023)
Precio: 72.06
Reducción circular de diámetro 355 a 300 mm fabricada en chapa de acero galvanizado, con aislamiento interior mediante espuma elastomérica de 10 mm de espesor. Marca BRINNER modelo RCLA.

**RCLA355-315** Ud REDUCCIÓN CIRCULAR CHAPA GALV. AISLAMIENTO INT. 10mm D=355/315mm (material; 22/12/2023)
Precio: 71.11
Reducción circular de diámetro 355 a 315 mm fabricada en chapa de acero galvanizado, con aislamiento interior mediante espuma elastomérica de 10 mm de espesor. Marca BRINNER modelo RCLA.

**RCLA400-315** Ud REDUCCIÓN CIRCULAR CHAPA GALV. AISLAMIENTO INT. 10mm D=400/315mm (material)
Precio: 90.76
Reducción circular de diámetro 400 a 315 mm fabricada en chapa de acero galvanizado, con aislamiento interior mediante espuma elastomérica de 10 mm de espesor. Marca BRINNER modelo RCLA.

**RCLA400-355** Ud REDUCCIÓN CIRCULAR CHAPA GALV. AISLAMIENTO INT. 10mm D=400/355mm (material)
Precio: 90.31
Reducción circular de diámetro 400 a 355 mm fabricada en chapa de acero galvanizado, con aislamiento interior mediante espuma elastomérica de 10 mm de espesor. Marca BRINNER modelo RCLA.

**RCLA450-315** Ud REDUCCIÓN CIRCULAR CHAPA GALV. AISLAMIENTO INT. 10mm D=450/315mm (material)
Precio: 110.16
Reducción circular de diámetro 450 a 315 mm fabricada en chapa de acero galvanizado, con aislamiento interior mediante espuma elastomérica de 10 mm de espesor. Marca BRINNER modelo RCLA.

**RCLA450-355** Ud REDUCCIÓN CIRCULAR CHAPA GALV. AISLAMIENTO INT. 10mm D=450/355mm (material)
Precio: 107.16
Reducción circular de diámetro 450 a 355 mm fabricada en chapa de acero galvanizado, con aislamiento interior mediante espuma elastomérica de 10 mm de espesor. Marca BRINNER modelo RCLA.

**RCLA450-400** Ud REDUCCIÓN CIRCULAR CHAPA GALV. AISLAMIENTO INT. 10mm D=450/400mm (material)
Precio: 105.09
Reducción circular de diámetro 450 a 400 mm fabricada en chapa de acero galvanizado, con aislamiento interior mediante espuma elastomérica de 10 mm de espesor. Marca BRINNER modelo RCLA.

**RCLA500-355** Ud REDUCCIÓN CIRCULAR CHAPA GALV. AISLAMIENTO INT. 10mm D=500/355mm (material)
Precio: 127.92
Reducción circular de diámetro 500 a 355 mm fabricada en chapa de acero galvanizado, con aislamiento interior mediante espuma elastomérica de 10 mm de espesor. Marca BRINNER modelo RCLA.

**RCLA500-400** Ud REDUCCIÓN CIRCULAR CHAPA GALV. AISLAMIENTO INT. 10mm D=500/400mm (material)
Precio: 126.88
Reducción circular de diámetro 500 a 400 mm fabricada en chapa de acero galvanizado, con aislamiento interior mediante espuma elastomérica de 10 mm de espesor. Marca BRINNER modelo RCLA.

**RCLA500-450** Ud REDUCCIÓN CIRCULAR CHAPA GALV. AISLAMIENTO INT. 10mm D=500/450mm (material)
Precio: 121.04
Reducción circular de diámetro 500 a 450 mm fabricada en chapa de acero galvanizado, con aislamiento interior mediante espuma elastomérica de 10 mm de espesor. Marca BRINNER modelo RCLA.

**RCLA560-400** Ud REDUCCIÓN CIRCULAR CHAPA GALV. AISLAMIENTO INT. 10mm D=560/400mm (material)
Precio: 161.55
Reducción circular de diámetro 560 a 400 mm fabricada en chapa de acero galvanizado, con aislamiento interior mediante espuma elastomérica de 10 mm de espesor. Marca BRINNER modelo RCLA.

**RCLA560-450** Ud REDUCCIÓN CIRCULAR CHAPA GALV. AISLAMIENTO INT. 10mm D=560/450mm (material)
Precio: 156.83
Reducción circular de diámetro 560 a 450 mm fabricada en chapa de acero galvanizado, con aislamiento interior mediante espuma elastomérica de 10 mm de espesor. Marca BRINNER modelo RCLA.

**RCLA560-500** Ud REDUCCIÓN CIRCULAR CHAPA GALV. AISLAMIENTO INT. 10mm D=560/500mm (material)
Precio: 150.55
Reducción circular de diámetro 560 a 500 mm fabricada en chapa de acero galvanizado, con aislamiento interior mediante espuma elastomérica de 10 mm de espesor. Marca BRINNER modelo RCLA.

**RCLA630-450** Ud REDUCCIÓN CIRCULAR CHAPA GALV. AISLAMIENTO INT. 10mm D=630/450mm (material)
Precio: 192.16
Reducción circular de diámetro 630 a 450 mm fabricada en chapa de acero galvanizado, con aislamiento interior mediante espuma elastomérica de 10 mm de espesor. Marca BRINNER modelo RCLA.

**RCLA630-500** Ud REDUCCIÓN CIRCULAR CHAPA GALV. AISLAMIENTO INT. 10mm D=630/500mm (material)
Precio: 186.99
Reducción circular de diámetro 630 a 500 mm fabricada en chapa de acero galvanizado, con aislamiento interior mediante espuma elastomérica de 10 mm de espesor. Marca BRINNER modelo RCLA.

**RCLA630-560** Ud REDUCCIÓN CIRCULAR CHAPA GALV. AISLAMIENTO INT. 10mm D=630/560mm (material)
Precio: 178.85
Reducción circular de diámetro 630 a 560 mm fabricada en chapa de acero galvanizado, con aislamiento interior mediante espuma elastomérica de 10 mm de espesor. Marca BRINNER modelo RCLA.

**RCLA710-500** Ud REDUCCIÓN CIRCULAR CHAPA GALV. AISLAMIENTO INT. 10mm D=710/500mm (material)
Precio: 243.11
Reducción circular de diámetro 710 a 500 mm fabricada en chapa de acero galvanizado, con aislamiento interior mediante espuma elastomérica de 10 mm de espesor. Marca BRINNER modelo RCLA.

**RCLA710-560** Ud REDUCCIÓN CIRCULAR CHAPA GALV. AISLAMIENTO INT. 10mm D=710/560mm (material)
Precio: 235.61
Reducción circular de diámetro 710 a 560 mm fabricada en chapa de acero galvanizado, con aislamiento interior mediante espuma elastomérica de 10 mm de espesor. Marca BRINNER modelo RCLA.

**RCLA710-630** Ud REDUCCIÓN CIRCULAR CHAPA GALV. AISLAMIENTO INT. 10mm D=710/630mm (material)
Precio: 224.13
Reducción circular de diámetro 710 a 630 mm fabricada en chapa de acero galvanizado, con aislamiento interior mediante espuma elastomérica de 10 mm de espesor. Marca BRINNER modelo RCLA.

**RCLA800-560** Ud REDUCCIÓN CIRCULAR CHAPA GALV. AISLAMIENTO INT. 10mm D=800/560mm (material)
Precio: 291.82
Reducción circular de diámetro 800 a 560 mm fabricada en chapa de acero galvanizado, con aislamiento interior mediante espuma elastomérica de 10 mm de espesor. Marca BRINNER modelo RCLA.

**RCLA800-630** Ud REDUCCIÓN CIRCULAR CHAPA GALV. AISLAMIENTO INT. 10mm D=800/630mm (material)
Precio: 282.53
Reducción circular de diámetro 800 a 630 mm fabricada en chapa de acero galvanizado, con aislamiento interior mediante espuma elastomérica de 10 mm de espesor. Marca BRINNER modelo RCLA.

**RCLA800-710** Ud REDUCCIÓN CIRCULAR CHAPA GALV. AISLAMIENTO INT. 10mm D=800/710mm (material)
Precio: 273.29
Reducción circular de diámetro 800 a 710 mm fabricada en chapa de acero galvanizado, con aislamiento interior mediante espuma elastomérica de 10 mm de espesor. Marca BRINNER modelo RCLA.

**RCLA900-630** Ud REDUCCIÓN CIRCULAR CHAPA GALV. AISLAMIENTO INT. 10mm D=900/630mm (material; 22/12/2023)
Precio: 352.94
Reducción circular de diámetro 900 a 630 mm fabricada en chapa de acero galvanizado, con aislamiento interior mediante espuma elastomérica de 10 mm de espesor. Marca BRINNER modelo RCLA.

**RCLA900-710** Ud REDUCCIÓN CIRCULAR CHAPA GALV. AISLAMIENTO INT. 10mm D=900/710mm (material)
Precio: 344.84
Reducción circular de diámetro 900 a 710 mm fabricada en chapa de acero galvanizado, con aislamiento interior mediante espuma elastomérica de 10 mm de espesor. Marca BRINNER modelo RCLA.

**RCLA900-800** Ud REDUCCIÓN CIRCULAR CHAPA GALV. AISLAMIENTO INT. 10mm D=900/800mm (material)
Precio: 326.55
Reducción circular de diámetro 900 a 800 mm fabricada en chapa de acero galvanizado, con aislamiento interior mediante espuma elastomérica de 10 mm de espesor. Marca BRINNER modelo RCLA.

**RCLA1000-710** Ud REDUCCIÓN CIRCULAR CHAPA GALV. AISLAMIENTO INT. 10mm D=1000/710 (material)
Precio: 467.5
Reducción circular de diámetro 1000 a 710 mm fabricada en chapa de acero galvanizado, con aislamiento interior mediante espuma elastomérica de 10 mm de espesor. Marca BRINNER modelo RCLA.

**RCLA1000-800** Ud REDUCCIÓN CIRCULAR CHAPA GALV. AISLAMIENTO INT. 10mm D=1000/800 (material)
Precio: 450.77
Reducción circular de diámetro 1000 a 800 mm fabricada en chapa de acero galvanizado, con aislamiento interior mediante espuma elastomérica de 10 mm de espesor. Marca BRINNER modelo RCLA.

**RCLA1000-900** Ud REDUCCIÓN CIRCULAR CHAPA GALV. AISLAMIENTO INT. 10mm D=1000/900 (material)
Precio: 422.61
Reducción circular de diámetro 1000 a 900 mm fabricada en chapa de acero galvanizado, con aislamiento interior mediante espuma elastomérica de 10 mm de espesor. Marca BRINNER modelo RCLA.

**RCLA1120-800** Ud REDUCCIÓN CIRCULAR CHAPA GALV. AISLAMIENTO INT. 10mm D=1120/800 (material)
Precio: 585.28
Reducción circular de diámetro 1120 a 800 mm fabricada en chapa de acero galvanizado, con aislamiento interior mediante espuma elastomérica de 10 mm de espesor. Marca BRINNER modelo RCLA.

**RCLA1120-900** Ud REDUCCIÓN CIRCULAR CHAPA GALV. AISLAMIENTO INT. 10mm D=1120/900 (material)
Precio: 569.58
Reducción circular de diámetro 1120 a 900 mm fabricada en chapa de acero galvanizado, con aislamiento interior mediante espuma elastomérica de 10 mm de espesor. Marca BRINNER modelo RCLA.

**RCLA1120-1000** Ud REDUCCIÓN CIRCULAR CHAPA GALV. AISLAMIENTO INT. 10mm D=1120/1000 (material)
Precio: 543.35
Reducción circular de diámetro 1120 a 1000 mm fabricada en chapa de acero galvanizado, con aislamiento interior mediante espuma elastomérica de 10 mm de espesor. Marca BRINNER modelo RCLA.

**RCLA1250-900** Ud REDUCCIÓN CIRCULAR CHAPA GALV. AISLAMIENTO INT. 10mm D=1250/900 (material)
Precio: 695.55
Reducción circular de diámetro 1250 a 900 mm fabricada en chapa de acero galvanizado, con aislamiento interior mediante espuma elastomérica de 10 mm de espesor. Marca BRINNER modelo RCLA.

**RCLA1250-1000** Ud REDUCCIÓN CIRCULAR CHAPA GALV. AISLAMIENTO INT. 10mm D=1250/1000 (material)
Precio: 676.42
Reducción circular de diámetro 1250 a 1000 mm fabricada en chapa de acero galvanizado, con aislamiento interior mediante espuma elastomérica de 10 mm de espesor. Marca BRINNER modelo RCLA.

##### CIRC AISL 20 CONDUCTO CIRCULAR CHAPA GALV. AISLAMIENTO INTERIOR 20 mm (22/12/2023)

###### SRA20 TUBO HELICOIDAL CHAPA GALV. AISLAMIENTO INTERIOR 20 mm

**SRA20-400** ml TUBO HELICOIDAL CHAPA GALV. AISLAMIENTO INTERIOR 20mm D=400mm (material)
Precio: 448.62
Conducto circular diámetro 400 mm fabricado en chapa de acero galvanizado de espesor 0,7 mm, con aislamiento interior mediante espuma elastomérica de 20 mm de espesor. Marca BRINNER modelo SRA.

**SRA20-450** ml TUBO HELICOIDAL CHAPA GALV. AISLAMIENTO INTERIOR 20mm D=450mm (material)
Precio: 504.72
Conducto circular diámetro 450 mm fabricado en chapa de acero galvanizado de espesor 0,7 mm, con aislamiento interior mediante espuma elastomérica de 20 mm de espesor. Marca BRINNER modelo SRA.

**SRA20-500** ml TUBO HELICOIDAL CHAPA GALV. AISLAMIENTO INTERIOR 20mm D=500mm (material)
Precio: 560.73
Conducto circular diámetro 500 mm fabricado en chapa de acero galvanizado de espesor 0,7 mm, con aislamiento interior mediante espuma elastomérica de 20 mm de espesor. Marca BRINNER modelo SRA.

**SRA20-560** ml TUBO HELICOIDAL CHAPA GALV. AISLAMIENTO INTERIOR 20mm D=560mm (material)
Precio: 631.4
Conducto circular diámetro 560 mm fabricado en chapa de acero galvanizado de espesor 0,7 mm, con aislamiento interior mediante espuma elastomérica de 20 mm de espesor. Marca BRINNER modelo SRA.

**SRA20-630** ml TUBO HELICOIDAL CHAPA GALV. AISLAMIENTO INTERIOR 20mm D=630mm (material)
Precio: 735.18
Conducto circular diámetro 630 mm fabricado en chapa de acero galvanizado de espesor 0,8 mm, con aislamiento interior mediante espuma elastomérica de 20 mm de espesor. Marca BRINNER modelo SRA.

**SRA20-710** ml TUBO HELICOIDAL CHAPA GALV. AISLAMIENTO INTERIOR 20mm D=710mm (material)
Precio: 828.54
Conducto circular diámetro 710 mm fabricado en chapa de acero galvanizado de espesor 0,8 mm, con aislamiento interior mediante espuma elastomérica de 20 mm de espesor. Marca BRINNER modelo SRA.

**SRA20-800** ml TUBO HELICOIDAL CHAPA GALV. AISLAMIENTO INTERIOR 20mm D=800mm (material)
Precio: 933.56
Conducto circular diámetro 800 mm fabricado en chapa de acero galvanizado de espesor 0,8 mm, con aislamiento interior mediante espuma elastomérica de 20 mm de espesor. Marca BRINNER modelo SRA.

**SRA20-900** ml TUBO HELICOIDAL CHAPA GALV. AISLAMIENTO INTERIOR 20mm D=900mm (material)
Precio: 913.29
Conducto circular diámetro 900 mm fabricado en chapa de acero galvanizado de espesor 0,8 mm, con aislamiento interior mediante espuma elastomérica de 20 mm de espesor. Marca BRINNER modelo SRA.

**SRA20-1000** ml TUBO HELICOIDAL CHAPA GALV. AISLAMIENTO INTERIOR 20mm D=1000mm (material)
Precio: 1090.08
Conducto circular diámetro 1000 mm fabricado en chapa de acero galvanizado de espesor 1 mm, con aislamiento interior mediante espuma elastomérica de 20 mm de espesor. Marca BRINNER modelo SRA.

**SRA20-1120** ml TUBO HELICOIDAL CHAPA GALV. AISLAMIENTO INTERIOR 20mm D=1120mm (material)
Precio: 1220.88
Conducto circular diámetro 1120 mm fabricado en chapa de acero galvanizado de espesor 1 mm, con aislamiento interior mediante espuma elastomérica de 20 mm de espesor. Marca BRINNER modelo SRA.

**SRA20-1250** ml TUBO HELICOIDAL CHAPA GALV. AISLAMIENTO INTERIOR 20mm D=1250mm (material)
Precio: 1362.59
Conducto circular diámetro 1250 mm fabricado en chapa de acero galvanizado de espesor 1,2 mm, con aislamiento interior mediante espuma elastomérica de 20 mm de espesor. Marca BRINNER modelo SRA.

###### BFA9020 CODO CIRCULAR 90º CHAPA GALV. AISLAMIENTO INTERIOR 20 mm (22/12/2023)

**BFA2090400** Ud CODO CIRCULAR 90º CHAPA GALV. AISLAMIENTO INTERIOR 20mm D=400mm (material; 22/12/2023)
Precio: 182.68
Codo circular de 90º de diámetro 400 mm fabricado en chapa de acero galvanizado, con aislamiento interior mediante espuma elastomérica de 20 mm de espesor. Marca BRINNER modelo BFA90.

**BFA2090450** Ud CODO CIRCULAR 90º CHAPA GALV. AISLAMIENTO INTERIOR 20mm D=450mm (material; 22/12/2023)
Precio: 220.05
Codo circular de 90º de diámetro 450 mm fabricado en chapa de acero galvanizado, con aislamiento interior mediante espuma elastomérica de 20 mm de espesor. Marca BRINNER modelo BFA90.

**BFA2090500** Ud CODO CIRCULAR 90º CHAPA GALV. AISLAMIENTO INTERIOR 20mm D=500mm (material; 22/12/2023)
Precio: 259.28
Codo circular de 90º de diámetro 500 mm fabricado en chapa de acero galvanizado, con aislamiento interior mediante espuma elastomérica de 20 mm de espesor. Marca BRINNER modelo BFA90.

**BFA2090560** Ud CODO CIRCULAR 90º CHAPA GALV. AISLAMIENTO INTERIOR 20mm D=560mm (material; 22/12/2023)
Precio: 312.46
Codo circular de 90º de diámetro 560 mm fabricado en chapa de acero galvanizado, con aislamiento interior mediante espuma elastomérica de 20 mm de espesor. Marca BRINNER modelo BFA90.

**BFA2090630** Ud CODO CIRCULAR 90º CHAPA GALV. AISLAMIENTO INTERIOR 20mm D=630mm (material; 22/12/2023)
Precio: 376.88
Codo circular de 90º de diámetro 630 mm fabricado en chapa de acero galvanizado, con aislamiento interior mediante espuma elastomérica de 20 mm de espesor. Marca BRINNER modelo BFA90.

**BFA2090710** Ud CODO CIRCULAR 90º CHAPA GALV. AISLAMIENTO INTERIOR 20mm D=710mm (material; 22/12/2023)
Precio: 530.86
Codo circular de 90º de diámetro 710 mm fabricado en chapa de acero galvanizado, con aislamiento interior mediante espuma elastomérica de 20 mm de espesor. Marca BRINNER modelo BFA90.

**BFA2090800** Ud CODO CIRCULAR 90º CHAPA GALV. AISLAMIENTO INTERIOR 20mm D=800mm (material; 22/12/2023)
Precio: 688.18
Codo circular de 90º de diámetro 800 mm fabricado en chapa de acero galvanizado, con aislamiento interior mediante espuma elastomérica de 20 mm de espesor. Marca BRINNER modelo BFA90.

**BFA2090900** Ud CODO CIRCULAR 90º CHAPA GALV. AISLAMIENTO INTERIOR 20mm D=900mm (material; 22/12/2023)
Precio: 830.59
Codo circular de 90º de diámetro 900 mm fabricado en chapa de acero galvanizado, con aislamiento interior mediante espuma elastomérica de 20 mm de espesor. Marca BRINNER modelo BFA90.

**BFA20901000** Ud CODO CIRCULAR 90º CHAPA GALV. AISLAMIENTO INTERIOR 20mm D=1000mm (material; 22/12/2023)
Precio: 1195.81
Codo circular de 90º de diámetro 1000 mm fabricado en chapa de acero galvanizado, con aislamiento interior mediante espuma elastomérica de 20 mm de espesor. Marca BRINNER modelo BFA90.

**BFA20901120** Ud CODO CIRCULAR 90º CHAPA GALV. AISLAMIENTO INTERIOR 20mm D=1120mm (material; 22/12/2023)
Precio: 1481.42
Codo circular de 90º de diámetro 1120 mm fabricado en chapa de acero galvanizado, con aislamiento interior mediante espuma elastomérica de 20 mm de espesor. Marca BRINNER modelo BFA90.

**BFA20901250** Ud CODO CIRCULAR 90º CHAPA GALV. AISLAMIENTO INTERIOR 20mm D=1250mm (material; 22/12/2023)
Precio: 1774.37
Codo circular de 90º de diámetro 1250 mm fabricado en chapa de acero galvanizado, con aislamiento interior mediante espuma elastomérica de 20 mm de espesor. Marca BRINNER modelo BFA90.

###### BFA4520 CODO CIRCULAR 45º CHAPA GALV. AISLAMIENTO INTERIOR 20 mm (22/12/2023)

**BFA2045400** Ud CODO CIRCULAR 45º CHAPA GALV. AISLAMIENTO INTERIOR 20mm D=400mm (material; 22/12/2023)
Precio: 114.39
Codo circular de 45º de diámetro 400 mm fabricado en chapa de acero galvanizado, con aislamiento interior mediante espuma elastomérica de 20 mm de espesor. Marca BRINNER modelo BFA45.

**BFA2045450** Ud CODO CIRCULAR 45º CHAPA GALV. AISLAMIENTO INTERIOR 20mm D=450mm (material; 22/12/2023)
Precio: 135.46
Codo circular de 45º de diámetro 450 mm fabricado en chapa de acero galvanizado, con aislamiento interior mediante espuma elastomérica de 20 mm de espesor. Marca BRINNER modelo BFA45.

**BFA2045500** Ud CODO CIRCULAR 45º CHAPA GALV. AISLAMIENTO INTERIOR 20mm D=500mm (material; 22/12/2023)
Precio: 157.13
Codo circular de 45º de diámetro 500 mm fabricado en chapa de acero galvanizado, con aislamiento interior mediante espuma elastomérica de 20 mm de espesor. Marca BRINNER modelo BFA45.

**BFA2045560** Ud CODO CIRCULAR 45º CHAPA GALV. AISLAMIENTO INTERIOR 20mm D=560mm (material; 22/12/2023)
Precio: 187.57
Codo circular de 45º de diámetro 560 mm fabricado en chapa de acero galvanizado, con aislamiento interior mediante espuma elastomérica de 20 mm de espesor. Marca BRINNER modelo BFA45.

**BFA2045630** Ud CODO CIRCULAR 45º CHAPA GALV. AISLAMIENTO INTERIOR 20mm D=630mm (material; 22/12/2023)
Precio: 221.8
Codo circular de 45º de diámetro 630 mm fabricado en chapa de acero galvanizado, con aislamiento interior mediante espuma elastomérica de 20 mm de espesor. Marca BRINNER modelo BFA45.

**BFA2045710** Ud CODO CIRCULAR 45º CHAPA GALV. AISLAMIENTO INTERIOR 20mm D=710mm (material; 22/12/2023)
Precio: 305.37
Codo circular de 45º de diámetro 710 mm fabricado en chapa de acero galvanizado, con aislamiento interior mediante espuma elastomérica de 20 mm de espesor. Marca BRINNER modelo BFA45.

**BFA2045800** Ud CODO CIRCULAR 45º CHAPA GALV. AISLAMIENTO INTERIOR 20mm D=800mm (material; 22/12/2023)
Precio: 402.34
Codo circular de 45º de diámetro 800 mm fabricado en chapa de acero galvanizado, con aislamiento interior mediante espuma elastomérica de 20 mm de espesor. Marca BRINNER modelo BFA45.

**BFA2045900** Ud CODO CIRCULAR 45º CHAPA GALV. AISLAMIENTO INTERIOR 20mm D=900mm (material; 22/12/2023)
Precio: 489.83
Codo circular de 45º de diámetro 900 mm fabricado en chapa de acero galvanizado, con aislamiento interior mediante espuma elastomérica de 20 mm de espesor. Marca BRINNER modelo BFA45.

**BFA20451000** Ud CODO CIRCULAR 45º CHAPA GALV. AISLAMIENTO INTERIOR 20mm D=1000mm (material; 22/12/2023)
Precio: 677.69
Codo circular de 45º de diámetro 1000 mm fabricado en chapa de acero galvanizado, con aislamiento interior mediante espuma elastomérica de 20 mm de espesor. Marca BRINNER modelo BFA45.

**BFA20451120** Ud CODO CIRCULAR 45º CHAPA GALV. AISLAMIENTO INTERIOR 20mm D=1120mm (material; 22/12/2023)
Precio: 827.36
Codo circular de 45º de diámetro 1120 mm fabricado en chapa de acero galvanizado, con aislamiento interior mediante espuma elastomérica de 20 mm de espesor. Marca BRINNER modelo BFA45.

**BFA20451250** Ud CODO CIRCULAR 45º CHAPA GALV. AISLAMIENTO INTERIOR 20mm D=1250mm (material; 22/12/2023)
Precio: 972.51
Codo circular de 45º de diámetro 1250 mm fabricado en chapa de acero galvanizado, con aislamiento interior mediante espuma elastomérica de 20 mm de espesor. Marca BRINNER modelo BFA45.

###### TCA20 TE CIRCULAR A 90º CHAPA GALV. AISLAMIENTO INTERIOR 20 mm

**TCA20400** Ud TE CIRCULAR A 90º CHAPA GALV. AISLAMIENTO INTERIOR 20mm D=400mm (material)
Precio: 213.55
Te circular a 90º de diámetro 400 mm fabricada en chapa de acero galvanizado, con aislamiento interior mediante espuma elastomérica de 20 mm de espesor. Marca BRINNER modelo TCA.

**TCA20450** Ud TE CIRCULAR A 90º CHAPA GALV. AISLAMIENTO INTERIOR 20mm D=450mm (material)
Precio: 256.39
Te circular a 90º de diámetro 450 mm fabricada en chapa de acero galvanizado, con aislamiento interior mediante espuma elastomérica de 20 mm de espesor. Marca BRINNER modelo TCA.

**TCA20500** Ud TE CIRCULAR A 90º CHAPA GALV. AISLAMIENTO INTERIOR 20mm D=500mm (material)
Precio: 299.08
Te circular a 90º de diámetro 500 mm fabricada en chapa de acero galvanizado, con aislamiento interior mediante espuma elastomérica de 20 mm de espesor. Marca BRINNER modelo TCA.

**TCA20560** Ud TE CIRCULAR A 90º CHAPA GALV. AISLAMIENTO INTERIOR 20mm D=560mm (material)
Precio: 367.21
Te circular a 90º de diámetro 560 mm fabricada en chapa de acero galvanizado, con aislamiento interior mediante espuma elastomérica de 20 mm de espesor. Marca BRINNER modelo TCA.

**TCA20630** Ud TE CIRCULAR A 90º CHAPA GALV. AISLAMIENTO INTERIOR 20mm D=630mm (material)
Precio: 437.99
Te circular a 90º de diámetro 630 mm fabricada en chapa de acero galvanizado, con aislamiento interior mediante espuma elastomérica de 20 mm de espesor. Marca BRINNER modelo TCA.

**TCA20710** Ud TE CIRCULAR A 90º CHAPA GALV. AISLAMIENTO INTERIOR 20mm D=710mm (material)
Precio: 537.49
Te circular a 90º de diámetro 710 mm fabricada en chapa de acero galvanizado, con aislamiento interior mediante espuma elastomérica de 20 mm de espesor. Marca BRINNER modelo TCA.

**TCA20800** Ud TE CIRCULAR A 90º CHAPA GALV. AISLAMIENTO INTERIOR 20mm D=800mm (material)
Precio: 647.98
Te circular a 90º de diámetro 800 mm fabricada en chapa de acero galvanizado, con aislamiento interior mediante espuma elastomérica de 20 mm de espesor. Marca BRINNER modelo TCA.

**TCA20900** Ud TE CIRCULAR A 90º CHAPA GALV. AISLAMIENTO INTERIOR 20mm D=900mm (material)
Precio: 781.36
Te circular a 90º de diámetro 900 mm fabricada en chapa de acero galvanizado, con aislamiento interior mediante espuma elastomérica de 20 mm de espesor. Marca BRINNER modelo TCA.

**TCA201000** Ud TE CIRCULAR A 90º CHAPA GALV. AISLAMIENTO INTERIOR 20mm D=1000mm (material)
Precio: 986.07
Te circular a 90º de diámetro 1000 mm fabricada en chapa de acero galvanizado, con aislamiento interior mediante espuma elastomérica de 20 mm de espesor. Marca BRINNER modelo TCA.

**TCA201120** Ud TE CIRCULAR A 90º CHAPA GALV. AISLAMIENTO INTERIOR 20mm D=1120mm (material)
Precio: 1243.38
Te circular a 90º de diámetro 1120 mm fabricada en chapa de acero galvanizado, con aislamiento interior mediante espuma elastomérica de 20 mm de espesor. Marca BRINNER modelo TCA.

**TCA201250** Ud TE CIRCULAR A 90º CHAPA GALV. AISLAMIENTO INTERIOR 20mm D=1250mm (material)
Precio: 1516.52
Te circular a 90º de diámetro 1250 mm fabricada en chapa de acero galvanizado, con aislamiento interior mediante espuma elastomérica de 20 mm de espesor. Marca BRINNER modelo TCA.

###### NPA20 MANGUITO CIRCULAR CHAPA GALV. AISLAMIENTO INTERIOR 20 mm (22/12/2023)

**NPA20400** Ud MANGUITO CIRCULAR CHAPA GALV. AISLAMIENTO INTERIOR 20mm D=400mm (material; 22/12/2023)
Precio: 34.13
Manguito circular diámetro 400 mm fabricado en chapa de acero galvanizado, con aislamiento interior mediante espuma elastomérica de 20 mm de espesor. Marca BRINNER modelo NPA.

**NPA20450** Ud MANGUITO CIRCULAR CHAPA GALV. AISLAMIENTO INTERIOR 20mm D=450mm (material; 22/12/2023)
Precio: 37.63
Manguito circular diámetro 450 mm fabricado en chapa de acero galvanizado, con aislamiento interior mediante espuma elastomérica de 20 mm de espesor. Marca BRINNER modelo NPA.

**NPA20500** Ud MANGUITO CIRCULAR CHAPA GALV. AISLAMIENTO INTERIOR 20mm D=500mm (material; 22/12/2023)
Precio: 41.97
Manguito circular diámetro 500 mm fabricado en chapa de acero galvanizado, con aislamiento interior mediante espuma elastomérica de 20 mm de espesor. Marca BRINNER modelo NPA.

**NPA20560** Ud MANGUITO CIRCULAR CHAPA GALV. AISLAMIENTO INTERIOR 20mm D=560mm (material; 22/12/2023)
Precio: 48.56
Manguito circular diámetro 560 mm fabricado en chapa de acero galvanizado, con aislamiento interior mediante espuma elastomérica de 20 mm de espesor. Marca BRINNER modelo NPA.

**NPA20630** Ud MANGUITO CIRCULAR CHAPA GALV. AISLAMIENTO INTERIOR 20mm D=630mm (material; 22/12/2023)
Precio: 54.42
Manguito circular diámetro 630 mm fabricado en chapa de acero galvanizado, con aislamiento interior mediante espuma elastomérica de 20 mm de espesor. Marca BRINNER modelo NPA.

**NPA20710** Ud MANGUITO CIRCULAR CHAPA GALV. AISLAMIENTO INTERIOR 20mm D=710mm (material; 22/12/2023)
Precio: 76.74
Manguito circular diámetro 710 mm fabricado en chapa de acero galvanizado, con aislamiento interior mediante espuma elastomérica de 20 mm de espesor. Marca BRINNER modelo NPA.

**NPA20800** Ud MANGUITO CIRCULAR CHAPA GALV. AISLAMIENTO INTERIOR 20mm D=800mm (material; 22/12/2023)
Precio: 85.21
Manguito circular diámetro 800 mm fabricado en chapa de acero galvanizado, con aislamiento interior mediante espuma elastomérica de 20 mm de espesor. Marca BRINNER modelo NPA.

**NPA20900** Ud MANGUITO CIRCULAR CHAPA GALV. AISLAMIENTO INTERIOR 20mm D=900mm (material; 22/12/2023)
Precio: 95.34
Manguito circular diámetro 900 mm fabricado en chapa de acero galvanizado, con aislamiento interior mediante espuma elastomérica de 20 mm de espesor. Marca BRINNER modelo NPA.

**NPA201000** Ud MANGUITO CIRCULAR CHAPA GALV. AISLAMIENTO INTERIOR 20mm D=1000mm (material; 22/12/2023)
Precio: 126.95
Manguito circular diámetro 1000 mm fabricado en chapa de acero galvanizado, con aislamiento interior mediante espuma elastomérica de 20 mm de espesor. Marca BRINNER modelo NPA.

**NPA201120** Ud MANGUITO CIRCULAR CHAPA GALV. AISLAMIENTO INTERIOR 20mm D=1120mm (material; 22/12/2023)
Precio: 148.54
Manguito circular diámetro 1120 mm fabricado en chapa de acero galvanizado, con aislamiento interior mediante espuma elastomérica de 20 mm de espesor. Marca BRINNER modelo NPA.

**NPA201250** Ud MANGUITO CIRCULAR CHAPA GALV. AISLAMIENTO INTERIOR 20mm D=1250mm (material; 22/12/2023)
Precio: 167.28
Manguito circular diámetro 1250 mm fabricado en chapa de acero galvanizado, con aislamiento interior mediante espuma elastomérica de 20 mm de espesor. Marca BRINNER modelo NPA.

###### ESA20 TAPA CIRCULAR CHAPA GALV. AISLAMIENTO INTERIOR 20 mm

**ESA20400** Ud TAPA CIRCULAR CHAPA GALV. AISLAMIENTO INTERIOR 20mm D=400mm (material)
Precio: 44.92
Tapa circular diámetro 400 mm fabricada en chapa de acero galvanizado, con aislamiento interior mediante espuma elastomérica de 20 mm de espesor. Marca BRINNER modelo ESA.

**ESA20450** Ud TAPA CIRCULAR CHAPA GALV. AISLAMIENTO INTERIOR 20mm D=450mm (material)
Precio: 51.64
Tapa circular diámetro 450 mm fabricada en chapa de acero galvanizado, con aislamiento interior mediante espuma elastomérica de 20 mm de espesor. Marca BRINNER modelo ESA.

**ESA20500** Ud TAPA CIRCULAR CHAPA GALV. AISLAMIENTO INTERIOR 20mm D=500mm (material)
Precio: 65.36
Tapa circular diámetro 500 mm fabricada en chapa de acero galvanizado, con aislamiento interior mediante espuma elastomérica de 20 mm de espesor. Marca BRINNER modelo ESA.

**ESA20560** Ud TAPA CIRCULAR CHAPA GALV. AISLAMIENTO INTERIOR 20mm D=560mm (material)
Precio: 74.95
Tapa circular diámetro 560 mm fabricada en chapa de acero galvanizado, con aislamiento interior mediante espuma elastomérica de 20 mm de espesor. Marca BRINNER modelo ESA.

**ESA20630** Ud TAPA CIRCULAR CHAPA GALV. AISLAMIENTO INTERIOR 20mm D=630mm (material)
Precio: 87.24
Tapa circular diámetro 630 mm fabricada en chapa de acero galvanizado, con aislamiento interior mediante espuma elastomérica de 20 mm de espesor. Marca BRINNER modelo ESA.

**ESA20710** Ud TAPA CIRCULAR CHAPA GALV. AISLAMIENTO INTERIOR 20mm D=710mm (material)
Precio: 112.13
Tapa circular diámetro 710 mm fabricada en chapa de acero galvanizado, con aislamiento interior mediante espuma elastomérica de 20 mm de espesor. Marca BRINNER modelo ESA.

**ESA20800** Ud TAPA CIRCULAR CHAPA GALV. AISLAMIENTO INTERIOR 20mm D=800mm (material)
Precio: 136.04
Tapa circular diámetro 800 mm fabricada en chapa de acero galvanizado, con aislamiento interior mediante espuma elastomérica de 20 mm de espesor. Marca BRINNER modelo ESA.

**ESA20900** Ud TAPA CIRCULAR CHAPA GALV. AISLAMIENTO INTERIOR 20mm D=900mm (material)
Precio: 164.61
Tapa circular diámetro 900 mm fabricada en chapa de acero galvanizado, con aislamiento interior mediante espuma elastomérica de 20 mm de espesor. Marca BRINNER modelo ESA.

**ESA201000** Ud TAPA CIRCULAR CHAPA GALV. AISLAMIENTO INTERIOR 20mm D=1000mm (material)
Precio: 210.19
Tapa circular diámetro 1000 mm fabricada en chapa de acero galvanizado, con aislamiento interior mediante espuma elastomérica de 20 mm de espesor. Marca BRINNER modelo ESA.

**ESA201120** Ud TAPA CIRCULAR CHAPA GALV. AISLAMIENTO INTERIOR 20mm D=1120mm (material)
Precio: 260.19
Tapa circular diámetro 1120 mm fabricada en chapa de acero galvanizado, con aislamiento interior mediante espuma elastomérica de 20 mm de espesor. Marca BRINNER modelo ESA.

**ESA201250** Ud TAPA CIRCULAR CHAPA GALV. AISLAMIENTO INTERIOR 20mm D=1250mm (material)
Precio: 311.66
Tapa circular diámetro 1250 mm fabricada en chapa de acero galvanizado, con aislamiento interior mediante espuma elastomérica de 20 mm de espesor. Marca BRINNER modelo ESA.

###### RCLA20 REDUCCIÓN CIRCULAR CHAPA GALV. AISLAMIENTO INTERIOR 20 mm (22/12/2023)

**RCLA20450-400** Ud REDUCCIÓN CIRCULAR CHAPA GALV. AISLAMIENTO INT. 20mm D=450/400mm (material; 22/12/2023)
Precio: 123.74
Reducción circular de diámetro 450 a 400 mm fabricada en chapa de acero galvanizado, con aislamiento interior mediante espuma elastomérica de 20 mm de espesor. Marca BRINNER modelo RCLA.

**RCLA20500-400** Ud REDUCCIÓN CIRCULAR CHAPA GALV. AISLAMIENTO INT. 20mm D=500/400mm (material; 22/12/2023)
Precio: 152.49
Reducción circular de diámetro 500 a 400 mm fabricada en chapa de acero galvanizado, con aislamiento interior mediante espuma elastomérica de 20 mm de espesor. Marca BRINNER modelo RCLA.

**RCLA20500-450** Ud REDUCCIÓN CIRCULAR CHAPA GALV. AISLAMIENTO INT. 20mm D=500/450mm (material; 22/12/2023)
Precio: 144.62
Reducción circular de diámetro 500 a 450 mm fabricada en chapa de acero galvanizado, con aislamiento interior mediante espuma elastomérica de 20 mm de espesor. Marca BRINNER modelo RCLA.

**RCLA20560-400** Ud REDUCCIÓN CIRCULAR CHAPA GALV. AISLAMIENTO INT. 20mm D=560/400mm (material; 22/12/2023)
Precio: 192.4
Reducción circular de diámetro 560 a 400 mm fabricada en chapa de acero galvanizado, con aislamiento interior mediante espuma elastomérica de 20 mm de espesor. Marca BRINNER modelo RCLA.

**RCLA20560-450** Ud REDUCCIÓN CIRCULAR CHAPA GALV. AISLAMIENTO INT. 20mm D=560/450mm (material; 22/12/2023)
Precio: 187.15
Reducción circular de diámetro 560 a 450 mm fabricada en chapa de acero galvanizado, con aislamiento interior mediante espuma elastomérica de 20 mm de espesor. Marca BRINNER modelo RCLA.

**RCLA20560-500** Ud REDUCCIÓN CIRCULAR CHAPA GALV. AISLAMIENTO INT. 20mm D=560/500mm (material; 22/12/2023)
Precio: 179.28
Reducción circular de diámetro 560 a 500 mm fabricada en chapa de acero galvanizado, con aislamiento interior mediante espuma elastomérica de 20 mm de espesor. Marca BRINNER modelo RCLA.

**RCLA20630-450** Ud REDUCCIÓN CIRCULAR CHAPA GALV. AISLAMIENTO INT. 20mm D=630/450mm (material; 22/12/2023)
Precio: 232.67
Reducción circular de diámetro 630 a 450 mm fabricada en chapa de acero galvanizado, con aislamiento interior mediante espuma elastomérica de 20 mm de espesor. Marca BRINNER modelo RCLA.

**RCLA20630-500** Ud REDUCCIÓN CIRCULAR CHAPA GALV. AISLAMIENTO INT. 20mm D=630/500mm (material)
Precio: 218.18
Reducción circular de diámetro 630 a 500 mm fabricada en chapa de acero galvanizado, con aislamiento interior mediante espuma elastomérica de 20 mm de espesor. Marca BRINNER modelo RCLA.

**RCLA20630-560** Ud REDUCCIÓN CIRCULAR CHAPA GALV. AISLAMIENTO INT. 20mm D=630/560mm (material; 22/12/2023)
Precio: 214.3
Reducción circular de diámetro 630 a 560 mm fabricada en chapa de acero galvanizado, con aislamiento interior mediante espuma elastomérica de 20 mm de espesor. Marca BRINNER modelo RCLA.

**RCLA20710-500** Ud REDUCCIÓN CIRCULAR CHAPA GALV. AISLAMIENTO INT. 20mm D=710/500mm (material; 22/12/2023)
Precio: 289.7
Reducción circular de diámetro 710 a 500 mm fabricada en chapa de acero galvanizado, con aislamiento interior mediante espuma elastomérica de 20 mm de espesor. Marca BRINNER modelo RCLA.

**RCLA20710-560** Ud REDUCCIÓN CIRCULAR CHAPA GALV. AISLAMIENTO INT. 20mm D=710/560mm (material; 22/12/2023)
Precio: 278.89
Reducción circular de diámetro 710 a 560 mm fabricada en chapa de acero galvanizado, con aislamiento interior mediante espuma elastomérica de 20 mm de espesor. Marca BRINNER modelo RCLA.

**RCLA20710-630** Ud REDUCCIÓN CIRCULAR CHAPA GALV. AISLAMIENTO INT. 20mm D=710/630mm (material; 22/12/2023)
Precio: 264.02
Reducción circular de diámetro 710 a 630 mm fabricada en chapa de acero galvanizado, con aislamiento interior mediante espuma elastomérica de 20 mm de espesor. Marca BRINNER modelo RCLA.

**RCLA20800-560** Ud REDUCCIÓN CIRCULAR CHAPA GALV. AISLAMIENTO INT. 20mm D=800/560mm (material; 22/12/2023)
Precio: 347.65
Reducción circular de diámetro 800 a 560 mm fabricada en chapa de acero galvanizado, con aislamiento interior mediante espuma elastomérica de 20 mm de espesor. Marca BRINNER modelo RCLA.

**RCLA20800-630** Ud REDUCCIÓN CIRCULAR CHAPA GALV. AISLAMIENTO INT. 20mm D=800/630mm (material; 22/12/2023)
Precio: 338.19
Reducción circular de diámetro 800 a 630 mm fabricada en chapa de acero galvanizado, con aislamiento interior mediante espuma elastomérica de 20 mm de espesor. Marca BRINNER modelo RCLA.

**RCLA20800-710** Ud REDUCCIÓN CIRCULAR CHAPA GALV. AISLAMIENTO INT. 20mm D=800/710mm (material)
Precio: 320.22
Reducción circular de diámetro 800 a 710 mm fabricada en chapa de acero galvanizado, con aislamiento interior mediante espuma elastomérica de 20 mm de espesor. Marca BRINNER modelo RCLA.

**RCLA20900-630** Ud REDUCCIÓN CIRCULAR CHAPA GALV. AISLAMIENTO INT. 20mm D=900/630mm (material; 22/12/2023)
Precio: 437.56
Reducción circular de diámetro 900 a 630 mm fabricada en chapa de acero galvanizado, con aislamiento interior mediante espuma elastomérica de 20 mm de espesor. Marca BRINNER modelo RCLA.

**RCLA20900-710** Ud REDUCCIÓN CIRCULAR CHAPA GALV. AISLAMIENTO INT. 20mm D=900/710mm (material; 22/12/2023)
Precio: 420
Reducción circular de diámetro 900 a 710 mm fabricada en chapa de acero galvanizado, con aislamiento interior mediante espuma elastomérica de 20 mm de espesor. Marca BRINNER modelo RCLA.

**RCLA20900-800** Ud REDUCCIÓN CIRCULAR CHAPA GALV. AISLAMIENTO INT. 20mm D=900/800mm (material; 22/12/2023)
Precio: 394.32
Reducción circular de diámetro 900 a 800 mm fabricada en chapa de acero galvanizado, con aislamiento interior mediante espuma elastomérica de 20 mm de espesor. Marca BRINNER modelo RCLA.

**RCLA201000-71** Ud REDUCCIÓN CIRCULAR CHAPA GALV. AISLAMIENTO INT. 20mm D=1000/710 (material)
Precio: 549.31
Reducción circular de diámetro 1000 a 710 mm fabricada en chapa de acero galvanizado, con aislamiento interior mediante espuma elastomérica de 20 mm de espesor. Marca BRINNER modelo RCLA.

**RCLA201000-80** Ud REDUCCIÓN CIRCULAR CHAPA GALV. AISLAMIENTO INT. 20mm D=1000/800 (material)
Precio: 528.62
Reducción circular de diámetro 1000 a 800 mm fabricada en chapa de acero galvanizado, con aislamiento interior mediante espuma elastomérica de 20 mm de espesor. Marca BRINNER modelo RCLA.

**RCLA201000-90** Ud REDUCCIÓN CIRCULAR CHAPA GALV. AISLAMIENTO INT. 20mm D=1000/900 (material)
Precio: 493.79
Reducción circular de diámetro 1000 a 900 mm fabricada en chapa de acero galvanizado, con aislamiento interior mediante espuma elastomérica de 20 mm de espesor. Marca BRINNER modelo RCLA.

**RCLA201120-80** Ud REDUCCIÓN CIRCULAR CHAPA GALV. AISLAMIENTO INT. 20mm D=1120/800 (material)
Precio: 684.96
Reducción circular de diámetro 1120 a 800 mm fabricada en chapa de acero galvanizado, con aislamiento interior mediante espuma elastomérica de 20 mm de espesor. Marca BRINNER modelo RCLA.

**RCLA201120-90** Ud REDUCCIÓN CIRCULAR CHAPA GALV. AISLAMIENTO INT. 20mm D=1120/900 (material)
Precio: 665.78
Reducción circular de diámetro 1120 a 900 mm fabricada en chapa de acero galvanizado, con aislamiento interior mediante espuma elastomérica de 20 mm de espesor. Marca BRINNER modelo RCLA.

**RCLA201120-10** Ud REDUCCIÓN CIRCULAR CHAPA GALV. AISLAMIENTO INT. 20mm D=1120/1000 (material)
Precio: 633.72
Reducción circular de diámetro 1120 a 1000 mm fabricada en chapa de acero galvanizado, con aislamiento interior mediante espuma elastomérica de 20 mm de espesor. Marca BRINNER modelo RCLA.

**RCLA201250-90** Ud REDUCCIÓN CIRCULAR CHAPA GALV. AISLAMIENTO INT. 20mm D=1250/900 (material)
Precio: 816.2
Reducción circular de diámetro 1250 a 900 mm fabricada en chapa de acero galvanizado, con aislamiento interior mediante espuma elastomérica de 20 mm de espesor. Marca BRINNER modelo RCLA.

**RCLA201250-10** Ud REDUCCIÓN CIRCULAR CHAPA GALV. AISLAMIENTO INT. 20mm D=1250/1000 (material)
Precio: 792.83
Reducción circular de diámetro 1250 a 1000 mm fabricada en chapa de acero galvanizado, con aislamiento interior mediante espuma elastomérica de 20 mm de espesor. Marca BRINNER modelo RCLA.

##### CIRC AISL 30 CONDUCTO CIRCULAR CHAPA GALV. AISLAMIENTO INTERIOR 30 mm (22/12/2023)

###### SRA30 TUBO HELICOIDAL CHAPA GALV. AISLAMIENTO INTERIOR 30 mm

**SRA30-400** ml TUBO HELICOIDAL CHAPA GALV. AISLAMIENTO INTERIOR 30mm D=400mm (material)
Precio: 568.67
Conducto circular diámetro 400 mm fabricado en chapa de acero galvanizado de espesor 0,7 mm, con aislamiento interior mediante espuma elastomérica de 30 mm de espesor. Marca BRINNER modelo SRA.

**SRA30-450** ml TUBO HELICOIDAL CHAPA GALV. AISLAMIENTO INTERIOR 30mm D=450mm (material)
Precio: 639.78
Conducto circular diámetro 450 mm fabricado en chapa de acero galvanizado de espesor 0,7 mm, con aislamiento interior mediante espuma elastomérica de 30 mm de espesor. Marca BRINNER modelo SRA.

**SRA30-500** ml TUBO HELICOIDAL CHAPA GALV. AISLAMIENTO INTERIOR 30mm D=500mm (material)
Precio: 710.8
Conducto circular diámetro 500 mm fabricado en chapa de acero galvanizado de espesor 0,7 mm, con aislamiento interior mediante espuma elastomérica de 30 mm de espesor. Marca BRINNER modelo SRA.

**SRA30-560** ml TUBO HELICOIDAL CHAPA GALV. AISLAMIENTO INTERIOR 30mm D=560mm (material)
Precio: 799.48
Conducto circular diámetro 560 mm fabricado en chapa de acero galvanizado de espesor 0,7 mm, con aislamiento interior mediante espuma elastomérica de 30 mm de espesor. Marca BRINNER modelo SRA.

**SRA30-630** ml TUBO HELICOIDAL CHAPA GALV. AISLAMIENTO INTERIOR 30mm D=630mm (material)
Precio: 924.27
Conducto circular diámetro 630 mm fabricado en chapa de acero galvanizado de espesor 0,8 mm, con aislamiento interior mediante espuma elastomérica de 30 mm de espesor. Marca BRINNER modelo SRA.

**SRA30-710** ml TUBO HELICOIDAL CHAPA GALV. AISLAMIENTO INTERIOR 30mm D=710mm (material)
Precio: 1041.64
Conducto circular diámetro 710 mm fabricado en chapa de acero galvanizado de espesor 0,8 mm, con aislamiento interior mediante espuma elastomérica de 30 mm de espesor. Marca BRINNER modelo SRA.

**SRA30-800** ml TUBO HELICOIDAL CHAPA GALV. AISLAMIENTO INTERIOR 30mm D=800mm (material)
Precio: 1173.68
Conducto circular diámetro 800 mm fabricado en chapa de acero galvanizado de espesor 0,8 mm, con aislamiento interior mediante espuma elastomérica de 30 mm de espesor. Marca BRINNER modelo SRA.

**SRA30-900** ml TUBO HELICOIDAL CHAPA GALV. AISLAMIENTO INTERIOR 30mm D=900mm (material)
Precio: 1172.82
Conducto circular diámetro 900 mm fabricado en chapa de acero galvanizado de espesor 0,8 mm, con aislamiento interior mediante espuma elastomérica de 30 mm de espesor. Marca BRINNER modelo SRA.

**SRA30-1000** ml TUBO HELICOIDAL CHAPA GALV. AISLAMIENTO INTERIOR 30mm D=1000mm (material)
Precio: 1378.45
Conducto circular diámetro 1000 mm fabricado en chapa de acero galvanizado de espesor 1 mm, con aislamiento interior mediante espuma elastomérica de 30 mm de espesor. Marca BRINNER modelo SRA.

**SRA30-1120** ml TUBO HELICOIDAL CHAPA GALV. AISLAMIENTO INTERIOR 30mm D=1120mm (material)
Precio: 1543.86
Conducto circular diámetro 1120 mm fabricado en chapa de acero galvanizado de espesor 1 mm, con aislamiento interior mediante espuma elastomérica de 30 mm de espesor. Marca BRINNER modelo SRA.

**SRA30-1250** ml TUBO HELICOIDAL CHAPA GALV. AISLAMIENTO INTERIOR 30mm D=1250mm (material)
Precio: 1723.06
Conducto circular diámetro 1250 mm fabricado en chapa de acero galvanizado de espesor 1,2 mm, con aislamiento interior mediante espuma elastomérica de 30 mm de espesor. Marca BRINNER modelo SRA.

###### BFA9030 CODO CIRCULAR 90º CHAPA GALV. AISLAMIENTO INTERIOR 30 mm (22/12/2023)

**BFA3090400** Ud CODO CIRCULAR 90º CHAPA GALV. AISLAMIENTO INTERIOR 30mm D=400mm (material)
Precio: 218.68
Codo circular de 90º de diámetro 400 mm fabricado en chapa de acero galvanizado, con aislamiento interior mediante espuma elastomérica de 30 mm de espesor. Marca BRINNER modelo BFA90.

**BFA3090450** Ud CODO CIRCULAR 90º CHAPA GALV. AISLAMIENTO INTERIOR 30mm D=450mm (material)
Precio: 263.34
Codo circular de 90º de diámetro 450 mm fabricado en chapa de acero galvanizado, con aislamiento interior mediante espuma elastomérica de 30 mm de espesor. Marca BRINNER modelo BFA90.

**BFA3090500** Ud CODO CIRCULAR 90º CHAPA GALV. AISLAMIENTO INTERIOR 30mm D=500mm (material)
Precio: 311.55
Codo circular de 90º de diámetro 500 mm fabricado en chapa de acero galvanizado, con aislamiento interior mediante espuma elastomérica de 30 mm de espesor. Marca BRINNER modelo BFA90.

**BFA3090560** Ud CODO CIRCULAR 90º CHAPA GALV. AISLAMIENTO INTERIOR 30mm D=560mm (material)
Precio: 374.89
Codo circular de 90º de diámetro 560 mm fabricado en chapa de acero galvanizado, con aislamiento interior mediante espuma elastomérica de 30 mm de espesor. Marca BRINNER modelo BFA90.

**BFA3090630** Ud CODO CIRCULAR 90º CHAPA GALV. AISLAMIENTO INTERIOR 30mm D=630mm (material; 22/12/2023)
Precio: 446.41
Codo circular de 90º de diámetro 630 mm fabricado en chapa de acero galvanizado, con aislamiento interior mediante espuma elastomérica de 30 mm de espesor. Marca BRINNER modelo BFA90.

**BFA3090710** Ud CODO CIRCULAR 90º CHAPA GALV. AISLAMIENTO INTERIOR 30mm D=710mm (material; 22/12/2023)
Precio: 629.51
Codo circular de 90º de diámetro 710 mm fabricado en chapa de acero galvanizado, con aislamiento interior mediante espuma elastomérica de 30 mm de espesor. Marca BRINNER modelo BFA90.

**BFA3090800** Ud CODO CIRCULAR 90º CHAPA GALV. AISLAMIENTO INTERIOR 30mm D=800mm (material; 22/12/2023)
Precio: 810.24
Codo circular de 90º de diámetro 800 mm fabricado en chapa de acero galvanizado, con aislamiento interior mediante espuma elastomérica de 30 mm de espesor. Marca BRINNER modelo BFA90.

**BFA3090900** Ud CODO CIRCULAR 90º CHAPA GALV. AISLAMIENTO INTERIOR 30mm D=900mm (material; 22/12/2023)
Precio: 981.69
Codo circular de 90º de diámetro 900 mm fabricado en chapa de acero galvanizado, con aislamiento interior mediante espuma elastomérica de 30 mm de espesor. Marca BRINNER modelo BFA90.

**BFA30901000** Ud CODO CIRCULAR 90º CHAPA GALV. AISLAMIENTO INTERIOR 30mm D=1000mm (material; 22/12/2023)
Precio: 1388.43
Codo circular de 90º de diámetro 1000 mm fabricado en chapa de acero galvanizado, con aislamiento interior mediante espuma elastomérica de 30 mm de espesor. Marca BRINNER modelo BFA90.

**BFA30901120** Ud CODO CIRCULAR 90º CHAPA GALV. AISLAMIENTO INTERIOR 30mm D=1120mm (material; 22/12/2023)
Precio: 1717.74
Codo circular de 90º de diámetro 1120 mm fabricado en chapa de acero galvanizado, con aislamiento interior mediante espuma elastomérica de 30 mm de espesor. Marca BRINNER modelo BFA90.

**BFA30901250** Ud CODO CIRCULAR 90º CHAPA GALV. AISLAMIENTO INTERIOR 30mm D=1250mm (material; 22/12/2023)
Precio: 2063.76
Codo circular de 90º de diámetro 1250 mm fabricado en chapa de acero galvanizado, con aislamiento interior mediante espuma elastomérica de 30 mm de espesor. Marca BRINNER modelo BFA90.

###### BFA4530 CODO CIRCULAR 45º CHAPA GALV. AISLAMIENTO INTERIOR 30 mm (22/12/2023)

**BFA3045400** Ud CODO CIRCULAR 45º CHAPA GALV. AISLAMIENTO INTERIOR 30mm D=400mm (material)
Precio: 139.26
Codo circular de 45º de diámetro 400 mm fabricado en chapa de acero galvanizado, con aislamiento interior mediante espuma elastomérica de 30 mm de espesor. Marca BRINNER modelo BFA45.

**BFA3045450** Ud CODO CIRCULAR 45º CHAPA GALV. AISLAMIENTO INTERIOR 30mm D=450mm (material)
Precio: 164.9
Codo circular de 45º de diámetro 450 mm fabricado en chapa de acero galvanizado, con aislamiento interior mediante espuma elastomérica de 30 mm de espesor. Marca BRINNER modelo BFA45.

**BFA3045500** Ud CODO CIRCULAR 45º CHAPA GALV. AISLAMIENTO INTERIOR 30mm D=500mm (material)
Precio: 191.99
Codo circular de 45º de diámetro 500 mm fabricado en chapa de acero galvanizado, con aislamiento interior mediante espuma elastomérica de 30 mm de espesor. Marca BRINNER modelo BFA45.

**BFA3045560** Ud CODO CIRCULAR 45º CHAPA GALV. AISLAMIENTO INTERIOR 30mm D=560mm (material)
Precio: 230.13
Codo circular de 45º de diámetro 560 mm fabricado en chapa de acero galvanizado, con aislamiento interior mediante espuma elastomérica de 30 mm de espesor. Marca BRINNER modelo BFA45.

**BFA3045630** Ud CODO CIRCULAR 45º CHAPA GALV. AISLAMIENTO INTERIOR 30mm D=630mm (material)
Precio: 273.83
Codo circular de 45º de diámetro 630 mm fabricado en chapa de acero galvanizado, con aislamiento interior mediante espuma elastomérica de 30 mm de espesor. Marca BRINNER modelo BFA45.

**BFA3045710** Ud CODO CIRCULAR 45º CHAPA GALV. AISLAMIENTO INTERIOR 30mm D=710mm (material; 22/12/2023)
Precio: 377.9
Codo circular de 45º de diámetro 710 mm fabricado en chapa de acero galvanizado, con aislamiento interior mediante espuma elastomérica de 30 mm de espesor. Marca BRINNER modelo BFA45.

**BFA3045800** Ud CODO CIRCULAR 45º CHAPA GALV. AISLAMIENTO INTERIOR 30mm D=800mm (material; 22/12/2023)
Precio: 491.43
Codo circular de 45º de diámetro 800 mm fabricado en chapa de acero galvanizado, con aislamiento interior mediante espuma elastomérica de 30 mm de espesor. Marca BRINNER modelo BFA45.

**BFA3045900** Ud CODO CIRCULAR 45º CHAPA GALV. AISLAMIENTO INTERIOR 30mm D=900mm (material; 22/12/2023)
Precio: 600.99
Codo circular de 45º de diámetro 900 mm fabricado en chapa de acero galvanizado, con aislamiento interior mediante espuma elastomérica de 30 mm de espesor. Marca BRINNER modelo BFA45.

**BFA30451000** Ud CODO CIRCULAR 45º CHAPA GALV. AISLAMIENTO INTERIOR 30mm D=1000mm (material; 22/12/2023)
Precio: 816.84
Codo circular de 45º de diámetro 1000 mm fabricado en chapa de acero galvanizado, con aislamiento interior mediante espuma elastomérica de 30 mm de espesor. Marca BRINNER modelo BFA45.

**BFA30451120** Ud CODO CIRCULAR 45º CHAPA GALV. AISLAMIENTO INTERIOR 30mm D=1120mm (material; 22/12/2023)
Precio: 996.47
Codo circular de 45º de diámetro 1120 mm fabricado en chapa de acero galvanizado, con aislamiento interior mediante espuma elastomérica de 30 mm de espesor. Marca BRINNER modelo BFA45.

**BFA30451250** Ud CODO CIRCULAR 45º CHAPA GALV. AISLAMIENTO INTERIOR 30mm D=1250mm (material; 22/12/2023)
Precio: 1177.09
Codo circular de 45º de diámetro 1250 mm fabricado en chapa de acero galvanizado, con aislamiento interior mediante espuma elastomérica de 30 mm de espesor. Marca BRINNER modelo BFA45.

###### TCA30 TE CIRCULAR A 90º CHAPA GALV. AISLAMIENTO INTERIOR 30 mm

**TCA30400** Ud TE CIRCULAR A 90º CHAPA GALV. AISLAMIENTO INTERIOR 30mm D=400mm (material)
Precio: 262.03
Te circular a 90º de diámetro 400 mm fabricada en chapa de acero galvanizado, con aislamiento interior mediante espuma elastomérica de 30 mm de espesor. Marca BRINNER modelo TCA.

**TCA30450** Ud TE CIRCULAR A 90º CHAPA GALV. AISLAMIENTO INTERIOR 30mm D=450mm (material)
Precio: 316.12
Te circular a 90º de diámetro 450 mm fabricada en chapa de acero galvanizado, con aislamiento interior mediante espuma elastomérica de 30 mm de espesor. Marca BRINNER modelo TCA.

**TCA30500** Ud TE CIRCULAR A 90º CHAPA GALV. AISLAMIENTO INTERIOR 30mm D=500mm (material)
Precio: 369.99
Te circular a 90º de diámetro 500 mm fabricada en chapa de acero galvanizado, con aislamiento interior mediante espuma elastomérica de 30 mm de espesor. Marca BRINNER modelo TCA.

**TCA30560** Ud TE CIRCULAR A 90º CHAPA GALV. AISLAMIENTO INTERIOR 30mm D=560mm (material)
Precio: 452.76
Te circular a 90º de diámetro 560 mm fabricada en chapa de acero galvanizado, con aislamiento interior mediante espuma elastomérica de 30 mm de espesor. Marca BRINNER modelo TCA.

**TCA30630** Ud TE CIRCULAR A 90º CHAPA GALV. AISLAMIENTO INTERIOR 30mm D=630mm (material)
Precio: 542.21
Te circular a 90º de diámetro 630 mm fabricada en chapa de acero galvanizado, con aislamiento interior mediante espuma elastomérica de 30 mm de espesor. Marca BRINNER modelo TCA.

**TCA30710** Ud TE CIRCULAR A 90º CHAPA GALV. AISLAMIENTO INTERIOR 30mm D=710mm (material)
Precio: 665.21
Te circular a 90º de diámetro 710 mm fabricada en chapa de acero galvanizado, con aislamiento interior mediante espuma elastomérica de 30 mm de espesor. Marca BRINNER modelo TCA.

**TCA30800** Ud TE CIRCULAR A 90º CHAPA GALV. AISLAMIENTO INTERIOR 30mm D=800mm (material)
Precio: 805.06
Te circular a 90º de diámetro 800 mm fabricada en chapa de acero galvanizado, con aislamiento interior mediante espuma elastomérica de 30 mm de espesor. Marca BRINNER modelo TCA.

**TCA30900** Ud TE CIRCULAR A 90º CHAPA GALV. AISLAMIENTO INTERIOR 30mm D=900mm (material)
Precio: 974.37
Te circular a 90º de diámetro 900 mm fabricada en chapa de acero galvanizado, con aislamiento interior mediante espuma elastomérica de 30 mm de espesor. Marca BRINNER modelo TCA.

**TCA301000** Ud TE CIRCULAR A 90º CHAPA GALV. AISLAMIENTO INTERIOR 30mm D=1000mm (material)
Precio: 1222.72
Te circular a 90º de diámetro 1000 mm fabricada en chapa de acero galvanizado, con aislamiento interior mediante espuma elastomérica de 30 mm de espesor. Marca BRINNER modelo TCA.

**TCA301120** Ud TE CIRCULAR A 90º CHAPA GALV. AISLAMIENTO INTERIOR 30mm D=1120mm (material)
Precio: 1535.09
Te circular a 90º de diámetro 1120 mm fabricada en chapa de acero galvanizado, con aislamiento interior mediante espuma elastomérica de 30 mm de espesor. Marca BRINNER modelo TCA.

**TCA301250** Ud TE CIRCULAR A 90º CHAPA GALV. AISLAMIENTO INTERIOR 30mm D=1250mm (material)
Precio: 1879.19
Te circular a 90º de diámetro 1250 mm fabricada en chapa de acero galvanizado, con aislamiento interior mediante espuma elastomérica de 30 mm de espesor. Marca BRINNER modelo TCA.

###### NPA30 MANGUITO CIRCULAR CHAPA GALV. AISLAMIENTO INTERIOR 30 mm

**NPA30400** Ud MANGUITO CIRCULAR CHAPA GALV. AISLAMIENTO INTERIOR 30mm D=400mm (material)
Precio: 41.01
Manguito circular diámetro 400 mm fabricado en chapa de acero galvanizado, con aislamiento interior mediante espuma elastomérica de 30 mm de espesor. Marca BRINNER modelo NPA.

**NPA30450** Ud MANGUITO CIRCULAR CHAPA GALV. AISLAMIENTO INTERIOR 30mm D=450mm (material)
Precio: 45.25
Manguito circular diámetro 450 mm fabricado en chapa de acero galvanizado, con aislamiento interior mediante espuma elastomérica de 30 mm de espesor. Marca BRINNER modelo NPA.

**NPA30500** Ud MANGUITO CIRCULAR CHAPA GALV. AISLAMIENTO INTERIOR 30mm D=500mm (material)
Precio: 50.46
Manguito circular diámetro 500 mm fabricado en chapa de acero galvanizado, con aislamiento interior mediante espuma elastomérica de 30 mm de espesor. Marca BRINNER modelo NPA.

**NPA30560** Ud MANGUITO CIRCULAR CHAPA GALV. AISLAMIENTO INTERIOR 30mm D=560mm (material)
Precio: 58.3
Manguito circular diámetro 560 mm fabricado en chapa de acero galvanizado, con aislamiento interior mediante espuma elastomérica de 30 mm de espesor. Marca BRINNER modelo NPA.

**NPA30630** Ud MANGUITO CIRCULAR CHAPA GALV. AISLAMIENTO INTERIOR 30mm D=630mm (material)
Precio: 65.35
Manguito circular diámetro 630 mm fabricado en chapa de acero galvanizado, con aislamiento interior mediante espuma elastomérica de 30 mm de espesor. Marca BRINNER modelo NPA.

**NPA30710** Ud MANGUITO CIRCULAR CHAPA GALV. AISLAMIENTO INTERIOR 30mm D=710mm (material)
Precio: 91.65
Manguito circular diámetro 710 mm fabricado en chapa de acero galvanizado, con aislamiento interior mediante espuma elastomérica de 30 mm de espesor. Marca BRINNER modelo NPA.

**NPA30800** Ud MANGUITO CIRCULAR CHAPA GALV. AISLAMIENTO INTERIOR 30mm D=800mm (material)
Precio: 101.81
Manguito circular diámetro 800 mm fabricado en chapa de acero galvanizado, con aislamiento interior mediante espuma elastomérica de 30 mm de espesor. Marca BRINNER modelo NPA.

**NPA30900** Ud MANGUITO CIRCULAR CHAPA GALV. AISLAMIENTO INTERIOR 30mm D=900mm (material)
Precio: 113.95
Manguito circular diámetro 900 mm fabricado en chapa de acero galvanizado, con aislamiento interior mediante espuma elastomérica de 30 mm de espesor. Marca BRINNER modelo NPA.

**NPA301000** Ud MANGUITO CIRCULAR CHAPA GALV. AISLAMIENTO INTERIOR 30mm D=1000mm (material)
Precio: 150.77
Manguito circular diámetro 1000 mm fabricado en chapa de acero galvanizado, con aislamiento interior mediante espuma elastomérica de 30 mm de espesor. Marca BRINNER modelo NPA.

**NPA301120** Ud MANGUITO CIRCULAR CHAPA GALV. AISLAMIENTO INTERIOR 30mm D=1120mm (material)
Precio: 174.41
Manguito circular diámetro 1120 mm fabricado en chapa de acero galvanizado, con aislamiento interior mediante espuma elastomérica de 30 mm de espesor. Marca BRINNER modelo NPA.

**NPA301250** Ud MANGUITO CIRCULAR CHAPA GALV. AISLAMIENTO INTERIOR 30mm D=1250mm (material)
Precio: 196.38
Manguito circular diámetro 1250 mm fabricado en chapa de acero galvanizado, con aislamiento interior mediante espuma elastomérica de 30 mm de espesor. Marca BRINNER modelo NPA.

###### ESA30 TAPA CIRCULAR CHAPA GALV. AISLAMIENTO INTERIOR 30 mm (22/12/2023)

**ESA30400** Ud TAPA CIRCULAR CHAPA GALV. AISLAMIENTO INTERIOR 30mm D=400mm (material; 11/03/2025)
Precio: 53.49
Tapa circular diámetro 400 mm fabricada en chapa de acero galvanizado, con aislamiento interior mediante espuma elastomérica de 30 mm de espesor. Marca BRINNER modelo ESA.

**ESA30450** Ud TAPA CIRCULAR CHAPA GALV. AISLAMIENTO INTERIOR 30mm D=450mm (material; 22/12/2023)
Precio: 63.21
Tapa circular diámetro 450 mm fabricada en chapa de acero galvanizado, con aislamiento interior mediante espuma elastomérica de 30 mm de espesor. Marca BRINNER modelo ESA.

**ESA30500** Ud TAPA CIRCULAR CHAPA GALV. AISLAMIENTO INTERIOR 30mm D=500mm (material; 22/12/2023)
Precio: 78.71
Tapa circular diámetro 500 mm fabricada en chapa de acero galvanizado, con aislamiento interior mediante espuma elastomérica de 30 mm de espesor. Marca BRINNER modelo ESA.

**ESA30560** Ud TAPA CIRCULAR CHAPA GALV. AISLAMIENTO INTERIOR 30mm D=560mm (material; 22/12/2023)
Precio: 89.99
Tapa circular diámetro 560 mm fabricada en chapa de acero galvanizado, con aislamiento interior mediante espuma elastomérica de 30 mm de espesor. Marca BRINNER modelo ESA.

**ESA30630** Ud TAPA CIRCULAR CHAPA GALV. AISLAMIENTO INTERIOR 30mm D=630mm (material; 22/12/2023)
Precio: 107.7
Tapa circular diámetro 630 mm fabricada en chapa de acero galvanizado, con aislamiento interior mediante espuma elastomérica de 30 mm de espesor. Marca BRINNER modelo ESA.

**ESA30710** Ud TAPA CIRCULAR CHAPA GALV. AISLAMIENTO INTERIOR 30mm D=710mm (material; 11/03/2025)
Precio: 139.09
Tapa circular diámetro 710 mm fabricada en chapa de acero galvanizado, con aislamiento interior mediante espuma elastomérica de 30 mm de espesor. Marca BRINNER modelo ESA.

**ESA30800** Ud TAPA CIRCULAR CHAPA GALV. AISLAMIENTO INTERIOR 30mm D=800mm (material; 11/03/2025)
Precio: 169.05
Tapa circular diámetro 800 mm fabricada en chapa de acero galvanizado, con aislamiento interior mediante espuma elastomérica de 30 mm de espesor. Marca BRINNER modelo ESA.

**ESA30900** Ud TAPA CIRCULAR CHAPA GALV. AISLAMIENTO INTERIOR 30mm D=900mm (material; 11/03/2025)
Precio: 205.07
Tapa circular diámetro 900 mm fabricada en chapa de acero galvanizado, con aislamiento interior mediante espuma elastomérica de 30 mm de espesor. Marca BRINNER modelo ESA.

**ESA301000** Ud TAPA CIRCULAR CHAPA GALV. AISLAMIENTO INTERIOR 30mm D=1000mm (material; 11/03/2025)
Precio: 256.22
Tapa circular diámetro 1000 mm fabricada en chapa de acero galvanizado, con aislamiento interior mediante espuma elastomérica de 30 mm de espesor. Marca BRINNER modelo ESA.

**ESA301120** Ud TAPA CIRCULAR CHAPA GALV. AISLAMIENTO INTERIOR 30mm D=1120mm (material; 11/03/2025)
Precio: 315.86
Tapa circular diámetro 1120 mm fabricada en chapa de acero galvanizado, con aislamiento interior mediante espuma elastomérica de 30 mm de espesor. Marca BRINNER modelo ESA.

**ESA301250** Ud TAPA CIRCULAR CHAPA GALV. AISLAMIENTO INTERIOR 30mm D=1250mm (material; 11/03/2025)
Precio: 355.37
Tapa circular diámetro 1250 mm fabricada en chapa de acero galvanizado, con aislamiento interior mediante espuma elastomérica de 30 mm de espesor. Marca BRINNER modelo ESA.

###### RCLA30 REDUCCIÓN CIRCULAR CHAPA GALV. AISLAMIENTO INTERIOR 30 mm

**RCLA30450-400** Ud REDUCCIÓN CIRCULAR CHAPA GALV. AISLAMIENTO INT. 30mm D=450/400mm (material)
Precio: 147.91
Reducción circular de diámetro 450 a 400 mm fabricada en chapa de acero galvanizado, con aislamiento interior mediante espuma elastomérica de 30 mm de espesor. Marca BRINNER modelo RCLA.

**RCLA30500-400** Ud REDUCCIÓN CIRCULAR CHAPA GALV. AISLAMIENTO INT. 30mm D=500/400mm (material)
Precio: 181.07
Reducción circular de diámetro 500 a 400 mm fabricada en chapa de acero galvanizado, con aislamiento interior mediante espuma elastomérica de 30 mm de espesor. Marca BRINNER modelo RCLA.

**RCLA30500-450** Ud REDUCCIÓN CIRCULAR CHAPA GALV. AISLAMIENTO INT. 30mm D=500/450mm (material)
Precio: 171.41
Reducción circular de diámetro 500 a 450 mm fabricada en chapa de acero galvanizado, con aislamiento interior mediante espuma elastomérica de 30 mm de espesor. Marca BRINNER modelo RCLA.

**RCLA30560-400** Ud REDUCCIÓN CIRCULAR CHAPA GALV. AISLAMIENTO INT. 30mm D=560/400mm (material)
Precio: 230.13
Reducción circular de diámetro 560 a 400 mm fabricada en chapa de acero galvanizado, con aislamiento interior mediante espuma elastomérica de 30 mm de espesor. Marca BRINNER modelo RCLA.

**RCLA30560-450** Ud REDUCCIÓN CIRCULAR CHAPA GALV. AISLAMIENTO INT. 30mm D=560/450mm (material)
Precio: 222.33
Reducción circular de diámetro 560 a 450 mm fabricada en chapa de acero galvanizado, con aislamiento interior mediante espuma elastomérica de 30 mm de espesor. Marca BRINNER modelo RCLA.

**RCLA30560-500** Ud REDUCCIÓN CIRCULAR CHAPA GALV. AISLAMIENTO INT. 30mm D=560/500mm (material)
Precio: 211.92
Reducción circular de diámetro 560 a 500 mm fabricada en chapa de acero galvanizado, con aislamiento interior mediante espuma elastomérica de 30 mm de espesor. Marca BRINNER modelo RCLA.

**RCLA30630-450** Ud REDUCCIÓN CIRCULAR CHAPA GALV. AISLAMIENTO INT. 30mm D=630/450mm (material)
Precio: 276.15
Reducción circular de diámetro 630 a 450 mm fabricada en chapa de acero galvanizado, con aislamiento interior mediante espuma elastomérica de 30 mm de espesor. Marca BRINNER modelo RCLA.

**RCLA30630-500** Ud REDUCCIÓN CIRCULAR CHAPA GALV. AISLAMIENTO INT. 30mm D=630/500mm (material)
Precio: 267.6
Reducción circular de diámetro 630 a 500 mm fabricada en chapa de acero galvanizado, con aislamiento interior mediante espuma elastomérica de 30 mm de espesor. Marca BRINNER modelo RCLA.

**RCLA30630-560** Ud REDUCCIÓN CIRCULAR CHAPA GALV. AISLAMIENTO INT. 30mm D=630/560mm (material)
Precio: 254.12
Reducción circular de diámetro 630 a 560 mm fabricada en chapa de acero galvanizado, con aislamiento interior mediante espuma elastomérica de 30 mm de espesor. Marca BRINNER modelo RCLA.

**RCLA30710-500** Ud REDUCCIÓN CIRCULAR CHAPA GALV. AISLAMIENTO INT. 30mm D=710/500mm (material)
Precio: 351.13
Reducción circular de diámetro 710 a 500 mm fabricada en chapa de acero galvanizado, con aislamiento interior mediante espuma elastomérica de 30 mm de espesor. Marca BRINNER modelo RCLA.

**RCLA30710-560** Ud REDUCCIÓN CIRCULAR CHAPA GALV. AISLAMIENTO INT. 30mm D=710/560mm (material)
Precio: 338.9
Reducción circular de diámetro 710 a 560 mm fabricada en chapa de acero galvanizado, con aislamiento interior mediante espuma elastomérica de 30 mm de espesor. Marca BRINNER modelo RCLA.

**RCLA30710-630** Ud REDUCCIÓN CIRCULAR CHAPA GALV. AISLAMIENTO INT. 30mm D=710/630mm (material)
Precio: 320.16
Reducción circular de diámetro 710 a 630 mm fabricada en chapa de acero galvanizado, con aislamiento interior mediante espuma elastomérica de 30 mm de espesor. Marca BRINNER modelo RCLA.

**RCLA30800-560** Ud REDUCCIÓN CIRCULAR CHAPA GALV. AISLAMIENTO INT. 30mm D=800/560mm (material)
Precio: 424.83
Reducción circular de diámetro 800 a 560 mm fabricada en chapa de acero galvanizado, con aislamiento interior mediante espuma elastomérica de 30 mm de espesor. Marca BRINNER modelo RCLA.

**RCLA30800-630** Ud REDUCCIÓN CIRCULAR CHAPA GALV. AISLAMIENTO INT. 30mm D=800/630mm (material)
Precio: 409.68
Reducción circular de diámetro 800 a 630 mm fabricada en chapa de acero galvanizado, con aislamiento interior mediante espuma elastomérica de 30 mm de espesor. Marca BRINNER modelo RCLA.

**RCLA30800-710** Ud REDUCCIÓN CIRCULAR CHAPA GALV. AISLAMIENTO INT. 30mm D=800/710mm (material)
Precio: 394.59
Reducción circular de diámetro 800 a 710 mm fabricada en chapa de acero galvanizado, con aislamiento interior mediante espuma elastomérica de 30 mm de espesor. Marca BRINNER modelo RCLA.

**RCLA30900-630** Ud REDUCCIÓN CIRCULAR CHAPA GALV. AISLAMIENTO INT. 30mm D=900/630mm (material)
Precio: 515.71
Reducción circular de diámetro 900 a 630 mm fabricada en chapa de acero galvanizado, con aislamiento interior mediante espuma elastomérica de 30 mm de espesor. Marca BRINNER modelo RCLA.

**RCLA30900-710** Ud REDUCCIÓN CIRCULAR CHAPA GALV. AISLAMIENTO INT. 30mm D=900/710mm (material)
Precio: 504.91
Reducción circular de diámetro 900 a 710 mm fabricada en chapa de acero galvanizado, con aislamiento interior mediante espuma elastomérica de 30 mm de espesor. Marca BRINNER modelo RCLA.

**RCLA30900-800** Ud REDUCCIÓN CIRCULAR CHAPA GALV. AISLAMIENTO INT. 30mm D=900/800mm (material)
Precio: 475.08
Reducción circular de diámetro 900 a 800 mm fabricada en chapa de acero galvanizado, con aislamiento interior mediante espuma elastomérica de 30 mm de espesor. Marca BRINNER modelo RCLA.

**RCLA301000-71** Ud REDUCCIÓN CIRCULAR CHAPA GALV. AISLAMIENTO INT. 30mm D=1000/710 (material)
Precio: 678.98
Reducción circular de diámetro 1000 a 710 mm fabricada en chapa de acero galvanizado, con aislamiento interior mediante espuma elastomérica de 30 mm de espesor. Marca BRINNER modelo RCLA.

**RCLA301000-80** Ud REDUCCIÓN CIRCULAR CHAPA GALV. AISLAMIENTO INT. 30mm D=1000/800 (material)
Precio: 652.01
Reducción circular de diámetro 1000 a 800 mm fabricada en chapa de acero galvanizado, con aislamiento interior mediante espuma elastomérica de 30 mm de espesor. Marca BRINNER modelo RCLA.

**RCLA301000-90** Ud REDUCCIÓN CIRCULAR CHAPA GALV. AISLAMIENTO INT. 30mm D=1000/900 (material)
Precio: 606.62
Reducción circular de diámetro 1000 a 900 mm fabricada en chapa de acero galvanizado, con aislamiento interior mediante espuma elastomérica de 30 mm de espesor. Marca BRINNER modelo RCLA.

**RCLA301120-80** Ud REDUCCIÓN CIRCULAR CHAPA GALV. AISLAMIENTO INT. 30mm D=1120/800 (material)
Precio: 842.94
Reducción circular de diámetro 1120 a 800 mm fabricada en chapa de acero galvanizado, con aislamiento interior mediante espuma elastomérica de 30 mm de espesor. Marca BRINNER modelo RCLA.

**RCLA301120-90** Ud REDUCCIÓN CIRCULAR CHAPA GALV. AISLAMIENTO INT. 30mm D=1120/900 (material)
Precio: 818.23
Reducción circular de diámetro 1120 a 900 mm fabricada en chapa de acero galvanizado, con aislamiento interior mediante espuma elastomérica de 30 mm de espesor. Marca BRINNER modelo RCLA.

**RCLA301120-10** Ud REDUCCIÓN CIRCULAR CHAPA GALV. AISLAMIENTO INT. 30mm D=1120/1000 (material)
Precio: 776.95
Reducción circular de diámetro 1120 a 1000 mm fabricada en chapa de acero galvanizado, con aislamiento interior mediante espuma elastomérica de 30 mm de espesor. Marca BRINNER modelo RCLA.

**RCLA301250-90** Ud REDUCCIÓN CIRCULAR CHAPA GALV. AISLAMIENTO INT. 30mm D=1250/900 (material)
Precio: 1007.42
Reducción circular de diámetro 1250 a 900 mm fabricada en chapa de acero galvanizado, con aislamiento interior mediante espuma elastomérica de 30 mm de espesor. Marca BRINNER modelo RCLA.

**RCLA301250-10** Ud REDUCCIÓN CIRCULAR CHAPA GALV. AISLAMIENTO INT. 30mm D=1250/1000 (material)
Precio: 977.31
Reducción circular de diámetro 1250 a 1000 mm fabricada en chapa de acero galvanizado, con aislamiento interior mediante espuma elastomérica de 30 mm de espesor. Marca BRINNER modelo RCLA.

#### TUBO HEL. EI TUBO HELICOIDAL GALV. EI30 PARA EXTRACCIÓN CAMPANAS INDUSTRIALES (21/12/2023)

##### SREI-05 TRAMOS 0,5 ML TUBO HELICOIDAL CHAPA GALV. EI 30

**SREI20005** Ud TUBO HELICOIDAL LONG=0,5 ML CHAPA GALV. D=200/300mm EI 30 (material)
Precio: 139.77
Conducto circular doble pared de longitud 0,5 ml con clasificación EI 30, fabricado en chapa de acero galvanizado de 0,7 mm de espesor, con aislamiento formado por manta de fibra resistente a altas temperaturas y densidad 128 Kg/m3, de diámetro 200/300 mm, con engatillado helicoidal y bridas de cierre en los extremos del conducto exterior. Marca BRINNER modelo SREI.

**SREI25005** Ud TUBO HELICOIDAL LONG=0,5 ML CHAPA GALV. D=250/350mm EI 30 (material)
Precio: 162.18
Conducto circular doble pared de longitud 0,5 ml con clasificación EI 30, fabricado en chapa de acero galvanizado de 0,7 mm de espesor, con aislamiento formado por manta de fibra resistente a altas temperaturas y densidad 128 Kg/m3, de diámetro 250/350 mm, con engatillado helicoidal y bridas de cierre en los extremos del conducto exterior. Marca BRINNER modelo SREI.

**SREI30005** Ud TUBO HELICOIDAL LONG=0,5 ML CHAPA GALV. D=300/400mm EI 30 (material)
Precio: 184.77
Conducto circular doble pared de longitud 0,5 ml con clasificación EI 30, fabricado en chapa de acero galvanizado de 0,7 mm de espesor, con aislamiento formado por manta de fibra resistente a altas temperaturas y densidad 128 Kg/m3, de diámetro 300/400 mm, con engatillado helicoidal y bridas de cierre en los extremos del conducto exterior. Marca BRINNER modelo SREI.

**SREI35005** Ud TUBO HELICOIDAL LONG=0,5 ML CHAPA GALV. D=350/450mm EI 30 (material)
Precio: 211.87
Conducto circular doble pared de longitud 0,5 ml con clasificación EI 30, fabricado en chapa de acero galvanizado de 0,7 mm de espesor, con aislamiento formado por manta de fibra resistente a altas temperaturas y densidad 128 Kg/m3, de diámetro 350/450 mm, con engatillado helicoidal y bridas de cierre en los extremos del conducto exterior. Marca BRINNER modelo SREI.

**SREI40005** Ud TUBO HELICOIDAL LONG=0,5 ML CHAPA GALV. D=400/500mm EI 30 (material)
Precio: 250.51
Conducto circular doble pared de longitud 0,5 ml con clasificación EI 30, fabricado en chapa de acero galvanizado de 0,7 mm de espesor, con aislamiento formado por manta de fibra resistente a altas temperaturas y densidad 128 Kg/m3, de diámetro 400/500 mm, con engatillado helicoidal y bridas de cierre en los extremos del conducto exterior. Marca BRINNER modelo SREI.

**SREI45005** Ud TUBO HELICOIDAL LONG=0,5 ML CHAPA GALV. D=450/560mm EI 30 (material)
Precio: 280.31
Conducto circular doble pared de longitud 0,5 ml con clasificación EI 30, fabricado en chapa de acero galvanizado de 0,7 mm de espesor, con aislamiento formado por manta de fibra resistente a altas temperaturas y densidad 128 Kg/m3, de diámetro 450/560 mm, con engatillado helicoidal y bridas de cierre en los extremos del conducto exterior. Marca BRINNER modelo SREI.

**SREI50005** Ud TUBO HELICOIDAL LONG=0,5 ML CHAPA GALV. D=500/600mm EI 30 (material)
Precio: 300.81
Conducto circular doble pared de longitud 0,5 ml con clasificación EI 30, fabricado en chapa de acero galvanizado de 0,7 mm de espesor, con aislamiento formado por manta de fibra resistente a altas temperaturas y densidad 128 Kg/m3, de diámetro 500/600 mm, con engatillado helicoidal y bridas de cierre en los extremos del conducto exterior. Marca BRINNER modelo SREI.

##### SREI-1 TRAMOS 1 ML TUBO HELICOIDAL CHAPA GALV. EI 30

**SREI2001** Ud TUBO HELICOIDAL LONG=1 ML CHAPA GALV. D=200/300mm EI 30 (material)
Precio: 248.08
Conducto circular doble pared de longitud 1 ml con clasificación EI 30, fabricado en chapa de acero galvanizado de 0,7 mm de espesor, con aislamiento formado por manta de fibra resistente a altas temperaturas y densidad 128 Kg/m3, de diámetro 200/300 mm, con engatillado helicoidal y bridas de cierre en los extremos del conducto exterior. Marca BRINNER modelo SREI.

**SREI2501** Ud TUBO HELICOIDAL LONG=1 ML CHAPA GALV. D=250/350mm EI 30 (material)
Precio: 288.67
Conducto circular doble pared de longitud 1 ml con clasificación EI 30, fabricado en chapa de acero galvanizado de 0,7 mm de espesor, con aislamiento formado por manta de fibra resistente a altas temperaturas y densidad 128 Kg/m3, de diámetro 250/350 mm, con engatillado helicoidal y bridas de cierre en los extremos del conducto exterior. Marca BRINNER modelo SREI.

**SREI3001** Ud TUBO HELICOIDAL LONG=1 ML CHAPA GALV. D=300/400mm EI 30 (material)
Precio: 328.27
Conducto circular doble pared de longitud 1 ml con clasificación EI 30, fabricado en chapa de acero galvanizado de 0,7 mm de espesor, con aislamiento formado por manta de fibra resistente a altas temperaturas y densidad 128 Kg/m3, de diámetro 300/400 mm, con engatillado helicoidal y bridas de cierre en los extremos del conducto exterior. Marca BRINNER modelo SREI.

**SREI3501** Ud TUBO HELICOIDAL LONG=1 ML CHAPA GALV. D=350/450mm EI 30 (material)
Precio: 372.31
Conducto circular doble pared de longitud 1 ml con clasificación EI 30, fabricado en chapa de acero galvanizado de 0,7 mm de espesor, con aislamiento formado por manta de fibra resistente a altas temperaturas y densidad 128 Kg/m3, de diámetro 350/450 mm, con engatillado helicoidal y bridas de cierre en los extremos del conducto exterior. Marca BRINNER modelo SREI.

**SREI4001** Ud TUBO HELICOIDAL LONG=1 ML CHAPA GALV. D=400/500mm EI 30 (material)
Precio: 420.13
Conducto circular doble pared de longitud 1 ml con clasificación EI 30, fabricado en chapa de acero galvanizado de 0,7 mm de espesor, con aislamiento formado por manta de fibra resistente a altas temperaturas y densidad 128 Kg/m3, de diámetro 400/500 mm, con engatillado helicoidal y bridas de cierre en los extremos del conducto exterior. Marca BRINNER modelo SREI.

**SREI4501** Ud TUBO HELICOIDAL LONG=1 ML CHAPA GALV. D=450/560mm EI 30 (material)
Precio: 466.04
Conducto circular doble pared de longitud 1 ml con clasificación EI 30, fabricado en chapa de acero galvanizado de 0,7 mm de espesor, con aislamiento formado por manta de fibra resistente a altas temperaturas y densidad 128 Kg/m3, de diámetro 450/560 mm, con engatillado helicoidal y bridas de cierre en los extremos del conducto exterior. Marca BRINNER modelo SREI.

**SREI5001** Ud TUBO HELICOIDAL LONG=1 ML CHAPA GALV. D=500/600mm EI 30 (material)
Precio: 505.24
Conducto circular doble pared de longitud 1 ml con clasificación EI 30, fabricado en chapa de acero galvanizado de 0,7 mm de espesor, con aislamiento formado por manta de fibra resistente a altas temperaturas y densidad 128 Kg/m3, de diámetro 500/600 mm, con engatillado helicoidal y bridas de cierre en los extremos del conducto exterior. Marca BRINNER modelo SREI.

##### SREI-2 TRAMOS 2 ML TUBO HELICOIDAL CHAPA GALV. EI 30

**SREI2002** Ud TUBO HELICOIDAL LONG=2 ML CHAPA GALV. D=200/300mm EI 30 (material)
Precio: 471.11
Conducto circular doble pared de longitud 2 ml con clasificación EI 30, fabricado en chapa de acero galvanizado de 0,7 mm de espesor, con aislamiento formado por manta de fibra resistente a altas temperaturas y densidad 128 Kg/m3, de diámetro 200/300 mm, con engatillado helicoidal y bridas de cierre en los extremos del conducto exterior. Marca BRINNER modelo SREI.

**SREI2502** Ud TUBO HELICOIDAL LONG=2 ML CHAPA GALV. D=250/350mm EI 30 (material)
Precio: 551.68
Conducto circular doble pared de longitud 2 ml con clasificación EI 30, fabricado en chapa de acero galvanizado de 0,7 mm de espesor, con aislamiento formado por manta de fibra resistente a altas temperaturas y densidad 128 Kg/m3, de diámetro 250/350 mm, con engatillado helicoidal y bridas de cierre en los extremos del conducto exterior. Marca BRINNER modelo SREI.

**SREI3002** Ud TUBO HELICOIDAL LONG=2 ML CHAPA GALV. D=300/400mm EI 30 (material)
Precio: 631.6
Conducto circular doble pared de longitud 2 ml con clasificación EI 30, fabricado en chapa de acero galvanizado de 0,7 mm de espesor, con aislamiento formado por manta de fibra resistente a altas temperaturas y densidad 128 Kg/m3, de diámetro 300/400 mm, con engatillado helicoidal y bridas de cierre en los extremos del conducto exterior. Marca BRINNER modelo SREI.

**SREI3502** Ud TUBO HELICOIDAL LONG=2 ML CHAPA GALV. D=350/450mm EI 30 (material)
Precio: 716.86
Conducto circular doble pared de longitud 2 ml con clasificación EI 30, fabricado en chapa de acero galvanizado de 0,7 mm de espesor, con aislamiento formado por manta de fibra resistente a altas temperaturas y densidad 128 Kg/m3, de diámetro 350/450 mm, con engatillado helicoidal y bridas de cierre en los extremos del conducto exterior. Marca BRINNER modelo SREI.

**SREI4002** Ud TUBO HELICOIDAL LONG=2 ML CHAPA GALV. D=400/500mm EI 30 (material)
Precio: 812.84
Conducto circular doble pared de longitud 2 ml con clasificación EI 30, fabricado en chapa de acero galvanizado de 0,7 mm de espesor, con aislamiento formado por manta de fibra resistente a altas temperaturas y densidad 128 Kg/m3, de diámetro 400/500 mm, con engatillado helicoidal y bridas de cierre en los extremos del conducto exterior. Marca BRINNER modelo SREI.

**SREI4502** Ud TUBO HELICOIDAL LONG=2 ML CHAPA GALV. D=450/560mm EI 30 (material)
Precio: 911.89
Conducto circular doble pared de longitud 2 ml con clasificación EI 30, fabricado en chapa de acero galvanizado de 0,7 mm de espesor, con aislamiento formado por manta de fibra resistente a altas temperaturas y densidad 128 Kg/m3, de diámetro 450/560 mm, con engatillado helicoidal y bridas de cierre en los extremos del conducto exterior. Marca BRINNER modelo SREI.

**SREI5002** Ud TUBO HELICOIDAL LONG=2 ML CHAPA GALV. D=500/600mm EI 30 (material)
Precio: 980.21
Conducto circular doble pared de longitud 2 ml con clasificación EI 30, fabricado en chapa de acero galvanizado de 0,7 mm de espesor, con aislamiento formado por manta de fibra resistente a altas temperaturas y densidad 128 Kg/m3, de diámetro 500/600 mm, con engatillado helicoidal y bridas de cierre en los extremos del conducto exterior. Marca BRINNER modelo SREI.

##### BFEI90 CODO CIRCULAR 90º CHAPA GALV. EI 30

**BFEI90200** Ud CODO CIRCULAR 90º CHAPA GALV. D=200/300mm EI 30 (material)
Precio: 281.72
Codo de 90º circular de doble pared con clasificación EI 30 de diámetro 200/300 mm, fabricado en chapa de acero galvanizado de 0,7 mm de espesor, con aislamiento formado por manta de fibra resistente a altas temperaturas y densidad 128 Kg/m3, con bridas de cierre en los extremos del codo. Marca BRINNER modelo BFEI90.

**BFEI90250** Ud CODO CIRCULAR 90º CHAPA GALV. D=250/350mm EI 30 (material)
Precio: 324.12
Codo circular de 90º de doble pared con clasificación EI 30 de diámetro 250/350 mm, fabricado en chapa de acero galvanizado de 0,7 mm de espesor, con aislamiento formado por manta de fibra resistente a altas temperaturas y densidad 128 Kg/m3, con bridas de cierre en los extremos del codo. Marca BRINNER modelo BFEI90.

**BFEI90300** Ud CODO CIRCULAR 90º CHAPA GALV. D=300/400mm EI 30 (material)
Precio: 376.31
Codo circular de 90º de doble pared con clasificación EI 30 de diámetro 300/400 mm, fabricado en chapa de acero galvanizado de 0,7 mm de espesor, con aislamiento formado por manta de fibra resistente a altas temperaturas y densidad 128 Kg/m3, con bridas de cierre en los extremos del codo. Marca BRINNER modelo BFEI90.

**BFEI90350** Ud CODO CIRCULAR 90º CHAPA GALV. D=350/450mm EI 30 (material)
Precio: 448.5
Codo circular de 90º de doble pared con clasificación EI 30 de diámetro 350/450 mm, fabricado en chapa de acero galvanizado de 0,7 mm de espesor, con aislamiento formado por manta de fibra resistente a altas temperaturas y densidad 128 Kg/m3, con bridas de cierre en los extremos del codo. Marca BRINNER modelo BFEI90.

**BFEI90400** Ud CODO CIRCULAR 90º CHAPA GALV. D=400/500mm EI 30 (material)
Precio: 537.86
Codo circular de 90º de doble pared con clasificación EI 30 de diámetro 400/500 mm, fabricado en chapa de acero galvanizado de 0,7 mm de espesor, con aislamiento formado por manta de fibra resistente a altas temperaturas y densidad 128 Kg/m3, con bridas de cierre en los extremos del codo. Marca BRINNER modelo BFEI90.

**BFEI90450** Ud CODO CIRCULAR 90º CHAPA GALV. D=450/560mm EI 30 (material)
Precio: 625.81
Codo circular de 90º de doble pared con clasificación EI 30 de diámetro 450/560 mm, fabricado en chapa de acero galvanizado de 0,7 mm de espesor, con aislamiento formado por manta de fibra resistente a altas temperaturas y densidad 128 Kg/m3, con bridas de cierre en los extremos del codo. Marca BRINNER modelo BFEI90.

**BFEI90500** Ud CODO CIRCULAR 90º CHAPA GALV. D=500/600mm EI 30 (material)
Precio: 717.83
Codo circular de 90º de doble pared con clasificación EI 30 de diámetro 500/600 mm, fabricado en chapa de acero galvanizado de 0,7 mm de espesor, con aislamiento formado por manta de fibra resistente a altas temperaturas y densidad 128 Kg/m3, con bridas de cierre en los extremos del codo. Marca BRINNER modelo BFEI90.

##### BFEI45 CODO CIRCULAR 45º CHAPA GALV. EI 30

**BFEI45200** Ud CODO CIRCULAR 45º CHAPA GALV. D=200/300mm EI 30 (material)
Precio: 165.61
Codo circular de 45º de doble pared con clasificación EI 30 de diámetro 200/300 mm, fabricado en chapa de acero galvanizado de 0,7 mm de espesor, con aislamiento formado por manta de fibra resistente a altas temperaturas y densidad 128 Kg/m3, con bridas de cierre en los extremos del codo. Marca BRINNER modelo BFEI45.

**BFEI45250** Ud CODO CIRCULAR 45º CHAPA GALV. D=250/350mm EI 30 (material)
Precio: 198.55
Codo circular de 45º de doble pared con clasificación EI 30 de diámetro 250/350 mm, fabricado en chapa de acero galvanizado de 0,7 mm de espesor, con aislamiento formado por manta de fibra resistente a altas temperaturas y densidad 128 Kg/m3, con bridas de cierre en los extremos del codo. Marca BRINNER modelo BFEI45.

**BFEI45300** Ud CODO CIRCULAR 45º CHAPA GALV. D=300/400mm EI 30 (material)
Precio: 242.02
Codo circular de 45º de doble pared con clasificación EI 30 de diámetro 300/400 mm, fabricado en chapa de acero galvanizado de 0,7 mm de espesor, con aislamiento formado por manta de fibra resistente a altas temperaturas y densidad 128 Kg/m3, con bridas de cierre en los extremos del codo. Marca BRINNER modelo BFEI45.

**BFEI45350** Ud CODO CIRCULAR 45º CHAPA GALV. D=350/450mm EI 30 (material)
Precio: 285.88
Codo circular de 45º de doble pared con clasificación EI 30 de diámetro 350/450 mm, fabricado en chapa de acero galvanizado de 0,7 mm de espesor, con aislamiento formado por manta de fibra resistente a altas temperaturas y densidad 128 Kg/m3, con bridas de cierre en los extremos del codo. Marca BRINNER modelo BFEI45.

**BFEI45400** Ud CODO CIRCULAR 45º CHAPA GALV. D=400/500mm EI 30 (material)
Precio: 343.26
Codo circular de 45º de doble pared con clasificación EI 30 de diámetro 400/500 mm, fabricado en chapa de acero galvanizado de 0,7 mm de espesor, con aislamiento formado por manta de fibra resistente a altas temperaturas y densidad 128 Kg/m3, con bridas de cierre en los extremos del codo. Marca BRINNER modelo BFEI45.

**BFEI45450** Ud CODO CIRCULAR 45º CHAPA GALV. D=450/560mm EI 30 (material)
Precio: 397.78
Codo circular de 45º de doble pared con clasificación EI 30 de diámetro 450/560 mm, fabricado en chapa de acero galvanizado de 0,7 mm de espesor, con aislamiento formado por manta de fibra resistente a altas temperaturas y densidad 128 Kg/m3, con bridas de cierre en los extremos del codo. Marca BRINNER modelo BFEI45.

**BFEI45500** Ud CODO CIRCULAR 45º CHAPA GALV. D=500/600mm EI 30 (material)
Precio: 454.27
Codo circular de 45º de doble pared con clasificación EI 30 de diámetro 500/600 mm, fabricado en chapa de acero galvanizado de 0,7 mm de espesor, con aislamiento formado por manta de fibra resistente a altas temperaturas y densidad 128 Kg/m3, con bridas de cierre en los extremos del codo. Marca BRINNER modelo BFEI45.

##### TCEI TE CIRCULAR A 90º CHAPA GALV. EI 30 (11/03/2025)

**TCEI200** Ud TE CIRCULAR A 90º CHAPA GALV. D=200/300mm EI 30 (material; 11/03/2025)
Precio: 348.21
Te circular a 90º de doble pared con clasificación EI 30 de diámetro 200/300 mm, fabricado en chapa de acero galvanizado de 0,7 mm de espesor, con aislamiento formado por manta de fibra resistente a altas temperaturas y densidad 128 Kg/m3, con bridas de cierre en los extremos de la te. Marca BRINNER modelo TCEI.

**TCEI250** Ud TE CIRCULAR A 90º CHAPA GALV. D=250/350mm EI 30 (material; 11/03/2025)
Precio: 433.38
Te circular a 90º de doble pared con clasificación EI 30 de diámetro 250/350 mm, fabricado en chapa de acero galvanizado de 0,7 mm de espesor, con aislamiento formado por manta de fibra resistente a altas temperaturas y densidad 128 Kg/m3, con bridas de cierre en los extremos de la te. Marca BRINNER modelo TCEI.

**TCEI300** Ud TE CIRCULAR A 90º CHAPA GALV. D=300/400mm EI 30 (material; 11/03/2025)
Precio: 507
Te circular a 90º de doble pared con clasificación EI 30 de diámetro 300/400 mm, fabricado en chapa de acero galvanizado de 0,7 mm de espesor, con aislamiento formado por manta de fibra resistente a altas temperaturas y densidad 128 Kg/m3, con bridas de cierre en los extremos de la te. Marca BRINNER modelo TCEI.

**TCEI350** Ud TE CIRCULAR A 90º CHAPA GALV. D=350/450mm EI 30 (material; 11/03/2025)
Precio: 609.4
Te circular a 90º de doble pared con clasificación EI 30 de diámetro 350/450 mm, fabricado en chapa de acero galvanizado de 0,7 mm de espesor, con aislamiento formado por manta de fibra resistente a altas temperaturas y densidad 128 Kg/m3, con bridas de cierre en los extremos de la te. Marca BRINNER modelo TCEI.

**TCEI400** Ud TE CIRCULAR A 90º CHAPA GALV. D=400/500mm EI 30 (material; 11/03/2025)
Precio: 726.29
Te circular a 90º de doble pared con clasificación EI 30 de diámetro 400/500 mm, fabricado en chapa de acero galvanizado de 0,7 mm de espesor, con aislamiento formado por manta de fibra resistente a altas temperaturas y densidad 128 Kg/m3, con bridas de cierre en los extremos de la te. Marca BRINNER modelo TCEI.

**TCEI450** Ud TE CIRCULAR A 90º CHAPA GALV. D=450/560mm EI 30 (material; 11/03/2025)
Precio: 851.07
Te circular a 90º de doble pared con clasificación EI 30 de diámetro 450/560 mm, fabricado en chapa de acero galvanizado de 0,7 mm de espesor, con aislamiento formado por manta de fibra resistente a altas temperaturas y densidad 128 Kg/m3, con bridas de cierre en los extremos de la te. Marca BRINNER modelo TCEI.

**TCEI500** Ud TE CIRCULAR A 90º CHAPA GALV. D=500/600mm EI 30 (material; 11/03/2025)
Precio: 961.55
Te circular a 90º de doble pared con clasificación EI 30 de diámetro 500/600 mm, fabricado en chapa de acero galvanizado de 0,7 mm de espesor, con aislamiento formado por manta de fibra resistente a altas temperaturas y densidad 128 Kg/m3, con bridas de cierre en los extremos de la te. Marca BRINNER modelo TCEI.

##### TCTEI TE CIRCULAR A 90º CON TAPA DE REGISTRO CHAPA GALV. EI 30 (11/03/2025)

**TCTEI200** Ud TE CIRC. 90º CON TAPA DE REGISTRO CHAPA GALV. D=200/300mm EI 30 (material; 11/03/2025)
Precio: 420.88
Te circular con tapa de registro a 90º de doble pared con clasificación EI 30 de diámetro 200/300 mm, fabricado en chapa de acero galvanizado de 0,7 mm de espesor, con aislamiento formado por manta de fibra resistente a altas temperaturas y densidad 128 Kg/m3, con bridas de cierre en los extremos de la te. Marca BRINNER modelo TCTEI.

**TCTEI250** Ud TE CIRC. 90º CON TAPA DE REGISTRO CHAPA GALV. D=250/350mm EI 30 (material; 11/03/2025)
Precio: 491.51
Te circular con tapa de registro a 90º de doble pared con clasificación EI 30 de diámetro 250/350 mm, fabricado en chapa de acero galvanizado de 0,7 mm de espesor, con aislamiento formado por manta de fibra resistente a altas temperaturas y densidad 128 Kg/m3, con bridas de cierre en los extremos de la te. Marca BRINNER modelo TCTEI.

**TCTEI300** Ud TE CIRC. 90º CON TAPA DE REGISTRO CHAPA GALV. D=300/400mm EI 30 (material; 11/03/2025)
Precio: 572
Te circular con tapa de registro a 90º de doble pared con clasificación EI 30 de diámetro 300/400 mm, fabricado en chapa de acero galvanizado de 0,7 mm de espesor, con aislamiento formado por manta de fibra resistente a altas temperaturas y densidad 128 Kg/m3, con bridas de cierre en los extremos de la te. Marca BRINNER modelo TCTEI.

**TCTEI350** Ud TE CIRC. 90º CON TAPA DE REGISTRO CHAPA GALV. D=350/450mm EI 30 (material; 11/03/2025)
Precio: 681.93
Te circular con tapa de registro a 90º de doble pared con clasificación EI 30 de diámetro 350/450 mm, fabricado en chapa de acero galvanizado de 0,7 mm de espesor, con aislamiento formado por manta de fibra resistente a altas temperaturas y densidad 128 Kg/m3, con bridas de cierre en los extremos de la te. Marca BRINNER modelo TCTEI.

**TCTEI400** Ud TE CIRC. 90º CON TAPA DE REGISTRO CHAPA GALV. D=400/500mm EI 30 (material; 11/03/2025)
Precio: 822.14
Te circular con tapa de registro a 90º de doble pared con clasificación EI 30 de diámetro 400/500 mm, fabricado en chapa de acero galvanizado de 0,7 mm de espesor, con aislamiento formado por manta de fibra resistente a altas temperaturas y densidad 128 Kg/m3, con bridas de cierre en los extremos de la te. Marca BRINNER modelo TCTEI.

**TCTEI450** Ud TE CIRC. 90º CON TAPA DE REGISTRO CHAPA GALV. D=450/560mm EI 30 (material; 11/03/2025)
Precio: 960.83
Te circular con tapa de registro a 90º de doble pared con clasificación EI 30 de diámetro 450/560 mm, fabricado en chapa de acero galvanizado de 0,7 mm de espesor, con aislamiento formado por manta de fibra resistente a altas temperaturas y densidad 128 Kg/m3, con bridas de cierre en los extremos de la te. Marca BRINNER modelo TCTEI.

**TCTEI500** Ud TE CIRC. 90º CON TAPA DE REGISTRO CHAPA GALV. D=500/600mm EI 30 (material; 11/03/2025)
Precio: 1080.28
Te circular con tapa de registro a 90º de doble pared con clasificación EI 30 de diámetro 500/600 mm, fabricado en chapa de acero galvanizado de 0,7 mm de espesor, con aislamiento formado por manta de fibra resistente a altas temperaturas y densidad 128 Kg/m3, con bridas de cierre en los extremos de la te. Marca BRINNER modelo TCTEI.

##### CFCTEI CORTE FLAUTA CIRCULAR CHAPA GALV. EI 30 CON MALLA ANTIPÁJAROS

**CFCTEI200** Ud CORTE FLAUTA CHAPA GALV. D=200/300mm EI 30 C/ MALLA ANTIPÁJAROS (material)
Precio: 56.03
Corte flauta a 45º con malla antipájaros y clasificación EI 30, fabricado en chapa de acero galvanizado de 0,7 mm de espesor de diámetro 200/300 mm, con bridas de cierre en el extremo del corte flauta. Marca BRINNER modelo CFCTEI.

**CFCTEI250** Ud CORTE FLAUTA CHAPA GALV. D=250/350mm EI 30 C/ MALLA ANTIPÁJAROS (material)
Precio: 60.24
Corte flauta a 45º con malla antipájaros y clasificación EI 30, fabricado en chapa de acero galvanizado de 0,7 mm de espesor de diámetro 250/350 mm, con bridas de cierre en el extremo del corte flauta. Marca BRINNER modelo CFCTEI.

**CFCTEI300** Ud CORTE FLAUTA CHAPA GALV. D=300/400mm EI 30 C/ MALLA ANTIPÁJAROS (material)
Precio: 71.81
Corte flauta a 45º con malla antipájaros y clasificación EI 30, fabricado en chapa de acero galvanizado de 0,7 mm de espesor de diámetro 300/400 mm, con bridas de cierre en el extremo del corte flauta. Marca BRINNER modelo CFCTEI.

**CFCTEI350** Ud CORTE FLAUTA CHAPA GALV. D=350/450mm EI 30 C/ MALLA ANTIPÁJAROS (material)
Precio: 83.8
Corte flauta a 45º con malla antipájaros y clasificación EI 30, fabricado en chapa de acero galvanizado de 0,7 mm de espesor de diámetro 350/450 mm, con bridas de cierre en el extremo del corte flauta. Marca BRINNER modelo CFCTEI.

**CFCTEI400** Ud CORTE FLAUTA CHAPA GALV. D=400/500mm EI 30 C/ MALLA ANTIPÁJAROS (material)
Precio: 96.97
Corte flauta a 45º con malla antipájaros y clasificación EI 30, fabricado en chapa de acero galvanizado de 0,7 mm de espesor de diámetro 400/500 mm, con bridas de cierre en el extremo del corte flauta. Marca BRINNER modelo CFCTEI.

**CFCTEI450** Ud CORTE FLAUTA CHAPA GALV. D=450/560mm EI 30 C/ MALLA ANTIPÁJAROS (material)
Precio: 106.66
Corte flauta a 45º con malla antipájaros y clasificación EI 30, fabricado en chapa de acero galvanizado de 0,7 mm de espesor de diámetro 450/560 mm, con bridas de cierre en el extremo del corte flauta. Marca BRINNER modelo CFCTEI.

**CFCTEI500** Ud CORTE FLAUTA CHAPA GALV. D=500/600mm EI 30 C/ MALLA ANTIPÁJAROS (material)
Precio: 127.17
Corte flauta a 45º con malla antipájaros y clasificación EI 30, fabricado en chapa de acero galvanizado de 0,7 mm de espesor de diámetro 500/600 mm, con bridas de cierre en el extremo del corte flauta. Marca BRINNER modelo CFCTEI.

##### AUEI ABRAZADERA DE UNIÓN CON JUNTA CERÁMICA (21/12/2023)

**AU200** Ud ABRAZADERA DE UNIÓN CON JUNTA CERÁMICA D=200/300mm (material; 21/12/2023)
Precio: 36.22
Abrazadera de unión con junta cerámica de diámetro 200/300 mm para unión de tubos y accesorios circulares con clasificación EI-30. Modelo AUEI de BRINNER.

**AU250** Ud ABRAZADERA DE UNIÓN CON JUNTA CERÁMICA D=250/350mm (material; 21/12/2023)
Precio: 39.38
Abrazadera de unión con junta cerámica de diámetro 250/350 mm para unión de tubos y accesorios circulares con clasificación EI-30. Modelo AUEI de BRINNER.

**AU300** Ud ABRAZADERA DE UNIÓN CON JUNTA CERÁMICA D=300/400mm (material; 21/12/2023)
Precio: 41.66
Abrazadera de unión con junta cerámica de diámetro 300/400 mm para unión de tubos y accesorios circulares con clasificación EI-30. Modelo AUEI de BRINNER.

**AU350** Ud ABRAZADERA DE UNIÓN CON JUNTA CERÁMICA D=350/450mm (material; 21/12/2023)
Precio: 44.52
Abrazadera de unión con junta cerámica de diámetro 350/450 mm para unión de tubos y accesorios circulares con clasificación EI-30. Modelo AUEI de BRINNER.

**AU400** Ud ABRAZADERA DE UNIÓN CON JUNTA CERÁMICA D=400/500mm (material; 21/12/2023)
Precio: 59.57
Abrazadera de unión con junta cerámica de diámetro 400/500 mm para unión de tubos y accesorios circulares con clasificación EI-30. Modelo AUEI de BRINNER.

**AU450** Ud ABRAZADERA DE UNIÓN CON JUNTA CERÁMICA D=450/560mm (material; 21/12/2023)
Precio: 62.95
Abrazadera de unión con junta cerámica de diámetro 450/560 mm para unión de tubos y accesorios circulares con clasificación EI-30. Modelo AUEI de BRINNER.

**AU500** Ud ABRAZADERA DE UNIÓN CON JUNTA CERÁMICA D=500/600mm (material; 21/12/2023)
Precio: 66.23
Abrazadera de unión con junta cerámica de diámetro 500/600 mm para unión de tubos y accesorios circulares con clasificación EI-30. Modelo AUEI de BRINNER.

##### VHREI SOMBRERETE CIRCULAR ANTIVIENTO CHAPA GALV. EI 30

**VHREI200** Ud SOMBRERETE ANTIVIENTO CHAPA GALV. D=200/300mm EI 30 (material)
Precio: 96.85
Sombrerete antiviento con clasificación EI 30 de diámetro 200/300 mm para salidas de chimeneas en zonas donde sea necesario proteger la salida de aire del viento exterior, fabricado en chapa galvanizada de 0,7 mm de espesor, con bridas de cierre en el extremo del sombrerete. Marca BRINNER modelo VHREI.

**VHREI250** Ud SOMBRERETE ANTIVIENTO CHAPA GALV. D=250/350mm EI 30 (material)
Precio: 108.06
Sombrerete antiviento con clasificación EI 30 de diámetro 250/350 mm para salidas de chimeneas en zonas donde sea necesario proteger la salida de aire del viento exterior, fabricado en chapa galvanizada de 0,7 mm de espesor, con bridas de cierre en el extremo del sombrerete. Marca BRINNER modelo VHREI.

**VHREI300** Ud SOMBRERETE ANTIVIENTO CHAPA GALV. D=300/400mm EI 30 (material)
Precio: 124.34
Sombrerete antiviento con clasificación EI 30 de diámetro 300/400 mm para salidas de chimeneas en zonas donde sea necesario proteger la salida de aire del viento exterior, fabricado en chapa galvanizada de 0,7 mm de espesor, con bridas de cierre en el extremo del sombrerete. Marca BRINNER modelo VHREI.

**VHREI350** Ud SOMBRERETE ANTIVIENTO CHAPA GALV. D=350/450mm EI 30 (material)
Precio: 147.77
Sombrerete antiviento con clasificación EI 30 de diámetro 350/450 mm para salidas de chimeneas en zonas donde sea necesario proteger la salida de aire del viento exterior, fabricado en chapa galvanizada de 0,7 mm de espesor, con bridas de cierre en el extremo del sombrerete. Marca BRINNER modelo VHREI.

**VHREI400** Ud SOMBRERETE ANTIVIENTO CHAPA GALV. D=400/500mm EI 30 (material)
Precio: 173.81
Sombrerete antiviento con clasificación EI 30 de diámetro 400/500 mm para salidas de chimeneas en zonas donde sea necesario proteger la salida de aire del viento exterior, fabricado en chapa galvanizada de 0,7 mm de espesor, con bridas de cierre en el extremo del sombrerete. Marca BRINNER modelo VHREI.

**VHREI450** Ud SOMBRERETE ANTIVIENTO CHAPA GALV. D=450/560mm EI 30 (material)
Precio: 197.5
Sombrerete antiviento con clasificación EI 30 de diámetro 450/560 mm para salidas de chimeneas en zonas donde sea necesario proteger la salida de aire del viento exterior, fabricado en chapa galvanizada de 0,7 mm de espesor, con bridas de cierre en el extremo del sombrerete. Marca BRINNER modelo VHREI.

**VHREI500** Ud SOMBRERETE ANTIVIENTO CHAPA GALV. D=500/600mm EI 30 (material)
Precio: 223.82
Sombrerete antiviento con clasificación EI 30 de diámetro 500/600 mm para salidas de chimeneas en zonas donde sea necesario proteger la salida de aire del viento exterior, fabricado en chapa galvanizada de 0,7 mm de espesor, con bridas de cierre en el extremo del sombrerete. Marca BRINNER modelo VHREI.

##### HNEI SOMBRERETE CIRCULAR JET CHAPA GALV. EI 30

**HNEI200** Ud SOMBRERETE JET CHAPA GALV. D=200/300mm EI 30 (material)
Precio: 191.39
Sombrerete JET con clasificación EI 30 de diámetro 200/300 mm para salidas de chimeneas donde se necesite que la salida de aire se haga en vertical, estando protegida con malla metálica y con sistema de recogida de agua de lluvia con desagüe para evitar la entrada de agua en el interior de la instalación, fabricado en chapa galvanizada de 0,7 mm de espesor, con bridas de cierre en el extremo del sombrerete. Marca BRINNER modelo HNEI.

**HNEI250** Ud SOMBRERETE JET CHAPA GALV. D=250/350mm EI 30 (material)
Precio: 237.02
Sombrerete JET con clasificación EI 30 de diámetro 250/350 mm para salidas de chimeneas donde se necesite que la salida de aire se haga en vertical, estando protegida con malla metálica y con sistema de recogida de agua de lluvia con desagüe para evitar la entrada de agua en el interior de la instalación, fabricado en chapa galvanizada de 0,7 mm de espesor, con bridas de cierre en el extremo del sombrerete. Marca BRINNER modelo HNEI.

**HNEI300** Ud SOMBRERETE JET CHAPA GALV. D=300/400mm EI 30 (material)
Precio: 253.32
Sombrerete JET con clasificación EI 30 de diámetro 300/400 mm para salidas de chimeneas donde se necesite que la salida de aire se haga en vertical, estando protegida con malla metálica y con sistema de recogida de agua de lluvia con desagüe para evitar la entrada de agua en el interior de la instalación, fabricado en chapa galvanizada de 0,7 mm de espesor, con bridas de cierre en el extremo del sombrerete. Marca BRINNER modelo HNEI.

**HNEI350** Ud SOMBRERETE JET CHAPA GALV. D=350/450mm EI 30 (material)
Precio: 312.85
Sombrerete JET con clasificación EI 30 de diámetro 350/450 mm para salidas de chimeneas donde se necesite que la salida de aire se haga en vertical, estando protegida con malla metálica y con sistema de recogida de agua de lluvia con desagüe para evitar la entrada de agua en el interior de la instalación, fabricado en chapa galvanizada de 0,7 mm de espesor, con bridas de cierre en el extremo del sombrerete. Marca BRINNER modelo HNEI.

**HNEI400** Ud SOMBRERETE JET CHAPA GALV. D=400/500mm EI 30 (material)
Precio: 366.77
Sombrerete JET con clasificación EI 30 de diámetro 400/500 mm para salidas de chimeneas donde se necesite que la salida de aire se haga en vertical, estando protegida con malla metálica y con sistema de recogida de agua de lluvia con desagüe para evitar la entrada de agua en el interior de la instalación, fabricado en chapa galvanizada de 0,7 mm de espesor, con bridas de cierre en el extremo del sombrerete. Marca BRINNER modelo HNEI.

**HNEI450** Ud SOMBRERETE JET CHAPA GALV. D=450/560mm EI 30 (material)
Precio: 409.99
Sombrerete JET con clasificación EI 30 de diámetro 450/560 mm para salidas de chimeneas donde se necesite que la salida de aire se haga en vertical, estando protegida con malla metálica y con sistema de recogida de agua de lluvia con desagüe para evitar la entrada de agua en el interior de la instalación, fabricado en chapa galvanizada de 0,7 mm de espesor, con bridas de cierre en el extremo del sombrerete. Marca BRINNER modelo HNEI.

**HNEI500** Ud SOMBRERETE JET CHAPA GALV. D=500/600mm EI 30 (material)
Precio: 403.81
Sombrerete JET con clasificación EI 30 de diámetro 500/600 mm para salidas de chimeneas donde se necesite que la salida de aire se haga en vertical, estando protegida con malla metálica y con sistema de recogida de agua de lluvia con desagüe para evitar la entrada de agua en el interior de la instalación, fabricado en chapa galvanizada de 0,7 mm de espesor, con bridas de cierre en el extremo del sombrerete. Marca BRINNER modelo HNEI.

##### UVLNEI ABRAZEDERA DE SOPORTACIÓN PARTIDA EI 30

**UVLNEI200** Ud ABRAZADERA DE SOPORTACIÓN PARTIDA D=200/300mm EI 30 (material)
Precio: 12.35
Abrazadera partida de diámetro 200/300 mm de chapa galvanizada para soportación de tubos circulares con clasificación EI 30, formada por dos mitades unidas con tornillos. Marca BRINNER modelo UVLNEI.

**UVLNEI250** Ud ABRAZADERA DE SOPORTACIÓN PARTIDA D=250/350mm EI 30 (material)
Precio: 12.7
Abrazadera partida de diámetro 250/350 mm de chapa galvanizada para soportación de tubos circulares con clasificación EI 30, formada por dos mitades unidas con tornillos. Marca BRINNER modelo UVLNEI.

**UVLNEI300** Ud ABRAZADERA DE SOPORTACIÓN PARTIDA D=300/400mm EI 30 (material)
Precio: 13.27
Abrazadera partida de diámetro 300/400 mm de chapa galvanizada para soportación de tubos circulares con clasificación EI 30, formada por dos mitades unidas con tornillos. Marca BRINNER modelo UVLNEI.

**UVLNEI350** Ud ABRAZADERA DE SOPORTACIÓN PARTIDA D=350/450mm EI 30 (material)
Precio: 13.84
Abrazadera partida de diámetro 350/450 mm de chapa galvanizada para soportación de tubos circulares con clasificación EI 30, formada por dos mitades unidas con tornillos. Marca BRINNER modelo UVLNEI.

**UVLNEI400** Ud ABRAZADERA DE SOPORTACIÓN PARTIDA D=400/500mm EI 30 (material)
Precio: 14.67
Abrazadera partida de diámetro 400/500 mm de chapa galvanizada para soportación de tubos circulares con clasificación EI 30, formada por dos mitades unidas con tornillos. Marca BRINNER modelo UVLNEI.

**UVLNEI450** Ud ABRAZADERA DE SOPORTACIÓN PARTIDA D=450/560mm EI 30 (material)
Precio: 16.17
Abrazadera partida de diámetro 450/560 mm de chapa galvanizada para soportación de tubos circulares con clasificación EI 30, formada por dos mitades unidas con tornillos. Marca BRINNER modelo UVLNEI.

**UVLNEI500** Ud ABRAZADERA DE SOPORTACIÓN PARTIDA D=500/600mm EI 30 (material)
Precio: 18.11
Abrazadera partida de diámetro 500/600 mm de chapa galvanizada para soportación de tubos circulares con clasificación EI 30, formada por dos mitades unidas con tornillos. Marca BRINNER modelo UVLNEI.

##### UVAEI SOPORTE DE PARED EI 30

**UVAEI200** Ud SOPORTE DE PARED D=200/300mm EI 30 (material)
Precio: 39.48
Soporte de pared de diámetro 200/300 mm de chapa galvanizada para soportación de tubos circulares con clasificación EI 30 en paramentos verticales. Marca BRINNER modelo UVAEI.

**UVAEI250** Ud SOPORTE DE PARED D=250/350mm EI 30 (material)
Precio: 40.01
Soporte de pared de diámetro 250/350 mm de chapa galvanizada para soportación de tubos circulares con clasificación EI 30 en paramentos verticales. Marca BRINNER modelo UVAEI.

**UVAEI300** Ud SOPORTE DE PARED D=300/400mm EI 30 (material)
Precio: 41.06
Soporte de pared de diámetro 300/400 mm de chapa galvanizada para soportación de tubos circulares con clasificación EI 30 en paramentos verticales. Marca BRINNER modelo UVAEI.

**UVAEI350** Ud SOPORTE DE PARED D=350/450mm EI 30 (material)
Precio: 42
Soporte de pared de diámetro 350/450 mm de chapa galvanizada para soportación de tubos circulares con clasificación EI 30 en paramentos verticales. Marca BRINNER modelo UVAEI.

**UVAEI400** Ud SOPORTE DE PARED D=400/500mm EI 30 (material)
Precio: 43.44
Soporte de pared de diámetro 400/500 mm de chapa galvanizada para soportación de tubos circulares con clasificación EI 30 en paramentos verticales. Marca BRINNER modelo UVAEI.

**UVAEI450** Ud SOPORTE DE PARED D=450/560mm EI 30 (material)
Precio: 46.19
Soporte de pared de diámetro 450/560 mm de chapa galvanizada para soportación de tubos circulares con clasificación EI 30 en paramentos verticales. Marca BRINNER modelo UVAEI.

**UVAEI500** Ud SOPORTE DE PARED D=500/600mm EI 30 (material)
Precio: 50.67
Soporte de pared de diámetro 500/600 mm de chapa galvanizada para soportación de tubos circulares con clasificación EI 30 en paramentos verticales. Marca BRINNER modelo UVAEI.

#### TUBO HEL. TR TUBO HELICOIDAL ACERO GALVANIZADO PARA TRANSPORTE DE PARTÍCULAS (21/12/2023)

##### SRT-05 TRAMOS 0,5 ML TUBO HELICOIDAL CHAPA GALV. TRANSIT (21/12/2023)

**SRT12505** Ud TUBO HELICOIDAL LONG=0,5 ML CHAPA GALV. D=125mm GAMA TRANSIT (material; 21/12/2023)
Precio: 22.39
Conducto circular gama TRANSIT de diámetro 125 mm y longitud 0,5 ml, fabricado en chapa de acero galvanizado de 0,5 mm de espesor con engatillado helicoidal y pestañas en los extremos, para aplicaciones donde haya necesidad de limpieza del conducto. Marca BRINNER modelo SRT.

**SRT16005** Ud TUBO HELICOIDAL LONG=0,5 ML CHAPA GALV. D=160mm GAMA TRANSIT (material; 21/12/2023)
Precio: 24.04
Conducto circular gama TRANSIT de diámetro 160 mm y longitud 0,5 ml, fabricado en chapa de acero galvanizado de 0,5 mm de espesor con engatillado helicoidal y pestañas en los extremos, para aplicaciones donde haya necesidad de limpieza del conducto. Marca BRINNER modelo SRT.

**SRT20005** Ud TUBO HELICOIDAL LONG=0,5 ML CHAPA GALV. D=200mm GAMA TRANSIT (material; 21/12/2023)
Precio: 25.88
Conducto circular gama TRANSIT de diámetro 200 mm y longitud 0,5 ml, fabricado en chapa de acero galvanizado de 0,5 mm de espesor con engatillado helicoidal y pestañas en los extremos, para aplicaciones donde haya necesidad de limpieza del conducto. Marca BRINNER modelo SRT.

**SRT25005** Ud TUBO HELICOIDAL LONG=0,5 ML CHAPA GALV. D=250mm GAMA TRANSIT (material; 21/12/2023)
Precio: 33.3
Conducto circular gama TRANSIT de diámetro 250 mm y longitud 0,5 ml, fabricado en chapa de acero galvanizado de 0,6 mm de espesor con engatillado helicoidal y pestañas en los extremos, para aplicaciones donde haya necesidad de limpieza del conducto. Marca BRINNER modelo SRT.

**SRT31505** Ud TUBO HELICOIDAL LONG=0,5 ML CHAPA GALV. D=315mm GAMA TRANSIT (material; 21/12/2023)
Precio: 38.91
Conducto circular gama TRANSIT de diámetro 315 mm y longitud 0,5 ml, fabricado en chapa de acero galvanizado de 0,6 mm de espesor con engatillado helicoidal y pestañas en los extremos, para aplicaciones donde haya necesidad de limpieza del conducto. Marca BRINNER modelo SRT.

**SRT35505** Ud TUBO HELICOIDAL LONG=0,5 ML CHAPA GALV. D=355mm GAMA TRANSIT (material; 21/12/2023)
Precio: 46.37
Conducto circular gama TRANSIT de diámetro 355 mm y longitud 0,5 ml, fabricado en chapa de acero galvanizado de 0,6 mm de espesor con engatillado helicoidal y pestañas en los extremos, para aplicaciones donde haya necesidad de limpieza del conducto. Marca BRINNER modelo SRT.

**SRT40005** Ud TUBO HELICOIDAL LONG=0,5 ML CHAPA GALV. D=400mm GAMA TRANSIT (material; 21/12/2023)
Precio: 50.4
Conducto circular gama TRANSIT de diámetro 400 mm y longitud 0,5 ml, fabricado en chapa de acero galvanizado de 0,6 mm de espesor con engatillado helicoidal y pestañas en los extremos, para aplicaciones donde haya necesidad de limpieza del conducto. Marca BRINNER modelo SRT.

**SRT45005** Ud TUBO HELICOIDAL LONG=0,5 ML CHAPA GALV. D=450mm GAMA TRANSIT (material; 21/12/2023)
Precio: 61.57
Conducto circular gama TRANSIT de diámetro 450 mm y longitud 0,5 ml, fabricado en chapa de acero galvanizado de 0,6 mm de espesor con engatillado helicoidal y pestañas en los extremos, para aplicaciones donde haya necesidad de limpieza del conducto. Marca BRINNER modelo SRT.

##### SRT-1 TRAMOS 1 ML TUBO HELICOIDAL CHAPA GALV. TRANSIT (21/12/2023)

**SRT1251** Ud TUBO HELICOIDAL LONG=1 ML CHAPA GALV. D=125mm GAMA TRANSIT (material; 21/12/2023)
Precio: 27.71
Conducto circular gama TRANSIT de diámetro 125 mm y longitud 1 ml, fabricado en chapa de acero galvanizado de 0,5 mm de espesor con engatillado helicoidal y pestañas en los extremos, para aplicaciones donde haya necesidad de limpieza del conducto. Marca BRINNER modelo SRT.

**SRT1601** Ud TUBO HELICOIDAL LONG=1 ML CHAPA GALV. D=160mm GAMA TRANSIT (material; 21/12/2023)
Precio: 30.82
Conducto circular gama TRANSIT de diámetro 160 mm y longitud 1 ml, fabricado en chapa de acero galvanizado de 0,5 mm de espesor con engatillado helicoidal y pestañas en los extremos, para aplicaciones donde haya necesidad de limpieza del conducto. Marca BRINNER modelo SRT.

**SRT2001** Ud TUBO HELICOIDAL LONG=1 ML CHAPA GALV. D=200mm GAMA TRANSIT (material; 21/12/2023)
Precio: 34.28
Conducto circular gama TRANSIT de diámetro 200 mm y longitud 1 ml, fabricado en chapa de acero galvanizado de 0,5 mm de espesor con engatillado helicoidal y pestañas en los extremos, para aplicaciones donde haya necesidad de limpieza del conducto. Marca BRINNER modelo SRT.

**SRT2501** Ud TUBO HELICOIDAL LONG=1 ML CHAPA GALV. D=250mm GAMA TRANSIT (material; 21/12/2023)
Precio: 46.04
Conducto circular gama TRANSIT de diámetro 250 mm y longitud 1 ml, fabricado en chapa de acero galvanizado de 0,6 mm de espesor con engatillado helicoidal y pestañas en los extremos, para aplicaciones donde haya necesidad de limpieza del conducto. Marca BRINNER modelo SRT.

**SRT3151** Ud TUBO HELICOIDAL LONG=1 ML CHAPA GALV. D=315mm GAMA TRANSIT (material; 21/12/2023)
Precio: 54.93
Conducto circular gama TRANSIT de diámetro 315 mm y longitud 1 ml, fabricado en chapa de acero galvanizado de 0,6 mm de espesor con engatillado helicoidal y pestañas en los extremos, para aplicaciones donde haya necesidad de limpieza del conducto. Marca BRINNER modelo SRT.

**SRT3551** Ud TUBO HELICOIDAL LONG=1 ML CHAPA GALV. D=355mm GAMA TRANSIT (material; 21/12/2023)
Precio: 67.2
Conducto circular gama TRANSIT de diámetro 355 mm y longitud 1 ml, fabricado en chapa de acero galvanizado de 0,6 mm de espesor con engatillado helicoidal y pestañas en los extremos, para aplicaciones donde haya necesidad de limpieza del conducto. Marca BRINNER modelo SRT.

**SRT4001** Ud TUBO HELICOIDAL LONG=1 ML CHAPA GALV. D=400mm GAMA TRANSIT (material; 21/12/2023)
Precio: 73.82
Conducto circular gama TRANSIT de diámetro 400 mm y longitud 1 ml, fabricado en chapa de acero galvanizado de 0,6 mm de espesor con engatillado helicoidal y pestañas en los extremos, para aplicaciones donde haya necesidad de limpieza del conducto. Marca BRINNER modelo SRT.

**SRT4501** Ud TUBO HELICOIDAL LONG=1 ML CHAPA GALV. D=450mm GAMA TRANSIT (material; 21/12/2023)
Precio: 87.93
Conducto circular gama TRANSIT de diámetro 450 mm y longitud 1 ml, fabricado en chapa de acero galvanizado de 0,6 mm de espesor con engatillado helicoidal y pestañas en los extremos, para aplicaciones donde haya necesidad de limpieza del conducto. Marca BRINNER modelo SRT.

##### SRT-2 TRAMOS 2 ML TUBO HELICOIDAL CHAPA GALV. TRANSIT (21/12/2023)

**SRT1252** Ud TUBO HELICOIDAL LONG=2 ML CHAPA GALV. D=125mm GAMA TRANSIT (material; 21/12/2023)
Precio: 38.35
Conducto circular gama TRANSIT de diámetro 125 mm y longitud 2 ml, fabricado en chapa de acero galvanizado de 0,6 mm de espesor con engatillado helicoidal y pestañas en los extremos, para aplicaciones donde haya necesidad de limpieza del conducto. Marca BRINNER modelo SRT.

**SRT1602** Ud TUBO HELICOIDAL LONG=2 ML CHAPA GALV. D=160mm GAMA TRANSIT (material; 21/12/2023)
Precio: 44.37
Conducto circular gama TRANSIT de diámetro 160 mm y longitud 2 ml, fabricado en chapa de acero galvanizado de 0,5 mm de espesor con engatillado helicoidal y pestañas en los extremos, para aplicaciones donde haya necesidad de limpieza del conducto. Marca BRINNER modelo SRT.

**SRT2002** Ud TUBO HELICOIDAL LONG=2 ML CHAPA GALV. D=200mm GAMA TRANSIT (material; 21/12/2023)
Precio: 51.1
Conducto circular gama TRANSIT de diámetro 200 mm y longitud 2 ml, fabricado en chapa de acero galvanizado de 0,5 mm de espesor con engatillado helicoidal y pestañas en los extremos, para aplicaciones donde haya necesidad de limpieza del conducto. Marca BRINNER modelo SRT.

**SRT2502** Ud TUBO HELICOIDAL LONG=2 ML CHAPA GALV. D=250mm GAMA TRANSIT (material; 21/12/2023)
Precio: 71.52
Conducto circular gama TRANSIT de diámetro 250 mm y longitud 2 ml, fabricado en chapa de acero galvanizado de 0,6 mm de espesor con engatillado helicoidal y pestañas en los extremos, para aplicaciones donde haya necesidad de limpieza del conducto. Marca BRINNER modelo SRT.

**SRT3152** Ud TUBO HELICOIDAL LONG=2 ML CHAPA GALV. D=315mm GAMA TRANSIT (material; 21/12/2023)
Precio: 86.97
Conducto circular gama TRANSIT de diámetro 315 mm y longitud 2 ml, fabricado en chapa de acero galvanizado de 0,6 mm de espesor con engatillado helicoidal y pestañas en los extremos, para aplicaciones donde haya necesidad de limpieza del conducto. Marca BRINNER modelo SRT.

**SRT3552** Ud TUBO HELICOIDAL LONG=2 ML CHAPA GALV. D=355mm GAMA TRANSIT (material; 21/12/2023)
Precio: 108.88
Conducto circular gama TRANSIT de diámetro 355 mm y longitud 2 ml, fabricado en chapa de acero galvanizado de 0,6 mm de espesor con engatillado helicoidal y pestañas en los extremos, para aplicaciones donde haya necesidad de limpieza del conducto. Marca BRINNER modelo SRT.

**SRT4002** Ud TUBO HELICOIDAL LONG=2 ML CHAPA GALV. D=400mm GAMA TRANSIT (material; 21/12/2023)
Precio: 120.68
Conducto circular gama TRANSIT de diámetro 400 mm y longitud 2 ml, fabricado en chapa de acero galvanizado de 0,6 mm de espesor con engatillado helicoidal y pestañas en los extremos, para aplicaciones donde haya necesidad de limpieza del conducto. Marca BRINNER modelo SRT.

**SRT4502** Ud TUBO HELICOIDAL LONG=2 ML CHAPA GALV. D=450mm GAMA TRANSIT (material; 21/12/2023)
Precio: 140.65
Conducto circular gama TRANSIT de diámetro 450 mm y longitud 2 ml, fabricado en chapa de acero galvanizado de 0,6 mm de espesor con engatillado helicoidal y pestañas en los extremos, para aplicaciones donde haya necesidad de limpieza del conducto. Marca BRINNER modelo SRT.

##### BFT90 CODO CIRCULAR 90º CHAPA GALV. GAMA TRANSIT (21/12/2023)

**BFT90125** Ud CODO 90º CHAPA GALV. D=125mm GAMA TRANSIT (material; 21/12/2023)
Precio: 38.72
Codo de 90º gama TRANSIT de diámetro 125 mm, fabricado en chapa de acero galvanizado de 0,5 mm de espesor con engatillado helicoidal y pestañas en los extremos, para aplicaciones donde haya necesidad de limpieza del conducto. Marca BRINNER modelo BFT90.

**BFT90160** Ud CODO 90º CHAPA GALV. D=160mm GAMA TRANSIT (material; 21/12/2023)
Precio: 39.74
Codo de 90º gama TRANSIT de diámetro 160 mm, fabricado en chapa de acero galvanizado de 0,5 mm de espesor con engatillado helicoidal y pestañas en los extremos, para aplicaciones donde haya necesidad de limpieza del conducto. Marca BRINNER modelo BFT90.

**BFT90200** Ud CODO 90º CHAPA GALV. D=200mm GAMA TRANSIT (material; 21/12/2023)
Precio: 42.33
Codo de 90º gama TRANSIT de diámetro 200 mm, fabricado en chapa de acero galvanizado de 0,5 mm de espesor con engatillado helicoidal y pestañas en los extremos, para aplicaciones donde haya necesidad de limpieza del conducto. Marca BRINNER modelo BFT90.

**BFT90250** Ud CODO 90º CHAPA GALV. D=250mm GAMA TRANSIT (material; 21/12/2023)
Precio: 45.29
Codo de 90º gama TRANSIT de diámetro 250 mm, fabricado en chapa de acero galvanizado de 0,6 mm de espesor con engatillado helicoidal y pestañas en los extremos, para aplicaciones donde haya necesidad de limpieza del conducto. Marca BRINNER modelo BFT90.

**BFT90315** Ud CODO 90º CHAPA GALV. D=315mm GAMA TRANSIT (material; 21/12/2023)
Precio: 51.1
Codo de 90º gama TRANSIT de diámetro 315 mm, fabricado en chapa de acero galvanizado de 0,6 mm de espesor con engatillado helicoidal y pestañas en los extremos, para aplicaciones donde haya necesidad de limpieza del conducto. Marca BRINNER modelo BFT90.

**BFT90355** Ud CODO 90º CHAPA GALV. D=355mm GAMA TRANSIT (material; 21/12/2023)
Precio: 58.12
Codo de 90º gama TRANSIT de diámetro 355 mm, fabricado en chapa de acero galvanizado de 0,6 mm de espesor con engatillado helicoidal y pestañas en los extremos, para aplicaciones donde haya necesidad de limpieza del conducto. Marca BRINNER modelo BFT90.

**BFT90400** Ud CODO 90º CHAPA GALV. D=400mm GAMA TRANSIT (material; 21/12/2023)
Precio: 70.39
Codo de 90º gama TRANSIT de diámetro 400 mm, fabricado en chapa de acero galvanizado de 0,6 mm de espesor con engatillado helicoidal y pestañas en los extremos, para aplicaciones donde haya necesidad de limpieza del conducto. Marca BRINNER modelo BFT90.

**BFT90450** Ud CODO 90º CHAPA GALV. D=450mm GAMA TRANSIT (material; 21/12/2023)
Precio: 81.37
Codo de 90º gama TRANSIT de diámetro 450 mm, fabricado en chapa de acero galvanizado de 0,6 mm de espesor con engatillado helicoidal y pestañas en los extremos, para aplicaciones donde haya necesidad de limpieza del conducto. Marca BRINNER modelo BFT90.

##### BFT45 CODO CIRCULAR 45º CHAPA GALV. GAMA TRANSIT (21/12/2023)

**BFT45125** Ud CODO 45º CHAPA GALV. D=125mm GAMA TRANSIT (material; 21/12/2023)
Precio: 29.72
Codo de 45º gama TRANSIT de diámetro 125 mm, fabricado en chapa de acero galvanizado de 0,5 mm de espesor con engatillado helicoidal y pestañas en los extremos, para aplicaciones donde haya necesidad de limpieza del conducto. Marca BRINNER modelo BFT45.

**BFT45160** Ud CODO 45º CHAPA GALV. D=160mm GAMA TRANSIT (material; 21/12/2023)
Precio: 30.77
Codo de 45º gama TRANSIT de diámetro 160 mm, fabricado en chapa de acero galvanizado de 0,5 mm de espesor con engatillado helicoidal y pestañas en los extremos, para aplicaciones donde haya necesidad de limpieza del conducto. Marca BRINNER modelo BFT45.

**BFT45200** Ud CODO 45º CHAPA GALV. D=200mm GAMA TRANSIT (material; 21/12/2023)
Precio: 32.08
Codo de 45º gama TRANSIT de diámetro 200 mm, fabricado en chapa de acero galvanizado de 0,5 mm de espesor con engatillado helicoidal y pestañas en los extremos, para aplicaciones donde haya necesidad de limpieza del conducto. Marca BRINNER modelo BFT45.

**BFT45250** Ud CODO 45º CHAPA GALV. D=250mm GAMA TRANSIT (material; 21/12/2023)
Precio: 33.59
Codo de 45º gama TRANSIT de diámetro 250 mm, fabricado en chapa de acero galvanizado de 0,6 mm de espesor con engatillado helicoidal y pestañas en los extremos, para aplicaciones donde haya necesidad de limpieza del conducto. Marca BRINNER modelo BFT45.

**BFT45315** Ud CODO 45º CHAPA GALV. D=315mm GAMA TRANSIT (material; 21/12/2023)
Precio: 37.15
Codo de 45º gama TRANSIT de diámetro 315 mm, fabricado en chapa de acero galvanizado de 0,6 mm de espesor con engatillado helicoidal y pestañas en los extremos, para aplicaciones donde haya necesidad de limpieza del conducto. Marca BRINNER modelo BFT45.

**BFT45355** Ud CODO 45º CHAPA GALV. D=355mm GAMA TRANSIT (material; 21/12/2023)
Precio: 40.14
Codo de 45º gama TRANSIT de diámetro 355 mm, fabricado en chapa de acero galvanizado de 0,6 mm de espesor con engatillado helicoidal y pestañas en los extremos, para aplicaciones donde haya necesidad de limpieza del conducto. Marca BRINNER modelo BFT45.

**BFT45400** Ud CODO 45º CHAPA GALV. D=400mm GAMA TRANSIT (material; 21/12/2023)
Precio: 48.95
Codo de 45º gama TRANSIT de diámetro 400 mm, fabricado en chapa de acero galvanizado de 0,6 mm de espesor con engatillado helicoidal y pestañas en los extremos, para aplicaciones donde haya necesidad de limpieza del conducto. Marca BRINNER modelo BFT45.

**BFT45450** Ud CODO 45º CHAPA GALV. D=450mm GAMA TRANSIT (material; 21/12/2023)
Precio: 55.89
Codo de 45º gama TRANSIT de diámetro 450 mm, fabricado en chapa de acero galvanizado de 0,6 mm de espesor con engatillado helicoidal y pestañas en los extremos, para aplicaciones donde haya necesidad de limpieza del conducto. Marca BRINNER modelo BFT45.

##### TCT TE CIRCULAR A 90º CHAPA GALV. GAMA TRANSIT (21/12/2023)

**TCT90125** Ud TE A 90º CHAPA GALV. D=125mm GAMA TRANSIT (material; 21/12/2023)
Precio: 21.74
Te a 90º gama TRANSIT de diámetro 125 mm, fabricado en chapa de acero galvanizado de 0,5 mm de espesor con engatillado helicoidal y pestañas en los extremos, para aplicaciones donde haya necesidad de limpieza del conducto. Marca BRINNER modelo TCT.

**TCT90160** Ud TE A 90º CHAPA GALV. D=160mm GAMA TRANSIT (material; 21/12/2023)
Precio: 30.12
Te a 90º gama TRANSIT de diámetro 160 mm, fabricado en chapa de acero galvanizado de 0,5 mm de espesor con engatillado helicoidal y pestañas en los extremos, para aplicaciones donde haya necesidad de limpieza del conducto. Marca BRINNER modelo TCT.

**TCT90200** Ud TE A 90º CHAPA GALV. D=200mm GAMA TRANSIT (material; 21/12/2023)
Precio: 39.27
Te a 90º gama TRANSIT de diámetro 200 mm, fabricado en chapa de acero galvanizado de 0,5 mm de espesor con engatillado helicoidal y pestañas en los extremos, para aplicaciones donde haya necesidad de limpieza del conducto. Marca BRINNER modelo TCT.

**TCT90250** Ud TE A 90º CHAPA GALV. D=250mm GAMA TRANSIT (material; 21/12/2023)
Precio: 49.34
Te a 90º gama TRANSIT de diámetro 250 mm, fabricado en chapa de acero galvanizado de 0,6 mm de espesor con engatillado helicoidal y pestañas en los extremos, para aplicaciones donde haya necesidad de limpieza del conducto. Marca BRINNER modelo TCT.

**TCT90315** Ud TE A 90º CHAPA GALV. D=315mm GAMA TRANSIT (material; 21/12/2023)
Precio: 63.19
Te a 90º gama TRANSIT de diámetro 315 mm, fabricado en chapa de acero galvanizado de 0,6 mm de espesor con engatillado helicoidal y pestañas en los extremos, para aplicaciones donde haya necesidad de limpieza del conducto. Marca BRINNER modelo TCT.

**TCT90355** Ud TE A 90º CHAPA GALV. D=355mm GAMA TRANSIT (material; 21/12/2023)
Precio: 72.15
Te a 90º gama TRANSIT de diámetro 355 mm, fabricado en chapa de acero galvanizado de 0,6 mm de espesor con engatillado helicoidal y pestañas en los extremos, para aplicaciones donde haya necesidad de limpieza del conducto. Marca BRINNER modelo TCT.

**TCT90400** Ud TE A 90º CHAPA GALV. D=400mm GAMA TRANSIT (material; 21/12/2023)
Precio: 86.93
Te a 90º gama TRANSIT de diámetro 400 mm, fabricado en chapa de acero galvanizado de 0,6 mm de espesor con engatillado helicoidal y pestañas en los extremos, para aplicaciones donde haya necesidad de limpieza del conducto. Marca BRINNER modelo TCT.

**TCT90450** Ud TE A 90º CHAPA GALV. D=450mm GAMA TRANSIT (material; 21/12/2023)
Precio: 99.97
Te a 90º gama TRANSIT de diámetro 450 mm, fabricado en chapa de acero galvanizado de 0,6 mm de espesor con engatillado helicoidal y pestañas en los extremos, para aplicaciones donde haya necesidad de limpieza del conducto. Marca BRINNER modelo TCT.

##### TVT TE CIRCULAR A 45º CHAPA GALV. GAMA TRANSIT (21/12/2023)

**TCT45125** Ud TE A 45º CHAPA GALV. D=125mm GAMA TRANSIT (material; 21/12/2023)
Precio: 28.77
Te a 45º gama TRANSIT de diámetro 125 mm, fabricado en chapa de acero galvanizado de 0,5 mm de espesor con engatillado helicoidal y pestañas en los extremos, para aplicaciones donde haya necesidad de limpieza del conducto. Marca BRINNER modelo TVT.

**TCT45160** Ud TE A 45º CHAPA GALV. D=160mm GAMA TRANSIT (material; 21/12/2023)
Precio: 40.5
Te a 45º gama TRANSIT de diámetro 160 mm, fabricado en chapa de acero galvanizado de 0,5 mm de espesor con engatillado helicoidal y pestañas en los extremos, para aplicaciones donde haya necesidad de limpieza del conducto. Marca BRINNER modelo TVT.

**TCT45200** Ud TE A 45º CHAPA GALV. D=200mm GAMA TRANSIT (material; 21/12/2023)
Precio: 53.32
Te a 45º gama TRANSIT de diámetro 200 mm, fabricado en chapa de acero galvanizado de 0,5 mm de espesor con engatillado helicoidal y pestañas en los extremos, para aplicaciones donde haya necesidad de limpieza del conducto. Marca BRINNER modelo TVT.

**TCT45250** Ud TE A 45º CHAPA GALV. D=250mm GAMA TRANSIT (material; 21/12/2023)
Precio: 67.42
Te a 45º gama TRANSIT de diámetro 250 mm, fabricado en chapa de acero galvanizado de 0,6 mm de espesor con engatillado helicoidal y pestañas en los extremos, para aplicaciones donde haya necesidad de limpieza del conducto. Marca BRINNER modelo TVT.

**TCT45315** Ud TE A 45º CHAPA GALV. D=315mm GAMA TRANSIT (material; 21/12/2023)
Precio: 86.81
Te a 45º gama TRANSIT de diámetro 315 mm, fabricado en chapa de acero galvanizado de 0,6 mm de espesor con engatillado helicoidal y pestañas en los extremos, para aplicaciones donde haya necesidad de limpieza del conducto. Marca BRINNER modelo TVT.

**TCT45355** Ud TE A 45º CHAPA GALV. D=355mm GAMA TRANSIT (material; 21/12/2023)
Precio: 99.34
Te a 45º gama TRANSIT de diámetro 355 mm, fabricado en chapa de acero galvanizado de 0,6 mm de espesor con engatillado helicoidal y pestañas en los extremos, para aplicaciones donde haya necesidad de limpieza del conducto. Marca BRINNER modelo TVT.

**TCT45400** Ud TE A 45º CHAPA GALV. D=400mm GAMA TRANSIT (material; 21/12/2023)
Precio: 120.03
Te a 45º gama TRANSIT de diámetro 400 mm, fabricado en chapa de acero galvanizado de 0,6 mm de espesor con engatillado helicoidal y pestañas en los extremos, para aplicaciones donde haya necesidad de limpieza del conducto. Marca BRINNER modelo TVT.

**TCT45450** Ud TE A 45º CHAPA GALV. D=450mm GAMA TRANSIT (material; 21/12/2023)
Precio: 138.29
Te a 45º gama TRANSIT de diámetro 450 mm, fabricado en chapa de acero galvanizado de 0,6 mm de espesor con engatillado helicoidal y pestañas en los extremos, para aplicaciones donde haya necesidad de limpieza del conducto. Marca BRINNER modelo TVT.

##### YVT DERIVACIÓN CIRCULAR A 45º CHAPA GALV. GAMA TRANSIT (21/12/2023)

**YVT125** Ud DERIVACIÓN 45º CIRCULAR CHAPA GALV. D=125mm GAMA TRANSIT (material; 21/12/2023)
Precio: 33.69
Derivación circular a 45º tipo pantalón gama TRANSIT de diámetro 125 mm, con dos salidas que forman 90º entre sí, fabricada en chapa de acero galvanizado de 0,5 mm de espesor con engatillado helicoidal y pestañas en los extremos, para aplicaciones donde haya necesidad de limpieza del conducto. Marca BRINNER modelo YVT.

**YVT160** Ud DERIVACIÓN 45º CIRCULAR CHAPA GALV. D=160mm GAMA TRANSIT (material; 21/12/2023)
Precio: 47.77
Derivación circular a 45º tipo pantalón gama TRANSIT de diámetro 160 mm, con dos salidas que forman 90º entre sí, fabricada en chapa de acero galvanizado de 0,5 mm de espesor con engatillado helicoidal y pestañas en los extremos, para aplicaciones donde haya necesidad de limpieza del conducto. Marca BRINNER modelo YVT.

**YVT200** Ud DERIVACIÓN 45º CIRCULAR CHAPA GALV. D=200mm GAMA TRANSIT (material; 21/12/2023)
Precio: 63.15
Derivación circular a 45º tipo pantalón gama TRANSIT de diámetro 200 mm, con dos salidas que forman 90º entre sí, fabricada en chapa de acero galvanizado de 0,5 mm de espesor con engatillado helicoidal y pestañas en los extremos, para aplicaciones donde haya necesidad de limpieza del conducto. Marca BRINNER modelo YVT.

**YVT250** Ud DERIVACIÓN 45º CIRCULAR CHAPA GALV. D=250mm GAMA TRANSIT (material; 21/12/2023)
Precio: 80.06
Derivación circular a 45º tipo pantalón gama TRANSIT de diámetro 250 mm, con dos salidas que forman 90º entre sí, fabricada en chapa de acero galvanizado de 0,6 mm de espesor con engatillado helicoidal y pestañas en los extremos, para aplicaciones donde haya necesidad de limpieza del conducto. Marca BRINNER modelo YVT.

**YVT315** Ud DERIVACIÓN 45º CIRCULAR CHAPA GALV. D=315mm GAMA TRANSIT (material; 21/12/2023)
Precio: 103.33
Derivación circular a 45º tipo pantalón gama TRANSIT de diámetro 315 mm, con dos salidas que forman 90º entre sí, fabricada en chapa de acero galvanizado de 0,6 mm de espesor con engatillado helicoidal y pestañas en los extremos, para aplicaciones donde haya necesidad de limpieza del conducto. Marca BRINNER modelo YVT.

**YVT355** Ud DERIVACIÓN 45º CIRCULAR CHAPA GALV. D=355mm GAMA TRANSIT (material; 21/12/2023)
Precio: 118.37
Derivación circular a 45º tipo pantalón gama TRANSIT de diámetro 355 mm, con dos salidas que forman 90º entre sí, fabricada en chapa de acero galvanizado de 0,6 mm de espesor con engatillado helicoidal y pestañas en los extremos, para aplicaciones donde haya necesidad de limpieza del conducto. Marca BRINNER modelo YVT.

**YVT400** Ud DERIVACIÓN 45º CIRCULAR CHAPA GALV. D=400mm GAMA TRANSIT (material; 21/12/2023)
Precio: 143.2
Derivación circular a 45º tipo pantalón gama TRANSIT de diámetro 400 mm, con dos salidas que forman 90º entre sí, fabricada en chapa de acero galvanizado de 0,6 mm de espesor con engatillado helicoidal y pestañas en los extremos, para aplicaciones donde haya necesidad de limpieza del conducto. Marca BRINNER modelo YVT.

**YVT450** Ud DERIVACIÓN 45º CIRCULAR CHAPA GALV. D=450mm GAMA TRANSIT (material; 21/12/2023)
Precio: 165.11
Derivación circular a 45º tipo pantalón gama TRANSIT de diámetro 450 mm, con dos salidas que forman 90º entre sí, fabricada en chapa de acero galvanizado de 0,6 mm de espesor con engatillado helicoidal y pestañas en los extremos, para aplicaciones donde haya necesidad de limpieza del conducto. Marca BRINNER modelo YVT.

##### FLKA ABRAZADERA DE UNIÓN CON JUNTA DE GOMA GAMA TRANSIT (17/03/2026)

**FLKA125** Ud ABRAZADERA DE UNIÓN CON JUNTA DE GOMA D=125mm (material; 17/03/2026)
Precio: 59.68
Abrazadera de unión con junta de goma de diámetro 125 mm con mecanismo de apertura y cierre rápido, para unión de tubos y accesorios circulares de la gama transit. Modelo FLKA de BRINNER.

**FLKA160** Ud ABRAZADERA DE UNIÓN CON JUNTA DE GOMA D=160mm (material; 17/03/2026)
Precio: 61.19
Abrazadera de unión con junta de goma de diámetro 160 mm con mecanismo de apertura y cierre rápido, para unión de tubos y accesorios circulares de la gama transit. Modelo FLKA de BRINNER.

**FLKA200** Ud ABRAZADERA DE UNIÓN CON JUNTA DE GOMA D=200mm (material; 17/03/2026)
Precio: 62.3
Abrazadera de unión con junta de goma de diámetro 200 mm con mecanismo de apertura y cierre rápido, para unión de tubos y accesorios circulares de la gama transit. Modelo FLKA de BRINNER.

**FLKA250** Ud ABRAZADERA DE UNIÓN CON JUNTA DE GOMA D=250mm (material; 17/03/2026)
Precio: 63.32
Abrazadera de unión con junta de goma de diámetro 250 mm con mecanismo de apertura y cierre rápido, para unión de tubos y accesorios circulares de la gama transit. Modelo FLKA de BRINNER.

**FLKA315** Ud ABRAZADERA DE UNIÓN CON JUNTA DE GOMA D=315mm (material; 17/03/2026)
Precio: 67.58
Abrazadera de unión con junta de goma de diámetro 315 mm con mecanismo de apertura y cierre rápido, para unión de tubos y accesorios circulares de la gama transit. Modelo FLKA de BRINNER.

**FLKA355** Ud ABRAZADERA DE UNIÓN CON JUNTA DE GOMA D=355mm (material; 17/03/2026)
Precio: 69.8
Abrazadera de unión con junta de goma de diámetro 355 mm con mecanismo de apertura y cierre rápido, para unión de tubos y accesorios circulares de la gama transit. Modelo FLKA de BRINNER.

**FLKA400** Ud ABRAZADERA DE UNIÓN CON JUNTA DE GOMA D=400mm (material; 17/03/2026)
Precio: 74.61
Abrazadera de unión con junta de goma de diámetro 400 mm con mecanismo de apertura y cierre rápido, para unión de tubos y accesorios circulares de la gama transit. Modelo FLKA de BRINNER.

**FLKA450** Ud ABRAZADERA DE UNIÓN CON JUNTA DE GOMA D=450mm (material; 17/03/2026)
Precio: 78.6
Abrazadera de unión con junta de goma de diámetro 450 mm con mecanismo de apertura y cierre rápido, para unión de tubos y accesorios circulares de la gama transit. Modelo FLKA de BRINNER.

##### RCLT REDUCCIÓN CIRCULAR CHAPA GALV. GAMA TRANSIT (21/12/2023)

**RCLT160125** Ud REDUCCIÓN CIRCULAR CHAPA GALV. D=160/125mm GAMA TRANSIT (material; 21/12/2023)
Precio: 21.94
Reducción circular gama TRANSIT de diámetro 160 a 125 mm fabricado en chapa de acero galvanizado con pestañas en los extremos, para aplicaciones donde haya necesidad de limpieza del conducto. Marca BRINNER modelo RCLT.

**RCLT200125** Ud REDUCCIÓN CIRCULAR CHAPA GALV. D=200/125mm GAMA TRANSIT (material; 21/12/2023)
Precio: 26.94
Reducción circular gama TRANSIT de diámetro 200 a 125 mm fabricado en chapa de acero galvanizado con pestañas en los extremos, para aplicaciones donde haya necesidad de limpieza del conducto. Marca BRINNER modelo RCLT.

**RCLT200160** Ud REDUCCIÓN CIRCULAR CHAPA GALV. D=200/160mm GAMA TRANSIT (material; 21/12/2023)
Precio: 26.26
Reducción circular gama TRANSIT de diámetro 200 a 160 mm fabricado en chapa de acero galvanizado con pestañas en los extremos, para aplicaciones donde haya necesidad de limpieza del conducto. Marca BRINNER modelo RCLT.

**RCLT250125** Ud REDUCCIÓN CIRCULAR CHAPA GALV. D=250/125mm GAMA TRANSIT (material; 21/12/2023)
Precio: 30.06
Reducción circular gama TRANSIT de diámetro 250 a 125 mm fabricado en chapa de acero galvanizado con pestañas en los extremos, para aplicaciones donde haya necesidad de limpieza del conducto. Marca BRINNER modelo RCLT.

**RCLT250160** Ud REDUCCIÓN CIRCULAR CHAPA GALV. D=250/160mm GAMA TRANSIT (material; 21/12/2023)
Precio: 29.17
Reducción circular gama TRANSIT de diámetro 250 a 160 mm fabricado en chapa de acero galvanizado con pestañas en los extremos, para aplicaciones donde haya necesidad de limpieza del conducto. Marca BRINNER modelo RCLT.

**RCLT250200** Ud REDUCCIÓN CIRCULAR CHAPA GALV. D=250/200mm GAMA TRANSIT (material; 21/12/2023)
Precio: 28.44
Reducción circular gama TRANSIT de diámetro 250 a 200 mm fabricado en chapa de acero galvanizado con pestañas en los extremos, para aplicaciones donde haya necesidad de limpieza del conducto. Marca BRINNER modelo RCLT.

**RCLT315160** Ud REDUCCIÓN CIRCULAR CHAPA GALV. D=315/160mm GAMA TRANSIT (material; 21/12/2023)
Precio: 40.3
Reducción circular gama TRANSIT de diámetro 315 a 160 mm fabricado en chapa de acero galvanizado con pestañas en los extremos, para aplicaciones donde haya necesidad de limpieza del conducto. Marca BRINNER modelo RCLT.

**RCLT315200** Ud REDUCCIÓN CIRCULAR CHAPA GALV. D=315/200mm GAMA TRANSIT (material; 21/12/2023)
Precio: 38.98
Reducción circular gama TRANSIT de diámetro 315 a 200 mm fabricado en chapa de acero galvanizado con pestañas en los extremos, para aplicaciones donde haya necesidad de limpieza del conducto. Marca BRINNER modelo RCLT.

**RCLT315250** Ud REDUCCIÓN CIRCULAR CHAPA GALV. D=315/250mm GAMA TRANSIT (material; 21/12/2023)
Precio: 37.26
Reducción circular gama TRANSIT de diámetro 315 a 250 mm fabricado en chapa de acero galvanizado con pestañas en los extremos, para aplicaciones donde haya necesidad de limpieza del conducto. Marca BRINNER modelo RCLT.

**RCLT355200** Ud REDUCCIÓN CIRCULAR CHAPA GALV. D=355/200mm GAMA TRANSIT (material; 21/12/2023)
Precio: 41.32
Reducción circular gama TRANSIT de diámetro 355 a 200 mm fabricado en chapa de acero galvanizado con pestañas en los extremos, para aplicaciones donde haya necesidad de limpieza del conducto. Marca BRINNER modelo RCLT.

**RCLT355250** Ud REDUCCIÓN CIRCULAR CHAPA GALV. D=355/250mm GAMA TRANSIT (material; 21/12/2023)
Precio: 40.67
Reducción circular gama TRANSIT de diámetro 355 a 250 mm fabricado en chapa de acero galvanizado con pestañas en los extremos, para aplicaciones donde haya necesidad de limpieza del conducto. Marca BRINNER modelo RCLT.

**RCLT355315** Ud REDUCCIÓN CIRCULAR CHAPA GALV. D=355/315mm GAMA TRANSIT (material; 21/12/2023)
Precio: 40.02
Reducción circular gama TRANSIT de diámetro 355 a 315 mm fabricado en chapa de acero galvanizado con pestañas en los extremos, para aplicaciones donde haya necesidad de limpieza del conducto. Marca BRINNER modelo RCLT.

**RCLT400250** Ud REDUCCIÓN CIRCULAR CHAPA GALV. D=400/250mm GAMA TRANSIT (material; 21/12/2023)
Precio: 49.34
Reducción circular gama TRANSIT de diámetro 400 a 250 mm fabricado en chapa de acero galvanizado con pestañas en los extremos, para aplicaciones donde haya necesidad de limpieza del conducto. Marca BRINNER modelo RCLT.

**RCLT400315** Ud REDUCCIÓN CIRCULAR CHAPA GALV. D=400/315mm GAMA TRANSIT (material; 21/12/2023)
Precio: 48.57
Reducción circular gama TRANSIT de diámetro 400 a 315 mm fabricado en chapa de acero galvanizado con pestañas en los extremos, para aplicaciones donde haya necesidad de limpieza del conducto. Marca BRINNER modelo RCLT.

**RCLT400355** Ud REDUCCIÓN CIRCULAR CHAPA GALV. D=400/355mm GAMA TRANSIT (material; 21/12/2023)
Precio: 50.19
Reducción circular gama TRANSIT de diámetro 400 a 355 mm fabricado en chapa de acero galvanizado con pestañas en los extremos, para aplicaciones donde haya necesidad de limpieza del conducto. Marca BRINNER modelo RCLT.

**RCLT450315** Ud REDUCCIÓN CIRCULAR CHAPA GALV. D=450/315mm GAMA TRANSIT (material; 21/12/2023)
Precio: 56.33
Reducción circular gama TRANSIT de diámetro 450 a 315 mm fabricado en chapa de acero galvanizado con pestañas en los extremos, para aplicaciones donde haya necesidad de limpieza del conducto. Marca BRINNER modelo RCLT.

**RCLT450355** Ud REDUCCIÓN CIRCULAR CHAPA GALV. D=450/355mm GAMA TRANSIT (material; 21/12/2023)
Precio: 55.76
Reducción circular gama TRANSIT de diámetro 450 a 355 mm fabricado en chapa de acero galvanizado con pestañas en los extremos, para aplicaciones donde haya necesidad de limpieza del conducto. Marca BRINNER modelo RCLT.

**RCLT450400** Ud REDUCCIÓN CIRCULAR CHAPA GALV. D=450/400mm GAMA TRANSIT (material; 21/12/2023)
Precio: 54.73
Reducción circular gama TRANSIT de diámetro 450 a 400 mm fabricado en chapa de acero galvanizado con pestañas en los extremos, para aplicaciones donde haya necesidad de limpieza del conducto. Marca BRINNER modelo RCLT.

#### TUBO HEL. DP TUBO HELICOIDAL DOBLE PARED CON AISLAMIENTO 50 MM (26/12/2023)

##### TUBO DP GG TUBO HELICOIDAL GALVANIZADO GALVA/GALVA CON AISLAMIENTO 50 MM (11/03/2025)

###### SRI TUBO HELICOIDAL GALVA/GALVA AISLAMIENTO 50 MM (17/03/2026)

**SRI-150250** ml TUBO HELIC. DOBLE PARED GALVA/GALVA AISLAMIENTO 50mm D=150/250mm (material; 17/03/2026)
Precio: 60.35
Conducto circular de doble pared de diámetro 150/250 mm fabricado en chapa de acero galvanizado, con aislamiento intermedio formado por manta de lana de vidrio de revestido en una de sus caras con un papel kraft que actúa como barrera de vapor. Marca BRINNER modelo SRI.

**SRI-200300** ml TUBO HELIC. DOBLE PARED GALVA/GALVA AISLAMIENTO 50mm D=200/300mm (material; 17/03/2026)
Precio: 71.81
Conducto circular de doble pared de diámetro 200/300 mm fabricado en chapa de acero galvanizado, con aislamiento intermedio formado por manta de lana de vidrio de revestido en una de sus caras con un papel kraft que actúa como barrera de vapor. Marca BRINNER modelo SRI.

**SRI-250350** ml TUBO HELIC. DOBLE PARED GALVA/GALVA AISLAMIENTO 50mm D=250/350mm (material; 17/03/2026)
Precio: 91.84
Conducto circular de doble pared de diámetro 250/350 mm fabricado en chapa de acero galvanizado, con aislamiento intermedio formado por manta de lana de vidrio de revestido en una de sus caras con un papel kraft que actúa como barrera de vapor. Marca BRINNER modelo SRI.

**SRI-300400** ml TUBO HELIC. DOBLE PARED GALVA/GALVA AISLAMIENTO 50mm D=300/400mm (material; 17/03/2026)
Precio: 103.88
Conducto circular de doble pared de diámetro 300/400 mm fabricado en chapa de acero galvanizado, con aislamiento intermedio formado por manta de lana de vidrio de revestido en una de sus caras con un papel kraft que actúa como barrera de vapor. Marca BRINNER modelo SRI.

**SRI-350450** ml TUBO HELIC. DOBLE PARED GALVA/GALVA AISLAMIENTO 50mm D=350/450mm (material; 17/03/2026)
Precio: 122.21
Conducto circular de doble pared de diámetro 350/450 mm fabricado en chapa de acero galvanizado, con aislamiento intermedio formado por manta de lana de vidrio de revestido en una de sus caras con un papel kraft que actúa como barrera de vapor. Marca BRINNER modelo SRI.

**SRI-400500** ml TUBO HELIC. DOBLE PARED GALVA/GALVA AISLAMIENTO 50mm D=400/500mm (material; 17/03/2026)
Precio: 137.25
Conducto circular de doble pared de diámetro 400/500 mm fabricado en chapa de acero galvanizado, con aislamiento intermedio formado por manta de lana de vidrio de revestido en una de sus caras con un papel kraft que actúa como barrera de vapor. Marca BRINNER modelo SRI.

**SRI-450560** ml TUBO HELIC. DOBLE PARED GALVA/GALVA AISLAMIENTO 50mm D=450/560mm (material; 17/03/2026)
Precio: 153.16
Conducto circular de doble pared de diámetro 450/560 mm fabricado en chapa de acero galvanizado, con aislamiento intermedio formado por manta de lana de vidrio de revestido en una de sus caras con un papel kraft que actúa como barrera de vapor. Marca BRINNER modelo SRI.

**SRI-500600** ml TUBO HELIC. DOBLE PARED GALVA/GALVA AISLAMIENTO 50mm D=500/600mm (material; 17/03/2026)
Precio: 172.94
Conducto circular de doble pared de diámetro 500/600 mm fabricado en chapa de acero galvanizado, con aislamiento intermedio formado por manta de lana de vidrio de revestido en una de sus caras con un papel kraft que actúa como barrera de vapor. Marca BRINNER modelo SRI.

**SRI-600710** ml TUBO HELIC. DOBLE PARED GALVA/GALVA AISLAMIENTO 50mm D=600/710mm (material; 17/03/2026)
Precio: 226.67
Conducto circular de doble pared de diámetro 600/710 mm fabricado en chapa de acero galvanizado, con aislamiento intermedio formado por manta de lana de vidrio de revestido en una de sus caras con un papel kraft que actúa como barrera de vapor. Marca BRINNER modelo SRI.

**SRI-710800** ml TUBO HELIC. DOBLE PARED GALVA/GALVA AISLAMIENTO 50mm D=710/800mm (material; 17/03/2026)
Precio: 257.32
Conducto circular de doble pared de diámetro 710/800 mm fabricado en chapa de acero galvanizado, con aislamiento intermedio formado por manta de lana de vidrio de revestido en una de sus caras con un papel kraft que actúa como barrera de vapor. Marca BRINNER modelo SRI.

**SRI-800900** ml TUBO HELIC. DOBLE PARED GALVA/GALVA AISLAMIENTO 50mm D=800/900mm (material; 17/03/2026)
Precio: 312.05
Conducto circular de doble pared de diámetro 800/900 mm fabricado en chapa de acero galvanizado, con aislamiento intermedio formado por manta de lana de vidrio de revestido en una de sus caras con un papel kraft que actúa como barrera de vapor. Marca BRINNER modelo SRI.

**SRI-9001000** ml TUBO HELIC. DOBLE PARED GALVA/GALVA AISLAMIENTO 50mm D900/1000mm (material; 17/03/2026)
Precio: 363.14
Conducto circular de doble pared de diámetro 900/1000 mm fabricado en chapa de acero galvanizado, con aislamiento intermedio formado por manta de lana de vidrio de revestido en una de sus caras con un papel kraft que actúa como barrera de vapor. Marca BRINNER modelo SRI.

###### NPD MANGUITO CIRCULAR GALVA/GALVA AISLAMIENTO 50 MM (11/03/2025)

**NPD-150250** Ud MANGUITO CIRCULAR GALVA/GALVA AISLAMIENTO 50mm D=150/250mm (material; 17/03/2026)
Precio: 9.36
Manguito circular de doble pared de diámetro 150/250 mm fabricado en chapa de acero galvanizado, con aislamiento intermedio formado por manta de lana de vidrio de revestido en una de sus caras con un papel kraft que actúa como barrera de vapor. Marca BRINNER modelo NPD.

**NPD-200300** Ud MANGUITO CIRCULAR GALVA/GALVA AISLAMIENTO 50mm D=200/300mm (material; 17/03/2026)
Precio: 11.19
Manguito circular de doble pared de diámetro 200/300 mm fabricado en chapa de acero galvanizado, con aislamiento intermedio formado por manta de lana de vidrio de revestido en una de sus caras con un papel kraft que actúa como barrera de vapor. Marca BRINNER modelo NPD.

**NPD-250350** Ud MANGUITO CIRCULAR GALVA/GALVA AISLAMIENTO 50mm D=250/350mm (material; 17/03/2026)
Precio: 15
Manguito circular de doble pared de diámetro 250/350 mm fabricado en chapa de acero galvanizado, con aislamiento intermedio formado por manta de lana de vidrio de revestido en una de sus caras con un papel kraft que actúa como barrera de vapor. Marca BRINNER modelo NPD.

**NPD-300400** Ud MANGUITO CIRCULAR GALVA/GALVA AISLAMIENTO 50mm D=300/400mm (material; 17/03/2026)
Precio: 15.54
Manguito circular de doble pared de diámetro 300/400 mm fabricado en chapa de acero galvanizado, con aislamiento intermedio formado por manta de lana de vidrio de revestido en una de sus caras con un papel kraft que actúa como barrera de vapor. Marca BRINNER modelo NPD.

**NPD-350450** Ud MANGUITO CIRCULAR GALVA/GALVA AISLAMIENTO 50mm D=350/450mm (material; 17/03/2026)
Precio: 24.16
Manguito circular de doble pared de diámetro 350/450 mm fabricado en chapa de acero galvanizado, con aislamiento intermedio formado por manta de lana de vidrio de revestido en una de sus caras con un papel kraft que actúa como barrera de vapor. Marca BRINNER modelo NPD.

**NPD-400500** Ud MANGUITO CIRCULAR GALVA/GALVA AISLAMIENTO 50mm D=400/500mm (material; 17/03/2026)
Precio: 28.15
Manguito circular de doble pared de diámetro 400/500 mm fabricado en chapa de acero galvanizado, con aislamiento intermedio formado por manta de lana de vidrio de revestido en una de sus caras con un papel kraft que actúa como barrera de vapor. Marca BRINNER modelo NPD.

**NPD-450560** Ud MANGUITO CIRCULAR GALVA/GALVA AISLAMIENTO 50mm D=450/560mm (material; 17/03/2026)
Precio: 32.34
Manguito circular de doble pared de diámetro 450/560 mm fabricado en chapa de acero galvanizado, con aislamiento intermedio formado por manta de lana de vidrio de revestido en una de sus caras con un papel kraft que actúa como barrera de vapor. Marca BRINNER modelo NPD.

**NPD-500600** Ud MANGUITO CIRCULAR GALVA/GALVA AISLAMIENTO 50mm D=500/600mm (material; 17/03/2026)
Precio: 34.68
Manguito circular de doble pared de diámetro 500/600 mm fabricado en chapa de acero galvanizado, con aislamiento intermedio formado por manta de lana de vidrio de revestido en una de sus caras con un papel kraft que actúa como barrera de vapor. Marca BRINNER modelo NPD.

**NPD-600710** Ud MANGUITO CIRCULAR GALVA/GALVA AISLAMIENTO 50mm D=600/710mm (material; 17/03/2026)
Precio: 46.1
Manguito circular de doble pared de diámetro 600/710 mm fabricado en chapa de acero galvanizado, con aislamiento intermedio formado por manta de lana de vidrio de revestido en una de sus caras con un papel kraft que actúa como barrera de vapor. Marca BRINNER modelo NPD.

**NPD-710800** Ud MANGUITO CIRCULAR GALVA/GALVA AISLAMIENTO 50mm D=710/800mm (material; 11/03/2025)
Precio: 56.83
Manguito circular de doble pared de diámetro 710/800 mm fabricado en chapa de acero galvanizado, con aislamiento intermedio formado por manta de lana de vidrio de revestido en una de sus caras con un papel kraft que actúa como barrera de vapor. Marca BRINNER modelo NPD.

**NPD-800900** Ud MANGUITO CIRCULAR GALVA/GALVA AISLAMIENTO 50mm D=800/900mm (material; 11/03/2025)
Precio: 61.76
Manguito circular de doble pared de diámetro 800/900 mm fabricado en chapa de acero galvanizado, con aislamiento intermedio formado por manta de lana de vidrio de revestido en una de sus caras con un papel kraft que actúa como barrera de vapor. Marca BRINNER modelo NPD.

**NPD-9001000** Ud MANGUITO CIRCULAR GALVA/GALVA AISLAMIENTO 50mm D=900/1000mm (material; 17/03/2026)
Precio: 76.05
Manguito circular de doble pared de diámetro 900/1000 mm fabricado en chapa de acero galvanizado, con aislamiento intermedio formado por manta de lana de vidrio de revestido en una de sus caras con un papel kraft que actúa como barrera de vapor. Marca BRINNER modelo NPD.

###### BFI90 CODO CIRCULAR 90º GALVA/GALVA AISLAMIENTO 50 MM (17/03/2026)

**BFI90-150250** Ud CODO CIRCULAR 90º GALVA/GALVA AISLAMIENTO 50mm D=150/250mm (material; 17/03/2026)
Precio: 148.1
Codo circular de 90º de doble pared de diámetro 150/250 mm fabricado en chapa de acero galvanizado, con aislamiento intermedio formado por manta de lana de vidrio de revestido en una de sus caras con un papel kraft que actúa como barrera de vapor. Marca BRINNER modelo BFI90.

**BFI90-200300** Ud CODO CIRCULAR 90º GALVA/GALVA AISLAMIENTO 50mm D=200/300mm (material; 17/03/2026)
Precio: 157.83
Codo circular de 90º de doble pared de diámetro 200/300 mm fabricado en chapa de acero galvanizado, con aislamiento intermedio formado por manta de lana de vidrio de revestido en una de sus caras con un papel kraft que actúa como barrera de vapor. Marca BRINNER modelo BFI90.

**BFI90-250350** Ud CODO CIRCULAR 90º GALVA/GALVA AISLAMIENTO 50mm D=250/350mm (material; 17/03/2026)
Precio: 171.89
Codo circular de 90º de doble pared de diámetro 450/560 mm fabricado en chapa de acero galvanizado, con aislamiento intermedio formado por manta de lana de vidrio de revestido en una de sus caras con un papel kraft que actúa como barrera de vapor. Marca BRINNER modelo BFI90.

**BFI90-300400** Ud CODO CIRCULAR 90º GALVA/GALVA AISLAMIENTO 50mm D=300/400mm (material; 17/03/2026)
Precio: 193.4
Codo circular de 90º de doble pared de diámetro 300/400 mm fabricado en chapa de acero galvanizado, con aislamiento intermedio formado por manta de lana de vidrio de revestido en una de sus caras con un papel kraft que actúa como barrera de vapor. Marca BRINNER modelo BFI90.

**BFI90-350450** Ud CODO CIRCULAR 90º GALVA/GALVA AISLAMIENTO 50mm D=350/450mm (material; 17/03/2026)
Precio: 215.68
Codo circular de 90º de doble pared de diámetro 350/450 mm fabricado en chapa de acero galvanizado, con aislamiento intermedio formado por manta de lana de vidrio de revestido en una de sus caras con un papel kraft que actúa como barrera de vapor. Marca BRINNER modelo BFI90.

**BFI90-400500** Ud CODO CIRCULAR 90º GALVA/GALVA AISLAMIENTO 50mm D=400/500mm (material; 17/03/2026)
Precio: 251.29
Codo circular de 90º de doble pared de diámetro 400/500 mm fabricado en chapa de acero galvanizado, con aislamiento intermedio formado por manta de lana de vidrio de revestido en una de sus caras con un papel kraft que actúa como barrera de vapor. Marca BRINNER modelo BFI90.

**BFI90-450560** Ud CODO CIRCULAR 90º GALVA/GALVA AISLAMIENTO 50mm D=450/560mm (material; 17/03/2026)
Precio: 281.53
Codo circular de 90º de doble pared de diámetro 450/560 mm fabricado en chapa de acero galvanizado, con aislamiento intermedio formado por manta de lana de vidrio de revestido en una de sus caras con un papel kraft que actúa como barrera de vapor. Marca BRINNER modelo BFI90.

**BFI90-500600** Ud CODO CIRCULAR 90º GALVA/GALVA AISLAMIENTO 50mm D=500/600mm (material; 17/03/2026)
Precio: 323.28
Codo circular de 90º de doble pared de diámetro 500/600 mm fabricado en chapa de acero galvanizado, con aislamiento intermedio formado por manta de lana de vidrio de revestido en una de sus caras con un papel kraft que actúa como barrera de vapor. Marca BRINNER modelo BFI90.

**BFI90-600710** Ud CODO CIRCULAR 90º GALVA/GALVA AISLAMIENTO 50mm D=600/710mm (material; 17/03/2026)
Precio: 400.21
Codo circular de 90º de doble pared de diámetro 600/710 mm fabricado en chapa de acero galvanizado, con aislamiento intermedio formado por manta de lana de vidrio de revestido en una de sus caras con un papel kraft que actúa como barrera de vapor. Marca BRINNER modelo BFI90.

**BFI90-710800** Ud CODO CIRCULAR 90º GALVA/GALVA AISLAMIENTO 50mm D=710/800mm (material; 17/03/2026)
Precio: 543.29
Codo circular de 90º de doble pared de diámetro 710/800 mm fabricado en chapa de acero galvanizado, con aislamiento intermedio formado por manta de lana de vidrio de revestido en una de sus caras con un papel kraft que actúa como barrera de vapor. Marca BRINNER modelo BFI90.

**BFI90-800900** Ud CODO CIRCULAR 90º GALVA/GALVA AISLAMIENTO 50mm D=800/900mm (material; 17/03/2026)
Precio: 690.18
Codo circular de 90º de doble pared de diámetro 800/900 mm fabricado en chapa de acero galvanizado, con aislamiento intermedio formado por manta de lana de vidrio de revestido en una de sus caras con un papel kraft que actúa como barrera de vapor. Marca BRINNER modelo BFI90.

**BFI90-9001000** Ud CODO CIRCULAR 90º GALVA/GALVA AISLAMIENTO 50mm D=900/1000mm (material; 17/03/2026)
Precio: 1019.97
Codo circular de 90º de doble pared de diámetro 900/1000 mm fabricado en chapa de acero galvanizado, con aislamiento intermedio formado por manta de lana de vidrio de revestido en una de sus caras con un papel kraft que actúa como barrera de vapor. Marca BRINNER modelo BFI90.

###### BFI45 CODO CIRCULAR 45º GALVA/GALVA AISLAMIENTO 50 MM (17/03/2026)

**BFI45-150250** Ud CODO CIRCULAR 45º GALVA/GALVA AISLAMIENTO 50mm D=150/250mm (material; 17/03/2026)
Precio: 107.45
Codo circular de 45º de doble pared de diámetro 150/250 mm fabricado en chapa de acero galvanizado, con aislamiento intermedio formado por manta de lana de vidrio de revestido en una de sus caras con un papel kraft que actúa como barrera de vapor. Marca BRINNER modelo BFI45.

**BFI45-200300** Ud CODO CIRCULAR 45º GALVA/GALVA AISLAMIENTO 50mm D=200/300mm (material; 17/03/2026)
Precio: 114.17
Codo circular de 45º de doble pared de diámetro 200/300 mm fabricado en chapa de acero galvanizado, con aislamiento intermedio formado por manta de lana de vidrio de revestido en una de sus caras con un papel kraft que actúa como barrera de vapor. Marca BRINNER modelo BFI45.

**BFI45-250350** Ud CODO CIRCULAR 45º GALVA/GALVA AISLAMIENTO 50mm D=250/350mm (material; 17/03/2026)
Precio: 123.44
Codo circular de 45º de doble pared de diámetro 250/350 mm fabricado en chapa de acero galvanizado, con aislamiento intermedio formado por manta de lana de vidrio de revestido en una de sus caras con un papel kraft que actúa como barrera de vapor. Marca BRINNER modelo BFI45.

**BFI45-300400** Ud CODO CIRCULAR 45º GALVA/GALVA AISLAMIENTO 50mm D=300/400mm (material; 17/03/2026)
Precio: 136.54
Codo circular de 45º de doble pared de diámetro 300/400 mm fabricado en chapa de acero galvanizado, con aislamiento intermedio formado por manta de lana de vidrio de revestido en una de sus caras con un papel kraft que actúa como barrera de vapor. Marca BRINNER modelo BFI45.

**BFI45-350450** Ud CODO CIRCULAR 45º GALVA/GALVA AISLAMIENTO 50mm D=350/450mm (material; 17/03/2026)
Precio: 152.68
Codo circular de 45º de doble pared de diámetro 350/450 mm fabricado en chapa de acero galvanizado, con aislamiento intermedio formado por manta de lana de vidrio de revestido en una de sus caras con un papel kraft que actúa como barrera de vapor. Marca BRINNER modelo BFI45.

**BFI45-400500** Ud CODO CIRCULAR 45º GALVA/GALVA AISLAMIENTO 50mm D=400/500mm (material; 17/03/2026)
Precio: 170.64
Codo circular de 45º de doble pared de diámetro 400/500 mm fabricado en chapa de acero galvanizado, con aislamiento intermedio formado por manta de lana de vidrio de revestido en una de sus caras con un papel kraft que actúa como barrera de vapor. Marca BRINNER modelo BFI45.

**BFI45-450560** Ud CODO CIRCULAR 45º GALVA/GALVA AISLAMIENTO 50mm D=450/560mm (material; 17/03/2026)
Precio: 192.88
Codo circular de 45º de doble pared de diámetro 450/560 mm fabricado en chapa de acero galvanizado, con aislamiento intermedio formado por manta de lana de vidrio de revestido en una de sus caras con un papel kraft que actúa como barrera de vapor. Marca BRINNER modelo BFI45.

**BFI45-500600** Ud CODO CIRCULAR 45º GALVA/GALVA AISLAMIENTO 50mm D=500/600mm (material; 17/03/2026)
Precio: 222.39
Codo circular de 45º de doble pared de diámetro 500/600 mm fabricado en chapa de acero galvanizado, con aislamiento intermedio formado por manta de lana de vidrio de revestido en una de sus caras con un papel kraft que actúa como barrera de vapor. Marca BRINNER modelo BFI45.

**BFI45-600710** Ud CODO CIRCULAR 45º GALVA/GALVA AISLAMIENTO 50mm D=600/710mm (material; 17/03/2026)
Precio: 268.9
Codo circular de 45º de doble pared de diámetro 600/710 mm fabricado en chapa de acero galvanizado, con aislamiento intermedio formado por manta de lana de vidrio de revestido en una de sus caras con un papel kraft que actúa como barrera de vapor. Marca BRINNER modelo BFI45.

**BFI45-710800** Ud CODO CIRCULAR 45º GALVA/GALVA AISLAMIENTO 50mm D=710/800mm (material; 17/03/2026)
Precio: 361.97
Codo circular de 45º de doble pared de diámetro 710/800 mm fabricado en chapa de acero galvanizado, con aislamiento intermedio formado por manta de lana de vidrio de revestido en una de sus caras con un papel kraft que actúa como barrera de vapor. Marca BRINNER modelo BFI45.

**BFI45-800900** Ud CODO CIRCULAR 45º GALVA/GALVA AISLAMIENTO 50mm D=800/900mm (material; 17/03/2026)
Precio: 474.9
Codo circular de 45º de doble pared de diámetro 800/900 mm fabricado en chapa de acero galvanizado, con aislamiento intermedio formado por manta de lana de vidrio de revestido en una de sus caras con un papel kraft que actúa como barrera de vapor. Marca BRINNER modelo BFI45.

**BFI45-1000900** Ud CODO CIRCULAR 45º GALVA/GALVA AISLAMIENTO 50mm D=900/1000mm (material; 17/03/2026)
Precio: 651.38
Codo circular de 45º de doble pared de diámetro 900/1000 mm fabricado en chapa de acero galvanizado, con aislamiento intermedio formado por manta de lana de vidrio de revestido en una de sus caras con un papel kraft que actúa como barrera de vapor. Marca BRINNER modelo BFI45.

###### TCI90 TE CIRCULAR A 90º GALVA/GALVA AISLAMIENTO 50 MM (17/03/2026)

**TCI-150250** Ud TE CIRCULAR A 90º GALVA/GALVA AISLAMIENTO 50mm D=150/250mm (material; 17/03/2026)
Precio: 152.69
Te circular a 90º de doble pared de diámetro 150/250 mm fabricado en chapa de acero galvanizado, con aislamiento intermedio formado por manta de lana de vidrio de revestido en una de sus caras con un papel kraft que actúa como barrera de vapor. Marca BRINNER modelo TCI.

**TCI-200300** Ud TE CIRCULAR A 90º GALVA/GALVA AISLAMIENTO 50mm D=200/300mm (material; 17/03/2026)
Precio: 177.96
Te circular a 90º de doble pared de diámetro 200/300 mm fabricado en chapa de acero galvanizado, con aislamiento intermedio formado por manta de lana de vidrio de revestido en una de sus caras con un papel kraft que actúa como barrera de vapor. Marca BRINNER modelo TCI.

**TCI-250350** Ud TE CIRCULAR A 90º GALVA/GALVA AISLAMIENTO 50mm D=250/350mm (material; 17/03/2026)
Precio: 207.23
Te circular a 90º de doble pared de diámetro 250/350 mm fabricado en chapa de acero galvanizado, con aislamiento intermedio formado por manta de lana de vidrio de revestido en una de sus caras con un papel kraft que actúa como barrera de vapor. Marca BRINNER modelo TCI.

**TCI-300400** Ud TE CIRCULAR A 90º GALVA/GALVA AISLAMIENTO 50mm D=300/400mm (material; 17/03/2026)
Precio: 242.36
Te circular a 90º de doble pared de diámetro 300/400 mm fabricado en chapa de acero galvanizado, con aislamiento intermedio formado por manta de lana de vidrio de revestido en una de sus caras con un papel kraft que actúa como barrera de vapor. Marca BRINNER modelo TCI.

**TCI-350450** Ud TE CIRCULAR A 90º GALVA/GALVA AISLAMIENTO 50mm D=350/450mm (material; 17/03/2026)
Precio: 275.48
Te circular a 90º de doble pared de diámetro 350/450 mm fabricado en chapa de acero galvanizado, con aislamiento intermedio formado por manta de lana de vidrio de revestido en una de sus caras con un papel kraft que actúa como barrera de vapor. Marca BRINNER modelo TCI.

**TCI-400500** Ud TE CIRCULAR A 90º GALVA/GALVA AISLAMIENTO 50mm D=400/500mm (material; 17/03/2026)
Precio: 329.01
Te circular a 90º de doble pared de diámetro 400/500 mm fabricado en chapa de acero galvanizado, con aislamiento intermedio formado por manta de lana de vidrio de revestido en una de sus caras con un papel kraft que actúa como barrera de vapor. Marca BRINNER modelo TCI.

**TCI-450560** Ud TE CIRCULAR A 90º GALVA/GALVA AISLAMIENTO 50mm D=450/560mm (material; 17/03/2026)
Precio: 398.41
Te circular a 90º de doble pared de diámetro 450/560 mm fabricado en chapa de acero galvanizado, con aislamiento intermedio formado por manta de lana de vidrio de revestido en una de sus caras con un papel kraft que actúa como barrera de vapor. Marca BRINNER modelo TCI.

**TCI-500600** Ud TE CIRCULAR A 90º GALVA/GALVA AISLAMIENTO 50mm D=500/600mm (material; 17/03/2026)
Precio: 473.59
Te circular a 90º de doble pared de diámetro 500/600 mm fabricado en chapa de acero galvanizado, con aislamiento intermedio formado por manta de lana de vidrio de revestido en una de sus caras con un papel kraft que actúa como barrera de vapor. Marca BRINNER modelo TCI.

**TCI-600710** Ud TE CIRCULAR A 90º GALVA/GALVA AISLAMIENTO 50mm D=600/710mm (material; 17/03/2026)
Precio: 598.79
Te circular a 90º de doble pared de diámetro 600/710 mm fabricado en chapa de acero galvanizado, con aislamiento intermedio formado por manta de lana de vidrio de revestido en una de sus caras con un papel kraft que actúa como barrera de vapor. Marca BRINNER modelo TCI.

**TCI-710800** Ud TE CIRCULAR A 90º GALVA/GALVA AISLAMIENTO 50mm D=710/800mm (material; 17/03/2026)
Precio: 693.93
Te circular a 90º de doble pared de diámetro 710/800 mm fabricado en chapa de acero galvanizado, con aislamiento intermedio formado por manta de lana de vidrio de revestido en una de sus caras con un papel kraft que actúa como barrera de vapor. Marca BRINNER modelo TCI.

**TCI-800900** Ud TE CIRCULAR A 90º GALVA/GALVA AISLAMIENTO 50mm D=800/900mm (material; 17/03/2026)
Precio: 792.09
Te circular a 90º de doble pared de diámetro 800/900 mm fabricado en chapa de acero galvanizado, con aislamiento intermedio formado por manta de lana de vidrio de revestido en una de sus caras con un papel kraft que actúa como barrera de vapor. Marca BRINNER modelo TCI.

**TCI-1000900** Ud TE CIRCULAR A 90º GALVA/GALVA AISLAMIENTO 50mm D=900/1000mm (material; 17/03/2026)
Precio: 952.55
Te circular a 90º de doble pared de diámetro 900/1000 mm fabricado en chapa de acero galvanizado, con aislamiento intermedio formado por manta de lana de vidrio de revestido en una de sus caras con un papel kraft que actúa como barrera de vapor. Marca BRINNER modelo TCI.

###### TCI45 TE CIRCULAR A 45º GALVA/GALVA AISLAMIENTO 50 MM (17/03/2026)

**TVI-150250** Ud TE CIRCULAR A 45º INOX/INOX AISLAMIENTO 50mm D=150/250mm (material; 17/03/2026)
Precio: 213.76
Te circular a 45º de doble pared de diámetro 150/250 mm fabricada en chapa de acero inoxidable en pared interior y exterior, con aislamiento intermedio formado por manta de lana de vidrio de revestido en una de sus caras con un papel kraft que actúa como barrera de vapor. Marca BRINNER modelo TVIXX.

**TVI-200300** Ud TE CIRCULAR A 45º INOX/INOX AISLAMIENTO 50mm D=200/300mm (material; 17/03/2026)
Precio: 249.15
Te circular a 45º de doble pared de diámetro 200/300 mm fabricada en chapa de acero inoxidable en pared interior y exterior, con aislamiento intermedio formado por manta de lana de vidrio de revestido en una de sus caras con un papel kraft que actúa como barrera de vapor. Marca BRINNER modelo TVIXX.

**TVI-250350** Ud TE CIRCULAR A 45º INOX/INOX AISLAMIENTO 50mm D=250/350mm (material; 17/03/2026)
Precio: 290.12
Te circular a 45º de doble pared de diámetro 250/350 mm fabricada en chapa de acero inoxidable en pared interior y exterior, con aislamiento intermedio formado por manta de lana de vidrio de revestido en una de sus caras con un papel kraft que actúa como barrera de vapor. Marca BRINNER modelo TVIXX.

**TVI-300400** Ud TE CIRCULAR A 45º INOX/INOX AISLAMIENTO 50mm D=300/400mm (material; 17/03/2026)
Precio: 339.3
Te circular a 45º de doble pared de diámetro 300/400 mm fabricada en chapa de acero inoxidable en pared interior y exterior, con aislamiento intermedio formado por manta de lana de vidrio de revestido en una de sus caras con un papel kraft que actúa como barrera de vapor. Marca BRINNER modelo TVIXX.

**TVI-350450** Ud TE CIRCULAR A 45º INOX/INOX AISLAMIENTO 50mm D=350/450mm (material; 17/03/2026)
Precio: 385.68
Te circular a 45º de doble pared de diámetro 350/450 mm fabricada en chapa de acero inoxidable en pared interior y exterior, con aislamiento intermedio formado por manta de lana de vidrio de revestido en una de sus caras con un papel kraft que actúa como barrera de vapor. Marca BRINNER modelo TVIXX.

**TVI-400500** Ud TE CIRCULAR A 45º INOX/INOX AISLAMIENTO 50mm D=400/500mm (material; 17/03/2026)
Precio: 460.61
Te circular a 45º de doble pared de diámetro 400/500 mm fabricada en chapa de acero inoxidable en pared interior y exterior, con aislamiento intermedio formado por manta de lana de vidrio de revestido en una de sus caras con un papel kraft que actúa como barrera de vapor. Marca BRINNER modelo TVIXX.

**TVI-450560** Ud TE CIRCULAR A 45º INOX/INOX AISLAMIENTO 50mm D=450/560mm (material; 17/03/2026)
Precio: 557.78
Te circular a 45º de doble pared de diámetro 450/560 mm fabricada en chapa de acero inoxidable en pared interior y exterior, con aislamiento intermedio formado por manta de lana de vidrio de revestido en una de sus caras con un papel kraft que actúa como barrera de vapor. Marca BRINNER modelo TVIXX.

**TVI-500600** Ud TE CIRCULAR A 45º INOX/INOX AISLAMIENTO 50mm D=500/600mm (material; 17/03/2026)
Precio: 663.03
Te circular a 45º de doble pared de diámetro 500/600 mm fabricada en chapa de acero inoxidable en pared interior y exterior, con aislamiento intermedio formado por manta de lana de vidrio de revestido en una de sus caras con un papel kraft que actúa como barrera de vapor. Marca BRINNER modelo TVIXX.

**TVI-600710** Ud TE CIRCULAR A 45º INOX/INOX AISLAMIENTO 50mm D=600/710mm (material; 17/03/2026)
Precio: 838.31
Te circular a 45º de doble pared de diámetro 600/710 mm fabricada en chapa de acero inoxidable en pared interior y exterior, con aislamiento intermedio formado por manta de lana de vidrio de revestido en una de sus caras con un papel kraft que actúa como barrera de vapor. Marca BRINNER modelo TVIXX.

**TVI-710800** Ud TE CIRCULAR A 45º INOX/INOX AISLAMIENTO 50mm D=710/800mm (material; 17/03/2026)
Precio: 971.5
Te circular a 45º de doble pared de diámetro 710/800 mm fabricada en chapa de acero inoxidable en pared interior y exterior, con aislamiento intermedio formado por manta de lana de vidrio de revestido en una de sus caras con un papel kraft que actúa como barrera de vapor. Marca BRINNER modelo TVIXX.

**TVI-800900** Ud TE CIRCULAR A 45º INOX/INOX AISLAMIENTO 50mm D=800/900mm (material; 17/03/2026)
Precio: 1108.92
Te circular a 45º de doble pared de diámetro 800/900 mm fabricada en chapa de acero inoxidable en pared interior y exterior, con aislamiento intermedio formado por manta de lana de vidrio de revestido en una de sus caras con un papel kraft que actúa como barrera de vapor. Marca BRINNER modelo TVIXX.

**TVI-1000900** Ud TE CIRCULAR A 45º INOX/INOX AISLAMIENTO 50mm D=900/1000mm (material; 17/03/2026)
Precio: 1333.57
Te circular a 45º de doble pared de diámetro 900/1000 mm fabricada en chapa de acero inoxidable en pared interior y exterior, con aislamiento intermedio formado por manta de lana de vidrio de revestido en una de sus caras con un papel kraft que actúa como barrera de vapor. Marca BRINNER modelo TVIXX.

###### RCLI REDUCCION CIRCULAR GALVA/GALVA AISLAMIENTO 50 MM (11/03/2025)

**RCLI200150** Ud REDUCCIÓN CIRCULAR GALVA/GALVA AISLAMIENTO 50mm D=200/150mm (material; 17/03/2026)
Precio: 119.43
Reducción circular de doble pared de diámetro 200/300 a 150/250 mm fabricado en chapa de acero galvanizado, con aislamiento intermedio formado por manta de lana de vidrio de revestido en una de sus caras con un papel kraft que actúa como barrera de vapor. Marca BRINNER modelo RCLI.

**RCLI250150** Ud REDUCCIÓN CIRCULAR GALVA/GALVA AISLAMIENTO 50mm D=250/150mm (material; 17/03/2026)
Precio: 132.57
Reducción circular de doble pared de diámetro 250/350 a 150/250 mm fabricado en chapa de acero galvanizado, con aislamiento intermedio formado por manta de lana de vidrio de revestido en una de sus caras con un papel kraft que actúa como barrera de vapor. Marca BRINNER modelo RCLI.

**RCLI250200** Ud REDUCCIÓN CIRCULAR GALVA/GALVA AISLAMIENTO 50mm D=250/200mm (material; 17/03/2026)
Precio: 130.68
Reducción circular de doble pared de diámetro 250/350 a 200/300 mm fabricado en chapa de acero galvanizado, con aislamiento intermedio formado por manta de lana de vidrio de revestido en una de sus caras con un papel kraft que actúa como barrera de vapor. Marca BRINNER modelo RCLI.

**RCLI300150** Ud REDUCCIÓN CIRCULAR GALVA/GALVA AISLAMIENTO 50mm D=300/150mm (material; 17/03/2026)
Precio: 156.44
Reducción circular de doble pared de diámetro 300/400 a 150/250 mm fabricado en chapa de acero galvanizado, con aislamiento intermedio formado por manta de lana de vidrio de revestido en una de sus caras con un papel kraft que actúa como barrera de vapor. Marca BRINNER modelo RCLI.

**RCLI300200** Ud REDUCCIÓN CIRCULAR GALVA/GALVA AISLAMIENTO 50mm D=300/200mm (material; 17/03/2026)
Precio: 152.48
Reducción circular de doble pared de diámetro 300/400 a 200/300 mm fabricado en chapa de acero galvanizado, con aislamiento intermedio formado por manta de lana de vidrio de revestido en una de sus caras con un papel kraft que actúa como barrera de vapor. Marca BRINNER modelo RCLI.

**RCLI300250** Ud REDUCCIÓN CIRCULAR GALVA/GALVA AISLAMIENTO 50mm D=300/250mm (material; 17/03/2026)
Precio: 155.89
Reducción circular de doble pared de diámetro 300/400 a 250/350 mm fabricado en chapa de acero galvanizado, con aislamiento intermedio formado por manta de lana de vidrio de revestido en una de sus caras con un papel kraft que actúa como barrera de vapor. Marca BRINNER modelo RCLI.

**RCLI350200** Ud REDUCCIÓN CIRCULAR GALVA/GALVA AISLAMIENTO 50mm D=350/200mm (material; 17/03/2026)
Precio: 183.85
Reducción circular de doble pared de diámetro 350/450 a 200/300 mm fabricado en chapa de acero galvanizado, con aislamiento intermedio formado por manta de lana de vidrio de revestido en una de sus caras con un papel kraft que actúa como barrera de vapor. Marca BRINNER modelo RCLI.

**RCLI350250** Ud REDUCCIÓN CIRCULAR GALVA/GALVA AISLAMIENTO 50mm D=350/250mm (material; 17/03/2026)
Precio: 182.18
Reducción circular de doble pared de diámetro 350/450 a 250/350 mm fabricado en chapa de acero galvanizado, con aislamiento intermedio formado por manta de lana de vidrio de revestido en una de sus caras con un papel kraft que actúa como barrera de vapor. Marca BRINNER modelo RCLI.

**RCLI350300** Ud REDUCCIÓN CIRCULAR GALVA/GALVA AISLAMIENTO 50mm D=350/300mm (material; 11/03/2025)
Precio: 180.48
Reducción circular de doble pared de diámetro 350/450 a 300/400 mm fabricado en chapa de acero galvanizado, con aislamiento intermedio formado por manta de lana de vidrio de revestido en una de sus caras con un papel kraft que actúa como barrera de vapor. Marca BRINNER modelo RCLI.

**RCLI400250** Ud REDUCCIÓN CIRCULAR GALVA/GALVA AISLAMIENTO 50mm D=400/250mm (material; 17/03/2026)
Precio: 211.3
Reducción circular de doble pared de diámetro 400/500 a 250/350 mm fabricado en chapa de acero galvanizado, con aislamiento intermedio formado por manta de lana de vidrio de revestido en una de sus caras con un papel kraft que actúa como barrera de vapor. Marca BRINNER modelo RCLI.

**RCLI400300** Ud REDUCCIÓN CIRCULAR GALVA/GALVA AISLAMIENTO 50mm D=400/300mm (material; 17/03/2026)
Precio: 208.88
Reducción circular de doble pared de diámetro 400/500 a 300/400 mm fabricado en chapa de acero galvanizado, con aislamiento intermedio formado por manta de lana de vidrio de revestido en una de sus caras con un papel kraft que actúa como barrera de vapor. Marca BRINNER modelo RCLI.

**RCLI400350** Ud REDUCCIÓN CIRCULAR GALVA/GALVA AISLAMIENTO 50mm D=400/350mm (material; 17/03/2026)
Precio: 209.66
Reducción circular de doble pared de diámetro 400/500 a 350/450 mm fabricado en chapa de acero galvanizado, con aislamiento intermedio formado por manta de lana de vidrio de revestido en una de sus caras con un papel kraft que actúa como barrera de vapor. Marca BRINNER modelo RCLI.

**RCLI450300** Ud REDUCCIÓN CIRCULAR GALVA/GALVA AISLAMIENTO 50mm D=450/300mm (material; 17/03/2026)
Precio: 249.53
Reducción circular de doble pared de diámetro 450/560 a 300/400 mm fabricado en chapa de acero galvanizado, con aislamiento intermedio formado por manta de lana de vidrio de revestido en una de sus caras con un papel kraft que actúa como barrera de vapor. Marca BRINNER modelo RCLI.

**RCLI450350** Ud REDUCCIÓN CIRCULAR GALVA/GALVA AISLAMIENTO 50mm D=450/350mm (material; 17/03/2026)
Precio: 246.78
Reducción circular de doble pared de diámetro 450/560 a 350/450 mm fabricado en chapa de acero galvanizado, con aislamiento intermedio formado por manta de lana de vidrio de revestido en una de sus caras con un papel kraft que actúa como barrera de vapor. Marca BRINNER modelo RCLI.

**RCLI450400** Ud REDUCCIÓN CIRCULAR GALVA/GALVA AISLAMIENTO 50mm D=450/400mm (material; 11/03/2025)
Precio: 243.52
Reducción circular de doble pared de diámetro 450/560 a 400/500 mm fabricado en chapa de acero galvanizado, con aislamiento intermedio formado por manta de lana de vidrio de revestido en una de sus caras con un papel kraft que actúa como barrera de vapor. Marca BRINNER modelo RCLI.

**RCLI500350** Ud REDUCCIÓN CIRCULAR GALVA/GALVA AISLAMIENTO 50mm D=500/350mm (material; 17/03/2026)
Precio: 290.52
Reducción circular de doble pared de diámetro 500/600 a 350/450 mm fabricado en chapa de acero galvanizado, con aislamiento intermedio formado por manta de lana de vidrio de revestido en una de sus caras con un papel kraft que actúa como barrera de vapor. Marca BRINNER modelo RCLI.

**RCLI500400** Ud REDUCCIÓN CIRCULAR GALVA/GALVA AISLAMIENTO 50mm D=500/400mm (material; 17/03/2026)
Precio: 287.51
Reducción circular de doble pared de diámetro 500/600 a 400/500 mm fabricado en chapa de acero galvanizado, con aislamiento intermedio formado por manta de lana de vidrio de revestido en una de sus caras con un papel kraft que actúa como barrera de vapor. Marca BRINNER modelo RCLI.

**RCLI500450** Ud REDUCCIÓN CIRCULAR GALVA/GALVA AISLAMIENTO 50mm D=500/450mm (material; 11/03/2025)
Precio: 296.2
Reducción circular de doble pared de diámetro 500/600 a 450/560 mm fabricado en chapa de acero galvanizado, con aislamiento intermedio formado por manta de lana de vidrio de revestido en una de sus caras con un papel kraft que actúa como barrera de vapor. Marca BRINNER modelo RCLI.

**RCLI600400** Ud REDUCCIÓN CIRCULAR GALVA/GALVA AISLAMIENTO 50mm D=600/400mm (material; 17/03/2026)
Precio: 368.81
Reducción circular de doble pared de diámetro 600/710 a 400/500 mm fabricado en chapa de acero galvanizado, con aislamiento intermedio formado por manta de lana de vidrio de revestido en una de sus caras con un papel kraft que actúa como barrera de vapor. Marca BRINNER modelo RCLI.

**RCLI600450** Ud REDUCCIÓN CIRCULAR GALVA/GALVA AISLAMIENTO 50mm D=600/450mm (material; 17/03/2026)
Precio: 364.72
Reducción circular de doble pared de diámetro 600/710 a 450/560 mm fabricado en chapa de acero galvanizado, con aislamiento intermedio formado por manta de lana de vidrio de revestido en una de sus caras con un papel kraft que actúa como barrera de vapor. Marca BRINNER modelo RCLI.

**RCLI600500** Ud REDUCCIÓN CIRCULAR GALVA/GALVA AISLAMIENTO 50mm D=600/500mm (material; 17/03/2026)
Precio: 361.13
Reducción circular de doble pared de diámetro 600/710 a 500/600 mm fabricado en chapa de acero galvanizado, con aislamiento intermedio formado por manta de lana de vidrio de revestido en una de sus caras con un papel kraft que actúa como barrera de vapor. Marca BRINNER modelo RCLI.

**RCLI710450** Ud REDUCCIÓN CIRCULAR GALVA/GALVA AISLAMIENTO 50mm D=710/450mm (material; 17/03/2026)
Precio: 444.66
Reducción circular de doble pared de diámetro 710/800 a 450/560 mm fabricado en chapa de acero galvanizado, con aislamiento intermedio formado por manta de lana de vidrio de revestido en una de sus caras con un papel kraft que actúa como barrera de vapor. Marca BRINNER modelo RCLI.

**RCLI710500** Ud REDUCCIÓN CIRCULAR GALVA/GALVA AISLAMIENTO 50mm D=710/500mm (material; 17/03/2026)
Precio: 441.19
Reducción circular de doble pared de diámetro 710/800 a 500/600 mm fabricado en chapa de acero galvanizado, con aislamiento intermedio formado por manta de lana de vidrio de revestido en una de sus caras con un papel kraft que actúa como barrera de vapor. Marca BRINNER modelo RCLI.

**RCLI710600** Ud REDUCCIÓN CIRCULAR GALVA/GALVA AISLAMIENTO 50mm D=710/600mm (material; 17/03/2026)
Precio: 430.67
Reducción circular de doble pared de diámetro 710/800 a 600/710 mm fabricado en chapa de acero galvanizado, con aislamiento intermedio formado por manta de lana de vidrio de revestido en una de sus caras con un papel kraft que actúa como barrera de vapor. Marca BRINNER modelo RCLI.

**RCLI800500** Ud REDUCCIÓN CIRCULAR GALVA/GALVA AISLAMIENTO 50mm D=800/500mm (material; 17/03/2026)
Precio: 519.29
Reducción circular de doble pared de diámetro 800/900 a 500/600 mm fabricado en chapa de acero galvanizado, con aislamiento intermedio formado por manta de lana de vidrio de revestido en una de sus caras con un papel kraft que actúa como barrera de vapor. Marca BRINNER modelo RCLI.

**RCLI800600** Ud REDUCCIÓN CIRCULAR GALVA/GALVA AISLAMIENTO 50mm D=800/600mm (material; 17/03/2026)
Precio: 510.24
Reducción circular de doble pared de diámetro 800/900 a 600/710 mm fabricado en chapa de acero galvanizado, con aislamiento intermedio formado por manta de lana de vidrio de revestido en una de sus caras con un papel kraft que actúa como barrera de vapor. Marca BRINNER modelo RCLI.

**RCLI800710** Ud REDUCCIÓN CIRCULAR GALVA/GALVA AISLAMIENTO 50mm D=800/710mm (material; 17/03/2026)
Precio: 497.48
Reducción circular de doble pared de diámetro 800/900 a 710/800 mm fabricado en chapa de acero galvanizado, con aislamiento intermedio formado por manta de lana de vidrio de revestido en una de sus caras con un papel kraft que actúa como barrera de vapor. Marca BRINNER modelo RCLI.

**RCLI900600** Ud REDUCCIÓN CIRCULAR GALVA/GALVA AISLAMIENTO 50mm D=900/600mm (material; 17/03/2026)
Precio: 635.9
Reducción circular de doble pared de diámetro 900/1000 a 600/710 mm fabricado en chapa de acero galvanizado, con aislamiento intermedio formado por manta de lana de vidrio de revestido en una de sus caras con un papel kraft que actúa como barrera de vapor. Marca BRINNER modelo RCLI.

**RCLI900710** Ud REDUCCIÓN CIRCULAR GALVA/GALVA AISLAMIENTO 50mm D=900/710mm (material; 17/03/2026)
Precio: 624.61
Reducción circular de doble pared de diámetro 900/1000 a 710/800 mm fabricado en chapa de acero galvanizado, con aislamiento intermedio formado por manta de lana de vidrio de revestido en una de sus caras con un papel kraft que actúa como barrera de vapor. Marca BRINNER modelo RCLI.

**RCLI900800** Ud REDUCCIÓN CIRCULAR GALVA/GALVA AISLAMIENTO 50mm D=900/800mm (material; 17/03/2026)
Precio: 605.92
Reducción circular de doble pared de diámetro 900/1000 a 800/900 mm fabricado en chapa de acero galvanizado, con aislamiento intermedio formado por manta de lana de vidrio de revestido en una de sus caras con un papel kraft que actúa como barrera de vapor. Marca BRINNER modelo RCLI.

##### TUBO DP XG TUBO HELICOIDAL GALVANIZADO INOX/GALVA CON AISLAMIENTO 50 MM (26/12/2023)

###### SRIXG TUBO HELICOIDAL INOX/GALVA AISLAMIENTO 50 MM (26/12/2023)

**SRIXG1502503** ml TUBO HELIC. DOBLE PARED INOX/GALVA AISLAMIENTO 50mm D=150/250mm (material; 11/03/2025)
Precio: 88.76
Conducto circular de doble pared de diámetro 150/250 mm fabricado en chapa de acero inoxidable en pared interior y chapa galvanizada en pared exterior, con aislamiento intermedio formado por manta de lana de vidrio de revestido en una de sus caras con un papel kraft que actúa como barrera de vapor. Marca BRINNER modelo SRIXG.

**SRIXGG2003003** ml TUBO HELIC. DOBLE PARED INOX/GALVA AISLAMIENTO 50mm D=200/300mm (material; 26/12/2023)
Precio: 107.6
Conducto circular de doble pared de diámetro 200/300 mm fabricado en chapa de acero inoxidable en pared interior y chapa galvanizada en pared exterior, con aislamiento intermedio formado por manta de lana de vidrio de revestido en una de sus caras con un papel kraft que actúa como barrera de vapor. Marca BRINNER modelo SRIXG.

**SRIXG2503503** ml TUBO HELIC. DOBLE PARED INOX/GALVA AISLAMIENTO 50mm D=250/350mm (material; 26/12/2023)
Precio: 135.13
Conducto circular de doble pared de diámetro 250/350 mm fabricado en chapa de acero inoxidable en pared interior y chapa galvanizada en pared exterior, con aislamiento intermedio formado por manta de lana de vidrio de revestido en una de sus caras con un papel kraft que actúa como barrera de vapor. Marca BRINNER modelo SRIXG.

**SRIXG3004003** ml TUBO HELIC. DOBLE PARED INOX/GALVA AISLAMIENTO 50mm D=300/400mm (material; 26/12/2023)
Precio: 155.11
Conducto circular de doble pared de diámetro 300/400 mm fabricado en chapa de acero inoxidable en pared interior y chapa galvanizada en pared exterior, con aislamiento intermedio formado por manta de lana de vidrio de revestido en una de sus caras con un papel kraft que actúa como barrera de vapor. Marca BRINNER modelo SRIXG.

**SRIXG3504503** ml TUBO HELIC. DOBLE PARED INOX/GALVA AISLAMIENTO 50mm D=350/450mm (material; 26/12/2023)
Precio: 176.9
Conducto circular de doble pared de diámetro 350/450 mm fabricado en chapa de acero inoxidable en pared interior y chapa galvanizada en pared exterior, con aislamiento intermedio formado por manta de lana de vidrio de revestido en una de sus caras con un papel kraft que actúa como barrera de vapor. Marca BRINNER modelo SRIXG.

**SRIXG4005003** ml TUBO HELIC. DOBLE PARED INOX/GALVA AISLAMIENTO 50mm D=400/500mm (material; 26/12/2023)
Precio: 198.37
Conducto circular de doble pared de diámetro 400/500 mm fabricado en chapa de acero inoxidable en pared interior y chapa galvanizada en pared exterior, con aislamiento intermedio formado por manta de lana de vidrio de revestido en una de sus caras con un papel kraft que actúa como barrera de vapor. Marca BRINNER modelo SRIXG.

**SRIXG4505603** ml TUBO HELIC. DOBLE PARED INOX/GALVA AISLAMIENTO 50mm D=450/560mm (material; 26/12/2023)
Precio: 241.58
Conducto circular de doble pared de diámetro 450/560 mm fabricado en chapa de acero inoxidable en pared interior y chapa galvanizada en pared exterior, con aislamiento intermedio formado por manta de lana de vidrio de revestido en una de sus caras con un papel kraft que actúa como barrera de vapor. Marca BRINNER modelo SRIXG.

**SRIXG5006003** ml TUBO HELIC. DOBLE PARED INOX/GALVA AISLAMIENTO 50mm D=500/600mm (material; 26/12/2023)
Precio: 270.6
Conducto circular de doble pared de diámetro 500/600 mm fabricado en chapa de acero inoxidable en pared interior y chapa galvanizada en pared exterior, con aislamiento intermedio formado por manta de lana de vidrio de revestido en una de sus caras con un papel kraft que actúa como barrera de vapor. Marca BRINNER modelo SRIXG.

**SRIXG6007103** ml TUBO HELIC. DOBLE PARED INOX/GALVA AISLAMIENTO 50mm D=600/710mm (material; 26/12/2023)
Precio: 332.35
Conducto circular de doble pared de diámetro 600/710 mm fabricado en chapa de acero inoxidable en pared interior y chapa galvanizada en pared exterior, con aislamiento intermedio formado por manta de lana de vidrio de revestido en una de sus caras con un papel kraft que actúa como barrera de vapor. Marca BRINNER modelo SRIXG.

**SRIXG7108003** ml TUBO HELIC. DOBLE PARED INOX/GALVA AISLAMIENTO 50mm D=710/800mm (material; 17/03/2026)
Precio: 382.09
Conducto circular de doble pared de diámetro 710/800 mm fabricado en chapa de acero inoxidable en pared interior y chapa galvanizada en pared exterior, con aislamiento intermedio formado por manta de lana de vidrio de revestido en una de sus caras con un papel kraft que actúa como barrera de vapor. Marca BRINNER modelo SRIXG.

**SRIXG8009003** ml TUBO HELIC. DOBLE PARED INOX/GALVA AISLAMIENTO 50mm D=800/900mm (material; 17/03/2026)
Precio: 442.29
Conducto circular de doble pared de diámetro 800/900 mm fabricado en chapa de acero inoxidable en pared interior y chapa galvanizada en pared exterior, con aislamiento intermedio formado por manta de lana de vidrio de revestido en una de sus caras con un papel kraft que actúa como barrera de vapor. Marca BRINNER modelo SRIXG.

**SRIXG90010003** ml TUBO HELIC. DOBLE PARED INOX/GALVA AISLAMIENTO 50mm D900/1000mm (material; 17/03/2026)
Precio: 512.38
Conducto circular de doble pared de diámetro 900/1000 mm fabricada en chapa de acero inoxidable en pared interior y chapa galvanizada en pared exterior, con aislamiento intermedio formado por manta de lana de vidrio de revestido en una de sus caras con un papel kraft que actúa como barrera de vapor. Marca BRINNER modelo SRIXG.

###### NPDXG MANGUITO CIRCULAR INOX/GALVA AISLAMIENTO 50 MM (26/12/2023)

**NPDXG150-250** Ud MANGUITO CIRCULAR INOX/GALVA AISLAMIENTO 50mm D=150/250mm (material; 17/03/2026)
Precio: 22.89
Manguito circular de doble pared de diámetro 150/250 mm fabricado en chapa de acero inoxidable en pared interior y chapa galvanizada en pared exterior, con aislamiento intermedio formado por manta de lana de vidrio de revestido en una de sus caras con un papel kraft que actúa como barrera de vapor. Marca BRINNER modelo NPDXG.

**NPDXG200-300** Ud MANGUITO CIRCULAR INOX/GALVA AISLAMIENTO 50mm D=200/300mm (material; 17/03/2026)
Precio: 25.84
Manguito circular de doble pared de diámetro 200/300 mm fabricado en chapa de acero inoxidable en pared interior y chapa galvanizada en pared exterior, con aislamiento intermedio formado por manta de lana de vidrio de revestido en una de sus caras con un papel kraft que actúa como barrera de vapor. Marca BRINNER modelo NPDXG.

**NPDXG250-350** Ud MANGUITO CIRCULAR INOX/GALVA AISLAMIENTO 50mm D=250/350mm (material; 17/03/2026)
Precio: 32.15
Manguito circular de doble pared de diámetro 250/350 mm fabricado en chapa de acero inoxidable en pared interior y chapa galvanizada en pared exterior, con aislamiento intermedio formado por manta de lana de vidrio de revestido en una de sus caras con un papel kraft que actúa como barrera de vapor. Marca BRINNER modelo NPDXG.

**NPDXG300-400** Ud MANGUITO CIRCULAR INOX/GALVA AISLAMIENTO 50mm D=300/400mm (material; 17/03/2026)
Precio: 33.59
Manguito circular de doble pared de diámetro 300/400 mm fabricado en chapa de acero inoxidable en pared interior y chapa galvanizada en pared exterior, con aislamiento intermedio formado por manta de lana de vidrio de revestido en una de sus caras con un papel kraft que actúa como barrera de vapor. Marca BRINNER modelo NPDXG.

**NPDXG350-450** Ud MANGUITO CIRCULAR INOX/GALVA AISLAMIENTO 50mm D=350/450mm (material; 17/03/2026)
Precio: 41.34
Manguito circular de doble pared de diámetro 350/450 mm fabricado en chapa de acero inoxidable en pared interior y chapa galvanizada en pared exterior, con aislamiento intermedio formado por manta de lana de vidrio de revestido en una de sus caras con un papel kraft que actúa como barrera de vapor. Marca BRINNER modelo NPDXG.

**NPDXG400-500** Ud MANGUITO CIRCULAR INOX/GALVA AISLAMIENTO 50mm D=400/500mm (material; 26/12/2023)
Precio: 54.33
Manguito circular de doble pared de diámetro 400/500 mm fabricado en chapa de acero inoxidable en pared interior y chapa galvanizada en pared exterior, con aislamiento intermedio formado por manta de lana de vidrio de revestido en una de sus caras con un papel kraft que actúa como barrera de vapor. Marca BRINNER modelo NPDXG.

**NPDXG450-560** Ud MANGUITO CIRCULAR INOX/GALVA AISLAMIENTO 50mm D=450/560mm (material; 17/03/2026)
Precio: 62.48
Manguito circular de doble pared de diámetro 450/560 mm fabricado en chapa de acero inoxidable en pared interior y chapa galvanizada en pared exterior, con aislamiento intermedio formado por manta de lana de vidrio de revestido en una de sus caras con un papel kraft que actúa como barrera de vapor. Marca BRINNER modelo NPDXG.

**NPDXG500-600** Ud MANGUITO CIRCULAR INOX/GALVA AISLAMIENTO 50mm D=500/600mm (material; 26/12/2023)
Precio: 64.6
Manguito circular de doble pared de diámetro 500/600 mm fabricado en chapa de acero inoxidable en pared interior y chapa galvanizada en pared exterior, con aislamiento intermedio formado por manta de lana de vidrio de revestido en una de sus caras con un papel kraft que actúa como barrera de vapor. Marca BRINNER modelo NPDXG.

**NPDXG600-710** Ud MANGUITO CIRCULAR INOX/GALVA AISLAMIENTO 50mm D=600/710mm (material; 26/12/2023)
Precio: 80
Manguito circular de doble pared de diámetro 600/710 mm fabricado en chapa de acero inoxidable en pared interior y chapa galvanizada en pared exterior, con aislamiento intermedio formado por manta de lana de vidrio de revestido en una de sus caras con un papel kraft que actúa como barrera de vapor. Marca BRINNER modelo NPDXG.

**NPDXG710-800** Ud MANGUITO CIRCULAR INOX/GALVA AISLAMIENTO 50mm D=710/800mm (material; 17/03/2026)
Precio: 98.01
Manguito circular de doble pared de diámetro 710/800 mm fabricado en chapa de acero inoxidable en pared interior y chapa galvanizada en pared exterior, con aislamiento intermedio formado por manta de lana de vidrio de revestido en una de sus caras con un papel kraft que actúa como barrera de vapor. Marca BRINNER modelo NPDXG.

**NPDXG800-900** Ud MANGUITO CIRCULAR INOX/GALVA AISLAMIENTO 50mm D=800/900mm (material; 17/03/2026)
Precio: 108.09
Manguito circular de doble pared de diámetro 800/900 mm fabricado en chapa de acero inoxidable en pared interior y chapa galvanizada en pared exterior, con aislamiento intermedio formado por manta de lana de vidrio de revestido en una de sus caras con un papel kraft que actúa como barrera de vapor. Marca BRINNER modelo NPDXG.

**NPDXG900-1000** Ud MANGUITO CIRCULAR INOX/GALVA AISLAMIENTO 50mm D=900/1000mm (material; 17/03/2026)
Precio: 133.77
Manguito circular de doble pared de diámetro 900/1000 mm fabricado en chapa de acero inoxidable en pared interior y chapa galvanizada en pared exterior, con aislamiento intermedio formado por manta de lana de vidrio de revestido en una de sus caras con un papel kraft que actúa como barrera de vapor. Marca BRINNER modelo NPDXG.

###### BFIXG90 CODO CIRCULAR 90º INOX/GALVA AISLAMIENTO 50 MM (26/12/2023)

**BFIXG90150-25** Ud CODO CIRCULAR 90º INOX/GALVA AISLAMIENTO 50mm D=150/250mm (material; 17/03/2026)
Precio: 192.01
Codo circular de 90º de doble pared de diámetro 150/250 mm fabricado en chapa de acero inoxidable en pared interior y chapa galvanizada en pared exterior, con aislamiento intermedio formado por manta de lana de vidrio de revestido en una de sus caras con un papel kraft que actúa como barrera de vapor. Marca BRINNER modelo BFIXG90.

**BFIXG90200-30** Ud CODO CIRCULAR 90º INOX/GALVA AISLAMIENTO 50mm D=200/300mm (material; 17/03/2026)
Precio: 206.11
Codo circular de 90º de doble pared de diámetro 200/300 mm fabricado en chapa de acero inoxidable en pared interior y chapa galvanizada en pared exterior, con aislamiento intermedio formado por manta de lana de vidrio de revestido en una de sus caras con un papel kraft que actúa como barrera de vapor. Marca BRINNER modelo BFIXG90.

**BFIXG90250-35** Ud CODO CIRCULAR 90º INOX/GALVA AISLAMIENTO 50mm D=250/350mm (material; 17/03/2026)
Precio: 226.21
Codo circular de 90º de doble pared de diámetro 450/560 mm fabricado en chapa de acero inoxidable en pared interior y chapa galvanizada en pared exterior, con aislamiento intermedio formado por manta de lana de vidrio de revestido en una de sus caras con un papel kraft que actúa como barrera de vapor. Marca BRINNER modelo BFIXG90.

**BFIXG90300-40** Ud CODO CIRCULAR 90º INOX/GALVA AISLAMIENTO 50mm D=300/400mm (material; 17/03/2026)
Precio: 254.49
Codo circular de 90º de doble pared de diámetro 300/400 mm fabricado en chapa de acero inoxidable en pared interior y chapa galvanizada en pared exterior, con aislamiento intermedio formado por manta de lana de vidrio de revestido en una de sus caras con un papel kraft que actúa como barrera de vapor. Marca BRINNER modelo BFIXG90.

**BFIXG90350-45** Ud CODO CIRCULAR 90º INOX/GALVA AISLAMIENTO 50mm D=350/450mm (material; 17/03/2026)
Precio: 290.9
Codo circular de 90º de doble pared de diámetro 350/450 mm fabricado en chapa de acero inoxidable en pared interior y chapa galvanizada en pared exterior, con aislamiento intermedio formado por manta de lana de vidrio de revestido en una de sus caras con un papel kraft que actúa como barrera de vapor. Marca BRINNER modelo BFIXG90.

**BFIXG90400-50** Ud CODO CIRCULAR 90º INOX/GALVA AISLAMIENTO 50mm D=400/500mm (material; 26/12/2023)
Precio: 335.33
Codo circular de 90º de doble pared de diámetro 400/500 mm fabricado en chapa de acero inoxidable en pared interior y chapa galvanizada en pared exterior, con aislamiento intermedio formado por manta de lana de vidrio de revestido en una de sus caras con un papel kraft que actúa como barrera de vapor. Marca BRINNER modelo BFIXG90.

**BFIXG90450-56** Ud CODO CIRCULAR 90º INOX/GALVA AISLAMIENTO 50mm D=450/560mm (material; 17/03/2026)
Precio: 393.61
Codo circular de 90º de doble pared de diámetro 450/560 mm fabricado en chapa de acero inoxidable en pared interior y chapa galvanizada en pared exterior, con aislamiento intermedio formado por manta de lana de vidrio de revestido en una de sus caras con un papel kraft que actúa como barrera de vapor. Marca BRINNER modelo BFIXG90.

**BFIXG90500-60** Ud CODO CIRCULAR 90º INOX/GALVA AISLAMIENTO 50mm D=500/600mm (material; 17/03/2026)
Precio: 452.37
Codo circular de 90º de doble pared de diámetro 500/600 mm fabricado en chapa de acero inoxidable en pared interior y chapa galvanizada en pared exterior, con aislamiento intermedio formado por manta de lana de vidrio de revestido en una de sus caras con un papel kraft que actúa como barrera de vapor. Marca BRINNER modelo BFIXG90.

**BFIXG90600-71** Ud CODO CIRCULAR 90º INOX/GALVA AISLAMIENTO 50mm D=600/710mm (material; 26/12/2023)
Precio: 574.55
Codo circular de 90º de doble pared de diámetro 600/710 mm fabricado en chapa de acero inoxidable en pared interior y chapa galvanizada en pared exterior, con aislamiento intermedio formado por manta de lana de vidrio de revestido en una de sus caras con un papel kraft que actúa como barrera de vapor. Marca BRINNER modelo BFIXG90.

**BFIXG90710-80** Ud CODO CIRCULAR 90º INOX/GALVA AISLAMIENTO 50mm D=710/800mm (material; 26/12/2023)
Precio: 768.57
Codo circular de 90º de doble pared de diámetro 710/800 mm fabricado en chapa de acero inoxidable en pared interior y chapa galvanizada en pared exterior, con aislamiento intermedio formado por manta de lana de vidrio de revestido en una de sus caras con un papel kraft que actúa como barrera de vapor. Marca BRINNER modelo BFIXG90.

**BFIXG90800-90** Ud CODO CIRCULAR 90º INOX/GALVA AISLAMIENTO 50mm D=800/900mm (material; 26/12/2023)
Precio: 916.75
Codo circular de 90º de doble pared de diámetro 800/900 mm fabricado en chapa de acero inoxidable en pared interior y chapa galvanizada en pared exterior, con aislamiento intermedio formado por manta de lana de vidrio de revestido en una de sus caras con un papel kraft que actúa como barrera de vapor. Marca BRINNER modelo BFIXG90.

**BFIXG90900-10** Ud CODO CIRCULAR 90º INOX/GALVA AISLAMIENTO 50mm D=900/1000mm (material; 17/03/2026)
Precio: 1250.24
Codo circular de 90º de doble pared de diámetro 900/1000 mm fabricado en chapa de acero inoxidable en pared interior y chapa galvanizada en pared exterior, con aislamiento intermedio formado por manta de lana de vidrio de revestido en una de sus caras con un papel kraft que actúa como barrera de vapor. Marca BRINNER modelo BFIXG90.

###### BFIXG45 CODO CIRCULAR 45º INOX/GALVA AISLAMIENTO 50 MM (17/03/2026)

**BFIXG45150-25** Ud CODO CIRCULAR 45º INOX/GALVA AISLAMIENTO 50mm D=150/250mm (material; 17/03/2026)
Precio: 139.97
Codo circular de 45º de doble pared de diámetro 150/250 mm fabricado en chapa de acero inoxidable en pared interior y chapa galvanizada en pared exterior, con aislamiento intermedio formado por manta de lana de vidrio de revestido en una de sus caras con un papel kraft que actúa como barrera de vapor. Marca BRINNER modelo BFIXG45.

**BFIXG45200-30** Ud CODO CIRCULAR 45º INOX/GALVA AISLAMIENTO 50mm D=200/300mm (material; 17/03/2026)
Precio: 149.84
Codo circular de 45º de doble pared de diámetro 200/300 mm fabricado en chapa de acero inoxidable en pared interior y chapa galvanizada en pared exterior, con aislamiento intermedio formado por manta de lana de vidrio de revestido en una de sus caras con un papel kraft que actúa como barrera de vapor. Marca BRINNER modelo BFIXG45.

**BFIXG45250-35** Ud CODO CIRCULAR 45º INOX/GALVA AISLAMIENTO 50mm D=250/350mm (material; 17/03/2026)
Precio: 162.58
Codo circular de 45º de doble pared de diámetro 250/350 mm fabricado en chapa de acero inoxidable en pared interior y chapa galvanizada en pared exterior, con aislamiento intermedio formado por manta de lana de vidrio de revestido en una de sus caras con un papel kraft que actúa como barrera de vapor. Marca BRINNER modelo BFIXG45.

**BFIXG45300-40** Ud CODO CIRCULAR 45º INOX/GALVA AISLAMIENTO 50mm D=300/400mm (material; 17/03/2026)
Precio: 179.69
Codo circular de 45º de doble pared de diámetro 300/400 mm fabricado en chapa de acero inoxidable en pared interior y chapa galvanizada en pared exterior, con aislamiento intermedio formado por manta de lana de vidrio de revestido en una de sus caras con un papel kraft que actúa como barrera de vapor. Marca BRINNER modelo BFIXG45.

**BFIXG45350-45** Ud CODO CIRCULAR 45º INOX/GALVA AISLAMIENTO 50mm D=350/450mm (material; 17/03/2026)
Precio: 202.06
Codo circular de 45º de doble pared de diámetro 350/450 mm fabricado en chapa de acero inoxidable en pared interior y chapa galvanizada en pared exterior, con aislamiento intermedio formado por manta de lana de vidrio de revestido en una de sus caras con un papel kraft que actúa como barrera de vapor. Marca BRINNER modelo BFIXG45.

**BFIXG45400-50** Ud CODO CIRCULAR 45º INOX/GALVA AISLAMIENTO 50mm D=400/500mm (material; 17/03/2026)
Precio: 227.28
Codo circular de 45º de doble pared de diámetro 400/500 mm fabricado en chapa de acero inoxidable en pared interior y chapa galvanizada en pared exterior, con aislamiento intermedio formado por manta de lana de vidrio de revestido en una de sus caras con un papel kraft que actúa como barrera de vapor. Marca BRINNER modelo BFIXG45.

**BFIXG45450-56** Ud CODO CIRCULAR 45º INOX/GALVA AISLAMIENTO 50mm D=450/560mm (material; 17/03/2026)
Precio: 266.87
Codo circular de 45º de doble pared de diámetro 450/560 mm fabricado en chapa de acero inoxidable en pared interior y chapa galvanizada en pared exterior, con aislamiento intermedio formado por manta de lana de vidrio de revestido en una de sus caras con un papel kraft que actúa como barrera de vapor. Marca BRINNER modelo BFIXG45.

**BFIXG45500-60** Ud CODO CIRCULAR 45º INOX/GALVA AISLAMIENTO 50mm D=500/600mm (material; 17/03/2026)
Precio: 306.43
Codo circular de 45º de doble pared de diámetro 500/600 mm fabricado en chapa de acero inoxidable en pared interior y chapa galvanizada en pared exterior, con aislamiento intermedio formado por manta de lana de vidrio de revestido en una de sus caras con un papel kraft que actúa como barrera de vapor. Marca BRINNER modelo BFIXG45.

**BFIXG45600-71** Ud CODO CIRCULAR 45º INOX/GALVA AISLAMIENTO 50mm D=600/710mm (material; 17/03/2026)
Precio: 382.21
Codo circular de 45º de doble pared de diámetro 600/710 mm fabricado en chapa de acero inoxidable en pared interior y chapa galvanizada en pared exterior, con aislamiento intermedio formado por manta de lana de vidrio de revestido en una de sus caras con un papel kraft que actúa como barrera de vapor. Marca BRINNER modelo BFIXG45.

**BFIXG45710-80** Ud CODO CIRCULAR 45º INOX/GALVA AISLAMIENTO 50mm D=710/800mm (material; 17/03/2026)
Precio: 492.47
Codo circular de 45º de doble pared de diámetro 710/800 mm fabricado en chapa de acero inoxidable en pared interior y chapa galvanizada en pared exterior, con aislamiento intermedio formado por manta de lana de vidrio de revestido en una de sus caras con un papel kraft que actúa como barrera de vapor. Marca BRINNER modelo BFIXG45.

**BFIXG45800-45** Ud CODO CIRCULAR 45º INOX/GALVA AISLAMIENTO 50mm D=800/900mm (material; 17/03/2026)
Precio: 583.81
Codo circular de 45º de doble pared de diámetro 800/900 mm fabricado en chapa de acero inoxidable en pared interior y chapa galvanizada en pared exterior, con aislamiento intermedio formado por manta de lana de vidrio de revestido en una de sus caras con un papel kraft que actúa como barrera de vapor. Marca BRINNER modelo BFIXG45.

**BFIXG45900-10** Ud CODO CIRCULAR 45º INOX/GALVA AISLAMIENTO 50mm D=900/1000mm (material; 17/03/2026)
Precio: 778.49
Codo circular de 45º de doble pared de diámetro 900/1000 mm fabricado en chapa de acero inoxidable en pared interior y chapa galvanizada en pared exterior, con aislamiento intermedio formado por manta de lana de vidrio de revestido en una de sus caras con un papel kraft que actúa como barrera de vapor. Marca BRINNER modelo BFIXG45.

###### TCIXG90 TE CIRCULAR A 90º INOX/GALVA AISLAMIENTO 50 MM (11/03/2025)

**TCIXG150-250** Ud TE CIRCULAR A 90º INOX/GALVA AISLAMIENTO 50mm D=150/250mm (material; 17/03/2026)
Precio: 176.05
Te circular a 90º de doble pared de diámetro 150/250 mm fabricada en chapa de acero inoxidable en pared interior y chapa galvanizada en pared exterior, con aislamiento intermedio formado por manta de lana de vidrio de revestido en una de sus caras con un papel kraft que actúa como barrera de vapor. Marca BRINNER modelo TCIXG.

**TCIXG200-300** Ud TE CIRCULAR A 90º INOX/GALVA AISLAMIENTO 50mm D=200/300mm (material; 17/03/2026)
Precio: 197.94
Te circular a 90º de doble pared de diámetro 200/300 mm fabricada en chapa de acero inoxidable en pared interior y chapa galvanizada en pared exterior, con aislamiento intermedio formado por manta de lana de vidrio de revestido en una de sus caras con un papel kraft que actúa como barrera de vapor. Marca BRINNER modelo TCIXG.

**TCIXG250-350** Ud TE CIRCULAR A 90º INOX/GALVA AISLAMIENTO 50mm D=250/350mm (material; 17/03/2026)
Precio: 228.26
Te circular a 90º de doble pared de diámetro 250/350 mm fabricada en chapa de acero inoxidable en pared interior y chapa galvanizada en pared exterior, con aislamiento intermedio formado por manta de lana de vidrio de revestido en una de sus caras con un papel kraft que actúa como barrera de vapor. Marca BRINNER modelo TCIXG.

**TCIXG300-400** Ud TE CIRCULAR A 90º INOX/GALVA AISLAMIENTO 50mm D=300/400mm (material; 17/03/2026)
Precio: 270.32
Te circular a 90º de doble pared de diámetro 300/400 mm fabricada en chapa de acero inoxidable en pared interior y chapa galvanizada en pared exterior, con aislamiento intermedio formado por manta de lana de vidrio de revestido en una de sus caras con un papel kraft que actúa como barrera de vapor. Marca BRINNER modelo TCIXG.

**TCIXG350-450** Ud TE CIRCULAR A 90º INOX/GALVA AISLAMIENTO 50mm D=350/450mm (material; 17/03/2026)
Precio: 311.27
Te circular a 90º de doble pared de diámetro 350/450 mm fabricada en chapa de acero inoxidable en pared interior y chapa galvanizada en pared exterior, con aislamiento intermedio formado por manta de lana de vidrio de revestido en una de sus caras con un papel kraft que actúa como barrera de vapor. Marca BRINNER modelo TCIXG.

**TCIXG400-500** Ud TE CIRCULAR A 90º INOX/GALVA AISLAMIENTO 50mm D=400/500mm (material; 11/03/2025)
Precio: 373.73
Te circular a 90º de doble pared de diámetro 400/500 mm fabricada en chapa de acero inoxidable en pared interior y chapa galvanizada en pared exterior, con aislamiento intermedio formado por manta de lana de vidrio de revestido en una de sus caras con un papel kraft que actúa como barrera de vapor. Marca BRINNER modelo TCIXG.

**TCIXG450-560** Ud TE CIRCULAR A 90º INOX/GALVA AISLAMIENTO 50mm D=450/560mm (material; 17/03/2026)
Precio: 469.25
Te circular a 90º de doble pared de diámetro 450/560 mm fabricada en chapa de acero inoxidable en pared interior y chapa galvanizada en pared exterior, con aislamiento intermedio formado por manta de lana de vidrio de revestido en una de sus caras con un papel kraft que actúa como barrera de vapor. Marca BRINNER modelo TCIXG.

**TCIXG500-600** Ud TE CIRCULAR A 90º INOX/GALVA AISLAMIENTO 50mm D=500/600mm (material; 17/03/2026)
Precio: 557.69
Te circular a 90º de doble pared de diámetro 500/600 mm fabricada en chapa de acero inoxidable en pared interior y chapa galvanizada en pared exterior, con aislamiento intermedio formado por manta de lana de vidrio de revestido en una de sus caras con un papel kraft que actúa como barrera de vapor. Marca BRINNER modelo TCIXG.

**TCIXG600-710** Ud TE CIRCULAR A 90º INOX/GALVA AISLAMIENTO 50mm D=600/710mm (material; 17/03/2026)
Precio: 718.32
Te circular a 90º de doble pared de diámetro 600/710 mm fabricada en chapa de acero inoxidable en pared interior y chapa galvanizada en pared exterior, con aislamiento intermedio formado por manta de lana de vidrio de revestido en una de sus caras con un papel kraft que actúa como barrera de vapor. Marca BRINNER modelo TCIXG.

**TCIXG710-800** Ud TE CIRCULAR A 90º INOX/GALVA AISLAMIENTO 50mm D=710/800mm (material; 17/03/2026)
Precio: 833.52
Te circular a 90º de doble pared de diámetro 710/800 mm fabricada en chapa de acero inoxidable en pared interior y chapa galvanizada en pared exterior, con aislamiento intermedio formado por manta de lana de vidrio de revestido en una de sus caras con un papel kraft que actúa como barrera de vapor. Marca BRINNER modelo TCIXG.

**TCIXG800-900** Ud TE CIRCULAR A 90º INOX/GALVA AISLAMIENTO 50mm D=800/900mm (material; 17/03/2026)
Precio: 963.78
Te circular a 90º de doble pared de diámetro 800/900 mm fabricada en chapa de acero inoxidable en pared interior y chapa galvanizada en pared exterior, con aislamiento intermedio formado por manta de lana de vidrio de revestido en una de sus caras con un papel kraft que actúa como barrera de vapor. Marca BRINNER modelo TCIXG.

**TCIXG900-1000** Ud TE CIRCULAR A 90º INOX/GALVA AISLAMIENTO 50mm D=900/1000mm (material; 17/03/2026)
Precio: 1163.51
Te circular a 90º de doble pared de diámetro 900/1000 mm fabricada en chapa de acero inoxidable en pared interior y chapa galvanizada en pared exterior, con aislamiento intermedio formado por manta de lana de vidrio de revestido en una de sus caras con un papel kraft que actúa como barrera de vapor. Marca BRINNER modelo TCIXG.

###### TVIXG45 TE CIRCULAR A 45º INOX/GALVA AISLAMIENTO 50 MM (11/03/2025)

###### TVIXG150-250 TE CIRCULAR A 45º INOX/GALVA AISLAMIENTO 50mm D=150/ 250mm (17/03/2026)
Te circular a 45º de doble pared de diámetro 150/250 mm fabricada en chapa de acero inoxidable en pared interior y chapa galvanizada en pared exterior, con aislamiento intermedio formado por manta de lana de vidrio de revestido en una de sus caras con un papel kraft que actúa como barrera de vapor. Marca BRINNER modelo TCIXG.

###### TVIXG200-300 TE CIRCULAR A 45º INOX/GALVA AISLAMIENTO 50mm D=200/300 mm (17/03/2026)
Te circular a 45º de doble pared de diámetro 200/300 mm fabricada en chapa de acero inoxidable en pared interior y chapa galvanizada en pared exterior, con aislamiento intermedio formado por manta de lana de vidrio de revestido en una de sus caras con un papel kraft que actúa como barrera de vapor. Marca BRINNER modelo TCIXG.

###### TVIXG250-350 TE CIRCULAR A 45º INOX/GALVA AISLAMIENTO 50mm D=250/350 mm (17/03/2026)
Te circular a 45º de doble pared de diámetro 250/350 mm fabricada en chapa de acero inoxidable en pared interior y chapa galvanizada en pared exterior, con aislamiento intermedio formado por manta de lana de vidrio de revestido en una de sus caras con un papel kraft que actúa como barrera de vapor. Marca BRINNER modelo TCIXG.

###### TVIXG300-400 TE CIRCULAR A 45º INOX/GALVA AISLAMIENTO 50mm D=300/400 mm (17/03/2026)
Te circular a 45º de doble pared de diámetro 300/400 mm fabricada en chapa de acero inoxidable en pared interior y chapa galvanizada en pared exterior, con aislamiento intermedio formado por manta de lana de vidrio de revestido en una de sus caras con un papel kraft que actúa como barrera de vapor. Marca BRINNER modelo TCIXG.

###### TVIXG350-450 TE CIRCULAR A 45º INOX/GALVA AISLAMIENTO 50mm D=350/450 mm (17/03/2026)
Te circular a 45º de doble pared de diámetro 350/450 mm fabricada en chapa de acero inoxidable en pared interior y chapa galvanizada en pared exterior, con aislamiento intermedio formado por manta de lana de vidrio de revestido en una de sus caras con un papel kraft que actúa como barrera de vapor. Marca BRINNER modelo TCIXG.

###### TVIXG400-500 TE CIRCULAR A 45º INOX/GALVA AISLAMIENTO 50mm D=400/500 mm (11/03/2025)
Te circular a 45º de doble pared de diámetro 400/500 mm fabricada en chapa de acero inoxidable en pared interior y chapa galvanizada en pared exterior, con aislamiento intermedio formado por manta de lana de vidrio de revestido en una de sus caras con un papel kraft que actúa como barrera de vapor. Marca BRINNER modelo TCIXG.

###### TVIXG450-560 TE CIRCULAR A 45º INOX/GALVA AISLAMIENTO 50mm D=450/560 mm (17/03/2026)
Te circular a 45º de doble pared de diámetro 450/560 mm fabricada en chapa de acero inoxidable en pared interior y chapa galvanizada en pared exterior, con aislamiento intermedio formado por manta de lana de vidrio de revestido en una de sus caras con un papel kraft que actúa como barrera de vapor. Marca BRINNER modelo TCIXG.

###### TVIXG500-600 TE CIRCULAR A 45º INOX/GALVA AISLAMIENTO 50mm D=500/600 mm (17/03/2026)
Te circular a 45º de doble pared de diámetro 500/600 mm fabricada en chapa de acero inoxidable en pared interior y chapa galvanizada en pared exterior, con aislamiento intermedio formado por manta de lana de vidrio de revestido en una de sus caras con un papel kraft que actúa como barrera de vapor. Marca BRINNER modelo TCIXG.

###### TVIXG600-710 TE CIRCULAR A 45º INOX/GALVA AISLAMIENTO 50mm D=600/710 mm (17/03/2026)
Te circular a 45º de doble pared de diámetro 600/710 mm fabricada en chapa de acero inoxidable en pared interior y chapa galvanizada en pared exterior, con aislamiento intermedio formado por manta de lana de vidrio de revestido en una de sus caras con un papel kraft que actúa como barrera de vapor. Marca BRINNER modelo TCIXG.

###### TVIXG710800 TE CIRCULAR A 45º INOX/GALVA AISLAMIENTO 50mm D=710/800 mm (17/03/2026)
Te circular a 45º de doble pared de diámetro 710/800 mm fabricada en chapa de acero inoxidable en pared interior y chapa galvanizada en pared exterior, con aislamiento intermedio formado por manta de lana de vidrio de revestido en una de sus caras con un papel kraft que actúa como barrera de vapor. Marca BRINNER modelo TCIXG.

###### TVIXG800-900 TE CIRCULAR A 45º INOX/GALVA AISLAMIENTO 50mm D=800/900 mm (17/03/2026)
Te circular a 45º de doble pared de diámetro 800/900 mm fabricada en chapa de acero inoxidable en pared interior y chapa galvanizada en pared exterior, con aislamiento intermedio formado por manta de lana de vidrio de revestido en una de sus caras con un papel kraft que actúa como barrera de vapor. Marca BRINNER modelo TCIXG.

###### TVIXG900-1000 TE CIRCULAR A 45º INOX/GALVA AISLAMIENTO 50mm D=900/1000 mm (17/03/2026)
Te circular a 45º de doble pared de diámetro 900/1000 mm fabricada en chapa de acero inoxidable en pared interior y chapa galvanizada en pared exterior, con aislamiento intermedio formado por manta de lana de vidrio de revestido en una de sus caras con un papel kraft que actúa como barrera de vapor. Marca BRINNER modelo TCIXG.

###### RCLIXG REDUCCION CIRCULAR INOX/GALVA AISLAMIENTO 50 MM (11/03/2025)

**RCLIXG200150** Ud REDUCCIÓN CIRCULAR INOX/GALVA AISLAMIENTO 50mm D=200/150mm (material; 11/03/2025)
Precio: 130.61
Reducción circular de doble pared de diámetro 200/300 a 150/250 mm fabricada en chapa de acero inoxidable en pared interior y chapa galvanizada en pared exterior, con aislamiento intermedio formado por manta de lana de vidrio de revestido en una de sus caras con un papel kraft que actúa como barrera de vapor. Marca BRINNER modelo RCLIXG.

**RCLIXG250150** Ud REDUCCIÓN CIRCULAR INOX/GALVA AISLAMIENTO 50mm D=250/150mm (material; 17/03/2026)
Precio: 142.83
Reducción circular de doble pared de diámetro 250/350 a 150/250 mm fabricada en chapa de acero inoxidable en pared interior y chapa galvanizada en pared exterior, con aislamiento intermedio formado por manta de lana de vidrio de revestido en una de sus caras con un papel kraft que actúa como barrera de vapor. Marca BRINNER modelo RCLIXG.

**RCLIXG250200** Ud REDUCCIÓN CIRCULAR INOX/GALVA AISLAMIENTO 50mm D=250/200mm (material; 11/03/2025)
Precio: 145.26
Reducción circular de doble pared de diámetro 250/350 a 200/300 mm fabricada en chapa de acero inoxidable en pared interior y chapa galvanizada en pared exterior, con aislamiento intermedio formado por manta de lana de vidrio de revestido en una de sus caras con un papel kraft que actúa como barrera de vapor. Marca BRINNER modelo RCLIXG.

**RCLIXG300150** Ud REDUCCIÓN CIRCULAR INOX/GALVA AISLAMIENTO 50mm D=300/150mm (material; 17/03/2026)
Precio: 170.71
Reducción circular de doble pared de diámetro 300/400 a 150/250 mm fabricada en chapa de acero inoxidable en pared interior y chapa galvanizada en pared exterior, con aislamiento intermedio formado por manta de lana de vidrio de revestido en una de sus caras con un papel kraft que actúa como barrera de vapor. Marca BRINNER modelo RCLIXG.

**RCLIXG300200** Ud REDUCCIÓN CIRCULAR INOX/GALVA AISLAMIENTO 50mm D=300/200mm (material; 11/03/2025)
Precio: 170.99
Reducción circular de doble pared de diámetro 300/400 a 200/300 mm fabricada en chapa de acero inoxidable en pared interior y chapa galvanizada en pared exterior, con aislamiento intermedio formado por manta de lana de vidrio de revestido en una de sus caras con un papel kraft que actúa como barrera de vapor. Marca BRINNER modelo RCLIXG.

**RCLIXG300250** Ud REDUCCIÓN CIRCULAR INOX/GALVA AISLAMIENTO 50mm D=300/250mm (material; 11/03/2025)
Precio: 179
Reducción circular de doble pared de diámetro 300/400 a 250/350 mm fabricada en chapa de acero inoxidable en pared interior y chapa galvanizada en pared exterior, con aislamiento intermedio formado por manta de lana de vidrio de revestido en una de sus caras con un papel kraft que actúa como barrera de vapor. Marca BRINNER modelo RCLIXG.

**RCLIXG350200** Ud REDUCCIÓN CIRCULAR INOX/GALVA AISLAMIENTO 50mm D=350/200mm (material; 17/03/2026)
Precio: 202.5
Reducción circular de doble pared de diámetro 350/450 a 200/300 mm fabricada en chapa de acero inoxidable en pared interior y chapa galvanizada en pared exterior, con aislamiento intermedio formado por manta de lana de vidrio de revestido en una de sus caras con un papel kraft que actúa como barrera de vapor. Marca BRINNER modelo RCLIXG.

**RCLIXG350250** Ud REDUCCIÓN CIRCULAR INOX/GALVA AISLAMIENTO 50mm D=350/250mm (material; 11/03/2025)
Precio: 205.5
Reducción circular de doble pared de diámetro 350/450 a 250/350 mm fabricada en chapa de acero inoxidable en pared interior y chapa galvanizada en pared exterior, con aislamiento intermedio formado por manta de lana de vidrio de revestido en una de sus caras con un papel kraft que actúa como barrera de vapor. Marca BRINNER modelo RCLIXG.

**RCLIXG350300** Ud REDUCCIÓN CIRCULAR INOX/GALVA AISLAMIENTO 50mm D=350/300mm (material; 11/03/2025)
Precio: 213.3
Reducción circular de doble pared de diámetro 350/450 a 300/400 mm fabricada en chapa de acero inoxidable en pared interior y chapa galvanizada en pared exterior, con aislamiento intermedio formado por manta de lana de vidrio de revestido en una de sus caras con un papel kraft que actúa como barrera de vapor. Marca BRINNER modelo RCLIXG.

**RCLIXG400250** Ud REDUCCIÓN CIRCULAR INOX/GALVA AISLAMIENTO 50mm D=400/250mm (material; 17/03/2026)
Precio: 232.93
Reducción circular de doble pared de diámetro 400/500 a 250/350 mm fabricada en chapa de acero inoxidable en pared interior y chapa galvanizada en pared exterior, con aislamiento intermedio formado por manta de lana de vidrio de revestido en una de sus caras con un papel kraft que actúa como barrera de vapor. Marca BRINNER modelo RCLIXG.

**RCLIXG400300** Ud REDUCCIÓN CIRCULAR INOX/GALVA AISLAMIENTO 50mm D=400/300mm (material; 11/03/2025)
Precio: 240.2
Reducción circular de doble pared de diámetro 400/500 a 300/400 mm fabricada en chapa de acero inoxidable en pared interior y chapa galvanizada en pared exterior, con aislamiento intermedio formado por manta de lana de vidrio de revestido en una de sus caras con un papel kraft que actúa como barrera de vapor. Marca BRINNER modelo RCLIXG.

**RCLIXG400350** Ud REDUCCIÓN CIRCULAR INOX/GALVA AISLAMIENTO 50mm D=400/350mm (material; 11/03/2025)
Precio: 247.98
Reducción circular de doble pared de diámetro 400/500 a 350/450 mm fabricada en chapa de acero inoxidable en pared interior y chapa galvanizada en pared exterior, con aislamiento intermedio formado por manta de lana de vidrio de revestido en una de sus caras con un papel kraft que actúa como barrera de vapor. Marca BRINNER modelo RCLIXG.

**RCLIXG450300** Ud REDUCCIÓN CIRCULAR INOX/GALVA AISLAMIENTO 50mm D=450/300mm (material; 17/03/2026)
Precio: 283.54
Reducción circular de doble pared de diámetro 450/560 a 300/400 mm fabricada en chapa de acero inoxidable en pared interior y chapa galvanizada en pared exterior, con aislamiento intermedio formado por manta de lana de vidrio de revestido en una de sus caras con un papel kraft que actúa como barrera de vapor. Marca BRINNER modelo RCLIXG.

**RCLIXG450350** Ud REDUCCIÓN CIRCULAR INOX/GALVA AISLAMIENTO 50mm D=450/350mm (material; 11/03/2025)
Precio: 284.55
Reducción circular de doble pared de diámetro 450/560 a 350/450 mm fabricada en chapa de acero inoxidable en pared interior y chapa galvanizada en pared exterior, con aislamiento intermedio formado por manta de lana de vidrio de revestido en una de sus caras con un papel kraft que actúa como barrera de vapor. Marca BRINNER modelo RCLIXG.

**RCLIXG450400** Ud REDUCCIÓN CIRCULAR INOX/GALVA AISLAMIENTO 50mm D=450/400mm (material; 11/03/2025)
Precio: 292.19
Reducción circular de doble pared de diámetro 450/560 a 400/500 mm fabricada en chapa de acero inoxidable en pared interior y chapa galvanizada en pared exterior, con aislamiento intermedio formado por manta de lana de vidrio de revestido en una de sus caras con un papel kraft que actúa como barrera de vapor. Marca BRINNER modelo RCLIXG.

**RCLIXG500350** Ud REDUCCIÓN CIRCULAR INOX/GALVA AISLAMIENTO 50mm D=500/350mm (material; 11/03/2025)
Precio: 332.45
Reducción circular de doble pared de diámetro 500/600 a 350/450 mm fabricada en chapa de acero inoxidable en pared interior y chapa galvanizada en pared exterior, con aislamiento intermedio formado por manta de lana de vidrio de revestido en una de sus caras con un papel kraft que actúa como barrera de vapor. Marca BRINNER modelo RCLIXG.

**RCLIXG500400** Ud REDUCCIÓN CIRCULAR INOX/GALVA AISLAMIENTO 50mm D=500/400mm (material; 11/03/2025)
Precio: 340.08
Reducción circular de doble pared de diámetro 500/600 a 400/500 mm fabricada en chapa de acero inoxidable en pared interior y chapa galvanizada en pared exterior, con aislamiento intermedio formado por manta de lana de vidrio de revestido en una de sus caras con un papel kraft que actúa como barrera de vapor. Marca BRINNER modelo RCLIXG.

**RCLIXG500450** Ud REDUCCIÓN CIRCULAR INOX/GALVA AISLAMIENTO 50mm D=500/450mm (material; 11/03/2025)
Precio: 356.1
Reducción circular de doble pared de diámetro 500/600 a 450/560 mm fabricada en chapa de acero inoxidable en pared interior y chapa galvanizada en pared exterior, con aislamiento intermedio formado por manta de lana de vidrio de revestido en una de sus caras con un papel kraft que actúa como barrera de vapor. Marca BRINNER modelo RCLIXG.

**RCLIXG600400** Ud REDUCCIÓN CIRCULAR INOX/GALVA AISLAMIENTO 50mm D=600/400mm (material; 17/03/2026)
Precio: 425.85
Reducción circular de doble pared de diámetro 600/710 a 400/500 mm fabricada en chapa de acero inoxidable en pared interior y chapa galvanizada en pared exterior, con aislamiento intermedio formado por manta de lana de vidrio de revestido en una de sus caras con un papel kraft que actúa como barrera de vapor. Marca BRINNER modelo RCLIXG.

**RCLIXG600450** Ud REDUCCIÓN CIRCULAR INOX/GALVA AISLAMIENTO 50mm D=600/450mm (material; 17/03/2026)
Precio: 420.74
Reducción circular de doble pared de diámetro 600/710 a 450/560 mm fabricada en chapa de acero inoxidable en pared interior y chapa galvanizada en pared exterior, con aislamiento intermedio formado por manta de lana de vidrio de revestido en una de sus caras con un papel kraft que actúa como barrera de vapor. Marca BRINNER modelo RCLIXG.

**RCLIXG600500** Ud REDUCCIÓN CIRCULAR INOX/GALVA AISLAMIENTO 50mm D=600/500mm (material; 17/03/2026)
Precio: 414.33
Reducción circular de doble pared de diámetro 600/710 a 500/600 mm fabricada en chapa de acero inoxidable en pared interior y chapa galvanizada en pared exterior, con aislamiento intermedio formado por manta de lana de vidrio de revestido en una de sus caras con un papel kraft que actúa como barrera de vapor. Marca BRINNER modelo RCLIXG.

**RCLIXG710450** Ud REDUCCIÓN CIRCULAR INOX/GALVA AISLAMIENTO 50mm D=710/450mm (material; 17/03/2026)
Precio: 520.25
Reducción circular de doble pared de diámetro 710/800 a 450/560 mm fabricada en chapa de acero inoxidable en pared interior y chapa galvanizada en pared exterior, con aislamiento intermedio formado por manta de lana de vidrio de revestido en una de sus caras con un papel kraft que actúa como barrera de vapor. Marca BRINNER modelo RCLIXG.

**RCLIXG710500** Ud REDUCCIÓN CIRCULAR INOX/GALVA AISLAMIENTO 50mm D=710/500mm (material; 17/03/2026)
Precio: 513.57
Reducción circular de doble pared de diámetro 710/800 a 500/600 mm fabricada en chapa de acero inoxidable en pared interior y chapa galvanizada en pared exterior, con aislamiento intermedio formado por manta de lana de vidrio de revestido en una de sus caras con un papel kraft que actúa como barrera de vapor. Marca BRINNER modelo RCLIXG.

**RCLIXG710600** Ud REDUCCIÓN CIRCULAR INOX/GALVA AISLAMIENTO 50mm D=710/600mm (material; 11/03/2025)
Precio: 498.64
Reducción circular de doble pared de diámetro 710/800 a 600/710 mm fabricada en chapa de acero inoxidable en pared interior y chapa galvanizada en pared exterior, con aislamiento intermedio formado por manta de lana de vidrio de revestido en una de sus caras con un papel kraft que actúa como barrera de vapor. Marca BRINNER modelo RCLIXG.

**RCLIXG800500** Ud REDUCCIÓN CIRCULAR INOX/GALVA AISLAMIENTO 50mm D=800/500mm (material; 17/03/2026)
Precio: 612.8
Reducción circular de doble pared de diámetro 800/900 a 500/600 mm fabricada en chapa de acero inoxidable en pared interior y chapa galvanizada en pared exterior, con aislamiento intermedio formado por manta de lana de vidrio de revestido en una de sus caras con un papel kraft que actúa como barrera de vapor. Marca BRINNER modelo RCLIXG.

**RCLIXG800600** Ud REDUCCIÓN CIRCULAR INOX/GALVA AISLAMIENTO 50mm D=800/600mm (material; 17/03/2026)
Precio: 598.05
Reducción circular de doble pared de diámetro 800/900 a 600/710 mm fabricada en chapa de acero inoxidable en pared interior y chapa galvanizada en pared exterior, con aislamiento intermedio formado por manta de lana de vidrio de revestido en una de sus caras con un papel kraft que actúa como barrera de vapor. Marca BRINNER modelo RCLIXG.

**RCLIXG800710** Ud REDUCCIÓN CIRCULAR INOX/GALVA AISLAMIENTO 50mm D=800/710mm (material; 11/03/2025)
Precio: 584.29
Reducción circular de doble pared de diámetro 800/900 a 710/800 mm fabricada en chapa de acero inoxidable en pared interior y chapa galvanizada en pared exterior, con aislamiento intermedio formado por manta de lana de vidrio de revestido en una de sus caras con un papel kraft que actúa como barrera de vapor. Marca BRINNER modelo RCLIXG.

**RCLIXG900600** Ud REDUCCIÓN CIRCULAR INOX/GALVA AISLAMIENTO 50mm D=900/600mm (material; 17/03/2026)
Precio: 748.07
Reducción circular de doble pared de diámetro 900/1000 a 600/710 mm fabricada en chapa de acero inoxidable en pared interior y chapa galvanizada en pared exterior, con aislamiento intermedio formado por manta de lana de vidrio de revestido en una de sus caras con un papel kraft que actúa como barrera de vapor. Marca BRINNER modelo RCLIXG.

**RCLIXG900710** Ud REDUCCIÓN CIRCULAR INOX/GALVA AISLAMIENTO 50mm D=900/710mm (material; 17/03/2026)
Precio: 731.88
Reducción circular de doble pared de diámetro 900/1000 a 710/800 mm fabricada en chapa de acero inoxidable en pared interior y chapa galvanizada en pared exterior, con aislamiento intermedio formado por manta de lana de vidrio de revestido en una de sus caras con un papel kraft que actúa como barrera de vapor. Marca BRINNER modelo RCLIXG.

**RCLIXG900800** Ud REDUCCIÓN CIRCULAR INOX/GALVA AISLAMIENTO 50mm D=900/800mm (material; 17/03/2026)
Precio: 705.45
Reducción circular de doble pared de diámetro 900/1000 a 800/900 mm fabricada en chapa de acero inoxidable en pared interior y chapa galvanizada en pared exterior, con aislamiento intermedio formado por manta de lana de vidrio de revestido en una de sus caras con un papel kraft que actúa como barrera de vapor. Marca BRINNER modelo RCLIXG.

##### TUBO DP XX TUBO HELICOIDAL GALVANIZADO INOX/INOX CON AISLAMIENTO 50 MM (26/12/2023)

###### SRIXX TUBO HELICOIDAL INOX/INOX AISLAMIENTO 50 MM (17/03/2026)

**SRIXX1502503** ml TUBO HELIC. DOBLE PARED INOX/INOX AISLAMIENTO 50mm D=150/250mm (material; 17/03/2026)
Precio: 129.81
Conducto circular de doble pared de diámetro 150/250 mm fabricado en chapa de acero inoxidable en pared interior y exterior, con aislamiento intermedio formado por manta de lana de vidrio de revestido en una de sus caras con un papel kraft que actúa como barrera de vapor. Marca BRINNER modelo SRIXX.

**SRIXX2003003** ml TUBO HELIC. DOBLE PARED INOX/INOX AISLAMIENTO 50mm D=200/300mm (material; 17/03/2026)
Precio: 157.74
Conducto circular de doble pared de diámetro 200/300 mm fabricado en chapa de acero inoxidable en pared interior y exterior, con aislamiento intermedio formado por manta de lana de vidrio de revestido en una de sus caras con un papel kraft que actúa como barrera de vapor. Marca BRINNER modelo SRIXX.

**SRIXX2503503** ml TUBO HELIC. DOBLE PARED INOX/INOX AISLAMIENTO 50mm D=250/350mm (material; 17/03/2026)
Precio: 187.85
Conducto circular de doble pared de diámetro 250/350 mm fabricado en chapa de acero inoxidable en pared interior y exterior, con aislamiento intermedio formado por manta de lana de vidrio de revestido en una de sus caras con un papel kraft que actúa como barrera de vapor. Marca BRINNER modelo SRIXX.

**SRIXX3004003** ml TUBO HELIC. DOBLE PARED INOX/INOX AISLAMIENTO 50mm D=300/400mm (material; 17/03/2026)
Precio: 215.77
Conducto circular de doble pared de diámetro 300/400 mm fabricado en chapa de acero inoxidable en pared interior y exterior, con aislamiento intermedio formado por manta de lana de vidrio de revestido en una de sus caras con un papel kraft que actúa como barrera de vapor. Marca BRINNER modelo SRIXX.

**SRIXX350450** ml TUBO HELIC. DOBLE PARED INOX/INOX AISLAMIENTO 50mm D=350/450mm (material; 17/03/2026)
Precio: 263.16
Conducto circular de doble pared de diámetro 350/450 mm fabricado en chapa de acero inoxidable en pared interior y exterior, con aislamiento intermedio formado por manta de lana de vidrio de revestido en una de sus caras con un papel kraft que actúa como barrera de vapor. Marca BRINNER modelo SRIXX.

**SRIXX4005003** ml TUBO HELIC. DOBLE PARED INOX/INOX AISLAMIENTO 50mm D=400/500mm (material; 17/03/2026)
Precio: 295.43
Conducto circular de doble pared de diámetro 400/500 mm fabricado en chapa de acero inoxidable en pared interior y exterior, con aislamiento intermedio formado por manta de lana de vidrio de revestido en una de sus caras con un papel kraft que actúa como barrera de vapor. Marca BRINNER modelo SRIXX.

**SRIXX4505603** ml TUBO HELIC. DOBLE PARED INOX/INOX AISLAMIENTO 50mm D=450/560mm (material; 17/03/2026)
Precio: 358.73
Conducto circular de doble pared de diámetro 450/560 mm fabricado en chapa de acero inoxidable en pared interior y exterior, con aislamiento intermedio formado por manta de lana de vidrio de revestido en una de sus caras con un papel kraft que actúa como barrera de vapor. Marca BRINNER modelo SRIXX.

**SRIXX5006003** ml TUBO HELIC. DOBLE PARED INOX/INOX AISLAMIENTO 50mm D=500/600mm (material; 17/03/2026)
Precio: 388.12
Conducto circular de doble pared de diámetro 500/600 mm fabricado en chapa de acero inoxidable en pared interior y exterior, con aislamiento intermedio formado por manta de lana de vidrio de revestido en una de sus caras con un papel kraft que actúa como barrera de vapor. Marca BRINNER modelo SRIXX.

**SRIXX6007103** ml TUBO HELIC. DOBLE PARED INOX/INOX AISLAMIENTO 50mm D=600/710mm (material; 17/03/2026)
Precio: 471.26
Conducto circular de doble pared de diámetro 600/710 mm fabricado en chapa de acero inoxidable en pared interior y exterior, con aislamiento intermedio formado por manta de lana de vidrio de revestido en una de sus caras con un papel kraft que actúa como barrera de vapor. Marca BRINNER modelo SRIXX.

**SRIXX7108003** ml TUBO HELIC. DOBLE PARED INOX/INOX AISLAMIENTO 50mm D=710/800mm (material; 17/03/2026)
Precio: 538.64
Conducto circular de doble pared de diámetro 710/800 mm fabricado en chapa de acero inoxidable en pared interior y exterior, con aislamiento intermedio formado por manta de lana de vidrio de revestido en una de sus caras con un papel kraft que actúa como barrera de vapor. Marca BRINNER modelo SRIXX.

**SRIXX8009003** ml TUBO HELIC. DOBLE PARED INOX/INOX AISLAMIENTO 50mm D=800/900mm (material; 17/03/2026)
Precio: 620.92
Conducto circular de doble pared de diámetro 800/900 mm fabricado en chapa de acero inoxidable en pared interior y exterior, con aislamiento intermedio formado por manta de lana de vidrio de revestido en una de sus caras con un papel kraft que actúa como barrera de vapor. Marca BRINNER modelo SRIXX.

**SRIXX90010003** ml TUBO HELIC. DOBLE PARED INOX/INOX AISLAMIENTO 50mm D900/1000mm (material; 17/03/2026)
Precio: 695.81
Conducto circular de doble pared de diámetro 900/1000 mm fabricada en chapa de acero inoxidable en pared interior y exterior, con aislamiento intermedio formado por manta de lana de vidrio de revestido en una de sus caras con un papel kraft que actúa como barrera de vapor. Marca BRINNER modelo SRIXX.

###### NPDXX MANGUITO CIRCULAR INOX/INOX AISLAMIENTO 50 MM (26/12/2023)

**NPDXX150250** Ud MANGUITO CIRCULAR INOX/INOX AISLAMIENTO 50mm D=150/250mm (material; 17/03/2026)
Precio: 37.42
Manguito circular de doble pared de diámetro 150/250 mm fabricado en chapa de acero inoxidable en pared interior y exterior, con aislamiento intermedio formado por manta de lana de vidrio de revestido en una de sus caras con un papel kraft que actúa como barrera de vapor. Marca BRINNER modelo NPDXX.

**NPDXX200300** Ud MANGUITO CIRCULAR INOX/INOX AISLAMIENTO 50mm D=200/300mm (material; 17/03/2026)
Precio: 41.33
Manguito circular de doble pared de diámetro 200/300 mm fabricado en chapa de acero inoxidable en pared interior y exterior, con aislamiento intermedio formado por manta de lana de vidrio de revestido en una de sus caras con un papel kraft que actúa como barrera de vapor. Marca BRINNER modelo NPDXX.

**NPDXX250350** Ud MANGUITO CIRCULAR INOX/INOX AISLAMIENTO 50mm D=250/350mm (material; 17/03/2026)
Precio: 46.47
Manguito circular de doble pared de diámetro 250/350 mm fabricado en chapa de acero inoxidable en pared interior y exterior, con aislamiento intermedio formado por manta de lana de vidrio de revestido en una de sus caras con un papel kraft que actúa como barrera de vapor. Marca BRINNER modelo NPDXX.

**NPDXX300400** Ud MANGUITO CIRCULAR INOX/INOX AISLAMIENTO 50mm D=300/400mm (material; 26/12/2023)
Precio: 58.08
Manguito circular de doble pared de diámetro 300/400 mm fabricado en chapa de acero inoxidable en pared interior y exterior, con aislamiento intermedio formado por manta de lana de vidrio de revestido en una de sus caras con un papel kraft que actúa como barrera de vapor. Marca BRINNER modelo NPDXX.

**NPDXX350450** Ud MANGUITO CIRCULAR INOX/INOX AISLAMIENTO 50mm D=350/450mm (material; 17/03/2026)
Precio: 66.46
Manguito circular de doble pared de diámetro 350/450 mm fabricado en chapa de acero inoxidable en pared interior y exterior, con aislamiento intermedio formado por manta de lana de vidrio de revestido en una de sus caras con un papel kraft que actúa como barrera de vapor. Marca BRINNER modelo NPDXX.

**NPDXX400500** Ud MANGUITO CIRCULAR INOX/INOX AISLAMIENTO 50mm D=400/500mm (material; 26/12/2023)
Precio: 78.78
Manguito circular de doble pared de diámetro 400/500 mm fabricado en chapa de acero inoxidable en pared interior y exterior, con aislamiento intermedio formado por manta de lana de vidrio de revestido en una de sus caras con un papel kraft que actúa como barrera de vapor. Marca BRINNER modelo NPDXX.

**NPDXX450560** Ud MANGUITO CIRCULAR INOX/INOX AISLAMIENTO 50mm D=450/560mm (material; 26/12/2023)
Precio: 88.56
Manguito circular de doble pared de diámetro 450/560 mm fabricado en chapa de acero inoxidable en pared interior y exterior, con aislamiento intermedio formado por manta de lana de vidrio de revestido en una de sus caras con un papel kraft que actúa como barrera de vapor. Marca BRINNER modelo NPDXX.

**NPDXX500600** Ud MANGUITO CIRCULAR INOX/INOX AISLAMIENTO 50mm D=500/600mm (material; 26/12/2023)
Precio: 92.95
Manguito circular de doble pared de diámetro 500/600 mm fabricado en chapa de acero inoxidable en pared interior y exterior, con aislamiento intermedio formado por manta de lana de vidrio de revestido en una de sus caras con un papel kraft que actúa como barrera de vapor. Marca BRINNER modelo NPDXX.

**NPDXX600710** Ud MANGUITO CIRCULAR INOX/INOX AISLAMIENTO 50mm D=600/710mm (material; 17/03/2026)
Precio: 114
Manguito circular de doble pared de diámetro 600/710 mm fabricado en chapa de acero inoxidable en pared interior y exterior, con aislamiento intermedio formado por manta de lana de vidrio de revestido en una de sus caras con un papel kraft que actúa como barrera de vapor. Marca BRINNER modelo NPDXX.

**NPDXX710800** Ud MANGUITO CIRCULAR INOX/INOX AISLAMIENTO 50mm D=710/800mm (material; 17/03/2026)
Precio: 137.69
Manguito circular de doble pared de diámetro 710/800 mm fabricado en chapa de acero inoxidable en pared interior y exterior, con aislamiento intermedio formado por manta de lana de vidrio de revestido en una de sus caras con un papel kraft que actúa como barrera de vapor. Marca BRINNER modelo NPDXX.

**NPDXX800900** Ud MANGUITO CIRCULAR INOX/INOX AISLAMIENTO 50mm D=800/900mm (material; 17/03/2026)
Precio: 156.19
Manguito circular de doble pared de diámetro 800/900 mm fabricado en chapa de acero inoxidable en pared interior y exterior, con aislamiento intermedio formado por manta de lana de vidrio de revestido en una de sus caras con un papel kraft que actúa como barrera de vapor. Marca BRINNER modelo NPDXX.

**NPDXX9001000** Ud MANGUITO CIRCULAR INOX/INOX AISLAMIENTO 50mm D=900/1000mm (material; 17/03/2026)
Precio: 181.72
Manguito circular de doble pared de diámetro 900/1000 mm fabricado en chapa de acero inoxidable en pared interior y exterior, con aislamiento intermedio formado por manta de lana de vidrio de revestido en una de sus caras con un papel kraft que actúa como barrera de vapor. Marca BRINNER modelo NPDXX.

###### BFIXX90 CODO CIRCULAR 90º INOX/INOX AISLAMIENTO 50 MM (26/12/2023)

**BFIXX90150250** Ud CODO CIRCULAR 90º INOX/INOX AISLAMIENTO 50mm D=150/250mm (material; 17/03/2026)
Precio: 246.33
Codo circular de 90º de doble pared de diámetro 150/250 mm fabricado en chapa de acero inoxidable en pared interior y exterior, con aislamiento intermedio formado por manta de lana de vidrio de revestido en una de sus caras con un papel kraft que actúa como barrera de vapor. Marca BRINNER modelo BFIXX90.

**BFIXX90200300** Ud CODO CIRCULAR 90º INOX/INOX AISLAMIENTO 50mm D=200/300mm (material; 17/03/2026)
Precio: 267.19
Codo circular de 90º de doble pared de diámetro 200/300 mm fabricado en chapa de acero inoxidable en pared interior y exterior, con aislamiento intermedio formado por manta de lana de vidrio de revestido en una de sus caras con un papel kraft que actúa como barrera de vapor. Marca BRINNER modelo BFIXX90.

**BFIXX90250350** Ud CODO CIRCULAR 90º INOX/INOX AISLAMIENTO 50mm D=250/350mm (material; 17/03/2026)
Precio: 301.43
Codo circular de 90º de doble pared de diámetro 450/560 mm fabricado en chapa de acero inoxidable en pared interior y exterior, con aislamiento intermedio formado por manta de lana de vidrio de revestido en una de sus caras con un papel kraft que actúa como barrera de vapor. Marca BRINNER modelo BFIXX90.

**BFIXX90300400** Ud CODO CIRCULAR 90º INOX/INOX AISLAMIENTO 50mm D=300/400mm (material; 26/12/2023)
Precio: 345.43
Codo circular de 90º de doble pared de diámetro 300/400 mm fabricado en chapa de acero inoxidable en pared interior y exterior, con aislamiento intermedio formado por manta de lana de vidrio de revestido en una de sus caras con un papel kraft que actúa como barrera de vapor. Marca BRINNER modelo BFIXX90.

**BFIXX90350450** Ud CODO CIRCULAR 90º INOX/INOX AISLAMIENTO 50mm D=350/450mm (material; 17/03/2026)
Precio: 402.99
Codo circular de 90º de doble pared de diámetro 350/450 mm fabricado en chapa de acero inoxidable en pared interior y exterior, con aislamiento intermedio formado por manta de lana de vidrio de revestido en una de sus caras con un papel kraft que actúa como barrera de vapor. Marca BRINNER modelo BFIXX90.

**BFIXX90400500** Ud CODO CIRCULAR 90º INOX/INOX AISLAMIENTO 50mm D=400/500mm (material; 26/12/2023)
Precio: 470.9
Codo circular de 90º de doble pared de diámetro 400/500 mm fabricado en chapa de acero inoxidable en pared interior y exterior, con aislamiento intermedio formado por manta de lana de vidrio de revestido en una de sus caras con un papel kraft que actúa como barrera de vapor. Marca BRINNER modelo BFIXX90.

**BFIXX90450560** Ud CODO CIRCULAR 90º INOX/INOX AISLAMIENTO 50mm D=450/560mm (material; 26/12/2023)
Precio: 543.35
Codo circular de 90º de doble pared de diámetro 450/560 mm fabricado en chapa de acero inoxidable en pared interior y exterior, con aislamiento intermedio formado por manta de lana de vidrio de revestido en una de sus caras con un papel kraft que actúa como barrera de vapor. Marca BRINNER modelo BFIXX90.

**BFIXX90500600** Ud CODO CIRCULAR 90º INOX/INOX AISLAMIENTO 50mm D=500/600mm (material; 26/12/2023)
Precio: 629.17
Codo circular de 90º de doble pared de diámetro 500/600 mm fabricado en chapa de acero inoxidable en pared interior y exterior, con aislamiento intermedio formado por manta de lana de vidrio de revestido en una de sus caras con un papel kraft que actúa como barrera de vapor. Marca BRINNER modelo BFIXX90.

**BFIXX90600710** Ud CODO CIRCULAR 90º INOX/INOX AISLAMIENTO 50mm D=600/710mm (material; 26/12/2023)
Precio: 809.61
Codo circular de 90º de doble pared de diámetro 600/710 mm fabricado en chapa de acero inoxidable en pared interior y exterior, con aislamiento intermedio formado por manta de lana de vidrio de revestido en una de sus caras con un papel kraft que actúa como barrera de vapor. Marca BRINNER modelo BFIXX90.

**BFIXX90710800** Ud CODO CIRCULAR 90º INOX/INOX AISLAMIENTO 50mm D=710/800mm (material; 26/12/2023)
Precio: 1007.65
Codo circular de 90º de doble pared de diámetro 710/800 mm fabricado en chapa de acero inoxidable en pared interior y exterior, con aislamiento intermedio formado por manta de lana de vidrio de revestido en una de sus caras con un papel kraft que actúa como barrera de vapor. Marca BRINNER modelo BFIXX90.

**BFIXX9800900** Ud CODO CIRCULAR 90º INOX/INOX AISLAMIENTO 50mm D=800/900mm (material; 26/12/2023)
Precio: 1212.45
Codo circular de 90º de doble pared de diámetro 800/900 mm fabricado en chapa de acero inoxidable en pared interior y exterior, con aislamiento intermedio formado por manta de lana de vidrio de revestido en una de sus caras con un papel kraft que actúa como barrera de vapor. Marca BRINNER modelo BFIXX90.

**BFIXX90900100** Ud CODO CIRCULAR 90º INOX/INOX AISLAMIENTO 50mm D=900/1000mm (material; 26/12/2023)
Precio: 1444.72
Codo circular de 90º de doble pared de diámetro 900/1000 mm fabricado en chapa de acero inoxidable en pared interior y exterior, con aislamiento intermedio formado por manta de lana de vidrio de revestido en una de sus caras con un papel kraft que actúa como barrera de vapor. Marca BRINNER modelo BFIXX90.

###### BFIXX45 CODO CIRCULAR 45º INOX/INOX AISLAMIENTO 50 MM (26/12/2023)

**BFIXX45150250** Ud CODO CIRCULAR 45º INOX/INOX AISLAMIENTO 50mm D=150/250mm (material; 17/03/2026)
Precio: 179.12
Codo circular de 45º de doble pared de diámetro 150/250 mm fabricado en chapa de acero inoxidable en pared interior y exterior, con aislamiento intermedio formado por manta de lana de vidrio de revestido en una de sus caras con un papel kraft que actúa como barrera de vapor. Marca BRINNER modelo BFIXX45.

**BFIXX45200300** Ud CODO CIRCULAR 45º INOX/INOX AISLAMIENTO 50mm D=200/300mm (material; 17/03/2026)
Precio: 193
Codo circular de 45º de doble pared de diámetro 200/300 mm fabricado en chapa de acero inoxidable en pared interior y exterior, con aislamiento intermedio formado por manta de lana de vidrio de revestido en una de sus caras con un papel kraft que actúa como barrera de vapor. Marca BRINNER modelo BFIXX45.

**BFIXX45250350** Ud CODO CIRCULAR 45º INOX/INOX AISLAMIENTO 50mm D=250/350mm (material; 17/03/2026)
Precio: 212.38
Codo circular de 45º de doble pared de diámetro 250/350 mm fabricado en chapa de acero inoxidable en pared interior y exterior, con aislamiento intermedio formado por manta de lana de vidrio de revestido en una de sus caras con un papel kraft que actúa como barrera de vapor. Marca BRINNER modelo BFIXX45.

**BFIXX45300400** Ud CODO CIRCULAR 45º INOX/INOX AISLAMIENTO 50mm D=300/400mm (material; 17/03/2026)
Precio: 236.33
Codo circular de 45º de doble pared de diámetro 300/400 mm fabricado en chapa de acero inoxidable en pared interior y exterior, con aislamiento intermedio formado por manta de lana de vidrio de revestido en una de sus caras con un papel kraft que actúa como barrera de vapor. Marca BRINNER modelo BFIXX45.

**BFIXX45350405** Ud CODO CIRCULAR 45º INOX/INOX AISLAMIENTO 50mm D=350/450mm (material; 17/03/2026)
Precio: 276.05
Codo circular de 45º de doble pared de diámetro 350/450 mm fabricado en chapa de acero inoxidable en pared interior y exterior, con aislamiento intermedio formado por manta de lana de vidrio de revestido en una de sus caras con un papel kraft que actúa como barrera de vapor. Marca BRINNER modelo BFIXX45.

**BFIXX45400500** Ud CODO CIRCULAR 45º INOX/INOX AISLAMIENTO 50mm D=400/500mm (material; 17/03/2026)
Precio: 311.31
Codo circular de 45º de doble pared de diámetro 400/500 mm fabricado en chapa de acero inoxidable en pared interior y exterior, con aislamiento intermedio formado por manta de lana de vidrio de revestido en una de sus caras con un papel kraft que actúa como barrera de vapor. Marca BRINNER modelo BFIXX45.

**BFIXX45450560** Ud CODO CIRCULAR 45º INOX/INOX AISLAMIENTO 50mm D=450/560mm (material; 17/03/2026)
Precio: 360.67
Codo circular de 45º de doble pared de diámetro 450/560 mm fabricado en chapa de acero inoxidable en pared interior y exterior, con aislamiento intermedio formado por manta de lana de vidrio de revestido en una de sus caras con un papel kraft que actúa como barrera de vapor. Marca BRINNER modelo BFIXX45.

**BFIXX45500600** Ud CODO CIRCULAR 45º INOX/INOX AISLAMIENTO 50mm D=500/600mm (material; 17/03/2026)
Precio: 407.25
Codo circular de 45º de doble pared de diámetro 500/600 mm fabricado en chapa de acero inoxidable en pared interior y exterior, con aislamiento intermedio formado por manta de lana de vidrio de revestido en una de sus caras con un papel kraft que actúa como barrera de vapor. Marca BRINNER modelo BFIXX45.

**BFIXX45600710** Ud CODO CIRCULAR 45º INOX/INOX AISLAMIENTO 50mm D=600/710mm (material; 17/03/2026)
Precio: 496.24
Codo circular de 45º de doble pared de diámetro 600/710 mm fabricado en chapa de acero inoxidable en pared interior y exterior, con aislamiento intermedio formado por manta de lana de vidrio de revestido en una de sus caras con un papel kraft que actúa como barrera de vapor. Marca BRINNER modelo BFIXX45.

**BFIXX45710800** Ud CODO CIRCULAR 45º INOX/INOX AISLAMIENTO 50mm D=710/800mm (material; 26/12/2023)
Precio: 625.54
Codo circular de 45º de doble pared de diámetro 710/800 mm fabricado en chapa de acero inoxidable en pared interior y exterior, con aislamiento intermedio formado por manta de lana de vidrio de revestido en una de sus caras con un papel kraft que actúa como barrera de vapor. Marca BRINNER modelo BFIXX45.

**BFIXX45800900** Ud CODO CIRCULAR 45º INOX/INOX AISLAMIENTO 50mm D=800/900mm (material; 26/12/2023)
Precio: 746.42
Codo circular de 45º de doble pared de diámetro 800/900 mm fabricado en chapa de acero inoxidable en pared interior y exterior, con aislamiento intermedio formado por manta de lana de vidrio de revestido en una de sus caras con un papel kraft que actúa como barrera de vapor. Marca BRINNER modelo BFIXX45.

**BFIXX45900100** Ud CODO CIRCULAR 45º INOX/INOX AISLAMIENTO 50mm D=900/1000mm (material; 26/12/2023)
Precio: 881.78
Codo circular de 45º de doble pared de diámetro 900/1000 mm fabricado en chapa de acero inoxidable en pared interior y exterior, con aislamiento intermedio formado por manta de lana de vidrio de revestido en una de sus caras con un papel kraft que actúa como barrera de vapor. Marca BRINNER modelo BFIXX45.

###### TCIXX90 TE CIRCULAR A 90º INOX/INOX AISLAMIENTO 50 MM (11/03/2025)

**TCIXX150250** Ud TE CIRCULAR A 90º INOX/INOX AISLAMIENTO 50mm D=150/250mm (material; 17/03/2026)
Precio: 197.08
Te circular a 90º de doble pared de diámetro 150/250 mm fabricada en chapa de acero inoxidable en pared interior y exterior, con aislamiento intermedio formado por manta de lana de vidrio de revestido en una de sus caras con un papel kraft que actúa como barrera de vapor. Marca BRINNER modelo TCIXX.

**TCIXX200300** Ud TE CIRCULAR A 90º INOX/INOX AISLAMIENTO 50mm D=200/300mm (material; 17/03/2026)
Precio: 225.9
Te circular a 90º de doble pared de diámetro 200/300 mm fabricada en chapa de acero inoxidable en pared interior y exterior, con aislamiento intermedio formado por manta de lana de vidrio de revestido en una de sus caras con un papel kraft que actúa como barrera de vapor. Marca BRINNER modelo TCIXX.

**TCIXX250350** Ud TE CIRCULAR A 90º INOX/INOX AISLAMIENTO 50mm D=250/350mm (material; 17/03/2026)
Precio: 264.04
Te circular a 90º de doble pared de diámetro 250/350 mm fabricada en chapa de acero inoxidable en pared interior y exterior, con aislamiento intermedio formado por manta de lana de vidrio de revestido en una de sus caras con un papel kraft que actúa como barrera de vapor. Marca BRINNER modelo TCIXX.

**TCIXX300400** Ud TE CIRCULAR A 90º INOX/INOX AISLAMIENTO 50mm D=300/400mm (material; 11/03/2025)
Precio: 319.27
Te circular a 90º de doble pared de diámetro 300/400 mm fabricada en chapa de acero inoxidable en pared interior y exterior, con aislamiento intermedio formado por manta de lana de vidrio de revestido en una de sus caras con un papel kraft que actúa como barrera de vapor. Marca BRINNER modelo TCIXX.

**TCIXX350450** Ud TE CIRCULAR A 90º INOX/INOX AISLAMIENTO 50mm D=350/450mm (material; 17/03/2026)
Precio: 382.1
Te circular a 90º de doble pared de diámetro 350/450 mm fabricada en chapa de acero inoxidable en pared interior y exterior, con aislamiento intermedio formado por manta de lana de vidrio de revestido en una de sus caras con un papel kraft que actúa como barrera de vapor. Marca BRINNER modelo TCIXX.

**TCIXX400500** Ud TE CIRCULAR A 90º INOX/INOX AISLAMIENTO 50mm D=400/500mm (material; 11/03/2025)
Precio: 459.66
Te circular a 90º de doble pared de diámetro 400/500 mm fabricada en chapa de acero inoxidable en pared interior y exterior, con aislamiento intermedio formado por manta de lana de vidrio de revestido en una de sus caras con un papel kraft que actúa como barrera de vapor. Marca BRINNER modelo TCIXX.

**TCIXX450560** Ud TE CIRCULAR A 90º INOX/INOX AISLAMIENTO 50mm D=450/560mm (material; 17/03/2026)
Precio: 570.72
Te circular a 90º de doble pared de diámetro 450/560 mm fabricada en chapa de acero inoxidable en pared interior y exterior, con aislamiento intermedio formado por manta de lana de vidrio de revestido en una de sus caras con un papel kraft que actúa como barrera de vapor. Marca BRINNER modelo TCIXX.

**TCIXX500600** Ud TE CIRCULAR A 90º INOX/INOX AISLAMIENTO 50mm D=500/600mm (material; 17/03/2026)
Precio: 677.22
Te circular a 90º de doble pared de diámetro 500/600 mm fabricada en chapa de acero inoxidable en pared interior y exterior, con aislamiento intermedio formado por manta de lana de vidrio de revestido en una de sus caras con un papel kraft que actúa como barrera de vapor. Marca BRINNER modelo TCIXX.

**TCIXX600710** Ud TE CIRCULAR A 90º INOX/INOX AISLAMIENTO 50mm D=600/710mm (material; 17/03/2026)
Precio: 857.91
Te circular a 90º de doble pared de diámetro 600/710 mm fabricada en chapa de acero inoxidable en pared interior y exterior, con aislamiento intermedio formado por manta de lana de vidrio de revestido en una de sus caras con un papel kraft que actúa como barrera de vapor. Marca BRINNER modelo TCIXX.

**TCIXX710800** Ud TE CIRCULAR A 90º INOX/INOX AISLAMIENTO 50mm D=710/800mm (material; 17/03/2026)
Precio: 1005.21
Te circular a 90º de doble pared de diámetro 710/800 mm fabricada en chapa de acero inoxidable en pared interior y exterior, con aislamiento intermedio formado por manta de lana de vidrio de revestido en una de sus caras con un papel kraft que actúa como barrera de vapor. Marca BRINNER modelo TCIXX.

**TCIXX800900** Ud TE CIRCULAR A 90º INOX/INOX AISLAMIENTO 50mm D=800/900mm (material; 17/03/2026)
Precio: 1174.74
Te circular a 90º de doble pared de diámetro 800/900 mm fabricada en chapa de acero inoxidable en pared interior y exterior, con aislamiento intermedio formado por manta de lana de vidrio de revestido en una de sus caras con un papel kraft que actúa como barrera de vapor. Marca BRINNER modelo TCIXX.

**TCIXX9001000** Ud TE CIRCULAR A 90º INOX/INOX AISLAMIENTO 50mm D=900/1000mm (material; 17/03/2026)
Precio: 1402.42
Te circular a 90º de doble pared de diámetro 900/1000 mm fabricada en chapa de acero inoxidable en pared interior y exterior, con aislamiento intermedio formado por manta de lana de vidrio de revestido en una de sus caras con un papel kraft que actúa como barrera de vapor. Marca BRINNER modelo TCIXX.

###### TVIXX45 TE CIRCULAR A 45º INOX/INOX AISLAMIENTO 50 MM (11/03/2025)

###### TVIXX150250 TE CIRCULAR A 45º INOX/INOX AISLAMIENTO 50mm D=150/ 250mm (17/03/2026)
Te circular a 45º de doble pared de diámetro 150/250 mm fabricada en chapa de acero inoxidable en pared interior y exterior, con aislamiento intermedio formado por manta de lana de vidrio de revestido en una de sus caras con un papel kraft que actúa como barrera de vapor. Marca BRINNER modelo TCIXX.

###### TVIXX200300 TE CIRCULAR A 45º INOX/INOX AISLAMIENTO 50mm D=200/300 mm (17/03/2026)
Te circular a 45º de doble pared de diámetro 200/300 mm fabricada en chapa de acero inoxidable en pared interior y exterior, con aislamiento intermedio formado por manta de lana de vidrio de revestido en una de sus caras con un papel kraft que actúa como barrera de vapor. Marca BRINNER modelo TCIXX.

###### TVIXX250350 TE CIRCULAR A 45º INOX/INOX AISLAMIENTO 50mm D=250/350 mm (17/03/2026)
Te circular a 45º de doble pared de diámetro 250/350 mm fabricada en chapa de acero inoxidable en pared interior y exterior, con aislamiento intermedio formado por manta de lana de vidrio de revestido en una de sus caras con un papel kraft que actúa como barrera de vapor. Marca BRINNER modelo TCIXX.

###### TVIXX300400 TE CIRCULAR A 45º INOX/INOX AISLAMIENTO 50mm D=300/400 mm (11/03/2025)
Te circular a 45º de doble pared de diámetro 300/400 mm fabricada en chapa de acero inoxidable en pared interior y exterior, con aislamiento intermedio formado por manta de lana de vidrio de revestido en una de sus caras con un papel kraft que actúa como barrera de vapor. Marca BRINNER modelo TCIXX.

###### TVIXX350450 TE CIRCULAR A 45º INOX/INOX AISLAMIENTO 50mm D=350/450 mm (17/03/2026)
Te circular a 45º de doble pared de diámetro 350/450 mm fabricada en chapa de acero inoxidable en pared interior y exterior, con aislamiento intermedio formado por manta de lana de vidrio de revestido en una de sus caras con un papel kraft que actúa como barrera de vapor. Marca BRINNER modelo TCIXX.

###### TVIXX400500 TE CIRCULAR A 45º INOX/INOX AISLAMIENTO 50mm D=400/500 mm (11/03/2025)
Te circular a 45º de doble pared de diámetro 400/500 mm fabricada en chapa de acero inoxidable en pared interior y exterior, con aislamiento intermedio formado por manta de lana de vidrio de revestido en una de sus caras con un papel kraft que actúa como barrera de vapor. Marca BRINNER modelo TCIXX.

###### TVIXX450550 TE CIRCULAR A 45º INOX/INOX AISLAMIENTO 50mm D=450/560 mm (17/03/2026)
Te circular a 45º de doble pared de diámetro 450/560 mm fabricada en chapa de acero inoxidable en pared interior y exterior, con aislamiento intermedio formado por manta de lana de vidrio de revestido en una de sus caras con un papel kraft que actúa como barrera de vapor. Marca BRINNER modelo TCIXX.

###### TVIXX500600 TE CIRCULAR A 45º INOX/INOX AISLAMIENTO 50mm D=500/600 mm (17/03/2026)
Te circular a 45º de doble pared de diámetro 500/600 mm fabricada en chapa de acero inoxidable en pared interior y exterior, con aislamiento intermedio formado por manta de lana de vidrio de revestido en una de sus caras con un papel kraft que actúa como barrera de vapor. Marca BRINNER modelo TCIXX.

###### TVIXX600710 TE CIRCULAR A 45º INOX/INOX AISLAMIENTO 50mm D=600/710 mm (17/03/2026)
Te circular a 45º de doble pared de diámetro 600/710 mm fabricada en chapa de acero inoxidable en pared interior y exterior, con aislamiento intermedio formado por manta de lana de vidrio de revestido en una de sus caras con un papel kraft que actúa como barrera de vapor. Marca BRINNER modelo TCIXX.

###### TVIXX710800 TE CIRCULAR A 45º INOX/INOX AISLAMIENTO 50mm D=710/800 mm (17/03/2026)
Te circular a 45º de doble pared de diámetro 710/800 mm fabricada en chapa de acero inoxidable en pared interior y exterior, con aislamiento intermedio formado por manta de lana de vidrio de revestido en una de sus caras con un papel kraft que actúa como barrera de vapor. Marca BRINNER modelo TCIXX.

###### TVIXX800900 TE CIRCULAR A 45º INOX/INOX AISLAMIENTO 50mm D=800/900 mm (17/03/2026)
Te circular a 45º de doble pared de diámetro 800/900 mm fabricada en chapa de acero inoxidable en pared interior y exterior, con aislamiento intermedio formado por manta de lana de vidrio de revestido en una de sus caras con un papel kraft que actúa como barrera de vapor. Marca BRINNER modelo TCIXX.

###### TVIXX9001000 TE CIRCULAR A 45º INOX/INOX AISLAMIENTO 50mm D=900/1000 mm (17/03/2026)
Te circular a 45º de doble pared de diámetro 900/1000 mm fabricada en chapa de acero inoxidable en pared interior y exterior, con aislamiento intermedio formado por manta de lana de vidrio de revestido en una de sus caras con un papel kraft que actúa como barrera de vapor. Marca BRINNER modelo TCIXX.

###### RCLIXX REDUCCION CIRCULAR INOX/INOX AISLAMIENTO 50 MM (26/12/2023)

**RCLIXX200150** Ud REDUCCIÓN CIRCULAR INOX/INOX AISLAMIENTO 50mm D=200/150mm (material; 11/03/2025)
Precio: 141.11
Reducción circular de doble pared de diámetro 200/300 a 150/250 mm fabricada en chapa de acero inoxidable en pared interior y exterior, con aislamiento intermedio formado por manta de lana de vidrio de revestido en una de sus caras con un papel kraft que actúa como barrera de vapor. Marca BRINNER modelo RCLIXX.

**RCLIXX250150** Ud REDUCCIÓN CIRCULAR INOX/INOX AISLAMIENTO 50mm D=250/150mm (material; 26/12/2023)
Precio: 160.58
Reducción circular de doble pared de diámetro 250/350 a 150/250 mm fabricada en chapa de acero inoxidable en pared interior y exterior, con aislamiento intermedio formado por manta de lana de vidrio de revestido en una de sus caras con un papel kraft que actúa como barrera de vapor. Marca BRINNER modelo RCLIXX.

**RCLIXX250200** Ud REDUCCIÓN CIRCULAR INOX/INOX AISLAMIENTO 50mm D=250/200mm (material; 11/03/2025)
Precio: 159.18
Reducción circular de doble pared de diámetro 250/350 a 200/300 mm fabricada en chapa de acero inoxidable en pared interior y exterior, con aislamiento intermedio formado por manta de lana de vidrio de revestido en una de sus caras con un papel kraft que actúa como barrera de vapor. Marca BRINNER modelo RCLIXX.

**RCLIXX300150** Ud REDUCCIÓN CIRCULAR INOX/INOX AISLAMIENTO 50mm D=300/150mm (material; 26/12/2023)
Precio: 201.22
Reducción circular de doble pared de diámetro 300/400 a 150/250 mm fabricada en chapa de acero inoxidable en pared interior y exterior, con aislamiento intermedio formado por manta de lana de vidrio de revestido en una de sus caras con un papel kraft que actúa como barrera de vapor. Marca BRINNER modelo RCLIXX.

**RCLIXX300200** Ud REDUCCIÓN CIRCULAR INOX/INOX AISLAMIENTO 50mm D=300/200mm (material; 26/12/2023)
Precio: 187.45
Reducción circular de doble pared de diámetro 300/400 a 200/300 mm fabricada en chapa de acero inoxidable en pared interior y exterior, con aislamiento intermedio formado por manta de lana de vidrio de revestido en una de sus caras con un papel kraft que actúa como barrera de vapor. Marca BRINNER modelo RCLIXX.

**RCLIXX300250** Ud REDUCCIÓN CIRCULAR INOX/INOX AISLAMIENTO 50mm D=300/250mm (material; 11/03/2025)
Precio: 194.97
Reducción circular de doble pared de diámetro 300/400 a 250/350 mm fabricada en chapa de acero inoxidable en pared interior y exterior, con aislamiento intermedio formado por manta de lana de vidrio de revestido en una de sus caras con un papel kraft que actúa como barrera de vapor. Marca BRINNER modelo RCLIXX.

**RCLIXX350200** Ud REDUCCIÓN CIRCULAR INOX/INOX AISLAMIENTO 50mm D=350/200mm (material; 17/03/2026)
Precio: 236.51
Reducción circular de doble pared de diámetro 350/450 a 200/300 mm fabricada en chapa de acero inoxidable en pared interior y exterior, con aislamiento intermedio formado por manta de lana de vidrio de revestido en una de sus caras con un papel kraft que actúa como barrera de vapor. Marca BRINNER modelo RCLIXX.

**RCLIXX350250** Ud REDUCCIÓN CIRCULAR INOX/INOX AISLAMIENTO 50mm D=350/250mm (material; 17/03/2026)
Precio: 232.63
Reducción circular de doble pared de diámetro 350/450 a 250/350 mm fabricada en chapa de acero inoxidable en pared interior y exterior, con aislamiento intermedio formado por manta de lana de vidrio de revestido en una de sus caras con un papel kraft que actúa como barrera de vapor. Marca BRINNER modelo RCLIXX.

**RCLIXX350300** Ud REDUCCIÓN CIRCULAR INOX/INOX AISLAMIENTO 50mm D=350/300mm (material; 11/03/2025)
Precio: 238.42
Reducción circular de doble pared de diámetro 350/450 a 300/400 mm fabricada en chapa de acero inoxidable en pared interior y exterior, con aislamiento intermedio formado por manta de lana de vidrio de revestido en una de sus caras con un papel kraft que actúa como barrera de vapor. Marca BRINNER modelo RCLIXX.

**RCLIXX400250** Ud REDUCCIÓN CIRCULAR INOX/INOX AISLAMIENTO 50mm D=400/250mm (material; 17/03/2026)
Precio: 272.94
Reducción circular de doble pared de diámetro 400/500 a 250/350 mm fabricada en chapa de acero inoxidable en pared interior y exterior, con aislamiento intermedio formado por manta de lana de vidrio de revestido en una de sus caras con un papel kraft que actúa como barrera de vapor. Marca BRINNER modelo RCLIXX.

**RCLIXX400300** Ud REDUCCIÓN CIRCULAR INOX/INOX AISLAMIENTO 50mm D=400/300mm (material; 17/03/2026)
Precio: 267.05
Reducción circular de doble pared de diámetro 400/500 a 300/400 mm fabricada en chapa de acero inoxidable en pared interior y exterior, con aislamiento intermedio formado por manta de lana de vidrio de revestido en una de sus caras con un papel kraft que actúa como barrera de vapor. Marca BRINNER modelo RCLIXX.

**RCLIXX400350** Ud REDUCCIÓN CIRCULAR INOX/INOX AISLAMIENTO 50mm D=400/350mm (material; 11/03/2025)
Precio: 280.8
Reducción circular de doble pared de diámetro 400/500 a 350/450 mm fabricada en chapa de acero inoxidable en pared interior y exterior, con aislamiento intermedio formado por manta de lana de vidrio de revestido en una de sus caras con un papel kraft que actúa como barrera de vapor. Marca BRINNER modelo RCLIXX.

**RCLIXX450300** Ud REDUCCIÓN CIRCULAR INOX/INOX AISLAMIENTO 50mm D=450/300mm (material; 26/12/2023)
Precio: 317.06
Reducción circular de doble pared de diámetro 450/560 a 300/400 mm fabricada en chapa de acero inoxidable en pared interior y exterior, con aislamiento intermedio formado por manta de lana de vidrio de revestido en una de sus caras con un papel kraft que actúa como barrera de vapor. Marca BRINNER modelo RCLIXX.

**RCLIXX450350** Ud REDUCCIÓN CIRCULAR INOX/INOX AISLAMIENTO 50mm D=450/350mm (material; 17/03/2026)
Precio: 333.41
Reducción circular de doble pared de diámetro 450/560 a 350/450 mm fabricada en chapa de acero inoxidable en pared interior y exterior, con aislamiento intermedio formado por manta de lana de vidrio de revestido en una de sus caras con un papel kraft que actúa como barrera de vapor. Marca BRINNER modelo RCLIXX.

**RCLIXX450400** Ud REDUCCIÓN CIRCULAR INOX/INOX AISLAMIENTO 50mm D=450/400mm (material; 17/03/2026)
Precio: 327.21
Reducción circular de doble pared de diámetro 450/560 a 400/500 mm fabricada en chapa de acero inoxidable en pared interior y exterior, con aislamiento intermedio formado por manta de lana de vidrio de revestido en una de sus caras con un papel kraft que actúa como barrera de vapor. Marca BRINNER modelo RCLIXX.

**RCLIXX500350** Ud REDUCCIÓN CIRCULAR INOX/INOX AISLAMIENTO 50mm D=500/350mm (material; 17/03/2026)
Precio: 386.55
Reducción circular de doble pared de diámetro 500/600 a 350/450 mm fabricada en chapa de acero inoxidable en pared interior y exterior, con aislamiento intermedio formado por manta de lana de vidrio de revestido en una de sus caras con un papel kraft que actúa como barrera de vapor. Marca BRINNER modelo RCLIXX.

**RCLIXX500400** Ud REDUCCIÓN CIRCULAR INOX/INOX AISLAMIENTO 50mm D=500/400mm (material; 11/03/2025)
Precio: 380.36
Reducción circular de doble pared de diámetro 500/600 a 400/500 mm fabricada en chapa de acero inoxidable en pared interior y exterior, con aislamiento intermedio formado por manta de lana de vidrio de revestido en una de sus caras con un papel kraft que actúa como barrera de vapor. Marca BRINNER modelo RCLIXX.

**RCLIXX500450** Ud REDUCCIÓN CIRCULAR INOX/INOX AISLAMIENTO 50mm D=500/450mm (material; 11/03/2025)
Precio: 404.76
Reducción circular de doble pared de diámetro 500/600 a 450/560 mm fabricada en chapa de acero inoxidable en pared interior y exterior, con aislamiento intermedio formado por manta de lana de vidrio de revestido en una de sus caras con un papel kraft que actúa como barrera de vapor. Marca BRINNER modelo RCLIXX.

**RCLIXX600400** Ud REDUCCIÓN CIRCULAR INOX/INOX AISLAMIENTO 50mm D=600/400mm (material; 17/03/2026)
Precio: 498.23
Reducción circular de doble pared de diámetro 600/710 a 400/500 mm fabricada en chapa de acero inoxidable en pared interior y exterior, con aislamiento intermedio formado por manta de lana de vidrio de revestido en una de sus caras con un papel kraft que actúa como barrera de vapor. Marca BRINNER modelo RCLIXX.

**RCLIXX600450** Ud REDUCCIÓN CIRCULAR INOX/INOX AISLAMIENTO 50mm D=600/450mm (material; 17/03/2026)
Precio: 489.95
Reducción circular de doble pared de diámetro 600/710 a 450/560 mm fabricada en chapa de acero inoxidable en pared interior y exterior, con aislamiento intermedio formado por manta de lana de vidrio de revestido en una de sus caras con un papel kraft que actúa como barrera de vapor. Marca BRINNER modelo RCLIXX.

**RCLIXX600500** Ud REDUCCIÓN CIRCULAR INOX/INOX AISLAMIENTO 50mm D=600/500mm (material; 17/03/2026)
Precio: 481.59
Reducción circular de doble pared de diámetro 600/710 a 500/600 mm fabricada en chapa de acero inoxidable en pared interior y exterior, con aislamiento intermedio formado por manta de lana de vidrio de revestido en una de sus caras con un papel kraft que actúa como barrera de vapor. Marca BRINNER modelo RCLIXX.

**RCLIXX710450** Ud REDUCCIÓN CIRCULAR INOX/INOX AISLAMIENTO 50mm D=710/450mm (material; 17/03/2026)
Precio: 609.39
Reducción circular de doble pared de diámetro 710/800 a 450/560 mm fabricada en chapa de acero inoxidable en pared interior y exterior, con aislamiento intermedio formado por manta de lana de vidrio de revestido en una de sus caras con un papel kraft que actúa como barrera de vapor. Marca BRINNER modelo RCLIXX.

**RCLIXX710500** Ud REDUCCIÓN CIRCULAR INOX/INOX AISLAMIENTO 50mm D=710/500mm (material; 17/03/2026)
Precio: 601.38
Reducción circular de doble pared de diámetro 710/800 a 500/600 mm fabricada en chapa de acero inoxidable en pared interior y exterior, con aislamiento intermedio formado por manta de lana de vidrio de revestido en una de sus caras con un papel kraft que actúa como barrera de vapor. Marca BRINNER modelo RCLIXX.

**RCLIXX710600** Ud REDUCCIÓN CIRCULAR INOX/INOX AISLAMIENTO 50mm D=710/600mm (material; 17/03/2026)
Precio: 579.22
Reducción circular de doble pared de diámetro 710/800 a 600/710 mm fabricada en chapa de acero inoxidable en pared interior y exterior, con aislamiento intermedio formado por manta de lana de vidrio de revestido en una de sus caras con un papel kraft que actúa como barrera de vapor. Marca BRINNER modelo RCLIXX.

**RCLIXX800500** Ud REDUCCIÓN CIRCULAR INOX/INOX AISLAMIENTO 50mm D=800/500mm (material; 26/12/2023)
Precio: 750.8
Reducción circular de doble pared de diámetro 800/900 a 500/600 mm fabricada en chapa de acero inoxidable en pared interior y exterior, con aislamiento intermedio formado por manta de lana de vidrio de revestido en una de sus caras con un papel kraft que actúa como barrera de vapor. Marca BRINNER modelo RCLIXX.

**RCLIXX800600** Ud REDUCCIÓN CIRCULAR INOX/INOX AISLAMIENTO 50mm D=800/600mm (material; 17/03/2026)
Precio: 705.32
Reducción circular de doble pared de diámetro 800/900 a 600/710 mm fabricada en chapa de acero inoxidable en pared interior y exterior, con aislamiento intermedio formado por manta de lana de vidrio de revestido en una de sus caras con un papel kraft que actúa como barrera de vapor. Marca BRINNER modelo RCLIXX.

**RCLIXX800710** Ud REDUCCIÓN CIRCULAR INOX/INOX AISLAMIENTO 50mm D=800/710mm (material; 17/03/2026)
Precio: 678.31
Reducción circular de doble pared de diámetro 800/900 a 710/800 mm fabricada en chapa de acero inoxidable en pared interior y exterior, con aislamiento intermedio formado por manta de lana de vidrio de revestido en una de sus caras con un papel kraft que actúa como barrera de vapor. Marca BRINNER modelo RCLIXX.

**RCLIXX900600** Ud REDUCCIÓN CIRCULAR INOX/INOX AISLAMIENTO 50mm D=900/600mm (material; 17/03/2026)
Precio: 878.97
Reducción circular de doble pared de diámetro 900/1000 a 600/710 mm fabricada en chapa de acero inoxidable en pared interior y exterior, con aislamiento intermedio formado por manta de lana de vidrio de revestido en una de sus caras con un papel kraft que actúa como barrera de vapor. Marca BRINNER modelo RCLIXX.

**RCLIXX900710** Ud REDUCCIÓN CIRCULAR INOX/INOX AISLAMIENTO 50mm D=900/710mm (material; 17/03/2026)
Precio: 856.45
Reducción circular de doble pared de diámetro 900/1000 a 710/800 mm fabricada en chapa de acero inoxidable en pared interior y exterior, con aislamiento intermedio formado por manta de lana de vidrio de revestido en una de sus caras con un papel kraft que actúa como barrera de vapor. Marca BRINNER modelo RCLIXX.

**RCLIXX900800** Ud REDUCCIÓN CIRCULAR INOX/INOX AISLAMIENTO 50mm D=900/800mm (material; 17/03/2026)
Precio: 819.35
Reducción circular de doble pared de diámetro 900/1000 a 800/900 mm fabricada en chapa de acero inoxidable en pared interior y exterior, con aislamiento intermedio formado por manta de lana de vidrio de revestido en una de sus caras con un papel kraft que actúa como barrera de vapor. Marca BRINNER modelo RCLIXX.

#### TUBO HEL INOX TUBO HELICOIDAL ACERO INOXIDABLE AISI-304 (22/12/2023)

##### SRX TUBO HELICOIDAL INOX. AISI-304 (17/03/2026)

**SRX-160** ml TUBO HELICOIDAL CHAPA INOX. AISI-304 D=160mm (material; 17/03/2026)
Precio: 40.92
Conducto circular en chapa de acero inoxidable AISI-304 de 160 mm de diámetro, con engatillado helicoidal y espesor 0,5 mm. Marca BRINNER modelo SRX.

**SRX-200** ml TUBO HELICOIDAL CHAPA INOX. AISI-304 D=200mm (material; 17/03/2026)
Precio: 50.69
Conducto circular en chapa de acero inoxidable AISI-304 de 200 mm de diámetro, con engatillado helicoidal y espesor 0,5 mm. Marca BRINNER modelo SRX.

**SRX-250** ml TUBO HELICOIDAL CHAPA INOX. AISI-304 D=250mm (material; 17/03/2026)
Precio: 62.91
Conducto circular en chapa de acero inoxidable AISI-304 de 250 mm de diámetro, con engatillado helicoidal y espesor 0,5 mm. Marca BRINNER modelo SRX.

**SRX-300** ml TUBO HELICOIDAL CHAPA INOX. AISI-304 D=300mm (material; 17/03/2026)
Precio: 78.45
Conducto circular en chapa de acero inoxidable AISI-304 de 300 mm de diámetro, con engatillado helicoidal y espesor 0,5 mm. Marca BRINNER modelo SRX.

**SRX-315** ml TUBO HELICOIDAL CHAPA INOX. AISI-304 D=315mm (material; 17/03/2026)
Precio: 78.78
Conducto circular en chapa de acero inoxidable AISI-304 de 315 mm de diámetro, con engatillado helicoidal y espesor 0,5 mm. Marca BRINNER modelo SRX.

**SRX-355** ml TUBO HELICOIDAL CHAPA INOX. AISI-304 D=355mm (material; 17/03/2026)
Precio: 88.55
Conducto circular en chapa de acero inoxidable AISI-304 de 355 mm de diámetro, con engatillado helicoidal y espesor 0,5 mm. Marca BRINNER modelo SRX.

**SRX-400** ml TUBO HELICOIDAL CHAPA INOX. AISI-304 D=400mm (material; 17/03/2026)
Precio: 99.55
Conducto circular en chapa de acero inoxidable AISI-304 de 400 mm de diámetro, con engatillado helicoidal y espesor 0,5 mm. Marca BRINNER modelo SRX.

**SRX-450** ml TUBO HELICOIDAL CHAPA INOX. AISI-304 D=450mm (material; 17/03/2026)
Precio: 131.22
Conducto circular en chapa de acero inoxidable AISI-304 de 450 mm de diámetro, con engatillado helicoidal y espesor 0,6 mm. Marca BRINNER modelo SRX.

**SRX-500** ml TUBO HELICOIDAL CHAPA INOX. AISI-304 D=500mm (material; 17/03/2026)
Precio: 145.6
Conducto circular en chapa de acero inoxidable AISI-304 de 500 mm de diámetro, con engatillado helicoidal y espesor 0,6 mm. Marca BRINNER modelo SRX.

**SRX-560** ml TUBO HELICOIDAL CHAPA INOX. AISI-304 D=560mm (material; 17/03/2026)
Precio: 173.03
Conducto circular en chapa de acero inoxidable AISI-304 de 560 mm de diámetro, con engatillado helicoidal y espesor 0,6 mm. Marca BRINNER modelo SRX.

**SRX-630** ml TUBO HELICOIDAL CHAPA INOX. AISI-304 D=630mm (material; 17/03/2026)
Precio: 194.41
Conducto circular en chapa de acero inoxidable AISI-304 de 630 mm de diámetro, con engatillado helicoidal y espesor 0,6 mm. Marca BRINNER modelo SRX.

**SRX-710** ml TUBO HELICOIDAL CHAPA INOX. AISI-304 D=710mm (material; 17/03/2026)
Precio: 218.85
Conducto circular en chapa de acero inoxidable AISI-304 de 710 mm de diámetro, con engatillado helicoidal y espesor 0,6 mm. Marca BRINNER modelo SRX.

**SRX-800** ml TUBO HELICOIDAL CHAPA INOX. AISI-304 D=800mm (material; 17/03/2026)
Precio: 246.35
Conducto circular en chapa de acero inoxidable AISI-304 de 800 mm de diámetro, con engatillado helicoidal y espesor 0,6 mm. Marca BRINNER modelo SRX.

##### BFX90 CODO CIRCULAR 90º CHAPA INOX. AISI-304 (22/12/2023)

**BFX90160** Ud CODO CIRCULAR 90º CHAPA INOX. AISI-304 D=160mm (material; 17/03/2026)
Precio: 84.96
Codo circular de 90º fabricado en chapa de acero inoxidable AISI-304 de 160 mm de diámetro y espesor 0,5 mm. Marca BRINNER modelo BFX90.

**BFX90200** Ud CODO CIRCULAR 90º CHAPA INOX. AISI-304 D=200mm (material; 17/03/2026)
Precio: 90.58
Codo circular de 90º fabricado en chapa de acero inoxidable AISI-304 de 200 mm de diámetro y espesor 0,5 mm. Marca BRINNER modelo BFX90.

**BFX90250** Ud CODO CIRCULAR 90º CHAPA INOX. AISI-304 D=250mm (material; 17/03/2026)
Precio: 100.05
Codo circular de 90º fabricado en chapa de acero inoxidable AISI-304 de 250 mm de diámetro y espesor 0,5 mm. Marca BRINNER modelo BFX90.

**BFX90300** Ud CODO CIRCULAR 90º CHAPA INOX. AISI-304 D=300mm (material; 17/03/2026)
Precio: 110.42
Codo circular de 90º fabricado en chapa de acero inoxidable AISI-304 de 300 mm de diámetro y espesor 0,5 mm. Marca BRINNER modelo BFX90.

**BFX90315** Ud CODO CIRCULAR 90º CHAPA INOX. AISI-304 D=315mm (material; 17/03/2026)
Precio: 116.13
Codo circular de 90º fabricado en chapa de acero inoxidable AISI-304 de 315 mm de diámetro y espesor 0,5 mm. Marca BRINNER modelo BFX90.

**BFX90355** Ud CODO CIRCULAR 90º CHAPA INOX. AISI-304 D=355mm (material; 17/03/2026)
Precio: 132.25
Codo circular de 90º fabricado en chapa de acero inoxidable AISI-304 de 355 mm de diámetro y espesor 0,5 mm. Marca BRINNER modelo BFX90.

**BFX90400** Ud CODO CIRCULAR 90º CHAPA INOX. AISI-304 D=400mm (material; 11/03/2025)
Precio: 161.61
Codo circular de 90º fabricado en chapa de acero inoxidable AISI-304 de 400 mm de diámetro y espesor 0,5 mm. Marca BRINNER modelo BFX90.

**BFX90450** Ud CODO CIRCULAR 90º CHAPA INOX. AISI-304 D=450mm (material; 17/03/2026)
Precio: 192.97
Codo circular de 90º fabricado en chapa de acero inoxidable AISI-304 de 450 mm de diámetro y espesor 0,6 mm. Marca BRINNER modelo BFX90.

**BFX90500** Ud CODO CIRCULAR 90º CHAPA INOX. AISI-304 D=500mm (material; 17/03/2026)
Precio: 220.54
Codo circular de 90º fabricado en chapa de acero inoxidable AISI-304 de 500 mm de diámetro y espesor 0,6 mm. Marca BRINNER modelo BFX90.

**BFX90560** Ud CODO CIRCULAR 90º CHAPA INOX. AISI-304 D=560mm (material; 17/03/2026)
Precio: 254.99
Codo circular de 90º fabricado en chapa de acero inoxidable AISI-304 de 560 mm de diámetro y espesor 0,6 mm. Marca BRINNER modelo BFX90.

**BFX90630** Ud CODO CIRCULAR 90º CHAPA INOX. AISI-304 D=630mm (material; 17/03/2026)
Precio: 293.76
Codo circular de 90º fabricado en chapa de acero inoxidable AISI-304 de 630 mm de diámetro y espesor 0,6 mm. Marca BRINNER modelo BFX90.

**BFX90710** Ud CODO CIRCULAR 90º CHAPA INOX. AISI-304 D=710mm (material; 22/12/2023)
Precio: 374.4
Codo circular de 90º fabricado en chapa de acero inoxidable AISI-304 de 710 mm de diámetro y espesor 0,6 mm. Marca BRINNER modelo BFX90.

**BFX90800** Ud CODO CIRCULAR 90º CHAPA INOX. AISI-304 D=800mm (material; 22/12/2023)
Precio: 441.79
Codo circular de 90º fabricado en chapa de acero inoxidable AISI-304 de 800 mm de diámetro y espesor 0,6 mm. Marca BRINNER modelo BFX90.

##### BFLX90 CODO CIRCULAR 90º CHAPA INOX. AISI-304 CON JUNTA DE GOMA (22/12/2023)

**BFLX90250** Ud CODO CIRCULAR 90º CHAPA INOX. AISI-304 D=250mm CON JUNTA DE GOMA (material; 17/03/2026)
Precio: 107.84
Codo circular de 90º fabricado en chapa de acero inoxidable AISI-304 de 250 mm de diámetro y espesor 0,5 mm, con junta EPDM que permite dar a la instalación estanquidad clase D. Marca BRINNER modelo BFLX90.

**BFLX90300** Ud CODO CIRCULAR 90º CHAPA INOX. AISI-304 D=300mm CON JUNTA DE GOMA (material; 17/03/2026)
Precio: 120.85
Codo circular de 90º fabricado en chapa de acero inoxidable AISI-304 de 300 mm de diámetro y espesor 0,5 mm, con junta EPDM que permite dar a la instalación estanquidad clase D. Marca BRINNER modelo BFLX90.

**BFLX90315** Ud CODO CIRCULAR 90º CHAPA INOX. AISI-304 D=315mm CON JUNTA DE GOMA (material; 17/03/2026)
Precio: 126.65
Codo circular de 90º fabricado en chapa de acero inoxidable AISI-304 de 315 mm de diámetro y espesor 0,5 mm, con junta EPDM que permite dar a la instalación estanquidad clase D. Marca BRINNER modelo BFLX90.

**BFLX90355** Ud CODO CIRCULAR 90º CHAPA INOX. AISI-304 D=355mm CON JUNTA DE GOMA (material; 17/03/2026)
Precio: 143.57
Codo circular de 90º fabricado en chapa de acero inoxidable AISI-304 de 355 mm de diámetro y espesor 0,5 mm, con junta EPDM que permite dar a la instalación estanquidad clase D. Marca BRINNER modelo BFLX90.

**BFLX90400** Ud CODO CIRCULAR 90º CHAPA INOX. AISI-304 D=400mm CON JUNTA DE GOMA (material; 11/03/2025)
Precio: 171.39
Codo circular de 90º fabricado en chapa de acero inoxidable AISI-304 de 400 mm de diámetro y espesor 0,5 mm, con junta EPDM que permite dar a la instalación estanquidad clase D. Marca BRINNER modelo BFLX90.

**BFLX90450** Ud CODO CIRCULAR 90º CHAPA INOX. AISI-304 D=450mm CON JUNTA DE GOMA (material; 17/03/2026)
Precio: 207.06
Codo circular de 90º fabricado en chapa de acero inoxidable AISI-304 de 450 mm de diámetro y espesor 0,6 mm, con junta EPDM que permite dar a la instalación estanquidad clase D. Marca BRINNER modelo BFLX90.

**BFLX90500** Ud CODO CIRCULAR 90º CHAPA INOX. AISI-304 D=500mm CON JUNTA DE GOMA (material; 17/03/2026)
Precio: 235.17
Codo circular de 90º fabricado en chapa de acero inoxidable AISI-304 de 500 mm de diámetro y espesor 0,6 mm, con junta EPDM que permite dar a la instalación estanquidad clase D. Marca BRINNER modelo BFLX90.

**BFLX90560** Ud CODO CIRCULAR 90º CHAPA INOX. AISI-304 D=560mm CON JUNTA DE GOMA (material; 17/03/2026)
Precio: 279.65
Codo circular de 90º fabricado en chapa de acero inoxidable AISI-304 de 560 mm de diámetro y espesor 0,6 mm, con junta EPDM que permite dar a la instalación estanquidad clase D. Marca BRINNER modelo BFLX90.

**BFLX90630** Ud CODO CIRCULAR 90º CHAPA INOX. AISI-304 D=630mm CON JUNTA DE GOMA (material; 17/03/2026)
Precio: 320.64
Codo circular de 90º fabricado en chapa de acero inoxidable AISI-304 de 630 mm de diámetro y espesor 0,6 mm, con junta EPDM que permite dar a la instalación estanquidad clase D. Marca BRINNER modelo BFLX90.

**BFLX90710** Ud CODO CIRCULAR 90º CHAPA INOX. AISI-304 D=710mm CON JUNTA DE GOMA (material; 22/12/2023)
Precio: 396.98
Codo circular de 90º fabricado en chapa de acero inoxidable AISI-304 de 710 mm de diámetro y espesor 0,6 mm, con junta EPDM que permite dar a la instalación estanquidad clase D. Marca BRINNER modelo BFLX90.

**BFLX90800** Ud CODO CIRCULAR 90º CHAPA INOX. AISI-304 D=800mm CON JUNTA DE GOMA (material; 22/12/2023)
Precio: 466.53
Codo circular de 90º fabricado en chapa de acero inoxidable AISI-304 de 800 mm de diámetro y espesor 0,6 mm, con junta EPDM que permite dar a la instalación estanquidad clase D. Marca BRINNER modelo BFLX90.

##### BFX45 CODO CIRCULAR 45º CHAPA INOX. AISI-304 (22/12/2023)

**BFX45160** Ud CODO CIRCULAR 45º CHAPA INOX. AISI-304 D=160mm (material; 17/03/2026)
Precio: 62.69
Codo circular de 45º fabricado en chapa de acero inoxidable AISI-304 de 160 mm de diámetro y espesor 0,5 mm. Marca BRINNER modelo BFX45.

**BFX45200** Ud CODO CIRCULAR 45º CHAPA INOX. AISI-304 D=200mm (material; 17/03/2026)
Precio: 67.47
Codo circular de 45º fabricado en chapa de acero inoxidable AISI-304 de 200 mm de diámetro y espesor 0,5 mm. Marca BRINNER modelo BFX45.

**BFX45250** Ud CODO CIRCULAR 45º CHAPA INOX. AISI-304 D=250mm (material; 17/03/2026)
Precio: 72.86
Codo circular de 45º fabricado en chapa de acero inoxidable AISI-304 de 250 mm de diámetro y espesor 0,5 mm. Marca BRINNER modelo BFX45.

**BFX45300** Ud CODO CIRCULAR 45º CHAPA INOX. AISI-304 D=300mm (material; 17/03/2026)
Precio: 79.07
Codo circular de 45º fabricado en chapa de acero inoxidable AISI-304 de 300 mm de diámetro y espesor 0,5 mm. Marca BRINNER modelo BFX45.

**BFX45315** Ud CODO CIRCULAR 45º CHAPA INOX. AISI-304 D=315mm (material; 17/03/2026)
Precio: 82.71
Codo circular de 45º fabricado en chapa de acero inoxidable AISI-304 de 315 mm de diámetro y espesor 0,5 mm. Marca BRINNER modelo BFX45.

**BFX45355** Ud CODO CIRCULAR 45º CHAPA INOX. AISI-304 D=355mm (material; 17/03/2026)
Precio: 90.85
Codo circular de 45º fabricado en chapa de acero inoxidable AISI-304 de 355 mm de diámetro y espesor 0,5 mm. Marca BRINNER modelo BFX45.

**BFX45400** Ud CODO CIRCULAR 45º CHAPA INOX. AISI-304 D=400mm (material; 11/03/2025)
Precio: 109.29
Codo circular de 45º fabricado en chapa de acero inoxidable AISI-304 de 400 mm de diámetro y espesor 0,5 mm. Marca BRINNER modelo BFX45.

**BFX45450** Ud CODO CIRCULAR 45º CHAPA INOX. AISI-304 D=450mm (material; 17/03/2026)
Precio: 129.23
Codo circular de 45º fabricado en chapa de acero inoxidable AISI-304 de 450 mm de diámetro y espesor 0,6 mm. Marca BRINNER modelo BFX45.

**BFX45500** Ud CODO CIRCULAR 45º CHAPA INOX. AISI-304 D=500mm (material; 17/03/2026)
Precio: 145.81
Codo circular de 45º fabricado en chapa de acero inoxidable AISI-304 de 500 mm de diámetro y espesor 0,6 mm. Marca BRINNER modelo BFX45.

**BFX45560** Ud CODO CIRCULAR 45º CHAPA INOX. AISI-304 D=560mm (material; 17/03/2026)
Precio: 166.02
Codo circular de 45º fabricado en chapa de acero inoxidable AISI-304 de 560 mm de diámetro y espesor 0,6 mm. Marca BRINNER modelo BFX45.

**BFX45630** Ud CODO CIRCULAR 45º CHAPA INOX. AISI-304 D=630mm (material; 17/03/2026)
Precio: 189.78
Codo circular de 45º fabricado en chapa de acero inoxidable AISI-304 de 630 mm de diámetro y espesor 0,6 mm. Marca BRINNER modelo BFX45.

**BFX45710** Ud CODO CIRCULAR 45º CHAPA INOX. AISI-304 D=710mm (material; 22/12/2023)
Precio: 235.17
Codo circular de 45º fabricado en chapa de acero inoxidable AISI-304 de 710 mm de diámetro y espesor 0,6 mm. Marca BRINNER modelo BFX45.

**BFX45800** Ud CODO CIRCULAR 45º CHAPA INOX. AISI-304 D=800mm (material; 22/12/2023)
Precio: 273.84
Codo circular de 45º fabricado en chapa de acero inoxidable AISI-304 de 800 mm de diámetro y espesor 0,6 mm. Marca BRINNER modelo BFX45.

##### BFLX45 CODO CIRCULAR 45º CHAPA INOX. AISI-304 CON JUNTA DE GOMA (11/03/2025)

**BFLX45250** Ud CODO CIRCULAR 45º CHAPA INOX. AISI-304 D=250mm CON JUNTA DE GOMA (material; 17/03/2026)
Precio: 80.65
Codo circular de 45º fabricado en chapa de acero inoxidable AISI-304 de 250 mm de diámetro y espesor 0,5 mm, con junta EPDM que permite dar a la instalación estanquidad clase D. Marca BRINNER modelo BFLX45.

**BFLX45300** Ud CODO CIRCULAR 45º CHAPA INOX. AISI-304 D=300mm CON JUNTA DE GOMA (material; 17/03/2026)
Precio: 89.5
Codo circular de 45º fabricado en chapa de acero inoxidable AISI-304 de 300 mm de diámetro y espesor 0,5 mm, con junta EPDM que permite dar a la instalación estanquidad clase D. Marca BRINNER modelo BFLX45.

**BFLX45315** Ud CODO CIRCULAR 45º CHAPA INOX. AISI-304 D=315mm CON JUNTA DE GOMA (material; 17/03/2026)
Precio: 93.24
Codo circular de 45º fabricado en chapa de acero inoxidable AISI-304 de 315 mm de diámetro y espesor 0,5 mm, con junta EPDM que permite dar a la instalación estanquidad clase D. Marca BRINNER modelo BFLX45.

**BFLX45355** Ud CODO CIRCULAR 45º CHAPA INOX. AISI-304 D=355mm CON JUNTA DE GOMA (material; 17/03/2026)
Precio: 102.18
Codo circular de 45º fabricado en chapa de acero inoxidable AISI-304 de 355 mm de diámetro y espesor 0,5 mm, con junta EPDM que permite dar a la instalación estanquidad clase D. Marca BRINNER modelo BFLX45.

**BFLX45400** Ud CODO CIRCULAR 45º CHAPA INOX. AISI-304 D=400mm CON JUNTA DE GOMA (material; 11/03/2025)
Precio: 119.06
Codo circular de 45º fabricado en chapa de acero inoxidable AISI-304 de 400 mm de diámetro y espesor 0,5 mm, con junta EPDM que permite dar a la instalación estanquidad clase D. Marca BRINNER modelo BFLX45.

**BFLX45450** Ud CODO CIRCULAR 45º CHAPA INOX. AISI-304 D=450mm CON JUNTA DE GOMA (material; 17/03/2026)
Precio: 143.32
Codo circular de 45º fabricado en chapa de acero inoxidable AISI-304 de 450 mm de diámetro y espesor 0,6 mm, con junta EPDM que permite dar a la instalación estanquidad clase D. Marca BRINNER modelo BFLX45.

**BFLX45500** Ud CODO CIRCULAR 45º CHAPA INOX. AISI-304 D=500mm CON JUNTA DE GOMA (material; 17/03/2026)
Precio: 160.44
Codo circular de 45º fabricado en chapa de acero inoxidable AISI-304 de 500 mm de diámetro y espesor 0,6 mm, con junta EPDM que permite dar a la instalación estanquidad clase D. Marca BRINNER modelo BFLX45.

**BFLX45560** Ud CODO CIRCULAR 45º CHAPA INOX. AISI-304 D=560mm CON JUNTA DE GOMA (material; 17/03/2026)
Precio: 190.68
Codo circular de 45º fabricado en chapa de acero inoxidable AISI-304 de 560 mm de diámetro y espesor 0,6 mm, con junta EPDM que permite dar a la instalación estanquidad clase D. Marca BRINNER modelo BFLX45.

**BFLX45630** Ud CODO CIRCULAR 45º CHAPA INOX. AISI-304 D=630mm CON JUNTA DE GOMA (material; 17/03/2026)
Precio: 216.67
Codo circular de 45º fabricado en chapa de acero inoxidable AISI-304 de 630 mm de diámetro y espesor 0,6 mm, con junta EPDM que permite dar a la instalación estanquidad clase D. Marca BRINNER modelo BFLX45.

**BFLX45710** Ud CODO CIRCULAR 45º CHAPA INOX. AISI-304 D=710mm CON JUNTA DE GOMA (material; 11/03/2025)
Precio: 257.75
Codo circular de 45º fabricado en chapa de acero inoxidable AISI-304 de 710 mm de diámetro y espesor 0,6 mm, con junta EPDM que permite dar a la instalación estanquidad clase D. Marca BRINNER modelo BFLX45.

**BFLX45800** Ud CODO CIRCULAR 45º CHAPA INOX. AISI-304 D=800mm CON JUNTA DE GOMA (material; 11/03/2025)
Precio: 298.57
Codo circular de 45º fabricado en chapa de acero inoxidable AISI-304 de 800 mm de diámetro y espesor 0,6 mm, con junta EPDM que permite dar a la instalación estanquidad clase D. Marca BRINNER modelo BFLX45.

##### NPX MANGUITO CIRCULAR CHAPA INOX. AISI-304 (11/03/2025)

**NPX160** Ud MANGUITO CIRCULAR CHAPA INOX. AISI-304 D=160mm (material; 17/03/2026)
Precio: 16.08
Manguito de unión circular para unión de tubos fabricado en chapa de acero inoxidable AISI-304 de 160 mm de diámetro y espesor 0,5 mm. Marca BRINNER modelo NPX.

**NPX200** Ud MANGUITO CIRCULAR CHAPA INOX. AISI-304 D=200mm (material; 17/03/2026)
Precio: 17.14
Manguito de unión circular para unión de tubos fabricado en chapa de acero inoxidable AISI-304 de 200 mm de diámetro y espesor 0,5 mm. Marca BRINNER modelo NPX.

**NPX250** Ud MANGUITO CIRCULAR CHAPA INOX. AISI-304 D=250mm (material; 17/03/2026)
Precio: 18.63
Manguito de unión circular para unión de tubos fabricado en chapa de acero inoxidable AISI-304 de 250 mm de diámetro y espesor 0,5 mm. Marca BRINNER modelo NPX.

**NPX300** Ud MANGUITO CIRCULAR CHAPA INOX. AISI-304 D=300mm (material; 17/03/2026)
Precio: 20.76
Manguito de unión circular para unión de tubos fabricado en chapa de acero inoxidable AISI-304 de 300 mm de diámetro y espesor 0,5 mm. Marca BRINNER modelo NPX.

**NPX315** Ud MANGUITO CIRCULAR CHAPA INOX. AISI-304 D=315mm (material; 17/03/2026)
Precio: 21.75
Manguito de unión circular para unión de tubos fabricado en chapa de acero inoxidable AISI-304 de 315 mm de diámetro y espesor 0,5 mm. Marca BRINNER modelo NPX.

**NPX355** Ud MANGUITO CIRCULAR CHAPA INOX. AISI-304 D=355mm (material; 17/03/2026)
Precio: 24.22
Manguito de unión circular para unión de tubos fabricado en chapa de acero inoxidable AISI-304 de 355 mm de diámetro y espesor 0,5 mm. Marca BRINNER modelo NPX.

**NPX400** Ud MANGUITO CIRCULAR CHAPA INOX. AISI-304 D=400mm (material; 11/03/2025)
Precio: 32.97
Manguito de unión circular para unión de tubos fabricado en chapa de acero inoxidable AISI-304 de 400 mm de diámetro y espesor 0,5 mm. Marca BRINNER modelo NPX.

**NPX450** Ud MANGUITO CIRCULAR CHAPA INOX. AISI-304 D=450mm (material; 17/03/2026)
Precio: 37.54
Manguito de unión circular para unión de tubos fabricado en chapa de acero inoxidable AISI-304 de 450 mm de diámetro y espesor 0,6 mm. Marca BRINNER modelo NPX

**NPX500** Ud MANGUITO CIRCULAR CHAPA INOX. AISI-304 D=500mm (material; 17/03/2026)
Precio: 38.78
Manguito de unión circular para unión de tubos fabricado en chapa de acero inoxidable AISI-304 de 500 mm de diámetro y espesor 0,6 mm. Marca BRINNER modelo NPX

**NPX560** Ud MANGUITO CIRCULAR CHAPA INOX. AISI-304 D=560mm (material; 17/03/2026)
Precio: 42.89
Manguito de unión circular para unión de tubos fabricado en chapa de acero inoxidable AISI-304 de 560 mm de diámetro y espesor 0,6 mm. Marca BRINNER modelo NPX

**NPX630** Ud MANGUITO CIRCULAR CHAPA INOX. AISI-304 D=630mm (material; 17/03/2026)
Precio: 47.35
Manguito de unión circular para unión de tubos fabricado en chapa de acero inoxidable AISI-304 de 630 mm de diámetro y espesor 0,6 mm. Marca BRINNER modelo NPX

**NPX710** Ud MANGUITO CIRCULAR CHAPA INOX. AISI-304 D=710mm (material; 17/03/2026)
Precio: 59.79
Manguito de unión circular para unión de tubos fabricado en chapa de acero inoxidable AISI-304 de 710 mm de diámetro y espesor 0,6 mm. Marca BRINNER modelo NPX

**NPX800** Ud MANGUITO CIRCULAR CHAPA INOX. AISI-304 D=800mm (material; 17/03/2026)
Precio: 65.95
Manguito de unión circular para unión de tubos fabricado en chapa de acero inoxidable AISI-304 de 800 mm de diámetro y espesor 0,6 mm. Marca BRINNER modelo NPX

##### NPLX MANGUITO CIRCULAR CHAPA INOX. AISI-304 CON JUNTA DE GOMA (17/03/2026)

**NPLX250** Ud MANGUITO CIRCULAR CHAPA INOX. AISI-304 D=250mm CON JUNTA DE GOMA (material; 17/03/2026)
Precio: 26.43
Manguito de unión circular para unión de tubos fabricado en chapa de acero inoxidable AISI-304 de 250 mm de diámetro y espesor 0,5 mm, con junta EPDM que permite dar a la instalación estanquidad clase D. Marca BRINNER modelo NPLX.

**NPLX300** Ud MANGUITO CIRCULAR CHAPA INOX. AISI-304 D=300mm CON JUNTA DE GOMA (material; 17/03/2026)
Precio: 31.19
Manguito de unión circular para unión de tubos fabricado en chapa de acero inoxidable AISI-304 de 300 mm de diámetro y espesor 0,5 mm, con junta EPDM que permite dar a la instalación estanquidad clase D. Marca BRINNER modelo NPLX.

**NPLX315** Ud MANGUITO CIRCULAR CHAPA INOX. AISI-304 D=315mm CON JUNTA DE GOMA (material; 17/03/2026)
Precio: 32.28
Manguito de unión circular para unión de tubos fabricado en chapa de acero inoxidable AISI-304 de 315 mm de diámetro y espesor 0,5 mm, con junta EPDM que permite dar a la instalación estanquidad clase D. Marca BRINNER modelo NPLX.

**NPLX355** Ud MANGUITO CIRCULAR CHAPA INOX. AISI-304 D=355mm CON JUNTA DE GOMA (material; 17/03/2026)
Precio: 35.55
Manguito de unión circular para unión de tubos fabricado en chapa de acero inoxidable AISI-304 de 355 mm de diámetro y espesor 0,5 mm, con junta EPDM que permite dar a la instalación estanquidad clase D. Marca BRINNER modelo NPLX.

**NPLX400** Ud MANGUITO CIRCULAR CHAPA INOX. AISI-304 D=400mm CON JUNTA DE GOMA (material; 17/03/2026)
Precio: 43.94
Manguito de unión circular para unión de tubos fabricado en chapa de acero inoxidable AISI-304 de 400 mm de diámetro y espesor 0,5 mm, con junta EPDM que permite dar a la instalación estanquidad clase D. Marca BRINNER modelo NPLX.

**NPLX450** Ud MANGUITO CIRCULAR CHAPA INOX. AISI-304 D=450mm CON JUNTA DE GOMA (material; 17/03/2026)
Precio: 51.63
Manguito de unión circular para unión de tubos fabricado en chapa de acero inoxidable AISI-304 de 450 mm de diámetro y espesor 0,6 mm, con junta EPDM que permite dar a la instalación estanquidad clase D. Marca BRINNER modelo NPLX.

**NPLX500** Ud MANGUITO CIRCULAR CHAPA INOX. AISI-304 D=500mm CON JUNTA DE GOMA (material; 17/03/2026)
Precio: 53.41
Manguito de unión circular para unión de tubos fabricado en chapa de acero inoxidable AISI-304 de 500 mm de diámetro y espesor 0,6 mm, con junta EPDM que permite dar a la instalación estanquidad clase D. Marca BRINNER modelo NPLX.

**NPLX560** Ud MANGUITO CIRCULAR CHAPA INOX. AISI-304 D=560mm CON JUNTA DE GOMA (material; 17/03/2026)
Precio: 67.54
Manguito de unión circular para unión de tubos fabricado en chapa de acero inoxidable AISI-304 de 560 mm de diámetro y espesor 0,6 mm, con junta EPDM que permite dar a la instalación estanquidad clase D. Marca BRINNER modelo NPLX.

**NPLX630** Ud MANGUITO CIRCULAR CHAPA INOX. AISI-304 D=630mm CON JUNTA DE GOMA (material; 17/03/2026)
Precio: 74.24
Manguito de unión circular para unión de tubos fabricado en chapa de acero inoxidable AISI-304 de 630 mm de diámetro y espesor 0,6 mm, con junta EPDM que permite dar a la instalación estanquidad clase D. Marca BRINNER modelo NPLX.

**NPLX710** Ud MANGUITO CIRCULAR CHAPA INOX. AISI-304 D=710mm CON JUNTA DE GOMA (material; 17/03/2026)
Precio: 89.38
Manguito de unión circular para unión de tubos fabricado en chapa de acero inoxidable AISI-304 de 710 mm de diámetro y espesor 0,6 mm, con junta EPDM que permite dar a la instalación estanquidad clase D. Marca BRINNER modelo NPLX.

**NPLX800** Ud MANGUITO CIRCULAR CHAPA INOX. AISI-304 D=800mm CON JUNTA DE GOMA (material; 17/03/2026)
Precio: 98.43
Manguito de unión circular para unión de tubos fabricado en chapa de acero inoxidable AISI-304 de 800 mm de diámetro y espesor 0,6 mm, con junta EPDM que permite dar a la instalación estanquidad clase D. Marca BRINNER modelo NPLX.

##### TCX TE CIRCULAR A 90º CHAPA INOX. AISI-304 (22/12/2023)

**TCX160** Ud TE CIRCULAR A 90º CHAPA INOX. AISI-304 D=160mm (material; 17/03/2026)
Precio: 51.86
Te circular a 90º fabricada en chapa de acero inoxidable AISI-304 de 160 mm de diámetro y espesor 0,5 mm. Marca BRINNER modelo TCX.

**TCX200** Ud TE CIRCULAR A 90º CHAPA INOX. AISI-304 D=200mm (material; 22/12/2023)
Precio: 57.8
Te circular a 90º fabricada en chapa de acero inoxidable AISI-304 de 200 mm de diámetro y espesor 0,5 mm. Marca BRINNER modelo TCX.

**TCX250** Ud TE CIRCULAR A 90º CHAPA INOX. AISI-304 D=250mm (material; 17/03/2026)
Precio: 70.61
Te circular a 90º fabricada en chapa de acero inoxidable AISI-304 de 250 mm de diámetro y espesor 0,5 mm. Marca BRINNER modelo TCX.

**TCX300** Ud TE CIRCULAR A 90º CHAPA INOX. AISI-304 D=300mm (material; 17/03/2026)
Precio: 88.84
Te circular a 90º fabricada en chapa de acero inoxidable AISI-304 de 300 mm de diámetro y espesor 0,5 mm. Marca BRINNER modelo TCX.

**TCX315** Ud TE CIRCULAR A 90º CHAPA INOX. AISI-304 D=315mm (material; 17/03/2026)
Precio: 94.55
Te circular a 90º fabricada en chapa de acero inoxidable AISI-304 de 315 mm de diámetro y espesor 0,5 mm. Marca BRINNER modelo TCX.

**TCX355** Ud TE CIRCULAR A 90º CHAPA INOX. AISI-304 D=355mm (material; 17/03/2026)
Precio: 110.37
Te circular a 90º fabricado en chapa de acero inoxidable AISI-304 de 355 mm de diámetro y espesor 0,5 mm. Marca BRINNER modelo TCX.

**TCX400** Ud TE CIRCULAR A 90º CHAPA INOX. AISI-304 D=400mm (material; 11/03/2025)
Precio: 145.26
Te circular a 90º fabricada en chapa de acero inoxidable AISI-304 de 400 mm de diámetro y espesor 0,5 mm. Marca BRINNER modelo TCX.

**TCX450** Ud TE CIRCULAR A 90º CHAPA INOX. AISI-304 D=450mm (material; 17/03/2026)
Precio: 175.54
Te circular a 90º fabricada en chapa de acero inoxidable AISI-304 de 450 mm de diámetro y espesor 0,6 mm. Marca BRINNER modelo TCX.

**TCX500** Ud TE CIRCULAR A 90º CHAPA INOX. AISI-304 D=500mm (material; 17/03/2026)
Precio: 203.09
Te circular a 90º fabricada en chapa de acero inoxidable AISI-304 de 500 mm de diámetro y espesor 0,6 mm. Marca BRINNER modelo TCX.

**TCX560** Ud TE CIRCULAR A 90º CHAPA INOX. AISI-304 D=560mm (material; 17/03/2026)
Precio: 251.39
Te circular a 90º fabricada en chapa de acero inoxidable AISI-304 de 560 mm de diámetro y espesor 0,6 mm. Marca BRINNER modelo TCX.

**TCX630** Ud TE CIRCULAR A 90º CHAPA INOX. AISI-304 D=630mm (material; 17/03/2026)
Precio: 296.9
Te circular a 90º fabricada en chapa de acero inoxidable AISI-304 de 630 mm de diámetro y espesor 0,6 mm. Marca BRINNER modelo TCX.

**TCX710** Ud TE CIRCULAR A 90º CHAPA INOX. AISI-304 D=710mm (material; 17/03/2026)
Precio: 352.72
Te circular a 90º fabricada en chapa de acero inoxidable AISI-304 de 710 mm de diámetro y espesor 0,6 mm. Marca BRINNER modelo TCX.

**TCX800** Ud TE CIRCULAR A 90º CHAPA INOX. AISI-304 D=800mm (material; 17/03/2026)
Precio: 420.71
Te circular a 90º fabricada en chapa de acero inoxidable AISI-304 de 800 mm de diámetro y espesor 0,6 mm. Marca BRINNER modelo TCX.

##### TCLX TE CIRCULAR A 90º CHAPA INOX. AISI-304 CON JUNTA DE GOMA (11/03/2025)

**TCLX250** Ud TE CIRCULAR A 90º CHAPA INOX. AISI-304 D=250mm CON JUNTA DE GOMA (material; 17/03/2026)
Precio: 82.49
Te circular a 90º fabricada en chapa de acero inoxidable AISI-304 de 250 mm de diámetro y espesor 0,5 mm, con junta EPDM que permite dar a la instalación estanquidad clase D. Marca BRINNER modelo TCLX.

**TCLX300** Ud TE CIRCULAR A 90º CHAPA INOX. AISI-304 D=300mm CON JUNTA DE GOMA (material; 17/03/2026)
Precio: 104.7
Te circular a 90º fabricada en chapa de acero inoxidable AISI-304 de 300 mm de diámetro y espesor 0,5 mm, con junta EPDM que permite dar a la instalación estanquidad clase D. Marca BRINNER modelo TCLX.

**TCLX315** Ud TE CIRCULAR A 90º CHAPA INOX. AISI-304 D=315mm CON JUNTA DE GOMA (material; 17/03/2026)
Precio: 110.56
Te circular a 90º fabricada en chapa de acero inoxidable AISI-304 de 315 mm de diámetro y espesor 0,5 mm, con junta EPDM que permite dar a la instalación estanquidad clase D. Marca BRINNER modelo TCLX.

**TCLX355** Ud TE CIRCULAR A 90º CHAPA INOX. AISI-304 D=355mm CON JUNTA DE GOMA (material; 17/03/2026)
Precio: 127.58
Te circular a 90º fabricada en chapa de acero inoxidable AISI-304 de 355 mm de diámetro y espesor 0,5 mm, con junta EPDM que permite dar a la instalación estanquidad clase D. Marca BRINNER modelo TCLX.

**TCLX400** Ud TE CIRCULAR A 90º CHAPA INOX. AISI-304 D=400mm CON JUNTA DE GOMA (material; 11/03/2025)
Precio: 160.17
Te circular a 90º fabricada en chapa de acero inoxidable AISI-304 de 400 mm de diámetro y espesor 0,5 mm, con junta EPDM que permite dar a la instalación estanquidad clase D. Marca BRINNER modelo TCLX.

**TCLX450** Ud TE CIRCULAR A 90º CHAPA INOX. AISI-304 D=450mm CON JUNTA DE GOMA (material; 17/03/2026)
Precio: 196.97
Te circular a 90º fabricada en chapa de acero inoxidable AISI-304 de 450 mm de diámetro y espesor 0,6 mm, con junta EPDM que permite dar a la instalación estanquidad clase D. Marca BRINNER modelo TCLX.

**TCLX500** Ud TE CIRCULAR A 90º CHAPA INOX. AISI-304 D=500mm CON JUNTA DE GOMA (material; 17/03/2026)
Precio: 225.35
Te circular a 90º fabricada en chapa de acero inoxidable AISI-304 de 500 mm de diámetro y espesor 0,6 mm, con junta EPDM que permite dar a la instalación estanquidad clase D. Marca BRINNER modelo TCLX.

**TCLX560** Ud TE CIRCULAR A 90º CHAPA INOX. AISI-304 D=560mm CON JUNTA DE GOMA (material; 17/03/2026)
Precio: 288.73
Te circular a 90º fabricada en chapa de acero inoxidable AISI-304 de 560 mm de diámetro y espesor 0,6 mm, con junta EPDM que permite dar a la instalación estanquidad clase D. Marca BRINNER modelo TCLX.

**TCLX630** Ud TE CIRCULAR A 90º CHAPA INOX. AISI-304 D=630mm CON JUNTA DE GOMA (material; 17/03/2026)
Precio: 337.62
Codo circular de 90º fabricado en chapa de acero inoxidable AISI-304 de 630 mm de diámetro y espesor 0,6 mm, con junta EPDM que permite dar a la instalación estanquidad clase D. Marca BRINNER modelo BFLX90.

**TCLX710** Ud TE CIRCULAR A 90º CHAPA INOX. AISI-304 D=710mm CON JUNTA DE GOMA (material; 17/03/2026)
Precio: 397.53
Te circular a 90º fabricada en chapa de acero inoxidable AISI-304 de 710 mm de diámetro y espesor 0,6 mm, con junta EPDM que permite dar a la instalación estanquidad clase D. Marca BRINNER modelo TCLX.

**TCLX800** Ud TE CIRCULAR A 90º CHAPA INOX. AISI-304 D=800mm CON JUNTA DE GOMA (material; 17/03/2026)
Precio: 469.92
Te circular a 90º fabricada en chapa de acero inoxidable AISI-304 de 800 mm de diámetro y espesor 0,6 mm, con junta EPDM que permite dar a la instalación estanquidad clase D. Marca BRINNER modelo TCLX.

##### TVX TE CIRCULAR A 45º CHAPA INOX. AISI-304 (22/12/2023)

**TVX160** Ud TE CIRCULAR A 45º CHAPA INOX. AISI-304 D=160mm (material; 17/03/2026)
Precio: 72.61
Te circular a 45º fabricada en chapa de acero inoxidable AISI-304 de 160 mm de diámetro y espesor 0,5 mm. Marca BRINNER modelo TVX.

**TVX200** Ud TE CIRCULAR A 45º CHAPA INOX. AISI-304 D=200mm (material; 22/12/2023)
Precio: 80.92
Te circular a 45º fabricada en chapa de acero inoxidable AISI-304 de 200 mm de diámetro y espesor 0,5 mm. Marca BRINNER modelo TVX.

**TVX250** Ud TE CIRCULAR A 45º CHAPA INOX. AISI-304 D=250mm (material; 17/03/2026)
Precio: 98.85
Te circular a 45º fabricada en chapa de acero inoxidable AISI-304 de 250 mm de diámetro y espesor 0,5 mm. Marca BRINNER modelo TVX.

**TVX300** Ud TE CIRCULAR A 45º CHAPA INOX. AISI-304 D=300mm (material; 17/03/2026)
Precio: 124.38
Te circular a 45º fabricada en chapa de acero inoxidable AISI-304 de 300 mm de diámetro y espesor 0,5 mm. Marca BRINNER modelo TVX.

**TVX315** Ud TE CIRCULAR A 45º CHAPA INOX. AISI-304 D=315mm (material; 17/03/2026)
Precio: 132.37
Te circular a 45º fabricada en chapa de acero inoxidable AISI-304 de 315 mm de diámetro y espesor 0,5 mm. Marca BRINNER modelo TVX.

**TVX355** Ud TE CIRCULAR A 45º CHAPA INOX. AISI-304 D=355mm (material; 17/03/2026)
Precio: 154.51
Te circular a 45º fabricada en chapa de acero inoxidable AISI-304 de 355 mm de diámetro y espesor 0,5 mm. Marca BRINNER modelo TVX.

**TVX400** Ud TE CIRCULAR A 45º CHAPA INOX. AISI-304 D=400mm (material; 11/03/2025)
Precio: 203.37
Te circular a 45º fabricada en chapa de acero inoxidable AISI-304 de 400 mm de diámetro y espesor 0,5 mm. Marca BRINNER modelo TVX.

**TVX450** Ud TE CIRCULAR A 45º CHAPA INOX. AISI-304 D=450mm (material; 17/03/2026)
Precio: 245.76
Te circular a 45º fabricada en chapa de acero inoxidable AISI-304 de 450 mm de diámetro y espesor 0,6 mm. Marca BRINNER modelo TVX.

**TVX500** Ud TE CIRCULAR A 45º CHAPA INOX. AISI-304 D=500mm (material; 17/03/2026)
Precio: 284.33
Te circular a 45º fabricada en chapa de acero inoxidable AISI-304 de 500 mm de diámetro y espesor 0,6 mm. Marca BRINNER modelo TVX.

**TVX560** Ud TE CIRCULAR A 45º CHAPA INOX. AISI-304 D=560mm (material; 17/03/2026)
Precio: 351.95
Te circular a 45º fabricada en chapa de acero inoxidable AISI-304 de 560 mm de diámetro y espesor 0,6 mm. Marca BRINNER modelo TVX.

**TVX630** Ud TE CIRCULAR A 45º CHAPA INOX. AISI-304 D=630mm (material; 17/03/2026)
Precio: 415.66
Te circular a 45º fabricada en chapa de acero inoxidable AISI-304 de 630 mm de diámetro y espesor 0,6 mm. Marca BRINNER modelo TVX.

**TVX710** Ud TE CIRCULAR A 45º CHAPA INOX. AISI-304 D=710mm (material; 17/03/2026)
Precio: 493.8
Te circular a 45º fabricada en chapa de acero inoxidable AISI-304 de 710 mm de diámetro y espesor 0,6 mm. Marca BRINNER modelo TVX.

**TVX800** Ud TE CIRCULAR A 45º CHAPA INOX. AISI-304 D=800mm (material; 17/03/2026)
Precio: 588.99
Te circular a 45º fabricada en chapa de acero inoxidable AISI-304 de 800 mm de diámetro y espesor 0,6 mm. Marca BRINNER modelo TVX.

##### TVLX TE CIRCULAR A 45º CHAPA INOX. AISI-304 CON JUNTA DE GOMA (11/03/2025)

**TVLX250** Ud TE CIRCULAR A 45º CHAPA INOX. AISI-304 D=250mm CON JUNTA DE GOMA (material; 17/03/2026)
Precio: 110.73
Te circular a 45º fabricada en chapa de acero inoxidable AISI-304 de 250 mm de diámetro y espesor 0,5 mm, con junta EPDM que permite dar a la instalación estanquidad clase D. Marca BRINNER modelo TVLX.

**TVLX300** Ud TE CIRCULAR A 45º CHAPA INOX. AISI-304 D=300mm CON JUNTA DE GOMA (material; 17/03/2026)
Precio: 140.24
Te circular a 45º fabricada en chapa de acero inoxidable AISI-304 de 300 mm de diámetro y espesor 0,5 mm, con junta EPDM que permite dar a la instalación estanquidad clase D. Marca BRINNER modelo TVLX.

**TVLX315** Ud TE CIRCULAR A 45º CHAPA INOX. AISI-304 D=315mm CON JUNTA DE GOMA (material; 17/03/2026)
Precio: 148.38
Te circular a 45º fabricada en chapa de acero inoxidable AISI-304 de 315 mm de diámetro y espesor 0,5 mm, con junta EPDM que permite dar a la instalación estanquidad clase D. Marca BRINNER modelo TVLX.

**TVLX355** Ud TE CIRCULAR A 45º CHAPA INOX. AISI-304 D=355mm CON JUNTA DE GOMA (material; 17/03/2026)
Precio: 171.73
Te circular a 45º fabricada en chapa de acero inoxidable AISI-304 de 355 mm de diámetro y espesor 0,5 mm, con junta EPDM que permite dar a la instalación estanquidad clase D. Marca BRINNER modelo TVLX.

**TVLX400** Ud TE CIRCULAR A 45º CHAPA INOX. AISI-304 D=400mm CON JUNTA DE GOMA (material; 11/03/2025)
Precio: 218.27
Te circular a 45º fabricada en chapa de acero inoxidable AISI-304 de 400 mm de diámetro y espesor 0,5 mm, con junta EPDM que permite dar a la instalación estanquidad clase D. Marca BRINNER modelo TVLX.

**TVLX450** Ud TE CIRCULAR A 45º CHAPA INOX. AISI-304 D=450mm CON JUNTA DE GOMA (material; 17/03/2026)
Precio: 267.18
Te circular a 45º fabricada en chapa de acero inoxidable AISI-304 de 450 mm de diámetro y espesor 0,6 mm, con junta EPDM que permite dar a la instalación estanquidad clase D. Marca BRINNER modelo TVLX.

**TVLX500** Ud TE CIRCULAR A 45º CHAPA INOX. AISI-304 D=500mm CON JUNTA DE GOMA (material; 17/03/2026)
Precio: 306.58
Te circular a 45º fabricada en chapa de acero inoxidable AISI-304 de 500 mm de diámetro y espesor 0,6 mm, con junta EPDM que permite dar a la instalación estanquidad clase D. Marca BRINNER modelo TVLX.

**TVLX560** Ud TE CIRCULAR A 45º CHAPA INOX. AISI-304 D=560mm CON JUNTA DE GOMA (material; 17/03/2026)
Precio: 389.29
Te circular a 45º fabricada en chapa de acero inoxidable AISI-304 de 560 mm de diámetro y espesor 0,6 mm, con junta EPDM que permite dar a la instalación estanquidad clase D. Marca BRINNER modelo TVLX.

**TVLX630** Ud TE CIRCULAR A 45º CHAPA INOX. AISI-304 D=630mm CON JUNTA DE GOMA (material; 17/03/2026)
Precio: 456.38
Te circular a 45º fabricada en chapa de acero inoxidable AISI-304 de 630 mm de diámetro y espesor 0,6 mm, con junta EPDM que permite dar a la instalación estanquidad clase D. Marca BRINNER modelo TVLX.

**TVLX710** Ud TE CIRCULAR A 45º CHAPA INOX. AISI-304 D=710mm CON JUNTA DE GOMA (material; 17/03/2026)
Precio: 538.62
Te circular a 45º fabricada en chapa de acero inoxidable AISI-304 de 710 mm de diámetro y espesor 0,6 mm, con junta EPDM que permite dar a la instalación estanquidad clase D. Marca BRINNER modelo TVLX.

**TVLX800** Ud TE CIRCULAR A 45º CHAPA INOX. AISI-304 D=800mm CON JUNTA DE GOMA (material; 17/03/2026)
Precio: 638.2
Te circular a 45º fabricada en chapa de acero inoxidable AISI-304 de 800 mm de diámetro y espesor 0,6 mm, con junta EPDM que permite dar a la instalación estanquidad clase D. Marca BRINNER modelo TVLX.

##### ESX TAPA CIRCULAR CHAPA INOX. AISI-304 (11/03/2025)

**ESX160** Ud TAPA CIRCULAR CHAPA INOX. AISI-304 D=160mm (material; 17/03/2026)
Precio: 18.36
Tapa circular fabricada en chapa de acero inoxidable AISI-304 de 160 mm de diámetro y espesor 0,5 mm. Marca BRINNER modelo ESX.

**ESX200** Ud TAPA CIRCULAR CHAPA INOX. AISI-304 D=200mm (material; 17/03/2026)
Precio: 20.26
Tapa circular fabricada en chapa de acero inoxidable AISI-304 de 200 mm de diámetro y espesor 0,5 mm. Marca BRINNER modelo ESX.

**ESX250** Ud TAPA CIRCULAR CHAPA INOX. AISI-304 D=250mm (material; 17/03/2026)
Precio: 22.48
Tapa circular fabricada en chapa de acero inoxidable AISI-304 de 250 mm de diámetro y espesor 0,5 mm. Marca BRINNER modelo ESX.

**ESX300** Ud TAPA CIRCULAR CHAPA INOX. AISI-304 D=300mm (material; 17/03/2026)
Precio: 25.99
Tapa circular fabricada en chapa de acero inoxidable AISI-304 de 300 mm de diámetro y espesor 0,5 mm. Marca BRINNER modelo ESX.

**ESX315** Ud TAPA CIRCULAR CHAPA INOX. AISI-304 D=315mm (material; 17/03/2026)
Precio: 28.23
Tapa circular fabricada en chapa de acero inoxidable AISI-304 de 315 mm de diámetro y espesor 0,5 mm. Marca BRINNER modelo ESX.

**ESX355** Ud TAPA CIRCULAR CHAPA INOX. AISI-304 D=355mm (material; 17/03/2026)
Precio: 32.28
Tapa circular fabricada en chapa de acero inoxidable AISI-304 de 355 mm de diámetro y espesor 0,5 mm. Marca BRINNER modelo ESX.

**ESX400** Ud TAPA CIRCULAR CHAPA INOX. AISI-304 D=400mm (material; 11/03/2025)
Precio: 40.57
Tapa circular fabricada en chapa de acero inoxidable AISI-304 de 400 mm de diámetro y espesor 0,5 mm. Marca BRINNER modelo ESX.

**ESX450** Ud TAPA CIRCULAR CHAPA INOX. AISI-304 D=450mm (material; 17/03/2026)
Precio: 47.24
Tapa circular fabricada en chapa de acero inoxidable AISI-304 de 450 mm de diámetro y espesor 0,6 mm. Marca BRINNER modelo ESX.

**ESX500** Ud TAPA CIRCULAR CHAPA INOX. AISI-304 D=500mm (material; 17/03/2026)
Precio: 54.39
Tapa circular fabricada en chapa de acero inoxidable AISI-304 de 500 mm de diámetro y espesor 0,6 mm. Marca BRINNER modelo ESX.

**ESX560** Ud TAPA CIRCULAR CHAPA INOX. AISI-304 D=560mm (material; 17/03/2026)
Precio: 62.7
Tapa circular fabricada en chapa de acero inoxidable AISI-304 de 560 mm de diámetro y espesor 0,6 mm. Marca BRINNER modelo ESX.

**ESX630** Ud TAPA CIRCULAR CHAPA INOX. AISI-304 D=630mm (material; 17/03/2026)
Precio: 72.53
Tapa circular fabricada en chapa de acero inoxidable AISI-304 de 630 mm de diámetro y espesor 0,6 mm. Marca BRINNER modelo ESX.

**ESX710** Ud TAPA CIRCULAR CHAPA INOX. AISI-304 D=710mm (material; 17/03/2026)
Precio: 87.98
Tapa circular fabricada en chapa de acero inoxidable AISI-304 de 710 mm de diámetro y espesor 0,6 mm. Marca BRINNER modelo ESX.

**ESX800** Ud TAPA CIRCULAR CHAPA INOX. AISI-304 D=800mm (material; 17/03/2026)
Precio: 102.24
Tapa circular fabricada en chapa de acero inoxidable AISI-304 de 800 mm de diámetro y espesor 0,6 mm. Marca BRINNER modelo ESX.

##### ESLX TAPA CIRCULAR CHAPA INOX. AISI-304 CON JUNTA DE GOMA (22/12/2023)

**ESLX250** Ud TAPA CIRCULAR CHAPA INOX. AISI-304 D=250mm CON JUNTA DE GOMA (material; 22/12/2023)
Precio: 29.11
Tapa circular fabricada en chapa de acero inoxidable AISI-304 de 250 mm de diámetro y espesor 0,5 mm, con junta EPDM que permite dar a la instalación estanquidad clase D. Marca BRINNER modelo ESLX.

**ESLX300** Ud TAPA CIRCULAR CHAPA INOX. AISI-304 D=300mm CON JUNTA DE GOMA (material; 22/12/2023)
Precio: 34.6
Tapa circular fabricada en chapa de acero inoxidable AISI-304 de 300 mm de diámetro y espesor 0,5 mm, con junta EPDM que permite dar a la instalación estanquidad clase D. Marca BRINNER modelo ESLX.

**ESLX315** Ud TAPA CIRCULAR CHAPA INOX. AISI-304 D=315mm CON JUNTA DE GOMA (material; 22/12/2023)
Precio: 36.7
Tapa circular fabricada en chapa de acero inoxidable AISI-304 de 315 mm de diámetro y espesor 0,5 mm, con junta EPDM que permite dar a la instalación estanquidad clase D. Marca BRINNER modelo ESLX.

**ESLX355** Ud TAPA CIRCULAR CHAPA INOX. AISI-304 D=355mm CON JUNTA DE GOMA (material; 22/12/2023)
Precio: 41.2
Tapa circular fabricada en chapa de acero inoxidable AISI-304 de 355 mm de diámetro y espesor 0,5 mm, con junta EPDM que permite dar a la instalación estanquidad clase D. Marca BRINNER modelo ESLX.

**ESLX400** Ud TAPA CIRCULAR CHAPA INOX. AISI-304 D=400mm CON JUNTA DE GOMA (material; 22/12/2023)
Precio: 52.13
Tapa circular fabricada en chapa de acero inoxidable AISI-304 de 400 mm de diámetro y espesor 0,5 mm, con junta EPDM que permite dar a la instalación estanquidad clase D. Marca BRINNER modelo ESLX.

**ESLX450** Ud TAPA CIRCULAR CHAPA INOX. AISI-304 D=450mm CON JUNTA DE GOMA (material; 22/12/2023)
Precio: 59.12
Tapa circular fabricada en chapa de acero inoxidable AISI-304 de 450 mm de diámetro y espesor 0,6 mm, con junta EPDM que permite dar a la instalación estanquidad clase D. Marca BRINNER modelo ESLX.

**ESLX500** Ud TAPA CIRCULAR CHAPA INOX. AISI-304 D=500mm CON JUNTA DE GOMA (material; 22/12/2023)
Precio: 66.65
Tapa circular fabricada en chapa de acero inoxidable AISI-304 de 500 mm de diámetro y espesor 0,6 mm, con junta EPDM que permite dar a la instalación estanquidad clase D. Marca BRINNER modelo ESLX.

**ESLX560** Ud TAPA CIRCULAR CHAPA INOX. AISI-304 D=560mm CON JUNTA DE GOMA (material; 22/12/2023)
Precio: 82.64
Tapa circular fabricada en chapa de acero inoxidable AISI-304 de 560 mm de diámetro y espesor 0,6 mm, con junta EPDM que permite dar a la instalación estanquidad clase D. Marca BRINNER modelo ESLX.

**ESLX630** Ud TAPA CIRCULAR CHAPA INOX. AISI-304 D=630mm CON JUNTA DE GOMA (material; 22/12/2023)
Precio: 94.32
Tapa circular fabricada en chapa de acero inoxidable AISI-304 de 630 mm de diámetro y espesor 0,6 mm, con junta EPDM que permite dar a la instalación estanquidad clase D. Marca BRINNER modelo ESLX.

**ESLX710** Ud TAPA CIRCULAR CHAPA INOX. AISI-304 D=710mm CON JUNTA DE GOMA (material; 22/12/2023)
Precio: 112.69
Tapa circular fabricada en chapa de acero inoxidable AISI-304 de 710 mm de diámetro y espesor 0,6 mm, con junta EPDM que permite dar a la instalación estanquidad clase D. Marca BRINNER modelo ESLX.

**ESLX800** Ud TAPA CIRCULAR CHAPA INOX. AISI-304 D=800mm CON JUNTA DE GOMA (material; 22/12/2023)
Precio: 129.46
Tapa circular fabricada en chapa de acero inoxidable AISI-304 de 800 mm de diámetro y espesor 0,6 mm, con junta EPDM que permite dar a la instalación estanquidad clase D. Marca BRINNER modelo ESLX.

##### VHSX SOMBRERETE CHINO CHAPA INOX. AISI-304 (17/03/2026)

**VHSX160** Ud SOMBRERETE CHINO CHAPA INOX. AISI-304 D=160mm (material; 17/03/2026)
Precio: 36.55
Sombrerete chino fabricado en chapa de acero inoxidable AISI-304 de 160 mm de diámetro y espesor 0,5 mm. Marca BRINNER modelo VHSX.

**VHSX200** Ud SOMBRERETE CHINO CHAPA INOX. AISI-304 D=200mm (material; 17/03/2026)
Precio: 43.71
Sombrerete chino fabricado en chapa de acero inoxidable AISI-304 de 200 mm de diámetro y espesor 0,5 mm. Marca BRINNER modelo VHSX.

**VHSX250** Ud SOMBRERETE CHINO CHAPA INOX. AISI-304 D=250mm (material; 17/03/2026)
Precio: 50.67
Sombrerete chino fabricado en chapa de acero inoxidable AISI-304 de 250 mm de diámetro y espesor 0,5 mm. Marca BRINNER modelo VHSX.

**VHSX300** Ud SOMBRERETE CHINO CHAPA INOX. AISI-304 D=300mm (material; 17/03/2026)
Precio: 68.74
Sombrerete chino fabricado en chapa de acero inoxidable AISI-304 de 300 mm de diámetro y espesor 0,5 mm. Marca BRINNER modelo VHSX.

**VHSX315** Ud SOMBRERETE CHINO CHAPA INOX. AISI-304 D=315mm (material; 17/03/2026)
Precio: 71.85
Sombrerete chino fabricado en chapa de acero inoxidable AISI-304 de 315 mm de diámetro y espesor 0,5 mm. Marca BRINNER modelo VHSX.

**VHSX355** Ud SOMBRERETE CHINO CHAPA INOX. AISI-304 D=355mm (material; 17/03/2026)
Precio: 84.52
Sombrerete chino fabricado en chapa de acero inoxidable AISI-304 de 355 mm de diámetro y espesor 0,5 mm. Marca BRINNER modelo VHSX.

**VHSX400** Ud SOMBRERETE CHINO CHAPA INOX. AISI-304 D=400mm (material; 17/03/2026)
Precio: 103.33
Sombrerete chino fabricado en chapa de acero inoxidable AISI-304 de 400 mm de diámetro y espesor 0,5 mm. Marca BRINNER modelo VHSX.

**VHSX450** Ud SOMBRERETE CHINO CHAPA INOX. AISI-304 D=450mm (material; 17/03/2026)
Precio: 123.81
Sombrerete chino fabricado en chapa de acero inoxidable AISI-304 de 450 mm de diámetro y espesor 0,6 mm. Marca BRINNER modelo VHSX.

**VHSX500** Ud SOMBRERETE CHINO CHAPA INOX. AISI-304 D=500mm (material; 17/03/2026)
Precio: 147.36
Sombrerete chino fabricado en chapa de acero inoxidable AISI-304 de 500 mm de diámetro y espesor 0,6 mm. Marca BRINNER modelo VHSX.

**VHSX560** Ud SOMBRERETE CHINO CHAPA INOX. AISI-304 D=560mm (material; 17/03/2026)
Precio: 184.9
Sombrerete chino fabricado en chapa de acero inoxidable AISI-304 de 560 mm de diámetro y espesor 0,6 mm. Marca BRINNER modelo VHSX.

**VHSX630** Ud SOMBRERETE CHINO CHAPA INOX. AISI-304 D=630mm (material; 17/03/2026)
Precio: 237.45
Sombrerete chino fabricado en chapa de acero inoxidable AISI-304 de 630 mm de diámetro y espesor 0,6 mm. Marca BRINNER modelo VHSX.

**VHSX710** Ud SOMBRERETE CHINO CHAPA INOX. AISI-304 D=710mm (material; 17/03/2026)
Precio: 288.25
Sombrerete chino fabricado en chapa de acero inoxidable AISI-304 de 710 mm de diámetro y espesor 0,6 mm. Marca BRINNER modelo VHSX.

**VHSX800** Ud SOMBRERETE CHINO CHAPA INOX. AISI-304 D=800mm (material; 17/03/2026)
Precio: 330.93
Sombrerete chino fabricado en chapa de acero inoxidable AISI-304 de 800 mm de diámetro y espesor 0,6 mm. Marca BRINNER modelo VHSX.

##### VHRX SOMBRERETE ANTIVIENTO CHAPA INOX. AISI-304 (17/03/2026)

**VHRX160** Ud SOMBRERETE ANTIVIENTO CHAPA INOX. AISI-304 D=160mm (material; 17/03/2026)
Precio: 56.56
Sombrerete antiviento fabricado en chapa de acero inoxidable AISI-304 de 160 mm de diámetro y espesor 0,5 mm, para salidas de chimeneas en zonas donde sea necesario proteger la salida de aire del viento exterior. Marca BRINNER modelo VHRX.

**VHRX200** Ud SOMBRERETE ANTIVIENTO CHAPA INOX. AISI-304 D=200mm (material; 17/03/2026)
Precio: 64.88
Sombrerete antiviento fabricado en chapa de acero inoxidable AISI-304 de 200 mm de diámetro y espesor 0,5 mm, para salidas de chimeneas en zonas donde sea necesario proteger la salida de aire del viento exterior. Marca BRINNER modelo VHRX.

**VHRX250** Ud SOMBRERETE ANTIVIENTO CHAPA INOX. AISI-304 D=250mm (material; 17/03/2026)
Precio: 79.31
Sombrerete antiviento fabricado en chapa de acero inoxidable AISI-304 de 250 mm de diámetro y espesor 0,5 mm, para salidas de chimeneas en zonas donde sea necesario proteger la salida de aire del viento exterior. Marca BRINNER modelo VHRX.

**VHRX300** Ud SOMBRERETE ANTIVIENTO CHAPA INOX. AISI-304 D=300mm (material; 17/03/2026)
Precio: 98.38
Sombrerete antiviento fabricado en chapa de acero inoxidable AISI-304 de 300 mm de diámetro y espesor 0,5 mm, para salidas de chimeneas en zonas donde sea necesario proteger la salida de aire del viento exterior. Marca BRINNER modelo VHRX.

**VHRX315** Ud SOMBRERETE ANTIVIENTO CHAPA INOX. AISI-304 D=315mm (material; 17/03/2026)
Precio: 103.92
Sombrerete antiviento fabricado en chapa de acero inoxidable AISI-304 de 315 mm de diámetro y espesor 0,5 mm, para salidas de chimeneas en zonas donde sea necesario proteger la salida de aire del viento exterior. Marca BRINNER modelo VHRX.

**VHRX355** Ud SOMBRERETE ANTIVIENTO CHAPA INOX. AISI-304 D=355mm (material; 17/03/2026)
Precio: 120.28
Sombrerete antiviento fabricado en chapa de acero inoxidable AISI-304 de 355 mm de diámetro y espesor 0,5 mm, para salidas de chimeneas en zonas donde sea necesario proteger la salida de aire del viento exterior. Marca BRINNER modelo VHRX.

**VHRX400** Ud SOMBRERETE ANTIVIENTO CHAPA INOX. AISI-304 D=400mm (material; 17/03/2026)
Precio: 148.76
Sombrerete antiviento fabricado en chapa de acero inoxidable AISI-304 de 400 mm de diámetro y espesor 0,5 mm, para salidas de chimeneas en zonas donde sea necesario proteger la salida de aire del viento exterior. Marca BRINNER modelo VHRX.

**VHRX450** Ud SOMBRERETE ANTIVIENTO CHAPA INOX. AISI-304 D=450mm (material; 17/03/2026)
Precio: 174.95
Sombrerete antiviento fabricado en chapa de acero inoxidable AISI-304 de 160 mm de diámetro y espesor 0,6 mm, para salidas de chimeneas en zonas donde sea necesario proteger la salida de aire del viento exterior. Marca BRINNER modelo VHRX.

**VHRX500** Ud SOMBRERETE ANTIVIENTO CHAPA INOX. AISI-304 D=500mm (material; 17/03/2026)
Precio: 204.49
Sombrerete antiviento fabricado en chapa de acero inoxidable AISI-304 de 500 mm de diámetro y espesor 0,6 mm, para salidas de chimeneas en zonas donde sea necesario proteger la salida de aire del viento exterior. Marca BRINNER modelo VHRX.

**VHRX560** Ud SOMBRERETE ANTIVIENTO CHAPA INOX. AISI-304 D=560mm (material; 17/03/2026)
Precio: 241.19
Sombrerete antiviento fabricado en chapa de acero inoxidable AISI-304 de 560 mm de diámetro y espesor 0,6 mm, para salidas de chimeneas en zonas donde sea necesario proteger la salida de aire del viento exterior. Marca BRINNER modelo VHRX.

**VHRX630** Ud SOMBRERETE ANTIVIENTO CHAPA INOX. AISI-304 D=630mm (material; 17/03/2026)
Precio: 317.37
Sombrerete antiviento fabricado en chapa de acero inoxidable AISI-304 de 630 mm de diámetro y espesor 0,6 mm, para salidas de chimeneas en zonas donde sea necesario proteger la salida de aire del viento exterior. Marca BRINNER modelo VHRX.

**VHRX710** Ud SOMBRERETE ANTIVIENTO CHAPA INOX. AISI-304 D=710mm (material; 17/03/2026)
Precio: 382.92
Sombrerete antiviento fabricado en chapa de acero inoxidable AISI-304 de 710 mm de diámetro y espesor 0,6 mm, para salidas de chimeneas en zonas donde sea necesario proteger la salida de aire del viento exterior. Marca BRINNER modelo VHRX.

**VHRX800** Ud SOMBRERETE ANTIVIENTO CHAPA INOX. AISI-304 D=800mm (material; 17/03/2026)
Precio: 442.06
Sombrerete antiviento fabricado en chapa de acero inoxidable AISI-304 de 800 mm de diámetro y espesor 0,6 mm, para salidas de chimeneas en zonas donde sea necesario proteger la salida de aire del viento exterior. Marca BRINNER modelo VHRX.

##### VHEX SOMBRERETE CIRCULAR EXTRACTOR CHAPA INOX. AISI-304 (22/12/2023)

**VHEX160** Ud SOMBRERO EXTRACTOR CHAPA INOX. AISI-304 D=160mm (material; 22/12/2023)
Precio: 206.7
Sombrerete extractor fabricado en chapa de acero inoxidable AISI-304 de 160 mm de diámetro, que mejoran el tiro de las chimeneas aprovechando la fuerza del viento y evitando el revoque hacia el interior de la instalación. Modelo VHEX de BRINNER.

**VHEX200** Ud SOMBRERO EXTRACTOR CHAPA INOX. AISI-304 D=200mm (material; 22/12/2023)
Precio: 241.8
Sombrerete extractor fabricado en chapa de acero inoxidable AISI-304 de 200 mm de diámetro, que mejoran el tiro de las chimeneas aprovechando la fuerza del viento y evitando el revoque hacia el interior de la instalación. Modelo VHEX de BRINNER.

**VHEX250** Ud SOMBRERO EXTRACTOR CHAPA INOX. AISI-304 D=250mm (material; 22/12/2023)
Precio: 263.1
Sombrerete extractor fabricado en chapa de acero inoxidable AISI-304 de 250 mm de diámetro, que mejoran el tiro de las chimeneas aprovechando la fuerza del viento y evitando el revoque hacia el interior de la instalación. Modelo VHEX de BRINNER.

**VHEX300** Ud SOMBRERO EXTRACTOR CHAPA INOX. AISI-304 D=300mm (material; 22/12/2023)
Precio: 297.55
Sombrerete extractor fabricado en chapa de acero inoxidable AISI-304 de 300 mm de diámetro, que mejoran el tiro de las chimeneas aprovechando la fuerza del viento y evitando el revoque hacia el interior de la instalación. Modelo VHEX de BRINNER.

**VHEX315** Ud SOMBRERO EXTRACTOR CHAPA INOX. AISI-304 D=315mm (material; 22/12/2023)
Precio: 388.35
Sombrerete extractor fabricado en chapa de acero inoxidable AISI-304 de 315 mm de diámetro, que mejoran el tiro de las chimeneas aprovechando la fuerza del viento y evitando el revoque hacia el interior de la instalación. Modelo VHEX de BRINNER.

**VHEX355** Ud SOMBRERO EXTRACTOR CHAPA INOX. AISI-304 D=355mm (material; 22/12/2023)
Precio: 388.35
Sombrerete extractor fabricado en chapa de acero inoxidable AISI-304 de 355 mm de diámetro, que mejoran el tiro de las chimeneas aprovechando la fuerza del viento y evitando el revoque hacia el interior de la instalación. Modelo VHEX de BRINNER.

**VHEX400** Ud SOMBRERO EXTRACTOR CHAPA INOX. AISI-304 D=400mm (material; 22/12/2023)
Precio: 459.75
Sombrerete extractor fabricado en chapa de acero inoxidable AISI-304 de 400 mm de diámetro, que mejoran el tiro de las chimeneas aprovechando la fuerza del viento y evitando el revoque hacia el interior de la instalación. Modelo VHEX de BRINNER.

**VHEX450** Ud SOMBRERO EXTRACTOR CHAPA INOX. AISI-304 D=450mm (material; 22/12/2023)
Precio: 546.2
Sombrerete extractor fabricado en chapa de acero inoxidable AISI-304 de 450 mm de diámetro, que mejoran el tiro de las chimeneas aprovechando la fuerza del viento y evitando el revoque hacia el interior de la instalación. Modelo VHEX de BRINNER.

**VHEX500** Ud SOMBRERO EXTRACTOR CHAPA INOX. AISI-304 D=500mm (material; 22/12/2023)
Precio: 626.4
Sombrerete extractor fabricado en chapa de acero inoxidable AISI-304 de 500 mm de diámetro, que mejoran el tiro de las chimeneas aprovechando la fuerza del viento y evitando el revoque hacia el interior de la instalación. Modelo VHEX de BRINNER.

##### RCLX REDUCCIÓN CIRCULAR INOX. AISI-304 (22/12/2023)

**RCLX200160** Ud REDUCCIÓN CIRCULAR CHAPA INOX. AISI-304 D=200/160mm (material; 22/12/2023)
Precio: 32.4
Reducción circular de diámetro 200 a 160 mm, fabricada en chapa de acero inoxidable AISI-304. Marca BRINNER modelo RCLX.

**RCLX250160** Ud REDUCCIÓN CIRCULAR CHAPA INOX. AISI-304 D=250/160mm (material; 22/12/2023)
Precio: 37.69
Reducción circular de diámetro 250 a 160 mm, fabricada en chapa de acero inoxidable AISI-304. Marca BRINNER modelo RCLX.

**RCLX250200** Ud REDUCCIÓN CIRCULAR CHAPA INOX. AISI-304 D=250/200mm (material; 22/12/2023)
Precio: 36.08
Reducción circular de diámetro 250 a 200 mm, fabricada en chapa de acero inoxidable AISI-304. Marca BRINNER modelo RCLX.

**RCLX300160** Ud REDUCCIÓN CIRCULAR CHAPA INOX. AISI-304 D=300/160mm (material; 22/12/2023)
Precio: 46.67
Reducción circular de diámetro 300 a 160 mm, fabricada en chapa de acero inoxidable AISI-304. Marca BRINNER modelo RCLX.

**RCLX300200** Ud REDUCCIÓN CIRCULAR CHAPA INOX. AISI-304 D=300/200mm (material; 22/12/2023)
Precio: 44.54
Reducción circular de diámetro 300 a 200 mm, fabricada en chapa de acero inoxidable AISI-304. Marca BRINNER modelo RCLX.

**RCLX300250** Ud REDUCCIÓN CIRCULAR CHAPA INOX. AISI-304 D=300/250mm (material; 17/03/2026)
Precio: 43.12
Reducción circular de diámetro 300 a 250 mm, fabricada en chapa de acero inoxidable AISI-304. Marca BRINNER modelo RCLX.

**RCLX315160** Ud REDUCCIÓN CIRCULAR CHAPA INOX. AISI-304 D=315/160mm (material; 17/03/2026)
Precio: 50.61
Reducción circular de diámetro 315 a 160 mm, fabricada en chapa de acero inoxidable AISI-304. Marca BRINNER modelo RCLX.

**RCLX315200** Ud REDUCCIÓN CIRCULAR CHAPA INOX. AISI-304 D=315/200mm (material; 17/03/2026)
Precio: 50.61
Reducción circular de diámetro 315 a 200 mm, fabricada en chapa de acero inoxidable AISI-304. Marca BRINNER modelo RCLX.

**RCLX315250** Ud REDUCCIÓN CIRCULAR CHAPA INOX. AISI-304 D=315/250mm (material; 17/03/2026)
Precio: 49.26
Reducción circular de diámetro 315 a 250 mm, fabricada en chapa de acero inoxidable AISI-304. Marca BRINNER modelo RCLX.

**RCLX315300** Ud REDUCCIÓN CIRCULAR CHAPA INOX. AISI-304 D=315/300mm (material; 17/03/2026)
Precio: 46.03
Reducción circular de diámetro 315 a 300 mm, fabricada en chapa de acero inoxidable AISI-304. Marca BRINNER modelo RCLX.

**RCLX355200** Ud REDUCCIÓN CIRCULAR CHAPA INOX. AISI-304 D=355/200mm (material; 17/03/2026)
Precio: 59.45
Reducción circular de diámetro 355 a 200 mm, fabricada en chapa de acero inoxidable AISI-304. Marca BRINNER modelo RCLX.

**RCLX355250** Ud REDUCCIÓN CIRCULAR CHAPA INOX. AISI-304 D=355/250mm (material; 22/12/2023)
Precio: 55.12
Reducción circular de diámetro 355 a 250 mm, fabricada en chapa de acero inoxidable AISI-304. Marca BRINNER modelo RCLX.

**RCLX355300** Ud REDUCCIÓN CIRCULAR CHAPA INOX. AISI-304 D=355/300mm (material; 17/03/2026)
Precio: 56.36
Reducción circular de diámetro 355 a 300 mm, fabricada en chapa de acero inoxidable AISI-304. Marca BRINNER modelo RCLX.

**RCLX355315** Ud REDUCCIÓN CIRCULAR CHAPA INOX. AISI-304 D=355/315mm (material; 17/03/2026)
Precio: 55.71
Reducción circular de diámetro 355 a 315 mm, fabricada en chapa de acero inoxidable AISI-304. Marca BRINNER modelo RCLX.

**RCLX400250** Ud REDUCCIÓN CIRCULAR CHAPA INOX. AISI-304 D=400/250mm (material; 22/12/2023)
Precio: 76.84
Reducción circular de diámetro 400 a 250 mm, fabricada en chapa de acero inoxidable AISI-304. Marca BRINNER modelo RCLX.

**RCLX400300** Ud REDUCCIÓN CIRCULAR CHAPA INOX. AISI-304 D=400/300mm (material; 22/12/2023)
Precio: 72.06
Reducción circular de diámetro 400 a 300 mm, fabricada en chapa de acero inoxidable AISI-304. Marca BRINNER modelo RCLX.

**RCLX400315** Ud REDUCCIÓN CIRCULAR CHAPA INOX. AISI-304 D=400/315mm (material; 11/03/2025)
Precio: 73.15
Reducción circular de diámetro 400 a 315 mm, fabricada en chapa de acero inoxidable AISI-304. Marca BRINNER modelo RCLX.

**RCLX400355** Ud REDUCCIÓN CIRCULAR CHAPA INOX. AISI-304 D=400/355mm (material; 11/03/2025)
Precio: 70.67
Reducción circular de diámetro 400 a 355 mm, fabricada en chapa de acero inoxidable AISI-304. Marca BRINNER modelo RCLX.

**RCLX450300** Ud REDUCCIÓN CIRCULAR CHAPA INOX. AISI-304 D=450/300mm (material; 17/03/2026)
Precio: 90.4
Reducción circular de diámetro 450 a 300 mm, fabricada en chapa de acero inoxidable AISI-304. Marca BRINNER modelo RCLX.

**RCLX450315** Ud REDUCCIÓN CIRCULAR CHAPA INOX. AISI-304 D=450/315mm (material; 17/03/2026)
Precio: 89.72
Reducción circular de diámetro 450 a 315 mm, fabricada en chapa de acero inoxidable AISI-304. Marca BRINNER modelo RCLX.

**RCLX450355** Ud REDUCCIÓN CIRCULAR CHAPA INOX. AISI-304 D=450/355mm (material; 17/03/2026)
Precio: 87.59
Reducción circular de diámetro 450 a 355 mm, fabricada en chapa de acero inoxidable AISI-304. Marca BRINNER modelo RCLX.

**RCLX450400** Ud REDUCCIÓN CIRCULAR CHAPA INOX. AISI-304 D=450/400mm (material; 17/03/2026)
Precio: 86.12
Reducción circular de diámetro 450 a 400 mm, fabricada en chapa de acero inoxidable AISI-304. Marca BRINNER modelo RCLX.

**RCLX500355** Ud REDUCCIÓN CIRCULAR CHAPA INOX. AISI-304 D=500/355mm (material; 17/03/2026)
Precio: 103.6
Reducción circular de diámetro 500 a 355 mm, fabricada en chapa de acero inoxidable AISI-304. Marca BRINNER modelo RCLX.

**RCLX500400** Ud REDUCCIÓN CIRCULAR CHAPA INOX. AISI-304 D=500/400mm (material; 17/03/2026)
Precio: 102.86
Reducción circular de diámetro 500 a 400 mm, fabricada en chapa de acero inoxidable AISI-304. Marca BRINNER modelo RCLX.

**RCLX500450** Ud REDUCCIÓN CIRCULAR CHAPA INOX. AISI-304 D=500/450mm (material; 17/03/2026)
Precio: 98.71
Reducción circular de diámetro 500 a 450 mm, fabricada en chapa de acero inoxidable AISI-304. Marca BRINNER modelo RCLX.

**RCLX560400** Ud REDUCCIÓN CIRCULAR CHAPA INOX. AISI-304 D=560/400mm (material; 17/03/2026)
Precio: 131.15
Reducción circular de diámetro 560 a 400 mm, fabricada en chapa de acero inoxidable AISI-304. Marca BRINNER modelo RCLX.

**RCLX560450** Ud REDUCCIÓN CIRCULAR CHAPA INOX. AISI-304 D=560/450mm (material; 17/03/2026)
Precio: 127.81
Reducción circular de diámetro 560 a 450 mm, fabricada en chapa de acero inoxidable AISI-304. Marca BRINNER modelo RCLX.

**RCLX560500** Ud REDUCCIÓN CIRCULAR CHAPA INOX. AISI-304 D=560/500mm (material; 17/03/2026)
Precio: 123.35
Reducción circular de diámetro 560 a 500 mm, fabricada en chapa de acero inoxidable AISI-304. Marca BRINNER modelo RCLX.

**RCLX630450** Ud REDUCCIÓN CIRCULAR CHAPA INOX. AISI-304 D=630/450mm (material; 17/03/2026)
Precio: 154.94
Reducción circular de diámetro 630 a 450 mm, fabricada en chapa de acero inoxidable AISI-304. Marca BRINNER modelo RCLX.

**RCLX630500** Ud REDUCCIÓN CIRCULAR CHAPA INOX. AISI-304 D=630/500mm (material; 17/03/2026)
Precio: 151.27
Reducción circular de diámetro 630 a 500 mm, fabricada en chapa de acero inoxidable AISI-304. Marca BRINNER modelo RCLX.

**RCLX630560** Ud REDUCCIÓN CIRCULAR CHAPA INOX. AISI-304 D=630/560mm (material; 17/03/2026)
Precio: 145.49
Reducción circular de diámetro 630 a 560 mm, fabricada en chapa de acero inoxidable AISI-304. Marca BRINNER modelo RCLX.

**RCLX710500** Ud REDUCCIÓN CIRCULAR CHAPA INOX. AISI-304 D=710/500mm (material; 17/03/2026)
Precio: 198.08
Reducción circular de diámetro 710 a 500 mm, fabricada en chapa de acero inoxidable AISI-304. Marca BRINNER modelo RCLX.

**RCLX710560** Ud REDUCCIÓN CIRCULAR CHAPA INOX. AISI-304 D=710/560mm (material; 17/03/2026)
Precio: 183.95
Reducción circular de diámetro 710 a 560 mm, fabricada en chapa de acero inoxidable AISI-304. Marca BRINNER modelo RCLX.

**RCLX710630** Ud REDUCCIÓN CIRCULAR CHAPA INOX. AISI-304 D=710/630mm (material; 17/03/2026)
Precio: 176.09
Reducción circular de diámetro 710 a 630 mm, fabricada en chapa de acero inoxidable AISI-304. Marca BRINNER modelo RCLX.

**RCLX800560** Ud REDUCCIÓN CIRCULAR CHAPA INOX. AISI-304 D=800/560mm (material; 17/03/2026)
Precio: 225.29
Reducción circular de diámetro 800 a 560 mm, fabricada en chapa de acero inoxidable AISI-304. Marca BRINNER modelo RCLX.

**RCLX800630** Ud REDUCCIÓN CIRCULAR CHAPA INOX. AISI-304 D=800/630mm (material; 17/03/2026)
Precio: 218.93
Reducción circular de diámetro 800 a 630 mm, fabricada en chapa de acero inoxidable AISI-304. Marca BRINNER modelo RCLX.

**RCLX800710** Ud REDUCCIÓN CIRCULAR CHAPA INOX. AISI-304 D=800/710mm (material; 17/03/2026)
Precio: 212.61
Reducción circular de diámetro 800 a 710 mm, fabricada en chapa de acero inoxidable AISI-304. Marca BRINNER modelo RCLX.

##### RCLLX REDUCCIÓN CIRCULAR INOX. AISI-304 CON JUNTA DE GOMA (22/12/2023)

**RCLLX300250** Ud REDUCCIÓN CIRC. CHAPA INOX. AISI-304 D=300/250mm C/JUNTA DE GOMA (material; 17/03/2026)
Precio: 52.37
Reducción circular de diámetro 300 a 250 mm, fabricada en chapa de acero inoxidable AISI-304, con junta EPDM que permite dar a la instalación estanquidad clase D. Marca BRINNER modelo RCLLX.

**RCLLX315250** Ud REDUCCIÓN CIRC. CHAPA INOX. AISI-304 D=315/250mm C/JUNTA DE GOMA (material; 17/03/2026)
Precio: 58.56
Reducción circular de diámetro 315 a 250 mm, fabricada en chapa de acero inoxidable AISI-304, con junta EPDM que permite dar a la instalación estanquidad clase D. Marca BRINNER modelo RCLLX.

**RCLLX315300** Ud REDUCCIÓN CIRC. CHAPA INOX. AISI-304 D=315/300mm C/JUNTA DE GOMA (material; 17/03/2026)
Precio: 56.66
Reducción circular de diámetro 315 a 300 mm, fabricada en chapa de acero inoxidable AISI-304, con junta EPDM que permite dar a la instalación estanquidad clase D. Marca BRINNER modelo RCLLX.

**RCLLX355250** Ud REDUCCIÓN CIRC. CHAPA INOX. AISI-304 D=355/250mm C/JUNTA DE GOMA (material; 17/03/2026)
Precio: 64.53
Reducción circular de diámetro 355 a 250 mm, fabricada en chapa de acero inoxidable AISI-304, con junta EPDM que permite dar a la instalación estanquidad clase D. Marca BRINNER modelo RCLLX.

**RCLLX355300** Ud REDUCCIÓN CIRC. CHAPA INOX. AISI-304 D=355/300mm C/JUNTA DE GOMA (material; 17/03/2026)
Precio: 67.39
Reducción circular de diámetro 355 a 300 mm, fabricada en chapa de acero inoxidable AISI-304, con junta EPDM que permite dar a la instalación estanquidad clase D. Marca BRINNER modelo RCLLX.

**RCLLX355315** Ud REDUCCIÓN CIRC. CHAPA INOX. AISI-304 D=355/315mm C/JUNTA DE GOMA (material; 17/03/2026)
Precio: 66.79
Reducción circular de diámetro 355 a 315 mm, fabricada en chapa de acero inoxidable AISI-304, con junta EPDM que permite dar a la instalación estanquidad clase D. Marca BRINNER modelo RCLLX.

**RCLLX400250** Ud REDUCCIÓN CIRC. CHAPA INOX. AISI-304 D=400/250mm C/JUNTA DE GOMA (material; 22/12/2023)
Precio: 84.99
Reducción circular de diámetro 400 a 250 mm, fabricada en chapa de acero inoxidable AISI-304, con junta EPDM que permite dar a la instalación estanquidad clase D. Marca BRINNER modelo RCLLX.

**RCLLX400300** Ud REDUCCIÓN CIRC. CHAPA INOX. AISI-304 D=400/300mm C/JUNTA DE GOMA (material; 22/12/2023)
Precio: 81.12
Reducción circular de diámetro 400 a 300 mm, fabricada en chapa de acero inoxidable AISI-304, con junta EPDM que permite dar a la instalación estanquidad clase D. Marca BRINNER modelo RCLLX.

**RCLLX400315** Ud REDUCCIÓN CIRC. CHAPA INOX. AISI-304 D=400/315mm C/JUNTA DE GOMA (material; 11/03/2025)
Precio: 82.41
Reducción circular de diámetro 400 a 315 mm, fabricada en chapa de acero inoxidable AISI-304, con junta EPDM que permite dar a la instalación estanquidad clase D. Marca BRINNER modelo RCLLX.

**RCLLX400355** Ud REDUCCIÓN CIRC. CHAPA INOX. AISI-304 D=400/355mm C/JUNTA DE GOMA (material; 11/03/2025)
Precio: 80.18
Reducción circular de diámetro 400 a 355 mm, fabricada en chapa de acero inoxidable AISI-304, con junta EPDM que permite dar a la instalación estanquidad clase D. Marca BRINNER modelo RCLLX.

**RCLLX450300** Ud REDUCCIÓN CIRC. CHAPA INOX. AISI-304 D=450/300mm C/JUNTA DE GOMA (material; 17/03/2026)
Precio: 102.83
Reducción circular de diámetro 450 a 300 mm, fabricada en chapa de acero inoxidable AISI-304, con junta EPDM que permite dar a la instalación estanquidad clase D. Marca BRINNER modelo RCLLX.

**RCLLX450315** Ud REDUCCIÓN CIRC. CHAPA INOX. AISI-304 D=450/315mm C/JUNTA DE GOMA (material; 17/03/2026)
Precio: 102.2
Reducción circular de diámetro 450 a 315 mm, fabricada en chapa de acero inoxidable AISI-304, con junta EPDM que permite dar a la instalación estanquidad clase D. Marca BRINNER modelo RCLLX.

**RCLLX450355** Ud REDUCCIÓN CIRC. CHAPA INOX. AISI-304 D=450/355mm C/JUNTA DE GOMA (material; 17/03/2026)
Precio: 100.47
Reducción circular de diámetro 450 a 355 mm, fabricada en chapa de acero inoxidable AISI-304, con junta EPDM que permite dar a la instalación estanquidad clase D. Marca BRINNER modelo RCLLX.

**RCLLX450400** Ud REDUCCIÓN CIRC. CHAPA INOX. AISI-304 D=450/400mm C/JUNTA DE GOMA (material; 17/03/2026)
Precio: 99.58
Reducción circular de diámetro 450 a 400 mm, fabricada en chapa de acero inoxidable AISI-304, con junta EPDM que permite dar a la instalación estanquidad clase D. Marca BRINNER modelo RCLLX.

**RCLLX500355** Ud REDUCCIÓN CIRC. CHAPA INOX. AISI-304 D=500/355mm C/JUNTA DE GOMA (material; 17/03/2026)
Precio: 116.75
Reducción circular de diámetro 500 a 355 mm, fabricada en chapa de acero inoxidable AISI-304, con junta EPDM que permite dar a la instalación estanquidad clase D. Marca BRINNER modelo RCLLX.

**RCLLX500400** Ud REDUCCIÓN CIRC. CHAPA INOX. AISI-304 D=500/400mm C/JUNTA DE GOMA (material; 17/03/2026)
Precio: 116.59
Reducción circular de diámetro 500 a 400 mm, fabricada en chapa de acero inoxidable AISI-304, con junta EPDM que permite dar a la instalación estanquidad clase D. Marca BRINNER modelo RCLLX.

**RCLLX500450** Ud REDUCCIÓN CIRC. CHAPA INOX. AISI-304 D=500/450mm C/JUNTA DE GOMA (material; 17/03/2026)
Precio: 113.27
Reducción circular de diámetro 500 a 450 mm, fabricada en chapa de acero inoxidable AISI-304, con junta EPDM que permite dar a la instalación estanquidad clase D. Marca BRINNER modelo RCLLX.

**RCLLX560400** Ud REDUCCIÓN CIRC. CHAPA INOX. AISI-304 D=560/400mm C/JUNTA DE GOMA (material; 17/03/2026)
Precio: 149.91
Reducción circular de diámetro 560 a 400 mm, fabricada en chapa de acero inoxidable AISI-304, con junta EPDM que permite dar a la instalación estanquidad clase D. Marca BRINNER modelo RCLLX.

**RCLLX560450** Ud REDUCCIÓN CIRC. CHAPA INOX. AISI-304 D=560/450mm C/JUNTA DE GOMA (material; 17/03/2026)
Precio: 147.4
Reducción circular de diámetro 560 a 450 mm, fabricada en chapa de acero inoxidable AISI-304, con junta EPDM que permite dar a la instalación estanquidad clase D. Marca BRINNER modelo RCLLX.

**RCLLX560500** Ud REDUCCIÓN CIRC. CHAPA INOX. AISI-304 D=560/500mm C/JUNTA DE GOMA (material; 17/03/2026)
Precio: 143.21
Reducción circular de diámetro 560 a 500 mm, fabricada en chapa de acero inoxidable AISI-304, con junta EPDM que permite dar a la instalación estanquidad clase D. Marca BRINNER modelo RCLLX.

**RCLLX630450** Ud REDUCCIÓN CIRC. CHAPA INOX. AISI-304 D=630/450mm C/JUNTA DE GOMA (material; 17/03/2026)
Precio: 175.65
Reducción circular de diámetro 630 a 450 mm, fabricada en chapa de acero inoxidable AISI-304, con junta EPDM que permite dar a la instalación estanquidad clase D. Marca BRINNER modelo RCLLX.

**RCLLX630500** Ud REDUCCIÓN CIRC. CHAPA INOX. AISI-304 D=630/500mm C/JUNTA DE GOMA (material; 17/03/2026)
Precio: 172.26
Reducción circular de diámetro 630 a 500 mm, fabricada en chapa de acero inoxidable AISI-304, con junta EPDM que permite dar a la instalación estanquidad clase D. Marca BRINNER modelo RCLLX.

**RCLLX630560** Ud REDUCCIÓN CIRC. CHAPA INOX. AISI-304 D=630/560mm C/JUNTA DE GOMA (material; 17/03/2026)
Precio: 171.51
Reducción circular de diámetro 630 a 560 mm, fabricada en chapa de acero inoxidable AISI-304, con junta EPDM que permite dar a la instalación estanquidad clase D. Marca BRINNER modelo RCLLX.

**RCLLX710500** Ud REDUCCIÓN CIRC. CHAPA INOX. AISI-304 D=710/500mm C/JUNTA DE GOMA (material; 17/03/2026)
Precio: 211.44
Reducción circular de diámetro 710 a 500 mm, fabricada en chapa de acero inoxidable AISI-304, con junta EPDM que permite dar a la instalación estanquidad clase D. Marca BRINNER modelo RCLLX.

**RCLLX710560** Ud REDUCCIÓN CIRC. CHAPA INOX. AISI-304 D=710/560mm C/JUNTA DE GOMA (material; 17/03/2026)
Precio: 211.33
Reducción circular de diámetro 710 a 560 mm, fabricada en chapa de acero inoxidable AISI-304, con junta EPDM que permite dar a la instalación estanquidad clase D. Marca BRINNER modelo RCLLX.

**RCLLX710630** Ud REDUCCIÓN CIRC. CHAPA INOX. AISI-304 D=710/630mm C/JUNTA DE GOMA (material; 17/03/2026)
Precio: 204.6
Reducción circular de diámetro 710 a 630 mm, fabricada en chapa de acero inoxidable AISI-304, con junta EPDM que permite dar a la instalación estanquidad clase D. Marca BRINNER modelo RCLLX.

**RCLLX800560** Ud REDUCCIÓN CIRC. CHAPA INOX. AISI-304 D=800/560mm C/JUNTA DE GOMA (material; 17/03/2026)
Precio: 254.13
Reducción circular de diámetro 800 a 560 mm, fabricada en chapa de acero inoxidable AISI-304, con junta EPDM que permite dar a la instalación estanquidad clase D. Marca BRINNER modelo RCLLX.

**RCLLX800630** Ud REDUCCIÓN CIRC. CHAPA INOX. AISI-304 D=800/630mm C/JUNTA DE GOMA (material; 17/03/2026)
Precio: 248.91
Reducción circular de diámetro 800 a 630 mm, fabricada en chapa de acero inoxidable AISI-304, con junta EPDM que permite dar a la instalación estanquidad clase D. Marca BRINNER modelo RCLLX.

**RCLLX800710** Ud REDUCCIÓN CIRC. CHAPA INOX. AISI-304 D=800/710mm C/JUNTA DE GOMA (material; 17/03/2026)
Precio: 243.95
Reducción circular de diámetro 800 a 710 mm, fabricada en chapa de acero inoxidable AISI-304, con junta EPDM que permite dar a la instalación estanquidad clase D. Marca BRINNER modelo RCLLX.

##### ILX INJERTO PLANO CHAPA INOX. AISI-304 (17/03/2026)

**ILX160** Ud INJERTO PLANO CHAPA INOX. AISI-304 D=160mm (material; 17/03/2026)
Precio: 8.45
Injerto plano fabricado en chapa de acero inoxidable AISI-304 de 160 mm de diámetro para entronque de tubo circular a conductos de superficie plana. Marca BRINNER modelo ILX.

**ILX200** Ud INJERTO PLANO CHAPA INOX. AISI-304 D=200mm (material; 17/03/2026)
Precio: 9.87
Injerto plano fabricado en chapa de acero inoxidable AISI-304 de 200 mm de diámetro para entronque de tubo circular a conductos de superficie plana. Marca BRINNER modelo ILX.

**ILX250** Ud INJERTO PLANO CHAPA INOX. AISI-304 D=250mm (material; 17/03/2026)
Precio: 11.44
Injerto plano fabricado en chapa de acero inoxidable AISI-304 de 250 mm de diámetro para entronque de tubo circular a conductos de superficie plana. Marca BRINNER modelo ILX.

**ILX300** Ud INJERTO PLANO CHAPA INOX. AISI-304 D=300mm (material; 17/03/2026)
Precio: 13.03
Injerto plano fabricado en chapa de acero inoxidable AISI-304 de 300 mm de diámetro para entronque de tubo circular a conductos de superficie plana. Marca BRINNER modelo ILX.

**ILX315** Ud INJERTO PLANO CHAPA INOX. AISI-304 D=315mm (material; 17/03/2026)
Precio: 13.96
Injerto plano fabricado en chapa de acero inoxidable AISI-304 de 315 mm de diámetro para entronque de tubo circular a conductos de superficie plana. Marca BRINNER modelo ILX.

**ILX355** Ud INJERTO PLANO CHAPA INOX. AISI-304 D=355mm (material; 17/03/2026)
Precio: 15.35
Injerto plano fabricado en chapa de acero inoxidable AISI-304 de 355 mm de diámetro para entronque de tubo circular a conductos de superficie plana. Marca BRINNER modelo ILX.

**ILX400** Ud INJERTO PLANO CHAPA INOX. AISI-304 D=400mm (material; 17/03/2026)
Precio: 18.28
Injerto plano fabricado en chapa de acero inoxidable AISI-304 de 400 mm de diámetro para entronque de tubo circular a conductos de superficie plana. Marca BRINNER modelo ILX.

**ILX450** Ud INJERTO PLANO CHAPA INOX. AISI-304 D=450mm (material; 17/03/2026)
Precio: 21.96
Injerto plano fabricado en chapa de acero inoxidable AISI-304 de 450 mm de diámetro para entronque de tubo circular a conductos de superficie plana. Marca BRINNER modelo ILX.

**ILX500** Ud INJERTO PLANO CHAPA INOX. AISI-304 D=500mm (material; 17/03/2026)
Precio: 23.94
Injerto plano fabricado en chapa de acero inoxidable AISI-304 de 500 mm de diámetro para entronque de tubo circular a conductos de superficie plana. Marca BRINNER modelo ILX.

**ILX560** Ud INJERTO PLANO CHAPA INOX. AISI-304 D=560mm (material; 17/03/2026)
Precio: 26.19
Injerto plano fabricado en chapa de acero inoxidable AISI-304 de 560 mm de diámetro para entronque de tubo circular a conductos de superficie plana. Marca BRINNER modelo ILX.

**ILX630** Ud INJERTO PLANO CHAPA INOX. AISI-304 D=630mm (material; 17/03/2026)
Precio: 28.7
Injerto plano fabricado en chapa de acero inoxidable AISI-304 de 630 mm de diámetro para entronque de tubo circular a conductos de superficie plana. Marca BRINNER modelo ILX.

**ILX710** Ud INJERTO PLANO CHAPA INOX. AISI-304 D=710mm (material; 17/03/2026)
Precio: 34.62
Injerto plano fabricado en chapa de acero inoxidable AISI-304 de 710 mm de diámetro para entronque de tubo circular a conductos de superficie plana. Marca BRINNER modelo ILX.

**ILX800** Ud INJERTO PLANO CHAPA INOX. AISI-304 D=800mm (material; 17/03/2026)
Precio: 37.58
Injerto plano fabricado en chapa de acero inoxidable AISI-304 de 800 mm de diámetro para entronque de tubo circular a conductos de superficie plana. Marca BRINNER modelo ILX.

##### ILLX INJERTO PLANO CHAPA INOX. AISI-304 CON JUNTA DE GOMA (17/03/2026)

**ILLX250** Ud INJERTO PLANO CHAPA INOX. AISI-304 D=250mm CON JUNTA DE GOMA (material; 17/03/2026)
Precio: 15.4
Injerto plano fabricado en chapa de acero inoxidable 250 mm de diámetro para entronque de tubo circular a conductos de superficie plana, con junta EPDM que permite dar a la instalación estanquidad clase D. Marca BRINNER modelo ILLX.

**ILLX300** Ud INJERTO PLANO CHAPA INOX. AISI-304 D=300mm CON JUNTA DE GOMA (material; 17/03/2026)
Precio: 18.32
Injerto plano fabricado en chapa de acero inoxidable 300 mm de diámetro para entronque de tubo circular a conductos de superficie plana, con junta EPDM que permite dar a la instalación estanquidad clase D. Marca BRINNER modelo ILLX.

**ILLX315** Ud INJERTO PLANO CHAPA INOX. AISI-304 D=315mm CON JUNTA DE GOMA (material; 17/03/2026)
Precio: 19.29
Injerto plano fabricado en chapa de acero inoxidable 315 mm de diámetro para entronque de tubo circular a conductos de superficie plana, con junta EPDM que permite dar a la instalación estanquidad clase D. Marca BRINNER modelo ILLX.

**ILLX355** Ud INJERTO PLANO CHAPA INOX. AISI-304 D=355mm CON JUNTA DE GOMA (material; 17/03/2026)
Precio: 21.08
Injerto plano fabricado en chapa de acero inoxidable 355 mm de diámetro para entronque de tubo circular a conductos de superficie plana, con junta EPDM que permite dar a la instalación estanquidad clase D. Marca BRINNER modelo ILLX.

**ILLX400** Ud INJERTO PLANO CHAPA INOX. AISI-304 D=400mm CON JUNTA DE GOMA (material; 17/03/2026)
Precio: 24.6
Injerto plano fabricado en chapa de acero inoxidable 400 mm de diámetro para entronque de tubo circular a conductos de superficie plana, con junta EPDM que permite dar a la instalación estanquidad clase D. Marca BRINNER modelo ILLX.

**ILLX450** Ud INJERTO PLANO CHAPA INOX. AISI-304 D=450mm CON JUNTA DE GOMA (material; 17/03/2026)
Precio: 29.1
Injerto plano fabricado en chapa de acero inoxidable 450 mm de diámetro para entronque de tubo circular a conductos de superficie plana, con junta EPDM que permite dar a la instalación estanquidad clase D. Marca BRINNER modelo ILLX.

**ILLX500** Ud INJERTO PLANO CHAPA INOX. AISI-304 D=500mm CON JUNTA DE GOMA (material; 17/03/2026)
Precio: 31.36
Injerto plano de chapa galvanizada de Injerto plano fabricado en chapa de acero inoxidable con junta EPDM que permite dar a la instalación estanquidad clase D. Marca BRINNER modelo ILLX.

**ILLX560** Ud INJERTO PLANO CHAPA INOX. AISI-304 D=560mm CON JUNTA DE GOMA (material; 17/03/2026)
Precio: 38.64
Injerto plano fabricado en chapa de acero inoxidable 560 mm de diámetro para entronque de tubo circular a conductos de superficie plana, con junta EPDM que permite dar a la instalación estanquidad clase D. Marca BRINNER modelo ILLX.

**ILLX630** Ud INJERTO PLANO CHAPA INOX. AISI-304 D=630mm CON JUNTA DE GOMA (material; 17/03/2026)
Precio: 42.27
Injerto plano fabricado en chapa de acero inoxidable 630 mm de diámetro para entronque de tubo circular a conductos de superficie plana, con junta EPDM que permite dar a la instalación estanquidad clase D. Marca BRINNER modelo ILLX.

**ILLX710** Ud INJERTO PLANO CHAPA INOX. AISI-304 D=710mm CON JUNTA DE GOMA (material; 17/03/2026)
Precio: 49.56
Injerto plano fabricado en chapa de acero inoxidable 710 mm de diámetro para entronque de tubo circular a conductos de superficie plana, con junta EPDM que permite dar a la instalación estanquidad clase D. Marca BRINNER modelo ILLX.

**ILLX800** Ud INJERTO PLANO CHAPA INOX. AISI-304 D=800mm CON JUNTA DE GOMA (material; 17/03/2026)
Precio: 53.98
Injerto plano fabricado en chapa de acero inoxidable 800 mm de diámetro para entronque de tubo circular a conductos de superficie plana, con junta EPDM que permite dar a la instalación estanquidad clase D. Marca BRINNER modelo ILLX.

##### UVLNX ABRAZADERA PARTIDA INOX. AISI-304 (17/03/2026)

**UVLNX160** Ud ABRAZADERA PARTIDA D=160mm INOX. AISI-304 (material; 17/03/2026)
Precio: 10.74
Abrazadera partida de 160 mm de diámetro de acero inoxidable AISI-304 para soportación de tubos circulares inoxidables, formada por dos mitades unidas con tornillos. Marca BRINNER modelo UVLNX.

**UVLNX200** Ud ABRAZADERA PARTIDA D=200mm INOX. AISI-304 (material; 17/03/2026)
Precio: 11.35
Abrazadera partida de 200 mm de diámetro de acero inoxidable AISI-304 para soportación de tubos circulares inoxidables, formada por dos mitades unidas con tornillos. Marca BRINNER modelo UVLNX.

**UVLNX250** Ud ABRAZADERA PARTIDA D=250mm INOX. AISI-304 (material; 17/03/2026)
Precio: 13.53
Abrazadera partida de 250 mm de diámetro de acero inoxidable AISI-304 para soportación de tubos circulares inoxidables, formada por dos mitades unidas con tornillos. Marca BRINNER modelo UVLNX.

**UVLNX300** Ud ABRAZADERA PARTIDA D=300mm INOX. AISI-304 (material; 17/03/2026)
Precio: 14.46
Abrazadera partida de 300 mm de diámetro de acero inoxidable AISI-304 para soportación de tubos circulares inoxidables, formada por dos mitades unidas con tornillos. Marca BRINNER modelo UVLNX.

**UVLNX315** Ud ABRAZADERA PARTIDA D=315mm INOX. AISI-304 (material; 17/03/2026)
Precio: 14.69
Abrazadera partida de 315 mm de diámetro de acero inoxidable AISI-304 para soportación de tubos circulares inoxidables, formada por dos mitades unidas con tornillos. Marca BRINNER modelo UVLNX.

**UVLNX355** Ud ABRAZADERA PARTIDA D=355mm INOX. AISI-304 (material; 17/03/2026)
Precio: 15.25
Abrazadera partida de 355 mm de diámetro de acero inoxidable AISI-304 para soportación de tubos circulares inoxidables, formada por dos mitades unidas con tornillos. Marca BRINNER modelo UVLNX.

**UVLNX400** Ud ABRAZADERA PARTIDA D=400mm INOX. AISI-304 (material; 17/03/2026)
Precio: 18.01
Abrazadera partida de 400 mm de diámetro de acero inoxidable AISI-304 para soportación de tubos circulares inoxidables, formada por dos mitades unidas con tornillos. Marca BRINNER modelo UVLNX.

**UVLNX450** Ud ABRAZADERA PARTIDA D=450mm INOX. AISI-304 (material; 17/03/2026)
Precio: 19.15
Abrazadera partida de 450 mm de diámetro de acero inoxidable AISI-304 para soportación de tubos circulares inoxidables, formada por dos mitades unidas con tornillos. Marca BRINNER modelo UVLNX.

**UVLNX500** Ud ABRAZADERA PARTIDA D=500mm INOX. AISI-304 (material; 17/03/2026)
Precio: 20.55
Abrazadera partida de 500 mm de diámetro de acero inoxidable AISI-304 para soportación de tubos circulares inoxidables, formada por dos mitades unidas con tornillos. Marca BRINNER modelo UVLNX.

**UVLNX560** Ud ABRAZADERA PARTIDA D=560mm INOX. AISI-304 (material; 17/03/2026)
Precio: 22.71
Abrazadera partida de 560 mm de diámetro de acero inoxidable AISI-304 para soportación de tubos circulares inoxidables, formada por dos mitades unidas con tornillos. Marca BRINNER modelo UVLNX.

**UVLNX630** Ud ABRAZADERA PARTIDA D=630mm INOX. AISI-304 (material; 17/03/2026)
Precio: 26.05
Abrazadera partida de 630 mm de diámetro de acero inoxidable AISI-304 para soportación de tubos circulares inoxidables, formada por dos mitades unidas con tornillos. Marca BRINNER modelo UVLNX.

**UVLNX710** Ud ABRAZADERA PARTIDA D=710mm INOX. AISI-304 (material; 17/03/2026)
Precio: 34.59
Abrazadera partida de 710 mm de diámetro de acero inoxidable AISI-304 para soportación de tubos circulares inoxidables, formada por dos mitades unidas con tornillos. Marca BRINNER modelo UVLNX.

**UVLNX800** Ud ABRAZADERA PARTIDA D=800mm INOX. AISI-304 (material; 17/03/2026)
Precio: 38.61
Abrazadera partida de 800 mm de diámetro de acero inoxidable AISI-304 para soportación de tubos circulares inoxidables, formada por dos mitades unidas con tornillos. Marca BRINNER modelo UVLNX.

##### UVAX ABRAZADERA ALICATAR INOX. AISI-304 (17/03/2026)

**UVAX160** Ud ABRAZADERA DE SOPORTACIÓN ALICATAR D=160mm INOX. AISI-304 (material; 17/03/2026)
Precio: 21.42
Abrazadera de 160 mm de diámetro de acero inoxidable AISI-304, con pletina soldada para soportación de tubos circulares inoxidables a paramentos verticales, formada por dos mitades unidas con tornillos. Marca BRINNER modelo UVAX.

**UVAX200** Ud ABRAZADERA DE SOPORTACIÓN ALICATAR D=200mm INOX. AISI-304 (material; 17/03/2026)
Precio: 22.99
Abrazadera de 200 mm de diámetro de acero inoxidable AISI-304, con pletina soldada para soportación de tubos circulares inoxidables a paramentos verticales, formada por dos mitades unidas con tornillos. Marca BRINNER modelo UVAX.

**UVAX250** Ud ABRAZADERA DE SOPORTACIÓN ALICATAR D=250mm INOX. AISI-304 (material; 17/03/2026)
Precio: 24.8
Abrazadera de 250 mm de diámetro de acero inoxidable AISI-304, con pletina soldada para soportación de tubos circulares inoxidables a paramentos verticales, formada por dos mitades unidas con tornillos. Marca BRINNER modelo UVAX.

**UVAX300** Ud ABRAZADERA DE SOPORTACIÓN ALICATAR D=300mm INOX. AISI-304 (material; 17/03/2026)
Precio: 26
Abrazadera de 300 mm de diámetro de acero inoxidable AISI-304, con pletina soldada para soportación de tubos circulares inoxidables a paramentos verticales, formada por dos mitades unidas con tornillos. Marca BRINNER modelo UVAX.

**UVAX315** Ud ABRAZADERA DE SOPORTACIÓN ALICATAR D=315mm INOX. AISI-304 (material; 17/03/2026)
Precio: 26.26
Abrazadera de 315 mm de diámetro de acero inoxidable AISI-304, con pletina soldada para soportación de tubos circulares inoxidables a paramentos verticales, formada por dos mitades unidas con tornillos. Marca BRINNER modelo UVAX.

**UVAX355** Ud ABRAZADERA DE SOPORTACIÓN ALICATAR D=355mm INOX. AISI-304 (material; 17/03/2026)
Precio: 26.85
Abrazadera de 355 mm de diámetro de acero inoxidable AISI-304, con pletina soldada para soportación de tubos circulares inoxidables a paramentos verticales, formada por dos mitades unidas con tornillos. Marca BRINNER modelo UVAX.

**UVAX400** Ud ABRAZADERA DE SOPORTACIÓN ALICATAR D=400mm INOX. AISI-304 (material; 17/03/2026)
Precio: 30.78
Abrazadera de 400 mm de diámetro de acero inoxidable AISI-304, con pletina soldada para soportación de tubos circulares inoxidables a paramentos verticales, formada por dos mitades unidas con tornillos. Marca BRINNER modelo UVAX.

**UVAX450** Ud ABRAZADERA DE SOPORTACIÓN ALICATAR D=450mm INOX. AISI-304 (material; 17/03/2026)
Precio: 32.2
Abrazadera de 450 mm de diámetro de acero inoxidable AISI-304, con pletina soldada para soportación de tubos circulares inoxidables a paramentos verticales, formada por dos mitades unidas con tornillos. Marca BRINNER modelo UVAX.

**UVAX500** Ud ABRAZADERA DE SOPORTACIÓN ALICATAR D=500mm INOX. AISI-304 (material; 17/03/2026)
Precio: 34.13
Abrazadera de 500 mm de diámetro de acero inoxidable AISI-304, con pletina soldada para soportación de tubos circulares inoxidables a paramentos verticales, formada por dos mitades unidas con tornillos. Marca BRINNER modelo UVAX.

**UVAX560** Ud ABRAZADERA DE SOPORTACIÓN ALICATAR D=560mm INOX. AISI-304 (material; 17/03/2026)
Precio: 37.39
Abrazadera de 560 mm de diámetro de acero inoxidable AISI-304, con pletina soldada para soportación de tubos circulares inoxidables a paramentos verticales, formada por dos mitades unidas con tornillos. Marca BRINNER modelo UVAX.

**UVAX630** Ud ABRAZADERA DE SOPORTACIÓN ALICATAR D=630mm INOX. AISI-304 (material; 17/03/2026)
Precio: 42.85
Abrazadera de 630 mm de diámetro de acero inoxidable AISI-304, con pletina soldada para soportación de tubos circulares inoxidables a paramentos verticales, formada por dos mitades unidas con tornillos. Marca BRINNER modelo UVAX.

**UVAX710** Ud ABRAZADERA DE SOPORTACIÓN ALICATAR D=710mm INOX. AISI-304 (material; 17/03/2026)
Precio: 54.55
Abrazadera de 710 mm de diámetro de acero inoxidable AISI-304, con pletina soldada para soportación de tubos circulares inoxidables a paramentos verticales, formada por dos mitades unidas con tornillos. Marca BRINNER modelo UVAX.

**UVAX800** Ud ABRAZADERA DE SOPORTACIÓN ALICATAR D=800mm INOX. AISI-304 (material; 17/03/2026)
Precio: 60.37
Abrazadera de 800 mm de diámetro de acero inoxidable AISI-304, con pletina soldada para soportación de tubos circulares inoxidables a paramentos verticales, formada por dos mitades unidas con tornillos. Marca BRINNER modelo UVAX.

### RECTANGULAR BRINNER - CONDUCTO DE CHAPA RECTANGULAR (22/12/2023)

#### RECT-GALVA CONDUCTO RECTANGULAR CHAPA GALVANIZADA (17/03/2026)

**RECT06M20** m2 CONDUCTO RECTANGULAR CHAPA GALV. ESP. 0,6 MM METU20 (material; 17/03/2026)
Precio: 47.26
Conducto rectangular fabricado en chapa de acero galvanizado de 0,6 mm de espesor para una dimensión máxima de lado mayor hasta 1300 mm, con uniones mediante perfiles integrales tipo Metu 20 mm y uniones transversales mediante cierres tipo pittsburgh, según norma UNE-EN 1507:2006. Marca BRINNER modelo RECT06M20.

**RECT08M20** m2 CONDUCTO RECTANGULAR CHAPA GALV. ESP. 0,8 MM METU20 (material; 17/03/2026)
Precio: 52.58
Conducto rectangular fabricado en chapa de acero galvanizado de 0,8 mm de espesor para una dimensión máxima de lado mayor hasta 1800 mm, con uniones mediante perfiles integrales tipo Metu 20 mm y uniones transversales mediante cierres tipo pittsburgh, según norma UNE-EN 1507:2006. Marca BRINNER modelo RECT08M20.

**RECT10M30** m2 CONDUCTO RECTANGULAR CHAPA GALV. ESP. 1,0 MM METU30 (material; 17/03/2026)
Precio: 64.26
Conducto rectangular fabricado en chapa de acero galvanizado de 1,0 mm de espesor, con uniones mediante perfiles integrales tipo Metu 30 mm y uniones transversales mediante cierres tipo pittsburgh, según norma UNE-EN 1507:2006. Marca BRINNER modelo RECT10M30.

**RECT06M20C** m2 CONDUCTO RECT. CHAPA GALV. 0,6 MM METU20 ESTANQUIDAD CLASE C (material; 17/03/2026)
Precio: 52.41
Conducto rectangular fabricado en chapa de acero galvanizado de 0,6 mm de espesor para una dimensión máxima de lado mayor hasta 1300 mm, sellados interiormente para obtener estanquidad Clase C, con uniones mediante perfiles integrales tipo Metu 20 mm y uniones transversales mediante cierres tipo pittsburgh, según norma UNE-EN 1507:2006. Marca BRINNER modelo RECT06M20C.

**RECT08M20C** m2 CONDUCTO RECT. CHAPA GALV. 0,8 MM METU20 ESTANQUIDAD CLASE C (material; 17/03/2026)
Precio: 57.73
Conducto rectangular fabricado en chapa de acero galvanizado de 0,8 mm de espesor para una dimensión máxima de lado mayor hasta 1800 mm, sellados interiormente para obtener estanquidad Clase C, con uniones mediante perfiles integrales tipo Metu 20 mm y uniones transversales mediante cierres tipo pittsburgh, según norma UNE-EN 1507:2006. Marca BRINNER modelo RECT08M20C.

**RECT10M30C** m2 CONDUCTO RECT. CHAPA GALV. 1,0 MM METU30 ESTANQUIDAD CLASE B (material; 17/03/2026)
Precio: 69.41
Conducto rectangular fabricado en chapa de acero galvanizado de 1,0 mm de espesor, sellados interiormente para obtener estanquidad Clase B, con uniones mediante perfiles integrales tipo Metu 30 mm y uniones transversales mediante cierres tipo pittsburgh, según norma UNE-EN 1507:2006. Marca BRINNER modelo RECT10M30B.

#### RECT-CE CONDUCTO RECTANGULAR GALVANIZADO MARCADO CE (17/03/2026)

**RECT06CE** m2 CONDUCTO RECTANGULAR CHAPA GALV. ESP. 0,6 MM MARCADO CE (material; 17/03/2026)
Precio: 49.09
Conducto rectangular con MARCADO CE fabricado en chapa de acero galvanizado de 0,6 mm de espesor, para una presión máxima de trabajo dentro del rango -500 Pa a +500 Pa y una sección máxima de 1249 mm de ancho por 1004 mm de alto, ensayados según norma EN 12101-7:2001 obteniendo una clasificación de resistencia al fuego E600 120 (ho) 500 single, con uniones transversales mediante cierres tipo Pittsburgh y acabado de los extremos mediante perfiles integrales tipo Metu 20 mm, sellado en las esquinas con masilla resistente a altas temperaturas. Para la obtención del marcado CE será necesaria la colocación de burlete de fibra cerámica por todo el perímetro del conducto y seguir las especificaciones relativas al montaje facilitadas por BRINNER. Marca BRINNER modelo RECT06CE.

**RECT08CE** m2 CONDUCTO RECTANGULAR CHAPA GALV. ESP. 0,8 MM MARCADO CE (material; 17/03/2026)
Precio: 54.42
Conducto rectangular con MARCADO CE fabricado en chapa de acero galvanizado de 0,8 mm de espesor, para una presión máxima de trabajo dentro del rango -500 Pa a +500 Pa y una sección máxima de 1249 mm de ancho por 1004 mm de alto, ensayados según norma EN 12101-7:2001 obteniendo una clasificación de resistencia al fuego E600 120 (ho) 500 single, con uniones transversales mediante cierres tipo Pittsburgh y acabado de los extremos mediante perfiles integrales tipo Metu 20 mm, sellado en las esquinas con masilla resistente a altas temperaturas. Para la obtención del marcado CE será necesaria la colocación de burlete de fibra cerámica por todo el perímetro del conducto y seguir las especificaciones relativas al montaje facilitadas por BRINNER. Marca BRINNER modelo RECT08CE.

**RECTCE10M30** m2 CONDUCTO RECTANGULAR CHAPA GALV. ESP. 1,0 MM MARCADO CE (material; 17/03/2026)
Precio: 66.09
Conducto rectangular con MARCADO CE fabricado en chapa de acero galvanizado de 1,0 mm de espesor, para una sección máxima de 2000 mm de ancho por 600 mm de alto, ensayados según norma EN 12101-7:2001 obteniendo una clasificación de resistencia al fuego E600 120 (ho) 500 single, con uniones transversales mediante cierres tipo Pittsburgh y acabado de los extremos mediante perfiles integrales tipo Metu 30 mm, sellado en las esquinas con masilla resistente a altas temperaturas. Para la obtención del marcado CE será necesaria la colocación de burlete de fibra cerámica por todo el perímetro del conducto y seguir las especificaciones relativas al montaje facilitadas por BRINNER. Marca BRINNER modelo RECT10CE.

#### RECT-INOX CONDUCTO RECTANGULAR INOXIDABLE AISI 304 (17/03/2026)

**RECT06INOX** m2 CONDUCTO RECT. INOXIDABLE AISI 304 ESP. 0,6 METU20 (material; 17/03/2026)
Precio: 145.06
Conducto rectangular fabricado en chapa de acero inoxidable AISI 304 de 0,6 mm de espesor, con uniones mediante perfiles tipo Metu 20 mm y uniones transversales mediante cierres tipo pittsburgh. Marca BRINNER modelo RECT06INOX-M20.

**RECT06INOXVD** m2 CONDUCTO RECT. INOXIDABLE AISI 304 ESP 0,6 BAQUETILLA DESLIZANTE (material; 17/03/2026)
Precio: 145.06
Conducto rectangular fabricado en chapa de acero inoxidable AISI 304 de 0,6 mm de espeso, con uniones mediante baquetillas deslizantes y uniones transversales mediante cierres tipo pittsburgh. Marca BRINNER modelo RECT06INOX-VD.

#### RECT-ALUM CONDUCTO RECTANGULAR ALUMINIO (17/03/2026)

**RECT06ALUM** m2 CONDUCTO RECTANGULAR ALUMINIO ESP. 0,6 MM METU20 (material; 17/03/2026)
Precio: 83.87
Conducto rectangular fabricado en chapa de aluminio de 0,6 mm de espesor, con uniones mediante perfiles tipo Metu 20 mm y uniones transversales mediante cierres tipo pittsburgh. Marca BRINNER modelo RECT06ALUM-M20.

**RECT08ALUM** m2 CONDUCTO RECTANGULAR ALUMINIO ESP. 0,8 MM METU20 (material; 17/03/2026)
Precio: 92.13
Conducto rectangular fabricado en chapa de aluminio de 0,8 mm de espesor, con uniones mediante perfiles tipo Metu 20 mm y uniones transversales mediante cierres tipo pittsburgh. Marca BRINNER modelo RECT08ALUM-M20.

**RECT06ALVD** m2 CONDUCTO RECTANGULAR ALUMINIO ESP. 0,6 MM BAQUETILLA DESLIZANTE (material; 17/03/2026)
Precio: 83.87
Conducto rectangular fabricado en chapa de aluminio de 0,6 mm de espesor, con uniones mediante baquetillas deslizantes y uniones transversales mediante cierres tipo pittsburgh. Marca BRINNER modelo RECT06ALUM-VD.

**RECT08ALVD** m2 CONDUCTO RECTANGULAR ALUMINIO ESP. 0,8 MM BAQUETILLA DESLIZANTE (material; 17/03/2026)
Precio: 92.13
Conducto rectangular fabricado en chapa de aluminio de 0,8 mm de espesor, con uniones mediante baquetillas deslizantes y uniones transversales mediante cierres tipo pittsburgh. Marca BRINNER modelo RECT08ALUM-VD.

#### RECT-IN AR CONDUCTO RECTANGULAR GALVANIZADO AISLADO INTERIORMENTE (22/12/2023)

##### IN25 CONDUCTO RECT. CHAPA GALV. AISL. INTERIOR INTRAVER NETO 25 MM (17/03/2026)

**RECT06M20IN** m2 CONDUCTO RECT. CHAPA GALV. ESP. 0,6 MM METU20 INTRAVER NETO 25 (material; 17/03/2026)
Precio: 135.24
Conducto rectangular fabricado en chapa de acero galvanizado de 0,6 mm de espesor con aislamiento interior mediante manta de lana de vidrio de 25 mm de espesor con revestimiento neto, cumpliendo con espesor según RITE en Interiores, con uniones mediante perfiles integrales tipo Metu 20 mm y uniones transversales mediante cierres tipo pittsburgh, según norma UNE-EN 1507:2006. Marca BRINNER modelo RECT06M20IN.

**RECT08M20IN** m2 CONDUCTO RECT. CHAPA GALV. ESP. 0,8 MM METU20 INTRAVER NETO 25 (material; 17/03/2026)
Precio: 140.61
Conducto rectangular fabricado en chapa de acero galvanizado de 0,8 mm de espesor con aislamiento interior mediante manta de lana de vidrio de 25 mm de espesor con revestimiento neto, cumpliendo con espesor según RITE en Interiores, con uniones mediante perfiles integrales tipo Metu 20 mm y uniones transversales mediante cierres tipo pittsburgh, según norma UNE-EN 1507:2006. Marca BRINNER modelo RECT08M20IN.

**RECT10M30IN** m2 CONDUCTO RECT. CHAPA GALV. ESP. 1,0 MM METU30 INTRAVER NETO 25 (material; 17/03/2026)
Precio: 152.59
Conducto rectangular fabricado en chapa de acero galvanizado de 1,0 mm de espesor con aislamiento interior mediante manta de lana de vidrio de 25 mm de espesor con revestimiento neto, cumpliendo con espesor según RITE en Interiores, con uniones mediante perfiles integrales tipo Metu 30 mm y uniones transversales mediante cierres tipo pittsburgh, según norma UNE-EN 1507:2006. Marca BRINNER modelo RECT10M30IN.

##### IN40 CONDUCTO RECT. CHAPA GALV. AISL. INTERIOR INTRAVER NETO 40 MM (17/03/2026)

**RECT06M20IN40** m2 CONDUCTO RECT. CHAPA GALV. ESP. 0,6 MM METU20 INTRAVER NETO 40 (material; 17/03/2026)
Precio: 148.52
Conducto rectangular fabricado en chapa de acero galvanizado de 0,6 mm de espesor con aislamiento interior mediante manta de lana de vidrio de 40 mm de espesor con revestimiento neto, cumpliendo con espesor según RITE en Exteriores, con uniones mediante perfiles integrales tipo Metu 20 mm y uniones transversales mediante cierres tipo pittsburgh, según norma UNE-EN 1507:2006. Marca BRINNER modelo RECT06M20-IN40.

**RECT08M20IN40** m2 CONDUCTO RECT. CHAPA GALV. ESP. 0,8 MM METU20 INTRAVER NETO 40 (material; 17/03/2026)
Precio: 153.88
Conducto rectangular fabricado en chapa de acero galvanizado de 0,8 mm de espesor con aislamiento interior mediante manta de lana de vidrio de 40 mm de espesor con revestimiento neto, cumpliendo con espesor según RITE en Exteriores, con uniones mediante perfiles integrales tipo Metu 20 mm y uniones transversales mediante cierres tipo pittsburgh, según norma UNE-EN 1507:2006. Marca BRINNER modelo RECT08M20-IN40.

**RECT10M30IN40** m2 CONDUCTO RECT. CHAPA GALV. ESP. 1,0 MM METU30 INTRAVER NETO 40 (material; 17/03/2026)
Precio: 165.87
Conducto rectangular fabricado en chapa de acero galvanizado de 1,0 mm de espesor con aislamiento interior mediante manta de lana de vidrio de 40 mm de espesor con revestimiento neto, cumpliendo con espesor según RITE en Interiores, con uniones mediante perfiles integrales tipo Metu 30 mm y uniones transversales mediante cierres tipo pittsburgh, según norma UNE-EN 1507:2006. Marca BRINNER modelo RECT10M30IN-40.

##### AR10 CONDUCTO RECT. CHAPA GALV. AISL. INT. ESPUMA ELASTOMÉRICA 10 MM (22/12/2023)

**RECT06M20AR** m2 CONDUCTO RECTANGULAR CHAPA GALV. ESP. 0,6 MM METU20 ARMADUCT-10 (material; 22/12/2023)
Precio: 97.96
Conducto rectangular fabricado en chapa de acero galvanizado de 0,6 mm de espesor con aislamiento interior mediante planchas de espuma elastomérica de 10 mm de espesor, con uniones mediante perfiles integrales tipo Metu 20 mm y uniones transversales mediante cierres tipo pittsburgh, según norma UNE-EN 1507:2006. Marca BRINNER modelo RECT06M20AR.

**RECT08M20AR** m2 CONDUCTO RECTANGULAR CHAPA GALV. ESP. 0,8 MM METU20 ARMADUCT-10 (material; 22/12/2023)
Precio: 103.86
Conducto rectangular fabricado en chapa de acero galvanizado de 0,8 mm de espesor con aislamiento interior mediante planchas de espuma elastomérica de 10 mm de espesor, con uniones mediante perfiles integrales tipo Metu 20 mm y uniones transversales mediante cierres tipo pittsburgh, según norma UNE-EN 1507:2006. Marca BRINNER modelo RECT08M20AR.

**RECT10M30AR** m2 CONDUCTO RECTANGULAR CHAPA GALV. ESP. 1,0 MM METU30 ARMADUCT-10 (material; 11/03/2025)
Precio: 116.93
Conducto rectangular fabricado en chapa de acero galvanizado de 1,0 mm de espesor con aislamiento interior mediante planchas de espuma elastomérica de 10 mm de espesor, con uniones mediante perfiles integrales tipo Metu 30 mm y uniones transversales mediante cierres tipo pittsburgh, según norma UNE-EN 1507:2006. Marca BRINNER modelo RECT10M30AR.

##### AR20 CONDUCTO RECT. CHAPA GALV. AISL. INT. ESPUMA ELASTOMÉRICA 20 MM (22/12/2023)

**RECT06M20AR20** m2 CONDUCTO RECTANGULAR CHAPA GALV. ESP. 0,6 MM METU20 ARMADUCT-20 (material; 22/12/2023)
Precio: 115.15
Conducto rectangular fabricado en chapa de acero galvanizado de 0,6 mm de espesor con aislamiento interior mediante planchas de espuma elastomérica de 20 mm de espesor, con uniones mediante perfiles integrales tipo Metu 20 mm y uniones transversales mediante cierres tipo pittsburgh, según norma UNE-EN 1507:2006. Marca BRINNER modelo RECT06M20AR20.

**RECT08M20AR20** m2 CONDUCTO RECTANGULAR CHAPA GALV. ESP. 0,8 MM METU20 ARMADUCT-20 (material; 22/12/2023)
Precio: 121.06
Conducto rectangular fabricado en chapa de acero galvanizado de 0,8 mm de espesor con aislamiento interior mediante planchas de espuma elastomérica de 20 mm de espesor, con uniones mediante perfiles integrales tipo Metu 20 mm y uniones transversales mediante cierres tipo pittsburgh, según norma UNE-EN 1507:2006. Marca BRINNER modelo RECT08M20AR20.

**RECT10M30AR20** m2 CONDUCTO RECTANGULAR CHAPA GALV. ESP. 1,0 MM METU30 ARMADUCT-20 (material; 22/12/2023)
Precio: 132.81
Conducto rectangular fabricado en chapa de acero galvanizado de 1,0 mm de espesor con aislamiento interior mediante planchas de espuma elastomérica de 20 mm de espesor, con uniones mediante perfiles integrales tipo Metu 30 mm y uniones transversales mediante cierres tipo pittsburgh, según norma UNE-EN 1507:2006. Marca BRINNER modelo RECT10M30AR20.

##### AR30 CONDUCTO RECT. CHAPA GALV. AISL. INT. ESPUMA ELASTOMÉRICA 30 MM (22/12/2023)

**RECT06M20AR30** m2 CONDUCTO RECTANGULAR CHAPA GALV. ESP. 0,6 MM METU20 ARMADUCT-30 (material; 22/12/2023)
Precio: 128.37
Conducto rectangular fabricado en chapa de acero galvanizado de 0,6 mm de espesor con aislamiento interior mediante planchas de espuma elastomérica de 30 mm de espesor cumpliendo con espesor según RITE en Interiores, con uniones mediante perfiles integrales tipo Metu 20 mm y uniones transversales mediante cierres tipo pittsburgh, según norma UNE-EN 1507:2006. Marca BRINNER modelo RECT06M20AR30.

**RECT08M20AR30** m2 CONDUCTO RECTANGULAR CHAPA GALV. ESP. 0,8 MM METU20 ARMADUCT-30 (material; 22/12/2023)
Precio: 134.27
Conducto rectangular fabricado en chapa de acero galvanizado de 0,8 mm de espesor con aislamiento interior mediante planchas de espuma elastomérica de 30 mm de espesor cumpliendo con espesor según RITE en Interiores, con uniones mediante perfiles integrales tipo Metu 20 mm y uniones transversales mediante cierres tipo pittsburgh, según norma UNE-EN 1507:2006. Marca BRINNER modelo RECT08M20AR30.

**RECT10M30AR30** m2 CONDUCTO RECTANGULAR CHAPA GALV. ESP. 1,0 MM METU30 ARMADUCT-30 (material; 11/03/2025)
Precio: 146.29
Conducto rectangular fabricado en chapa de acero galvanizado de 1,0 mm de espesor con aislamiento interior mediante planchas de espuma elastomérica de 30 mm de espesor cumpliendo con espesor según RITE en Interiores, con uniones mediante perfiles integrales tipo Metu 30 mm y uniones transversales mediante cierres tipo pittsburgh, según norma UNE-EN 1507:2006. Marca BRINNER modelo RECT10M30AR30.

#### RECT-DOBLE CONDUCTO RECTANGULAR DOBLE PARED CON AISLAMIENTO 50 mm (22/12/2023)

**RECT-GG-06-06** m2 CONDUCTO RECT. DOBLE PARED GALVA/GALVA ESP. 0,6/0,6 MM METU20 (material; 17/03/2026)
Precio: 201.58
Conducto rectangular de doble pared fabricado en chapa de acero galvanizado de 0,6 mm de espesor en pared interior y 0,6 mm de espesor en pared exterior, con aislamiento intermedio formado por manta de lana de vidrio de 50 mm de espesor, no hidrófilo, revestido en una de sus caras con un papel kraft que actúa como barrera de vapor, cumpliendo con los espesores establecidos en el R.I.T.E. tanto en interiores como exteriores, con uniones mediante perfiles integrales tipo Metu 20 mm y uniones transversales mediante cierres tipo pittsburgh, según norma UNE-EN 1507:2006. Marca BRINNER modelo RECT-G/G-06/06M20.

**RECT-GG-08-06** m2 CONDUCTO RECT. DOBLE PARED GALVA/GALVA ESP. 0,8/0,6 MM METU20 (material; 17/03/2026)
Precio: 206.73
Conducto rectangular de doble pared fabricado en chapa de acero galvanizado de 0,8 mm de espesor en pared interior y 0,6 mm de espesor en pared exterior, con aislamiento intermedio formado por manta de lana de vidrio de 50 mm de espesor, no hidrófilo, revestido en una de sus caras con un papel kraft que actúa como barrera de vapor, cumpliendo con los espesores establecidos en el R.I.T.E. tanto en interiores como exteriores, con uniones mediante perfiles integrales tipo Metu 20 mm y uniones transversales mediante cierres tipo pittsburgh, según norma UNE-EN 1507:2006. Marca BRINNER modelo RECT-G/G-08/06M20.

**RECT-GG-08-08** m2 CONDUCTO RECT. DOBLE PARED GALVA/GALVA ESP. 0,8/0,8 MM METU20 (material; 17/03/2026)
Precio: 213.43
Conducto rectangular de doble pared fabricado en chapa de acero galvanizado de 0,8 mm de espesor en pared interior y 0,8 mm de espesor en pared exterior, con aislamiento intermedio formado por manta de lana de vidrio de 50 mm de espesor, no hidrófilo, revestido en una de sus caras con un papel kraft que actúa como barrera de vapor, cumpliendo con los espesores establecidos en el R.I.T.E. tanto en interiores como exteriores, con uniones mediante perfiles integrales tipo Metu 20 mm y uniones transversales mediante cierres tipo pittsburgh, según norma UNE-EN 1507:2006. Marca BRINNER modelo RECT-G/G-08/08M20.

**RECT-GA-06-06** m2 CONDUCTO RECT. DOBLE PARED GALVA/ALUMINIO ESP. 0,6/0,6 MM METU20 (material; 22/12/2023)
Precio: 250.64
Conducto rectangular de doble pared con conducto interior fabricado en chapa de acero galvanizado de 0,6 mm de espesor, y pared exterior fabricada en chapa de aluminio de 0,6 mm de espesor, con aislamiento intermedio formado por manta de lana de vidrio de 50 mm de espesor, no hidrófilo, revestido en una de sus caras con un papel kraft que actúa como barrera de vapor, cumpliendo con los espesores establecidos en el R.I.T.E. tanto en interiores como exteriores, con uniones mediante perfiles integrales tipo Metu 20 mm y uniones transversales mediante cierres tipo pittsburgh, según norma UNE-EN 1507:2006. Marca BRINNER modelo RECT-G/A-06/06M20.

**RECT-GA-08-06** m2 CONDUCTO RECT. DOBLE PARED GALVA/ALUMINIO ESP. 0,8/0,6 MM METU20 (material; 22/12/2023)
Precio: 256.54
Conducto rectangular de doble pared con conducto interior fabricado en chapa de acero galvanizado de 0,8 mm de espesor, y pared exterior fabricada en chapa de aluminio de 0,6 mm de espesor, con aislamiento intermedio formado por manta de lana de vidrio de 50 mm de espesor, no hidrófilo, revestido en una de sus caras con un papel kraft que actúa como barrera de vapor, cumpliendo con los espesores establecidos en el R.I.T.E. tanto en interiores como exteriores, con uniones mediante perfiles integrales tipo Metu 20 mm y uniones transversales mediante cierres tipo pittsburgh, según norma UNE-EN 1507:2006. Marca BRINNER modelo RECT-G/A-08/06M20.

**RECT-GA-08-08** m2 CONDUCTO RECT. DOBLE PARED GALVA/ALUMINIO ESP. 0,8/0,8 MM METU20 (material; 22/12/2023)
Precio: 266.44
Conducto rectangular de doble pared con conducto interior fabricado en chapa de acero galvanizado de 0,8 mm de espesor, y pared exterior fabricada en chapa de aluminio de 0,8 mm de espesor, con aislamiento intermedio formado por manta de lana de vidrio de 50 mm de espesor, no hidrófilo, revestido en una de sus caras con un papel kraft que actúa como barrera de vapor, cumpliendo con los espesores establecidos en el R.I.T.E. tanto en interiores como exteriores, con uniones mediante perfiles integrales tipo Metu 20 mm y uniones transversales mediante cierres tipo pittsburgh, según norma UNE-EN 1507:2006. Marca BRINNER modelo RECT-G/A-08/08M20.

#### LONA MARCOS DE LONA ANTIVIBRATORIA (17/03/2026)

##### ML8 MARCO DE LONA ANTIVIBRATORIA 80ºC (17/03/2026)

**ML8200100** Ud MARCO DE LONA ANTIVIBRATORIA 80ºC 200x100 mm (material; 17/03/2026)
Precio: 65.37
Marco de lona antivibratoria de medidas 200x100 mm diseñada para la conexión flexible de equipos a conductos rectangulares o circulares con el fin de evitar vibraciones sin perder caudal de aire, formada por dos lamas de acero galvanizado con perfiles tipo metu 20 mm engatilladas sobre soporte flexible, y temperatura máxima de trabajo de 80 ºC. Marca BRINNER modelo ML8200100.

**ML8200150** Ud MARCO DE LONA ANTIVIBRATORIA 80ºC 200x150 mm (material; 17/03/2026)
Precio: 66.57
Marco de lona antivibratoria de medidas 200x150 mm diseñada para la conexión flexible de equipos a conductos rectangulares o circulares con el fin de evitar vibraciones sin perder caudal de aire, formada por dos lamas de acero galvanizado con perfiles tipo metu 20 mm engatilladas sobre soporte flexible, y temperatura máxima de trabajo de 80 ºC. Marca BRINNER modelo ML8200150.

**ML8200200** Ud MARCO DE LONA ANTIVIBRATORIA 80ºC 200x200 mm (material; 17/03/2026)
Precio: 67.78
Marco de lona antivibratoria de medidas 200x200 mm diseñada para la conexión flexible de equipos a conductos rectangulares o circulares con el fin de evitar vibraciones sin perder caudal de aire, formada por dos lamas de acero galvanizado con perfiles tipo metu 20 mm engatilladas sobre soporte flexible, y temperatura máxima de trabajo de 80 ºC. Marca BRINNER modelo ML8200200.

**ML8250100** Ud MARCO DE LONA ANTIVIBRATORIA 80ºC 250x100 mm (material; 17/03/2026)
Precio: 69.51
Marco de lona antivibratoria de medidas 250x100 mm diseñada para la conexión flexible de equipos a conductos rectangulares o circulares con el fin de evitar vibraciones sin perder caudal de aire, formada por dos lamas de acero galvanizado con perfiles tipo metu 20 mm engatilladas sobre soporte flexible, y temperatura máxima de trabajo de 80 ºC. Marca BRINNER modelo ML8250100.

**ML8250150** Ud MARCO DE LONA ANTIVIBRATORIA 80ºC 250x150 mm (material; 17/03/2026)
Precio: 70.71
Marco de lona antivibratoria de medidas 250x150 mm diseñada para la conexión flexible de equipos a conductos rectangulares o circulares con el fin de evitar vibraciones sin perder caudal de aire, formada por dos lamas de acero galvanizado con perfiles tipo metu 20 mm engatilladas sobre soporte flexible, y temperatura máxima de trabajo de 80 ºC. Marca BRINNER modelo ML8250150.

**ML8250200** Ud MARCO DE LONA ANTIVIBRATORIA 80ºC 250x200 mm (material; 17/03/2026)
Precio: 71.91
Marco de lona antivibratoria de medidas 250x200 mm diseñada para la conexión flexible de equipos a conductos rectangulares o circulares con el fin de evitar vibraciones sin perder caudal de aire, formada por dos lamas de acero galvanizado con perfiles tipo metu 20 mm engatilladas sobre soporte flexible, y temperatura máxima de trabajo de 80 ºC. Marca BRINNER modelo ML8250200.

**ML8250250** Ud MARCO DE LONA ANTIVIBRATORIA 80ºC 250x250 mm (material; 17/03/2026)
Precio: 73.12
Marco de lona antivibratoria de medidas 250x250 mm diseñada para la conexión flexible de equipos a conductos rectangulares o circulares con el fin de evitar vibraciones sin perder caudal de aire, formada por dos lamas de acero galvanizado con perfiles tipo metu 20 mm engatilladas sobre soporte flexible, y temperatura máxima de trabajo de 80 ºC. Marca BRINNER modelo ML8250250.

**ML8300100** Ud MARCO DE LONA ANTIVIBRATORIA 80ºC 300x100 mm (material; 17/03/2026)
Precio: 73.64
Marco de lona antivibratoria de medidas 300x100 mm diseñada para la conexión flexible de equipos a conductos rectangulares o circulares con el fin de evitar vibraciones sin perder caudal de aire, formada por dos lamas de acero galvanizado con perfiles tipo metu 20 mm engatilladas sobre soporte flexible, y temperatura máxima de trabajo de 80 ºC. Marca BRINNER modelo ML8300100.

**ML8300150** Ud MARCO DE LONA ANTIVIBRATORIA 80ºC 300x150 mm (material; 17/03/2026)
Precio: 74.85
Marco de lona antivibratoria de medidas 300x150 mm diseñada para la conexión flexible de equipos a conductos rectangulares o circulares con el fin de evitar vibraciones sin perder caudal de aire, formada por dos lamas de acero galvanizado con perfiles tipo metu 20 mm engatilladas sobre soporte flexible, y temperatura máxima de trabajo de 80 ºC. Marca BRINNER modelo ML8300150.

**ML8300200** Ud MARCO DE LONA ANTIVIBRATORIA 80ºC 300x200 mm (material; 17/03/2026)
Precio: 76.05
Marco de lona antivibratoria de medidas 300x200 mm diseñada para la conexión flexible de equipos a conductos rectangulares o circulares con el fin de evitar vibraciones sin perder caudal de aire, formada por dos lamas de acero galvanizado con perfiles tipo metu 20 mm engatilladas sobre soporte flexible, y temperatura máxima de trabajo de 80 ºC. Marca BRINNER modelo ML8300200.

**ML8300250** Ud MARCO DE LONA ANTIVIBRATORIA 80ºC 300x250 mm (material; 17/03/2026)
Precio: 77.25
Marco de lona antivibratoria de medidas 300x250 mm diseñada para la conexión flexible de equipos a conductos rectangulares o circulares con el fin de evitar vibraciones sin perder caudal de aire, formada por dos lamas de acero galvanizado con perfiles tipo metu 20 mm engatilladas sobre soporte flexible, y temperatura máxima de trabajo de 80 ºC. Marca BRINNER modelo ML8300250.

**ML8300300** Ud MARCO DE LONA ANTIVIBRATORIA 80ºC 300x300 mm (material; 17/03/2026)
Precio: 78.46
Marco de lona antivibratoria de medidas 300x300 mm diseñada para la conexión flexible de equipos a conductos rectangulares o circulares con el fin de evitar vibraciones sin perder caudal de aire, formada por dos lamas de acero galvanizado con perfiles tipo metu 20 mm engatilladas sobre soporte flexible, y temperatura máxima de trabajo de 80 ºC. Marca BRINNER modelo ML8300300.

**ML8400100** Ud MARCO DE LONA ANTIVIBRATORIA 80ºC 400x100 mm (material; 17/03/2026)
Precio: 76.05
Marco de lona antivibratoria de medidas 400x100 mm diseñada para la conexión flexible de equipos a conductos rectangulares o circulares con el fin de evitar vibraciones sin perder caudal de aire, formada por dos lamas de acero galvanizado con perfiles tipo metu 20 mm engatilladas sobre soporte flexible, y temperatura máxima de trabajo de 80 ºC. Marca BRINNER modelo ML8400100.

**ML8400150** Ud MARCO DE LONA ANTIVIBRATORIA 80ºC 400x150 mm (material; 17/03/2026)
Precio: 77.25
Marco de lona antivibratoria de medidas 400x150 mm diseñada para la conexión flexible de equipos a conductos rectangulares o circulares con el fin de evitar vibraciones sin perder caudal de aire, formada por dos lamas de acero galvanizado con perfiles tipo metu 20 mm engatilladas sobre soporte flexible, y temperatura máxima de trabajo de 80 ºC. Marca BRINNER modelo ML8400150.

**ML8400200** Ud MARCO DE LONA ANTIVIBRATORIA 80ºC 400x200 mm (material; 17/03/2026)
Precio: 78.46
Marco de lona antivibratoria de medidas 400x200 mm diseñada para la conexión flexible de equipos a conductos rectangulares o circulares con el fin de evitar vibraciones sin perder caudal de aire, formada por dos lamas de acero galvanizado con perfiles tipo metu 20 mm engatilladas sobre soporte flexible, y temperatura máxima de trabajo de 80 ºC. Marca BRINNER modelo ML8400200.

**ML8400250** Ud MARCO DE LONA ANTIVIBRATORIA 80ºC 400x250 mm (material; 17/03/2026)
Precio: 82.59
Marco de lona antivibratoria de medidas 400x250 mm diseñada para la conexión flexible de equipos a conductos rectangulares o circulares con el fin de evitar vibraciones sin perder caudal de aire, formada por dos lamas de acero galvanizado con perfiles tipo metu 20 mm engatilladas sobre soporte flexible, y temperatura máxima de trabajo de 80 ºC. Marca BRINNER modelo ML8400250.

**ML8400300** Ud MARCO DE LONA ANTIVIBRATORIA 80ºC 400x300 mm (material; 17/03/2026)
Precio: 83.8
Marco de lona antivibratoria de medidas 400x300 mm diseñada para la conexión flexible de equipos a conductos rectangulares o circulares con el fin de evitar vibraciones sin perder caudal de aire, formada por dos lamas de acero galvanizado con perfiles tipo metu 20 mm engatilladas sobre soporte flexible, y temperatura máxima de trabajo de 80 ºC. Marca BRINNER modelo ML8400300.

**ML8400400** Ud MARCO DE LONA ANTIVIBRATORIA 80ºC 400x400 mm (material; 17/03/2026)
Precio: 86.21
Marco de lona antivibratoria de medidas 400x400 mm diseñada para la conexión flexible de equipos a conductos rectangulares o circulares con el fin de evitar vibraciones sin perder caudal de aire, formada por dos lamas de acero galvanizado con perfiles tipo metu 20 mm engatilladas sobre soporte flexible, y temperatura máxima de trabajo de 80 ºC. Marca BRINNER modelo ML8400400.

**ML8500150** Ud MARCO DE LONA ANTIVIBRATORIA 80ºC 500x150 mm (material; 17/03/2026)
Precio: 82.59
Marco de lona antivibratoria de medidas 500x150 mm diseñada para la conexión flexible de equipos a conductos rectangulares o circulares con el fin de evitar vibraciones sin perder caudal de aire, formada por dos lamas de acero galvanizado con perfiles tipo metu 20 mm engatilladas sobre soporte flexible, y temperatura máxima de trabajo de 80 ºC. Marca BRINNER modelo ML8500150.

**ML8500200** Ud MARCO DE LONA ANTIVIBRATORIA 80ºC 500x200 mm (material; 17/03/2026)
Precio: 83.8
Marco de lona antivibratoria de medidas 500x200 mm diseñada para la conexión flexible de equipos a conductos rectangulares o circulares con el fin de evitar vibraciones sin perder caudal de aire, formada por dos lamas de acero galvanizado con perfiles tipo metu 20 mm engatilladas sobre soporte flexible, y temperatura máxima de trabajo de 80 ºC. Marca BRINNER modelo ML8500200.

**ML8500250** Ud MARCO DE LONA ANTIVIBRATORIA 80ºC 500x250 mm (material; 17/03/2026)
Precio: 87.93
Marco de lona antivibratoria de medidas 500x250 mm diseñada para la conexión flexible de equipos a conductos rectangulares o circulares con el fin de evitar vibraciones sin perder caudal de aire, formada por dos lamas de acero galvanizado con perfiles tipo metu 20 mm engatilladas sobre soporte flexible, y temperatura máxima de trabajo de 80 ºC. Marca BRINNER modelo ML8500250.

**ML8500300** Ud MARCO DE LONA ANTIVIBRATORIA 80ºC 500x300 mm (material; 17/03/2026)
Precio: 89.14
Marco de lona antivibratoria de medidas 500x300 mm diseñada para la conexión flexible de equipos a conductos rectangulares o circulares con el fin de evitar vibraciones sin perder caudal de aire, formada por dos lamas de acero galvanizado con perfiles tipo metu 20 mm engatilladas sobre soporte flexible, y temperatura máxima de trabajo de 80 ºC. Marca BRINNER modelo ML8500300.

**ML8500400** Ud MARCO DE LONA ANTIVIBRATORIA 80ºC 500x400 mm (material; 17/03/2026)
Precio: 91.55
Marco de lona antivibratoria de medidas 500x400 mm diseñada para la conexión flexible de equipos a conductos rectangulares o circulares con el fin de evitar vibraciones sin perder caudal de aire, formada por dos lamas de acero galvanizado con perfiles tipo metu 20 mm engatilladas sobre soporte flexible, y temperatura máxima de trabajo de 80 ºC. Marca BRINNER modelo ML8500400.

**ML8500500** Ud MARCO DE LONA ANTIVIBRATORIA 80ºC 500x500 mm (material; 17/03/2026)
Precio: 96.89
Marco de lona antivibratoria de medidas 500x500 mm diseñada para la conexión flexible de equipos a conductos rectangulares o circulares con el fin de evitar vibraciones sin perder caudal de aire, formada por dos lamas de acero galvanizado con perfiles tipo metu 20 mm engatilladas sobre soporte flexible, y temperatura máxima de trabajo de 80 ºC. Marca BRINNER modelo ML8500500.

**ML8600150** Ud MARCO DE LONA ANTIVIBRATORIA 80ºC 600x150 mm (material; 17/03/2026)
Precio: 90.87
Marco de lona antivibratoria de medidas 600x150 mm diseñada para la conexión flexible de equipos a conductos rectangulares o circulares con el fin de evitar vibraciones sin perder caudal de aire, formada por dos lamas de acero galvanizado con perfiles tipo metu 20 mm engatilladas sobre soporte flexible, y temperatura máxima de trabajo de 80 ºC. Marca BRINNER modelo ML8600150.

**ML8600200** Ud MARCO DE LONA ANTIVIBRATORIA 80ºC 600x200 mm (material; 17/03/2026)
Precio: 92.07
Marco de lona antivibratoria de medidas 600x200 mm diseñada para la conexión flexible de equipos a conductos rectangulares o circulares con el fin de evitar vibraciones sin perder caudal de aire, formada por dos lamas de acero galvanizado con perfiles tipo metu 20 mm engatilladas sobre soporte flexible, y temperatura máxima de trabajo de 80 ºC. Marca BRINNER modelo ML8600200.

**ML8600250** Ud MARCO DE LONA ANTIVIBRATORIA 80ºC 600x250 mm (material; 17/03/2026)
Precio: 96.21
Marco de lona antivibratoria de medidas 600x250 mm diseñada para la conexión flexible de equipos a conductos rectangulares o circulares con el fin de evitar vibraciones sin perder caudal de aire, formada por dos lamas de acero galvanizado con perfiles tipo metu 20 mm engatilladas sobre soporte flexible, y temperatura máxima de trabajo de 80 ºC. Marca BRINNER modelo ML8600250.

**ML8600300** Ud MARCO DE LONA ANTIVIBRATORIA 80ºC 600x300 mm (material; 17/03/2026)
Precio: 97.41
Marco de lona antivibratoria de medidas 600x300 mm diseñada para la conexión flexible de equipos a conductos rectangulares o circulares con el fin de evitar vibraciones sin perder caudal de aire, formada por dos lamas de acero galvanizado con perfiles tipo metu 20 mm engatilladas sobre soporte flexible, y temperatura máxima de trabajo de 80 ºC. Marca BRINNER modelo ML8600300.

**ML8600400** Ud MARCO DE LONA ANTIVIBRATORIA 80ºC 600x400 mm (material; 17/03/2026)
Precio: 99.82
Marco de lona antivibratoria de medidas 600x400 mm diseñada para la conexión flexible de equipos a conductos rectangulares o circulares con el fin de evitar vibraciones sin perder caudal de aire, formada por dos lamas de acero galvanizado con perfiles tipo metu 20 mm engatilladas sobre soporte flexible, y temperatura máxima de trabajo de 80 ºC. Marca BRINNER modelo ML8600400.

**ML8600500** Ud MARCO DE LONA ANTIVIBRATORIA 80ºC 600x500 mm (material; 17/03/2026)
Precio: 105.16
Marco de lona antivibratoria de medidas 600x500 mm diseñada para la conexión flexible de equipos a conductos rectangulares o circulares con el fin de evitar vibraciones sin perder caudal de aire, formada por dos lamas de acero galvanizado con perfiles tipo metu 20 mm engatilladas sobre soporte flexible, y temperatura máxima de trabajo de 80 ºC. Marca BRINNER modelo ML8600500.

**ML8600600** Ud MARCO DE LONA ANTIVIBRATORIA 80ºC 600x600 mm (material; 17/03/2026)
Precio: 107.57
Marco de lona antivibratoria de medidas 600x600 mm diseñada para la conexión flexible de equipos a conductos rectangulares o circulares con el fin de evitar vibraciones sin perder caudal de aire, formada por dos lamas de acero galvanizado con perfiles tipo metu 20 mm engatilladas sobre soporte flexible, y temperatura máxima de trabajo de 80 ºC. Marca BRINNER modelo ML8600600.

**ML8800200** Ud MARCO DE LONA ANTIVIBRATORIA 80ºC 800x200 mm (material; 17/03/2026)
Precio: 99.82
Marco de lona antivibratoria de medidas 800x200 mm diseñada para la conexión flexible de equipos a conductos rectangulares o circulares con el fin de evitar vibraciones sin perder caudal de aire, formada por dos lamas de acero galvanizado con perfiles tipo metu 20 mm engatilladas sobre soporte flexible, y temperatura máxima de trabajo de 80 ºC. Marca BRINNER modelo ML8800200.

**ML8800250** Ud MARCO DE LONA ANTIVIBRATORIA 80ºC 800x250 mm (material; 17/03/2026)
Precio: 101.02
Marco de lona antivibratoria de medidas 800x250 mm diseñada para la conexión flexible de equipos a conductos rectangulares o circulares con el fin de evitar vibraciones sin perder caudal de aire, formada por dos lamas de acero galvanizado con perfiles tipo metu 20 mm engatilladas sobre soporte flexible, y temperatura máxima de trabajo de 80 ºC. Marca BRINNER modelo ML8800250.

**ML8800300** Ud MARCO DE LONA ANTIVIBRATORIA 80ºC 800x300 mm (material; 17/03/2026)
Precio: 108.09
Marco de lona antivibratoria de medidas 800x300 mm diseñada para la conexión flexible de equipos a conductos rectangulares o circulares con el fin de evitar vibraciones sin perder caudal de aire, formada por dos lamas de acero galvanizado con perfiles tipo metu 20 mm engatilladas sobre soporte flexible, y temperatura máxima de trabajo de 80 ºC. Marca BRINNER modelo ML8800300.

**ML8800400** Ud MARCO DE LONA ANTIVIBRATORIA 80ºC 800x400 mm (material; 17/03/2026)
Precio: 110.5
Marco de lona antivibratoria de medidas 800x400 mm diseñada para la conexión flexible de equipos a conductos rectangulares o circulares con el fin de evitar vibraciones sin perder caudal de aire, formada por dos lamas de acero galvanizado con perfiles tipo metu 20 mm engatilladas sobre soporte flexible, y temperatura máxima de trabajo de 80 ºC. Marca BRINNER modelo ML8800400.

**ML8800500** Ud MARCO DE LONA ANTIVIBRATORIA 80ºC 800x500 mm (material; 17/03/2026)
Precio: 112.91
Marco de lona antivibratoria de medidas 800x500 mm diseñada para la conexión flexible de equipos a conductos rectangulares o circulares con el fin de evitar vibraciones sin perder caudal de aire, formada por dos lamas de acero galvanizado con perfiles tipo metu 20 mm engatilladas sobre soporte flexible, y temperatura máxima de trabajo de 80 ºC. Marca BRINNER modelo ML8800500.

**ML8800600** Ud MARCO DE LONA ANTIVIBRATORIA 80ºC 800x600 mm (material; 17/03/2026)
Precio: 115.32
Marco de lona antivibratoria de medidas 800x600 mm diseñada para la conexión flexible de equipos a conductos rectangulares o circulares con el fin de evitar vibraciones sin perder caudal de aire, formada por dos lamas de acero galvanizado con perfiles tipo metu 20 mm engatilladas sobre soporte flexible, y temperatura máxima de trabajo de 80 ºC. Marca BRINNER modelo ML8800600.

**ML8800800** Ud MARCO DE LONA ANTIVIBRATORIA 80ºC 800x800 mm (material; 17/03/2026)
Precio: 126
Marco de lona antivibratoria de medidas 800x800 mm diseñada para la conexión flexible de equipos a conductos rectangulares o circulares con el fin de evitar vibraciones sin perder caudal de aire, formada por dos lamas de acero galvanizado con perfiles tipo metu 20 mm engatilladas sobre soporte flexible, y temperatura máxima de trabajo de 80 ºC. Marca BRINNER modelo ML8800800.

**ML81000250** Ud MARCO DE LONA ANTIVIBRATORIA 80ºC 1000x250 mm (material; 17/03/2026)
Precio: 114.64
Marco de lona antivibratoria de medidas 1000x250 mm diseñada para la conexión flexible de equipos a conductos rectangulares o circulares con el fin de evitar vibraciones sin perder caudal de aire, formada por dos lamas de acero galvanizado con perfiles tipo metu 20 mm engatilladas sobre soporte flexible, y temperatura máxima de trabajo de 80 ºC. Marca BRINNER modelo ML81000250.

**ML81000300** Ud MARCO DE LONA ANTIVIBRATORIA 80ºC 1000x300 mm (material; 17/03/2026)
Precio: 115.84
Marco de lona antivibratoria de medidas 1000x300 mm diseñada para la conexión flexible de equipos a conductos rectangulares o circulares con el fin de evitar vibraciones sin perder caudal de aire, formada por dos lamas de acero galvanizado con perfiles tipo metu 20 mm engatilladas sobre soporte flexible, y temperatura máxima de trabajo de 80 ºC. Marca BRINNER modelo ML81000300.

**ML81000400** Ud MARCO DE LONA ANTIVIBRATORIA 80ºC 1000x400 mm (material; 17/03/2026)
Precio: 121.18
Marco de lona antivibratoria de medidas 1000x400 mm diseñada para la conexión flexible de equipos a conductos rectangulares o circulares con el fin de evitar vibraciones sin perder caudal de aire, formada por dos lamas de acero galvanizado con perfiles tipo metu 20 mm engatilladas sobre soporte flexible, y temperatura máxima de trabajo de 80 ºC. Marca BRINNER modelo ML81000400.

**ML81000500** Ud MARCO DE LONA ANTIVIBRATORIA 80ºC 1000x500 mm (material; 17/03/2026)
Precio: 123.59
Marco de lona antivibratoria de medidas 1000x500 mm diseñada para la conexión flexible de equipos a conductos rectangulares o circulares con el fin de evitar vibraciones sin perder caudal de aire, formada por dos lamas de acero galvanizado con perfiles tipo metu 20 mm engatilladas sobre soporte flexible, y temperatura máxima de trabajo de 80 ºC. Marca BRINNER modelo ML81000500.

**ML81000600** Ud MARCO DE LONA ANTIVIBRATORIA 80ºC 1000x600 mm (material; 17/03/2026)
Precio: 126
Marco de lona antivibratoria de medidas 1000x600 mm diseñada para la conexión flexible de equipos a conductos rectangulares o circulares con el fin de evitar vibraciones sin perder caudal de aire, formada por dos lamas de acero galvanizado con perfiles tipo metu 20 mm engatilladas sobre soporte flexible, y temperatura máxima de trabajo de 80 ºC. Marca BRINNER modelo ML81000600.

**ML81000800** Ud MARCO DE LONA ANTIVIBRATORIA 80ºC 1000x800 mm (material; 17/03/2026)
Precio: 133.75
Marco de lona antivibratoria de medidas 1000x800 mm diseñada para la conexión flexible de equipos a conductos rectangulares o circulares con el fin de evitar vibraciones sin perder caudal de aire, formada por dos lamas de acero galvanizado con perfiles tipo metu 20 mm engatilladas sobre soporte flexible, y temperatura máxima de trabajo de 80 ºC. Marca BRINNER modelo ML81000800.

**ML810001000** Ud MARCO DE LONA ANTIVIBRATORIA 80ºC 1000x1000 mm (material; 17/03/2026)
Precio: 144.43
Marco de lona antivibratoria de medidas 1000x1000 mm diseñada para la conexión flexible de equipos a conductos rectangulares o circulares con el fin de evitar vibraciones sin perder caudal de aire, formada por dos lamas de acero galvanizado con perfiles tipo metu 20 mm engatilladas sobre soporte flexible, y temperatura máxima de trabajo de 80 ºC. Marca BRINNER modelo ML810001000.

##### ML4 MARCO DE LONA ANTIVIBRATORIA 400ºC (17/03/2026)

**ML4200100** Ud MARCO DE LONA ANTIVIBRATORIA 400ºC 200x100 mm (material; 17/03/2026)
Precio: 66.49
Marco de lona antivibratoria de medidas 200x100 mm diseñada para la conexión flexible de equipos a conductos rectangulares o circulares con el fin de evitar vibraciones sin perder caudal de aire, formada por dos lamas de acero galvanizado con perfiles tipo metu 20 mm engatilladas sobre soporte flexible, y temperatura máxima de trabajo de 400 ºC. Marca BRINNER modelo ML4200100.

**ML4200150** Ud MARCO DE LONA ANTIVIBRATORIA 400ºC 200x150 mm (material; 17/03/2026)
Precio: 67.89
Marco de lona antivibratoria de medidas 200x150 mm diseñada para la conexión flexible de equipos a conductos rectangulares o circulares con el fin de evitar vibraciones sin perder caudal de aire, formada por dos lamas de acero galvanizado con perfiles tipo metu 20 mm engatilladas sobre soporte flexible, y temperatura máxima de trabajo de 400 ºC. Marca BRINNER modelo ML4200150.

**ML4200200** Ud MARCO DE LONA ANTIVIBRATORIA 400ºC 200x200 mm (material; 17/03/2026)
Precio: 69.28
Marco de lona antivibratoria de medidas 200x200 mm diseñada para la conexión flexible de equipos a conductos rectangulares o circulares con el fin de evitar vibraciones sin perder caudal de aire, formada por dos lamas de acero galvanizado con perfiles tipo metu 20 mm engatilladas sobre soporte flexible, y temperatura máxima de trabajo de 400 ºC. Marca BRINNER modelo ML4200200.

**ML4250100** Ud MARCO DE LONA ANTIVIBRATORIA 400ºC 250x100 mm (material; 17/03/2026)
Precio: 70.82
Marco de lona antivibratoria de medidas 250x100 mm diseñada para la conexión flexible de equipos a conductos rectangulares o circulares con el fin de evitar vibraciones sin perder caudal de aire, formada por dos lamas de acero galvanizado con perfiles tipo metu 20 mm engatilladas sobre soporte flexible, y temperatura máxima de trabajo de 400 ºC. Marca BRINNER modelo ML4250100.

**ML4250150** Ud MARCO DE LONA ANTIVIBRATORIA 400ºC 250x150 mm (material; 17/03/2026)
Precio: 72.21
Marco de lona antivibratoria de medidas 250x150 mm diseñada para la conexión flexible de equipos a conductos rectangulares o circulares con el fin de evitar vibraciones sin perder caudal de aire, formada por dos lamas de acero galvanizado con perfiles tipo metu 20 mm engatilladas sobre soporte flexible, y temperatura máxima de trabajo de 400 ºC. Marca BRINNER modelo ML4250150.

**ML4250200** Ud MARCO DE LONA ANTIVIBRATORIA 400ºC 250x200 mm (material; 17/03/2026)
Precio: 73.6
Marco de lona antivibratoria de medidas 250x200 mm diseñada para la conexión flexible de equipos a conductos rectangulares o circulares con el fin de evitar vibraciones sin perder caudal de aire, formada por dos lamas de acero galvanizado con perfiles tipo metu 20 mm engatilladas sobre soporte flexible, y temperatura máxima de trabajo de 400 ºC. Marca BRINNER modelo ML4250200.

**ML4250250** Ud MARCO DE LONA ANTIVIBRATORIA 400ºC 250x250 mm (material; 17/03/2026)
Precio: 74.99
Marco de lona antivibratoria de medidas 250x250 mm diseñada para la conexión flexible de equipos a conductos rectangulares o circulares con el fin de evitar vibraciones sin perder caudal de aire, formada por dos lamas de acero galvanizado con perfiles tipo metu 20 mm engatilladas sobre soporte flexible, y temperatura máxima de trabajo de 400 ºC. Marca BRINNER modelo ML4250250.

**ML4300100** Ud MARCO DE LONA ANTIVIBRATORIA 400ºC 300x100 mm (material; 17/03/2026)
Precio: 75.14
Marco de lona antivibratoria de medidas 300x100 mm diseñada para la conexión flexible de equipos a conductos rectangulares o circulares con el fin de evitar vibraciones sin perder caudal de aire, formada por dos lamas de acero galvanizado con perfiles tipo metu 20 mm engatilladas sobre soporte flexible, y temperatura máxima de trabajo de 400 ºC. Marca BRINNER modelo ML4300100.

**ML4300150** Ud MARCO DE LONA ANTIVIBRATORIA 400ºC 300x150 mm (material; 17/03/2026)
Precio: 76.53
Marco de lona antivibratoria de medidas 300x150 mm diseñada para la conexión flexible de equipos a conductos rectangulares o circulares con el fin de evitar vibraciones sin perder caudal de aire, formada por dos lamas de acero galvanizado con perfiles tipo metu 20 mm engatilladas sobre soporte flexible, y temperatura máxima de trabajo de 400 ºC. Marca BRINNER modelo ML4300150.

**ML4300200** Ud MARCO DE LONA ANTIVIBRATORIA 400ºC 300x200 mm (material; 17/03/2026)
Precio: 77.92
Marco de lona antivibratoria de medidas 300x200 mm diseñada para la conexión flexible de equipos a conductos rectangulares o circulares con el fin de evitar vibraciones sin perder caudal de aire, formada por dos lamas de acero galvanizado con perfiles tipo metu 20 mm engatilladas sobre soporte flexible, y temperatura máxima de trabajo de 400 ºC. Marca BRINNER modelo ML4300200.

**ML4300250** Ud MARCO DE LONA ANTIVIBRATORIA 400ºC 300x250 mm (material; 17/03/2026)
Precio: 79.32
Marco de lona antivibratoria de medidas 300x250 mm diseñada para la conexión flexible de equipos a conductos rectangulares o circulares con el fin de evitar vibraciones sin perder caudal de aire, formada por dos lamas de acero galvanizado con perfiles tipo metu 20 mm engatilladas sobre soporte flexible, y temperatura máxima de trabajo de 400 ºC. Marca BRINNER modelo ML4300250.

**ML4300300** Ud MARCO DE LONA ANTIVIBRATORIA 400ºC 300x300 mm (material; 17/03/2026)
Precio: 80.71
Marco de lona antivibratoria de medidas 300x300 mm diseñada para la conexión flexible de equipos a conductos rectangulares o circulares con el fin de evitar vibraciones sin perder caudal de aire, formada por dos lamas de acero galvanizado con perfiles tipo metu 20 mm engatilladas sobre soporte flexible, y temperatura máxima de trabajo de 400 ºC. Marca BRINNER modelo ML4300300.

**ML4400100** Ud MARCO DE LONA ANTIVIBRATORIA 400ºC 400x100 mm (material; 17/03/2026)
Precio: 77.92
Marco de lona antivibratoria de medidas 400x100 mm diseñada para la conexión flexible de equipos a conductos rectangulares o circulares con el fin de evitar vibraciones sin perder caudal de aire, formada por dos lamas de acero galvanizado con perfiles tipo metu 20 mm engatilladas sobre soporte flexible, y temperatura máxima de trabajo de 400 ºC. Marca BRINNER modelo ML4400100.

**ML4400150** Ud MARCO DE LONA ANTIVIBRATORIA 400ºC 400x150 mm (material; 17/03/2026)
Precio: 79.32
Marco de lona antivibratoria de medidas 400x150 mm diseñada para la conexión flexible de equipos a conductos rectangulares o circulares con el fin de evitar vibraciones sin perder caudal de aire, formada por dos lamas de acero galvanizado con perfiles tipo metu 20 mm engatilladas sobre soporte flexible, y temperatura máxima de trabajo de 400 ºC. Marca BRINNER modelo ML4400150.

**ML4400200** Ud MARCO DE LONA ANTIVIBRATORIA 400ºC 400x200 mm (material; 17/03/2026)
Precio: 80.71
Marco de lona antivibratoria de medidas 400x200 mm diseñada para la conexión flexible de equipos a conductos rectangulares o circulares con el fin de evitar vibraciones sin perder caudal de aire, formada por dos lamas de acero galvanizado con perfiles tipo metu 20 mm engatilladas sobre soporte flexible, y temperatura máxima de trabajo de 400 ºC. Marca BRINNER modelo ML4400200.

**ML4400250** Ud MARCO DE LONA ANTIVIBRATORIA 400ºC 400x250 mm (material; 17/03/2026)
Precio: 85.03
Marco de lona antivibratoria de medidas 400x250 mm diseñada para la conexión flexible de equipos a conductos rectangulares o circulares con el fin de evitar vibraciones sin perder caudal de aire, formada por dos lamas de acero galvanizado con perfiles tipo metu 20 mm engatilladas sobre soporte flexible, y temperatura máxima de trabajo de 400 ºC. Marca BRINNER modelo ML4400250.

**ML4400300** Ud MARCO DE LONA ANTIVIBRATORIA 400ºC 400x300 mm (material; 17/03/2026)
Precio: 86.42
Marco de lona antivibratoria de medidas 400x300 mm diseñada para la conexión flexible de equipos a conductos rectangulares o circulares con el fin de evitar vibraciones sin perder caudal de aire, formada por dos lamas de acero galvanizado con perfiles tipo metu 20 mm engatilladas sobre soporte flexible, y temperatura máxima de trabajo de 400 ºC. Marca BRINNER modelo ML4400300.

**ML4400400** Ud MARCO DE LONA ANTIVIBRATORIA 400ºC 400x400 mm (material; 17/03/2026)
Precio: 89.21
Marco de lona antivibratoria de medidas 400x400 mm diseñada para la conexión flexible de equipos a conductos rectangulares o circulares con el fin de evitar vibraciones sin perder caudal de aire, formada por dos lamas de acero galvanizado con perfiles tipo metu 20 mm engatilladas sobre soporte flexible, y temperatura máxima de trabajo de 400 ºC. Marca BRINNER modelo ML4400400.

**ML4500150** Ud MARCO DE LONA ANTIVIBRATORIA 400ºC 500x150 mm (material; 17/03/2026)
Precio: 85.03
Marco de lona antivibratoria de medidas 500x150 mm diseñada para la conexión flexible de equipos a conductos rectangulares o circulares con el fin de evitar vibraciones sin perder caudal de aire, formada por dos lamas de acero galvanizado con perfiles tipo metu 20 mm engatilladas sobre soporte flexible, y temperatura máxima de trabajo de 400 ºC. Marca BRINNER modelo ML4500150.

**ML4500200** Ud MARCO DE LONA ANTIVIBRATORIA 400ºC 500x200 mm (material; 17/03/2026)
Precio: 86.42
Marco de lona antivibratoria de medidas 500x200 mm diseñada para la conexión flexible de equipos a conductos rectangulares o circulares con el fin de evitar vibraciones sin perder caudal de aire, formada por dos lamas de acero galvanizado con perfiles tipo metu 20 mm engatilladas sobre soporte flexible, y temperatura máxima de trabajo de 400 ºC. Marca BRINNER modelo ML4500200.

**ML4500250** Ud MARCO DE LONA ANTIVIBRATORIA 400ºC 500x250 mm (material; 17/03/2026)
Precio: 90.75
Marco de lona antivibratoria de medidas 500x250 mm diseñada para la conexión flexible de equipos a conductos rectangulares o circulares con el fin de evitar vibraciones sin perder caudal de aire, formada por dos lamas de acero galvanizado con perfiles tipo metu 20 mm engatilladas sobre soporte flexible, y temperatura máxima de trabajo de 400 ºC. Marca BRINNER modelo ML4500250.

**ML4500300** Ud MARCO DE LONA ANTIVIBRATORIA 400ºC 500x300 mm (material; 17/03/2026)
Precio: 92.14
Marco de lona antivibratoria de medidas 500x300 mm diseñada para la conexión flexible de equipos a conductos rectangulares o circulares con el fin de evitar vibraciones sin perder caudal de aire, formada por dos lamas de acero galvanizado con perfiles tipo metu 20 mm engatilladas sobre soporte flexible, y temperatura máxima de trabajo de 400 ºC. Marca BRINNER modelo ML4500300.

**ML4500400** Ud MARCO DE LONA ANTIVIBRATORIA 400ºC 500x400 mm (material; 17/03/2026)
Precio: 94.92
Marco de lona antivibratoria de medidas 500x400 mm diseñada para la conexión flexible de equipos a conductos rectangulares o circulares con el fin de evitar vibraciones sin perder caudal de aire, formada por dos lamas de acero galvanizado con perfiles tipo metu 20 mm engatilladas sobre soporte flexible, y temperatura máxima de trabajo de 400 ºC. Marca BRINNER modelo ML4500400.

**ML4500500** Ud MARCO DE LONA ANTIVIBRATORIA 400ºC 500x500 mm (material; 17/03/2026)
Precio: 100.64
Marco de lona antivibratoria de medidas 500x500 mm diseñada para la conexión flexible de equipos a conductos rectangulares o circulares con el fin de evitar vibraciones sin perder caudal de aire, formada por dos lamas de acero galvanizado con perfiles tipo metu 20 mm engatilladas sobre soporte flexible, y temperatura máxima de trabajo de 400 ºC. Marca BRINNER modelo ML4500500.

**ML4600150** Ud MARCO DE LONA ANTIVIBRATORIA 400ºC 600x150 mm (material; 17/03/2026)
Precio: 93.68
Marco de lona antivibratoria de medidas 600x150 mm diseñada para la conexión flexible de equipos a conductos rectangulares o circulares con el fin de evitar vibraciones sin perder caudal de aire, formada por dos lamas de acero galvanizado con perfiles tipo metu 20 mm engatilladas sobre soporte flexible, y temperatura máxima de trabajo de 400 ºC. Marca BRINNER modelo ML4600150.

**ML4600200** Ud MARCO DE LONA ANTIVIBRATORIA 400ºC 600x200 mm (material; 17/03/2026)
Precio: 95.07
Marco de lona antivibratoria de medidas 600x200 mm diseñada para la conexión flexible de equipos a conductos rectangulares o circulares con el fin de evitar vibraciones sin perder caudal de aire, formada por dos lamas de acero galvanizado con perfiles tipo metu 20 mm engatilladas sobre soporte flexible, y temperatura máxima de trabajo de 400 ºC. Marca BRINNER modelo ML4600200.

**ML4600250** Ud MARCO DE LONA ANTIVIBRATORIA 400ºC 600x250 mm (material; 17/03/2026)
Precio: 99.39
Marco de lona antivibratoria de medidas 600x250 mm diseñada para la conexión flexible de equipos a conductos rectangulares o circulares con el fin de evitar vibraciones sin perder caudal de aire, formada por dos lamas de acero galvanizado con perfiles tipo metu 20 mm engatilladas sobre soporte flexible, y temperatura máxima de trabajo de 400 ºC. Marca BRINNER modelo ML4600250.

**ML4600300** Ud MARCO DE LONA ANTIVIBRATORIA 400ºC 600x300 mm (material; 17/03/2026)
Precio: 100.78
Marco de lona antivibratoria de medidas 600x300 mm diseñada para la conexión flexible de equipos a conductos rectangulares o circulares con el fin de evitar vibraciones sin perder caudal de aire, formada por dos lamas de acero galvanizado con perfiles tipo metu 20 mm engatilladas sobre soporte flexible, y temperatura máxima de trabajo de 400 ºC. Marca BRINNER modelo ML4600300.

**ML4600400** Ud MARCO DE LONA ANTIVIBRATORIA 400ºC 600x400 mm (material; 17/03/2026)
Precio: 103.57
Marco de lona antivibratoria de medidas 600x400 mm diseñada para la conexión flexible de equipos a conductos rectangulares o circulares con el fin de evitar vibraciones sin perder caudal de aire, formada por dos lamas de acero galvanizado con perfiles tipo metu 20 mm engatilladas sobre soporte flexible, y temperatura máxima de trabajo de 400 ºC. Marca BRINNER modelo ML4600400.

**ML4600500** Ud MARCO DE LONA ANTIVIBRATORIA 400ºC 600x500 mm (material; 17/03/2026)
Precio: 109.28
Marco de lona antivibratoria de medidas 600x500 mm diseñada para la conexión flexible de equipos a conductos rectangulares o circulares con el fin de evitar vibraciones sin perder caudal de aire, formada por dos lamas de acero galvanizado con perfiles tipo metu 20 mm engatilladas sobre soporte flexible, y temperatura máxima de trabajo de 400 ºC. Marca BRINNER modelo ML4600500.

**ML4600600** Ud MARCO DE LONA ANTIVIBRATORIA 400ºC 600x600 mm (material; 17/03/2026)
Precio: 112.07
Marco de lona antivibratoria de medidas 600x600 mm diseñada para la conexión flexible de equipos a conductos rectangulares o circulares con el fin de evitar vibraciones sin perder caudal de aire, formada por dos lamas de acero galvanizado con perfiles tipo metu 20 mm engatilladas sobre soporte flexible, y temperatura máxima de trabajo de 400 ºC. Marca BRINNER modelo ML4600600.

**ML4800200** Ud MARCO DE LONA ANTIVIBRATORIA 400ºC 800x200 mm (material; 17/03/2026)
Precio: 103.57
Marco de lona antivibratoria de medidas 800x200 mm diseñada para la conexión flexible de equipos a conductos rectangulares o circulares con el fin de evitar vibraciones sin perder caudal de aire, formada por dos lamas de acero galvanizado con perfiles tipo metu 20 mm engatilladas sobre soporte flexible, y temperatura máxima de trabajo de 400 ºC. Marca BRINNER modelo ML4800200.

**ML4800250** Ud MARCO DE LONA ANTIVIBRATORIA 400ºC 800x250 mm (material; 17/03/2026)
Precio: 104.96
Marco de lona antivibratoria de medidas 800x250 mm diseñada para la conexión flexible de equipos a conductos rectangulares o circulares con el fin de evitar vibraciones sin perder caudal de aire, formada por dos lamas de acero galvanizado con perfiles tipo metu 20 mm engatilladas sobre soporte flexible, y temperatura máxima de trabajo de 400 ºC. Marca BRINNER modelo ML4800250.

**ML4800300** Ud MARCO DE LONA ANTIVIBRATORIA 400ºC 800x300 mm (material; 17/03/2026)
Precio: 112.21
Marco de lona antivibratoria de medidas 800x300 mm diseñada para la conexión flexible de equipos a conductos rectangulares o circulares con el fin de evitar vibraciones sin perder caudal de aire, formada por dos lamas de acero galvanizado con perfiles tipo metu 20 mm engatilladas sobre soporte flexible, y temperatura máxima de trabajo de 400 ºC. Marca BRINNER modelo ML4800300.

**ML4800400** Ud MARCO DE LONA ANTIVIBRATORIA 400ºC 800x400 mm (material; 17/03/2026)
Precio: 115
Marco de lona antivibratoria de medidas 800x400 mm diseñada para la conexión flexible de equipos a conductos rectangulares o circulares con el fin de evitar vibraciones sin perder caudal de aire, formada por dos lamas de acero galvanizado con perfiles tipo metu 20 mm engatilladas sobre soporte flexible, y temperatura máxima de trabajo de 400 ºC. Marca BRINNER modelo ML4800400.

**ML4800500** Ud MARCO DE LONA ANTIVIBRATORIA 400ºC 800x500 mm (material; 17/03/2026)
Precio: 117.78
Marco de lona antivibratoria de medidas 800x500 mm diseñada para la conexión flexible de equipos a conductos rectangulares o circulares con el fin de evitar vibraciones sin perder caudal de aire, formada por dos lamas de acero galvanizado con perfiles tipo metu 20 mm engatilladas sobre soporte flexible, y temperatura máxima de trabajo de 400 ºC. Marca BRINNER modelo ML4800500.

**ML4800600** Ud MARCO DE LONA ANTIVIBRATORIA 400ºC 800x600 mm (material; 17/03/2026)
Precio: 120.56
Marco de lona antivibratoria de medidas 800x600 mm diseñada para la conexión flexible de equipos a conductos rectangulares o circulares con el fin de evitar vibraciones sin perder caudal de aire, formada por dos lamas de acero galvanizado con perfiles tipo metu 20 mm engatilladas sobre soporte flexible, y temperatura máxima de trabajo de 400 ºC. Marca BRINNER modelo ML4800600.

**ML4800800** Ud MARCO DE LONA ANTIVIBRATORIA 400ºC 800x800 mm (material; 17/03/2026)
Precio: 131.99
Marco de lona antivibratoria de medidas 800x800 mm diseñada para la conexión flexible de equipos a conductos rectangulares o circulares con el fin de evitar vibraciones sin perder caudal de aire, formada por dos lamas de acero galvanizado con perfiles tipo metu 20 mm engatilladas sobre soporte flexible, y temperatura máxima de trabajo de 400 ºC. Marca BRINNER modelo ML4800800.

**ML41000250** Ud MARCO DE LONA ANTIVIBRATORIA 400ºC 1000x250 mm (material; 17/03/2026)
Precio: 119.32
Marco de lona antivibratoria de medidas 1000x250 mm diseñada para la conexión flexible de equipos a conductos rectangulares o circulares con el fin de evitar vibraciones sin perder caudal de aire, formada por dos lamas de acero galvanizado con perfiles tipo metu 20 mm engatilladas sobre soporte flexible, y temperatura máxima de trabajo de 400 ºC. Marca BRINNER modelo ML41000250.

**ML41000300** Ud MARCO DE LONA ANTIVIBRATORIA 400ºC 1000x300 mm (material; 17/03/2026)
Precio: 120.71
Marco de lona antivibratoria de medidas 1000x300 mm diseñada para la conexión flexible de equipos a conductos rectangulares o circulares con el fin de evitar vibraciones sin perder caudal de aire, formada por dos lamas de acero galvanizado con perfiles tipo metu 20 mm engatilladas sobre soporte flexible, y temperatura máxima de trabajo de 400 ºC. Marca BRINNER modelo ML41000300.

**ML41000400** Ud MARCO DE LONA ANTIVIBRATORIA 400ºC 1000x400 mm (material; 17/03/2026)
Precio: 126.43
Marco de lona antivibratoria de medidas 1000x400 mm diseñada para la conexión flexible de equipos a conductos rectangulares o circulares con el fin de evitar vibraciones sin perder caudal de aire, formada por dos lamas de acero galvanizado con perfiles tipo metu 20 mm engatilladas sobre soporte flexible, y temperatura máxima de trabajo de 400 ºC. Marca BRINNER modelo ML41000400.

**ML41000500** Ud MARCO DE LONA ANTIVIBRATORIA 400ºC 1000x500 mm (material; 17/03/2026)
Precio: 129.21
Marco de lona antivibratoria de medidas 1000x500 mm diseñada para la conexión flexible de equipos a conductos rectangulares o circulares con el fin de evitar vibraciones sin perder caudal de aire, formada por dos lamas de acero galvanizado con perfiles tipo metu 20 mm engatilladas sobre soporte flexible, y temperatura máxima de trabajo de 400 ºC. Marca BRINNER modelo ML41000500.

**ML41000600** Ud MARCO DE LONA ANTIVIBRATORIA 400ºC 1000x600 mm (material; 17/03/2026)
Precio: 131.99
Marco de lona antivibratoria de medidas 1000x600 mm diseñada para la conexión flexible de equipos a conductos rectangulares o circulares con el fin de evitar vibraciones sin perder caudal de aire, formada por dos lamas de acero galvanizado con perfiles tipo metu 20 mm engatilladas sobre soporte flexible, y temperatura máxima de trabajo de 400 ºC. Marca BRINNER modelo ML41000600.

**ML41000800** Ud MARCO DE LONA ANTIVIBRATORIA 400ºC 1000x800 mm (material; 17/03/2026)
Precio: 140.49
Marco de lona antivibratoria de medidas 1000x800 mm diseñada para la conexión flexible de equipos a conductos rectangulares o circulares con el fin de evitar vibraciones sin perder caudal de aire, formada por dos lamas de acero galvanizado con perfiles tipo metu 20 mm engatilladas sobre soporte flexible, y temperatura máxima de trabajo de 400 ºC. Marca BRINNER modelo ML41000800.

**ML410001000** Ud MARCO DE LONA ANTIVIBRATORIA 400ºC 1000x1000 mm (material; 17/03/2026)
Precio: 151.92
Marco de lona antivibratoria de medidas 1000x1000 mm diseñada para la conexión flexible de equipos a conductos rectangulares o circulares con el fin de evitar vibraciones sin perder caudal de aire, formada por dos lamas de acero galvanizado con perfiles tipo metu 20 mm engatilladas sobre soporte flexible, y temperatura máxima de trabajo de 400 ºC. Marca BRINNER modelo ML410001000.

#### PLENUMS PLENUMS CHAPA GALVANIZADA (22/12/2023)

**PLENUMA** Ud PLENUM SALIDA CIRCULAR - SUMA LADOS HASTA 1000 mm (material; 22/12/2023)
Precio: 84.77
Plenum fabricado en chapa de acero galvanizado de medidas AxBxC y salida lateral o superior de diámetro D, con suma de lados A+B+C hasta 1000 mm. Marca BRINNER modelo PLENUM A.

**PLENUMB** Ud PLENUM SALIDA CIRCULAR - SUMA LADOS HASTA 1500 mm (material; 22/12/2023)
Precio: 117.1
Plenum fabricado en chapa de acero galvanizado de medidas AxBxC y salida lateral o superior de diámetro D, con suma de lados A+B+C hasta 1500 mm. Marca BRINNER modelo PLENUM B.

**PLENUMC** Ud PLENUM SALIDA CIRCULAR - SUMA LADOS HASTA 2000 mm (material; 22/12/2023)
Precio: 173.2
Plenum fabricado en chapa de acero galvanizado de medidas AxBxC y salida lateral o superior de diámetro D, con suma de lados A+B+C hasta 2000 mm. Marca BRINNER modelo PLENUM C.

#### REGISTRO RECT TAPAS DE INSPECCIÓN PARA CONDUCTO RECTANGULAR (11/03/2025)

**ISR300200** Ud TAPA DE INSPECCIÓN 300x200 PARA CONDUCTO RECTANGULAR (material; 11/03/2025)
Precio: 23.02
Tapa de inspección de 300x200 mm para conducto de sección rectangular, fabricada en chapa de acero galvanizado, con plantilla para facilitar el corte en el tubo circular. Modelo ISR-300x200 de BRINNER.

**ISR400200** Ud TAPA DE INSPECCIÓN 400x200 PARA CONDUCTO RECTANGULAR (material; 11/03/2025)
Precio: 31.89
Tapa de inspección de 400x200 mm para conducto de sección rectangular, fabricada en chapa de acero galvanizado, con plantilla para facilitar el corte en el tubo circular. Modelo ISR-400x200 de BRINNER.

**ISR400300** Ud TAPA DE INSPECCIÓN 400x300 PARA CONDUCTO RECTANGULAR (material; 11/03/2025)
Precio: 34.56
Tapa de inspección de 400x300 mm para conducto de sección rectangular, fabricada en chapa de acero galvanizado, con plantilla para facilitar el corte en el tubo circular. Modelo ISR-400x300 de BRINNER.

**ISR500400** Ud TAPA DE INSPECCIÓN 500x400 PARA CONDUCTO RECTANGULAR (material; 11/03/2025)
Precio: 74.3
Tapa de inspección de 500x400 mm para conducto de sección rectangular, fabricada en chapa de acero galvanizado, con plantilla para facilitar el corte en el tubo circular. Modelo ISR-500x400 de BRINNER.

**ISR600450** Ud TAPA DE INSPECCIÓN 600x450 PARA CONDUCTO RECTANGULAR (material; 11/03/2025)
Precio: 93.61
Tapa de inspección de 600x450 mm para conducto de sección rectangular, fabricada en chapa de acero galvanizado, con plantilla para facilitar el corte en el tubo circular. Modelo ISR-600x450 de BRINNER.

#### PERF-ESC PERFILES TIPO METU Y ESCUADRAS (22/12/2023)

**PM203** ml PERIFL TIPO METU 20 MM (material; 22/12/2023)
Precio: 3.81
Perfil de acero galvanizado tipo Metu de 20 mm y espesor 0,6 mm para fabricación de conductos rectangulares, suministrado en barras de 3 ml. Marca BRINNER modelo PTM20.

**PM30** ml PERIFL TIPO METU 30 MM (material; 11/03/2025)
Precio: 6.64
Perfil de acero galvanizado tipo Metu de 30 mm y espesor 0,8 mm para fabricación de conductos rectangulares, suministrado en barras de 3 ml. Marca BRINNER modelo PTM30.

**AHÍ-20** Ud ESCUADRA 20 MM (material; 22/12/2023)
Precio: 0.36
Escuadra entera de acero galvanizado para instalar en conductos con perfiles PTM de 20 mm. Modelo EM20 de BRINNER.

**HI-30** Ud ESCUADRA 30 MM (material; 22/12/2023)
Precio: 1.09
Escuadra entera de acero galvanizado para instalar en conductos con perfiles PTM de 30 mm. Modelo EM30 de BRINNER.

#### VM VISERAS RECTANGULARES CON MALLA ANTIPÁJAROS (véase arriba)

### RESIDENCIAL BRINNER - VENTILACIÓN RESIDENCIAL (26/12/2023)

#### TCSR SIMPLE TUBO HELICOIDAL SHUNT CANALIZACIÓN SIMPLE (11/03/2025)

**TCSR200100** Ud TUBO HELICOIDAL L=3m CON CANALIZACIÓN INTERIOR D200/100mm (material; 17/03/2026)
Precio: 121.08
Conducto circular helicoidal de longitud 3000 mm fabricado en chapa de acero galvanizado de 200 mm de diámetro y espesor 0,5 mm, con ramal interior de longitud 2500 mm de 100 mm de diámetro y espesor 0,5 mm, especialmente indicado para ventilación adicional de campanas de cocinas según CTE. Marca BRINNER modelo TCSR.

**TCSR200125** Ud TUBO HELICOIDAL L=3m CON CANALIZACIÓN INTERIOR D200/125mm (material; 17/03/2026)
Precio: 128.01
Conducto circular helicoidal de longitud 3000 mm fabricado en chapa de acero galvanizado de 200 mm de diámetro y espesor 0,5 mm, con ramal interior de longitud 2500 mm de 125 mm de diámetro y espesor 0,5 mm, especialmente indicado para ventilación adicional de campanas de cocinas según CTE. Marca BRINNER modelo TCSR.

**TCSR200150** Ud TUBO HELICOIDAL L=3m CON CANALIZACIÓN INTERIOR D200/150mm (material; 17/03/2026)
Precio: 135.74
Conducto circular helicoidal de longitud 3000 mm fabricado en chapa de acero galvanizado de 200 mm de diámetro y espesor 0,5 mm, con ramal interior de longitud 2500 mm de 150 mm de diámetro y espesor 0,5 mm, especialmente indicado para ventilación adicional de campanas de cocinas según CTE. Marca BRINNER modelo TCSR.

**TCSR250100** Ud TUBO HELICOIDAL L=3m CON CANALIZACIÓN INTERIOR D250/100mm (material; 11/03/2025)
Precio: 138.44
Conducto circular helicoidal de longitud 3000 mm fabricado en chapa de acero galvanizado de 250 mm de diámetro y espesor 0,6 mm, con ramal interior de longitud 2500 mm de 100 mm de diámetro y espesor 0,5 mm, especialmente indicado para ventilación adicional de campanas de cocinas según CTE. Marca BRINNER modelo TCSR.

**TCSR250125** Ud TUBO HELICOIDAL L=3m CON CANALIZACIÓN INTERIOR D250/125mm (material; 11/03/2025)
Precio: 144.99
Conducto circular helicoidal de longitud 3000 mm fabricado en chapa de acero galvanizado de 250 mm de diámetro y espesor 0,6 mm, con ramal interior de longitud 2500 mm de 125 mm de diámetro y espesor 0,5 mm, especialmente indicado para ventilación adicional de campanas de cocinas según CTE. Marca BRINNER modelo TCSR.

**TCSR250150** Ud TUBO HELICOIDAL L=3m CON CANALIZACIÓN INTERIOR D250/150mm (material; 11/03/2025)
Precio: 154.36
Conducto circular helicoidal de longitud 3000 mm fabricado en chapa de acero galvanizado de 250 mm de diámetro y espesor 0,6 mm, con ramal interior de longitud 2500 mm de 150mm de diámetro y espesor 0,5 mm, especialmente indicado para ventilación adicional de campanas de cocinas según CTE. Marca BRINNER modelo TCSR.

**TCSR300100** Ud TUBO HELICOIDAL L=3m CON CANALIZACIÓN INTERIOR D300/100mm (material; 11/03/2025)
Precio: 151.6
Conducto circular helicoidal de longitud 3000 mm fabricado en chapa de acero galvanizado de 300 mm de diámetro y espesor 0,6 mm, con ramal interior de longitud 2500 mm de 100 mm de diámetro y espesor 0,5 mm, especialmente indicado para ventilación adicional de campanas de cocinas según CTE. Marca BRINNER modelo TCSR.

**TCSR300125** Ud TUBO HELICOIDAL L=3m CON CANALIZACIÓN INTERIOR D300/125mm (material; 11/03/2025)
Precio: 158.15
Conducto circular helicoidal de longitud 3000 mm fabricado en chapa de acero galvanizado de 300 mm de diámetro y espesor 0,6 mm, con ramal interior de longitud 2500 mm de 125 mm de diámetro y espesor 0,5 mm, especialmente indicado para ventilación adicional de campanas de cocinas según CTE. Marca BRINNER modelo TCSR.

**TCSR300150** Ud TUBO HELICOIDAL L=3m CON CANALIZACIÓN INTERIOR D300/150mm (material; 11/03/2025)
Precio: 167.51
Conducto circular helicoidal de longitud 3000 mm fabricado en chapa de acero galvanizado de 300 mm de diámetro y espesor 0,6 mm, con ramal interior de longitud 2500 mm de 150 mm de diámetro y espesor 0,5 mm, especialmente indicado para ventilación adicional de campanas de cocinas según CTE. Marca BRINNER modelo TCSR.

**TCSR315100** Ud TUBO HELICOIDAL L=3m CON CANALIZACIÓN INTERIOR D315/100mm (material; 11/03/2025)
Precio: 155.69
Conducto circular helicoidal de longitud 3000 mm fabricado en chapa de acero galvanizado de 315 mm de diámetro y espesor 0,6 mm, con ramal interior de longitud 2500 mm de 100 mm de diámetro y espesor 0,5 mm, especialmente indicado para ventilación adicional de campanas de cocinas según CTE. Marca BRINNER modelo TCSR.

**TCSR315125** Ud TUBO HELICOIDAL L=3m CON CANALIZACIÓN INTERIOR D315/125mm (material; 11/03/2025)
Precio: 162.24
Conducto circular helicoidal de longitud 3000 mm fabricado en chapa de acero galvanizado de 315 mm de diámetro y espesor 0,6 mm, con ramal interior de longitud 2500 mm de 125 mm de diámetro y espesor 0,5 mm, especialmente indicado para ventilación adicional de campanas de cocinas según CTE. Marca BRINNER modelo TCSR.

**TCSR315150** Ud TUBO HELICOIDAL L=3m CON CANALIZACIÓN INTERIOR D315/150mm (material; 11/03/2025)
Precio: 171.6
Conducto circular helicoidal de longitud 3000 mm fabricado en chapa de acero galvanizado de 315 mm de diámetro y espesor 0,6 mm, con ramal interior de longitud 2500 mm de 150 mm de diámetro y espesor 0,5 mm, especialmente indicado para ventilación adicional de campanas de cocinas según CTE. Marca BRINNER modelo TCSR.

**TCSR355125** Ud TUBO HELICOIDAL L=3m CON CANALIZACIÓN INTERIOR D355/125mm (material; 11/03/2025)
Precio: 190.56
Conducto circular helicoidal de longitud 3000 mm fabricado en chapa de acero galvanizado de 355 mm de diámetro y espesor 0,7 mm, con ramal interior de longitud 2500 mm de 125 mm de diámetro y espesor 0,5 mm, especialmente indicado para ventilación adicional de campanas de cocinas según CTE. Marca BRINNER modelo TCSR.

**TCSR355150** Ud TUBO HELICOIDAL L=3m CON CANALIZACIÓN INTERIOR D355/150mm (material; 11/03/2025)
Precio: 199.93
Conducto circular helicoidal de longitud 3000 mm fabricado en chapa de acero galvanizado de 355 mm de diámetro y espesor 0,7 mm, con ramal interior de longitud 2500 mm de 150 mm de diámetro y espesor 0,5 mm, especialmente indicado para ventilación adicional de campanas de cocinas según CTE. Marca BRINNER modelo TCSR.

**TCSR355200** Ud TUBO HELICOIDAL L=3m CON CANALIZACIÓN INTERIOR D355/200mm (material; 11/03/2025)
Precio: 216.67
Conducto circular helicoidal de longitud 3000 mm fabricado en chapa de acero galvanizado de 355 mm de diámetro y espesor 0,7 mm, con ramal interior de longitud 2500 mm de 200 mm de diámetro y espesor 0,5 mm, especialmente indicado para ventilación adicional de campanas de cocinas según CTE. Marca BRINNER modelo TCSR.

**TCSR400125** Ud TUBO HELICOIDAL L=3m CON CANALIZACIÓN INTERIOR D400/125mm (material; 11/03/2025)
Precio: 204.53
Conducto circular helicoidal de longitud 3000 mm fabricado en chapa de acero galvanizado de 400 mm de diámetro y espesor 0,7 mm, con ramal interior de longitud 2500 mm de 125 mm de diámetro y espesor 0,5 mm, especialmente indicado para ventilación adicional de campanas de cocinas según CTE. Marca BRINNER modelo TCSR.

**TCSR400150** Ud TUBO HELICOIDAL L=3m CON CANALIZACIÓN INTERIOR D400/150mm (material; 11/03/2025)
Precio: 213.9
Conducto circular helicoidal de longitud 3000 mm fabricado en chapa de acero galvanizado de 400 mm de diámetro y espesor 0,7 mm, con ramal interior de longitud 2500 mm de 150 mm de diámetro y espesor 0,5 mm, especialmente indicado para ventilación adicional de campanas de cocinas según CTE. Marca BRINNER modelo TCSR.

**TCSR400200** Ud TUBO HELICOIDAL L=3m CON CANALIZACIÓN INTERIOR D400/200mm (material; 11/03/2025)
Precio: 230.64
Conducto circular helicoidal de longitud 3000 mm fabricado en chapa de acero galvanizado de 400 mm de diámetro y espesor 0,7 mm, con ramal interior de longitud 2500 mm de 200 mm de diámetro y espesor 0,5 mm, especialmente indicado para ventilación adicional de campanas de cocinas según CTE. Marca BRINNER modelo TCSR.

#### TCSR DOBLE TUBO HELICOIDAL SHUNT CANALIZACIÓN DOBLE (11/03/2025)

**TCSR2250100** Ud COLECTOR SHUNT DOBLE L=3000 D-250/100 (material; 11/03/2025)
Precio: 209.88
Conducto circular helicoidal de longitud 3000 mm fabricado en chapa de acero galvanizado de 250 mm de diámetro y espesor 0,5 mm, con 2 ramales interiores de longitud 2500 mm de 100 mm de diámetro cada uno y espesor 0,5 mm, especialmente indicado para ventilación adicional de campanas de cocinas según CTE. Marca BRINNER modelo TCSR2.

**TCSR2300100** Ud COLECTOR SHUNT DOBLE L=3000 D-300/100 (material; 11/03/2025)
Precio: 223.04
Conducto circular helicoidal de longitud 3000 mm fabricado en chapa de acero galvanizado de 300 mm de diámetro y espesor 0,5 mm, con 2 ramales interiores de longitud 2500 mm de 100 mm de diámetro cada uno y espesor 0,5 mm, especialmente indicado para ventilación adicional de campanas de cocinas según CTE. Marca BRINNER modelo TCSR2.

**TCSR2300125** Ud COLECTOR SHUNT DOBLE L=3000 D-300/125 (material; 11/03/2025)
Precio: 236.14
Conducto circular helicoidal de longitud 3000 mm fabricado en chapa de acero galvanizado de 300 mm de diámetro y espesor 0,5 mm, con 2 ramales interiores de longitud 2500 mm de 125 mm de diámetro cada uno y espesor 0,5 mm, especialmente indicado para ventilación adicional de campanas de cocinas según CTE. Marca BRINNER modelo TCSR2.

**TCSR2315100** Ud COLECTOR SHUNT DOBLE L=3000 D-315/100 (material; 11/03/2025)
Precio: 227.13
Conducto circular helicoidal de longitud 3000 mm fabricado en chapa de acero galvanizado de 315 mm de diámetro y espesor 0,5 mm, con 2 ramales interiores de longitud 2500 mm de 100 mm de diámetro cada uno y espesor 0,5 mm, especialmente indicado para ventilación adicional de campanas de cocinas según CTE. Marca BRINNER modelo TCSR2.

**TCSR2315125** Ud COLECTOR SHUNT DOBLE L=3000 D-315/125 (material; 11/03/2025)
Precio: 240.23
Conducto circular helicoidal de longitud 3000 mm fabricado en chapa de acero galvanizado de 315 mm de diámetro y espesor 0,5 mm, con 2 ramales interiores de longitud 2500 mm de 125 mm de diámetro cada uno y espesor 0,5 mm, especialmente indicado para ventilación adicional de campanas de cocinas según CTE. Marca BRINNER modelo TCSR2.

**TCSR2315150** Ud COLECTOR SHUNT DOBLE L=3000 D-315/150 (material; 11/03/2025)
Precio: 258.96
Conducto circular helicoidal de longitud 3000 mm fabricado en chapa de acero galvanizado de 355 mm de diámetro y espesor 0,5 mm, con 2 ramales interiores de longitud 2500 mm de 125 mm de diámetro cada uno y espesor 0,5 mm, especialmente indicado para ventilación adicional de campanas de cocinas según CTE. Marca BRINNER modelo TCSR2.

**TCSR2355125** Ud COLECTOR SHUNT DOBLE L=3000 D-355/125 (material; 11/03/2025)
Precio: 268.56
Conducto circular helicoidal de longitud 3000 mm fabricado en chapa de acero galvanizado de 355 mm de diámetro y espesor 0,5 mm, con 2 ramales interiores de longitud 2500 mm de 150 mm de diámetro cada uno y espesor 0,5 mm, especialmente indicado para ventilación adicional de campanas de cocinas según CTE. Marca BRINNER modelo TCSR2.

**TCSR2355150** Ud COLECTOR SHUNT DOBLE L=3000 D-355/150 (material; 11/03/2025)
Precio: 287.28
Conducto circular helicoidal de longitud 3000 mm fabricado en chapa de acero galvanizado de 400 mm de diámetro y espesor 0,5 mm, con 2 ramales interiores de longitud 2500 mm de 125 mm de diámetro cada uno y espesor 0,5 mm, especialmente indicado para ventilación adicional de campanas de cocinas según CTE. Marca BRINNER modelo TCSR2.

**TCSR2400125** Ud COLECTOR SHUNT DOBLE L=3000 D-400/125 (material; 11/03/2025)
Precio: 282.53
Conducto circular helicoidal de longitud 3000 mm fabricado en chapa de acero galvanizado de 400 mm de diámetro y espesor 0,5 mm, con 2 ramales interiores de longitud 2500 mm de 150 mm de diámetro cada uno y espesor 0,5 mm, especialmente indicado para ventilación adicional de campanas de cocinas según CTE. Marca BRINNER modelo TCSR2.

**TCSR2400150** Ud COLECTOR SHUNT DOBLE L=3000 D-400/150 (material; 20/03/2025)
Precio: 301.25
Conducto circular helicoidal de longitud 3000 mm fabricado en chapa de acero galvanizado de 400 mm de diámetro y espesor 0,5 mm, con 2 ramales interiores de longitud 2500 mm de 150 mm de diámetro cada uno y espesor 0,5 mm, especialmente indicado para ventilación adicional de campanas de cocinas según CTE. Marca BRINNER modelo TCSR2.

#### AEN ASPIRADOR ESTÁTICO METÁLICO NEGRO (26/12/2023)

**AEN200200** Ud ASPIRADOR ESTÁTICO METÁLICO NEGRO O BLANCO 200x200 (material; 26/12/2023)
Precio: 168.51
Aspirador estático metálico lacado color negro o blanco para remate de chimeneas, fabricado en chapa galvanizada de 1 mm de espesor y estructura de 1,5 mm, electrosoldada por puntos y esmaltado en horno con pintura epoxi a 400ºC de calor. Compuesto por base + 3 lamas + techo, con altura de 45 cm, lamas de 11,4 cm dispuestas a modo de persiana mallorquina separadas 8,5 cm entre ellas, profundidad de las lamas una vez colocadas 7 cm y profundidad de la base para la encastración de la chimenea 8 cm, con base de 200x200 mm y lamas antilluvia. Modelo AEN200200 de BRINNER.

**AEN200250** Ud ASPIRADOR ESTÁTICO METÁLICO NEGRO O BLANCO 200x250 (material; 26/12/2023)
Precio: 172.85
Aspirador estático metálico lacado color negro o blanco para remate de chimeneas, fabricado en chapa galvanizada de 1 mm de espesor y estructura de 1,5 mm, electrosoldada por puntos y esmaltado en horno con pintura epoxi a 400ºC de calor. Compuesto por base + 3 lamas + techo, con altura de 45 cm, lamas de 11,4 cm dispuestas a modo de persiana mallorquina separadas 8,5 cm entre ellas, profundidad de las lamas una vez colocadas 7 cm y profundidad de la base para la encastración de la chimenea 8 cm, con base de 200x200 mm y lamas antilluvia. Modelo AEN200250 de BRINNER.

**AEN200300** Ud ASPIRADOR ESTÁTICO METÁLICO NEGRO O BLANCO 200x300 (material; 26/12/2023)
Precio: 177.15
Aspirador estático metálico lacado color negro o blanco para remate de chimeneas, fabricado en chapa galvanizada de 1 mm de espesor y estructura de 1,5 mm, electrosoldada por puntos y esmaltado en horno con pintura epoxi a 400ºC de calor. Compuesto por base + 3 lamas + techo, con altura de 45 cm, lamas de 11,4 cm dispuestas a modo de persiana mallorquina separadas 8,5 cm entre ellas, profundidad de las lamas una vez colocadas 7 cm y profundidad de la base para la encastración de la chimenea 8 cm, con base de 200x200 mm y lamas antilluvia. Modelo AEN200300 de BRINNER.

**AEN200350** Ud ASPIRADOR ESTÁTICO METÁLICO NEGRO O BLANCO 200x350 (material; 26/12/2023)
Precio: 181.49
Aspirador estático metálico lacado color negro o blanco para remate de chimeneas, fabricado en chapa galvanizada de 1 mm de espesor y estructura de 1,5 mm, electrosoldada por puntos y esmaltado en horno con pintura epoxi a 400ºC de calor. Compuesto por base + 3 lamas + techo, con altura de 45 cm, lamas de 11,4 cm dispuestas a modo de persiana mallorquina separadas 8,5 cm entre ellas, profundidad de las lamas una vez colocadas 7 cm y profundidad de la base para la encastración de la chimenea 8 cm, con base de 200x200 mm y lamas antilluvia. Modelo AEN200350 de BRINNER.

**AEN200400** Ud ASPIRADOR ESTÁTICO METÁLICO NEGRO O BLANCO 200x400 (material; 26/12/2023)
Precio: 181.49
Aspirador estático metálico lacado color negro o blanco para remate de chimeneas, fabricado en chapa galvanizada de 1 mm de espesor y estructura de 1,5 mm, electrosoldada por puntos y esmaltado en horno con pintura epoxi a 400ºC de calor. Compuesto por base + 3 lamas + techo, con altura de 45 cm, lamas de 11,4 cm dispuestas a modo de persiana mallorquina separadas 8,5 cm entre ellas, profundidad de las lamas una vez colocadas 7 cm y profundidad de la base para la encastración de la chimenea 8 cm, con base de 200x200 mm y lamas antilluvia. Modelo AEN200400 de BRINNER.

**AEN200450** Ud ASPIRADOR ESTÁTICO METÁLICO NEGRO O BLANCO 200x450 (material; 26/12/2023)
Precio: 190.13
Aspirador estático metálico lacado color negro o blanco para remate de chimeneas, fabricado en chapa galvanizada de 1 mm de espesor y estructura de 1,5 mm, electrosoldada por puntos y esmaltado en horno con pintura epoxi a 400ºC de calor. Compuesto por base + 3 lamas + techo, con altura de 45 cm, lamas de 11,4 cm dispuestas a modo de persiana mallorquina separadas 8,5 cm entre ellas, profundidad de las lamas una vez colocadas 7 cm y profundidad de la base para la encastración de la chimenea 8 cm, con base de 200x200 mm y lamas antilluvia. Modelo AEN200450 de BRINNER.

**AEN200500** Ud ASPIRADOR ESTÁTICO METÁLICO NEGRO O BLANCO 200x500 (material; 26/12/2023)
Precio: 194.43
Aspirador estático metálico lacado color negro o blanco para remate de chimeneas, fabricado en chapa galvanizada de 1 mm de espesor y estructura de 1,5 mm, electrosoldada por puntos y esmaltado en horno con pintura epoxi a 400ºC de calor. Compuesto por base + 3 lamas + techo, con altura de 45 cm, lamas de 11,4 cm dispuestas a modo de persiana mallorquina separadas 8,5 cm entre ellas, profundidad de las lamas una vez colocadas 7 cm y profundidad de la base para la encastración de la chimenea 8 cm, con base de 200x200 mm y lamas antilluvia. Modelo AEN200500 de BRINNER.

**AEN200600** Ud ASPIRADOR ESTÁTICO METÁLICO NEGRO O BLANCO 200x600 (material; 26/12/2023)
Precio: 203.1
Aspirador estático metálico lacado color negro o blanco para remate de chimeneas, fabricado en chapa galvanizada de 1 mm de espesor y estructura de 1,5 mm, electrosoldada por puntos y esmaltado en horno con pintura epoxi a 400ºC de calor. Compuesto por base + 3 lamas + techo, con altura de 45 cm, lamas de 11,4 cm dispuestas a modo de persiana mallorquina separadas 8,5 cm entre ellas, profundidad de las lamas una vez colocadas 7 cm y profundidad de la base para la encastración de la chimenea 8 cm, con base de 200x200 mm y lamas antilluvia. Modelo AEN200600 de BRINNER.

**AEN200700** Ud ASPIRADOR ESTÁTICO METÁLICO NEGRO O BLANCO 200x700 (material; 26/12/2023)
Precio: 211.71
Aspirador estático metálico lacado color negro o blanco para remate de chimeneas, fabricado en chapa galvanizada de 1 mm de espesor y estructura de 1,5 mm, electrosoldada por puntos y esmaltado en horno con pintura epoxi a 400ºC de calor. Compuesto por base + 3 lamas + techo, con altura de 45 cm, lamas de 11,4 cm dispuestas a modo de persiana mallorquina separadas 8,5 cm entre ellas, profundidad de las lamas una vez colocadas 7 cm y profundidad de la base para la encastración de la chimenea 8 cm, con base de 200x200 mm y lamas antilluvia. Modelo AEN200700 de BRINNER.

**AEN200800** Ud ASPIRADOR ESTÁTICO METÁLICO NEGRO O BLANCO 200x800 (material; 26/12/2023)
Precio: 220.38
Aspirador estático metálico lacado color negro o blanco para remate de chimeneas, fabricado en chapa galvanizada de 1 mm de espesor y estructura de 1,5 mm, electrosoldada por puntos y esmaltado en horno con pintura epoxi a 400ºC de calor. Compuesto por base + 3 lamas + techo, con altura de 45 cm, lamas de 11,4 cm dispuestas a modo de persiana mallorquina separadas 8,5 cm entre ellas, profundidad de las lamas una vez colocadas 7 cm y profundidad de la base para la encastración de la chimenea 8 cm, con base de 200x200 mm y lamas antilluvia. Modelo AEN200800 de BRINNER.

**AEN200900** Ud ASPIRADOR ESTÁTICO METÁLICO NEGRO O BLANCO 200x900 (material; 26/12/2023)
Precio: 228.99
Aspirador estático metálico lacado color negro o blanco para remate de chimeneas, fabricado en chapa galvanizada de 1 mm de espesor y estructura de 1,5 mm, electrosoldada por puntos y esmaltado en horno con pintura epoxi a 400ºC de calor. Compuesto por base + 3 lamas + techo, con altura de 45 cm, lamas de 11,4 cm dispuestas a modo de persiana mallorquina separadas 8,5 cm entre ellas, profundidad de las lamas una vez colocadas 7 cm y profundidad de la base para la encastración de la chimenea 8 cm, con base de 200x200 mm y lamas antilluvia. Modelo AEN200900 de BRINNER.

**AEN2001000** Ud ASPIRADOR ESTÁTICO METÁLICO NEGRO O BLANCO 200x1000 (material; 26/12/2023)
Precio: 237.66
Aspirador estático metálico lacado color negro o blanco para remate de chimeneas, fabricado en chapa galvanizada de 1 mm de espesor y estructura de 1,5 mm, electrosoldada por puntos y esmaltado en horno con pintura epoxi a 400ºC de calor. Compuesto por base + 3 lamas + techo, con altura de 45 cm, lamas de 11,4 cm dispuestas a modo de persiana mallorquina separadas 8,5 cm entre ellas, profundidad de las lamas una vez colocadas 7 cm y profundidad de la base para la encastración de la chimenea 8 cm, con base de 200x200 mm y lamas antilluvia. Modelo AEN2001000 de BRINNER.

**AEN250250** Ud ASPIRADOR ESTÁTICO METÁLICO NEGRO O BLANCO 250x250 (material; 26/12/2023)
Precio: 177.15
Aspirador estático metálico lacado color negro o blanco para remate de chimeneas, fabricado en chapa galvanizada de 1 mm de espesor y estructura de 1,5 mm, electrosoldada por puntos y esmaltado en horno con pintura epoxi a 400ºC de calor. Compuesto por base + 3 lamas + techo, con altura de 45 cm, lamas de 11,4 cm dispuestas a modo de persiana mallorquina separadas 8,5 cm entre ellas, profundidad de las lamas una vez colocadas 7 cm y profundidad de la base para la encastración de la chimenea 8 cm, con base de 200x200 mm y lamas antilluvia. Modelo AEN250250 de BRINNER.

**AEN250300** Ud ASPIRADOR ESTÁTICO METÁLICO NEGRO O BLANCO 250x300 (material; 26/12/2023)
Precio: 181.49
Aspirador estático metálico lacado color negro o blanco para remate de chimeneas, fabricado en chapa galvanizada de 1 mm de espesor y estructura de 1,5 mm, electrosoldada por puntos y esmaltado en horno con pintura epoxi a 400ºC de calor. Compuesto por base + 3 lamas + techo, con altura de 45 cm, lamas de 11,4 cm dispuestas a modo de persiana mallorquina separadas 8,5 cm entre ellas, profundidad de las lamas una vez colocadas 7 cm y profundidad de la base para la encastración de la chimenea 8 cm, con base de 200x200 mm y lamas antilluvia. Modelo AEN250300 de BRINNER.

**AEN250350** Ud ASPIRADOR ESTÁTICO METÁLICO NEGRO O BLANCO 250x350 (material; 26/12/2023)
Precio: 185.79
Aspirador estático metálico lacado color negro o blanco para remate de chimeneas, fabricado en chapa galvanizada de 1 mm de espesor y estructura de 1,5 mm, electrosoldada por puntos y esmaltado en horno con pintura epoxi a 400ºC de calor. Compuesto por base + 3 lamas + techo, con altura de 45 cm, lamas de 11,4 cm dispuestas a modo de persiana mallorquina separadas 8,5 cm entre ellas, profundidad de las lamas una vez colocadas 7 cm y profundidad de la base para la encastración de la chimenea 8 cm, con base de 200x200 mm y lamas antilluvia. Modelo AEN250350 de BRINNER.

**AEN250400** Ud ASPIRADOR ESTÁTICO METÁLICO NEGRO O BLANCO 250x400 (material; 26/12/2023)
Precio: 190.13
Aspirador estático metálico lacado color negro o blanco para remate de chimeneas, fabricado en chapa galvanizada de 1 mm de espesor y estructura de 1,5 mm, electrosoldada por puntos y esmaltado en horno con pintura epoxi a 400ºC de calor. Compuesto por base + 3 lamas + techo, con altura de 45 cm, lamas de 11,4 cm dispuestas a modo de persiana mallorquina separadas 8,5 cm entre ellas, profundidad de las lamas una vez colocadas 7 cm y profundidad de la base para la encastración de la chimenea 8 cm, con base de 200x200 mm y lamas antilluvia. Modelo AEN250400 de BRINNER.

**AEN250450** Ud ASPIRADOR ESTÁTICO METÁLICO NEGRO O BLANCO 250x450 (material; 26/12/2023)
Precio: 194.43
Aspirador estático metálico lacado color negro o blanco para remate de chimeneas, fabricado en chapa galvanizada de 1 mm de espesor y estructura de 1,5 mm, electrosoldada por puntos y esmaltado en horno con pintura epoxi a 400ºC de calor. Compuesto por base + 3 lamas + techo, con altura de 45 cm, lamas de 11,4 cm dispuestas a modo de persiana mallorquina separadas 8,5 cm entre ellas, profundidad de las lamas una vez colocadas 7 cm y profundidad de la base para la encastración de la chimenea 8 cm, con base de 200x200 mm y lamas antilluvia. Modelo AEN250450 de BRINNER.

**AEN250500** Ud ASPIRADOR ESTÁTICO METÁLICO NEGRO O BLANCO 250x500 (material; 26/12/2023)
Precio: 198.77
Aspirador estático metálico lacado color negro o blanco para remate de chimeneas, fabricado en chapa galvanizada de 1 mm de espesor y estructura de 1,5 mm, electrosoldada por puntos y esmaltado en horno con pintura epoxi a 400ºC de calor. Compuesto por base + 3 lamas + techo, con altura de 45 cm, lamas de 11,4 cm dispuestas a modo de persiana mallorquina separadas 8,5 cm entre ellas, profundidad de las lamas una vez colocadas 7 cm y profundidad de la base para la encastración de la chimenea 8 cm, con base de 200x200 mm y lamas antilluvia. Modelo AEN250500 de BRINNER.

**AEN250600** Ud ASPIRADOR ESTÁTICO METÁLICO NEGRO O BLANCO 250x600 (material; 26/12/2023)
Precio: 207.4
Aspirador estático metálico lacado color negro o blanco para remate de chimeneas, fabricado en chapa galvanizada de 1 mm de espesor y estructura de 1,5 mm, electrosoldada por puntos y esmaltado en horno con pintura epoxi a 400ºC de calor. Compuesto por base + 3 lamas + techo, con altura de 45 cm, lamas de 11,4 cm dispuestas a modo de persiana mallorquina separadas 8,5 cm entre ellas, profundidad de las lamas una vez colocadas 7 cm y profundidad de la base para la encastración de la chimenea 8 cm, con base de 200x200 mm y lamas antilluvia. Modelo AEN250600 de BRINNER.

**AEN250700** Ud ASPIRADOR ESTÁTICO METÁLICO NEGRO O BLANCO 250x700 (material; 26/12/2023)
Precio: 216.04
Aspirador estático metálico lacado color negro o blanco para remate de chimeneas, fabricado en chapa galvanizada de 1 mm de espesor y estructura de 1,5 mm, electrosoldada por puntos y esmaltado en horno con pintura epoxi a 400ºC de calor. Compuesto por base + 3 lamas + techo, con altura de 45 cm, lamas de 11,4 cm dispuestas a modo de persiana mallorquina separadas 8,5 cm entre ellas, profundidad de las lamas una vez colocadas 7 cm y profundidad de la base para la encastración de la chimenea 8 cm, con base de 200x200 mm y lamas antilluvia. Modelo AEN250700 de BRINNER.

**AEN250800** Ud ASPIRADOR ESTÁTICO METÁLICO NEGRO O BLANCO 250x800 (material; 26/12/2023)
Precio: 224.68
Aspirador estático metálico lacado color negro o blanco para remate de chimeneas, fabricado en chapa galvanizada de 1 mm de espesor y estructura de 1,5 mm, electrosoldada por puntos y esmaltado en horno con pintura epoxi a 400ºC de calor. Compuesto por base + 3 lamas + techo, con altura de 45 cm, lamas de 11,4 cm dispuestas a modo de persiana mallorquina separadas 8,5 cm entre ellas, profundidad de las lamas una vez colocadas 7 cm y profundidad de la base para la encastración de la chimenea 8 cm, con base de 200x200 mm y lamas antilluvia. Modelo AEN250800 de BRINNER.

**AEN250900** Ud ASPIRADOR ESTÁTICO METÁLICO NEGRO O BLANCO 250x900 (material; 26/12/2023)
Precio: 243.05
Aspirador estático metálico lacado color negro o blanco para remate de chimeneas, fabricado en chapa galvanizada de 1 mm de espesor y estructura de 1,5 mm, electrosoldada por puntos y esmaltado en horno con pintura epoxi a 400ºC de calor. Compuesto por base + 3 lamas + techo, con altura de 45 cm, lamas de 11,4 cm dispuestas a modo de persiana mallorquina separadas 8,5 cm entre ellas, profundidad de las lamas una vez colocadas 7 cm y profundidad de la base para la encastración de la chimenea 8 cm, con base de 200x200 mm y lamas antilluvia. Modelo AEN250900 de BRINNER.

**AEN2501000** Ud ASPIRADOR ESTÁTICO METÁLICO NEGRO O BLANCO 250x1000 (material; 26/12/2023)
Precio: 270.06
Aspirador estático metálico lacado color negro o blanco para remate de chimeneas, fabricado en chapa galvanizada de 1 mm de espesor y estructura de 1,5 mm, electrosoldada por puntos y esmaltado en horno con pintura epoxi a 400ºC de calor. Compuesto por base + 3 lamas + techo, con altura de 45 cm, lamas de 11,4 cm dispuestas a modo de persiana mallorquina separadas 8,5 cm entre ellas, profundidad de las lamas una vez colocadas 7 cm y profundidad de la base para la encastración de la chimenea 8 cm, con base de 200x200 mm y lamas antilluvia. Modelo AEN2501000 de BRINNER.

**AEN300300** Ud ASPIRADOR ESTÁTICO METÁLICO NEGRO O BLANCO 300x300 (material; 26/12/2023)
Precio: 185.79
Aspirador estático metálico lacado color negro o blanco para remate de chimeneas, fabricado en chapa galvanizada de 1 mm de espesor y estructura de 1,5 mm, electrosoldada por puntos y esmaltado en horno con pintura epoxi a 400ºC de calor. Compuesto por base + 3 lamas + techo, con altura de 45 cm, lamas de 11,4 cm dispuestas a modo de persiana mallorquina separadas 8,5 cm entre ellas, profundidad de las lamas una vez colocadas 7 cm y profundidad de la base para la encastración de la chimenea 8 cm, con base de 200x200 mm y lamas antilluvia. Modelo AEN300300 de BRINNER.

**AEN300350** Ud ASPIRADOR ESTÁTICO METÁLICO NEGRO O BLANCO 300x350 (material; 26/12/2023)
Precio: 190.13
Aspirador estático metálico lacado color negro o blanco para remate de chimeneas, fabricado en chapa galvanizada de 1 mm de espesor y estructura de 1,5 mm, electrosoldada por puntos y esmaltado en horno con pintura epoxi a 400ºC de calor. Compuesto por base + 3 lamas + techo, con altura de 45 cm, lamas de 11,4 cm dispuestas a modo de persiana mallorquina separadas 8,5 cm entre ellas, profundidad de las lamas una vez colocadas 7 cm y profundidad de la base para la encastración de la chimenea 8 cm, con base de 200x200 mm y lamas antilluvia. Modelo AEN300350 de BRINNER.

**AEN300400** Ud ASPIRADOR ESTÁTICO METÁLICO NEGRO O BLANCO 300x400 (material; 26/12/2023)
Precio: 194.43
Aspirador estático metálico lacado color negro o blanco para remate de chimeneas, fabricado en chapa galvanizada de 1 mm de espesor y estructura de 1,5 mm, electrosoldada por puntos y esmaltado en horno con pintura epoxi a 400ºC de calor. Compuesto por base + 3 lamas + techo, con altura de 45 cm, lamas de 11,4 cm dispuestas a modo de persiana mallorquina separadas 8,5 cm entre ellas, profundidad de las lamas una vez colocadas 7 cm y profundidad de la base para la encastración de la chimenea 8 cm, con base de 200x200 mm y lamas antilluvia. Modelo AEN300400 de BRINNER.

**AEN300450** Ud ASPIRADOR ESTÁTICO METÁLICO NEGRO O BLANCO 300x450 (material; 26/12/2023)
Precio: 198.77
Aspirador estático metálico lacado color negro o blanco para remate de chimeneas, fabricado en chapa galvanizada de 1 mm de espesor y estructura de 1,5 mm, electrosoldada por puntos y esmaltado en horno con pintura epoxi a 400ºC de calor. Compuesto por base + 3 lamas + techo, con altura de 45 cm, lamas de 11,4 cm dispuestas a modo de persiana mallorquina separadas 8,5 cm entre ellas, profundidad de las lamas una vez colocadas 7 cm y profundidad de la base para la encastración de la chimenea 8 cm, con base de 200x200 mm y lamas antilluvia. Modelo AEN300450 de BRINNER.

**AEN300500** Ud ASPIRADOR ESTÁTICO METÁLICO NEGRO O BLANCO 300x500 (material; 26/12/2023)
Precio: 203.1
Aspirador estático metálico lacado color negro o blanco para remate de chimeneas, fabricado en chapa galvanizada de 1 mm de espesor y estructura de 1,5 mm, electrosoldada por puntos y esmaltado en horno con pintura epoxi a 400ºC de calor. Compuesto por base + 3 lamas + techo, con altura de 45 cm, lamas de 11,4 cm dispuestas a modo de persiana mallorquina separadas 8,5 cm entre ellas, profundidad de las lamas una vez colocadas 7 cm y profundidad de la base para la encastración de la chimenea 8 cm, con base de 200x200 mm y lamas antilluvia. Modelo AEN300500 de BRINNER.

**AEN300600** Ud ASPIRADOR ESTÁTICO METÁLICO NEGRO O BLANCO 300x600 (material; 26/12/2023)
Precio: 211.71
Aspirador estático metálico lacado color negro o blanco para remate de chimeneas, fabricado en chapa galvanizada de 1 mm de espesor y estructura de 1,5 mm, electrosoldada por puntos y esmaltado en horno con pintura epoxi a 400ºC de calor. Compuesto por base + 3 lamas + techo, con altura de 45 cm, lamas de 11,4 cm dispuestas a modo de persiana mallorquina separadas 8,5 cm entre ellas, profundidad de las lamas una vez colocadas 7 cm y profundidad de la base para la encastración de la chimenea 8 cm, con base de 200x200 mm y lamas antilluvia. Modelo AEN300600 de BRINNER.

**AEN300700** Ud ASPIRADOR ESTÁTICO METÁLICO NEGRO O BLANCO 300x700 (material; 26/12/2023)
Precio: 226.83
Aspirador estático metálico lacado color negro o blanco para remate de chimeneas, fabricado en chapa galvanizada de 1 mm de espesor y estructura de 1,5 mm, electrosoldada por puntos y esmaltado en horno con pintura epoxi a 400ºC de calor. Compuesto por base + 3 lamas + techo, con altura de 45 cm, lamas de 11,4 cm dispuestas a modo de persiana mallorquina separadas 8,5 cm entre ellas, profundidad de las lamas una vez colocadas 7 cm y profundidad de la base para la encastración de la chimenea 8 cm, con base de 200x200 mm y lamas antilluvia. Modelo AEN300700 de BRINNER.

**AEN300800** Ud ASPIRADOR ESTÁTICO METÁLICO NEGRO O BLANCO 300x800 (material; 26/12/2023)
Precio: 259.24
Aspirador estático metálico lacado color negro o blanco para remate de chimeneas, fabricado en chapa galvanizada de 1 mm de espesor y estructura de 1,5 mm, electrosoldada por puntos y esmaltado en horno con pintura epoxi a 400ºC de calor. Compuesto por base + 3 lamas + techo, con altura de 45 cm, lamas de 11,4 cm dispuestas a modo de persiana mallorquina separadas 8,5 cm entre ellas, profundidad de las lamas una vez colocadas 7 cm y profundidad de la base para la encastración de la chimenea 8 cm, con base de 200x200 mm y lamas antilluvia. Modelo AEN300800 de BRINNER.

**AEN300900** Ud ASPIRADOR ESTÁTICO METÁLICO NEGRO O BLANCO 300x900 (material; 26/12/2023)
Precio: 291.64
Aspirador estático metálico lacado color negro o blanco para remate de chimeneas, fabricado en chapa galvanizada de 1 mm de espesor y estructura de 1,5 mm, electrosoldada por puntos y esmaltado en horno con pintura epoxi a 400ºC de calor. Compuesto por base + 3 lamas + techo, con altura de 45 cm, lamas de 11,4 cm dispuestas a modo de persiana mallorquina separadas 8,5 cm entre ellas, profundidad de las lamas una vez colocadas 7 cm y profundidad de la base para la encastración de la chimenea 8 cm, con base de 200x200 mm y lamas antilluvia. Modelo AEN300900 de BRINNER.

**AEN3001000** Ud ASPIRADOR ESTÁTICO METÁLICO NEGRO O BLANCO 300x1000 (material; 26/12/2023)
Precio: 324.05
Aspirador estático metálico lacado color negro o blanco para remate de chimeneas, fabricado en chapa galvanizada de 1 mm de espesor y estructura de 1,5 mm, electrosoldada por puntos y esmaltado en horno con pintura epoxi a 400ºC de calor. Compuesto por base + 3 lamas + techo, con altura de 45 cm, lamas de 11,4 cm dispuestas a modo de persiana mallorquina separadas 8,5 cm entre ellas, profundidad de las lamas una vez colocadas 7 cm y profundidad de la base para la encastración de la chimenea 8 cm, con base de 200x200 mm y lamas antilluvia. Modelo AEN3001000 de BRINNER.

**AEN350350** Ud ASPIRADOR ESTÁTICO METÁLICO NEGRO O BLANCO 350x350 (material; 26/12/2023)
Precio: 194.43
Aspirador estático metálico lacado color negro o blanco para remate de chimeneas, fabricado en chapa galvanizada de 1 mm de espesor y estructura de 1,5 mm, electrosoldada por puntos y esmaltado en horno con pintura epoxi a 400ºC de calor. Compuesto por base + 3 lamas + techo, con altura de 45 cm, lamas de 11,4 cm dispuestas a modo de persiana mallorquina separadas 8,5 cm entre ellas, profundidad de las lamas una vez colocadas 7 cm y profundidad de la base para la encastración de la chimenea 8 cm, con base de 200x200 mm y lamas antilluvia. Modelo AEN350350 de BRINNER.

**AEN350400** Ud ASPIRADOR ESTÁTICO METÁLICO NEGRO O BLANCO 350x400 (material; 26/12/2023)
Precio: 198.77
Aspirador estático metálico lacado color negro o blanco para remate de chimeneas, fabricado en chapa galvanizada de 1 mm de espesor y estructura de 1,5 mm, electrosoldada por puntos y esmaltado en horno con pintura epoxi a 400ºC de calor. Compuesto por base + 3 lamas + techo, con altura de 45 cm, lamas de 11,4 cm dispuestas a modo de persiana mallorquina separadas 8,5 cm entre ellas, profundidad de las lamas una vez colocadas 7 cm y profundidad de la base para la encastración de la chimenea 8 cm, con base de 200x200 mm y lamas antilluvia. Modelo AEN350400 de BRINNER.

**AEN350450** Ud ASPIRADOR ESTÁTICO METÁLICO NEGRO O BLANCO 350x450 (material; 26/12/2023)
Precio: 203.1
Aspirador estático metálico lacado color negro o blanco para remate de chimeneas, fabricado en chapa galvanizada de 1 mm de espesor y estructura de 1,5 mm, electrosoldada por puntos y esmaltado en horno con pintura epoxi a 400ºC de calor. Compuesto por base + 3 lamas + techo, con altura de 45 cm, lamas de 11,4 cm dispuestas a modo de persiana mallorquina separadas 8,5 cm entre ellas, profundidad de las lamas una vez colocadas 7 cm y profundidad de la base para la encastración de la chimenea 8 cm, con base de 200x200 mm y lamas antilluvia. Modelo AEN350450 de BRINNER.

**AEN350500** Ud ASPIRADOR ESTÁTICO METÁLICO NEGRO O BLANCO 350x500 (material; 26/12/2023)
Precio: 207.4
Aspirador estático metálico lacado color negro o blanco para remate de chimeneas, fabricado en chapa galvanizada de 1 mm de espesor y estructura de 1,5 mm, electrosoldada por puntos y esmaltado en horno con pintura epoxi a 400ºC de calor. Compuesto por base + 3 lamas + techo, con altura de 45 cm, lamas de 11,4 cm dispuestas a modo de persiana mallorquina separadas 8,5 cm entre ellas, profundidad de las lamas una vez colocadas 7 cm y profundidad de la base para la encastración de la chimenea 8 cm, con base de 200x200 mm y lamas antilluvia. Modelo AEN350500 de BRINNER.

**AEN350600** Ud ASPIRADOR ESTÁTICO METÁLICO NEGRO O BLANCO 350x600 (material; 26/12/2023)
Precio: 226.83
Aspirador estático metálico lacado color negro o blanco para remate de chimeneas, fabricado en chapa galvanizada de 1 mm de espesor y estructura de 1,5 mm, electrosoldada por puntos y esmaltado en horno con pintura epoxi a 400ºC de calor. Compuesto por base + 3 lamas + techo, con altura de 45 cm, lamas de 11,4 cm dispuestas a modo de persiana mallorquina separadas 8,5 cm entre ellas, profundidad de las lamas una vez colocadas 7 cm y profundidad de la base para la encastración de la chimenea 8 cm, con base de 200x200 mm y lamas antilluvia. Modelo AEN350600 de BRINNER.

**AEN350700** Ud ASPIRADOR ESTÁTICO METÁLICO NEGRO O BLANCO 350x700 (material; 26/12/2023)
Precio: 264.67
Aspirador estático metálico lacado color negro o blanco para remate de chimeneas, fabricado en chapa galvanizada de 1 mm de espesor y estructura de 1,5 mm, electrosoldada por puntos y esmaltado en horno con pintura epoxi a 400ºC de calor. Compuesto por base + 3 lamas + techo, con altura de 45 cm, lamas de 11,4 cm dispuestas a modo de persiana mallorquina separadas 8,5 cm entre ellas, profundidad de las lamas una vez colocadas 7 cm y profundidad de la base para la encastración de la chimenea 8 cm, con base de 200x200 mm y lamas antilluvia. Modelo AEN350700 de BRINNER.

**AEN350800** Ud ASPIRADOR ESTÁTICO METÁLICO NEGRO O BLANCO 350x800 (material; 26/12/2023)
Precio: 302.47
Aspirador estático metálico lacado color negro o blanco para remate de chimeneas, fabricado en chapa galvanizada de 1 mm de espesor y estructura de 1,5 mm, electrosoldada por puntos y esmaltado en horno con pintura epoxi a 400ºC de calor. Compuesto por base + 3 lamas + techo, con altura de 45 cm, lamas de 11,4 cm dispuestas a modo de persiana mallorquina separadas 8,5 cm entre ellas, profundidad de las lamas una vez colocadas 7 cm y profundidad de la base para la encastración de la chimenea 8 cm, con base de 200x200 mm y lamas antilluvia. Modelo AEN350800 de BRINNER.

**AEN350900** Ud ASPIRADOR ESTÁTICO METÁLICO NEGRO O BLANCO 350x900 (material; 26/12/2023)
Precio: 340.23
Aspirador estático metálico lacado color negro o blanco para remate de chimeneas, fabricado en chapa galvanizada de 1 mm de espesor y estructura de 1,5 mm, electrosoldada por puntos y esmaltado en horno con pintura epoxi a 400ºC de calor. Compuesto por base + 3 lamas + techo, con altura de 45 cm, lamas de 11,4 cm dispuestas a modo de persiana mallorquina separadas 8,5 cm entre ellas, profundidad de las lamas una vez colocadas 7 cm y profundidad de la base para la encastración de la chimenea 8 cm, con base de 200x200 mm y lamas antilluvia. Modelo AEN350900 de BRINNER.

**AEN3501000** Ud ASPIRADOR ESTÁTICO METÁLICO NEGRO O BLANCO 350x1000 (material; 26/12/2023)
Precio: 378
Aspirador estático metálico lacado color negro o blanco para remate de chimeneas, fabricado en chapa galvanizada de 1 mm de espesor y estructura de 1,5 mm, electrosoldada por puntos y esmaltado en horno con pintura epoxi a 400ºC de calor. Compuesto por base + 3 lamas + techo, con altura de 45 cm, lamas de 11,4 cm dispuestas a modo de persiana mallorquina separadas 8,5 cm entre ellas, profundidad de las lamas una vez colocadas 7 cm y profundidad de la base para la encastración de la chimenea 8 cm, con base de 200x200 mm y lamas antilluvia. Modelo AEN3501000 de BRINNER.

**AEN400400** Ud ASPIRADOR ESTÁTICO METÁLICO NEGRO O BLANCO 400x400 (material; 26/12/2023)
Precio: 204.4
Aspirador estático metálico lacado color negro o blanco para remate de chimeneas, fabricado en chapa galvanizada de 1 mm de espesor y estructura de 1,5 mm, electrosoldada por puntos y esmaltado en horno con pintura epoxi a 400ºC de calor. Compuesto por base + 3 lamas + techo, con altura de 45 cm, lamas de 11,4 cm dispuestas a modo de persiana mallorquina separadas 8,5 cm entre ellas, profundidad de las lamas una vez colocadas 7 cm y profundidad de la base para la encastración de la chimenea 8 cm, con base de 200x200 mm y lamas antilluvia. Modelo AEN400400 de BRINNER.

**AEN400450** Ud ASPIRADOR ESTÁTICO METÁLICO NEGRO O BLANCO 400x450 (material; 26/12/2023)
Precio: 207.4
Aspirador estático metálico lacado color negro o blanco para remate de chimeneas, fabricado en chapa galvanizada de 1 mm de espesor y estructura de 1,5 mm, electrosoldada por puntos y esmaltado en horno con pintura epoxi a 400ºC de calor. Compuesto por base + 3 lamas + techo, con altura de 45 cm, lamas de 11,4 cm dispuestas a modo de persiana mallorquina separadas 8,5 cm entre ellas, profundidad de las lamas una vez colocadas 7 cm y profundidad de la base para la encastración de la chimenea 8 cm, con base de 200x200 mm y lamas antilluvia. Modelo AEN400450 de BRINNER.

**AEN400500** Ud ASPIRADOR ESTÁTICO METÁLICO NEGRO O BLANCO 400x500 (material; 26/12/2023)
Precio: 216.04
Aspirador estático metálico lacado color negro o blanco para remate de chimeneas, fabricado en chapa galvanizada de 1 mm de espesor y estructura de 1,5 mm, electrosoldada por puntos y esmaltado en horno con pintura epoxi a 400ºC de calor. Compuesto por base + 3 lamas + techo, con altura de 45 cm, lamas de 11,4 cm dispuestas a modo de persiana mallorquina separadas 8,5 cm entre ellas, profundidad de las lamas una vez colocadas 7 cm y profundidad de la base para la encastración de la chimenea 8 cm, con base de 200x200 mm y lamas antilluvia. Modelo AEN400500 de BRINNER.

**AEN400600** Ud ASPIRADOR ESTÁTICO METÁLICO NEGRO O BLANCO 400x600 (material; 26/12/2023)
Precio: 259.24
Aspirador estático metálico lacado color negro o blanco para remate de chimeneas, fabricado en chapa galvanizada de 1 mm de espesor y estructura de 1,5 mm, electrosoldada por puntos y esmaltado en horno con pintura epoxi a 400ºC de calor. Compuesto por base + 3 lamas + techo, con altura de 45 cm, lamas de 11,4 cm dispuestas a modo de persiana mallorquina separadas 8,5 cm entre ellas, profundidad de las lamas una vez colocadas 7 cm y profundidad de la base para la encastración de la chimenea 8 cm, con base de 200x200 mm y lamas antilluvia. Modelo AEN400600 de BRINNER.

**AEN400700** Ud ASPIRADOR ESTÁTICO METÁLICO NEGRO O BLANCO 400x700 (material; 26/12/2023)
Precio: 302.47
Aspirador estático metálico lacado color negro o blanco para remate de chimeneas, fabricado en chapa galvanizada de 1 mm de espesor y estructura de 1,5 mm, electrosoldada por puntos y esmaltado en horno con pintura epoxi a 400ºC de calor. Compuesto por base + 3 lamas + techo, con altura de 45 cm, lamas de 11,4 cm dispuestas a modo de persiana mallorquina separadas 8,5 cm entre ellas, profundidad de las lamas una vez colocadas 7 cm y profundidad de la base para la encastración de la chimenea 8 cm, con base de 200x200 mm y lamas antilluvia. Modelo AEN400700 de BRINNER.

**AEN400800** Ud ASPIRADOR ESTÁTICO METÁLICO NEGRO O BLANCO 400x800 (material; 26/12/2023)
Precio: 345.66
Aspirador estático metálico lacado color negro o blanco para remate de chimeneas, fabricado en chapa galvanizada de 1 mm de espesor y estructura de 1,5 mm, electrosoldada por puntos y esmaltado en horno con pintura epoxi a 400ºC de calor. Compuesto por base + 3 lamas + techo, con altura de 45 cm, lamas de 11,4 cm dispuestas a modo de persiana mallorquina separadas 8,5 cm entre ellas, profundidad de las lamas una vez colocadas 7 cm y profundidad de la base para la encastración de la chimenea 8 cm, con base de 200x200 mm y lamas antilluvia. Modelo AEN400800 de BRINNER.

**AEN400900** Ud ASPIRADOR ESTÁTICO METÁLICO NEGRO O BLANCO 400x900 (material; 26/12/2023)
Precio: 388.86
Aspirador estático metálico lacado color negro o blanco para remate de chimeneas, fabricado en chapa galvanizada de 1 mm de espesor y estructura de 1,5 mm, electrosoldada por puntos y esmaltado en horno con pintura epoxi a 400ºC de calor. Compuesto por base + 3 lamas + techo, con altura de 45 cm, lamas de 11,4 cm dispuestas a modo de persiana mallorquina separadas 8,5 cm entre ellas, profundidad de las lamas una vez colocadas 7 cm y profundidad de la base para la encastración de la chimenea 8 cm, con base de 200x200 mm y lamas antilluvia. Modelo AEN400900 de BRINNER.

**AEN4001000** Ud ASPIRADOR ESTÁTICO METÁLICO NEGRO O BLANCO 400x1000 (material; 26/12/2023)
Precio: 432.09
Aspirador estático metálico lacado color negro o blanco para remate de chimeneas, fabricado en chapa galvanizada de 1 mm de espesor y estructura de 1,5 mm, electrosoldada por puntos y esmaltado en horno con pintura epoxi a 400ºC de calor. Compuesto por base + 3 lamas + techo, con altura de 45 cm, lamas de 11,4 cm dispuestas a modo de persiana mallorquina separadas 8,5 cm entre ellas, profundidad de las lamas una vez colocadas 7 cm y profundidad de la base para la encastración de la chimenea 8 cm, con base de 200x200 mm y lamas antilluvia. Modelo AEN4001000 de BRINNER.

**AEN450450** Ud ASPIRADOR ESTÁTICO METÁLICO NEGRO O BLANCO 450x450 (material; 26/12/2023)
Precio: 218.78
Aspirador estático metálico lacado color negro o blanco para remate de chimeneas, fabricado en chapa galvanizada de 1 mm de espesor y estructura de 1,5 mm, electrosoldada por puntos y esmaltado en horno con pintura epoxi a 400ºC de calor. Compuesto por base + 3 lamas + techo, con altura de 45 cm, lamas de 11,4 cm dispuestas a modo de persiana mallorquina separadas 8,5 cm entre ellas, profundidad de las lamas una vez colocadas 7 cm y profundidad de la base para la encastración de la chimenea 8 cm, con base de 200x200 mm y lamas antilluvia. Modelo AEN450450 de BRINNER.

**AEN450500** Ud ASPIRADOR ESTÁTICO METÁLICO NEGRO O BLANCO 450x500 (material; 26/12/2023)
Precio: 243.05
Aspirador estático metálico lacado color negro o blanco para remate de chimeneas, fabricado en chapa galvanizada de 1 mm de espesor y estructura de 1,5 mm, electrosoldada por puntos y esmaltado en horno con pintura epoxi a 400ºC de calor. Compuesto por base + 3 lamas + techo, con altura de 45 cm, lamas de 11,4 cm dispuestas a modo de persiana mallorquina separadas 8,5 cm entre ellas, profundidad de las lamas una vez colocadas 7 cm y profundidad de la base para la encastración de la chimenea 8 cm, con base de 200x200 mm y lamas antilluvia. Modelo AEN450500 de BRINNER.

**AEN450600** Ud ASPIRADOR ESTÁTICO METÁLICO NEGRO O BLANCO 450x600 (material; 26/12/2023)
Precio: 291.64
Aspirador estático metálico lacado color negro o blanco para remate de chimeneas, fabricado en chapa galvanizada de 1 mm de espesor y estructura de 1,5 mm, electrosoldada por puntos y esmaltado en horno con pintura epoxi a 400ºC de calor. Compuesto por base + 3 lamas + techo, con altura de 45 cm, lamas de 11,4 cm dispuestas a modo de persiana mallorquina separadas 8,5 cm entre ellas, profundidad de las lamas una vez colocadas 7 cm y profundidad de la base para la encastración de la chimenea 8 cm, con base de 200x200 mm y lamas antilluvia. Modelo AEN450600 de BRINNER.

**AEN450700** Ud ASPIRADOR ESTÁTICO METÁLICO NEGRO O BLANCO 450x700 (material; 26/12/2023)
Precio: 340.27
Aspirador estático metálico lacado color negro o blanco para remate de chimeneas, fabricado en chapa galvanizada de 1 mm de espesor y estructura de 1,5 mm, electrosoldada por puntos y esmaltado en horno con pintura epoxi a 400ºC de calor. Compuesto por base + 3 lamas + techo, con altura de 45 cm, lamas de 11,4 cm dispuestas a modo de persiana mallorquina separadas 8,5 cm entre ellas, profundidad de las lamas una vez colocadas 7 cm y profundidad de la base para la encastración de la chimenea 8 cm, con base de 200x200 mm y lamas antilluvia. Modelo AEN450700 de BRINNER.

**AEN450800** Ud ASPIRADOR ESTÁTICO METÁLICO NEGRO O BLANCO 450x800 (material; 26/12/2023)
Precio: 388.76
Aspirador estático metálico lacado color negro o blanco para remate de chimeneas, fabricado en chapa galvanizada de 1 mm de espesor y estructura de 1,5 mm, electrosoldada por puntos y esmaltado en horno con pintura epoxi a 400ºC de calor. Compuesto por base + 3 lamas + techo, con altura de 45 cm, lamas de 11,4 cm dispuestas a modo de persiana mallorquina separadas 8,5 cm entre ellas, profundidad de las lamas una vez colocadas 7 cm y profundidad de la base para la encastración de la chimenea 8 cm, con base de 200x200 mm y lamas antilluvia. Modelo AEN450800 de BRINNER.

**AEN450900** Ud ASPIRADOR ESTÁTICO METÁLICO NEGRO O BLANCO 450x900 (material; 26/12/2023)
Precio: 437.48
Aspirador estático metálico lacado color negro o blanco para remate de chimeneas, fabricado en chapa galvanizada de 1 mm de espesor y estructura de 1,5 mm, electrosoldada por puntos y esmaltado en horno con pintura epoxi a 400ºC de calor. Compuesto por base + 3 lamas + techo, con altura de 45 cm, lamas de 11,4 cm dispuestas a modo de persiana mallorquina separadas 8,5 cm entre ellas, profundidad de las lamas una vez colocadas 7 cm y profundidad de la base para la encastración de la chimenea 8 cm, con base de 200x200 mm y lamas antilluvia. Modelo AEN450900 de BRINNER.

**AEN4501000** Ud ASPIRADOR ESTÁTICO METÁLICO NEGRO O BLANCO 450x1000 (material; 26/12/2023)
Precio: 486.11
Aspirador estático metálico lacado color negro o blanco para remate de chimeneas, fabricado en chapa galvanizada de 1 mm de espesor y estructura de 1,5 mm, electrosoldada por puntos y esmaltado en horno con pintura epoxi a 400ºC de calor. Compuesto por base + 3 lamas + techo, con altura de 45 cm, lamas de 11,4 cm dispuestas a modo de persiana mallorquina separadas 8,5 cm entre ellas, profundidad de las lamas una vez colocadas 7 cm y profundidad de la base para la encastración de la chimenea 8 cm, con base de 200x200 mm y lamas antilluvia. Modelo AEN4501000 de BRINNER.

**AEN500500** Ud ASPIRADOR ESTÁTICO METÁLICO NEGRO O BLANCO 500x500 (material; 26/12/2023)
Precio: 270.06
Aspirador estático metálico lacado color negro o blanco para remate de chimeneas, fabricado en chapa galvanizada de 1 mm de espesor y estructura de 1,5 mm, electrosoldada por puntos y esmaltado en horno con pintura epoxi a 400ºC de calor. Compuesto por base + 3 lamas + techo, con altura de 45 cm, lamas de 11,4 cm dispuestas a modo de persiana mallorquina separadas 8,5 cm entre ellas, profundidad de las lamas una vez colocadas 7 cm y profundidad de la base para la encastración de la chimenea 8 cm, con base de 200x200 mm y lamas antilluvia. Modelo AEN500500 de BRINNER.

**AEN500600** Ud ASPIRADOR ESTÁTICO METÁLICO NEGRO O BLANCO 500x600 (material; 26/12/2023)
Precio: 324.05
Aspirador estático metálico lacado color negro o blanco para remate de chimeneas, fabricado en chapa galvanizada de 1 mm de espesor y estructura de 1,5 mm, electrosoldada por puntos y esmaltado en horno con pintura epoxi a 400ºC de calor. Compuesto por base + 3 lamas + techo, con altura de 45 cm, lamas de 11,4 cm dispuestas a modo de persiana mallorquina separadas 8,5 cm entre ellas, profundidad de las lamas una vez colocadas 7 cm y profundidad de la base para la encastración de la chimenea 8 cm, con base de 200x200 mm y lamas antilluvia. Modelo AEN500600 de BRINNER.

**AEN500700** Ud ASPIRADOR ESTÁTICO METÁLICO NEGRO O BLANCO 500x700 (material; 26/12/2023)
Precio: 378.1
Aspirador estático metálico lacado color negro o blanco para remate de chimeneas, fabricado en chapa galvanizada de 1 mm de espesor y estructura de 1,5 mm, electrosoldada por puntos y esmaltado en horno con pintura epoxi a 400ºC de calor. Compuesto por base + 3 lamas + techo, con altura de 45 cm, lamas de 11,4 cm dispuestas a modo de persiana mallorquina separadas 8,5 cm entre ellas, profundidad de las lamas una vez colocadas 7 cm y profundidad de la base para la encastración de la chimenea 8 cm, con base de 200x200 mm y lamas antilluvia. Modelo AEN500700 de BRINNER.

**AEN500800** Ud ASPIRADOR ESTÁTICO METÁLICO NEGRO O BLANCO 500x800 (material; 26/12/2023)
Precio: 432.09
Aspirador estático metálico lacado color negro o blanco para remate de chimeneas, fabricado en chapa galvanizada de 1 mm de espesor y estructura de 1,5 mm, electrosoldada por puntos y esmaltado en horno con pintura epoxi a 400ºC de calor. Compuesto por base + 3 lamas + techo, con altura de 45 cm, lamas de 11,4 cm dispuestas a modo de persiana mallorquina separadas 8,5 cm entre ellas, profundidad de las lamas una vez colocadas 7 cm y profundidad de la base para la encastración de la chimenea 8 cm, con base de 200x200 mm y lamas antilluvia. Modelo AEN500800 de BRINNER.

**AEN500900** Ud ASPIRADOR ESTÁTICO METÁLICO NEGRO O BLANCO 500x900 (material; 26/12/2023)
Precio: 486.11
Aspirador estático metálico lacado color negro o blanco para remate de chimeneas, fabricado en chapa galvanizada de 1 mm de espesor y estructura de 1,5 mm, electrosoldada por puntos y esmaltado en horno con pintura epoxi a 400ºC de calor. Compuesto por base + 3 lamas + techo, con altura de 45 cm, lamas de 11,4 cm dispuestas a modo de persiana mallorquina separadas 8,5 cm entre ellas, profundidad de las lamas una vez colocadas 7 cm y profundidad de la base para la encastración de la chimenea 8 cm, con base de 200x200 mm y lamas antilluvia. Modelo AEN500900 de BRINNER.

**AEN5001000** Ud ASPIRADOR ESTÁTICO METÁLICO NEGRO O BLANCO 500x1000 (material; 11/03/2025)
Precio: 540.31
Aspirador estático metálico lacado color negro o blanco para remate de chimeneas, fabricado en chapa galvanizada de 1 mm de espesor y estructura de 1,5 mm, electrosoldada por puntos y esmaltado en horno con pintura epoxi a 400ºC de calor. Compuesto por base + 3 lamas + techo, con altura de 45 cm, lamas de 11,4 cm dispuestas a modo de persiana mallorquina separadas 8,5 cm entre ellas, profundidad de las lamas una vez colocadas 7 cm y profundidad de la base para la encastración de la chimenea 8 cm, con base de 200x200 mm y lamas antilluvia. Modelo AEN5001000 de BRINNER.

**AEN600600** Ud ASPIRADOR ESTÁTICO METÁLICO NEGRO O BLANCO 600x600 (material; 26/12/2023)
Precio: 380.87
Aspirador estático metálico lacado color negro o blanco para remate de chimeneas, fabricado en chapa galvanizada de 1 mm de espesor y estructura de 1,5 mm, electrosoldada por puntos y esmaltado en horno con pintura epoxi a 400ºC de calor. Compuesto por base + 3 lamas + techo, con altura de 45 cm, lamas de 11,4 cm dispuestas a modo de persiana mallorquina separadas 8,5 cm entre ellas, profundidad de las lamas una vez colocadas 7 cm y profundidad de la base para la encastración de la chimenea 8 cm, con base de 200x200 mm y lamas antilluvia. Modelo AEN600600 de BRINNER.

**AEN600700** Ud ASPIRADOR ESTÁTICO METÁLICO NEGRO O BLANCO 600x700 (material; 26/12/2023)
Precio: 422.01
Aspirador estático metálico lacado color negro o blanco para remate de chimeneas, fabricado en chapa galvanizada de 1 mm de espesor y estructura de 1,5 mm, electrosoldada por puntos y esmaltado en horno con pintura epoxi a 400ºC de calor. Compuesto por base + 3 lamas + techo, con altura de 45 cm, lamas de 11,4 cm dispuestas a modo de persiana mallorquina separadas 8,5 cm entre ellas, profundidad de las lamas una vez colocadas 7 cm y profundidad de la base para la encastración de la chimenea 8 cm, con base de 200x200 mm y lamas antilluvia. Modelo AEN600700 de BRINNER.

**AEN600800** Ud ASPIRADOR ESTÁTICO METÁLICO NEGRO O BLANCO 600x800 (material; 26/12/2023)
Precio: 482.35
Aspirador estático metálico lacado color negro o blanco para remate de chimeneas, fabricado en chapa galvanizada de 1 mm de espesor y estructura de 1,5 mm, electrosoldada por puntos y esmaltado en horno con pintura epoxi a 400ºC de calor. Compuesto por base + 3 lamas + techo, con altura de 45 cm, lamas de 11,4 cm dispuestas a modo de persiana mallorquina separadas 8,5 cm entre ellas, profundidad de las lamas una vez colocadas 7 cm y profundidad de la base para la encastración de la chimenea 8 cm, con base de 200x200 mm y lamas antilluvia. Modelo AEN600800 de BRINNER.

**AEN600900** Ud ASPIRADOR ESTÁTICO METÁLICO NEGRO O BLANCO 600x900 (material; 26/12/2023)
Precio: 542.62
Aspirador estático metálico lacado color negro o blanco para remate de chimeneas, fabricado en chapa galvanizada de 1 mm de espesor y estructura de 1,5 mm, electrosoldada por puntos y esmaltado en horno con pintura epoxi a 400ºC de calor. Compuesto por base + 3 lamas + techo, con altura de 45 cm, lamas de 11,4 cm dispuestas a modo de persiana mallorquina separadas 8,5 cm entre ellas, profundidad de las lamas una vez colocadas 7 cm y profundidad de la base para la encastración de la chimenea 8 cm, con base de 200x200 mm y lamas antilluvia. Modelo AEN600900 de BRINNER.

**AEN6001000** Ud ASPIRADOR ESTÁTICO METÁLICO NEGRO O BLANCO 600x1000 (material; 26/12/2023)
Precio: 602.89
Aspirador estático metálico lacado color negro o blanco para remate de chimeneas, fabricado en chapa galvanizada de 1 mm de espesor y estructura de 1,5 mm, electrosoldada por puntos y esmaltado en horno con pintura epoxi a 400ºC de calor. Compuesto por base + 3 lamas + techo, con altura de 45 cm, lamas de 11,4 cm dispuestas a modo de persiana mallorquina separadas 8,5 cm entre ellas, profundidad de las lamas una vez colocadas 7 cm y profundidad de la base para la encastración de la chimenea 8 cm, con base de 200x200 mm y lamas antilluvia. Modelo AEN6001000 de BRINNER.

**AEN700700** Ud ASPIRADOR ESTÁTICO METÁLICO NEGRO O BLANCO 700x700 (material; 26/12/2023)
Precio: 466.64
Aspirador estático metálico lacado color negro o blanco para remate de chimeneas, fabricado en chapa galvanizada de 1 mm de espesor y estructura de 1,5 mm, electrosoldada por puntos y esmaltado en horno con pintura epoxi a 400ºC de calor. Compuesto por base + 3 lamas + techo, con altura de 45 cm, lamas de 11,4 cm dispuestas a modo de persiana mallorquina separadas 8,5 cm entre ellas, profundidad de las lamas una vez colocadas 7 cm y profundidad de la base para la encastración de la chimenea 8 cm, con base de 200x200 mm y lamas antilluvia. Modelo AEN700700 de BRINNER.

**AEN700800** Ud ASPIRADOR ESTÁTICO METÁLICO NEGRO O BLANCO 700x800 (material; 26/12/2023)
Precio: 537.7
Aspirador estático metálico lacado color negro o blanco para remate de chimeneas, fabricado en chapa galvanizada de 1 mm de espesor y estructura de 1,5 mm, electrosoldada por puntos y esmaltado en horno con pintura epoxi a 400ºC de calor. Compuesto por base + 3 lamas + techo, con altura de 45 cm, lamas de 11,4 cm dispuestas a modo de persiana mallorquina separadas 8,5 cm entre ellas, profundidad de las lamas una vez colocadas 7 cm y profundidad de la base para la encastración de la chimenea 8 cm, con base de 200x200 mm y lamas antilluvia. Modelo AEN700800 de BRINNER.

**AEN700900** Ud ASPIRADOR ESTÁTICO METÁLICO NEGRO O BLANCO 700x900 (material; 26/12/2023)
Precio: 604.94
Aspirador estático metálico lacado color negro o blanco para remate de chimeneas, fabricado en chapa galvanizada de 1 mm de espesor y estructura de 1,5 mm, electrosoldada por puntos y esmaltado en horno con pintura epoxi a 400ºC de calor. Compuesto por base + 3 lamas + techo, con altura de 45 cm, lamas de 11,4 cm dispuestas a modo de persiana mallorquina separadas 8,5 cm entre ellas, profundidad de las lamas una vez colocadas 7 cm y profundidad de la base para la encastración de la chimenea 8 cm, con base de 200x200 mm y lamas antilluvia. Modelo AEN700900 de BRINNER.

**AEN7001000** Ud ASPIRADOR ESTÁTICO METÁLICO NEGRO O BLANCO 700x1000 (material; 26/12/2023)
Precio: 672.17
Aspirador estático metálico lacado color negro o blanco para remate de chimeneas, fabricado en chapa galvanizada de 1 mm de espesor y estructura de 1,5 mm, electrosoldada por puntos y esmaltado en horno con pintura epoxi a 400ºC de calor. Compuesto por base + 3 lamas + techo, con altura de 45 cm, lamas de 11,4 cm dispuestas a modo de persiana mallorquina separadas 8,5 cm entre ellas, profundidad de las lamas una vez colocadas 7 cm y profundidad de la base para la encastración de la chimenea 8 cm, con base de 200x200 mm y lamas antilluvia. Modelo AEN7001000 de BRINNER.

**AEN800800** Ud ASPIRADOR ESTÁTICO METÁLICO NEGRO O BLANCO 800x800 (material; 26/12/2023)
Precio: 613.58
Aspirador estático metálico lacado color negro o blanco para remate de chimeneas, fabricado en chapa galvanizada de 1 mm de espesor y estructura de 1,5 mm, electrosoldada por puntos y esmaltado en horno con pintura epoxi a 400ºC de calor. Compuesto por base + 3 lamas + techo, con altura de 45 cm, lamas de 11,4 cm dispuestas a modo de persiana mallorquina separadas 8,5 cm entre ellas, profundidad de las lamas una vez colocadas 7 cm y profundidad de la base para la encastración de la chimenea 8 cm, con base de 200x200 mm y lamas antilluvia. Modelo AEN800800 de BRINNER.

**AEN800900** Ud ASPIRADOR ESTÁTICO METÁLICO NEGRO O BLANCO 800x900 (material; 26/12/2023)
Precio: 691.33
Aspirador estático metálico lacado color negro o blanco para remate de chimeneas, fabricado en chapa galvanizada de 1 mm de espesor y estructura de 1,5 mm, electrosoldada por puntos y esmaltado en horno con pintura epoxi a 400ºC de calor. Compuesto por base + 3 lamas + techo, con altura de 45 cm, lamas de 11,4 cm dispuestas a modo de persiana mallorquina separadas 8,5 cm entre ellas, profundidad de las lamas una vez colocadas 7 cm y profundidad de la base para la encastración de la chimenea 8 cm, con base de 200x200 mm y lamas antilluvia. Modelo AEN800900 de BRINNER.

**AEN8001000** Ud ASPIRADOR ESTÁTICO METÁLICO NEGRO O BLANCO 800x1000 (material; 26/12/2023)
Precio: 768.19
Aspirador estático metálico lacado color negro o blanco para remate de chimeneas, fabricado en chapa galvanizada de 1 mm de espesor y estructura de 1,5 mm, electrosoldada por puntos y esmaltado en horno con pintura epoxi a 400ºC de calor. Compuesto por base + 3 lamas + techo, con altura de 45 cm, lamas de 11,4 cm dispuestas a modo de persiana mallorquina separadas 8,5 cm entre ellas, profundidad de las lamas una vez colocadas 7 cm y profundidad de la base para la encastración de la chimenea 8 cm, con base de 200x200 mm y lamas antilluvia. Modelo AEN8001000 de BRINNER.

**AEN900900** Ud ASPIRADOR ESTÁTICO METÁLICO NEGRO O BLANCO 900x900 (material; 26/12/2023)
Precio: 777.75
Aspirador estático metálico lacado color negro o blanco para remate de chimeneas, fabricado en chapa galvanizada de 1 mm de espesor y estructura de 1,5 mm, electrosoldada por puntos y esmaltado en horno con pintura epoxi a 400ºC de calor. Compuesto por base + 3 lamas + techo, con altura de 45 cm, lamas de 11,4 cm dispuestas a modo de persiana mallorquina separadas 8,5 cm entre ellas, profundidad de las lamas una vez colocadas 7 cm y profundidad de la base para la encastración de la chimenea 8 cm, con base de 200x200 mm y lamas antilluvia. Modelo AEN900900 de BRINNER.

**AEN9001000** Ud ASPIRADOR ESTÁTICO METÁLICO NEGRO O BLANCO 900x1000 (material; 26/12/2023)
Precio: 864.18
Aspirador estático metálico lacado color negro o blanco para remate de chimeneas, fabricado en chapa galvanizada de 1 mm de espesor y estructura de 1,5 mm, electrosoldada por puntos y esmaltado en horno con pintura epoxi a 400ºC de calor. Compuesto por base + 3 lamas + techo, con altura de 45 cm, lamas de 11,4 cm dispuestas a modo de persiana mallorquina separadas 8,5 cm entre ellas, profundidad de las lamas una vez colocadas 7 cm y profundidad de la base para la encastración de la chimenea 8 cm, con base de 200x200 mm y lamas antilluvia. Modelo AEN9001000 de BRINNER.

**AEN10001000** Ud ASPIRADOR ESTÁTICO METÁLICO NEGRO O BLANCO 1000x1000 (material; 26/12/2023)
Precio: 959.24
Aspirador estático metálico lacado color negro o blanco para remate de chimeneas, fabricado en chapa galvanizada de 1 mm de espesor y estructura de 1,5 mm, electrosoldada por puntos y esmaltado en horno con pintura epoxi a 400ºC de calor. Compuesto por base + 3 lamas + techo, con altura de 45 cm, lamas de 11,4 cm dispuestas a modo de persiana mallorquina separadas 8,5 cm entre ellas, profundidad de las lamas una vez colocadas 7 cm y profundidad de la base para la encastración de la chimenea 8 cm, con base de 200x200 mm y lamas antilluvia. Modelo AEN10001000 de BRINNER.

#### ALDES VMC ALDES (26/12/2023)

##### SIMPLEFLUJOAL VENTILACIÓN SIMPLE FLUJO ALDES (26/12/2023)

###### XPRO VENTILADORES EN LINEA (26/12/2023)

**INLINEXPRO100** Ud VENTILADOR EN LÍNEA INLINE XPRO 100 (material; 26/12/2023)
Precio: 156
Ventilador en línea de bajo perfil para conducto circular de Ø100 mm modelo IN LINE Xpro 100, para un caudal mín/máx de 180/245 m3/h, fabricado en PP poco inflamable, bloque motor desmontable sin necesidad de tocar los conductos, motor sobre rodamiento de bolas de 2 velocidades y alta eficiencia con vida útil de 40.000 horas, y prestaciones aeráulicas y acústicas optimizadas (más presión para un consumo eléctrico reducido). Modelo IN LINE Xpro 100.

**INLINEXPRO125** Ud VENTILADOR EN LÍNEA INLINE XPRO 125 (material; 26/12/2023)
Precio: 195
Ventilador en línea de bajo perfil para conducto circular de Ø125 mm modelo IN LINE Xpro 125, para un caudal mín/máx de 240/350 m3/h, fabricado en PP poco inflamable, bloque motor desmontable sin necesidad de tocar los conductos, motor sobre rodamiento de bolas de 2 velocidades y alta eficiencia con vida útil de 40.000 horas, y prestaciones aeráulicas y acústicas optimizadas (más presión para un consumo eléctrico reducido). Modelo IN LINE Xpro 125.

**INLINEXPRO150** Ud VENTILADOR EN LÍNEA INLINE XPRO 150 (material; 26/12/2023)
Precio: 256
Ventilador en línea de bajo perfil para conducto circular de Ø150 mm modelo IN LINE Xpro 150, para un caudal mín/máx de 415/565 m3/h, fabricado en PP poco inflamable, bloque motor desmontable sin necesidad de tocar los conductos, motor sobre rodamiento de bolas de 2 velocidades y alta eficiencia con vida útil de 40.000 horas, y prestaciones aeráulicas y acústicas optimizadas (más presión para un consumo eléctrico reducido). Modelo IN LINE Xpro 150.

**INLINEXPRO160** Ud VENTILADOR EN LÍNEA INLINE XPRO 160 (material; 26/12/2023)
Precio: 264
Ventilador en línea de bajo perfil para conducto circular de Ø160 mm modelo IN LINE Xpro 160, para un caudal mín/máx de 415/565 m3/h, fabricado en PP poco inflamable, bloque motor desmontable sin necesidad de tocar los conductos, motor sobre rodamiento de bolas de 2 velocidades y alta eficiencia con vida útil de 40.000 horas, y prestaciones aeráulicas y acústicas optimizadas (más presión para un consumo eléctrico reducido). Modelo IN LINE Xpro 160.

**INLINEXPRO200** Ud VENTILADOR EN LÍNEA INLINE XPRO 200 (material; 26/12/2023)
Precio: 341
Ventilador en línea de bajo perfil para conducto circular de Ø200 mm modelo IN LINE Xpro 200, para un caudal mín/máx de 830/1040 m3/h, fabricado en PP poco inflamable, bloque motor desmontable sin necesidad de tocar los conductos, motor sobre rodamiento de bolas de 2 velocidades y alta eficiencia con vida útil de 40.000 horas, y prestaciones aeráulicas y acústicas optimizadas (más presión para un consumo eléctrico reducido). Modelo IN LINE Xpro 200.

**INLINEXPRO250** Ud VENTILADOR EN LÍNEA INLINE XPRO 250 (material; 26/12/2023)
Precio: 445
Ventilador en línea de bajo perfil para conducto circular de Ø250 mm modelo IN LINE Xpro 250, para un caudal mín/máx de 1110/1400 m3/h, fabricado en PP poco inflamable, bloque motor desmontable sin necesidad de tocar los conductos, motor sobre rodamiento de bolas de 2 velocidades y alta eficiencia con vida útil de 40.000 horas, y prestaciones aeráulicas y acústicas optimizadas (más presión para un consumo eléctrico reducido). Modelo IN LINE Xpro 250.

**INLINEXPRO315** Ud VENTILADOR EN LÍNEA INLINE XPRO 315 (material; 26/12/2023)
Precio: 498
Ventilador en línea de bajo perfil para conducto circular de Ø315 mm modelo IN LINE Xpro 315, para un caudal mín/máx de 1570/2050 m3/h, fabricado en PP poco inflamable, bloque motor desmontable sin necesidad de tocar los conductos, motor sobre rodamiento de bolas de 2 velocidades y alta eficiencia con vida útil de 40.000 horas, y prestaciones aeráulicas y acústicas optimizadas (más presión para un consumo eléctrico reducido). Modelo IN LINE Xpro 315.

###### XSILENT VENTILADORES EN LINEA MUY SILENCIOSOS (26/12/2023)

**XSILENT100** Ud VENTILADOR EN LÍNEA INLINE XSILENT 100 (material; 17/03/2026)
Precio: 255
Ventilador en línea de bajo perfil muy silencioso para conducto circular de Ø100 mm modelo IN LINE XSilent 100, con aislamiento acústico y térmico de lana de roca de 50 mm, para un caudal mín/máx de 170/240 m3/h, envolvente exterior de acero pintado, envolvente interior y hélice de ABS, motor monofásico sobre rodamiento de bolas de 2 velocidades y alta eficiencia con vida útil de 40.000 horas. Modelo IN LINE XSilent 100.

**XSILENT125** Ud VENTILADOR EN LÍNEA INLINE XSILENT 125 (material; 26/12/2023)
Precio: 291
Ventilador en línea de bajo perfil muy silencioso para conducto circular de Ø125 mm modelo IN LINE XSilent 125, con aislamiento acústico y térmico de lana de roca de 50 mm, para un caudal mín/máx de 230/340 m3/h, envolvente exterior de acero pintado, envolvente interior y hélice de ABS, motor monofásico sobre rodamiento de bolas de 2 velocidades y alta eficiencia con vida útil de 40.000 horas. Modelo IN LINE XSilent 125.

**XSILENT150** Ud VENTILADOR EN LÍNEA INLINE XSILENT 150 (material; 26/12/2023)
Precio: 405
Ventilador en línea de bajo perfil muy silencioso para conducto circular de Ø150 mm modelo IN LINE XSilent 150, con aislamiento acústico y térmico de lana de roca de 50 mm, para un caudal mín/máx de 405/555 m3/h, envolvente exterior de acero pintado, envolvente interior y hélice de ABS, motor monofásico sobre rodamiento de bolas de 2 velocidades y alta eficiencia con vida útil de 40.000 horas. Modelo IN LINE XSilent 150.

**XSILENT160** Ud VENTILADOR EN LÍNEA INLINE XSILENT 160 (material; 26/12/2023)
Precio: 418
Ventilador en línea de bajo perfil muy silencioso para conducto circular de Ø160 mm modelo IN LINE XSilent 160, con aislamiento acústico y térmico de lana de roca de 50 mm, para un caudal mín/máx de 405/555 m3/h, envolvente exterior de acero pintado, envolvente interior y hélice de ABS, motor monofásico sobre rodamiento de bolas de 2 velocidades y alta eficiencia con vida útil de 40.000 horas. Modelo IN LINE XSilent 160.

**XSILENT200** Ud VENTILADOR EN LÍNEA INLINE XSILENT 200 (material; 26/12/2023)
Precio: 522
Ventilador en línea de bajo perfil muy silencioso para conducto circular de Ø200 mm modelo IN LINE XSilent 200, con aislamiento acústico y térmico de lana de roca de 50 mm, para un caudal mín/máx de 810/1020 m3/h, envolvente exterior de acero pintado, envolvente interior y hélice de ABS, motor monofásico sobre rodamiento de bolas de 2 velocidades y alta eficiencia con vida útil de 40.000 horas. Modelo IN LINE XSilent 200.

**XSILENT250** Ud VENTILADOR EN LÍNEA INLINE XSILENT 250 (material; 26/12/2023)
Precio: 555
Ventilador en línea de bajo perfil muy silencioso para conducto circular de Ø250 mm modelo IN LINE XSilent 250, con aislamiento acústico y térmico de lana de roca de 50 mm, para un caudal mín/máx de 1050/1330 m3/h, envolvente exterior de acero pintado, envolvente interior y hélice de ABS, motor monofásico sobre rodamiento de bolas de 2 velocidades y alta eficiencia con vida útil de 40.000 horas. Modelo IN LINE XSilent 250.

**XSILENT315** Ud VENTILADOR EN LÍNEA INLINE XSILENT 315 (material; 26/12/2023)
Precio: 707
Ventilador en línea de bajo perfil muy silencioso para conducto circular de Ø315 mm modelo IN LINE XSilent 315, con aislamiento acústico y térmico de lana de roca de 50 mm, para un caudal mín/máx de 1530/1950 m3/h, envolvente exterior de acero pintado, envolvente interior y hélice de ABS, motor monofásico sobre rodamiento de bolas de 2 velocidades y alta eficiencia con vida útil de 40.000 horas. Modelo IN LINE XSilent 315.

**AGPOAUTO** Ud VENTILADOR SIMPLE FLUJO AUTORREGULABLE EASY HOME Auto (material; 26/12/2023)
Precio: 271
Grupo de ventilación autorregulable de VMC modelo EasyHOME Auto, que garantiza los caudales de extracción para ventilación mecánica en viviendas individuales, de bajo perfil <19 cm, ultrarrápido de montar, motor AC de 2 velocidades y muy silencioso. El equipo está fabricado en plástico reciclable, con 1 embocadura Ø125, 4 de 80 mm, y 1 boca de descarga de Ø160/125. En el suministro se incluyen 2 reguladores de 30 m3/h de Ø80 mm, 2 reguladores de 15 m3/h de Ø80 mm, un autoamplificador de cocina de Ø125 mm, 2 tapas de Ø80 mm y 1 adaptador de descarga Ø160/125 mm. Modelo EasyHOME Auto.

**AGPOCLASSIC** Ud VENTILADOR SIMPLE FLUJO HIGRORREGULABLE HYGRO COMPACT Classic (material; 26/12/2023)
Precio: 298
Grupo de ventilación higrorregulable de VMC modelo EasyHOME HYGRO COMPACT Classic, que garantiza los caudales de extracción para ventilación mecánica en viviendas individuales a través de bocas de extracción higrorregulables, que se adaptan a la humedad los locales húmedos. Extractor de bajo perfil <19 cm, ultrarrápido de montar, motor AC de 1 velocidad y muy silencioso. El equipo está fabricado en plástico reciclable, con 1 embocadura Ø125, 4 de 80 mm, y 1 boca de descarga de Ø160. En el suministro se incluyen 2 tapas de Ø80 mm. Modelo EasyHOME HYGRO COMPACT Classic.

**AGPOPREMIUM** Ud VENTILADOR SIMPLE FLUJO HIGRORREGULABLE HYGRO COMPACT Premium 7V (material; 26/12/2023)
Precio: 554
Grupo de ventilación higrorregulable de VMC modelo EasyHOME HYGRO COMPACT Premium 7V, que garantiza los caudales de extracción para ventilación mecánica en viviendas individuales a través de bocas de extracción higrorregulables, que se adaptan a la humedad los locales húmedos. Extractor de bajo perfil <19 cm, ultrarrápido de montar, motor EC de bajo consumo de 7 velocidades que permite ajustar el caudal según necesidades y muy silencioso. El equipo está fabricado en plástico reciclable, con 1 embocadura Ø125, 4 de 80 mm, y 1 boca de descarga de Ø160. En el suministro se incluyen 2 tapas de Ø80 mm. Modelo EasyHOME HYGRO COMPACT Premium 7V.

##### DOBLEFLUJOAL VENTILACIÓN DOBLE FLUJO ALDES (17/03/2026)

**INSPIRAIR150** Ud InspirAIR Side 150 Prima (material; 17/03/2026)
Precio: 2140.28
Equipo de ventilación de doble flujo individual con filtración y recuperación de calor modelo InspirAir Side 150 Classic. Filtración sobre la extracción con filtro de polvo de grueso 65%, filtración sobre el aire nuevo con filtro de polen, con 4 velocidades disponibles (Vacaciones, Diario, Boost e Invitados), bypass de serie 100%. Modelo InspirAir Side 150 Classic.

**INSPIRAIR180C** Ud InspirAIR Side 180 Classic (material; 17/03/2026)
Precio: 2416.67
Equipo de ventilación de doble flujo individual con filtración y recuperación de calor modelo InspirAir Side 240 Classic. Filtración sobre la extracción con filtro de polvo de grueso 65%, filtración sobre el aire nuevo con filtro de polen, con 4 velocidades disponibles (Vacaciones, Diario, Boost e Invitados), bypass de serie 100%. Modelo InspirAir Side 240 Classic.

**INSPIRAIR180D** Ud InspirAIR Side 180 Classic DHU (material; 17/03/2026)
Precio: 2527.78
Equipo de ventilación de doble flujo individual con filtración y recuperación de calor modelo InspirAir Side 370 Classic. Filtración sobre la extracción con filtro de polvo de grueso 65%, filtración sobre el aire nuevo con filtro de polen, con 4 velocidades disponibles (Vacaciones, Diario, Boost e Invitados), bypass de serie 100%. Modelo InspirAir Side 370 Classic.

**INSPIRAIR300C** Ud InspirAIR Side 300 Classic (material; 17/03/2026)
Precio: 2577.78
Equipo de ventilación de doble flujo individual con filtración y recuperación de calor modelo InspirAir Side 150 Premium. Filtración sobre la extracción con filtro de polvo de grueso 65%, filtración sobre el aire nuevo con filtro de partículas finas (ePM2.5 65%), con 4 velocidades disponibles (Vacaciones, Diario, Boost e Invitados), bypass de serie 100% y modem para la aplicación AldesConnect. Modello InspirAir Side 150 Premium.

**INSPIRAIR300D** Ud InspirAIR Side 300 Classic DHU (material; 17/03/2026)
Precio: 2688.89
Equipo de ventilación de doble flujo individual con filtración y recuperación de calor modelo InspirAir Side 240 Premium. Filtración sobre la extracción con filtro de polvo de grueso 65%, filtración sobre el aire nuevo con filtro de partículas finas (ePM2.5 65%), con 4 velocidades disponibles (Vacaciones, Diario, Boost e Invitados), bypass de serie 100% y modem para la aplicación AldesConnect. Modello InspirAir Side 240 Premium.

##### ASRP CONDUCTO RECTANGULAR DE PLÁSTICO ALDES (26/12/2023)

**A100X403M** ml CONDUCTO PLÁSTICO 100x40 mm (material; 11/03/2025)
Precio: 21.4
Conducto rígido de plástico oblongo de 100x40 mm (equivalente a Ø80), con integración fácil en espacios de poca altura por sus pequeñas dimensiones, resistente al ensuciamiento, no se desgarra, pérdidas de carga controladas, resistencia al fuego M2 y temperatura de utilización 0°C / + 60°C. Modelo Miniconducto 100x40.

**A200X603M** ml CONDUCTO PLÁSTICO 200x60 mm (material; 11/03/2025)
Precio: 38.1
Conducto rígido de plástico oblongo de 200x60 mm (equivalente a Ø125), con integración fácil en espacios de poca altura por sus pequeñas dimensiones, resistente al ensuciamiento, no se desgarra, pérdidas de carga controladas, resistencia al fuego M2 y temperatura de utilización 0°C / + 60°C. Modelo Miniconducto 200x60.

**A170X903M** ml CONDUCTO PLÁSTICO 170x90 mm (material; 11/03/2025)
Precio: 55.5
Conducto rígido de plástico de 170x90 mm (equivalente a Ø150), con integración fácil en espacios de poca altura por sus pequeñas dimensiones, resistente al ensuciamiento, no se desgarra, pérdidas de carga controladas, resistencia al fuego M2 y temperatura de utilización 0°C / + 60°C. Modelo Miniconducto 170x90.

**AMH10040** Ud MANGUITO HEMBRA PLÁSTICO 100x40 mm (material; 11/03/2025)
Precio: 1.52
Manguito de unión oblongo de plástico rígido de 100x40 mm (equivalente a Ø80), que permite conectar los conductos de Miniconductos, con integración fácil en espacios de poca altura por sus pequeñas dimensiones, resistente al ensuciamiento, no se desgarra, pérdidas de carga controladas, clasificación al fuego M4 y temperatura de utilización 0°C / + 60°C. Modelo AMH 100x40.

**AMH20060** Ud MANGUITO HEMBRA PLÁSTICO 200x60 mm (material; 11/03/2025)
Precio: 5.34
Manguito de unión oblongo de plástico rígido de 200x60 mm (equivalente a Ø125), que permite conectar los conductos de Miniconductos, con integración fácil en espacios de poca altura por sus pequeñas dimensiones, resistente al ensuciamiento, no se desgarra, pérdidas de carga controladas, clasificación al fuego M4 y temperatura de utilización 0°C / + 60°C. Modelo AMH 200x60.

**AMH17090** Ud MANGUITO HEMBRA PLÁSTICO 170x90 mm (material; 11/03/2025)
Precio: 6.44
Manguito de unión de plástico rígido de 150x90 mm (equivalente a Ø150), que permite conectar los conductos de Miniconductos, con integración fácil en espacios de poca altura por sus pequeñas dimensiones, resistente al ensuciamiento, no se desgarra, pérdidas de carga controladas, clasificación al fuego M4 y temperatura de utilización 0°C / + 60°C. Modelo AMH 150x90.

**AMM10040** Ud MANGUITO MIXTO PLÁSTICO 100x40 / Ø80 mm (material; 11/03/2025)
Precio: 8.52
Manguito mixto de unión oblongo de plástico rígido para transformar miniconducto de sección 100x40 a Ø 80 mm, con integración fácil en espacios de poca altura por sus pequeñas dimensiones, resistente al ensuciamiento, no se desgarra, pérdidas de carga controladas, clasificación al fuego M4 y temperatura de utilización 0°C / + 60°C. Modelo AMM 100x40.

**AMM10060** Ud MANGUITO MIXTO PLÁSTICO 200x60 / Ø125 mm (material; 11/03/2025)
Precio: 10.2
Manguito mixto de unión oblongo de plástico rígido para transformar miniconducto de sección 200x60 a Ø 125 mm, con integración fácil en espacios de poca altura por sus pequeñas dimensiones, resistente al ensuciamiento, no se desgarra, pérdidas de carga controladas, clasificación al fuego M4 y temperatura de utilización 0°C / + 60°C. Modelo AMM 200x60.

**AMM17090** Ud MANGUITO MIXTO PLÁSTICO 150x70 / Ø150 mm (material; 11/03/2025)
Precio: 12.8
Manguito mixto de unión oblongo de plástico rígido para transformar miniconducto de sección 150x70 a Ø 150 mm, con integración fácil en espacios de poca altura por sus pequeñas dimensiones, resistente al ensuciamiento, no se desgarra, pérdidas de carga controladas, clasificación al fuego M4 y temperatura de utilización 0°C / + 60°C. Modelo AMM 150x70.

**AC90H10040** Ud CODO 90º HORIZONTAL PLÁSTICO 100x40 mm (material; 11/03/2025)
Precio: 8.19
Codo horizontal de 90º oblongo de plástico rígido de 100x40 mm (equivalente a Ø80), que permite conectar los conductos de Miniconductos, con integración fácil en espacios de poca altura por sus pequeñas dimensiones, resistente al ensuciamiento, no se desgarra, pérdidas de carga controladas, clasificación al fuego M4 y temperatura de utilización 0°C / + 60°C. Modelo AC90H 100x40.

**AC90H20060** Ud CODO 90º HORIZONTAL PLÁSTICO 200x60 mm (material; 11/03/2025)
Precio: 12.1
Codo horizontal de 90º oblongo de plástico rígido de 200x60 mm (equivalente a Ø125), que permite conectar los conductos de Miniconductos, con integración fácil en espacios de poca altura por sus pequeñas dimensiones, resistente al ensuciamiento, no se desgarra, pérdidas de carga controladas, clasificación al fuego M4 y temperatura de utilización 0°C / + 60°C. Modelo AC90H 200x60.

**AC90H17090** Ud CODO 90º HORIZONTAL PLÁSTICO 170x70 mm (material; 11/03/2025)
Precio: 12.8
Codo horizontal de 90º de plástico rígido de 170x90 mm (equivalente a Ø150), que permite conectar los conductos de Miniconductos, con integración fácil en espacios de poca altura por sus pequeñas dimensiones, resistente al ensuciamiento, no se desgarra, pérdidas de carga controladas, clasificación al fuego M4 y temperatura de utilización 0°C / + 60°C. Modelo AC90H 170x90.

**AC90V10040** Ud CODO 90º VERTICAL PLÁSTICO 100x40 mm (material; 11/03/2025)
Precio: 7.63
Codo vertical de 90º oblongo de plástico rígido de 100x40 mm (equivalente a Ø80), que permite conectar los conductos de Miniconductos, con integración fácil en espacios de poca altura por sus pequeñas dimensiones, resistente al ensuciamiento, no se desgarra, pérdidas de carga controladas, clasificación al fuego M4 y temperatura de utilización 0°C / + 60°C. Modelo AC90V 100x40.

**AC90V20060** Ud CODO 90º VERTICAL PLÁSTICO 200x60 mm (material; 11/03/2025)
Precio: 9.94
Codo vertical de 90º oblongo de plástico rígido de 200x60 mm (equivalente a Ø125), que permite conectar los conductos de Miniconductos, con integración fácil en espacios de poca altura por sus pequeñas dimensiones, resistente al ensuciamiento, no se desgarra, pérdidas de carga controladas, clasificación al fuego M4 y temperatura de utilización 0°C / + 60°C. Modelo AC90V 200x60.

**AC90V17090** Ud CODO 90º VERTICAL PLÁSTICO 170x70 mm (material; 11/03/2025)
Precio: 9.5
Codo vertical de 90º de plástico rígido de 170x90 mm (equivalente a Ø150), que permite conectar los conductos de Miniconductos, con integración fácil en espacios de poca altura por sus pequeñas dimensiones, resistente al ensuciamiento, no se desgarra, pérdidas de carga controladas, clasificación al fuego M4 y temperatura de utilización 0°C / + 60°C. Modelo AC90V 170x90.

**AC90M10040** Ud CODO 90º MIXTO VERTICAL PLÁSTICO 100x40 mm (material; 11/03/2025)
Precio: 4.38
Codo mixto vertical oblongo de plástico rígido para transformación a 90º de miniconducto de sección 100x40 a Ø 80 mm, con integración fácil en espacios de poca altura por sus pequeñas dimensiones, resistente al ensuciamiento, no se desgarra, pérdidas de carga controladas, clasificación al fuego M4 y temperatura de utilización 0°C / + 60°C. Modelo AC90M 100x40.

**AC90M20060** Ud CODO 90º MIXTO VERTICAL PLÁSTICO 200x60 mm (material; 11/03/2025)
Precio: 9.49
Codo mixto vertical oblongo de plástico rígido para transformación a 90º de miniconducto de sección 200x60 a Ø 125 mm, con integración fácil en espacios de poca altura por sus pequeñas dimensiones, resistente al ensuciamiento, no se desgarra, pérdidas de carga controladas, clasificación al fuego M4 y temperatura de utilización 0°C / + 60°C. Modelo AC90M 200x60.

**AC90M17090** Ud CODO 90º MIXTO VERTICAL PLÁSTICO 170x90 mm (material; 11/03/2025)
Precio: 10
Codo mixto vertical de plástico rígido para transformación a 90º de miniconducto de sección 170x90 a Ø 150 mm, con integración fácil en espacios de poca altura por sus pequeñas dimensiones, resistente al ensuciamiento, no se desgarra, pérdidas de carga controladas, clasificación al fuego M4 y temperatura de utilización 0°C / + 60°C. Modelo AC90M 170x90.

**ATE90H10040** Ud TE 90º HORIZONTAL PLÁSTICO 100x40 mm (material; 11/03/2025)
Precio: 20.1
Te horizontal de 90º oblonga de plástico rígido de 100x40 mm (equivalente a Ø80), que permite conectar los conductos de Miniconductos, con integración fácil en espacios de poca altura por sus pequeñas dimensiones, resistente al ensuciamiento, no se desgarra, pérdidas de carga controladas, clasificación al fuego M4 y temperatura de utilización 0°C / + 60°C. Modelo ATE90H 100x40.

**ATE90H20060** Ud TE 90º HORIZONTAL PLÁSTICO 200x60 mm (material; 11/03/2025)
Precio: 21
Te horizontal de 90º oblonga de plástico rígido de 200x60 mm (equivalente a Ø125), que permite conectar los conductos de Miniconductos, con integración fácil en espacios de poca altura por sus pequeñas dimensiones, resistente al ensuciamiento, no se desgarra, pérdidas de carga controladas, clasificación al fuego M4 y temperatura de utilización 0°C / + 60°C. Modelo ATE90H 200x60.

**ATE90H17090** Ud TE 90º HORIZONTAL PLÁSTICO 170x70 mm (material; 11/03/2025)
Precio: 35.6
Te horizontal de 90º de plástico rígido de 170x90 mm (equivalente a Ø150), que permite conectar los conductos de Miniconductos, con integración fácil en espacios de poca altura por sus pequeñas dimensiones, resistente al ensuciamiento, no se desgarra, pérdidas de carga controladas, clasificación al fuego M4 y temperatura de utilización 0°C / + 60°C. Modelo ATE90H 170x90.

**AC45H10040** Ud CODO 45º HORIZONTAL PLÁSTICO 100x40 mm (material; 26/12/2023)
Precio: 18
Codo horizontal de 90º oblongo de plástico rígido de 100x40 mm (equivalente a Ø80), que permite conectar los conductos de Miniconductos, con integración fácil en espacios de poca altura por sus pequeñas dimensiones, resistente al ensuciamiento, no se desgarra, pérdidas de carga controladas, clasificación al fuego M4 y temperatura de utilización 0°C / + 60°C. Modelo AC90H 100x40.

**AC45H20060** Ud CODO 45º HORIZONTAL PLÁSTICO 200x60 mm (material; 26/12/2023)
Precio: 26.9
Codo horizontal de 90º oblongo de plástico rígido de 200x60 mm (equivalente a Ø125), que permite conectar los conductos de Miniconductos, con integración fácil en espacios de poca altura por sus pequeñas dimensiones, resistente al ensuciamiento, no se desgarra, pérdidas de carga controladas, clasificación al fuego M4 y temperatura de utilización 0°C / + 60°C. Modelo AC90H 200x60.

**AC45H17090** Ud CODO 45º HORIZONTAL PLÁSTICO 170x70 mm (material; 26/12/2023)
Precio: 16.1
Codo horizontal de 90º de plástico rígido de 170x90 mm (equivalente a Ø150), que permite conectar los conductos de Miniconductos, con integración fácil en espacios de poca altura por sus pequeñas dimensiones, resistente al ensuciamiento, no se desgarra, pérdidas de carga controladas, clasificación al fuego M4 y temperatura de utilización 0°C / + 60°C. Modelo AC90H 170x90.

**AC45V10040** Ud CODO 45º VERTICAL PLÁSTICO 100x40 mm (material; 26/12/2023)
Precio: 14.9
Codo vertical de 45º oblongo de plástico rígido de 100x40 mm (equivalente a Ø80), que permite conectar los conductos de Miniconductos, con integración fácil en espacios de poca altura por sus pequeñas dimensiones, resistente al ensuciamiento, no se desgarra, pérdidas de carga controladas, clasificación al fuego M4 y temperatura de utilización 0°C / + 60°C. Modelo AC45V 100x40.

**AC45V20060** Ud CODO 45º VERTICAL PLÁSTICO 200x60 mm (material; 26/12/2023)
Precio: 22.4
Codo vertical de 45º oblongo de plástico rígido de 200x60 mm (equivalente a Ø125), que permite conectar los conductos de Miniconductos, con integración fácil en espacios de poca altura por sus pequeñas dimensiones, resistente al ensuciamiento, no se desgarra, pérdidas de carga controladas, clasificación al fuego M4 y temperatura de utilización 0°C / + 60°C. Modelo AC45V 200x60.

##### DIFUSIÓN ALDE BOCAS Y CONDUCTO FLEXIBLE PVC ALDES (26/12/2023)

###### BAPSI BOCAS DE EXTRACCION AUTORREGULABLES ALDES (26/12/2023)

**ABAPSI15** Ud BOCA DE EXTRACCIÓN ATUTORREGULABLE Qmáx=15 m3/h (material; 26/12/2023)
Precio: 21.4
Boca de extracción autorregulable de simple caudal modelo Bap'SI 15 para un caudal máximo de 15 m3/h, con diseño inédito, sin rejilla, con junta roll-in, rango de presión 50-160 Pa, compuesto por 3 partes (una pletina técnica, un regulador y una cara frontal amovible). Subconjunto de regulación encajable y desencajable rápidamente. Modelo Bap'SI 15.

**ABAPSI30** Ud BOCA DE EXTRACCIÓN ATUTORREGULABLE Qmáx=30 m3/h (material; 26/12/2023)
Precio: 21.4
Boca de extracción autorregulable de simple caudal modelo Bap'SI 30 para un caudal máximo de 30 m3/h, con diseño inédito, sin rejilla, con junta roll-in, rango de presión 50-160 Pa, compuesto por 3 partes (una pletina técnica, un regulador y una cara frontal amovible). Subconjunto de regulación encajable y desencajable rápidamente. Modelo Bap'SI 30.

**ABAPSI45** Ud BOCA DE EXTRACCIÓN ATUTORREGULABLE Qmáx=45 m3/h (material; 26/12/2023)
Precio: 21.4
Boca de extracción autorregulable de simple caudal modelo Bap'SI 45 para un caudal máximo de 45 m3/h, con diseño inédito, sin rejilla, con junta roll-in, rango de presión 50-160 Pa, compuesto por 3 partes (una pletina técnica, un regulador y una cara frontal amovible). Subconjunto de regulación encajable y desencajable rápidamente. Modelo Bap'SI 45.

**ABAPSI60** Ud BOCA DE EXTRACCIÓN ATUTORREGULABLE Qmáx=60 m3/h (material; 26/12/2023)
Precio: 21.4
Boca de extracción autorregulable de simple caudal modelo Bap'SI 60 para un caudal máximo de 60 m3/h, con diseño inédito, sin rejilla, con junta roll-in, rango de presión 50-160 Pa, compuesto por 3 partes (una pletina técnica, un regulador y una cara frontal amovible). Subconjunto de regulación encajable y desencajable rápidamente. Modelo Bap'SI 60.

**ABAPSI15SC** Ud BOCA DE EXTRACCIÓN ATUTORREGULABLE SIN CUELLO Qmáx=15 m3/h (material; 26/12/2023)
Precio: 17.4
Boca de extracción autorregulable de simple caudal modelo Bap'SI 15 SIN CUELLO para un caudal máximo de 15 m3/h, con diseño inédito, sin rejilla, con junta roll-in, rango de presión 50-160 Pa, compuesto por 3 partes (una pletina técnica, un regulador y una cara frontal amovible). Subconjunto de regulación encajable y desencajable rápidamente. Modelo Bap'SI 15 S/C.

**ABAPSI30SC** Ud BOCA DE EXTRACCIÓN ATUTORREGULABLE SIN CUELLO Qmáx=30 m3/h (material; 26/12/2023)
Precio: 17.4
Boca de extracción autorregulable de simple caudal modelo Bap'SI 30 SIN CUELLO para un caudal máximo de 30 m3/h, con diseño inédito, sin rejilla, con junta roll-in, rango de presión 50-160 Pa, compuesto por 3 partes (una pletina técnica, un regulador y una cara frontal amovible). Subconjunto de regulación encajable y desencajable rápidamente. Modelo Bap'SI 30 S/C.

**ABAPSI45SC** Ud BOCA DE EXTRACCIÓN ATUTORREGULABLE SIN CUELLO Qmáx=45 m3/h (material; 26/12/2023)
Precio: 17.4
Boca de extracción autorregulable de simple caudal modelo Bap'SI 45 SIN CUELLO para un caudal máximo de 45 m3/h, con diseño inédito, sin rejilla, con junta roll-in, rango de presión 50-160 Pa, compuesto por 3 partes (una pletina técnica, un regulador y una cara frontal amovible). Subconjunto de regulación encajable y desencajable rápidamente. Modelo Bap'SI 45 S/C.

**ABAPSI60SC** Ud BOCA DE EXTRACCIÓN ATUTORREGULABLE SIN CUELLO Qmáx=60 m3/h (material; 26/12/2023)
Precio: 17.4
Boca de extracción autorregulable de simple caudal modelo Bap'SI 60 SIN CUELLO para un caudal máximo de 60 m3/h, con diseño inédito, sin rejilla, con junta roll-in, rango de presión 50-160 Pa, compuesto por 3 partes (una pletina técnica, un regulador y una cara frontal amovible). Subconjunto de regulación encajable y desencajable rápidamente. Modelo Bap'SI 60 S/C.

###### BAHIA BOCAS DE EXTRACCION HIGRORREGULABLES ALDES (26/12/2023)

**ABAHIA80** Ud BOCA DE EXTRACCIÓN HIGRORREGULABLE BAÑOS Q=5-45 m3/h (material; 26/12/2023)
Precio: 75.3
Boca de extracción higrorregulable para baño/lavadero modelo B13 Bahia Curve S para un caudal base de 5-45 m3/h, que permite que el caudal de aire se regule automáticamente según la tasa de humedad, diámetro de conexión 125 mm, con diseño inédito, sin rejilla, con junta roll-in, rango de presión 80-160 Pa, subconjunto de regulación encajable y desencajable rápidamente. Modelo B13 Bahia Curve S.

**ABAHIA125** Ud BOCA DE EXTRACCIÓN HIGRORREGULABLE COCINAS Q=20-60 m3/h (material; 26/12/2023)
Precio: 105
Boca de extracción higrorregulable para cocinas modelo 31 Bahia Curve L para un caudal base de 20-60 m3/h, que permite que el caudal de aire se regule automáticamente según la tasa de humedad, diámetro de conexión 125 mm, con diseño inédito, sin rejilla, con junta roll-in, rango de presión 80-160 Pa, subconjunto de regulación encajable y desencajable rápidamente. Modelo C13 Bahia Curve S.

###### ALGAINE CONDUCTO FLEXIBLE PVC ALDES (26/12/2023)

**STD-80** ml CONDUCTO FLEXIBLE PLÁSTICO ESTÁNDAR D-80 mm (material; 26/12/2023)
Precio: 2.93
Conducto flexible plástico estándar para redes de ventilación en vivienda individual de diámetro 80 mm, fabricado con lámina PVC + cable de acero, y temperatura de utilización -10 °C / +60 °C, suminitro en rollos de 10 metros lineales. Modelo Algaine estándar Ø80.

**STD-125** ml CONDUCTO FLEXIBLE PLÁSTICO ESTÁNDAR D-125 mm (material; 26/12/2023)
Precio: 4.25
Conducto flexible plástico estándar para redes de ventilación en vivienda individual de diámetro 125 mm, fabricado con lámina PVC + cable de acero, y temperatura de utilización -10 °C / +60 °C, suminitro en rollos de 10 metros lineales. Modelo Algaine estándar Ø125.

**STD-150** ml CONDUCTO FLEXIBLE PLÁSTICO ESTÁNDAR D-150 mm (material; 26/12/2023)
Precio: 5.42
Conducto flexible plástico estándar para redes de ventilación en vivienda individual de diámetro 150 mm, fabricado con lámina PVC + cable de acero, y temperatura de utilización -10 °C / +60 °C, suminitro en rollos de 10 metros lineales. Modelo Algaine estándar Ø150.

**FV-80** ml CONDUCTO FLEXIBLE PLÁSTICO REFORZADO ARMADO FIBRA D-80 mm (material; 26/12/2023)
Precio: 8.08
Conducto flexible plástico reforzado para redes de ventilación en vivienda individual de diámetro 80 mm, fabricado con lámina PVC + fibra poliéster + cable de acero, y temperatura de utilización -10 °C / +80 °C, suminitro en rollos de 6 metros lineales. Modelo Algaine FV Ø80.

**FV-125** ml CONDUCTO FLEXIBLE PLÁSTICO REFORZADO ARMADO FIBRA D-125 mm (material; 26/12/2023)
Precio: 11.17
Conducto flexible plástico reforzado para redes de ventilación en vivienda individual de diámetro 125 mm, fabricado con lámina PVC + fibra poliéster + cable de acero, y temperatura de utilización -10 °C / +80 °C, suminitro en rollos de 6 metros lineales. Modelo Algaine FV Ø125.

**FV-150** ml CONDUCTO FLEXIBLE PLÁSTICO REFORZADO ARMADO FIBRA D-150 mm (material; 26/12/2023)
Precio: 14.4
Conducto flexible plástico reforzado para redes de ventilación en vivienda individual de diámetro 150 mm, fabricado con lámina PVC + fibra poliéster + cable de acero, y temperatura de utilización -10 °C / +80 °C, suminitro en rollos de 6 metros lineales. Modelo Algaine FV Ø150.

##### SEMI-RIG CONDUCTO CIRCULAR SEMIRÍGIDO OPTIFLEX ALDES (26/12/2023)

**HDPE6375** Ud ROLLO 50 ml CONDUCTO CIRCULAR SEMI-RÍGIDO Ø63-75 mm (material; 26/12/2023)
Precio: 317
Rollo 50 ml de conducto circular semi-rígido de plástico de diámetro interior/exterior Ø63/75 mm, con bajas pérdidas de carga debido a conducto ultra liso por el interior, fabricado en HDPE de calidad alimentaria con tratamiento antiestático que garantizan la higiene y la calidad del aire interior, radio de curvatura permitido hasta 15 cm, temperatura de utilización -25ºC a +60°C. Modelo OPTIFLEX Ø75.

**HDPE7890** Ud ROLLO 50 ml CONDUCTO CIRCULAR SEMI-RÍGIDO Ø78-90 mm (material; 26/12/2023)
Precio: 419
Rollo 50 ml de conducto circular semi-rígido de plástico de diámetro interior/exterior Ø78/90 mm, con bajas pérdidas de carga debido a conducto ultra liso por el interior, fabricado en HDPE de calidad alimentaria con tratamiento antiestático que garantizan la higiene y la calidad del aire interior, radio de curvatura permitido hasta 15 cm, temperatura de utilización -25ºC a +60°C. Modelo OPTIFLEX Ø90.

#### SIBER VMC SIBER (23/03/2026)

##### SFECO VENTILACIÓN SIMPLE FLUJO SIBER (23/03/2026)
Grupo de ventilación Siber SF ECO AUTO, concebido para la extracción del aire viciado con sistema VMC Autorregulable. El equipo es multiposición, se puede instalar tanto en horizontal como en vertical, siendo especialmente recomendado en falso techo gracias a su muy baja altura (sistema de fijación incluido con silentblocks antivibratorios). Muy compacto y ligero, fabricado en polímero técnico, con caudal extracción hasta 210 m³/h y presión hasta 275 Pa. Dispone de 1 embocadura Ø125, 4 de Ø80 mm, y 1 boca de descarga de Ø160, todas orientables 360º con máxima estanqueidad. Regulación de velocidad por cable o por mando (opcional). Modelo SF ECO AUTO.

**SFECOA** Ud VENTILADOR SIMPLE FLUJO AUTORREGULABLE SF ECO AUTO (material; 23/03/2026)
Precio: 287.33
Equipo de ventilación Siber SF ECO AUTO, concebido para la extracción del aire viciado con sistema VMC Autorregulable. El equipo es multiposición, se puede instalar tanto en horizontal como en vertical, siendo especialmente recomendado en falso techo gracias a su muy baja altura (sistema de fi jación incluido con silentblocks antivibratorios). Funcionamiento silencioso y de bajo consumo, muy compacto y ligero, fabricado en polímero técnico. Regulación de velocidad por cable o por mando (opcional), caudal extracción hasta 210 m³/h y presión hasta 275 Pa. Dispone de 4 conexiones de ø80 mm para extracción de baños y aseos, 1 conexión ø125 mm a cocina y 1 boca de expulsión ø160 mm (todas llas bocas orientables 360º con máxima estanqueidad). Modelo SF ECO AUTO.

**SFECOH** Ud VENTILADOR SIMPLE FLUJO AUTORREGULABLE SF ECO HIGRO (material; 23/03/2026)
Precio: 340.2
Equipo de ventilación Siber SF ECO HIGRO concebido para la extracción del aire viciado con sistema VMC Higrorregulable según DIT nº 597R/18. El equipo es multiposición, se puede instalar tanto en horizontal como en vertical, siendo especialmente recomendado en falso techo gracias a su muy baja altura (sistema de fijación incluido con silentblocks antivibratorios). Funcionamiento silencioso y de bajo consumo. Regulación de velocidad por cable o por mando (opcional), audal extracción hasta 400 m³/h, presión hasta 200 Pa. Dispone de 4 conexiones de ø80 mm para extracción de baños y aseos, 1 conexión ø125 mm a cocina y 1 boca de expulsión ø160 mm (todas llas bocas orientables 360º con máxima estanqueidad). Modelo SF ECO HIGRO.

**I3SZ** Ud INTERRUPTOR 3 POSICIONES TÁCTIL EMP.CAJA (SININD.FILT/SIN CABLE) (material; 23/03/2026)
Precio: 124.2
Interutoptor de 3 posiciones para equipos SF ECO de Siber.

**I PVGV** Ud INTERRUPTOR 2 VELOCIDADES (material; 23/03/2026)
Precio: 12.96
Interutoptor de 2 posiciones para equipos SF ECO de Siber.

##### BOCAS SIBER BOCAS DE EXTRACCIÓN Y ACCESORIOS SIBER (23/03/2026)

**BE 30** Ud BOCA DE EXTRACCIÓN AUTORREGULABLE Qmáx: 30 m3/h (material; 23/03/2026)
Precio: 21.05
Bocas de extracción autorregulable modelo BE 30 para un caudal máximo de 30 m3/h, que permite una perfecta circulación de aire y una calidad acústica excelente. Producida en poliestireno blanco, gracias a su ajuste perfecto y su diseño innovador permite un mantenimiento sencillo y fácil además de un control de caudal que se realiza mediante una compuerta que permite una circulación entre 50 y 150 Pa. Modelo BE 30.

**BE 60** Ud BOCA DE EXTRACCIÓN AUTORREGULABLE Qmáx: 60 m3/h (material; 23/03/2026)
Precio: 21.05
Bocas de extracción autorregulable modelo BE 60 para un caudal máximo de 60 m3/h, que permite una perfecta circulación de aire y una calidad acústica excelente. Producida en poliestireno blanco, gracias a su ajuste perfecto y su diseño innovador permite un mantenimiento sencillo y fácil además de un control de caudal que se realiza mediante una compuerta que permite una circulación entre 50 y 150 Pa. Modelo BE 60.

**BOREA 80** Ud BOCA DE EXTRACCIÓN BOREA D-80 mm (material; 23/03/2026)
Precio: 20.48
Boca extracción regulable modelo BOREA Ø80 mm de color blanco, destinada a la insuflación o extracción de aire en viviendas y locales, específicamente concebidas para instalarse en falso techo o pared. Modelo BOREA 80.

**BOREA 125** Ud BOCA DE EXTRACCIÓN BOREA D-125 mm (material; 23/03/2026)
Precio: 30.08
Boca extracción regulable modelo BOREA Ø125 mm de color blanco, destinada a la insuflación o extracción de aire en viviendas y locales, específicamente concebidas para instalarse en falso techo o pared. Modelo BOREA 125.

**FLOW 80** Ud BOCA DE EXTRACCIÓN FLOW D-80 mm (material; 23/03/2026)
Precio: 12.17
Boca de ventilación de plástico blancas FLOW D-80 mm, destinada a insuflación y extracción de aire en viviendas y locales terciario. Estas bocas están especialmente diseñados para ser instaladas en una posición de techo o pared. Modelo FLOW 80.

**FLOW 125** Ud BOCA DE EXTRACCIÓN FLOW D-125 mm (material; 23/03/2026)
Precio: 18.47
Boca de ventilación de plástico blancas FLOW D-125 mm, destinada a insuflación y extracción de aire en viviendas y locales terciario. Estas bocas están especialmente diseñados para ser instaladas en una posición de techo o pared. Modelo FLOW 125.

**MAN 100** Ud MANGUITO BOCA EXTRACCIÓN Ø100 mm CON JUNTA (material; 23/03/2026)
Precio: 5.17
Manguito para bocas de extracción Siber Ø100 mm con junta. Modelo MAN 100.

**MAN 125** Ud MANGUITO BOCA EXTRACCIÓN Ø125 mm CON JUNTA (material; 23/03/2026)
Precio: 5.17
Manguito para bocas de extracción Siber Ø125 mm con junta. Modelo MAN 125.

**FBE 80** Ud FIJACIÓN TECHO BOCA AUTO BE Ø80 (material; 23/03/2026)
Precio: 10.16
Fijación para techo a boca AUTO BE Ø80 mm con tubo flexible. Modelo FBE 80.

**FBE 100** Ud FIJACIÓN TECHO BOCA AUTO BE Ø100 (material; 23/03/2026)
Precio: 12.18
Fijación para techo a boca AUTO BE Ø100 mm con tubo flexible. Modelo FBE 100.

**FBE 125** Ud FIJACIÓN TECHO BOCA AUTO BE Ø125 (material; 23/03/2026)
Precio: 12.69
Fijación para techo a boca AUTO BE Ø125 mm con tubo flexible. Modelo FBE 125.

| Código | Ud | Descripción | Precio |
|---|---|---|---|
| RDR | Ud | REGULADOR DE CAUDAL REGUL. Ø125 mm 30 m3/HR (material; 23/03/2026) | 33.02 |

**MIA** Ud MÓDULO DE AISLAMIENTO ACÚSTICO MIA (material; 23/03/2026)
Precio: 12.45
Módulo de aislamiento acústico MIA fabricado con un soporte de poliestireno con elastómero de espuma, que ayuda a mejorar la insonorización Dn, e, w de la boca de extracción BE de Siber y ayuda a cumplir los requisitos acústicos.

##### SSRP CONDUCTO RECTANGULAR DE PLÁSTICO SIBER (23/03/2026)
Conducto rígido de plástico de 110x55 mm, químicamente inerte sin causar ni favorecer la aparición de corrosión. Están perfectamente concebidos para que sean impermeables y que no favorezcan al desarrollo bacteriano ni sufran oxidación. Auto extingible B-s2, d0. Máxima temperatura soportada + 80ºC. Conductividad térmica 0.0544 - 0.0662 W/m.k. Rendimiento de ventilación en extracción hasta 92% Caudal soportado < 300 a 600 m3/h. Modelo SSRP 110x55.

**SSRP11055** ml CONDUCTO PLÁSTICO 110x55 mm (material; 23/03/2026)
Precio: 8.67
Conducto rígido de plástico de 110x55 mm, químicamente inerte sin causar ni favorecer la aparición de corrosión. Están perfectamente concebidos para que sean impermeables y que no favorezcan al desarrollo bacteriano ni sufran oxidación. Auto extingible B-s2, d0. Máxima temperatura soportada + 80ºC. Conductividad térmica 0.0544 - 0.0662 W/m.k. Rendimiento de ventilación en extracción hasta 92% Caudal soportado < 300 a 600 m3/h. Modelo SSRP 110x55.

**SSRP22055** ml CONDUCTO PLÁSTICO 220x50 mm (material; 23/03/2026)
Precio: 22.54
Conducto rígido de plástico de 220x55 mm, químicamente inerte sin causar ni favorecer la aparición de corrosión. Están perfectamente concebidos para que sean impermeables y que no favorezcan al desarrollo bacteriano ni sufran oxidación. Auto extingible B-s2, d0. Máxima temperatura soportada + 80ºC. Conductividad térmica 0.0544 - 0.0662 W/m.k. Rendimiento de ventilación en extracción hasta 92% Caudal soportado < 300 a 600 m3/h. Modelo SSRP 220x55.

**SSRP18090** ml CONDUCTO PLÁSTICO 180x90 mm (material; 23/03/2026)
Precio: 25.64
Conducto rígido de plástico de 180x90 mm, químicamente inerte sin causar ni favorecer la aparición de corrosión. Están perfectamente concebidos para que sean impermeables y que no favorezcan al desarrollo bacteriano ni sufran oxidación. Auto extingible B-s2, d0. Máxima temperatura soportada + 80ºC. Conductividad térmica 0.0544 - 0.0662 W/m.k. Rendimiento de ventilación en extracción hasta 92% Caudal soportado < 300 a 600 m3/h. Modelo SSRP 180x90.

**SER11055** Ud EMPALME RECTANGULAR PLÁSTICO 110x55 mm (material; 23/03/2026)
Precio: 1.86
Empalme rectangular de plástico de 110x55 mm, químicamente inerte sin causar ni favorecer la aparición de corrosión. Están perfectamente concebidos para que sean impermeables y que no favorezcan al desarrollo bacteriano ni sufran oxidación. Auto extingible B-s2, d0. Máxima temperatura soportada + 80ºC. Conductividad térmica 0.0544 - 0.0662 W/m.k. Rendimiento de ventilación en extracción hasta 92% Caudal soportado < 300 a 600 m3/h. Modelo SER11055.

**SER22055** Ud EMPALME RECTANGULAR PLÁSTICO 220x55 mm (material; 23/03/2026)
Precio: 5.49
Empalme rectangular de plástico de 220x55 mm, químicamente inerte sin causar ni favorecer la aparición de corrosión. Están perfectamente concebidos para que sean impermeables y que no favorezcan al desarrollo bacteriano ni sufran oxidación. Auto extingible B-s2, d0. Máxima temperatura soportada + 80ºC. Conductividad térmica 0.0544 - 0.0662 W/m.k. Rendimiento de ventilación en extracción hasta 92% Caudal soportado < 300 a 600 m3/h. Modelo SER22055.

**SER18090** Ud EMPALME RECTANGULAR PLÁSTICO 180x90 mm (material; 23/03/2026)
Precio: 10.35
Empalme rectangular de plástico de 180x90 mm, químicamente inerte sin causar ni favorecer la aparición de corrosión. Están perfectamente concebidos para que sean impermeables y que no favorezcan al desarrollo bacteriano ni sufran oxidación. Auto extingible B-s2, d0. Máxima temperatura soportada + 80ºC. Conductividad térmica 0.0544 - 0.0662 W/m.k. Rendimiento de ventilación en extracción hasta 92% Caudal soportado < 300 a 600 m3/h. Modelo SER18090.

**SEM11055Ø100** Ud EMPALME MIXTO PLÁSTICO 110x55 mm - Ø100 mm (material; 23/03/2026)
Precio: 8.35
Empalme mixto de plástico de 110x55 a Ø100 mm, químicamente inerte sin causar ni favorecer la aparición de corrosión. Están perfectamente concebidos para que sean impermeables y que no favorezcan al desarrollo bacteriano ni sufran oxidación. Auto extingible B-s2, d0. Máxima temperatura soportada + 80ºC. Conductividad térmica 0.0544 - 0.0662 W/m.k. Rendimiento de ventilación en extracción hasta 92% Caudal soportado < 300 a 600 m3/h. Modelo SEM11055Ø100.

**SEM22055Ø150** Ud EMPALME MIXTO PLÁSTICO 220x55 mm - Ø125 mm (material; 23/03/2026)
Precio: 11.43
Empalme mixto de plástico de 220x55 a Ø125 mm, químicamente inerte sin causar ni favorecer la aparición de corrosión. Están perfectamente concebidos para que sean impermeables y que no favorezcan al desarrollo bacteriano ni sufran oxidación. Auto extingible B-s2, d0. Máxima temperatura soportada + 80ºC. Conductividad térmica 0.0544 - 0.0662 W/m.k. Rendimiento de ventilación en extracción hasta 92% Caudal soportado < 300 a 600 m3/h. Modelo SEM22055Ø125.

**SEM18090Ø150** Ud EMPALME MIXTO PLÁSTICO 180x90 mm - Ø150 mm (material; 23/03/2026)
Precio: 20.56
Empalme mixto de plástico de 180x90 a Ø150 mm, químicamente inerte sin causar ni favorecer la aparición de corrosión. Están perfectamente concebidos para que sean impermeables y que no favorezcan al desarrollo bacteriano ni sufran oxidación. Auto extingible B-s2, d0. Máxima temperatura soportada + 80ºC. Conductividad térmica 0.0544 - 0.0662 W/m.k. Rendimiento de ventilación en extracción hasta 92% Caudal soportado < 300 a 600 m3/h. Modelo SEM18090Ø150.

**SC90H11055** Ud CODO 90º HORIZONTAL RECTANGULAR PLÁSTICO 110x55 mm (material; 23/03/2026)
Precio: 3.5
Codo 90º rectangular de plástico de 110x55 mm, químicamente inerte sin causar ni favorecer la aparición de corrosión. Están perfectamente concebidos para que sean impermeables y que no favorezcan al desarrollo bacteriano ni sufran oxidación. Auto extingible B-s2, d0. Máxima temperatura soportada + 80ºC. Conductividad térmica 0.0544 - 0.0662 W/m.k. Rendimiento de ventilación en extracción hasta 92% Caudal soportado < 300 a 600 m3/h. Modelo SC90H11055.

**SC90H22055** Ud CODO 90º HORIZONTAL RECTANGULAR PLÁSTICO 220x55 mm (material; 23/03/2026)
Precio: 13.28
Codo 90º rectangular de plástico de 220x55 mm, químicamente inerte sin causar ni favorecer la aparición de corrosión. Están perfectamente concebidos para que sean impermeables y que no favorezcan al desarrollo bacteriano ni sufran oxidación. Auto extingible B-s2, d0. Máxima temperatura soportada + 80ºC. Conductividad térmica 0.0544 - 0.0662 W/m.k. Rendimiento de ventilación en extracción hasta 92% Caudal soportado < 300 a 600 m3/h. Modelo SC90H22055.

**SC90H18090** Ud CODO 90º HORIZONTAL RECTANGULAR PLÁSTICO 180x90 mm (material; 23/03/2026)
Precio: 20.53
Codo 90º rectangular de plástico de 180x90 mm, químicamente inerte sin causar ni favorecer la aparición de corrosión. Están perfectamente concebidos para que sean impermeables y que no favorezcan al desarrollo bacteriano ni sufran oxidación. Auto extingible B-s2, d0. Máxima temperatura soportada + 80ºC. Conductividad térmica 0.0544 - 0.0662 W/m.k. Rendimiento de ventilación en extracción hasta 92% Caudal soportado < 300 a 600 m3/h. Modelo SC90H18090.

**SC90V11055** Ud CODO 90º VERTICAL RECTANGULAR PLÁSTICO 110x55 mm (material; 23/03/2026)
Precio: 2.53
Codo vertical 90º rectangular de plástico de 110x55 mm, químicamente inerte sin causar ni favorecer la aparición de corrosión. Están perfectamente concebidos para que sean impermeables y que no favorezcan al desarrollo bacteriano ni sufran oxidación. Auto extingible B-s2, d0. Máxima temperatura soportada + 80ºC. Conductividad térmica 0.0544 - 0.0662 W/m.k. Rendimiento de ventilación en extracción hasta 92% Caudal soportado < 300 a 600 m3/h. Modelo SC90V11055.

**SC90V22055** Ud CODO 90º VERTICAL RECTANGULAR PLÁSTICO 220x55 mm (material; 23/03/2026)
Precio: 8.53
Codo vertical 90º rectangular de plástico de 220x55 mm, químicamente inerte sin causar ni favorecer la aparición de corrosión. Están perfectamente concebidos para que sean impermeables y que no favorezcan al desarrollo bacteriano ni sufran oxidación. Auto extingible B-s2, d0. Máxima temperatura soportada + 80ºC. Conductividad térmica 0.0544 - 0.0662 W/m.k. Rendimiento de ventilación en extracción hasta 92% Caudal soportado < 300 a 600 m3/h. Modelo SC90V22055.

**SC90V18090** Ud CODO 90º VERTICAL RECTANGULAR PLÁSTICO 180x90 mm (material; 23/03/2026)
Precio: 15.29
Codo vertical 90º rectangular de plástico de 180x90 mm, químicamente inerte sin causar ni favorecer la aparición de corrosión. Están perfectamente concebidos para que sean impermeables y que no favorezcan al desarrollo bacteriano ni sufran oxidación. Auto extingible B-s2, d0. Máxima temperatura soportada + 80ºC. Conductividad térmica 0.0544 - 0.0662 W/m.k. Rendimiento de ventilación en extracción hasta 92% Caudal soportado < 300 a 600 m3/h. Modelo SC90V18090.

**SC90MV11055** Ud CODO MIXTO PLÁSTICO 110x55 mm - Ø100 mm (material; 23/03/2026)
Precio: 3.22
Codo vertical mixto de plástico de 110x55 a Ø100 mm, químicamente inerte sin causar ni favorecer la aparición de corrosión. Están perfectamente concebidos para que sean impermeables y que no favorezcan al desarrollo bacteriano ni sufran oxidación. Auto extingible B-s2, d0. Máxima temperatura soportada + 80ºC. Conductividad térmica 0.0544 - 0.0662 W/m.k. Rendimiento de ventilación en extracción hasta 92% Caudal soportado < 300 a 600 m3/h. Modelo SC90MV11055.

**SC90MV22055** Ud CODO MIXTO PLÁSTICO 220x55 mm - Ø125 mm (material; 23/03/2026)
Precio: 8.53
Codo vertical mixto de plástico de 220x55 a Ø125 mm, químicamente inerte sin causar ni favorecer la aparición de corrosión. Están perfectamente concebidos para que sean impermeables y que no favorezcan al desarrollo bacteriano ni sufran oxidación. Auto extingible B-s2, d0. Máxima temperatura soportada + 80ºC. Conductividad térmica 0.0544 - 0.0662 W/m.k. Rendimiento de ventilación en extracción hasta 92% Caudal soportado < 300 a 600 m3/h. Modelo SC90MV22055.

**SC90MV18090** Ud CODO MIXTO PLÁSTICO 180x90 mm - Ø150 mm (material; 23/03/2026)
Precio: 16.14
Codo vertical mixto de plástico de 180x90 a Ø150 mm, químicamente inerte sin causar ni favorecer la aparición de corrosión. Están perfectamente concebidos para que sean impermeables y que no favorezcan al desarrollo bacteriano ni sufran oxidación. Auto extingible B-s2, d0. Máxima temperatura soportada + 80ºC. Conductividad térmica 0.0544 - 0.0662 W/m.k. Rendimiento de ventilación en extracción hasta 92% Caudal soportado < 300 a 600 m3/h. Modelo SC90MV18090.

**STE90H11055** Ud TE RECTANGULAR PLÁSTICO 110x55 mm (material; 23/03/2026)
Precio: 11.58
Te rectangular de plástico de 110x55 mm, químicamente inerte sin causar ni favorecer la aparición de corrosión. Están perfectamente concebidos para que sean impermeables y que no favorezcan al desarrollo bacteriano ni sufran oxidación. Auto extingible B-s2, d0. Máxima temperatura soportada + 80ºC. Conductividad térmica 0.0544 - 0.0662 W/m.k. Rendimiento de ventilación en extracción hasta 92% Caudal soportado < 300 a 600 m3/h. Modelo STE90H11055.

**STE90H22055** Ud TE RECTANGULAR PLÁSTICO 220x55 SALIDA 110x55 mm (material; 23/03/2026)
Precio: 37.85
Te rectangular de plástico de 220x55 con salida a 90º de 110x55 mm, químicamente inerte sin causar ni favorecer la aparición de corrosión. Están perfectamente concebidos para que sean impermeables y que no favorezcan al desarrollo bacteriano ni sufran oxidación. Auto extingible B-s2, d0. Máxima temperatura soportada + 80ºC. Conductividad térmica 0.0544 - 0.0662 W/m.k. Rendimiento de ventilación en extracción hasta 92% Caudal soportado < 300 a 600 m3/h. Modelo STE90H22055.

**SC45H11055** Ud CODO 45º HORIZONTAL RECTANGULAR PLÁSTICO 110x55 mm (material; 23/03/2026)
Precio: 2.79
Codo 45º rectangular de plástico de 110x55 mm, químicamente inerte sin causar ni favorecer la aparición de corrosión. Están perfectamente concebidos para que sean impermeables y que no favorezcan al desarrollo bacteriano ni sufran oxidación. Auto extingible B-s2, d0. Máxima temperatura soportada + 80ºC. Conductividad térmica 0.0544 - 0.0662 W/m.k. Rendimiento de ventilación en extracción hasta 92% Caudal soportado < 300 a 600 m3/h. Modelo SC45H11055.

**SC45H22055** Ud CODO 45º HORIZONTAL RECTANGULAR PLÁSTICO 220x55 mm (material; 23/03/2026)
Precio: 20.9
Codo 45º rectangular de plástico de 220x55 mm, químicamente inerte sin causar ni favorecer la aparición de corrosión. Están perfectamente concebidos para que sean impermeables y que no favorezcan al desarrollo bacteriano ni sufran oxidación. Auto extingible B-s2, d0. Máxima temperatura soportada + 80ºC. Conductividad térmica 0.0544 - 0.0662 W/m.k. Rendimiento de ventilación en extracción hasta 92% Caudal soportado < 300 a 600 m3/h. Modelo SC45H22055.

**SC45H18090** Ud CODO 45º HORIZONTAL RECTANGULAR PLÁSTICO 180x90 mm (material; 23/03/2026)
Precio: 62.94
Codo 45º rectangular de plástico de 180x90 mm, químicamente inerte sin causar ni favorecer la aparición de corrosión. Están perfectamente concebidos para que sean impermeables y que no favorezcan al desarrollo bacteriano ni sufran oxidación. Auto extingible B-s2, d0. Máxima temperatura soportada + 80ºC. Conductividad térmica 0.0544 - 0.0662 W/m.k. Rendimiento de ventilación en extracción hasta 92% Caudal soportado < 300 a 600 m3/h. Modelo SC45H18090.

**SC45V11055** Ud CODO 45º VERTICAL RECTANGULAR PLÁSTICO 110x55 mm (material; 23/03/2026)
Precio: 23.64
Codo vertical 45º rectangular de plástico de 110x55 mm, químicamente inerte sin causar ni favorecer la aparición de corrosión. Están perfectamente concebidos para que sean impermeables y que no favorezcan al desarrollo bacteriano ni sufran oxidación. Auto extingible B-s2, d0. Máxima temperatura soportada + 80ºC. Conductividad térmica 0.0544 - 0.0662 W/m.k. Rendimiento de ventilación en extracción hasta 92% Caudal soportado < 300 a 600 m3/h. Modelo SC45V11055.

**SC45V22055** Ud CODO 45º VERTICAL RECTANGULAR PLÁSTICO 220x55 mm (material; 23/03/2026)
Precio: 17.29
Codo vertical 45º rectangular de plástico de 220x55 mm, químicamente inerte sin causar ni favorecer la aparición de corrosión. Están perfectamente concebidos para que sean impermeables y que no favorezcan al desarrollo bacteriano ni sufran oxidación. Auto extingible B-s2, d0. Máxima temperatura soportada + 80ºC. Conductividad térmica 0.0544 - 0.0662 W/m.k. Rendimiento de ventilación en extracción hasta 92% Caudal soportado < 300 a 600 m3/h. Modelo SC45V22055.

**SC45V18090** Ud CODO 45º VERTICAL RECTANGULAR PLÁSTICO 180x90 mm (material; 23/03/2026)
Precio: 42.32
Codo vertical 45º rectangular de plástico de 180x90 mm, químicamente inerte sin causar ni favorecer la aparición de corrosión. Están perfectamente concebidos para que sean impermeables y que no favorezcan al desarrollo bacteriano ni sufran oxidación. Auto extingible B-s2, d0. Máxima temperatura soportada + 80ºC. Conductividad térmica 0.0544 - 0.0662 W/m.k. Rendimiento de ventilación en extracción hasta 92% Caudal soportado < 300 a 600 m3/h. Modelo SC45V18090.

**ADA1105522055** Ud ADAPTADOR RECTANGULAR PLÁSTICO 220x55 - 110x55 mm (material; 23/03/2026)
Precio: 38.66
Adaptador rectangular de plástico de 220x55 a 110x55 mm, químicamente inerte sin causar ni favorecer la aparición de corrosión. Están perfectamente concebidos para que sean impermeables y que no favorezcan al desarrollo bacteriano ni sufran oxidación. Auto extingible B-s2, d0. Máxima temperatura soportada + 80ºC. Conductividad térmica 0.0544 - 0.0662 W/m.k. Rendimiento de ventilación en extracción hasta 92% Caudal soportado < 300 a 600 m3/h.

### FLEXIBLE BRINNER - CONDUCTO FLEXIBLE Y ACCESORIOS (26/12/2023)

#### TFE TUBO FLEXIBLE FLEXO ESPIRAL (26/12/2023)

**TFE82** ml TUBO FLEXIBLE FLEXO ESPIRAL D-82 mm (material; 11/03/2025)
Precio: 1.21
Conducto muy flexible de 82 mm de diámetro, con armadura heliocidal de acero recubierto por una lámina fabricada en aluminio y poliéster. Temperatura de trabajo desde -30 ºC a +150 ºC, velocidad máxima de aire 30 m/seg, y presión máxima 3000 Pa. Se suministra en cajas de 10 ml. Modelo TFE de BRINNER.

**TFE102** ml TUBO FLEXIBLE FLEXO ESPIRAL D-102 mm (material; 11/03/2025)
Precio: 1.31
Conducto muy flexible de 102 mm de diámetro, con armadura heliocidal de acero recubierto por una lámina fabricada en aluminio y poliéster. Temperatura de trabajo desde -30 ºC a +150 ºC, velocidad máxima de aire 30 m/seg, y presión máxima 3000 Pa. Se suministra en cajas de 10 ml. Modelo TFE de BRINNER.

**TFE127** ml TUBO FLEXIBLE FLEXO ESPIRAL D-127 mm (material; 11/03/2025)
Precio: 1.56
Conducto muy flexible de 127 mm de diámetro, con armadura heliocidal de acero recubierto por una lámina fabricada en aluminio y poliéster. Temperatura de trabajo desde -30 ºC a +150 ºC, velocidad máxima de aire 30 m/seg, y presión máxima 3000 Pa. Se suministra en cajas de 10 ml. Modelo TFE de BRINNER.

**TFE152** ml TUBO FLEXIBLE FLEXO ESPIRAL D-152 mm (material; 11/03/2025)
Precio: 1.92
Conducto muy flexible de 152 mm de diámetro, con armadura heliocidal de acero recubierto por una lámina fabricada en aluminio y poliéster. Temperatura de trabajo desde -30 ºC a +150 ºC, velocidad máxima de aire 30 m/seg, y presión máxima 3000 Pa. Se suministra en cajas de 10 ml. Modelo TFE de BRINNER.

**TFE160** ml TUBO FLEXIBLE FLEXO ESPIRAL D-160 mm (material; 11/03/2025)
Precio: 2.02
Conducto muy flexible de 160 mm de diámetro, con armadura heliocidal de acero recubierto por una lámina fabricada en aluminio y poliéster. Temperatura de trabajo desde -30 ºC a +150 ºC, velocidad máxima de aire 30 m/seg, y presión máxima 3000 Pa. Se suministra en cajas de 10 ml. Modelo TFE de BRINNER.

**TFE203** ml TUBO FLEXIBLE FLEXO ESPIRAL D-203 mm (material; 11/03/2025)
Precio: 2.72
Conducto muy flexible de 203 mm de diámetro, con armadura heliocidal de acero recubierto por una lámina fabricada en aluminio y poliéster. Temperatura de trabajo desde -30 ºC a +150 ºC, velocidad máxima de aire 30 m/seg, y presión máxima 3000 Pa. Se suministra en cajas de 10 ml. Modelo TFE de BRINNER.

**TFE254** ml TUBO FLEXIBLE FLEXO ESPIRAL D-254 mm (material; 11/03/2025)
Precio: 3.39
Conducto muy flexible de 254 mm de diámetro, con armadura heliocidal de acero recubierto por una lámina fabricada en aluminio y poliéster. Temperatura de trabajo desde -30 ºC a +150 ºC, velocidad máxima de aire 30 m/seg, y presión máxima 3000 Pa. Se suministra en cajas de 10 ml. Modelo TFE de BRINNER.

**TFE305** ml TUBO FLEXIBLE FLEXO ESPIRAL D-305 mm (material; 26/12/2023)
Precio: 4.34
Conducto muy flexible de 305 mm de diámetro, con armadura heliocidal de acero recubierto por una lámina fabricada en aluminio y poliéster. Temperatura de trabajo desde -30 ºC a +150 ºC, velocidad máxima de aire 30 m/seg, y presión máxima 3000 Pa. Se suministra en cajas de 10 ml. Modelo TFE de BRINNER.

**TFE315** ml TUBO FLEXIBLE FLEXO ESPIRAL D-315 mm (material; 11/03/2025)
Precio: 4.72
Conducto muy flexible de 315 mm de diámetro, con armadura heliocidal de acero recubierto por una lámina fabricada en aluminio y poliéster. Temperatura de trabajo desde -30 ºC a +150 ºC, velocidad máxima de aire 30 m/seg, y presión máxima 3000 Pa. Se suministra en cajas de 10 ml. Modelo TFE de BRINNER.

**TFE356** ml TUBO FLEXIBLE FLEXO ESPIRAL D-356 mm (material; 11/03/2025)
Precio: 5.46
Conducto muy flexible de 356 mm de diámetro, con armadura heliocidal de acero recubierto por una lámina fabricada en aluminio y poliéster. Temperatura de trabajo desde -30 ºC a +150 ºC, velocidad máxima de aire 30 m/seg, y presión máxima 3000 Pa. Se suministra en cajas de 10 ml. Modelo TFE de BRINNER.

**TFE406** ml TUBO FLEXIBLE FLEXO ESPIRAL D-406 mm (material; 11/03/2025)
Precio: 6.68
Conducto muy flexible de 406 mm de diámetro, con armadura heliocidal de acero recubierto por una lámina fabricada en aluminio y poliéster. Temperatura de trabajo desde -30 ºC a +150 ºC, velocidad máxima de aire 30 m/seg, y presión máxima 3000 Pa. Se suministra en cajas de 10 ml. Modelo TFE de BRINNER.

#### TFC TUBO FLEXIBLE AISLADO FLEXO CALOR AISLADO (11/03/2025)

**TFC82** ml TUBO FLEXIBLE AISLADO FLEXO CALOR D-82 mm (material; 11/03/2025)
Precio: 3.66
Conducto flexible de 82 mm de diámetro con 25 mm de aislamiento térmico de lana mineral, con armadura heliocidal de acero recubierto por una lámina fabricada en aluminio y poliéster. Temperatura de trabajo desde -30 ºC a +150 ºC, velocidad máxima de aire 30 m/seg, y presión máxima 3000 Pa. Se suministra en cajas de 10 ml. Modelo TFC de BRINNER.

**TFC102** ml TUBO FLEXIBLE AISLADO FLEXO CALOR D-102 mm (material; 11/03/2025)
Precio: 4.15
Conducto flexible de 102 mm de diámetro con 25 mm de aislamiento térmico de lana mineral, con armadura heliocidal de acero recubierto por una lámina fabricada en aluminio y poliéster. Temperatura de trabajo desde -30 ºC a +150 ºC, velocidad máxima de aire 30 m/seg, y presión máxima 3000 Pa. Se suministra en cajas de 10 ml. Modelo TFC de BRINNER.

**TFC127** ml TUBO FLEXIBLE AISLADO FLEXO CALOR D-127 mm (material; 11/03/2025)
Precio: 5.01
Conducto flexible de 127 mm de diámetro con 25 mm de aislamiento térmico de lana mineral, con armadura heliocidal de acero recubierto por una lámina fabricada en aluminio y poliéster. Temperatura de trabajo desde -30 ºC a +150 ºC, velocidad máxima de aire 30 m/seg, y presión máxima 3000 Pa. Se suministra en cajas de 10 ml. Modelo TFC de BRINNER.

**TFC152** ml TUBO FLEXIBLE AISLADO FLEXO CALOR D-152 mm (material; 11/03/2025)
Precio: 5.76
Conducto flexible de 152 mm de diámetro con 25 mm de aislamiento térmico de lana mineral, con armadura heliocidal de acero recubierto por una lámina fabricada en aluminio y poliéster. Temperatura de trabajo desde -30 ºC a +150 ºC, velocidad máxima de aire 30 m/seg, y presión máxima 3000 Pa. Se suministra en cajas de 10 ml. Modelo TFC de BRINNER.

**TFC160** ml TUBO FLEXIBLE AISLADO FLEXO CALOR D-160 mm (material; 11/03/2025)
Precio: 6.53
Conducto flexible de 160 mm de diámetro con 25 mm de aislamiento térmico de lana mineral, con armadura heliocidal de acero recubierto por una lámina fabricada en aluminio y poliéster. Temperatura de trabajo desde -30 ºC a +150 ºC, velocidad máxima de aire 30 m/seg, y presión máxima 3000 Pa. Se suministra en cajas de 10 ml. Modelo TFC de BRINNER.

**TFC203** ml TUBO FLEXIBLE AISLADO FLEXO CALOR D-203 mm (material; 11/03/2025)
Precio: 7.89
Conducto flexible de 203 mm de diámetro con 25 mm de aislamiento térmico de lana mineral, con armadura heliocidal de acero recubierto por una lámina fabricada en aluminio y poliéster. Temperatura de trabajo desde -30 ºC a +150 ºC, velocidad máxima de aire 30 m/seg, y presión máxima 3000 Pa. Se suministra en cajas de 10 ml. Modelo TFC de BRINNER.

**TFC254** ml TUBO FLEXIBLE AISLADO FLEXO CALOR D-254 mm (material; 11/03/2025)
Precio: 10.42
Conducto flexible de 254 mm de diámetro con 25 mm de aislamiento térmico de lana mineral, con armadura heliocidal de acero recubierto por una lámina fabricada en aluminio y poliéster. Temperatura de trabajo desde -30 ºC a +150 ºC, velocidad máxima de aire 30 m/seg, y presión máxima 3000 Pa. Se suministra en cajas de 10 ml. Modelo TFC de BRINNER.

**TFC305** ml TUBO FLEXIBLE AISLADO FLEXO CALOR D-305 mm (material; 11/03/2025)
Precio: 12.44
Conducto flexible de 305 mm de diámetro con 25 mm de aislamiento térmico de lana mineral, con armadura heliocidal de acero recubierto por una lámina fabricada en aluminio y poliéster. Temperatura de trabajo desde -30 ºC a +150 ºC, velocidad máxima de aire 30 m/seg, y presión máxima 3000 Pa. Se suministra en cajas de 10 ml. Modelo TFC de BRINNER.

**TFC315** ml TUBO FLEXIBLE AISLADO FLEXO CALOR D-315 mm (material; 11/03/2025)
Precio: 13.31
Conducto flexible de 315 mm de diámetro con 25 mm de aislamiento térmico de lana mineral, con armadura heliocidal de acero recubierto por una lámina fabricada en aluminio y poliéster. Temperatura de trabajo desde -30 ºC a +150 ºC, velocidad máxima de aire 30 m/seg, y presión máxima 3000 Pa. Se suministra en cajas de 10 ml. Modelo TFC de BRINNER.

**TFC356** ml TUBO FLEXIBLE AISLADO FLEXO CALOR D-356 mm (material; 11/03/2025)
Precio: 15.19
Conducto flexible de 356 mm de diámetro con 25 mm de aislamiento térmico de lana mineral, con armadura heliocidal de acero recubierto por una lámina fabricada en aluminio y poliéster. Temperatura de trabajo desde -30 ºC a +150 ºC, velocidad máxima de aire 30 m/seg, y presión máxima 3000 Pa. Se suministra en cajas de 10 ml. Modelo TFC de BRINNER.

**TFC406** ml TUBO FLEXIBLE AISLADO FLEXO CALOR D-406 mm (material; 11/03/2025)
Precio: 18.78
Conducto flexible de 406 mm de diámetro con 25 mm de aislamiento térmico de lana mineral, con armadura heliocidal de acero recubierto por una lámina fabricada en aluminio y poliéster. Temperatura de trabajo desde -30 ºC a +150 ºC, velocidad máxima de aire 30 m/seg, y presión máxima 3000 Pa. Se suministra en cajas de 10 ml. Modelo TFC de BRINNER.

#### TFB TUBO FLEXIBLE EXTERIOR POLIETILENO FLEXO COMBI (11/03/2025)

**TFB82** ml TUBO FLEXIBLE EXTERIOR POLIETILENO FLEXO COMBI D-82 mm (material; 11/03/2025)
Precio: 1.91
Conducto flexible de 82 mm de diámetro, con armadura heliocidal de acero recubierto interiormente por una lámina fabricada en aluminio y poliéster, y exterior de polietileno. Temperatura de trabajo desde -30 ºC a +150 ºC, velocidad máxima de aire 30 m/seg, y presión máxima 3000 Pa. Se suministra en cajas de 10 ml. Modelo TFB de BRINNER.

**TFB102** ml TUBO FLEXIBLE EXTERIOR POLIETILENO FLEXO COMBI D-102 mm (material; 11/03/2025)
Precio: 2.11
Conducto flexible de 102 mm de diámetro, con armadura heliocidal de acero recubierto interiormente por una lámina fabricada en aluminio y poliéster, y exterior de polietileno. Temperatura de trabajo desde -30 ºC a +150 ºC, velocidad máxima de aire 30 m/seg, y presión máxima 3000 Pa. Se suministra en cajas de 10 ml. Modelo TFB de BRINNER.

**TFB127** ml TUBO FLEXIBLE EXTERIOR POLIETILENO FLEXO COMBI D-127 mm (material; 11/03/2025)
Precio: 2.59
Conducto flexible de 127 mm de diámetro, con armadura heliocidal de acero recubierto interiormente por una lámina fabricada en aluminio y poliéster, y exterior de polietileno. Temperatura de trabajo desde -30 ºC a +150 ºC, velocidad máxima de aire 30 m/seg, y presión máxima 3000 Pa. Se suministra en cajas de 10 ml. Modelo TFB de BRINNER.

**TFB152** ml TUBO FLEXIBLE EXTERIOR POLIETILENO FLEXO COMBI D-152 mm (material; 11/03/2025)
Precio: 3.12
Conducto flexible de 152 mm de diámetro, con armadura heliocidal de acero recubierto interiormente por una lámina fabricada en aluminio y poliéster, y exterior de polietileno. Temperatura de trabajo desde -30 ºC a +150 ºC, velocidad máxima de aire 30 m/seg, y presión máxima 3000 Pa. Se suministra en cajas de 10 ml. Modelo TFB de BRINNER.

**TFB160** ml TUBO FLEXIBLE EXTERIOR POLIETILENO FLEXO COMBI D-160 mm (material; 11/03/2025)
Precio: 3.29
Conducto flexible de 160 mm de diámetro, con armadura heliocidal de acero recubierto interiormente por una lámina fabricada en aluminio y poliéster, y exterior de polietileno. Temperatura de trabajo desde -30 ºC a +150 ºC, velocidad máxima de aire 30 m/seg, y presión máxima 3000 Pa. Se suministra en cajas de 10 ml. Modelo TFB de BRINNER.

**TFB203** ml TUBO FLEXIBLE EXTERIOR POLIETILENO FLEXO COMBI D-203 mm (material; 11/03/2025)
Precio: 4.17
Conducto flexible de 203 mm de diámetro, con armadura heliocidal de acero recubierto interiormente por una lámina fabricada en aluminio y poliéster, y exterior de polietileno. Temperatura de trabajo desde -30 ºC a +150 ºC, velocidad máxima de aire 30 m/seg, y presión máxima 3000 Pa. Se suministra en cajas de 10 ml. Modelo TFB de BRINNER.

**TFB254** ml TUBO FLEXIBLE EXTERIOR POLIETILENO FLEXO COMBI D-254 mm (material; 11/03/2025)
Precio: 5.74
Conducto flexible de 254 mm de diámetro, con armadura heliocidal de acero recubierto interiormente por una lámina fabricada en aluminio y poliéster, y exterior de polietileno. Temperatura de trabajo desde -30 ºC a +150 ºC, velocidad máxima de aire 30 m/seg, y presión máxima 3000 Pa. Se suministra en cajas de 10 ml. Modelo TFB de BRINNER.

**TFB305** ml TUBO FLEXIBLE EXTERIOR POLIETILENO FLEXO COMBI D-305 mm (material; 11/03/2025)
Precio: 7.43
Conducto flexible de 305 mm de diámetro, con armadura heliocidal de acero recubierto interiormente por una lámina fabricada en aluminio y poliéster, y exterior de polietileno. Temperatura de trabajo desde -30 ºC a +150 ºC, velocidad máxima de aire 30 m/seg, y presión máxima 3000 Pa. Se suministra en cajas de 10 ml. Modelo TFB de BRINNER.

**TFB315** ml TUBO FLEXIBLE EXTERIOR POLIETILENO FLEXO COMBI D-315 mm (material; 11/03/2025)
Precio: 7.76
Conducto flexible de 315 mm de diámetro, con armadura heliocidal de acero recubierto interiormente por una lámina fabricada en aluminio y poliéster, y exterior de polietileno. Temperatura de trabajo desde -30 ºC a +150 ºC, velocidad máxima de aire 30 m/seg, y presión máxima 3000 Pa. Se suministra en cajas de 10 ml. Modelo TFB de BRINNER.

**TFB356** ml TUBO FLEXIBLE EXTERIOR POLIETILENO FLEXO COMBI D-356 mm (material; 11/03/2025)
Precio: 8.41
Conducto flexible de 356 mm de diámetro, con armadura heliocidal de acero recubierto interiormente por una lámina fabricada en aluminio y poliéster, y exterior de polietileno. Temperatura de trabajo desde -30 ºC a +150 ºC, velocidad máxima de aire 30 m/seg, y presión máxima 3000 Pa. Se suministra en cajas de 10 ml. Modelo TFB de BRINNER.

**TFB406** ml TUBO FLEXIBLE EXTERIOR POLIETILENO FLEXO COMBI D-406 mm (material; 11/03/2025)
Precio: 11.33
Conducto flexible de 406 mm de diámetro, con armadura heliocidal de acero recubierto interiormente por una lámina fabricada en aluminio y poliéster, y exterior de polietileno. Temperatura de trabajo desde -30 ºC a +150 ºC, velocidad máxima de aire 30 m/seg, y presión máxima 3000 Pa. Se suministra en cajas de 10 ml. Modelo TFB de BRINNER.

#### TFS TUBO SEMIFLEXIBLE SEMIFLEXIBLE (26/12/2023)

**TFS127** ml TUBO SEMIFLEXIBLE SEMIFLEX D-127 mm (material; 26/12/2023)
Precio: 6.75
Conducto semiflexible de 127 mm de diámetro, fabricado con banda de aluminio de 0,9 mm de espesor engatillada helicoidalmente. Temperatura de trabajo desde -30 ºC a +280 ºC, velocidad máxima de aire 25 m/seg, y presión máxima 2000 Pa. Se suministra en cajas de 3 ml. Modelo TFS de BRINNER.

**TFS152** ml TUBO SEMIFLEXIBLE SEMIFLEX D-152 mm (material; 26/12/2023)
Precio: 7.99
Conducto semiflexible de 152 mm de diámetro, fabricado con banda de aluminio de 0,9 mm de espesor engatillada helicoidalmente. Temperatura de trabajo desde -30 ºC a +280 ºC, velocidad máxima de aire 25 m/seg, y presión máxima 2000 Pa. Se suministra en cajas de 3 ml. Modelo TFS de BRINNER.

**TFS203** ml TUBO SEMIFLEXIBLE SEMIFLEX D-203 mm (material; 26/12/2023)
Precio: 10.81
Conducto semiflexible de 203 mm de diámetro, fabricado con banda de aluminio de 0,9 mm de espesor engatillada helicoidalmente. Temperatura de trabajo desde -30 ºC a +280 ºC, velocidad máxima de aire 25 m/seg, y presión máxima 2000 Pa. Se suministra en cajas de 3 ml. Modelo TFS de BRINNER.

**TFS254** ml TUBO SEMIFLEXIBLE SEMIFLEX D-254 mm (material; 26/12/2023)
Precio: 13.01
Conducto semiflexible de 254 mm de diámetro, fabricado con banda de aluminio de 0,9 mm de espesor engatillada helicoidalmente. Temperatura de trabajo desde -30 ºC a +280 ºC, velocidad máxima de aire 25 m/seg, y presión máxima 2000 Pa. Se suministra en cajas de 3 ml. Modelo TFS de BRINNER.

#### CLIMV CUELLO UNION TUBO FLEXIBLE (26/12/2023)

**CLIMV82** Ud CUELLO UNION MANGUITO CORONA D-80 mm (material; 26/12/2023)
Precio: 6.82
Cuello de unión entre tubo flexible y conducto rectangular de fibra de vidrio, fabricado en chapa de acero galvanizado con 3 pestañas en uno des sus lados para unión a conducto rectangular de fibra de vidrio. Marca BRINNER modelo CLIMV-180.

**CLIMV102** Ud CUELLO UNION MANGUITO CORONA D-100 mm (material; 18/03/2026)
Precio: 6.96
Cuello de unión entre tubo flexible y conducto rectangular de fibra de vidrio, fabricado en chapa de acero galvanizado con 3 pestañas en uno des sus lados para unión a conducto rectangular de fibra de vidrio. Marca BRINNER modelo CLIMV-100.

**CLIMV127** Ud CUELLO UNION MANGUITO CORONA D-125 mm (material; 18/03/2026)
Precio: 7.29
Cuello de unión entre tubo flexible y conducto rectangular de fibra de vidrio, fabricado en chapa de acero galvanizado con 3 pestañas en uno des sus lados para unión a conducto rectangular de fibra de vidrio. Marca BRINNER modelo CLIMV-125.

**CLIMV152** Ud CUELLO UNION MANGUITO CORONA D-150 mm (material; 26/12/2023)
Precio: 7.79
Cuello de unión entre tubo flexible y conducto rectangular de fibra de vidrio, fabricado en chapa de acero galvanizado con 3 pestañas en uno des sus lados para unión a conducto rectangular de fibra de vidrio. Marca BRINNER modelo CLIMV-150.

**CLIMV160** Ud CUELLO UNION MANGUITO CORONA D-160 mm (material; 18/03/2026)
Precio: 8.03
Cuello de unión entre tubo flexible y conducto rectangular de fibra de vidrio, fabricado en chapa de acero galvanizado con 3 pestañas en uno des sus lados para unión a conducto rectangular de fibra de vidrio. Marca BRINNER modelo CLIMV-160.

**CLIMV203** Ud CUELLO UNION MANGUITO CORONA D-200 mm (material; 18/03/2026)
Precio: 8.32
Cuello de unión entre tubo flexible y conducto rectangular de fibra de vidrio, fabricado en chapa de acero galvanizado con 3 pestañas en uno des sus lados para unión a conducto rectangular de fibra de vidrio. Marca BRINNER modelo CLIMV-200.

**CLIMV254** Ud CUELLO UNION MANGUITO CORONA D-250 mm (material; 18/03/2026)
Precio: 9.32
Cuello de unión entre tubo flexible y conducto rectangular de fibra de vidrio, fabricado en chapa de acero galvanizado con 3 pestañas en uno des sus lados para unión a conducto rectangular de fibra de vidrio. Marca BRINNER modelo CLIMV-250.

**CLIMV305** Ud CUELLO UNION MANGUITO CORONA D-300 mm (material; 18/03/2026)
Precio: 10.33
Cuello de unión entre tubo flexible y conducto rectangular de fibra de vidrio, fabricado en chapa de acero galvanizado con 3 pestañas en uno des sus lados para unión a conducto rectangular de fibra de vidrio. Marca BRINNER modelo CLIMV-300.

**CLIMV315** Ud CUELLO UNION MANGUITO CORONA D-315 mm (material; 18/03/2026)
Precio: 11.71
Cuello de unión entre tubo flexible y conducto rectangular de fibra de vidrio, fabricado en chapa de acero galvanizado con 3 pestañas en uno des sus lados para unión a conducto rectangular de fibra de vidrio. Marca BRINNER modelo CLIMV-315.

**CLIMV356** Ud CUELLO UNION MANGUITO CORONA D-355 mm (material; 18/03/2026)
Precio: 12
Cuello de unión entre tubo flexible y conducto rectangular de fibra de vidrio, fabricado en chapa de acero galvanizado con 3 pestañas en uno des sus lados para unión a conducto rectangular de fibra de vidrio. Marca BRINNER modelo CLIMV-355.

**CLIMV406** Ud CUELLO UNION MANGUITO CORONA D-400 mm (material; 18/03/2026)
Precio: 13.92
Cuello de unión entre tubo flexible y conducto rectangular de fibra de vidrio, fabricado en chapa de acero galvanizado con 3 pestañas en uno des sus lados para unión a conducto rectangular de fibra de vidrio. Marca BRINNER modelo CLIMV-400.

#### BRINY BRIDAS DE POLIAMIDA (11/03/2025)

**BRINY550** Ud BRIDA DE POLIAMIDA L=550 mm BOLSA 100 UDS (material; 11/03/2025)
Precio: 41.27
Abrazadera de cierre de poliamida de 550 mm de longitud para apriete en uniones de tubos flexibles. Se suministra en bolsas de 100 uds. Modelo BRINY-550 de BRINNER.

**BRINY650** Ud BRIDA DE POLIAMIDA L=650 mm BOLSA 100 UDS (material; 11/03/2025)
Precio: 51.06
Abrazadera de cierre de poliamida de 650 mm de longitud para apriete en uniones de tubos flexibles. Se suministra en bolsas de 100 uds. Modelo BRINY-650 de BRINNER.

**BRINY800** Ud BRIDA DE POLIAMIDA L=800 mm BOLSA 100 UDS (material; 11/03/2025)
Precio: 71.91
Abrazadera de cierre de poliamida de 800 mm de longitud para apriete en uniones de tubos flexibles. Se suministra en bolsas de 100 uds. Modelo BRINY-800 de BRINNER.

**BRINY920** Ud BRIDA DE POLIAMIDA L=920 mm BOLSA 100 UDS (material; 11/03/2025)
Precio: 72.8
Abrazadera de cierre de poliamida de 920 mm de longitud para apriete en uniones de tubos flexibles. Se suministra en bolsas de 100 uds. Modelo BRINY-920 de BRINNER.

**BRINY1180** Ud BRIDA DE POLIAMIDA L=1180 mm BOLSA 100 UDS (material; 11/03/2025)
Precio: 116.05
Abrazadera de cierre de poliamida de 1180 mm de longitud para apriete en uniones de tubos flexibles. Se suministra en bolsas de 100 uds. Modelo BRINY-1180 de BRINNER.

#### CA CINTAS ADHESIVAS (11/03/2025)

**CAL50P** Ud ROLLO CINTA ADHESIVA DE ALUMINIO 50 MM x 50 ML (material; 11/03/2025)
Precio: 9.64
Cinta de aluminio de 50 mm de ancho con adhesivo acrílico. Se suministra en rollos de 50 metros lineales. Modelo CAL50P de BRINNER.

**CAL75P** Ud ROLLO CINTA ADHESIVA DE ALUMINIO 75 MM x 50 ML (material; 11/03/2025)
Precio: 14.48
Cinta de aluminio de 75 mm de ancho con adhesivo acrílico. Se suministra en rollos de 50 metros lineales. Modelo CAL75P de BRINNER.

### COMPUERTAS BRINNER - COMPUERTAS (26/12/2023)

#### COMP. REGULAC COMPUERTAS DE REGULACIÓN (26/12/2023)

##### DS COMPUERTAS DE REGULACIÓN CIRCULAR MANUALES (26/12/2023)

**DS80** Ud COMPUERTA DE REGULACIÓN MANUAL CHAPA GALV. D=80mm (material; 18/03/2026)
Precio: 15.72
Compuerta de regulación manual circular fabricada en chapa de acero galvanizado de diámetro 80 mm, con mando que dispone de marcas que indican la posición de la mariposa en un ángulo de entre 0 y 90º. Marca BRINNER modelo DS.

**DS100** Ud COMPUERTA DE REGULACIÓN MANUAL CHAPA GALV. D=100mm (material; 18/03/2026)
Precio: 14.07
Compuerta de regulación manual circular fabricada en chapa de acero galvanizado de diámetro 100 mm, con mando que dispone de marcas que indican la posición de la mariposa en un ángulo de entre 0 y 90º. Marca BRINNER modelo DS.

**DS125** Ud COMPUERTA DE REGULACIÓN MANUAL CHAPA GALV. D=125mm (material; 18/03/2026)
Precio: 15.01
Compuerta de regulación manual circular fabricada en chapa de acero galvanizado de diámetro 125 mm, con mando que dispone de marcas que indican la posición de la mariposa en un ángulo de entre 0 y 90º. Marca BRINNER modelo DS.

**DS150** Ud COMPUERTA DE REGULACIÓN MANUAL CHAPA GALV. D=150mm (material; 18/03/2026)
Precio: 16
Compuerta de regulación manual circular fabricada en chapa de acero galvanizado de diámetro 150 mm, con mando que dispone de marcas que indican la posición de la mariposa en un ángulo de entre 0 y 90º. Marca BRINNER modelo DS.

**DS160** Ud COMPUERTA DE REGULACIÓN MANUAL CHAPA GALV. D=160mm (material; 18/03/2026)
Precio: 16.52
Compuerta de regulación manual circular fabricada en chapa de acero galvanizado de diámetro 160 mm, con mando que dispone de marcas que indican la posición de la mariposa en un ángulo de entre 0 y 90º. Marca BRINNER modelo DS.

**DS200** Ud COMPUERTA DE REGULACIÓN MANUAL CHAPA GALV. D=200mm (material; 18/03/2026)
Precio: 17.69
Compuerta de regulación manual circular fabricada en chapa de acero galvanizado de diámetro 200 mm, con mando que dispone de marcas que indican la posición de la mariposa en un ángulo de entre 0 y 90º. Marca BRINNER modelo DS.

**DS250** Ud COMPUERTA DE REGULACIÓN MANUAL CHAPA GALV. D=250mm (material; 18/03/2026)
Precio: 24.85
Compuerta de regulación manual circular fabricada en chapa de acero galvanizado de diámetro 250 mm, con mando que dispone de marcas que indican la posición de la mariposa en un ángulo de entre 0 y 90º. Marca BRINNER modelo DS.

**DS300** Ud COMPUERTA DE REGULACIÓN MANUAL CHAPA GALV. D=300mm (material; 18/03/2026)
Precio: 46
Compuerta de regulación manual circular fabricada en chapa de acero galvanizado de diámetro 300 mm, con mando que dispone de marcas que indican la posición de la mariposa en un ángulo de entre 0 y 90º. Marca BRINNER modelo DS.

**DS315** Ud COMPUERTA DE REGULACIÓN MANUAL CHAPA GALV. D=315mm (material; 18/03/2026)
Precio: 48.1
Compuerta de regulación manual circular fabricada en chapa de acero galvanizado de diámetro 315 mm, con mando que dispone de marcas que indican la posición de la mariposa en un ángulo de entre 0 y 90º. Marca BRINNER modelo DS.

**DS355** Ud COMPUERTA DE REGULACIÓN MANUAL CHAPA GALV. D=355mm (material; 18/03/2026)
Precio: 53.14
Compuerta de regulación manual circular fabricada en chapa de acero galvanizado de diámetro 355 mm, con mando que dispone de marcas que indican la posición de la mariposa en un ángulo de entre 0 y 90º. Marca BRINNER modelo DS.

**DS400** Ud COMPUERTA DE REGULACIÓN MANUAL CHAPA GALV. D=400mm (material; 18/03/2026)
Precio: 61.08
Compuerta de regulación manual circular fabricada en chapa de acero galvanizado de diámetro 400 mm, con mando que dispone de marcas que indican la posición de la mariposa en un ángulo de entre 0 y 90º. Marca BRINNER modelo DS.

**DS450** Ud COMPUERTA DE REGULACIÓN MANUAL CHAPA GALV. D=450mm (material; 26/12/2023)
Precio: 66.26
Compuerta de regulación manual circular fabricada en chapa de acero galvanizado de diámetro 450 mm, con mando que dispone de marcas que indican la posición de la mariposa en un ángulo de entre 0 y 90º. Marca BRINNER modelo DS.

**DS500** Ud COMPUERTA DE REGULACIÓN MANUAL CHAPA GALV. D=500mm (material; 18/03/2026)
Precio: 75.17
Compuerta de regulación manual circular fabricada en chapa de acero galvanizado de diámetro 500 mm, con mando que dispone de marcas que indican la posición de la mariposa en un ángulo de entre 0 y 90º. Marca BRINNER modelo DS.

**DS560** Ud COMPUERTA DE REGULACIÓN MANUAL CHAPA GALV. D=560mm (material; 18/03/2026)
Precio: 84.3
Compuerta de regulación manual circular fabricada en chapa de acero galvanizado de diámetro 560 mm, con mando que dispone de marcas que indican la posición de la mariposa en un ángulo de entre 0 y 90º. Marca BRINNER modelo DS.

**DS630** Ud COMPUERTA DE REGULACIÓN MANUAL CHAPA GALV. D=630mm (material; 18/03/2026)
Precio: 101.77
Compuerta de regulación manual circular fabricada en chapa de acero galvanizado de diámetro 630 mm, con mando que dispone de marcas que indican la posición de la mariposa en un ángulo de entre 0 y 90º. Marca BRINNER modelo DS.

##### DSL COMPUERTAS DE REGULACIÓN CIRCULAR MANUALES CON JUNTA DE GOMA (26/12/2023)

**DSL80** Ud COMPUERTA REGULACIÓN MANUAL CHAPA GALV. D=80mm C/JUNTA DE GOMA (material; 26/12/2023)
Precio: 19.15
Compuerta de regulación manual circular fabricada en chapa de acero galvanizado de diámetro 80 mm con junta EPDM que permite dar a la instalación estanquidad clase D, con mando que dispone de marcas que indican la posición de la mariposa en un ángulo de entre 0 y 90º. Marca BRINNER modelo DSL.

**DSL100** Ud COMPUERTA REGULACIÓN MANUAL CHAPA GALV. D=100mm C/JUNTA DE GOMA (material; 18/03/2026)
Precio: 16.8
Compuerta de regulación manual circular fabricada en chapa de acero galvanizado de diámetro 100 mm con junta EPDM que permite dar a la instalación estanquidad clase D, con mando que dispone de marcas que indican la posición de la mariposa en un ángulo de entre 0 y 90º. Marca BRINNER modelo DSL.

**DSL125** Ud COMPUERTA REGULACIÓN MANUAL CHAPA GALV. D=125mm C/JUNTA DE GOMA (material; 18/03/2026)
Precio: 17.98
Compuerta de regulación manual circular fabricada en chapa de acero galvanizado de diámetro 125 mm con junta EPDM que permite dar a la instalación estanquidad clase D, con mando que dispone de marcas que indican la posición de la mariposa en un ángulo de entre 0 y 90º. Marca BRINNER modelo DSL.

**DSL150** Ud COMPUERTA REGULACIÓN MANUAL CHAPA GALV. D=150mm C/JUNTA DE GOMA (material; 18/03/2026)
Precio: 19.58
Compuerta de regulación manual circular fabricada en chapa de acero galvanizado de diámetro 150 mm con junta EPDM que permite dar a la instalación estanquidad clase D, con mando que dispone de marcas que indican la posición de la mariposa en un ángulo de entre 0 y 90º. Marca BRINNER modelo DSL.

**DSL160** Ud COMPUERTA REGULACIÓN MANUAL CHAPA GALV. D=160mm C/JUNTA DE GOMA (material; 18/03/2026)
Precio: 19.81
Compuerta de regulación manual circular fabricada en chapa de acero galvanizado de diámetro 160 mm con junta EPDM que permite dar a la instalación estanquidad clase D, con mando que dispone de marcas que indican la posición de la mariposa en un ángulo de entre 0 y 90º. Marca BRINNER modelo DSL.

**DSL200** Ud COMPUERTA REGULACIÓN MANUAL CHAPA GALV. D=200mm C/JUNTA DE GOMA (material; 18/03/2026)
Precio: 22.59
Compuerta de regulación manual circular fabricada en chapa de acero galvanizado de diámetro 200 mm con junta EPDM que permite dar a la instalación estanquidad clase D, con mando que dispone de marcas que indican la posición de la mariposa en un ángulo de entre 0 y 90º. Marca BRINNER modelo DSL.

**DSL250** Ud COMPUERTA REGULACIÓN MANUAL CHAPA GALV. D=250mm C/JUNTA DE GOMA (material; 18/03/2026)
Precio: 30.64
Compuerta de regulación manual circular fabricada en chapa de acero galvanizado de diámetro 250 mm con junta EPDM que permite dar a la instalación estanquidad clase D, con mando que dispone de marcas que indican la posición de la mariposa en un ángulo de entre 0 y 90º. Marca BRINNER modelo DSL.

**DSL300** Ud COMPUERTA REGULACIÓN MANUAL CHAPA GALV. D=300mm C/JUNTA DE GOMA (material; 18/03/2026)
Precio: 56.57
Compuerta de regulación manual circular fabricada en chapa de acero galvanizado de diámetro 300 mm con junta EPDM que permite dar a la instalación estanquidad clase D, con mando que dispone de marcas que indican la posición de la mariposa en un ángulo de entre 0 y 90º. Marca BRINNER modelo DSL.

**DSL315** Ud COMPUERTA REGULACIÓN MANUAL CHAPA GALV. D=315mm C/JUNTA DE GOMA (material; 18/03/2026)
Precio: 58.77
Compuerta de regulación manual circular fabricada en chapa de acero galvanizado de diámetro 315 mm con junta EPDM que permite dar a la instalación estanquidad clase D, con mando que dispone de marcas que indican la posición de la mariposa en un ángulo de entre 0 y 90º. Marca BRINNER modelo DSL.

**DSL355** Ud COMPUERTA REGULACIÓN MANUAL CHAPA GALV. D=355mm C/JUNTA DE GOMA (material; 18/03/2026)
Precio: 64.62
Compuerta de regulación manual circular fabricada en chapa de acero galvanizado de diámetro 355 mm con junta EPDM que permite dar a la instalación estanquidad clase D, con mando que dispone de marcas que indican la posición de la mariposa en un ángulo de entre 0 y 90º. Marca BRINNER modelo DSL.

**DSL400** Ud COMPUERTA REGULACIÓN MANUAL CHAPA GALV. D=400mm C/JUNTA DE GOMA (material; 18/03/2026)
Precio: 73.71
Compuerta de regulación manual circular fabricada en chapa de acero galvanizado de diámetro 400 mm con junta EPDM que permite dar a la instalación estanquidad clase D, con mando que dispone de marcas que indican la posición de la mariposa en un ángulo de entre 0 y 90º. Marca BRINNER modelo DSL.

**DSL450** Ud COMPUERTA REGULACIÓN MANUAL CHAPA GALV. D=450mm C/JUNTA DE GOMA (material; 18/03/2026)
Precio: 79.85
Compuerta de regulación manual circular fabricada en chapa de acero galvanizado de diámetro 450 mm con junta EPDM que permite dar a la instalación estanquidad clase D, con mando que dispone de marcas que indican la posición de la mariposa en un ángulo de entre 0 y 90º. Marca BRINNER modelo DSL.

**DSL500** Ud COMPUERTA REGULACIÓN MANUAL CHAPA GALV. D=500mm C/JUNTA DE GOMA (material; 18/03/2026)
Precio: 90.01
Compuerta de regulación manual circular fabricada en chapa de acero galvanizado de diámetro 500 mm con junta EPDM que permite dar a la instalación estanquidad clase D, con mando que dispone de marcas que indican la posición de la mariposa en un ángulo de entre 0 y 90º. Marca BRINNER modelo DSL.

**DSL560** Ud COMPUERTA REGULACIÓN MANUAL CHAPA GALV. D=560mm C/JUNTA DE GOMA (material; 18/03/2026)
Precio: 109.19
Compuerta de regulación manual circular fabricada en chapa de acero galvanizado de diámetro 560 mm con junta EPDM que permite dar a la instalación estanquidad clase D, con mando que dispone de marcas que indican la posición de la mariposa en un ángulo de entre 0 y 90º. Marca BRINNER modelo DSL.

**DSL630** Ud COMPUERTA REGULACIÓN MANUAL CHAPA GALV. D=630mm C/JUNTA DE GOMA (material; 18/03/2026)
Precio: 128.92
Compuerta de regulación manual circular fabricada en chapa de acero galvanizado de diámetro 630 mm con junta EPDM que permite dar a la instalación estanquidad clase D, con mando que dispone de marcas que indican la posición de la mariposa en un ángulo de entre 0 y 90º. Marca BRINNER modelo DSL.

##### DSM COMPUERTAS DE REGULACIÓN CIRCULAR MOTORIZADAS (18/03/2026)

**DSM80** Ud COMPUERTA DE REGULACIÓN MOTORIZADA CHAPA GALV. D=80mm (material; 18/03/2026)
Precio: 274.67
Compuerta de regulación manual circular fabricada en chapa de acero galvanizado de diámetro 80 mm con motor AC/DC de 24 V ó AC 230 V. Marca BRINNER modelo DSM.

**DSM100** Ud COMPUERTA DE REGULACIÓN MOTORIZADA CHAPA GALV. D=100mm (material; 18/03/2026)
Precio: 273.02
Compuerta de regulación manual circular fabricada en chapa de acero galvanizado de diámetro 100 mm con motor AC/DC de 24 V ó AC 230 V. Marca BRINNER modelo DSM.

**DSM125** Ud COMPUERTA DE REGULACIÓN MOTORIZADA CHAPA GALV. D=125mm (material; 18/03/2026)
Precio: 273.96
Compuerta de regulación manual circular fabricada en chapa de acero galvanizado de diámetro 125 mm con motor AC/DC de 24 V ó AC 230 V. Marca BRINNER modelo DSM.

**DSM150** Ud COMPUERTA DE REGULACIÓN MOTORIZADA CHAPA GALV. D=150mm (material; 18/03/2026)
Precio: 274.95
Compuerta de regulación manual circular fabricada en chapa de acero galvanizado de diámetro 150 mm con motor AC/DC de 24 V ó AC 230 V. Marca BRINNER modelo DSM.

**DSM160** Ud COMPUERTA DE REGULACIÓN MOTORIZADA CHAPA GALV. D=160mm (material; 18/03/2026)
Precio: 275.47
Compuerta de regulación manual circular fabricada en chapa de acero galvanizado de diámetro 160 mm con motor AC/DC de 24 V ó AC 230 V. Marca BRINNER modelo DSM.

**DSM200** Ud COMPUERTA DE REGULACIÓN MOTORIZADA CHAPA GALV. D=200mm (material; 18/03/2026)
Precio: 276.64
Compuerta de regulación manual circular fabricada en chapa de acero galvanizado de diámetro 200 mm con motor AC/DC de 24 V ó AC 230 V. Marca BRINNER modelo DSM.

**DSM250** Ud COMPUERTA DE REGULACIÓN MOTORIZADA CHAPA GALV. D=250mm (material; 18/03/2026)
Precio: 283.8
Compuerta de regulación manual circular fabricada en chapa de acero galvanizado de diámetro 250 mm con motor AC/DC de 24 V ó AC 230 V. Marca BRINNER modelo DSM.

**DSM300** Ud COMPUERTA DE REGULACIÓN MOTORIZADA CHAPA GALV. D=300mm (material; 18/03/2026)
Precio: 304.95
Compuerta de regulación manual circular fabricada en chapa de acero galvanizado de diámetro 300 mm con motor AC/DC de 24 V ó AC 230 V. Marca BRINNER modelo DSM.

**DSM315** Ud COMPUERTA DE REGULACIÓN MOTORIZADA CHAPA GALV. D=315mm (material; 18/03/2026)
Precio: 307.04
Compuerta de regulación manual circular fabricada en chapa de acero galvanizado de diámetro 315 mm con motor AC/DC de 24 V ó AC 230 V. Marca BRINNER modelo DSM.

**DSM355** Ud COMPUERTA DE REGULACIÓN MOTORIZADA CHAPA GALV. D=355mm (material; 18/03/2026)
Precio: 312.09
Compuerta de regulación manual circular fabricada en chapa de acero galvanizado de diámetro 355 mm con motor AC/DC de 24 V ó AC 230 V. Marca BRINNER modelo DSM.

**DSM400** Ud COMPUERTA DE REGULACIÓN MOTORIZADA CHAPA GALV. D=400mm (material; 18/03/2026)
Precio: 320.03
Compuerta de regulación manual circular fabricada en chapa de acero galvanizado de diámetro 400 mm con motor AC/DC de 24 V ó AC 230 V. Marca BRINNER modelo DSM.

**DSM450** Ud COMPUERTA DE REGULACIÓN MOTORIZADA CHAPA GALV. D=450mm (material; 18/03/2026)
Precio: 324.51
Compuerta de regulación manual circular fabricada en chapa de acero galvanizado de diámetro 450 mm con motor AC/DC de 24 V ó AC 230 V. Marca BRINNER modelo DSM.

**DSM500** Ud COMPUERTA DE REGULACIÓN MOTORIZADA CHAPA GALV. D=500mm (material; 18/03/2026)
Precio: 334.12
Compuerta de regulación manual circular fabricada en chapa de acero galvanizado de diámetro 500 mm con motor AC/DC de 24 V ó AC 230 V. Marca BRINNER modelo DSM.

**DSM560** Ud COMPUERTA DE REGULACIÓN MOTORIZADA CHAPA GALV. D=560mm (material; 18/03/2026)
Precio: 343.24
Compuerta de regulación manual circular fabricada en chapa de acero galvanizado de diámetro 560 mm con motor AC/DC de 24 V ó AC 230 V. Marca BRINNER modelo DSM.

**DSM630** Ud COMPUERTA DE REGULACIÓN MOTORIZADA CHAPA GALV. D=630mm (material; 18/03/2026)
Precio: 360.72
Compuerta de regulación manual circular fabricada en chapa de acero galvanizado de diámetro 630 mm con motor AC/DC de 24 V ó AC 230 V. Marca BRINNER modelo DSM.

##### DSLM COMPUERTAS DE REGULACIÓN CIRCULAR MOTORIZADAS CON JUNTA DE GOMMA (18/03/2026)

**DSLM80** Ud COMPUERTA REGULACIÓN MOTORIZADA CHAPA GALV. D=80mm C/JUNTA GOMA (material; 18/03/2026)
Precio: 277.59
Compuerta de regulación manual circular fabricada en chapa de acero galvanizado de diámetro 80 mm con motor AC/DC de 24 V ó AC 230 V, con junta EPDM que permite dar a la instalación estanquidad clase D. Marca BRINNER modelo DSLM.

**DSLM100** Ud COMPUERTA REGULACIÓN MOTORIZADA CHAPA GALV. D=100mm C/JUNTA GOMA (material; 18/03/2026)
Precio: 275.75
Compuerta de regulación manual circular fabricada en chapa de acero galvanizado de diámetro 100 mm con motor AC/DC de 24 V ó AC 230 V, con junta EPDM que permite dar a la instalación estanquidad clase D. Marca BRINNER modelo DSLM.

**DSLM125** Ud COMPUERTA REGULACIÓN MOTORIZADA CHAPA GALV. D=125mm C/JUNTA GOMA (material; 18/03/2026)
Precio: 276.93
Compuerta de regulación manual circular fabricada en chapa de acero galvanizado de diámetro 125 mm con motor AC/DC de 24 V ó AC 230 V, con junta EPDM que permite dar a la instalación estanquidad clase D. Marca BRINNER modelo DSLM.

**DSLM150** Ud COMPUERTA REGULACIÓN MOTORIZADA CHAPA GALV. D=150mm C/JUNTA GOMA (material; 18/03/2026)
Precio: 278.53
Compuerta de regulación manual circular fabricada en chapa de acero galvanizado de diámetro 150 mm con motor AC/DC de 24 V ó AC 230 V, con junta EPDM que permite dar a la instalación estanquidad clase D. Marca BRINNER modelo DSLM.

**DSLM160** Ud COMPUERTA REGULACIÓN MOTORIZADA CHAPA GALV. D=160mm C/JUNTA GOMA (material; 18/03/2026)
Precio: 278.76
Compuerta de regulación manual circular fabricada en chapa de acero galvanizado de diámetro 160 mm con motor AC/DC de 24 V ó AC 230 V, con junta EPDM que permite dar a la instalación estanquidad clase D. Marca BRINNER modelo DSLM.

**DSLM200** Ud COMPUERTA REGULACIÓN MOTORIZADA CHAPA GALV. D=200mm C/JUNTA GOMA (material; 18/03/2026)
Precio: 281.54
Compuerta de regulación manual circular fabricada en chapa de acero galvanizado de diámetro 200 mm con motor AC/DC de 24 V ó AC 230 V, con junta EPDM que permite dar a la instalación estanquidad clase D. Marca BRINNER modelo DSLM.

**DSLM250** Ud COMPUERTA REGULACIÓN MOTORIZADA CHAPA GALV. D=250mm C/JUNTA GOMA (material; 18/03/2026)
Precio: 289.59
Compuerta de regulación manual circular fabricada en chapa de acero galvanizado de diámetro 250 mm con motor AC/DC de 24 V ó AC 230 V, con junta EPDM que permite dar a la instalación estanquidad clase D. Marca BRINNER modelo DSLM.

**DSLM300** Ud COMPUERTA REGULACIÓN MOTORIZADA CHAPA GALV. D=300mm C/JUNTA GOMA (material; 18/03/2026)
Precio: 315.52
Compuerta de regulación manual circular fabricada en chapa de acero galvanizado de diámetro 300 mm con motor AC/DC de 24 V ó AC 230 V, con junta EPDM que permite dar a la instalación estanquidad clase D. Marca BRINNER modelo DSLM.

**DSLM315** Ud COMPUERTA REGULACIÓN MOTORIZADA CHAPA GALV. D=315mm C/JUNTA GOMA (material; 18/03/2026)
Precio: 317.72
Compuerta de regulación manual circular fabricada en chapa de acero galvanizado de diámetro 315 mm con motor AC/DC de 24 V ó AC 230 V, con junta EPDM que permite dar a la instalación estanquidad clase D. Marca BRINNER modelo DSLM.

**DSLM355** Ud COMPUERTA REGULACIÓN MOTORIZADA CHAPA GALV. D=355mm C/JUNTA GOMA (material; 18/03/2026)
Precio: 323.56
Compuerta de regulación manual circular fabricada en chapa de acero galvanizado de diámetro 355 mm con motor AC/DC de 24 V ó AC 230 V, con junta EPDM que permite dar a la instalación estanquidad clase D. Marca BRINNER modelo DSLM.

**DSLM400** Ud COMPUERTA REGULACIÓN MOTORIZADA CHAPA GALV. D=400mm C/JUNTA GOMA (material; 18/03/2026)
Precio: 332.66
Compuerta de regulación manual circular fabricada en chapa de acero galvanizado de diámetro 400 mm con motor AC/DC de 24 V ó AC 230 V, con junta EPDM que permite dar a la instalación estanquidad clase D. Marca BRINNER modelo DSLM.

**DSLM450** Ud COMPUERTA REGULACIÓN MOTORIZADA CHAPA GALV. D=450mm C/JUNTA GOMA (material; 18/03/2026)
Precio: 338.8
Compuerta de regulación manual circular fabricada en chapa de acero galvanizado de diámetro 450 mm con motor AC/DC de 24 V ó AC 230 V, con junta EPDM que permite dar a la instalación estanquidad clase D. Marca BRINNER modelo DSLM.

**DSLM500** Ud COMPUERTA REGULACIÓN MOTORIZADA CHAPA GALV. D=500mm C/JUNTA GOMA (material; 18/03/2026)
Precio: 348.95
Compuerta de regulación manual circular fabricada en chapa de acero galvanizado de diámetro 500 mm con motor AC/DC de 24 V ó AC 230 V, con junta EPDM que permite dar a la instalación estanquidad clase D. Marca BRINNER modelo DSLM.

**DSLM560** Ud COMPUERTA REGULACIÓN MOTORIZADA CHAPA GALV. D=560mm C/JUNTA GOMA (material; 18/03/2026)
Precio: 368.13
Compuerta de regulación manual circular fabricada en chapa de acero galvanizado de diámetro 560 mm con motor AC/DC de 24 V ó AC 230 V, con junta EPDM que permite dar a la instalación estanquidad clase D. Marca BRINNER modelo DSLM.

**DSLM630** Ud COMPUERTA REGULACIÓN MOTORIZADA CHAPA GALV. D=630mm C/JUNTA GOMA (material; 18/03/2026)
Precio: 387.87
Compuerta de regulación manual circular fabricada en chapa de acero galvanizado de diámetro 630 mm con motor AC/DC de 24 V ó AC 230 V, con junta EPDM que permite dar a la instalación estanquidad clase D. Marca BRINNER modelo DSLM.

##### CR COMPUERTAS DE REGULACIÓN RECTANGULAR MANUALES (26/12/2023)

**CR200100** Ud COMPUERTA DE REGULACIÓN MANUAL 200x100 mm (material; 18/03/2026)
Precio: 78.68
Compuerta de regulación manual rectangular de medidas 200x100 mm, con mando de regulación con marcas que indican la posición de la mariposa en un ángulo de entre 0 y 90º. Marca BRINNER modelo CR200100.

**CR200150** Ud COMPUERTA DE REGULACIÓN MANUAL 200x150 mm (material; 18/03/2026)
Precio: 78.68
Compuerta de regulación manual rectangular de medidas 200x150 mm, con mando de regulación con marcas que indican la posición de la mariposa en un ángulo de entre 0 y 90º. Marca BRINNER modelo CR200150.

**CR200200** Ud COMPUERTA DE REGULACIÓN MANUAL 200x200 mm (material; 18/03/2026)
Precio: 78.68
Compuerta de regulación manual rectangular de medidas 200x200 mm, con mando de regulación con marcas que indican la posición de la mariposa en un ángulo de entre 0 y 90º. Marca BRINNER modelo CR200200.

**CR250100** Ud COMPUERTA DE REGULACIÓN MANUAL 250x100 mm (material; 18/03/2026)
Precio: 84.31
Compuerta de regulación manual rectangular de medidas 250x100 mm, con mando de regulación con marcas que indican la posición de la mariposa en un ángulo de entre 0 y 90º. Marca BRINNER modelo CR250100.

**CR250150** Ud COMPUERTA DE REGULACIÓN MANUAL 250x150 mm (material; 18/03/2026)
Precio: 84.31
Compuerta de regulación manual rectangular de medidas 250x150 mm, con mando de regulación con marcas que indican la posición de la mariposa en un ángulo de entre 0 y 90º. Marca BRINNER modelo CR250150.

**CR250200** Ud COMPUERTA DE REGULACIÓN MANUAL 250x200 mm (material; 18/03/2026)
Precio: 84.31
Compuerta de regulación manual rectangular de medidas 250x200 mm, con mando de regulación con marcas que indican la posición de la mariposa en un ángulo de entre 0 y 90º. Marca BRINNER modelo CR250200.

**CR250250** Ud COMPUERTA DE REGULACIÓN MANUAL 250x250 mm (material; 18/03/2026)
Precio: 84.31
Compuerta de regulación manual rectangular de medidas 250x250 mm, con mando de regulación con marcas que indican la posición de la mariposa en un ángulo de entre 0 y 90º. Marca BRINNER modelo CR250250.

**CR300100** Ud COMPUERTA DE REGULACIÓN MANUAL 300x100 mm (material; 18/03/2026)
Precio: 89.95
Compuerta de regulación manual rectangular de medidas 300x100 mm, con mando de regulación con marcas que indican la posición de la mariposa en un ángulo de entre 0 y 90º. Marca BRINNER modelo CR300100.

**CR300150** Ud COMPUERTA DE REGULACIÓN MANUAL 300x150 mm (material; 18/03/2026)
Precio: 89.95
Compuerta de regulación manual rectangular de medidas 300x150 mm, con mando de regulación con marcas que indican la posición de la mariposa en un ángulo de entre 0 y 90º. Marca BRINNER modelo CR300150.

**CR300200** Ud COMPUERTA DE REGULACIÓN MANUAL 300x200 mm (material; 18/03/2026)
Precio: 89.95
Compuerta de regulación manual rectangular de medidas 300x200 mm, con mando de regulación con marcas que indican la posición de la mariposa en un ángulo de entre 0 y 90º. Marca BRINNER modelo CR300200.

**CR300250** Ud COMPUERTA DE REGULACIÓN MANUAL 300x250 mm (material; 18/03/2026)
Precio: 89.95
Compuerta de regulación manual rectangular de medidas 300x250 mm, con mando de regulación con marcas que indican la posición de la mariposa en un ángulo de entre 0 y 90º. Marca BRINNER modelo CR300250.

**CR300300** Ud COMPUERTA DE REGULACIÓN MANUAL 300x300 mm (material; 18/03/2026)
Precio: 89.95
Compuerta de regulación manual rectangular de medidas 300x300 mm, con mando de regulación con marcas que indican la posición de la mariposa en un ángulo de entre 0 y 90º. Marca BRINNER modelo CR300300.

**CR400100** Ud COMPUERTA DE REGULACIÓN MANUAL 400x100 mm (material; 18/03/2026)
Precio: 101.22
Compuerta de regulación manual rectangular de medidas 400x100 mm, con mando de regulación con marcas que indican la posición de la mariposa en un ángulo de entre 0 y 90º. Marca BRINNER modelo CR400100.

**CR400150** Ud COMPUERTA DE REGULACIÓN MANUAL 400x150 mm (material; 18/03/2026)
Precio: 101.22
Compuerta de regulación manual rectangular de medidas 400x150 mm, con mando de regulación con marcas que indican la posición de la mariposa en un ángulo de entre 0 y 90º. Marca BRINNER modelo CR400150.

**CR400200** Ud COMPUERTA DE REGULACIÓN MANUAL 400x200 mm (material; 18/03/2026)
Precio: 101.22
Compuerta de regulación manual rectangular de medidas 400x200 mm, con mando de regulación con marcas que indican la posición de la mariposa en un ángulo de entre 0 y 90º. Marca BRINNER modelo CR400200.

**CR400250** Ud COMPUERTA DE REGULACIÓN MANUAL 400x250 mm (material; 18/03/2026)
Precio: 101.22
Compuerta de regulación manual rectangular de medidas 400x250 mm, con mando de regulación con marcas que indican la posición de la mariposa en un ángulo de entre 0 y 90º. Marca BRINNER modelo CR400250.

**CR400300** Ud COMPUERTA DE REGULACIÓN MANUAL 400x300 mm (material; 18/03/2026)
Precio: 101.22
Compuerta de regulación manual rectangular de medidas 400x300 mm, con mando de regulación con marcas que indican la posición de la mariposa en un ángulo de entre 0 y 90º. Marca BRINNER modelo CR400300.

**CR400400** Ud COMPUERTA DE REGULACIÓN MANUAL 400x400 mm (material; 18/03/2026)
Precio: 101.22
Compuerta de regulación manual rectangular de medidas 400x400 mm, con mando de regulación con marcas que indican la posición de la mariposa en un ángulo de entre 0 y 90º. Marca BRINNER modelo CR400400.

**CR500150** Ud COMPUERTA DE REGULACIÓN MANUAL 500x150 mm (material; 18/03/2026)
Precio: 109.68
Compuerta de regulación manual rectangular de medidas 500x150 mm, con mando de regulación con marcas que indican la posición de la mariposa en un ángulo de entre 0 y 90º. Marca BRINNER modelo CR500150.

**CR500200** Ud COMPUERTA DE REGULACIÓN MANUAL 500x200 mm (material; 18/03/2026)
Precio: 109.68
Compuerta de regulación manual rectangular de medidas 500x200 mm, con mando de regulación con marcas que indican la posición de la mariposa en un ángulo de entre 0 y 90º. Marca BRINNER modelo CR500200.

**CR500250** Ud COMPUERTA DE REGULACIÓN MANUAL 500x250 mm (material; 18/03/2026)
Precio: 109.68
Compuerta de regulación manual rectangular de medidas 500x250 mm, con mando de regulación con marcas que indican la posición de la mariposa en un ángulo de entre 0 y 90º. Marca BRINNER modelo CR500250.

**CR500300** Ud COMPUERTA DE REGULACIÓN MANUAL 500x300 mm (material; 18/03/2026)
Precio: 109.68
Compuerta de regulación manual rectangular de medidas 500x300 mm, con mando de regulación con marcas que indican la posición de la mariposa en un ángulo de entre 0 y 90º. Marca BRINNER modelo CR500300.

**CR500400** Ud COMPUERTA DE REGULACIÓN MANUAL 500x400 mm (material; 18/03/2026)
Precio: 115.31
Compuerta de regulación manual rectangular de medidas 500x400 mm, con mando de regulación con marcas que indican la posición de la mariposa en un ángulo de entre 0 y 90º. Marca BRINNER modelo CR500400.

**CR500500** Ud COMPUERTA DE REGULACIÓN MANUAL 500x500 mm (material; 18/03/2026)
Precio: 132.09
Compuerta de regulación manual rectangular de medidas 500x500 mm, con mando de regulación con marcas que indican la posición de la mariposa en un ángulo de entre 0 y 90º. Marca BRINNER modelo CR500500.

**CR600150** Ud COMPUERTA DE REGULACIÓN MANUAL 600x150 mm (material; 18/03/2026)
Precio: 118.14
Compuerta de regulación manual rectangular de medidas 600x150 mm, con mando de regulación con marcas que indican la posición de la mariposa en un ángulo de entre 0 y 90º. Marca BRINNER modelo CR600150.

**CR600200** Ud COMPUERTA DE REGULACIÓN MANUAL 600x200 mm (material; 18/03/2026)
Precio: 118.14
Compuerta de regulación manual rectangular de medidas 600x200 mm, con mando de regulación con marcas que indican la posición de la mariposa en un ángulo de entre 0 y 90º. Marca BRINNER modelo CR600200.

**CR600250** Ud COMPUERTA DE REGULACIÓN MANUAL 600x250 mm (material; 18/03/2026)
Precio: 118.14
Compuerta de regulación manual rectangular de medidas 600x250 mm, con mando de regulación con marcas que indican la posición de la mariposa en un ángulo de entre 0 y 90º. Marca BRINNER modelo CR600250.

**CR600300** Ud COMPUERTA DE REGULACIÓN MANUAL 600x300 mm (material; 18/03/2026)
Precio: 118.14
Compuerta de regulación manual rectangular de medidas 600x300 mm, con mando de regulación con marcas que indican la posición de la mariposa en un ángulo de entre 0 y 90º. Marca BRINNER modelo CR600300.

**CR600400** Ud COMPUERTA DE REGULACIÓN MANUAL 600x400 mm (material; 18/03/2026)
Precio: 130.53
Compuerta de regulación manual rectangular de medidas 600x400 mm, con mando de regulación con marcas que indican la posición de la mariposa en un ángulo de entre 0 y 90º. Marca BRINNER modelo CR600400.

**CR600500** Ud COMPUERTA DE REGULACIÓN MANUAL 600x500 mm (material; 18/03/2026)
Precio: 148.75
Compuerta de regulación manual rectangular de medidas 600x500 mm, con mando de regulación con marcas que indican la posición de la mariposa en un ángulo de entre 0 y 90º. Marca BRINNER modelo CR600500.

**CR600600** Ud COMPUERTA DE REGULACIÓN MANUAL 600x600 mm (material; 18/03/2026)
Precio: 168.87
Compuerta de regulación manual rectangular de medidas 600x600 mm, con mando de regulación con marcas que indican la posición de la mariposa en un ángulo de entre 0 y 90º. Marca BRINNER modelo CR600600.

**CR800200** Ud COMPUERTA DE REGULACIÓN MANUAL 800x200 mm (material; 18/03/2026)
Precio: 126.59
Compuerta de regulación manual rectangular de medidas 800x200 mm, con mando de regulación con marcas que indican la posición de la mariposa en un ángulo de entre 0 y 90º. Marca BRINNER modelo CR800200.

**CR800250** Ud COMPUERTA DE REGULACIÓN MANUAL 800x250 mm (material; 18/03/2026)
Precio: 126.59
Compuerta de regulación manual rectangular de medidas 800x250 mm, con mando de regulación con marcas que indican la posición de la mariposa en un ángulo de entre 0 y 90º. Marca BRINNER modelo CR800250.

**CR800300** Ud COMPUERTA DE REGULACIÓN MANUAL 800x300 mm (material; 18/03/2026)
Precio: 133.36
Compuerta de regulación manual rectangular de medidas 800x300 mm, con mando de regulación con marcas que indican la posición de la mariposa en un ángulo de entre 0 y 90º. Marca BRINNER modelo CR800300.

**CR800400** Ud COMPUERTA DE REGULACIÓN MANUAL 800x400 mm (material; 18/03/2026)
Precio: 152.53
Compuerta de regulación manual rectangular de medidas 800x400 mm, con mando de regulación con marcas que indican la posición de la mariposa en un ángulo de entre 0 y 90º. Marca BRINNER modelo CR800400.

**CR800500** Ud COMPUERTA DE REGULACIÓN MANUAL 800x500 mm (material; 18/03/2026)
Precio: 173.61
Compuerta de regulación manual rectangular de medidas 800x500 mm, con mando de regulación con marcas que indican la posición de la mariposa en un ángulo de entre 0 y 90º. Marca BRINNER modelo CR800500.

**CR800600** Ud COMPUERTA DE REGULACIÓN MANUAL 800x600 mm (material; 18/03/2026)
Precio: 196.59
Compuerta de regulación manual rectangular de medidas 800x600 mm, con mando de regulación con marcas que indican la posición de la mariposa en un ángulo de entre 0 y 90º. Marca BRINNER modelo CR800600.

**CR800800** Ud COMPUERTA DE REGULACIÓN MANUAL 800x800 mm (material; 18/03/2026)
Precio: 266.95
Compuerta de regulación manual rectangular de medidas 800x800 mm, con mando de regulación con marcas que indican la posición de la mariposa en un ángulo de entre 0 y 90º. Marca BRINNER modelo CR800800.

**CR1000250** Ud COMPUERTA DE REGULACIÓN MANUAL 1000x250 mm (material; 18/03/2026)
Precio: 147.84
Compuerta de regulación manual rectangular de medidas 1000x250 mm, con mando de regulación con marcas que indican la posición de la mariposa en un ángulo de entre 0 y 90º. Marca BRINNER modelo CR1000250.

**CR1000300** Ud COMPUERTA DE REGULACIÓN MANUAL 1000x300 mm (material; 18/03/2026)
Precio: 158.14
Compuerta de regulación manual rectangular de medidas 1000x300 mm, con mando de regulación con marcas que indican la posición de la mariposa en un ángulo de entre 0 y 90º. Marca BRINNER modelo CR1000300.

**CR1000400** Ud COMPUERTA DE REGULACIÓN MANUAL 1000x400 mm (material; 18/03/2026)
Precio: 180.17
Compuerta de regulación manual rectangular de medidas 1000x400 mm, con mando de regulación con marcas que indican la posición de la mariposa en un ángulo de entre 0 y 90º. Marca BRINNER modelo CR1000400.

**CR1000500** Ud COMPUERTA DE REGULACIÓN MANUAL 1000x500 mm (material; 18/03/2026)
Precio: 204.1
Compuerta de regulación manual rectangular de medidas 1000x500 mm, con mando de regulación con marcas que indican la posición de la mariposa en un ángulo de entre 0 y 90º. Marca BRINNER modelo CR1000500.

**CR1000600** Ud COMPUERTA DE REGULACIÓN MANUAL 1000x600 mm (material; 18/03/2026)
Precio: 229.95
Compuerta de regulación manual rectangular de medidas 1000x600 mm, con mando de regulación con marcas que indican la posición de la mariposa en un ángulo de entre 0 y 90º. Marca BRINNER modelo CR1000600.

**CR1000800** Ud COMPUERTA DE REGULACIÓN MANUAL 1000x800 mm (material; 18/03/2026)
Precio: 308.78
Compuerta de regulación manual rectangular de medidas 1000x800 mm, con mando de regulación con marcas que indican la posición de la mariposa en un ángulo de entre 0 y 90º. Marca BRINNER modelo CR1000800.

**CR10001000** Ud COMPUERTA DE REGULACIÓN MANUAL 1000x1000 mm (material; 26/12/2023)
Precio: 396.65
Compuerta de regulación manual rectangular de medidas 1000x1000 mm, con mando de regulación con marcas que indican la posición de la mariposa en un ángulo de entre 0 y 90º. Marca BRINNER modelo CR10001000.

##### CRM COMPUERTAS DE REGULACIÓN RECTANGULAR MOTORIZADAS (18/03/2026)

**CRM200100** Ud COMPUERTA DE REGULACIÓN MOTORIZADA 200x100 mm (material; 18/03/2026)
Precio: 337.06
Compuerta de regulación rectangular actuadorizada con actuador AC/DC de 24 V ó AC 230 V de medidas 200x100 mm, con mando de regulación con marcas que indican la posición de la mariposa en un ángulo de entre 0 y 90º. Marca BRINNER modelo CRM200100.

**CRM200150** Ud COMPUERTA DE REGULACIÓN MOTORIZADA 200x150 mm (material; 18/03/2026)
Precio: 337.06
Compuerta de regulación rectangular actuadorizada con actuador AC/DC de 24 V ó AC 230 V de medidas 200x150 mm, con mando de regulación con marcas que indican la posición de la mariposa en un ángulo de entre 0 y 90º. Marca BRINNER modelo CRM200150.

**CRM200200** Ud COMPUERTA DE REGULACIÓN MOTORIZADA 200x200 mm (material; 18/03/2026)
Precio: 337.06
Compuerta de regulación rectangular actuadorizada con actuador AC/DC de 24 V ó AC 230 V de medidas 200x200 mm, con mando de regulación con marcas que indican la posición de la mariposa en un ángulo de entre 0 y 90º. Marca BRINNER modelo CRM200200.

**CRM250100** Ud COMPUERTA DE REGULACIÓN MOTORIZADA 250x100 mm (material; 18/03/2026)
Precio: 342.7
Compuerta de regulación rectangular actuadorizada con actuador AC/DC de 24 V ó AC 230 V de medidas 250x100 mm, con mando de regulación con marcas que indican la posición de la mariposa en un ángulo de entre 0 y 90º. Marca BRINNER modelo CRM250100.

**CRM250150** Ud COMPUERTA DE REGULACIÓN MOTORIZADA 250x150 mm (material; 18/03/2026)
Precio: 342.7
Compuerta de regulación rectangular actuadorizada con actuador AC/DC de 24 V ó AC 230 V de medidas 250x150 mm, con mando de regulación con marcas que indican la posición de la mariposa en un ángulo de entre 0 y 90º. Marca BRINNER modelo CRM250150.

**CRM250200** Ud COMPUERTA DE REGULACIÓN MOTORIZADA 250x200 mm (material; 18/03/2026)
Precio: 342.7
Compuerta de regulación rectangular actuadorizada con actuador AC/DC de 24 V ó AC 230 V de medidas 250x200 mm, con mando de regulación con marcas que indican la posición de la mariposa en un ángulo de entre 0 y 90º. Marca BRINNER modelo CRM250200.

**CRM250250** Ud COMPUERTA DE REGULACIÓN MOTORIZADA 250x250 mm (material; 18/03/2026)
Precio: 342.7
Compuerta de regulación rectangular actuadorizada con actuador AC/DC de 24 V ó AC 230 V de medidas 250x250 mm, con mando de regulación con marcas que indican la posición de la mariposa en un ángulo de entre 0 y 90º. Marca BRINNER modelo CRM250250.

**CRM300100** Ud COMPUERTA DE REGULACIÓN MOTORIZADA 300x100 mm (material; 18/03/2026)
Precio: 348.33
Compuerta de regulación rectangular actuadorizada con actuador AC/DC de 24 V ó AC 230 V de medidas 300x100 mm, con mando de regulación con marcas que indican la posición de la mariposa en un ángulo de entre 0 y 90º. Marca BRINNER modelo CRM300100.

**CRM300150** Ud COMPUERTA DE REGULACIÓN MOTORIZADA 300x150 mm (material; 18/03/2026)
Precio: 348.33
Compuerta de regulación rectangular actuadorizada con actuador AC/DC de 24 V ó AC 230 V de medidas 300x150 mm, con mando de regulación con marcas que indican la posición de la mariposa en un ángulo de entre 0 y 90º. Marca BRINNER modelo CRM300150.

**CRM300200** Ud COMPUERTA DE REGULACIÓN MOTORIZADA 300x200 mm (material; 18/03/2026)
Precio: 348.33
Compuerta de regulación rectangular actuadorizada con actuador AC/DC de 24 V ó AC 230 V de medidas 300x200 mm, con mando de regulación con marcas que indican la posición de la mariposa en un ángulo de entre 0 y 90º. Marca BRINNER modelo CRM300200.

**CRM300250** Ud COMPUERTA DE REGULACIÓN MOTORIZADA 300x250 mm (material; 18/03/2026)
Precio: 348.33
Compuerta de regulación rectangular actuadorizada con actuador AC/DC de 24 V ó AC 230 V de medidas 300x250 mm, con mando de regulación con marcas que indican la posición de la mariposa en un ángulo de entre 0 y 90º. Marca BRINNER modelo CRM300250.

**CRM300300** Ud COMPUERTA DE REGULACIÓN MOTORIZADA 300x300 mm (material; 18/03/2026)
Precio: 348.33
Compuerta de regulación rectangular actuadorizada con actuador AC/DC de 24 V ó AC 230 V de medidas 300x300 mm, con mando de regulación con marcas que indican la posición de la mariposa en un ángulo de entre 0 y 90º. Marca BRINNER modelo CRM300300.

**CRM400100** Ud COMPUERTA DE REGULACIÓN MOTORIZADA 400x100 mm (material; 18/03/2026)
Precio: 359.61
Compuerta de regulación rectangular actuadorizada con actuador AC/DC de 24 V ó AC 230 V de medidas 400x100 mm, con mando de regulación con marcas que indican la posición de la mariposa en un ángulo de entre 0 y 90º. Marca BRINNER modelo CRM400100.

**CRM400150** Ud COMPUERTA DE REGULACIÓN MOTORIZADA 400x150 mm (material; 18/03/2026)
Precio: 359.61
Compuerta de regulación rectangular actuadorizada con actuador AC/DC de 24 V ó AC 230 V de medidas 400x150 mm, con mando de regulación con marcas que indican la posición de la mariposa en un ángulo de entre 0 y 90º. Marca BRINNER modelo CRM400150.

**CRM400200** Ud COMPUERTA DE REGULACIÓN MOTORIZADA 400x200 mm (material; 18/03/2026)
Precio: 359.61
Compuerta de regulación rectangular actuadorizada con actuador AC/DC de 24 V ó AC 230 V de medidas 400x200 mm, con mando de regulación con marcas que indican la posición de la mariposa en un ángulo de entre 0 y 90º. Marca BRINNER modelo CRM400200.

**CRM400250** Ud COMPUERTA DE REGULACIÓN MOTORIZADA 400x250 mm (material; 18/03/2026)
Precio: 359.61
Compuerta de regulación rectangular actuadorizada con actuador AC/DC de 24 V ó AC 230 V de medidas 400x250 mm, con mando de regulación con marcas que indican la posición de la mariposa en un ángulo de entre 0 y 90º. Marca BRINNER modelo CRM400250.

**CRM400300** Ud COMPUERTA DE REGULACIÓN MOTORIZADA 400x300 mm (material; 18/03/2026)
Precio: 359.61
Compuerta de regulación rectangular actuadorizada con actuador AC/DC de 24 V ó AC 230 V de medidas 400x300 mm, con mando de regulación con marcas que indican la posición de la mariposa en un ángulo de entre 0 y 90º. Marca BRINNER modelo CRM400300.

**CRM400400** Ud COMPUERTA DE REGULACIÓN MOTORIZADA 400x400 mm (material; 18/03/2026)
Precio: 359.61
Compuerta de regulación rectangular actuadorizada con actuador AC/DC de 24 V ó AC 230 V de medidas 400x400 mm, con mando de regulación con marcas que indican la posición de la mariposa en un ángulo de entre 0 y 90º. Marca BRINNER modelo CRM400400.

**CRM500150** Ud COMPUERTA DE REGULACIÓN MOTORIZADA 500x150 mm (material; 18/03/2026)
Precio: 368.06
Compuerta de regulación rectangular actuadorizada con actuador AC/DC de 24 V ó AC 230 V de medidas 500x150 mm, con mando de regulación con marcas que indican la posición de la mariposa en un ángulo de entre 0 y 90º. Marca BRINNER modelo CRM500150.

**CRM500200** Ud COMPUERTA DE REGULACIÓN MOTORIZADA 500x200 mm (material; 18/03/2026)
Precio: 368.06
Compuerta de regulación rectangular actuadorizada con actuador AC/DC de 24 V ó AC 230 V de medidas 500x200 mm, con mando de regulación con marcas que indican la posición de la mariposa en un ángulo de entre 0 y 90º. Marca BRINNER modelo CRM500200.

**CRM500250** Ud COMPUERTA DE REGULACIÓN MOTORIZADA 500x250 mm (material; 18/03/2026)
Precio: 368.06
Compuerta de regulación rectangular actuadorizada con actuador AC/DC de 24 V ó AC 230 V de medidas 500x250 mm, con mando de regulación con marcas que indican la posición de la mariposa en un ángulo de entre 0 y 90º. Marca BRINNER modelo CRM500250.

**CRM500300** Ud COMPUERTA DE REGULACIÓN MOTORIZADA 500x300 mm (material; 18/03/2026)
Precio: 368.06
Compuerta de regulación rectangular actuadorizada con actuador AC/DC de 24 V ó AC 230 V de medidas 500x300 mm, con mando de regulación con marcas que indican la posición de la mariposa en un ángulo de entre 0 y 90º. Marca BRINNER modelo CRM500300.

**CRM500400** Ud COMPUERTA DE REGULACIÓN MOTORIZADA 500x400 mm (material; 18/03/2026)
Precio: 373.69
Compuerta de regulación rectangular actuadorizada con actuador AC/DC de 24 V ó AC 230 V de medidas 500x400 mm, con mando de regulación con marcas que indican la posición de la mariposa en un ángulo de entre 0 y 90º. Marca BRINNER modelo CRM500400.

**CRM500500** Ud COMPUERTA DE REGULACIÓN MOTORIZADA 500x500 mm (material; 18/03/2026)
Precio: 390.47
Compuerta de regulación rectangular actuadorizada con actuador AC/DC de 24 V ó AC 230 V de medidas 500x500 mm, con mando de regulación con marcas que indican la posición de la mariposa en un ángulo de entre 0 y 90º. Marca BRINNER modelo CRM500500.

**CRM600150** Ud COMPUERTA DE REGULACIÓN MOTORIZADA 600x150 mm (material; 18/03/2026)
Precio: 376.52
Compuerta de regulación rectangular actuadorizada con actuador AC/DC de 24 V ó AC 230 V de medidas 600x150 mm, con mando de regulación con marcas que indican la posición de la mariposa en un ángulo de entre 0 y 90º. Marca BRINNER modelo CRM600150.

**CRM600200** Ud COMPUERTA DE REGULACIÓN MOTORIZADA 600x200 mm (material; 18/03/2026)
Precio: 376.52
Compuerta de regulación rectangular actuadorizada con actuador AC/DC de 24 V ó AC 230 V de medidas 600x200 mm, con mando de regulación con marcas que indican la posición de la mariposa en un ángulo de entre 0 y 90º. Marca BRINNER modelo CRM600200.

**CRM600250** Ud COMPUERTA DE REGULACIÓN MOTORIZADA 600x250 mm (material; 18/03/2026)
Precio: 376.52
Compuerta de regulación rectangular actuadorizada con actuador AC/DC de 24 V ó AC 230 V de medidas 600x250 mm, con mando de regulación con marcas que indican la posición de la mariposa en un ángulo de entre 0 y 90º. Marca BRINNER modelo CRM600250.

**CRM600300** Ud COMPUERTA DE REGULACIÓN MOTORIZADA 600x300 mm (material; 18/03/2026)
Precio: 376.52
Compuerta de regulación rectangular actuadorizada con actuador AC/DC de 24 V ó AC 230 V de medidas 600x300 mm, con mando de regulación con marcas que indican la posición de la mariposa en un ángulo de entre 0 y 90º. Marca BRINNER modelo CRM600300.

**CRM600400** Ud COMPUERTA DE REGULACIÓN MOTORIZADA 600x400 mm (material; 18/03/2026)
Precio: 388.92
Compuerta de regulación rectangular actuadorizada con actuador AC/DC de 24 V ó AC 230 V de medidas 600x400 mm, con mando de regulación con marcas que indican la posición de la mariposa en un ángulo de entre 0 y 90º. Marca BRINNER modelo CRM600400.

**CRM600500** Ud COMPUERTA DE REGULACIÓN MOTORIZADA 600x500 mm (material; 18/03/2026)
Precio: 407.13
Compuerta de regulación rectangular actuadorizada con actuador AC/DC de 24 V ó AC 230 V de medidas 600x500 mm, con mando de regulación con marcas que indican la posición de la mariposa en un ángulo de entre 0 y 90º. Marca BRINNER modelo CRM600500.

**CRM600600** Ud COMPUERTA DE REGULACIÓN MOTORIZADA 600x600 mm (material; 18/03/2026)
Precio: 427.25
Compuerta de regulación rectangular actuadorizada con actuador AC/DC de 24 V ó AC 230 V de medidas 600x600 mm, con mando de regulación con marcas que indican la posición de la mariposa en un ángulo de entre 0 y 90º. Marca BRINNER modelo CRM600600.

**CRM800200** Ud COMPUERTA DE REGULACIÓN MOTORIZADA 800x200 mm (material; 18/03/2026)
Precio: 384.98
Compuerta de regulación rectangular actuadorizada con actuador AC/DC de 24 V ó AC 230 V de medidas 800x200 mm, con mando de regulación con marcas que indican la posición de la mariposa en un ángulo de entre 0 y 90º. Marca BRINNER modelo CRM800200.

**CRM800250** Ud COMPUERTA DE REGULACIÓN MOTORIZADA 800x250 mm (material; 18/03/2026)
Precio: 384.98
Compuerta de regulación rectangular actuadorizada con actuador AC/DC de 24 V ó AC 230 V de medidas 800x250 mm, con mando de regulación con marcas que indican la posición de la mariposa en un ángulo de entre 0 y 90º. Marca BRINNER modelo CRM800250.

**CRM800300** Ud COMPUERTA DE REGULACIÓN MOTORIZADA 800x300 mm (material; 18/03/2026)
Precio: 391.75
Compuerta de regulación rectangular actuadorizada con actuador AC/DC de 24 V ó AC 230 V de medidas 800x300 mm, con mando de regulación con marcas que indican la posición de la mariposa en un ángulo de entre 0 y 90º. Marca BRINNER modelo CRM800300.

**CRM800400** Ud COMPUERTA DE REGULACIÓN MOTORIZADA 800x400 mm (material; 18/03/2026)
Precio: 410.91
Compuerta de regulación rectangular actuadorizada con actuador AC/DC de 24 V ó AC 230 V de medidas 800x400 mm, con mando de regulación con marcas que indican la posición de la mariposa en un ángulo de entre 0 y 90º. Marca BRINNER modelo CRM800400.

**CRM800500** Ud COMPUERTA DE REGULACIÓN MOTORIZADA 800x500 mm (material; 18/03/2026)
Precio: 431.99
Compuerta de regulación rectangular actuadorizada con actuador AC/DC de 24 V ó AC 230 V de medidas 800x500 mm, con mando de regulación con marcas que indican la posición de la mariposa en un ángulo de entre 0 y 90º. Marca BRINNER modelo CRM800500.

**CRM1000250** Ud COMPUERTA DE REGULACIÓN MOTORIZADA 1000x250 mm (material; 18/03/2026)
Precio: 406.22
Compuerta de regulación rectangular actuadorizada con actuador AC/DC de 24 V ó AC 230 V de medidas 1000x250 mm, con mando de regulación con marcas que indican la posición de la mariposa en un ángulo de entre 0 y 90º. Marca BRINNER modelo CRM1000250.

**CRM1000300** Ud COMPUERTA DE REGULACIÓN MOTORIZADA 1000x300 mm (material; 18/03/2026)
Precio: 416.52
Compuerta de regulación rectangular actuadorizada con actuador AC/DC de 24 V ó AC 230 V de medidas 1000x300 mm, con mando de regulación con marcas que indican la posición de la mariposa en un ángulo de entre 0 y 90º. Marca BRINNER modelo CRM1000300.

**CRM1000400** Ud COMPUERTA DE REGULACIÓN MOTORIZADA 1000x400 mm (material; 18/03/2026)
Precio: 438.55
Compuerta de regulación rectangular actuadorizada con actuador AC/DC de 24 V ó AC 230 V de medidas 1000x400 mm, con mando de regulación con marcas que indican la posición de la mariposa en un ángulo de entre 0 y 90º. Marca BRINNER modelo CRM1000400.

#### COMP. ANTIRRE COMPUERTAS ANTIRRETORNO CIRCULARES CHAPA GALV. (11/03/2025)

**RSK100** Ud COMPUERTA ANTIRRETORNO CIRCULAR CHAPA GALV. D=100mm (material; 11/03/2025)
Precio: 6.54
Compuerta antirretorno circular de diámetro 100 mm fabricada en chapa de acero galvanizado, que evita entrada de olores y fugas de aire en el sentido opuesto al previsto. Modelo RSK de Brinner.

**RSK125** Ud COMPUERTA ANTIRRETORNO CIRCULAR CHAPA GALV. D=125mm (material; 11/03/2025)
Precio: 7.26
Compuerta antirretorno circular de diámetro 125 mm fabricada en chapa de acero galvanizado, que evita entrada de olores y fugas de aire en el sentido opuesto al previsto. Modelo RSK de Brinner.

**RSK150** Ud COMPUERTA ANTIRRETORNO CIRCULAR CHAPA GALV. D=150mm (material; 11/03/2025)
Precio: 8.65
Compuerta antirretorno circular de diámetro 150 mm fabricada en chapa de acero galvanizado, que evita entrada de olores y fugas de aire en el sentido opuesto al previsto. Modelo RSK de Brinner.

**RSK160** Ud COMPUERTA ANTIRRETORNO CIRCULAR CHAPA GALV. D=160mm (material; 11/03/2025)
Precio: 9.11
Compuerta antirretorno circular de diámetro 160 mm fabricada en chapa de acero galvanizado, que evita entrada de olores y fugas de aire en el sentido opuesto al previsto. Modelo RSK de Brinner.

**RSK200** Ud COMPUERTA ANTIRRETORNO CIRCULAR CHAPA GALV. D=200mm (material; 11/03/2025)
Precio: 13.29
Compuerta antirretorno circular de diámetro 200 mm fabricada en chapa de acero galvanizado, que evita entrada de olores y fugas de aire en el sentido opuesto al previsto. Modelo RSK de Brinner.

**RSK250** Ud COMPUERTA ANTIRRETORNO CIRCULAR CHAPA GALV. D=250mm (material; 11/03/2025)
Precio: 19.61
Compuerta antirretorno circular de diámetro 250 mm fabricada en chapa de acero galvanizado, que evita entrada de olores y fugas de aire en el sentido opuesto al previsto. Modelo RSK de Brinner.

**RSK315** Ud COMPUERTA ANTIRRETORNO CIRCULAR CHAPA GALV. D=315mm (material; 11/03/2025)
Precio: 25.87
Compuerta antirretorno circular de diámetro 315 mm fabricada en chapa de acero galvanizado, que evita entrada de olores y fugas de aire en el sentido opuesto al previsto. Modelo RSK de Brinner.

#### COMP. CORTAFU COMPUERTAS CORTAFUEGOS (26/12/2023)

##### CCF CIRCULAR COMPUERTAS CORTAFUEGOS CIRCULARES (26/12/2023)

**SCFC100** Ud COMPUERTA CORTAFUEGOS CIRCULAR EI-120 D=100mm (material; 18/03/2026)
Precio: 142
Compuerta cortafuegos circular de diámetro 630 mm con clasificación EI-120, con lámina de cierre construida con fibrosilicatos, y accionamiento mediante fusible térmico. Modelo SCFC de Brinner.

**SCFC125** Ud COMPUERTA CORTAFUEGOS CIRCULAR EI-120 D=125mm (material; 18/03/2026)
Precio: 152.73
Compuerta cortafuegos circular de diámetro 630 mm con clasificación EI-120, con lámina de cierre construida con fibrosilicatos, y accionamiento mediante fusible térmico. Modelo SCFC de Brinner.

**SCFC150** Ud COMPUERTA CORTAFUEGOS CIRCULAR EI-120 D=150mm (material; 18/03/2026)
Precio: 218.01
Compuerta cortafuegos circular de diámetro 150 mm con clasificación EI-120, con lámina de cierre construida con fibrosilicatos, y accionamiento mediante fusible térmico. Modelo SCFC de Brinner.

**SCFC160** Ud COMPUERTA CORTAFUEGOS CIRCULAR EI-120 D=160mm (material; 18/03/2026)
Precio: 177.2
Compuerta cortafuegos circular de diámetro 630 mm con clasificación EI-120, con lámina de cierre construida con fibrosilicatos, y accionamiento mediante fusible térmico. Modelo SCFC de Brinner.

**SCFC200** Ud COMPUERTA CORTAFUEGOS CIRCULAR EI-120 D=200mm (material; 18/03/2026)
Precio: 196.48
Compuerta cortafuegos circular de diámetro 200 mm con clasificación EI-120, con lámina de cierre construida con fibrosilicatos, y accionamiento mediante fusible térmico. Modelo SCFC de Brinner.

**SCFC250** Ud COMPUERTA CORTAFUEGOS CIRCULAR EI-120 D=250mm (material; 18/03/2026)
Precio: 214.25
Compuerta cortafuegos circular de diámetro 250 mm con clasificación EI-120, con lámina de cierre construida con fibrosilicatos, y accionamiento mediante fusible térmico. Modelo SCFC de Brinner.

**SCFC315** Ud COMPUERTA CORTAFUEGOS CIRCULAR EI-120 D=315mm (material; 26/12/2023)
Precio: 269.47
Compuerta cortafuegos circular de diámetro 315 mm con clasificación EI-120, con lámina de cierre construida con fibrosilicatos, y accionamiento mediante fusible térmico. Modelo SCFC de Brinner.

**SCFC355** Ud COMPUERTA CORTAFUEGOS CIRCULAR EI-120 D=355mm (material; 18/03/2026)
Precio: 435.38
Compuerta cortafuegos circular de diámetro 355 mm con clasificación EI-120, con lámina de cierre construida con fibrosilicatos, y accionamiento mediante fusible térmico. Modelo SCFC de Brinner.

**SCFC400** Ud COMPUERTA CORTAFUEGOS CIRCULAR EI-120 D=400mm (material; 18/03/2026)
Precio: 462.2
Compuerta cortafuegos circular de diámetro 400 mm con clasificación EI-120, con lámina de cierre construida con fibrosilicatos, y accionamiento mediante fusible térmico. Modelo SCFC de Brinner.

**SCFC500** Ud COMPUERTA CORTAFUEGOS CIRCULAR EI-120 D=500mm (material; 18/03/2026)
Precio: 555.81
Compuerta cortafuegos circular de diámetro 500 mm con clasificación EI-120, con lámina de cierre construida con fibrosilicatos, y accionamiento mediante fusible térmico. Modelo SCFC de Brinner.

**SCFC630** Ud COMPUERTA CORTAFUEGOS CIRCULAR EI-120 D=630mm (material; 18/03/2026)
Precio: 671.95
Compuerta cortafuegos circular de diámetro 630 mm con clasificación EI-120, con lámina de cierre construida con fibrosilicatos, y accionamiento mediante fusible térmico. Modelo SCFC de Brinner.

**FR100** Ud COMPUERTA CORTAFUEGOS CIRCULAR D=100mm SIN REARME (material; 26/12/2023)
Precio: 139.48
Compuerta cortafuegos circular de diámetro 100 mm con clasificación EI-120 sin posibilidad de rearme ni reutilizazción, compuesta por estructura de acero que conrtiene lamas horizontales de acero tratadas con grafito de expansión térmica que cierra todo el hueco del conducto en caso de incendio. Modelo FR DAMPER 100.

**FR125** Ud COMPUERTA CORTAFUEGOS CIRCULAR D=125mm SIN REARME (material; 26/12/2023)
Precio: 147.09
Compuerta cortafuegos circular de diámetro 125 mm con clasificación EI-120 sin posibilidad de rearme ni reutilizazción, compuesta por estructura de acero que conrtiene lamas horizontales de acero tratadas con grafito de expansión térmica que cierra todo el hueco del conducto en caso de incendio. Modelo FR DAMPER 125.

**FR160** Ud COMPUERTA CORTAFUEGOS CIRCULAR D=160mm SIN REARME (material; 26/12/2023)
Precio: 198.59
Compuerta cortafuegos circular de diámetro 160 mm con clasificación EI-120 sin posibilidad de rearme ni reutilizazción, compuesta por estructura de acero que conrtiene lamas horizontales de acero tratadas con grafito de expansión térmica que cierra todo el hueco del conducto en caso de incendio. Modelo FR DAMPER 160.

##### CCF RECT. COMPUERTAS CORTAFUEGOS RECTANGULARES (18/03/2026)

**CCF200200** Ud COMPUERTA CORTAFUEGOS MANUAL EI-120 200x200 mm (material; 18/03/2026)
Precio: 367.62
Compuerta cortafuegos de 200x200 mm con clasificación EI-120, con envolvente de chapa de acero galvanizado en dos cuerpos separados con ruptura de puente térmico entre ellos, y accionamiento mediante fusible térmico. Modelo CCF de Brinner.

**CCF250200** Ud COMPUERTA CORTAFUEGOS MANUAL EI-120 250x200 mm (material; 18/03/2026)
Precio: 380.55
Compuerta cortafuegos de 250x200 mm con clasificación EI-120, con envolvente de chapa de acero galvanizado en dos cuerpos separados con ruptura de puente térmico entre ellos, y accionamiento mediante fusible térmico. Modelo CCF de Brinner.

**CCF300200** Ud COMPUERTA CORTAFUEGOS MANUAL EI-120 300x200 mm (material; 18/03/2026)
Precio: 391.17
Compuerta cortafuegos de 300x200 mm con clasificación EI-120, con envolvente de chapa de acero galvanizado en dos cuerpos separados con ruptura de puente térmico entre ellos, y accionamiento mediante fusible térmico. Modelo CCF de Brinner.

**CCF400200** Ud COMPUERTA CORTAFUEGOS MANUAL EI-120 400x200 mm (material; 18/03/2026)
Precio: 390.68
Compuerta cortafuegos de 400x200 mm con clasificación EI-120, con envolvente de chapa de acero galvanizado en dos cuerpos separados con ruptura de puente térmico entre ellos, y accionamiento mediante fusible térmico. Modelo CCF de Brinner.

**CCF500200** Ud COMPUERTA CORTAFUEGOS MANUAL EI-120 500x200 mm (material; 18/03/2026)
Precio: 401.96
Compuerta cortafuegos de 500x200 mm con clasificación EI-120, con envolvente de chapa de acero galvanizado en dos cuerpos separados con ruptura de puente térmico entre ellos, y accionamiento mediante fusible térmico. Modelo CCF de Brinner.

**CCF600200** Ud COMPUERTA CORTAFUEGOS MANUAL EI-120 600x200 mm (material; 18/03/2026)
Precio: 413.92
Compuerta cortafuegos de 600x200 mm con clasificación EI-120, con envolvente de chapa de acero galvanizado en dos cuerpos separados con ruptura de puente térmico entre ellos, y accionamiento mediante fusible térmico. Modelo CCF de Brinner.

**CCF250250** Ud COMPUERTA CORTAFUEGOS MANUAL EI-120 250x250 mm (material; 18/03/2026)
Precio: 414.09
Compuerta cortafuegos de 250x250 mm con clasificación EI-120, con envolvente de chapa de acero galvanizado en dos cuerpos separados con ruptura de puente térmico entre ellos, y accionamiento mediante fusible térmico. Modelo CCF de Brinner.

**CCF300250** Ud COMPUERTA CORTAFUEGOS MANUAL EI-120 300x250 mm (material; 18/03/2026)
Precio: 426.98
Compuerta cortafuegos de 300x250 mm con clasificación EI-120, con envolvente de chapa de acero galvanizado en dos cuerpos separados con ruptura de puente térmico entre ellos, y accionamiento mediante fusible térmico. Modelo CCF de Brinner.

**CCF400250** Ud COMPUERTA CORTAFUEGOS MANUAL EI-120 400x250 mm (material; 18/03/2026)
Precio: 440.52
Compuerta cortafuegos de 400x250 mm con clasificación EI-120, con envolvente de chapa de acero galvanizado en dos cuerpos separados con ruptura de puente térmico entre ellos, y accionamiento mediante fusible térmico. Modelo CCF de Brinner.

**CCF500250** Ud COMPUERTA CORTAFUEGOS MANUAL EI-120 500x250 mm (material; 18/03/2026)
Precio: 453.46
Compuerta cortafuegos de 500x250 mm con clasificación EI-120, con envolvente de chapa de acero galvanizado en dos cuerpos separados con ruptura de puente térmico entre ellos, y accionamiento mediante fusible térmico. Modelo CCF de Brinner.

**CCF600250** Ud COMPUERTA CORTAFUEGOS MANUAL EI-120 600x250 mm (material; 18/03/2026)
Precio: 465.57
Compuerta cortafuegos de 600x250 mm con clasificación EI-120, con envolvente de chapa de acero galvanizado en dos cuerpos separados con ruptura de puente térmico entre ellos, y accionamiento mediante fusible térmico. Modelo CCF de Brinner.

**CCF300300** Ud COMPUERTA CORTAFUEGOS MANUAL EI-120 300x300 mm (material; 18/03/2026)
Precio: 437.29
Compuerta cortafuegos de 300x300 mm con clasificación EI-120, con envolvente de chapa de acero galvanizado en dos cuerpos separados con ruptura de puente térmico entre ellos, y accionamiento mediante fusible térmico. Modelo CCF de Brinner.

**CCF400300** Ud COMPUERTA CORTAFUEGOS MANUAL EI-120 400x300 mm (material; 18/03/2026)
Precio: 451.71
Compuerta cortafuegos de 400x300 mm con clasificación EI-120, con envolvente de chapa de acero galvanizado en dos cuerpos separados con ruptura de puente térmico entre ellos, y accionamiento mediante fusible térmico. Modelo CCF de Brinner.

**CCF500300** Ud COMPUERTA CORTAFUEGOS MANUAL EI-120 500x300 mm (material; 18/03/2026)
Precio: 465.23
Compuerta cortafuegos de 500x300 mm con clasificación EI-120, con envolvente de chapa de acero galvanizado en dos cuerpos separados con ruptura de puente térmico entre ellos, y accionamiento mediante fusible térmico. Modelo CCF de Brinner.

**CCF600300** Ud COMPUERTA CORTAFUEGOS MANUAL EI-120 600x300 mm (material; 18/03/2026)
Precio: 479.85
Compuerta cortafuegos de 600x300 mm con clasificación EI-120, con envolvente de chapa de acero galvanizado en dos cuerpos separados con ruptura de puente térmico entre ellos, y accionamiento mediante fusible térmico. Modelo CCF de Brinner.

**CCF400350** Ud COMPUERTA CORTAFUEGOS MANUAL EI-120 400x350 mm (material; 18/03/2026)
Precio: 495.14
Compuerta cortafuegos de 400x350 mm con clasificación EI-120, con envolvente de chapa de acero galvanizado en dos cuerpos separados con ruptura de puente térmico entre ellos, y accionamiento mediante fusible térmico. Modelo CCF de Brinner.

**CCF500350** Ud COMPUERTA CORTAFUEGOS MANUAL EI-120 500x350 mm (material; 18/03/2026)
Precio: 515.3
Compuerta cortafuegos de 500x350 mm con clasificación EI-120, con envolvente de chapa de acero galvanizado en dos cuerpos separados con ruptura de puente térmico entre ellos, y accionamiento mediante fusible térmico. Modelo CCF de Brinner.

**CCF600350** Ud COMPUERTA CORTAFUEGOS MANUAL EI-120 600x350 mm (material; 18/03/2026)
Precio: 533.41
Compuerta cortafuegos de 600x350 mm con clasificación EI-120, con envolvente de chapa de acero galvanizado en dos cuerpos separados con ruptura de puente térmico entre ellos, y accionamiento mediante fusible térmico. Modelo CCF de Brinner.

**CCF400400** Ud COMPUERTA CORTAFUEGOS MANUAL EI-120 400x400 mm (material; 18/03/2026)
Precio: 458.02
Compuerta cortafuegos de 400x400 mm con clasificación EI-120, con envolvente de chapa de acero galvanizado en dos cuerpos separados con ruptura de puente térmico entre ellos, y accionamiento mediante fusible térmico. Modelo CCF de Brinner.

**CCF500400** Ud COMPUERTA CORTAFUEGOS MANUAL EI-120 500x400 mm (material; 18/03/2026)
Precio: 472.45
Compuerta cortafuegos de 500x400 mm con clasificación EI-120, con envolvente de chapa de acero galvanizado en dos cuerpos separados con ruptura de puente térmico entre ellos, y accionamiento mediante fusible térmico. Modelo CCF de Brinner.

**CCF600400** Ud COMPUERTA CORTAFUEGOS MANUAL EI-120 600x400 mm (material; 18/03/2026)
Precio: 489.19
Compuerta cortafuegos de 600x400 mm con clasificación EI-120, con envolvente de chapa de acero galvanizado en dos cuerpos separados con ruptura de puente térmico entre ellos, y accionamiento mediante fusible térmico. Modelo CCF de Brinner.

**CCF500450** Ud COMPUERTA CORTAFUEGOS MANUAL EI-120 500x450 mm (material; 18/03/2026)
Precio: 505.36
Compuerta cortafuegos de 500x450 mm con clasificación EI-120, con envolvente de chapa de acero galvanizado en dos cuerpos separados con ruptura de puente térmico entre ellos, y accionamiento mediante fusible térmico. Modelo CCF de Brinner.

**CCF600450** Ud COMPUERTA CORTAFUEGOS MANUAL EI-120 600x450 mm (material; 18/03/2026)
Precio: 524.75
Compuerta cortafuegos de 600x450 mm con clasificación EI-120, con envolvente de chapa de acero galvanizado en dos cuerpos separados con ruptura de puente térmico entre ellos, y accionamiento mediante fusible térmico. Modelo CCF de Brinner.

**CCF500500** Ud COMPUERTA CORTAFUEGOS MANUAL EI-120 500x500 mm (material; 18/03/2026)
Precio: 546.47
Compuerta cortafuegos de 500x500 mm con clasificación EI-120, con envolvente de chapa de acero galvanizado en dos cuerpos separados con ruptura de puente térmico entre ellos, y accionamiento mediante fusible térmico. Modelo CCF de Brinner.

**CCF600500** Ud COMPUERTA CORTAFUEGOS MANUAL EI-120 600x500 mm (material; 18/03/2026)
Precio: 562.33
Compuerta cortafuegos de 600x500 mm con clasificación EI-120, con envolvente de chapa de acero galvanizado en dos cuerpos separados con ruptura de puente térmico entre ellos, y accionamiento mediante fusible térmico. Modelo CCF de Brinner.

**CCF600550** Ud COMPUERTA CORTAFUEGOS MANUAL EI-120 600x550 mm (material; 18/03/2026)
Precio: 579.69
Compuerta cortafuegos de 600x550 mm con clasificación EI-120, con envolvente de chapa de acero galvanizado en dos cuerpos separados con ruptura de puente térmico entre ellos, y accionamiento mediante fusible térmico. Modelo CCF de Brinner.

**CCF600600** Ud COMPUERTA CORTAFUEGOS MANUAL EI-120 600x600 mm (material; 18/03/2026)
Precio: 591.62
Compuerta cortafuegos de 600x600 mm con clasificación EI-120, con envolvente de chapa de acero galvanizado en dos cuerpos separados con ruptura de puente térmico entre ellos, y accionamiento mediante fusible térmico. Modelo CCF de Brinner.

##### ACCIONAMIENTO ACCIONAMIENTOS COMPUERTAS CORTAFUEGOS RECTANGULARES (26/12/2023)

**AM230S** Ud MOTOR ELECTRICO 230 V (material; 11/03/2025)
Precio: 567.87
Motor eléctrico a 230 V 7 NM, con 2 micros final de carrera y fusible termoeléctrico. Modelo AM230S.

**AM24S** Ud MOTOR ELECTRICO 24 V (material; 11/03/2025)
Precio: 537.82
Motor eléctrico a 24 V 7 NM, con 2 micros final de carrera y fusible termoeléctrico. Modelo AM24S.

**AE24S** Ud ELECTROIMAN 24 V c.c. (ABIERTA CON TENSION) (material; 26/12/2023)
Precio: 0
Electroimán a 24 V corriente continua (abierta con tensión). Modelo AE24S.

**AE220S** Ud ELECTROIMAN 220 V c.a. (ABIERTA CON TENSION) (material; 26/12/2023)
Precio: 0
Electroimán a 220 V corriente alterna (abierta con tensión). Modelo AE220S.

**AS24S** Ud SOLENOIDE 24 V c.c. (ABIERTA SIN TENSION) (material; 26/12/2023)
Precio: 0
Solenoide a 24 V corriente continua (abierta sin tensión). Modelo AS24S.

**AS220S** Ud SOLENOIDE 220 V c.a. (ABIERTA SIN TENSION) (material; 26/12/2023)
Precio: 0
Solenoide a 220 V corriente alterna (abierta sin tensión). Modelo AS220S.

**CSN** Ud CONTACTO SEÑALIZACIÓN ABIERTO/CERRADO (material; 11/03/2025)
Precio: 48.22
Contacto señalización abierto/cerrado. Modelo CSN.

#### COMP. Q. CTE. COMPUERTAS DE CAUDAL CONSTANTE (18/03/2026)

**DSCC80** Ud COMPUERTA DE CAUDAL CONSTANTE Ø80 mm (material; 18/03/2026)
Precio: 271.47
Compuerta de caudal constante construidas en acero galvanizado de diámetro 80 mm para facilitar el equilibrado de instalaciones de ventilación y climatización de aire. Estas compuertas mantienen el caudal constante en situaciones de exceso o aumento de la presión en la red aerólica, ocasionadas por conexiones y desconexiones de partes de la instalación, obturación de filtros, conductos, etc. Las compuertas DSCC son elementos automáticos e independientes de fuentes de energía externa. Su funcionamiento se basa en la fuerza opuesta a su apertura que ejercen un muelle y un amortiguador sobre la lama. Modelo DSCC-80.

**DSCC100** Ud COMPUERTA DE CAUDAL CONSTANTE Ø100 mm (material; 18/03/2026)
Precio: 167.63
Compuerta de caudal constante construidas en acero galvanizado de diámetro 100 mm para facilitar el equilibrado de instalaciones de ventilación y climatización de aire. Estas compuertas mantienen el caudal constante en situaciones de exceso o aumento de la presión en la red aerólica, ocasionadas por conexiones y desconexiones de partes de la instalación, obturación de filtros, conductos, etc. Las compuertas DSCC son elementos automáticos e independientes de fuentes de energía externa. Su funcionamiento se basa en la fuerza opuesta a su apertura que ejercen un muelle y un amortiguador sobre la lama. Modelo DSCC-100.

**DSCC125** Ud COMPUERTA DE CAUDAL CONSTANTE Ø125 mm (material; 18/03/2026)
Precio: 173.43
Compuerta de caudal constante construidas en acero galvanizado de diámetro 125 mm para facilitar el equilibrado de instalaciones de ventilación y climatización de aire. Estas compuertas mantienen el caudal constante en situaciones de exceso o aumento de la presión en la red aerólica, ocasionadas por conexiones y desconexiones de partes de la instalación, obturación de filtros, conductos, etc. Las compuertas DSCC son elementos automáticos e independientes de fuentes de energía externa. Su funcionamiento se basa en la fuerza opuesta a su apertura que ejercen un muelle y un amortiguador sobre la lama. Modelo DSCC-125.

**DSCC160** Ud COMPUERTA DE CAUDAL CONSTANTE Ø160 mm (material; 18/03/2026)
Precio: 175.15
Compuerta de caudal constante construidas en acero galvanizado de diámetro 160 mm para facilitar el equilibrado de instalaciones de ventilación y climatización de aire. Estas compuertas mantienen el caudal constante en situaciones de exceso o aumento de la presión en la red aerólica, ocasionadas por conexiones y desconexiones de partes de la instalación, obturación de filtros, conductos, etc. Las compuertas DSCC son elementos automáticos e independientes de fuentes de energía externa. Su funcionamiento se basa en la fuerza opuesta a su apertura que ejercen un muelle y un amortiguador sobre la lama. Modelo DSCC-160.

**DSCC200** Ud COMPUERTA DE CAUDAL CONSTANTE Ø200 mm (material; 18/03/2026)
Precio: 183.94
Compuerta de caudal constante construidas en acero galvanizado de diámetro 200 mm para facilitar el equilibrado de instalaciones de ventilación y climatización de aire. Estas compuertas mantienen el caudal constante en situaciones de exceso o aumento de la presión en la red aerólica, ocasionadas por conexiones y desconexiones de partes de la instalación, obturación de filtros, conductos, etc. Las compuertas DSCC son elementos automáticos e independientes de fuentes de energía externa. Su funcionamiento se basa en la fuerza opuesta a su apertura que ejercen un muelle y un amortiguador sobre la lama. Modelo DSCC-200.

**DSCC250** Ud COMPUERTA DE CAUDAL CONSTANTE Ø250 mm (material; 18/03/2026)
Precio: 190.02
Compuerta de caudal constante construidas en acero galvanizado de diámetro 250 mm para facilitar el equilibrado de instalaciones de ventilación y climatización de aire. Estas compuertas mantienen el caudal constante en situaciones de exceso o aumento de la presión en la red aerólica, ocasionadas por conexiones y desconexiones de partes de la instalación, obturación de filtros, conductos, etc. Las compuertas DSCC son elementos automáticos e independientes de fuentes de energía externa. Su funcionamiento se basa en la fuerza opuesta a su apertura que ejercen un muelle y un amortiguador sobre la lama. Modelo DSCC-250.

**DSCC315** Ud COMPUERTA DE CAUDAL CONSTANTE Ø315 mm (material; 18/03/2026)
Precio: 207.27
Compuerta de caudal constante construidas en acero galvanizado de diámetro 315 mm para facilitar el equilibrado de instalaciones de ventilación y climatización de aire. Estas compuertas mantienen el caudal constante en situaciones de exceso o aumento de la presión en la red aerólica, ocasionadas por conexiones y desconexiones de partes de la instalación, obturación de filtros, conductos, etc. Las compuertas DSCC son elementos automáticos e independientes de fuentes de energía externa. Su funcionamiento se basa en la fuerza opuesta a su apertura que ejercen un muelle y un amortiguador sobre la lama. Modelo DSCC-315.

**DSCC355** Ud COMPUERTA DE CAUDAL CONSTANTE Ø355 mm (material; 18/03/2026)
Precio: 219.11
Compuerta de caudal constante construidas en acero galvanizado de diámetro 355 mm para facilitar el equilibrado de instalaciones de ventilación y climatización de aire. Estas compuertas mantienen el caudal constante en situaciones de exceso o aumento de la presión en la red aerólica, ocasionadas por conexiones y desconexiones de partes de la instalación, obturación de filtros, conductos, etc. Las compuertas DSCC son elementos automáticos e independientes de fuentes de energía externa. Su funcionamiento se basa en la fuerza opuesta a su apertura que ejercen un muelle y un amortiguador sobre la lama. Modelo DSCC-355.

**DSCC400** Ud COMPUERTA DE CAUDAL CONSTANTE Ø400 mm (material; 18/03/2026)
Precio: 236.39
Compuerta de caudal constante construidas en acero galvanizado de diámetro 400 mm para facilitar el equilibrado de instalaciones de ventilación y climatización de aire. Estas compuertas mantienen el caudal constante en situaciones de exceso o aumento de la presión en la red aerólica, ocasionadas por conexiones y desconexiones de partes de la instalación, obturación de filtros, conductos, etc. Las compuertas DSCC son elementos automáticos e independientes de fuentes de energía externa. Su funcionamiento se basa en la fuerza opuesta a su apertura que ejercen un muelle y un amortiguador sobre la lama. Modelo DSCC-400.

### ATENUACIÓN BRINNER - ATENUACION ACUSTICA (21/12/2023)

#### SLL SILENCIADORES CIRCULARES (21/12/2023)

**SLL200600** Ud SILENCIADOR D-200 L-600 (material; 18/03/2026)
Precio: 126.4
Silenciador disipativo circular de diámetro 100/200 mm y longitud 900 mm, formado por un tubo exterior de chapa galvanizada helicoidal y un tubo interior de chapa de acero perforado, rellena de manta de lana de vidrio. Marca BRINNER modelo SLL-100-900.

**SLL250600** Ud SILENCIADOR D-250 L-600 (material; 18/03/2026)
Precio: 154.02
Silenciador disipativo circular de diámetro 125/200 mm y longitud 900 mm, formado por un tubo exterior de chapa galvanizada helicoidal y un tubo interior de chapa de acero perforado, rellena de manta de lana de vidrio. Marca BRINNER modelo SLL-125-900.

**SLL315600** Ud SILENCIADOR D-315 L-600 (material; 18/03/2026)
Precio: 184.27
Silenciador disipativo circular de diámetro 160/250 mm y longitud 900 mm, formado por un tubo exterior de chapa galvanizada helicoidal y un tubo interior de chapa de acero perforado, rellena de manta de lana de vidrio. Marca BRINNER modelo SLL-160-900.

**SLL400600** Ud SILENCIADOR D-400 L-600 (material; 18/03/2026)
Precio: 238.96
Silenciador disipativo circular de diámetro 160/250 mm y longitud 1200 mm, formado por un tubo exterior de chapa galvanizada helicoidal y un tubo interior de chapa de acero perforado, rellena de manta de lana de vidrio. Marca BRINNER modelo SLL-160-1200.

**SLL100900** Ud SILENCIADOR D-100 L-900 (material; 18/03/2026)
Precio: 90.82
Silenciador disipativo circular de diámetro 200/315 mm y longitud 600 mm, formado por un tubo exterior de chapa galvanizada helicoidal y un tubo interior de chapa de acero perforado, rellena de manta de lana de vidrio. Marca BRINNER modelo SLL-200-600.

**SLL125900** Ud SILENCIADOR D-125 L-900 (material; 18/03/2026)
Precio: 93.08
Silenciador disipativo circular de diámetro 200/315 mm y longitud 900 mm, formado por un tubo exterior de chapa galvanizada helicoidal y un tubo interior de chapa de acero perforado, rellena de manta de lana de vidrio. Marca BRINNER modelo SLL-200-900.

**SLL160900** Ud SILENCIADOR D-160 L-900 (material; 18/03/2026)
Precio: 123.06
Silenciador disipativo circular de diámetro 200/315 mm y longitud 1200 mm, formado por un tubo exterior de chapa galvanizada helicoidal y un tubo interior de chapa de acero perforado, rellena de manta de lana de vidrio. Marca BRINNER modelo SLL-200-1200.

**SLL200900** Ud SILENCIADOR D-200 L-900 (material; 18/03/2026)
Precio: 162.92
Silenciador disipativo circular de diámetro 250/355 mm y longitud 600 mm, formado por un tubo exterior de chapa galvanizada helicoidal y un tubo interior de chapa de acero perforado, rellena de manta de lana de vidrio. Marca BRINNER modelo SLL-250-600.

**SLL250900** Ud SILENCIADOR D-250 L-900 (material; 18/03/2026)
Precio: 206.31
Silenciador disipativo circular de diámetro 250/355 mm y longitud 900 mm, formado por un tubo exterior de chapa galvanizada helicoidal y un tubo interior de chapa de acero perforado, rellena de manta de lana de vidrio. Marca BRINNER modelo SLL-250-900.

**SLL315900** Ud SILENCIADOR D-315 L-900 (material; 18/03/2026)
Precio: 222.64
Silenciador disipativo circular de diámetro 250/355 mm y longitud 1200 mm, formado por un tubo exterior de chapa galvanizada helicoidal y un tubo interior de chapa de acero perforado, rellena de manta de lana de vidrio. Marca BRINNER modelo SLL-250-1200.

**SLL400900** Ud SILENCIADOR D-400 L-900 (material; 18/03/2026)
Precio: 275.26
Silenciador disipativo circular de diámetro 315/400 mm y longitud 600 mm, formado por un tubo exterior de chapa galvanizada helicoidal y un tubo interior de chapa de acero perforado, rellena de manta de lana de vidrio. Marca BRINNER modelo SLL-315-600.

**SLL500900** Ud SILENCIADOR D-500 L-900 (material; 18/03/2026)
Precio: 381.76
Silenciador disipativo circular de diámetro 315/400 mm y longitud 900 mm, formado por un tubo exterior de chapa galvanizada helicoidal y un tubo interior de chapa de acero perforado, rellena de manta de lana de vidrio. Marca BRINNER modelo SLL-315-900.

**SLL630900** Ud SILENCIADOR D-630 L-900 (material; 18/03/2026)
Precio: 451.72
Silenciador disipativo circular de diámetro 315/400 mm y longitud 1200 mm, formado por un tubo exterior de chapa galvanizada helicoidal y un tubo interior de chapa de acero perforado, rellena de manta de lana de vidrio. Marca BRINNER modelo SLL-315-1200.

**SLL1601200** Ud SILENCIADOR D-160 L-1200 (material; 18/03/2026)
Precio: 148.25
Silenciador disipativo circular de diámetro 400/500 mm y longitud 600 mm, formado por un tubo exterior de chapa galvanizada helicoidal y un tubo interior de chapa de acero perforado, rellena de manta de lana de vidrio. Marca BRINNER modelo SLL-400-600.

**SLL2001200** Ud SILENCIADOR D-200 L-1200 (material; 18/03/2026)
Precio: 216.99
Silenciador disipativo circular de diámetro 400/500 mm y longitud 900 mm, formado por un tubo exterior de chapa galvanizada helicoidal y un tubo interior de chapa de acero perforado, rellena de manta de lana de vidrio. Marca BRINNER modelo SLL-400-900.

**SLL2501200** Ud SILENCIADOR D-250 L-1200 (material; 18/03/2026)
Precio: 239.39
Silenciador disipativo circular de diámetro 400/500 mm y longitud 1200 mm, formado por un tubo exterior de chapa galvanizada helicoidal y un tubo interior de chapa de acero perforado, rellena de manta de lana de vidrio. Marca BRINNER modelo SLL-400-1200.

**SLL3151200** Ud SILENCIADOR D-315 L-1200 (material; 18/03/2026)
Precio: 256.4
Silenciador disipativo circular de diámetro 500/710 mm y longitud 900 mm, formado por un tubo exterior de chapa galvanizada helicoidal y un tubo interior de chapa de acero perforado, rellena de manta de lana de vidrio. Marca BRINNER modelo SLL-500-900.

**SLL4001200** Ud SILENCIADOR D-400 L-1200 (material; 18/03/2026)
Precio: 311.56
Silenciador disipativo circular de diámetro 500/710 mm y longitud 1200 mm, formado por un tubo exterior de chapa galvanizada helicoidal y un tubo interior de chapa de acero perforado, rellena de manta de lana de vidrio. Marca BRINNER modelo SLL-500-1200.

**SLL5001200** Ud SILENCIADOR D-500 L-1200 (material; 18/03/2026)
Precio: 439.02
Silenciador disipativo circular de diámetro 630/800 mm y longitud 900 mm, formado por un tubo exterior de chapa galvanizada helicoidal y un tubo interior de chapa de acero perforado, rellena de manta de lana de vidrio. Marca BRINNER modelo SLL-630-900.

**SLL6301200** Ud SILENCIADOR D-630 L-1200 (material; 21/12/2023)
Precio: 521.67
Silenciador disipativo circular de diámetro 630/800 mm y longitud 1200 mm, formado por un tubo exterior de chapa galvanizada helicoidal y un tubo interior de chapa de acero perforado, rellena de manta de lana de vidrio. Marca BRINNER modelo SLL-630-1200.

**SLL8001200** Ud SILENCIADOR D-800 L-1200 (material; 18/03/2026)
Precio: 723.88
Silenciador disipativo circular de diámetro 800/1000 mm y longitud 1200 mm, formado por un tubo exterior de chapa galvanizada helicoidal y un tubo interior de chapa de acero perforado, rellena de manta de lana de vidrio. Marca BRINNER modelo SLL-800-1200.

**SLL8001500** Ud SILENCIADOR D-800 L-1500 (material; 18/03/2026)
Precio: 825.18
Silenciador disipativo circular de diámetro 800/1000 mm y longitud 1500 mm, formado por un tubo exterior de chapa galvanizada helicoidal y un tubo interior de chapa de acero perforado, rellena de manta de lana de vidrio. Marca BRINNER modelo SLL-800-1500.

#### SQLL SILENCIADORES CIRCULARES CON CUERPO CUADRADO (21/12/2023)

**SQLL-100-900** Ud SILENCIADOR CIRCULAR D-100 mm - 150x150 - L=900 (material; 21/12/2023)
Precio: 105.02
Silenciador disipativo circular de diámetro 100 mm y longitud 900 mm, formado por una carcasa cuadrada exterior de chapa galvanizada de 150x150 mm y un tubo interior de chapa de acero perforado de diámetro 100 mm, rellena de manta de lana de vidrio. Marca BRINNER modelo SQLL-100-900.

**SQLL-125-900** Ud SILENCIADOR CIRCULAR D-125 mm - 175x175 - L=900 (material; 21/12/2023)
Precio: 107.61
Silenciador disipativo circular de diámetro 125 mm y longitud 900 mm, formado por una carcasa cuadrada exterior de chapa galvanizada de 175x175 mm y un tubo interior de chapa de acero perforado de diámetro 125 mm, rellena de manta de lana de vidrio. Marca BRINNER modelo SQLL-125-900.

**SQLL-160-900** Ud SILENCIADOR CIRCULAR D-160 mm - 210x210 - L=900 (material; 21/12/2023)
Precio: 142.21
Silenciador disipativo circular de diámetro 160 mm y longitud 900 mm, formado por una carcasa cuadrada exterior de chapa galvanizada de 210x210 mm y un tubo interior de chapa de acero perforado de diámetro 160 mm, rellena de manta de lana de vidrio. Marca BRINNER modelo SQLL-160-900.

**SQLL-160-1200** Ud SILENCIADOR CIRCULAR D-160 mm - 210x210 - L=1200 (material; 21/12/2023)
Precio: 173.98
Silenciador disipativo circular de diámetro 160 mm y longitud 1200 mm, formado por una carcasa cuadrada exterior de chapa galvanizada de 210x210 mm y un tubo interior de chapa de acero perforado de diámetro 160 mm, rellena de manta de lana de vidrio. Marca BRINNER modelo SQLL-160-1200.

**SQLL-200-600** Ud SILENCIADOR CIRCULAR D-200 mm - 250x250 - L=600 (material; 21/12/2023)
Precio: 146.12
Silenciador disipativo circular de diámetro 200 mm y longitud 600 mm, formado por una carcasa cuadrada exterior de chapa galvanizada de 250x250 mm y un tubo interior de chapa de acero perforado de diámetro 200 mm, rellena de manta de lana de vidrio. Marca BRINNER modelo SQLL-200-600.

**SQLL-200-900** Ud SILENCIADOR CIRCULAR D-200 mm - 250x250 - L=900 (material; 21/12/2023)
Precio: 188.38
Silenciador disipativo circular de diámetro 200 mm y longitud 900 mm, formado por una carcasa cuadrada exterior de chapa galvanizada de 250x250 mm y un tubo interior de chapa de acero perforado de diámetro 200 mm, rellena de manta de lana de vidrio. Marca BRINNER modelo SQLL-200-900.

**SQLL-200-1200** Ud SILENCIADOR CIRCULAR D-200 mm - 250x250 - L=1200 (material; 21/12/2023)
Precio: 198.06
Silenciador disipativo circular de diámetro 200 mm y longitud 1200 mm, formado por una carcasa cuadrada exterior de chapa galvanizada de 250x250 mm y un tubo interior de chapa de acero perforado de diámetro 200 mm, rellena de manta de lana de vidrio. Marca BRINNER modelo SQLL-200-1200.

**SQLL-250-600** Ud SILENCIADOR CIRCULAR D-250 mm - 300x300 - L=600 (material; 21/12/2023)
Precio: 178.03
Silenciador disipativo circular de diámetro 250 mm y longitud 600 mm, formado por una carcasa cuadrada exterior de chapa galvanizada de 300x300 mm y un tubo interior de chapa de acero perforado de diámetro 250 mm, rellena de manta de lana de vidrio. Marca BRINNER modelo SQLL-250-600.

**SQLL-250-900** Ud SILENCIADOR CIRCULAR D-250 mm - 300x300 - L=900 (material; 21/12/2023)
Precio: 238.51
Silenciador disipativo circular de diámetro 250 mm y longitud 900 mm, formado por una carcasa cuadrada exterior de chapa galvanizada de 300x300 mm y un tubo interior de chapa de acero perforado de diámetro 250 mm, rellena de manta de lana de vidrio. Marca BRINNER modelo SQLL-250-900.

**SQLL-250-1200** Ud SILENCIADOR CIRCULAR D-250 mm - 300x300 - L=1200 (material; 21/12/2023)
Precio: 229.13
Silenciador disipativo circular de diámetro 250 mm y longitud 1200 mm, formado por una carcasa cuadrada exterior de chapa galvanizada de 300x300 mm y un tubo interior de chapa de acero perforado de diámetro 250 mm, rellena de manta de lana de vidrio. Marca BRINNER modelo SQLL-250-1200.

**SQLL-315-600** Ud SILENCIADOR CIRCULAR D-315 mm - 365x365 - L=600 (material; 21/12/2023)
Precio: 197.33
Silenciador disipativo circular de diámetro 315 mm y longitud 600 mm, formado por una carcasa cuadrada exterior de chapa galvanizada de 365x365 mm y un tubo interior de chapa de acero perforado de diámetro 315 mm, rellena de manta de lana de vidrio. Marca BRINNER modelo SQLL-315-600.

**SQLL-315-900** Ud SILENCIADOR CIRCULAR D-315 mm - 365x365 - L=900 (material; 21/12/2023)
Precio: 257.43
Silenciador disipativo circular de diámetro 315 mm y longitud 900 mm, formado por una carcasa cuadrada exterior de chapa galvanizada de 365x365 mm y un tubo interior de chapa de acero perforado de diámetro 315 mm, rellena de manta de lana de vidrio. Marca BRINNER modelo SQLL-315-900.

**SQLL-315-1200** Ud SILENCIADOR CIRCULAR D-315 mm - 365x365 - L=1200 (material; 21/12/2023)
Precio: 267.74
Silenciador disipativo circular de diámetro 315 mm y longitud 1200 mm, formado por una carcasa cuadrada exterior de chapa galvanizada de 365x365 mm y un tubo interior de chapa de acero perforado de diámetro 315 mm, rellena de manta de lana de vidrio. Marca BRINNER modelo SQLL-315-1200.

#### SRR 10 SILENCIADORE RECTANGULAR SRR 10 (PASOS 100 MM / BAFLES 100 MM) (18/03/2026)

**SRR10-403060** Ud SILENCIADOR SRR 10 400x300 L=600 mm (material; 18/03/2026)
Precio: 422.36
Silenciador disipativo rectangular de bafles paralelos de medidas 400x300x600 mm (ANCHOxALTOxLONGITUD), con envolvente de chapa galvanizada y tratamiento interior mediante bafles de 100 mm de espesor rellenos de lana de roca con alta absorción acústica y densidad 70 Kg/m3, y pasos de aire de 100 mm. Marca BRINNER modelo SRR10 400x300x600.

**SRR10-403090** Ud SILENCIADOR SRR 10 400x300 L=900 mm (material; 18/03/2026)
Precio: 512.61
Silenciador disipativo rectangular de bafles paralelos de medidas 400x300x900 mm (ANCHOxALTOxLONGITUD), con envolvente de chapa galvanizada y tratamiento interior mediante bafles de 100 mm de espesor rellenos de lana de roca con alta absorción acústica y densidad 70 Kg/m3, y pasos de aire de 100 mm. Marca BRINNER modelo SRR10 400x300x900.

**SRR10-4030120** Ud SILENCIADOR SRR 10 400x300 L=1200 mm (material; 18/03/2026)
Precio: 602.86
Silenciador disipativo rectangular de bafles paralelos de medidas 400x300x1200 mm (ANCHOxALTOxLONGITUD), con envolvente de chapa galvanizada y tratamiento interior mediante bafles de 100 mm de espesor rellenos de lana de roca con alta absorción acústica y densidad 70 Kg/m3, y pasos de aire de 100 mm. Marca BRINNER modelo SRR10 400x300x1200.

**SRR10-4030150** Ud SILENCIADOR SRR 10 400x300 L=1500 mm (material; 18/03/2026)
Precio: 693.11
Silenciador disipativo rectangular de bafles paralelos de medidas 400x300x1500 mm (ANCHOxALTOxLONGITUD), con envolvente de chapa galvanizada y tratamiento interior mediante bafles de 100 mm de espesor rellenos de lana de roca con alta absorción acústica y densidad 70 Kg/m3, y pasos de aire de 100 mm. Marca BRINNER modelo SRR10 400x300x1500.

**SRR10-4030180** Ud SILENCIADOR SRR 10 400x300 L=1800 mm (material; 18/03/2026)
Precio: 783.36
Silenciador disipativo rectangular de bafles paralelos de medidas 400x300x1800 mm (ANCHOxALTOxLONGITUD), con envolvente de chapa galvanizada y tratamiento interior mediante bafles de 100 mm de espesor rellenos de lana de roca con alta absorción acústica y densidad 70 Kg/m3, y pasos de aire de 100 mm. Marca BRINNER modelo SRR10 400x300x1800.

**SRR10-406060** Ud SILENCIADOR SRR 10 400x600 L=600 mm (material; 18/03/2026)
Precio: 477.94
Silenciador disipativo rectangular de bafles paralelos de medidas 400x600x600 mm (ANCHOxALTOxLONGITUD), con envolvente de chapa galvanizada y tratamiento interior mediante bafles de 100 mm de espesor rellenos de lana de roca con alta absorción acústica y densidad 70 Kg/m3, y pasos de aire de 100 mm. Marca BRINNER modelo SRR10 400x600x600.

**SRR10-406090** Ud SILENCIADOR SRR 10 400x600 L=900 mm (material; 18/03/2026)
Precio: 593.5
Silenciador disipativo rectangular de bafles paralelos de medidas 400x600x900 mm (ANCHOxALTOxLONGITUD), con envolvente de chapa galvanizada y tratamiento interior mediante bafles de 100 mm de espesor rellenos de lana de roca con alta absorción acústica y densidad 70 Kg/m3, y pasos de aire de 100 mm. Marca BRINNER modelo SRR10 400x600x900.

**SRR10-4060120** Ud SILENCIADOR SRR 10 400x600 L=1200 mm (material; 18/03/2026)
Precio: 709.05
Silenciador disipativo rectangular de bafles paralelos de medidas 400x600x1200 mm (ANCHOxALTOxLONGITUD), con envolvente de chapa galvanizada y tratamiento interior mediante bafles de 100 mm de espesor rellenos de lana de roca con alta absorción acústica y densidad 70 Kg/m3, y pasos de aire de 100 mm. Marca BRINNER modelo SRR10 400x600x1200.

**SRR10-4060150** Ud SILENCIADOR SRR 10 400x600 L=1500 mm (material; 18/03/2026)
Precio: 824.61
Silenciador disipativo rectangular de bafles paralelos de medidas 400x600x1500 mm (ANCHOxALTOxLONGITUD), con envolvente de chapa galvanizada y tratamiento interior mediante bafles de 100 mm de espesor rellenos de lana de roca con alta absorción acústica y densidad 70 Kg/m3, y pasos de aire de 100 mm. Marca BRINNER modelo SRR10 400x600x1500.

**SRR10-4060180** Ud SILENCIADOR SRR 10 400x600 L=1800 mm (material; 18/03/2026)
Precio: 940.17
Silenciador disipativo rectangular de bafles paralelos de medidas 400x600x1800 mm (ANCHOxALTOxLONGITUD), con envolvente de chapa galvanizada y tratamiento interior mediante bafles de 100 mm de espesor rellenos de lana de roca con alta absorción acústica y densidad 70 Kg/m3, y pasos de aire de 100 mm. Marca BRINNER modelo SRR10 400x600x1800.

**SRR10-409060** Ud SILENCIADOR SRR 10 400x900 L=600 mm (material; 18/03/2026)
Precio: 533.51
Silenciador disipativo rectangular de bafles paralelos de medidas 400x900x600 mm (ANCHOxALTOxLONGITUD), con envolvente de chapa galvanizada y tratamiento interior mediante bafles de 100 mm de espesor rellenos de lana de roca con alta absorción acústica y densidad 70 Kg/m3, y pasos de aire de 100 mm. Marca BRINNER modelo SRR10 400x900x600.

**SRR10-409090** Ud SILENCIADOR SRR 10 400x900 L=900 mm (material; 18/03/2026)
Precio: 674.38
Silenciador disipativo rectangular de bafles paralelos de medidas 400x900x900 mm (ANCHOxALTOxLONGITUD), con envolvente de chapa galvanizada y tratamiento interior mediante bafles de 100 mm de espesor rellenos de lana de roca con alta absorción acústica y densidad 70 Kg/m3, y pasos de aire de 100 mm. Marca BRINNER modelo SRR10 400x900x900.

**SRR10-4090120** Ud SILENCIADOR SRR 10 400x900 L=1200 mm (material; 18/03/2026)
Precio: 815.25
Silenciador disipativo rectangular de bafles paralelos de medidas 400x900x1200 mm (ANCHOxALTOxLONGITUD), con envolvente de chapa galvanizada y tratamiento interior mediante bafles de 100 mm de espesor rellenos de lana de roca con alta absorción acústica y densidad 70 Kg/m3, y pasos de aire de 100 mm. Marca BRINNER modelo SRR10 400x900x1200.

**SRR10-4090150** Ud SILENCIADOR SRR 10 400x900 L=1500 mm (material; 18/03/2026)
Precio: 956.12
Silenciador disipativo rectangular de bafles paralelos de medidas 400x900x1500 mm (ANCHOxALTOxLONGITUD), con envolvente de chapa galvanizada y tratamiento interior mediante bafles de 100 mm de espesor rellenos de lana de roca con alta absorción acústica y densidad 70 Kg/m3, y pasos de aire de 100 mm. Marca BRINNER modelo SRR10 400x900x1500.

**SRR10-4090180** Ud SILENCIADOR SRR 10 400x900 L=1800 mm (material; 18/03/2026)
Precio: 1096.99
Silenciador disipativo rectangular de bafles paralelos de medidas 400x900x1800 mm (ANCHOxALTOxLONGITUD), con envolvente de chapa galvanizada y tratamiento interior mediante bafles de 100 mm de espesor rellenos de lana de roca con alta absorción acústica y densidad 70 Kg/m3, y pasos de aire de 100 mm. Marca BRINNER modelo SRR10 400x900x1800.

**SRR10-603060** Ud SILENCIADOR SRR 10 600x300 L=600 mm (material; 18/03/2026)
Precio: 569.28
Silenciador disipativo rectangular de bafles paralelos de medidas 600x300x600 mm (ANCHOxALTOxLONGITUD), con envolvente de chapa galvanizada y tratamiento interior mediante bafles de 100 mm de espesor rellenos de lana de roca con alta absorción acústica y densidad 70 Kg/m3, y pasos de aire de 100 mm. Marca BRINNER modelo SRR10 600x300x600.

**SRR10-603090** Ud SILENCIADOR SRR 10 600x300 L=900 mm (material; 18/03/2026)
Precio: 672.97
Silenciador disipativo rectangular de bafles paralelos de medidas 600x300x900 mm (ANCHOxALTOxLONGITUD), con envolvente de chapa galvanizada y tratamiento interior mediante bafles de 100 mm de espesor rellenos de lana de roca con alta absorción acústica y densidad 70 Kg/m3, y pasos de aire de 100 mm. Marca BRINNER modelo SRR10 600x300x900.

**SRR10-6030120** Ud SILENCIADOR SRR 10 600x300 L=1200 mm (material; 18/03/2026)
Precio: 776.67
Silenciador disipativo rectangular de bafles paralelos de medidas 600x300x1200 mm (ANCHOxALTOxLONGITUD), con envolvente de chapa galvanizada y tratamiento interior mediante bafles de 100 mm de espesor rellenos de lana de roca con alta absorción acústica y densidad 70 Kg/m3, y pasos de aire de 100 mm. Marca BRINNER modelo SRR10 600x300x1200.

**SRR10-6030150** Ud SILENCIADOR SRR 10 600x300 L=1500 mm (material; 18/03/2026)
Precio: 880.36
Silenciador disipativo rectangular de bafles paralelos de medidas 600x300x1500 mm (ANCHOxALTOxLONGITUD), con envolvente de chapa galvanizada y tratamiento interior mediante bafles de 100 mm de espesor rellenos de lana de roca con alta absorción acústica y densidad 70 Kg/m3, y pasos de aire de 100 mm. Marca BRINNER modelo SRR10 600x300x1500.

**SRR10-6030180** Ud SILENCIADOR SRR 10 600x300 L=1800 mm (material; 18/03/2026)
Precio: 984.05
Silenciador disipativo rectangular de bafles paralelos de medidas 600x300x1800 mm (ANCHOxALTOxLONGITUD), con envolvente de chapa galvanizada y tratamiento interior mediante bafles de 100 mm de espesor rellenos de lana de roca con alta absorción acústica y densidad 70 Kg/m3, y pasos de aire de 100 mm. Marca BRINNER modelo SRR10 600x300x1800.

**SRR10-606060** Ud SILENCIADOR SRR 10 600x600 L=600 mm (material; 18/03/2026)
Precio: 647.01
Silenciador disipativo rectangular de bafles paralelos de medidas 600x600x600 mm (ANCHOxALTOxLONGITUD), con envolvente de chapa galvanizada y tratamiento interior mediante bafles de 100 mm de espesor rellenos de lana de roca con alta absorción acústica y densidad 70 Kg/m3, y pasos de aire de 100 mm. Marca BRINNER modelo SRR10 600x600x600.

**SRR10-606090** Ud SILENCIADOR SRR 10 600x600 L=900 mm (material; 18/03/2026)
Precio: 786.3
Silenciador disipativo rectangular de bafles paralelos de medidas 600x600x900 mm (ANCHOxALTOxLONGITUD), con envolvente de chapa galvanizada y tratamiento interior mediante bafles de 100 mm de espesor rellenos de lana de roca con alta absorción acústica y densidad 70 Kg/m3, y pasos de aire de 100 mm. Marca BRINNER modelo SRR10 600x600x900.

**SRR10-6060120** Ud SILENCIADOR SRR 10 600x600 L=1200 mm (material; 18/03/2026)
Precio: 925.59
Silenciador disipativo rectangular de bafles paralelos de medidas 600x600x1200 mm (ANCHOxALTOxLONGITUD), con envolvente de chapa galvanizada y tratamiento interior mediante bafles de 100 mm de espesor rellenos de lana de roca con alta absorción acústica y densidad 70 Kg/m3, y pasos de aire de 100 mm. Marca BRINNER modelo SRR10 600x600x1200.

**SRR10-6060150** Ud SILENCIADOR SRR 10 600x600 L=1500 mm (material; 18/03/2026)
Precio: 1064.89
Silenciador disipativo rectangular de bafles paralelos de medidas 600x600x1500 mm (ANCHOxALTOxLONGITUD), con envolvente de chapa galvanizada y tratamiento interior mediante bafles de 100 mm de espesor rellenos de lana de roca con alta absorción acústica y densidad 70 Kg/m3, y pasos de aire de 100 mm. Marca BRINNER modelo SRR10 600x600x1500.

**SRR10-6060180** Ud SILENCIADOR SRR 10 600x600 L=1800 mm (material; 18/03/2026)
Precio: 1204.18
Silenciador disipativo rectangular de bafles paralelos de medidas 600x600x1800 mm (ANCHOxALTOxLONGITUD), con envolvente de chapa galvanizada y tratamiento interior mediante bafles de 100 mm de espesor rellenos de lana de roca con alta absorción acústica y densidad 70 Kg/m3, y pasos de aire de 100 mm. Marca BRINNER modelo SRR10 600x600x1800.

**SRR10-609060** Ud SILENCIADOR SRR 10 600x900 L=600 mm (material; 18/03/2026)
Precio: 724.74
Silenciador disipativo rectangular de bafles paralelos de medidas 600x900x600 mm (ANCHOxALTOxLONGITUD), con envolvente de chapa galvanizada y tratamiento interior mediante bafles de 100 mm de espesor rellenos de lana de roca con alta absorción acústica y densidad 70 Kg/m3, y pasos de aire de 100 mm. Marca BRINNER modelo SRR10 600x900x600.

**SRR10-609090** Ud SILENCIADOR SRR 10 600x900 L=900 mm (material; 18/03/2026)
Precio: 899.63
Silenciador disipativo rectangular de bafles paralelos de medidas 600x900x900 mm (ANCHOxALTOxLONGITUD), con envolvente de chapa galvanizada y tratamiento interior mediante bafles de 100 mm de espesor rellenos de lana de roca con alta absorción acústica y densidad 70 Kg/m3, y pasos de aire de 100 mm. Marca BRINNER modelo SRR10 600x900x900.

**SRR10-6090120** Ud SILENCIADOR SRR 10 600x900 L=1200 mm (material; 18/03/2026)
Precio: 1074.52
Silenciador disipativo rectangular de bafles paralelos de medidas 600x900x1200 mm (ANCHOxALTOxLONGITUD), con envolvente de chapa galvanizada y tratamiento interior mediante bafles de 100 mm de espesor rellenos de lana de roca con alta absorción acústica y densidad 70 Kg/m3, y pasos de aire de 100 mm. Marca BRINNER modelo SRR10 600x900x1200.

**SRR10-6090150** Ud SILENCIADOR SRR 10 600x900 L=1500 mm (material; 18/03/2026)
Precio: 1249.41
Silenciador disipativo rectangular de bafles paralelos de medidas 600x900x1500 mm (ANCHOxALTOxLONGITUD), con envolvente de chapa galvanizada y tratamiento interior mediante bafles de 100 mm de espesor rellenos de lana de roca con alta absorción acústica y densidad 70 Kg/m3, y pasos de aire de 100 mm. Marca BRINNER modelo SRR10 600x900x1500.

**SRR10-6090180** Ud SILENCIADOR SRR 10 600x900 L=1800 mm (material; 18/03/2026)
Precio: 1424.3
Silenciador disipativo rectangular de bafles paralelos de medidas 600x900x1800 mm (ANCHOxALTOxLONGITUD), con envolvente de chapa galvanizada y tratamiento interior mediante bafles de 100 mm de espesor rellenos de lana de roca con alta absorción acústica y densidad 70 Kg/m3, y pasos de aire de 100 mm. Marca BRINNER modelo SRR10 600x900x1800.

**SRR10-806060** Ud SILENCIADOR SRR 10 800x600 L=600 mm (material; 18/03/2026)
Precio: 816.09
Silenciador disipativo rectangular de bafles paralelos de medidas 800x600x600 mm (ANCHOxALTOxLONGITUD), con envolvente de chapa galvanizada y tratamiento interior mediante bafles de 100 mm de espesor rellenos de lana de roca con alta absorción acústica y densidad 70 Kg/m3, y pasos de aire de 100 mm. Marca BRINNER modelo SRR10 800x600x600.

**SRR10-806090** Ud SILENCIADOR SRR 10 800x600 L=900 mm (material; 18/03/2026)
Precio: 979.11
Silenciador disipativo rectangular de bafles paralelos de medidas 800x600x900 mm (ANCHOxALTOxLONGITUD), con envolvente de chapa galvanizada y tratamiento interior mediante bafles de 100 mm de espesor rellenos de lana de roca con alta absorción acústica y densidad 70 Kg/m3, y pasos de aire de 100 mm. Marca BRINNER modelo SRR10 800x600x900.

**SRR10-8060120** Ud SILENCIADOR SRR 10 800x600 L=1200 mm (material; 18/03/2026)
Precio: 1142.13
Silenciador disipativo rectangular de bafles paralelos de medidas 800x600x1200 mm (ANCHOxALTOxLONGITUD), con envolvente de chapa galvanizada y tratamiento interior mediante bafles de 100 mm de espesor rellenos de lana de roca con alta absorción acústica y densidad 70 Kg/m3, y pasos de aire de 100 mm. Marca BRINNER modelo SRR10 800x600x1200.

**SRR10-8060150** Ud SILENCIADOR SRR 10 800x600 L=1500 mm (material; 18/03/2026)
Precio: 1305.16
Silenciador disipativo rectangular de bafles paralelos de medidas 800x600x1500 mm (ANCHOxALTOxLONGITUD), con envolvente de chapa galvanizada y tratamiento interior mediante bafles de 100 mm de espesor rellenos de lana de roca con alta absorción acústica y densidad 70 Kg/m3, y pasos de aire de 100 mm. Marca BRINNER modelo SRR10 800x600x1500.

**SRR10-8060180** Ud SILENCIADOR SRR 10 800x600 L=1800 mm (material; 18/03/2026)
Precio: 1468.18
Silenciador disipativo rectangular de bafles paralelos de medidas 800x600x1800 mm (ANCHOxALTOxLONGITUD), con envolvente de chapa galvanizada y tratamiento interior mediante bafles de 100 mm de espesor rellenos de lana de roca con alta absorción acústica y densidad 70 Kg/m3, y pasos de aire de 100 mm. Marca BRINNER modelo SRR10 800x600x1800.

**SRR10-809060** Ud SILENCIADOR SRR 10 800x900 L=600 mm (material; 18/03/2026)
Precio: 915.97
Silenciador disipativo rectangular de bafles paralelos de medidas 800x900x600 mm (ANCHOxALTOxLONGITUD), con envolvente de chapa galvanizada y tratamiento interior mediante bafles de 100 mm de espesor rellenos de lana de roca con alta absorción acústica y densidad 70 Kg/m3, y pasos de aire de 100 mm. Marca BRINNER modelo SRR10 800x900x600.

**SRR10-809090** Ud SILENCIADOR SRR 10 800x900 L=900 mm (material; 18/03/2026)
Precio: 1124.88
Silenciador disipativo rectangular de bafles paralelos de medidas 800x900x900 mm (ANCHOxALTOxLONGITUD), con envolvente de chapa galvanizada y tratamiento interior mediante bafles de 100 mm de espesor rellenos de lana de roca con alta absorción acústica y densidad 70 Kg/m3, y pasos de aire de 100 mm. Marca BRINNER modelo SRR10 800x900x900.

**SRR10-8090120** Ud SILENCIADOR SRR 10 800x900 L=1200 mm (material; 18/03/2026)
Precio: 1333.79
Silenciador disipativo rectangular de bafles paralelos de medidas 800x900x1200 mm (ANCHOxALTOxLONGITUD), con envolvente de chapa galvanizada y tratamiento interior mediante bafles de 100 mm de espesor rellenos de lana de roca con alta absorción acústica y densidad 70 Kg/m3, y pasos de aire de 100 mm. Marca BRINNER modelo SRR10 800x900x1200.

**SRR10-8090150** Ud SILENCIADOR SRR 10 800x900 L=1500 mm (material; 18/03/2026)
Precio: 1542.7
Silenciador disipativo rectangular de bafles paralelos de medidas 800x900x1500 mm (ANCHOxALTOxLONGITUD), con envolvente de chapa galvanizada y tratamiento interior mediante bafles de 100 mm de espesor rellenos de lana de roca con alta absorción acústica y densidad 70 Kg/m3, y pasos de aire de 100 mm. Marca BRINNER modelo SRR10 800x900x1500.

**SRR10-8090180** Ud SILENCIADOR SRR 10 800x900 L=1800 mm (material; 18/03/2026)
Precio: 1751.62
Silenciador disipativo rectangular de bafles paralelos de medidas 800x900x1800 mm (ANCHOxALTOxLONGITUD), con envolvente de chapa galvanizada y tratamiento interior mediante bafles de 100 mm de espesor rellenos de lana de roca con alta absorción acústica y densidad 70 Kg/m3, y pasos de aire de 100 mm. Marca BRINNER modelo SRR10 800x900x1800.

**SRR10-801260** Ud SILENCIADOR SRR 10 800x1200 L=600 mm (material; 18/03/2026)
Precio: 1015.85
Silenciador disipativo rectangular de bafles paralelos de medidas 800x1200x600 mm (ANCHOxALTOxLONGITUD), con envolvente de chapa galvanizada y tratamiento interior mediante bafles de 100 mm de espesor rellenos de lana de roca con alta absorción acústica y densidad 70 Kg/m3, y pasos de aire de 100 mm. Marca BRINNER modelo SRR10 800x1200x600.

**SRR10-801290** Ud SILENCIADOR SRR 10 800x1200 L=900 mm (material; 18/03/2026)
Precio: 1270.65
Silenciador disipativo rectangular de bafles paralelos de medidas 800x1200x900 mm (ANCHOxALTOxLONGITUD), con envolvente de chapa galvanizada y tratamiento interior mediante bafles de 100 mm de espesor rellenos de lana de roca con alta absorción acústica y densidad 70 Kg/m3, y pasos de aire de 100 mm. Marca BRINNER modelo SRR10 800x1200x900.

**SRR10-8012120** Ud SILENCIADOR SRR 10 800x1200 L=1200 mm (material; 18/03/2026)
Precio: 1525.45
Silenciador disipativo rectangular de bafles paralelos de medidas 800x1200x1200 mm (ANCHOxALTOxLONGITUD), con envolvente de chapa galvanizada y tratamiento interior mediante bafles de 100 mm de espesor rellenos de lana de roca con alta absorción acústica y densidad 70 Kg/m3, y pasos de aire de 100 mm. Marca BRINNER modelo SRR10 800x1200x1200.

**SRR10-8012150** Ud SILENCIADOR SRR 10 800x1200 L=1500 mm (material; 18/03/2026)
Precio: 1780.25
Silenciador disipativo rectangular de bafles paralelos de medidas 800x1200x1500 mm (ANCHOxALTOxLONGITUD), con envolvente de chapa galvanizada y tratamiento interior mediante bafles de 100 mm de espesor rellenos de lana de roca con alta absorción acústica y densidad 70 Kg/m3, y pasos de aire de 100 mm. Marca BRINNER modelo SRR10 800x1200x1500.

**SRR10-8012180** Ud SILENCIADOR SRR 10 800x1200 L=1800 mm (material; 18/03/2026)
Precio: 2035.05
Silenciador disipativo rectangular de bafles paralelos de medidas 800x1200x1800 mm (ANCHOxALTOxLONGITUD), con envolvente de chapa galvanizada y tratamiento interior mediante bafles de 100 mm de espesor rellenos de lana de roca con alta absorción acústica y densidad 70 Kg/m3, y pasos de aire de 100 mm. Marca BRINNER modelo SRR10 800x1200x1800.

**SRR10-106060** Ud SILENCIADOR SRR 10 1000x600 L=600 mm (material; 18/03/2026)
Precio: 985.16
Silenciador disipativo rectangular de bafles paralelos de medidas 1000x600x600 mm (ANCHOxALTOxLONGITUD), con envolvente de chapa galvanizada y tratamiento interior mediante bafles de 100 mm de espesor rellenos de lana de roca con alta absorción acústica y densidad 70 Kg/m3, y pasos de aire de 100 mm. Marca BRINNER modelo SRR10 1000x600x600.

**SRR10-106090** Ud SILENCIADOR SRR 10 1000x600 L=900 mm (material; 18/03/2026)
Precio: 1171.92
Silenciador disipativo rectangular de bafles paralelos de medidas 1000x600x900 mm (ANCHOxALTOxLONGITUD), con envolvente de chapa galvanizada y tratamiento interior mediante bafles de 100 mm de espesor rellenos de lana de roca con alta absorción acústica y densidad 70 Kg/m3, y pasos de aire de 100 mm. Marca BRINNER modelo SRR10 1000x600x900.

**SRR10-1060120** Ud SILENCIADOR SRR 10 1000x600 L=1200 mm (material; 18/03/2026)
Precio: 1358.67
Silenciador disipativo rectangular de bafles paralelos de medidas 1000x600x1200 mm (ANCHOxALTOxLONGITUD), con envolvente de chapa galvanizada y tratamiento interior mediante bafles de 100 mm de espesor rellenos de lana de roca con alta absorción acústica y densidad 70 Kg/m3, y pasos de aire de 100 mm. Marca BRINNER modelo SRR10 1000x600x1200.

**SRR10-1060150** Ud SILENCIADOR SRR 10 1000x600 L=1500 mm (material; 18/03/2026)
Precio: 1545.43
Silenciador disipativo rectangular de bafles paralelos de medidas 1000x600x1500 mm (ANCHOxALTOxLONGITUD), con envolvente de chapa galvanizada y tratamiento interior mediante bafles de 100 mm de espesor rellenos de lana de roca con alta absorción acústica y densidad 70 Kg/m3, y pasos de aire de 100 mm. Marca BRINNER modelo SRR10 1000x600x1500.

**SRR10-1060180** Ud SILENCIADOR SRR 10 1000x600 L=1800 mm (material; 18/03/2026)
Precio: 1732.19
Silenciador disipativo rectangular de bafles paralelos de medidas 1000x600x1800 mm (ANCHOxALTOxLONGITUD), con envolvente de chapa galvanizada y tratamiento interior mediante bafles de 100 mm de espesor rellenos de lana de roca con alta absorción acústica y densidad 70 Kg/m3, y pasos de aire de 100 mm. Marca BRINNER modelo SRR10 1000x600x1800.

**SRR10-109060** Ud SILENCIADOR SRR 10 1000x900 L=600 mm (material; 18/03/2026)
Precio: 1107.2
Silenciador disipativo rectangular de bafles paralelos de medidas 1000x900x600 mm (ANCHOxALTOxLONGITUD), con envolvente de chapa galvanizada y tratamiento interior mediante bafles de 100 mm de espesor rellenos de lana de roca con alta absorción acústica y densidad 70 Kg/m3, y pasos de aire de 100 mm. Marca BRINNER modelo SRR10 1000x900x600.

**SRR10-109090** Ud SILENCIADOR SRR 10 1000x900 L=900 mm (material; 18/03/2026)
Precio: 1350.13
Silenciador disipativo rectangular de bafles paralelos de medidas 1000x900x900 mm (ANCHOxALTOxLONGITUD), con envolvente de chapa galvanizada y tratamiento interior mediante bafles de 100 mm de espesor rellenos de lana de roca con alta absorción acústica y densidad 70 Kg/m3, y pasos de aire de 100 mm. Marca BRINNER modelo SRR10 1000x900x900.

**SRR10-1090120** Ud SILENCIADOR SRR 10 1000x900 L=1200 mm (material; 18/03/2026)
Precio: 1593.06
Silenciador disipativo rectangular de bafles paralelos de medidas 1000x900x1200 mm (ANCHOxALTOxLONGITUD), con envolvente de chapa galvanizada y tratamiento interior mediante bafles de 100 mm de espesor rellenos de lana de roca con alta absorción acústica y densidad 70 Kg/m3, y pasos de aire de 100 mm. Marca BRINNER modelo SRR10 1000x900x1200.

**SRR10-1090150** Ud SILENCIADOR SRR 10 1000x900 L=1500 mm (material; 18/03/2026)
Precio: 1836
Silenciador disipativo rectangular de bafles paralelos de medidas 1000x900x1500 mm (ANCHOxALTOxLONGITUD), con envolvente de chapa galvanizada y tratamiento interior mediante bafles de 100 mm de espesor rellenos de lana de roca con alta absorción acústica y densidad 70 Kg/m3, y pasos de aire de 100 mm. Marca BRINNER modelo SRR10 1000x900x1500.

**SRR10-1090180** Ud SILENCIADOR SRR 10 1000x900 L=1800 mm (material; 18/03/2026)
Precio: 2078.93
Silenciador disipativo rectangular de bafles paralelos de medidas 1000x900x1800 mm (ANCHOxALTOxLONGITUD), con envolvente de chapa galvanizada y tratamiento interior mediante bafles de 100 mm de espesor rellenos de lana de roca con alta absorción acústica y densidad 70 Kg/m3, y pasos de aire de 100 mm. Marca BRINNER modelo SRR10 1000x900x1800.

**SRR10-101260** Ud SILENCIADOR SRR 10 1000x1200 L=600 mm (material; 18/03/2026)
Precio: 1229.24
Silenciador disipativo rectangular de bafles paralelos de medidas 1000x1200x600 mm (ANCHOxALTOxLONGITUD), con envolvente de chapa galvanizada y tratamiento interior mediante bafles de 100 mm de espesor rellenos de lana de roca con alta absorción acústica y densidad 70 Kg/m3, y pasos de aire de 100 mm. Marca BRINNER modelo SRR10 1000x1200x600.

**SRR10-101290** Ud SILENCIADOR SRR 10 1000x1200 L=900 mm (material; 18/03/2026)
Precio: 1528.35
Silenciador disipativo rectangular de bafles paralelos de medidas 1000x1200x900 mm (ANCHOxALTOxLONGITUD), con envolvente de chapa galvanizada y tratamiento interior mediante bafles de 100 mm de espesor rellenos de lana de roca con alta absorción acústica y densidad 70 Kg/m3, y pasos de aire de 100 mm. Marca BRINNER modelo SRR10 1000x1200x900.

**SRR10-1012120** Ud SILENCIADOR SRR 10 1000x1200 L=1200 mm (material; 18/03/2026)
Precio: 1827.45
Silenciador disipativo rectangular de bafles paralelos de medidas 1000x1200x1200 mm (ANCHOxALTOxLONGITUD), con envolvente de chapa galvanizada y tratamiento interior mediante bafles de 100 mm de espesor rellenos de lana de roca con alta absorción acústica y densidad 70 Kg/m3, y pasos de aire de 100 mm. Marca BRINNER modelo SRR10 1000x1200x1200.

**SRR10-1012150** Ud SILENCIADOR SRR 10 1000x1200 L=1500 mm (material; 18/03/2026)
Precio: 2126.56
Silenciador disipativo rectangular de bafles paralelos de medidas 1000x1200x1500 mm (ANCHOxALTOxLONGITUD), con envolvente de chapa galvanizada y tratamiento interior mediante bafles de 100 mm de espesor rellenos de lana de roca con alta absorción acústica y densidad 70 Kg/m3, y pasos de aire de 100 mm. Marca BRINNER modelo SRR10 1000x1200x1500.

**SRR10-1012180** Ud SILENCIADOR SRR 10 1000x1200 L=1800 mm (material; 18/03/2026)
Precio: 2425.67
Silenciador disipativo rectangular de bafles paralelos de medidas 1000x1200x1800 mm (ANCHOxALTOxLONGITUD), con envolvente de chapa galvanizada y tratamiento interior mediante bafles de 100 mm de espesor rellenos de lana de roca con alta absorción acústica y densidad 70 Kg/m3, y pasos de aire de 100 mm. Marca BRINNER modelo SRR10 1000x1200x1800.

**SRR10-126060** Ud SILENCIADOR SRR 10 1200x600 L=600 mm (material; 18/03/2026)
Precio: 1256.83
Silenciador disipativo rectangular de bafles paralelos de medidas 1200x600x600 mm (ANCHOxALTOxLONGITUD), con envolvente de chapa galvanizada y tratamiento interior mediante bafles de 100 mm de espesor rellenos de lana de roca con alta absorción acústica y densidad 70 Kg/m3, y pasos de aire de 100 mm. Marca BRINNER modelo SRR10 1200x600x600.

**SRR10-126090** Ud SILENCIADOR SRR 10 1200x600 L=900 mm (material; 18/03/2026)
Precio: 1467.32
Silenciador disipativo rectangular de bafles paralelos de medidas 1200x600x900 mm (ANCHOxALTOxLONGITUD), con envolvente de chapa galvanizada y tratamiento interior mediante bafles de 100 mm de espesor rellenos de lana de roca con alta absorción acústica y densidad 70 Kg/m3, y pasos de aire de 100 mm. Marca BRINNER modelo SRR10 1200x600x900.

**SRR10-1260120** Ud SILENCIADOR SRR 10 1200x600 L=1200 mm (material; 18/03/2026)
Precio: 1677.81
Silenciador disipativo rectangular de bafles paralelos de medidas 1200x600x1200 mm (ANCHOxALTOxLONGITUD), con envolvente de chapa galvanizada y tratamiento interior mediante bafles de 100 mm de espesor rellenos de lana de roca con alta absorción acústica y densidad 70 Kg/m3, y pasos de aire de 100 mm. Marca BRINNER modelo SRR10 1200x600x1200.

**SRR10-1260150** Ud SILENCIADOR SRR 10 1200x600 L=1500 mm (material; 18/03/2026)
Precio: 1888.3
Silenciador disipativo rectangular de bafles paralelos de medidas 1200x600x1500 mm (ANCHOxALTOxLONGITUD), con envolvente de chapa galvanizada y tratamiento interior mediante bafles de 100 mm de espesor rellenos de lana de roca con alta absorción acústica y densidad 70 Kg/m3, y pasos de aire de 100 mm. Marca BRINNER modelo SRR10 1200x600x1500.

**SRR10-1260180** Ud SILENCIADOR SRR 10 1200x600 L=1800 mm (material; 18/03/2026)
Precio: 2098.79
Silenciador disipativo rectangular de bafles paralelos de medidas 1200x600x1800 mm (ANCHOxALTOxLONGITUD), con envolvente de chapa galvanizada y tratamiento interior mediante bafles de 100 mm de espesor rellenos de lana de roca con alta absorción acústica y densidad 70 Kg/m3, y pasos de aire de 100 mm. Marca BRINNER modelo SRR10 1200x600x1800.

**SRR10-129060** Ud SILENCIADOR SRR 10 1200x900 L=600 mm (material; 18/03/2026)
Precio: 1401.03
Silenciador disipativo rectangular de bafles paralelos de medidas 1200x900x600 mm (ANCHOxALTOxLONGITUD), con envolvente de chapa galvanizada y tratamiento interior mediante bafles de 100 mm de espesor rellenos de lana de roca con alta absorción acústica y densidad 70 Kg/m3, y pasos de aire de 100 mm. Marca BRINNER modelo SRR10 1200x900x600.

**SRR10-129090** Ud SILENCIADOR SRR 10 1200x900 L=900 mm (material; 18/03/2026)
Precio: 1677.98
Silenciador disipativo rectangular de bafles paralelos de medidas 1200x900x900 mm (ANCHOxALTOxLONGITUD), con envolvente de chapa galvanizada y tratamiento interior mediante bafles de 100 mm de espesor rellenos de lana de roca con alta absorción acústica y densidad 70 Kg/m3, y pasos de aire de 100 mm. Marca BRINNER modelo SRR10 1200x900x900.

**SRR10-1290120** Ud SILENCIADOR SRR 10 1200x900 L=1200 mm (material; 18/03/2026)
Precio: 1954.93
Silenciador disipativo rectangular de bafles paralelos de medidas 1200x900x1200 mm (ANCHOxALTOxLONGITUD), con envolvente de chapa galvanizada y tratamiento interior mediante bafles de 100 mm de espesor rellenos de lana de roca con alta absorción acústica y densidad 70 Kg/m3, y pasos de aire de 100 mm. Marca BRINNER modelo SRR10 1200x900x1200.

**SRR10-1290150** Ud SILENCIADOR SRR 10 1200x900 L=1500 mm (material; 18/03/2026)
Precio: 2231.89
Silenciador disipativo rectangular de bafles paralelos de medidas 1200x900x1500 mm (ANCHOxALTOxLONGITUD), con envolvente de chapa galvanizada y tratamiento interior mediante bafles de 100 mm de espesor rellenos de lana de roca con alta absorción acústica y densidad 70 Kg/m3, y pasos de aire de 100 mm. Marca BRINNER modelo SRR10 1200x900x1500.

**SRR10-1290180** Ud SILENCIADOR SRR 10 1200x900 L=1800 mm (material; 18/03/2026)
Precio: 2508.84
Silenciador disipativo rectangular de bafles paralelos de medidas 1200x900x1800 mm (ANCHOxALTOxLONGITUD), con envolvente de chapa galvanizada y tratamiento interior mediante bafles de 100 mm de espesor rellenos de lana de roca con alta absorción acústica y densidad 70 Kg/m3, y pasos de aire de 100 mm. Marca BRINNER modelo SRR10 1200x900x1800.

**SRR10-121260** Ud SILENCIADOR SRR 10 1200x1200 L=600 mm (material; 18/03/2026)
Precio: 1545.22
Silenciador disipativo rectangular de bafles paralelos de medidas 1200x1200x600 mm (ANCHOxALTOxLONGITUD), con envolvente de chapa galvanizada y tratamiento interior mediante bafles de 100 mm de espesor rellenos de lana de roca con alta absorción acústica y densidad 70 Kg/m3, y pasos de aire de 100 mm. Marca BRINNER modelo SRR10 1200x1200x600.

**SRR10-121290** Ud SILENCIADOR SRR 10 1200x1200 L=900 mm (material; 18/03/2026)
Precio: 1888.64
Silenciador disipativo rectangular de bafles paralelos de medidas 1200x1200x900 mm (ANCHOxALTOxLONGITUD), con envolvente de chapa galvanizada y tratamiento interior mediante bafles de 100 mm de espesor rellenos de lana de roca con alta absorción acústica y densidad 70 Kg/m3, y pasos de aire de 100 mm. Marca BRINNER modelo SRR10 1200x1200x900.

**SRR10-1212120** Ud SILENCIADOR SRR 10 1200x1200 L=1200 mm (material; 18/03/2026)
Precio: 2232.06
Silenciador disipativo rectangular de bafles paralelos de medidas 1200x1200x1200 mm (ANCHOxALTOxLONGITUD), con envolvente de chapa galvanizada y tratamiento interior mediante bafles de 100 mm de espesor rellenos de lana de roca con alta absorción acústica y densidad 70 Kg/m3, y pasos de aire de 100 mm. Marca BRINNER modelo SRR10 1200x1200x1200.

**SRR10-1212150** Ud SILENCIADOR SRR 10 1200x1200 L=1500 mm (material; 18/03/2026)
Precio: 2575.47
Silenciador disipativo rectangular de bafles paralelos de medidas 1200x1200x1500 mm (ANCHOxALTOxLONGITUD), con envolvente de chapa galvanizada y tratamiento interior mediante bafles de 100 mm de espesor rellenos de lana de roca con alta absorción acústica y densidad 70 Kg/m3, y pasos de aire de 100 mm. Marca BRINNER modelo SRR10 1200x1200x1500.

**SRR10-1212180** Ud SILENCIADOR SRR 10 1200x1200 L=1800 mm (material; 18/03/2026)
Precio: 2918.89
Silenciador disipativo rectangular de bafles paralelos de medidas 1200x1200x1800 mm (ANCHOxALTOxLONGITUD), con envolvente de chapa galvanizada y tratamiento interior mediante bafles de 100 mm de espesor rellenos de lana de roca con alta absorción acústica y densidad 70 Kg/m3, y pasos de aire de 100 mm. Marca BRINNER modelo SRR10 1200x1200x1800.

**SRR10-149060** Ud SILENCIADOR SRR 10 1400x900 L=600 mm (material; 18/03/2026)
Precio: 1724.17
Silenciador disipativo rectangular de bafles paralelos de medidas 1400x900x600 mm (ANCHOxALTOxLONGITUD), con envolvente de chapa galvanizada y tratamiento interior mediante bafles de 100 mm de espesor rellenos de lana de roca con alta absorción acústica y densidad 70 Kg/m3, y pasos de aire de 100 mm. Marca BRINNER modelo SRR10 1400x900x600.

**SRR10-149090** Ud SILENCIADOR SRR 10 1400x900 L=900 mm (material; 18/03/2026)
Precio: 2035.14
Silenciador disipativo rectangular de bafles paralelos de medidas 1400x900x900 mm (ANCHOxALTOxLONGITUD), con envolvente de chapa galvanizada y tratamiento interior mediante bafles de 100 mm de espesor rellenos de lana de roca con alta absorción acústica y densidad 70 Kg/m3, y pasos de aire de 100 mm. Marca BRINNER modelo SRR10 1400x900x900.

**SRR10-1490120** Ud SILENCIADOR SRR 10 1400x900 L=1200 mm (material; 18/03/2026)
Precio: 2346.12
Silenciador disipativo rectangular de bafles paralelos de medidas 1400x900x1200 mm (ANCHOxALTOxLONGITUD), con envolvente de chapa galvanizada y tratamiento interior mediante bafles de 100 mm de espesor rellenos de lana de roca con alta absorción acústica y densidad 70 Kg/m3, y pasos de aire de 100 mm. Marca BRINNER modelo SRR10 1400x900x1200.

**SRR10-1490150** Ud SILENCIADOR SRR 10 1400x900 L=1500 mm (material; 18/03/2026)
Precio: 2657.09
Silenciador disipativo rectangular de bafles paralelos de medidas 1400x900x1500 mm (ANCHOxALTOxLONGITUD), con envolvente de chapa galvanizada y tratamiento interior mediante bafles de 100 mm de espesor rellenos de lana de roca con alta absorción acústica y densidad 70 Kg/m3, y pasos de aire de 100 mm. Marca BRINNER modelo SRR10 1400x900x1500.

**SRR10-1490180** Ud SILENCIADOR SRR 10 1400x900 L=1800 mm (material; 18/03/2026)
Precio: 2968.07
Silenciador disipativo rectangular de bafles paralelos de medidas 1400x900x1800 mm (ANCHOxALTOxLONGITUD), con envolvente de chapa galvanizada y tratamiento interior mediante bafles de 100 mm de espesor rellenos de lana de roca con alta absorción acústica y densidad 70 Kg/m3, y pasos de aire de 100 mm. Marca BRINNER modelo SRR10 1400x900x1800.

**SRR10-141260** Ud SILENCIADOR SRR 10 1400x1200 L=600 mm (material; 18/03/2026)
Precio: 1890.52
Silenciador disipativo rectangular de bafles paralelos de medidas 1400x1200x600 mm (ANCHOxALTOxLONGITUD), con envolvente de chapa galvanizada y tratamiento interior mediante bafles de 100 mm de espesor rellenos de lana de roca con alta absorción acústica y densidad 70 Kg/m3, y pasos de aire de 100 mm. Marca BRINNER modelo SRR10 1400x1200x600.

**SRR10-141290** Ud SILENCIADOR SRR 10 1400x1200 L=900 mm (material; 18/03/2026)
Precio: 2278.24
Silenciador disipativo rectangular de bafles paralelos de medidas 1400x1200x900 mm (ANCHOxALTOxLONGITUD), con envolvente de chapa galvanizada y tratamiento interior mediante bafles de 100 mm de espesor rellenos de lana de roca con alta absorción acústica y densidad 70 Kg/m3, y pasos de aire de 100 mm. Marca BRINNER modelo SRR10 1400x1200x900.

**SRR10-1412120** Ud SILENCIADOR SRR 10 1400x1200 L=1200 mm (material; 18/03/2026)
Precio: 2665.97
Silenciador disipativo rectangular de bafles paralelos de medidas 1400x1200x1200 mm (ANCHOxALTOxLONGITUD), con envolvente de chapa galvanizada y tratamiento interior mediante bafles de 100 mm de espesor rellenos de lana de roca con alta absorción acústica y densidad 70 Kg/m3, y pasos de aire de 100 mm. Marca BRINNER modelo SRR10 1400x1200x1200.

**SRR10-1412150** Ud SILENCIADOR SRR 10 1400x1200 L=1500 mm (material; 18/03/2026)
Precio: 3053.7
Silenciador disipativo rectangular de bafles paralelos de medidas 1400x1200x1500 mm (ANCHOxALTOxLONGITUD), con envolvente de chapa galvanizada y tratamiento interior mediante bafles de 100 mm de espesor rellenos de lana de roca con alta absorción acústica y densidad 70 Kg/m3, y pasos de aire de 100 mm. Marca BRINNER modelo SRR10 1400x1200x1500.

**SRR10-1412180** Ud SILENCIADOR SRR 10 1400x1200 L=1800 mm (material; 18/03/2026)
Precio: 3441.42
Silenciador disipativo rectangular de bafles paralelos de medidas 1400x1200x1800 mm (ANCHOxALTOxLONGITUD), con envolvente de chapa galvanizada y tratamiento interior mediante bafles de 100 mm de espesor rellenos de lana de roca con alta absorción acústica y densidad 70 Kg/m3, y pasos de aire de 100 mm. Marca BRINNER modelo SRR10 1400x1200x1800.

**SRR10-141560** Ud SILENCIADOR SRR 10 1400x1500 L=600 mm (material; 18/03/2026)
Precio: 2056.86
Silenciador disipativo rectangular de bafles paralelos de medidas 1400x1500x600 mm (ANCHOxALTOxLONGITUD), con envolvente de chapa galvanizada y tratamiento interior mediante bafles de 100 mm de espesor rellenos de lana de roca con alta absorción acústica y densidad 70 Kg/m3, y pasos de aire de 100 mm. Marca BRINNER modelo SRR10 1400x1500x600.

**SRR10-141590** Ud SILENCIADOR SRR 10 1400x1500 L=900 mm (material; 18/03/2026)
Precio: 2521.34
Silenciador disipativo rectangular de bafles paralelos de medidas 1400x1500x600 mm (ANCHOxALTOxLONGITUD), con envolvente de chapa galvanizada y tratamiento interior mediante bafles de 100 mm de espesor rellenos de lana de roca con alta absorción acústica y densidad 70 Kg/m3, y pasos de aire de 100 mm. Marca BRINNER modelo SRR10 1400x1500x600.

**SRR10-1415120** Ud SILENCIADOR SRR 10 1400x1500 L=1200 mm (material; 18/03/2026)
Precio: 2985.82
Silenciador disipativo rectangular de bafles paralelos de medidas 1400x1500x600 mm (ANCHOxALTOxLONGITUD), con envolvente de chapa galvanizada y tratamiento interior mediante bafles de 100 mm de espesor rellenos de lana de roca con alta absorción acústica y densidad 70 Kg/m3, y pasos de aire de 100 mm. Marca BRINNER modelo SRR10 1400x1500x600.

**SRR10-1415150** Ud SILENCIADOR SRR 10 1400x1500 L=1500 mm (material; 18/03/2026)
Precio: 3450.3
Silenciador disipativo rectangular de bafles paralelos de medidas 1400x1500x01500 mm (ANCHOxALTOxLONGITUD), con envolvente de chapa galvanizada y tratamiento interior mediante bafles de 100 mm de espesor rellenos de lana de roca con alta absorción acústica y densidad 70 Kg/m3, y pasos de aire de 100 mm. Marca BRINNER modelo SRR10 1400x1500x1500.

**SRR10-1415180** Ud SILENCIADOR SRR 10 1400x1500 L=1800 mm (material; 18/03/2026)
Precio: 3914.78
Silenciador disipativo rectangular de bafles paralelos de medidas 1400x1500x1800 mm (ANCHOxALTOxLONGITUD), con envolvente de chapa galvanizada y tratamiento interior mediante bafles de 100 mm de espesor rellenos de lana de roca con alta absorción acústica y densidad 70 Kg/m3, y pasos de aire de 100 mm. Marca BRINNER modelo SRR10 1400x1500x1800.

#### SRR 20-50 SILENCIADOR RECTANGULAR SRR 20/50 (PASOS 50 MM / BAFLES 200 MM) (18/03/2026)

**SRR50-503060** Ud SILENCIADOR SRR 20/50 500x300 L=600 mm (material; 18/03/2026)
Precio: 499.74
Silenciador disipativo rectangular de bafles paralelos de medidas 500x300x600 mm (ANCHOxALTOxLONGITUD), con envolvente de chapa galvanizada y tratamiento interior mediante bafles de 200 mm de espesor rellenos de lana de roca con alta absorción acústica y densidad 70 Kg/m3, y pasos de aire de 50 mm. Marca BRINNER modelo SRR 20/50 500x300x600.

**SRR50-503090** Ud SILENCIADOR SRR 20/50 500x300 L=900 mm (material; 18/03/2026)
Precio: 612.14
Silenciador disipativo rectangular de bafles paralelos de medidas 500x300x900 mm (ANCHOxALTOxLONGITUD), con envolvente de chapa galvanizada y tratamiento interior mediante bafles de 200 mm de espesor rellenos de lana de roca con alta absorción acústica y densidad 70 Kg/m3, y pasos de aire de 50 mm. Marca BRINNER modelo SRR 20/50 500x300x900.

**SRR50-5030120** Ud SILENCIADOR SRR 20/50 500x300 L=1200 mm (material; 18/03/2026)
Precio: 724.55
Silenciador disipativo rectangular de bafles paralelos de medidas 500x300x1200 mm (ANCHOxALTOxLONGITUD), con envolvente de chapa galvanizada y tratamiento interior mediante bafles de 200 mm de espesor rellenos de lana de roca con alta absorción acústica y densidad 70 Kg/m3, y pasos de aire de 50 mm. Marca BRINNER modelo SRR 20/50 500x300x1200.

**SRR50-5030150** Ud SILENCIADOR SRR 20/50 500x300 L=1500 mm (material; 18/03/2026)
Precio: 836.95
Silenciador disipativo rectangular de bafles paralelos de medidas 500x300x1500 mm (ANCHOxALTOxLONGITUD), con envolvente de chapa galvanizada y tratamiento interior mediante bafles de 200 mm de espesor rellenos de lana de roca con alta absorción acústica y densidad 70 Kg/m3, y pasos de aire de 50 mm. Marca BRINNER modelo SRR 20/50 500x300x1500.

**SRR50-5030180** Ud SILENCIADOR SRR 20/50 500x300 L=1800 mm (material; 18/03/2026)
Precio: 949.35
Silenciador disipativo rectangular de bafles paralelos de medidas 500x300x1800 mm (ANCHOxALTOxLONGITUD), con envolvente de chapa galvanizada y tratamiento interior mediante bafles de 200 mm de espesor rellenos de lana de roca con alta absorción acústica y densidad 70 Kg/m3, y pasos de aire de 50 mm. Marca BRINNER modelo SRR 20/50 500x300x1800.

**SRR50-506060** Ud SILENCIADOR SRR 20/50 500x600 L=600 mm (material; 18/03/2026)
Precio: 599.62
Silenciador disipativo rectangular de bafles paralelos de medidas 500x600x600 mm (ANCHOxALTOxLONGITUD), con envolvente de chapa galvanizada y tratamiento interior mediante bafles de 200 mm de espesor rellenos de lana de roca con alta absorción acústica y densidad 70 Kg/m3, y pasos de aire de 50 mm. Marca BRINNER modelo SRR 20/50 500x600x600.

**SRR50-506090** Ud SILENCIADOR SRR 20/50 500x600 L=900 mm (material; 18/03/2026)
Precio: 757.91
Silenciador disipativo rectangular de bafles paralelos de medidas 500x600x900 mm (ANCHOxALTOxLONGITUD), con envolvente de chapa galvanizada y tratamiento interior mediante bafles de 200 mm de espesor rellenos de lana de roca con alta absorción acústica y densidad 70 Kg/m3, y pasos de aire de 50 mm. Marca BRINNER modelo SRR 20/50 500x600x900.

**SRR50-5060120** Ud SILENCIADOR SRR 20/50 500x600 L=1200 mm (material; 18/03/2026)
Precio: 916.21
Silenciador disipativo rectangular de bafles paralelos de medidas 500x600x1200 mm (ANCHOxALTOxLONGITUD), con envolvente de chapa galvanizada y tratamiento interior mediante bafles de 200 mm de espesor rellenos de lana de roca con alta absorción acústica y densidad 70 Kg/m3, y pasos de aire de 50 mm. Marca BRINNER modelo SRR 20/50 500x600x1200.

**SRR50-5060150** Ud SILENCIADOR SRR 20/50 500x600 L=1500 mm (material; 18/03/2026)
Precio: 1074.5
Silenciador disipativo rectangular de bafles paralelos de medidas 500x600x1500 mm (ANCHOxALTOxLONGITUD), con envolvente de chapa galvanizada y tratamiento interior mediante bafles de 200 mm de espesor rellenos de lana de roca con alta absorción acústica y densidad 70 Kg/m3, y pasos de aire de 50 mm. Marca BRINNER modelo SRR 20/50 500x600x1500.

**SRR50-5060180** Ud SILENCIADOR SRR 20/50 500x600 L=1800 mm (material; 18/03/2026)
Precio: 1232.79
Silenciador disipativo rectangular de bafles paralelos de medidas 500x600x1800 mm (ANCHOxALTOxLONGITUD), con envolvente de chapa galvanizada y tratamiento interior mediante bafles de 200 mm de espesor rellenos de lana de roca con alta absorción acústica y densidad 70 Kg/m3, y pasos de aire de 50 mm. Marca BRINNER modelo SRR 20/50 500x600x1800.

**SRR50-509060** Ud SILENCIADOR SRR 20/50 500x900 L=600 mm (material; 18/03/2026)
Precio: 699.51
Silenciador disipativo rectangular de bafles paralelos de medidas 500x900x600 mm (ANCHOxALTOxLONGITUD), con envolvente de chapa galvanizada y tratamiento interior mediante bafles de 200 mm de espesor rellenos de lana de roca con alta absorción acústica y densidad 70 Kg/m3, y pasos de aire de 50 mm. Marca BRINNER modelo SRR 20/50 500x900x600.

**SRR50-509090** Ud SILENCIADOR SRR 20/50 500x900 L=900 mm (material; 18/03/2026)
Precio: 903.69
Silenciador disipativo rectangular de bafles paralelos de medidas 500x900x900 mm (ANCHOxALTOxLONGITUD), con envolvente de chapa galvanizada y tratamiento interior mediante bafles de 200 mm de espesor rellenos de lana de roca con alta absorción acústica y densidad 70 Kg/m3, y pasos de aire de 50 mm. Marca BRINNER modelo SRR 20/50 500x900x900.

**SRR50-5090120** Ud SILENCIADOR SRR 20/50 500x900 L=1200 mm (material; 18/03/2026)
Precio: 1107.86
Silenciador disipativo rectangular de bafles paralelos de medidas 500x900x1200 mm (ANCHOxALTOxLONGITUD), con envolvente de chapa galvanizada y tratamiento interior mediante bafles de 200 mm de espesor rellenos de lana de roca con alta absorción acústica y densidad 70 Kg/m3, y pasos de aire de 50 mm. Marca BRINNER modelo SRR 20/50 500x900x1200.

**SRR50-5090150** Ud SILENCIADOR SRR 20/50 500x900 L=1500 mm (material; 18/03/2026)
Precio: 1312.04
Silenciador disipativo rectangular de bafles paralelos de medidas 500x900x1500 mm (ANCHOxALTOxLONGITUD), con envolvente de chapa galvanizada y tratamiento interior mediante bafles de 200 mm de espesor rellenos de lana de roca con alta absorción acústica y densidad 70 Kg/m3, y pasos de aire de 50 mm. Marca BRINNER modelo SRR 20/50 500x900x1500.

**SRR50-5090180** Ud SILENCIADOR SRR 20/50 500x900 L=1800 mm (material; 18/03/2026)
Precio: 1516.22
Silenciador disipativo rectangular de bafles paralelos de medidas 500x900x1800 mm (ANCHOxALTOxLONGITUD), con envolvente de chapa galvanizada y tratamiento interior mediante bafles de 200 mm de espesor rellenos de lana de roca con alta absorción acústica y densidad 70 Kg/m3, y pasos de aire de 50 mm. Marca BRINNER modelo SRR 20/50 500x900x1800.

**SRR50-753060** Ud SILENCIADOR SRR 20/50 750x300 L=600 mm (material; 18/03/2026)
Precio: 758.63
Silenciador disipativo rectangular de bafles paralelos de medidas 750x300x600 mm (ANCHOxALTOxLONGITUD), con envolvente de chapa galvanizada y tratamiento interior mediante bafles de 200 mm de espesor rellenos de lana de roca con alta absorción acústica y densidad 70 Kg/m3, y pasos de aire de 50 mm. Marca BRINNER modelo SRR 20/50 750x300x600.

**SRR50-753090** Ud SILENCIADOR SRR 20/50 750x300 L=900 mm (material; 18/03/2026)
Precio: 895.56
Silenciador disipativo rectangular de bafles paralelos de medidas 750x300x900 mm (ANCHOxALTOxLONGITUD), con envolvente de chapa galvanizada y tratamiento interior mediante bafles de 200 mm de espesor rellenos de lana de roca con alta absorción acústica y densidad 70 Kg/m3, y pasos de aire de 50 mm. Marca BRINNER modelo SRR 20/50 750x300x900.

**SRR50-7530120** Ud SILENCIADOR SRR 20/50 750x300 L=1200 mm (material; 18/03/2026)
Precio: 1032.48
Silenciador disipativo rectangular de bafles paralelos de medidas 750x300x1200 mm (ANCHOxALTOxLONGITUD), con envolvente de chapa galvanizada y tratamiento interior mediante bafles de 200 mm de espesor rellenos de lana de roca con alta absorción acústica y densidad 70 Kg/m3, y pasos de aire de 50 mm. Marca BRINNER modelo SRR 20/50 750x300x1200.

**SRR50-7530150** Ud SILENCIADOR SRR 20/50 750x300 L=1500 mm (material; 18/03/2026)
Precio: 1169.41
Silenciador disipativo rectangular de bafles paralelos de medidas 750x300x1500 mm (ANCHOxALTOxLONGITUD), con envolvente de chapa galvanizada y tratamiento interior mediante bafles de 200 mm de espesor rellenos de lana de roca con alta absorción acústica y densidad 70 Kg/m3, y pasos de aire de 50 mm. Marca BRINNER modelo SRR 20/50 750x300x1500.

**SRR50-7530180** Ud SILENCIADOR SRR 20/50 750x300 L=1800 mm (material; 18/03/2026)
Precio: 1306.33
Silenciador disipativo rectangular de bafles paralelos de medidas 750x300x1800 mm (ANCHOxALTOxLONGITUD), con envolvente de chapa galvanizada y tratamiento interior mediante bafles de 200 mm de espesor rellenos de lana de roca con alta absorción acústica y densidad 70 Kg/m3, y pasos de aire de 50 mm. Marca BRINNER modelo SRR 20/50 750x300x1800.

**SRR50-756060** Ud SILENCIADOR SRR 20/50 750x600 L=600 mm (material; 18/03/2026)
Precio: 902.83
Silenciador disipativo rectangular de bafles paralelos de medidas 750x600x600 mm (ANCHOxALTOxLONGITUD), con envolvente de chapa galvanizada y tratamiento interior mediante bafles de 200 mm de espesor rellenos de lana de roca con alta absorción acústica y densidad 70 Kg/m3, y pasos de aire de 50 mm. Marca BRINNER modelo SRR 20/50 750x600x600.

**SRR50-756090** Ud SILENCIADOR SRR 20/50 750x600 L=900 mm (material; 18/03/2026)
Precio: 1106.22
Silenciador disipativo rectangular de bafles paralelos de medidas 750x600x900 mm (ANCHOxALTOxLONGITUD), con envolvente de chapa galvanizada y tratamiento interior mediante bafles de 200 mm de espesor rellenos de lana de roca con alta absorción acústica y densidad 70 Kg/m3, y pasos de aire de 50 mm. Marca BRINNER modelo SRR 20/50 750x600x900.

**SRR50-7560120** Ud SILENCIADOR SRR 20/50 750x600 L=1200 mm (material; 18/03/2026)
Precio: 1309.6
Silenciador disipativo rectangular de bafles paralelos de medidas 750x600x1200 mm (ANCHOxALTOxLONGITUD), con envolvente de chapa galvanizada y tratamiento interior mediante bafles de 200 mm de espesor rellenos de lana de roca con alta absorción acústica y densidad 70 Kg/m3, y pasos de aire de 50 mm. Marca BRINNER modelo SRR 20/50 750x600x1200.

**SRR50-7560150** Ud SILENCIADOR SRR 20/50 750x600 L=1500 mm (material; 18/03/2026)
Precio: 1512.99
Silenciador disipativo rectangular de bafles paralelos de medidas 750x600x1500 mm (ANCHOxALTOxLONGITUD), con envolvente de chapa galvanizada y tratamiento interior mediante bafles de 200 mm de espesor rellenos de lana de roca con alta absorción acústica y densidad 70 Kg/m3, y pasos de aire de 50 mm. Marca BRINNER modelo SRR 20/50 750x600x1500.

**SRR50-7560180** Ud SILENCIADOR SRR 20/50 750x600 L=1800 mm (material; 18/03/2026)
Precio: 1716.38
Silenciador disipativo rectangular de bafles paralelos de medidas 750x600x1800 mm (ANCHOxALTOxLONGITUD), con envolvente de chapa galvanizada y tratamiento interior mediante bafles de 200 mm de espesor rellenos de lana de roca con alta absorción acústica y densidad 70 Kg/m3, y pasos de aire de 50 mm. Marca BRINNER modelo SRR 20/50 750x600x1800.

**SRR50-759060** Ud SILENCIADOR SRR 20/50 750x900 L=600 mm (material; 18/03/2026)
Precio: 1047.02
Silenciador disipativo rectangular de bafles paralelos de medidas 750x900x600 mm (ANCHOxALTOxLONGITUD), con envolvente de chapa galvanizada y tratamiento interior mediante bafles de 200 mm de espesor rellenos de lana de roca con alta absorción acústica y densidad 70 Kg/m3, y pasos de aire de 50 mm. Marca BRINNER modelo SRR 20/50 750x900x600.

**SRR50-759090** Ud SILENCIADOR SRR 20/50 750x900 L=900 mm (material; 18/03/2026)
Precio: 1316.87
Silenciador disipativo rectangular de bafles paralelos de medidas 750x900x900 mm (ANCHOxALTOxLONGITUD), con envolvente de chapa galvanizada y tratamiento interior mediante bafles de 200 mm de espesor rellenos de lana de roca con alta absorción acústica y densidad 70 Kg/m3, y pasos de aire de 50 mm. Marca BRINNER modelo SRR 20/50 750x900x900.

**SRR50-7590120** Ud SILENCIADOR SRR 20/50 750x900 L=1200 mm (material; 18/03/2026)
Precio: 1586.73
Silenciador disipativo rectangular de bafles paralelos de medidas 750x900x1200 mm (ANCHOxALTOxLONGITUD), con envolvente de chapa galvanizada y tratamiento interior mediante bafles de 200 mm de espesor rellenos de lana de roca con alta absorción acústica y densidad 70 Kg/m3, y pasos de aire de 50 mm. Marca BRINNER modelo SRR 20/50 750x900x1200.

**SRR50-7590150** Ud SILENCIADOR SRR 20/50 750x900 L=1500 mm (material; 18/03/2026)
Precio: 1856.58
Silenciador disipativo rectangular de bafles paralelos de medidas 750x900x1500 mm (ANCHOxALTOxLONGITUD), con envolvente de chapa galvanizada y tratamiento interior mediante bafles de 200 mm de espesor rellenos de lana de roca con alta absorción acústica y densidad 70 Kg/m3, y pasos de aire de 50 mm. Marca BRINNER modelo SRR 20/50 750x900x1500.

**SRR50-7590180** Ud SILENCIADOR SRR 20/50 750x900 L=1800 mm (material; 18/03/2026)
Precio: 2126.43
Silenciador disipativo rectangular de bafles paralelos de medidas 750x900x1800 mm (ANCHOxALTOxLONGITUD), con envolvente de chapa galvanizada y tratamiento interior mediante bafles de 200 mm de espesor rellenos de lana de roca con alta absorción acústica y densidad 70 Kg/m3, y pasos de aire de 50 mm. Marca BRINNER modelo SRR 20/50 750x900x1800.

**SRR50-106060** Ud SILENCIADOR SRR 20/50 1000x600 L=600 mm (material; 18/03/2026)
Precio: 1118.09
Silenciador disipativo rectangular de bafles paralelos de medidas 100x600x600 mm (ANCHOxALTOxLONGITUD), con envolvente de chapa galvanizada y tratamiento interior mediante bafles de 200 mm de espesor rellenos de lana de roca con alta absorción acústica y densidad 70 Kg/m3, y pasos de aire de 50 mm. Marca BRINNER modelo SRR 20/50 1000x600x600.

**SRR50-106090** Ud SILENCIADOR SRR 20/50 1000x600 L=900 mm (material; 18/03/2026)
Precio: 1366.58
Silenciador disipativo rectangular de bafles paralelos de medidas 100x600x900 mm (ANCHOxALTOxLONGITUD), con envolvente de chapa galvanizada y tratamiento interior mediante bafles de 200 mm de espesor rellenos de lana de roca con alta absorción acústica y densidad 70 Kg/m3, y pasos de aire de 50 mm. Marca BRINNER modelo SRR 20/50 1000x600x900.

**SRR50-1060120** Ud SILENCIADOR SRR 20/50 1000x600 L=1200 mm (material; 18/03/2026)
Precio: 1615.06
Silenciador disipativo rectangular de bafles paralelos de medidas 100x600x1200 mm (ANCHOxALTOxLONGITUD), con envolvente de chapa galvanizada y tratamiento interior mediante bafles de 200 mm de espesor rellenos de lana de roca con alta absorción acústica y densidad 70 Kg/m3, y pasos de aire de 50 mm. Marca BRINNER modelo SRR 20/50 1000x600x1200.

**SRR50-1060150** Ud SILENCIADOR SRR 20/50 1000x600 L=1500 mm (material; 18/03/2026)
Precio: 1863.55
Silenciador disipativo rectangular de bafles paralelos de medidas 100x600x1500 mm (ANCHOxALTOxLONGITUD), con envolvente de chapa galvanizada y tratamiento interior mediante bafles de 200 mm de espesor rellenos de lana de roca con alta absorción acústica y densidad 70 Kg/m3, y pasos de aire de 50 mm. Marca BRINNER modelo SRR 20/50 1000x600x1500.

**SRR50-1060180** Ud SILENCIADOR SRR 20/50 1000x600 L=1800 mm (material; 18/03/2026)
Precio: 2112.04
Silenciador disipativo rectangular de bafles paralelos de medidas 100x600x1800 mm (ANCHOxALTOxLONGITUD), con envolvente de chapa galvanizada y tratamiento interior mediante bafles de 200 mm de espesor rellenos de lana de roca con alta absorción acústica y densidad 70 Kg/m3, y pasos de aire de 50 mm. Marca BRINNER modelo SRR 20/50 1000x600x1800.

**SRR50-109060** Ud SILENCIADOR SRR 20/50 1000x900 L=600 mm (material; 18/03/2026)
Precio: 1306.59
Silenciador disipativo rectangular de bafles paralelos de medidas 1000x900x600 mm (ANCHOxALTOxLONGITUD), con envolvente de chapa galvanizada y tratamiento interior mediante bafles de 200 mm de espesor rellenos de lana de roca con alta absorción acústica y densidad 70 Kg/m3, y pasos de aire de 50 mm. Marca BRINNER modelo SRR 20/50 1000x900x600.

**SRR50-109090** Ud SILENCIADOR SRR 20/50 1000x900 L=900 mm (material; 18/03/2026)
Precio: 1642.12
Silenciador disipativo rectangular de bafles paralelos de medidas 1000x900x900 mm (ANCHOxALTOxLONGITUD), con envolvente de chapa galvanizada y tratamiento interior mediante bafles de 200 mm de espesor rellenos de lana de roca con alta absorción acústica y densidad 70 Kg/m3, y pasos de aire de 50 mm. Marca BRINNER modelo SRR 20/50 1000x900x900.

**SRR50-1090120** Ud SILENCIADOR SRR 20/50 1000x900 L=1200 mm (material; 18/03/2026)
Precio: 1977.65
Silenciador disipativo rectangular de bafles paralelos de medidas 1000x900x1200 mm (ANCHOxALTOxLONGITUD), con envolvente de chapa galvanizada y tratamiento interior mediante bafles de 200 mm de espesor rellenos de lana de roca con alta absorción acústica y densidad 70 Kg/m3, y pasos de aire de 50 mm. Marca BRINNER modelo SRR 20/50 1000x900x1200.

**SRR50-1090150** Ud SILENCIADOR SRR 20/50 1000x900 L=1500 mm (material; 18/03/2026)
Precio: 2313.18
Silenciador disipativo rectangular de bafles paralelos de medidas 1000x900x1500 mm (ANCHOxALTOxLONGITUD), con envolvente de chapa galvanizada y tratamiento interior mediante bafles de 200 mm de espesor rellenos de lana de roca con alta absorción acústica y densidad 70 Kg/m3, y pasos de aire de 50 mm. Marca BRINNER modelo SRR 20/50 1000x900x1500.

**SRR50-1090180** Ud SILENCIADOR SRR 20/50 1000x900 L=1800 mm (material; 18/03/2026)
Precio: 2648.7
Silenciador disipativo rectangular de bafles paralelos de medidas 1000x900x1800 mm (ANCHOxALTOxLONGITUD), con envolvente de chapa galvanizada y tratamiento interior mediante bafles de 200 mm de espesor rellenos de lana de roca con alta absorción acústica y densidad 70 Kg/m3, y pasos de aire de 50 mm. Marca BRINNER modelo SRR 20/50 1000x900x1800.

**SRR50-101260** Ud SILENCIADOR SRR 20/50 1000x1200 L=600 mm (material; 18/03/2026)
Precio: 1495.09
Silenciador disipativo rectangular de bafles paralelos de medidas 1000x1200x600 mm (ANCHOxALTOxLONGITUD), con envolvente de chapa galvanizada y tratamiento interior mediante bafles de 200 mm de espesor rellenos de lana de roca con alta absorción acústica y densidad 70 Kg/m3, y pasos de aire de 50 mm. Marca BRINNER modelo SRR 20/50 1000x1200x600.

**SRR50-101290** Ud SILENCIADOR SRR 20/50 1000x1200 L=900 mm (material; 18/03/2026)
Precio: 1917.66
Silenciador disipativo rectangular de bafles paralelos de medidas 1000x1200x900 mm (ANCHOxALTOxLONGITUD), con envolvente de chapa galvanizada y tratamiento interior mediante bafles de 200 mm de espesor rellenos de lana de roca con alta absorción acústica y densidad 70 Kg/m3, y pasos de aire de 50 mm. Marca BRINNER modelo SRR 20/50 1000x1200x900.

**SRR50-1012120** Ud SILENCIADOR SRR 20/50 1000x1200 L=1200 mm (material; 18/03/2026)
Precio: 2340.23
Silenciador disipativo rectangular de bafles paralelos de medidas 1000x1200x1200 mm (ANCHOxALTOxLONGITUD), con envolvente de chapa galvanizada y tratamiento interior mediante bafles de 200 mm de espesor rellenos de lana de roca con alta absorción acústica y densidad 70 Kg/m3, y pasos de aire de 50 mm. Marca BRINNER modelo SRR 20/50 1000x1200x1200.

**SRR50-1012150** Ud SILENCIADOR SRR 20/50 1000x1200 L=1500 mm (material; 18/03/2026)
Precio: 2762.8
Silenciador disipativo rectangular de bafles paralelos de medidas 1000x1200x1500 mm (ANCHOxALTOxLONGITUD), con envolvente de chapa galvanizada y tratamiento interior mediante bafles de 200 mm de espesor rellenos de lana de roca con alta absorción acústica y densidad 70 Kg/m3, y pasos de aire de 50 mm. Marca BRINNER modelo SRR 20/50 1000x1200x1500.

**SRR50-1012180** Ud SILENCIADOR SRR 20/50 1000x1200 L=1800 mm (material; 18/03/2026)
Precio: 3185.37
Silenciador disipativo rectangular de bafles paralelos de medidas 1000x1200x1800 mm (ANCHOxALTOxLONGITUD), con envolvente de chapa galvanizada y tratamiento interior mediante bafles de 200 mm de espesor rellenos de lana de roca con alta absorción acústica y densidad 70 Kg/m3, y pasos de aire de 50 mm. Marca BRINNER modelo SRR 20/50 1000x1200x1800.

**SRR50-126060** Ud SILENCIADOR SRR 20/50 1250x600 L=600 mm (material; 18/03/2026)
Precio: 1435.95
Silenciador disipativo rectangular de bafles paralelos de medidas 1250x600x600 mm (ANCHOxALTOxLONGITUD), con envolvente de chapa galvanizada y tratamiento interior mediante bafles de 200 mm de espesor rellenos de lana de roca con alta absorción acústica y densidad 70 Kg/m3, y pasos de aire de 50 mm. Marca BRINNER modelo SRR 20/50 1250x600x600.

**SRR50-126090** Ud SILENCIADOR SRR 20/50 1250x600 L=900 mm (material; 18/03/2026)
Precio: 1729.53
Silenciador disipativo rectangular de bafles paralelos de medidas 1250x600x900 mm (ANCHOxALTOxLONGITUD), con envolvente de chapa galvanizada y tratamiento interior mediante bafles de 200 mm de espesor rellenos de lana de roca con alta absorción acústica y densidad 70 Kg/m3, y pasos de aire de 50 mm. Marca BRINNER modelo SRR 20/50 1250x600x900.

**SRR50-1260120** Ud SILENCIADOR SRR 20/50 1250x600 L=1200 mm (material; 18/03/2026)
Precio: 2023.12
Silenciador disipativo rectangular de bafles paralelos de medidas 1250x600x1200 mm (ANCHOxALTOxLONGITUD), con envolvente de chapa galvanizada y tratamiento interior mediante bafles de 200 mm de espesor rellenos de lana de roca con alta absorción acústica y densidad 70 Kg/m3, y pasos de aire de 50 mm. Marca BRINNER modelo SRR 20/50 1250x600x1200.

**SRR50-1260150** Ud SILENCIADOR SRR 20/50 1250x600 L=1500 mm (material; 18/03/2026)
Precio: 2316.7
Silenciador disipativo rectangular de bafles paralelos de medidas 1250x600x1500 mm (ANCHOxALTOxLONGITUD), con envolvente de chapa galvanizada y tratamiento interior mediante bafles de 200 mm de espesor rellenos de lana de roca con alta absorción acústica y densidad 70 Kg/m3, y pasos de aire de 50 mm. Marca BRINNER modelo SRR 20/50 1250x600x1500.

**SRR50-1260180** Ud SILENCIADOR SRR 20/50 1250x600 L=1800 mm (material; 18/03/2026)
Precio: 2610.29
Silenciador disipativo rectangular de bafles paralelos de medidas 1250x600x1800 mm (ANCHOxALTOxLONGITUD), con envolvente de chapa galvanizada y tratamiento interior mediante bafles de 200 mm de espesor rellenos de lana de roca con alta absorción acústica y densidad 70 Kg/m3, y pasos de aire de 50 mm. Marca BRINNER modelo SRR 20/50 1250x600x1800.

**SRR50-129060** Ud SILENCIADOR SRR 20/50 1250x900 L=600 mm (material; 18/03/2026)
Precio: 1668.76
Silenciador disipativo rectangular de bafles paralelos de medidas 1250x900x600 mm (ANCHOxALTOxLONGITUD), con envolvente de chapa galvanizada y tratamiento interior mediante bafles de 200 mm de espesor rellenos de lana de roca con alta absorción acústica y densidad 70 Kg/m3, y pasos de aire de 50 mm. Marca BRINNER modelo SRR 20/50 1250x900x600.

**SRR50-129090** Ud SILENCIADOR SRR 20/50 1250x900 L=900 mm (material; 18/03/2026)
Precio: 2069.96
Silenciador disipativo rectangular de bafles paralelos de medidas 1250x900x900 mm (ANCHOxALTOxLONGITUD), con envolvente de chapa galvanizada y tratamiento interior mediante bafles de 200 mm de espesor rellenos de lana de roca con alta absorción acústica y densidad 70 Kg/m3, y pasos de aire de 50 mm. Marca BRINNER modelo SRR 20/50 1250x900x900.

**SRR50-1290120** Ud SILENCIADOR SRR 20/50 1250x900 L=1200 mm (material; 18/03/2026)
Precio: 2471.17
Silenciador disipativo rectangular de bafles paralelos de medidas 1250x900x1200 mm (ANCHOxALTOxLONGITUD), con envolvente de chapa galvanizada y tratamiento interior mediante bafles de 200 mm de espesor rellenos de lana de roca con alta absorción acústica y densidad 70 Kg/m3, y pasos de aire de 50 mm. Marca BRINNER modelo SRR 20/50 1250x900x1200.

**SRR50-1290150** Ud SILENCIADOR SRR 20/50 1250x900 L=1500 mm (material; 18/03/2026)
Precio: 2872.37
Silenciador disipativo rectangular de bafles paralelos de medidas 1250x900x1500 mm (ANCHOxALTOxLONGITUD), con envolvente de chapa galvanizada y tratamiento interior mediante bafles de 200 mm de espesor rellenos de lana de roca con alta absorción acústica y densidad 70 Kg/m3, y pasos de aire de 50 mm. Marca BRINNER modelo SRR 20/50 1250x900x1500.

**SRR50-1290180** Ud SILENCIADOR SRR 20/50 1250x900 L=1800 mm (material; 18/03/2026)
Precio: 3273.57
Silenciador disipativo rectangular de bafles paralelos de medidas 1250x900x1800 mm (ANCHOxALTOxLONGITUD), con envolvente de chapa galvanizada y tratamiento interior mediante bafles de 200 mm de espesor rellenos de lana de roca con alta absorción acústica y densidad 70 Kg/m3, y pasos de aire de 50 mm. Marca BRINNER modelo SRR 20/50 1250x900x1800.

**SRR50-121260** Ud SILENCIADOR SRR 20/50 1250x1200 L=600 mm (material; 18/03/2026)
Precio: 1901.57
Silenciador disipativo rectangular de bafles paralelos de medidas 1250x1200x600 mm (ANCHOxALTOxLONGITUD), con envolvente de chapa galvanizada y tratamiento interior mediante bafles de 200 mm de espesor rellenos de lana de roca con alta absorción acústica y densidad 70 Kg/m3, y pasos de aire de 50 mm. Marca BRINNER modelo SRR 20/50 1250x1200x600.

**SRR50-121290** Ud SILENCIADOR SRR 20/50 1250x1200 L=900 mm (material; 18/03/2026)
Precio: 2410.39
Silenciador disipativo rectangular de bafles paralelos de medidas 1250x1200x900 mm (ANCHOxALTOxLONGITUD), con envolvente de chapa galvanizada y tratamiento interior mediante bafles de 200 mm de espesor rellenos de lana de roca con alta absorción acústica y densidad 70 Kg/m3, y pasos de aire de 50 mm. Marca BRINNER modelo SRR 20/50 1250x1200x900.

**SRR50-1212120** Ud SILENCIADOR SRR 20/50 1250x1200 L=1200 mm (material; 18/03/2026)
Precio: 2919.22
Silenciador disipativo rectangular de bafles paralelos de medidas 1250x1200x1200 mm (ANCHOxALTOxLONGITUD), con envolvente de chapa galvanizada y tratamiento interior mediante bafles de 200 mm de espesor rellenos de lana de roca con alta absorción acústica y densidad 70 Kg/m3, y pasos de aire de 50 mm. Marca BRINNER modelo SRR 20/50 1250x1200x1200.

**SRR50-1212150** Ud SILENCIADOR SRR 20/50 1250x1200 L=1500 mm (material; 18/03/2026)
Precio: 3428.04
Silenciador disipativo rectangular de bafles paralelos de medidas 1250x1200x1500 mm (ANCHOxALTOxLONGITUD), con envolvente de chapa galvanizada y tratamiento interior mediante bafles de 200 mm de espesor rellenos de lana de roca con alta absorción acústica y densidad 70 Kg/m3, y pasos de aire de 50 mm. Marca BRINNER modelo SRR 20/50 1250x1200x1500.

**SRR50-1212180** Ud SILENCIADOR SRR 20/50 1250x1200 L=1800 mm (material; 18/03/2026)
Precio: 3936.86
Silenciador disipativo rectangular de bafles paralelos de medidas 1250x1200x1800 mm (ANCHOxALTOxLONGITUD), con envolvente de chapa galvanizada y tratamiento interior mediante bafles de 200 mm de espesor rellenos de lana de roca con alta absorción acústica y densidad 70 Kg/m3, y pasos de aire de 50 mm. Marca BRINNER modelo SRR 20/50 1250x1200x1800.

**SRR50-159060** Ud SILENCIADOR SRR 20/50 1500x900 L=600 mm (material; 18/03/2026)
Precio: 2177.5
Silenciador disipativo rectangular de bafles paralelos de medidas 1500x900x600 mm (ANCHOxALTOxLONGITUD), con envolvente de chapa galvanizada y tratamiento interior mediante bafles de 200 mm de espesor rellenos de lana de roca con alta absorción acústica y densidad 70 Kg/m3, y pasos de aire de 50 mm. Marca BRINNER modelo SRR 20/50 1500x900x600.

**SRR50-159090** Ud SILENCIADOR SRR 20/50 1500x900 L=900 mm (material; 18/03/2026)
Precio: 2644.38
Silenciador disipativo rectangular de bafles paralelos de medidas 1500x900x900 mm (ANCHOxALTOxLONGITUD), con envolvente de chapa galvanizada y tratamiento interior mediante bafles de 200 mm de espesor rellenos de lana de roca con alta absorción acústica y densidad 70 Kg/m3, y pasos de aire de 50 mm. Marca BRINNER modelo SRR 20/50 1500x900x900.

**SRR50-1590120** Ud SILENCIADOR SRR 20/50 1500x900 L=1200 mm (material; 18/03/2026)
Precio: 3111.26
Silenciador disipativo rectangular de bafles paralelos de medidas 1500x900x1200 mm (ANCHOxALTOxLONGITUD), con envolvente de chapa galvanizada y tratamiento interior mediante bafles de 200 mm de espesor rellenos de lana de roca con alta absorción acústica y densidad 70 Kg/m3, y pasos de aire de 50 mm. Marca BRINNER modelo SRR 20/50 1500x900x1200.

**SRR50-1590150** Ud SILENCIADOR SRR 20/50 1500x900 L=1500 mm (material; 18/03/2026)
Precio: 3578.13
Silenciador disipativo rectangular de bafles paralelos de medidas 1500x900x1500 mm (ANCHOxALTOxLONGITUD), con envolvente de chapa galvanizada y tratamiento interior mediante bafles de 200 mm de espesor rellenos de lana de roca con alta absorción acústica y densidad 70 Kg/m3, y pasos de aire de 50 mm. Marca BRINNER modelo SRR 20/50 1500x900x1500.

**SRR50-1590180** Ud SILENCIADOR SRR 20/50 1500x900 L=1800 mm (material; 18/03/2026)
Precio: 4045.01
Silenciador disipativo rectangular de bafles paralelos de medidas 1500x900x1800 mm (ANCHOxALTOxLONGITUD), con envolvente de chapa galvanizada y tratamiento interior mediante bafles de 200 mm de espesor rellenos de lana de roca con alta absorción acústica y densidad 70 Kg/m3, y pasos de aire de 50 mm. Marca BRINNER modelo SRR 20/50 1500x900x1800.

**SRR50-151260** Ud SILENCIADOR SRR 20/50 1500x1200 L=600 mm (material; 18/03/2026)
Precio: 2454.62
Silenciador disipativo rectangular de bafles paralelos de medidas 1500x1200x600 mm (ANCHOxALTOxLONGITUD), con envolvente de chapa galvanizada y tratamiento interior mediante bafles de 200 mm de espesor rellenos de lana de roca con alta absorción acústica y densidad 70 Kg/m3, y pasos de aire de 50 mm. Marca BRINNER modelo SRR 20/50 1500x1200x600.

**SRR50-151290** Ud SILENCIADOR SRR 20/50 1500x1200 L=900 mm (material; 18/03/2026)
Precio: 3049.69
Silenciador disipativo rectangular de bafles paralelos de medidas 1500x1200x900 mm (ANCHOxALTOxLONGITUD), con envolvente de chapa galvanizada y tratamiento interior mediante bafles de 200 mm de espesor rellenos de lana de roca con alta absorción acústica y densidad 70 Kg/m3, y pasos de aire de 50 mm. Marca BRINNER modelo SRR 20/50 1500x1200x900.

**SRR50-1512120** Ud SILENCIADOR SRR 20/50 1500x1200 L=1200 mm (material; 18/03/2026)
Precio: 3644.77
Silenciador disipativo rectangular de bafles paralelos de medidas 1500x1200x1200 mm (ANCHOxALTOxLONGITUD), con envolvente de chapa galvanizada y tratamiento interior mediante bafles de 200 mm de espesor rellenos de lana de roca con alta absorción acústica y densidad 70 Kg/m3, y pasos de aire de 50 mm. Marca BRINNER modelo SRR 20/50 1500x1200x1200.

**SRR50-1512150** Ud SILENCIADOR SRR 20/50 1500x1200 L=1500 mm (material; 18/03/2026)
Precio: 4239.84
Silenciador disipativo rectangular de bafles paralelos de medidas 1500x1200x1500 mm (ANCHOxALTOxLONGITUD), con envolvente de chapa galvanizada y tratamiento interior mediante bafles de 200 mm de espesor rellenos de lana de roca con alta absorción acústica y densidad 70 Kg/m3, y pasos de aire de 50 mm. Marca BRINNER modelo SRR 20/50 1500x1200x1500.

**SRR50-1512180** Ud SILENCIADOR SRR 20/50 1500x1200 L=1800 mm (material; 18/03/2026)
Precio: 4834.91
Silenciador disipativo rectangular de bafles paralelos de medidas 1500x1200x1800 mm (ANCHOxALTOxLONGITUD), con envolvente de chapa galvanizada y tratamiento interior mediante bafles de 200 mm de espesor rellenos de lana de roca con alta absorción acústica y densidad 70 Kg/m3, y pasos de aire de 50 mm. Marca BRINNER modelo SRR 20/50 1500x1200x1800.

**SRR50-151560** Ud SILENCIADOR SRR 20/50 1500x1500 L=600 mm (material; 18/03/2026)
Precio: 2731.74
Silenciador disipativo rectangular de bafles paralelos de medidas 1500x1500x600 mm (ANCHOxALTOxLONGITUD), con envolvente de chapa galvanizada y tratamiento interior mediante bafles de 200 mm de espesor rellenos de lana de roca con alta absorción acústica y densidad 70 Kg/m3, y pasos de aire de 50 mm. Marca BRINNER modelo SRR 20/50 1500x1500x600.

**SRR50-151590** Ud SILENCIADOR SRR 20/50 1500x1500 L=900 mm (material; 18/03/2026)
Precio: 3455.01
Silenciador disipativo rectangular de bafles paralelos de medidas 1500x1500x900 mm (ANCHOxALTOxLONGITUD), con envolvente de chapa galvanizada y tratamiento interior mediante bafles de 200 mm de espesor rellenos de lana de roca con alta absorción acústica y densidad 70 Kg/m3, y pasos de aire de 50 mm. Marca BRINNER modelo SRR 20/50 1500x1500x900.

**SRR50-1515120** Ud SILENCIADOR SRR 20/50 1500x1500 L=1200 mm (material; 18/03/2026)
Precio: 4178.28
Silenciador disipativo rectangular de bafles paralelos de medidas 1500x1500x1200 mm (ANCHOxALTOxLONGITUD), con envolvente de chapa galvanizada y tratamiento interior mediante bafles de 200 mm de espesor rellenos de lana de roca con alta absorción acústica y densidad 70 Kg/m3, y pasos de aire de 50 mm. Marca BRINNER modelo SRR 20/50 1500x1500x1200.

**SRR50-1515150** Ud SILENCIADOR SRR 20/50 1500x1500 L=1500 mm (material; 18/03/2026)
Precio: 4901.55
Silenciador disipativo rectangular de bafles paralelos de medidas 1500x1500x1500 mm (ANCHOxALTOxLONGITUD), con envolvente de chapa galvanizada y tratamiento interior mediante bafles de 200 mm de espesor rellenos de lana de roca con alta absorción acústica y densidad 70 Kg/m3, y pasos de aire de 50 mm. Marca BRINNER modelo SRR 20/50 1500x1500x1500.

**SRR50-1515180** Ud SILENCIADOR SRR 20/50 1500x1500 L=1800 mm (material; 18/03/2026)
Precio: 5624.81
Silenciador disipativo rectangular de bafles paralelos de medidas 1500x1500x1800 mm (ANCHOxALTOxLONGITUD), con envolvente de chapa galvanizada y tratamiento interior mediante bafles de 200 mm de espesor rellenos de lana de roca con alta absorción acústica y densidad 70 Kg/m3, y pasos de aire de 50 mm. Marca BRINNER modelo SRR 20/50 1500x1500x1800.

**SRR50-171260** Ud SILENCIADOR SRR 20/50 1750x1200 L=600 mm (material; 18/03/2026)
Precio: 2934.38
Silenciador disipativo rectangular de bafles paralelos de medidas 1750x1200x600 mm (ANCHOxALTOxLONGITUD), con envolvente de chapa galvanizada y tratamiento interior mediante bafles de 200 mm de espesor rellenos de lana de roca con alta absorción acústica y densidad 70 Kg/m3, y pasos de aire de 50 mm. Marca BRINNER modelo SRR 20/50 1750x1200x600.

**SRR50-171290** Ud SILENCIADOR SRR 20/50 1750x1200 L=900 mm (material; 18/03/2026)
Precio: 3615.71
Silenciador disipativo rectangular de bafles paralelos de medidas 1750x1200x900 mm (ANCHOxALTOxLONGITUD), con envolvente de chapa galvanizada y tratamiento interior mediante bafles de 200 mm de espesor rellenos de lana de roca con alta absorción acústica y densidad 70 Kg/m3, y pasos de aire de 50 mm. Marca BRINNER modelo SRR 20/50 1750x1200x900.

**SRR50-1712120** Ud SILENCIADOR SRR 20/50 1750x1200 L=1200 mm (material; 18/03/2026)
Precio: 4297.03
Silenciador disipativo rectangular de bafles paralelos de medidas 1750x1200x1200 mm (ANCHOxALTOxLONGITUD), con envolvente de chapa galvanizada y tratamiento interior mediante bafles de 200 mm de espesor rellenos de lana de roca con alta absorción acústica y densidad 70 Kg/m3, y pasos de aire de 50 mm. Marca BRINNER modelo SRR 20/50 1750x1200x1200.

**SRR50-1712150** Ud SILENCIADOR SRR 20/50 1750x1200 L=1500 mm (material; 18/03/2026)
Precio: 4978.36
Silenciador disipativo rectangular de bafles paralelos de medidas 1750x1200x1500 mm (ANCHOxALTOxLONGITUD), con envolvente de chapa galvanizada y tratamiento interior mediante bafles de 200 mm de espesor rellenos de lana de roca con alta absorción acústica y densidad 70 Kg/m3, y pasos de aire de 50 mm. Marca BRINNER modelo SRR 20/50 1750x1200x1500.

**SRR50-1712180** Ud SILENCIADOR SRR 20/50 1750x1200 L=1800 mm (material; 18/03/2026)
Precio: 5659.68
Silenciador disipativo rectangular de bafles paralelos de medidas 1750x1200x1800 mm (ANCHOxALTOxLONGITUD), con envolvente de chapa galvanizada y tratamiento interior mediante bafles de 200 mm de espesor rellenos de lana de roca con alta absorción acústica y densidad 70 Kg/m3, y pasos de aire de 50 mm. Marca BRINNER modelo SRR 20/50 1750x1200x1800.

**SRR50-171560** Ud SILENCIADOR SRR 20/50 1750x1500 L=600 mm (material; 18/03/2026)
Precio: 3255.81
Silenciador disipativo rectangular de bafles paralelos de medidas 1750x1500x600 mm (ANCHOxALTOxLONGITUD), con envolvente de chapa galvanizada y tratamiento interior mediante bafles de 200 mm de espesor rellenos de lana de roca con alta absorción acústica y densidad 70 Kg/m3, y pasos de aire de 50 mm. Marca BRINNER modelo SRR 20/50 1750x1500x600.

**SRR50-171590** Ud SILENCIADOR SRR 20/50 1750x1500 L=900 mm (material; 18/03/2026)
Precio: 4085.91
Silenciador disipativo rectangular de bafles paralelos de medidas 1750x1500x900 mm (ANCHOxALTOxLONGITUD), con envolvente de chapa galvanizada y tratamiento interior mediante bafles de 200 mm de espesor rellenos de lana de roca con alta absorción acústica y densidad 70 Kg/m3, y pasos de aire de 50 mm. Marca BRINNER modelo SRR 20/50 1750x1500x900.

**SRR50-1715120** Ud SILENCIADOR SRR 20/50 1750x1500 L=1200 mm (material; 18/03/2026)
Precio: 4916.01
Silenciador disipativo rectangular de bafles paralelos de medidas 1750x1500x1200 mm (ANCHOxALTOxLONGITUD), con envolvente de chapa galvanizada y tratamiento interior mediante bafles de 200 mm de espesor rellenos de lana de roca con alta absorción acústica y densidad 70 Kg/m3, y pasos de aire de 50 mm. Marca BRINNER modelo SRR 20/50 1750x1500x1200.

**SRR50-1715150** Ud SILENCIADOR SRR 20/50 1750x1500 L=1500 mm (material; 18/03/2026)
Precio: 5746.1
Silenciador disipativo rectangular de bafles paralelos de medidas 1750x1500x1500 mm (ANCHOxALTOxLONGITUD), con envolvente de chapa galvanizada y tratamiento interior mediante bafles de 200 mm de espesor rellenos de lana de roca con alta absorción acústica y densidad 70 Kg/m3, y pasos de aire de 50 mm. Marca BRINNER modelo SRR 20/50 1750x1500x1500.

**SRR50-1715180** Ud SILENCIADOR SRR 20/50 1750x1500 L=1800 mm (material; 18/03/2026)
Precio: 6576.2
Silenciador disipativo rectangular de bafles paralelos de medidas 1750x1500x1800 mm (ANCHOxALTOxLONGITUD), con envolvente de chapa galvanizada y tratamiento interior mediante bafles de 200 mm de espesor rellenos de lana de roca con alta absorción acústica y densidad 70 Kg/m3, y pasos de aire de 50 mm. Marca BRINNER modelo SRR 20/50 1750x1500x1800.

**SRR50-171860** Ud SILENCIADOR SRR 20/50 1750x1800 L=600 mm (material; 18/03/2026)
Precio: 3577.24
Silenciador disipativo rectangular de bafles paralelos de medidas 1750x1800x600 mm (ANCHOxALTOxLONGITUD), con envolvente de chapa galvanizada y tratamiento interior mediante bafles de 200 mm de espesor rellenos de lana de roca con alta absorción acústica y densidad 70 Kg/m3, y pasos de aire de 50 mm. Marca BRINNER modelo SRR 20/50 1750x1800x600.

**SRR50-171890** Ud SILENCIADOR SRR 20/50 1750x1800 L=900 mm (material; 18/03/2026)
Precio: 4556.11
Silenciador disipativo rectangular de bafles paralelos de medidas 1750x1800x900 mm (ANCHOxALTOxLONGITUD), con envolvente de chapa galvanizada y tratamiento interior mediante bafles de 200 mm de espesor rellenos de lana de roca con alta absorción acústica y densidad 70 Kg/m3, y pasos de aire de 50 mm. Marca BRINNER modelo SRR 20/50 1750x1800x900.

**SRR50-1718120** Ud SILENCIADOR SRR 20/50 1750x1800 L=1200 mm (material; 18/03/2026)
Precio: 5534.98
Silenciador disipativo rectangular de bafles paralelos de medidas 1750x1800x1200 mm (ANCHOxALTOxLONGITUD), con envolvente de chapa galvanizada y tratamiento interior mediante bafles de 200 mm de espesor rellenos de lana de roca con alta absorción acústica y densidad 70 Kg/m3, y pasos de aire de 50 mm. Marca BRINNER modelo SRR 20/50 1750x1800x1200.

**SRR50-1718150** Ud SILENCIADOR SRR 20/50 1750x1800 L=1500 mm (material; 18/03/2026)
Precio: 6513.85
Silenciador disipativo rectangular de bafles paralelos de medidas 1750x1800x1500 mm (ANCHOxALTOxLONGITUD), con envolvente de chapa galvanizada y tratamiento interior mediante bafles de 200 mm de espesor rellenos de lana de roca con alta absorción acústica y densidad 70 Kg/m3, y pasos de aire de 50 mm. Marca BRINNER modelo SRR 20/50 1750x1800x1500.

**SRR50-1718180** Ud SILENCIADOR SRR 20/50 1750x1800 L=1800 mm (material; 18/03/2026)
Precio: 7492.72
Silenciador disipativo rectangular de bafles paralelos de medidas 1750x1800x1800 mm (ANCHOxALTOxLONGITUD), con envolvente de chapa galvanizada y tratamiento interior mediante bafles de 200 mm de espesor rellenos de lana de roca con alta absorción acústica y densidad 70 Kg/m3, y pasos de aire de 50 mm. Marca BRINNER modelo SRR 20/50 1750x1800x1800.

#### SRR 20-75 SILENCIADOR RECTANGULAR SRR 20/75 (PASOS 75 MM / BAFLES 200 MM) (18/03/2026)

**SRR75-553060** Ud SILENCIADOR SRR 20/75 550x300 L=600 mm (material; 18/03/2026)
Precio: 501.62
Silenciador disipativo rectangular de bafles paralelos de medidas 550x300x600 mm (ANCHOxALTOxLONGITUD), con envolvente de chapa galvanizada y tratamiento interior mediante bafles de 200 mm de espesor rellenos de lana de roca con alta absorción acústica y densidad 70 Kg/m3, y pasos de aire de 75 mm. Marca BRINNER modelo SRR 20/75 550x300x600.

**SRR75-553090** Ud SILENCIADOR SRR 20/75 550x300 L=900 mm (material; 18/03/2026)
Precio: 614.81
Silenciador disipativo rectangular de bafles paralelos de medidas 550x300x900 mm (ANCHOxALTOxLONGITUD), con envolvente de chapa galvanizada y tratamiento interior mediante bafles de 200 mm de espesor rellenos de lana de roca con alta absorción acústica y densidad 70 Kg/m3, y pasos de aire de 75 mm. Marca BRINNER modelo SRR 20/75 550x300x900.

**SRR75-5530120** Ud SILENCIADOR SRR 20/75 550x300 L=1200 mm (material; 18/03/2026)
Precio: 728
Silenciador disipativo rectangular de bafles paralelos de medidas 550x300x1200 mm (ANCHOxALTOxLONGITUD), con envolvente de chapa galvanizada y tratamiento interior mediante bafles de 200 mm de espesor rellenos de lana de roca con alta absorción acústica y densidad 70 Kg/m3, y pasos de aire de 75 mm. Marca BRINNER modelo SRR 20/75 550x300x1200.

**SRR75-5530150** Ud SILENCIADOR SRR 20/75 550x300 L=1500 mm (material; 18/03/2026)
Precio: 841.19
Silenciador disipativo rectangular de bafles paralelos de medidas 550x300x1500 mm (ANCHOxALTOxLONGITUD), con envolvente de chapa galvanizada y tratamiento interior mediante bafles de 200 mm de espesor rellenos de lana de roca con alta absorción acústica y densidad 70 Kg/m3, y pasos de aire de 75 mm. Marca BRINNER modelo SRR 20/75 550x300x1500.

**SRR75-5530180** Ud SILENCIADOR SRR 20/75 550x300 L=1800 mm (material; 18/03/2026)
Precio: 954.39
Silenciador disipativo rectangular de bafles paralelos de medidas 550x300x1800 mm (ANCHOxALTOxLONGITUD), con envolvente de chapa galvanizada y tratamiento interior mediante bafles de 200 mm de espesor rellenos de lana de roca con alta absorción acústica y densidad 70 Kg/m3, y pasos de aire de 75 mm. Marca BRINNER modelo SRR 20/75 550x300x1800.

**SRR75-556060** Ud SILENCIADOR SRR 20/75 550x600 L=600 mm (material; 18/03/2026)
Precio: 601.5
Silenciador disipativo rectangular de bafles paralelos de medidas 550x600x600 mm (ANCHOxALTOxLONGITUD), con envolvente de chapa galvanizada y tratamiento interior mediante bafles de 200 mm de espesor rellenos de lana de roca con alta absorción acústica y densidad 70 Kg/m3, y pasos de aire de 75 mm. Marca BRINNER modelo SRR 20/75 550x600x600.

**SRR75-556090** Ud SILENCIADOR SRR 20/75 550x600 L=900 mm (material; 18/03/2026)
Precio: 760.58
Silenciador disipativo rectangular de bafles paralelos de medidas 550x600x900 mm (ANCHOxALTOxLONGITUD), con envolvente de chapa galvanizada y tratamiento interior mediante bafles de 200 mm de espesor rellenos de lana de roca con alta absorción acústica y densidad 70 Kg/m3, y pasos de aire de 75 mm. Marca BRINNER modelo SRR 20/75 550x600x900.

**SRR75-5560120** Ud SILENCIADOR SRR 20/75 550x600 L=1200 mm (material; 18/03/2026)
Precio: 919.66
Silenciador disipativo rectangular de bafles paralelos de medidas 550x600x1200 mm (ANCHOxALTOxLONGITUD), con envolvente de chapa galvanizada y tratamiento interior mediante bafles de 200 mm de espesor rellenos de lana de roca con alta absorción acústica y densidad 70 Kg/m3, y pasos de aire de 75 mm. Marca BRINNER modelo SRR 20/75 550x600x1200.

**SRR75-5560150** Ud SILENCIADOR SRR 20/75 550x600 L=1500 mm (material; 18/03/2026)
Precio: 1078.74
Silenciador disipativo rectangular de bafles paralelos de medidas 550x600x1500 mm (ANCHOxALTOxLONGITUD), con envolvente de chapa galvanizada y tratamiento interior mediante bafles de 200 mm de espesor rellenos de lana de roca con alta absorción acústica y densidad 70 Kg/m3, y pasos de aire de 75 mm. Marca BRINNER modelo SRR 20/75 550x600x1500.

**SRR75-5560180** Ud SILENCIADOR SRR 20/75 550x600 L=1800 mm (material; 18/03/2026)
Precio: 1237.82
Silenciador disipativo rectangular de bafles paralelos de medidas 550x600x1800 mm (ANCHOxALTOxLONGITUD), con envolvente de chapa galvanizada y tratamiento interior mediante bafles de 200 mm de espesor rellenos de lana de roca con alta absorción acústica y densidad 70 Kg/m3, y pasos de aire de 75 mm. Marca BRINNER modelo SRR 20/75 550x600x1800.

**SRR75-559060** Ud SILENCIADOR SRR 20/75 550x900 L=600 mm (material; 18/03/2026)
Precio: 701.39
Silenciador disipativo rectangular de bafles paralelos de medidas 550x900x600 mm (ANCHOxALTOxLONGITUD), con envolvente de chapa galvanizada y tratamiento interior mediante bafles de 200 mm de espesor rellenos de lana de roca con alta absorción acústica y densidad 70 Kg/m3, y pasos de aire de 75 mm. Marca BRINNER modelo SRR 20/75 550x900x600.

**SRR75-559090** Ud SILENCIADOR SRR 20/75 550x900 L=900 mm (material; 18/03/2026)
Precio: 906.35
Silenciador disipativo rectangular de bafles paralelos de medidas 550x900x900 mm (ANCHOxALTOxLONGITUD), con envolvente de chapa galvanizada y tratamiento interior mediante bafles de 200 mm de espesor rellenos de lana de roca con alta absorción acústica y densidad 70 Kg/m3, y pasos de aire de 75 mm. Marca BRINNER modelo SRR 20/75 550x900x900.

**SRR75-5590120** Ud SILENCIADOR SRR 20/75 550x900 L=1200 mm (material; 18/03/2026)
Precio: 1111.32
Silenciador disipativo rectangular de bafles paralelos de medidas 550x900x1200 mm (ANCHOxALTOxLONGITUD), con envolvente de chapa galvanizada y tratamiento interior mediante bafles de 200 mm de espesor rellenos de lana de roca con alta absorción acústica y densidad 70 Kg/m3, y pasos de aire de 75 mm. Marca BRINNER modelo SRR 20/75 550x900x1200.

**SRR75-5590150** Ud SILENCIADOR SRR 20/75 550x900 L=1500 mm (material; 18/03/2026)
Precio: 1316.29
Silenciador disipativo rectangular de bafles paralelos de medidas 550x900x1500 mm (ANCHOxALTOxLONGITUD), con envolvente de chapa galvanizada y tratamiento interior mediante bafles de 200 mm de espesor rellenos de lana de roca con alta absorción acústica y densidad 70 Kg/m3, y pasos de aire de 75 mm. Marca BRINNER modelo SRR 20/75 550x900x1500.

**SRR75-5590180** Ud SILENCIADOR SRR 20/75 550x900 L=1800 mm (material; 18/03/2026)
Precio: 1521.25
Silenciador disipativo rectangular de bafles paralelos de medidas 550x900x1800 mm (ANCHOxALTOxLONGITUD), con envolvente de chapa galvanizada y tratamiento interior mediante bafles de 200 mm de espesor rellenos de lana de roca con alta absorción acústica y densidad 70 Kg/m3, y pasos de aire de 75 mm. Marca BRINNER modelo SRR 20/75 550x900x1800.

**SRR75-823060** Ud SILENCIADOR SRR 20/75 825x300 L=600 mm (material; 18/03/2026)
Precio: 761.45
Silenciador disipativo rectangular de bafles paralelos de medidas 825x300x600 mm (ANCHOxALTOxLONGITUD), con envolvente de chapa galvanizada y tratamiento interior mediante bafles de 200 mm de espesor rellenos de lana de roca con alta absorción acústica y densidad 70 Kg/m3, y pasos de aire de 75 mm. Marca BRINNER modelo SRR 20/75 825x300x600.

**SRR75-823090** Ud SILENCIADOR SRR 20/75 825x300 L=900 mm (material; 18/03/2026)
Precio: 899.56
Silenciador disipativo rectangular de bafles paralelos de medidas 825x300x900 mm (ANCHOxALTOxLONGITUD), con envolvente de chapa galvanizada y tratamiento interior mediante bafles de 200 mm de espesor rellenos de lana de roca con alta absorción acústica y densidad 70 Kg/m3, y pasos de aire de 75 mm. Marca BRINNER modelo SRR 20/75 825x300x900.

**SRR75-8230120** Ud SILENCIADOR SRR 20/75 825x300 L=1200 mm (material; 18/03/2026)
Precio: 1037.67
Silenciador disipativo rectangular de bafles paralelos de medidas 825x300x1200 mm (ANCHOxALTOxLONGITUD), con envolvente de chapa galvanizada y tratamiento interior mediante bafles de 200 mm de espesor rellenos de lana de roca con alta absorción acústica y densidad 70 Kg/m3, y pasos de aire de 75 mm. Marca BRINNER modelo SRR 20/75 825x300x1200.

**SRR75-8230150** Ud SILENCIADOR SRR 20/75 825x300 L=1500 mm (material; 18/03/2026)
Precio: 1175.77
Silenciador disipativo rectangular de bafles paralelos de medidas 825x300x1500 mm (ANCHOxALTOxLONGITUD), con envolvente de chapa galvanizada y tratamiento interior mediante bafles de 200 mm de espesor rellenos de lana de roca con alta absorción acústica y densidad 70 Kg/m3, y pasos de aire de 75 mm. Marca BRINNER modelo SRR 20/75 825x300x1500.

**SRR75-8230180** Ud SILENCIADOR SRR 20/75 825x300 L=1800 mm (material; 18/03/2026)
Precio: 1313.88
Silenciador disipativo rectangular de bafles paralelos de medidas 825x300x1800 mm (ANCHOxALTOxLONGITUD), con envolvente de chapa galvanizada y tratamiento interior mediante bafles de 200 mm de espesor rellenos de lana de roca con alta absorción acústica y densidad 70 Kg/m3, y pasos de aire de 75 mm. Marca BRINNER modelo SRR 20/75 825x300x1800.

**SRR75-826060** Ud SILENCIADOR SRR 20/75 825x600 L=600 mm (material; 18/03/2026)
Precio: 905.64
Silenciador disipativo rectangular de bafles paralelos de medidas 825x600x600 mm (ANCHOxALTOxLONGITUD), con envolvente de chapa galvanizada y tratamiento interior mediante bafles de 200 mm de espesor rellenos de lana de roca con alta absorción acústica y densidad 70 Kg/m3, y pasos de aire de 75 mm. Marca BRINNER modelo SRR 20/75 825x600x600.

**SRR75-826090** Ud SILENCIADOR SRR 20/75 825x600 L=900 mm (material; 18/03/2026)
Precio: 1110.22
Silenciador disipativo rectangular de bafles paralelos de medidas 825x600x900 mm (ANCHOxALTOxLONGITUD), con envolvente de chapa galvanizada y tratamiento interior mediante bafles de 200 mm de espesor rellenos de lana de roca con alta absorción acústica y densidad 70 Kg/m3, y pasos de aire de 75 mm. Marca BRINNER modelo SRR 20/75 825x600x900.

**SRR75-8260120** Ud SILENCIADOR SRR 20/75 825x600 L=1200 mm (material; 18/03/2026)
Precio: 1314.79
Silenciador disipativo rectangular de bafles paralelos de medidas 825x600x1200 mm (ANCHOxALTOxLONGITUD), con envolvente de chapa galvanizada y tratamiento interior mediante bafles de 200 mm de espesor rellenos de lana de roca con alta absorción acústica y densidad 70 Kg/m3, y pasos de aire de 75 mm. Marca BRINNER modelo SRR 20/75 825x600x1200.

**SRR75-8260150** Ud SILENCIADOR SRR 20/75 825x600 L=1500 mm (material; 18/03/2026)
Precio: 1519.36
Silenciador disipativo rectangular de bafles paralelos de medidas 825x600x1500 mm (ANCHOxALTOxLONGITUD), con envolvente de chapa galvanizada y tratamiento interior mediante bafles de 200 mm de espesor rellenos de lana de roca con alta absorción acústica y densidad 70 Kg/m3, y pasos de aire de 75 mm. Marca BRINNER modelo SRR 20/75 825x600x1500.

**SRR75-8260180** Ud SILENCIADOR SRR 20/75 825x600 L=1800 mm (material; 18/03/2026)
Precio: 1723.93
Silenciador disipativo rectangular de bafles paralelos de medidas 825x600x1800 mm (ANCHOxALTOxLONGITUD), con envolvente de chapa galvanizada y tratamiento interior mediante bafles de 200 mm de espesor rellenos de lana de roca con alta absorción acústica y densidad 70 Kg/m3, y pasos de aire de 75 mm. Marca BRINNER modelo SRR 20/75 825x600x1800.

**SRR75-829060** Ud SILENCIADOR SRR 20/75 825x900 L=600 mm (material; 18/03/2026)
Precio: 1049.84
Silenciador disipativo rectangular de bafles paralelos de medidas 825x900x600 mm (ANCHOxALTOxLONGITUD), con envolvente de chapa galvanizada y tratamiento interior mediante bafles de 200 mm de espesor rellenos de lana de roca con alta absorción acústica y densidad 70 Kg/m3, y pasos de aire de 75 mm. Marca BRINNER modelo SRR 20/75 825x900x600.

**SRR75-829090** Ud SILENCIADOR SRR 20/75 825x900 L=900 mm (material; 18/03/2026)
Precio: 1320.87
Silenciador disipativo rectangular de bafles paralelos de medidas 825x900x900 mm (ANCHOxALTOxLONGITUD), con envolvente de chapa galvanizada y tratamiento interior mediante bafles de 200 mm de espesor rellenos de lana de roca con alta absorción acústica y densidad 70 Kg/m3, y pasos de aire de 75 mm. Marca BRINNER modelo SRR 20/75 825x900x900.

**SRR75-8290120** Ud SILENCIADOR SRR 20/75 825x900 L=1200 mm (material; 18/03/2026)
Precio: 1591.91
Silenciador disipativo rectangular de bafles paralelos de medidas 825x900x1200 mm (ANCHOxALTOxLONGITUD), con envolvente de chapa galvanizada y tratamiento interior mediante bafles de 200 mm de espesor rellenos de lana de roca con alta absorción acústica y densidad 70 Kg/m3, y pasos de aire de 75 mm. Marca BRINNER modelo SRR 20/75 825x900x1200.

**SRR75-8290150** Ud SILENCIADOR SRR 20/75 825x900 L=1500 mm (material; 18/03/2026)
Precio: 1862.95
Silenciador disipativo rectangular de bafles paralelos de medidas 825x900x1500 mm (ANCHOxALTOxLONGITUD), con envolvente de chapa galvanizada y tratamiento interior mediante bafles de 200 mm de espesor rellenos de lana de roca con alta absorción acústica y densidad 70 Kg/m3, y pasos de aire de 75 mm. Marca BRINNER modelo SRR 20/75 825x900x1500.

**SRR75-8290180** Ud SILENCIADOR SRR 20/75 825x900 L=1800 mm (material; 18/03/2026)
Precio: 2133.98
Silenciador disipativo rectangular de bafles paralelos de medidas 825x900x1800 mm (ANCHOxALTOxLONGITUD), con envolvente de chapa galvanizada y tratamiento interior mediante bafles de 200 mm de espesor rellenos de lana de roca con alta absorción acústica y densidad 70 Kg/m3, y pasos de aire de 75 mm. Marca BRINNER modelo SRR 20/75 825x900x1800.

**SRR75-116060** Ud SILENCIADOR SRR 20/75 1100x600 L=600 mm (material; 18/03/2026)
Precio: 1121.84
Silenciador disipativo rectangular de bafles paralelos de medidas 1100x600x600 mm (ANCHOxALTOxLONGITUD), con envolvente de chapa galvanizada y tratamiento interior mediante bafles de 200 mm de espesor rellenos de lana de roca con alta absorción acústica y densidad 70 Kg/m3, y pasos de aire de 75 mm. Marca BRINNER modelo SRR 20/75 1100x600x600.

**SRR75-116090** Ud SILENCIADOR SRR 20/75 1100x600 L=900 mm (material; 18/03/2026)
Precio: 1371.91
Silenciador disipativo rectangular de bafles paralelos de medidas 1100x600x900 mm (ANCHOxALTOxLONGITUD), con envolvente de chapa galvanizada y tratamiento interior mediante bafles de 200 mm de espesor rellenos de lana de roca con alta absorción acústica y densidad 70 Kg/m3, y pasos de aire de 75 mm. Marca BRINNER modelo SRR 20/75 1100x600x900.

**SRR75-1160120** Ud SILENCIADOR SRR 20/75 1100x600 L=1200 mm (material; 18/03/2026)
Precio: 1621.97
Silenciador disipativo rectangular de bafles paralelos de medidas 1100x600x1200 mm (ANCHOxALTOxLONGITUD), con envolvente de chapa galvanizada y tratamiento interior mediante bafles de 200 mm de espesor rellenos de lana de roca con alta absorción acústica y densidad 70 Kg/m3, y pasos de aire de 75 mm. Marca BRINNER modelo SRR 20/75 1100x600x1200.

**SRR75-1160150** Ud SILENCIADOR SRR 20/75 1100x600 L=1500 mm (material; 18/03/2026)
Precio: 1872.04
Silenciador disipativo rectangular de bafles paralelos de medidas 1100x600x1500 mm (ANCHOxALTOxLONGITUD), con envolvente de chapa galvanizada y tratamiento interior mediante bafles de 200 mm de espesor rellenos de lana de roca con alta absorción acústica y densidad 70 Kg/m3, y pasos de aire de 75 mm. Marca BRINNER modelo SRR 20/75 1100x600x1500.

**SRR75-1160180** Ud SILENCIADOR SRR 20/75 1100x600 L=1800 mm (material; 18/03/2026)
Precio: 2122.1
Silenciador disipativo rectangular de bafles paralelos de medidas 1100x600x1800 mm (ANCHOxALTOxLONGITUD), con envolvente de chapa galvanizada y tratamiento interior mediante bafles de 200 mm de espesor rellenos de lana de roca con alta absorción acústica y densidad 70 Kg/m3, y pasos de aire de 75 mm. Marca BRINNER modelo SRR 20/75 1100x600x1800.

**SRR75-119060** Ud SILENCIADOR SRR 20/75 1100x900 L=600 mm (material; 18/03/2026)
Precio: 1310.35
Silenciador disipativo rectangular de bafles paralelos de medidas 1100x900x600 mm (ANCHOxALTOxLONGITUD), con envolvente de chapa galvanizada y tratamiento interior mediante bafles de 200 mm de espesor rellenos de lana de roca con alta absorción acústica y densidad 70 Kg/m3, y pasos de aire de 75 mm. Marca BRINNER modelo SRR 20/75 1100x900x600.

**SRR75-119090** Ud SILENCIADOR SRR 20/75 1100x900 L=900 mm (material; 18/03/2026)
Precio: 1647.45
Silenciador disipativo rectangular de bafles paralelos de medidas 1100x900x900 mm (ANCHOxALTOxLONGITUD), con envolvente de chapa galvanizada y tratamiento interior mediante bafles de 200 mm de espesor rellenos de lana de roca con alta absorción acústica y densidad 70 Kg/m3, y pasos de aire de 75 mm. Marca BRINNER modelo SRR 20/75 1100x900x900.

**SRR75-1190120** Ud SILENCIADOR SRR 20/75 1100x900 L=1200 mm (material; 18/03/2026)
Precio: 1984.56
Silenciador disipativo rectangular de bafles paralelos de medidas 1100x900x1200 mm (ANCHOxALTOxLONGITUD), con envolvente de chapa galvanizada y tratamiento interior mediante bafles de 200 mm de espesor rellenos de lana de roca con alta absorción acústica y densidad 70 Kg/m3, y pasos de aire de 75 mm. Marca BRINNER modelo SRR 20/75 1100x900x1200.

**SRR75-1190150** Ud SILENCIADOR SRR 20/75 1100x900 L=1500 mm (material; 18/03/2026)
Precio: 2321.66
Silenciador disipativo rectangular de bafles paralelos de medidas 1100x900x1500 mm (ANCHOxALTOxLONGITUD), con envolvente de chapa galvanizada y tratamiento interior mediante bafles de 200 mm de espesor rellenos de lana de roca con alta absorción acústica y densidad 70 Kg/m3, y pasos de aire de 75 mm. Marca BRINNER modelo SRR 20/75 1100x900x1500.

**SRR75-1190180** Ud SILENCIADOR SRR 20/75 1100x900 L=1800 mm (material; 18/03/2026)
Precio: 2658.77
Silenciador disipativo rectangular de bafles paralelos de medidas 1100x900x1800 mm (ANCHOxALTOxLONGITUD), con envolvente de chapa galvanizada y tratamiento interior mediante bafles de 200 mm de espesor rellenos de lana de roca con alta absorción acústica y densidad 70 Kg/m3, y pasos de aire de 75 mm. Marca BRINNER modelo SRR 20/75 1100x900x1800.

**SRR75-111260** Ud SILENCIADOR SRR 20/75 1100x1200 L=600 mm (material; 18/03/2026)
Precio: 1498.85
Silenciador disipativo rectangular de bafles paralelos de medidas 1100x1200x600 mm (ANCHOxALTOxLONGITUD), con envolvente de chapa galvanizada y tratamiento interior mediante bafles de 200 mm de espesor rellenos de lana de roca con alta absorción acústica y densidad 70 Kg/m3, y pasos de aire de 75 mm. Marca BRINNER modelo SRR 20/75 1100x1200x600.

**SRR75-111290** Ud SILENCIADOR SRR 20/75 1100x1200 L=900 mm (material; 18/03/2026)
Precio: 1923
Silenciador disipativo rectangular de bafles paralelos de medidas 1100x1200x900 mm (ANCHOxALTOxLONGITUD), con envolvente de chapa galvanizada y tratamiento interior mediante bafles de 200 mm de espesor rellenos de lana de roca con alta absorción acústica y densidad 70 Kg/m3, y pasos de aire de 75 mm. Marca BRINNER modelo SRR 20/75 1100x1200x900.

**SRR75-1112120** Ud SILENCIADOR SRR 20/75 1100x1200 L=1200 mm (material; 18/03/2026)
Precio: 2347.14
Silenciador disipativo rectangular de bafles paralelos de medidas 1100x1200x1200 mm (ANCHOxALTOxLONGITUD), con envolvente de chapa galvanizada y tratamiento interior mediante bafles de 200 mm de espesor rellenos de lana de roca con alta absorción acústica y densidad 70 Kg/m3, y pasos de aire de 75 mm. Marca BRINNER modelo SRR 20/75 1100x1200x1200.

**SRR75-1112150** Ud SILENCIADOR SRR 20/75 1100x1200 L=1500 mm (material; 18/03/2026)
Precio: 2771.29
Silenciador disipativo rectangular de bafles paralelos de medidas 1100x1200x1500 mm (ANCHOxALTOxLONGITUD), con envolvente de chapa galvanizada y tratamiento interior mediante bafles de 200 mm de espesor rellenos de lana de roca con alta absorción acústica y densidad 70 Kg/m3, y pasos de aire de 75 mm. Marca BRINNER modelo SRR 20/75 1100x1200x1500.

**SRR75-1112180** Ud SILENCIADOR SRR 20/75 1100x1200 L=1800 mm (material; 18/03/2026)
Precio: 3195.44
Silenciador disipativo rectangular de bafles paralelos de medidas 1100x1200x1800 mm (ANCHOxALTOxLONGITUD), con envolvente de chapa galvanizada y tratamiento interior mediante bafles de 200 mm de espesor rellenos de lana de roca con alta absorción acústica y densidad 70 Kg/m3, y pasos de aire de 75 mm. Marca BRINNER modelo SRR 20/75 1100x1200x1800.

**SRR75-136060** Ud SILENCIADOR SRR 20/75 1375x600 L=600 mm (material; 18/03/2026)
Precio: 1440.64
Silenciador disipativo rectangular de bafles paralelos de medidas 1375x600x600 mm (ANCHOxALTOxLONGITUD), con envolvente de chapa galvanizada y tratamiento interior mediante bafles de 200 mm de espesor rellenos de lana de roca con alta absorción acústica y densidad 70 Kg/m3, y pasos de aire de 75 mm. Marca BRINNER modelo SRR 20/75 1375x600x600.

**SRR75-136090** Ud SILENCIADOR SRR 20/75 1375x600 L=900 mm (material; 18/03/2026)
Precio: 1736.2
Silenciador disipativo rectangular de bafles paralelos de medidas 1375x600x900 mm (ANCHOxALTOxLONGITUD), con envolvente de chapa galvanizada y tratamiento interior mediante bafles de 200 mm de espesor rellenos de lana de roca con alta absorción acústica y densidad 70 Kg/m3, y pasos de aire de 75 mm. Marca BRINNER modelo SRR 20/75 1375x600x900.

**SRR75-1360120** Ud SILENCIADOR SRR 20/75 1375x600 L=1200 mm (material; 18/03/2026)
Precio: 2031.76
Silenciador disipativo rectangular de bafles paralelos de medidas 1375x600x1200 mm (ANCHOxALTOxLONGITUD), con envolvente de chapa galvanizada y tratamiento interior mediante bafles de 200 mm de espesor rellenos de lana de roca con alta absorción acústica y densidad 70 Kg/m3, y pasos de aire de 75 mm. Marca BRINNER modelo SRR 20/75 1375x600x1200.

**SRR75-1360150** Ud SILENCIADOR SRR 20/75 1375x600 L=1500 mm (material; 18/03/2026)
Precio: 2327.32
Silenciador disipativo rectangular de bafles paralelos de medidas 1375x600x1500 mm (ANCHOxALTOxLONGITUD), con envolvente de chapa galvanizada y tratamiento interior mediante bafles de 200 mm de espesor rellenos de lana de roca con alta absorción acústica y densidad 70 Kg/m3, y pasos de aire de 75 mm. Marca BRINNER modelo SRR 20/75 1375x600x1500.

**SRR75-1360180** Ud SILENCIADOR SRR 20/75 1375x600 L=1800 mm (material; 18/03/2026)
Precio: 2622.87
Silenciador disipativo rectangular de bafles paralelos de medidas 1375x600x1800 mm (ANCHOxALTOxLONGITUD), con envolvente de chapa galvanizada y tratamiento interior mediante bafles de 200 mm de espesor rellenos de lana de roca con alta absorción acústica y densidad 70 Kg/m3, y pasos de aire de 75 mm. Marca BRINNER modelo SRR 20/75 1375x600x1800.

**SRR75-139060** Ud SILENCIADOR SRR 20/75 1375x900 L=600 mm (material; 18/03/2026)
Precio: 1673.45
Silenciador disipativo rectangular de bafles paralelos de medidas 1375x900x600 mm (ANCHOxALTOxLONGITUD), con envolvente de chapa galvanizada y tratamiento interior mediante bafles de 200 mm de espesor rellenos de lana de roca con alta absorción acústica y densidad 70 Kg/m3, y pasos de aire de 75 mm. Marca BRINNER modelo SRR 20/75 1375x900x600.

**SRR75-139090** Ud SILENCIADOR SRR 20/75 1375x900 L=900 mm (material; 18/03/2026)
Precio: 2076.63
Silenciador disipativo rectangular de bafles paralelos de medidas 1375x900x900 mm (ANCHOxALTOxLONGITUD), con envolvente de chapa galvanizada y tratamiento interior mediante bafles de 200 mm de espesor rellenos de lana de roca con alta absorción acústica y densidad 70 Kg/m3, y pasos de aire de 75 mm. Marca BRINNER modelo SRR 20/75 1375x900x900.

**SRR75-1390120** Ud SILENCIADOR SRR 20/75 1375x900 L=1200 mm (material; 18/03/2026)
Precio: 2479.81
Silenciador disipativo rectangular de bafles paralelos de medidas 1375x900x1200 mm (ANCHOxALTOxLONGITUD), con envolvente de chapa galvanizada y tratamiento interior mediante bafles de 200 mm de espesor rellenos de lana de roca con alta absorción acústica y densidad 70 Kg/m3, y pasos de aire de 75 mm. Marca BRINNER modelo SRR 20/75 1375x900x1200.

**SRR75-1390150** Ud SILENCIADOR SRR 20/75 1375x900 L=1500 mm (material; 18/03/2026)
Precio: 2882.98
Silenciador disipativo rectangular de bafles paralelos de medidas 1375x900x1500 mm (ANCHOxALTOxLONGITUD), con envolvente de chapa galvanizada y tratamiento interior mediante bafles de 200 mm de espesor rellenos de lana de roca con alta absorción acústica y densidad 70 Kg/m3, y pasos de aire de 75 mm. Marca BRINNER modelo SRR 20/75 1375x900x1500.

**SRR75-1390180** Ud SILENCIADOR SRR 20/75 1375x900 L=1800 mm (material; 18/03/2026)
Precio: 3286.16
Silenciador disipativo rectangular de bafles paralelos de medidas 1375x900x1800 mm (ANCHOxALTOxLONGITUD), con envolvente de chapa galvanizada y tratamiento interior mediante bafles de 200 mm de espesor rellenos de lana de roca con alta absorción acústica y densidad 70 Kg/m3, y pasos de aire de 75 mm. Marca BRINNER modelo SRR 20/75 1375x900x1800.

**SRR75-131260** Ud SILENCIADOR SRR 20/75 1375x1200 L=600 mm (material; 18/03/2026)
Precio: 1906.27
Silenciador disipativo rectangular de bafles paralelos de medidas 1375x1200x600 mm (ANCHOxALTOxLONGITUD), con envolvente de chapa galvanizada y tratamiento interior mediante bafles de 200 mm de espesor rellenos de lana de roca con alta absorción acústica y densidad 70 Kg/m3, y pasos de aire de 75 mm. Marca BRINNER modelo SRR 20/75 1375x1200x600.

**SRR75-131290** Ud SILENCIADOR SRR 20/75 1375x1200 L=900 mm (material; 18/03/2026)
Precio: 2417.06
Silenciador disipativo rectangular de bafles paralelos de medidas 1375x1200x900 mm (ANCHOxALTOxLONGITUD), con envolvente de chapa galvanizada y tratamiento interior mediante bafles de 200 mm de espesor rellenos de lana de roca con alta absorción acústica y densidad 70 Kg/m3, y pasos de aire de 75 mm. Marca BRINNER modelo SRR 20/75 1375x1200x900.

**SRR75-1312120** Ud SILENCIADOR SRR 20/75 1375x1200 L=1200 mm (material; 18/03/2026)
Precio: 2927.85
Silenciador disipativo rectangular de bafles paralelos de medidas 1375x1200x1200 mm (ANCHOxALTOxLONGITUD), con envolvente de chapa galvanizada y tratamiento interior mediante bafles de 200 mm de espesor rellenos de lana de roca con alta absorción acústica y densidad 70 Kg/m3, y pasos de aire de 75 mm. Marca BRINNER modelo SRR 20/75 1375x1200x1200.

**SRR75-1312150** Ud SILENCIADOR SRR 20/75 1375x1200 L=1500 mm (material; 18/03/2026)
Precio: 3438.65
Silenciador disipativo rectangular de bafles paralelos de medidas 1375x1200x1500 mm (ANCHOxALTOxLONGITUD), con envolvente de chapa galvanizada y tratamiento interior mediante bafles de 200 mm de espesor rellenos de lana de roca con alta absorción acústica y densidad 70 Kg/m3, y pasos de aire de 75 mm. Marca BRINNER modelo SRR 20/75 1375x1200x1500.

**SRR75-1312180** Ud SILENCIADOR SRR 20/75 1375x1200 L=1800 mm (material; 18/03/2026)
Precio: 3949.44
Silenciador disipativo rectangular de bafles paralelos de medidas 1375x1200x1800 mm (ANCHOxALTOxLONGITUD), con envolvente de chapa galvanizada y tratamiento interior mediante bafles de 200 mm de espesor rellenos de lana de roca con alta absorción acústica y densidad 70 Kg/m3, y pasos de aire de 75 mm. Marca BRINNER modelo SRR 20/75 1375x1200x1800.

**SRR75-161260** Ud SILENCIADOR SRR 20/75 1650x1200 L=600 mm (material; 18/03/2026)
Precio: 2460.25
Silenciador disipativo rectangular de bafles paralelos de medidas 1650x1200x600 mm (ANCHOxALTOxLONGITUD), con envolvente de chapa galvanizada y tratamiento interior mediante bafles de 200 mm de espesor rellenos de lana de roca con alta absorción acústica y densidad 70 Kg/m3, y pasos de aire de 75 mm. Marca BRINNER modelo SRR 20/75 1650x1200x600.

**SRR75-161290** Ud SILENCIADOR SRR 20/75 1650x1200 L=900 mm (material; 18/03/2026)
Precio: 3057.69
Silenciador disipativo rectangular de bafles paralelos de medidas 1650x1200x900 mm (ANCHOxALTOxLONGITUD), con envolvente de chapa galvanizada y tratamiento interior mediante bafles de 200 mm de espesor rellenos de lana de roca con alta absorción acústica y densidad 70 Kg/m3, y pasos de aire de 75 mm. Marca BRINNER modelo SRR 20/75 1650x1200x900.

**SRR75-1612120** Ud SILENCIADOR SRR 20/75 1650x1200 L=1200 mm (material; 18/03/2026)
Precio: 3655.13
Silenciador disipativo rectangular de bafles paralelos de medidas 1650x1200x1200 mm (ANCHOxALTOxLONGITUD), con envolvente de chapa galvanizada y tratamiento interior mediante bafles de 200 mm de espesor rellenos de lana de roca con alta absorción acústica y densidad 70 Kg/m3, y pasos de aire de 75 mm. Marca BRINNER modelo SRR 20/75 1650x1200x1200.

**SRR75-1612150** Ud SILENCIADOR SRR 20/75 1650x1200 L=1500 mm (material; 18/03/2026)
Precio: 4252.57
Silenciador disipativo rectangular de bafles paralelos de medidas 1650x1200x1500 mm (ANCHOxALTOxLONGITUD), con envolvente de chapa galvanizada y tratamiento interior mediante bafles de 200 mm de espesor rellenos de lana de roca con alta absorción acústica y densidad 70 Kg/m3, y pasos de aire de 75 mm. Marca BRINNER modelo SRR 20/75 1650x1200x1500.

**SRR75-1612180** Ud SILENCIADOR SRR 20/75 1650x1200 L=1800 mm (material; 18/03/2026)
Precio: 4850.01
Silenciador disipativo rectangular de bafles paralelos de medidas 1650x1200x1800 mm (ANCHOxALTOxLONGITUD), con envolvente de chapa galvanizada y tratamiento interior mediante bafles de 200 mm de espesor rellenos de lana de roca con alta absorción acústica y densidad 70 Kg/m3, y pasos de aire de 75 mm. Marca BRINNER modelo SRR 20/75 1650x1200x1800.

**SRR75-161560** Ud SILENCIADOR SRR 20/75 1650x1500 L=600 mm (material; 18/03/2026)
Precio: 2737.37
Silenciador disipativo rectangular de bafles paralelos de medidas 1650x1500x600 mm (ANCHOxALTOxLONGITUD), con envolvente de chapa galvanizada y tratamiento interior mediante bafles de 200 mm de espesor rellenos de lana de roca con alta absorción acústica y densidad 70 Kg/m3, y pasos de aire de 75 mm. Marca BRINNER modelo SRR 20/75 1650x1500x600.

**SRR75-161590** Ud SILENCIADOR SRR 20/75 1650x1500 L=900 mm (material; 18/03/2026)
Precio: 3463.01
Silenciador disipativo rectangular de bafles paralelos de medidas 1650x1500x900 mm (ANCHOxALTOxLONGITUD), con envolvente de chapa galvanizada y tratamiento interior mediante bafles de 200 mm de espesor rellenos de lana de roca con alta absorción acústica y densidad 70 Kg/m3, y pasos de aire de 75 mm. Marca BRINNER modelo SRR 20/75 1650x1500x900.

**SRR75-1615120** Ud SILENCIADOR SRR 20/75 1650x1500 L=1200 mm (material; 18/03/2026)
Precio: 4188.64
Silenciador disipativo rectangular de bafles paralelos de medidas 1650x1500x1200 mm (ANCHOxALTOxLONGITUD), con envolvente de chapa galvanizada y tratamiento interior mediante bafles de 200 mm de espesor rellenos de lana de roca con alta absorción acústica y densidad 70 Kg/m3, y pasos de aire de 75 mm. Marca BRINNER modelo SRR 20/75 1650x1500x1200.

**SRR75-1615150** Ud SILENCIADOR SRR 20/75 1650x1500 L=1500 mm (material; 18/03/2026)
Precio: 4914.28
Silenciador disipativo rectangular de bafles paralelos de medidas 1650x1500x1500 mm (ANCHOxALTOxLONGITUD), con envolvente de chapa galvanizada y tratamiento interior mediante bafles de 200 mm de espesor rellenos de lana de roca con alta absorción acústica y densidad 70 Kg/m3, y pasos de aire de 75 mm. Marca BRINNER modelo SRR 20/75 1650x1500x1500.

**SRR75-1615180** Ud SILENCIADOR SRR 20/75 1650x1500 L=1800 mm (material; 18/03/2026)
Precio: 5639.91
Silenciador disipativo rectangular de bafles paralelos de medidas 1650x1500x1800 mm (ANCHOxALTOxLONGITUD), con envolvente de chapa galvanizada y tratamiento interior mediante bafles de 200 mm de espesor rellenos de lana de roca con alta absorción acústica y densidad 70 Kg/m3, y pasos de aire de 75 mm. Marca BRINNER modelo SRR 20/75 1650x1500x1800.

**SRR75-161860** Ud SILENCIADOR SRR 20/75 1650x1800 L=600 mm (material; 18/03/2026)
Precio: 3014.5
Silenciador disipativo rectangular de bafles paralelos de medidas 1650x1800x600 mm (ANCHOxALTOxLONGITUD), con envolvente de chapa galvanizada y tratamiento interior mediante bafles de 200 mm de espesor rellenos de lana de roca con alta absorción acústica y densidad 70 Kg/m3, y pasos de aire de 75 mm. Marca BRINNER modelo SRR 20/75 1650x1800x600.

**SRR75-161890** Ud SILENCIADOR SRR 20/75 1650x1800 L=900 mm (material; 18/03/2026)
Precio: 3868.33
Silenciador disipativo rectangular de bafles paralelos de medidas 1650x1800x900 mm (ANCHOxALTOxLONGITUD), con envolvente de chapa galvanizada y tratamiento interior mediante bafles de 200 mm de espesor rellenos de lana de roca con alta absorción acústica y densidad 70 Kg/m3, y pasos de aire de 75 mm. Marca BRINNER modelo SRR 20/75 1650x1800x900.

**SRR75-1618120** Ud SILENCIADOR SRR 20/75 1650x1800 L=1200 mm (material; 18/03/2026)
Precio: 4722.15
Silenciador disipativo rectangular de bafles paralelos de medidas 1650x1800x1200 mm (ANCHOxALTOxLONGITUD), con envolvente de chapa galvanizada y tratamiento interior mediante bafles de 200 mm de espesor rellenos de lana de roca con alta absorción acústica y densidad 70 Kg/m3, y pasos de aire de 75 mm. Marca BRINNER modelo SRR 20/75 1650x1800x1200.

**SRR75-1618150** Ud SILENCIADOR SRR 20/75 1650x1800 L=1500 mm (material; 18/03/2026)
Precio: 5575.98
Silenciador disipativo rectangular de bafles paralelos de medidas 1650x1800x1500 mm (ANCHOxALTOxLONGITUD), con envolvente de chapa galvanizada y tratamiento interior mediante bafles de 200 mm de espesor rellenos de lana de roca con alta absorción acústica y densidad 70 Kg/m3, y pasos de aire de 75 mm. Marca BRINNER modelo SRR 20/75 1650x1800x1500.

**SRR75-1618180** Ud SILENCIADOR SRR 20/75 1650x1800 L=1800 mm (material; 18/03/2026)
Precio: 6429.81
Silenciador disipativo rectangular de bafles paralelos de medidas 1650x1800x1800 mm (ANCHOxALTOxLONGITUD), con envolvente de chapa galvanizada y tratamiento interior mediante bafles de 200 mm de espesor rellenos de lana de roca con alta absorción acústica y densidad 70 Kg/m3, y pasos de aire de 75 mm. Marca BRINNER modelo SRR 20/75 1650x1800x1800.

**SRR75-191260** Ud SILENCIADOR SRR 20/75 1925x1200 L=600 mm (material; 18/03/2026)
Precio: 2940.95
Silenciador disipativo rectangular de bafles paralelos de medidas 1925x1200x600 mm (ANCHOxALTOxLONGITUD), con envolvente de chapa galvanizada y tratamiento interior mediante bafles de 200 mm de espesor rellenos de lana de roca con alta absorción acústica y densidad 70 Kg/m3, y pasos de aire de 75 mm. Marca BRINNER modelo SRR 20/75 1925x1200x600.

**SRR75-191290** Ud SILENCIADOR SRR 20/75 1925x1200 L=900 mm (material; 18/03/2026)
Precio: 3625.04
Silenciador disipativo rectangular de bafles paralelos de medidas 1925x1200x900 mm (ANCHOxALTOxLONGITUD), con envolvente de chapa galvanizada y tratamiento interior mediante bafles de 200 mm de espesor rellenos de lana de roca con alta absorción acústica y densidad 70 Kg/m3, y pasos de aire de 75 mm. Marca BRINNER modelo SRR 20/75 1925x1200x900.

**SRR75-1912120** Ud SILENCIADOR SRR 20/75 1925x1200 L=1200 mm (material; 18/03/2026)
Precio: 4309.13
Silenciador disipativo rectangular de bafles paralelos de medidas 1925x1200x1200 mm (ANCHOxALTOxLONGITUD), con envolvente de chapa galvanizada y tratamiento interior mediante bafles de 200 mm de espesor rellenos de lana de roca con alta absorción acústica y densidad 70 Kg/m3, y pasos de aire de 75 mm. Marca BRINNER modelo SRR 20/75 1925x1200x1200.

**SRR75-1912150** Ud SILENCIADOR SRR 20/75 1925x1200 L=1500 mm (material; 18/03/2026)
Precio: 4993.21
Silenciador disipativo rectangular de bafles paralelos de medidas 1925x1200x1500 mm (ANCHOxALTOxLONGITUD), con envolvente de chapa galvanizada y tratamiento interior mediante bafles de 200 mm de espesor rellenos de lana de roca con alta absorción acústica y densidad 70 Kg/m3, y pasos de aire de 75 mm. Marca BRINNER modelo SRR 20/75 1925x1200x1500.

**SRR75-1912180** Ud SILENCIADOR SRR 20/75 1925x1200 L=1800 mm (material; 18/03/2026)
Precio: 5677.3
Silenciador disipativo rectangular de bafles paralelos de medidas 1925x1200x1800 mm (ANCHOxALTOxLONGITUD), con envolvente de chapa galvanizada y tratamiento interior mediante bafles de 200 mm de espesor rellenos de lana de roca con alta absorción acústica y densidad 70 Kg/m3, y pasos de aire de 75 mm. Marca BRINNER modelo SRR 20/75 1925x1200x1800.

**SRR75-191560** Ud SILENCIADOR SRR 20/75 1925x1500 L=600 mm (material; 18/03/2026)
Precio: 3262.39
Silenciador disipativo rectangular de bafles paralelos de medidas 1925x1500x600 mm (ANCHOxALTOxLONGITUD), con envolvente de chapa galvanizada y tratamiento interior mediante bafles de 200 mm de espesor rellenos de lana de roca con alta absorción acústica y densidad 70 Kg/m3, y pasos de aire de 75 mm. Marca BRINNER modelo SRR 20/75 1925x1500x600.

**SRR75-191590** Ud SILENCIADOR SRR 20/75 1925x1500 L=900 mm (material; 18/03/2026)
Precio: 4095.24
Silenciador disipativo rectangular de bafles paralelos de medidas 1925x1500x900 mm (ANCHOxALTOxLONGITUD), con envolvente de chapa galvanizada y tratamiento interior mediante bafles de 200 mm de espesor rellenos de lana de roca con alta absorción acústica y densidad 70 Kg/m3, y pasos de aire de 75 mm. Marca BRINNER modelo SRR 20/75 1925x1500x900.

**SRR75-1915120** Ud SILENCIADOR SRR 20/75 1925x1500 L=1200 mm (material; 18/03/2026)
Precio: 4928.1
Silenciador disipativo rectangular de bafles paralelos de medidas 1925x1500x1200 mm (ANCHOxALTOxLONGITUD), con envolvente de chapa galvanizada y tratamiento interior mediante bafles de 200 mm de espesor rellenos de lana de roca con alta absorción acústica y densidad 70 Kg/m3, y pasos de aire de 75 mm. Marca BRINNER modelo SRR 20/75 1925x1500x1200.

**SRR75-1915150** Ud SILENCIADOR SRR 20/75 1925x1500 L=1500 mm (material; 18/03/2026)
Precio: 5760.96
Silenciador disipativo rectangular de bafles paralelos de medidas 1925x1500x1500 mm (ANCHOxALTOxLONGITUD), con envolvente de chapa galvanizada y tratamiento interior mediante bafles de 200 mm de espesor rellenos de lana de roca con alta absorción acústica y densidad 70 Kg/m3, y pasos de aire de 75 mm. Marca BRINNER modelo SRR 20/75 1925x1500x1500.

**SRR75-1915180** Ud SILENCIADOR SRR 20/75 1925x1500 L=1800 mm (material; 18/03/2026)
Precio: 6593.82
Silenciador disipativo rectangular de bafles paralelos de medidas 1925x1500x1800 mm (ANCHOxALTOxLONGITUD), con envolvente de chapa galvanizada y tratamiento interior mediante bafles de 200 mm de espesor rellenos de lana de roca con alta absorción acústica y densidad 70 Kg/m3, y pasos de aire de 75 mm. Marca BRINNER modelo SRR 20/75 1925x1500x1800.

**SRR75-191860** Ud SILENCIADOR SRR 20/75 1925x1800 L=600 mm (material; 18/03/2026)
Precio: 3583.82
Silenciador disipativo rectangular de bafles paralelos de medidas 1925x1800x600 mm (ANCHOxALTOxLONGITUD), con envolvente de chapa galvanizada y tratamiento interior mediante bafles de 200 mm de espesor rellenos de lana de roca con alta absorción acústica y densidad 70 Kg/m3, y pasos de aire de 75 mm. Marca BRINNER modelo SRR 20/75 1925x1800x600.

**SRR75-191890** Ud SILENCIADOR SRR 20/75 1925x1800 L=900 mm (material; 18/03/2026)
Precio: 4565.45
Silenciador disipativo rectangular de bafles paralelos de medidas 1925x1800x900 mm (ANCHOxALTOxLONGITUD), con envolvente de chapa galvanizada y tratamiento interior mediante bafles de 200 mm de espesor rellenos de lana de roca con alta absorción acústica y densidad 70 Kg/m3, y pasos de aire de 75 mm. Marca BRINNER modelo SRR 20/75 1925x1800x900.

**SRR75-1918120** Ud SILENCIADOR SRR 20/75 1925x1800 L=1200 mm (material; 18/03/2026)
Precio: 5547.08
Silenciador disipativo rectangular de bafles paralelos de medidas 1925x1800x1200 mm (ANCHOxALTOxLONGITUD), con envolvente de chapa galvanizada y tratamiento interior mediante bafles de 200 mm de espesor rellenos de lana de roca con alta absorción acústica y densidad 70 Kg/m3, y pasos de aire de 75 mm. Marca BRINNER modelo SRR 20/75 1925x1800x1200.

**SRR75-1918150** Ud SILENCIADOR SRR 20/75 1925x1800 L=1500 mm (material; 18/03/2026)
Precio: 6528.71
Silenciador disipativo rectangular de bafles paralelos de medidas 1925x1800x1500 mm (ANCHOxALTOxLONGITUD), con envolvente de chapa galvanizada y tratamiento interior mediante bafles de 200 mm de espesor rellenos de lana de roca con alta absorción acústica y densidad 70 Kg/m3, y pasos de aire de 75 mm. Marca BRINNER modelo SRR 20/75 1925x1800x1500.

**SRR75-1918180** Ud SILENCIADOR SRR 20/75 1925x1800 L=1800 mm (material; 18/03/2026)
Precio: 7510.33
Silenciador disipativo rectangular de bafles paralelos de medidas 1925x1800x1800 mm (ANCHOxALTOxLONGITUD), con envolvente de chapa galvanizada y tratamiento interior mediante bafles de 200 mm de espesor rellenos de lana de roca con alta absorción acústica y densidad 70 Kg/m3, y pasos de aire de 75 mm. Marca BRINNER modelo SRR 20/75 1925x1800x1800.

#### SRR 20-100 SILENCIADOR RECTANGULAR SRR 20/100 (PASOS 100 MM/BAFLES 200 MM) (18/03/2026)

**SRR100-603060** Ud SILENCIADOR SRR 20/100 600x300 L=600 mm (material; 18/03/2026)
Precio: 562.12
Silenciador disipativo rectangular de bafles paralelos de medidas 600x300x600 mm (ANCHOxALTOxLONGITUD), con envolvente de chapa galvanizada y tratamiento interior mediante bafles de 200 mm de espesor rellenos de lana de roca con alta absorción acústica y densidad 70 Kg/m3, y pasos de aire de 100 mm. Marca BRINNER modelo SRR 20/100 600x300x600.

**SRR100-603090** Ud SILENCIADOR SRR 20/100 600x300 L=900 mm (material; 18/03/2026)
Precio: 676.1
Silenciador disipativo rectangular de bafles paralelos de medidas 600x300x900 mm (ANCHOxALTOxLONGITUD), con envolvente de chapa galvanizada y tratamiento interior mediante bafles de 200 mm de espesor rellenos de lana de roca con alta absorción acústica y densidad 70 Kg/m3, y pasos de aire de 100 mm. Marca BRINNER modelo SRR 20/100 600x300x900.

**SRR100-603012** Ud SILENCIADOR SRR 20/100 600x300 L=1200 mm (material; 18/03/2026)
Precio: 790.08
Silenciador disipativo rectangular de bafles paralelos de medidas 600x300x1200 mm (ANCHOxALTOxLONGITUD), con envolvente de chapa galvanizada y tratamiento interior mediante bafles de 200 mm de espesor rellenos de lana de roca con alta absorción acústica y densidad 70 Kg/m3, y pasos de aire de 100 mm. Marca BRINNER modelo SRR 20/100 600x3001200.

**SRR100-603015** Ud SILENCIADOR SRR 20/100 600x300 L=1500 mm (material; 18/03/2026)
Precio: 904.07
Silenciador disipativo rectangular de bafles paralelos de medidas 600x300x1500 mm (ANCHOxALTOxLONGITUD), con envolvente de chapa galvanizada y tratamiento interior mediante bafles de 200 mm de espesor rellenos de lana de roca con alta absorción acústica y densidad 70 Kg/m3, y pasos de aire de 100 mm. Marca BRINNER modelo SRR 20/100 600x300x1500.

**SRR100-603018** Ud SILENCIADOR SRR 20/100 600x300 L=1800 mm (material; 18/03/2026)
Precio: 1018.05
Silenciador disipativo rectangular de bafles paralelos de medidas 600x300x1800 mm (ANCHOxALTOxLONGITUD), con envolvente de chapa galvanizada y tratamiento interior mediante bafles de 200 mm de espesor rellenos de lana de roca con alta absorción acústica y densidad 70 Kg/m3, y pasos de aire de 100 mm. Marca BRINNER modelo SRR 20/100 600x300x1800.

**SRR100-606060** Ud SILENCIADOR SRR 20/100 600x600 L=600 mm (material; 18/03/2026)
Precio: 662.01
Silenciador disipativo rectangular de bafles paralelos de medidas 600x600x600 mm (ANCHOxALTOxLONGITUD), con envolvente de chapa galvanizada y tratamiento interior mediante bafles de 200 mm de espesor rellenos de lana de roca con alta absorción acústica y densidad 70 Kg/m3, y pasos de aire de 100 mm. Marca BRINNER modelo SRR 20/100 600x600x600.

**SRR100-606090** Ud SILENCIADOR SRR 20/100 600x600 L=900 mm (material; 18/03/2026)
Precio: 821.87
Silenciador disipativo rectangular de bafles paralelos de medidas 600x600x900 mm (ANCHOxALTOxLONGITUD), con envolvente de chapa galvanizada y tratamiento interior mediante bafles de 200 mm de espesor rellenos de lana de roca con alta absorción acústica y densidad 70 Kg/m3, y pasos de aire de 100 mm. Marca BRINNER modelo SRR 20/100 600x600x900.

**SRR100-606012** Ud SILENCIADOR SRR 20/100 600x600 L=1200 mm (material; 18/03/2026)
Precio: 981.74
Silenciador disipativo rectangular de bafles paralelos de medidas 600x600x1200 mm (ANCHOxALTOxLONGITUD), con envolvente de chapa galvanizada y tratamiento interior mediante bafles de 200 mm de espesor rellenos de lana de roca con alta absorción acústica y densidad 70 Kg/m3, y pasos de aire de 100 mm. Marca BRINNER modelo SRR 20/100 600x600x1200.

**SRR100-606015** Ud SILENCIADOR SRR 20/100 600x600 L=1500 mm (material; 18/03/2026)
Precio: 1141.61
Silenciador disipativo rectangular de bafles paralelos de medidas 600x600x1500 mm (ANCHOxALTOxLONGITUD), con envolvente de chapa galvanizada y tratamiento interior mediante bafles de 200 mm de espesor rellenos de lana de roca con alta absorción acústica y densidad 70 Kg/m3, y pasos de aire de 100 mm. Marca BRINNER modelo SRR 20/100 600x600x1500.

**SRR100-606018** Ud SILENCIADOR SRR 20/100 600x600 L=1800 mm (material; 18/03/2026)
Precio: 1301.48
Silenciador disipativo rectangular de bafles paralelos de medidas 600x600x1800 mm (ANCHOxALTOxLONGITUD), con envolvente de chapa galvanizada y tratamiento interior mediante bafles de 200 mm de espesor rellenos de lana de roca con alta absorción acústica y densidad 70 Kg/m3, y pasos de aire de 100 mm. Marca BRINNER modelo SRR 20/100 600x600x1800.

**SRR100-609060** Ud SILENCIADOR SRR 20/100 600x900 L=600 mm (material; 18/03/2026)
Precio: 761.89
Silenciador disipativo rectangular de bafles paralelos de medidas 600x900x600 mm (ANCHOxALTOxLONGITUD), con envolvente de chapa galvanizada y tratamiento interior mediante bafles de 200 mm de espesor rellenos de lana de roca con alta absorción acústica y densidad 70 Kg/m3, y pasos de aire de 100 mm. Marca BRINNER modelo SRR 20/100 600x900x600.

**SRR100-609090** Ud SILENCIADOR SRR 20/100 600x900 L=900 mm (material; 18/03/2026)
Precio: 967.65
Silenciador disipativo rectangular de bafles paralelos de medidas 600x900x900 mm (ANCHOxALTOxLONGITUD), con envolvente de chapa galvanizada y tratamiento interior mediante bafles de 200 mm de espesor rellenos de lana de roca con alta absorción acústica y densidad 70 Kg/m3, y pasos de aire de 100 mm. Marca BRINNER modelo SRR 20/100 600x900x900.

**SRR100-609012** Ud SILENCIADOR SRR 20/100 600x900 L=1200 mm (material; 18/03/2026)
Precio: 1173.4
Silenciador disipativo rectangular de bafles paralelos de medidas 600x900x1200 mm (ANCHOxALTOxLONGITUD), con envolvente de chapa galvanizada y tratamiento interior mediante bafles de 200 mm de espesor rellenos de lana de roca con alta absorción acústica y densidad 70 Kg/m3, y pasos de aire de 100 mm. Marca BRINNER modelo SRR 20/100 600x900x1200.

**SRR100-609015** Ud SILENCIADOR SRR 20/100 600x900 L=1500 mm (material; 18/03/2026)
Precio: 1379.16
Silenciador disipativo rectangular de bafles paralelos de medidas 600x900x1500 mm (ANCHOxALTOxLONGITUD), con envolvente de chapa galvanizada y tratamiento interior mediante bafles de 200 mm de espesor rellenos de lana de roca con alta absorción acústica y densidad 70 Kg/m3, y pasos de aire de 100 mm. Marca BRINNER modelo SRR 20/100 600x900x1500.

**SRR100-609018** Ud SILENCIADOR SRR 20/100 600x900 L=1800 mm (material; 18/03/2026)
Precio: 1584.91
Silenciador disipativo rectangular de bafles paralelos de medidas 600x900x1800 mm (ANCHOxALTOxLONGITUD), con envolvente de chapa galvanizada y tratamiento interior mediante bafles de 200 mm de espesor rellenos de lana de roca con alta absorción acústica y densidad 70 Kg/m3, y pasos de aire de 100 mm. Marca BRINNER modelo SRR 20/100 600x900x1800.

**SRR100-903060** Ud SILENCIADOR SRR 20/100 900x300 L=600 mm (material; 18/03/2026)
Precio: 793.58
Silenciador disipativo rectangular de bafles paralelos de medidas 900x300x600 mm (ANCHOxALTOxLONGITUD), con envolvente de chapa galvanizada y tratamiento interior mediante bafles de 200 mm de espesor rellenos de lana de roca con alta absorción acústica y densidad 70 Kg/m3, y pasos de aire de 100 mm. Marca BRINNER modelo SRR 20/100 900x300x600.

**SRR100-903090** Ud SILENCIADOR SRR 20/100 900x300 L=900 mm (material; 18/03/2026)
Precio: 932.87
Silenciador disipativo rectangular de bafles paralelos de medidas 900x300x900 mm (ANCHOxALTOxLONGITUD), con envolvente de chapa galvanizada y tratamiento interior mediante bafles de 200 mm de espesor rellenos de lana de roca con alta absorción acústica y densidad 70 Kg/m3, y pasos de aire de 100 mm. Marca BRINNER modelo SRR 20/100 900x300x900.

**SRR100-903012** Ud SILENCIADOR SRR 20/100 900x300 L=1200 mm (material; 18/03/2026)
Precio: 1072.16
Silenciador disipativo rectangular de bafles paralelos de medidas 900x300x1200 mm (ANCHOxALTOxLONGITUD), con envolvente de chapa galvanizada y tratamiento interior mediante bafles de 200 mm de espesor rellenos de lana de roca con alta absorción acústica y densidad 70 Kg/m3, y pasos de aire de 100 mm. Marca BRINNER modelo SRR 20/100 900x300x1200.

**SRR100-903015** Ud SILENCIADOR SRR 20/100 900x300 L=1500 mm (material; 18/03/2026)
Precio: 1211.45
Silenciador disipativo rectangular de bafles paralelos de medidas 900x300x1500 mm (ANCHOxALTOxLONGITUD), con envolvente de chapa galvanizada y tratamiento interior mediante bafles de 200 mm de espesor rellenos de lana de roca con alta absorción acústica y densidad 70 Kg/m3, y pasos de aire de 100 mm. Marca BRINNER modelo SRR 20/100 900x300x1500.

**SRR100-903018** Ud SILENCIADOR SRR 20/100 900x300 L=1800 mm (material; 18/03/2026)
Precio: 1350.75
Silenciador disipativo rectangular de bafles paralelos de medidas 900x300x1800 mm (ANCHOxALTOxLONGITUD), con envolvente de chapa galvanizada y tratamiento interior mediante bafles de 200 mm de espesor rellenos de lana de roca con alta absorción acústica y densidad 70 Kg/m3, y pasos de aire de 100 mm. Marca BRINNER modelo SRR 20/100 900x300x1800.

**SRR100-906060** Ud SILENCIADOR SRR 20/100 900x600 L=600 mm (material; 18/03/2026)
Precio: 937.77
Silenciador disipativo rectangular de bafles paralelos de medidas 900x600x600 mm (ANCHOxALTOxLONGITUD), con envolvente de chapa galvanizada y tratamiento interior mediante bafles de 200 mm de espesor rellenos de lana de roca con alta absorción acústica y densidad 70 Kg/m3, y pasos de aire de 100 mm. Marca BRINNER modelo SRR 20/100 900x600x600.

**SRR100-906090** Ud SILENCIADOR SRR 20/100 900x600 L=900 mm (material; 18/03/2026)
Precio: 1143.53
Silenciador disipativo rectangular de bafles paralelos de medidas 900x600x900 mm (ANCHOxALTOxLONGITUD), con envolvente de chapa galvanizada y tratamiento interior mediante bafles de 200 mm de espesor rellenos de lana de roca con alta absorción acústica y densidad 70 Kg/m3, y pasos de aire de 100 mm. Marca BRINNER modelo SRR 20/100 900x600x900.

**SRR100-906012** Ud SILENCIADOR SRR 20/100 900x600 L=1200 mm (material; 18/03/2026)
Precio: 1349.28
Silenciador disipativo rectangular de bafles paralelos de medidas 900x600x1200 mm (ANCHOxALTOxLONGITUD), con envolvente de chapa galvanizada y tratamiento interior mediante bafles de 200 mm de espesor rellenos de lana de roca con alta absorción acústica y densidad 70 Kg/m3, y pasos de aire de 100 mm. Marca BRINNER modelo SRR 20/100 900x600x1200.

**SRR100-906015** Ud SILENCIADOR SRR 20/100 900x600 L=1500 mm (material; 18/03/2026)
Precio: 1555.04
Silenciador disipativo rectangular de bafles paralelos de medidas 900x600x1500 mm (ANCHOxALTOxLONGITUD), con envolvente de chapa galvanizada y tratamiento interior mediante bafles de 200 mm de espesor rellenos de lana de roca con alta absorción acústica y densidad 70 Kg/m3, y pasos de aire de 100 mm. Marca BRINNER modelo SRR 20/100 900x600x1500.

**SRR100-906018** Ud SILENCIADOR SRR 20/100 900x600 L=1800 mm (material; 18/03/2026)
Precio: 1760.8
Silenciador disipativo rectangular de bafles paralelos de medidas 900x600x1800 mm (ANCHOxALTOxLONGITUD), con envolvente de chapa galvanizada y tratamiento interior mediante bafles de 200 mm de espesor rellenos de lana de roca con alta absorción acústica y densidad 70 Kg/m3, y pasos de aire de 100 mm. Marca BRINNER modelo SRR 20/100 900x600x1800.

**SRR100-909060** Ud SILENCIADOR SRR 20/100 900x900 L=600 mm (material; 18/03/2026)
Precio: 1081.97
Silenciador disipativo rectangular de bafles paralelos de medidas 900x900x600 mm (ANCHOxALTOxLONGITUD), con envolvente de chapa galvanizada y tratamiento interior mediante bafles de 200 mm de espesor rellenos de lana de roca con alta absorción acústica y densidad 70 Kg/m3, y pasos de aire de 100 mm. Marca BRINNER modelo SRR 20/100 900x900x600.

**SRR100-909090** Ud SILENCIADOR SRR 20/100 900x900 L=900 mm (material; 18/03/2026)
Precio: 1354.19
Silenciador disipativo rectangular de bafles paralelos de medidas 900x900x900 mm (ANCHOxALTOxLONGITUD), con envolvente de chapa galvanizada y tratamiento interior mediante bafles de 200 mm de espesor rellenos de lana de roca con alta absorción acústica y densidad 70 Kg/m3, y pasos de aire de 100 mm. Marca BRINNER modelo SRR 20/100 900x900x900.

**SRR100-909012** Ud SILENCIADOR SRR 20/100 900x900 L=1200 mm (material; 18/03/2026)
Precio: 1626.41
Silenciador disipativo rectangular de bafles paralelos de medidas 900x900x1200 mm (ANCHOxALTOxLONGITUD), con envolvente de chapa galvanizada y tratamiento interior mediante bafles de 200 mm de espesor rellenos de lana de roca con alta absorción acústica y densidad 70 Kg/m3, y pasos de aire de 100 mm. Marca BRINNER modelo SRR 20/100 900x900x1200.

**SRR100-909015** Ud SILENCIADOR SRR 20/100 900x900 L=1500 mm (material; 18/03/2026)
Precio: 1898.63
Silenciador disipativo rectangular de bafles paralelos de medidas 900x900x1500 mm (ANCHOxALTOxLONGITUD), con envolvente de chapa galvanizada y tratamiento interior mediante bafles de 200 mm de espesor rellenos de lana de roca con alta absorción acústica y densidad 70 Kg/m3, y pasos de aire de 100 mm. Marca BRINNER modelo SRR 20/100 900x900x1500.

**SRR100-909018** Ud SILENCIADOR SRR 20/100 900x900 L=1800 mm (material; 18/03/2026)
Precio: 2170.85
Silenciador disipativo rectangular de bafles paralelos de medidas 900x900x1800 mm (ANCHOxALTOxLONGITUD), con envolvente de chapa galvanizada y tratamiento interior mediante bafles de 200 mm de espesor rellenos de lana de roca con alta absorción acústica y densidad 70 Kg/m3, y pasos de aire de 100 mm. Marca BRINNER modelo SRR 20/100 900x900x1800.

**SRR100-126060** Ud SILENCIADOR SRR 20/100 1200x600 L=600 mm (material; 18/03/2026)
Precio: 1345.45
Silenciador disipativo rectangular de bafles paralelos de medidas 1200x600x600 mm (ANCHOxALTOxLONGITUD), con envolvente de chapa galvanizada y tratamiento interior mediante bafles de 200 mm de espesor rellenos de lana de roca con alta absorción acústica y densidad 70 Kg/m3, y pasos de aire de 100 mm. Marca BRINNER modelo SRR 20/100 1200x600x600.

**SRR100-126090** Ud SILENCIADOR SRR 20/100 1200x600 L=900 mm (material; 18/03/2026)
Precio: 1597.09
Silenciador disipativo rectangular de bafles paralelos de medidas 1200x600x900 mm (ANCHOxALTOxLONGITUD), con envolvente de chapa galvanizada y tratamiento interior mediante bafles de 200 mm de espesor rellenos de lana de roca con alta absorción acústica y densidad 70 Kg/m3, y pasos de aire de 100 mm. Marca BRINNER modelo SRR 20/100 1200x600x900.

**SRR100-126012** Ud SILENCIADOR SRR 20/100 1200x600 L=1200 mm (material; 18/03/2026)
Precio: 1848.74
Silenciador disipativo rectangular de bafles paralelos de medidas 1200x600x1200 mm (ANCHOxALTOxLONGITUD), con envolvente de chapa galvanizada y tratamiento interior mediante bafles de 200 mm de espesor rellenos de lana de roca con alta absorción acústica y densidad 70 Kg/m3, y pasos de aire de 100 mm. Marca BRINNER modelo SRR 20/100 1200x600x1200.

**SRR100-126015** Ud SILENCIADOR SRR 20/100 1200x600 L=1500 mm (material; 18/03/2026)
Precio: 2100.38
Silenciador disipativo rectangular de bafles paralelos de medidas 1200x600x1500 mm (ANCHOxALTOxLONGITUD), con envolvente de chapa galvanizada y tratamiento interior mediante bafles de 200 mm de espesor rellenos de lana de roca con alta absorción acústica y densidad 70 Kg/m3, y pasos de aire de 100 mm. Marca BRINNER modelo SRR 20/100 1200x600x1500.

**SRR100-126018** Ud SILENCIADOR SRR 20/100 1200x600 L=1800 mm (material; 18/03/2026)
Precio: 2352.02
Silenciador disipativo rectangular de bafles paralelos de medidas 1200x600x600 mm (ANCHOxALTOxLONGITUD), con envolvente de chapa galvanizada y tratamiento interior mediante bafles de 200 mm de espesor rellenos de lana de roca con alta absorción acústica y densidad 70 Kg/m3, y pasos de aire de 100 mm. Marca BRINNER modelo SRR 20/100 1200x600x600.

**SRR100-129060** Ud SILENCIADOR SRR 20/100 1200x900 L=600 mm (material; 18/03/2026)
Precio: 1533.95
Silenciador disipativo rectangular de bafles paralelos de medidas 1200x900x600 mm (ANCHOxALTOxLONGITUD), con envolvente de chapa galvanizada y tratamiento interior mediante bafles de 200 mm de espesor rellenos de lana de roca con alta absorción acústica y densidad 70 Kg/m3, y pasos de aire de 100 mm. Marca BRINNER modelo SRR 20/100 1200x900x600.

**SRR100-129090** Ud SILENCIADOR SRR 20/100 1200x900 L=900 mm (material; 18/03/2026)
Precio: 1872.64
Silenciador disipativo rectangular de bafles paralelos de medidas 1200x900x900 mm (ANCHOxALTOxLONGITUD), con envolvente de chapa galvanizada y tratamiento interior mediante bafles de 200 mm de espesor rellenos de lana de roca con alta absorción acústica y densidad 70 Kg/m3, y pasos de aire de 100 mm. Marca BRINNER modelo SRR 20/100 1200x900x900.

**SRR100-129012** Ud SILENCIADOR SRR 20/100 1200x900 L=1200 mm (material; 18/03/2026)
Precio: 2211.32
Silenciador disipativo rectangular de bafles paralelos de medidas 1200x900x1200 mm (ANCHOxALTOxLONGITUD), con envolvente de chapa galvanizada y tratamiento interior mediante bafles de 200 mm de espesor rellenos de lana de roca con alta absorción acústica y densidad 70 Kg/m3, y pasos de aire de 100 mm. Marca BRINNER modelo SRR 20/100 1200x900x1200.

**SRR100-129015** Ud SILENCIADOR SRR 20/100 1200x900 L=1500 mm (material; 18/03/2026)
Precio: 2550.01
Silenciador disipativo rectangular de bafles paralelos de medidas 1200x900x1500 mm (ANCHOxALTOxLONGITUD), con envolvente de chapa galvanizada y tratamiento interior mediante bafles de 200 mm de espesor rellenos de lana de roca con alta absorción acústica y densidad 70 Kg/m3, y pasos de aire de 100 mm. Marca BRINNER modelo SRR 20/100 1200x900x1500.

**SRR100-129018** Ud SILENCIADOR SRR 20/100 1200x900 L=1800 mm (material; 18/03/2026)
Precio: 2888.69
Silenciador disipativo rectangular de bafles paralelos de medidas 1200x900x1800 mm (ANCHOxALTOxLONGITUD), con envolvente de chapa galvanizada y tratamiento interior mediante bafles de 200 mm de espesor rellenos de lana de roca con alta absorción acústica y densidad 70 Kg/m3, y pasos de aire de 100 mm. Marca BRINNER modelo SRR 20/100 1200x900x1800.

**SRR100-121260** Ud SILENCIADOR SRR 20/100 1200x1200 L=600 mm (material; 18/03/2026)
Precio: 1722.46
Silenciador disipativo rectangular de bafles paralelos de medidas 1200x1200x600 mm (ANCHOxALTOxLONGITUD), con envolvente de chapa galvanizada y tratamiento interior mediante bafles de 200 mm de espesor rellenos de lana de roca con alta absorción acústica y densidad 70 Kg/m3, y pasos de aire de 100 mm. Marca BRINNER modelo SRR 20/100 1200x1200x600.

**SRR100-121290** Ud SILENCIADOR SRR 20/100 1200x1200 L=900 mm (material; 18/03/2026)
Precio: 2148.18
Silenciador disipativo rectangular de bafles paralelos de medidas 1200x1200x900 mm (ANCHOxALTOxLONGITUD), con envolvente de chapa galvanizada y tratamiento interior mediante bafles de 200 mm de espesor rellenos de lana de roca con alta absorción acústica y densidad 70 Kg/m3, y pasos de aire de 100 mm. Marca BRINNER modelo SRR 20/100 1200x1200x900.

**SRR100-121212** Ud SILENCIADOR SRR 20/100 1200x1200 L=1200 mm (material; 18/03/2026)
Precio: 2573.91
Silenciador disipativo rectangular de bafles paralelos de medidas 1200x1200x1200 mm (ANCHOxALTOxLONGITUD), con envolvente de chapa galvanizada y tratamiento interior mediante bafles de 200 mm de espesor rellenos de lana de roca con alta absorción acústica y densidad 70 Kg/m3, y pasos de aire de 100 mm. Marca BRINNER modelo SRR 20/100 1200x1200x1200.

**SRR100-121215** Ud SILENCIADOR SRR 20/100 1200x1200 L=1500 mm (material; 18/03/2026)
Precio: 2999.63
Silenciador disipativo rectangular de bafles paralelos de medidas 1200x1200x1500 mm (ANCHOxALTOxLONGITUD), con envolvente de chapa galvanizada y tratamiento interior mediante bafles de 200 mm de espesor rellenos de lana de roca con alta absorción acústica y densidad 70 Kg/m3, y pasos de aire de 100 mm. Marca BRINNER modelo SRR 20/100 1200x1200x1500.

**SRR100-121218** Ud SILENCIADOR SRR 20/100 1200x1200 L=1800 mm (material; 18/03/2026)
Precio: 3425.36
Silenciador disipativo rectangular de bafles paralelos de medidas 1200x1200x1800 mm (ANCHOxALTOxLONGITUD), con envolvente de chapa galvanizada y tratamiento interior mediante bafles de 200 mm de espesor rellenos de lana de roca con alta absorción acústica y densidad 70 Kg/m3, y pasos de aire de 100 mm. Marca BRINNER modelo SRR 20/100 1200x1200x1800.

**SRR100-159060** Ud SILENCIADOR SRR 20/100 1500x900 L=600 mm (material; 18/03/2026)
Precio: 2176.48
Silenciador disipativo rectangular de bafles paralelos de medidas 1500x900x600 mm (ANCHOxALTOxLONGITUD), con envolvente de chapa galvanizada y tratamiento interior mediante bafles de 200 mm de espesor rellenos de lana de roca con alta absorción acústica y densidad 70 Kg/m3, y pasos de aire de 100 mm. Marca BRINNER modelo SRR 20/100 1500x900x600.

**SRR100-159090** Ud SILENCIADOR SRR 20/100 1500x900 L=900 mm (material; 18/03/2026)
Precio: 2610.94
Silenciador disipativo rectangular de bafles paralelos de medidas 1500x900x900 mm (ANCHOxALTOxLONGITUD), con envolvente de chapa galvanizada y tratamiento interior mediante bafles de 200 mm de espesor rellenos de lana de roca con alta absorción acústica y densidad 70 Kg/m3, y pasos de aire de 100 mm. Marca BRINNER modelo SRR 20/100 1500x900x900.

**SRR100-159012** Ud SILENCIADOR SRR 20/100 1500x900 L=1200 mm (material; 18/03/2026)
Precio: 3016.09
Silenciador disipativo rectangular de bafles paralelos de medidas 1500x900x1200 mm (ANCHOxALTOxLONGITUD), con envolvente de chapa galvanizada y tratamiento interior mediante bafles de 200 mm de espesor rellenos de lana de roca con alta absorción acústica y densidad 70 Kg/m3, y pasos de aire de 100 mm. Marca BRINNER modelo SRR 20/100 1500x900x1200.

**SRR100-159015** Ud SILENCIADOR SRR 20/100 1500x900 L=1500 mm (material; 18/03/2026)
Precio: 3421.24
Silenciador disipativo rectangular de bafles paralelos de medidas 1500x900x1500 mm (ANCHOxALTOxLONGITUD), con envolvente de chapa galvanizada y tratamiento interior mediante bafles de 200 mm de espesor rellenos de lana de roca con alta absorción acústica y densidad 70 Kg/m3, y pasos de aire de 100 mm. Marca BRINNER modelo SRR 20/100 1500x900x1500.

**SRR100-159018** Ud SILENCIADOR SRR 20/100 1500x900 L=1800 mm (material; 18/03/2026)
Precio: 3826.39
Silenciador disipativo rectangular de bafles paralelos de medidas 1500x900x1800 mm (ANCHOxALTOxLONGITUD), con envolvente de chapa galvanizada y tratamiento interior mediante bafles de 200 mm de espesor rellenos de lana de roca con alta absorción acústica y densidad 70 Kg/m3, y pasos de aire de 100 mm. Marca BRINNER modelo SRR 20/100 1500x900x1800.

**SRR100-151260** Ud SILENCIADOR SRR 20/100 1500x1200 L=600 mm (material; 18/03/2026)
Precio: 2409.29
Silenciador disipativo rectangular de bafles paralelos de medidas 1500x1200x600 mm (ANCHOxALTOxLONGITUD), con envolvente de chapa galvanizada y tratamiento interior mediante bafles de 200 mm de espesor rellenos de lana de roca con alta absorción acústica y densidad 70 Kg/m3, y pasos de aire de 100 mm. Marca BRINNER modelo SRR 20/100 1500x1200x600.

**SRR100-151290** Ud SILENCIADOR SRR 20/100 1500x1200 L=900 mm (material; 18/03/2026)
Precio: 2951.37
Silenciador disipativo rectangular de bafles paralelos de medidas 1500x1200x900 mm (ANCHOxALTOxLONGITUD), con envolvente de chapa galvanizada y tratamiento interior mediante bafles de 200 mm de espesor rellenos de lana de roca con alta absorción acústica y densidad 70 Kg/m3, y pasos de aire de 100 mm. Marca BRINNER modelo SRR 20/100 1500x1200x900.

**SRR100-151212** Ud SILENCIADOR SRR 20/100 1500x1200 L=1200 mm (material; 18/03/2026)
Precio: 3464.14
Silenciador disipativo rectangular de bafles paralelos de medidas 1500x1200x1200 mm (ANCHOxALTOxLONGITUD), con envolvente de chapa galvanizada y tratamiento interior mediante bafles de 200 mm de espesor rellenos de lana de roca con alta absorción acústica y densidad 70 Kg/m3, y pasos de aire de 100 mm. Marca BRINNER modelo SRR 20/100 1500x1200x1200.

**SRR100-151215** Ud SILENCIADOR SRR 20/100 1500x1200 L=1500 mm (material; 18/03/2026)
Precio: 3976.91
Silenciador disipativo rectangular de bafles paralelos de medidas 1500x1200x1500 mm (ANCHOxALTOxLONGITUD), con envolvente de chapa galvanizada y tratamiento interior mediante bafles de 200 mm de espesor rellenos de lana de roca con alta absorción acústica y densidad 70 Kg/m3, y pasos de aire de 100 mm. Marca BRINNER modelo SRR 20/100 1500x1200x1500.

**SRR100-151218** Ud SILENCIADOR SRR 20/100 1500x1200 L=1800 mm (material; 18/03/2026)
Precio: 4489.67
Silenciador disipativo rectangular de bafles paralelos de medidas 1500x1200x1800 mm (ANCHOxALTOxLONGITUD), con envolvente de chapa galvanizada y tratamiento interior mediante bafles de 200 mm de espesor rellenos de lana de roca con alta absorción acústica y densidad 70 Kg/m3, y pasos de aire de 100 mm. Marca BRINNER modelo SRR 20/100 1500x1200x1800.

**SRR100-151560** Ud SILENCIADOR SRR 20/100 1500x1500 L=600 mm (material; 18/03/2026)
Precio: 2642.11
Silenciador disipativo rectangular de bafles paralelos de medidas 1500x1500x600 mm (ANCHOxALTOxLONGITUD), con envolvente de chapa galvanizada y tratamiento interior mediante bafles de 200 mm de espesor rellenos de lana de roca con alta absorción acústica y densidad 70 Kg/m3, y pasos de aire de 100 mm. Marca BRINNER modelo SRR 20/100 1500x1500x600.

**SRR100-151590** Ud SILENCIADOR SRR 20/100 1500x1500 L=900 mm (material; 18/03/2026)
Precio: 3291.8
Silenciador disipativo rectangular de bafles paralelos de medidas 1500x1500x900 mm (ANCHOxALTOxLONGITUD), con envolvente de chapa galvanizada y tratamiento interior mediante bafles de 200 mm de espesor rellenos de lana de roca con alta absorción acústica y densidad 70 Kg/m3, y pasos de aire de 100 mm. Marca BRINNER modelo SRR 20/100 1500x1500x900.

**SRR100-151512** Ud SILENCIADOR SRR 20/100 1500x1500 L=1200 mm (material; 18/03/2026)
Precio: 3912.19
Silenciador disipativo rectangular de bafles paralelos de medidas 1500x1500x1200 mm (ANCHOxALTOxLONGITUD), con envolvente de chapa galvanizada y tratamiento interior mediante bafles de 200 mm de espesor rellenos de lana de roca con alta absorción acústica y densidad 70 Kg/m3, y pasos de aire de 100 mm. Marca BRINNER modelo SRR 20/100 1500x1500x1200.

**SRR100-151515** Ud SILENCIADOR SRR 20/100 1500x1500 L=1500 mm (material; 18/03/2026)
Precio: 4532.57
Silenciador disipativo rectangular de bafles paralelos de medidas 1500x1500x1500 mm (ANCHOxALTOxLONGITUD), con envolvente de chapa galvanizada y tratamiento interior mediante bafles de 200 mm de espesor rellenos de lana de roca con alta absorción acústica y densidad 70 Kg/m3, y pasos de aire de 100 mm. Marca BRINNER modelo SRR 20/100 1500x1500x1500.

**SRR100-151518** Ud SILENCIADOR SRR 20/100 1500x1500 L=1800 mm (material; 18/03/2026)
Precio: 5152.95
Silenciador disipativo rectangular de bafles paralelos de medidas 1500x1500x1800 mm (ANCHOxALTOxLONGITUD), con envolvente de chapa galvanizada y tratamiento interior mediante bafles de 200 mm de espesor rellenos de lana de roca con alta absorción acústica y densidad 70 Kg/m3, y pasos de aire de 100 mm. Marca BRINNER modelo SRR 20/100 1500x1500x1800.

**SRR100-181260** Ud SILENCIADOR SRR 20/100 1800x1200 L=600 mm (material; 18/03/2026)
Precio: 2759.02
Silenciador disipativo rectangular de bafles paralelos de medidas 1800x1200x600 mm (ANCHOxALTOxLONGITUD), con envolvente de chapa galvanizada y tratamiento interior mediante bafles de 200 mm de espesor rellenos de lana de roca con alta absorción acústica y densidad 70 Kg/m3, y pasos de aire de 100 mm. Marca BRINNER modelo SRR 20/100 1800x1200x600.

**SRR100-181290** Ud SILENCIADOR SRR 20/100 1800x1200 L=900 mm (material; 18/03/2026)
Precio: 3358.83
Silenciador disipativo rectangular de bafles paralelos de medidas 1800x1200x900 mm (ANCHOxALTOxLONGITUD), con envolvente de chapa galvanizada y tratamiento interior mediante bafles de 200 mm de espesor rellenos de lana de roca con alta absorción acústica y densidad 70 Kg/m3, y pasos de aire de 100 mm. Marca BRINNER modelo SRR 20/100 1800x1200x900.

**SRR100-181212** Ud SILENCIADOR SRR 20/100 1800x1200 L=1200 mm (material; 18/03/2026)
Precio: 3958.64
Silenciador disipativo rectangular de bafles paralelos de medidas 1800x1200x1200 mm (ANCHOxALTOxLONGITUD), con envolvente de chapa galvanizada y tratamiento interior mediante bafles de 200 mm de espesor rellenos de lana de roca con alta absorción acústica y densidad 70 Kg/m3, y pasos de aire de 100 mm. Marca BRINNER modelo SRR 20/100 1800x1200x1200.

**SRR100-181215** Ud SILENCIADOR SRR 20/100 1800x1200 L=1500 mm (material; 18/03/2026)
Precio: 4558.44
Silenciador disipativo rectangular de bafles paralelos de medidas 1800x1200x1500 mm (ANCHOxALTOxLONGITUD), con envolvente de chapa galvanizada y tratamiento interior mediante bafles de 200 mm de espesor rellenos de lana de roca con alta absorción acústica y densidad 70 Kg/m3, y pasos de aire de 100 mm. Marca BRINNER modelo SRR 20/100 1800x1200x1500.

**SRR100-181218** Ud SILENCIADOR SRR 20/100 1800x1200 L=1800 mm (material; 18/03/2026)
Precio: 5158.25
Silenciador disipativo rectangular de bafles paralelos de medidas 1800x1200x1800 mm (ANCHOxALTOxLONGITUD), con envolvente de chapa galvanizada y tratamiento interior mediante bafles de 200 mm de espesor rellenos de lana de roca con alta absorción acústica y densidad 70 Kg/m3, y pasos de aire de 100 mm. Marca BRINNER modelo SRR 20/100 1800x1200x1800.

**SRR100-181560** Ud SILENCIADOR SRR 20/100 1800x1500 L=600 mm (material; 18/03/2026)
Precio: 3036.14
Silenciador disipativo rectangular de bafles paralelos de medidas 1800x1500x600 mm (ANCHOxALTOxLONGITUD), con envolvente de chapa galvanizada y tratamiento interior mediante bafles de 200 mm de espesor rellenos de lana de roca con alta absorción acústica y densidad 70 Kg/m3, y pasos de aire de 100 mm. Marca BRINNER modelo SRR 20/100 1800x1500x600.

**SRR100-181590** Ud SILENCIADOR SRR 20/100 1800x1500 L=900 mm (material; 18/03/2026)
Precio: 3764.15
Silenciador disipativo rectangular de bafles paralelos de medidas 1800x1500x900 mm (ANCHOxALTOxLONGITUD), con envolvente de chapa galvanizada y tratamiento interior mediante bafles de 200 mm de espesor rellenos de lana de roca con alta absorción acústica y densidad 70 Kg/m3, y pasos de aire de 100 mm. Marca BRINNER modelo SRR 20/100 1800x1500x900.

**SRR100-181512** Ud SILENCIADOR SRR 20/100 1800x1500 L=1200 mm (material; 18/03/2026)
Precio: 4492.15
Silenciador disipativo rectangular de bafles paralelos de medidas 1800x1500x1200 mm (ANCHOxALTOxLONGITUD), con envolvente de chapa galvanizada y tratamiento interior mediante bafles de 200 mm de espesor rellenos de lana de roca con alta absorción acústica y densidad 70 Kg/m3, y pasos de aire de 100 mm. Marca BRINNER modelo SRR 20/100 1800x1500x1200.

**SRR100-181515** Ud SILENCIADOR SRR 20/100 1800x1500 L=1500 mm (material; 18/03/2026)
Precio: 5220.15
Silenciador disipativo rectangular de bafles paralelos de medidas 1800x1500x1500 mm (ANCHOxALTOxLONGITUD), con envolvente de chapa galvanizada y tratamiento interior mediante bafles de 200 mm de espesor rellenos de lana de roca con alta absorción acústica y densidad 70 Kg/m3, y pasos de aire de 100 mm. Marca BRINNER modelo SRR 20/100 1800x1500x1500.

**SRR100-181518** Ud SILENCIADOR SRR 20/100 1800x1500 L=1800 mm (material; 18/03/2026)
Precio: 5948.15
Silenciador disipativo rectangular de bafles paralelos de medidas 1800x1500x1800 mm (ANCHOxALTOxLONGITUD), con envolvente de chapa galvanizada y tratamiento interior mediante bafles de 200 mm de espesor rellenos de lana de roca con alta absorción acústica y densidad 70 Kg/m3, y pasos de aire de 100 mm. Marca BRINNER modelo SRR 20/100 1800x1500x1800.

**SRR100-181860** Ud SILENCIADOR SRR 20/100 1800x1800 L=600 mm (material; 18/03/2026)
Precio: 3313.27
Silenciador disipativo rectangular de bafles paralelos de medidas 1800x1800x600 mm (ANCHOxALTOxLONGITUD), con envolvente de chapa galvanizada y tratamiento interior mediante bafles de 200 mm de espesor rellenos de lana de roca con alta absorción acústica y densidad 70 Kg/m3, y pasos de aire de 100 mm. Marca BRINNER modelo SRR 20/100 1800x1800x600.

**SRR100-181890** Ud SILENCIADOR SRR 20/100 1800x1800 L=900 mm (material; 18/03/2026)
Precio: 4169.46
Silenciador disipativo rectangular de bafles paralelos de medidas 1800x1800x900 mm (ANCHOxALTOxLONGITUD), con envolvente de chapa galvanizada y tratamiento interior mediante bafles de 200 mm de espesor rellenos de lana de roca con alta absorción acústica y densidad 70 Kg/m3, y pasos de aire de 100 mm. Marca BRINNER modelo SRR 20/100 1800x1800x900.

**SRR100-181812** Ud SILENCIADOR SRR 20/100 1800x1800 L=1200 mm (material; 18/03/2026)
Precio: 5025.66
Silenciador disipativo rectangular de bafles paralelos de medidas 1800x1800x1200 mm (ANCHOxALTOxLONGITUD), con envolvente de chapa galvanizada y tratamiento interior mediante bafles de 200 mm de espesor rellenos de lana de roca con alta absorción acústica y densidad 70 Kg/m3, y pasos de aire de 100 mm. Marca BRINNER modelo SRR 20/100 1800x1800x1200.

**SRR100-181815** Ud SILENCIADOR SRR 20/100 1800x1800 L=1500 mm (material; 18/03/2026)
Precio: 5881.85
Silenciador disipativo rectangular de bafles paralelos de medidas 1800x1800x1500 mm (ANCHOxALTOxLONGITUD), con envolvente de chapa galvanizada y tratamiento interior mediante bafles de 200 mm de espesor rellenos de lana de roca con alta absorción acústica y densidad 70 Kg/m3, y pasos de aire de 100 mm. Marca BRINNER modelo SRR 20/100 1800x1800x1500.

**SRR100-181818** Ud SILENCIADOR SRR 20/100 1800x1800 L=1800 mm (material; 18/03/2026)
Precio: 6738.05
Silenciador disipativo rectangular de bafles paralelos de medidas 1800x1800x1800 mm (ANCHOxALTOxLONGITUD), con envolvente de chapa galvanizada y tratamiento interior mediante bafles de 200 mm de espesor rellenos de lana de roca con alta absorción acústica y densidad 70 Kg/m3, y pasos de aire de 100 mm. Marca BRINNER modelo SRR 20/100 1800x1800x1800.

**SRR100-211560** Ud SILENCIADOR SRR 20/100 2100x1500 L=600 mm (material; 18/03/2026)
Precio: 3488.81
Silenciador disipativo rectangular de bafles paralelos de medidas 2100x1500x600 mm (ANCHOxALTOxLONGITUD), con envolvente de chapa galvanizada y tratamiento interior mediante bafles de 200 mm de espesor rellenos de lana de roca con alta absorción acústica y densidad 70 Kg/m3, y pasos de aire de 100 mm. Marca BRINNER modelo SRR 20/100 2100x1500x600.

**SRR100-211590** Ud SILENCIADOR SRR 20/100 2100x1500 L=900 mm (material; 18/03/2026)
Precio: 4324.43
Silenciador disipativo rectangular de bafles paralelos de medidas 2100x1500x900 mm (ANCHOxALTOxLONGITUD), con envolvente de chapa galvanizada y tratamiento interior mediante bafles de 200 mm de espesor rellenos de lana de roca con alta absorción acústica y densidad 70 Kg/m3, y pasos de aire de 100 mm. Marca BRINNER modelo SRR 20/100 2100x1500x900.

**SRR100-211512** Ud SILENCIADOR SRR 20/100 2100x1500 L=1200 mm (material; 18/03/2026)
Precio: 5160.05
Silenciador disipativo rectangular de bafles paralelos de medidas 2100x1500x1200 mm (ANCHOxALTOxLONGITUD), con envolvente de chapa galvanizada y tratamiento interior mediante bafles de 200 mm de espesor rellenos de lana de roca con alta absorción acústica y densidad 70 Kg/m3, y pasos de aire de 100 mm. Marca BRINNER modelo SRR 20/100 2100x1500x1200.

**SRR100-211515** Ud SILENCIADOR SRR 20/100 2100x1500 L=1500 mm (material; 18/03/2026)
Precio: 5995.67
Silenciador disipativo rectangular de bafles paralelos de medidas 2100x1500x1500 mm (ANCHOxALTOxLONGITUD), con envolvente de chapa galvanizada y tratamiento interior mediante bafles de 200 mm de espesor rellenos de lana de roca con alta absorción acústica y densidad 70 Kg/m3, y pasos de aire de 100 mm. Marca BRINNER modelo SRR 20/100 2100x1500x1500.

**SRR100-211518** Ud SILENCIADOR SRR 20/100 2100x1500 L=1800 mm (material; 18/03/2026)
Precio: 6831.29
Silenciador disipativo rectangular de bafles paralelos de medidas 2100x1500x1800 mm (ANCHOxALTOxLONGITUD), con envolvente de chapa galvanizada y tratamiento interior mediante bafles de 200 mm de espesor rellenos de lana de roca con alta absorción acústica y densidad 70 Kg/m3, y pasos de aire de 100 mm. Marca BRINNER modelo SRR 20/100 2100x1500x1800.

**SRR100-211860** Ud SILENCIADOR SRR 20/100 2100x1800 L=600 mm (material; 18/03/2026)
Precio: 3810.24
Silenciador disipativo rectangular de bafles paralelos de medidas 2100x1800x600 mm (ANCHOxALTOxLONGITUD), con envolvente de chapa galvanizada y tratamiento interior mediante bafles de 200 mm de espesor rellenos de lana de roca con alta absorción acústica y densidad 70 Kg/m3, y pasos de aire de 100 mm. Marca BRINNER modelo SRR 20/100 2100x1800x600.

**SRR100-211890** Ud SILENCIADOR SRR 20/100 2100x1800 L=900 mm (material; 18/03/2026)
Precio: 4794.63
Silenciador disipativo rectangular de bafles paralelos de medidas 2100x1800x900 mm (ANCHOxALTOxLONGITUD), con envolvente de chapa galvanizada y tratamiento interior mediante bafles de 200 mm de espesor rellenos de lana de roca con alta absorción acústica y densidad 70 Kg/m3, y pasos de aire de 100 mm. Marca BRINNER modelo SRR 20/100 2100x1800x900.

**SRR100-211812** Ud SILENCIADOR SRR 20/100 2100x1800 L=1200 mm (material; 18/03/2026)
Precio: 5779.02
Silenciador disipativo rectangular de bafles paralelos de medidas 2100x1800x1200 mm (ANCHOxALTOxLONGITUD), con envolvente de chapa galvanizada y tratamiento interior mediante bafles de 200 mm de espesor rellenos de lana de roca con alta absorción acústica y densidad 70 Kg/m3, y pasos de aire de 100 mm. Marca BRINNER modelo SRR 20/100 2100x1800x1200.

**SRR100-211815** Ud SILENCIADOR SRR 20/100 2100x1800 L=1500 mm (material; 18/03/2026)
Precio: 6763.41
Silenciador disipativo rectangular de bafles paralelos de medidas 2100x1800x1500 mm (ANCHOxALTOxLONGITUD), con envolvente de chapa galvanizada y tratamiento interior mediante bafles de 200 mm de espesor rellenos de lana de roca con alta absorción acústica y densidad 70 Kg/m3, y pasos de aire de 100 mm. Marca BRINNER modelo SRR 20/100 2100x1800x1500.

**SRR100-211818** Ud SILENCIADOR SRR 20/100 2100x1800 L=1800 mm (material; 18/03/2026)
Precio: 7747.8
Silenciador disipativo rectangular de bafles paralelos de medidas 2100x1800x1800 mm (ANCHOxALTOxLONGITUD), con envolvente de chapa galvanizada y tratamiento interior mediante bafles de 200 mm de espesor rellenos de lana de roca con alta absorción acústica y densidad 70 Kg/m3, y pasos de aire de 100 mm. Marca BRINNER modelo SRR 20/100 2100x1800x1800.

**SRR100-212160** Ud SILENCIADOR SRR 20/100 2100x2100 L=600 mm (material; 18/03/2026)
Precio: 4131.67
Silenciador disipativo rectangular de bafles paralelos de medidas 2100x2100x600 mm (ANCHOxALTOxLONGITUD), con envolvente de chapa galvanizada y tratamiento interior mediante bafles de 200 mm de espesor rellenos de lana de roca con alta absorción acústica y densidad 70 Kg/m3, y pasos de aire de 100 mm. Marca BRINNER modelo SRR 20/100 2100x2100x600.

**SRR100-212190** Ud SILENCIADOR SRR 20/100 2100x2100 L=900 mm (material; 18/03/2026)
Precio: 5264.83
Silenciador disipativo rectangular de bafles paralelos de medidas 2100x2100x900 mm (ANCHOxALTOxLONGITUD), con envolvente de chapa galvanizada y tratamiento interior mediante bafles de 200 mm de espesor rellenos de lana de roca con alta absorción acústica y densidad 70 Kg/m3, y pasos de aire de 100 mm. Marca BRINNER modelo SRR 20/100 2100x2100x900.

**SRR100-212112** Ud SILENCIADOR SRR 20/100 2100x2100 L=1200 mm (material; 18/03/2026)
Precio: 6398
Silenciador disipativo rectangular de bafles paralelos de medidas 2100x2100x1200 mm (ANCHOxALTOxLONGITUD), con envolvente de chapa galvanizada y tratamiento interior mediante bafles de 200 mm de espesor rellenos de lana de roca con alta absorción acústica y densidad 70 Kg/m3, y pasos de aire de 100 mm. Marca BRINNER modelo SRR 20/100 2100x2100x1200.

**SRR100-212115** Ud SILENCIADOR SRR 20/100 2100x2100 L=1500 mm (material; 18/03/2026)
Precio: 7531.16
Silenciador disipativo rectangular de bafles paralelos de medidas 2100x2100x1500 mm (ANCHOxALTOxLONGITUD), con envolvente de chapa galvanizada y tratamiento interior mediante bafles de 200 mm de espesor rellenos de lana de roca con alta absorción acústica y densidad 70 Kg/m3, y pasos de aire de 100 mm. Marca BRINNER modelo SRR 20/100 2100x2100x1500.

**SRR100-212118** Ud SILENCIADOR SRR 20/100 2100x2100 L=1800 mm (material; 18/03/2026)
Precio: 8664.32
Silenciador disipativo rectangular de bafles paralelos de medidas 2100x2100x1800 mm (ANCHOxALTOxLONGITUD), con envolvente de chapa galvanizada y tratamiento interior mediante bafles de 200 mm de espesor rellenos de lana de roca con alta absorción acústica y densidad 70 Kg/m3, y pasos de aire de 100 mm. Marca BRINNER modelo SRR 20/100 2100x2100x1800.

#### ISONOISE PANTALLAS ACÚSTICAS (18/03/2026)

**APR80600300** Ud PANTALLA ACUSTICA ISONOISE 600X300 (material; 18/03/2026)
Precio: 169.1
Pantalla acústica de medidas 600x300 mm (Ancho x Alto) con cara interior fabricada en chapa galvanizada perforada de 1 mm de espesor, cara exterior y carcasa de chapa galvanizada de 1 mm, y material absorbente interior de lana de roca de 80 mm de espesor con velo negro en la cara vista y densidad 40 Kg/m3. Índice global de reducción acústica ponderado A, RA=30,2 dBA, coeficiente de absorción sonora ponderado aw=1. Marca BRINNER modelo ISONOISE APR80600300.

**APR80600600** Ud PANTALLA ACUSTICA ISONOISE 600X600 (material; 18/03/2026)
Precio: 199.87
Pantalla acústica de medidas 600x600 mm (Ancho x Alto) con cara interior fabricada en chapa galvanizada perforada de 1 mm de espesor, cara exterior y carcasa de chapa galvanizada de 1 mm, y material absorbente interior de lana de roca de 80 mm de espesor con velo negro en la cara vista y densidad 40 Kg/m3. Índice global de reducción acústica ponderado A, RA=30,2 dBA, coeficiente de absorción sonora ponderado aw=1. Marca BRINNER modelo ISONOISE APR80600600.

**APR80600900** Ud PANTALLA ACUSTICA ISONOISE 600X900 (material; 18/03/2026)
Precio: 232.91
Pantalla acústica de medidas 600x900 mm (Ancho x Alto) con cara interior fabricada en chapa galvanizada perforada de 1 mm de espesor, cara exterior y carcasa de chapa galvanizada de 1 mm, y material absorbente interior de lana de roca de 80 mm de espesor con velo negro en la cara vista y densidad 40 Kg/m3. Índice global de reducción acústica ponderado A, RA=30,2 dBA, coeficiente de absorción sonora ponderado aw=1. Marca BRINNER modelo ISONOISE APR80600900.

**APR806001200** Ud PANTALLA ACUSTICA ISONOISE 600X1200 (material; 18/03/2026)
Precio: 368.55
Pantalla acústica de medidas 600x1200 mm (Ancho x Alto) con cara interior fabricada en chapa galvanizada perforada de 1 mm de espesor, cara exterior y carcasa de chapa galvanizada de 1 mm, y material absorbente interior de lana de roca de 80 mm de espesor con velo negro en la cara vista y densidad 40 Kg/m3. Índice global de reducción acústica ponderado A, RA=30,2 dBA, coeficiente de absorción sonora ponderado aw=1. Marca BRINNER modelo ISONOISE APR80 6001200.

**APR801200300** Ud PANTALLA ACUSTICA ISONOISE 1200X300 (material; 18/03/2026)
Precio: 303.3
Pantalla acústica de medidas 1200x300 mm (Ancho x Alto) con cara interior fabricada en chapa galvanizada perforada de 1 mm de espesor, cara exterior y carcasa de chapa galvanizada de 1 mm, y material absorbente interior de lana de roca de 80 mm de espesor con velo negro en la cara vista y densidad 40 Kg/m3. Índice global de reducción acústica ponderado A, RA=30,2 dBA, coeficiente de absorción sonora ponderado aw=1. Marca BRINNER modelo ISONOISE APR80 1200300.

**APR801200600** Ud PANTALLA ACUSTICA ISONOISE 1200X600 (material; 18/03/2026)
Precio: 368.55
Pantalla acústica de medidas 1200x600 mm (Ancho x Alto) con cara interior fabricada en chapa galvanizada perforada de 1 mm de espesor, cara exterior y carcasa de chapa galvanizada de 1 mm, y material absorbente interior de lana de roca de 80 mm de espesor con velo negro en la cara vista y densidad 40 Kg/m3. Índice global de reducción acústica ponderado A, RA=30,2 dBA, coeficiente de absorción sonora ponderado aw=1. Marca BRINNER modelo ISONOISE APR80 1200600.

**APR801200900** Ud PANTALLA ACUSTICA ISONOISE 1200X900 (material; 18/03/2026)
Precio: 463.11
Pantalla acústica de medidas 1200x900 mm (Ancho x Alto) con cara interior fabricada en chapa galvanizada perforada de 1 mm de espesor, cara exterior y carcasa de chapa galvanizada de 1 mm, y material absorbente interior de lana de roca de 80 mm de espesor con velo negro en la cara vista y densidad 40 Kg/m3. Índice global de reducción acústica ponderado A, RA=30,2 dBA, coeficiente de absorción sonora ponderado aw=1. Marca BRINNER modelo ISONOISE APR801200900.

**APR8012001200** Ud PANTALLA ACUSTICA ISONOISE 1200X1200 (material; 18/03/2026)
Precio: 528.36
Pantalla acústica de medidas 1200x1200 mm (Ancho x Alto) con cara interior fabricada en chapa galvanizada perforada de 1 mm de espesor, cara exterior y carcasa de chapa galvanizada de 1 mm, y material absorbente interior de lana de roca de 80 mm de espesor con velo negro en la cara vista y densidad 40 Kg/m3. Índice global de reducción acústica ponderado A, RA=30,2 dBA, coeficiente de absorción sonora ponderado aw=1. Marca BRINNER modelo ISONOISE APR8012001200.

**APR801800300** Ud PANTALLA ACUSTICA ISONOISE 1800X300 (material; 18/03/2026)
Precio: 395.79
Pantalla acústica de medidas 1800x300 mm (Ancho x Alto) con cara interior fabricada en chapa galvanizada perforada de 1 mm de espesor, cara exterior y carcasa de chapa galvanizada de 1 mm, y material absorbente interior de lana de roca de 80 mm de espesor con velo negro en la cara vista y densidad 40 Kg/m3. Índice global de reducción acústica ponderado A, RA=30,2 dBA, coeficiente de absorción sonora ponderado aw=1. Marca BRINNER modelo ISONOISE APR80 1800300.

**APR801800600** Ud PANTALLA ACUSTICA ISONOISE 1800X600 (material; 18/03/2026)
Precio: 493.25
Pantalla acústica de medidas 1800x600 mm (Ancho x Alto) con cara interior fabricada en chapa galvanizada perforada de 1 mm de espesor, cara exterior y carcasa de chapa galvanizada de 1 mm, y material absorbente interior de lana de roca de 80 mm de espesor con velo negro en la cara vista y densidad 40 Kg/m3. Índice global de reducción acústica ponderado A, RA=30,2 dBA, coeficiente de absorción sonora ponderado aw=1. Marca BRINNER modelo ISONOISE APR801800600.

**APR801800900** Ud PANTALLA ACUSTICA ISONOISE 1800X900 (material; 18/03/2026)
Precio: 620.03
Pantalla acústica de medidas 1800x900 mm (Ancho x Alto) con cara interior fabricada en chapa galvanizada perforada de 1 mm de espesor, cara exterior y carcasa de chapa galvanizada de 1 mm, y material absorbente interior de lana de roca de 80 mm de espesor con velo negro en la cara vista y densidad 40 Kg/m3. Índice global de reducción acústica ponderado A, RA=30,2 dBA, coeficiente de absorción sonora ponderado aw=1. Marca BRINNER modelo ISONOISE APR801800900.

**APR8018001200** Ud PANTALLA ACUSTICA ISONOISE 1800X1200 (material; 18/03/2026)
Precio: 717.49
Pantalla acústica de medidas 1800x1200 mm (Ancho x Alto) con cara interior fabricada en chapa galvanizada perforada de 1 mm de espesor, cara exterior y carcasa de chapa galvanizada de 1 mm, y material absorbente interior de lana de roca de 80 mm de espesor con velo negro en la cara vista y densidad 40 Kg/m3. Índice global de reducción acústica ponderado A, RA=30,2 dBA, coeficiente de absorción sonora ponderado aw=1. Marca BRINNER modelo ISONOISE APR8018001200.

**APR802400300** Ud PANTALLA ACUSTICA ISONOISE 2400X300 (material; 18/03/2026)
Precio: 488.28
Pantalla acústica de medidas 2400x300 mm (Ancho x Alto) con cara interior fabricada en chapa galvanizada perforada de 1 mm de espesor, cara exterior y carcasa de chapa galvanizada de 1 mm, y material absorbente interior de lana de roca de 80 mm de espesor con velo negro en la cara vista y densidad 40 Kg/m3. Índice global de reducción acústica ponderado A, RA=30,2 dBA, coeficiente de absorción sonora ponderado aw=1. Marca BRINNER modelo ISONOISE APR802400300.

**APR802400600** Ud PANTALLA ACUSTICA ISONOISE 2400X600 (material; 18/03/2026)
Precio: 617.95
Pantalla acústica de medidas 2400x600 mm (Ancho x Alto) con cara interior fabricada en chapa galvanizada perforada de 1 mm de espesor, cara exterior y carcasa de chapa galvanizada de 1 mm, y material absorbente interior de lana de roca de 80 mm de espesor con velo negro en la cara vista y densidad 40 Kg/m3. Índice global de reducción acústica ponderado A, RA=30,2 dBA, coeficiente de absorción sonora ponderado aw=1. Marca BRINNER modelo ISONOISE APR802400600.

**APR802400900** Ud PANTALLA ACUSTICA ISONOISE 2400X900 (material; 18/03/2026)
Precio: 776.94
Pantalla acústica de medidas 2400x900 mm (Ancho x Alto) con cara interior fabricada en chapa galvanizada perforada de 1 mm de espesor, cara exterior y carcasa de chapa galvanizada de 1 mm, y material absorbente interior de lana de roca de 80 mm de espesor con velo negro en la cara vista y densidad 40 Kg/m3. Índice global de reducción acústica ponderado A, RA=30,2 dBA, coeficiente de absorción sonora ponderado aw=1. Marca BRINNER modelo ISONOISE APR802400900.

**APR8024001200** Ud PANTALLA ACUSTICA ISONOISE 2400X1200 (material; 18/03/2026)
Precio: 906.62
Pantalla acústica de medidas 2400x1200 mm (Ancho x Alto) con cara interior fabricada en chapa galvanizada perforada de 1 mm de espesor, cara exterior y carcasa de chapa galvanizada de 1 mm, y material absorbente interior de lana de roca de 80 mm de espesor con velo negro en la cara vista y densidad 40 Kg/m3. Índice global de reducción acústica ponderado A, RA=30,2 dBA, coeficiente de absorción sonora ponderado aw=1. Marca BRINNER modelo ISONOISE APR8024001200.

**APR803000300** Ud PANTALLA ACUSTICA ISONOISE 3000X300 (material; 18/03/2026)
Precio: 610.08
Pantalla acústica de medidas 3000x300 mm (Ancho x Alto) con cara interior fabricada en chapa galvanizada perforada de 1 mm de espesor, cara exterior y carcasa de chapa galvanizada de 1 mm, y material absorbente interior de lana de roca de 80 mm de espesor con velo negro en la cara vista y densidad 40 Kg/m3. Índice global de reducción acústica ponderado A, RA=30,2 dBA, coeficiente de absorción sonora ponderado aw=1. Marca BRINNER modelo ISONOISE APR803000300.

**APR803000600** Ud PANTALLA ACUSTICA ISONOISE 3000X600 (material; 18/03/2026)
Precio: 771.97
Pantalla acústica de medidas 3000x.600 mm (Ancho x Alto) con cara interior fabricada en chapa galvanizada perforada de 1 mm de espesor, cara exterior y carcasa de chapa galvanizada de 1 mm, y material absorbente interior de lana de roca de 80 mm de espesor con velo negro en la cara vista y densidad 40 Kg/m3. Índice global de reducción acústica ponderado A, RA=30,2 dBA, coeficiente de absorción sonora ponderado aw=1. Marca BRINNER modelo ISONOISE APR803000600.

**APR803000900** Ud PANTALLA ACUSTICA ISONOISE 3000X900 (material; 18/03/2026)
Precio: 963.17
Pantalla acústica de medidas 3000x900 mm (Ancho x Alto) con cara interior fabricada en chapa galvanizada perforada de 1 mm de espesor, cara exterior y carcasa de chapa galvanizada de 1 mm, y material absorbente interior de lana de roca de 80 mm de espesor con velo negro en la cara vista y densidad 40 Kg/m3. Índice global de reducción acústica ponderado A, RA=30,2 dBA, coeficiente de absorción sonora ponderado aw=1. Marca BRINNER modelo ISONOISE APR80 3000900.

**APR8030001200** Ud PANTALLA ACUSTICA ISONOISE 3000X1200 (material; 18/03/2026)
Precio: 1125.06
Pantalla acústica de medidas 3000x1200 mm (Ancho x Alto) con cara interior fabricada en chapa galvanizada perforada de 1 mm de espesor, cara exterior y carcasa de chapa galvanizada de 1 mm, y material absorbente interior de lana de roca de 80 mm de espesor con velo negro en la cara vista y densidad 40 Kg/m3. Índice global de reducción acústica ponderado A, RA=30,2 dBA, coeficiente de absorción sonora ponderado aw=1. Marca BRINNER modelo ISONOISE APR80 30001200.

#### TAEA TOMAS DE AIRE ACÚSTICAS (18/03/2026)

**TAEA400600** Ud TOMA DE AIRE EXTERIOR ACÚSTICA 400X600 (material; 18/03/2026)
Precio: 438.96
Toma de Aire Acústica de 400x600 y profundidad 300 mm, construida en chapa galvanizada con aislamiento de lana mineral con protección de chapa galvanizada perforada y malla antipájaros. Modelo TAEA 400x600.

**TAEA400750** Ud TOMA DE AIRE EXTERIOR ACÚSTICA 400X750 (material; 18/03/2026)
Precio: 540.24
Toma de Aire Acústica de 400x750 y profundidad 300 mm, construida en chapa galvanizada con aislamiento de lana mineral con protección de chapa galvanizada perforada y malla antipájaros. Modelo TAEA 400x750.

| Código | Ud | Descripción | Precio |
|---|---|---|---|
| TAEA400900 | Ud | TOMA DE AIRE EXTERIOR ACÚSTICA 400X900 (material; 18/03/2026) | 641.67 |
| TAEA4001050 | Ud | TOMA DE AIRE EXTERIOR ACÚSTICA 400X1050 (material; 18/03/2026) | 742.96 |
| TAEA4001200 |  | TOMA DE AIRE EXTERIOR ACÚSTICA 400X1200 (material; 18/03/2026) | 844.24 |
| TAEA4001350 |  | TOMA DE AIRE EXTERIOR ACÚSTICA 400X1350 (material; 18/03/2026) | 954.61 |
| TAEA4001500 |  | TOMA DE AIRE EXTERIOR ACÚSTICA 400X1500 (material; 18/03/2026) | 1055.9 |
| TAEA4001650 |  | TOMA DE AIRE EXTERIOR ACÚSTICA 400X1650 (material; 18/03/2026) | 1210.69 |
| TAEA4001800 |  | TOMA DE AIRE EXTERIOR ACÚSTICA 400X1800 (material; 18/03/2026) | 1313.24 |
| TAEA4001950 |  | TOMA DE AIRE EXTERIOR ACÚSTICA 400X1950 (material; 18/03/2026) | 1419.27 |
| TAEA500600 |  | TOMA DE AIRE EXTERIOR ACÚSTICA 500X600 (material; 18/03/2026) | 506.01 |
| TAEA500750 |  | TOMA DE AIRE EXTERIOR ACÚSTICA 500X750 (material; 18/03/2026) | 625.04 |
| TAEA500900 |  | TOMA DE AIRE EXTERIOR ACÚSTICA 500X900 (material; 18/03/2026) | 744.07 |
| TAEA5001050 |  | TOMA DE AIRE EXTERIOR ACÚSTICA 500X1050 (material; 18/03/2026) | 862.96 |
| TAEA5001200 |  | TOMA DE AIRE EXTERIOR ACÚSTICA 500X1200 (material; 18/03/2026) | 981.85 |
| TAEA5001350 |  | TOMA DE AIRE EXTERIOR ACÚSTICA 500X1350 (material; 18/03/2026) | 1113.88 |
| TAEA5001500 |  | TOMA DE AIRE EXTERIOR ACÚSTICA 500X1500 (material; 18/03/2026) | 1237.65 |
| TAEA5001650 |  | TOMA DE AIRE EXTERIOR ACÚSTICA 500X1650 (material; 18/03/2026) | 1418.15 |
| TAEA5001800 |  | TOMA DE AIRE EXTERIOR ACÚSTICA 500X1800 (material; 18/03/2026) | 1546.13 |
| TAEA5001950 |  | TOMA DE AIRE EXTERIOR ACÚSTICA 500X1950 (material; 18/03/2026) | 1668.09 |
| TAEA600600 |  | TOMA DE AIRE EXTERIOR ACÚSTICA 600X600 (material; 18/03/2026) | 543.46 |
| TAEA600750 |  | TOMA DE AIRE EXTERIOR ACÚSTICA 600X750 (material; 18/03/2026) | 674.36 |
| TAEA600900 |  | TOMA DE AIRE EXTERIOR ACÚSTICA 600X900 (material; 18/03/2026) | 801.07 |
| TAEA6001050 |  | TOMA DE AIRE EXTERIOR ACÚSTICA 600X1050 (material; 18/03/2026) | 931.7 |
| TAEA6001200 |  | TOMA DE AIRE EXTERIOR ACÚSTICA 600X1200 (material; 18/03/2026) | 1058.55 |
| TAEA6001350 |  | TOMA DE AIRE EXTERIOR ACÚSTICA 600X1350 (material; 18/03/2026) | 1201.89 |
| TAEA6001500 |  | TOMA DE AIRE EXTERIOR ACÚSTICA 600X1500 (material; 18/03/2026) | 1328.46 |
| TAEA6001650 |  | TOMA DE AIRE EXTERIOR ACÚSTICA 600X1650 (material; 18/03/2026) | 1512.88 |
| TAEA6001800 |  | TOMA DE AIRE EXTERIOR ACÚSTICA 600X1800 (material; 18/03/2026) | 1646.43 |
| TAEA6001950 |  | TOMA DE AIRE EXTERIOR ACÚSTICA 600X1950 (material; 18/03/2026) | 1775.8 |
| TAEA700600 |  | TOMA DE AIRE EXTERIOR ACÚSTICA 700X600 (material; 18/03/2026) | 578.38 |
| TAEA700750 |  | TOMA DE AIRE EXTERIOR ACÚSTICA 700X750 (material; 18/03/2026) | 716.27 |
| TAEA700900 |  | TOMA DE AIRE EXTERIOR ACÚSTICA 700X900 (material; 18/03/2026) | 858.21 |
| TAEA7001050 |  | TOMA DE AIRE EXTERIOR ACÚSTICA 700X1050 (material; 18/03/2026) | 996.24 |
| TAEA7001200 |  | TOMA DE AIRE EXTERIOR ACÚSTICA 700X1200 (material; 18/03/2026) | 1134.27 |
| TAEA7001350 |  | TOMA DE AIRE EXTERIOR ACÚSTICA 700X1350 (material; 18/03/2026) | 1284.46 |
| TAEA7001500 |  | TOMA DE AIRE EXTERIOR ACÚSTICA 700X1500 (material; 18/03/2026) | 1422.35 |
| TAEA7001650 |  | TOMA DE AIRE EXTERIOR ACÚSTICA 700X1650 (material; 18/03/2026) | 1612.76 |
| TAEA7001800 |  | TOMA DE AIRE EXTERIOR ACÚSTICA 700X1800 (material; 18/03/2026) | 1753.45 |
| TAEA7001950 |  | TOMA DE AIRE EXTERIOR ACÚSTICA 700X1950 (material; 18/03/2026) | 1893.99 |
| TAEA800600 |  | TOMA DE AIRE EXTERIOR ACÚSTICA 800X600 (material; 18/03/2026) | 604.37 |
| TAEA800750 |  | TOMA DE AIRE EXTERIOR ACÚSTICA 800X750 (material; 18/03/2026) | 752.46 |
| TAEA800900 |  | TOMA DE AIRE EXTERIOR ACÚSTICA 800X900 (material; 18/03/2026) | 939.24 |
| TAEA8001050 |  | TOMA DE AIRE EXTERIOR ACÚSTICA 800X1050 (material; 18/03/2026) | 1094.46 |
| TAEA8001200 |  | TOMA DE AIRE EXTERIOR ACÚSTICA 800X1200 (material; 18/03/2026) | 1245.76 |
| TAEA8001350 |  | TOMA DE AIRE EXTERIOR ACÚSTICA 800X1350 (material; 18/03/2026) | 1412.85 |
| TAEA8001500 |  | TOMA DE AIRE EXTERIOR ACÚSTICA 800X1500 (material; 18/03/2026) | 1568.06 |
| TAEA8001650 |  | TOMA DE AIRE EXTERIOR ACÚSTICA 800X1650 (material; 18/03/2026) | 1776.64 |
| TAEA8001800 |  | TOMA DE AIRE EXTERIOR ACÚSTICA 800X1800 (material; 18/03/2026) | 1930.6 |
| TAEA8001950 |  | TOMA DE AIRE EXTERIOR ACÚSTICA 800X1950 (material; 18/03/2026) | 2087.49 |
| TAEA900600 |  | TOMA DE AIRE EXTERIOR ACÚSTICA 900X600 (material; 18/03/2026) | 637.48 |
| TAEA900750 |  | TOMA DE AIRE EXTERIOR ACÚSTICA 900X750 (material; 18/03/2026) | 790.46 |
| TAEA900900 |  | TOMA DE AIRE EXTERIOR ACÚSTICA 900X900 (material; 18/03/2026) | 989.96 |
| TAEA9001050 |  | TOMA DE AIRE EXTERIOR ACÚSTICA 900X1050 (material; 18/03/2026) | 1154.25 |
| TAEA9001200 |  | TOMA DE AIRE EXTERIOR ACÚSTICA 900X1200 (material; 18/03/2026) | 1314.77 |
| TAEA9001350 |  | TOMA DE AIRE EXTERIOR ACÚSTICA 900X1350 (material; 18/03/2026) | 1486.75 |
| TAEA9001500 |  | TOMA DE AIRE EXTERIOR ACÚSTICA 900X1500 (material; 18/03/2026) | 1650.9 |
| TAEA9001650 |  | TOMA DE AIRE EXTERIOR ACÚSTICA 900X1650 (material; 18/03/2026) | 1776.64 |
| TAEA9001800 |  | TOMA DE AIRE EXTERIOR ACÚSTICA 900X1800 (material; 18/03/2026) | 1930.88 |
| TAEA9001950 |  | TOMA DE AIRE EXTERIOR ACÚSTICA 900X1950 (material; 18/03/2026) | 2086.51 |
| TAEA1000600 |  | TOMA DE AIRE EXTERIOR ACÚSTICA 1000X600 (material; 18/03/2026) | 704.26 |
| TAEA1000750 |  | TOMA DE AIRE EXTERIOR ACÚSTICA 1000X750 (material; 18/03/2026) | 879.73 |
| TAEA1000900 |  | TOMA DE AIRE EXTERIOR ACÚSTICA 1000X900 (material; 18/03/2026) | 1055.2 |
| TAEA10001050 |  | TOMA DE AIRE EXTERIOR ACÚSTICA 1000X1050 (material; 18/03/2026) | 1230.53 |
| TAEA10001200 |  | TOMA DE AIRE EXTERIOR ACÚSTICA 1000X1200 (material; 18/03/2026) | 1406.28 |
| TAEA10001350 |  | TOMA DE AIRE EXTERIOR ACÚSTICA 1000X1350 (material; 18/03/2026) | 1592.65 |
| TAEA10001500 |  | TOMA DE AIRE EXTERIOR ACÚSTICA 1000X1500 (material; 18/03/2026) | 1768.12 |
| TAEA10001650 |  | TOMA DE AIRE EXTERIOR ACÚSTICA 1000X1650 (material; 18/03/2026) | 1990.53 |
| TAEA10001800 |  | TOMA DE AIRE EXTERIOR ACÚSTICA 1000X1800 (material; 18/03/2026) | 2168.65 |
| TAEA10001950 |  | TOMA DE AIRE EXTERIOR ACÚSTICA 1000X1950 (material; 18/03/2026) | 2346.5 |
| TAEA1200600 | Ud | TOMA DE AIRE EXTERIOR ACÚSTICA 1200X600 (material; 18/03/2026) | 795.49 |
| TAEA1200750 |  | TOMA DE AIRE EXTERIOR ACÚSTICA 1200X750 (material; 18/03/2026) | 989.68 |
| TAEA1200900 |  | TOMA DE AIRE EXTERIOR ACÚSTICA 1200X900 (material; 18/03/2026) | 1184.01 |
| TAEA12001050 |  | TOMA DE AIRE EXTERIOR ACÚSTICA 1200X1050 (material; 18/03/2026) | 1378.06 |
| TAEA12001200 |  | TOMA DE AIRE EXTERIOR ACÚSTICA 1200X1200 (material; 18/03/2026) | 1572.25 |
| TAEA12001350 |  | TOMA DE AIRE EXTERIOR ACÚSTICA 1200X1350 (material; 18/03/2026) | 1777.34 |
| TAEA12001500 |  | TOMA DE AIRE EXTERIOR ACÚSTICA 1200X1500 (material; 18/03/2026) | 1971.53 |
| TAEA12001650 |  | TOMA DE AIRE EXTERIOR ACÚSTICA 1200X1650 (material; 18/03/2026) | 2218.11 |
| TAEA1400600 |  | TOMA DE AIRE EXTERIOR ACÚSTICA 1400X600 (material; 18/03/2026) | 911.44 |
| TAEA1400750 |  | TOMA DE AIRE EXTERIOR ACÚSTICA 1400X750 (material; 18/03/2026) | 1133.43 |
| TAEA1400900 |  | TOMA DE AIRE EXTERIOR ACÚSTICA 1400X900 (material; 18/03/2026) | 1355.29 |
| TAEA14001050 |  | TOMA DE AIRE EXTERIOR ACÚSTICA 1400X1050 (material; 18/03/2026) | 1580.63 |
| TAEA14001200 |  | TOMA DE AIRE EXTERIOR ACÚSTICA 1400X1200 (material; 18/03/2026) | 1802.63 |
| TAEA14001350 |  | TOMA DE AIRE EXTERIOR ACÚSTICA 1400X1350 (material; 18/03/2026) | 2037.05 |
| TAEA14001500 |  | TOMA DE AIRE EXTERIOR ACÚSTICA 1400X1500 (material; 18/03/2026) | 2259.04 |
| TAEA1500600 |  | TOMA DE AIRE EXTERIOR ACÚSTICA 1500X600 (material; 18/03/2026) | 954.89 |
| TAEA1500750 |  | TOMA DE AIRE EXTERIOR ACÚSTICA 1500X750 (material; 18/03/2026) | 1192.95 |
| TAEA1500900 |  | TOMA DE AIRE EXTERIOR ACÚSTICA 1500X900 (material; 18/03/2026) | 1427.65 |
| TAEA15001050 |  | TOMA DE AIRE EXTERIOR ACÚSTICA 1500X1050 (material; 18/03/2026) | 1662.22 |
| TAEA15001200 |  | TOMA DE AIRE EXTERIOR ACÚSTICA 1500X1200 (material; 18/03/2026) | 1896.93 |
| TAEA15001350 |  | TOMA DE AIRE EXTERIOR ACÚSTICA 1500X1350 (material; 18/03/2026) | 2143.51 |
| TAEA1600600 |  | TOMA DE AIRE EXTERIOR ACÚSTICA 1600X600 (material; 18/03/2026) | 1043.1 |
| TAEA1600750 |  | TOMA DE AIRE EXTERIOR ACÚSTICA 1600X750 (material; 18/03/2026) | 1282.92 |
| TAEA1600900 |  | TOMA DE AIRE EXTERIOR ACÚSTICA 1600X900 (material; 18/03/2026) | 1531.88 |
| TAEA16001050 |  | TOMA DE AIRE EXTERIOR ACÚSTICA 1600X1050 (material; 18/03/2026) | 1784.32 |
| TAEA16001200 |  | TOMA DE AIRE EXTERIOR ACÚSTICA 1600X1200 (material; 18/03/2026) | 2033.14 |
| TAEA1800600 |  | TOMA DE AIRE EXTERIOR ACÚSTICA 1800X600 (material; 18/03/2026) | 1139.86 |
| TAEA1800750 |  | TOMA DE AIRE EXTERIOR ACÚSTICA 1800X750 (material; 18/03/2026) | 1417.74 |
| TAEA1800900 |  | TOMA DE AIRE EXTERIOR ACÚSTICA 1800X900 (material; 18/03/2026) | 1689.04 |
| TAEA18001050 |  | TOMA DE AIRE EXTERIOR ACÚSTICA 1800X1050 (material; 18/03/2026) | 1965.52 |
| TAEA2000600 |  | TOMA DE AIRE EXTERIOR ACÚSTICA 2000X600 (material; 18/03/2026) | 1261.82 |
| TAEA2000750 |  | TOMA DE AIRE EXTERIOR ACÚSTICA 2000X750 (material; 18/03/2026) | 1581.63 |
| TAEA2000900 |  | TOMA DE AIRE EXTERIOR ACÚSTICA 2000X900 (material; 18/03/2026) | 1864.93 |
| TAEA20001050 |  | TOMA DE AIRE EXTERIOR ACÚSTICA 2000X1050 (material; 18/03/2026) | 2168.24 |

### VENTILACIÓN BRINNER - VENTILACION (26/12/2023)

#### DTM VENTILADORES CENTRIFUGOS DE DOBLE ASPIRACION CON MOTOR DIRECTO (13/03/2025)

**DTM7-76M1-10** Ud VENTILADOR CENTRIFUGO DTM 7/7-6M 1/10 Qmax=1230 M3/H (material; 13/03/2025)
Precio: 202.17
Ventilador centrífugo de doble aspiración con motor directo y turbina con álabes hacia delante modelo DTM 7/7-6M 1/10 para un caudal máximo de 1230 m/h, con envolvente en chapa de acero galvanizado y turbina con álabes hacia delante en chapa de acero galvanizado, motor EFF para cumplimiento de ErP 2015, monofásico 220-240V 50 Hz, cerrado con protector térmico incorporado, clase F, rodamientos a bolas, protección IP54, y temperatura máxima del aire a transportar desde -20 ºC a +60 ºC. Marca BRINNER modelo DTM 7/7-6M 1/10.

**DTM7-74M1-5** Ud VENTILADOR CENTRIFUGO DTM 7/7-4M 1/5 Qmax=1520 M3/H (material; 13/03/2025)
Precio: 210.03
Ventilador centrífugo de doble aspiración con motor directo y turbina con álabes hacia delante modelo DTM 7/7-4M 1/5 para un caudal máximo de 1520 m/h, con envolvente en chapa de acero galvanizado y turbina con álabes hacia delante en chapa de acero galvanizado, motor EFF para cumplimiento de ErP 2015, monofásico 220-240V 50 Hz, cerrado con protector térmico incorporado, clase F, rodamientos a bolas, protección IP54, y temperatura máxima del aire a transportar desde -20 ºC a +60 ºC. Marca BRINNER modelo DTM 7/7-4M 1/5.

**DTM9-96M1-5** Ud VENTILADOR CENTRIFUGO DTM 9/9-6M 1/5 Qmax=2200 M3/H (material; 13/03/2025)
Precio: 258.39
Ventilador centrífugo de doble aspiración con motor directo y turbina con álabes hacia delante modelo DTM 9/9-6M 1/5 para un caudal máximo de 2200 m/h, con envolvente en chapa de acero galvanizado y turbina con álabes hacia delante en chapa de acero galvanizado, motor EFF para cumplimiento de ErP 2015, monofásico 220-240V 50 Hz, cerrado con protector térmico incorporado, clase F, rodamientos a bolas, protección IP54, y temperatura máxima del aire a transportar desde -20 ºC a +60 ºC. Marca BRINNER modelo DTM 9/9-6M 1/5.

**DTM9-96M1-3** Ud VENTILADOR CENTRIFUGO DTM 9/9-6M 1/3 Qmax=2700 M3/H (material; 13/03/2025)
Precio: 260.5
Ventilador centrífugo de doble aspiración con motor directo y turbina con álabes hacia delante modelo DTM 9/9-6M 1/3 para un caudal máximo de 2700 m/h, con envolvente en chapa de acero galvanizado y turbina con álabes hacia delante en chapa de acero galvanizado, motor EFF para cumplimiento de ErP 2015, monofásico 220-240V 50 Hz, cerrado con protector térmico incorporado, clase F, rodamientos a bolas, protección IP54, y temperatura máxima del aire a transportar desde -20 ºC a +60 ºC. Marca BRINNER modelo DTM 9/9-6M 1/3.

**DTM9-94M3-4** Ud VENTILADOR CENTRIFUGO DTM 9/9-4M 3/4 Qmax=3600 M3/H (material; 13/03/2025)
Precio: 284.11
Ventilador centrífugo de doble aspiración con motor directo y turbina con álabes hacia delante modelo DTM 9/9-4M 3/4 para un caudal máximo de 3600 m/h, con envolvente en chapa de acero galvanizado y turbina con álabes hacia delante en chapa de acero galvanizado, motor EFF para cumplimiento de ErP 2015, monofásico 220-240V 50 Hz, cerrado con protector térmico incorporado, clase F, rodamientos a bolas, protección IP54, y temperatura máxima del aire a transportar desde -20 ºC a +60 ºC. Marca BRINNER modelo DTM 9/9-4M 3/4.

**DTM10-104M1-2** Ud VENTILADOR CENTRIFUGO DTM 10/10-6M 1/3 Qmax=3200 M3/H (material; 13/03/2025)
Precio: 285.96
Ventilador centrífugo de doble aspiración con motor directo y turbina con álabes hacia delante modelo DTM 10/10-4M 1/2 para un caudal máximo de 2800 m/h, con envolvente en chapa de acero galvanizado y turbina con álabes hacia delante en chapa de acero galvanizado, motor EFF para cumplimiento de ErP 2015, monofásico 220-240V 50 Hz, cerrado con protector térmico incorporado, clase F, rodamientos a bolas, protección IP54, y temperatura máxima del aire a transportar desde -20 ºC a +60 ºC. Marca BRINNER modelo DTM 10/10-4M 1/2.

**DTM10-106M1-3** Ud VENTILADOR CENTRIFUGO DTM 10/10-4M 1/2 Qmax=2800 M3/H (material; 13/03/2025)
Precio: 284.78
Ventilador centrífugo de doble aspiración con motor directo y turbina con álabes hacia delante modelo DTM 10/10-6M 1/3 para un caudal máximo de 3200 m/h, con envolvente en chapa de acero galvanizado y turbina con álabes hacia delante en chapa de acero galvanizado, motor EFF para cumplimiento de ErP 2015, monofásico 220-240V 50 Hz, cerrado con protector térmico incorporado, clase F, rodamientos a bolas, protección IP54, y temperatura máxima del aire a transportar desde -20 ºC a +60 ºC. Marca BRINNER modelo DTM 10/10-6M 1/3.

**DTM10-104M3-4** Ud VENTILADOR CENTRIFUGO DTM 10/10-4M 3/4 Qmax=3950 M3/H (material; 13/03/2025)
Precio: 292.58
Ventilador centrífugo de doble aspiración con motor directo y turbina con álabes hacia delante modelo DTM 10/10-4M 3/4 para un caudal máximo de 3950 m/h, con envolvente en chapa de acero galvanizado y turbina con álabes hacia delante en chapa de acero galvanizado, motor EFF para cumplimiento de ErP 2015, monofásico 220-240V 50 Hz, cerrado con protector térmico incorporado, clase F, rodamientos a bolas, protección IP54, y temperatura máxima del aire a transportar desde -20 ºC a +60 ºC. Marca BRINNER modelo DTM 10/10-4M 3/4.

**DTM12-126M3-4** Ud VENTILADOR CENTRIFUGO DTM 12/12-6M 3/4 Qmax=4900 M3/H (material; 13/03/2025)
Precio: 431.4
Ventilador centrífugo de doble aspiración con motor directo y turbina con álabes hacia delante modelo DTM 12/12-6M 3/4 para un caudal máximo de 4900 m/h, con envolvente en chapa de acero galvanizado y turbina con álabes hacia delante en chapa de acero galvanizado, motor EFF para cumplimiento de ErP 2015, monofásico 220-240V 50 Hz, cerrado con protector térmico incorporado, clase F, rodamientos a bolas, protección IP54, y temperatura máxima del aire a transportar desde -20 ºC a +60 ºC. Marca BRINNER modelo DTM 12/12-6M 3/4.

**DTM12-126M1** Ud VENTILADOR CENTRIFUGO DTM 12/12-6M 1 Qmax=6000 M3/H (material; 13/03/2025)
Precio: 449.01
Ventilador centrífugo de doble aspiración con motor directo y turbina con álabes hacia delante modelo DTM 12/12-6M 1 para un caudal máximo de 6000 m/h, con envolvente en chapa de acero galvanizado y turbina con álabes hacia delante en chapa de acero galvanizado, motor EFF para cumplimiento de ErP 2015, monofásico 220-240V 50 Hz, cerrado con protector térmico incorporado, clase F, rodamientos a bolas, protección IP54, y temperatura máxima del aire a transportar desde -20 ºC a +60 ºC. Marca BRINNER modelo DTM 12/12-6M 1.

**DTM12-126T11-** Ud VENTILADOR CENTRIFUGO DTM 12/12-6T 1 1/2 Qmax=7800 M3/H (material; 13/03/2025)
Precio: 462.98
Ventilador centrífugo de doble aspiración con motor directo y turbina con álabes hacia delante modelo DTM 12/12-6T 1 1/2 para un caudal máximo de 7800 m/h, con envolvente en chapa de acero galvanizado y turbina con álabes hacia delante en chapa de acero galvanizado, motor EFF para cumplimiento de ErP 2015, trifásico 220-240/380-415V 50 Hz, cerrado con protector térmico incorporado, clase F, rodamientos a bolas, protección IP54, y temperatura máxima del aire a transportar desde -20 ºC a +60 ºC. Marca BRINNER modelo DTM 12/12-6T 1 1/2.

#### FUTURFAN CAJAS DE VENTILACION FUTURFAN CON TOMAS CIRCULARES (13/03/2025)

##### FF CAJAS DE VENTILACION PARA CONDUCTO CIRCULAR (13/03/2025)

**FF-77-6M-110** Ud CAJA DE VENTILACION FUTURFAN 7/7-6M 1/10 D-250 Qmax=1230 M3/H (material; 13/03/2025)
Precio: 324.3
Caja de ventilación fabricada en chapa de acero galvanizado aislada acústicamente equipada con ventilador de doble aspiración y bocas de conexión circulares de D-250 mm, modelo FUTURFAN 7/7-6M-1/10 para un caudal máximo de 1230 m3/h. Tapas de inspección lateral por ambos lados para facilitar el acceso de las conexiones internas, motor monofásico de 6 polos, clase F, con rodamientos a bolas y protección IP 54, y temperatura máxima del aire a transportar desde -20 ºC a +60 ºC. Marca BRINNER modelo FUTURFAN 7/7-6M-1/10.

**FF-77-4M-15** Ud CAJA DE VENTILACION FUTURFAN 7/7-4M 1/5 D-250 Qmax=1520 M3/H (material; 13/03/2025)
Precio: 332.15
Caja de ventilación fabricada en chapa de acero galvanizado aislada acústicamente equipada con ventilador de doble aspiración y bocas de conexión circulares de D-250 mm, modelo FUTURFAN 7/7-4M-1/5 para un caudal máximo de 1520 m3/h. Tapas de inspección lateral por ambos lados para facilitar el acceso de las conexiones internas, motor monofásico de 4 polos, clase F, con rodamientos a bolas y protección IP 54, y temperatura máxima del aire a transportar desde -20 ºC a +60 ºC. Marca BRINNER modelo FUTURFAN 7/7-4M-1/5.

**FF-99-6M-15** Ud CAJA DE VENTILACION FUTURFAN 9/9-6M 1/5 D-355 Qmax=2200 M3/H (material; 13/03/2025)
Precio: 404.6
Caja de ventilación fabricada en chapa de acero galvanizado aislada acústicamente equipada con ventilador de doble aspiración y bocas de conexión circulares de D-355 mm, modelo FUTURFAN 9/9-6M-1/5 para un caudal máximo de 2200 m3/h. Tapas de inspección lateral por ambos lados para facilitar el acceso de las conexiones internas, motor monofásico de 6 polos, clase F, con rodamientos a bolas y protección IP 54, y temperatura máxima del aire a transportar desde -20 ºC a +60 ºC. Marca BRINNER modelo FUTURFAN 9/9-6M-1/5.

**FF-99-6M-13** Ud CAJA DE VENTILACION FUTURFAN 9/9-6M 1/3 D-355 Qmax=2700 M3/H (material; 13/03/2025)
Precio: 406.7
Caja de ventilación fabricada en chapa de acero galvanizado aislada acústicamente equipada con ventilador de doble aspiración y bocas de conexión circulares de D-355 mm, modelo FUTURFAN 9/9-6M-1/3 para un caudal máximo de 2700 m3/h. Tapas de inspección lateral por ambos lados para facilitar el acceso de las conexiones internas, motor monofásico de 6 polos, clase F, con rodamientos a bolas y protección IP 54, y temperatura máxima del aire a transportar desde -20 ºC a +60 ºC. Marca BRINNER modelo FUTURFAN 9/9-6M-1/3.

**FF-99-4M-34** Ud CAJA DE VENTILACION FUTURFAN 9/9-4M 3/4 D-355 Qmax=3600 M3/H (material; 13/03/2025)
Precio: 430.32
Caja de ventilación fabricada en chapa de acero galvanizado aislada acústicamente equipada con ventilador de doble aspiración y bocas de conexión circulares de D-355 mm, modelo FUTURFAN 9/9-4M-3/4 para un caudal máximo de 3600 m3/h. Tapas de inspección lateral por ambos lados para facilitar el acceso de las conexiones internas, motor monofásico de 4 polos, clase F, con rodamientos a bolas y protección IP 54, y temperatura máxima del aire a transportar desde -20 ºC a +60 ºC. Marca BRINNER modelo FUTURFAN 9/9-4M-3/4.

**FF1010-4M-12** Ud CAJA DE VENTILACION FUTURFAN 10/10-4M 1/2 D-400 Qmax=2800 M3/H (material; 13/03/2025)
Precio: 437.88
Caja de ventilación fabricada en chapa de acero galvanizado aislada acústicamente equipada con ventilador de doble aspiración y bocas de conexión circulares de D-400 mm, modelo FUTURFAN 10/10-4M-1/2 para un caudal máximo de 2800 m3/h. Tapas de inspección lateral por ambos lados para facilitar el acceso de las conexiones internas, motor monofásico de 4 polos, clase F, con rodamientos a bolas y protección IP 54, y temperatura máxima del aire a transportar desde -20 ºC a +60 ºC. Marca BRINNER modelo FUTURFAN 10/10-4M-1/2.

**FF1010-6M-13** Ud CAJA DE VENTILACION FUTURFAN 10/10-6M 1/3 D-400 Qmax=3200 M3/H (material; 13/03/2025)
Precio: 436.7
Caja de ventilación fabricada en chapa de acero galvanizado aislada acústicamente equipada con ventilador de doble aspiración y bocas de conexión circulares de D-400 mm, modelo FUTURFAN 10/10-6M-1/3 para un caudal máximo de 3200 m3/h. Tapas de inspección lateral por ambos lados para facilitar el acceso de las conexiones internas, motor monofásico de 6 polos, clase F, con rodamientos a bolas y protección IP 54, y temperatura máxima del aire a transportar desde -20 ºC a +60 ºC. Marca BRINNER modelo FUTURFAN 10/10-6M-1/3.

**FF1010-4M-34** Ud CAJA DE VENTILACION FUTURFAN 10/10-4M 3/4 D-400 Qmax=3950 M3/H (material; 13/03/2025)
Precio: 444.51
Caja de ventilación fabricada en chapa de acero galvanizado aislada acústicamente equipada con ventilador de doble aspiración y bocas de conexión circulares de D-400 mm, modelo FUTURFAN 10/10-4M-3/4 para un caudal máximo de 3950 m3/h. Tapas de inspección lateral por ambos lados para facilitar el acceso de las conexiones internas, motor monofásico de 4 polos, clase F, con rodamientos a bolas y protección IP 54, y temperatura máxima del aire a transportar desde -20 ºC a +60 ºC. Marca BRINNER modelo FUTURFAN 10/10-4M-3/4.

**FF1212-6M-34** Ud CAJA DE VENTILACION FUTURFAN 12/12-6M 3/4 D-500 Qmax=4900 M3/H (material; 13/03/2025)
Precio: 601.47
Caja de ventilación fabricada en chapa de acero galvanizado aislada acústicamente equipada con ventilador de doble aspiración y bocas de conexión circulares de D-500 mm, modelo FUTURFAN 12/12-6M-3/4 para un caudal máximo de 4900 m3/h. Tapas de inspección lateral por ambos lados para facilitar el acceso de las conexiones internas, motor monofásico de 6 polos, clase F, con rodamientos a bolas y protección IP 54, y temperatura máxima del aire a transportar desde -20 ºC a +60 ºC. Marca BRINNER modelo FUTURFAN 12/12-6M-3/4.

**FF1212-6M-1** Ud CAJA DE VENTILACION FUTURFAN 12/12-6M 1 D-500 Qmax=6000 M3/H (material; 13/03/2025)
Precio: 619.08
Caja de ventilación fabricada en chapa de acero galvanizado aislada acústicamente equipada con ventilador de doble aspiración y bocas de conexión circulares de D-500 mm, modelo FUTURFAN 12/12-6M-1 para un caudal máximo de 6000 m3/h. Tapas de inspección lateral por ambos lados para facilitar el acceso de las conexiones internas, motor monofásico de 6 polos, clase F, con rodamientos a bolas y protección IP 54, y temperatura máxima del aire a transportar desde -20 ºC a +60 ºC. Marca BRINNER modelo FUTURFAN 12/12-6M-1.

**FF1212-6T-112** Ud CAJA DE VENTILACION FUTURFAN 12/12-6T 1 1/2 D-500 Qmax=7800 M3/H (material; 13/03/2025)
Precio: 633.03
Caja de ventilación fabricada en chapa de acero galvanizado aislada acústicamente equipada con ventilador de doble aspiración y bocas de conexión circulares de D-500 mm, modelo FUTURFAN 12/12-6T-1 1/2 para un caudal máximo de 7800 m3/h. Tapas de inspección lateral por ambos lados para facilitar el acceso de las conexiones internas, motor Trifásico de 6 polos, clase F, con rodamientos a bolas y protección IP 54, y temperatura máxima del aire a transportar desde -20 ºC a +60 ºC. Marca BRINNER modelo FUTURFAN 12/12-6T-1 1/2.

##### FF PLUS G4 CAJAS DE VENTILACION CON FILTRO G4 PARA CONDUCTO CIRCULAR (13/03/2025)

**FFP76M110-G4** Ud CAJA DE VENTILACION FUTURFAN PLUS 7/7-6M 1/10 D-250 FILTRO G4 (material; 13/03/2025)
Precio: 352.76
Caja de ventilación fabricada en chapa de acero galvanizado aislada acústicamente equipada con ventilador de doble aspiración y bocas de conexión circulares de D-250 mm, modelo FUTURFAN PLUS 7/7-6M-1/10 con filtro G4 incorporado. Tapas de inspección lateral por ambos lados para facilitar el acceso de las conexiones internas, motor monofásico de 6 polos, clase F, con rodamientos a bolas y protección IP 54, y temperatura máxima del aire a transportar desde -20 ºC a +60 ºC. Marca BRINNER modelo FUTURFAN PLUS 7/7-6M-1/10 G4.

**FFP74M15-G4** Ud CAJA DE VENTILACION FUTURFAN PLUS 7/7-4M 1/5 D-250 FILTRO G4 (material; 13/03/2025)
Precio: 360.61
Caja de ventilación fabricada en chapa de acero galvanizado aislada acústicamente equipada con ventilador de doble aspiración y bocas de conexión circulares de D-250 mm, modelo FUTURFAN PLUS 7/7-4M-1/5 con filtro G4 incorporado. Tapas de inspección lateral por ambos lados para facilitar el acceso de las conexiones internas, motor monofásico de 4 polos, clase F, con rodamientos a bolas y protección IP 54, y temperatura máxima del aire a transportar desde -20 ºC a +60 ºC. Marca BRINNER modelo FUTURFAN PLUS 7/7-4M-1/5 G4.

**FFP96M15-G4** Ud CAJA DE VENTILACION FUTURFAN PLUS 9/9-6M 1/5 D-355 FILTRO G4 (material; 13/03/2025)
Precio: 433.06
Caja de ventilación fabricada en chapa de acero galvanizado aislada acústicamente equipada con ventilador de doble aspiración y bocas de conexión circulares de D-355 mm, modelo FUTURFAN PLUS 9/9-6M-1/5 con filtro G4 incorporado. Tapas de inspección lateral por ambos lados para facilitar el acceso de las conexiones internas, motor monofásico de 6 polos, clase F, con rodamientos a bolas y protección IP 54, y temperatura máxima del aire a transportar desde -20 ºC a +60 ºC. Marca BRINNER modelo FUTURFAN PLUS 9/9-6M-1/5 G4.

**FFP96M13-G4** Ud CAJA DE VENTILACION FUTURFAN PLUS 9/9-6M 1/3 D-355 FILTRO G4 (material; 13/03/2025)
Precio: 435.16
Caja de ventilación fabricada en chapa de acero galvanizado aislada acústicamente equipada con ventilador de doble aspiración y bocas de conexión circulares de D-355 mm, modelo FUTURFAN PLUS 9/9-6M-1/3 con filtro G4 incorporado. Tapas de inspección lateral por ambos lados para facilitar el acceso de las conexiones internas, motor monofásico de 6 polos, clase F, con rodamientos a bolas y protección IP 54, y temperatura máxima del aire a transportar desde -20 ºC a +60 ºC. Marca BRINNER modelo FUTURFAN PLUS 9/9-6M-1/3 G4.

**FFP94M34-G4** Ud CAJA DE VENTILACION FUTURFAN PLUS 9/9-4M 3/4 D-355 FILTRO G4 (material; 13/03/2025)
Precio: 458.78
Caja de ventilación fabricada en chapa de acero galvanizado aislada acústicamente equipada con ventilador de doble aspiración y bocas de conexión circulares de D-355 mm, modelo FUTURFAN PLUS 9/9-4M-3/4 con filtro G4 incorporado. Tapas de inspección lateral por ambos lados para facilitar el acceso de las conexiones internas, motor monofásico de 4 polos, clase F, con rodamientos a bolas y protección IP 54, y temperatura máxima del aire a transportar desde -20 ºC a +60 ºC. Marca BRINNER modelo FUTURFAN PLUS 9/9-4M-3/4 G4.

**FFP104M12-G4** Ud CAJA DE VENTILACION FUTURFAN PLUS 10/10-4M 1/2 D-400 FILTRO G4 (material; 13/03/2025)
Precio: 466.34
Caja de ventilación fabricada en chapa de acero galvanizado aislada acústicamente equipada con ventilador de doble aspiración y bocas de conexión circulares de D-400 mm, modelo FUTURFAN PLUS 10/10-4M-1/2 con filtro G4 incorporado. Tapas de inspección lateral por ambos lados para facilitar el acceso de las conexiones internas, motor monofásico de 4 polos, clase F, con rodamientos a bolas y protección IP 54, y temperatura máxima del aire a transportar desde -20 ºC a +60 ºC. Marca BRINNER modelo FUTURFAN PLUS 10/10-4M-1/2 G4.

**FFP106M13-G4** Ud CAJA DE VENTILACION FUTURFAN PLUS 10/10-6M 1/3 D-400 FILTRO G4 (material; 13/03/2025)
Precio: 465.16
Caja de ventilación fabricada en chapa de acero galvanizado aislada acústicamente equipada con ventilador de doble aspiración y bocas de conexión circulares de D-400 mm, modelo FUTURFAN PLUS 10/10-6M-1/3 con filtro G4 incorporado. Tapas de inspección lateral por ambos lados para facilitar el acceso de las conexiones internas, motor monofásico de 6 polos, clase F, con rodamientos a bolas y protección IP 54, y temperatura máxima del aire a transportar desde -20 ºC a +60 ºC. Marca BRINNER modelo FUTURFAN PLUS 10/10-6M-1/3 G4.

**FFP104M34-G4** Ud CAJA DE VENTILACION FUTURFAN PLUS 10/10-4M 3/4 D-400 FILTRO G4 (material; 13/03/2025)
Precio: 472.97
Caja de ventilación fabricada en chapa de acero galvanizado aislada acústicamente equipada con ventilador de doble aspiración y bocas de conexión circulares de D-400 mm, modelo FUTURFAN PLUS 10/10-4M-3/4 con filtro G4 incorporado. Tapas de inspección lateral por ambos lados para facilitar el acceso de las conexiones internas, motor monofásico de 4 polos, clase F, con rodamientos a bolas y protección IP 54, y temperatura máxima del aire a transportar desde -20 ºC a +60 ºC. Marca BRINNER modelo FUTURFAN PLUS 10/10-4M-3/4 G4.

**FFP126M34-G4** Ud CAJA DE VENTILACION FUTURFAN PLUS 12/12-6M 3/4 D-500 FILTRO G4 (material; 13/03/2025)
Precio: 629.93
Caja de ventilación fabricada en chapa de acero galvanizado aislada acústicamente equipada con ventilador de doble aspiración y bocas de conexión circulares de D-500 mm, modelo FUTURFAN PLUS 12/12-6M-3/4 con filtro G4 incorporado. Tapas de inspección lateral por ambos lados para facilitar el acceso de las conexiones internas, motor monofásico de 6 polos, clase F, con rodamientos a bolas y protección IP 54, y temperatura máxima del aire a transportar desde -20 ºC a +60 ºC. Marca BRINNER modelo FUTURFAN PLUS 12/12-6M-3/4 G4.

**FFP126M1-G4** Ud CAJA DE VENTILACION FUTURFAN PLUS 12/12-6M 1 D-500 FILTRO G4 (material; 13/03/2025)
Precio: 647.54
Caja de ventilación fabricada en chapa de acero galvanizado aislada acústicamente equipada con ventilador de doble aspiración y bocas de conexión circulares de D-500 mm, modelo FUTURFAN PLUS 12/12-6M-1 con filtro G4 incorporado. Tapas de inspección lateral por ambos lados para facilitar el acceso de las conexiones internas, motor monofásico de 6 polos, clase F, con rodamientos a bolas y protección IP 54, y temperatura máxima del aire a transportar desde -20 ºC a +60 ºC. Marca BRINNER modelo FUTURFAN PLUS 12/12-6M-1 G4.

**FFP126T112-G4** Ud CAJA DE VENTILACION FUTURFAN PLUS 12/12-6T 1 1/2 D-500 FILTRO G4 (material; 13/03/2025)
Precio: 661.49
Caja de ventilación fabricada en chapa de acero galvanizado aislada acústicamente equipada con ventilador de doble aspiración y bocas de conexión circulares de D-500 mm, modelo FUTURFAN PLUS 12/12-6T-1 1/2 con filtro G4 incorporado. Tapas de inspección lateral por ambos lados para facilitar el acceso de las conexiones internas, motor Trifásico de 6 polos, clase F, con rodamientos a bolas y protección IP 54, y temperatura máxima del aire a transportar desde -20 ºC a +60 ºC. Marca BRINNER modelo FUTURFAN PLUS 12/12-6T-1 1/2 G4.

##### FF PLUS G4 M6 CAJAS DE VENTILACION CON FILTRO G4 + M6 PARA CONDUCTO CIRCULAR (13/03/2025)

**FFP74M15-G4M6** Ud CAJA VENTILACION FUTURFAN PLUS 7/7-4M 1/5 D-250 FILTRO G4+M6 (material; 13/03/2025)
Precio: 415.55
Caja de ventilación fabricada en chapa de acero galvanizado aislada acústicamente equipada con ventilador de doble aspiración y bocas de conexión circulares de D-250 mm, modelo FUTURFAN PLUS 7/7-4M-1/5 con filtro G4 + M6 incorporado. Tapas de inspección lateral por ambos lados para facilitar el acceso de las conexiones internas, motor monofásico de 4 polos, clase F, con rodamientos a bolas y protección IP 54, y temperatura máxima del aire a transportar desde -20 ºC a +60 ºC. Marca BRINNER modelo FUTURFAN PLUS 7/7-4M-1/5 G4 + M6.

**FFP94M34-G4M6** Ud CAJA VENTILACION FUTURFAN PLUS 9/9-4M 3/4 D-355 FILTRO G4+M6 (material; 13/03/2025)
Precio: 513.71
Caja de ventilación fabricada en chapa de acero galvanizado aislada acústicamente equipada con ventilador de doble aspiración y bocas de conexión circulares de D-355 mm, modelo FUTURFAN PLUS 9/9-4M-3/4 con filtro G4 + M6 incorporado. Tapas de inspección lateral por ambos lados para facilitar el acceso de las conexiones internas, motor monofásico de 4 polos, clase F, con rodamientos a bolas y protección IP 54, y temperatura máxima del aire a transportar desde -20 ºC a +60 ºC. Marca BRINNER modelo FUTURFAN PLUS 9/9-4M-3/4 G4 + M6.

**FFP104M12G4M6** Ud CAJA VENTILACION FUTURFAN PLUS 10/10-4M 1/2 D-400 FILTRO G4+M6 (material; 13/03/2025)
Precio: 521.27
Caja de ventilación fabricada en chapa de acero galvanizado aislada acústicamente equipada con ventilador de doble aspiración y bocas de conexión circulares de D-400 mm, modelo FUTURFAN PLUS 10/10-4M-1/2 con filtro G4 + M6 incorporado. Tapas de inspección lateral por ambos lados para facilitar el acceso de las conexiones internas, motor monofásico de 4 polos, clase F, con rodamientos a bolas y protección IP 54, y temperatura máxima del aire a transportar desde -20 ºC a +60 ºC. Marca BRINNER modelo FUTURFAN PLUS 10/10-4M-1/2 G4 + M6.

**FFP106M13G4M6** Ud CAJA VENTILACION FUTURFAN PLUS 10/10-6M 1/3 D-400 FILTRO G4+M6 (material; 13/03/2025)
Precio: 520.09
Caja de ventilación fabricada en chapa de acero galvanizado aislada acústicamente equipada con ventilador de doble aspiración y bocas de conexión circulares de D-400 mm, modelo FUTURFAN PLUS 10/10-6M-1/3 con filtro G4 + M6 incorporado. Tapas de inspección lateral por ambos lados para facilitar el acceso de las conexiones internas, motor monofásico de 6 polos, clase F, con rodamientos a bolas y protección IP 54, y temperatura máxima del aire a transportar desde -20 ºC a +60 ºC. Marca BRINNER modelo FUTURFAN PLUS 10/10-6M-1/3 G4 + M6.

**FFP104M34G4M6** Ud CAJA VENTILACION FUTURFAN PLUS 10/10-4M 3/4 D-400 FILTRO G4+M6 (material; 13/03/2025)
Precio: 527.9
Caja de ventilación fabricada en chapa de acero galvanizado aislada acústicamente equipada con ventilador de doble aspiración y bocas de conexión circulares de D-400 mm, modelo FUTURFAN PLUS 10/10-4M-3/4 con filtro G4 + M6 incorporado. Tapas de inspección lateral por ambos lados para facilitar el acceso de las conexiones internas, motor monofásico de 4 polos, clase F, con rodamientos a bolas y protección IP 54, y temperatura máxima del aire a transportar desde -20 ºC a +60 ºC. Marca BRINNER modelo FUTURFAN PLUS 10/10-4M-3/4 G4 + M6.

**FFP126M34G4M6** Ud CAJA VENTILACION FUTURFAN PLUS 12/12-6M 3/4 D-500 FILTRO G4+M6 (material; 13/03/2025)
Precio: 684.86
Caja de ventilación fabricada en chapa de acero galvanizado aislada acústicamente equipada con ventilador de doble aspiración y bocas de conexión circulares de D-500 mm, modelo FUTURFAN PLUS 12/12-6M-3/4 con filtro G4 + M6 incorporado. Tapas de inspección lateral por ambos lados para facilitar el acceso de las conexiones internas, motor monofásico de 6 polos, clase F, con rodamientos a bolas y protección IP 54, y temperatura máxima del aire a transportar desde -20 ºC a +60 ºC. Marca BRINNER modelo FUTURFAN PLUS 12/12-6M-3/4 G4 + M6.

**FFP126M1-G4M6** Ud CAJA VENTILACION FUTURFAN PLUS 12/12-6M 1 D-500 FILTRO G4+M6 (material; 13/03/2025)
Precio: 702.47
Caja de ventilación fabricada en chapa de acero galvanizado aislada acústicamente equipada con ventilador de doble aspiración y bocas de conexión circulares de D-500 mm, modelo FUTURFAN PLUS 12/12-6M-1 con filtro G4 + M6 incorporado. Tapas de inspección lateral por ambos lados para facilitar el acceso de las conexiones internas, motor monofásico de 6 polos, clase F, con rodamientos a bolas y protección IP 54, y temperatura máxima del aire a transportar desde -20 ºC a +60 ºC. Marca BRINNER modelo FUTURFAN PLUS 12/12-6M-1 G4 + M6.

**FFP12126TG4M6** Ud CAJA VENTILACION FUTURFAN PLUS 12/12-6T 1 1/2 D-500 FILTRO G4+M6 (material; 13/03/2025)
Precio: 716.42
Caja de ventilación fabricada en chapa de acero galvanizado aislada acústicamente equipada con ventilador de doble aspiración y bocas de conexión circulares de D-500 mm, modelo FUTURFAN PLUS 12/12-6T-1 1/2 con filtro G4 + M6 incorporado. Tapas de inspección lateral por ambos lados para facilitar el acceso de las conexiones internas, motor Trifásico de 6 polos, clase F, con rodamientos a bolas y protección IP 54, y temperatura máxima del aire a transportar desde -20 ºC a +60 ºC. Marca BRINNER modelo FUTURFAN PLUS 12/12-6T-1 1/2 G4 + M6.

##### FF PLUS M6 F8 CAJAS DE VENTILACION CON FILTRO M6 + F8 PARA CONDUCTO CIRCULAR (13/03/2025)

**FFP74M15-M6F8** Ud CAJA VENTILACION FUTURFAN PLUS 7/7-4M 1/5 D-250 FILTRO M6+F8 (material; 13/03/2025)
Precio: 440.28
Caja de ventilación fabricada en chapa de acero galvanizado aislada acústicamente equipada con ventilador de doble aspiración y bocas de conexión circulares de D-250 mm, modelo FUTURFAN PLUS 7/7-4M-1/5 con filtro M6 + F8 incorporado. Tapas de inspección lateral por ambos lados para facilitar el acceso de las conexiones internas, motor monofásico de 4 polos, clase F, con rodamientos a bolas y protección IP 54, y temperatura máxima del aire a transportar desde -20 ºC a +60 ºC. Marca BRINNER modelo FUTURFAN PLUS 7/7-4M-1/5 M6 + F8.

**FFP94M34-M6F8** Ud CAJA VENTILACION FUTURFAN PLUS 9/9-4M 3/4 D-355 FILTRO M6+F8 (material; 13/03/2025)
Precio: 538.44
Caja de ventilación fabricada en chapa de acero galvanizado aislada acústicamente equipada con ventilador de doble aspiración y bocas de conexión circulares de D-355 mm, modelo FUTURFAN PLUS 9/9-4M-3/4 con filtro M6 + F8 incorporado. Tapas de inspección lateral por ambos lados para facilitar el acceso de las conexiones internas, motor monofásico de 4 polos, clase F, con rodamientos a bolas y protección IP 54, y temperatura máxima del aire a transportar desde -20 ºC a +60 ºC. Marca BRINNER modelo FUTURFAN PLUS 9/9-4M-3/4 M6 + F8.

**FFP104M12M6F8** Ud CAJA VENTILACION FUTURFAN PLUS 10/10-4M 1/2 D-400 FILTRO M6+F8 (material; 13/03/2025)
Precio: 544.82
Caja de ventilación fabricada en chapa de acero galvanizado aislada acústicamente equipada con ventilador de doble aspiración y bocas de conexión circulares de D-400 mm, modelo FUTURFAN PLUS 10/10-4M-1/2 con filtro M6 + F8 incorporado. Tapas de inspección lateral por ambos lados para facilitar el acceso de las conexiones internas, motor monofásico de 4 polos, clase F, con rodamientos a bolas y protección IP 54, y temperatura máxima del aire a transportar desde -20 ºC a +60 ºC. Marca BRINNER modelo FUTURFAN PLUS 10/10-4M-1/2 M6 + F8.

**FFP104M34M6F8** Ud CAJA VENTILACION FUTURFAN PLUS 10/10-4M 3/4 D-400 FILTRO M6+F8 (material; 13/03/2025)
Precio: 552.63
Caja de ventilación fabricada en chapa de acero galvanizado aislada acústicamente equipada con ventilador de doble aspiración y bocas de conexión circulares de D-400 mm, modelo FUTURFAN PLUS 10/10-4M-3/4 con filtro M6 + F8 incorporado. Tapas de inspección lateral por ambos lados para facilitar el acceso de las conexiones internas, motor monofásico de 4 polos, clase F, con rodamientos a bolas y protección IP 54, y temperatura máxima del aire a transportar desde -20 ºC a +60 ºC. Marca BRINNER modelo FUTURFAN PLUS 10/10-4M-3/4 M6 + F8.

**FFP126M34M6F8** Ud CAJA VENTILACION FUTURFAN PLUS 12/12-6M 3/4 D-500 FILTRO M6+F8 (material; 13/03/2025)
Precio: 709.59
Caja de ventilación fabricada en chapa de acero galvanizado aislada acústicamente equipada con ventilador de doble aspiración y bocas de conexión circulares de D-500 mm, modelo FUTURFAN PLUS 12/12-6M-3/4 con filtro M6 + F8 incorporado. Tapas de inspección lateral por ambos lados para facilitar el acceso de las conexiones internas, motor monofásico de 6 polos, clase F, con rodamientos a bolas y protección IP 54, y temperatura máxima del aire a transportar desde -20 ºC a +60 ºC. Marca BRINNER modelo FUTURFAN PLUS 12/12-6M-3/4 M6 + F8.

**FFP126M1-M6F8** Ud CAJA VENTILACION FUTURFAN PLUS 12/12-6M 1 D-500 FILTRO M6+F8 (material; 13/03/2025)
Precio: 727.2
Caja de ventilación fabricada en chapa de acero galvanizado aislada acústicamente equipada con ventilador de doble aspiración y bocas de conexión circulares de D-500 mm, modelo FUTURFAN PLUS 12/12-6M-1 con filtro M6 + F8 incorporado. Tapas de inspección lateral por ambos lados para facilitar el acceso de las conexiones internas, motor monofásico de 6 polos, clase F, con rodamientos a bolas y protección IP 54, y temperatura máxima del aire a transportar desde -20 ºC a +60 ºC. Marca BRINNER modelo FUTURFAN PLUS 12/12-6M-1 M6 + F8.

**FFP12126TM6F8** Ud CAJA VENTILACION FUTURFAN PLUS 12/12-6T 1 1/2 D-500 FILTRO M6+F8 (material; 13/03/2025)
Precio: 741.16
Caja de ventilación fabricada en chapa de acero galvanizado aislada acústicamente equipada con ventilador de doble aspiración y bocas de conexión circulares de D-500 mm, modelo FUTURFAN PLUS 12/12-6T-1 1/2 con filtro M6 + F8 incorporado. Tapas de inspección lateral por ambos lados para facilitar el acceso de las conexiones internas, motor Trifásico de 6 polos, clase F, con rodamientos a bolas y protección IP 54, y temperatura máxima del aire a transportar desde -20 ºC a +60 ºC. Marca BRINNER modelo FUTURFAN PLUS 12/12-6T-1 1/2 M6 + F8.

##### FF PLUS F7 F9 CAJAS DE VENTILACION CON FILTRO F7 + F9 PARA CONDUCTO CIRCULAR (13/03/2025)

**FFP94M34-F7F9** Ud CAJA VENTILACION FUTURFAN PLUS 9/9-4M 3/4 D-355 FILTRO F7+F9 (material; 13/03/2025)
Precio: 538.44
Caja de ventilación fabricada en chapa de acero galvanizado aislada acústicamente equipada con ventilador de doble aspiración y bocas de conexión circulares de D-355 mm, modelo FUTURFAN PLUS 9/9-4M-3/4 con filtro F7 + F9 incorporado. Tapas de inspección lateral por ambos lados para facilitar el acceso de las conexiones internas, motor monofásico de 4 polos, clase F, con rodamientos a bolas y protección IP 54, y temperatura máxima del aire a transportar desde -20 ºC a +60 ºC. Marca BRINNER modelo FUTURFAN PLUS 9/9-4M-3/4 F7 + F9.

**FFP104M12F7F9** Ud CAJA VENTILACION FUTURFAN PLUS 10/10-4M 1/2 D-400 FILTRO F7+F9 (material; 13/03/2025)
Precio: 544.82
Caja de ventilación fabricada en chapa de acero galvanizado aislada acústicamente equipada con ventilador de doble aspiración y bocas de conexión circulares de D-400 mm, modelo FUTURFAN PLUS 10/10-4M-1/2 con filtro F7 + F9 incorporado. Tapas de inspección lateral por ambos lados para facilitar el acceso de las conexiones internas, motor monofásico de 4 polos, clase F, con rodamientos a bolas y protección IP 54, y temperatura máxima del aire a transportar desde -20 ºC a +60 ºC. Marca BRINNER modelo FUTURFAN PLUS 10/10-4M-1/2 F7 + F9.

**FFP104M34F7F9** Ud CAJA VENTILACION FUTURFAN PLUS 10/10-4M 3/4 D-400 FILTRO F7+F9 (material; 13/03/2025)
Precio: 552.63
Caja de ventilación fabricada en chapa de acero galvanizado aislada acústicamente equipada con ventilador de doble aspiración y bocas de conexión circulares de D-400 mm, modelo FUTURFAN PLUS 10/10-4M-3/4 con filtro F7 + F9 incorporado. Tapas de inspección lateral por ambos lados para facilitar el acceso de las conexiones internas, motor monofásico de 4 polos, clase F, con rodamientos a bolas y protección IP 54, y temperatura máxima del aire a transportar desde -20 ºC a +60 ºC. Marca BRINNER modelo FUTURFAN PLUS 10/10-4M-3/4 F7 + F9.

#### FF400ºC CAJAS DE VENTILACION TRASIEGO 400ºC / 2HORAS (18/03/2026)

##### FF 400ºC CAJAS DE VENTILACION PARA TRASIEGO 400ºC / 2H (18/03/2026)

**FF400 99-05** Ud CAJA VENTILACION TRASIEGO 400ºC / 2 HORAS FF400 9/9-0,5 (material; 18/03/2026)
Precio: 1209.54
Caja de ventilación modelo FF400 9/9-0,5, homologado para transportar aire a 400 ºC 2 horas, construida con ventiladores de baja presión, doble aspiración en chapa de acero galvanizada, transmisión por correas, motor con protección IP55 y potencia 0,37 Kw. Modelo FF400 9/9-0,5.

**FF400 99-075** Ud CAJA VENTILACION TRASIEGO 400ºC / 2 HORAS FF400 9/9-0,75 (material; 18/03/2026)
Precio: 1214.39
Caja de ventilación modelo FF400 9/9-0,75, homologado para transportar aire a 400 ºC 2 horas, construida con ventiladores de baja presión, doble aspiración en chapa de acero galvanizada, transmisión por correas, motor con protección IP55 y potencia 0,55 Kw. Modelo FF400 9/9-0,75.

**FF400 99-1** Ud CAJA VENTILACION TRASIEGO 400ºC / 2 HORAS FF400 9/9-1 (material; 18/03/2026)
Precio: 1262.9
Caja de ventilación modelo FF400 9/9-1, homologado para transportar aire a 400 ºC 2 horas, construida con ventiladores de baja presión, doble aspiración en chapa de acero galvanizada, transmisión por correas, motor con protección IP55 y potencia 0,75 Kw. Modelo FF400 9/9-1.

**FF400 99-15** Ud CAJA VENTILACION TRASIEGO 400ºC / 2 HORAS FF400 9/9-1,5 (material; 18/03/2026)
Precio: 1309.8
Caja de ventilación modelo FF400 9/9-1,5, homologado para transportar aire a 400 ºC 2 horas, construida con ventiladores de baja presión, doble aspiración en chapa de acero galvanizada, transmisión por correas, motor con protección IP55 y potencia 1,1 Kw. Modelo FF400 9/9-1,5.

**FF400 99-2** Ud CAJA VENTILACION TRASIEGO 400ºC / 2 HORAS FF400 9/9-2 (material; 18/03/2026)
Precio: 1368.82
Caja de ventilación modelo FF400 9/9-2, homologado para transportar aire a 400 ºC 2 horas, construida con ventiladores de baja presión, doble aspiración en chapa de acero galvanizada, transmisión por correas, motor con protección IP55 y potencia 1,5 Kw. Modelo FF400 9/9-2.

**FF400 1010-05** Ud CAJA VENTILACION TRASIEGO 400ºC / 2 HORAS FF400 10/10-0,5 (material; 18/03/2026)
Precio: 1250.78
Caja de ventilación modelo FF400 10/10-0,5, homologado para transportar aire a 400 ºC 2 horas, construida con ventiladores de baja presión, doble aspiración en chapa de acero galvanizada, transmisión por correas, motor con protección IP55 y potencia 0,37 Kw. Modelo FF400 10/10-0,5.

**FF4001010-075** Ud CAJA VENTILACION TRASIEGO 400ºC / 2 HORAS FF400 10/10-0,75 (material; 18/03/2026)
Precio: 1296.86
Caja de ventilación modelo FF400 10/10-0,75, homologado para transportar aire a 400 ºC 2 horas, construida con ventiladores de baja presión, doble aspiración en chapa de acero galvanizada, transmisión por correas, motor con protección IP55 y potencia 0,55 Kw. Modelo FF400 10/10-0,75.

**FF400 1010-1** Ud CAJA VENTILACION TRASIEGO 400ºC / 2 HORAS FF400 10/10-1 (material; 18/03/2026)
Precio: 1355.08
Caja de ventilación modelo FF400 10/10-1, homologado para transportar aire a 400 ºC 2 horas, construida con ventiladores de baja presión, doble aspiración en chapa de acero galvanizada, transmisión por correas, motor con protección IP55 y potencia 0,75 Kw. Modelo FF400 10/10-1.

**FF400 1010-15** Ud CAJA VENTILACION TRASIEGO 400ºC / 2 HORAS FF400 10/10-1,5 (material; 18/03/2026)
Precio: 1385.8
Caja de ventilación modelo FF400 10/10-1,5, homologado para transportar aire a 400 ºC 2 horas, construida con ventiladores de baja presión, doble aspiración en chapa de acero galvanizada, transmisión por correas, motor con protección IP55 y potencia 1,1 Kw. Modelo FF400 10/10-1,5.

**FF400 1010-2** Ud CAJA VENTILACION TRASIEGO 400ºC / 2 HORAS FF400 10/10-2 (material; 18/03/2026)
Precio: 1439.16
Caja de ventilación modelo FF400 10/10-2, homologado para transportar aire a 400 ºC 2 horas, construida con ventiladores de baja presión, doble aspiración en chapa de acero galvanizada, transmisión por correas, motor con protección IP55 y potencia 1,5 Kw. Modelo FF400 10/10-2.

**FF400 1212-05** Ud CAJA VENTILACION TRASIEGO 400ºC / 2 HORAS FF400 12/12-0,5 (material; 18/03/2026)
Precio: 1457.76
Caja de ventilación modelo FF400 12/12-0,5, homologado para transportar aire a 400 ºC 2 horas, construida con ventiladores de baja presión, doble aspiración en chapa de acero galvanizada, transmisión por correas, motor con protección IP55 y potencia 0,37 Kw. Modelo FF400 12/12-0,5.

**FF4001212-075** Ud CAJA VENTILACION TRASIEGO 400ºC / 2 HORAS FF400 12/12-0,75 (material; 18/03/2026)
Precio: 1483.63
Caja de ventilación modelo FF400 12/12-0,75, homologado para transportar aire a 400 ºC 2 horas, construida con ventiladores de baja presión, doble aspiración en chapa de acero galvanizada, transmisión por correas, motor con protección IP55 y potencia 0,55 Kw. Modelo FF400 12/12-0,75.

**FF400 1212-1** Ud CAJA VENTILACION TRASIEGO 400ºC / 2 HORAS FF400 12/12-1 (material; 18/03/2026)
Precio: 1525.67
Caja de ventilación modelo FF400 12/12-1, homologado para transportar aire a 400 ºC 2 horas, construida con ventiladores de baja presión, doble aspiración en chapa de acero galvanizada, transmisión por correas, motor con protección IP55 y potencia 0,75 Kw. Modelo FF400 12/12-1.

**FF400 1212-15** Ud CAJA VENTILACION TRASIEGO 400ºC / 2 HORAS FF400 12/12-1,5 (material; 18/03/2026)
Precio: 1570.95
Caja de ventilación modelo FF400 12/12-1,5, homologado para transportar aire a 400 ºC 2 horas, construida con ventiladores de baja presión, doble aspiración en chapa de acero galvanizada, transmisión por correas, motor con protección IP55 y potencia 1,1 Kw. Modelo FF400 12/12-1,5.

**FF400 1212-2** Ud CAJA VENTILACION TRASIEGO 400ºC / 2 HORAS FF400 12/12-2 (material; 18/03/2026)
Precio: 1626.74
Caja de ventilación modelo FF400 12/12-2, homologado para transportar aire a 400 ºC 2 horas, construida con ventiladores de baja presión, doble aspiración en chapa de acero galvanizada, transmisión por correas, motor con protección IP55 y potencia 1,5 Kw. Modelo FF400 12/12-2.

**FF400 1212-3** Ud CAJA VENTILACION TRASIEGO 400ºC / 2 HORAS FF400 12/12-3 (material; 18/03/2026)
Precio: 1773.08
Caja de ventilación modelo FF400 12/12-3, homologado para transportar aire a 400 ºC 2 horas, construida con ventiladores de baja presión, doble aspiración en chapa de acero galvanizada, transmisión por correas, motor con protección IP55 y potencia 2,2 Kw. Modelo FF400 12/12-3.

**FF400 1515-07** Ud CAJA VENTILACION TRASIEGO 400ºC / 2 HORAS FF400 15-/15-0,75 (material; 18/03/2026)
Precio: 1887.08
Caja de ventilación modelo FF400 15/15-0,75, homologado para transportar aire a 400 ºC 2 horas, construida con ventiladores de baja presión, doble aspiración en chapa de acero galvanizada, transmisión por correas, motor con protección IP55 y potencia 0,55 Kw. Modelo FF400 15/15-0,75.

**FF400 1515-1** Ud CAJA VENTILACION TRASIEGO 400ºC / 2 HORAS FF400 15-/15-1 (material; 18/03/2026)
Precio: 1987.34
Caja de ventilación modelo FF400 15/15-1, homologado para transportar aire a 400 ºC 2 horas, construida con ventiladores de baja presión, doble aspiración en chapa de acero galvanizada, transmisión por correas, motor con protección IP55 y potencia 0,75 Kw. Modelo FF400 15/15-1.

**FF400 1515-15** Ud CAJA VENTILACION TRASIEGO 400ºC / 2 HORAS FF400 15-/15-1,5 (material; 18/03/2026)
Precio: 2037.47
Caja de ventilación modelo FF400 15/15-1,5, homologado para transportar aire a 400 ºC 2 horas, construida con ventiladores de baja presión, doble aspiración en chapa de acero galvanizada, transmisión por correas, motor con protección IP55 y potencia 1,1 Kw. Modelo FF400 15/15-1,5.

**FF400 1515-2** Ud CAJA VENTILACION TRASIEGO 400ºC / 2 HORAS FF400 15-/15-2 (material; 18/03/2026)
Precio: 2088.4
Caja de ventilación modelo FF400 15/15-2, homologado para transportar aire a 400 ºC 2 horas, construida con ventiladores de baja presión, doble aspiración en chapa de acero galvanizada, transmisión por correas, motor con protección IP55 y potencia 1,5 Kw. Modelo FF400 15/15-2.

**FF400 1515-3** Ud CAJA VENTILACION TRASIEGO 400ºC / 2 HORAS FF400 15-/15-3 (material; 18/03/2026)
Precio: 2238.79
Caja de ventilación modelo FF400 15/15-3, homologado para transportar aire a 400 ºC 2 horas, construida con ventiladores de baja presión, doble aspiración en chapa de acero galvanizada, transmisión por correas, motor con protección IP55 y potencia 2,2 Kw. Modelo FF400 15/15-3.

**FF400 1515-4** Ud CAJA VENTILACION TRASIEGO 400ºC / 2 HORAS FF400 15-/15-4 (material; 18/03/2026)
Precio: 2301.04
Caja de ventilación modelo FF400 15/15-4, homologado para transportar aire a 400 ºC 2 horas, construida con ventiladores de baja presión, doble aspiración en chapa de acero galvanizada, transmisión por correas, motor con protección IP55 y potencia 3 Kw. Modelo FF400 15/15-4.

**FF400 1515-55** Ud CAJA VENTILACION TRASIEGO 400ºC / 2 HORAS FF400 15-/15-5,5 (material; 18/03/2026)
Precio: 2490.24
Caja de ventilación modelo FF400 15/15-5,5, homologado para transportar aire a 400 ºC 2 horas, construida con ventiladores de baja presión, doble aspiración en chapa de acero galvanizada, transmisión por correas, motor con protección IP55 y potencia 4 Kw. Modelo FF400 15/15-5,5.

**FF400 1818-15** Ud CAJA VENTILACION TRASIEGO 400ºC / 2 HORAS FF400 18/18-1,5 (material; 18/03/2026)
Precio: 2474.06
Caja de ventilación modelo FF400 18/18-1,5, homologado para transportar aire a 400 ºC 2 horas, construida con ventiladores de baja presión, doble aspiración en chapa de acero galvanizada, transmisión por correas, motor con protección IP55 y potencia 1,1 Kw. Modelo FF400 18/18-1,5.

**FF400 1818-2** Ud CAJA VENTILACION TRASIEGO 400ºC / 2 HORAS FF400 18/18-2 (material; 18/03/2026)
Precio: 2529.04
Caja de ventilación modelo FF400 18/18-2, homologado para transportar aire a 400 ºC 2 horas, construida con ventiladores de baja presión, doble aspiración en chapa de acero galvanizada, transmisión por correas, motor con protección IP55 y potencia 1,5 Kw. Modelo FF400 18/18-2.

**FF400 1818-3** Ud CAJA VENTILACION TRASIEGO 400ºC / 2 HORAS FF400 18/18-3 (material; 18/03/2026)
Precio: 2678.62
Caja de ventilación modelo FF400 18/18-3, homologado para transportar aire a 400 ºC 2 horas, construida con ventiladores de baja presión, doble aspiración en chapa de acero galvanizada, transmisión por correas, motor con protección IP55 y potencia 2,2 Kw. Modelo FF400 18/18-3.

**FF400 1818-4** Ud CAJA VENTILACION TRASIEGO 400ºC / 2 HORAS FF400 18/18-4 (material; 18/03/2026)
Precio: 2753.81
Caja de ventilación modelo FF400 18/18-4, homologado para transportar aire a 400 ºC 2 horas, construida con ventiladores de baja presión, doble aspiración en chapa de acero galvanizada, transmisión por correas, motor con protección IP55 y potencia 3 Kw. Modelo FF400 18/18-4.

**FF400 1818-55** Ud CAJA VENTILACION TRASIEGO 400ºC / 2 HORAS FF400 18/18-5,5 (material; 18/03/2026)
Precio: 2914.71
Caja de ventilación modelo FF400 18/18-5,5, homologado para transportar aire a 400 ºC 2 horas, construida con ventiladores de baja presión, doble aspiración en chapa de acero galvanizada, transmisión por correas, motor con protección IP55 y potencia 4 Kw. Modelo FF400 18/18-5,5.

**FF400 1818-75** Ud CAJA VENTILACION TRASIEGO 400ºC / 2 HORAS FF400 18/18-7,5 (material; 18/03/2026)
Precio: 3188.79
Caja de ventilación modelo FF400 18/18-7,5, homologado para transportar aire a 400 ºC 2 horas, construida con ventiladores de baja presión, doble aspiración en chapa de acero galvanizada, transmisión por correas, motor con protección IP55 y potencia 5,5 Kw. Modelo FF400 18/18-7,5.

**FF400 2020-3** Ud CAJA VENTILACION TRASIEGO 400ºC / 2 HORAS FF400 20/20-3 (material; 18/03/2026)
Precio: 4073.31
Caja de ventilación modelo FF400 20/20-3, homologado para transportar aire a 400 ºC 2 horas, construida con ventiladores de baja presión, doble aspiración en chapa de acero galvanizada, transmisión por correas, motor con protección IP55 y potencia 2,2 Kw. Modelo FF400 20/20-3.

**FF400 2020-4** Ud CAJA VENTILACION TRASIEGO 400ºC / 2 HORAS FF400 20/20-4 (material; 18/03/2026)
Precio: 4137.19
Caja de ventilación modelo FF400 20/20-4, homologado para transportar aire a 400 ºC 2 horas, construida con ventiladores de baja presión, doble aspiración en chapa de acero galvanizada, transmisión por correas, motor con protección IP55 y potencia 3 Kw. Modelo FF400 20/20-4.

**FF400 2020-55** Ud CAJA VENTILACION TRASIEGO 400ºC / 2 HORAS FF400 20/20-5,5 (material; 18/03/2026)
Precio: 4332.04
Caja de ventilación modelo FF400 20/20-5,5, homologado para transportar aire a 400 ºC 2 horas, construida con ventiladores de baja presión, doble aspiración en chapa de acero galvanizada, transmisión por correas, motor con protección IP55 y potencia 4 Kw. Modelo FF400 20/20-5,5.

**FF400 2020-75** Ud CAJA VENTILACION TRASIEGO 400ºC / 2 HORAS FF400 20/20-7,5 (material; 18/03/2026)
Precio: 4580.25
Caja de ventilación modelo FF400 20/20-7,5, homologado para transportar aire a 400 ºC 2 horas, construida con ventiladores de baja presión, doble aspiración en chapa de acero galvanizada, transmisión por correas, motor con protección IP55 y potencia 5,5 Kw. Modelo FF400 20/20-7,5.

**FF400 2020-10** Ud CAJA VENTILACION TRASIEGO 400ºC / 2 HORAS FF400 20/20-10 (material; 18/03/2026)
Precio: 4733.87
Caja de ventilación modelo FF400 12/12-10, homologado para transportar aire a 400 ºC 2 horas, construida con ventiladores de baja presión, doble aspiración en chapa de acero galvanizada, transmisión por correas, motor con protección IP55 y potencia 7,5 Kw. Modelo FF400 12/12-10.

#### CJTHT VENTILADORES HELICOIDALES 400ºC/2h Y 300ºC/2H (03/02/2026)

##### CJTHT F400 VENTILADORES HELICOIDALES CJTHT 400ºC/2h (03/02/2026)

**40-24-15-F400** Ud VENTILADOR HELICOIDAL 400ºC/2h CJTHT-40-2/4T-1.5 (material; 03/02/2026)
Precio: 2799.15
Caja de ventilación helicoidal capacitada para trabajar inmersa a 400ºC/2h modelo CJTHT-40-2/4T-1.5, con estructura fabricada en chapa de acero galvanizado anticorrosivo con aislamiento térmico y acústico, y ventilador anticorrosivo en resina de poliéster polimerizada a 190ºC previo desengrase con tratamiento nanotecnológico libre de fosfatos. Motores trifásicos clase H para uso continuo S1 y uso emergencia S2, con rodamientos a bolas y protección IP55. Modelo CJTHT-40-2/4T-1.5.

**40-4-075-F400** Ud VENTILADOR HELICOIDAL 400ºC/2h CJTHT-40-4T-0.75 (material; 03/02/2026)
Precio: 2601.1
Caja de ventilación helicoidal capacitada para trabajar inmersa a 400ºC/2h modelo CJTHT-40-4T-0.75, con estructura fabricada en chapa de acero galvanizado anticorrosivo con aislamiento térmico y acústico, y ventilador anticorrosivo en resina de poliéster polimerizada a 190ºC previo desengrase con tratamiento nanotecnológico libre de fosfatos. Motores trifásicos clase H para uso continuo S1 y uso emergencia S2, con rodamientos a bolas y protección IP55. Modelo CJTHT-40-4T-0.75.

**40-6-075-F400** Ud VENTILADOR HELICOIDAL 400ºC/2h CJTHT-40-6T-0.75 (material; 03/02/2026)
Precio: 2812.4
Caja de ventilación helicoidal capacitada para trabajar inmersa a 400ºC/2h modelo CJTHT-40-6T-0.75, con estructura fabricada en chapa de acero galvanizado anticorrosivo con aislamiento térmico y acústico, y ventilador anticorrosivo en resina de poliéster polimerizada a 190ºC previo desengrase con tratamiento nanotecnológico libre de fosfatos. Motores trifásicos clase H para uso continuo S1 y uso emergencia S2, con rodamientos a bolas y protección IP55. Modelo CJTHT-40-6T-0.75.

**40-612075F400** Ud VENTILADOR HELICOIDAL 400ºC/2h CJTHT-40-6/12T-0.75 (material; 03/02/2026)
Precio: 3038.75
Caja de ventilación helicoidal capacitada para trabajar inmersa a 400ºC/2h modelo CJTHT-40-6/12T-0.75, con estructura fabricada en chapa de acero galvanizado anticorrosivo con aislamiento térmico y acústico, y ventilador anticorrosivo en resina de poliéster polimerizada a 190ºC previo desengrase con tratamiento nanotecnológico libre de fosfatos. Motores trifásicos clase H para uso continuo S1 y uso emergencia S2, con rodamientos a bolas y protección IP55. Modelo CJTHT-40-6/12T-0.75.

**45-24T-2-F400** Ud VENTILADOR HELICOIDAL 400ºC/2h CJTHT-45-2/4T-2 (material; 03/02/2026)
Precio: 3040.3
Caja de ventilación helicoidal capacitada para trabajar inmersa a 400ºC/2h modelo CJTHT-45-2/4T-2, con estructura fabricada en chapa de acero galvanizado anticorrosivo con aislamiento térmico y acústico, y ventilador anticorrosivo en resina de poliéster polimerizada a 190ºC previo desengrase con tratamiento nanotecnológico libre de fosfatos. Motores trifásicos clase H para uso continuo S1 y uso emergencia S2, con rodamientos a bolas y protección IP55. Modelo CJTHT-45-2/4T-2.

**45-4T-075F400** Ud VENTILADOR HELICOIDAL 400ºC/2h CJTHT-45-4T-0.75 (material; 03/02/2026)
Precio: 2716.3
Caja de ventilación helicoidal capacitada para trabajar inmersa a 400ºC/2h modelo CJTHT-45-4T-0.75, con estructura fabricada en chapa de acero galvanizado anticorrosivo con aislamiento térmico y acústico, y ventilador anticorrosivo en resina de poliéster polimerizada a 190ºC previo desengrase con tratamiento nanotecnológico libre de fosfatos. Motores trifásicos clase H para uso continuo S1 y uso emergencia S2, con rodamientos a bolas y protección IP55. Modelo CJTHT-45-4T-0.75.

**45-6T-075F400** Ud VENTILADOR HELICOIDAL 400ºC/2h CJTHT-45-6T-0.75 (material; 03/02/2026)
Precio: 2941.65
Caja de ventilación helicoidal capacitada para trabajar inmersa a 400ºC/2h modelo CJTHT-45-6T-0.75, con estructura fabricada en chapa de acero galvanizado anticorrosivo con aislamiento térmico y acústico, y ventilador anticorrosivo en resina de poliéster polimerizada a 190ºC previo desengrase con tratamiento nanotecnológico libre de fosfatos. Motores trifásicos clase H para uso continuo S1 y uso emergencia S2, con rodamientos a bolas y protección IP55. Modelo CJTHT-45-6T-0.75.

**45-612075F400** Ud VENTILADOR HELICOIDAL 400ºC/2h CJTHT-45-6/12T-0.75 (material; 03/02/2026)
Precio: 3179.95
Caja de ventilación helicoidal capacitada para trabajar inmersa a 400ºC/2h modelo CJTHT-45-6/12T-0.75, con estructura fabricada en chapa de acero galvanizado anticorrosivo con aislamiento térmico y acústico, y ventilador anticorrosivo en resina de poliéster polimerizada a 190ºC previo desengrase con tratamiento nanotecnológico libre de fosfatos. Motores trifásicos clase H para uso continuo S1 y uso emergencia S2, con rodamientos a bolas y protección IP55. Modelo CJTHT-45-6/12T-0.75.

**50-4T-075F400** Ud VENTILADOR HELICOIDAL 400ºC/2h CJTHT-50-4T-0.75 (material; 03/02/2026)
Precio: 2810.05
Caja de ventilación helicoidal capacitada para trabajar inmersa a 400ºC/2h modelo CJTHT-50-4T-0.75, con estructura fabricada en chapa de acero galvanizado anticorrosivo con aislamiento térmico y acústico, y ventilador anticorrosivo en resina de poliéster polimerizada a 190ºC previo desengrase con tratamiento nanotecnológico libre de fosfatos. Motores trifásicos clase H para uso continuo S1 y uso emergencia S2, con rodamientos a bolas y protección IP55. Modelo CJTHT-50-4T-0.75.

**50-6T-075F400** Ud VENTILADOR HELICOIDAL 400ºC/2h CJTHT-50-6T-0.75 (material; 03/02/2026)
Precio: 3149.6
Caja de ventilación helicoidal capacitada para trabajar inmersa a 400ºC/2h modelo CJTHT-50-6T-0.75, con estructura fabricada en chapa de acero galvanizado anticorrosivo con aislamiento térmico y acústico, y ventilador anticorrosivo en resina de poliéster polimerizada a 190ºC previo desengrase con tratamiento nanotecnológico libre de fosfatos. Motores trifásicos clase H para uso continuo S1 y uso emergencia S2, con rodamientos a bolas y protección IP55. Modelo CJTHT-50-6T-0.75.

**56-4T-1-F400** Ud VENTILADOR HELICOIDAL 400ºC/2h CJTHT-56-4T-1 IE3 (material; 03/02/2026)
Precio: 3090.9
Caja de ventilación helicoidal capacitada para trabajar inmersa a 400ºC/2h modelo CJTHT-56-4T-1 IE3, con estructura fabricada en chapa de acero galvanizado anticorrosivo con aislamiento térmico y acústico, y ventilador anticorrosivo en resina de poliéster polimerizada a 190ºC previo desengrase con tratamiento nanotecnológico libre de fosfatos. Motores trifásicos clase H para uso continuo S1 y uso emergencia S2, con rodamientos a bolas y protección IP55. Modelo CJTHT-56-4T-1 IE3.

**56-4T-15-F400** Ud VENTILADOR HELICOIDAL 400ºC/2h CJTHT-56-4T-1.5 IE3 (material; 03/02/2026)
Precio: 3187.6
Caja de ventilación helicoidal capacitada para trabajar inmersa a 400ºC/2h modelo CJTHT-56-4T-1.5 IE3, con estructura fabricada en chapa de acero galvanizado anticorrosivo con aislamiento térmico y acústico, y ventilador anticorrosivo en resina de poliéster polimerizada a 190ºC previo desengrase con tratamiento nanotecnológico libre de fosfatos. Motores trifásicos clase H para uso continuo S1 y uso emergencia S2, con rodamientos a bolas y protección IP55. Modelo CJTHT-56-4T-1.5 IE3.

**56-48-15-F400** Ud VENTILADOR HELICOIDAL 400ºC/2h CJTHT-56-4/8T-1.5 (material; 03/02/2026)
Precio: 3314.7
Caja de ventilación helicoidal capacitada para trabajar inmersa a 400ºC/2h modelo CJTHT-56-4/8T-1.5, con estructura fabricada en chapa de acero galvanizado anticorrosivo con aislamiento térmico y acústico, y ventilador anticorrosivo en resina de poliéster polimerizada a 190ºC previo desengrase con tratamiento nanotecnológico libre de fosfatos. Motores trifásicos clase H para uso continuo S1 y uso emergencia S2, con rodamientos a bolas y protección IP55. Modelo CJTHT-56-4/8T-1.5.

**56-4T-2-F400** Ud VENTILADOR HELICOIDAL 400ºC/2h CJTHT-56-4T-2 IE3 (material; 03/02/2026)
Precio: 3474.65
Caja de ventilación helicoidal capacitada para trabajar inmersa a 400ºC/2h modelo CJTHT-56-4T-2 IE3, con estructura fabricada en chapa de acero galvanizado anticorrosivo con aislamiento térmico y acústico, y ventilador anticorrosivo en resina de poliéster polimerizada a 190ºC previo desengrase con tratamiento nanotecnológico libre de fosfatos. Motores trifásicos clase H para uso continuo S1 y uso emergencia S2, con rodamientos a bolas y protección IP55. Modelo CJTHT-56-4T-2 IE3.

**56-6T-075F400** Ud VENTILADOR HELICOIDAL 400ºC/2h CJTHT-56-6T-0.75 (material; 03/02/2026)
Precio: 3206.2
Caja de ventilación helicoidal capacitada para trabajar inmersa a 400ºC/2h modelo CJTHT-56-6T-0.75, con estructura fabricada en chapa de acero galvanizado anticorrosivo con aislamiento térmico y acústico, y ventilador anticorrosivo en resina de poliéster polimerizada a 190ºC previo desengrase con tratamiento nanotecnológico libre de fosfatos. Motores trifásicos clase H para uso continuo S1 y uso emergencia S2, con rodamientos a bolas y protección IP55. Modelo CJTHT-56-6T-0.75.

**56-612075F400** Ud VENTILADOR HELICOIDAL 400ºC/2h CJTHT-56-6/12T-0.75 (material; 03/02/2026)
Precio: 3475.45
Caja de ventilación helicoidal capacitada para trabajar inmersa a 400ºC/2h modelo CJTHT-56-6/12T-0.75, con estructura fabricada en chapa de acero galvanizado anticorrosivo con aislamiento térmico y acústico, y ventilador anticorrosivo en resina de poliéster polimerizada a 190ºC previo desengrase con tratamiento nanotecnológico libre de fosfatos. Motores trifásicos clase H para uso continuo S1 y uso emergencia S2, con rodamientos a bolas y protección IP55. Modelo CJTHT-56-6/12T-0.75.

**63-4T-1-F400** Ud VENTILADOR HELICOIDAL 400ºC/2h CJTHT-63-4T-1 IE3 (material; 03/02/2026)
Precio: 3097.9
Caja de ventilación helicoidal capacitada para trabajar inmersa a 400ºC/2h modelo CJTHT-63-4T-1 IE3, con estructura fabricada en chapa de acero galvanizado anticorrosivo con aislamiento térmico y acústico, y ventilador anticorrosivo en resina de poliéster polimerizada a 190ºC previo desengrase con tratamiento nanotecnológico libre de fosfatos. Motores trifásicos clase H para uso continuo S1 y uso emergencia S2, con rodamientos a bolas y protección IP55. Modelo CJTHT-63-4T-1 IE3.

**63-4T-15-F400** Ud VENTILADOR HELICOIDAL 400ºC/2h CJTHT-63-4T-1.5 IE3 (material; 03/02/2026)
Precio: 3193
Caja de ventilación helicoidal capacitada para trabajar inmersa a 400ºC/2h modelo CJTHT-63-4T-1.5 IE3, con estructura fabricada en chapa de acero galvanizado anticorrosivo con aislamiento térmico y acústico, y ventilador anticorrosivo en resina de poliéster polimerizada a 190ºC previo desengrase con tratamiento nanotecnológico libre de fosfatos. Motores trifásicos clase H para uso continuo S1 y uso emergencia S2, con rodamientos a bolas y protección IP55. Modelo CJTHT-63-4T-1.5 IE3.

**63-48-15-F400** Ud VENTILADOR HELICOIDAL 400ºC/2h CJTHT-63-4/8T-1.5 (material; 03/02/2026)
Precio: 3321.05
Caja de ventilación helicoidal capacitada para trabajar inmersa a 400ºC/2h modelo CJTHT-63-4/8T-1.5, con estructura fabricada en chapa de acero galvanizado anticorrosivo con aislamiento térmico y acústico, y ventilador anticorrosivo en resina de poliéster polimerizada a 190ºC previo desengrase con tratamiento nanotecnológico libre de fosfatos. Motores trifásicos clase H para uso continuo S1 y uso emergencia S2, con rodamientos a bolas y protección IP55. Modelo CJTHT-63-4/8T-1.5.

**63-4T-2-F400** Ud VENTILADOR HELICOIDAL 400ºC/2h CJTHT-63-4T-2 IE3 (material; 03/02/2026)
Precio: 3478.75
Caja de ventilación helicoidal capacitada para trabajar inmersa a 400ºC/2h modelo CJTHT-63-4T-2 IE3, con estructura fabricada en chapa de acero galvanizado anticorrosivo con aislamiento térmico y acústico, y ventilador anticorrosivo en resina de poliéster polimerizada a 190ºC previo desengrase con tratamiento nanotecnológico libre de fosfatos. Motores trifásicos clase H para uso continuo S1 y uso emergencia S2, con rodamientos a bolas y protección IP55. Modelo CJTHT-63-4T-2 IE3.

**63-48-2-F400** Ud VENTILADOR HELICOIDAL 400ºC/2h CJTHT-63-4/8T-2 (material; 03/02/2026)
Precio: 3621.6
Caja de ventilación helicoidal capacitada para trabajar inmersa a 400ºC/2h modelo CJTHT-63-4/8T-2, con estructura fabricada en chapa de acero galvanizado anticorrosivo con aislamiento térmico y acústico, y ventilador anticorrosivo en resina de poliéster polimerizada a 190ºC previo desengrase con tratamiento nanotecnológico libre de fosfatos. Motores trifásicos clase H para uso continuo S1 y uso emergencia S2, con rodamientos a bolas y protección IP55. Modelo CJTHT-63-4/8T-2.

**63-4T-3-F400** Ud VENTILADOR HELICOIDAL 400ºC/2h CJTHT-63-4T-3 IE3 (material; 03/02/2026)
Precio: 3800.2
Caja de ventilación helicoidal capacitada para trabajar inmersa a 400ºC/2h modelo CJTHT-63-4T-3 IE3, con estructura fabricada en chapa de acero galvanizado anticorrosivo con aislamiento térmico y acústico, y ventilador anticorrosivo en resina de poliéster polimerizada a 190ºC previo desengrase con tratamiento nanotecnológico libre de fosfatos. Motores trifásicos clase H para uso continuo S1 y uso emergencia S2, con rodamientos a bolas y protección IP55. Modelo CJTHT-63-4T-3 IE3.

**63-48-3-F400** Ud VENTILADOR HELICOIDAL 400ºC/2h CJTHT-63-4/8T-3 (material; 03/02/2026)
Precio: 3963.6
Caja de ventilación helicoidal capacitada para trabajar inmersa a 400ºC/2h modelo CJTHT-63-4/8T-3, con estructura fabricada en chapa de acero galvanizado anticorrosivo con aislamiento térmico y acústico, y ventilador anticorrosivo en resina de poliéster polimerizada a 190ºC previo desengrase con tratamiento nanotecnológico libre de fosfatos. Motores trifásicos clase H para uso continuo S1 y uso emergencia S2, con rodamientos a bolas y protección IP55. Modelo CJTHT-63-4/8T-3.

**63-4T-4-F400** Ud VENTILADOR HELICOIDAL 400ºC/2h CJTHT-63-4T-4 IE3 (material; 03/02/2026)
Precio: 4327.15
Caja de ventilación helicoidal capacitada para trabajar inmersa a 400ºC/2h modelo CJTHT-63-4T-4 IE3, con estructura fabricada en chapa de acero galvanizado anticorrosivo con aislamiento térmico y acústico, y ventilador anticorrosivo en resina de poliéster polimerizada a 190ºC previo desengrase con tratamiento nanotecnológico libre de fosfatos. Motores trifásicos clase H para uso continuo S1 y uso emergencia S2, con rodamientos a bolas y protección IP55. Modelo CJTHT-63-4T-4 IE3.

**63-48-4-F400** Ud VENTILADOR HELICOIDAL 400ºC/2h CJTHT-63-4/8T-4 (material; 03/02/2026)
Precio: 4514
Caja de ventilación helicoidal capacitada para trabajar inmersa a 400ºC/2h modelo CJTHT-63-4/8T-4, con estructura fabricada en chapa de acero galvanizado anticorrosivo con aislamiento térmico y acústico, y ventilador anticorrosivo en resina de poliéster polimerizada a 190ºC previo desengrase con tratamiento nanotecnológico libre de fosfatos. Motores trifásicos clase H para uso continuo S1 y uso emergencia S2, con rodamientos a bolas y protección IP55. Modelo CJTHT-63-4/8T-4.

**63-6T-075F400** Ud VENTILADOR HELICOIDAL 400ºC/2h CJTHT-63-6T-0.75 (material; 03/02/2026)
Precio: 3209.2
Caja de ventilación helicoidal capacitada para trabajar inmersa a 400ºC/2h modelo CJTHT-63-6T-0.75, con estructura fabricada en chapa de acero galvanizado anticorrosivo con aislamiento térmico y acústico, y ventilador anticorrosivo en resina de poliéster polimerizada a 190ºC previo desengrase con tratamiento nanotecnológico libre de fosfatos. Motores trifásicos clase H para uso continuo S1 y uso emergencia S2, con rodamientos a bolas y protección IP55. Modelo CJTHT-63-6T-0.75.

**63-612075F400** Ud VENTILADOR HELICOIDAL 400ºC/2h CJTHT-63-6/12T-0.75 (material; 03/02/2026)
Precio: 3483.15
Caja de ventilación helicoidal capacitada para trabajar inmersa a 400ºC/2h modelo CJTHT-63-6/12T-0.75, con estructura fabricada en chapa de acero galvanizado anticorrosivo con aislamiento térmico y acústico, y ventilador anticorrosivo en resina de poliéster polimerizada a 190ºC previo desengrase con tratamiento nanotecnológico libre de fosfatos. Motores trifásicos clase H para uso continuo S1 y uso emergencia S2, con rodamientos a bolas y protección IP55. Modelo CJTHT-63-6/12T-0.75.

**63-6T-1-F400** Ud VENTILADOR HELICOIDAL 400ºC/2h CJTHT-63-6T-1 IE3 (material; 03/02/2026)
Precio: 3793.75
Caja de ventilación helicoidal capacitada para trabajar inmersa a 400ºC/2h modelo CJTHT-63-6T-1 IE3, con estructura fabricada en chapa de acero galvanizado anticorrosivo con aislamiento térmico y acústico, y ventilador anticorrosivo en resina de poliéster polimerizada a 190ºC previo desengrase con tratamiento nanotecnológico libre de fosfatos. Motores trifásicos clase H para uso continuo S1 y uso emergencia S2, con rodamientos a bolas y protección IP55. Modelo CJTHT-63-6T-1 IE3.

**63-612-1-F400** Ud VENTILADOR HELICOIDAL 400ºC/2h CJTHT-63-6/12T-1 (material; 03/02/2026)
Precio: 3930.8
Caja de ventilación helicoidal capacitada para trabajar inmersa a 400ºC/2h modelo CJTHT-63-6/12T-1, con estructura fabricada en chapa de acero galvanizado anticorrosivo con aislamiento térmico y acústico, y ventilador anticorrosivo en resina de poliéster polimerizada a 190ºC previo desengrase con tratamiento nanotecnológico libre de fosfatos. Motores trifásicos clase H para uso continuo S1 y uso emergencia S2, con rodamientos a bolas y protección IP55. Modelo CJTHT-63-6/12T-1.

**71-4T-15-F400** Ud VENTILADOR HELICOIDAL 400ºC/2h CJTHT-71-4T-1.5 IE3 (material; 03/02/2026)
Precio: 3429.3
Caja de ventilación helicoidal capacitada para trabajar inmersa a 400ºC/2h modelo CJTHT-71-4T-1.5 IE3, con estructura fabricada en chapa de acero galvanizado anticorrosivo con aislamiento térmico y acústico, y ventilador anticorrosivo en resina de poliéster polimerizada a 190ºC previo desengrase con tratamiento nanotecnológico libre de fosfatos. Motores trifásicos clase H para uso continuo S1 y uso emergencia S2, con rodamientos a bolas y protección IP55. Modelo CJTHT-71-4T-1.5 IE3.

**71-48-15-F400** Ud VENTILADOR HELICOIDAL 400ºC/2h CJTHT-71-4/8T-1.5 (material; 03/02/2026)
Precio: 3517.2
Caja de ventilación helicoidal capacitada para trabajar inmersa a 400ºC/2h modelo CJTHT-71-4/8T-1.5, con estructura fabricada en chapa de acero galvanizado anticorrosivo con aislamiento térmico y acústico, y ventilador anticorrosivo en resina de poliéster polimerizada a 190ºC previo desengrase con tratamiento nanotecnológico libre de fosfatos. Motores trifásicos clase H para uso continuo S1 y uso emergencia S2, con rodamientos a bolas y protección IP55. Modelo CJTHT-71-4/8T-1.5.

**71-4T-2-F400** Ud VENTILADOR HELICOIDAL 400ºC/2h CJTHT-71-4T-2 IE3 (material; 03/02/2026)
Precio: 3695.95
Caja de ventilación helicoidal capacitada para trabajar inmersa a 400ºC/2h modelo CJTHT-71-4T-2 IE3, con estructura fabricada en chapa de acero galvanizado anticorrosivo con aislamiento térmico y acústico, y ventilador anticorrosivo en resina de poliéster polimerizada a 190ºC previo desengrase con tratamiento nanotecnológico libre de fosfatos. Motores trifásicos clase H para uso continuo S1 y uso emergencia S2, con rodamientos a bolas y protección IP55. Modelo CJTHT-71-4T-2 IE3.

**71-48-2-F400** Ud VENTILADOR HELICOIDAL 400ºC/2h CJTHT-71-4/8T-2 (material; 03/02/2026)
Precio: 3794.65
Caja de ventilación helicoidal capacitada para trabajar inmersa a 400ºC/2h modelo CJTHT-71-4/8T-2, con estructura fabricada en chapa de acero galvanizado anticorrosivo con aislamiento térmico y acústico, y ventilador anticorrosivo en resina de poliéster polimerizada a 190ºC previo desengrase con tratamiento nanotecnológico libre de fosfatos. Motores trifásicos clase H para uso continuo S1 y uso emergencia S2, con rodamientos a bolas y protección IP55. Modelo CJTHT-71-4/8T-2.

**71-4T-3-F400** Ud VENTILADOR HELICOIDAL 400ºC/2h CJTHT-71-4T-3 IE3 (material; 03/02/2026)
Precio: 4043.75
Caja de ventilación helicoidal capacitada para trabajar inmersa a 400ºC/2h modelo CJTHT-71-4T-3 IE3, con estructura fabricada en chapa de acero galvanizado anticorrosivo con aislamiento térmico y acústico, y ventilador anticorrosivo en resina de poliéster polimerizada a 190ºC previo desengrase con tratamiento nanotecnológico libre de fosfatos. Motores trifásicos clase H para uso continuo S1 y uso emergencia S2, con rodamientos a bolas y protección IP55. Modelo CJTHT-71-4T-3 IE3.

**71-48-3-F400** Ud VENTILADOR HELICOIDAL 400ºC/2h CJTHT-71-4/8T-3 (material; 03/02/2026)
Precio: 4150.45
Caja de ventilación helicoidal capacitada para trabajar inmersa a 400ºC/2h modelo CJTHT-71-4/8T-3, con estructura fabricada en chapa de acero galvanizado anticorrosivo con aislamiento térmico y acústico, y ventilador anticorrosivo en resina de poliéster polimerizada a 190ºC previo desengrase con tratamiento nanotecnológico libre de fosfatos. Motores trifásicos clase H para uso continuo S1 y uso emergencia S2, con rodamientos a bolas y protección IP55. Modelo CJTHT-71-4/8T-3.

**71-4T-4-F400** Ud VENTILADOR HELICOIDAL 400ºC/2h CJTHT-71-4T-4 IE3 (material; 03/02/2026)
Precio: 4548
Caja de ventilación helicoidal capacitada para trabajar inmersa a 400ºC/2h modelo CJTHT-71-4T-4 IE3, con estructura fabricada en chapa de acero galvanizado anticorrosivo con aislamiento térmico y acústico, y ventilador anticorrosivo en resina de poliéster polimerizada a 190ºC previo desengrase con tratamiento nanotecnológico libre de fosfatos. Motores trifásicos clase H para uso continuo S1 y uso emergencia S2, con rodamientos a bolas y protección IP55. Modelo CJTHT-71-4T-4 IE3.

**71-48T-4-F400** Ud VENTILADOR HELICOIDAL 400ºC/2h CJTHT-71-4/8T-4 (material; 03/02/2026)
Precio: 4669.4
Caja de ventilación helicoidal capacitada para trabajar inmersa a 400ºC/2h modelo CJTHT-71-4/8T-4, con estructura fabricada en chapa de acero galvanizado anticorrosivo con aislamiento térmico y acústico, y ventilador anticorrosivo en resina de poliéster polimerizada a 190ºC previo desengrase con tratamiento nanotecnológico libre de fosfatos. Motores trifásicos clase H para uso continuo S1 y uso emergencia S2, con rodamientos a bolas y protección IP55. Modelo CJTHT-71-4/8T-4.

**71-6T-075F400** Ud VENTILADOR HELICOIDAL 400ºC/2h CJTHT-71-6T-0.75 (material; 03/02/2026)
Precio: 3465.55
Caja de ventilación helicoidal capacitada para trabajar inmersa a 400ºC/2h modelo CJTHT-71-6T-0.75, con estructura fabricada en chapa de acero galvanizado anticorrosivo con aislamiento térmico y acústico, y ventilador anticorrosivo en resina de poliéster polimerizada a 190ºC previo desengrase con tratamiento nanotecnológico libre de fosfatos. Motores trifásicos clase H para uso continuo S1 y uso emergencia S2, con rodamientos a bolas y protección IP55. Modelo CJTHT-71-6T-0.75.

**71-612075F400** Ud VENTILADOR HELICOIDAL 400ºC/2h CJTHT-71-6/12T-0.75 (material; 03/02/2026)
Precio: 3695.35
Caja de ventilación helicoidal capacitada para trabajar inmersa a 400ºC/2h modelo CJTHT-71-6/12T-0.75, con estructura fabricada en chapa de acero galvanizado anticorrosivo con aislamiento térmico y acústico, y ventilador anticorrosivo en resina de poliéster polimerizada a 190ºC previo desengrase con tratamiento nanotecnológico libre de fosfatos. Motores trifásicos clase H para uso continuo S1 y uso emergencia S2, con rodamientos a bolas y protección IP55. Modelo CJTHT-71-6/12T-0.75.

**71-6T-1-F400** Ud VENTILADOR HELICOIDAL 400ºC/2h CJTHT-71-6T-1 IE3 (material; 03/02/2026)
Precio: 3990.6
Caja de ventilación helicoidal capacitada para trabajar inmersa a 400ºC/2h modelo CJTHT-71-6T-1 IE3, con estructura fabricada en chapa de acero galvanizado anticorrosivo con aislamiento térmico y acústico, y ventilador anticorrosivo en resina de poliéster polimerizada a 190ºC previo desengrase con tratamiento nanotecnológico libre de fosfatos. Motores trifásicos clase H para uso continuo S1 y uso emergencia S2, con rodamientos a bolas y protección IP55. Modelo CJTHT-71-6T-1 IE3.

**71-612-1F400** Ud VENTILADOR HELICOIDAL 400ºC/2h CJTHT-71-6/12T-1 (material; 03/02/2026)
Precio: 4104.4
Caja de ventilación helicoidal capacitada para trabajar inmersa a 400ºC/2h modelo CJTHT-71-6/12T-1, con estructura fabricada en chapa de acero galvanizado anticorrosivo con aislamiento térmico y acústico, y ventilador anticorrosivo en resina de poliéster polimerizada a 190ºC previo desengrase con tratamiento nanotecnológico libre de fosfatos. Motores trifásicos clase H para uso continuo S1 y uso emergencia S2, con rodamientos a bolas y protección IP55. Modelo CJTHT-71-6/12T-1.

**71-6T-15-F400** Ud VENTILADOR HELICOIDAL 400ºC/2h CJTHT-71-6T-1.5 IE3 (material; 03/02/2026)
Precio: 4258.35
Caja de ventilación helicoidal capacitada para trabajar inmersa a 400ºC/2h modelo CJTHT-71-6T-1.5 IE3, con estructura fabricada en chapa de acero galvanizado anticorrosivo con aislamiento térmico y acústico, y ventilador anticorrosivo en resina de poliéster polimerizada a 190ºC previo desengrase con tratamiento nanotecnológico libre de fosfatos. Motores trifásicos clase H para uso continuo S1 y uso emergencia S2, con rodamientos a bolas y protección IP55. Modelo CJTHT-71-6T-1.5 IE3.

**71-612-15F400** Ud VENTILADOR HELICOIDAL 400ºC/2h CJTHT-71-6/12T-1.5 (material; 03/02/2026)
Precio: 4374.45
Caja de ventilación helicoidal capacitada para trabajar inmersa a 400ºC/2h modelo CJTHT-71-6/12T-1.5, con estructura fabricada en chapa de acero galvanizado anticorrosivo con aislamiento térmico y acústico, y ventilador anticorrosivo en resina de poliéster polimerizada a 190ºC previo desengrase con tratamiento nanotecnológico libre de fosfatos. Motores trifásicos clase H para uso continuo S1 y uso emergencia S2, con rodamientos a bolas y protección IP55. Modelo CJTHT-71-6/12T-1.5.

**80-4T-3-F400** Ud VENTILADOR HELICOIDAL 400ºC/2h CJTHT-80-4T-3 IE3 (material; 03/02/2026)
Precio: 4235.2
Caja de ventilación helicoidal capacitada para trabajar inmersa a 400ºC/2h modelo CJTHT-80-4T-3 IE3, con estructura fabricada en chapa de acero galvanizado anticorrosivo con aislamiento térmico y acústico, y ventilador anticorrosivo en resina de poliéster polimerizada a 190ºC previo desengrase con tratamiento nanotecnológico libre de fosfatos. Motores trifásicos clase H para uso continuo S1 y uso emergencia S2, con rodamientos a bolas y protección IP55. Modelo CJTHT-80-4T-3 IE3.

**80-48-3-F400** Ud VENTILADOR HELICOIDAL 400ºC/2h CJTHT-80-4/8T-3 (material; 03/02/2026)
Precio: 4275.8
Caja de ventilación helicoidal capacitada para trabajar inmersa a 400ºC/2h modelo CJTHT-80-4/8T-3, con estructura fabricada en chapa de acero galvanizado anticorrosivo con aislamiento térmico y acústico, y ventilador anticorrosivo en resina de poliéster polimerizada a 190ºC previo desengrase con tratamiento nanotecnológico libre de fosfatos. Motores trifásicos clase H para uso continuo S1 y uso emergencia S2, con rodamientos a bolas y protección IP55. Modelo CJTHT-80-4/8T-3.

**80-4T-4-F400** Ud VENTILADOR HELICOIDAL 400ºC/2h CJTHT-80-4T-4 IE3 (material; 03/02/2026)
Precio: 4714.7
Caja de ventilación helicoidal capacitada para trabajar inmersa a 400ºC/2h modelo CJTHT-80-4T-4 IE3, con estructura fabricada en chapa de acero galvanizado anticorrosivo con aislamiento térmico y acústico, y ventilador anticorrosivo en resina de poliéster polimerizada a 190ºC previo desengrase con tratamiento nanotecnológico libre de fosfatos. Motores trifásicos clase H para uso continuo S1 y uso emergencia S2, con rodamientos a bolas y protección IP55. Modelo CJTHT-80-4T-4 IE3.

**80-48-4-F400** Ud VENTILADOR HELICOIDAL 400ºC/2h CJTHT-80-4/8T-4 (material; 03/02/2026)
Precio: 4765.6
Caja de ventilación helicoidal capacitada para trabajar inmersa a 400ºC/2h modelo CJTHT-80-4/8T-4, con estructura fabricada en chapa de acero galvanizado anticorrosivo con aislamiento térmico y acústico, y ventilador anticorrosivo en resina de poliéster polimerizada a 190ºC previo desengrase con tratamiento nanotecnológico libre de fosfatos. Motores trifásicos clase H para uso continuo S1 y uso emergencia S2, con rodamientos a bolas y protección IP55. Modelo CJTHT-80-4/8T-4.

**80-4T-55-F400** Ud VENTILADOR HELICOIDAL 400ºC/2h CJTHT-80-4T-5.5 IE3 (material; 03/02/2026)
Precio: 5215.8
Caja de ventilación helicoidal capacitada para trabajar inmersa a 400ºC/2h modelo CJTHT-80-4T-5.5 IE3, con estructura fabricada en chapa de acero galvanizado anticorrosivo con aislamiento térmico y acústico, y ventilador anticorrosivo en resina de poliéster polimerizada a 190ºC previo desengrase con tratamiento nanotecnológico libre de fosfatos. Motores trifásicos clase H para uso continuo S1 y uso emergencia S2, con rodamientos a bolas y protección IP55. Modelo CJTHT-80-4T-5.5 IE3.

**80-48-55-F400** Ud VENTILADOR HELICOIDAL 400ºC/2h CJTHT-80-4/8T-5.5 (material; 03/02/2026)
Precio: 5268.85
Caja de ventilación helicoidal capacitada para trabajar inmersa a 400ºC/2h modelo CJTHT-80-4/8T-5.5, con estructura fabricada en chapa de acero galvanizado anticorrosivo con aislamiento térmico y acústico, y ventilador anticorrosivo en resina de poliéster polimerizada a 190ºC previo desengrase con tratamiento nanotecnológico libre de fosfatos. Motores trifásicos clase H para uso continuo S1 y uso emergencia S2, con rodamientos a bolas y protección IP55. Modelo CJTHT-80-4/8T-5.5.

**80-6T-15-F400** Ud VENTILADOR HELICOIDAL 400ºC/2h CJTHT-80-6T-1.5 IE3 (material; 03/02/2026)
Precio: 4431.3
Caja de ventilación helicoidal capacitada para trabajar inmersa a 400ºC/2h modelo CJTHT-80-6T-1.5 IE3, con estructura fabricada en chapa de acero galvanizado anticorrosivo con aislamiento térmico y acústico, y ventilador anticorrosivo en resina de poliéster polimerizada a 190ºC previo desengrase con tratamiento nanotecnológico libre de fosfatos. Motores trifásicos clase H para uso continuo S1 y uso emergencia S2, con rodamientos a bolas y protección IP55. Modelo CJTHT-80-6T-1.5 IE3.

**80-612-15F400** Ud VENTILADOR HELICOIDAL 400ºC/2h CJTHT-80-6/12T-1.5 (material; 03/02/2026)
Precio: 4480.45
Caja de ventilación helicoidal capacitada para trabajar inmersa a 400ºC/2h modelo CJTHT-80-6/12T-1.5, con estructura fabricada en chapa de acero galvanizado anticorrosivo con aislamiento térmico y acústico, y ventilador anticorrosivo en resina de poliéster polimerizada a 190ºC previo desengrase con tratamiento nanotecnológico libre de fosfatos. Motores trifásicos clase H para uso continuo S1 y uso emergencia S2, con rodamientos a bolas y protección IP55. Modelo CJTHT-80-6/12T-1.5.

**80-6T-2-F400** Ud VENTILADOR HELICOIDAL 400ºC/2h CJTHT-80-6T-2 IE3 (material; 03/02/2026)
Precio: 5046.8
Caja de ventilación helicoidal capacitada para trabajar inmersa a 400ºC/2h modelo CJTHT-80-6T-2 IE3, con estructura fabricada en chapa de acero galvanizado anticorrosivo con aislamiento térmico y acústico, y ventilador anticorrosivo en resina de poliéster polimerizada a 190ºC previo desengrase con tratamiento nanotecnológico libre de fosfatos. Motores trifásicos clase H para uso continuo S1 y uso emergencia S2, con rodamientos a bolas y protección IP55. Modelo CJTHT-80-6T-2 IE3.

**80-612-2F400** Ud VENTILADOR HELICOIDAL 400ºC/2h CJTHT-80-6/12T-2 (material; 03/02/2026)
Precio: 5098.55
Caja de ventilación helicoidal capacitada para trabajar inmersa a 400ºC/2h modelo CJTHT-80-6/12T-2, con estructura fabricada en chapa de acero galvanizado anticorrosivo con aislamiento térmico y acústico, y ventilador anticorrosivo en resina de poliéster polimerizada a 190ºC previo desengrase con tratamiento nanotecnológico libre de fosfatos. Motores trifásicos clase H para uso continuo S1 y uso emergencia S2, con rodamientos a bolas y protección IP55. Modelo CJTHT-80-6/12T-2.

**80-6T-3-F400** Ud VENTILADOR HELICOIDAL 400ºC/2h CJTHT-80-6T-3 IE3 (material; 03/02/2026)
Precio: 5583.8
Caja de ventilación helicoidal capacitada para trabajar inmersa a 400ºC/2h modelo CJTHT-80-6T-3 IE3, con estructura fabricada en chapa de acero galvanizado anticorrosivo con aislamiento térmico y acústico, y ventilador anticorrosivo en resina de poliéster polimerizada a 190ºC previo desengrase con tratamiento nanotecnológico libre de fosfatos. Motores trifásicos clase H para uso continuo S1 y uso emergencia S2, con rodamientos a bolas y protección IP55. Modelo CJTHT-80-6T-3 IE3.

**80-612-3F400** Ud VENTILADOR HELICOIDAL 400ºC/2h CJTHT-80-6/12T-3 (material; 03/02/2026)
Precio: 5654.15
Caja de ventilación helicoidal capacitada para trabajar inmersa a 400ºC/2h modelo CJTHT-80-6/12T-3, con estructura fabricada en chapa de acero galvanizado anticorrosivo con aislamiento térmico y acústico, y ventilador anticorrosivo en resina de poliéster polimerizada a 190ºC previo desengrase con tratamiento nanotecnológico libre de fosfatos. Motores trifásicos clase H para uso continuo S1 y uso emergencia S2, con rodamientos a bolas y protección IP55. Modelo CJTHT-80-6/12T-3.

**80-8T-075F400** Ud VENTILADOR HELICOIDAL 400ºC/2h CJTHT-80-8T-0.75 (material; 03/02/2026)
Precio: 5162.7
Caja de ventilación helicoidal capacitada para trabajar inmersa a 400ºC/2h modelo CJTHT-80-8T-0.75, con estructura fabricada en chapa de acero galvanizado anticorrosivo con aislamiento térmico y acústico, y ventilador anticorrosivo en resina de poliéster polimerizada a 190ºC previo desengrase con tratamiento nanotecnológico libre de fosfatos. Motores trifásicos clase H para uso continuo S1 y uso emergencia S2, con rodamientos a bolas y protección IP55. Modelo CJTHT-80-8T-0.75.

**80-8T-1-F400** Ud VENTILADOR HELICOIDAL 400ºC/2h CJTHT-80-8T-1 (material; 03/02/2026)
Precio: 5858.5
Caja de ventilación helicoidal capacitada para trabajar inmersa a 400ºC/2h modelo CJTHT-80-8T-1, con estructura fabricada en chapa de acero galvanizado anticorrosivo con aislamiento térmico y acústico, y ventilador anticorrosivo en resina de poliéster polimerizada a 190ºC previo desengrase con tratamiento nanotecnológico libre de fosfatos. Motores trifásicos clase H para uso continuo S1 y uso emergencia S2, con rodamientos a bolas y protección IP55. Modelo CJTHT-80-8T-1.

**90-4T-4-F400** Ud VENTILADOR HELICOIDAL 400ºC/2h CJTHT-90-4T-4 IE3 (material; 03/02/2026)
Precio: 4993.65
Caja de ventilación helicoidal capacitada para trabajar inmersa a 400ºC/2h modelo CJTHT-90-4T-4 IE3, con estructura fabricada en chapa de acero galvanizado anticorrosivo con aislamiento térmico y acústico, y ventilador anticorrosivo en resina de poliéster polimerizada a 190ºC previo desengrase con tratamiento nanotecnológico libre de fosfatos. Motores trifásicos clase H para uso continuo S1 y uso emergencia S2, con rodamientos a bolas y protección IP55. Modelo CJTHT-90-4T-4 IE3.

**90-48-4-F400** Ud VENTILADOR HELICOIDAL 400ºC/2h CJTHT-90-4/8T-4 (material; 03/02/2026)
Precio: 5048.55
Caja de ventilación helicoidal capacitada para trabajar inmersa a 400ºC/2h modelo CJTHT-90-4/8T-4, con estructura fabricada en chapa de acero galvanizado anticorrosivo con aislamiento térmico y acústico, y ventilador anticorrosivo en resina de poliéster polimerizada a 190ºC previo desengrase con tratamiento nanotecnológico libre de fosfatos. Motores trifásicos clase H para uso continuo S1 y uso emergencia S2, con rodamientos a bolas y protección IP55. Modelo CJTHT-90-4/8T-4.

**90-4T-55-F400** Ud VENTILADOR HELICOIDAL 400ºC/2h CJTHT-90-4T-5.5 IE3 (material; 03/02/2026)
Precio: 5448.15
Caja de ventilación helicoidal capacitada para trabajar inmersa a 400ºC/2h modelo CJTHT-90-4T-5.5 IE3, con estructura fabricada en chapa de acero galvanizado anticorrosivo con aislamiento térmico y acústico, y ventilador anticorrosivo en resina de poliéster polimerizada a 190ºC previo desengrase con tratamiento nanotecnológico libre de fosfatos. Motores trifásicos clase H para uso continuo S1 y uso emergencia S2, con rodamientos a bolas y protección IP55. Modelo CJTHT-90-4T-5.5 IE3.

**90-48-55-F400** Ud VENTILADOR HELICOIDAL 400ºC/2h CJTHT-90-4/8T-5.5 (material; 03/02/2026)
Precio: 5508.8
Caja de ventilación helicoidal capacitada para trabajar inmersa a 400ºC/2h modelo CJTHT-90-4/8T-5.5, con estructura fabricada en chapa de acero galvanizado anticorrosivo con aislamiento térmico y acústico, y ventilador anticorrosivo en resina de poliéster polimerizada a 190ºC previo desengrase con tratamiento nanotecnológico libre de fosfatos. Motores trifásicos clase H para uso continuo S1 y uso emergencia S2, con rodamientos a bolas y protección IP55. Modelo CJTHT-90-4/8T-5.5.

**90-4T-75-F400** Ud VENTILADOR HELICOIDAL 400ºC/2h CJTHT-90-4T-7.5 IE3 (material; 03/02/2026)
Precio: 5917.95
Caja de ventilación helicoidal capacitada para trabajar inmersa a 400ºC/2h modelo CJTHT-90-4T-7.5 IE3, con estructura fabricada en chapa de acero galvanizado anticorrosivo con aislamiento térmico y acústico, y ventilador anticorrosivo en resina de poliéster polimerizada a 190ºC previo desengrase con tratamiento nanotecnológico libre de fosfatos. Motores trifásicos clase H para uso continuo S1 y uso emergencia S2, con rodamientos a bolas y protección IP55. Modelo CJTHT-90-4T-7.5 IE3.

**90-48-75-F400** Ud VENTILADOR HELICOIDAL 400ºC/2h CJTHT-90-4/8T-7.5 (material; 03/02/2026)
Precio: 5976.65
Caja de ventilación helicoidal capacitada para trabajar inmersa a 400ºC/2h modelo CJTHT-90-4/8T-7.5, con estructura fabricada en chapa de acero galvanizado anticorrosivo con aislamiento térmico y acústico, y ventilador anticorrosivo en resina de poliéster polimerizada a 190ºC previo desengrase con tratamiento nanotecnológico libre de fosfatos. Motores trifásicos clase H para uso continuo S1 y uso emergencia S2, con rodamientos a bolas y protección IP55. Modelo CJTHT-90-4/8T-7.5.

**90-4T-10-F400** Ud VENTILADOR HELICOIDAL 400ºC/2h CJTHT-90-4T-10 IE3 (material; 03/02/2026)
Precio: 6687.8
Caja de ventilación helicoidal capacitada para trabajar inmersa a 400ºC/2h modelo CJTHT-90-4T-10 IE3, con estructura fabricada en chapa de acero galvanizado anticorrosivo con aislamiento térmico y acústico, y ventilador anticorrosivo en resina de poliéster polimerizada a 190ºC previo desengrase con tratamiento nanotecnológico libre de fosfatos. Motores trifásicos clase H para uso continuo S1 y uso emergencia S2, con rodamientos a bolas y protección IP55. Modelo CJTHT-90-4T-10 IE3.

**90-48-10-F400** Ud VENTILADOR HELICOIDAL 400ºC/2h CJTHT-90-4/8T-10 (material; 03/02/2026)
Precio: 6770.65
Caja de ventilación helicoidal capacitada para trabajar inmersa a 400ºC/2h modelo CJTHT-90-4/8T-10, con estructura fabricada en chapa de acero galvanizado anticorrosivo con aislamiento térmico y acústico, y ventilador anticorrosivo en resina de poliéster polimerizada a 190ºC previo desengrase con tratamiento nanotecnológico libre de fosfatos. Motores trifásicos clase H para uso continuo S1 y uso emergencia S2, con rodamientos a bolas y protección IP55. Modelo CJTHT-90-4/8T-10.

**90-6T-2-F400** Ud VENTILADOR HELICOIDAL 400ºC/2h CJTHT-90-6T-2 IE3 (material; 03/02/2026)
Precio: 5284.3
Caja de ventilación helicoidal capacitada para trabajar inmersa a 400ºC/2h modelo CJTHT-90-6T-2 IE3, con estructura fabricada en chapa de acero galvanizado anticorrosivo con aislamiento térmico y acústico, y ventilador anticorrosivo en resina de poliéster polimerizada a 190ºC previo desengrase con tratamiento nanotecnológico libre de fosfatos. Motores trifásicos clase H para uso continuo S1 y uso emergencia S2, con rodamientos a bolas y protección IP55. Modelo CJTHT-90-6T-2 IE3.

**90-612-2-F400** Ud VENTILADOR HELICOIDAL 400ºC/2h CJTHT-90-6/12T-2 (material; 03/02/2026)
Precio: 5350.55
Caja de ventilación helicoidal capacitada para trabajar inmersa a 400ºC/2h modelo CJTHT-90-6/12T-2, con estructura fabricada en chapa de acero galvanizado anticorrosivo con aislamiento térmico y acústico, y ventilador anticorrosivo en resina de poliéster polimerizada a 190ºC previo desengrase con tratamiento nanotecnológico libre de fosfatos. Motores trifásicos clase H para uso continuo S1 y uso emergencia S2, con rodamientos a bolas y protección IP55. Modelo CJTHT-90-6/12T-2.

**90-6T-3-F400** Ud VENTILADOR HELICOIDAL 400ºC/2h CJTHT-90-6T-3 IE3 (material; 03/02/2026)
Precio: 5821.15
Caja de ventilación helicoidal capacitada para trabajar inmersa a 400ºC/2h modelo CJTHT-90-6T-3 IE3, con estructura fabricada en chapa de acero galvanizado anticorrosivo con aislamiento térmico y acústico, y ventilador anticorrosivo en resina de poliéster polimerizada a 190ºC previo desengrase con tratamiento nanotecnológico libre de fosfatos. Motores trifásicos clase H para uso continuo S1 y uso emergencia S2, con rodamientos a bolas y protección IP55. Modelo CJTHT-90-6T-3 IE3.

**90-612-3-F400** Ud VENTILADOR HELICOIDAL 400ºC/2h CJTHT-90-6/12T-3 (material; 03/02/2026)
Precio: 5890.9
Caja de ventilación helicoidal capacitada para trabajar inmersa a 400ºC/2h modelo CJTHT-90-6/12T-3, con estructura fabricada en chapa de acero galvanizado anticorrosivo con aislamiento térmico y acústico, y ventilador anticorrosivo en resina de poliéster polimerizada a 190ºC previo desengrase con tratamiento nanotecnológico libre de fosfatos. Motores trifásicos clase H para uso continuo S1 y uso emergencia S2, con rodamientos a bolas y protección IP55. Modelo CJTHT-90-6/12T-3.

**90-6T-4-F400** Ud VENTILADOR HELICOIDAL 400ºC/2h CJTHT-90-6T-4 IE3 (material; 03/02/2026)
Precio: 6736.15
Caja de ventilación helicoidal capacitada para trabajar inmersa a 400ºC/2h modelo CJTHT-90-6T-4 IE3, con estructura fabricada en chapa de acero galvanizado anticorrosivo con aislamiento térmico y acústico, y ventilador anticorrosivo en resina de poliéster polimerizada a 190ºC previo desengrase con tratamiento nanotecnológico libre de fosfatos. Motores trifásicos clase H para uso continuo S1 y uso emergencia S2, con rodamientos a bolas y protección IP55. Modelo CJTHT-90-6T-4 IE3.

**90-612-4-F400** Ud VENTILADOR HELICOIDAL 400ºC/2h CJTHT-90-6/12T-4 (material; 03/02/2026)
Precio: 6817.65
Caja de ventilación helicoidal capacitada para trabajar inmersa a 400ºC/2h modelo CJTHT-90-6/12T-4, con estructura fabricada en chapa de acero galvanizado anticorrosivo con aislamiento térmico y acústico, y ventilador anticorrosivo en resina de poliéster polimerizada a 190ºC previo desengrase con tratamiento nanotecnológico libre de fosfatos. Motores trifásicos clase H para uso continuo S1 y uso emergencia S2, con rodamientos a bolas y protección IP55. Modelo CJTHT-90-6/12T-4.

**90-8T-1-F400** Ud VENTILADOR HELICOIDAL 400ºC/2h CJTHT-90-8T-1 (material; 03/02/2026)
Precio: 6007.55
Caja de ventilación helicoidal capacitada para trabajar inmersa a 400ºC/2h modelo CJTHT-90-8T-1, con estructura fabricada en chapa de acero galvanizado anticorrosivo con aislamiento térmico y acústico, y ventilador anticorrosivo en resina de poliéster polimerizada a 190ºC previo desengrase con tratamiento nanotecnológico libre de fosfatos. Motores trifásicos clase H para uso continuo S1 y uso emergencia S2, con rodamientos a bolas y protección IP55. Modelo CJTHT-90-8T-1.

**90-8T-2-F400** Ud VENTILADOR HELICOIDAL 400ºC/2h CJTHT-90-8T-2 (material; 03/02/2026)
Precio: 6639.85
Caja de ventilación helicoidal capacitada para trabajar inmersa a 400ºC/2h modelo CJTHT-90-8T-2, con estructura fabricada en chapa de acero galvanizado anticorrosivo con aislamiento térmico y acústico, y ventilador anticorrosivo en resina de poliéster polimerizada a 190ºC previo desengrase con tratamiento nanotecnológico libre de fosfatos. Motores trifásicos clase H para uso continuo S1 y uso emergencia S2, con rodamientos a bolas y protección IP55. Modelo CJTHT-90-8T-2.

**90-8T-3-F400** Ud VENTILADOR HELICOIDAL 400ºC/2h CJTHT-90-8T-3 (material; 03/02/2026)
Precio: 7695.75
Caja de ventilación helicoidal capacitada para trabajar inmersa a 400ºC/2h modelo CJTHT-90-8T-3, con estructura fabricada en chapa de acero galvanizado anticorrosivo con aislamiento térmico y acústico, y ventilador anticorrosivo en resina de poliéster polimerizada a 190ºC previo desengrase con tratamiento nanotecnológico libre de fosfatos. Motores trifásicos clase H para uso continuo S1 y uso emergencia S2, con rodamientos a bolas y protección IP55. Modelo CJTHT-90-8T-3.

**100-4T-75F400** Ud VENTILADOR HELICOIDAL 400ºC/2h CJTHT-100-4T-7.5 IE3 (material; 03/02/2026)
Precio: 5943.4
Caja de ventilación helicoidal capacitada para trabajar inmersa a 400ºC/2h modelo CJTHT-100-4T-7.5 IE3, con estructura fabricada en chapa de acero galvanizado anticorrosivo con aislamiento térmico y acústico, y ventilador anticorrosivo en resina de poliéster polimerizada a 190ºC previo desengrase con tratamiento nanotecnológico libre de fosfatos. Motores trifásicos clase H para uso continuo S1 y uso emergencia S2, con rodamientos a bolas y protección IP55. Modelo CJTHT-100-4T-7.5 IE3.

**100-48-75F400** Ud VENTILADOR HELICOIDAL 400ºC/2h CJTHT-100-4/8T-7.5 (material; 03/02/2026)
Precio: 6007.65
Caja de ventilación helicoidal capacitada para trabajar inmersa a 400ºC/2h modelo CJTHT-100-4/8T-7.5, con estructura fabricada en chapa de acero galvanizado anticorrosivo con aislamiento térmico y acústico, y ventilador anticorrosivo en resina de poliéster polimerizada a 190ºC previo desengrase con tratamiento nanotecnológico libre de fosfatos. Motores trifásicos clase H para uso continuo S1 y uso emergencia S2, con rodamientos a bolas y protección IP55. Modelo CJTHT-100-4/8T-7.5.

**100-4T-10F400** Ud VENTILADOR HELICOIDAL 400ºC/2h CJTHT-100-4T-10 IE3 (material; 03/02/2026)
Precio: 6820.35
Caja de ventilación helicoidal capacitada para trabajar inmersa a 400ºC/2h modelo CJTHT-100-4T-10 IE3, con estructura fabricada en chapa de acero galvanizado anticorrosivo con aislamiento térmico y acústico, y ventilador anticorrosivo en resina de poliéster polimerizada a 190ºC previo desengrase con tratamiento nanotecnológico libre de fosfatos. Motores trifásicos clase H para uso continuo S1 y uso emergencia S2, con rodamientos a bolas y protección IP55. Modelo CJTHT-100-4T-10 IE3.

**100-48-10F400** Ud VENTILADOR HELICOIDAL 400ºC/2h CJTHT-100-4/8T-10 (material; 03/02/2026)
Precio: 6904.1
Caja de ventilación helicoidal capacitada para trabajar inmersa a 400ºC/2h modelo CJTHT-100-4/8T-10, con estructura fabricada en chapa de acero galvanizado anticorrosivo con aislamiento térmico y acústico, y ventilador anticorrosivo en resina de poliéster polimerizada a 190ºC previo desengrase con tratamiento nanotecnológico libre de fosfatos. Motores trifásicos clase H para uso continuo S1 y uso emergencia S2, con rodamientos a bolas y protección IP55. Modelo CJTHT-100-4/8T-10.

**100-4T-15F400** Ud VENTILADOR HELICOIDAL 400ºC/2h CJTHT-100-4T-15 IE3 (material; 03/02/2026)
Precio: 9072.6
Caja de ventilación helicoidal capacitada para trabajar inmersa a 400ºC/2h modelo CJTHT-100-4T-15 IE3, con estructura fabricada en chapa de acero galvanizado anticorrosivo con aislamiento térmico y acústico, y ventilador anticorrosivo en resina de poliéster polimerizada a 190ºC previo desengrase con tratamiento nanotecnológico libre de fosfatos. Motores trifásicos clase H para uso continuo S1 y uso emergencia S2, con rodamientos a bolas y protección IP55. Modelo CJTHT-100-4T-15 IE3.

**100-48-15F400** Ud VENTILADOR HELICOIDAL 400ºC/2h CJTHT-100-4/8T-15 (material; 03/02/2026)
Precio: 9201.35
Caja de ventilación helicoidal capacitada para trabajar inmersa a 400ºC/2h modelo CJTHT-100-4/8T-15, con estructura fabricada en chapa de acero galvanizado anticorrosivo con aislamiento térmico y acústico, y ventilador anticorrosivo en resina de poliéster polimerizada a 190ºC previo desengrase con tratamiento nanotecnológico libre de fosfatos. Motores trifásicos clase H para uso continuo S1 y uso emergencia S2, con rodamientos a bolas y protección IP55. Modelo CJTHT-100-4/8T-15.

**100-4T-20F400** Ud VENTILADOR HELICOIDAL 400ºC/2h CJTHT-100-4T-20 IE3 (material; 03/02/2026)
Precio: 10313.15
Caja de ventilación helicoidal capacitada para trabajar inmersa a 400ºC/2h modelo CJTHT-100-4T-20 IE3, con estructura fabricada en chapa de acero galvanizado anticorrosivo con aislamiento térmico y acústico, y ventilador anticorrosivo en resina de poliéster polimerizada a 190ºC previo desengrase con tratamiento nanotecnológico libre de fosfatos. Motores trifásicos clase H para uso continuo S1 y uso emergencia S2, con rodamientos a bolas y protección IP55. Modelo CJTHT-100-4T-20 IE3.

**100-48-20F400** Ud VENTILADOR HELICOIDAL 400ºC/2h CJTHT-100-4/8T-20 (material; 03/02/2026)
Precio: 10449.55
Caja de ventilación helicoidal capacitada para trabajar inmersa a 400ºC/2h modelo CJTHT-100-4/8T-20, con estructura fabricada en chapa de acero galvanizado anticorrosivo con aislamiento térmico y acústico, y ventilador anticorrosivo en resina de poliéster polimerizada a 190ºC previo desengrase con tratamiento nanotecnológico libre de fosfatos. Motores trifásicos clase H para uso continuo S1 y uso emergencia S2, con rodamientos a bolas y protección IP55. Modelo CJTHT-100-4/8T-20.

**100-49-15F400** Ud VENTILADOR HELICOIDAL 400ºC/2h CJTHT-100-4T/9-15 IE3 (material; 03/02/2026)
Precio: 9875.4
Caja de ventilación helicoidal capacitada para trabajar inmersa a 400ºC/2h modelo CJTHT-100-4T/9-15 IE3, con estructura fabricada en chapa de acero galvanizado anticorrosivo con aislamiento térmico y acústico, y ventilador anticorrosivo en resina de poliéster polimerizada a 190ºC previo desengrase con tratamiento nanotecnológico libre de fosfatos. Motores trifásicos clase H para uso continuo S1 y uso emergencia S2, con rodamientos a bolas y protección IP55. Modelo CJTHT-100-4T/9-15 IE3.

**100-49-20F400** Ud VENTILADOR HELICOIDAL 400ºC/2h CJTHT-100-4T/9-20 IE3 (material; 03/02/2026)
Precio: 10598.05
Caja de ventilación helicoidal capacitada para trabajar inmersa a 400ºC/2h modelo CJTHT-100-4T/9-20 IE3, con estructura fabricada en chapa de acero galvanizado anticorrosivo con aislamiento térmico y acústico, y ventilador anticorrosivo en resina de poliéster polimerizada a 190ºC previo desengrase con tratamiento nanotecnológico libre de fosfatos. Motores trifásicos clase H para uso continuo S1 y uso emergencia S2, con rodamientos a bolas y protección IP55. Modelo CJTHT-100-4T/9-20 IE3.

**100-49-25F400** Ud VENTILADOR HELICOIDAL 400ºC/2h CJTHT-100-4T/9-25 IE3 (material; 03/02/2026)
Precio: 10973.6
Caja de ventilación helicoidal capacitada para trabajar inmersa a 400ºC/2h modelo CJTHT-100-4T/9-25 IE3, con estructura fabricada en chapa de acero galvanizado anticorrosivo con aislamiento térmico y acústico, y ventilador anticorrosivo en resina de poliéster polimerizada a 190ºC previo desengrase con tratamiento nanotecnológico libre de fosfatos. Motores trifásicos clase H para uso continuo S1 y uso emergencia S2, con rodamientos a bolas y protección IP55. Modelo CJTHT-100-4T/9-25 IE3.

**100-49-30F400** Ud VENTILADOR HELICOIDAL 400ºC/2h CJTHT-100-4T/9-30 IE3 (material; 03/02/2026)
Precio: 11124.75
Caja de ventilación helicoidal capacitada para trabajar inmersa a 400ºC/2h modelo CJTHT-100-4T/9-30 IE3, con estructura fabricada en chapa de acero galvanizado anticorrosivo con aislamiento térmico y acústico, y ventilador anticorrosivo en resina de poliéster polimerizada a 190ºC previo desengrase con tratamiento nanotecnológico libre de fosfatos. Motores trifásicos clase H para uso continuo S1 y uso emergencia S2, con rodamientos a bolas y protección IP55. Modelo CJTHT-100-4T/9-30 IE3.

**100-6T-3-F400** Ud VENTILADOR HELICOIDAL 400ºC/2h CJTHT-100-6T-3 IE3 (material; 03/02/2026)
Precio: 5908.85
Caja de ventilación helicoidal capacitada para trabajar inmersa a 400ºC/2h modelo CJTHT-100-6T-3 IE3, con estructura fabricada en chapa de acero galvanizado anticorrosivo con aislamiento térmico y acústico, y ventilador anticorrosivo en resina de poliéster polimerizada a 190ºC previo desengrase con tratamiento nanotecnológico libre de fosfatos. Motores trifásicos clase H para uso continuo S1 y uso emergencia S2, con rodamientos a bolas y protección IP55. Modelo CJTHT-100-6T-3 IE3.

**100-612-3F400** Ud VENTILADOR HELICOIDAL 400ºC/2h CJTHT-100-6/12T-3 (material; 03/02/2026)
Precio: 5977.1
Caja de ventilación helicoidal capacitada para trabajar inmersa a 400ºC/2h modelo CJTHT-100-6/12T-3, con estructura fabricada en chapa de acero galvanizado anticorrosivo con aislamiento térmico y acústico, y ventilador anticorrosivo en resina de poliéster polimerizada a 190ºC previo desengrase con tratamiento nanotecnológico libre de fosfatos. Motores trifásicos clase H para uso continuo S1 y uso emergencia S2, con rodamientos a bolas y protección IP55. Modelo CJTHT-100-6/12T-3.

**100-6T-4-F400** Ud VENTILADOR HELICOIDAL 400ºC/2h CJTHT-100-6T-4 IE3 (material; 03/02/2026)
Precio: 6956.7
Caja de ventilación helicoidal capacitada para trabajar inmersa a 400ºC/2h modelo CJTHT-100-6T-4 IE3, con estructura fabricada en chapa de acero galvanizado anticorrosivo con aislamiento térmico y acústico, y ventilador anticorrosivo en resina de poliéster polimerizada a 190ºC previo desengrase con tratamiento nanotecnológico libre de fosfatos. Motores trifásicos clase H para uso continuo S1 y uso emergencia S2, con rodamientos a bolas y protección IP55. Modelo CJTHT-100-6T-4 IE3.

**100-612-4F400** Ud VENTILADOR HELICOIDAL 400ºC/2h CJTHT-100-6/12T-4 (material; 03/02/2026)
Precio: 7041.1
Caja de ventilación helicoidal capacitada para trabajar inmersa a 400ºC/2h modelo CJTHT-100-6/12T-4, con estructura fabricada en chapa de acero galvanizado anticorrosivo con aislamiento térmico y acústico, y ventilador anticorrosivo en resina de poliéster polimerizada a 190ºC previo desengrase con tratamiento nanotecnológico libre de fosfatos. Motores trifásicos clase H para uso continuo S1 y uso emergencia S2, con rodamientos a bolas y protección IP55. Modelo CJTHT-100-6/12T-4.

**100-6T-15F400** Ud VENTILADOR HELICOIDAL 400ºC/2h CJTHT-100-6T-5.5 IE3 (material; 03/02/2026)
Precio: 8073.65
Caja de ventilación helicoidal capacitada para trabajar inmersa a 400ºC/2h modelo CJTHT-100-6T-5.5 IE3, con estructura fabricada en chapa de acero galvanizado anticorrosivo con aislamiento térmico y acústico, y ventilador anticorrosivo en resina de poliéster polimerizada a 190ºC previo desengrase con tratamiento nanotecnológico libre de fosfatos. Motores trifásicos clase H para uso continuo S1 y uso emergencia S2, con rodamientos a bolas y protección IP55. Modelo CJTHT-100-6T-5.5 IE3.

##### CJTHT F300 VENTILADORES HELICOIDALES CJTHT 300ºC/2h (03/02/2026)

**40-24-15-F300** Ud VENTILADOR HELICOIDAL 300ºC/2h CJTHT-40-2/4T-1.5 (material; 03/02/2026)
Precio: 1768.3
Caja de ventilación helicoidal capacitada para trabajar inmersa a 300ºC/2h modelo CJTHT-40-2/4T-1.5, con estructura fabricada en chapa de acero galvanizado anticorrosivo con aislamiento térmico y acústico, y ventilador anticorrosivo en resina de poliéster polimerizada a 190ºC previo desengrase con tratamiento nanotecnológico libre de fosfatos. Motores trifásicos clase H para uso continuo S1 y uso emergencia S2, con rodamientos a bolas y protección IP55. Modelo CJTHT-40-2/4T-1.5.

**40-4-075-F300** Ud VENTILADOR HELICOIDAL 300ºC/2h CJTHT-40-4T-0.75 (material; 03/02/2026)
Precio: 1640.15
Caja de ventilación helicoidal capacitada para trabajar inmersa a 300ºC/2h modelo CJTHT-40-4T-0.75, con estructura fabricada en chapa de acero galvanizado anticorrosivo con aislamiento térmico y acústico, y ventilador anticorrosivo en resina de poliéster polimerizada a 190ºC previo desengrase con tratamiento nanotecnológico libre de fosfatos. Motores trifásicos clase H para uso continuo S1 y uso emergencia S2, con rodamientos a bolas y protección IP55. Modelo CJTHT-40-4T-0.75.

**40-6-075-F300** Ud VENTILADOR HELICOIDAL 300ºC/2h CJTHT-40-6T-0.75 (material; 03/02/2026)
Precio: 1590.9
Caja de ventilación helicoidal capacitada para trabajar inmersa a 300ºC/2h modelo CJTHT-40-6T-0.75, con estructura fabricada en chapa de acero galvanizado anticorrosivo con aislamiento térmico y acústico, y ventilador anticorrosivo en resina de poliéster polimerizada a 190ºC previo desengrase con tratamiento nanotecnológico libre de fosfatos. Motores trifásicos clase H para uso continuo S1 y uso emergencia S2, con rodamientos a bolas y protección IP55. Modelo CJTHT-40-6T-0.75.

**40-612075F300** Ud VENTILADOR HELICOIDAL 300ºC/2h CJTHT-40-6/12T-0.75 (material; 03/02/2026)
Precio: 1885.05
Caja de ventilación helicoidal capacitada para trabajar inmersa a 300ºC/2h modelo CJTHT-40-6/12T-0.75, con estructura fabricada en chapa de acero galvanizado anticorrosivo con aislamiento térmico y acústico, y ventilador anticorrosivo en resina de poliéster polimerizada a 190ºC previo desengrase con tratamiento nanotecnológico libre de fosfatos. Motores trifásicos clase H para uso continuo S1 y uso emergencia S2, con rodamientos a bolas y protección IP55. Modelo CJTHT-40-6/12T-0.75.

**45-24T-2-F300** Ud VENTILADOR HELICOIDAL 300ºC/2h CJTHT-45-2/4T-2 (material; 03/02/2026)
Precio: 1911.6
Caja de ventilación helicoidal capacitada para trabajar inmersa a 300ºC/2h modelo CJTHT-45-2/4T-2, con estructura fabricada en chapa de acero galvanizado anticorrosivo con aislamiento térmico y acústico, y ventilador anticorrosivo en resina de poliéster polimerizada a 190ºC previo desengrase con tratamiento nanotecnológico libre de fosfatos. Motores trifásicos clase H para uso continuo S1 y uso emergencia S2, con rodamientos a bolas y protección IP55. Modelo CJTHT-45-2/4T-2.

**45-4T-075F300** Ud VENTILADOR HELICOIDAL 300ºC/2h CJTHT-45-4T-0.75 (material; 03/02/2026)
Precio: 1656.1
Caja de ventilación helicoidal capacitada para trabajar inmersa a 300ºC/2h modelo CJTHT-45-4T-0.75, con estructura fabricada en chapa de acero galvanizado anticorrosivo con aislamiento térmico y acústico, y ventilador anticorrosivo en resina de poliéster polimerizada a 190ºC previo desengrase con tratamiento nanotecnológico libre de fosfatos. Motores trifásicos clase H para uso continuo S1 y uso emergencia S2, con rodamientos a bolas y protección IP55. Modelo CJTHT-45-4T-0.75.

**45-6T-075F300** Ud VENTILADOR HELICOIDAL 300ºC/2h CJTHT-45-6T-0.75 (material; 03/02/2026)
Precio: 1601.85
Caja de ventilación helicoidal capacitada para trabajar inmersa a 300ºC/2h modelo CJTHT-45-6T-0.75, con estructura fabricada en chapa de acero galvanizado anticorrosivo con aislamiento térmico y acústico, y ventilador anticorrosivo en resina de poliéster polimerizada a 190ºC previo desengrase con tratamiento nanotecnológico libre de fosfatos. Motores trifásicos clase H para uso continuo S1 y uso emergencia S2, con rodamientos a bolas y protección IP55. Modelo CJTHT-45-6T-0.75.

**45-612075F300** Ud VENTILADOR HELICOIDAL 300ºC/2h CJTHT-45-6/12T-0.75 (material; 03/02/2026)
Precio: 1989.45
Caja de ventilación helicoidal capacitada para trabajar inmersa a 300ºC/2h modelo CJTHT-45-6/12T-0.75, con estructura fabricada en chapa de acero galvanizado anticorrosivo con aislamiento térmico y acústico, y ventilador anticorrosivo en resina de poliéster polimerizada a 190ºC previo desengrase con tratamiento nanotecnológico libre de fosfatos. Motores trifásicos clase H para uso continuo S1 y uso emergencia S2, con rodamientos a bolas y protección IP55. Modelo CJTHT-45-6/12T-0.75.

**50-4T-075F300** Ud VENTILADOR HELICOIDAL 300ºC/2h CJTHT-50-4T-0.75 (material; 03/02/2026)
Precio: 1569.2
Caja de ventilación helicoidal capacitada para trabajar inmersa a 300ºC/2h modelo CJTHT-50-4T-0.75, con estructura fabricada en chapa de acero galvanizado anticorrosivo con aislamiento térmico y acústico, y ventilador anticorrosivo en resina de poliéster polimerizada a 190ºC previo desengrase con tratamiento nanotecnológico libre de fosfatos. Motores trifásicos clase H para uso continuo S1 y uso emergencia S2, con rodamientos a bolas y protección IP55. Modelo CJTHT-50-4T-0.75.

**50-6T-075F300** Ud VENTILADOR HELICOIDAL 300ºC/2h CJTHT-50-6T-0.75 (material; 03/02/2026)
Precio: 1731.85
Caja de ventilación helicoidal capacitada para trabajar inmersa a 300ºC/2h modelo CJTHT-50-6T-0.75, con estructura fabricada en chapa de acero galvanizado anticorrosivo con aislamiento térmico y acústico, y ventilador anticorrosivo en resina de poliéster polimerizada a 190ºC previo desengrase con tratamiento nanotecnológico libre de fosfatos. Motores trifásicos clase H para uso continuo S1 y uso emergencia S2, con rodamientos a bolas y protección IP55. Modelo CJTHT-50-6T-0.75.

**56-4T-1-F300** Ud VENTILADOR HELICOIDAL 300ºC/2h CJTHT-56-4T-1 IE3 (material; 03/02/2026)
Precio: 1879.85
Caja de ventilación helicoidal capacitada para trabajar inmersa a 300ºC/2h modelo CJTHT-56-4T-1 IE3, con estructura fabricada en chapa de acero galvanizado anticorrosivo con aislamiento térmico y acústico, y ventilador anticorrosivo en resina de poliéster polimerizada a 190ºC previo desengrase con tratamiento nanotecnológico libre de fosfatos. Motores trifásicos clase H para uso continuo S1 y uso emergencia S2, con rodamientos a bolas y protección IP55. Modelo CJTHT-56-4T-1 IE3.

**56-4T-15-F300** Ud VENTILADOR HELICOIDAL 300ºC/2h CJTHT-56-4T-1.5 IE3 (material; 03/02/2026)
Precio: 1903
Caja de ventilación helicoidal capacitada para trabajar inmersa a 300ºC/2h modelo CJTHT-56-4T-1.5 IE3, con estructura fabricada en chapa de acero galvanizado anticorrosivo con aislamiento térmico y acústico, y ventilador anticorrosivo en resina de poliéster polimerizada a 190ºC previo desengrase con tratamiento nanotecnológico libre de fosfatos. Motores trifásicos clase H para uso continuo S1 y uso emergencia S2, con rodamientos a bolas y protección IP55. Modelo CJTHT-56-4T-1.5 IE3.

**56-48-15-F300** Ud VENTILADOR HELICOIDAL 300ºC/2h CJTHT-56-4/8T-1.5 (material; 03/02/2026)
Precio: 2086.45
Caja de ventilación helicoidal capacitada para trabajar inmersa a 300ºC/2h modelo CJTHT-56-4/8T-1.5, con estructura fabricada en chapa de acero galvanizado anticorrosivo con aislamiento térmico y acústico, y ventilador anticorrosivo en resina de poliéster polimerizada a 190ºC previo desengrase con tratamiento nanotecnológico libre de fosfatos. Motores trifásicos clase H para uso continuo S1 y uso emergencia S2, con rodamientos a bolas y protección IP55. Modelo CJTHT-56-4/8T-1.5.

**56-4T-2-F300** Ud VENTILADOR HELICOIDAL 300ºC/2h CJTHT-56-4T-2 IE3 (material; 03/02/2026)
Precio: 1990.2
Caja de ventilación helicoidal capacitada para trabajar inmersa a 300ºC/2h modelo CJTHT-56-4T-2 IE3, con estructura fabricada en chapa de acero galvanizado anticorrosivo con aislamiento térmico y acústico, y ventilador anticorrosivo en resina de poliéster polimerizada a 190ºC previo desengrase con tratamiento nanotecnológico libre de fosfatos. Motores trifásicos clase H para uso continuo S1 y uso emergencia S2, con rodamientos a bolas y protección IP55. Modelo CJTHT-56-4T-2 IE3.

**56-6T-075F300** Ud VENTILADOR HELICOIDAL 300ºC/2h CJTHT-56-6T-0.75 (material; 03/02/2026)
Precio: 2058.65
Caja de ventilación helicoidal capacitada para trabajar inmersa a 300ºC/2h modelo CJTHT-56-6T-0.75, con estructura fabricada en chapa de acero galvanizado anticorrosivo con aislamiento térmico y acústico, y ventilador anticorrosivo en resina de poliéster polimerizada a 190ºC previo desengrase con tratamiento nanotecnológico libre de fosfatos. Motores trifásicos clase H para uso continuo S1 y uso emergencia S2, con rodamientos a bolas y protección IP55. Modelo CJTHT-56-6T-0.75.

**56-612075F300** Ud VENTILADOR HELICOIDAL 300ºC/2h CJTHT-56-6/12T-0.75 (material; 03/02/2026)
Precio: 2148.85
Caja de ventilación helicoidal capacitada para trabajar inmersa a 300ºC/2h modelo CJTHT-56-6/12T-0.75, con estructura fabricada en chapa de acero galvanizado anticorrosivo con aislamiento térmico y acústico, y ventilador anticorrosivo en resina de poliéster polimerizada a 190ºC previo desengrase con tratamiento nanotecnológico libre de fosfatos. Motores trifásicos clase H para uso continuo S1 y uso emergencia S2, con rodamientos a bolas y protección IP55. Modelo CJTHT-56-6/12T-0.75.

**63-4T-1-F300** Ud VENTILADOR HELICOIDAL 300ºC/2h CJTHT-63-4T-1 IE3 (material; 03/02/2026)
Precio: 1987.25
Caja de ventilación helicoidal capacitada para trabajar inmersa a 300ºC/2h modelo CJTHT-63-4T-1 IE3, con estructura fabricada en chapa de acero galvanizado anticorrosivo con aislamiento térmico y acústico, y ventilador anticorrosivo en resina de poliéster polimerizada a 190ºC previo desengrase con tratamiento nanotecnológico libre de fosfatos. Motores trifásicos clase H para uso continuo S1 y uso emergencia S2, con rodamientos a bolas y protección IP55. Modelo CJTHT-63-4T-1 IE3.

**63-4T-15-F300** Ud VENTILADOR HELICOIDAL 300ºC/2h CJTHT-63-4T-1.5 IE3 (material; 03/02/2026)
Precio: 1949.85
Caja de ventilación helicoidal capacitada para trabajar inmersa a 300ºC/2h modelo CJTHT-63-4T-1.5 IE3, con estructura fabricada en chapa de acero galvanizado anticorrosivo con aislamiento térmico y acústico, y ventilador anticorrosivo en resina de poliéster polimerizada a 190ºC previo desengrase con tratamiento nanotecnológico libre de fosfatos. Motores trifásicos clase H para uso continuo S1 y uso emergencia S2, con rodamientos a bolas y protección IP55. Modelo CJTHT-63-4T-1.5 IE3.

**63-48-15-F300** Ud VENTILADOR HELICOIDAL 300ºC/2h CJTHT-63-4/8T-1.5 (material; 03/02/2026)
Precio: 2131.35
Caja de ventilación helicoidal capacitada para trabajar inmersa a 300ºC/2h modelo CJTHT-63-4/8T-1.5, con estructura fabricada en chapa de acero galvanizado anticorrosivo con aislamiento térmico y acústico, y ventilador anticorrosivo en resina de poliéster polimerizada a 190ºC previo desengrase con tratamiento nanotecnológico libre de fosfatos. Motores trifásicos clase H para uso continuo S1 y uso emergencia S2, con rodamientos a bolas y protección IP55. Modelo CJTHT-63-4/8T-1.5.

**63-4T-2-F300** Ud VENTILADOR HELICOIDAL 300ºC/2h CJTHT-63-4T-2 IE3 (material; 03/02/2026)
Precio: 2036.85
Caja de ventilación helicoidal capacitada para trabajar inmersa a 300ºC/2h modelo CJTHT-63-4T-2 IE3, con estructura fabricada en chapa de acero galvanizado anticorrosivo con aislamiento térmico y acústico, y ventilador anticorrosivo en resina de poliéster polimerizada a 190ºC previo desengrase con tratamiento nanotecnológico libre de fosfatos. Motores trifásicos clase H para uso continuo S1 y uso emergencia S2, con rodamientos a bolas y protección IP55. Modelo CJTHT-63-4T-2 IE3.

**63-48-2-F300** Ud VENTILADOR HELICOIDAL 300ºC/2h CJTHT-63-4/8T-2 (material; 03/02/2026)
Precio: 2274.6
Caja de ventilación helicoidal capacitada para trabajar inmersa a 300ºC/2h modelo CJTHT-63-4/8T-2, con estructura fabricada en chapa de acero galvanizado anticorrosivo con aislamiento térmico y acústico, y ventilador anticorrosivo en resina de poliéster polimerizada a 190ºC previo desengrase con tratamiento nanotecnológico libre de fosfatos. Motores trifásicos clase H para uso continuo S1 y uso emergencia S2, con rodamientos a bolas y protección IP55. Modelo CJTHT-63-4/8T-2.

**63-4T-3-F300** Ud VENTILADOR HELICOIDAL 300ºC/2h CJTHT-63-4T-3 IE3 (material; 03/02/2026)
Precio: 2164.65
Caja de ventilación helicoidal capacitada para trabajar inmersa a 300ºC/2h modelo CJTHT-63-4T-3 IE3, con estructura fabricada en chapa de acero galvanizado anticorrosivo con aislamiento térmico y acústico, y ventilador anticorrosivo en resina de poliéster polimerizada a 190ºC previo desengrase con tratamiento nanotecnológico libre de fosfatos. Motores trifásicos clase H para uso continuo S1 y uso emergencia S2, con rodamientos a bolas y protección IP55. Modelo CJTHT-63-4T-3 IE3.

**63-48-3-F300** Ud VENTILADOR HELICOIDAL 300ºC/2h CJTHT-63-4/8T-3 (material; 03/02/2026)
Precio: 2369.95
Caja de ventilación helicoidal capacitada para trabajar inmersa a 300ºC/2h modelo CJTHT-63-4/8T-3, con estructura fabricada en chapa de acero galvanizado anticorrosivo con aislamiento térmico y acústico, y ventilador anticorrosivo en resina de poliéster polimerizada a 190ºC previo desengrase con tratamiento nanotecnológico libre de fosfatos. Motores trifásicos clase H para uso continuo S1 y uso emergencia S2, con rodamientos a bolas y protección IP55. Modelo CJTHT-63-4/8T-3.

**63-4T-4-F300** Ud VENTILADOR HELICOIDAL 300ºC/2h CJTHT-63-4T-4 IE3 (material; 03/02/2026)
Precio: 2287.05
Caja de ventilación helicoidal capacitada para trabajar inmersa a 300ºC/2h modelo CJTHT-63-4T-4 IE3, con estructura fabricada en chapa de acero galvanizado anticorrosivo con aislamiento térmico y acústico, y ventilador anticorrosivo en resina de poliéster polimerizada a 190ºC previo desengrase con tratamiento nanotecnológico libre de fosfatos. Motores trifásicos clase H para uso continuo S1 y uso emergencia S2, con rodamientos a bolas y protección IP55. Modelo CJTHT-63-4T-4 IE3.

**63-48-4-F300** Ud VENTILADOR HELICOIDAL 300ºC/2h CJTHT-63-4/8T-4 (material; 03/02/2026)
Precio: 2538.65
Caja de ventilación helicoidal capacitada para trabajar inmersa a 300ºC/2h modelo CJTHT-63-4/8T-4, con estructura fabricada en chapa de acero galvanizado anticorrosivo con aislamiento térmico y acústico, y ventilador anticorrosivo en resina de poliéster polimerizada a 190ºC previo desengrase con tratamiento nanotecnológico libre de fosfatos. Motores trifásicos clase H para uso continuo S1 y uso emergencia S2, con rodamientos a bolas y protección IP55. Modelo CJTHT-63-4/8T-4.

**63-6T-075F300** Ud VENTILADOR HELICOIDAL 300ºC/2h CJTHT-63-6T-0.75 (material; 03/02/2026)
Precio: 2103.65
Caja de ventilación helicoidal capacitada para trabajar inmersa a 300ºC/2h modelo CJTHT-63-6T-0.75, con estructura fabricada en chapa de acero galvanizado anticorrosivo con aislamiento térmico y acústico, y ventilador anticorrosivo en resina de poliéster polimerizada a 190ºC previo desengrase con tratamiento nanotecnológico libre de fosfatos. Motores trifásicos clase H para uso continuo S1 y uso emergencia S2, con rodamientos a bolas y protección IP55. Modelo CJTHT-63-6T-0.75.

**63-612075F300** Ud VENTILADOR HELICOIDAL 300ºC/2h CJTHT-63-6/12T-0.75 (material; 03/02/2026)
Precio: 2210
Caja de ventilación helicoidal capacitada para trabajar inmersa a 300ºC/2h modelo CJTHT-63-6/12T-0.75, con estructura fabricada en chapa de acero galvanizado anticorrosivo con aislamiento térmico y acústico, y ventilador anticorrosivo en resina de poliéster polimerizada a 190ºC previo desengrase con tratamiento nanotecnológico libre de fosfatos. Motores trifásicos clase H para uso continuo S1 y uso emergencia S2, con rodamientos a bolas y protección IP55. Modelo CJTHT-63-6/12T-0.75.

**63-6T-1-F300** Ud VENTILADOR HELICOIDAL 300ºC/2h CJTHT-63-6T-1 IE3 (material; 03/02/2026)
Precio: 2011.6
Caja de ventilación helicoidal capacitada para trabajar inmersa a 300ºC/2h modelo CJTHT-63-6T-1 IE3, con estructura fabricada en chapa de acero galvanizado anticorrosivo con aislamiento térmico y acústico, y ventilador anticorrosivo en resina de poliéster polimerizada a 190ºC previo desengrase con tratamiento nanotecnológico libre de fosfatos. Motores trifásicos clase H para uso continuo S1 y uso emergencia S2, con rodamientos a bolas y protección IP55. Modelo CJTHT-63-6T-1 IE3.

**63-612-1-F300** Ud VENTILADOR HELICOIDAL 300ºC/2h CJTHT-63-6/12T-1 (material; 03/02/2026)
Precio: 2274.6
Caja de ventilación helicoidal capacitada para trabajar inmersa a 300ºC/2h modelo CJTHT-63-6/12T-1, con estructura fabricada en chapa de acero galvanizado anticorrosivo con aislamiento térmico y acústico, y ventilador anticorrosivo en resina de poliéster polimerizada a 190ºC previo desengrase con tratamiento nanotecnológico libre de fosfatos. Motores trifásicos clase H para uso continuo S1 y uso emergencia S2, con rodamientos a bolas y protección IP55. Modelo CJTHT-63-6/12T-1.

**71-4T-15-F300** Ud VENTILADOR HELICOIDAL 300ºC/2h CJTHT-71-4T-1.5 IE3 (material; 03/02/2026)
Precio: 2167.85
Caja de ventilación helicoidal capacitada para trabajar inmersa a 300ºC/2h modelo CJTHT-71-4T-1.5 IE3, con estructura fabricada en chapa de acero galvanizado anticorrosivo con aislamiento térmico y acústico, y ventilador anticorrosivo en resina de poliéster polimerizada a 190ºC previo desengrase con tratamiento nanotecnológico libre de fosfatos. Motores trifásicos clase H para uso continuo S1 y uso emergencia S2, con rodamientos a bolas y protección IP55. Modelo CJTHT-71-4T-1.5 IE3.

**71-48-15-F300** Ud VENTILADOR HELICOIDAL 300ºC/2h CJTHT-71-4/8T-1.5 (material; 03/02/2026)
Precio: 2340.9
Caja de ventilación helicoidal capacitada para trabajar inmersa a 300ºC/2h modelo CJTHT-71-4/8T-1.5, con estructura fabricada en chapa de acero galvanizado anticorrosivo con aislamiento térmico y acústico, y ventilador anticorrosivo en resina de poliéster polimerizada a 190ºC previo desengrase con tratamiento nanotecnológico libre de fosfatos. Motores trifásicos clase H para uso continuo S1 y uso emergencia S2, con rodamientos a bolas y protección IP55. Modelo CJTHT-71-4/8T-1.5.

**71-4T-2-F300** Ud VENTILADOR HELICOIDAL 300ºC/2h CJTHT-71-4T-2 IE3 (material; 03/02/2026)
Precio: 2254.9
Caja de ventilación helicoidal capacitada para trabajar inmersa a 300ºC/2h modelo CJTHT-71-4T-2 IE3, con estructura fabricada en chapa de acero galvanizado anticorrosivo con aislamiento térmico y acústico, y ventilador anticorrosivo en resina de poliéster polimerizada a 190ºC previo desengrase con tratamiento nanotecnológico libre de fosfatos. Motores trifásicos clase H para uso continuo S1 y uso emergencia S2, con rodamientos a bolas y protección IP55. Modelo CJTHT-71-4T-2 IE3.

**71-48-2-F300** Ud VENTILADOR HELICOIDAL 300ºC/2h CJTHT-71-4/8T-2 (material; 03/02/2026)
Precio: 2484.15
Caja de ventilación helicoidal capacitada para trabajar inmersa a 300ºC/2h modelo CJTHT-71-4/8T-2, con estructura fabricada en chapa de acero galvanizado anticorrosivo con aislamiento térmico y acústico, y ventilador anticorrosivo en resina de poliéster polimerizada a 190ºC previo desengrase con tratamiento nanotecnológico libre de fosfatos. Motores trifásicos clase H para uso continuo S1 y uso emergencia S2, con rodamientos a bolas y protección IP55. Modelo CJTHT-71-4/8T-2.

**71-4T-3-F300** Ud VENTILADOR HELICOIDAL 300ºC/2h CJTHT-71-4T-3 IE3 (material; 03/02/2026)
Precio: 2382.8
Caja de ventilación helicoidal capacitada para trabajar inmersa a 300ºC/2h modelo CJTHT-71-4T-3 IE3, con estructura fabricada en chapa de acero galvanizado anticorrosivo con aislamiento térmico y acústico, y ventilador anticorrosivo en resina de poliéster polimerizada a 190ºC previo desengrase con tratamiento nanotecnológico libre de fosfatos. Motores trifásicos clase H para uso continuo S1 y uso emergencia S2, con rodamientos a bolas y protección IP55. Modelo CJTHT-71-4T-3 IE3.

**71-48-3-F300** Ud VENTILADOR HELICOIDAL 300ºC/2h CJTHT-71-4/8T-3 (material; 03/02/2026)
Precio: 2579.95
Caja de ventilación helicoidal capacitada para trabajar inmersa a 300ºC/2h modelo CJTHT-71-4/8T-3, con estructura fabricada en chapa de acero galvanizado anticorrosivo con aislamiento térmico y acústico, y ventilador anticorrosivo en resina de poliéster polimerizada a 190ºC previo desengrase con tratamiento nanotecnológico libre de fosfatos. Motores trifásicos clase H para uso continuo S1 y uso emergencia S2, con rodamientos a bolas y protección IP55. Modelo CJTHT-71-4/8T-3.

**71-4T-4-F300** Ud VENTILADOR HELICOIDAL 300ºC/2h CJTHT-71-4T-4 IE3 (material; 03/02/2026)
Precio: 2505.05
Caja de ventilación helicoidal capacitada para trabajar inmersa a 300ºC/2h modelo CJTHT-71-4T-4 IE3, con estructura fabricada en chapa de acero galvanizado anticorrosivo con aislamiento térmico y acústico, y ventilador anticorrosivo en resina de poliéster polimerizada a 190ºC previo desengrase con tratamiento nanotecnológico libre de fosfatos. Motores trifásicos clase H para uso continuo S1 y uso emergencia S2, con rodamientos a bolas y protección IP55. Modelo CJTHT-71-4T-4 IE3.

**71-48T-4-F300** Ud VENTILADOR HELICOIDAL 300ºC/2h CJTHT-71-4/8T-4 (material; 03/02/2026)
Precio: 2748.45
Caja de ventilación helicoidal capacitada para trabajar inmersa a 300ºC/2h modelo CJTHT-71-4/8T-4, con estructura fabricada en chapa de acero galvanizado anticorrosivo con aislamiento térmico y acústico, y ventilador anticorrosivo en resina de poliéster polimerizada a 190ºC previo desengrase con tratamiento nanotecnológico libre de fosfatos. Motores trifásicos clase H para uso continuo S1 y uso emergencia S2, con rodamientos a bolas y protección IP55. Modelo CJTHT-71-4/8T-4.

**71-6T-075F300** Ud VENTILADOR HELICOIDAL 300ºC/2h CJTHT-71-6T-0.75 (material; 03/02/2026)
Precio: 2313.55
Caja de ventilación helicoidal capacitada para trabajar inmersa a 300ºC/2h modelo CJTHT-71-6T-0.75, con estructura fabricada en chapa de acero galvanizado anticorrosivo con aislamiento térmico y acústico, y ventilador anticorrosivo en resina de poliéster polimerizada a 190ºC previo desengrase con tratamiento nanotecnológico libre de fosfatos. Motores trifásicos clase H para uso continuo S1 y uso emergencia S2, con rodamientos a bolas y protección IP55. Modelo CJTHT-71-6T-0.75.

**71-612075F300** Ud VENTILADOR HELICOIDAL 300ºC/2h CJTHT-71-6/12T-0.75 (material; 03/02/2026)
Precio: 2434.35
Caja de ventilación helicoidal capacitada para trabajar inmersa a 300ºC/2h modelo CJTHT-71-6/12T-0.75, con estructura fabricada en chapa de acero galvanizado anticorrosivo con aislamiento térmico y acústico, y ventilador anticorrosivo en resina de poliéster polimerizada a 190ºC previo desengrase con tratamiento nanotecnológico libre de fosfatos. Motores trifásicos clase H para uso continuo S1 y uso emergencia S2, con rodamientos a bolas y protección IP55. Modelo CJTHT-71-6/12T-0.75.

**71-6T-1-F300** Ud VENTILADOR HELICOIDAL 300ºC/2h CJTHT-71-6T-1 IE3 (material; 03/02/2026)
Precio: 2640.9
Caja de ventilación helicoidal capacitada para trabajar inmersa a 300ºC/2h modelo CJTHT-71-6T-1 IE3, con estructura fabricada en chapa de acero galvanizado anticorrosivo con aislamiento térmico y acústico, y ventilador anticorrosivo en resina de poliéster polimerizada a 190ºC previo desengrase con tratamiento nanotecnológico libre de fosfatos. Motores trifásicos clase H para uso continuo S1 y uso emergencia S2, con rodamientos a bolas y protección IP55. Modelo CJTHT-71-6T-1 IE3.

**71-612-1F300** Ud VENTILADOR HELICOIDAL 300ºC/2h CJTHT-71-6/12T-1 (material; 03/02/2026)
Precio: 2484.15
Caja de ventilación helicoidal capacitada para trabajar inmersa a 300ºC/2h modelo CJTHT-71-6/12T-1, con estructura fabricada en chapa de acero galvanizado anticorrosivo con aislamiento térmico y acústico, y ventilador anticorrosivo en resina de poliéster polimerizada a 190ºC previo desengrase con tratamiento nanotecnológico libre de fosfatos. Motores trifásicos clase H para uso continuo S1 y uso emergencia S2, con rodamientos a bolas y protección IP55. Modelo CJTHT-71-6/12T-1.

**71-6T-15-F300** Ud VENTILADOR HELICOIDAL 300ºC/2h CJTHT-71-6T-1.5 IE3 (material; 03/02/2026)
Precio: 2355.15
Caja de ventilación helicoidal capacitada para trabajar inmersa a 300ºC/2h modelo CJTHT-71-6T-1.5 IE3, con estructura fabricada en chapa de acero galvanizado anticorrosivo con aislamiento térmico y acústico, y ventilador anticorrosivo en resina de poliéster polimerizada a 190ºC previo desengrase con tratamiento nanotecnológico libre de fosfatos. Motores trifásicos clase H para uso continuo S1 y uso emergencia S2, con rodamientos a bolas y protección IP55. Modelo CJTHT-71-6T-1.5 IE3.

**71-612-15F300** Ud VENTILADOR HELICOIDAL 300ºC/2h CJTHT-71-6/12T-1.5 (material; 03/02/2026)
Precio: 2579.95
Caja de ventilación helicoidal capacitada para trabajar inmersa a 300ºC/2h modelo CJTHT-71-6/12T-1.5, con estructura fabricada en chapa de acero galvanizado anticorrosivo con aislamiento térmico y acústico, y ventilador anticorrosivo en resina de poliéster polimerizada a 190ºC previo desengrase con tratamiento nanotecnológico libre de fosfatos. Motores trifásicos clase H para uso continuo S1 y uso emergencia S2, con rodamientos a bolas y protección IP55. Modelo CJTHT-71-6/12T-1.5.

**80-4T-3-F300** Ud VENTILADOR HELICOIDAL 300ºC/2h CJTHT-80-4T-3 IE3 (material; 03/02/2026)
Precio: 2585.4
Caja de ventilación helicoidal capacitada para trabajar inmersa a 300ºC/2h modelo CJTHT-80-4T-3 IE3, con estructura fabricada en chapa de acero galvanizado anticorrosivo con aislamiento térmico y acústico, y ventilador anticorrosivo en resina de poliéster polimerizada a 190ºC previo desengrase con tratamiento nanotecnológico libre de fosfatos. Motores trifásicos clase H para uso continuo S1 y uso emergencia S2, con rodamientos a bolas y protección IP55. Modelo CJTHT-80-4T-3 IE3.

**80-48-3-F300** Ud VENTILADOR HELICOIDAL 300ºC/2h CJTHT-80-4/8T-3 (material; 03/02/2026)
Precio: 2774.5
Caja de ventilación helicoidal capacitada para trabajar inmersa a 300ºC/2h modelo CJTHT-80-4/8T-3, con estructura fabricada en chapa de acero galvanizado anticorrosivo con aislamiento térmico y acústico, y ventilador anticorrosivo en resina de poliéster polimerizada a 190ºC previo desengrase con tratamiento nanotecnológico libre de fosfatos. Motores trifásicos clase H para uso continuo S1 y uso emergencia S2, con rodamientos a bolas y protección IP55. Modelo CJTHT-80-4/8T-3.

**80-4T-4-F300** Ud VENTILADOR HELICOIDAL 300ºC/2h CJTHT-80-4T-4 IE3 (material; 03/02/2026)
Precio: 2707.7
Caja de ventilación helicoidal capacitada para trabajar inmersa a 300ºC/2h modelo CJTHT-80-4T-4 IE3, con estructura fabricada en chapa de acero galvanizado anticorrosivo con aislamiento térmico y acústico, y ventilador anticorrosivo en resina de poliéster polimerizada a 190ºC previo desengrase con tratamiento nanotecnológico libre de fosfatos. Motores trifásicos clase H para uso continuo S1 y uso emergencia S2, con rodamientos a bolas y protección IP55. Modelo CJTHT-80-4T-4 IE3.

**80-48-4-F300** Ud VENTILADOR HELICOIDAL 300ºC/2h CJTHT-80-4/8T-4 (material; 03/02/2026)
Precio: 2943.05
Caja de ventilación helicoidal capacitada para trabajar inmersa a 300ºC/2h modelo CJTHT-80-4/8T-4, con estructura fabricada en chapa de acero galvanizado anticorrosivo con aislamiento térmico y acústico, y ventilador anticorrosivo en resina de poliéster polimerizada a 190ºC previo desengrase con tratamiento nanotecnológico libre de fosfatos. Motores trifásicos clase H para uso continuo S1 y uso emergencia S2, con rodamientos a bolas y protección IP55. Modelo CJTHT-80-4/8T-4.

**80-4T-55-F300** Ud VENTILADOR HELICOIDAL 300ºC/2h CJTHT-80-4T-5.5 IE3 (material; 03/02/2026)
Precio: 2930.8
Caja de ventilación helicoidal capacitada para trabajar inmersa a 300ºC/2h modelo CJTHT-80-4T-5.5 IE3, con estructura fabricada en chapa de acero galvanizado anticorrosivo con aislamiento térmico y acústico, y ventilador anticorrosivo en resina de poliéster polimerizada a 190ºC previo desengrase con tratamiento nanotecnológico libre de fosfatos. Motores trifásicos clase H para uso continuo S1 y uso emergencia S2, con rodamientos a bolas y protección IP55. Modelo CJTHT-80-4T-5.5 IE3.

**80-48-55-F300** Ud VENTILADOR HELICOIDAL 300ºC/2h CJTHT-80-4/8T-5.5 (material; 03/02/2026)
Precio: 3285.4
Caja de ventilación helicoidal capacitada para trabajar inmersa a 300ºC/2h modelo CJTHT-80-4/8T-5.5, con estructura fabricada en chapa de acero galvanizado anticorrosivo con aislamiento térmico y acústico, y ventilador anticorrosivo en resina de poliéster polimerizada a 190ºC previo desengrase con tratamiento nanotecnológico libre de fosfatos. Motores trifásicos clase H para uso continuo S1 y uso emergencia S2, con rodamientos a bolas y protección IP55. Modelo CJTHT-80-4/8T-5.5.

**80-6T-15-F300** Ud VENTILADOR HELICOIDAL 300ºC/2h CJTHT-80-6T-1.5 IE3 (material; 03/02/2026)
Precio: 2557.55
Caja de ventilación helicoidal capacitada para trabajar inmersa a 300ºC/2h modelo CJTHT-80-6T-1.5 IE3, con estructura fabricada en chapa de acero galvanizado anticorrosivo con aislamiento térmico y acústico, y ventilador anticorrosivo en resina de poliéster polimerizada a 190ºC previo desengrase con tratamiento nanotecnológico libre de fosfatos. Motores trifásicos clase H para uso continuo S1 y uso emergencia S2, con rodamientos a bolas y protección IP55. Modelo CJTHT-80-6T-1.5 IE3.

**80-612-15F300** Ud VENTILADOR HELICOIDAL 300ºC/2h CJTHT-80-6/12T-1.5 (material; 03/02/2026)
Precio: 2774.5
Caja de ventilación helicoidal capacitada para trabajar inmersa a 300ºC/2h modelo CJTHT-80-6/12T-1.5, con estructura fabricada en chapa de acero galvanizado anticorrosivo con aislamiento térmico y acústico, y ventilador anticorrosivo en resina de poliéster polimerizada a 190ºC previo desengrase con tratamiento nanotecnológico libre de fosfatos. Motores trifásicos clase H para uso continuo S1 y uso emergencia S2, con rodamientos a bolas y protección IP55. Modelo CJTHT-80-6/12T-1.5.

**80-6T-2-F300** Ud VENTILADOR HELICOIDAL 300ºC/2h CJTHT-80-6T-2 IE3 (material; 03/02/2026)
Precio: 2676.65
Caja de ventilación helicoidal capacitada para trabajar inmersa a 300ºC/2h modelo CJTHT-80-6T-2 IE3, con estructura fabricada en chapa de acero galvanizado anticorrosivo con aislamiento térmico y acústico, y ventilador anticorrosivo en resina de poliéster polimerizada a 190ºC previo desengrase con tratamiento nanotecnológico libre de fosfatos. Motores trifásicos clase H para uso continuo S1 y uso emergencia S2, con rodamientos a bolas y protección IP55. Modelo CJTHT-80-6T-2 IE3.

**80-612-2F300** Ud VENTILADOR HELICOIDAL 300ºC/2h CJTHT-80-6/12T-2 (material; 03/02/2026)
Precio: 3032.75
Caja de ventilación helicoidal capacitada para trabajar inmersa a 300ºC/2h modelo CJTHT-80-6/12T-2, con estructura fabricada en chapa de acero galvanizado anticorrosivo con aislamiento térmico y acústico, y ventilador anticorrosivo en resina de poliéster polimerizada a 190ºC previo desengrase con tratamiento nanotecnológico libre de fosfatos. Motores trifásicos clase H para uso continuo S1 y uso emergencia S2, con rodamientos a bolas y protección IP55. Modelo CJTHT-80-6/12T-2.

**80-6T-3-F300** Ud VENTILADOR HELICOIDAL 300ºC/2h CJTHT-80-6T-3 IE3 (material; 03/02/2026)
Precio: 2878.75
Caja de ventilación helicoidal capacitada para trabajar inmersa a 300ºC/2h modelo CJTHT-80-6T-3 IE3, con estructura fabricada en chapa de acero galvanizado anticorrosivo con aislamiento térmico y acústico, y ventilador anticorrosivo en resina de poliéster polimerizada a 190ºC previo desengrase con tratamiento nanotecnológico libre de fosfatos. Motores trifásicos clase H para uso continuo S1 y uso emergencia S2, con rodamientos a bolas y protección IP55. Modelo CJTHT-80-6T-3 IE3.

**80-612-3F300** Ud VENTILADOR HELICOIDAL 300ºC/2h CJTHT-80-6/12T-3 (material; 03/02/2026)
Precio: 3287.8
Caja de ventilación helicoidal capacitada para trabajar inmersa a 300ºC/2h modelo CJTHT-80-6/12T-3, con estructura fabricada en chapa de acero galvanizado anticorrosivo con aislamiento térmico y acústico, y ventilador anticorrosivo en resina de poliéster polimerizada a 190ºC previo desengrase con tratamiento nanotecnológico libre de fosfatos. Motores trifásicos clase H para uso continuo S1 y uso emergencia S2, con rodamientos a bolas y protección IP55. Modelo CJTHT-80-6/12T-3.

**80-8T-075F300** Ud VENTILADOR HELICOIDAL 300ºC/2h CJTHT-80-8T-0.75 (material; 03/02/2026)
Precio: 2523.55
Caja de ventilación helicoidal capacitada para trabajar inmersa a 300ºC/2h modelo CJTHT-80-8T-0.75, con estructura fabricada en chapa de acero galvanizado anticorrosivo con aislamiento térmico y acústico, y ventilador anticorrosivo en resina de poliéster polimerizada a 190ºC previo desengrase con tratamiento nanotecnológico libre de fosfatos. Motores trifásicos clase H para uso continuo S1 y uso emergencia S2, con rodamientos a bolas y protección IP55. Modelo CJTHT-80-8T-0.75.

**80-8T-1-F300** Ud VENTILADOR HELICOIDAL 300ºC/2h CJTHT-80-8T-1 (material; 03/02/2026)
Precio: 2601.95
Caja de ventilación helicoidal capacitada para trabajar inmersa a 300ºC/2h modelo CJTHT-80-8T-1, con estructura fabricada en chapa de acero galvanizado anticorrosivo con aislamiento térmico y acústico, y ventilador anticorrosivo en resina de poliéster polimerizada a 190ºC previo desengrase con tratamiento nanotecnológico libre de fosfatos. Motores trifásicos clase H para uso continuo S1 y uso emergencia S2, con rodamientos a bolas y protección IP55. Modelo CJTHT-80-8T-1.

**90-4T-4-F300** Ud VENTILADOR HELICOIDAL 300ºC/2h CJTHT-90-4T-4 IE3 (material; 03/02/2026)
Precio: 2988.2
Caja de ventilación helicoidal capacitada para trabajar inmersa a 300ºC/2h modelo CJTHT-90-4T-4 IE3, con estructura fabricada en chapa de acero galvanizado anticorrosivo con aislamiento térmico y acústico, y ventilador anticorrosivo en resina de poliéster polimerizada a 190ºC previo desengrase con tratamiento nanotecnológico libre de fosfatos. Motores trifásicos clase H para uso continuo S1 y uso emergencia S2, con rodamientos a bolas y protección IP55. Modelo CJTHT-90-4T-4 IE3.

**90-48-4-F300** Ud VENTILADOR HELICOIDAL 300ºC/2h CJTHT-90-4/8T-4 (material; 03/02/2026)
Precio: 3212.85
Caja de ventilación helicoidal capacitada para trabajar inmersa a 300ºC/2h modelo CJTHT-90-4/8T-4, con estructura fabricada en chapa de acero galvanizado anticorrosivo con aislamiento térmico y acústico, y ventilador anticorrosivo en resina de poliéster polimerizada a 190ºC previo desengrase con tratamiento nanotecnológico libre de fosfatos. Motores trifásicos clase H para uso continuo S1 y uso emergencia S2, con rodamientos a bolas y protección IP55. Modelo CJTHT-90-4/8T-4.

**90-4T-55-F300** Ud VENTILADOR HELICOIDAL 300ºC/2h CJTHT-90-4T-5.5 IE3 (material; 03/02/2026)
Precio: 3195.5
Caja de ventilación helicoidal capacitada para trabajar inmersa a 300ºC/2h modelo CJTHT-90-4T-5.5 IE3, con estructura fabricada en chapa de acero galvanizado anticorrosivo con aislamiento térmico y acústico, y ventilador anticorrosivo en resina de poliéster polimerizada a 190ºC previo desengrase con tratamiento nanotecnológico libre de fosfatos. Motores trifásicos clase H para uso continuo S1 y uso emergencia S2, con rodamientos a bolas y protección IP55. Modelo CJTHT-90-4T-5.5 IE3.

**90-48-55-F300** Ud VENTILADOR HELICOIDAL 300ºC/2h CJTHT-90-4/8T-5.5 (material; 03/02/2026)
Precio: 3539.9
Caja de ventilación helicoidal capacitada para trabajar inmersa a 300ºC/2h modelo CJTHT-90-4/8T-5.5, con estructura fabricada en chapa de acero galvanizado anticorrosivo con aislamiento térmico y acústico, y ventilador anticorrosivo en resina de poliéster polimerizada a 190ºC previo desengrase con tratamiento nanotecnológico libre de fosfatos. Motores trifásicos clase H para uso continuo S1 y uso emergencia S2, con rodamientos a bolas y protección IP55. Modelo CJTHT-90-4/8T-5.5.

**90-4T-75-F300** Ud VENTILADOR HELICOIDAL 300ºC/2h CJTHT-90-4T-7.5 IE3 (material; 03/02/2026)
Precio: 3504.15
Caja de ventilación helicoidal capacitada para trabajar inmersa a 300ºC/2h modelo CJTHT-90-4T-7.5 IE3, con estructura fabricada en chapa de acero galvanizado anticorrosivo con aislamiento térmico y acústico, y ventilador anticorrosivo en resina de poliéster polimerizada a 190ºC previo desengrase con tratamiento nanotecnológico libre de fosfatos. Motores trifásicos clase H para uso continuo S1 y uso emergencia S2, con rodamientos a bolas y protección IP55. Modelo CJTHT-90-4T-7.5 IE3.

**90-48-75-F300** Ud VENTILADOR HELICOIDAL 300ºC/2h CJTHT-90-4/8T-7.5 (material; 03/02/2026)
Precio: 4044.55
Caja de ventilación helicoidal capacitada para trabajar inmersa a 300ºC/2h modelo CJTHT-90-4/8T-7.5, con estructura fabricada en chapa de acero galvanizado anticorrosivo con aislamiento térmico y acústico, y ventilador anticorrosivo en resina de poliéster polimerizada a 190ºC previo desengrase con tratamiento nanotecnológico libre de fosfatos. Motores trifásicos clase H para uso continuo S1 y uso emergencia S2, con rodamientos a bolas y protección IP55. Modelo CJTHT-90-4/8T-7.5.

**90-4T-10-F300** Ud VENTILADOR HELICOIDAL 300ºC/2h CJTHT-90-4T-10 IE3 (material; 03/02/2026)
Precio: 3857.35
Caja de ventilación helicoidal capacitada para trabajar inmersa a 300ºC/2h modelo CJTHT-90-4T-10 IE3, con estructura fabricada en chapa de acero galvanizado anticorrosivo con aislamiento térmico y acústico, y ventilador anticorrosivo en resina de poliéster polimerizada a 190ºC previo desengrase con tratamiento nanotecnológico libre de fosfatos. Motores trifásicos clase H para uso continuo S1 y uso emergencia S2, con rodamientos a bolas y protección IP55. Modelo CJTHT-90-4T-10 IE3.

**90-48-10-F300** Ud VENTILADOR HELICOIDAL 300ºC/2h CJTHT-90-4/8T-10 (material; 03/02/2026)
Precio: 4351.5
Caja de ventilación helicoidal capacitada para trabajar inmersa a 300ºC/2h modelo CJTHT-90-4/8T-10, con estructura fabricada en chapa de acero galvanizado anticorrosivo con aislamiento térmico y acústico, y ventilador anticorrosivo en resina de poliéster polimerizada a 190ºC previo desengrase con tratamiento nanotecnológico libre de fosfatos. Motores trifásicos clase H para uso continuo S1 y uso emergencia S2, con rodamientos a bolas y protección IP55. Modelo CJTHT-90-4/8T-10.

**90-6T-2-F300** Ud VENTILADOR HELICOIDAL 300ºC/2h CJTHT-90-6T-2 IE3 (material; 03/02/2026)
Precio: 2957.4
Caja de ventilación helicoidal capacitada para trabajar inmersa a 300ºC/2h modelo CJTHT-90-6T-2 IE3, con estructura fabricada en chapa de acero galvanizado anticorrosivo con aislamiento térmico y acústico, y ventilador anticorrosivo en resina de poliéster polimerizada a 190ºC previo desengrase con tratamiento nanotecnológico libre de fosfatos. Motores trifásicos clase H para uso continuo S1 y uso emergencia S2, con rodamientos a bolas y protección IP55. Modelo CJTHT-90-6T-2 IE3.

**90-612-2-F300** Ud VENTILADOR HELICOIDAL 300ºC/2h CJTHT-90-6/12T-2 (material; 03/02/2026)
Precio: 3302.55
Caja de ventilación helicoidal capacitada para trabajar inmersa a 300ºC/2h modelo CJTHT-90-6/12T-2, con estructura fabricada en chapa de acero galvanizado anticorrosivo con aislamiento térmico y acústico, y ventilador anticorrosivo en resina de poliéster polimerizada a 190ºC previo desengrase con tratamiento nanotecnológico libre de fosfatos. Motores trifásicos clase H para uso continuo S1 y uso emergencia S2, con rodamientos a bolas y protección IP55. Modelo CJTHT-90-6/12T-2.

**90-6T-3-F300** Ud VENTILADOR HELICOIDAL 300ºC/2h CJTHT-90-6T-3 IE3 (material; 03/02/2026)
Precio: 3159.45
Caja de ventilación helicoidal capacitada para trabajar inmersa a 300ºC/2h modelo CJTHT-90-6T-3 IE3, con estructura fabricada en chapa de acero galvanizado anticorrosivo con aislamiento térmico y acústico, y ventilador anticorrosivo en resina de poliéster polimerizada a 190ºC previo desengrase con tratamiento nanotecnológico libre de fosfatos. Motores trifásicos clase H para uso continuo S1 y uso emergencia S2, con rodamientos a bolas y protección IP55. Modelo CJTHT-90-6T-3 IE3.

**90-612-3-F300** Ud VENTILADOR HELICOIDAL 300ºC/2h CJTHT-90-6/12T-3 (material; 03/02/2026)
Precio: 3557.35
Caja de ventilación helicoidal capacitada para trabajar inmersa a 300ºC/2h modelo CJTHT-90-6/12T-3, con estructura fabricada en chapa de acero galvanizado anticorrosivo con aislamiento térmico y acústico, y ventilador anticorrosivo en resina de poliéster polimerizada a 190ºC previo desengrase con tratamiento nanotecnológico libre de fosfatos. Motores trifásicos clase H para uso continuo S1 y uso emergencia S2, con rodamientos a bolas y protección IP55. Modelo CJTHT-90-6/12T-3.

**90-6T-4-F300** Ud VENTILADOR HELICOIDAL 300ºC/2h CJTHT-90-6T-4 IE3 (material; 03/02/2026)
Precio: 3425.65
Caja de ventilación helicoidal capacitada para trabajar inmersa a 300ºC/2h modelo CJTHT-90-6T-4 IE3, con estructura fabricada en chapa de acero galvanizado anticorrosivo con aislamiento térmico y acústico, y ventilador anticorrosivo en resina de poliéster polimerizada a 190ºC previo desengrase con tratamiento nanotecnológico libre de fosfatos. Motores trifásicos clase H para uso continuo S1 y uso emergencia S2, con rodamientos a bolas y protección IP55. Modelo CJTHT-90-6T-4 IE3.

**90-612-4-F300** Ud VENTILADOR HELICOIDAL 300ºC/2h CJTHT-90-6/12T-4 (material; 03/02/2026)
Precio: 4120.1
Caja de ventilación helicoidal capacitada para trabajar inmersa a 300ºC/2h modelo CJTHT-90-6/12T-4, con estructura fabricada en chapa de acero galvanizado anticorrosivo con aislamiento térmico y acústico, y ventilador anticorrosivo en resina de poliéster polimerizada a 190ºC previo desengrase con tratamiento nanotecnológico libre de fosfatos. Motores trifásicos clase H para uso continuo S1 y uso emergencia S2, con rodamientos a bolas y protección IP55. Modelo CJTHT-90-6/12T-4.

**90-8T-1-F300** Ud VENTILADOR HELICOIDAL 300ºC/2h CJTHT-90-8T-1 (material; 03/02/2026)
Precio: 2871.4
Caja de ventilación helicoidal capacitada para trabajar inmersa a 300ºC/2h modelo CJTHT-90-8T-1, con estructura fabricada en chapa de acero galvanizado anticorrosivo con aislamiento térmico y acústico, y ventilador anticorrosivo en resina de poliéster polimerizada a 190ºC previo desengrase con tratamiento nanotecnológico libre de fosfatos. Motores trifásicos clase H para uso continuo S1 y uso emergencia S2, con rodamientos a bolas y protección IP55. Modelo CJTHT-90-8T-1.

**90-8T-2-F300** Ud VENTILADOR HELICOIDAL 300ºC/2h CJTHT-90-8T-2 (material; 03/02/2026)
Precio: 3275.6
Caja de ventilación helicoidal capacitada para trabajar inmersa a 300ºC/2h modelo CJTHT-90-8T-2, con estructura fabricada en chapa de acero galvanizado anticorrosivo con aislamiento térmico y acústico, y ventilador anticorrosivo en resina de poliéster polimerizada a 190ºC previo desengrase con tratamiento nanotecnológico libre de fosfatos. Motores trifásicos clase H para uso continuo S1 y uso emergencia S2, con rodamientos a bolas y protección IP55. Modelo CJTHT-90-8T-2.

**90-8T-3-F300** Ud VENTILADOR HELICOIDAL 300ºC/2h CJTHT-90-8T-3 (material; 03/02/2026)
Precio: 3622.8
Caja de ventilación helicoidal capacitada para trabajar inmersa a 300ºC/2h modelo CJTHT-90-8T-3, con estructura fabricada en chapa de acero galvanizado anticorrosivo con aislamiento térmico y acústico, y ventilador anticorrosivo en resina de poliéster polimerizada a 190ºC previo desengrase con tratamiento nanotecnológico libre de fosfatos. Motores trifásicos clase H para uso continuo S1 y uso emergencia S2, con rodamientos a bolas y protección IP55. Modelo CJTHT-90-8T-3.

**100-4T-75F300** Ud VENTILADOR HELICOIDAL 300ºC/2h CJTHT-100-4T-7.5 IE3 (material; 03/02/2026)
Precio: 3683.25
Caja de ventilación helicoidal capacitada para trabajar inmersa a 300ºC/2h modelo CJTHT-100-4T-7.5 IE3, con estructura fabricada en chapa de acero galvanizado anticorrosivo con aislamiento térmico y acústico, y ventilador anticorrosivo en resina de poliéster polimerizada a 190ºC previo desengrase con tratamiento nanotecnológico libre de fosfatos. Motores trifásicos clase H para uso continuo S1 y uso emergencia S2, con rodamientos a bolas y protección IP55. Modelo CJTHT-100-4T-7.5 IE3.

**100-48-75F300** Ud VENTILADOR HELICOIDAL 300ºC/2h CJTHT-100-4/8T-7.5 (material; 03/02/2026)
Precio: 4217.05
Caja de ventilación helicoidal capacitada para trabajar inmersa a 300ºC/2h modelo CJTHT-100-4/8T-7.5, con estructura fabricada en chapa de acero galvanizado anticorrosivo con aislamiento térmico y acústico, y ventilador anticorrosivo en resina de poliéster polimerizada a 190ºC previo desengrase con tratamiento nanotecnológico libre de fosfatos. Motores trifásicos clase H para uso continuo S1 y uso emergencia S2, con rodamientos a bolas y protección IP55. Modelo CJTHT-100-4/8T-7.5.

**100-4T-10F300** Ud VENTILADOR HELICOIDAL 300ºC/2h CJTHT-100-4T-10 IE3 (material; 03/02/2026)
Precio: 4036.45
Caja de ventilación helicoidal capacitada para trabajar inmersa a 300ºC/2h modelo CJTHT-100-4T-10 IE3, con estructura fabricada en chapa de acero galvanizado anticorrosivo con aislamiento térmico y acústico, y ventilador anticorrosivo en resina de poliéster polimerizada a 190ºC previo desengrase con tratamiento nanotecnológico libre de fosfatos. Motores trifásicos clase H para uso continuo S1 y uso emergencia S2, con rodamientos a bolas y protección IP55. Modelo CJTHT-100-4T-10 IE3.

**100-48-10F300** Ud VENTILADOR HELICOIDAL 300ºC/2h CJTHT-100-4/8T-10 (material; 03/02/2026)
Precio: 4523.8
Caja de ventilación helicoidal capacitada para trabajar inmersa a 300ºC/2h modelo CJTHT-100-4/8T-10, con estructura fabricada en chapa de acero galvanizado anticorrosivo con aislamiento térmico y acústico, y ventilador anticorrosivo en resina de poliéster polimerizada a 190ºC previo desengrase con tratamiento nanotecnológico libre de fosfatos. Motores trifásicos clase H para uso continuo S1 y uso emergencia S2, con rodamientos a bolas y protección IP55. Modelo CJTHT-100-4/8T-10.

**100-4T-15F300** Ud VENTILADOR HELICOIDAL 300ºC/2h CJTHT-100-4T-15 IE3 (material; 03/02/2026)
Precio: 4332.75
Caja de ventilación helicoidal capacitada para trabajar inmersa a 300ºC/2h modelo CJTHT-100-4T-15 IE3, con estructura fabricada en chapa de acero galvanizado anticorrosivo con aislamiento térmico y acústico, y ventilador anticorrosivo en resina de poliéster polimerizada a 190ºC previo desengrase con tratamiento nanotecnológico libre de fosfatos. Motores trifásicos clase H para uso continuo S1 y uso emergencia S2, con rodamientos a bolas y protección IP55. Modelo CJTHT-100-4T-15 IE3.

**100-48-15F300** Ud VENTILADOR HELICOIDAL 300ºC/2h CJTHT-100-4/8T-15 (material; 03/02/2026)
Precio: 5535.2
Caja de ventilación helicoidal capacitada para trabajar inmersa a 300ºC/2h modelo CJTHT-100-4/8T-15, con estructura fabricada en chapa de acero galvanizado anticorrosivo con aislamiento térmico y acústico, y ventilador anticorrosivo en resina de poliéster polimerizada a 190ºC previo desengrase con tratamiento nanotecnológico libre de fosfatos. Motores trifásicos clase H para uso continuo S1 y uso emergencia S2, con rodamientos a bolas y protección IP55. Modelo CJTHT-100-4/8T-15.

**100-4T-20F300** Ud VENTILADOR HELICOIDAL 300ºC/2h CJTHT-100-4T-20 IE3 (material; 03/02/2026)
Precio: 4930.45
Caja de ventilación helicoidal capacitada para trabajar inmersa a 300ºC/2h modelo CJTHT-100-4T-20 IE3, con estructura fabricada en chapa de acero galvanizado anticorrosivo con aislamiento térmico y acústico, y ventilador anticorrosivo en resina de poliéster polimerizada a 190ºC previo desengrase con tratamiento nanotecnológico libre de fosfatos. Motores trifásicos clase H para uso continuo S1 y uso emergencia S2, con rodamientos a bolas y protección IP55. Modelo CJTHT-100-4T-20 IE3.

**100-48-20F300** Ud VENTILADOR HELICOIDAL 300ºC/2h CJTHT-100-4/8T-20 (material; 03/02/2026)
Precio: 6656.05
Caja de ventilación helicoidal capacitada para trabajar inmersa a 300ºC/2h modelo CJTHT-100-4/8T-20, con estructura fabricada en chapa de acero galvanizado anticorrosivo con aislamiento térmico y acústico, y ventilador anticorrosivo en resina de poliéster polimerizada a 190ºC previo desengrase con tratamiento nanotecnológico libre de fosfatos. Motores trifásicos clase H para uso continuo S1 y uso emergencia S2, con rodamientos a bolas y protección IP55. Modelo CJTHT-100-4/8T-20.

**100-49-15F300** Ud VENTILADOR HELICOIDAL 300ºC/2h CJTHT-100-4T/9-15 IE3 (material; 03/02/2026)
Precio: 6815.65
Caja de ventilación helicoidal capacitada para trabajar inmersa a 300ºC/2h modelo CJTHT-100-4T/9-15 IE3, con estructura fabricada en chapa de acero galvanizado anticorrosivo con aislamiento térmico y acústico, y ventilador anticorrosivo en resina de poliéster polimerizada a 190ºC previo desengrase con tratamiento nanotecnológico libre de fosfatos. Motores trifásicos clase H para uso continuo S1 y uso emergencia S2, con rodamientos a bolas y protección IP55. Modelo CJTHT-100-4T/9-15 IE3.

**100-49-20F300** Ud VENTILADOR HELICOIDAL 300ºC/2h CJTHT-100-4T/9-20 IE3 (material; 03/02/2026)
Precio: 7538.15
Caja de ventilación helicoidal capacitada para trabajar inmersa a 300ºC/2h modelo CJTHT-100-4T/9-20 IE3, con estructura fabricada en chapa de acero galvanizado anticorrosivo con aislamiento térmico y acústico, y ventilador anticorrosivo en resina de poliéster polimerizada a 190ºC previo desengrase con tratamiento nanotecnológico libre de fosfatos. Motores trifásicos clase H para uso continuo S1 y uso emergencia S2, con rodamientos a bolas y protección IP55. Modelo CJTHT-100-4T/9-20 IE3.

**100-49-25F300** Ud VENTILADOR HELICOIDAL 300ºC/2h CJTHT-100-4T/9-25 IE3 (material; 03/02/2026)
Precio: 7913.8
Caja de ventilación helicoidal capacitada para trabajar inmersa a 300ºC/2h modelo CJTHT-100-4T/9-25 IE3, con estructura fabricada en chapa de acero galvanizado anticorrosivo con aislamiento térmico y acústico, y ventilador anticorrosivo en resina de poliéster polimerizada a 190ºC previo desengrase con tratamiento nanotecnológico libre de fosfatos. Motores trifásicos clase H para uso continuo S1 y uso emergencia S2, con rodamientos a bolas y protección IP55. Modelo CJTHT-100-4T/9-25 IE3.

**100-49-30F300** Ud VENTILADOR HELICOIDAL 300ºC/2h CJTHT-100-4T/9-30 IE3 (material; 03/02/2026)
Precio: 9455.8
Caja de ventilación helicoidal capacitada para trabajar inmersa a 300ºC/2h modelo CJTHT-100-4T/9-30 IE3, con estructura fabricada en chapa de acero galvanizado anticorrosivo con aislamiento térmico y acústico, y ventilador anticorrosivo en resina de poliéster polimerizada a 190ºC previo desengrase con tratamiento nanotecnológico libre de fosfatos. Motores trifásicos clase H para uso continuo S1 y uso emergencia S2, con rodamientos a bolas y protección IP55. Modelo CJTHT-100-4T/9-30 IE3.

**100-6T-3-F300** Ud VENTILADOR HELICOIDAL 300ºC/2h CJTHT-100-6T-3 IE3 (material; 03/02/2026)
Precio: 3338.45
Caja de ventilación helicoidal capacitada para trabajar inmersa a 300ºC/2h modelo CJTHT-100-6T-3 IE3, con estructura fabricada en chapa de acero galvanizado anticorrosivo con aislamiento térmico y acústico, y ventilador anticorrosivo en resina de poliéster polimerizada a 190ºC previo desengrase con tratamiento nanotecnológico libre de fosfatos. Motores trifásicos clase H para uso continuo S1 y uso emergencia S2, con rodamientos a bolas y protección IP55. Modelo CJTHT-100-6T-3 IE3.

**100-612-3F300** Ud VENTILADOR HELICOIDAL 300ºC/2h CJTHT-100-6/12T-3 (material; 03/02/2026)
Precio: 3729.8
Caja de ventilación helicoidal capacitada para trabajar inmersa a 300ºC/2h modelo CJTHT-100-6/12T-3, con estructura fabricada en chapa de acero galvanizado anticorrosivo con aislamiento térmico y acústico, y ventilador anticorrosivo en resina de poliéster polimerizada a 190ºC previo desengrase con tratamiento nanotecnológico libre de fosfatos. Motores trifásicos clase H para uso continuo S1 y uso emergencia S2, con rodamientos a bolas y protección IP55. Modelo CJTHT-100-6/12T-3.

**100-6T-4-F300** Ud VENTILADOR HELICOIDAL 300ºC/2h CJTHT-100-6T-4 IE3 (material; 03/02/2026)
Precio: 3604.7
Caja de ventilación helicoidal capacitada para trabajar inmersa a 300ºC/2h modelo CJTHT-100-6T-4 IE3, con estructura fabricada en chapa de acero galvanizado anticorrosivo con aislamiento térmico y acústico, y ventilador anticorrosivo en resina de poliéster polimerizada a 190ºC previo desengrase con tratamiento nanotecnológico libre de fosfatos. Motores trifásicos clase H para uso continuo S1 y uso emergencia S2, con rodamientos a bolas y protección IP55. Modelo CJTHT-100-6T-4 IE3.

**100-612-4F300** Ud VENTILADOR HELICOIDAL 300ºC/2h CJTHT-100-6/12T-4 (material; 03/02/2026)
Precio: 4292.4
Caja de ventilación helicoidal capacitada para trabajar inmersa a 300ºC/2h modelo CJTHT-100-6/12T-4, con estructura fabricada en chapa de acero galvanizado anticorrosivo con aislamiento térmico y acústico, y ventilador anticorrosivo en resina de poliéster polimerizada a 190ºC previo desengrase con tratamiento nanotecnológico libre de fosfatos. Motores trifásicos clase H para uso continuo S1 y uso emergencia S2, con rodamientos a bolas y protección IP55. Modelo CJTHT-100-6/12T-4.

**100-6T-15F300** Ud VENTILADOR HELICOIDAL 300ºC/2h CJTHT-100-6T-5.5 IE3 (material; 03/02/2026)
Precio: 3908.95
Caja de ventilación helicoidal capacitada para trabajar inmersa a 300ºC/2h modelo CJTHT-100-6T-5.5 IE3, con estructura fabricada en chapa de acero galvanizado anticorrosivo con aislamiento térmico y acústico, y ventilador anticorrosivo en resina de poliéster polimerizada a 190ºC previo desengrase con tratamiento nanotecnológico libre de fosfatos. Motores trifásicos clase H para uso continuo S1 y uso emergencia S2, con rodamientos a bolas y protección IP55. Modelo CJTHT-100-6T-5.5 IE3.

##### CJTHT ATEX VENTILADORES HELICOIDALES CJTHT ATEX (03/02/2026)

**40-24-15-ATEX** Ud VENTILADOR HELICOIDAL CJTHT/ATEX-40-2/4T-1.5/CAT3-F-400 (material; 03/02/2026)
Precio: 3049.15
Caja de ventilación helicoidal con certificación ATEX, categoría 3 Ex II3G para zona 2, capacitada para trabajar inmersa a 400ºC/2h modelo CJTHT/ATEX-40-2/4T-1.5, con estructura fabricada en chapa de acero galvanizado anticorrosivo con aislamiento térmico y acústico, y ventilador anticorrosivo en resina de poliéster polimerizada a 190ºC previo desengrase con tratamiento nanotecnológico libre de fosfatos. Motores trifásicos clase H para uso continuo S1 y uso emergencia S2, con rodamientos a bolas y protección IP55. Modelo CJTHT/ATEX-40-2/4T-1.5.

**40-4-075-ATEX** Ud VENTILADOR HELICOIDAL CJTHT/ATEX-40-4T-0.75/CAT3-F-400 (material; 03/02/2026)
Precio: 2762.4
Caja de ventilación helicoidal con certificación ATEX, categoría 3 Ex II3G para zona 2, capacitada para trabajar inmersa a 400ºC/2h modelo CJTHT/ATEX-40-4T-0.75, con estructura fabricada en chapa de acero galvanizado anticorrosivo con aislamiento térmico y acústico, y ventilador anticorrosivo en resina de poliéster polimerizada a 190ºC previo desengrase con tratamiento nanotecnológico libre de fosfatos. Motores trifásicos clase H para uso continuo S1 y uso emergencia S2, con rodamientos a bolas y protección IP55. Modelo CJTHT/ATEX-40-4T-0.75.

**40-6-075-ATEX** Ud VENTILADOR HELICOIDAL CJTHT/ATEX-40-6T-0.75/CAT3-F-400 (material; 03/02/2026)
Precio: 2990.45
Caja de ventilación helicoidal con certificación ATEX, categoría 3 Ex II3G para zona 2, capacitada para trabajar inmersa a 400ºC/2h modelo CJTHT/ATEX-40-6T-0.75, con estructura fabricada en chapa de acero galvanizado anticorrosivo con aislamiento térmico y acústico, y ventilador anticorrosivo en resina de poliéster polimerizada a 190ºC previo desengrase con tratamiento nanotecnológico libre de fosfatos. Motores trifásicos clase H para uso continuo S1 y uso emergencia S2, con rodamientos a bolas y protección IP55. Modelo CJTHT/ATEX-40-6T-0.75.

**40-612075ATEX** Ud VENTILADOR HELICOIDAL CJTHT/ATEX-40-6/12T-0.75/CAT3-F-400 (material; 03/02/2026)
Precio: 3234.8
Caja de ventilación helicoidal con certificación ATEX, categoría 3 Ex II3G para zona 2, capacitada para trabajar inmersa a 400ºC/2h modelo CJTHT/ATEX-40-6/12T-0.75, con estructura fabricada en chapa de acero galvanizado anticorrosivo con aislamiento térmico y acústico, y ventilador anticorrosivo en resina de poliéster polimerizada a 190ºC previo desengrase con tratamiento nanotecnológico libre de fosfatos. Motores trifásicos clase H para uso continuo S1 y uso emergencia S2, con rodamientos a bolas y protección IP55. Modelo CJTHT/ATEX-40-6/12T-0.75.

**45-24T-2-ATEX** Ud VENTILADOR HELICOIDAL CJTHT/ATEX-45-2/4T-2/CAT3-F-400 (material; 03/02/2026)
Precio: 3240.05
Caja de ventilación helicoidal con certificación ATEX, categoría 3 Ex II3G para zona 2, capacitada para trabajar inmersa a 400ºC/2h modelo CJTHT/ATEX-45-2/4T-2, con estructura fabricada en chapa de acero galvanizado anticorrosivo con aislamiento térmico y acústico, y ventilador anticorrosivo en resina de poliéster polimerizada a 190ºC previo desengrase con tratamiento nanotecnológico libre de fosfatos. Motores trifásicos clase H para uso continuo S1 y uso emergencia S2, con rodamientos a bolas y protección IP55. Modelo CJTHT/ATEX-45-2/4T-2.

**45-4T-075ATEX** Ud VENTILADOR HELICOIDAL CJTHT/ATEX-45-4T-0.75/CAT3-F-400 (material; 03/02/2026)
Precio: 2886.85
Caja de ventilación helicoidal con certificación ATEX, categoría 3 Ex II3G para zona 2, capacitada para trabajar inmersa a 400ºC/2h modelo CJTHT/ATEX-45-4T-0.75, con estructura fabricada en chapa de acero galvanizado anticorrosivo con aislamiento térmico y acústico, y ventilador anticorrosivo en resina de poliéster polimerizada a 190ºC previo desengrase con tratamiento nanotecnológico libre de fosfatos. Motores trifásicos clase H para uso continuo S1 y uso emergencia S2, con rodamientos a bolas y protección IP55. Modelo CJTHT/ATEX-45-4T-0.75.

**45-6T-075ATEX** Ud VENTILADOR HELICOIDAL CJTHT/ATEX-45-6T-0.75/CAT3-F-400 (material; 03/02/2026)
Precio: 3129.95
Caja de ventilación helicoidal con certificación ATEX, categoría 3 Ex II3G para zona 2, capacitada para trabajar inmersa a 400ºC/2h modelo CJTHT/ATEX-45-6T-0.75, con estructura fabricada en chapa de acero galvanizado anticorrosivo con aislamiento térmico y acústico, y ventilador anticorrosivo en resina de poliéster polimerizada a 190ºC previo desengrase con tratamiento nanotecnológico libre de fosfatos. Motores trifásicos clase H para uso continuo S1 y uso emergencia S2, con rodamientos a bolas y protección IP55. Modelo CJTHT/ATEX-45-6T-0.75.

**45-612075ATEX** Ud VENTILADOR HELICOIDAL CJTHT/ATEX-45-6/12T-0.75/CAT3-F-400 (material; 03/02/2026)
Precio: 3387.45
Caja de ventilación helicoidal con certificación ATEX, categoría 3 Ex II3G para zona 2, capacitada para trabajar inmersa a 400ºC/2h modelo CJTHT/ATEX-45-6/12T-0.75, con estructura fabricada en chapa de acero galvanizado anticorrosivo con aislamiento térmico y acústico, y ventilador anticorrosivo en resina de poliéster polimerizada a 190ºC previo desengrase con tratamiento nanotecnológico libre de fosfatos. Motores trifásicos clase H para uso continuo S1 y uso emergencia S2, con rodamientos a bolas y protección IP55. Modelo CJTHT/ATEX-45-6/12T-0.75.

**50-4T-075ATEX** Ud VENTILADOR HELICOIDAL CJTHT/ATEX-50-4T-0.75/CAT3-F-400 (material; 03/02/2026)
Precio: 2932.05
Caja de ventilación helicoidal con certificación ATEX, categoría 3 Ex II3G para zona 2, capacitada para trabajar inmersa a 400ºC/2h modelo CJTHT/ATEX-50-4T-0.75, con estructura fabricada en chapa de acero galvanizado anticorrosivo con aislamiento térmico y acústico, y ventilador anticorrosivo en resina de poliéster polimerizada a 190ºC previo desengrase con tratamiento nanotecnológico libre de fosfatos. Motores trifásicos clase H para uso continuo S1 y uso emergencia S2, con rodamientos a bolas y protección IP55. Modelo CJTHT/ATEX-50-4T-0.75.

**50-6T-075ATEX** Ud VENTILADOR HELICOIDAL CJTHT/ATEX-50-6T-0.75/CAT3-F-400 (material; 03/02/2026)
Precio: 3355.1
Caja de ventilación helicoidal con certificación ATEX, categoría 3 Ex II3G para zona 2, capacitada para trabajar inmersa a 400ºC/2h modelo CJTHT/ATEX-50-6T-0.75, con estructura fabricada en chapa de acero galvanizado anticorrosivo con aislamiento térmico y acústico, y ventilador anticorrosivo en resina de poliéster polimerizada a 190ºC previo desengrase con tratamiento nanotecnológico libre de fosfatos. Motores trifásicos clase H para uso continuo S1 y uso emergencia S2, con rodamientos a bolas y protección IP55. Modelo CJTHT/ATEX-50-6T-0.75.

**56-4T-1-ATEX** Ud VENTILADOR HELICOIDAL CJTHT/ATEX-56-4T-1 IE3/CAT3-F-400 (material; 03/02/2026)
Precio: 3169.9
Caja de ventilación helicoidal con certificación ATEX, categoría 3 Ex II3G para zona 2, capacitada para trabajar inmersa a 400ºC/2h modelo CJTHT/ATEX-56-4T-1 IE3, con estructura fabricada en chapa de acero galvanizado anticorrosivo con aislamiento térmico y acústico, y ventilador anticorrosivo en resina de poliéster polimerizada a 190ºC previo desengrase con tratamiento nanotecnológico libre de fosfatos. Motores trifásicos clase H para uso continuo S1 y uso emergencia S2, con rodamientos a bolas y protección IP55. Modelo CJTHT/ATEX-56-4T-1 IE3.

**56-4T-15-ATEX** Ud VENTILADOR HELICOIDAL CJTHT/ATEX-56-4T-1.5 IE3/CAT3-F-400 (material; 03/02/2026)
Precio: 3271.15
Caja de ventilación helicoidal con certificación ATEX, categoría 3 Ex II3G para zona 2, capacitada para trabajar inmersa a 400ºC/2h modelo CJTHT/ATEX-56-4T-1.5 IE3, con estructura fabricada en chapa de acero galvanizado anticorrosivo con aislamiento térmico y acústico, y ventilador anticorrosivo en resina de poliéster polimerizada a 190ºC previo desengrase con tratamiento nanotecnológico libre de fosfatos. Motores trifásicos clase H para uso continuo S1 y uso emergencia S2, con rodamientos a bolas y protección IP55. Modelo CJTHT/ATEX-56-4T-1.5 IE3.

**56-48-15-ATEX** Ud VENTILADOR HELICOIDAL CJTHT/ATEX-56-4/8T-1.5/CAT3-F-400 (material; 03/02/2026)
Precio: 3541.2
Caja de ventilación helicoidal con certificación ATEX, categoría 3 Ex II3G para zona 2, capacitada para trabajar inmersa a 400ºC/2h modelo CJTHT/ATEX-56-4/8T-1.5, con estructura fabricada en chapa de acero galvanizado anticorrosivo con aislamiento térmico y acústico, y ventilador anticorrosivo en resina de poliéster polimerizada a 190ºC previo desengrase con tratamiento nanotecnológico libre de fosfatos. Motores trifásicos clase H para uso continuo S1 y uso emergencia S2, con rodamientos a bolas y protección IP55. Modelo CJTHT/ATEX-56-4/8T-1.5.

**56-4T-2-ATEX** Ud VENTILADOR HELICOIDAL CJTHT/ATEX-56-4T-2 IE3/CAT3-F-400 (material; 03/02/2026)
Precio: 3568.95
Caja de ventilación helicoidal con certificación ATEX, categoría 3 Ex II3G para zona 2, capacitada para trabajar inmersa a 400ºC/2h modelo CJTHT/ATEX-56-4T-2 IE3, con estructura fabricada en chapa de acero galvanizado anticorrosivo con aislamiento térmico y acústico, y ventilador anticorrosivo en resina de poliéster polimerizada a 190ºC previo desengrase con tratamiento nanotecnológico libre de fosfatos. Motores trifásicos clase H para uso continuo S1 y uso emergencia S2, con rodamientos a bolas y protección IP55. Modelo CJTHT/ATEX-56-4T-2 IE3.

**56-6T-075ATEX** Ud VENTILADOR HELICOIDAL CJTHT/ATEX-56-6T-0.75/CAT3-F-400 (material; 03/02/2026)
Precio: 3427.8
Caja de ventilación helicoidal con certificación ATEX, categoría 3 Ex II3G para zona 2, capacitada para trabajar inmersa a 400ºC/2h modelo CJTHT/ATEX-56-6T-0.75, con estructura fabricada en chapa de acero galvanizado anticorrosivo con aislamiento térmico y acústico, y ventilador anticorrosivo en resina de poliéster polimerizada a 190ºC previo desengrase con tratamiento nanotecnológico libre de fosfatos. Motores trifásicos clase H para uso continuo S1 y uso emergencia S2, con rodamientos a bolas y protección IP55. Modelo CJTHT/ATEX-56-6T-0.75.

**56-612075ATEX** Ud VENTILADOR HELICOIDAL CJTHT/ATEX-56-6/12T-0.75/CAT3-F-400 (material; 03/02/2026)
Precio: 3719.4
Caja de ventilación helicoidal con certificación ATEX, categoría 3 Ex II3G para zona 2, capacitada para trabajar inmersa a 400ºC/2h modelo CJTHT/ATEX-56-6/12T-0.75, con estructura fabricada en chapa de acero galvanizado anticorrosivo con aislamiento térmico y acústico, y ventilador anticorrosivo en resina de poliéster polimerizada a 190ºC previo desengrase con tratamiento nanotecnológico libre de fosfatos. Motores trifásicos clase H para uso continuo S1 y uso emergencia S2, con rodamientos a bolas y protección IP55. Modelo CJTHT/ATEX-56-6/12T-0.75.

**63-4T-1-ATEX** Ud VENTILADOR HELICOIDAL CJTHT/ATEX-63-4T-1 IE3/CAT3-F-400 (material; 03/02/2026)
Precio: 3179.2
Caja de ventilación helicoidal con certificación ATEX, categoría 3 Ex II3G para zona 2, capacitada para trabajar inmersa a 400ºC/2h modelo CJTHT/ATEX-63-4T-1 IE3, con estructura fabricada en chapa de acero galvanizado anticorrosivo con aislamiento térmico y acústico, y ventilador anticorrosivo en resina de poliéster polimerizada a 190ºC previo desengrase con tratamiento nanotecnológico libre de fosfatos. Motores trifásicos clase H para uso continuo S1 y uso emergencia S2, con rodamientos a bolas y protección IP55. Modelo CJTHT/ATEX-63-4T-1 IE3.

**63-4T-15-ATEX** Ud VENTILADOR HELICOIDAL CJTHT/ATEX-63-4T-1.5 IE3/CAT3-F-400 (material; 03/02/2026)
Precio: 3277.2
Caja de ventilación helicoidal con certificación ATEX, categoría 3 Ex II3G para zona 2, capacitada para trabajar inmersa a 400ºC/2h modelo CJTHT/ATEX-63-4T-1.5 IE3, con estructura fabricada en chapa de acero galvanizado anticorrosivo con aislamiento térmico y acústico, y ventilador anticorrosivo en resina de poliéster polimerizada a 190ºC previo desengrase con tratamiento nanotecnológico libre de fosfatos. Motores trifásicos clase H para uso continuo S1 y uso emergencia S2, con rodamientos a bolas y protección IP55. Modelo CJTHT/ATEX-63-4T-1.5 IE3.

**63-48-15-ATEX** Ud VENTILADOR HELICOIDAL CJTHT/ATEX-63-4/8T-1.5/CAT3-F-400 (material; 03/02/2026)
Precio: 3548.25
Caja de ventilación helicoidal con certificación ATEX, categoría 3 Ex II3G para zona 2, capacitada para trabajar inmersa a 400ºC/2h modelo CJTHT/ATEX-63-4/8T-1.5, con estructura fabricada en chapa de acero galvanizado anticorrosivo con aislamiento térmico y acústico, y ventilador anticorrosivo en resina de poliéster polimerizada a 190ºC previo desengrase con tratamiento nanotecnológico libre de fosfatos. Motores trifásicos clase H para uso continuo S1 y uso emergencia S2, con rodamientos a bolas y protección IP55. Modelo CJTHT/ATEX-63-4/8T-1.5.

**63-4T-2-ATEX** Ud VENTILADOR HELICOIDAL CJTHT/ATEX-63-4T-2 IE3/CAT3-F-400 (material; 03/02/2026)
Precio: 3572.8
Caja de ventilación helicoidal con certificación ATEX, categoría 3 Ex II3G para zona 2, capacitada para trabajar inmersa a 400ºC/2h modelo CJTHT/ATEX-63-4T-2 IE3, con estructura fabricada en chapa de acero galvanizado anticorrosivo con aislamiento térmico y acústico, y ventilador anticorrosivo en resina de poliéster polimerizada a 190ºC previo desengrase con tratamiento nanotecnológico libre de fosfatos. Motores trifásicos clase H para uso continuo S1 y uso emergencia S2, con rodamientos a bolas y protección IP55. Modelo CJTHT/ATEX-63-4T-2 IE3.

**63-48-2-ATEX** Ud VENTILADOR HELICOIDAL CJTHT/ATEX-63-4/8T-2/CAT3-F-400 (material; 03/02/2026)
Precio: 3871.25
Caja de ventilación helicoidal con certificación ATEX, categoría 3 Ex II3G para zona 2, capacitada para trabajar inmersa a 400ºC/2h modelo CJTHT/ATEX-63-4/8T-2, con estructura fabricada en chapa de acero galvanizado anticorrosivo con aislamiento térmico y acústico, y ventilador anticorrosivo en resina de poliéster polimerizada a 190ºC previo desengrase con tratamiento nanotecnológico libre de fosfatos. Motores trifásicos clase H para uso continuo S1 y uso emergencia S2, con rodamientos a bolas y protección IP55. Modelo CJTHT/ATEX-63-4/8T-2.

**63-4T-3-ATEX** Ud VENTILADOR HELICOIDAL CJTHT/ATEX-63-4T-3 IE3/CAT3-F-400 (material; 03/02/2026)
Precio: 3908.4
Caja de ventilación helicoidal con certificación ATEX, categoría 3 Ex II3G para zona 2, capacitada para trabajar inmersa a 400ºC/2h modelo CJTHT/ATEX-63-4T-3 IE3, con estructura fabricada en chapa de acero galvanizado anticorrosivo con aislamiento térmico y acústico, y ventilador anticorrosivo en resina de poliéster polimerizada a 190ºC previo desengrase con tratamiento nanotecnológico libre de fosfatos. Motores trifásicos clase H para uso continuo S1 y uso emergencia S2, con rodamientos a bolas y protección IP55. Modelo CJTHT/ATEX-63-4T-3 IE3.

**63-48-3-ATEX** Ud VENTILADOR HELICOIDAL CJTHT/ATEX-63-4/8T-3/CAT3-F-400 (material; 03/02/2026)
Precio: 4242.95
Caja de ventilación helicoidal con certificación ATEX, categoría 3 Ex II3G para zona 2, capacitada para trabajar inmersa a 400ºC/2h modelo CJTHT/ATEX-63-4/8T-3, con estructura fabricada en chapa de acero galvanizado anticorrosivo con aislamiento térmico y acústico, y ventilador anticorrosivo en resina de poliéster polimerizada a 190ºC previo desengrase con tratamiento nanotecnológico libre de fosfatos. Motores trifásicos clase H para uso continuo S1 y uso emergencia S2, con rodamientos a bolas y protección IP55. Modelo CJTHT/ATEX-63-4/8T-3.

**63-4T-4-ATEX** Ud VENTILADOR HELICOIDAL CJTHT/ATEX-63-4T-4 IE3/CAT3-F-400 (material; 03/02/2026)
Precio: 4450.6
Caja de ventilación helicoidal con certificación ATEX, categoría 3 Ex II3G para zona 2, capacitada para trabajar inmersa a 400ºC/2h modelo CJTHT/ATEX-63-4T-4 IE3, con estructura fabricada en chapa de acero galvanizado anticorrosivo con aislamiento térmico y acústico, y ventilador anticorrosivo en resina de poliéster polimerizada a 190ºC previo desengrase con tratamiento nanotecnológico libre de fosfatos. Motores trifásicos clase H para uso continuo S1 y uso emergencia S2, con rodamientos a bolas y protección IP55. Modelo CJTHT/ATEX-63-4T-4 IE3.

**63-48-4-ATEX** Ud VENTILADOR HELICOIDAL CJTHT/ATEX-63-4/8T-4/CAT3-F-400 (material; 03/02/2026)
Precio: 4832.15
Caja de ventilación helicoidal con certificación ATEX, categoría 3 Ex II3G para zona 2, capacitada para trabajar inmersa a 400ºC/2h modelo CJTHT/ATEX-63-4/8T-4, con estructura fabricada en chapa de acero galvanizado anticorrosivo con aislamiento térmico y acústico, y ventilador anticorrosivo en resina de poliéster polimerizada a 190ºC previo desengrase con tratamiento nanotecnológico libre de fosfatos. Motores trifásicos clase H para uso continuo S1 y uso emergencia S2, con rodamientos a bolas y protección IP55. Modelo CJTHT/ATEX-63-4/8T-4.

**63-6T-075ATEX** Ud VENTILADOR HELICOIDAL CJTHT/ATEX-63-6T-0.75/CAT3-F-400 (material; 03/02/2026)
Precio: 3434.25
Caja de ventilación helicoidal con certificación ATEX, categoría 3 Ex II3G para zona 2, capacitada para trabajar inmersa a 400ºC/2h modelo CJTHT/ATEX-63-6T-0.75, con estructura fabricada en chapa de acero galvanizado anticorrosivo con aislamiento térmico y acústico, y ventilador anticorrosivo en resina de poliéster polimerizada a 190ºC previo desengrase con tratamiento nanotecnológico libre de fosfatos. Motores trifásicos clase H para uso continuo S1 y uso emergencia S2, con rodamientos a bolas y protección IP55. Modelo CJTHT/ATEX-63-6T-0.75.

**63-612075ATEX** Ud VENTILADOR HELICOIDAL CJTHT/ATEX-63-6/12T-0.75/CAT3-F-400 (material; 03/02/2026)
Precio: 3729.8
Caja de ventilación helicoidal con certificación ATEX, categoría 3 Ex II3G para zona 2, capacitada para trabajar inmersa a 400ºC/2h modelo CJTHT/ATEX-63-6/12T-0.75, con estructura fabricada en chapa de acero galvanizado anticorrosivo con aislamiento térmico y acústico, y ventilador anticorrosivo en resina de poliéster polimerizada a 190ºC previo desengrase con tratamiento nanotecnológico libre de fosfatos. Motores trifásicos clase H para uso continuo S1 y uso emergencia S2, con rodamientos a bolas y protección IP55. Modelo CJTHT/ATEX-63-6/12T-0.75.

**63-6T-1-ATEX** Ud VENTILADOR HELICOIDAL CJTHT/ATEX-63-6T-1 IE3/CAT3-F-400 (material; 03/02/2026)
Precio: 3883.8
Caja de ventilación helicoidal con certificación ATEX, categoría 3 Ex II3G para zona 2, capacitada para trabajar inmersa a 400ºC/2h modelo CJTHT/ATEX-63-6T-1 IE3, con estructura fabricada en chapa de acero galvanizado anticorrosivo con aislamiento térmico y acústico, y ventilador anticorrosivo en resina de poliéster polimerizada a 190ºC previo desengrase con tratamiento nanotecnológico libre de fosfatos. Motores trifásicos clase H para uso continuo S1 y uso emergencia S2, con rodamientos a bolas y protección IP55. Modelo CJTHT/ATEX-63-6T-1 IE3.

**63-612-1-ATEX** Ud VENTILADOR HELICOIDAL CJTHT/ATEX-63-6/12T-1/CAT3-F-400 (material; 03/02/2026)
Precio: 4189
Caja de ventilación helicoidal con certificación ATEX, categoría 3 Ex II3G para zona 2, capacitada para trabajar inmersa a 400ºC/2h modelo CJTHT/ATEX-63-6/12T-1, con estructura fabricada en chapa de acero galvanizado anticorrosivo con aislamiento térmico y acústico, y ventilador anticorrosivo en resina de poliéster polimerizada a 190ºC previo desengrase con tratamiento nanotecnológico libre de fosfatos. Motores trifásicos clase H para uso continuo S1 y uso emergencia S2, con rodamientos a bolas y protección IP55. Modelo CJTHT/ATEX-63-6/12T-1.

**71-4T-15-ATEX** Ud VENTILADOR HELICOIDAL CJTHT/ATEX-71-4T-1.5 IE3/CAT3-F-400 (material; 03/02/2026)
Precio: 3523.7
Caja de ventilación helicoidal con certificación ATEX, categoría 3 Ex II3G para zona 2, capacitada para trabajar inmersa a 400ºC/2h modelo CJTHT/ATEX-71-4T-1.5 IE3, con estructura fabricada en chapa de acero galvanizado anticorrosivo con aislamiento térmico y acústico, y ventilador anticorrosivo en resina de poliéster polimerizada a 190ºC previo desengrase con tratamiento nanotecnológico libre de fosfatos. Motores trifásicos clase H para uso continuo S1 y uso emergencia S2, con rodamientos a bolas y protección IP55. Modelo CJTHT/ATEX-71-4T-1.5 IE3.

**71-48-15-ATEX** Ud VENTILADOR HELICOIDAL CJTHT/ATEX-71-4/8T-1.5/CAT3-F-400 (material; 03/02/2026)
Precio: 3761.1
Caja de ventilación helicoidal con certificación ATEX, categoría 3 Ex II3G para zona 2, capacitada para trabajar inmersa a 400ºC/2h modelo CJTHT/ATEX-71-4/8T-1.5, con estructura fabricada en chapa de acero galvanizado anticorrosivo con aislamiento térmico y acústico, y ventilador anticorrosivo en resina de poliéster polimerizada a 190ºC previo desengrase con tratamiento nanotecnológico libre de fosfatos. Motores trifásicos clase H para uso continuo S1 y uso emergencia S2, con rodamientos a bolas y protección IP55. Modelo CJTHT/ATEX-71-4/8T-1.5.

**71-4T-2-ATEX** Ud VENTILADOR HELICOIDAL CJTHT/ATEX-71-4T-2 IE3/CAT3-F-400 (material; 03/02/2026)
Precio: 3801.15
Caja de ventilación helicoidal con certificación ATEX, categoría 3 Ex II3G para zona 2, capacitada para trabajar inmersa a 400ºC/2h modelo CJTHT/ATEX-71-4T-2 IE3, con estructura fabricada en chapa de acero galvanizado anticorrosivo con aislamiento térmico y acústico, y ventilador anticorrosivo en resina de poliéster polimerizada a 190ºC previo desengrase con tratamiento nanotecnológico libre de fosfatos. Motores trifásicos clase H para uso continuo S1 y uso emergencia S2, con rodamientos a bolas y protección IP55. Modelo CJTHT/ATEX-71-4T-2 IE3.

**71-48-2-ATEX** Ud VENTILADOR HELICOIDAL CJTHT/ATEX-71-4/8T-2/CAT3-F-400 (material; 03/02/2026)
Precio: 4061.1
Caja de ventilación helicoidal con certificación ATEX, categoría 3 Ex II3G para zona 2, capacitada para trabajar inmersa a 400ºC/2h modelo CJTHT/ATEX-71-4/8T-2, con estructura fabricada en chapa de acero galvanizado anticorrosivo con aislamiento térmico y acústico, y ventilador anticorrosivo en resina de poliéster polimerizada a 190ºC previo desengrase con tratamiento nanotecnológico libre de fosfatos. Motores trifásicos clase H para uso continuo S1 y uso emergencia S2, con rodamientos a bolas y protección IP55. Modelo CJTHT/ATEX-71-4/8T-2.

**71-4T-3-ATEX** Ud VENTILADOR HELICOIDAL CJTHT/ATEX-71-4T-3 IE3/CAT3-F-400 (material; 03/02/2026)
Precio: 4157.7
Caja de ventilación helicoidal con certificación ATEX, categoría 3 Ex II3G para zona 2, capacitada para trabajar inmersa a 400ºC/2h modelo CJTHT/ATEX-71-4T-3 IE3, con estructura fabricada en chapa de acero galvanizado anticorrosivo con aislamiento térmico y acústico, y ventilador anticorrosivo en resina de poliéster polimerizada a 190ºC previo desengrase con tratamiento nanotecnológico libre de fosfatos. Motores trifásicos clase H para uso continuo S1 y uso emergencia S2, con rodamientos a bolas y protección IP55. Modelo CJTHT/ATEX-71-4T-3 IE3.

**71-48-3-ATEX** Ud VENTILADOR HELICOIDAL CJTHT/ATEX-71-4/8T-3/CAT3-F-400 (material; 03/02/2026)
Precio: 4441.05
Caja de ventilación helicoidal con certificación ATEX, categoría 3 Ex II3G para zona 2, capacitada para trabajar inmersa a 400ºC/2h modelo CJTHT/ATEX-71-4/8T-3, con estructura fabricada en chapa de acero galvanizado anticorrosivo con aislamiento térmico y acústico, y ventilador anticorrosivo en resina de poliéster polimerizada a 190ºC previo desengrase con tratamiento nanotecnológico libre de fosfatos. Motores trifásicos clase H para uso continuo S1 y uso emergencia S2, con rodamientos a bolas y protección IP55. Modelo CJTHT/ATEX-71-4/8T-3.

**71-4T-4-ATEX** Ud VENTILADOR HELICOIDAL CJTHT/ATEX-71-4T-4 IE3/CAT3-F-400 (material; 03/02/2026)
Precio: 4677.4
Caja de ventilación helicoidal con certificación ATEX, categoría 3 Ex II3G para zona 2, capacitada para trabajar inmersa a 400ºC/2h modelo CJTHT/ATEX-71-4T-4 IE3, con estructura fabricada en chapa de acero galvanizado anticorrosivo con aislamiento térmico y acústico, y ventilador anticorrosivo en resina de poliéster polimerizada a 190ºC previo desengrase con tratamiento nanotecnológico libre de fosfatos. Motores trifásicos clase H para uso continuo S1 y uso emergencia S2, con rodamientos a bolas y protección IP55. Modelo CJTHT/ATEX-71-4T-4 IE3.

**71-48T-4-ATEX** Ud VENTILADOR HELICOIDAL CJTHT/ATEX-71-4/8T-4/CAT3-F-400 (material; 03/02/2026)
Precio: 4997.5
Caja de ventilación helicoidal con certificación ATEX, categoría 3 Ex II3G para zona 2, capacitada para trabajar inmersa a 400ºC/2h modelo CJTHT/ATEX-71-4/8T-4, con estructura fabricada en chapa de acero galvanizado anticorrosivo con aislamiento térmico y acústico, y ventilador anticorrosivo en resina de poliéster polimerizada a 190ºC previo desengrase con tratamiento nanotecnológico libre de fosfatos. Motores trifásicos clase H para uso continuo S1 y uso emergencia S2, con rodamientos a bolas y protección IP55. Modelo CJTHT/ATEX-71-4/8T-4.

**71-6T-075ATEX** Ud VENTILADOR HELICOIDAL CJTHT/ATEX-71-6T-0.75/CAT3-F-400 (material; 03/02/2026)
Precio: 3702.4
Caja de ventilación helicoidal con certificación ATEX, categoría 3 Ex II3G para zona 2, capacitada para trabajar inmersa a 400ºC/2h modelo CJTHT/ATEX-71-6T-0.75, con estructura fabricada en chapa de acero galvanizado anticorrosivo con aislamiento térmico y acústico, y ventilador anticorrosivo en resina de poliéster polimerizada a 190ºC previo desengrase con tratamiento nanotecnológico libre de fosfatos. Motores trifásicos clase H para uso continuo S1 y uso emergencia S2, con rodamientos a bolas y protección IP55. Modelo CJTHT/ATEX-71-6T-0.75.

**71-612075ATEX** Ud VENTILADOR HELICOIDAL CJTHT/ATEX-71-6/12T-0.75/CAT3-F-400 (material; 03/02/2026)
Precio: 3950.3
Caja de ventilación helicoidal con certificación ATEX, categoría 3 Ex II3G para zona 2, capacitada para trabajar inmersa a 400ºC/2h modelo CJTHT/ATEX-71-6/12T-0.75, con estructura fabricada en chapa de acero galvanizado anticorrosivo con aislamiento térmico y acústico, y ventilador anticorrosivo en resina de poliéster polimerizada a 190ºC previo desengrase con tratamiento nanotecnológico libre de fosfatos. Motores trifásicos clase H para uso continuo S1 y uso emergencia S2, con rodamientos a bolas y protección IP55. Modelo CJTHT/ATEX-71-6/12T-0.75.

**71-6T-1-ATEX** Ud VENTILADOR HELICOIDAL CJTHT/ATEX-71-6T-1 IE3/CAT3-F-400 (material; 03/02/2026)
Precio: 4110.4
Caja de ventilación helicoidal con certificación ATEX, categoría 3 Ex II3G para zona 2, capacitada para trabajar inmersa a 400ºC/2h modelo CJTHT/ATEX-71-6T-1 IE3, con estructura fabricada en chapa de acero galvanizado anticorrosivo con aislamiento térmico y acústico, y ventilador anticorrosivo en resina de poliéster polimerizada a 190ºC previo desengrase con tratamiento nanotecnológico libre de fosfatos. Motores trifásicos clase H para uso continuo S1 y uso emergencia S2, con rodamientos a bolas y protección IP55. Modelo CJTHT/ATEX-71-6T-1 IE3.

**71-612-1ATEX** Ud VENTILADOR HELICOIDAL CJTHT/ATEX-71-6/12T-1/CAT3-F-400 (material; 03/02/2026)
Precio: 4399.3
Caja de ventilación helicoidal con certificación ATEX, categoría 3 Ex II3G para zona 2, capacitada para trabajar inmersa a 400ºC/2h modelo CJTHT/ATEX-71-6/12T-1, con estructura fabricada en chapa de acero galvanizado anticorrosivo con aislamiento térmico y acústico, y ventilador anticorrosivo en resina de poliéster polimerizada a 190ºC previo desengrase con tratamiento nanotecnológico libre de fosfatos. Motores trifásicos clase H para uso continuo S1 y uso emergencia S2, con rodamientos a bolas y protección IP55. Modelo CJTHT/ATEX-71-6/12T-1.

**71-6T-15-ATEX** Ud VENTILADOR HELICOIDAL CJTHT/ATEX-71-6T-1.5 IE3/CAT3-F-400 (material; 03/02/2026)
Precio: 4381.6
Caja de ventilación helicoidal con certificación ATEX, categoría 3 Ex II3G para zona 2, capacitada para trabajar inmersa a 400ºC/2h modelo CJTHT/ATEX-71-6T-1.5 IE3, con estructura fabricada en chapa de acero galvanizado anticorrosivo con aislamiento térmico y acústico, y ventilador anticorrosivo en resina de poliéster polimerizada a 190ºC previo desengrase con tratamiento nanotecnológico libre de fosfatos. Motores trifásicos clase H para uso continuo S1 y uso emergencia S2, con rodamientos a bolas y protección IP55. Modelo CJTHT/ATEX-71-6T-1.5 IE3.

**71-612-15ATEX** Ud VENTILADOR HELICOIDAL CJTHT/ATEX-71-6/12T-1.5/CAT3-F-400 (material; 03/02/2026)
Precio: 4684.1
Caja de ventilación helicoidal con certificación ATEX, categoría 3 Ex II3G para zona 2, capacitada para trabajar inmersa a 400ºC/2h modelo CJTHT/ATEX-71-6/12T-1.5, con estructura fabricada en chapa de acero galvanizado anticorrosivo con aislamiento térmico y acústico, y ventilador anticorrosivo en resina de poliéster polimerizada a 190ºC previo desengrase con tratamiento nanotecnológico libre de fosfatos. Motores trifásicos clase H para uso continuo S1 y uso emergencia S2, con rodamientos a bolas y protección IP55. Modelo CJTHT/ATEX-71-6/12T-1.5.

**80-4T-3-ATEX** Ud VENTILADOR HELICOIDAL CJTHT/ATEX-80-4T-3 IE3/CAT3-F-400 (material; 03/02/2026)
Precio: 4351.5
Caja de ventilación helicoidal con certificación ATEX, categoría 3 Ex II3G para zona 2, capacitada para trabajar inmersa a 400ºC/2h modelo CJTHT/ATEX-80-4T-3 IE3, con estructura fabricada en chapa de acero galvanizado anticorrosivo con aislamiento térmico y acústico, y ventilador anticorrosivo en resina de poliéster polimerizada a 190ºC previo desengrase con tratamiento nanotecnológico libre de fosfatos. Motores trifásicos clase H para uso continuo S1 y uso emergencia S2, con rodamientos a bolas y protección IP55. Modelo CJTHT/ATEX-80-4T-3 IE3.

**80-48-3-ATEX** Ud VENTILADOR HELICOIDAL CJTHT/ATEX-80-4/8T-3/CAT3-F-400 (material; 03/02/2026)
Precio: 4570.9
Caja de ventilación helicoidal con certificación ATEX, categoría 3 Ex II3G para zona 2, capacitada para trabajar inmersa a 400ºC/2h modelo CJTHT/ATEX-80-4/8T-3, con estructura fabricada en chapa de acero galvanizado anticorrosivo con aislamiento térmico y acústico, y ventilador anticorrosivo en resina de poliéster polimerizada a 190ºC previo desengrase con tratamiento nanotecnológico libre de fosfatos. Motores trifásicos clase H para uso continuo S1 y uso emergencia S2, con rodamientos a bolas y protección IP55. Modelo CJTHT/ATEX-80-4/8T-3.

**80-4T-4-ATEX** Ud VENTILADOR HELICOIDAL CJTHT/ATEX-80-4T-4 IE3/CAT3-F-400 (material; 03/02/2026)
Precio: 4850.85
Caja de ventilación helicoidal con certificación ATEX, categoría 3 Ex II3G para zona 2, capacitada para trabajar inmersa a 400ºC/2h modelo CJTHT/ATEX-80-4T-4 IE3, con estructura fabricada en chapa de acero galvanizado anticorrosivo con aislamiento térmico y acústico, y ventilador anticorrosivo en resina de poliéster polimerizada a 190ºC previo desengrase con tratamiento nanotecnológico libre de fosfatos. Motores trifásicos clase H para uso continuo S1 y uso emergencia S2, con rodamientos a bolas y protección IP55. Modelo CJTHT/ATEX-80-4T-4 IE3.

**80-48-4-ATEX** Ud VENTILADOR HELICOIDAL CJTHT/ATEX-80-4/8T-4/CAT3-F-400 (material; 03/02/2026)
Precio: 5101.35
Caja de ventilación helicoidal con certificación ATEX, categoría 3 Ex II3G para zona 2, capacitada para trabajar inmersa a 400ºC/2h modelo CJTHT/ATEX-80-4/8T-4, con estructura fabricada en chapa de acero galvanizado anticorrosivo con aislamiento térmico y acústico, y ventilador anticorrosivo en resina de poliéster polimerizada a 190ºC previo desengrase con tratamiento nanotecnológico libre de fosfatos. Motores trifásicos clase H para uso continuo S1 y uso emergencia S2, con rodamientos a bolas y protección IP55. Modelo CJTHT/ATEX-80-4/8T-4.

**80-4T-55-ATEX** Ud VENTILADOR HELICOIDAL CJTHT/ATEX-80-4T-5.5 IE3/CAT3-F-400 (material; 03/02/2026)
Precio: 5362.95
Caja de ventilación helicoidal con certificación ATEX, categoría 3 Ex II3G para zona 2, capacitada para trabajar inmersa a 400ºC/2h modelo CJTHT/ATEX-80-4T-5.5 IE3, con estructura fabricada en chapa de acero galvanizado anticorrosivo con aislamiento térmico y acústico, y ventilador anticorrosivo en resina de poliéster polimerizada a 190ºC previo desengrase con tratamiento nanotecnológico libre de fosfatos. Motores trifásicos clase H para uso continuo S1 y uso emergencia S2, con rodamientos a bolas y protección IP55. Modelo CJTHT/ATEX-80-4T-5.5 IE3.

**80-48-55-ATEX** Ud VENTILADOR HELICOIDAL CJTHT/ATEX-80-4/8T-5.5/CAT3-F-400 (material; 03/02/2026)
Precio: 5637.2
Caja de ventilación helicoidal con certificación ATEX, categoría 3 Ex II3G para zona 2, capacitada para trabajar inmersa a 400ºC/2h modelo CJTHT/ATEX-80-4/8T-5.5, con estructura fabricada en chapa de acero galvanizado anticorrosivo con aislamiento térmico y acústico, y ventilador anticorrosivo en resina de poliéster polimerizada a 190ºC previo desengrase con tratamiento nanotecnológico libre de fosfatos. Motores trifásicos clase H para uso continuo S1 y uso emergencia S2, con rodamientos a bolas y protección IP55. Modelo CJTHT/ATEX-80-4/8T-5.5.

**80-6T-15-ATEX** Ud VENTILADOR HELICOIDAL CJTHT/ATEX-80-6T-1.5 IE3/CAT3-F-400 (material; 03/02/2026)
Precio: 4560.75
Caja de ventilación helicoidal con certificación ATEX, categoría 3 Ex II3G para zona 2, capacitada para trabajar inmersa a 400ºC/2h modelo CJTHT/ATEX-80-6T-1.5 IE3, con estructura fabricada en chapa de acero galvanizado anticorrosivo con aislamiento térmico y acústico, y ventilador anticorrosivo en resina de poliéster polimerizada a 190ºC previo desengrase con tratamiento nanotecnológico libre de fosfatos. Motores trifásicos clase H para uso continuo S1 y uso emergencia S2, con rodamientos a bolas y protección IP55. Modelo CJTHT/ATEX-80-6T-1.5 IE3.

**80-612-15ATEX** Ud VENTILADOR HELICOIDAL CJTHT/ATEX-80-6/12T-1.5/CAT3-F-400 (material; 03/02/2026)
Precio: 4798.3
Caja de ventilación helicoidal con certificación ATEX, categoría 3 Ex II3G para zona 2, capacitada para trabajar inmersa a 400ºC/2h modelo CJTHT/ATEX-80-6/12T-1.5, con estructura fabricada en chapa de acero galvanizado anticorrosivo con aislamiento térmico y acústico, y ventilador anticorrosivo en resina de poliéster polimerizada a 190ºC previo desengrase con tratamiento nanotecnológico libre de fosfatos. Motores trifásicos clase H para uso continuo S1 y uso emergencia S2, con rodamientos a bolas y protección IP55. Modelo CJTHT/ATEX-80-6/12T-1.5.

**80-6T-2-ATEX** Ud VENTILADOR HELICOIDAL CJTHT/ATEX-80-6T-2 IE3/CAT3-F-400 (material; 03/02/2026)
Precio: 5189.55
Caja de ventilación helicoidal con certificación ATEX, categoría 3 Ex II3G para zona 2, capacitada para trabajar inmersa a 400ºC/2h modelo CJTHT/ATEX-80-6T-2 IE3, con estructura fabricada en chapa de acero galvanizado anticorrosivo con aislamiento térmico y acústico, y ventilador anticorrosivo en resina de poliéster polimerizada a 190ºC previo desengrase con tratamiento nanotecnológico libre de fosfatos. Motores trifásicos clase H para uso continuo S1 y uso emergencia S2, con rodamientos a bolas y protección IP55. Modelo CJTHT/ATEX-80-6T-2 IE3.

**80-612-2ATEX** Ud VENTILADOR HELICOIDAL CJTHT/ATEX-80-6/12T-2/CAT3-F-400 (material; 03/02/2026)
Precio: 5455.1
Caja de ventilación helicoidal con certificación ATEX, categoría 3 Ex II3G para zona 2, capacitada para trabajar inmersa a 400ºC/2h modelo CJTHT/ATEX-80-6/12T-2, con estructura fabricada en chapa de acero galvanizado anticorrosivo con aislamiento térmico y acústico, y ventilador anticorrosivo en resina de poliéster polimerizada a 190ºC previo desengrase con tratamiento nanotecnológico libre de fosfatos. Motores trifásicos clase H para uso continuo S1 y uso emergencia S2, con rodamientos a bolas y protección IP55. Modelo CJTHT/ATEX-80-6/12T-2.

**80-6T-3-ATEX** Ud VENTILADOR HELICOIDAL CJTHT/ATEX-80-6T-3 IE3/CAT3-F-400 (material; 03/02/2026)
Precio: 5756.45
Caja de ventilación helicoidal con certificación ATEX, categoría 3 Ex II3G para zona 2, capacitada para trabajar inmersa a 400ºC/2h modelo CJTHT/ATEX-80-6T-3 IE3, con estructura fabricada en chapa de acero galvanizado anticorrosivo con aislamiento térmico y acústico, y ventilador anticorrosivo en resina de poliéster polimerizada a 190ºC previo desengrase con tratamiento nanotecnológico libre de fosfatos. Motores trifásicos clase H para uso continuo S1 y uso emergencia S2, con rodamientos a bolas y protección IP55. Modelo CJTHT/ATEX-80-6T-3 IE3.

**80-612-3ATEX** Ud VENTILADOR HELICOIDAL CJTHT/ATEX-80-6/12T-3/CAT3-F-400 (material; 03/02/2026)
Precio: 6064.5
Caja de ventilación helicoidal con certificación ATEX, categoría 3 Ex II3G para zona 2, capacitada para trabajar inmersa a 400ºC/2h modelo CJTHT/ATEX-80-6/12T-3, con estructura fabricada en chapa de acero galvanizado anticorrosivo con aislamiento térmico y acústico, y ventilador anticorrosivo en resina de poliéster polimerizada a 190ºC previo desengrase con tratamiento nanotecnológico libre de fosfatos. Motores trifásicos clase H para uso continuo S1 y uso emergencia S2, con rodamientos a bolas y protección IP55. Modelo CJTHT/ATEX-80-6/12T-3.

**80-8T-075ATEX** Ud VENTILADOR HELICOIDAL CJTHT/ATEX-80-8T-0.75/CAT3-F-400 (material; 03/02/2026)
Precio: 5534.55
Caja de ventilación helicoidal con certificación ATEX, categoría 3 Ex II3G para zona 2, capacitada para trabajar inmersa a 400ºC/2h modelo CJTHT/ATEX-80-8T-0.75, con estructura fabricada en chapa de acero galvanizado anticorrosivo con aislamiento térmico y acústico, y ventilador anticorrosivo en resina de poliéster polimerizada a 190ºC previo desengrase con tratamiento nanotecnológico libre de fosfatos. Motores trifásicos clase H para uso continuo S1 y uso emergencia S2, con rodamientos a bolas y protección IP55. Modelo CJTHT/ATEX-80-8T-0.75.

**80-8T-1-ATEX** Ud VENTILADOR HELICOIDAL CJTHT/ATEX-80-8T-1/CAT3-F-400 (material; 03/02/2026)
Precio: 6287
Caja de ventilación helicoidal con certificación ATEX, categoría 3 Ex II3G para zona 2, capacitada para trabajar inmersa a 400ºC/2h modelo CJTHT/ATEX-80-8T-1, con estructura fabricada en chapa de acero galvanizado anticorrosivo con aislamiento térmico y acústico, y ventilador anticorrosivo en resina de poliéster polimerizada a 190ºC previo desengrase con tratamiento nanotecnológico libre de fosfatos. Motores trifásicos clase H para uso continuo S1 y uso emergencia S2, con rodamientos a bolas y protección IP55. Modelo CJTHT/ATEX-80-8T-1.

**90-4T-4-ATEX** Ud VENTILADOR HELICOIDAL CJTHT/ATEX-90-4T-4 IE3/CAT3-F-400 (material; 03/02/2026)
Precio: 5139.45
Caja de ventilación helicoidal con certificación ATEX, categoría 3 Ex II3G para zona 2, capacitada para trabajar inmersa a 400ºC/2h modelo CJTHT/ATEX-90-4T-4 IE3, con estructura fabricada en chapa de acero galvanizado anticorrosivo con aislamiento térmico y acústico, y ventilador anticorrosivo en resina de poliéster polimerizada a 190ºC previo desengrase con tratamiento nanotecnológico libre de fosfatos. Motores trifásicos clase H para uso continuo S1 y uso emergencia S2, con rodamientos a bolas y protección IP55. Modelo CJTHT/ATEX-90-4T-4 IE3.

**90-48-4-ATEX** Ud VENTILADOR HELICOIDAL CJTHT/ATEX-90-4/8T-4/CAT3-F-400 (material; 03/02/2026)
Precio: 5406.8
Caja de ventilación helicoidal con certificación ATEX, categoría 3 Ex II3G para zona 2, capacitada para trabajar inmersa a 400ºC/2h modelo CJTHT/ATEX-90-4/8T-4, con estructura fabricada en chapa de acero galvanizado anticorrosivo con aislamiento térmico y acústico, y ventilador anticorrosivo en resina de poliéster polimerizada a 190ºC previo desengrase con tratamiento nanotecnológico libre de fosfatos. Motores trifásicos clase H para uso continuo S1 y uso emergencia S2, con rodamientos a bolas y protección IP55. Modelo CJTHT/ATEX-90-4/8T-4.

**90-4T-55-ATEX** Ud VENTILADOR HELICOIDAL CJTHT/ATEX-90-4T-5.5 IE3/CAT3-F-400 (material; 03/02/2026)
Precio: 5607.6
Caja de ventilación helicoidal con certificación ATEX, categoría 3 Ex II3G para zona 2, capacitada para trabajar inmersa a 400ºC/2h modelo CJTHT/ATEX-90-4T-5.5 IE3, con estructura fabricada en chapa de acero galvanizado anticorrosivo con aislamiento térmico y acústico, y ventilador anticorrosivo en resina de poliéster polimerizada a 190ºC previo desengrase con tratamiento nanotecnológico libre de fosfatos. Motores trifásicos clase H para uso continuo S1 y uso emergencia S2, con rodamientos a bolas y protección IP55. Modelo CJTHT/ATEX-90-4T-5.5 IE3.

**90-48-55-ATEX** Ud VENTILADOR HELICOIDAL CJTHT/ATEX-90-4/8T-5.5/CAT3-F-400 (material; 03/02/2026)
Precio: 5899.9
Caja de ventilación helicoidal con certificación ATEX, categoría 3 Ex II3G para zona 2, capacitada para trabajar inmersa a 400ºC/2h modelo CJTHT/ATEX-90-4/8T-5.5, con estructura fabricada en chapa de acero galvanizado anticorrosivo con aislamiento térmico y acústico, y ventilador anticorrosivo en resina de poliéster polimerizada a 190ºC previo desengrase con tratamiento nanotecnológico libre de fosfatos. Motores trifásicos clase H para uso continuo S1 y uso emergencia S2, con rodamientos a bolas y protección IP55. Modelo CJTHT/ATEX-90-4/8T-5.5.

**90-4T-75-ATEX** Ud VENTILADOR HELICOIDAL CJTHT/ATEX-90-4T-7.5 IE3/CAT3-F-400 (material; 03/02/2026)
Precio: 6083.1
Caja de ventilación helicoidal con certificación ATEX, categoría 3 Ex II3G para zona 2, capacitada para trabajar inmersa a 400ºC/2h modelo CJTHT/ATEX-90-4T-7.5 IE3, con estructura fabricada en chapa de acero galvanizado anticorrosivo con aislamiento térmico y acústico, y ventilador anticorrosivo en resina de poliéster polimerizada a 190ºC previo desengrase con tratamiento nanotecnológico libre de fosfatos. Motores trifásicos clase H para uso continuo S1 y uso emergencia S2, con rodamientos a bolas y protección IP55. Modelo CJTHT/ATEX-90-4T-7.5 IE3.

**90-48-75-ATEX** Ud VENTILADOR HELICOIDAL CJTHT/ATEX-90-4/8T-7.5/CAT3-F-400 (material; 03/02/2026)
Precio: 6392.5
Caja de ventilación helicoidal con certificación ATEX, categoría 3 Ex II3G para zona 2, capacitada para trabajar inmersa a 400ºC/2h modelo CJTHT/ATEX-90-4/8T-7.5, con estructura fabricada en chapa de acero galvanizado anticorrosivo con aislamiento térmico y acústico, y ventilador anticorrosivo en resina de poliéster polimerizada a 190ºC previo desengrase con tratamiento nanotecnológico libre de fosfatos. Motores trifásicos clase H para uso continuo S1 y uso emergencia S2, con rodamientos a bolas y protección IP55. Modelo CJTHT/ATEX-90-4/8T-7.5.

**90-4T-10-ATEX** Ud VENTILADOR HELICOIDAL CJTHT/ATEX-90-4T-10 IE3/CAT3-F-400 (material; 03/02/2026)
Precio: 6893.75
Caja de ventilación helicoidal con certificación ATEX, categoría 3 Ex II3G para zona 2, capacitada para trabajar inmersa a 400ºC/2h modelo CJTHT/ATEX-90-4T-10 IE3, con estructura fabricada en chapa de acero galvanizado anticorrosivo con aislamiento térmico y acústico, y ventilador anticorrosivo en resina de poliéster polimerizada a 190ºC previo desengrase con tratamiento nanotecnológico libre de fosfatos. Motores trifásicos clase H para uso continuo S1 y uso emergencia S2, con rodamientos a bolas y protección IP55. Modelo CJTHT/ATEX-90-4T-10 IE3.

**90-48-10-ATEX** Ud VENTILADOR HELICOIDAL CJTHT/ATEX-90-4/8T-10/CAT3-F-400 (material; 03/02/2026)
Precio: 7261.15
Caja de ventilación helicoidal con certificación ATEX, categoría 3 Ex II3G para zona 2, capacitada para trabajar inmersa a 400ºC/2h modelo CJTHT/ATEX-90-4/8T-10, con estructura fabricada en chapa de acero galvanizado anticorrosivo con aislamiento térmico y acústico, y ventilador anticorrosivo en resina de poliéster polimerizada a 190ºC previo desengrase con tratamiento nanotecnológico libre de fosfatos. Motores trifásicos clase H para uso continuo S1 y uso emergencia S2, con rodamientos a bolas y protección IP55. Modelo CJTHT/ATEX-90-4/8T-10.

**90-6T-2-ATEX** Ud VENTILADOR HELICOIDAL CJTHT/ATEX-90-6T-2 IE3/CAT3-F-400 (material; 03/02/2026)
Precio: 5447.95
Caja de ventilación helicoidal con certificación ATEX, categoría 3 Ex II3G para zona 2, capacitada para trabajar inmersa a 400ºC/2h modelo CJTHT/ATEX-90-6T-2 IE3, con estructura fabricada en chapa de acero galvanizado anticorrosivo con aislamiento térmico y acústico, y ventilador anticorrosivo en resina de poliéster polimerizada a 190ºC previo desengrase con tratamiento nanotecnológico libre de fosfatos. Motores trifásicos clase H para uso continuo S1 y uso emergencia S2, con rodamientos a bolas y protección IP55. Modelo CJTHT/ATEX-90-6T-2 IE3.

**90-612-2-ATEX** Ud VENTILADOR HELICOIDAL CJTHT/ATEX-90-6/12T-2/CAT3-F-400 (material; 03/02/2026)
Precio: 5739.35
Caja de ventilación helicoidal con certificación ATEX, categoría 3 Ex II3G para zona 2, capacitada para trabajar inmersa a 400ºC/2h modelo CJTHT/ATEX-90-6/12T-2, con estructura fabricada en chapa de acero galvanizado anticorrosivo con aislamiento térmico y acústico, y ventilador anticorrosivo en resina de poliéster polimerizada a 190ºC previo desengrase con tratamiento nanotecnológico libre de fosfatos. Motores trifásicos clase H para uso continuo S1 y uso emergencia S2, con rodamientos a bolas y protección IP55. Modelo CJTHT/ATEX-90-6/12T-2.

**90-6T-3-ATEX** Ud VENTILADOR HELICOIDAL CJTHT/ATEX-90-6T-3 IE3/CAT3-F-400 (material; 03/02/2026)
Precio: 5997.35
Caja de ventilación helicoidal con certificación ATEX, categoría 3 Ex II3G para zona 2, capacitada para trabajar inmersa a 400ºC/2h modelo CJTHT/ATEX-90-6T-3 IE3, con estructura fabricada en chapa de acero galvanizado anticorrosivo con aislamiento térmico y acústico, y ventilador anticorrosivo en resina de poliéster polimerizada a 190ºC previo desengrase con tratamiento nanotecnológico libre de fosfatos. Motores trifásicos clase H para uso continuo S1 y uso emergencia S2, con rodamientos a bolas y protección IP55. Modelo CJTHT/ATEX-90-6T-3 IE3.

**90-612-3-ATEX** Ud VENTILADOR HELICOIDAL CJTHT/ATEX-90-6/12T-3/CAT3-F-400 (material; 03/02/2026)
Precio: 6314.15
Caja de ventilación helicoidal con certificación ATEX, categoría 3 Ex II3G para zona 2, capacitada para trabajar inmersa a 400ºC/2h modelo CJTHT/ATEX-90-6/12T-3, con estructura fabricada en chapa de acero galvanizado anticorrosivo con aislamiento térmico y acústico, y ventilador anticorrosivo en resina de poliéster polimerizada a 190ºC previo desengrase con tratamiento nanotecnológico libre de fosfatos. Motores trifásicos clase H para uso continuo S1 y uso emergencia S2, con rodamientos a bolas y protección IP55. Modelo CJTHT/ATEX-90-6/12T-3.

**90-6T-4-ATEX** Ud VENTILADOR HELICOIDAL CJTHT/ATEX-90-6T-4 IE3/CAT3-F-400 (material; 03/02/2026)
Precio: 6941.3
Caja de ventilación helicoidal con certificación ATEX, categoría 3 Ex II3G para zona 2, capacitada para trabajar inmersa a 400ºC/2h modelo CJTHT/ATEX-90-6T-4 IE3, con estructura fabricada en chapa de acero galvanizado anticorrosivo con aislamiento térmico y acústico, y ventilador anticorrosivo en resina de poliéster polimerizada a 190ºC previo desengrase con tratamiento nanotecnológico libre de fosfatos. Motores trifásicos clase H para uso continuo S1 y uso emergencia S2, con rodamientos a bolas y protección IP55. Modelo CJTHT/ATEX-90-6T-4 IE3.

**90-612-4-ATEX** Ud VENTILADOR HELICOIDAL CJTHT/ATEX-90-6/12T-4/CAT3-F-400 (material; 03/02/2026)
Precio: 7309.05
Caja de ventilación helicoidal con certificación ATEX, categoría 3 Ex II3G para zona 2, capacitada para trabajar inmersa a 400ºC/2h modelo CJTHT/ATEX-90-6/12T-4, con estructura fabricada en chapa de acero galvanizado anticorrosivo con aislamiento térmico y acústico, y ventilador anticorrosivo en resina de poliéster polimerizada a 190ºC previo desengrase con tratamiento nanotecnológico libre de fosfatos. Motores trifásicos clase H para uso continuo S1 y uso emergencia S2, con rodamientos a bolas y protección IP55. Modelo CJTHT/ATEX-90-6/12T-4.

**90-8T-1-ATEX** Ud VENTILADOR HELICOIDAL CJTHT/ATEX-90-8T-1/CAT3-F-400 (material; 03/02/2026)
Precio: 6441
Caja de ventilación helicoidal con certificación ATEX, categoría 3 Ex II3G para zona 2, capacitada para trabajar inmersa a 400ºC/2h modelo CJTHT/ATEX-90-8T-1, con estructura fabricada en chapa de acero galvanizado anticorrosivo con aislamiento térmico y acústico, y ventilador anticorrosivo en resina de poliéster polimerizada a 190ºC previo desengrase con tratamiento nanotecnológico libre de fosfatos. Motores trifásicos clase H para uso continuo S1 y uso emergencia S2, con rodamientos a bolas y protección IP55. Modelo CJTHT/ATEX-90-8T-1.

**90-8T-2-ATEX** Ud VENTILADOR HELICOIDAL CJTHT/ATEX-90-8T-2/CAT3-F-400 (material; 03/02/2026)
Precio: 7125.35
Caja de ventilación helicoidal con certificación ATEX, categoría 3 Ex II3G para zona 2, capacitada para trabajar inmersa a 400ºC/2h modelo CJTHT/ATEX-90-8T-2, con estructura fabricada en chapa de acero galvanizado anticorrosivo con aislamiento térmico y acústico, y ventilador anticorrosivo en resina de poliéster polimerizada a 190ºC previo desengrase con tratamiento nanotecnológico libre de fosfatos. Motores trifásicos clase H para uso continuo S1 y uso emergencia S2, con rodamientos a bolas y protección IP55. Modelo CJTHT/ATEX-90-8T-2.

**90-8T-3-ATEX** Ud VENTILADOR HELICOIDAL CJTHT/ATEX-90-8T-3/CAT3-F-400 (material; 03/02/2026)
Precio: 8267.5
Caja de ventilación helicoidal con certificación ATEX, categoría 3 Ex II3G para zona 2, capacitada para trabajar inmersa a 400ºC/2h modelo CJTHT/ATEX-90-8T-3, con estructura fabricada en chapa de acero galvanizado anticorrosivo con aislamiento térmico y acústico, y ventilador anticorrosivo en resina de poliéster polimerizada a 190ºC previo desengrase con tratamiento nanotecnológico libre de fosfatos. Motores trifásicos clase H para uso continuo S1 y uso emergencia S2, con rodamientos a bolas y protección IP55. Modelo CJTHT/ATEX-90-8T-3.

**100-4T-75ATEX** Ud VENTILADOR HELICOIDAL CJTHT/ATEX-100-4T-7.5 IE3/CAT3-F-400 (material; 03/02/2026)
Precio: 6115.25
Caja de ventilación helicoidal con certificación ATEX, categoría 3 Ex II3G para zona 2, capacitada para trabajar inmersa a 400ºC/2h modelo CJTHT/ATEX-100-4T-7.5 IE3, con estructura fabricada en chapa de acero galvanizado anticorrosivo con aislamiento térmico y acústico, y ventilador anticorrosivo en resina de poliéster polimerizada a 190ºC previo desengrase con tratamiento nanotecnológico libre de fosfatos. Motores trifásicos clase H para uso continuo S1 y uso emergencia S2, con rodamientos a bolas y protección IP55. Modelo CJTHT/ATEX-100-4T-7.5 IE3.

**100-48-75ATEX** Ud VENTILADOR HELICOIDAL CJTHT/ATEX-100-4/8T-7.5/CAT3-F-400 (material; 03/02/2026)
Precio: 6432.2
Caja de ventilación helicoidal con certificación ATEX, categoría 3 Ex II3G para zona 2, capacitada para trabajar inmersa a 400ºC/2h modelo CJTHT/ATEX-100-4/8T-7.5, con estructura fabricada en chapa de acero galvanizado anticorrosivo con aislamiento térmico y acústico, y ventilador anticorrosivo en resina de poliéster polimerizada a 190ºC previo desengrase con tratamiento nanotecnológico libre de fosfatos. Motores trifásicos clase H para uso continuo S1 y uso emergencia S2, con rodamientos a bolas y protección IP55. Modelo CJTHT/ATEX-100-4/8T-7.5.

**100-4T-10ATEX** Ud VENTILADOR HELICOIDAL CJTHT/ATEX-100-4T-10 IE3/CAT3-F-400 (material; 03/02/2026)
Precio: 7029.1
Caja de ventilación helicoidal con certificación ATEX, categoría 3 Ex II3G para zona 2, capacitada para trabajar inmersa a 400ºC/2h modelo CJTHT/ATEX-100-4T-10 IE3, con estructura fabricada en chapa de acero galvanizado anticorrosivo con aislamiento térmico y acústico, y ventilador anticorrosivo en resina de poliéster polimerizada a 190ºC previo desengrase con tratamiento nanotecnológico libre de fosfatos. Motores trifásicos clase H para uso continuo S1 y uso emergencia S2, con rodamientos a bolas y protección IP55. Modelo CJTHT/ATEX-100-4T-10 IE3.

**100-48-10ATEX** Ud VENTILADOR HELICOIDAL CJTHT/ATEX-100-4/8T-10/CAT3-F-400 (material; 03/02/2026)
Precio: 7402.6
Caja de ventilación helicoidal con certificación ATEX, categoría 3 Ex II3G para zona 2, capacitada para trabajar inmersa a 400ºC/2h modelo CJTHT/ATEX-100-4/8T-10, con estructura fabricada en chapa de acero galvanizado anticorrosivo con aislamiento térmico y acústico, y ventilador anticorrosivo en resina de poliéster polimerizada a 190ºC previo desengrase con tratamiento nanotecnológico libre de fosfatos. Motores trifásicos clase H para uso continuo S1 y uso emergencia S2, con rodamientos a bolas y protección IP55. Modelo CJTHT/ATEX-100-4/8T-10.

**100-4T-15ATEX** Ud VENTILADOR HELICOIDAL CJTHT/ATEX-100-4T-15 IE3/CAT3-F-400 (material; 03/02/2026)
Precio: 9370.95
Caja de ventilación helicoidal con certificación ATEX, categoría 3 Ex II3G para zona 2, capacitada para trabajar inmersa a 400ºC/2h modelo CJTHT/ATEX-100-4T-15 IE3, con estructura fabricada en chapa de acero galvanizado anticorrosivo con aislamiento térmico y acústico, y ventilador anticorrosivo en resina de poliéster polimerizada a 190ºC previo desengrase con tratamiento nanotecnológico libre de fosfatos. Motores trifásicos clase H para uso continuo S1 y uso emergencia S2, con rodamientos a bolas y protección IP55. Modelo CJTHT/ATEX-100-4T-15 IE3.

**100-48-15ATEX** Ud VENTILADOR HELICOIDAL CJTHT/ATEX-100-4/8T-15/CAT3-F-400 (material; 03/02/2026)
Precio: 9886.8
Caja de ventilación helicoidal con certificación ATEX, categoría 3 Ex II3G para zona 2, capacitada para trabajar inmersa a 400ºC/2h modelo CJTHT/ATEX-100-4/8T-15, con estructura fabricada en chapa de acero galvanizado anticorrosivo con aislamiento térmico y acústico, y ventilador anticorrosivo en resina de poliéster polimerizada a 190ºC previo desengrase con tratamiento nanotecnológico libre de fosfatos. Motores trifásicos clase H para uso continuo S1 y uso emergencia S2, con rodamientos a bolas y protección IP55. Modelo CJTHT/ATEX-100-4/8T-15.

**100-4T-20ATEX** Ud VENTILADOR HELICOIDAL CJTHT/ATEX-100-4T-20 IE3/CAT3-F-400 (material; 03/02/2026)
Precio: 10640.7
Caja de ventilación helicoidal con certificación ATEX, categoría 3 Ex II3G para zona 2, capacitada para trabajar inmersa a 400ºC/2h modelo CJTHT/ATEX-100-4T-20 IE3, con estructura fabricada en chapa de acero galvanizado anticorrosivo con aislamiento térmico y acústico, y ventilador anticorrosivo en resina de poliéster polimerizada a 190ºC previo desengrase con tratamiento nanotecnológico libre de fosfatos. Motores trifásicos clase H para uso continuo S1 y uso emergencia S2, con rodamientos a bolas y protección IP55. Modelo CJTHT/ATEX-100-4T-20 IE3.

**100-48-20ATEX** Ud VENTILADOR HELICOIDAL CJTHT/ATEX-100-4/8T-20/CAT3-F-400 (material; 03/02/2026)
Precio: 11216.55
Caja de ventilación helicoidal con certificación ATEX, categoría 3 Ex II3G para zona 2, capacitada para trabajar inmersa a 400ºC/2h modelo CJTHT/ATEX-100-4/8T-20, con estructura fabricada en chapa de acero galvanizado anticorrosivo con aislamiento térmico y acústico, y ventilador anticorrosivo en resina de poliéster polimerizada a 190ºC previo desengrase con tratamiento nanotecnológico libre de fosfatos. Motores trifásicos clase H para uso continuo S1 y uso emergencia S2, con rodamientos a bolas y protección IP55. Modelo CJTHT/ATEX-100-4/8T-20.

**100-49-15ATEX** Ud VENTILADOR HELICOIDAL CJTHT/ATEX-100-4T/9-15 IE3/CAT3-F-400 (material; 03/02/2026)
Precio: 10403.95
Caja de ventilación helicoidal con certificación ATEX, categoría 3 Ex II3G para zona 2, capacitada para trabajar inmersa a 400ºC/2h modelo CJTHT/ATEX-100-4T/9-15 IE3, con estructura fabricada en chapa de acero galvanizado anticorrosivo con aislamiento térmico y acústico, y ventilador anticorrosivo en resina de poliéster polimerizada a 190ºC previo desengrase con tratamiento nanotecnológico libre de fosfatos. Motores trifásicos clase H para uso continuo S1 y uso emergencia S2, con rodamientos a bolas y protección IP55. Modelo CJTHT/ATEX-100-4T/9-15 IE3.

**100-49-20ATEX** Ud VENTILADOR HELICOIDAL CJTHT/ATEX-100-4T/9-20 IE3/CAT3-F-400 (material; 03/02/2026)
Precio: 11126.5
Caja de ventilación helicoidal con certificación ATEX, categoría 3 Ex II3G para zona 2, capacitada para trabajar inmersa a 400ºC/2h modelo CJTHT/ATEX-100-4T/9-20 IE3, con estructura fabricada en chapa de acero galvanizado anticorrosivo con aislamiento térmico y acústico, y ventilador anticorrosivo en resina de poliéster polimerizada a 190ºC previo desengrase con tratamiento nanotecnológico libre de fosfatos. Motores trifásicos clase H para uso continuo S1 y uso emergencia S2, con rodamientos a bolas y protección IP55. Modelo CJTHT/ATEX-100-4T/9-20 IE3.

**100-49-25ATEX** Ud VENTILADOR HELICOIDAL CJTHT/ATEX-100-4T/9-25 IE3/CAT3-F-400 (material; 03/02/2026)
Precio: 11502.1
Caja de ventilación helicoidal con certificación ATEX, categoría 3 Ex II3G para zona 2, capacitada para trabajar inmersa a 400ºC/2h modelo CJTHT/ATEX-100-4T/9-25 IE3, con estructura fabricada en chapa de acero galvanizado anticorrosivo con aislamiento térmico y acústico, y ventilador anticorrosivo en resina de poliéster polimerizada a 190ºC previo desengrase con tratamiento nanotecnológico libre de fosfatos. Motores trifásicos clase H para uso continuo S1 y uso emergencia S2, con rodamientos a bolas y protección IP55. Modelo CJTHT/ATEX-100-4T/9-25 IE3.

**100-49-30ATEX** Ud VENTILADOR HELICOIDAL CJTHT/ATEX-100-4T/9-30 IE3/CAT3-F-400 (material; 03/02/2026)
Precio: 11653.3
Caja de ventilación helicoidal con certificación ATEX, categoría 3 Ex II3G para zona 2, capacitada para trabajar inmersa a 400ºC/2h modelo CJTHT/ATEX-100-4T/9-30 IE3, con estructura fabricada en chapa de acero galvanizado anticorrosivo con aislamiento térmico y acústico, y ventilador anticorrosivo en resina de poliéster polimerizada a 190ºC previo desengrase con tratamiento nanotecnológico libre de fosfatos. Motores trifásicos clase H para uso continuo S1 y uso emergencia S2, con rodamientos a bolas y protección IP55. Modelo CJTHT/ATEX-100-4T/9-30 IE3.

**100-6T-3-ATEX** Ud VENTILADOR HELICOIDAL CJTHT/ATEX-100-6T-3 IE3/CAT3-F-400 (material; 03/02/2026)
Precio: 6085.05
Caja de ventilación helicoidal con certificación ATEX, categoría 3 Ex II3G para zona 2, capacitada para trabajar inmersa a 400ºC/2h modelo CJTHT/ATEX-100-6T-3 IE3, con estructura fabricada en chapa de acero galvanizado anticorrosivo con aislamiento térmico y acústico, y ventilador anticorrosivo en resina de poliéster polimerizada a 190ºC previo desengrase con tratamiento nanotecnológico libre de fosfatos. Motores trifásicos clase H para uso continuo S1 y uso emergencia S2, con rodamientos a bolas y protección IP55. Modelo CJTHT/ATEX-100-6T-3 IE3.

**100-612-3ATEX** Ud VENTILADOR HELICOIDAL CJTHT/ATEX-100-6/12T-3/CAT3-F-400 (material; 03/02/2026)
Precio: 6404.3
Caja de ventilación helicoidal con certificación ATEX, categoría 3 Ex II3G para zona 2, capacitada para trabajar inmersa a 400ºC/2h modelo CJTHT/ATEX-100-6/12T-3, con estructura fabricada en chapa de acero galvanizado anticorrosivo con aislamiento térmico y acústico, y ventilador anticorrosivo en resina de poliéster polimerizada a 190ºC previo desengrase con tratamiento nanotecnológico libre de fosfatos. Motores trifásicos clase H para uso continuo S1 y uso emergencia S2, con rodamientos a bolas y protección IP55. Modelo CJTHT/ATEX-100-6/12T-3.

**100-6T-4-ATEX** Ud VENTILADOR HELICOIDAL CJTHT/ATEX-100-6T-4 IE3/CAT3-F-400 (material; 03/02/2026)
Precio: 7168.75
Caja de ventilación helicoidal con certificación ATEX, categoría 3 Ex II3G para zona 2, capacitada para trabajar inmersa a 400ºC/2h modelo CJTHT/ATEX-100-6T-4 IE3, con estructura fabricada en chapa de acero galvanizado anticorrosivo con aislamiento térmico y acústico, y ventilador anticorrosivo en resina de poliéster polimerizada a 190ºC previo desengrase con tratamiento nanotecnológico libre de fosfatos. Motores trifásicos clase H para uso continuo S1 y uso emergencia S2, con rodamientos a bolas y protección IP55. Modelo CJTHT/ATEX-100-6T-4 IE3.

**100-612-4ATEX** Ud VENTILADOR HELICOIDAL CJTHT/ATEX-100-6/12T-4/CAT3-F-400 (material; 03/02/2026)
Precio: 7548.85
Caja de ventilación helicoidal con certificación ATEX, categoría 3 Ex II3G para zona 2, capacitada para trabajar inmersa a 400ºC/2h modelo CJTHT/ATEX-100-6/12T-4, con estructura fabricada en chapa de acero galvanizado anticorrosivo con aislamiento térmico y acústico, y ventilador anticorrosivo en resina de poliéster polimerizada a 190ºC previo desengrase con tratamiento nanotecnológico libre de fosfatos. Motores trifásicos clase H para uso continuo S1 y uso emergencia S2, con rodamientos a bolas y protección IP55. Modelo CJTHT/ATEX-100-6/12T-4.

**100-6T-15ATEX** Ud VENTILADOR HELICOIDAL CJTHT/ATEX-100-6T-5.5 IE3/CAT3-F-400 (material; 03/02/2026)
Precio: 8303.8
Caja de ventilación helicoidal con certificación ATEX, categoría 3 Ex II3G para zona 2, capacitada para trabajar inmersa a 400ºC/2h modelo CJTHT/ATEX-100-6T-5.5 IE3, con estructura fabricada en chapa de acero galvanizado anticorrosivo con aislamiento térmico y acústico, y ventilador anticorrosivo en resina de poliéster polimerizada a 190ºC previo desengrase con tratamiento nanotecnológico libre de fosfatos. Motores trifásicos clase H para uso continuo S1 y uso emergencia S2, con rodamientos a bolas y protección IP55. Modelo CJTHT/ATEX-100-6T-5.5 IE3.

#### RECUP RECUPERADORES DE CALOR (03/02/2026)

##### REC F6F8 RECUPERADORES DE CALOR ETAPA FILTRACIÓN F6+F8 (03/02/2026)

**UR-800-EC** Ud RECUPERADOR DE CALOR UR/EC 800 m3/h F6+F8 (material; 18/03/2026)
Precio: 2984.09
Recuperador de calor con intercambiador de flujo cruzado y motores EC Technology modeo REC/EC-500 para un caudal máximo de 555 m3/h y una eficiencia del 74%. Interruptor seccionador de mantenimiento incorporado, estructura en perfilería de aluminio, tapas intercambiables con envolvente acústica de 25 mm de aislante de alta calidad en chapa prelacada, filtración F6+F8 en impulsión y F6 en retorno, free cooling con compuerta motorizada para realizar by-pass, bandeja de recogida de condensados y drenaje. Cuadro de control incorporado con control para free cooling mediante by-pass motorizado, control de la velocidad de los ventiladores por selección manual o por sensores externos opcionales (CO2 o presion), sistema de control integrado con panel de control remoto opcional, sensores de temperatura incorporados, control del estado de los filtros mediante presostato incorporado, control compatible con MODBUS RTU. Modelo REC/EC-500 F6+F8.

**RCS-EC-1.000** Ud RECUPERADOR DE CALOR RCS/EC 1140 m3/h F6+F8 (material; 03/02/2026)
Precio: 3739.2
Recuperador de calor con intercambiador de flujo cruzado y motores EC Technology modeo REC/EC-700 para un caudal máximo de 705 m3/h y una eficiencia del 73%. Interruptor seccionador de mantenimiento incorporado, estructura en perfilería de aluminio, tapas intercambiables con envolvente acústica de 25 mm de aislante de alta calidad en chapa prelacada, filtración F6+F8 en impulsión y F6 en retorno, free cooling con compuerta motorizada para realizar by-pass, bandeja de recogida de condensados y drenaje. Cuadro de control incorporado con control para free cooling mediante by-pass motorizado, control de la velocidad de los ventiladores por selección manual o por sensores externos opcionales (CO2 o presion), sistema de control integrado con panel de control remoto opcional, sensores de temperatura incorporados, control del estado de los filtros mediante presostato incorporado, control compatible con MODBUS RTU. Modelo REC/EC-700 F6+F8.

**UR-1.200-EC** Ud RECUPERADOR DE CALOR UR-EC 1200 m3/h F6+F8 (material; 18/03/2026)
Precio: 4122.63
Recuperador de calor modelo UR-800-EC para un caudal de 800 m3/h, con etapa de filtracion F6+F8 integrados dentro del equipo fácilmente extraibles, cumple con el reglamento europeo de diseño ecológico (1253/2014), motor electrónico con tecnología EC para un bajo consumo eléctrico, intercambiador alta eficiencia (>73%) certificado por Eurovent, by-pass y control integrado de serie, estructura modular en chapa galvanizada y sistema de drenaje de condensados. Gestión del bypass en modo manual o electrónico (por sondas de temperatura incluidas), gestión manual de la velocidad de los ventiladores, alarma de filtros sucios por timer, e indicación visual en display (por presostato diferencial), programación semanal (hasta 2 arranques/paro por día) y pantalla LCD. Modelo UR-800-EC F6+F8.

**RCS-EC-1.500** Ud RECUPERADOR DE CALOR RCS/EC 1690 m3/h F6+F8 (material; 03/02/2026)
Precio: 4566.75
Recuperador de calor con intercambiador de flujo cruzado y motores EC Technology modeo REC/EC-1000 para un caudal máximo de 1015 m3/h y una eficiencia del 74,6%. Interruptor seccionador de mantenimiento incorporado, estructura en perfilería de aluminio, tapas intercambiables con envolvente acústica de 25 mm de aislante de alta calidad en chapa prelacada, filtración F6+F8 en impulsión y F6 en retorno, free cooling con compuerta motorizada para realizar by-pass, bandeja de recogida de condensados y drenaje. Cuadro de control incorporado con control para free cooling mediante by-pass motorizado, control de la velocidad de los ventiladores por selección manual o por sensores externos opcionales (CO2 o presion), sistema de control integrado con panel de control remoto opcional, sensores de temperatura incorporados, control del estado de los filtros mediante presostato incorporado, control compatible con MODBUS RTU. Modelo REC/EC-1000 F6+F8.

**UR-1800-EC** Ud RECUPERADOR DE CALOR ECOEVO 1900 m3/h F6+F8 (material; 08/04/2026)
Precio: 0
Recuperador de calor modelo UR-1200-EC para un caudal de 1200 m3/h, con etapa de filtracion F6+F8 integrados dentro del equipo fácilmente extraibles, cumple con el reglamento europeo de diseño ecológico (1253/2014), motor electrónico con tecnología EC para un bajo consumo eléctrico, intercambiador alta eficiencia (>73%) certificado por Eurovent, by-pass y control integrado de serie, estructura modular en chapa galvanizada y sistema de drenaje de condensados. Gestión del bypass en modo manual o electrónico (por sondas de temperatura incluidas), gestión manual de la velocidad de los ventiladores, alarma de filtros sucios por timer, e indicación visual en display (por presostato diferencial), programación semanal (hasta 2 arranques/paro por día) y pantalla LCD. Modelo UR-1200-EC F6+F8.

| Código | Ud | Descripción | Precio |
|---|---|---|---|
| UR-2800-EC | Ud | RECUPERADOR DE CALOR ECOEVO 2300 m3/h F6+F8 (material; 18/03/2026) | 0 |
| UR-2.800-EC | Ud | RECUPERADOR DE CALOR UR-EC 2800 m3/h F6+F8 (material; 18/03/2026) | 5866.73 |

**ECOEVO2EC33** Ud RECUPERADOR DE CALOR ECOEVO 3300 m3/h F7+F9 (material; 08/04/2026)
Precio: 6989.13
Recuperador de calor modelo UR-3400-EC para un caudal de 3400 m3/h, con etapa de filtracion F7+F9 integrados dentro del equipo fácilmente extraibles, cumple con el reglamento europeo de diseño ecológico (1253/2014), motor electrónico con tecnología EC para un bajo consumo eléctrico, intercambiador alta eficiencia (>73%) certificado por Eurovent, by-pass y control integrado de serie, estructura modular en chapa galvanizada y sistema de drenaje de condensados. Gestión del bypass en modo manual o electrónico (por sondas de temperatura incluidas), gestión manual de la velocidad de los ventiladores, alarma de filtros sucios por timer, e indicación visual en display (por presostato diferencial), programación semanal (hasta 2 arranques/paro por día) y pantalla LCD. Modelo UR-3400-EC F7+F9.

**ECOEVO2EC45** Ud RECUPERADOR DE CALOR ECOEVO 4500 m3/h F7+F9 (material; 08/04/2026)
Precio: 7346.04
Recuperador de calor con intercambiador de flujo cruzado y motores EC Technology modeo REC/EC-3700 para un caudal máximo de 3700 m3/h y una eficiencia del 73,6%. Interruptor seccionador de mantenimiento incorporado, estructura en perfilería de aluminio, tapas intercambiables con envolvente acústica de 25 mm de aislante de alta calidad en chapa prelacada, filtración F7+F9 en impulsión y F7 en retorno, free cooling con compuerta motorizada para realizar by-pass, bandeja de recogida de condensados y drenaje. Cuadro de control incorporado con control para free cooling mediante by-pass motorizado, control de la velocidad de los ventiladores por selección manual o por sensores externos opcionales (CO2 o presion), sistema de control integrado con panel de control remoto opcional, sensores de temperatura incorporados, control del estado de los filtros mediante presostato incorporado, control compatible con MODBUS RTU. Modelo REC/EC-3700 F7+F9.

| Código | Ud | Descripción | Precio |
|---|---|---|---|
| UR-5.200-EC | ud | RECUPERADOR DE CALOR RCS/EC 5200 m3/h F6+F8 (material; 18/03/2026) | 9387.7 |

**UR-6500-EC1** Ud RECUPERADOR DE CALOR ECOEVO 6500 m3/h F7+F9 (material; 08/04/2026)
Precio: 10970.26
Recuperador de calor con intercambiador de flujo cruzado y motores EC Technology modeo REC/EC-4500 para un caudal máximo de 4585 m3/h y una eficiencia del 73,6%. Interruptor seccionador de mantenimiento incorporado, estructura en perfilería de aluminio, tapas intercambiables con envolvente acústica de 25 mm de aislante de alta calidad en chapa prelacada, filtración F7+F9 en impulsión y F7 en retorno, free cooling con compuerta motorizada para realizar by-pass, bandeja de recogida de condensados y drenaje. Cuadro de control incorporado con control para free cooling mediante by-pass motorizado, control de la velocidad de los ventiladores por selección manual o por sensores externos opcionales (CO2 o presion), sistema de control integrado con panel de control remoto opcional, sensores de temperatura incorporados, control del estado de los filtros mediante presostato incorporado, control compatible con MODBUS RTU. Modelo REC/EC-4500 F7+F9.

##### REC F7F9 RECUPERADORES DE CALOR ETAPA FILTRACIÓN F7+F9 (03/02/2026)

**ECOEVO2AC12** Ud RECUPERADOR DE CALOR ECOEVO 1200 m3/h F7+F9 (material; 08/04/2026)
Precio: 3420.92
Recuperador de calor con intercambiador de flujo cruzado y motores EC Technology modeo REC/EC-500 para un caudal máximo de 555 m3/h y una eficiencia del 74%. Interruptor seccionador de mantenimiento incorporado, estructura en perfilería de aluminio, tapas intercambiables con envolvente acústica de 25 mm de aislante de alta calidad en chapa prelacada, filtración F7+F9 en impulsión y F7 en retorno, free cooling con compuerta motorizada para realizar by-pass, bandeja de recogida de condensados y drenaje. Cuadro de control incorporado con control para free cooling mediante by-pass motorizado, control de la velocidad de los ventiladores por selección manual o por sensores externos opcionales (CO2 o presion), sistema de control integrado con panel de control remoto opcional, sensores de temperatura incorporados, control del estado de los filtros mediante presostato incorporado, control compatible con MODBUS RTU. Modelo REC/EC-500 F7+F9.

**ECOEVO2AC20** Ud RECUPERADOR DE CALOR ECOEVO 2000 m3/h F7+F9 (material; 08/04/2026)
Precio: 4180.83
Recuperador de calor con intercambiador de flujo cruzado y motores EC Technology modeo REC/EC-700 para un caudal máximo de 705 m3/h y una eficiencia del 73%. Interruptor seccionador de mantenimiento incorporado, estructura en perfilería de aluminio, tapas intercambiables con envolvente acústica de 25 mm de aislante de alta calidad en chapa prelacada, filtración F7+F9 en impulsión y F7 en retorno, free cooling con compuerta motorizada para realizar by-pass, bandeja de recogida de condensados y drenaje. Cuadro de control incorporado con control para free cooling mediante by-pass motorizado, control de la velocidad de los ventiladores por selección manual o por sensores externos opcionales (CO2 o presion), sistema de control integrado con panel de control remoto opcional, sensores de temperatura incorporados, control del estado de los filtros mediante presostato incorporado, control compatible con MODBUS RTU. Modelo REC/EC-700 F7+F9.

**ECOEVO2AC26** Ud RECUPERADOR DE CALOR ECOEVO 2600 m3/h F7+F9 (material; 08/04/2026)
Precio: 5272.34
Recuperador de calor modelo UR-800-EC para un caudal de 800 m3/h, con etapa de filtracion F7+F9 integrados dentro del equipo fácilmente extraibles, cumple con el reglamento europeo de diseño ecológico (1253/2014), motor electrónico con tecnología EC para un bajo consumo eléctrico, intercambiador alta eficiencia (>73%) certificado por Eurovent, by-pass y control integrado de serie, estructura modular en chapa galvanizada y sistema de drenaje de condensados. Gestión del bypass en modo manual o electrónico (por sondas de temperatura incluidas), gestión manual de la velocidad de los ventiladores, alarma de filtros sucios por timer, e indicación visual en display (por presostato diferencial), programación semanal (hasta 2 arranques/paro por día) y pantalla LCD. Modelo UR-800-EC F7+F9.

**ECOEVO2AC32** Ud RECUPERADOR DE CALOR ECOEVO 3200 m3/h F7+F9 (material; 08/04/2026)
Precio: 5778.34
Recuperador de calor con intercambiador de flujo cruzado y motores EC Technology modeo REC/EC-1000 para un caudal máximo de 1015 m3/h y una eficiencia del 74,6%. Interruptor seccionador de mantenimiento incorporado, estructura en perfilería de aluminio, tapas intercambiables con envolvente acústica de 25 mm de aislante de alta calidad en chapa prelacada, filtración F7+F9 en impulsión y F7 en retorno, free cooling con compuerta motorizada para realizar by-pass, bandeja de recogida de condensados y drenaje. Cuadro de control incorporado con control para free cooling mediante by-pass motorizado, control de la velocidad de los ventiladores por selección manual o por sensores externos opcionales (CO2 o presion), sistema de control integrado con panel de control remoto opcional, sensores de temperatura incorporados, control del estado de los filtros mediante presostato incorporado, control compatible con MODBUS RTU. Modelo REC/EC-1000 F7+F9.

**UR-800-EC1** Ud RECUPERADOR DE CALOR UR/EC 800 m3/h F7+F9 (material; 18/03/2026)
Precio: 3083.2
Recuperador de calor modelo UR-1200-EC para un caudal de 1200 m3/h, con etapa de filtracion F7+F9 integrados dentro del equipo fácilmente extraibles, cumple con el reglamento europeo de diseño ecológico (1253/2014), motor electrónico con tecnología EC para un bajo consumo eléctrico, intercambiador alta eficiencia (>73%) certificado por Eurovent, by-pass y control integrado de serie, estructura modular en chapa galvanizada y sistema de drenaje de condensados. Gestión del bypass en modo manual o electrónico (por sondas de temperatura incluidas), gestión manual de la velocidad de los ventiladores, alarma de filtros sucios por timer, e indicación visual en display (por presostato diferencial), programación semanal (hasta 2 arranques/paro por día) y pantalla LCD. Modelo UR-1200-EC F7+F9.

**RCS-EC-1000F7** Ud RECUPERADOR DE CALOR RCS/EC 1140 m3/h F7+F9 (material; 03/02/2026)
Precio: 3926.15
Recuperador de calor con intercambiador de flujo cruzado y motores EC Technology modeo REC/EC-1600 para un caudal máximo de 1600 m3/h y una eficiencia del 74,1%. Interruptor seccionador de mantenimiento incorporado, estructura en perfilería de aluminio, tapas intercambiables con envolvente acústica de 25 mm de aislante de alta calidad en chapa prelacada, filtración F7+F9 en impulsión y F7 en retorno, free cooling con compuerta motorizada para realizar by-pass, bandeja de recogida de condensados y drenaje. Cuadro de control incorporado con control para free cooling mediante by-pass motorizado, control de la velocidad de los ventiladores por selección manual o por sensores externos opcionales (CO2 o presion), sistema de control integrado con panel de control remoto opcional, sensores de temperatura incorporados, control del estado de los filtros mediante presostato incorporado, control compatible con MODBUS RTU. Modelo REC/EC-1600 F7+F9.

**UR-1200-EC1** Ud RECUPERADOR DE CALOR UR-EC 1200 m3/h F7+F9 (material; 18/03/2026)
Precio: 4221.74
Recuperador de calor modelo UR-1800-EC para un caudal de 1800 m3/h, con etapa de filtracion F7+F9 integrados dentro del equipo fácilmente extraibles, cumple con el reglamento europeo de diseño ecológico (1253/2014), motor electrónico con tecnología EC para un bajo consumo eléctrico, intercambiador alta eficiencia (>73%) certificado por Eurovent, by-pass y control integrado de serie, estructura modular en chapa galvanizada y sistema de drenaje de condensados. Gestión del bypass en modo manual o electrónico (por sondas de temperatura incluidas), gestión manual de la velocidad de los ventiladores, alarma de filtros sucios por timer, e indicación visual en display (por presostato diferencial), programación semanal (hasta 2 arranques/paro por día) y pantalla LCD. Modelo UR-1800-EC F7+F9.

**RCS-EC-1500F7** Ud RECUPERADOR DE CALOR RCS/EC 1690 m3/h F7+F9 (material; 03/02/2026)
Precio: 4794.72
Recuperador de calor con intercambiador de flujo cruzado y motores EC Technology modeo REC/EC-2000 para un caudal máximo de 2005 m3/h y una eficiencia del 74,4%. Interruptor seccionador de mantenimiento incorporado, estructura en perfilería de aluminio, tapas intercambiables con envolvente acústica de 25 mm de aislante de alta calidad en chapa prelacada, filtración F7+F9 en impulsión y F7 en retorno, free cooling con compuerta motorizada para realizar by-pass, bandeja de recogida de condensados y drenaje. Cuadro de control incorporado con control para free cooling mediante by-pass motorizado, control de la velocidad de los ventiladores por selección manual o por sensores externos opcionales (CO2 o presion), sistema de control integrado con panel de control remoto opcional, sensores de temperatura incorporados, control del estado de los filtros mediante presostato incorporado, control compatible con MODBUS RTU. Modelo REC/EC-2000 F7+F9.

**ECOEVO2EC19** Ud RECUPERADOR DE CALOR UR-EC 1900 m3/h F7+F9 (material; 08/04/2026)
Precio: 4809.71
Recuperador de calor modelo UR-2800-EC para un caudal de 2800 m3/h, con etapa de filtracion F7+F9 integrados dentro del equipo fácilmente extraibles, cumple con el reglamento europeo de diseño ecológico (1253/2014), motor electrónico con tecnología EC para un bajo consumo eléctrico, intercambiador alta eficiencia (>73%) certificado por Eurovent, by-pass y control integrado de serie, estructura modular en chapa galvanizada y sistema de drenaje de condensados. Gestión del bypass en modo manual o electrónico (por sondas de temperatura incluidas), gestión manual de la velocidad de los ventiladores, alarma de filtros sucios por timer, e indicación visual en display (por presostato diferencial), programación semanal (hasta 2 arranques/paro por día) y pantalla LCD. Modelo UR-2800-EC F7+F9.

**ECOEVO2EC23** Ud RECUPERADOR DE CALOR ECOEVO 2300 m3/h F7+F9 (material; 08/04/2026)
Precio: 5222.64
Recuperador de calor con intercambiador de flujo cruzado y motores EC Technology modeo REC/EC-2500 para un caudal máximo de 2440 m3/h y una eficiencia del 75,1%. Interruptor seccionador de mantenimiento incorporado, estructura en perfilería de aluminio, tapas intercambiables con envolvente acústica de 25 mm de aislante de alta calidad en chapa prelacada, filtración F7+F9 en impulsión y F7 en retorno, free cooling con compuerta motorizada para realizar by-pass, bandeja de recogida de condensados y drenaje. Cuadro de control incorporado con control para free cooling mediante by-pass motorizado, control de la velocidad de los ventiladores por selección manual o por sensores externos opcionales (CO2 o presion), sistema de control integrado con panel de control remoto opcional, sensores de temperatura incorporados, control del estado de los filtros mediante presostato incorporado, control compatible con MODBUS RTU. Modelo REC/EC-2500 F7+F9.

**UR-2800-EC1** Ud RECUPERADOR DE CALOR UR-EC 2800 m3/h F7+F9 (material; 18/03/2026)
Precio: 5965.84
Recuperador de calor modelo UR-2800-EC para un caudal de 2800 m3/h, con etapa de filtracion F7+F9 integrados dentro del equipo fácilmente extraibles, cumple con el reglamento europeo de diseño ecológico (1253/2014), motor electrónico con tecnología EC para un bajo consumo eléctrico, intercambiador alta eficiencia (>73%) certificado por Eurovent, by-pass y control integrado de serie, estructura modular en chapa galvanizada y sistema de drenaje de condensados. Gestión del bypass en modo manual o electrónico (por sondas de temperatura incluidas), gestión manual de la velocidad de los ventiladores, alarma de filtros sucios por timer, e indicación visual en display (por presostato diferencial), programación semanal (hasta 2 arranques/paro por día) y pantalla LCD. Modelo UR-2800-EC F7+F9.

| Código | Ud | Descripción | Precio |
|---|---|---|---|
| ECOEVO2EC33 | Ud | RECUPERADOR DE CALOR ECOEVO 3300 m3/h F7+F9 | 6989.13 |
| ECOEVO2EC45 | Ud | RECUPERADOR DE CALOR ECOEVO 4500 m3/h F7+F9 | 7346.04 |

**UR-5200-EC1** Ud RECUPERADOR DE CALOR RCS/EC 5200 m3/h F7+F9 (material; 18/03/2026)
Precio: 9540.65
Recuperador de calor modelo UR-4200-EC para un caudal de 4200 m3/h, con etapa de filtracion F7+F9 integrados dentro del equipo fácilmente extraibles, cumple con el reglamento europeo de diseño ecológico (1253/2014), motor electrónico con tecnología EC para un bajo consumo eléctrico, intercambiador alta eficiencia (>73%) certificado por Eurovent, by-pass y control integrado de serie, estructura modular en chapa galvanizada y sistema de drenaje de condensados. Gestión del bypass en modo manual o electrónico (por sondas de temperatura incluidas), gestión manual de la velocidad de los ventiladores, alarma de filtros sucios por timer, e indicación visual en display (por presostato diferencial), programación semanal (hasta 2 arranques/paro por día) y pantalla LCD. Modelo UR-4200-EC F7+F9.

| Código | Ud | Descripción | Precio |
|---|---|---|---|
| UR-6500-EC1 | Ud | RECUPERADOR DE CALOR ECOEVO 6500 m3/h F7+F9 | 10970.26 |

#### VENT LINEA VENTILADORES EN LINEA (26/12/2023)

##### XPRO VENTILADORES EN LINEA (véase arriba)

##### XSILENT VENTILADORES EN LINEA MUY SILENCIOSOS (véase arriba)

### CAMPANAS Y AC BRINNER - EXTRACCION DE COCINAS (21/12/2023)

#### CAMPANAS CAMPANA DE COCINA INDUSTRIAL ACERO INOXIDABLE (05/11/2024)

**CC 1000** Ud CAMPANA MURAL DE COCINA ACERO INOX L=1000 mm CON PLENUM (material; 05/11/2024)
Precio: 888.89
Campana extractora de acero inoxidable AISI 304 SB satinado (trasera y techo en acero galvanizado) para cocinas industriales, provista de aceitero con desagüe con válvula de drenaje de acero inoxidable, de medidas 1000x800x750 mm para alojar 2 filtros de retención de grasas de 480x480x48 (filtros no incluidos). Modelo CC 1000.

**CC 1500** Ud CAMPANA MURAL DE COCINA ACERO INOX L=1500 mm CON PLENUM (material; 05/11/2024)
Precio: 1111.11
Campana extractora de acero inoxidable AISI 304 SB satinado (trasera y techo en acero galvanizado) para cocinas industriales, provista de aceitero con desagüe con válvula de drenaje de acero inoxidable, de medidas 1500x800x750 mm para alojar 3 filtros de retención de grasas de 480x480x48 (filtros no incluidos). Modelo CC 1500.

**CC 2000** Ud CAMPANA MURAL DE COCINA ACERO INOX L=2000 mm CON PLENUM (material; 05/11/2024)
Precio: 1347.22
Campana extractora de acero inoxidable AISI 304 SB satinado (trasera y techo en acero galvanizado) para cocinas industriales, provista de aceitero con desagüe con válvula de drenaje de acero inoxidable, de medidas 2000x800x750 mm para alojar 4 filtros de retención de grasas de 480x480x48 (filtros no incluidos). Modelo CC 2000.

**CC 2500** Ud CAMPANA MURAL DE COCINA ACERO INOX L=2500 mm CON PLENUM (material; 05/11/2024)
Precio: 1569.44
Campana extractora de acero inoxidable AISI 304 SB satinado (trasera y techo en acero galvanizado) para cocinas industriales, provista de aceitero con desagüe con válvula de drenaje de acero inoxidable, de medidas 2500x800x750 mm para alojar 5 filtros de retención de grasas de 480x480x48 (filtros no incluidos). Modelo CC 2500.

**CC 3000** Ud CAMPANA MURAL DE COCINA ACERO INOX L=3000 mm CON PLENUM (material; 05/11/2024)
Precio: 1805.56
Campana extractora de acero inoxidable AISI 304 SB satinado (trasera y techo en acero galvanizado) para cocinas industriales, provista de aceitero con desagüe con válvula de drenaje de acero inoxidable, de medidas 3000x800x750 mm para alojar 6 filtros de retención de grasas de 480x480x48 (filtros no incluidos). Modelo CC 3000.

**CC ECO 1000** Ud CAMPANA MURAL DE COCINA ACERO INOX L=1000 mm ALTURA REDUCIDA (material; 05/11/2024)
Precio: 527.78
Campana extractora de acero inoxidable AISI 304 SB satinado (trasera y techo en acero galvanizado) para cocinas industriales, provista de aceitero con desagüe con válvula de drenaje de acero inoxidable, sin plenum y altura reducida 1000x800x450 mm para alojar 2 filtros de retención de grasas de 480x480x48 (filtros no incluidos). Modelo CC ECO 1000.

**CC ECO 1500** Ud CAMPANA MURAL DE COCINA ACERO INOX L=1500 mm ALTURA REDUCIDA (material; 05/11/2024)
Precio: 694.44
Campana extractora de acero inoxidable AISI 304 SB satinado (trasera y techo en acero galvanizado) para cocinas industriales, provista de aceitero con desagüe con válvula de drenaje de acero inoxidable, sin plenum y altura reducida 1500x800x450 mm para alojar 3 filtros de retención de grasas de 480x480x48 (filtros no incluidos). Modelo CC ECO 1500.

**CC ECO 2000** Ud CAMPANA MURAL DE COCINA ACERO INOX L=2000 mm ALTURA REDUCIDA (material; 05/11/2024)
Precio: 888.89
Campana extractora de acero inoxidable AISI 304 SB satinado (trasera y techo en acero galvanizado) para cocinas industriales, provista de aceitero con desagüe con válvula de drenaje de acero inoxidable, sin plenum y altura reducida 2000x800x450 mm para alojar 4 filtros de retención de grasas de 480x480x48 (filtros no incluidos). Modelo CC ECO 2000.

**CC ECO 2500** Ud CAMPANA MURAL DE COCINA ACERO INOX L=2500 mm ALTURA REDUCIDA (material; 05/11/2024)
Precio: 1041.67
Campana extractora de acero inoxidable AISI 304 SB satinado (trasera y techo en acero galvanizado) para cocinas industriales, provista de aceitero con desagüe con válvula de drenaje de acero inoxidable, sin plenum y altura reducida 2500x800x450 mm para alojar 5 filtros de retención de grasas de 480x480x48 (filtros no incluidos). Modelo CC ECO 2500.

**CC ECO 3000** Ud CAMPANA MURAL DE COCINA ACERO INOX L=3000 mm ALTURA REDUCIDA (material; 05/11/2024)
Precio: 1194.44
Campana extractora de acero inoxidable AISI 304 SB satinado (trasera y techo en acero galvanizado) para cocinas industriales, provista de aceitero con desagüe con válvula de drenaje de acero inoxidable, sin plenum y altura reducida 3000x800x450 mm para alojar 6 filtros de retención de grasas de 480x480x48 (filtros no incluidos). Modelo CC ECO 3000.

**FCC430** FILTRO CAMPANA COCINAS 490X490X48 INOX. 430 (material; 18/03/2026)
Precio: 25.51
Filtro de retención de grasas de lamas curvas de acero inoxidable de medidas 490X490 mm por 48 mm de ancho, para instalar en campanas de cocinas industriales. Modelo FCC.

#### FF400ºC CAJAS DE VENTILACION TRASIEGO 400ºC / 2HORAS (véase arriba)

#### TUBO HEL. EI TUBO HELICOIDAL GALV. EI30 PARA EXTRACCIÓN CAMPANAS INDUSTRIALES (véase arriba)

### DIFUSION BRINNER - DIFUSION (26/12/2023)

#### IHVO REJILLAS DE DOBLE DEFLEXIÓN CON REGULACIÓN DE CAUDAL (26/12/2023)

**IHVO2010** Ud REJILLAS DE DOBLE DEFLEXIÓN CON REGULACIÓN DE CAUDAL 200x100 mm (material; 26/12/2023)
Precio: 21.86
Rejilla de doble deflexión modelo IHV+O de dimensiones 200x100 mm, con aletas horizontales y verticales orientables individualmente y mecanismo de regulación de caudal, fabricada en aluminio, con acabado anodizado color natural o lacado en blanco. Modelo IHVO2010 de BRINNER.

**IHVO2015** Ud REJILLAS DE DOBLE DEFLEXIÓN CON REGULACIÓN DE CAUDAL 200x150 mm (material; 26/12/2023)
Precio: 23.99
Rejilla de doble deflexión modelo IHV+O de dimensiones 200x150 mm, con aletas horizontales y verticales orientables individualmente y mecanismo de regulación de caudal, fabricada en aluminio, con acabado anodizado color natural o lacado en blanco. Modelo IHVO2015 de BRINNER.

**IHVO2020** Ud REJILLAS DE DOBLE DEFLEXIÓN CON REGULACIÓN DE CAUDAL 200x200 mm (material; 26/12/2023)
Precio: 28.09
Rejilla de doble deflexión modelo IHV+O de dimensiones 200x200 mm, con aletas horizontales y verticales orientables individualmente y mecanismo de regulación de caudal, fabricada en aluminio, con acabado anodizado color natural o lacado en blanco. Modelo IHVO2020 de BRINNER.

**IHVO2510** Ud REJILLAS DE DOBLE DEFLEXIÓN CON REGULACIÓN DE CAUDAL 250x100 mm (material; 26/12/2023)
Precio: 24.86
Rejilla de doble deflexión modelo IHV+O de dimensiones 250x100 mm, con aletas horizontales y verticales orientables individualmente y mecanismo de regulación de caudal, fabricada en aluminio, con acabado anodizado color natural o lacado en blanco. Modelo IHVO2510 de BRINNER.

**IHVO2515** Ud REJILLAS DE DOBLE DEFLEXIÓN CON REGULACIÓN DE CAUDAL 250x150 mm (material; 26/12/2023)
Precio: 28.54
Rejilla de doble deflexión modelo IHV+O de dimensiones 250x150 mm, con aletas horizontales y verticales orientables individualmente y mecanismo de regulación de caudal, fabricada en aluminio, con acabado anodizado color natural o lacado en blanco. Modelo IHVO2515 de BRINNER.

**IHVO2520** Ud REJILLAS DE DOBLE DEFLEXIÓN CON REGULACIÓN DE CAUDAL 250x200 mm (material; 26/12/2023)
Precio: 32.26
Rejilla de doble deflexión modelo IHV+O de dimensiones 250x200 mm, con aletas horizontales y verticales orientables individualmente y mecanismo de regulación de caudal, fabricada en aluminio, con acabado anodizado color natural o lacado en blanco. Modelo IHVO2520 de BRINNER.

**IHVO2525** Ud REJILLAS DE DOBLE DEFLEXIÓN CON REGULACIÓN DE CAUDAL 250x250 mm (material; 26/12/2023)
Precio: 36.26
Rejilla de doble deflexión modelo IHV+O de dimensiones 250x250 mm, con aletas horizontales y verticales orientables individualmente y mecanismo de regulación de caudal, fabricada en aluminio, con acabado anodizado color natural o lacado en blanco. Modelo IHVO2525 de BRINNER.

**IHVO3010** Ud REJILLAS DE DOBLE DEFLEXIÓN CON REGULACIÓN DE CAUDAL 300x100 mm (material; 26/12/2023)
Precio: 28.46
Rejilla de doble deflexión modelo IHV+O de dimensiones 300x100 mm, con aletas horizontales y verticales orientables individualmente y mecanismo de regulación de caudal, fabricada en aluminio, con acabado anodizado color natural o lacado en blanco. Modelo IHVO3010 de BRINNER.

**IHVO3015** Ud REJILLAS DE DOBLE DEFLEXIÓN CON REGULACIÓN DE CAUDAL 300x150 mm (material; 26/12/2023)
Precio: 32.5
Rejilla de doble deflexión modelo IHV+O de dimensiones 300x150 mm, con aletas horizontales y verticales orientables individualmente y mecanismo de regulación de caudal, fabricada en aluminio, con acabado anodizado color natural o lacado en blanco. Modelo IHVO3015 de BRINNER.

**IHVO3020** Ud REJILLAS DE DOBLE DEFLEXIÓN CON REGULACIÓN DE CAUDAL 300x200 mm (material; 26/12/2023)
Precio: 36.38
Rejilla de doble deflexión modelo IHV+O de dimensiones 300x200 mm, con aletas horizontales y verticales orientables individualmente y mecanismo de regulación de caudal, fabricada en aluminio, con acabado anodizado color natural o lacado en blanco. Modelo IHVO3020 de BRINNER.

**IHVO3025** Ud REJILLAS DE DOBLE DEFLEXIÓN CON REGULACIÓN DE CAUDAL 300x250 mm (material; 26/12/2023)
Precio: 40.2
Rejilla de doble deflexión modelo IHV+O de dimensiones 300x250 mm, con aletas horizontales y verticales orientables individualmente y mecanismo de regulación de caudal, fabricada en aluminio, con acabado anodizado color natural o lacado en blanco. Modelo IHVO3025 de BRINNER.

**IHVO3030** Ud REJILLAS DE DOBLE DEFLEXIÓN CON REGULACIÓN DE CAUDAL 300x300 mm (material; 26/12/2023)
Precio: 44.13
Rejilla de doble deflexión modelo IHV+O de dimensiones 300x300 mm, con aletas horizontales y verticales orientables individualmente y mecanismo de regulación de caudal, fabricada en aluminio, con acabado anodizado color natural o lacado en blanco. Modelo IHVO3030 de BRINNER.

**IHVO3510** Ud REJILLAS DE DOBLE DEFLEXIÓN CON REGULACIÓN DE CAUDAL 350x100 mm (material; 26/12/2023)
Precio: 31.98
Rejilla de doble deflexión modelo IHV+O de dimensiones 350x100 mm, con aletas horizontales y verticales orientables individualmente y mecanismo de regulación de caudal, fabricada en aluminio, con acabado anodizado color natural o lacado en blanco. Modelo IHVO3510 de BRINNER.

**IHVO3515** Ud REJILLAS DE DOBLE DEFLEXIÓN CON REGULACIÓN DE CAUDAL 350x150 mm (material; 26/12/2023)
Precio: 36.26
Rejilla de doble deflexión modelo IHV+O de dimensiones 350x150 mm, con aletas horizontales y verticales orientables individualmente y mecanismo de regulación de caudal, fabricada en aluminio, con acabado anodizado color natural o lacado en blanco. Modelo IHVO3515 de BRINNER.

**IHVO3520** Ud REJILLAS DE DOBLE DEFLEXIÓN CON REGULACIÓN DE CAUDAL 350x200 mm (material; 26/12/2023)
Precio: 40.48
Rejilla de doble deflexión modelo IHV+O de dimensiones 350x200 mm, con aletas horizontales y verticales orientables individualmente y mecanismo de regulación de caudal, fabricada en aluminio, con acabado anodizado color natural o lacado en blanco. Modelo IHVO3520 de BRINNER.

**IHVO3525** Ud REJILLAS DE DOBLE DEFLEXIÓN CON REGULACIÓN DE CAUDAL 350x250 mm (material; 26/12/2023)
Precio: 44.74
Rejilla de doble deflexión modelo IHV+O de dimensiones 350x250 mm, con aletas horizontales y verticales orientables individualmente y mecanismo de regulación de caudal, fabricada en aluminio, con acabado anodizado color natural o lacado en blanco. Modelo IHVO3525 de BRINNER.

**IHVO3530** Ud REJILLAS DE DOBLE DEFLEXIÓN CON REGULACIÓN DE CAUDAL 350x300 mm (material; 26/12/2023)
Precio: 51.85
Rejilla de doble deflexión modelo IHV+O de dimensiones 350x300 mm, con aletas horizontales y verticales orientables individualmente y mecanismo de regulación de caudal, fabricada en aluminio, con acabado anodizado color natural o lacado en blanco. Modelo IHVO3530 de BRINNER.

**IHVO4010** Ud REJILLAS DE DOBLE DEFLEXIÓN CON REGULACIÓN DE CAUDAL 400x100 mm (material; 26/12/2023)
Precio: 35.24
Rejilla de doble deflexión modelo IHV+O de dimensiones 400x100 mm, con aletas horizontales y verticales orientables individualmente y mecanismo de regulación de caudal, fabricada en aluminio, con acabado anodizado color natural o lacado en blanco. Modelo IHVO4010 de BRINNER.

**IHVO4015** Ud REJILLAS DE DOBLE DEFLEXIÓN CON REGULACIÓN DE CAUDAL 400x150 mm (material; 26/12/2023)
Precio: 39.93
Rejilla de doble deflexión modelo IHV+O de dimensiones 400x150 mm, con aletas horizontales y verticales orientables individualmente y mecanismo de regulación de caudal, fabricada en aluminio, con acabado anodizado color natural o lacado en blanco. Modelo IHVO4015 de BRINNER.

**IHVO4020** Ud REJILLAS DE DOBLE DEFLEXIÓN CON REGULACIÓN DE CAUDAL 400x200 mm (material; 26/12/2023)
Precio: 44.4
Rejilla de doble deflexión modelo IHV+O de dimensiones 400x200 mm, con aletas horizontales y verticales orientables individualmente y mecanismo de regulación de caudal, fabricada en aluminio, con acabado anodizado color natural o lacado en blanco. Modelo IHVO4020 de BRINNER.

**IHVO4025** Ud REJILLAS DE DOBLE DEFLEXIÓN CON REGULACIÓN DE CAUDAL 400x250 mm (material; 26/12/2023)
Precio: 48.87
Rejilla de doble deflexión modelo IHV+O de dimensiones 400x250 mm, con aletas horizontales y verticales orientables individualmente y mecanismo de regulación de caudal, fabricada en aluminio, con acabado anodizado color natural o lacado en blanco. Modelo IHVO4025 de BRINNER.

**IHVO4030** Ud REJILLAS DE DOBLE DEFLEXIÓN CON REGULACIÓN DE CAUDAL 400x300 mm (material; 26/12/2023)
Precio: 56.09
Rejilla de doble deflexión modelo IHV+O de dimensiones 400x300 mm, con aletas horizontales y verticales orientables individualmente y mecanismo de regulación de caudal, fabricada en aluminio, con acabado anodizado color natural o lacado en blanco. Modelo IHVO4030 de BRINNER.

**IHVO4040** Ud REJILLAS DE DOBLE DEFLEXIÓN CON REGULACIÓN DE CAUDAL 400x400 mm (material; 26/12/2023)
Precio: 66.15
Rejilla de doble deflexión modelo IHV+O de dimensiones 400x400 mm, con aletas horizontales y verticales orientables individualmente y mecanismo de regulación de caudal, fabricada en aluminio, con acabado anodizado color natural o lacado en blanco. Modelo IHVO4040 de BRINNER.

**IHVO4510** Ud REJILLAS DE DOBLE DEFLEXIÓN CON REGULACIÓN DE CAUDAL 450x100 mm (material; 26/12/2023)
Precio: 38.7
Rejilla de doble deflexión modelo IHV+O de dimensiones 450x100 mm, con aletas horizontales y verticales orientables individualmente y mecanismo de regulación de caudal, fabricada en aluminio, con acabado anodizado color natural o lacado en blanco. Modelo IHVO4510 de BRINNER.

**IHVO4515** Ud REJILLAS DE DOBLE DEFLEXIÓN CON REGULACIÓN DE CAUDAL 450x150 mm (material; 26/12/2023)
Precio: 43.49
Rejilla de doble deflexión modelo IHV+O de dimensiones 450x150 mm, con aletas horizontales y verticales orientables individualmente y mecanismo de regulación de caudal, fabricada en aluminio, con acabado anodizado color natural o lacado en blanco. Modelo IHVO4515 de BRINNER.

**IHVO4520** Ud REJILLAS DE DOBLE DEFLEXIÓN CON REGULACIÓN DE CAUDAL 450x200 mm (material; 26/12/2023)
Precio: 48.31
Rejilla de doble deflexión modelo IHV+O de dimensiones 450x200 mm, con aletas horizontales y verticales orientables individualmente y mecanismo de regulación de caudal, fabricada en aluminio, con acabado anodizado color natural o lacado en blanco. Modelo IHVO4520 de BRINNER.

**IHVO4525** Ud REJILLAS DE DOBLE DEFLEXIÓN CON REGULACIÓN DE CAUDAL 450x250 mm (material; 26/12/2023)
Precio: 53.55
Rejilla de doble deflexión modelo IHV+O de dimensiones 450x250 mm, con aletas horizontales y verticales orientables individualmente y mecanismo de regulación de caudal, fabricada en aluminio, con acabado anodizado color natural o lacado en blanco. Modelo IHVO4525 de BRINNER.

**IHVO4530** Ud REJILLAS DE DOBLE DEFLEXIÓN CON REGULACIÓN DE CAUDAL 450x300 mm (material; 26/12/2023)
Precio: 60.15
Rejilla de doble deflexión modelo IHV+O de dimensiones 450x300 mm, con aletas horizontales y verticales orientables individualmente y mecanismo de regulación de caudal, fabricada en aluminio, con acabado anodizado color natural o lacado en blanco. Modelo IHVO4530 de BRINNER.

**IHVO4540** Ud REJILLAS DE DOBLE DEFLEXIÓN CON REGULACIÓN DE CAUDAL 450x400 mm (material; 26/12/2023)
Precio: 72.01
Rejilla de doble deflexión modelo IHV+O de dimensiones 450x400 mm, con aletas horizontales y verticales orientables individualmente y mecanismo de regulación de caudal, fabricada en aluminio, con acabado anodizado color natural o lacado en blanco. Modelo IHVO4540 de BRINNER.

**IHVO5010** Ud REJILLAS DE DOBLE DEFLEXIÓN CON REGULACIÓN DE CAUDAL 500x100 mm (material; 26/12/2023)
Precio: 41.46
Rejilla de doble deflexión modelo IHV+O de dimensiones 500x100 mm, con aletas horizontales y verticales orientables individualmente y mecanismo de regulación de caudal, fabricada en aluminio, con acabado anodizado color natural o lacado en blanco. Modelo IHVO5010 de BRINNER.

**IHVO5015** Ud REJILLAS DE DOBLE DEFLEXIÓN CON REGULACIÓN DE CAUDAL 500x150 mm (material; 26/12/2023)
Precio: 47.12
Rejilla de doble deflexión modelo IHV+O de dimensiones 500x150 mm, con aletas horizontales y verticales orientables individualmente y mecanismo de regulación de caudal, fabricada en aluminio, con acabado anodizado color natural o lacado en blanco. Modelo IHVO5015 de BRINNER.

**IHVO5020** Ud REJILLAS DE DOBLE DEFLEXIÓN CON REGULACIÓN DE CAUDAL 500x200 mm (material; 26/12/2023)
Precio: 52.75
Rejilla de doble deflexión modelo IHV+O de dimensiones 500x200 mm, con aletas horizontales y verticales orientables individualmente y mecanismo de regulación de caudal, fabricada en aluminio, con acabado anodizado color natural o lacado en blanco. Modelo IHVO5020 de BRINNER.

**IHVO5025** Ud REJILLAS DE DOBLE DEFLEXIÓN CON REGULACIÓN DE CAUDAL 500x250 mm (material; 26/12/2023)
Precio: 57.48
Rejilla de doble deflexión modelo IHV+O de dimensiones 500x250 mm, con aletas horizontales y verticales orientables individualmente y mecanismo de regulación de caudal, fabricada en aluminio, con acabado anodizado color natural o lacado en blanco. Modelo IHVO5025 de BRINNER.

**IHVO5030** Ud REJILLAS DE DOBLE DEFLEXIÓN CON REGULACIÓN DE CAUDAL 500x300 mm (material; 26/12/2023)
Precio: 63.75
Rejilla de doble deflexión modelo IHV+O de dimensiones 500x300 mm, con aletas horizontales y verticales orientables individualmente y mecanismo de regulación de caudal, fabricada en aluminio, con acabado anodizado color natural o lacado en blanco. Modelo IHVO5030 de BRINNER.

**IHVO5040** Ud REJILLAS DE DOBLE DEFLEXIÓN CON REGULACIÓN DE CAUDAL 500x400 mm (material; 26/12/2023)
Precio: 79.31
Rejilla de doble deflexión modelo IHV+O de dimensiones 500x400 mm, con aletas horizontales y verticales orientables individualmente y mecanismo de regulación de caudal, fabricada en aluminio, con acabado anodizado color natural o lacado en blanco. Modelo IHVO5040 de BRINNER.

**IHVO6010** Ud REJILLAS DE DOBLE DEFLEXIÓN CON REGULACIÓN DE CAUDAL 600x100 mm (material; 26/12/2023)
Precio: 47.33
Rejilla de doble deflexión modelo IHV+O de dimensiones 600x100 mm, con aletas horizontales y verticales orientables individualmente y mecanismo de regulación de caudal, fabricada en aluminio, con acabado anodizado color natural o lacado en blanco. Modelo IHVO6010 de BRINNER.

**IHVO6015** Ud REJILLAS DE DOBLE DEFLEXIÓN CON REGULACIÓN DE CAUDAL 600x160 mm (material; 26/12/2023)
Precio: 54.51
Rejilla de doble deflexión modelo IHV+O de dimensiones 600x160 mm, con aletas horizontales y verticales orientables individualmente y mecanismo de regulación de caudal, fabricada en aluminio, con acabado anodizado color natural o lacado en blanco. Modelo IHVO6015 de BRINNER.

**IHVO6020** Ud REJILLAS DE DOBLE DEFLEXIÓN CON REGULACIÓN DE CAUDAL 600x200 mm (material; 26/12/2023)
Precio: 61.67
Rejilla de doble deflexión modelo IHV+O de dimensiones 600x200 mm, con aletas horizontales y verticales orientables individualmente y mecanismo de regulación de caudal, fabricada en aluminio, con acabado anodizado color natural o lacado en blanco. Modelo IHVO6020 de BRINNER.

**IHVO6025** Ud REJILLAS DE DOBLE DEFLEXIÓN CON REGULACIÓN DE CAUDAL 600x260 mm (material; 26/12/2023)
Precio: 68.33
Rejilla de doble deflexión modelo IHV+O de dimensiones 600x260 mm, con aletas horizontales y verticales orientables individualmente y mecanismo de regulación de caudal, fabricada en aluminio, con acabado anodizado color natural o lacado en blanco. Modelo IHVO6025 de BRINNER.

**IHVO6030** Ud REJILLAS DE DOBLE DEFLEXIÓN CON REGULACIÓN DE CAUDAL 600x300 mm (material; 26/12/2023)
Precio: 75.5
Rejilla de doble deflexión modelo IHV+O de dimensiones 600x300 mm, con aletas horizontales y verticales orientables individualmente y mecanismo de regulación de caudal, fabricada en aluminio, con acabado anodizado color natural o lacado en blanco. Modelo IHVO6030 de BRINNER.

**IHVO6040** Ud REJILLAS DE DOBLE DEFLEXIÓN CON REGULACIÓN DE CAUDAL 600x400 mm (material; 26/12/2023)
Precio: 95.4
Rejilla de doble deflexión modelo IHV+O de dimensiones 600x400 mm, con aletas horizontales y verticales orientables individualmente y mecanismo de regulación de caudal, fabricada en aluminio, con acabado anodizado color natural o lacado en blanco. Modelo IHVO6040 de BRINNER.

**IHVO8010** Ud REJILLAS DE DOBLE DEFLEXIÓN CON REGULACIÓN DE CAUDAL 800x100 mm (material; 26/12/2023)
Precio: 65.04
Rejilla de doble deflexión modelo IHV+O de dimensiones 800x100 mm, con aletas horizontales y verticales orientables individualmente y mecanismo de regulación de caudal, fabricada en aluminio, con acabado anodizado color natural o lacado en blanco. Modelo IHVO8010 de BRINNER.

**IHVO8015** Ud REJILLAS DE DOBLE DEFLEXIÓN CON REGULACIÓN DE CAUDAL 800x150 mm (material; 26/12/2023)
Precio: 76.28
Rejilla de doble deflexión modelo IHV+O de dimensiones 800x180 mm, con aletas horizontales y verticales orientables individualmente y mecanismo de regulación de caudal, fabricada en aluminio, con acabado anodizado color natural o lacado en blanco. Modelo IHVO8015 de BRINNER.

**IHVO8020** Ud REJILLAS DE DOBLE DEFLEXIÓN CON REGULACIÓN DE CAUDAL 800x200 mm (material; 26/12/2023)
Precio: 86.82
Rejilla de doble deflexión modelo IHV+O de dimensiones 800x200 mm, con aletas horizontales y verticales orientables individualmente y mecanismo de regulación de caudal, fabricada en aluminio, con acabado anodizado color natural o lacado en blanco. Modelo IHVO8020 de BRINNER.

**IHVO8025** Ud REJILLAS DE DOBLE DEFLEXIÓN CON REGULACIÓN DE CAUDAL 800x280 mm (material; 26/12/2023)
Precio: 97.85
Rejilla de doble deflexión modelo IHV+O de dimensiones 800x280 mm, con aletas horizontales y verticales orientables individualmente y mecanismo de regulación de caudal, fabricada en aluminio, con acabado anodizado color natural o lacado en blanco. Modelo IHVO8025 de BRINNER.

**IHVO8030** Ud REJILLAS DE DOBLE DEFLEXIÓN CON REGULACIÓN DE CAUDAL 800x300 mm (material; 26/12/2023)
Precio: 108.58
Rejilla de doble deflexión modelo IHV+O de dimensiones 800x300 mm, con aletas horizontales y verticales orientables individualmente y mecanismo de regulación de caudal, fabricada en aluminio, con acabado anodizado color natural o lacado en blanco. Modelo IHVO8030 de BRINNER.

**IHVO8040** Ud REJILLAS DE DOBLE DEFLEXIÓN CON REGULACIÓN DE CAUDAL 800x400 mm (material; 26/12/2023)
Precio: 129.31
Rejilla de doble deflexión modelo IHV+O de dimensiones 800x400 mm, con aletas horizontales y verticales orientables individualmente y mecanismo de regulación de caudal, fabricada en aluminio, con acabado anodizado color natural o lacado en blanco. Modelo IHVO8040 de BRINNER.

**IHVO10010** Ud REJILLAS DE DOBLE DEFLEXIÓN CON REGULACIÓN DE CAUDAL 1000x100 mm (material; 26/12/2023)
Precio: 76.84
Rejilla de doble deflexión modelo IHV+O de dimensiones 1000x100 mm, con aletas horizontales y verticales orientables individualmente y mecanismo de regulación de caudal, fabricada en aluminio, con acabado anodizado color natural o lacado en blanco. Modelo IHVO10010 de BRINNER.

**IHVO10015** Ud REJILLAS DE DOBLE DEFLEXIÓN CON REGULACIÓN DE CAUDAL 1000x150 mm (material; 26/12/2023)
Precio: 91.21
Rejilla de doble deflexión modelo IHV+O de dimensiones 1000x150 mm, con aletas horizontales y verticales orientables individualmente y mecanismo de regulación de caudal, fabricada en aluminio, con acabado anodizado color natural o lacado en blanco. Modelo IHVO10015 de BRINNER.

**IHVO10020** Ud REJILLAS DE DOBLE DEFLEXIÓN CON REGULACIÓN DE CAUDAL 1000x200 mm (material; 26/12/2023)
Precio: 105.85
Rejilla de doble deflexión modelo IHV+O de dimensiones 1000x200 mm, con aletas horizontales y verticales orientables individualmente y mecanismo de regulación de caudal, fabricada en aluminio, con acabado anodizado color natural o lacado en blanco. Modelo IHVO10020 de BRINNER.

**IHVO10025** Ud REJILLAS DE DOBLE DEFLEXIÓN CON REGULACIÓN DE CAUDAL 1000x250 mm (material; 26/12/2023)
Precio: 119.28
Rejilla de doble deflexión modelo IHV+O de dimensiones 1000x250 mm, con aletas horizontales y verticales orientables individualmente y mecanismo de regulación de caudal, fabricada en aluminio, con acabado anodizado color natural o lacado en blanco. Modelo IHVO10025 de BRINNER.

**IHVO10030** Ud REJILLAS DE DOBLE DEFLEXIÓN CON REGULACIÓN DE CAUDAL 1000x300 mm (material; 26/12/2023)
Precio: 134.67
Rejilla de doble deflexión modelo IHV+O de dimensiones 1000x300 mm, con aletas horizontales y verticales orientables individualmente y mecanismo de regulación de caudal, fabricada en aluminio, con acabado anodizado color natural o lacado en blanco. Modelo IHVO10030 de BRINNER.

**IHVO10040** Ud REJILLAS DE DOBLE DEFLEXIÓN CON REGULACIÓN DE CAUDAL 1000x400 mm (material; 26/12/2023)
Precio: 161.14
Rejilla de doble deflexión modelo IHV+O de dimensiones 1000x400 mm, con aletas horizontales y verticales orientables individualmente y mecanismo de regulación de caudal, fabricada en aluminio, con acabado anodizado color natural o lacado en blanco. Modelo IHVO10040 de BRINNER.

#### RH REJILLAS DE LAMAS HORIZONTALES FIJAS A 45º (26/12/2023)

**RH2010** Ud REJILLAS DE LAMAS HORIZONTALES FIJAS A 45º 200x100 mm (material; 26/12/2023)
Precio: 10.94
Rejilla de simple deflexión modelo RH de dimensiones 200x100 mm, con aletas horizontales fijas inclinadas 45º, fabricada en aluminio, con acabado anodizado color natural o lacado en blanco. Modelo RH2010 de BRINNER.

**RH2015** Ud REJILLAS DE LAMAS HORIZONTALES FIJAS A 45º 200x150 mm (material; 26/12/2023)
Precio: 12.99
Rejilla de simple deflexión modelo RH de dimensiones 200x150 mm, con aletas horizontales fijas inclinadas 45º, fabricada en aluminio, con acabado anodizado color natural o lacado en blanco. Modelo RH2015 de BRINNER.

**RH2020** Ud REJILLAS DE LAMAS HORIZONTALES FIJAS A 45º 200x200 mm (material; 26/12/2023)
Precio: 15.41
Rejilla de simple deflexión modelo RH de dimensiones 200x200 mm, con aletas horizontales fijas inclinadas 45º, fabricada en aluminio, con acabado anodizado color natural o lacado en blanco. Modelo RH2020 de BRINNER.

**RH2510** Ud REJILLAS DE LAMAS HORIZONTALES FIJAS A 45º 250x100 mm (material; 26/12/2023)
Precio: 11.79
Rejilla de simple deflexión modelo RH de dimensiones 250x100 mm, con aletas horizontales fijas inclinadas 45º, fabricada en aluminio, con acabado anodizado color natural o lacado en blanco. Modelo RH2510 de BRINNER.

**RH2515** Ud REJILLAS DE LAMAS HORIZONTALES FIJAS A 45º 250x150 mm (material; 26/12/2023)
Precio: 14.05
Rejilla de simple deflexión modelo RH de dimensiones 250x150 mm, con aletas horizontales fijas inclinadas 45º, fabricada en aluminio, con acabado anodizado color natural o lacado en blanco. Modelo RH2515 de BRINNER.

**RH2520** Ud REJILLAS DE LAMAS HORIZONTALES FIJAS A 45º 250x200 mm (material; 26/12/2023)
Precio: 16.62
Rejilla de simple deflexión modelo RH de dimensiones 250x200 mm, con aletas horizontales fijas inclinadas 45º, fabricada en aluminio, con acabado anodizado color natural o lacado en blanco. Modelo RH2520 de BRINNER.

**RH2525** Ud REJILLAS DE LAMAS HORIZONTALES FIJAS A 45º 250x250 mm (material; 26/12/2023)
Precio: 18.77
Rejilla de simple deflexión modelo RH de dimensiones 250x250 mm, con aletas horizontales fijas inclinadas 45º, fabricada en aluminio, con acabado anodizado color natural o lacado en blanco. Modelo RH2525 de BRINNER.

**RH3010** Ud REJILLAS DE LAMAS HORIZONTALES FIJAS A 45º 300x100 mm (material; 26/12/2023)
Precio: 12.74
Rejilla de simple deflexión modelo RH de dimensiones 300x100 mm, con aletas horizontales fijas inclinadas 45º, fabricada en aluminio, con acabado anodizado color natural o lacado en blanco. Modelo RH3010 de BRINNER.

**RH3015** Ud REJILLAS DE LAMAS HORIZONTALES FIJAS A 45º 300x150 mm (material; 26/12/2023)
Precio: 15.17
Rejilla de simple deflexión modelo RH de dimensiones 300x150 mm, con aletas horizontales fijas inclinadas 45º, fabricada en aluminio, con acabado anodizado color natural o lacado en blanco. Modelo RH3015 de BRINNER.

**RH3020** Ud REJILLAS DE LAMAS HORIZONTALES FIJAS A 45º 300x200 mm (material; 26/12/2023)
Precio: 17.97
Rejilla de simple deflexión modelo RH de dimensiones 300x200 mm, con aletas horizontales fijas inclinadas 45º, fabricada en aluminio, con acabado anodizado color natural o lacado en blanco. Modelo RH3020 de BRINNER.

**RH3025** Ud REJILLAS DE LAMAS HORIZONTALES FIJAS A 45º 300x250 mm (material; 26/12/2023)
Precio: 20.32
Rejilla de simple deflexión modelo RH de dimensiones 300x250 mm, con aletas horizontales fijas inclinadas 45º, fabricada en aluminio, con acabado anodizado color natural o lacado en blanco. Modelo RH3025 de BRINNER.

**RH3030** Ud REJILLAS DE LAMAS HORIZONTALES FIJAS A 45º 300x300 mm (material; 26/12/2023)
Precio: 22.96
Rejilla de simple deflexión modelo RH de dimensiones 300x300 mm, con aletas horizontales fijas inclinadas 45º, fabricada en aluminio, con acabado anodizado color natural o lacado en blanco. Modelo RH3030 de BRINNER.

**RH3510** Ud REJILLAS DE LAMAS HORIZONTALES FIJAS A 45º 350x100 mm (material; 26/12/2023)
Precio: 13.75
Rejilla de simple deflexión modelo RH de dimensiones 350x100 mm, con aletas horizontales fijas inclinadas 45º, fabricada en aluminio, con acabado anodizado color natural o lacado en blanco. Modelo RH3510 de BRINNER.

**RH3515** Ud REJILLAS DE LAMAS HORIZONTALES FIJAS A 45º 350x150 mm (material; 26/12/2023)
Precio: 16.36
Rejilla de simple deflexión modelo RH de dimensiones 350x150 mm, con aletas horizontales fijas inclinadas 45º, fabricada en aluminio, con acabado anodizado color natural o lacado en blanco. Modelo RH3515 de BRINNER.

**RH3520** Ud REJILLAS DE LAMAS HORIZONTALES FIJAS A 45º 350x200 mm (material; 26/12/2023)
Precio: 19.4
Rejilla de simple deflexión modelo RH de dimensiones 350x200 mm, con aletas horizontales fijas inclinadas 45º, fabricada en aluminio, con acabado anodizado color natural o lacado en blanco. Modelo RH3520 de BRINNER.

**RH3525** Ud REJILLAS DE LAMAS HORIZONTALES FIJAS A 45º 350x250 mm (material; 26/12/2023)
Precio: 21.91
Rejilla de simple deflexión modelo RH de dimensiones 350x250 mm, con aletas horizontales fijas inclinadas 45º, fabricada en aluminio, con acabado anodizado color natural o lacado en blanco. Modelo RH3525 de BRINNER.

**RH3530** Ud REJILLAS DE LAMAS HORIZONTALES FIJAS A 45º 350x300 mm (material; 26/12/2023)
Precio: 24.75
Rejilla de simple deflexión modelo RH de dimensiones 350x300 mm, con aletas horizontales fijas inclinadas 45º, fabricada en aluminio, con acabado anodizado color natural o lacado en blanco. Modelo RH3530 de BRINNER.

**RH4010** Ud REJILLAS DE LAMAS HORIZONTALES FIJAS A 45º 400x100 mm (material; 26/12/2023)
Precio: 14.86
Rejilla de simple deflexión modelo RH de dimensiones 400x100 mm, con aletas horizontales fijas inclinadas 45º, fabricada en aluminio, con acabado anodizado color natural o lacado en blanco. Modelo RH4010 de BRINNER.

**RH4015** Ud REJILLAS DE LAMAS HORIZONTALES FIJAS A 45º 400x150 mm (material; 26/12/2023)
Precio: 18.11
Rejilla de simple deflexión modelo RH de dimensiones 400x150 mm, con aletas horizontales fijas inclinadas 45º, fabricada en aluminio, con acabado anodizado color natural o lacado en blanco. Modelo RH4015 de BRINNER.

**RH4020** Ud REJILLAS DE LAMAS HORIZONTALES FIJAS A 45º 400x200 mm (material; 26/12/2023)
Precio: 20.94
Rejilla de simple deflexión modelo RH de dimensiones 400x200 mm, con aletas horizontales fijas inclinadas 45º, fabricada en aluminio, con acabado anodizado color natural o lacado en blanco. Modelo RH4020 de BRINNER.

**RH4025** Ud REJILLAS DE LAMAS HORIZONTALES FIJAS A 45º 400x250 mm (material; 26/12/2023)
Precio: 23.66
Rejilla de simple deflexión modelo RH de dimensiones 400x250 mm, con aletas horizontales fijas inclinadas 45º, fabricada en aluminio, con acabado anodizado color natural o lacado en blanco. Modelo RH4025 de BRINNER.

**RH4030** Ud REJILLAS DE LAMAS HORIZONTALES FIJAS A 45º 400x300 mm (material; 26/12/2023)
Precio: 26.73
Rejilla de simple deflexión modelo RH de dimensiones 400x300 mm, con aletas horizontales fijas inclinadas 45º, fabricada en aluminio, con acabado anodizado color natural o lacado en blanco. Modelo RH4030 de BRINNER.

**RH4040** Ud REJILLAS DE LAMAS HORIZONTALES FIJAS A 45º 400x400 mm (material; 26/12/2023)
Precio: 34.23
Rejilla de simple deflexión modelo RH de dimensiones 400x400 mm, con aletas horizontales fijas inclinadas 45º, fabricada en aluminio, con acabado anodizado color natural o lacado en blanco. Modelo RH4040 de BRINNER.

**RH4510** Ud REJILLAS DE LAMAS HORIZONTALES FIJAS A 45º 450x100 mm (material; 26/12/2023)
Precio: 16.07
Rejilla de simple deflexión modelo RH de dimensiones 450x100 mm, con aletas horizontales fijas inclinadas 45º, fabricada en aluminio, con acabado anodizado color natural o lacado en blanco. Modelo RH4510 de BRINNER.

**RH4515** Ud REJILLAS DE LAMAS HORIZONTALES FIJAS A 45º 450x150 mm (material; 26/12/2023)
Precio: 19.1
Rejilla de simple deflexión modelo RH de dimensiones 450x150 mm, con aletas horizontales fijas inclinadas 45º, fabricada en aluminio, con acabado anodizado color natural o lacado en blanco. Modelo RH4515 de BRINNER.

**RH4520** Ud REJILLAS DE LAMAS HORIZONTALES FIJAS A 45º 450x200 mm (material; 26/12/2023)
Precio: 22.6
Rejilla de simple deflexión modelo RH de dimensiones 450x200 mm, con aletas horizontales fijas inclinadas 45º, fabricada en aluminio, con acabado anodizado color natural o lacado en blanco. Modelo RH4520 de BRINNER.

**RH4525** Ud REJILLAS DE LAMAS HORIZONTALES FIJAS A 45º 450x250 mm (material; 26/12/2023)
Precio: 25.55
Rejilla de simple deflexión modelo RH de dimensiones 450x250 mm, con aletas horizontales fijas inclinadas 45º, fabricada en aluminio, con acabado anodizado color natural o lacado en blanco. Modelo RH4525 de BRINNER.

**RH4530** Ud REJILLAS DE LAMAS HORIZONTALES FIJAS A 45º 450x300 mm (material; 26/12/2023)
Precio: 28.89
Rejilla de simple deflexión modelo RH de dimensiones 450x300 mm, con aletas horizontales fijas inclinadas 45º, fabricada en aluminio, con acabado anodizado color natural o lacado en blanco. Modelo RH4530 de BRINNER.

**RH4540** Ud REJILLAS DE LAMAS HORIZONTALES FIJAS A 45º 450x400 mm (material; 26/12/2023)
Precio: 36.95
Rejilla de simple deflexión modelo RH de dimensiones 450x400 mm, con aletas horizontales fijas inclinadas 45º, fabricada en aluminio, con acabado anodizado color natural o lacado en blanco. Modelo RH4540 de BRINNER.

**RH5010** Ud REJILLAS DE LAMAS HORIZONTALES FIJAS A 45º 500x100 mm (material; 26/12/2023)
Precio: 17.33
Rejilla de simple deflexión modelo RH de dimensiones 500x100 mm, con aletas horizontales fijas inclinadas 45º, fabricada en aluminio, con acabado anodizado color natural o lacado en blanco. Modelo RH5010 de BRINNER.

**RH5015** Ud REJILLAS DE LAMAS HORIZONTALES FIJAS A 45º 500x150 mm (material; 26/12/2023)
Precio: 20.59
Rejilla de simple deflexión modelo RH de dimensiones 500x150 mm, con aletas horizontales fijas inclinadas 45º, fabricada en aluminio, con acabado anodizado color natural o lacado en blanco. Modelo RH5015 de BRINNER.

**RH5020** Ud REJILLAS DE LAMAS HORIZONTALES FIJAS A 45º 500x200 mm (material; 26/12/2023)
Precio: 25.04
Rejilla de simple deflexión modelo RH de dimensiones 500x200 mm, con aletas horizontales fijas inclinadas 45º, fabricada en aluminio, con acabado anodizado color natural o lacado en blanco. Modelo RH5020 de BRINNER.

**RH5025** Ud REJILLAS DE LAMAS HORIZONTALES FIJAS A 45º 500x250 mm (material; 26/12/2023)
Precio: 27.6
Rejilla de simple deflexión modelo RH de dimensiones 500x250 mm, con aletas horizontales fijas inclinadas 45º, fabricada en aluminio, con acabado anodizado color natural o lacado en blanco. Modelo RH5025 de BRINNER.

**RH5030** Ud REJILLAS DE LAMAS HORIZONTALES FIJAS A 45º 500x300 mm (material; 26/12/2023)
Precio: 31.26
Rejilla de simple deflexión modelo RH de dimensiones 500x300 mm, con aletas horizontales fijas inclinadas 45º, fabricada en aluminio, con acabado anodizado color natural o lacado en blanco. Modelo RH5030 de BRINNER.

**RH5040** Ud REJILLAS DE LAMAS HORIZONTALES FIJAS A 45º 500x400 mm (material; 26/12/2023)
Precio: 39.87
Rejilla de simple deflexión modelo RH de dimensiones 500x400 mm, con aletas horizontales fijas inclinadas 45º, fabricada en aluminio, con acabado anodizado color natural o lacado en blanco. Modelo RH5040 de BRINNER.

**RH6010** Ud REJILLAS DE LAMAS HORIZONTALES FIJAS A 45º 600x100 mm (material; 26/12/2023)
Precio: 20.12
Rejilla de simple deflexión modelo RH de dimensiones 600x100 mm, con aletas horizontales fijas inclinadas 45º, fabricada en aluminio, con acabado anodizado color natural o lacado en blanco. Modelo RH6010 de BRINNER.

**RH6015** Ud REJILLAS DE LAMAS HORIZONTALES FIJAS A 45º 600x160 mm (material; 26/12/2023)
Precio: 23.89
Rejilla de simple deflexión modelo RH de dimensiones 600x160 mm, con aletas horizontales fijas inclinadas 45º, fabricada en aluminio, con acabado anodizado color natural o lacado en blanco. Modelo RH6015 de BRINNER.

**RH6020** Ud REJILLAS DE LAMAS HORIZONTALES FIJAS A 45º 600x200 mm (material; 26/12/2023)
Precio: 28.31
Rejilla de simple deflexión modelo RH de dimensiones 600x200 mm, con aletas horizontales fijas inclinadas 45º, fabricada en aluminio, con acabado anodizado color natural o lacado en blanco. Modelo RH6020 de BRINNER.

**RH6025** Ud REJILLAS DE LAMAS HORIZONTALES FIJAS A 45º 600x260 mm (material; 26/12/2023)
Precio: 32.03
Rejilla de simple deflexión modelo RH de dimensiones 600x260 mm, con aletas horizontales fijas inclinadas 45º, fabricada en aluminio, con acabado anodizado color natural o lacado en blanco. Modelo RH6025 de BRINNER.

**RH6030** Ud REJILLAS DE LAMAS HORIZONTALES FIJAS A 45º 600x300 mm (material; 26/12/2023)
Precio: 36.24
Rejilla de simple deflexión modelo RH de dimensiones 600x300 mm, con aletas horizontales fijas inclinadas 45º, fabricada en aluminio, con acabado anodizado color natural o lacado en blanco. Modelo RH6030 de BRINNER.

**RH6040** Ud REJILLAS DE LAMAS HORIZONTALES FIJAS A 45º 600x400 mm (material; 26/12/2023)
Precio: 49.7
Rejilla de simple deflexión modelo RH de dimensiones 600x400 mm, con aletas horizontales fijas inclinadas 45º, fabricada en aluminio, con acabado anodizado color natural o lacado en blanco. Modelo RH6040 de BRINNER.

**RH8010** Ud REJILLAS DE LAMAS HORIZONTALES FIJAS A 45º 800x100 mm (material; 26/12/2023)
Precio: 26.13
Rejilla de simple deflexión modelo RH de dimensiones 800x100 mm, con aletas horizontales fijas inclinadas 45º, fabricada en aluminio, con acabado anodizado color natural o lacado en blanco. Modelo RH8010 de BRINNER.

**RH8015** Ud REJILLAS DE LAMAS HORIZONTALES FIJAS A 45º 800x180 mm (material; 26/12/2023)
Precio: 31.02
Rejilla de simple deflexión modelo RH de dimensiones 800x180 mm, con aletas horizontales fijas inclinadas 45º, fabricada en aluminio, con acabado anodizado color natural o lacado en blanco. Modelo RH8015 de BRINNER.

**RH8020** Ud REJILLAS DE LAMAS HORIZONTALES FIJAS A 45º 800x200 mm (material; 26/12/2023)
Precio: 36.82
Rejilla de simple deflexión modelo RH de dimensiones 800x200 mm, con aletas horizontales fijas inclinadas 45º, fabricada en aluminio, con acabado anodizado color natural o lacado en blanco. Modelo RH8020 de BRINNER.

**RH8025** Ud REJILLAS DE LAMAS HORIZONTALES FIJAS A 45º 800x280 mm (material; 26/12/2023)
Precio: 41.58
Rejilla de simple deflexión modelo RH de dimensiones 800x280 mm, con aletas horizontales fijas inclinadas 45º, fabricada en aluminio, con acabado anodizado color natural o lacado en blanco. Modelo RH8025 de BRINNER.

**RH8030** Ud REJILLAS DE LAMAS HORIZONTALES FIJAS A 45º 800x300 mm (material; 26/12/2023)
Precio: 47.05
Rejilla de simple deflexión modelo RH de dimensiones 800x300 mm, con aletas horizontales fijas inclinadas 45º, fabricada en aluminio, con acabado anodizado color natural o lacado en blanco. Modelo RH8030 de BRINNER.

**RH8040** Ud REJILLAS DE LAMAS HORIZONTALES FIJAS A 45º 800x400 mm (material; 26/12/2023)
Precio: 60.09
Rejilla de simple deflexión modelo RH de dimensiones 800x400 mm, con aletas horizontales fijas inclinadas 45º, fabricada en aluminio, con acabado anodizado color natural o lacado en blanco. Modelo RH8040 de BRINNER.

**RH10010** Ud REJILLAS DE LAMAS HORIZONTALES FIJAS A 45º 1000x100 mm (material; 26/12/2023)
Precio: 32.75
Rejilla de simple deflexión modelo RH de dimensiones 1000x100 mm, con aletas horizontales fijas inclinadas 45º, fabricada en aluminio, con acabado anodizado color natural o lacado en blanco. Modelo RH10010 de BRINNER.

**RH10015** Ud REJILLAS DE LAMAS HORIZONTALES FIJAS A 45º 1000x150 mm (material; 26/12/2023)
Precio: 38.95
Rejilla de simple deflexión modelo RH de dimensiones 1000x150 mm, con aletas horizontales fijas inclinadas 45º, fabricada en aluminio, con acabado anodizado color natural o lacado en blanco. Modelo RH10015 de BRINNER.

**RH10020** Ud REJILLAS DE LAMAS HORIZONTALES FIJAS A 45º 1000x200 mm (material; 26/12/2023)
Precio: 46.18
Rejilla de simple deflexión modelo RH de dimensiones 1000x200 mm, con aletas horizontales fijas inclinadas 45º, fabricada en aluminio, con acabado anodizado color natural o lacado en blanco. Modelo RH10020 de BRINNER.

**RH10025** Ud REJILLAS DE LAMAS HORIZONTALES FIJAS A 45º 1000x250 mm (material; 26/12/2023)
Precio: 52.22
Rejilla de simple deflexión modelo RH de dimensiones 1000x250 mm, con aletas horizontales fijas inclinadas 45º, fabricada en aluminio, con acabado anodizado color natural o lacado en blanco. Modelo RH10025 de BRINNER.

**RH10030** Ud REJILLAS DE LAMAS HORIZONTALES FIJAS A 45º 1000x300 mm (material; 26/12/2023)
Precio: 59.02
Rejilla de simple deflexión modelo RH de dimensiones 1000x300 mm, con aletas horizontales fijas inclinadas 45º, fabricada en aluminio, con acabado anodizado color natural o lacado en blanco. Modelo RH10030 de BRINNER.

**RH10040** Ud REJILLAS DE LAMAS HORIZONTALES FIJAS A 45º 1000x400 mm (material; 26/12/2023)
Precio: 75.39
Rejilla de simple deflexión modelo RH de dimensiones 1000x400 mm, con aletas horizontales fijas inclinadas 45º, fabricada en aluminio, con acabado anodizado color natural o lacado en blanco. Modelo RH10040 de BRINNER.

#### LM LARGUEROS PARA MARCOS DE MONTAJE DE REJILLAS (26/12/2023)

**LM100** Ud LARGUERO PARA MARCO DE MONTAJE L=100 mm (material; 26/12/2023)
Precio: 0.53
Larguero metálico de longitud 100 mm para formación de marco de montaje para colocación de rejillas de la serie IHV+O y RH. Modelo LM100 de BRINNER.

**LM150** Ud LARGUERO PARA MARCO DE MONTAJE L=150 mm (material; 26/12/2023)
Precio: 0.62
Larguero metálico de longitud 150 mm para formación de marco de montaje para colocación de rejillas de la serie IHV+O y RH. Modelo LM150 de BRINNER.

**LM200** Ud LARGUERO PARA MARCO DE MONTAJE L=200 mm (material; 26/12/2023)
Precio: 0.97
Larguero metálico de longitud 200 mm para formación de marco de montaje para colocación de rejillas de la serie IHV+O y RH. Modelo LM200 de BRINNER.

**LM250** Ud LARGUERO PARA MARCO DE MONTAJE L=250 mm (material; 26/12/2023)
Precio: 1.11
Larguero metálico de longitud 250 mm para formación de marco de montaje para colocación de rejillas de la serie IHV+O y RH. Modelo LM250 de BRINNER.

**LM300** Ud LARGUERO PARA MARCO DE MONTAJE L=300 mm (material; 26/12/2023)
Precio: 1.22
Larguero metálico de longitud 300 mm para formación de marco de montaje para colocación de rejillas de la serie IHV+O y RH. Modelo LM300 de BRINNER.

**LM350** Ud LARGUERO PARA MARCO DE MONTAJE L=350 mm (material; 26/12/2023)
Precio: 1.33
Larguero metálico de longitud 350 mm para formación de marco de montaje para colocación de rejillas de la serie IHV+O y RH. Modelo LM350 de BRINNER.

**LM400** Ud LARGUERO PARA MARCO DE MONTAJE L=400 mm (material; 26/12/2023)
Precio: 1.46
Larguero metálico de longitud 400 mm para formación de marco de montaje para colocación de rejillas de la serie IHV+O y RH. Modelo LM400 de BRINNER.

**LM450** Ud LARGUERO PARA MARCO DE MONTAJE L=450 mm (material; 26/12/2023)
Precio: 1.55
Larguero metálico de longitud 450 mm para formación de marco de montaje para colocación de rejillas de la serie IHV+O y RH. Modelo LM450 de BRINNER.

**LM500** Ud LARGUERO PARA MARCO DE MONTAJE L=500 mm (material; 26/12/2023)
Precio: 1.68
Larguero metálico de longitud 500 mm para formación de marco de montaje para colocación de rejillas de la serie IHV+O y RH. Modelo LM500 de BRINNER.

**LM600** Ud LARGUERO PARA MARCO DE MONTAJE L=600 mm (material; 26/12/2023)
Precio: 1.82
Larguero metálico de longitud 600 mm para formación de marco de montaje para colocación de rejillas de la serie IHV+O y RH. Modelo LM600 de BRINNER.

**LM800** Ud LARGUERO PARA MARCO DE MONTAJE L=800 mm (material; 26/12/2023)
Precio: 2.31
Larguero metálico de longitud 800 mm para formación de marco de montaje para colocación de rejillas de la serie IHV+O y RH. Modelo LM800 de BRINNER.

**LM1000** Ud LARGUERO PARA MARCO DE MONTAJE L=1000 mm (material; 26/12/2023)
Precio: 2.75
Larguero metálico de longitud 1000 mm para formación de marco de montaje para colocación de rejillas de la serie IHV+O y RH. Modelo LM1000 de BRINNER.

#### SGR REJILLAS PARA CONDUCTO CIRCULAR (26/12/2023)

##### SGR0 REJILLA PARA CONDUCTO CIRCULAR SIMPLE DEFLEXIÓN (26/12/2023)

**SGR042575** Ud REJILLA PARA CONDUCTO CIRC. SIMPLE DEFLEXIÓN 425x75 D-150/400 (material; 13/03/2025)
Precio: 11.28
Rejilla de simple deflexión para acoplar a conducto circular de diámetro entre 150 y 400 mm, modelo SGR0 de dimensiones 425x75 mm, con aletas verticales orientables individualmente y fabricada en aluminio acabado anodizado color natural. Modelo SGR042575 de BRNNER.

**SGR062575** Ud REJILLA PARA CONDUCTO CIRC. SIMPLE DEFLEXIÓN 625x75 D-150/400 (material; 13/03/2025)
Precio: 17.08
Rejilla de simple deflexión para acoplar a conducto circular de diámetro entre 150 y 400 mm, modelo SGR0 de dimensiones 625x75 mm, con aletas verticales orientables individualmente y fabricada en aluminio acabado anodizado color natural. Modelo SGR062575 de BRNNER.

**SGR082575** Ud REJILLA PARA CONDUCTO CIRC. SIMPLE DEFLEXIÓN 825x75 D-150/400 (material; 13/03/2025)
Precio: 25.04
Rejilla de simple deflexión para acoplar a conducto circular de diámetro entre 150 y 400 mm, modelo SGR0 de dimensiones 825x75 mm, con aletas verticales orientables individualmente y fabricada en aluminio acabado anodizado color natural. Modelo SGR082575 de BRNNER.

**SGR0425125** Ud REJILLA PARA CONDUCTO CIRC. SIMPLE DEFLEXIÓN 425x125 D-315/900 (material; 13/03/2025)
Precio: 12.91
Rejilla de simple deflexión para acoplar a conducto circular de diámetro entre 315 y 900 mm, modelo SGR0 de dimensiones 425x125 mm, con aletas verticales orientables individualmente y fabricada en aluminio acabado anodizado color natural. Modelo SGR0425125 de BRNNER.

**SGR0625125** Ud REJILLA PARA CONDUCTO CIRC. SIMPLE DEFLEXIÓN 625x125 D-315/900 (material; 13/03/2025)
Precio: 18.85
Rejilla de simple deflexión para acoplar a conducto circular de diámetro entre 315 y 900 mm, modelo SGR0 de dimensiones 625x125 mm, con aletas verticales orientables individualmente y fabricada en aluminio acabado anodizado color natural. Modelo SGR0625125 de BRNNER.

**SGR0825125** Ud REJILLA PARA CONDUCTO CIRC. SIMPLE DEFLEXIÓN 825x125 D-315/900 (material; 13/03/2025)
Precio: 25.71
Rejilla de simple deflexión para acoplar a conducto circular de diámetro entre 315 y 900 mm, modelo SGR0 de dimensiones 825x125 mm, con aletas verticales orientables individualmente y fabricada en aluminio acabado anodizado color natural. Modelo SGR0825125 de BRNNER.

**SGR0425175** Ud REJILLA PARA CONDUCTO CIRC. SIMPLE DEFLEXIÓN 425x175 D-450/1200 (material; 26/12/2023)
Precio: 14.48
Rejilla de simple deflexión para acoplar a conducto circular de diámetro entre 450 y 1200 mm, modelo SGR0 de dimensiones 425x175 mm, con aletas verticales orientables individualmente y fabricada en aluminio acabado anodizado color natural. Modelo SGR0425175 de BRNNER.

**SGR0825175** Ud REJILLA PARA CONDUCTO CIRC. SIMPLE DEFLEXIÓN 825x175 D-450/1200 (material; 13/03/2025)
Precio: 26.34
Rejilla de simple deflexión para acoplar a conducto circular de diámetro entre 450 y 1200 mm, modelo SGR0 de dimensiones 825x175 mm, con aletas verticales orientables individualmente y fabricada en aluminio acabado anodizado color natural. Modelo SGR0825175 de BRNNER.

**SGR0425225** Ud REJILLA PARA CONDUCTO CIRC. SIMPLE DEFLEXIÓN 425x225 D-600/1400 (material; 13/03/2025)
Precio: 15.88
Rejilla de simple deflexión para acoplar a conducto circular de diámetro entre 600 y 1400 mm, modelo SGR0 de dimensiones 425x225 mm, con aletas verticales orientables individualmente y fabricada en aluminio acabado anodizado color natural. Modelo SGR0425225 de BRNNER.

**SGR0625225** Ud REJILLA PARA CONDUCTO CIRC. SIMPLE DEFLEXIÓN 625x225 D-600/1400 (material; 13/03/2025)
Precio: 22
Rejilla de simple deflexión para acoplar a conducto circular de diámetro entre 600 y 1400 mm, modelo SGR0 de dimensiones 625x225 mm, con aletas verticales orientables individualmente y fabricada en aluminio acabado anodizado color natural. Modelo SGR0625225 de BRNNER.

##### SGR1 REJILLA PARA CONDUCTO CIRCULAR DOBLE DEFLEXIÓN (26/12/2023)

**SGR142575** Ud REJILLA PARA CONDUCTO CIRC. DOBLE DEFLEXIÓN 425x75 D-150/400 (material; 13/03/2025)
Precio: 14.44
Rejilla de doble deflexión para acoplar a conducto circular de diámetro entre 150 y 400 mm, modelo SGR1 de dimensiones 425x75 mm, con aletas verticales orientables individualmente y fabricada en aluminio acabado anodizado color natural. Modelo SGR142575 de BRNNER.

**SGR162575** Ud REJILLA PARA CONDUCTO CIRC. DOBLE DEFLEXIÓN 625x75 D-150/400 (material; 13/03/2025)
Precio: 20.3
Rejilla de doble deflexión para acoplar a conducto circular de diámetro entre 150 y 400 mm, modelo SGR1 de dimensiones 625x75 mm, con aletas verticales orientables individualmente y fabricada en aluminio acabado anodizado color natural. Modelo SGR162575 de BRNNER.

**SGR182575** Ud REJILLA PARA CONDUCTO CIRC. DOBLE DEFLEXIÓN 825x75 D-150/400 (material; 13/03/2025)
Precio: 0
Rejilla de doble deflexión para acoplar a conducto circular de diámetro entre 150 y 400 mm, modelo SGR1 de dimensiones 825x75 mm, con aletas verticales orientables individualmente y fabricada en aluminio acabado anodizado color natural. Modelo SGR182575 de BRNNER.

**SGR1425125** Ud REJILLA PARA CONDUCTO CIRC. DOBLE DEFLEXIÓN 425x125 D-315/900 (material; 13/03/2025)
Precio: 18.09
Rejilla de doble deflexión para acoplar a conducto circular de diámetro entre 315 y 900 mm, modelo SGR1 de dimensiones 425x125 mm, con aletas verticales orientables individualmente y fabricada en aluminio acabado anodizado color natural. Modelo SGR1425125 de BRNNER.

**SGR1625125** Ud REJILLA PARA CONDUCTO CIRC. DOBLE DEFLEXIÓN 625x125 D-315/900 (material; 13/03/2025)
Precio: 25.76
Rejilla de doble deflexión para acoplar a conducto circular de diámetro entre 315 y 900 mm, modelo SGR1 de dimensiones 625x125 mm, con aletas verticales orientables individualmente y fabricada en aluminio acabado anodizado color natural. Modelo SGR1625125 de BRNNER.

**SGR1825125** Ud REJILLA PARA CONDUCTO CIRC. DOBLE DEFLEXIÓN 825x125 D-315/900 (material; 13/03/2025)
Precio: 0
Rejilla de doble deflexión para acoplar a conducto circular de diámetro entre 315 y 900 mm, modelo SGR1 de dimensiones 825x125 mm, con aletas verticales orientables individualmente y fabricada en aluminio acabado anodizado color natural. Modelo SGR1825125 de BRNNER.

**SGR1425175** Ud REJILLA PARA CONDUCTO CIRC. DOBLE DEFLEXIÓN 425x175 D-450/1200 (material; 26/12/2023)
Precio: 24.15
Rejilla de doble deflexión para acoplar a conducto circular de diámetro entre 450 y 1200 mm, modelo SGR1 de dimensiones 425x175 mm, con aletas verticales orientables individualmente y fabricada en aluminio acabado anodizado color natural. Modelo SGR1425175 de BRNNER.

**SGR1825175** Ud REJILLA PARA CONDUCTO CIRC. DOBLE DEFLEXIÓN 825x175 D-450/1200 (material; 13/03/2025)
Precio: 44.57
Rejilla de doble deflexión para acoplar a conducto circular de diámetro entre 450 y 1200 mm, modelo SGR1 de dimensiones 825x175 mm, con aletas verticales orientables individualmente y fabricada en aluminio acabado anodizado color natural. Modelo SGR1825175 de BRNNER.

**SGR1625225** Ud REJILLA PARA CONDUCTO CIRC. DOBLE DEFLEXIÓN 625x225 D-600/1400 (material; 13/03/2025)
Precio: 34.5
Rejilla de doble deflexión para acoplar a conducto circular de diámetro entre 600 y 1400 mm, modelo SGR1 de dimensiones 625x225 mm, con aletas verticales orientables individualmente y fabricada en aluminio acabado anodizado color natural. Modelo SGR1625225 de BRNNER.

**SGR1825225** Ud REJILLA PARA CONDUCTO CIRC. DOBLE DEFLEXIÓN 825x225 D-600/1400 (material; 13/03/2025)
Precio: 63.17
Rejilla de doble deflexión para acoplar a conducto circular de diámetro entre 600 y 1400 mm, modelo SGR1 de dimensiones 825x225 mm, con aletas verticales orientables individualmente y fabricada en aluminio acabado anodizado color natural. Modelo SGR1825225 de BRNNER.

#### TG-100 MULTITOBERAS ORIENTABLES (26/12/2023)

**TG155** Ud MARCO L=500 (5 MULTITOBERAS) PARA TUBO CIRCULAR D-150 A 250 mm (material; 26/12/2023)
Precio: 47.82
Marco de longitud 500 mm con 5 unidades de multitoberas de largo alcance fabricadas en material plástico de color gris y orientables una a una para acoplar a conductos circulares de diámetro entre 150 y 250 mm. Modelo TG155 de BRNNER.

**TG305** Ud MARCO L=500 (5 MULTITOBERAS) PARA TUBO CIRCULAR D-300 A 600 mm (material; 26/12/2023)
Precio: 47.82
Marco de longitud 500 mm con 5 unidades de multitoberas de largo alcance fabricadas en material plástico de color gris y orientables una a una para acoplar a conductos circulares de diámetro entre 300 y 600 mm. Modelo TG305 de BRNNER.

**TG1510** Ud MARCO L=1000 (10 MULTITOBERAS) PARA TUBO CIRCULAR D-150 A 250 mm (material; 18/03/2026)
Precio: 87.42
Marco de longitud 1000 mm con 10 unidades de multitoberas de largo alcance fabricadas en material plástico de color gris y orientables una a una para acoplar a conductos circulares de diámetro entre 150 y 250 mm. Modelo TG1510 de BRNNER.

**TG3010** Ud MARCO L=1000 (10 MULTITOBERAS) PARA TUBO CIRCULAR D-300 A 600 mm (material; 18/03/2026)
Precio: 87.42
Marco de longitud 1000 mm con 10 unidades de multitoberas de largo alcance fabricadas en material plástico de color gris y orientables una a una para acoplar a conductos circulares de diámetro entre 300 y 600 mm. Modelo TG3010 de BRNNER.

#### DCDS DIFUSOR CIRCULAR BLANCO DE CONOS FIJOS (13/03/2025)

**DCDS150** Ud DIFUSOR CIRCULAR BLANCO DE CONOS FIJOS D-150 mm (material; 13/03/2025)
Precio: 11.63
Difusor circular de conos fijos de diámetro 100 mm, fabricado en aluminio lacado en blanco. Modelo DCDS-100 de BRINNER.

**DCDS200** Ud DIFUSOR CIRCULAR BLANCO DE CONOS FIJOS D-200 mm (material; 13/03/2025)
Precio: 15.66
Difusor circular de conos fijos de diámetro 200 mm, fabricado en aluminio lacado en blanco. Modelo DCDS-200 de BRINNER.

**DCDS250** Ud DIFUSOR CIRCULAR BLANCO DE CONOS FIJOS D-250 mm (material; 13/03/2025)
Precio: 19.88
Difusor circular de conos fijos de diámetro 250 mm, fabricado en aluminio lacado en blanco. Modelo DCDS-250 de BRINNER.

**DCDS300** Ud DIFUSOR CIRCULAR BLANCO DE CONOS FIJOS D-300 mm (material; 13/03/2025)
Precio: 26.02
Difusor circular de conos fijos de diámetro 300 mm, fabricado en aluminio lacado en blanco. Modelo DCDS-300 de BRINNER.

**DCDS350** Ud DIFUSOR CIRCULAR BLANCO DE CONOS FIJOS D-350 mm (material; 13/03/2025)
Precio: 34.76
Difusor circular de conos fijos de diámetro 350 mm, fabricado en aluminio lacado en blanco. Modelo DCDS-350 de BRINNER.

#### DSP CUELLO DE CONEXIÓN A DIFUSOR CIRCULAR (13/03/2025)

**DSP150** Ud CUELLO CONEXIÓN A DIFUSOR CIRCULAR D-150 mm (material; 18/03/2026)
Precio: 10.85
Cuello de conexión a difusor circular de diámetro 150 mm. Modelo DSP-150 de BRINNER.

**DSP200** Ud CUELLO CONEXIÓN A DIFUSOR CIRCULAR D-200 mm (material; 18/03/2026)
Precio: 13.55
Cuello de conexión a difusor circular de diámetro 200 mm. Modelo DSP-200 de BRINNER.

**DSP250** Ud CUELLO CONEXIÓN A DIFUSOR CIRCULAR D-250 mm (material; 13/03/2025)
Precio: 15.28
Cuello de conexión a difusor circular de diámetro 250 mm. Modelo DSP-250 de BRINNER.

**DSP300** Ud CUELLO CONEXIÓN A DIFUSOR CIRCULAR D-300 mm (material; 13/03/2025)
Precio: 17.59
Cuello de conexión a difusor circular de diámetro 300 mm. Modelo DSP-300 de BRINNER.

**DSP350** Ud CUELLO CONEXIÓN A DIFUSOR CIRCULAR D-350 mm (material; 13/03/2025)
Precio: 21.54
Cuello de conexión a difusor circular de diámetro 350 mm. Modelo DSP-350 de BRINNER.

#### JNS TOBERAS DE LARGO ALCANCE (13/03/2025)

**JNS160** Ud TOBERA BLANCA DE LARGO ALCANCE D-160 mm (material; 13/03/2025)
Precio: 29.34
Tobera de largo alcance de diámetro 160 mm que permite el giro en todas direcciones, fabricada en chapa de aluminio lacada en blanco. Modelo JNS-160 de BRINNER.

**JNS200** Ud TOBERA BLANCA DE LARGO ALCANCE D-200 mm (material; 13/03/2025)
Precio: 36.89
Tobera de largo alcance de diámetro 200 mm que permite el giro en todas direcciones, fabricada en chapa de aluminio lacada en blanco. Modelo JNS-200 de BRINNER.

**JNS250** Ud TOBERA BLANCA DE LARGO ALCANCE D-250 mm (material; 13/03/2025)
Precio: 44.79
Tobera de largo alcance de diámetro 250 mm que permite el giro en todas direcciones, fabricada en chapa de aluminio lacada en blanco. Modelo JNS-250 de BRINNER.

**JNS315** Ud TOBERA BLANCA DE LARGO ALCANCE D-315 mm (material; 13/03/2025)
Precio: 62.81
Tobera de largo alcance de diámetro 315 mm que permite el giro en todas direcciones, fabricada en chapa de aluminio lacada en blanco. Modelo JNS-315 de BRINNER.

#### DIFUSOR ROT DIFUSOR ROTACIONAL (13/03/2025)

**DR600-24** Ud DIFUSOR ROTACIONAL 600x600 24 RANURAS (material; 13/03/2025)
Precio: 43.17
Difusor de flujo rotacional blanco con 24 ranuras orientables y medidas 600x600 mm adaptable a placas de techos modulares. Modelo DR600-24 de BRINNER.

**PLDR** Ud PLENUM PARA DIFUSOR ROTACIONAL 600x600 (material; 18/03/2026)
Precio: 88.64
Plenum para difusor rotacional de 600x600 fabricado en chapa galvanizada, con boca de conexión de diámetro 250 mm provista de compuerta de regulación manual de caudal. Modelo PLDR de BRINNER.

#### INTUM REJILLAS INTUMESCENTES (18/03/2026)

**RRI100100** Ud REJILLA INTUMESCENTE 100x100 (material; 18/03/2026)
Precio: 42.68
Rejilla intumescente de 100x100 mm, que permite la libre circulación del aire ofreciendo a su vez, una protección contra las llamas, los humos y los gases en caso de incendio. Sometidas al fuego, se hinchan, tapando los orificios formado una barrera física y térmica. Modelo RRI100100.

**RRI150150** Ud REJILLA INTUMESCENTE 150x150 (material; 18/03/2026)
Precio: 64.27
Rejilla intumescente de 150x150 mm, que permite la libre circulación del aire ofreciendo a su vez, una protección contra las llamas, los humos y los gases en caso de incendio. Sometidas al fuego, se hinchan, tapando los orificios formado una barrera física y térmica. Modelo RRI150150.

**RRI200100** Ud REJILLA INTUMESCENTE 200x100 (material; 18/03/2026)
Precio: 60.41
Rejilla intumescente de 200x100 mm, que permite la libre circulación del aire ofreciendo a su vez, una protección contra las llamas, los humos y los gases en caso de incendio. Sometidas al fuego, se hinchan, tapando los orificios formado una barrera física y térmica. Modelo RRI200100.

**RRI200200** Ud REJILLA INTUMESCENTE 200x200 (material; 18/03/2026)
Precio: 90.84
Rejilla intumescente de 200x200 mm, que permite la libre circulación del aire ofreciendo a su vez, una protección contra las llamas, los humos y los gases en caso de incendio. Sometidas al fuego, se hinchan, tapando los orificios formado una barrera física y térmica. Modelo RRI200200.

**RRI300200** Ud REJILLA INTUMESCENTE 300x200 (material; 18/03/2026)
Precio: 114.07
Rejilla intumescente de 300x200 mm, que permite la libre circulación del aire ofreciendo a su vez, una protección contra las llamas, los humos y los gases en caso de incendio. Sometidas al fuego, se hinchan, tapando los orificios formado una barrera física y térmica. Modelo RRI300200.

**RRI300300** Ud REJILLA INTUMESCENTE 300x300 (material; 18/03/2026)
Precio: 159.2
Rejilla intumescente de 300x300 mm, que permite la libre circulación del aire ofreciendo a su vez, una protección contra las llamas, los humos y los gases en caso de incendio. Sometidas al fuego, se hinchan, tapando los orificios formado una barrera física y térmica. Modelo RRI300300.

**RRI400200** Ud REJILLA INTUMESCENTE 400x200 (material; 18/03/2026)
Precio: 149.48
Rejilla intumescente de 400x200 mm, que permite la libre circulación del aire ofreciendo a su vez, una protección contra las llamas, los humos y los gases en caso de incendio. Sometidas al fuego, se hinchan, tapando los orificios formado una barrera física y térmica. Modelo RRI400200.

**RRI400400** Ud REJILLA INTUMESCENTE 400x400 (material; 18/03/2026)
Precio: 243.81
Rejilla intumescente de 400x400 mm, que permite la libre circulación del aire ofreciendo a su vez, una protección contra las llamas, los humos y los gases en caso de incendio. Sometidas al fuego, se hinchan, tapando los orificios formado una barrera física y térmica. Modelo RRI400400.

**RRI600400** Ud REJILLA INTUMESCENTE 600x400 (material; 18/03/2026)
Precio: 381.34
Rejilla intumescente de 600x400 mm, que permite la libre circulación del aire ofreciendo a su vez, una protección contra las llamas, los humos y los gases en caso de incendio. Sometidas al fuego, se hinchan, tapando los orificios formado una barrera física y térmica. Modelo RRI600400.

**RRI600600** Ud REJILLA INTUMESCENTE 600x600 (material; 18/03/2026)
Precio: 508.32
Rejilla intumescente de 600x600 mm, que permite la libre circulación del aire ofreciendo a su vez, una protección contra las llamas, los humos y los gases en caso de incendio. Sometidas al fuego, se hinchan, tapando los orificios formado una barrera física y térmica. Modelo RRI600600.

**RCI100** Ud REJILLA INTUMESCENTE Ø100 (material; 18/03/2026)
Precio: 73.83
Rejilla intumescente circular de diámetro 100 mm, que permite la libre circulación del aire ofreciendo a su vez, una protección contra las llamas, los humos y los gases en caso de incendio. Sometidas al fuego, se hinchan, tapando los orificios formado una barrera física y térmica. Modelo RCI-100.

**RCI125** Ud REJILLA INTUMESCENTE Ø125 (material; 18/03/2026)
Precio: 79.98
Rejilla intumescente circular de diámetro 100 mm, que permite la libre circulación del aire ofreciendo a su vez, una protección contra las llamas, los humos y los gases en caso de incendio. Sometidas al fuego, se hinchan, tapando los orificios formado una barrera física y térmica. Modelo RCI-100.

**RCI150** Ud REJILLA INTUMESCENTE Ø150 (material; 18/03/2026)
Precio: 100.2
Rejilla intumescente circular de diámetro 150 mm, que permite la libre circulación del aire ofreciendo a su vez, una protección contra las llamas, los humos y los gases en caso de incendio. Sometidas al fuego, se hinchan, tapando los orificios formado una barrera física y térmica. Modelo RCI-150.

**RCI200** Ud REJILLA INTUMESCENTE Ø200 (material; 18/03/2026)
Precio: 138.87
Rejilla intumescente circular de diámetro 200 mm, que permite la libre circulación del aire ofreciendo a su vez, una protección contra las llamas, los humos y los gases en caso de incendio. Sometidas al fuego, se hinchan, tapando los orificios formado una barrera física y térmica. Modelo RCI-200.

**RCI250** Ud REJILLA INTUMESCENTE Ø250 (material; 18/03/2026)
Precio: 175.78
Rejilla intumescente circular de diámetro 250 mm, que permite la libre circulación del aire ofreciendo a su vez, una protección contra las llamas, los humos y los gases en caso de incendio. Sometidas al fuego, se hinchan, tapando los orificios formado una barrera física y térmica. Modelo RCI-250.

**RCI300** Ud REJILLA INTUMESCENTE Ø300 (material; 18/03/2026)
Precio: 227.64
Rejilla intumescente circular de diámetro 300 mm, que permite la libre circulación del aire ofreciendo a su vez, una protección contra las llamas, los humos y los gases en caso de incendio. Sometidas al fuego, se hinchan, tapando los orificios formado una barrera física y térmica. Modelo RCI-300.

**RCI355** Ud REJILLA INTUMESCENTE Ø355 (material; 18/03/2026)
Precio: 246.97
Rejilla intumescente circular de diámetro 355 mm, que permite la libre circulación del aire ofreciendo a su vez, una protección contra las llamas, los humos y los gases en caso de incendio. Sometidas al fuego, se hinchan, tapando los orificios formado una barrera física y térmica. Modelo RCI-355.

**RCI400** Ud REJILLA INTUMESCENTE Ø400 (material; 18/03/2026)
Precio: 287.4
Rejilla intumescente circular de diámetro 400 mm, que permite la libre circulación del aire ofreciendo a su vez, una protección contra las llamas, los humos y los gases en caso de incendio. Sometidas al fuego, se hinchan, tapando los orificios formado una barrera física y térmica. Modelo RCI-400.

#### DH DIFUSOR PARA EQUIPOS EVAPORATIVOS (26/12/2023)

**DHC2** Ud DIFUSOR EVAPORATIVO PARA 2 REJ. 550X550 BOCA CIRC. 600 (material; 18/03/2026)
Precio: 92.04
Difusor fabricado en chapa de acero galvanizado con boca de conexión circular de diámetro 600 mm y preparado para acoplar 2 rejillas de 550x550 en instalaciones con equipos evaporativos (rejillas no incluidas). Marca BRINNER modelo DHC2-G.

**DHC2X** Ud DIFUSOR EVAPORATIVO PARA 2 REJ. 550X550 BOCA CIRC. 600 INOX (material; 18/03/2026)
Precio: 161.71
Difusor fabricado en chapa de acero galvanizado con boca de conexión de 550X550 mm y preparado para acoplar 2 rejillas de 550x550 en instalaciones con equipos evaporativos (rejillas no incluidas). Marca BRINNER modelo DHR2-G.

**DHC4** Ud DIFUSOR EVAPORATIVO PARA 4 REJ. 550X550 BOCA CIRC. 600 (material; 18/03/2026)
Precio: 107.1
Difusor fabricado en chapa de acero galvanizado con boca de conexión circular de diámetro 600 mm y preparado para acoplar 4 rejillas de 550x550 en instalaciones con equipos evaporativos (rejillas no incluidas). Marca BRINNER modelo DHC4-G.

**DHC4X** Ud DIFUSOR EVAPORATIVO PARA 4 REJ. 550X550 BOCA CIRC. 600 INOX (material; 18/03/2026)
Precio: 207.52
Difusor fabricado en chapa de acero galvanizado con boca de conexión de 550X550 mm y preparado para acoplar 4 rejillas de 550x550 en instalaciones con equipos evaporativos (rejillas no incluidas). Marca BRINNER modelo DHR4-G.

**DHC6** Ud DIFUSOR EVAPORATIVO PARA 6 REJ. 500X300 BOCA CIRC. 600 (material; 18/03/2026)
Precio: 76.76
Difusor fabricado en chapa de acero galvanizado con boca de conexión circular de diámetro 600 mm y preparado para acoplar 6 rejillas de 500x300 en instalaciones con equipos evaporativos (rejillas no incluidas). Marca BRINNER modelo DHC6-G.

**DHC6X** Ud DIFUSOR EVAPORATIVO PARA 6 REJ. 500X300 BOCA CIRC. 600 INOX (material; 13/03/2025)
Precio: 152.89
Difusor fabricado en chapa de acero galvanizado con boca de conexión de 550X550 mm y preparado para acoplar 6 rejillas de 500x300 en instalaciones con equipos evaporativos (rejillas no incluidas). Marca BRINNER modelo DHR6-G.

**DHR2** Ud DIFUSOR EVAPORATIVO PARA 2 REJ. 550X550 BOCA RECT. 550X550 (material; 18/03/2026)
Precio: 92.04
Difusor fabricado en chapa de acero inoxidable con boca de conexión circular de diámetro 600 mm y preparado para acoplar 2 rejillas de 550x550 en instalaciones con equipos evaporativos (rejillas no incluidas). Marca BRINNER modelo DHC2-I.

**DHR2X** Ud DIFUSOR EVAPORATIVO PARA 2 REJ. 550X550 BOCA RECT. 550X550 INOX (material; 18/03/2026)
Precio: 161.71
Difusor fabricado en chapa de acero inoxidable con boca de conexión de 550X550 mm y preparado para acoplar 2 rejillas de 550x550 en instalaciones con equipos evaporativos (rejillas no incluidas). Marca BRINNER modelo DHR2-I.

**DHR4** Ud DIFUSOR EVAPORATIVO PARA 4 REJ. 550X550 BOCA RECT. 550X550 (material; 18/03/2026)
Precio: 107.1
Difusor fabricado en chapa de acero inoxidable con boca de conexión circular de diámetro 600 mm y preparado para acoplar 4 rejillas de 550x550 en instalaciones con equipos evaporativos (rejillas no incluidas). Marca BRINNER modelo DHC4-I.

**DHR4X** Ud DIFUSOR EVAPORATIVO PARA 4 REJ. 550X550 BOCA RECT. 550X550 INOX (material; 18/03/2026)
Precio: 207.52
Difusor fabricado en chapa de acero inoxidable con boca de conexión de 550X550 mm y preparado para acoplar 4 rejillas de 550x550 en instalaciones con equipos evaporativos (rejillas no incluidas). Marca BRINNER modelo DHR4-I.

**DHR6** Ud DIFUSOR EVAPORATIVO PARA 6 REJ. 500X300 BOCA RECT. 550X550 (material; 18/03/2026)
Precio: 76.76
Difusor fabricado en chapa de acero inoxidable con boca de conexión circular de diámetro 600 mm y preparado para acoplar 6 rejillas de 500x300 en instalaciones con equipos evaporativos (rejillas no incluidas). Marca BRINNER modelo DHC6-I.

**DHR6X** Ud DIFUSOR EVAPORATIVO PARA 6 REJ. 500X300 BOCA RECT. 550X550 INOX (material; 26/12/2023)
Precio: 152.89
Difusor fabricado en chapa de acero inoxidable con boca de conexión de 550X550 mm y preparado para acoplar 6 rejillas de 500x300 en instalaciones con equipos evaporativos (rejillas no incluidas). Marca BRINNER modelo DHR6-I.

**IHV5555** Ud REJILLAS DE DOBLE DEFLEXIÓN 550x550 mm (material; 26/12/2023)
Precio: 115
Rejilla de doble deflexión modelo IHV de dimensiones 550x550 mm, con aletas horizontales y verticales orientables individualmente, fabricada en aluminio, con acabado anodizado color natural o lacado en blanco. Modelo IHV5555 de BRINNER.

**IHV5030** Ud REJILLAS DE DOBLE DEFLEXIÓN 500x300 mm (material; 26/12/2023)
Precio: 40.5
Rejilla de doble deflexión modelo IHV de dimensiones 500x300 mm, con aletas horizontales y verticales orientables individualmente, fabricada en aluminio, con acabado anodizado color natural o lacado en blanco. Modelo IHV5030 de BRINNER.

### AISLAMIENTOS BRINNER - AISLAMIENTOS (26/12/2023)

#### FORRO ALUM. CALORIFUGADO DE ALUMINIO PARA TUBERIAS (18/03/2026)

##### CALT FORRO ALUMINIO 0,6 TUBO RECTO L=1 ML (18/03/2026)

**CALT-12-30** Ud FORRO ALUMINIO 0,6 TUBO L=1 ML DIAM. 1/2" EN 30 mm (18/03/2026)
Precio: 15.01
Tubo de longitud 1 ml de chapa de aluminio de espesor 0,6 mm para calorifugado de tuberías de diámetro 1/2" con aislamiento de 30 mm, fabricado abierto y con los bordones y agujeros necesarios para la instalación. Marca BRINNER modelo CALT-1/2-30.

**CALT-12-40** Ud FORRO ALUMINIO 0,6 TUBO L=1 ML DIAM. 1/2" EN 40 mm (material; 18/03/2026)
Precio: 16.66
Tubo de longitud 1 ml de chapa de aluminio de espesor 0,6 mm para calorifugado de tuberías de diámetro 1/2" con aislamiento de 40 mm, fabricado abierto y con los bordones y agujeros necesarios para la instalación. Marca BRINNER modelo CALT-1/2-40.

**CALT-34-30** Ud FORRO ALUMINIO 0,6 TUBO L=1 ML DIAM. 3/4" EN 30 mm (material; 18/03/2026)
Precio: 15.5
Tubo de longitud 1 ml de chapa de aluminio de espesor 0,6 mm para calorifugado de tuberías de diámetro 3/4" con aislamiento de 30 mm, fabricado abierto y con los bordones y agujeros necesarios para la instalación. Marca BRINNER modelo CALT-3/4-30.

**CALT-34-40** Ud FORRO ALUMINIO 0,6 TUBO L=1 ML DIAM. 3/4" EN 40 mm (material; 18/03/2026)
Precio: 17.16
Tubo de longitud 1 ml de chapa de aluminio de espesor 0,6 mm para calorifugado de tuberías de diámetro 3/4" con aislamiento de 40 mm, fabricado abierto y con los bordones y agujeros necesarios para la instalación. Marca BRINNER modelo CALT-3/4-40.

**CALT-1-30** Ud FORRO ALUMINIO 0,6 TUBO L=1 ML DIAM. 1" EN 30 mm (material; 18/03/2026)
Precio: 16
Tubo de longitud 1 ml de chapa de aluminio de espesor 0,6 mm para calorifugado de tuberías de diámetro 1" con aislamiento de 30 mm, fabricado abierto y con los bordones y agujeros necesarios para la instalación. Marca BRINNER modelo CALT-1-30.

**CALT-1-40** Ud FORRO ALUMINIO 0,6 TUBO L=1 ML DIAM. 1" EN 40 mm (material; 18/03/2026)
Precio: 17.66
Tubo de longitud 1 ml de chapa de aluminio de espesor 0,6 mm para calorifugado de tuberías de diámetro 1" con aislamiento de 40 mm, fabricado abierto y con los bordones y agujeros necesarios para la instalación. Marca BRINNER modelo CALT-1-40.

**CALT-1-50** Ud FORRO ALUMINIO 0,6 TUBO L=1 ML DIAM. 1" EN 50 mm (material; 18/03/2026)
Precio: 19.31
Tubo de longitud 1 ml de chapa de aluminio de espesor 0,6 mm para calorifugado de tuberías de diámetro 1" con aislamiento de 50 mm, fabricado abierto y con los bordones y agujeros necesarios para la instalación. Marca BRINNER modelo CALT-1-50.

**CALT-114-30** Ud FORRO ALUMINIO 0,6 TUBO L=1 ML DIAM. 1 1/4" EN 30 mm (material; 18/03/2026)
Precio: 16.66
Tubo de longitud 1 ml de chapa de aluminio de espesor 0,6 mm para calorifugado de tuberías de diámetro 1 1/4" con aislamiento de 30 mm, fabricado abierto y con los bordones y agujeros necesarios para la instalación. Marca BRINNER modelo CALT-11/4-30.

**CALT-114-40** Ud FORRO ALUMINIO 0,6 TUBO L=1 ML DIAM. 1 1/4" EN 40 mm (material; 18/03/2026)
Precio: 18.32
Tubo de longitud 1 ml de chapa de aluminio de espesor 0,6 mm para calorifugado de tuberías de diámetro 1 1/4" con aislamiento de 40 mm, fabricado abierto y con los bordones y agujeros necesarios para la instalación. Marca BRINNER modelo CALT-11/4-40.

**CALT-114-50** Ud FORRO ALUMINIO 0,6 TUBO L=1 ML DIAM. 1 1/4" EN 50 mm (material; 18/03/2026)
Precio: 19.98
Tubo de longitud 1 ml de chapa de aluminio de espesor 0,6 mm para calorifugado de tuberías de diámetro 1 1/4" con aislamiento de 50 mm, fabricado abierto y con los bordones y agujeros necesarios para la instalación. Marca BRINNER modelo CALT-11/4-50.

**CALT-112-30** Ud FORRO ALUMINIO 0,6 TUBO L=1 ML DIAM. 1 1/2" EN 30 mm (material; 18/03/2026)
Precio: 17.16
Tubo de longitud 1 ml de chapa de aluminio de espesor 0,6 mm para calorifugado de tuberías de diámetro 1 1/2" con aislamiento de 30 mm, fabricado abierto y con los bordones y agujeros necesarios para la instalación. Marca BRINNER modelo CALT-11/2-30.

**CALT-112-40** Ud FORRO ALUMINIO 0,6 TUBO L=1 ML DIAM. 1 1/2" EN 40 mm (material; 18/03/2026)
Precio: 18.82
Tubo de longitud 1 ml de chapa de aluminio de espesor 0,6 mm para calorifugado de tuberías de diámetro 1 1/2" con aislamiento de 40 mm, fabricado abierto y con los bordones y agujeros necesarios para la instalación. Marca BRINNER modelo CALT-11/2-40.

**CALT-112-50** Ud FORRO ALUMINIO 0,6 TUBO L=1 ML DIAM. 1 1/2" EN 50 mm (material; 18/03/2026)
Precio: 20.47
Tubo de longitud 1 ml de chapa de aluminio de espesor 0,6 mm para calorifugado de tuberías de diámetro 1 1/2" con aislamiento de 50 mm, fabricado abierto y con los bordones y agujeros necesarios para la instalación. Marca BRINNER modelo CALT-11/2-50.

**CALT-2-30** Ud FORRO ALUMINIO 0,6 TUBO L=1 ML DIAM. 2" EN 30 mm (material; 18/03/2026)
Precio: 18.15
Tubo de longitud 1 ml de chapa de aluminio de espesor 0,6 mm para calorifugado de tuberías de diámetro 2" con aislamiento de 30 mm, fabricado abierto y con los bordones y agujeros necesarios para la instalación. Marca BRINNER modelo CALT-2-30.

**CALT-2-40** Ud FORRO ALUMINIO 0,6 TUBO L=1 ML DIAM. 2" EN 40 mm (material; 18/03/2026)
Precio: 19.81
Tubo de longitud 1 ml de chapa de aluminio de espesor 0,6 mm para calorifugado de tuberías de diámetro 2" con aislamiento de 40 mm, fabricado abierto y con los bordones y agujeros necesarios para la instalación. Marca BRINNER modelo CALT-2-40.

**CALT-2-50** Ud FORRO ALUMINIO 0,6 TUBO L=1 ML DIAM. 2" EN 50 mm (material; 18/03/2026)
Precio: 21.47
Tubo de longitud 1 ml de chapa de aluminio de espesor 0,6 mm para calorifugado de tuberías de diámetro 2" con aislamiento de 50 mm, fabricado abierto y con los bordones y agujeros necesarios para la instalación. Marca BRINNER modelo CALT-2-50.

**CALT-212-30** Ud FORRO ALUMINIO 0,6 TUBO L=1 ML DIAM. 2 1/2" EN 30 mm (material; 18/03/2026)
Precio: 19.48
Tubo de longitud 1 ml de chapa de aluminio de espesor 0,6 mm para calorifugado de tuberías de diámetro 2 1/2" con aislamiento de 30 mm, fabricado abierto y con los bordones y agujeros necesarios para la instalación. Marca BRINNER modelo CALT-21/2-30.

**CALT-212-40** Ud FORRO ALUMINIO 0,6 TUBO L=1 ML DIAM. 2 1/2" EN 40 mm (material; 18/03/2026)
Precio: 21.14
Tubo de longitud 1 ml de chapa de aluminio de espesor 0,6 mm para calorifugado de tuberías de diámetro 2 1/2" con aislamiento de 40 mm, fabricado abierto y con los bordones y agujeros necesarios para la instalación. Marca BRINNER modelo CALT-21/2-40.

**CALT-212-50** Ud FORRO ALUMINIO 0,6 TUBO L=1 ML DIAM. 2 1/2" EN 50 mm (material; 18/03/2026)
Precio: 22.79
Tubo de longitud 1 ml de chapa de aluminio de espesor 0,6 mm para calorifugado de tuberías de diámetro 2 1/2" con aislamiento de 50 mm, fabricado abierto y con los bordones y agujeros necesarios para la instalación. Marca BRINNER modelo CALT-21/2-50.

**CALT-3-30** Ud FORRO ALUMINIO 0,6 TUBO L=1 ML DIAM. 3" EN 30 mm (material; 18/03/2026)
Precio: 20.64
Tubo de longitud 1 ml de chapa de aluminio de espesor 0,6 mm para calorifugado de tuberías de diámetro 3" con aislamiento de 30 mm, fabricado abierto y con los bordones y agujeros necesarios para la instalación. Marca BRINNER modelo CALT-3-30.

**CALT-3-40** Ud FORRO ALUMINIO 0,6 TUBO L=1 ML DIAM. 3" EN 40 mm (material; 18/03/2026)
Precio: 22.3
Tubo de longitud 1 ml de chapa de aluminio de espesor 0,6 mm para calorifugado de tuberías de diámetro 3" con aislamiento de 40 mm, fabricado abierto y con los bordones y agujeros necesarios para la instalación. Marca BRINNER modelo CALT-3-40.

**CALT-3-50** Ud FORRO ALUMINIO 0,6 TUBO L=1 ML DIAM. 3" EN 50 mm (material; 18/03/2026)
Precio: 23.95
Tubo de longitud 1 ml de chapa de aluminio de espesor 0,6 mm para calorifugado de tuberías de diámetro 3" con aislamiento de 50 mm, fabricado abierto y con los bordones y agujeros necesarios para la instalación. Marca BRINNER modelo CALT-3-50.

**CALT-4-30** Ud FORRO ALUMINIO 0,6 TUBO L=1 ML DIAM. 4" EN 30 mm (material; 18/03/2026)
Precio: 22.63
Tubo de longitud 1 ml de chapa de aluminio de espesor 0,6 mm para calorifugado de tuberías de diámetro 4" con aislamiento de 30 mm, fabricado abierto y con los bordones y agujeros necesarios para la instalación. Marca BRINNER modelo CALT-4-30.

**CALT-4-40** Ud FORRO ALUMINIO 0,6 TUBO L=1 ML DIAM. 4" EN 40 mm (material; 18/03/2026)
Precio: 24.29
Tubo de longitud 1 ml de chapa de aluminio de espesor 0,6 mm para calorifugado de tuberías de diámetro 4" con aislamiento de 40 mm, fabricado abierto y con los bordones y agujeros necesarios para la instalación. Marca BRINNER modelo CALT-4-40.

**CALT-4-50** Ud FORRO ALUMINIO 0,6 TUBO L=1 ML DIAM. 4" EN 50 mm (material; 18/03/2026)
Precio: 25.94
Tubo de longitud 1 ml de chapa de aluminio de espesor 0,6 mm para calorifugado de tuberías de diámetro 4" con aislamiento de 50 mm, fabricado abierto y con los bordones y agujeros necesarios para la instalación. Marca BRINNER modelo CALT-4-50.

**CALT-4-60** Ud FORRO ALUMINIO 0,6 TUBO L=1 ML DIAM. 4" EN 60 mm (material; 18/03/2026)
Precio: 27.6
Tubo de longitud 1 ml de chapa de aluminio de espesor 0,6 mm para calorifugado de tuberías de diámetro 4" con aislamiento de 60 mm, fabricado abierto y con los bordones y agujeros necesarios para la instalación. Marca BRINNER modelo CALT-4-60.

**CALT-5-30** Ud FORRO ALUMINIO 0,6 TUBO L=1 ML DIAM. 5" EN 30 mm (material; 18/03/2026)
Precio: 24.7
Tubo de longitud 1 ml de chapa de aluminio de espesor 0,6 mm para calorifugado de tuberías de diámetro 5" con aislamiento de 30 mm, fabricado abierto y con los bordones y agujeros necesarios para la instalación. Marca BRINNER modelo CALT-5-30.

**CALT-5-40** Ud FORRO ALUMINIO 0,6 TUBO L=1 ML DIAM. 5" EN 40 mm (material; 18/03/2026)
Precio: 26.36
Tubo de longitud 1 ml de chapa de aluminio de espesor 0,6 mm para calorifugado de tuberías de diámetro 5" con aislamiento de 40 mm, fabricado abierto y con los bordones y agujeros necesarios para la instalación. Marca BRINNER modelo CALT-5-40.

**CALT-5-50** Ud FORRO ALUMINIO 0,6 TUBO L=1 ML DIAM. 5" EN 50 mm (material; 18/03/2026)
Precio: 28.02
Tubo de longitud 1 ml de chapa de aluminio de espesor 0,6 mm para calorifugado de tuberías de diámetro 5" con aislamiento de 50 mm, fabricado abierto y con los bordones y agujeros necesarios para la instalación. Marca BRINNER modelo CALT-5-50.

**CALT-5-60** Ud FORRO ALUMINIO 0,6 TUBO L=1 ML DIAM. 5" EN 60 mm (material; 18/03/2026)
Precio: 33.28
Tubo de longitud 1 ml de chapa de aluminio de espesor 0,6 mm para calorifugado de tuberías de diámetro 5" con aislamiento de 60 mm, fabricado abierto y con los bordones y agujeros necesarios para la instalación. Marca BRINNER modelo CALT-5-60.

**CALT-6-30** Ud FORRO ALUMINIO 0,6 TUBO L=1 ML DIAM. 6" EN 30 mm (material; 18/03/2026)
Precio: 27.19
Tubo de longitud 1 ml de chapa de aluminio de espesor 0,6 mm para calorifugado de tuberías de diámetro 6" con aislamiento de 30 mm, fabricado abierto y con los bordones y agujeros necesarios para la instalación. Marca BRINNER modelo CALT-6-30.

**CALT-6-40** Ud FORRO ALUMINIO 0,6 TUBO L=1 ML DIAM. 6" EN 40 mm (material; 18/03/2026)
Precio: 28.84
Tubo de longitud 1 ml de chapa de aluminio de espesor 0,6 mm para calorifugado de tuberías de diámetro 6" con aislamiento de 40 mm, fabricado abierto y con los bordones y agujeros necesarios para la instalación. Marca BRINNER modelo CALT-6-40.

**CALT-6-50** Ud FORRO ALUMINIO 0,6 TUBO L=1 ML DIAM. 6" EN 50 mm (material; 18/03/2026)
Precio: 34.11
Tubo de longitud 1 ml de chapa de aluminio de espesor 0,6 mm para calorifugado de tuberías de diámetro 6" con aislamiento de 50 mm, fabricado abierto y con los bordones y agujeros necesarios para la instalación. Marca BRINNER modelo CALT-6-50.

**CALT-6-60** Ud FORRO ALUMINIO 0,6 TUBO L=1 ML DIAM. 6" EN 60 mm (material; 18/03/2026)
Precio: 35.77
Tubo de longitud 1 ml de chapa de aluminio de espesor 0,6 mm para calorifugado de tuberías de diámetro 6" con aislamiento de 60 mm, fabricado abierto y con los bordones y agujeros necesarios para la instalación. Marca BRINNER modelo CALT-6-60.

**CALT-8-30** Ud FORRO ALUMINIO 0,6 TUBO L=1 ML DIAM. 8" EN 30 mm (material; 18/03/2026)
Precio: 35.02
Tubo de longitud 1 ml de chapa de aluminio de espesor 0,6 mm para calorifugado de tuberías de diámetro 8" con aislamiento de 30 mm, fabricado abierto y con los bordones y agujeros necesarios para la instalación. Marca BRINNER modelo CALT-8-30.

**CALT-8-40** Ud FORRO ALUMINIO 0,6 TUBO L=1 ML DIAM. 8" EN 40 mm (material; 18/03/2026)
Precio: 36.68
Tubo de longitud 1 ml de chapa de aluminio de espesor 0,6 mm para calorifugado de tuberías de diámetro 8" con aislamiento de 40 mm, fabricado abierto y con los bordones y agujeros necesarios para la instalación. Marca BRINNER modelo CALT-8-40.

**CALT-8-50** Ud FORRO ALUMINIO 0,6 TUBO L=1 ML DIAM. 8" EN 50 mm (material; 18/03/2026)
Precio: 38.34
Tubo de longitud 1 ml de chapa de aluminio de espesor 0,6 mm para calorifugado de tuberías de diámetro 8" con aislamiento de 50 mm, fabricado abierto y con los bordones y agujeros necesarios para la instalación. Marca BRINNER modelo CALT-8-50.

**CALT-8-60** Ud FORRO ALUMINIO 0,6 TUBO L=1 ML DIAM. 8" EN 60 mm (material; 18/03/2026)
Precio: 39.99
Tubo de longitud 1 ml de chapa de aluminio de espesor 0,6 mm para calorifugado de tuberías de diámetro 8" con aislamiento de 50 mm, fabricado abierto y con los bordones y agujeros necesarios para la instalación. Marca BRINNER modelo CALT-8-50.

##### CALC45 FORRO ALUMINIO 0,6 CODO 45º (18/03/2026)

**CALC45-12-30** Ud FORRO ALUMINIO 0,6 CODO 45º DIAM. 1/2" EN 30 mm (material; 18/03/2026)
Precio: 23.42
Codo de 45º de chapa de aluminio de espesor 0,6 mm para calorifugado de tuberías de diámetro 1/2" con aislamiento de 30 mm, fabricado abierto y con los bordones y agujeros necesarios para la instalación. Marca BRINNER modelo CALC45-1/2-30

**CALC45-12-40** Ud FORRO ALUMINIO 0,6 CODO 45º DIAM. 1/2" EN 40 mm (material; 18/03/2026)
Precio: 26.92
Codo de 45º de chapa de aluminio de espesor 0,6 mm para calorifugado de tuberías de diámetro 1/2" con aislamiento de 40 mm, fabricado abierto y con los bordones y agujeros necesarios para la instalación. Marca BRINNER modelo CALC45-1/2-40.

**CALC45-34-30** Ud FORRO ALUMINIO 0,6 CODO 45º DIAM. 3/4" EN 30 mm (material; 18/03/2026)
Precio: 23.52
Codo de 45º de chapa de aluminio de espesor 0,6 mm para calorifugado de tuberías de diámetro 3/4" con aislamiento de 30 mm, fabricado abierto y con los bordones y agujeros necesarios para la instalación. Marca BRINNER modelo CALC45-3/4-30.

**CALC45-34-40** Ud FORRO ALUMINIO 0,6 CODO 45º DIAM. 3/4" EN 40 mm (material; 18/03/2026)
Precio: 27.04
Codo de 45º de chapa de aluminio de espesor 0,6 mm para calorifugado de tuberías de diámetro 3/4" con aislamiento de 40 mm, fabricado abierto y con los bordones y agujeros necesarios para la instalación. Marca BRINNER modelo CALC45-3/4-40.

**CALC45-1-30** Ud FORRO ALUMINIO 0,6 CODO 45º DIAM. 1" EN 30 mm (material; 18/03/2026)
Precio: 23.65
Codo de 45º de chapa de aluminio de espesor 0,6 mm para calorifugado de tuberías de diámetro 1" con aislamiento de 30 mm, fabricado abierto y con los bordones y agujeros necesarios para la instalación. Marca BRINNER modelo CALC45-1-30.

**CALC45-1-40** Ud FORRO ALUMINIO 0,6 CODO 45º DIAM. 1" EN 40 mm (material; 18/03/2026)
Precio: 27.18
Codo de 45º de chapa de aluminio de espesor 0,6 mm para calorifugado de tuberías de diámetro 1" con aislamiento de 40 mm, fabricado abierto y con los bordones y agujeros necesarios para la instalación. Marca BRINNER modelo CALC45-1-40.

**CALC45-1-50** Ud FORRO ALUMINIO 0,6 CODO 45º DIAM. 1" EN 50 mm (material; 18/03/2026)
Precio: 27.62
Codo de 45º de chapa de aluminio de espesor 0,6 mm para calorifugado de tuberías de diámetro 1" con aislamiento de 50 mm, fabricado abierto y con los bordones y agujeros necesarios para la instalación. Marca BRINNER modelo CALC45-1-50.

**CALC45-114-30** Ud FORRO ALUMINIO 0,6 CODO 45º DIAM. 1 1/4" EN 30 mm (material; 18/03/2026)
Precio: 26.95
Codo de 45º de chapa de aluminio de espesor 0,6 mm para calorifugado de tuberías de diámetro 1 1/4" con aislamiento de 30 mm, fabricado abierto y con los bordones y agujeros necesarios para la instalación. Marca BRINNER modelo CALC45-11/4-30.

**CALC45-114-40** Ud FORRO ALUMINIO 0,6 CODO 45º DIAM. 1 1/4" EN 40 mm (material; 18/03/2026)
Precio: 27.35
Codo de 45º de chapa de aluminio de espesor 0,6 mm para calorifugado de tuberías de diámetro 1 1/4" con aislamiento de 40 mm, fabricado abierto y con los bordones y agujeros necesarios para la instalación. Marca BRINNER modelo CALC45-11/4-40.

**CALC45-114-50** Ud FORRO ALUMINIO 0,6 CODO 45º DIAM. 1 1/4" EN 50 mm (material; 18/03/2026)
Precio: 32.06
Codo de 45º de chapa de aluminio de espesor 0,6 mm para calorifugado de tuberías de diámetro 1 1/4" con aislamiento de 50 mm, fabricado abierto y con los bordones y agujeros necesarios para la instalación. Marca BRINNER modelo CALC45-11/4-50.

**CALC45-112-30** Ud FORRO ALUMINIO 0,6 CODO 45º DIAM. 1 1/2" EN 30 mm (material; 18/03/2026)
Precio: 27.07
Codo de 45º de chapa de aluminio de espesor 0,6 mm para calorifugado de tuberías de diámetro 1 1/2" con aislamiento de 30 mm, fabricado abierto y con los bordones y agujeros necesarios para la instalación. Marca BRINNER modelo CALC45-11/2-30.

**CALC45-112-40** Ud FORRO ALUMINIO 0,6 CODO 45º DIAM. 1 1/2" EN 40 mm (material; 18/03/2026)
Precio: 27.48
Codo de 45º de chapa de aluminio de espesor 0,6 mm para calorifugado de tuberías de diámetro 1 1/2" con aislamiento de 40 mm, fabricado abierto y con los bordones y agujeros necesarios para la instalación. Marca BRINNER modelo CALC45-11/2-40.

**CALC45-112-50** Ud FORRO ALUMINIO 0,6 CODO 45º DIAM. 1 1/2" EN 50 mm (material; 18/03/2026)
Precio: 32.21
Codo de 45º de chapa de aluminio de espesor 0,6 mm para calorifugado de tuberías de diámetro 1 1/2" con aislamiento de 50 mm, fabricado abierto y con los bordones y agujeros necesarios para la instalación. Marca BRINNER modelo CALC45-11/2-50.

**CALC45-2-30** Ud FORRO ALUMINIO 0,6 CODO 45º DIAM. 2" EN 30 mm (material; 18/03/2026)
Precio: 27.32
Codo de 45º de chapa de aluminio de espesor 0,6 mm para calorifugado de tuberías de diámetro 2" con aislamiento de 30 mm, fabricado abierto y con los bordones y agujeros necesarios para la instalación. Marca BRINNER modelo CALC45-2-30.

**CALC45-2-40** Ud FORRO ALUMINIO 0,6 CODO 45º DIAM. 2" EN 40 mm (material; 18/03/2026)
Precio: 32
Codo de 45º de chapa de aluminio de espesor 0,6 mm para calorifugado de tuberías de diámetro 2" con aislamiento de 40 mm, fabricado abierto y con los bordones y agujeros necesarios para la instalación. Marca BRINNER modelo CALC45-2-40.

**CALC45-2-50** Ud FORRO ALUMINIO 0,6 CODO 45º DIAM. 2" EN 50 mm (material; 18/03/2026)
Precio: 32.51
Codo de 45º de chapa de aluminio de espesor 0,6 mm para calorifugado de tuberías de diámetro 2" con aislamiento de 50 mm, fabricado abierto y con los bordones y agujeros necesarios para la instalación. Marca BRINNER modelo CALC45-2-50.

**CALC45-212-30** Ud FORRO ALUMINIO 0,6 CODO 45º DIAM. 2 1/2" EN 30 mm (material; 18/03/2026)
Precio: 27.71
Codo de 45º de chapa de aluminio de espesor 0,6 mm para calorifugado de tuberías de diámetro 2 1/2" con aislamiento de 30 mm, fabricado abierto y con los bordones y agujeros necesarios para la instalación. Marca BRINNER modelo CALC45-21/2-30.

**CALC45-212-40** Ud FORRO ALUMINIO 0,6 CODO 45º DIAM. 2 1/2" EN 40 mm (material; 18/03/2026)
Precio: 32.43
Codo de 45º de chapa de aluminio de espesor 0,6 mm para calorifugado de tuberías de diámetro 2 1/2" con aislamiento de 40 mm, fabricado abierto y con los bordones y agujeros necesarios para la instalación. Marca BRINNER modelo CALC45-21/2-40.

**CALC45-212-50** Ud FORRO ALUMINIO 0,6 CODO 45º DIAM. 2 1/2" EN 50 mm (material; 18/03/2026)
Precio: 32.93
Codo de 45º de chapa de aluminio de espesor 0,6 mm para calorifugado de tuberías de diámetro 2 1/2" con aislamiento de 50 mm, fabricado abierto y con los bordones y agujeros necesarios para la instalación. Marca BRINNER modelo CALC45-21/2-50.

**CALC45-3-30** Ud FORRO ALUMINIO 0,6 CODO 45º DIAM. 3" EN 30 mm (material; 18/03/2026)
Precio: 32.5
Codo de 45º de chapa de aluminio de espesor 0,6 mm para calorifugado de tuberías de diámetro 3" con aislamiento de 30 mm, fabricado abierto y con los bordones y agujeros necesarios para la instalación. Marca BRINNER modelo CALC45-3-30.

**CALC45-3-40** Ud FORRO ALUMINIO 0,6 CODO 45º DIAM. 3" EN 40 mm (material; 18/03/2026)
Precio: 32.84
Codo de 45º de chapa de aluminio de espesor 0,6 mm para calorifugado de tuberías de diámetro 3" con aislamiento de 40 mm, fabricado abierto y con los bordones y agujeros necesarios para la instalación. Marca BRINNER modelo CALC45-3-40.

**CALC45-3-50** Ud FORRO ALUMINIO 0,6 CODO 45º DIAM. 3" EN 50 mm (material; 18/03/2026)
Precio: 39.24
Codo de 45º de chapa de aluminio de espesor 0,6 mm para calorifugado de tuberías de diámetro 3" con aislamiento de 50 mm, fabricado abierto y con los bordones y agujeros necesarios para la instalación. Marca BRINNER modelo CALC45-3-50.

**CALC45-4-30** Ud FORRO ALUMINIO 0,6 CODO 45º DIAM. 4" EN 30 mm (material; 18/03/2026)
Precio: 33.77
Codo de 45º de chapa de aluminio de espesor 0,6 mm para calorifugado de tuberías de diámetro 4" con aislamiento de 30 mm, fabricado abierto y con los bordones y agujeros necesarios para la instalación. Marca BRINNER modelo CALC45-4-30.

**CALC45-4-40** Ud FORRO ALUMINIO 0,6 CODO 45º DIAM. 4" EN 40 mm (material; 18/03/2026)
Precio: 40.14
Codo de 45º de chapa de aluminio de espesor 0,6 mm para calorifugado de tuberías de diámetro 4" con aislamiento de 40 mm, fabricado abierto y con los bordones y agujeros necesarios para la instalación. Marca BRINNER modelo CALC45-4-40.

**CALC45-4-50** Ud FORRO ALUMINIO 0,6 CODO 45º DIAM. 4" EN 50 mm (material; 18/03/2026)
Precio: 40.6
Codo de 45º de chapa de aluminio de espesor 0,6 mm para calorifugado de tuberías de diámetro 4" con aislamiento de 50 mm, fabricado abierto y con los bordones y agujeros necesarios para la instalación. Marca BRINNER modelo CALC45-4-50.

**CALC45-4-60** Ud FORRO ALUMINIO 0,6 CODO 45º DIAM. 4" EN 60 mm (material; 18/03/2026)
Precio: 41.06
Codo de 45º de chapa de aluminio de espesor 0,6 mm para calorifugado de tuberías de diámetro 4" con aislamiento de 50 mm, fabricado abierto y con los bordones y agujeros necesarios para la instalación. Marca BRINNER modelo CALC45-4-50.

**CALC45-5-30** Ud FORRO ALUMINIO 0,6 CODO 45º DIAM. 5" EN 30 mm (material; 18/03/2026)
Precio: 41.08
Codo de 45º de chapa de aluminio de espesor 0,6 mm para calorifugado de tuberías de diámetro 5" con aislamiento de 30 mm, fabricado abierto y con los bordones y agujeros necesarios para la instalación. Marca BRINNER modelo CALC45-5-30.

**CALC45-5-40** Ud FORRO ALUMINIO 0,6 CODO 45º DIAM. 5" EN 40 mm (material; 18/03/2026)
Precio: 41.61
Codo de 45º de chapa de aluminio de espesor 0,6 mm para calorifugado de tuberías de diámetro 5" con aislamiento de 40 mm, fabricado abierto y con los bordones y agujeros necesarios para la instalación. Marca BRINNER modelo CALC45-5-40.

**CALC45-5-50** Ud FORRO ALUMINIO 0,6 CODO 45º DIAM. 5" EN 50 mm (material; 18/03/2026)
Precio: 46.08
Codo de 45º de chapa de aluminio de espesor 0,6 mm para calorifugado de tuberías de diámetro 5" con aislamiento de 50 mm, fabricado abierto y con los bordones y agujeros necesarios para la instalación. Marca BRINNER modelo CALC45-5-50.

**CALC45-5-60** Ud FORRO ALUMINIO 0,6 CODO 45º DIAM. 5" EN 60 mm (material; 18/03/2026)
Precio: 46.61
Codo de 45º de chapa de aluminio de espesor 0,6 mm para calorifugado de tuberías de diámetro 5" con aislamiento de 60 mm, fabricado abierto y con los bordones y agujeros necesarios para la instalación. Marca BRINNER modelo CALC45-5-60.

**CALC45-6-30** Ud FORRO ALUMINIO 0,6 CODO 45º DIAM. 6" EN 30 mm (material; 18/03/2026)
Precio: 42.64
Codo de 45º de chapa de aluminio de espesor 0,6 mm para calorifugado de tuberías de diámetro 6" con aislamiento de 30 mm, fabricado abierto y con los bordones y agujeros necesarios para la instalación. Marca BRINNER modelo CALC45-6-30.

**CALC45-6-40** Ud FORRO ALUMINIO 0,6 CODO 45º DIAM. 6" EN 40 mm (material; 18/03/2026)
Precio: 47.14
Codo de 45º de chapa de aluminio de espesor 0,6 mm para calorifugado de tuberías de diámetro 6" con aislamiento de 40 mm, fabricado abierto y con los bordones y agujeros necesarios para la instalación. Marca BRINNER modelo CALC45-6-40.

**CALC45-6-50** Ud FORRO ALUMINIO 0,6 CODO 45º DIAM. 6" EN 50 mm (material; 18/03/2026)
Precio: 47.84
Codo de 45º de chapa de aluminio de espesor 0,6 mm para calorifugado de tuberías de diámetro 6" con aislamiento de 50 mm, fabricado abierto y con los bordones y agujeros necesarios para la instalación. Marca BRINNER modelo CALC45-6-50.

**CALC45-6-60** Ud FORRO ALUMINIO 0,6 CODO 45º DIAM. 6" EN 60 mm (material; 18/03/2026)
Precio: 48.45
Codo de 45º de chapa de aluminio de espesor 0,6 mm para calorifugado de tuberías de diámetro 6" con aislamiento de 60 mm, fabricado abierto y con los bordones y agujeros necesarios para la instalación. Marca BRINNER modelo CALC45-6-60.

**CALC45-8-30** Ud FORRO ALUMINIO 0,6 CODO 45º DIAM. 8" EN 30 mm (material; 18/03/2026)
Precio: 50.67
Codo de 45º de chapa de aluminio de espesor 0,6 mm para calorifugado de tuberías de diámetro 8" con aislamiento de 30 mm, fabricado abierto y con los bordones y agujeros necesarios para la instalación. Marca BRINNER modelo CALC45-8-30.

**CALC45-8-40** Ud FORRO ALUMINIO 0,6 CODO 45º DIAM. 8" EN 40 mm (material; 18/03/2026)
Precio: 51.44
Codo de 45º de chapa de aluminio de espesor 0,6 mm para calorifugado de tuberías de diámetro 8" con aislamiento de 40 mm, fabricado abierto y con los bordones y agujeros necesarios para la instalación. Marca BRINNER modelo CALC45-8-40.

**CALC45-8-50** Ud FORRO ALUMINIO 0,6 CODO 45º DIAM. 8" EN 50 mm (material; 18/03/2026)
Precio: 52.24
Codo de 45º de chapa de aluminio de espesor 0,6 mm para calorifugado de tuberías de diámetro 8" con aislamiento de 50 mm, fabricado abierto y con los bordones y agujeros necesarios para la instalación. Marca BRINNER modelo CALC45-8-50.

**CALC45-8-60** Ud FORRO ALUMINIO 0,6 CODO 45º DIAM. 8" EN 60 mm (material; 18/03/2026)
Precio: 53.02
Codo de 45º de chapa de aluminio de espesor 0,6 mm para calorifugado de tuberías de diámetro 8" con aislamiento de 60 mm, fabricado abierto y con los bordones y agujeros necesarios para la instalación. Marca BRINNER modelo CALC45-8-60.

##### CALC90 FORRO ALUMINIO 0,6 CODO 90º (18/03/2026)

**CALC90-12-30** Ud FORRO ALUMINIO 0,6 CODO 90º DIAM. 1/2" EN 30 mm (material; 18/03/2026)
Precio: 33.45
Codo de 45º de chapa de aluminio de espesor 0,6 mm para calorifugado de tuberías de diámetro 1/2" con aislamiento de 30 mm, fabricado abierto y con los bordones y agujeros necesarios para la instalación. Marca BRINNER modelo CALC90-1/2-30.

**CALC90-12-40** Ud FORRO ALUMINIO 0,6 CODO 90º DIAM. 1/2" EN 40 mm (material; 18/03/2026)
Precio: 38.46
Codo de 45º de chapa de aluminio de espesor 0,6 mm para calorifugado de tuberías de diámetro 1/2" con aislamiento de 40 mm, fabricado abierto y con los bordones y agujeros necesarios para la instalación. Marca BRINNER modelo CALC90-1/2-40.

**CALC90-34-30** Ud FORRO ALUMINIO 0,6 CODO 90º DIAM. 3/4" EN 30 mm (material; 18/03/2026)
Precio: 33.6
Codo de 45º de chapa de aluminio de espesor 0,6 mm para calorifugado de tuberías de diámetro 3/4" con aislamiento de 30 mm, fabricado abierto y con los bordones y agujeros necesarios para la instalación. Marca BRINNER modelo CALC90-3/4-30.

**CALC90-34-40** Ud FORRO ALUMINIO 0,6 CODO 90º DIAM. 3/4" EN 40 mm (material; 18/03/2026)
Precio: 38.63
Codo de 45º de chapa de aluminio de espesor 0,6 mm para calorifugado de tuberías de diámetro 3/4" con aislamiento de 40 mm, fabricado abierto y con los bordones y agujeros necesarios para la instalación. Marca BRINNER modelo CALC90-3/4-40.

**CALC90-1-30** Ud FORRO ALUMINIO 0,6 CODO 90º DIAM. 1" EN 30 mm (material; 18/03/2026)
Precio: 33.78
Codo de 45º de chapa de aluminio de espesor 0,6 mm para calorifugado de tuberías de diámetro 1" con aislamiento de 30 mm, fabricado abierto y con los bordones y agujeros necesarios para la instalación. Marca BRINNER modelo CALC90-1-30.

**CALC90-1-40** Ud FORRO ALUMINIO 0,6 CODO 90º DIAM. 1" EN 40 mm (material; 18/03/2026)
Precio: 38.83
Codo de 45º de chapa de aluminio de espesor 0,6 mm para calorifugado de tuberías de diámetro 1" con aislamiento de 40 mm, fabricado abierto y con los bordones y agujeros necesarios para la instalación. Marca BRINNER modelo CALC90-1-40.

**CALC90-1-50** Ud FORRO ALUMINIO 0,6 CODO 90º DIAM. 1" EN 50 mm (material; 18/03/2026)
Precio: 39.46
Codo de 45º de chapa de aluminio de espesor 0,6 mm para calorifugado de tuberías de diámetro 1" con aislamiento de 50 mm, fabricado abierto y con los bordones y agujeros necesarios para la instalación. Marca BRINNER modelo CALC90-1-50.

**CALC90-114-30** Ud FORRO ALUMINIO 0,6 CODO 90º DIAM. 1 1/4" EN 30 mm (material; 18/03/2026)
Precio: 38.49
Codo de 45º de chapa de aluminio de espesor 0,6 mm para calorifugado de tuberías de diámetro 1 1/4" con aislamiento de 30 mm, fabricado abierto y con los bordones y agujeros necesarios para la instalación. Marca BRINNER modelo CALC90-11/4-30.

**CALC90-114-40** Ud FORRO ALUMINIO 0,6 CODO 90º DIAM. 1 1/4" EN 40 mm (material; 18/03/2026)
Precio: 39.06
Codo de 45º de chapa de aluminio de espesor 0,6 mm para calorifugado de tuberías de diámetro 1 1/4" con aislamiento de 40 mm, fabricado abierto y con los bordones y agujeros necesarios para la instalación. Marca BRINNER modelo CALC90-11/4-40.

**CALC90-114-50** Ud FORRO ALUMINIO 0,6 CODO 90º DIAM. 1 1/4" EN 50 mm (material; 18/03/2026)
Precio: 45.8
Codo de 45º de chapa de aluminio de espesor 0,6 mm para calorifugado de tuberías de diámetro 1 1/4" con aislamiento de 50 mm, fabricado abierto y con los bordones y agujeros necesarios para la instalación. Marca BRINNER modelo CALC90-11/4-50.

**CALC90-112-30** Ud FORRO ALUMINIO 0,6 CODO 90º DIAM. 1 1/2" EN 30 mm (material; 18/03/2026)
Precio: 38.67
Codo de 45º de chapa de aluminio de espesor 0,6 mm para calorifugado de tuberías de diámetro 1 1/2" con aislamiento de 30 mm, fabricado abierto y con los bordones y agujeros necesarios para la instalación. Marca BRINNER modelo CALC90-11/2-30.

**CALC90-112-40** Ud FORRO ALUMINIO 0,6 CODO 90º DIAM. 1 1/2" EN 40 mm (material; 18/03/2026)
Precio: 39.26
Codo de 45º de chapa de aluminio de espesor 0,6 mm para calorifugado de tuberías de diámetro 1 1/2" con aislamiento de 40 mm, fabricado abierto y con los bordones y agujeros necesarios para la instalación. Marca BRINNER modelo CALC90-11/2-40.

**CALC90-112-50** Ud FORRO ALUMINIO 0,6 CODO 90º DIAM. 1 1/2" EN 50 mm (material; 18/03/2026)
Precio: 46.01
Codo de 45º de chapa de aluminio de espesor 0,6 mm para calorifugado de tuberías de diámetro 1 1/2" con aislamiento de 50 mm, fabricado abierto y con los bordones y agujeros necesarios para la instalación. Marca BRINNER modelo CALC90-11/2-50.

**CALC90-2-30** Ud FORRO ALUMINIO 0,6 CODO 90º DIAM. 2" EN 30 mm (material; 18/03/2026)
Precio: 39.03
Codo de 45º de chapa de aluminio de espesor 0,6 mm para calorifugado de tuberías de diámetro 2" con aislamiento de 30 mm, fabricado abierto y con los bordones y agujeros necesarios para la instalación. Marca BRINNER modelo CALC90-2-30.

**CALC90-2-40** Ud FORRO ALUMINIO 0,6 CODO 90º DIAM. 2" EN 40 mm (material; 18/03/2026)
Precio: 45.71
Codo de 45º de chapa de aluminio de espesor 0,6 mm para calorifugado de tuberías de diámetro 2" con aislamiento de 40 mm, fabricado abierto y con los bordones y agujeros necesarios para la instalación. Marca BRINNER modelo CALC90-2-40.

**CALC90-2-50** Ud FORRO ALUMINIO 0,6 CODO 90º DIAM. 2" EN 50 mm (material; 18/03/2026)
Precio: 46.44
Codo de 45º de chapa de aluminio de espesor 0,6 mm para calorifugado de tuberías de diámetro 2" con aislamiento de 50 mm, fabricado abierto y con los bordones y agujeros necesarios para la instalación. Marca BRINNER modelo CALC90-2-50.

**CALC90-212-30** Ud FORRO ALUMINIO 0,6 CODO 90º DIAM. 2 1/2" EN 30 mm (material; 18/03/2026)
Precio: 39.59
Codo de 45º de chapa de aluminio de espesor 0,6 mm para calorifugado de tuberías de diámetro 2 1/2" con aislamiento de 30 mm, fabricado abierto y con los bordones y agujeros necesarios para la instalación. Marca BRINNER modelo CALC90-21/2-30.

**CALC90-212-40** Ud FORRO ALUMINIO 0,6 CODO 90º DIAM. 2 1/2" EN 40 mm (material; 18/03/2026)
Precio: 46.32
Codo de 45º de chapa de aluminio de espesor 0,6 mm para calorifugado de tuberías de diámetro 2 1/2" con aislamiento de 40 mm, fabricado abierto y con los bordones y agujeros necesarios para la instalación. Marca BRINNER modelo CALC90-21/2-40.

**CALC90-212-50** Ud FORRO ALUMINIO 0,6 CODO 90º DIAM. 2 1/2" EN 50 mm (material; 18/03/2026)
Precio: 47.05
Codo de 45º de chapa de aluminio de espesor 0,6 mm para calorifugado de tuberías de diámetro 2 1/2" con aislamiento de 50 mm, fabricado abierto y con los bordones y agujeros necesarios para la instalación. Marca BRINNER modelo CALC90-21/2-50.

**CALC90-3-30** Ud FORRO ALUMINIO 0,6 CODO 90º DIAM. 3" EN 30 mm (material; 18/03/2026)
Precio: 46.43
Codo de 45º de chapa de aluminio de espesor 0,6 mm para calorifugado de tuberías de diámetro 3" con aislamiento de 30 mm, fabricado abierto y con los bordones y agujeros necesarios para la instalación. Marca BRINNER modelo CALC90-3-30.

**CALC90-3-40** Ud FORRO ALUMINIO 0,6 CODO 90º DIAM. 3" EN 40 mm (material; 18/03/2026)
Precio: 46.92
Codo de 45º de chapa de aluminio de espesor 0,6 mm para calorifugado de tuberías de diámetro 3" con aislamiento de 40 mm, fabricado abierto y con los bordones y agujeros necesarios para la instalación. Marca BRINNER modelo CALC90-3-40.

**CALC90-3-50** Ud FORRO ALUMINIO 0,6 CODO 90º DIAM. 3" EN 50 mm (material; 18/03/2026)
Precio: 56.06
Codo de 45º de chapa de aluminio de espesor 0,6 mm para calorifugado de tuberías de diámetro 3" con aislamiento de 50 mm, fabricado abierto y con los bordones y agujeros necesarios para la instalación. Marca BRINNER modelo CALC90-3-50.

**CALC90-4-30** Ud FORRO ALUMINIO 0,6 CODO 90º DIAM. 4" EN 30 mm (material; 18/03/2026)
Precio: 48.24
Codo de 45º de chapa de aluminio de espesor 0,6 mm para calorifugado de tuberías de diámetro 4" con aislamiento de 30 mm, fabricado abierto y con los bordones y agujeros necesarios para la instalación. Marca BRINNER modelo CALC90-4-30.

**CALC90-4-40** Ud FORRO ALUMINIO 0,6 CODO 90º DIAM. 4" EN 40 mm (material; 18/03/2026)
Precio: 57.34
Codo de 45º de chapa de aluminio de espesor 0,6 mm para calorifugado de tuberías de diámetro 4" con aislamiento de 40 mm, fabricado abierto y con los bordones y agujeros necesarios para la instalación. Marca BRINNER modelo CALC90-4-40.

**CALC90-4-50** Ud FORRO ALUMINIO 0,6 CODO 90º DIAM. 4" EN 50 mm (material; 18/03/2026)
Precio: 58.01
Codo de 45º de chapa de aluminio de espesor 0,6 mm para calorifugado de tuberías de diámetro 4" con aislamiento de 50 mm, fabricado abierto y con los bordones y agujeros necesarios para la instalación. Marca BRINNER modelo CALC90-4-50.

**CALC90-4-60** Ud FORRO ALUMINIO 0,6 CODO 90º DIAM. 4" EN 60 mm (material; 18/03/2026)
Precio: 58.66
Codo de 45º de chapa de aluminio de espesor 0,6 mm para calorifugado de tuberías de diámetro 4" con aislamiento de 60 mm, fabricado abierto y con los bordones y agujeros necesarios para la instalación. Marca BRINNER modelo CALC90-4-60.

**CALC90-5-30** Ud FORRO ALUMINIO 0,6 CODO 90º DIAM. 5" EN 30 mm (material; 18/03/2026)
Precio: 58.69
Codo de 45º de chapa de aluminio de espesor 0,6 mm para calorifugado de tuberías de diámetro 5" con aislamiento de 30 mm, fabricado abierto y con los bordones y agujeros necesarios para la instalación. Marca BRINNER modelo CALC90-5-30.

**CALC90-5-40** Ud FORRO ALUMINIO 0,6 CODO 90º DIAM. 5" EN 40 mm (material; 18/03/2026)
Precio: 59.44
Codo de 45º de chapa de aluminio de espesor 0,6 mm para calorifugado de tuberías de diámetro 5" con aislamiento de 40 mm, fabricado abierto y con los bordones y agujeros necesarios para la instalación. Marca BRINNER modelo CALC90-5-40.

**CALC90-5-50** Ud FORRO ALUMINIO 0,6 CODO 90º DIAM. 5" EN 50 mm (material; 18/03/2026)
Precio: 65.82
Codo de 45º de chapa de aluminio de espesor 0,6 mm para calorifugado de tuberías de diámetro 5" con aislamiento de 50 mm, fabricado abierto y con los bordones y agujeros necesarios para la instalación. Marca BRINNER modelo CALC90-5-50.

**CALC90-5-60** Ud FORRO ALUMINIO 0,6 CODO 90º DIAM. 5" EN 60 mm (material; 18/03/2026)
Precio: 66.59
Codo de 45º de chapa de aluminio de espesor 0,6 mm para calorifugado de tuberías de diámetro 5" con aislamiento de 60 mm, fabricado abierto y con los bordones y agujeros necesarios para la instalación. Marca BRINNER modelo CALC90-5-60.

**CALC90-6-30** Ud FORRO ALUMINIO 0,6 CODO 90º DIAM. 6" EN 30 mm (material; 18/03/2026)
Precio: 60.92
Codo de 45º de chapa de aluminio de espesor 0,6 mm para calorifugado de tuberías de diámetro 6" con aislamiento de 30 mm, fabricado abierto y con los bordones y agujeros necesarios para la instalación. Marca BRINNER modelo CALC90-6-30.

**CALC90-6-40** Ud FORRO ALUMINIO 0,6 CODO 90º DIAM. 6" EN 40 mm (material; 18/03/2026)
Precio: 67.35
Codo de 45º de chapa de aluminio de espesor 0,6 mm para calorifugado de tuberías de diámetro 6" con aislamiento de 40 mm, fabricado abierto y con los bordones y agujeros necesarios para la instalación. Marca BRINNER modelo CALC90-6-40.

**CALC90-6-50** Ud FORRO ALUMINIO 0,6 CODO 90º DIAM. 6" EN 50 mm (material; 18/03/2026)
Precio: 68.35
Codo de 45º de chapa de aluminio de espesor 0,6 mm para calorifugado de tuberías de diámetro 6" con aislamiento de 50 mm, fabricado abierto y con los bordones y agujeros necesarios para la instalación. Marca BRINNER modelo CALC90-6-50.

**CALC90-6-60** Ud FORRO ALUMINIO 0,6 CODO 90º DIAM. 6" EN 60 mm (material; 18/03/2026)
Precio: 69.22
Codo de 45º de chapa de aluminio de espesor 0,6 mm para calorifugado de tuberías de diámetro 6" con aislamiento de 60 mm, fabricado abierto y con los bordones y agujeros necesarios para la instalación. Marca BRINNER modelo CALC90-6-60.

**CALC90-8-30** Ud FORRO ALUMINIO 0,6 CODO 90º DIAM. 8" EN 30 mm (material; 18/03/2026)
Precio: 72.38
Codo de 45º de chapa de aluminio de espesor 0,6 mm para calorifugado de tuberías de diámetro 8" con aislamiento de 30 mm, fabricado abierto y con los bordones y agujeros necesarios para la instalación. Marca BRINNER modelo CALC90-8-30.

**CALC90-8-40** Ud FORRO ALUMINIO 0,6 CODO 90º DIAM. 8" EN 40 mm (material; 18/03/2026)
Precio: 73.49
Codo de 45º de chapa de aluminio de espesor 0,6 mm para calorifugado de tuberías de diámetro 8" con aislamiento de 40 mm, fabricado abierto y con los bordones y agujeros necesarios para la instalación. Marca BRINNER modelo CALC90-8-40.

**CALC90-8-50** Ud FORRO ALUMINIO 0,6 CODO 90º DIAM. 8" EN 50 mm (material; 18/03/2026)
Precio: 74.62
Codo de 45º de chapa de aluminio de espesor 0,6 mm para calorifugado de tuberías de diámetro 8" con aislamiento de 50 mm, fabricado abierto y con los bordones y agujeros necesarios para la instalación. Marca BRINNER modelo CALC90-8-50.

**CALC90-8-60** Ud FORRO ALUMINIO 0,6 CODO 90º DIAM. 8" EN 60 mm (material; 18/03/2026)
Precio: 75.74
Codo de 45º de chapa de aluminio de espesor 0,6 mm para calorifugado de tuberías de diámetro 8" con aislamiento de 60 mm, fabricado abierto y con los bordones y agujeros necesarios para la instalación. Marca BRINNER modelo CALC90-8-60.

##### CLN COQUILLA DE LANA DE VIDRIO (18/03/2026)

**CLN-12-30** COQUILLA LANA DE VIDRIO DIAM. 1/2" EN 30 mm (material; 18/03/2026)
Precio: 14.69
Coquilla de lana de vidrio no revestida para aislamiento térmico de tuberías de diámetro 1/2" con aislamiento de 30 mm, con conductividad térmica 0,034 W/mK, no inflamable, temperatura máxima 300 ºC, y densidad 60 Kg/m3. Marca BRINNER modelo CLN-1/2-30.

**CLN-12-40** ml COQUILLA LANA DE VIDRIO DIAM. 1/2" EN 40 mm (material; 18/03/2026)
Precio: 20.47
Coquilla de lana de vidrio no revestida para aislamiento térmico de tuberías de diámetro 1/2" con aislamiento de 40 mm, con conductividad térmica 0,034 W/mK, no inflamable, temperatura máxima 300 ºC, y densidad 60 Kg/m3. Marca BRINNER modelo CLN-1/2-40.

**CLN-34-30** ml COQUILLA LANA DE VIDRIO DIAM. 3/4" EN 30 mm (material; 18/03/2026)
Precio: 14.69
Coquilla de lana de vidrio no revestida para aislamiento térmico de tuberías de diámetro 3/4" con aislamiento de 30 mm, con conductividad térmica 0,034 W/mK, no inflamable, temperatura máxima 300 ºC, y densidad 60 Kg/m3. Marca BRINNER modelo CLN-3/4-30.

**CLN-34-40** ml COQUILLA LANA DE VIDRIO DIAM. 3/4" EN 40 mm (material; 18/03/2026)
Precio: 20.32
Coquilla de lana de vidrio no revestida para aislamiento térmico de tuberías de diámetro 3/4" con aislamiento de 40 mm, con conductividad térmica 0,034 W/mK, no inflamable, temperatura máxima 300 ºC, y densidad 60 Kg/m3. Marca BRINNER modelo CLN-3/4-40.

**CLN-1-30** ml COQUILLA LANA DE VIDRIO DIAM. 1" EN 30 mm (material; 18/03/2026)
Precio: 15.55
Coquilla de lana de vidrio no revestida para aislamiento térmico de tuberías de diámetro 1" con aislamiento de 30 mm, con conductividad térmica 0,034 W/mK, no inflamable, temperatura máxima 300 ºC, y densidad 60 Kg/m3. Marca BRINNER modelo CLN-1-30.

**CLN-1-40** ml COQUILLA LANA DE VIDRIO DIAM. 1" EN 40 mm (material; 18/03/2026)
Precio: 22.35
Coquilla de lana de vidrio no revestida para aislamiento térmico de tuberías de diámetro 1" con aislamiento de 40 mm, con conductividad térmica 0,034 W/mK, no inflamable, temperatura máxima 300 ºC, y densidad 60 Kg/m3. Marca BRINNER modelo CLN-1-40.

**CLN-1-50** ml COQUILLA LANA DE VIDRIO DIAM. 1" EN 50 mm (material; 18/03/2026)
Precio: 30
Coquilla de lana de vidrio no revestida para aislamiento térmico de tuberías de diámetro 1" con aislamiento de 50 mm, con conductividad térmica 0,034 W/mK, no inflamable, temperatura máxima 300 ºC, y densidad 60 Kg/m3. Marca BRINNER modelo CLN-1-50.

**CLN-114-30** ml COQUILLA LANA DE VIDRIO DIAM. 1 1/4" EN 30 mm (material; 18/03/2026)
Precio: 16.29
Coquilla de lana de vidrio no revestida para aislamiento térmico de tuberías de diámetro 1 1/4" con aislamiento de 30 mm, con conductividad térmica 0,034 W/mK, no inflamable, temperatura máxima 300 ºC, y densidad 60 Kg/m3. Marca BRINNER modelo CLN-11/4-30.

**CLN-114-40** ml COQUILLA LANA DE VIDRIO DIAM. 1 1/4" EN 40 mm (material; 18/03/2026)
Precio: 23.31
Coquilla de lana de vidrio no revestida para aislamiento térmico de tuberías de diámetro 1 1/4" con aislamiento de 40 mm, con conductividad térmica 0,034 W/mK, no inflamable, temperatura máxima 300 ºC, y densidad 60 Kg/m3. Marca BRINNER modelo CLN-11/4-40.

**CLN-114-50** ml COQUILLA LANA DE VIDRIO DIAM. 1 1/4" EN 50 mm (material; 18/03/2026)
Precio: 30.35
Coquilla de lana de vidrio no revestida para aislamiento térmico de tuberías de diámetro 1 1/4" con aislamiento de 50 mm, con conductividad térmica 0,034 W/mK, no inflamable, temperatura máxima 300 ºC, y densidad 60 Kg/m3. Marca BRINNER modelo CLN-11/4-50.

**CLN-112-30** ml COQUILLA LANA DE VIDRIO DIAM. 1 1/2" EN 30 mm (material; 18/03/2026)
Precio: 16.91
Coquilla de lana de vidrio no revestida para aislamiento térmico de tuberías de diámetro 1 1/2" con aislamiento de 30 mm, con conductividad térmica 0,034 W/mK, no inflamable, temperatura máxima 300 ºC, y densidad 60 Kg/m3. Marca BRINNER modelo CLN-11/2-30.

**CLN-112-40** ml COQUILLA LANA DE VIDRIO DIAM. 1 1/2" EN 40 mm (material; 18/03/2026)
Precio: 24.29
Coquilla de lana de vidrio no revestida para aislamiento térmico de tuberías de diámetro 1 1/2" con aislamiento de 40 mm, con conductividad térmica 0,034 W/mK, no inflamable, temperatura máxima 300 ºC, y densidad 60 Kg/m3. Marca BRINNER modelo CLN-11/2-40.

**CLN-112-50** ml COQUILLA LANA DE VIDRIO DIAM. 1 1/2" EN 50 mm (material; 18/03/2026)
Precio: 31.6
Coquilla de lana de vidrio no revestida para aislamiento térmico de tuberías de diámetro 1 1/2" con aislamiento de 50 mm, con conductividad térmica 0,034 W/mK, no inflamable, temperatura máxima 300 ºC, y densidad 60 Kg/m3. Marca BRINNER modelo CLN-11/2-50.

**CLN-2-30** ml COQUILLA LANA DE VIDRIO DIAM. 2" EN 30 mm (material; 18/03/2026)
Precio: 18.87
Coquilla de lana de vidrio no revestida para aislamiento térmico de tuberías de diámetro 2" con aislamiento de 30 mm, con conductividad térmica 0,034 W/mK, no inflamable, temperatura máxima 300 ºC, y densidad 60 Kg/m3. Marca BRINNER modelo CLN-2-30.

**CLN-2-40** ml COQUILLA LANA DE VIDRIO DIAM. 2" EN 40 mm (material; 18/03/2026)
Precio: 28.9
Coquilla de lana de vidrio no revestida para aislamiento térmico de tuberías de diámetro 2" con aislamiento de 40 mm, con conductividad térmica 0,034 W/mK, no inflamable, temperatura máxima 300 ºC, y densidad 60 Kg/m3. Marca BRINNER modelo CLN-2-40.

**CLN-2-50** ml COQUILLA LANA DE VIDRIO DIAM. 2" EN 50 mm (material; 18/03/2026)
Precio: 34.51
Coquilla de lana de vidrio no revestida para aislamiento térmico de tuberías de diámetro 2" con aislamiento de 50 mm, con conductividad térmica 0,034 W/mK, no inflamable, temperatura máxima 300 ºC, y densidad 60 Kg/m3. Marca BRINNER modelo CLN-2-50.

**CLN-212-30** ml COQUILLA LANA DE VIDRIO DIAM. 2 1/2" EN 30 mm (material; 18/03/2026)
Precio: 21.42
Coquilla de lana de vidrio no revestida para aislamiento térmico de tuberías de diámetro 2 1/2" con aislamiento de 30 mm, con conductividad térmica 0,034 W/mK, no inflamable, temperatura máxima 300 ºC, y densidad 60 Kg/m3. Marca BRINNER modelo CLN-21/2-30.

**CLN-212-40** ml COQUILLA LANA DE VIDRIO DIAM. 2 1/2" EN 40 mm (material; 18/03/2026)
Precio: 29.9
Coquilla de lana de vidrio no revestida para aislamiento térmico de tuberías de diámetro 2 1/2" con aislamiento de 40 mm, con conductividad térmica 0,034 W/mK, no inflamable, temperatura máxima 300 ºC, y densidad 60 Kg/m3. Marca BRINNER modelo CLN-21/2-40.

**CLN-212-50** ml COQUILLA LANA DE VIDRIO DIAM. 2 1/2" EN 50 mm (material; 18/03/2026)
Precio: 40.24
Coquilla de lana de vidrio no revestida para aislamiento térmico de tuberías de diámetro 2 1/2" con aislamiento de 50 mm, con conductividad térmica 0,034 W/mK, no inflamable, temperatura máxima 300 ºC, y densidad 60 Kg/m3. Marca BRINNER modelo CLN-21/2-50.

**CLN-3-30** ml COQUILLA LANA DE VIDRIO DIAM. 3" EN 30 mm (material; 18/03/2026)
Precio: 25.6
Coquilla de lana de vidrio no revestida para aislamiento térmico de tuberías de diámetro 3" con aislamiento de 30 mm, con conductividad térmica 0,034 W/mK, no inflamable, temperatura máxima 300 ºC, y densidad 60 Kg/m3. Marca BRINNER modelo CLN-3-30.

**CLN-3-40** ml COQUILLA LANA DE VIDRIO DIAM. 3" EN 40 mm (material; 18/03/2026)
Precio: 33.55
Coquilla de lana de vidrio no revestida para aislamiento térmico de tuberías de diámetro 3" con aislamiento de 40 mm, con conductividad térmica 0,034 W/mK, no inflamable, temperatura máxima 300 ºC, y densidad 60 Kg/m3. Marca BRINNER modelo CLN-3-40.

**CLN-3-50** ml COQUILLA LANA DE VIDRIO DIAM. 3" EN 50 mm (material; 18/03/2026)
Precio: 38.21
Coquilla de lana de vidrio no revestida para aislamiento térmico de tuberías de diámetro 3" con aislamiento de 50 mm, con conductividad térmica 0,034 W/mK, no inflamable, temperatura máxima 300 ºC, y densidad 60 Kg/m3. Marca BRINNER modelo CLN-3-50.

**CLN-4-30** ml COQUILLA LANA DE VIDRIO DIAM. 4" EN 30 mm (material; 18/03/2026)
Precio: 31.29
Coquilla de lana de vidrio no revestida para aislamiento térmico de tuberías de diámetro 4" con aislamiento de 30 mm, con conductividad térmica 0,034 W/mK, no inflamable, temperatura máxima 300 ºC, y densidad 60 Kg/m3. Marca BRINNER modelo CLN-4-30.

**CLN-4-40** ml COQUILLA LANA DE VIDRIO DIAM. 4" EN 40 mm (material; 18/03/2026)
Precio: 34.65
Coquilla de lana de vidrio no revestida para aislamiento térmico de tuberías de diámetro 4" con aislamiento de 40 mm, con conductividad térmica 0,034 W/mK, no inflamable, temperatura máxima 300 ºC, y densidad 60 Kg/m3. Marca BRINNER modelo CLN-4-40.

**CLN-4-50** ml COQUILLA LANA DE VIDRIO DIAM. 4" EN 50 mm (material; 18/03/2026)
Precio: 40.55
Coquilla de lana de vidrio no revestida para aislamiento térmico de tuberías de diámetro 4" con aislamiento de 50 mm, con conductividad térmica 0,034 W/mK, no inflamable, temperatura máxima 300 ºC, y densidad 60 Kg/m3. Marca BRINNER modelo CLN-4-50.

**CLN-4-60** ml COQUILLA LANA DE VIDRIO DIAM. 4" EN 60 mm (material; 18/03/2026)
Precio: 54.98
Coquilla de lana de vidrio no revestida para aislamiento térmico de tuberías de diámetro 4" con aislamiento de 60 mm, con conductividad térmica 0,034 W/mK, no inflamable, temperatura máxima 300 ºC, y densidad 60 Kg/m3. Marca BRINNER modelo CLN-4-60.

**CLN-5-30** ml COQUILLA LANA DE VIDRIO DIAM. 5" EN 30 mm (material; 18/03/2026)
Precio: 31.84
Coquilla de lana de vidrio no revestida para aislamiento térmico de tuberías de diámetro 5" con aislamiento de 30 mm, con conductividad térmica 0,034 W/mK, no inflamable, temperatura máxima 300 ºC, y densidad 60 Kg/m3. Marca BRINNER modelo CLN-5-30.

**CLN-5-40** ml COQUILLA LANA DE VIDRIO DIAM. 5" EN 40 mm (material; 18/03/2026)
Precio: 38.33
Coquilla de lana de vidrio no revestida para aislamiento térmico de tuberías de diámetro 5" con aislamiento de 40 mm, con conductividad térmica 0,034 W/mK, no inflamable, temperatura máxima 300 ºC, y densidad 60 Kg/m3. Marca BRINNER modelo CLN-5-40.

**CLN-5-50** ml COQUILLA LANA DE VIDRIO DIAM. 5" EN 50 mm (material; 18/03/2026)
Precio: 51.82
Coquilla de lana de vidrio no revestida para aislamiento térmico de tuberías de diámetro 5" con aislamiento de 50 mm, con conductividad térmica 0,034 W/mK, no inflamable, temperatura máxima 300 ºC, y densidad 60 Kg/m3. Marca BRINNER modelo CLN-5-50.

**CLN-5-60** ml COQUILLA LANA DE VIDRIO DIAM. 5" EN 60 mm (material; 18/03/2026)
Precio: 58.51
Coquilla de lana de vidrio no revestida para aislamiento térmico de tuberías de diámetro 5" con aislamiento de 60 mm, con conductividad térmica 0,034 W/mK, no inflamable, temperatura máxima 300 ºC, y densidad 60 Kg/m3. Marca BRINNER modelo CLN-5-60.

**CLN-6-30** ml COQUILLA LANA DE VIDRIO DIAM. 6" EN 30 mm (material; 18/03/2026)
Precio: 35.51
Coquilla de lana de vidrio no revestida para aislamiento térmico de tuberías de diámetro 6" con aislamiento de 30 mm, con conductividad térmica 0,034 W/mK, no inflamable, temperatura máxima 300 ºC, y densidad 60 Kg/m3. Marca BRINNER modelo CLN-6-30.

**CLN-6-40** ml COQUILLA LANA DE VIDRIO DIAM. 6" EN 40 mm (material; 18/03/2026)
Precio: 44.56
Coquilla de lana de vidrio no revestida para aislamiento térmico de tuberías de diámetro 6" con aislamiento de 40 mm, con conductividad térmica 0,034 W/mK, no inflamable, temperatura máxima 300 ºC, y densidad 60 Kg/m3. Marca BRINNER modelo CLN-6-40.

**CLN-6-50** ml COQUILLA LANA DE VIDRIO DIAM. 6" EN 50 mm (material; 18/03/2026)
Precio: 56.08
Coquilla de lana de vidrio no revestida para aislamiento térmico de tuberías de diámetro 6" con aislamiento de 50 mm, con conductividad térmica 0,034 W/mK, no inflamable, temperatura máxima 300 ºC, y densidad 60 Kg/m3. Marca BRINNER modelo CLN-6-50.

**CLN-6-60** ml COQUILLA LANA DE VIDRIO DIAM. 6" EN 60 mm (material; 18/03/2026)
Precio: 71.79
Coquilla de lana de vidrio no revestida para aislamiento térmico de tuberías de diámetro 6" con aislamiento de 60 mm, con conductividad térmica 0,034 W/mK, no inflamable, temperatura máxima 300 ºC, y densidad 60 Kg/m3. Marca BRINNER modelo CLN-6-60.

**CLN-8-30** ml COQUILLA LANA DE VIDRIO DIAM. 8" EN 30 mm (material; 18/03/2026)
Precio: 39.91
Coquilla de lana de vidrio no revestida para aislamiento térmico de tuberías de diámetro 8" con aislamiento de 30 mm, con conductividad térmica 0,034 W/mK, no inflamable, temperatura máxima 300 ºC, y densidad 60 Kg/m3. Marca BRINNER modelo CLN-8-30.

**CLN-8-40** ml COQUILLA LANA DE VIDRIO DIAM. 8" EN 40 mm (material; 18/03/2026)
Precio: 51.78
Coquilla de lana de vidrio no revestida para aislamiento térmico de tuberías de diámetro 8" con aislamiento de 40 mm, con conductividad térmica 0,034 W/mK, no inflamable, temperatura máxima 300 ºC, y densidad 60 Kg/m3. Marca BRINNER modelo CLN-8-40.

**CLN-8-50** ml COQUILLA LANA DE VIDRIO DIAM. 8" EN 50 mm (material; 18/03/2026)
Precio: 64.89
Coquilla de lana de vidrio no revestida para aislamiento térmico de tuberías de diámetro 8" con aislamiento de 50 mm, con conductividad térmica 0,034 W/mK, no inflamable, temperatura máxima 300 ºC, y densidad 60 Kg/m3. Marca BRINNER modelo CLN-8-50.

**CLN-8-60** ml COQUILLA LANA DE VIDRIO DIAM. 8" EN 60 mm (material; 18/03/2026)
Precio: 73.44
Coquilla de lana de vidrio no revestida para aislamiento térmico de tuberías de diámetro 8" con aislamiento de 60 mm, con conductividad térmica 0,034 W/mK, no inflamable, temperatura máxima 300 ºC, y densidad 60 Kg/m3. Marca BRINNER modelo CLN-8-60.

#### AISL-INT AISLAMIENTO INTERIOR DE CONDUCTOS (26/12/2023)

**DUCT AI01723** m2 MANTA ESPUMA ELASTOMÉRICA AUTOADHESIVA 10 MM (material; 13/03/2025)
Precio: 15.29
Aislamiento térmico de espuma elastomérica autoadhesiva de 10 mm de espesor, de célula cerrada fabricado en plancha de alta flexibilidad para recubrimiento de conductos de climatización, refrigeración y procesos industriales. Modelo DUCT-10 de BRINNER.

**DUCT AI01726** m2 MANTA ESPUMA ELASTOMÉRICA AUTOADHESIVA 20 MM (material; 13/03/2025)
Precio: 25.37
Aislamiento térmico de espuma elastomérica autoadhesiva de 20 mm de espesor, de célula cerrada fabricado en plancha de alta flexibilidad para recubrimiento de conductos de climatización, refrigeración y procesos industriales. Modelo DUCT-20 de BRINNER.

**DUCT AI01727** m2 MANTA ESPUMA ELASTOMÉRICA AUTOADHESIVA 30 MM (material; 26/12/2023)
Precio: 41.99
Aislamiento térmico de espuma elastomérica autoadhesiva de 30 mm de espesor, de célula cerrada fabricado en plancha de alta flexibilidad para recubrimiento de conductos de climatización, refrigeración y procesos industriales. Modelo DUCT-30 de BRINNER.

**CLIMLINER25** m2 M2 CLIMLINER SLAB G1 25 MM. (material; 03/02/2026)
Precio: 32.04
Aislamiento de manta de lana mineral de 25 mm de espesor revestida por una de sus caras con un tejido neto de vidrio reforzado de color negro de gran resistencia mecánica, que proporciona aislamiento térmico y alto nivel de absorción y atenuación acústica para aislamiento interior de conductos. Modelo INTRAVER-25 de BRINNER.

**CLIMLINER40** m2 M2 CLIMLINER SLAB G1 40 MM. (material; 03/02/2026)
Precio: 43.19
Aislamiento de manta de lana mineral de 40 mm de espesor revestida por una de sus caras con un tejido neto de vidrio reforzado de color negro de gran resistencia mecánica, que proporciona aislamiento térmico y alto nivel de absorción y atenuación acústica para aislamiento interior de conductos. Modelo INTRAVER-40 de BRINNER.

#### AISL-EXT AISLAMIENTO EXTERIOR DE CONDUCTOS (18/03/2026)

**URSA PAPEL** m2 MANTA LANA MINERAL + PAPEL KRAFT 60 MM (material; 08/04/2026)
Precio: 8.89
Manta de lana mineral URSA manta papel MRK 40 de espesor 60 mm conforme a la norma UNE EN 13162, no hidrófila, recubierta con papel kraft que actúa como barrera de vapor, para aislamiento exterior de conductos. Modelo MRK 40 espesor 60 mm.

**URSA PAPEL120** m2 MANTA LANA MINERAL + PAPEL KRAFT 120 MM (material; 08/04/2026)
Precio: 17.87
Manta de lana mineral URSA manta papel MRK 40 de espesor 120 mm conforme a la norma UNE EN 13162, no hidrófila, recubierta con papel kraft que actúa como barrera de vapor, para aislamiento exterior de conductos. Modelo MRK 40 espesor 120 mm.

**URSAAIRM2021** m2 MANTA DE LANA MINERAL + KRAFT + ALUMINIO 50 mm URSA M2021 (material; 08/04/2026)
Precio: 12.83
Aislamiento de lana mineral URSA manta aluminio M2021 de espesor 50 mm para el aislamiento exterior de conductos metálicos de climatización conforme a la norma UNE EN 14303, con un revestimiento de Kraft + lámina de aluminio que actúa como barrera de vapor. Modelo URSA M2121.

**URSAAIRM51023** m2 MANTA DE LANA MINERAL + KRAFT + ALUMINIO REFORZADO 30 mm (material; 08/04/2026)
Precio: 15.74
Aislamiento de lana mineral URSA manta aluminio M3603 de espesor 30 mm para el aislamiento exterior de conductos metálicos de climatización conforme a la norma UNE EN 14303, clasificación al fuego A1, recubierta por el exterior con un complejo de aluminiopuro reforzado con malla de vidrio. Modelo URSA M3603 espesor 30.

**URSAAIRM51025** m2 MANTA DE LANA MINERAL + KRAFT + ALUMINIO REFORZADO 50 mm (material; 08/04/2026)
Precio: 19.72
Aislamiento de lana mineral URSA manta aluminio M3603 de espesor 45 mm para el aislamiento exterior de conductos metálicos de climatización conforme a la norma UNE EN 14303, clasificación al fuego A1, recubierta por el exterior con un complejo de aluminiopuro reforzado con malla de vidrio. Modelo URSA M3603 espesor 45.

**PV BLANKET** m2 MANTA PV BLANKET 30 mm EI-120 HOR / EI-180 VERT (material; 18/03/2026)
Precio: 119.5
Manta para forrado exterior de conductos metálicos de ventilación que permite la obtención de resistencia al fuego EI 120 (ho O �¨ I) conductos horizontales y EI 180 (Ve O �¨ I ) conductos verticales, según norma EN 1366-1:2014 +A1:2009. modelo PV BLANKET 30, compuesta por una manta flexible compuesta por lana de roca acolchada sobre malla metálica, recubierta por una lámina de aluminio alambrada en la cara externa y recubierto de un tejido aluminizado especial resistente al fuego en la cara interna de 30 mm de espesor y densidad 200 kg/m3. Modelo PV BLANKET.

#### AISL-ACUST AISLAMIENTO ACÚSTICO (14/03/2025)

**TECH SLAB 2.1** m2 PANEL TECH SLAB MT 2.1 V2 40 MM (PANEL NV-40) (material; 14/03/2025)
Precio: 31.86
Panel semirrígido de lana de roca de 40 mm de espesor y densidad 40 Kg/m3, que incorpora un velo negro por una de sus caras, con buena absorción acústica y manipulación mecánica, ideal para aislamiento térmico y absorción acústica en techos metálicos perforados y ciegos, pantallas, cabinas y salas de máquinas, silenciadores, baffles, colisas, etc. Modelo TECH SLAB MT 2.1 V2 40 MM.

**TECH SLAB 2.2** m2 PANEL TECH SLAB MT 2.2 V2 50 MM (PANEL NV-70) (material; 14/03/2025)
Precio: 48.49
Panel semirrígido de lana de roca de 50 mm de espesor y densidad 70 Kg/m3, que incorpora un velo negro por una de sus caras, con buena absorción acústica y manipulación mecánica, ideal para aislamiento térmico y absorción acústica en techos metálicos perforados y ciegos, pantallas, cabinas y salas de máquinas, silenciadores, baffles, colisas, etc. Modelo TECH SLAB MT 2.2 V2 50 MM.

#### BOBINA ALUM BOBINAS CHAPA DE ALUMINIO PARA PROTECCIÓN DE AISLAMIENTO (26/12/2023)

**ALUMINIO 0.6** Kg BOBINA CHAPA ALUMINIO 0,6 (material; 26/12/2023)
Precio: 13.95
Bobina de chapa de aluminio de espesor 0,6 mm para protección y recubrimiento de aislamiento de conductos en exterior. Modelo BOBINA ALUMINIO 0,6 de BRINNER.

**ALUMINIO 0.8** Kg BOBINA CHAPA ALUMINIO 0,8 (material; 26/12/2023)
Precio: 13.95
Bobina de chapa de aluminio de espesor 0,8 mm para protección y recubrimiento de aislamiento de conductos en exterior. Modelo BOBINA ALUMINIO 0,8 de BRINNER.

### MAT MONTAJE BRINNER - MATERIAL DE MONTAJE (26/12/2023)

#### MAT. MONTAJE MATERIAL Y ACCESORIOS DE MONTAJE (26/12/2023)

**VRCM6** Ud VARILLA ROSCADA ZINCADA M6 L=1ML MAZO 100 UDS (material; 26/12/2023)
Precio: 151.49
Varilla roscada zincada de métrica 6 y longitud 1 metro suministrada en paquetes de 100 uds. Modelo VRCM6 de BRINNER.

**VRCM8** Ud VARILLA ROSCADA ZINCADA M8 L=1ML MAZO 50 UDS (material; 26/12/2023)
Precio: 121.39
Varilla roscada zincada de métrica 8 y longitud 1 metro suministrada en paquetes de 50 uds. Modelo VRCM8 de BRINNER.

**TCM6** Ud TUERCA ZINCADA M6 CAJA 200 UDS (material; 26/12/2023)
Precio: 4.12
Tuerca zincada de métrica 6 suministrada en cajas de 200 uds. Modelo TCM6 de BRINNER.

**TCM8 200** Ud TUERCA ZINCADA M8 CAJA 200 UDS (material; 26/12/2023)
Precio: 13.01
Tuerca zincada de métrica 8 suministrada en cajas de 200 uds. Modelo TCM8 de BRINNER.

**TRN6X25** Ud TORNILLO ZINCADO CABEZA HEXAGONAL M6x25 CAJA 200 UDS (material; 26/12/2023)
Precio: 18.45
Tornillo zincado con cabeza hexagonal de métrica 6 y largo 25 mm, suministrado en cajas de 200 uds. Modelo TRN6X25 de BRINNER.

**TRN8X25** Ud TORNILLO ZINCADO CABEZA HEXAGONAL M8x25 CAJA 200 UDS (material; 26/12/2023)
Precio: 53.47
Tornillo zincado con cabeza hexagonal de métrica 8 y largo 25 mm, suministrado en cajas de 200 uds. Modelo TRN8X25 de BRINNER.

**TACM6** Ud TACO HEMBRA ZINCADO M6 CAJA 100 UDS (material; 26/12/2023)
Precio: 20.09
Taco hembra zincado de métrica 6 con rosca interna para fijación en hormigón, suministrado en cajas de 100 uds. Modelo TACM6 de BRINNER.

**TACM8** Ud TACO HEMBRA ZINCADO M8 CAJA 100 UDS (material; 14/03/2025)
Precio: 23.69
Taco hembra zincado de métrica 8 con rosca interna para fijación en hormigón, suministrado en cajas de 100 uds. Modelo TACM8 de BRINNER.

**CLP42X13** Ud TORNILLO AUTOTALADRANTE 4,2x13 mm CAJA 1000 UDS (material; 14/03/2025)
Precio: 41.7
Tornillo autotaladrante y autorroscante de cabeza hexagonal de diámetro 4,2 mm y 13 mm de largo, suministrado en cajas de 1000 uds. Modelo CLP4213 de BRINNER.

**CLP48X19** Ud TORNILLO AUTOTALADRANTE 4,8x16 mm CAJA 1000 UDS (material; 14/03/2025)
Precio: 56.77
Tornillo autotaladrante y autorroscante de cabeza hexagonal de diámetro 4,8 mm y 16 mm de largo, suministrado en cajas de 1000 uds. Modelo CLP4819 de BRINNER.

| Código | Ud | Descripción | Precio |
|---|---|---|---|
| CAL50P | Ud | ROLLO CINTA ADHESIVA DE ALUMINIO 50 MM x 50 ML | 9.64 |
| CAL75P | Ud | ROLLO CINTA ADHESIVA DE ALUMINIO 75 MM x 50 ML | 14.48 |

**MAG** Ud CARTUCHO MASILLA ACRÍLICA GRIS 280 ML (material; 24/07/2025)
Precio: 5.93
Cartucho masilla acrílica gris de 280 ml de capacidad, totalemnte resistente a la intemperie y restistencia térmica de -20 a +80 ºC, adecuado para juntas con poco movimiento. Modelo MAG de BRINNER.

**MNAT** Ud CARTUCHO SILICONA 300ºC 300 ML (material; 26/12/2023)
Precio: 31.33
Cartucho de silicona acética de 300 mm de capacidad, resistente a temperaturas con picos hasta 300 ºC, con alta elasticidad y elevada adhesión. Modelo MNAT de BRINNER.

**OMEGA27X18** Ud SOPORTE OMEGA PERFORADO 27x18x1,25 mm L=2 ml (material; 26/12/2023)
Precio: 5.41
Soporte perforado en forma de Omega, de medidas 27x18 y espesor 1,25 mm, suministrado en barras de 2 ml. Modelo OMEGA 27 de BRINNER.

**OMEGA40X20** Ud SOPORTE OMEGA PERFORADO 40x20x1,5 mm L=2 ml (material; 26/12/2023)
Precio: 10.12
Soporte perforado en forma de Omega, de medidas 40x20 y espesor 1,5 mm, suministrado en barras de 2 ml. Modelo OMEGA 40 de BRINNER.

**SUSPENSION Z** Ud SUSPENSION Z 35x60x35 mm CAJA 100 UDS (material; 14/03/2025)
Precio: 100.84
Elemento de suspensión en "Z" para cuelgue de conductos y máquinas con varillas de métricas 8 y 10, de medidas 35x60x35 mm. Se suministra en cajas de 100 uds. Modelo SUSPENSIONZ de BRINNER.

**FLEXIBAND20** ml BURLETE POLIETILENO 15x4 mm (material; 14/03/2025)
Precio: 0.41
Burlete autoahesivo de polietineo de 150 mm de ancho por 4 mm de grosor, especialmente indicado para su utilización en la unión de conductos rectangulares de chapa. Modelo BURLETE de BRINNER.

**JUNTA KERAT** ml BURLETE FIBRA CERÁMICA 18x4 mm (material; 08/04/2026)
Precio: 2.57
Burlete autoahesivo blanco fabricado a base de fibras cerámicas de 18 mm de ancho por 4 mm de grosor, especialmente indicado para su utilización en la unión de conductos rectangulares de chapa resistentes al fuego y con Marcado CE. Modelo JUNTA KERAT de BRINNER.

**JUNTA KERAT20** ml BURLETE FIBRA CERÁMICA 20x3 mm (material; 26/12/2023)
Precio: 2.26
Burlete autoahesivo blanco fabricado a base de fibras cerámicas de 20 mm de ancho por 3 mm de grosor, especialmente indicado para su utilización en la unión de conductos rectangulares de chapa resistentes al fuego y con Marcado CE. Modelo JUNTA FLEXICELL de BRINNER.

**GRAPA TORNILL** Ud GRAPA TORNILLO 20-30 (material; 14/03/2025)
Precio: 0.41
Pinza de unión entre conductos rectangulares con perfiles tipo metu 20 o 30 mm que permite acercar los dos perfles mediante ayuda de un tornillo de apriete. Modelo GRAPA TORNILLO de BRINNER.

**JUNTA 80º** Ud LONA ANTIVIBRATORIA 80ºC ROLLO 25 ML (material; 26/12/2023)
Precio: 119.41
Rollo de 25 ml de junta antivibratoria resistente hasta 80ºC diseñada para realizar conexines flexibles entre maquinaria y conductos rectangulares o circulares evitando la transmisión de vibraciones. Modelo JUNTA 80º de BRINNER.

**JUNTA 80º M.L** ml LONA ANTIVIBRATORIA 80ºC (material; 26/12/2023)
Precio: 9.78
Junta antivibratoria resistente hasta 80ºC diseñada para realizar conexines flexibles entre maquinaria y conductos rectangulares o circulares evitando la transmisión de vibraciones. Modelo JUNTA 80º ML de BRINNER.

**JUNTA KPL 25** Ud LONA ANTIVIBRATORIA 400ºC ROLLO 25 ML (material; 14/03/2025)
Precio: 168.24
Rollo de 25 ml de junta antivibratoria resistente hasta 400ºC diseñada para realizar conexines flexibles entre maquinaria y conductos rectangulares o circulares evitando la transmisión de vibraciones. Modelo JUNTA KPL de BRINNER.

**JUNTA KPL** ml LONA ANTIVIBRATORIA 400ºC (material; 14/03/2025)
Precio: 11.88
Junta antivibratoria resistente hasta 400ºC diseñada para realizar conexines flexibles entre maquinaria y conductos rectangulares o circulares evitando la transmisión de vibraciones. Modelo JUNTA KPL ML de BRINNER.

**CPER** Ud CINTA PERFORADA 17X0,6 mm ROLLO 25 ML (material; 26/12/2023)
Precio: 19.01
Rollo de 25 ml de cinta perforada galvanizada de 17 mm de ancho por 0,6 mm de espesor. Modelo CPER de BRINNER.

**ARM6** Ud ARANDELA ZINCADA M6 CAJA 100 UDS (material; 26/12/2023)
Precio: 11.84
Arandela zincada de métrica 8 suministrada en cajas de 100 uds. Modelo ARM8 de BRINNER.

**ARM8** Ud ARANDELA ZINCADA M8 CAJA 100 UDS (material; 18/03/2026)
Precio: 23.22
Arandela zincada de métrica 8 suministrada en cajas de 100 uds. Modelo ARM8 de BRINNER.

**MM8** Ud MORDAZA M8 CAJA 100 UDS (material; 14/03/2025)
Precio: 167.6
Mordaza zincaza para fijación de tuberías, conductos y otros accesorios sobre vigas o perfiles metálicos para varilla pasante de M8. Modelo MRDM8 de BRINNER.

**MGM6** Ud MANGUITO ROSCADO CINCADO M6 CAJA 100 UDS (material; 26/12/2023)
Precio: 34.89
Manguito hembra roscado de métrica 6 para unión de varillas, suministrado en cajas de 100 uds. Modelo MN6 de BRINNER.

**MGM8** Ud MANGUITO ROSCADO CINCADO M8 CAJA 100 UDS (material; 26/12/2023)
Precio: 40.5
Manguito hembra roscado de métrica 8 para unión de varillas, suministrado en cajas de 100 uds. Modelo MN6 de BRINNER.

#### CABLE ACERO SUSPENSION CON CABLE DE ACERO (03/02/2026)

**XP22FR** Ud CABLE DE ACERO LAZO L=2ML 0-45 Kg (material; 03/02/2026)
Precio: 14.34
Cable de acero tipo Lazo de longitud 2 ml para ahorcar alrededor de correas y vigas, para cargas entre 0 y 45 Kgs. Modelo XP22FR de BRINNER.

**XP25FR** Ud CABLE DE ACERO LAZO L=5ML 0-45 Kg (material; 03/02/2026)
Precio: 19.38
Cable de acero tipo Lazo de longitud 5 ml para ahorcar alrededor de correas y vigas, para cargas entre 0 y 45 Kgs. Modelo XP25FR de BRINNER.

**HF32FR** Ud CABLE DE ACERO LAZO L=2ML 45-90 Kg (material; 03/02/2026)
Precio: 17.29
Cable de acero tipo Lazo de longitud 2 ml para ahorcar alrededor de correas y vigas, para cargas entre 45 y 90 Kgs. Modelo HF32FR de BRINNER.

**HF35FR** Ud CABLE DE ACERO LAZO L=5ML 45-90 Kg (material; 03/02/2026)
Precio: 23.16
Cable de acero tipo Lazo de longitud 5 ml para ahorcar alrededor de correas y vigas, para cargas entre 45 y 90 Kgs. Modelo HF35FR de BRINNER.

**XP22EF8** Ud CABLE DE ACERO ROSCA L=2ML 0-45 Kg (material; 03/02/2026)
Precio: 15.1
Cable de acero tipo Rosca de longitud 2 ml, para anclar en techos de hormigón con taco M8, para cargas entre 0 y 45 Kgs. Modelo XP22EF8 de BRINNER.

**XP25EF8** Ud CABLE DE ACERO ROSCA L=5ML 0-45 Kg (material; 03/02/2026)
Precio: 20.35
Cable de acero tipo Rosca de longitud 5 ml, para anclar en techos de hormigón con taco M8, para cargas entre 0 y 45 Kgs. Modelo XP25EF8 de BRINNER.

**HF32EF8** Ud CABLE DE ACERO ROSCA L=2ML 45-90 Kg (material; 03/02/2026)
Precio: 17.29
Cable de acero tipo Rosca de longitud 2 ml, para anclar en techos de hormigón con taco M8, para cargas entre 45 y 90 Kgs. Modelo XF32EF8 de BRINNER.

**HF35EF8** Ud CABLE DE ACERO ROSCA L=5ML 45-90 Kg (material; 03/02/2026)
Precio: 23.16
Cable de acero tipo Rosca de longitud 5 ml, para anclar en techos de hormigón con taco M8, para cargas entre 45 y 90 Kgs. Modelo XF32EF8 de BRINNER.

**UGR22FR** Ud CABLE DE ACERO LAZO PARA CARRIL PERFORADO L=2ML 55 Kg (material; 03/02/2026)
Precio: 19.06
Cable de acero tipo Lazo de longitud 2 ml diseñado para la suspensión de instalaciones con soporte perforado, con arandela cuadrada y tuerca de canal, para cargas de hasta 55 Kg. Modelo UGR22FR de BRINNER.

**UGR25FR** Ud CABLE DE ACERO LAZO PARA CARRIL PERFORADO L=5ML 55 Kg (material; 03/02/2026)
Precio: 24.32
Cable de acero tipo Lazo de longitud 5 ml diseñado para la suspensión de instalaciones con soporte perforado, con arandela cuadrada y tuerca de canal, para cargas de hasta 55 Kg. Modelo UGR25FR de BRINNER.

**UGR32FR** Ud CABLE DE ACERO LAZO PARA CARRIL PERFORADO L=2ML 110 Kg (material; 03/02/2026)
Precio: 21.91
Cable de acero tipo Lazo de longitud 2 ml diseñado para la suspensión de instalaciones con soporte perforado, con arandela cuadrada y tuerca de canal, para cargas de hasta 110 Kg. Modelo UGR32FR de BRINNER.

**UGR35FR** Ud CABLE DE ACERO LAZO PARA CARRIL PERFORADO L=5ML 110 Kg (material; 03/02/2026)
Precio: 28.9
Cable de acero tipo Lazo de longitud 5 ml diseñado para la suspensión de instalaciones con soporte perforado, con arandela cuadrada y tuerca de canal, para cargas de hasta 110 Kg. Modelo UGR35FR de BRINNER.

**UGR22EF8** Ud CABLE DE ACERO ROSCA PARA CARRIL PERFORADO L=2ML 55 Kg (material; 03/02/2026)
Precio: 19.06
Cable de acero tipo Rosca de longitud 2 ml diseñado para la suspensión de instalaciones con soporte perforado, con arandela cuadrada y tuerca de canal, para cargas de hasta 55 Kg. Modelo UGR22EF8 de BRINNER.

**UGR25EF8** Ud CABLE DE ACERO ROSCA PARA CARRIL PERFORADO L=5ML 55 Kg (material; 03/02/2026)
Precio: 24.32
Cable de acero tipo Rosca de longitud 5 ml diseñado para la suspensión de instalaciones con soporte perforado, con arandela cuadrada y tuerca de canal, para cargas de hasta 55 Kg. Modelo UGR25EF8 de BRINNER.

**UGR32EF8** Ud CABLE DE ACERO ROSCA PARA CARRIL PERFORADO L=2ML 110 Kg (material; 03/02/2026)
Precio: 21.91
Cable de acero tipo Rosca de longitud 2 ml diseñado para la suspensión de instalaciones con soporte perforado, con arandela cuadrada y tuerca de canal, para cargas de hasta 110 Kg. Modelo UGR32EF8 de BRINNER.

**UGR35EF8** Ud CABLE DE ACERO ROSCA PARA CARRIL PERFORADO L=5ML 110 Kg (material; 03/02/2026)
Precio: 28.9
Cable de acero tipo Rosca de longitud 5 ml diseñado para la suspensión de instalaciones con soporte perforado, con arandela cuadrada y tuerca de canal, para cargas de hasta 110 Kg. Modelo UGR35EF8 de BRINNER.

**CABLE15-50** Ud ROLLO 50 M CABLE ACERO DIAMETRO 1,5 MM (material; 03/02/2026)
Precio: 42.82
Rollo de cable de acero de longitud 50 ml de diámetro 1,5 mm. Modelo CABLE1,5-50 de BRINNER.

**CABLE25-50** Ud ROLLO 50 M CABLE ACERO DIAMETRO 2,5 MM (material; 03/02/2026)
Precio: 68.52
Rollo de cable de acero de longitud 50 ml de diámetro 2,5 mm. Modelo CABLE2,5-50 de BRINNER.

**CABLE15-150** Ud ROLLO 150 M CABLE ACERO DIAMETRO 1,5 MM (material; 03/02/2026)
Precio: 122.47
Rollo de cable de acero de longitud 150 ml de diámetro 1,5 mm. Modelo CABLE1,5-150 de BRINNER.

**CABLE25-150** Ud ROLLO 150 M CABLE ACERO DIAMETRO 2,5 MM (material; 03/02/2026)
Precio: 189.28
Rollo de cable de acero de longitud 150 ml de diámetro 2,5 mm. Modelo CABLE2,5-150 de BRINNER.

**B-LOCK** Ud DISPOSITIVO DE BLOQUEO PARA CABLE DE ACERO DE 1,5 - 2 mm (material; 18/03/2026)
Precio: 6.17
Dispositivo de bloqueo para de cable de acero diámetro 1,5 mm. Modelo B-LOCK 1,5 de BRINNER.

| Código | Ud | Descripción | Precio |
|---|---|---|---|
| PINZA CORTACA | Ud | PINZA CORTACABLE PARA Nº 1, 2 Y 3 (material; 08/04/2026) | 95.08 |
| CANCAMO | Ud | CANCAMO HORMIGÓN TALADRO 6x35 mm. BOLSA 20 uds. (material; 08/04/2026) | 162.73 |

### FILTROS BRINNER - FILTROS (26/12/2023)

#### FMP FILTROS CON MARCO METÁLICO Y MALLA PLEGADA (26/12/2023)

##### FMP G4 FILTRO CON MARCO METÁLICO Y MALLA PLEGADA EFICACIA G4 (26/12/2023)

**FMP29229248G4** Ud FILTRO G4 CON MARCO METALICO + MALLA PLEGADA 292x292 Esp. 48 G4 (material; 14/03/2025)
Precio: 27.2
Filtro de eficacia G4 con marco metálico y malla plegada, de 287x287 mm por 48 mm de ancho. Modelo FMP28728748G4 de BRINNER.

**FMP29229297G4** Ud FILTRO G4 CON MARCO METALICO + MALLA PLEGADA 292x292 Esp. 97 G4 (material; 26/12/2023)
Precio: 36.8
Filtro de eficacia G4 con marco metálico y malla plegada, de 287x287 mm por 96 mm de ancho. Modelo FMP28728796G4 de BRINNER.

**FMP29259248G4** Ud FILTRO G4 CON MARCO METALICO + MALLA PLEGADA 292x592 Esp. 48 G4 (material; 14/03/2025)
Precio: 24
Filtro de eficacia G4 con marco metálico y malla plegada, de 287x592 mm por 48 mm de ancho. Modelo FMP28759248G4 de BRINNER.

**FMP29259296G4** Ud FILTRO G4 CON MARCO METALICO + MALLA PLEGADA 292x592 Esp. 97 G4 (material; 14/03/2025)
Precio: 48
Filtro de eficacia G4 con marco metálico y malla plegada, de 287x592 mm por 96 mm de ancho. Modelo FMP28759296G4 de BRINNER.

**FMP49059248G4** Ud FILTRO G4 CON MARCO METALICO + MALLA PLEGADA 490x592 Esp. 48 G4 (material; 14/03/2025)
Precio: 32
Filtro de eficacia G4 con marco metálico y malla plegada, de 490x592 mm por 48 mm de ancho. Modelo FMP49059248G4 de BRINNER.

**FMP49059296G4** Ud FILTRO G4 CON MARCO METALICO + MALLA PLEGADA 490x592 Esp. 97 G4 (material; 14/03/2025)
Precio: 59.2
Filtro de eficacia G4 con marco metálico y malla plegada, de 490x592 mm por 96 mm de ancho. Modelo FMP49059296G4 de BRINNER.

**FMP59259248G4** Ud FILTRO G4 CON MARCO METALICO + MALLA PLEGADA 592x592 Esp. 48 G4 (material; 14/03/2025)
Precio: 32
Filtro de eficacia G4 con marco metálico y malla plegada, de 592x592 mm por 48 mm de ancho. Modelo FMP59259248G4G4 de BRINNER.

**FMP59259296G4** Ud FILTRO G4 CON MARCO METALICO + MALLA PLEGADA 592x592 Esp. 97 G4 (material; 14/03/2025)
Precio: 65.6
Filtro de eficacia G4 con marco metálico y malla plegada, de 592x592 mm por 96 mm de ancho. Modelo FMP59259296G4 de BRINNER.

##### FMP M5 FILTRO CON MARCO METÁLICO Y MALLA PLEGADA EFICACIA M5 (26/12/2023)

**FMP29229248M5** Ud FILTRO M5 CON MARCO METALICO + MALLA PLEGADA 292x292 Esp. 48 M5 (material; 14/03/2025)
Precio: 25.6
Filtro de eficacia M5 con marco metálico y malla plegada, de 287x287 mm por 48 mm de ancho. Modelo FMP28728748M5 de BRINNER.

**FMP29229297M5** Ud FILTRO M5 CON MARCO METALICO + MALLA PLEGADA 292x292 Esp. 97 M5 (material; 14/03/2025)
Precio: 49.6
Filtro de eficacia M5 con marco metálico y malla plegada, de 287x287 mm por 96 mm de ancho. Modelo FMP28728796M5 de BRINNER.

**FMP29259248M5** Ud FILTRO M5 CON MARCO METALICO + MALLA PLEGADA 292x592 Esp. 48 M5 (material; 14/03/2025)
Precio: 30.4
Filtro de eficacia M5 con marco metálico y malla plegada, de 287x592 mm por 48 mm de ancho. Modelo FMP28759248M5 de BRINNER.

**FMP29259296M5** Ud FILTRO M5 CON MARCO METALICO + MALLA PLEGADA 292x592 Esp. 97 M5 (material; 26/12/2023)
Precio: 48
Filtro de eficacia M5 con marco metálico y malla plegada, de 287x592 mm por 96 mm de ancho. Modelo FMP28759296M5 de BRINNER.

**FMP49059248M5** Ud FILTRO M5 CON MARCO METALICO + MALLA PLEGADA 490x592 Esp. 48 M5 (material; 14/03/2025)
Precio: 40
Filtro de eficacia M5 con marco metálico y malla plegada, de 490x592 mm por 48 mm de ancho. Modelo FMP49059248M5 de BRINNER.

**FMP49059296M5** Ud FILTRO M5 CON MARCO METALICO + MALLA PLEGADA 490x592 Esp. 97 M5 (material; 14/03/2025)
Precio: 56
Filtro de eficacia M5 con marco metálico y malla plegada, de 490x592 mm por 96 mm de ancho. Modelo FMP49059296M5 de BRINNER.

**FMP59259248M5** Ud FILTRO M5 CON MARCO METALICO + MALLA PLEGADA 592x592 Esp. 48 M5 (material; 14/03/2025)
Precio: 43.2
Filtro de eficacia M5 con marco metálico y malla plegada, de 592x592 mm por 48 mm de ancho. Modelo FMP59259248M5M5 de BRINNER.

**FMP59259296M5** Ud FILTRO M5 CON MARCO METALICO + MALLA PLEGADA 592x592 Esp. 97 M5 (material; 26/12/2023)
Precio: 76.8
Filtro de eficacia M5 con marco metálico y malla plegada, de 592x592 mm por 96 mm de ancho. Modelo FMP59259296M5 de BRINNER.

##### FMP M6 FILTRO CON MARCO METÁLICO Y MALLA PLEGADA EFICACIA M6 (26/12/2023)

**FMP29229248M6** Ud FILTRO M6 CON MARCO METALICO + MALLA PLEGADA 292x292 Esp. 48 M6 (material; 14/03/2025)
Precio: 59.2
Filtro de eficacia M6 con marco metálico y malla plegada, de 287x287 mm por 48 mm de ancho. Modelo FMP28728748M6 de BRINNER.

**FMP29229297M6** Ud FILTRO M6 CON MARCO METALICO + MALLA PLEGADA 292x292 Esp. 97 M6 (material; 14/03/2025)
Precio: 71.4
Filtro de eficacia M6 con marco metálico y malla plegada, de 287x287 mm por 96 mm de ancho. Modelo FMP28728796M6 de BRINNER.

**FMP29259248M6** Ud FILTRO M6 CON MARCO METALICO + MALLA PLEGADA 292x592 Esp. 48 M6 (material; 26/12/2023)
Precio: 82.6
Filtro de eficacia M6 con marco metálico y malla plegada, de 287x592 mm por 48 mm de ancho. Modelo FMP28759248M6 de BRINNER.

**FMP29259296M6** Ud FILTRO M6 CON MARCO METALICO + MALLA PLEGADA 292x592 Esp. 97 M6 (material; 14/03/2025)
Precio: 119
Filtro de eficacia M6 con marco metálico y malla plegada, de 287x592 mm por 96 mm de ancho. Modelo FMP28759296M6 de BRINNER.

**FMP49059248M6** Ud FILTRO M6 CON MARCO METALICO + MALLA PLEGADA 490x592 Esp. 48 M6 (material; 14/03/2025)
Precio: 130.2
Filtro de eficacia M6 con marco metálico y malla plegada, de 490x592 mm por 48 mm de ancho. Modelo FMP49059248M6 de BRINNER.

**FMP49059296M6** Ud FILTRO M6 CON MARCO METALICO + MALLA PLEGADA 490x592 Esp. 97 M6 (material; 26/12/2023)
Precio: 191.8
Filtro de eficacia M6 con marco metálico y malla plegada, de 490x592 mm por 96 mm de ancho. Modelo FMP49059296M6 de BRINNER.

**FMP59259248M6** Ud FILTRO M6 CON MARCO METALICO + MALLA PLEGADA 592x592 Esp. 48 M6 (material; 14/03/2025)
Precio: 123.2
Filtro de eficacia M6 con marco metálico y malla plegada, de 592x592 mm por 48 mm de ancho. Modelo FMP59259248M6M6 de BRINNER.

**FMP59259296M6** Ud FILTRO M6 CON MARCO METALICO + MALLA PLEGADA 592x592 Esp. 97 M6 (material; 14/03/2025)
Precio: 217
Filtro de eficacia M6 con marco metálico y malla plegada, de 592x592 mm por 96 mm de ancho. Modelo FMP59259296M6 de BRINNER.

##### FMP F7 FILTRO CON MARCO METÁLICO Y MALLA PLEGADA EFICACIA F7 (14/03/2025)

**FMP29229248F7** Ud FILTRO F7 CON MARCO METALICO + MALLA PLEGADA 292x292 Esp. 48 F7 (material; 14/03/2025)
Precio: 53.2
Filtro de eficacia F7 con marco metálico y malla plegada, de 287x287 mm por 48 mm de ancho. Modelo FMP28728748F7 de BRINNER.

**FMP29259248F7** Ud FILTRO F7 CON MARCO METALICO + MALLA PLEGADA 292x592 Esp. 48 F7 (material; 14/03/2025)
Precio: 89.6
Filtro de eficacia F7 con marco metálico y malla plegada, de 287x287 mm por 96 mm de ancho. Modelo FMP28728796F7 de BRINNER.

**FMP29259296F7** Ud FILTRO F7 CON MARCO METALICO + MALLA PLEGADA 292x592 Esp. 97 F7 (material; 14/03/2025)
Precio: 128.8
Filtro de eficacia F7 con marco metálico y malla plegada, de 287x592 mm por 48 mm de ancho. Modelo FMP28759248F7 de BRINNER.

**FMP49059248F7** Ud FILTRO F7 CON MARCO METALICO + MALLA PLEGADA 490x592 Esp. 48 F7 (material; 14/03/2025)
Precio: 128.8
Filtro de eficacia F7 con marco metálico y malla plegada, de 287x592 mm por 96 mm de ancho. Modelo FMP28759296F7 de BRINNER.

**FMP49059296F7** Ud FILTRO F7 CON MARCO METALICO + MALLA PLEGADA 490x592 Esp. 97 F7 (material; 14/03/2025)
Precio: 207.2
Filtro de eficacia F7 con marco metálico y malla plegada, de 490x592 mm por 48 mm de ancho. Modelo FMP49059248F7 de BRINNER.

**FMP59259248F7** Ud FILTRO F7 CON MARCO METALICO + MALLA PLEGADA 592x592 Esp. 48 F7 (material; 14/03/2025)
Precio: 134.4
Filtro de eficacia F7 con marco metálico y malla plegada, de 490x592 mm por 96 mm de ancho. Modelo FMP49059296F7 de BRINNER.

**FMP59259296F7** Ud FILTRO F7 CON MARCO METALICO + MALLA PLEGADA 592x592 Esp. 97 F7 (material; 14/03/2025)
Precio: 198.8
Filtro de eficacia F7 con marco metálico y malla plegada, de 592x592 mm por 48 mm de ancho. Modelo FMP59259248F7F7 de BRINNER.

##### FMP F8 FILTRO CON MARCO METÁLICO Y MALLA PLEGADA EFICACIA F8 (14/03/2025)

**FMP29229248F8** Ud FILTRO F8 CON MARCO METALICO + MALLA PLEGADA 292x292 Esp. 48 F8 (material; 14/03/2025)
Precio: 54.6
Filtro de eficacia F8 con marco metálico y malla plegada, de 287x287 mm por 48 mm de ancho. Modelo FMP28728748F8 de BRINNER.

**FMP29259248F8** Ud FILTRO F8 CON MARCO METALICO + MALLA PLEGADA 292x592 Esp. 48 F8 (material; 14/03/2025)
Precio: 85.4
Filtro de eficacia F8 con marco metálico y malla plegada, de 287x287 mm por 96 mm de ancho. Modelo FMP28728796F8 de BRINNER.

**FMP29259296F8** Ud FILTRO F8 CON MARCO METALICO + MALLA PLEGADA 292x592 Esp. 97 F8 (material; 14/03/2025)
Precio: 144.2
Filtro de eficacia F8 con marco metálico y malla plegada, de 287x592 mm por 48 mm de ancho. Modelo FMP28759248F8 de BRINNER.

**FMP49059248F8** Ud FILTRO F8 CON MARCO METALICO + MALLA PLEGADA 490x592 Esp. 48 F8 (material; 14/03/2025)
Precio: 120.4
Filtro de eficacia F8 con marco metálico y malla plegada, de 490x592 mm por 48 mm de ancho. Modelo FMP49059248F8 de BRINNER.

**FMP49059296F8** Ud FILTRO F8 CON MARCO METALICO + MALLA PLEGADA 490x592 Esp. 97 F8 (material; 14/03/2025)
Precio: 186.2
Filtro de eficacia F8 con marco metálico y malla plegada, de 490x592 mm por 96 mm de ancho. Modelo FMP49059296F8 de BRINNER.

**FMP59259248F8** Ud FILTRO F8 CON MARCO METALICO + MALLA PLEGADA 592x592 Esp. 48 F8 (material; 14/03/2025)
Precio: 116.2
Filtro de eficacia F8 con marco metálico y malla plegada, de 592x592 mm por 48 mm de ancho. Modelo FMP59259248F8F8 de BRINNER.

**FMP59259296F8** Ud FILTRO F8 CON MARCO METALICO + MALLA PLEGADA 592x592 Esp. 97 F8 (material; 14/03/2025)
Precio: 212.8
Filtro de eficacia F8 con marco metálico y malla plegada, de 592x592 mm por 96 mm de ancho. Modelo FMP59259296F8 de BRINNER.

##### FMP F9 FILTRO CON MARCO METÁLICO Y MALLA PLEGADA EFICACIA F9 (14/03/2025)

**FMP29229248F9** Ud FILTRO F9 CON MARCO METALICO + MALLA PLEGADA 292x292 Esp. 48 F9 (material; 14/03/2025)
Precio: 56
Filtro de eficacia F9 con marco metálico y malla plegada, de 287x287 mm por 48 mm de ancho. Modelo FMP28728748F9 de BRINNER.

**FMP29259248F9** Ud FILTRO F9 CON MARCO METALICO + MALLA PLEGADA 292x592 Esp. 48 F9 (material; 14/03/2025)
Precio: 72.8
Filtro de eficacia F9 con marco metálico y malla plegada, de 287x592 mm por 48 mm de ancho. Modelo FMP28759248F9 de BRINNER.

**FMP29259296F9** Ud FILTRO F9 CON MARCO METALICO + MALLA PLEGADA 292x592 Esp. 97 F9 (material; 14/03/2025)
Precio: 123.2
Filtro de eficacia F9 con marco metálico y malla plegada, de 287x592 mm por 96 mm de ancho. Modelo FMP28759296F9 de BRINNER.

**FMP49059248F9** Ud FILTRO F9 CON MARCO METALICO + MALLA PLEGADA 490x592 Esp. 48 F9 (material; 14/03/2025)
Precio: 107.8
Filtro de eficacia F9 con marco metálico y malla plegada, de 490x592 mm por 48 mm de ancho. Modelo FMP49059248F9 de BRINNER.

**FMP49059296F9** Ud FILTRO F9 CON MARCO METALICO + MALLA PLEGADA 490x592 Esp. 97 F9 (material; 14/03/2025)
Precio: 163.8
Filtro de eficacia F9 con marco metálico y malla plegada, de 490x592 mm por 96 mm de ancho. Modelo FMP49059296F9 de BRINNER.

**FMP59259248F9** Ud FILTRO F9 CON MARCO METALICO + MALLA PLEGADA 592x592 Esp. 48 F9 (material; 14/03/2025)
Precio: 135.8
Filtro de eficacia F9 con marco metálico y malla plegada, de 592x592 mm por 48 mm de ancho. Modelo FMP59259248F9 de BRINNER.

**FMP59259296F9** Ud FILTRO F9 CON MARCO METALICO + MALLA PLEGADA 592x592 Esp. 97 F9 (material; 14/03/2025)
Precio: 236.6
Filtro de eficacia F9 con marco metálico y malla plegada, de 592x592 mm por 96 mm de ancho. Modelo FMP59259296F9 de BRINNER.

#### FBS FILTROS DE BOLSAS CON MARCO METÁLICO DE 23 MM (26/12/2023)

##### FBS G4 FILTRO DE BOLSAS EFICACIA G4 (14/03/2025)

**FBS287592G4-3** Ud FILTRO G4 BOLSAS 287x592x500 3 BOLSAS (material; 14/03/2025)
Precio: 57.6
Filtro de bolsas de eficacia G4 con marco metálico de 23 mm de fondo y 3 bolsas sintéticas, de 287x592 mm por 500 mm de largo. Modelo FBS-287592500-G4-3 de BRINNER.

**FBS592592G4-6** Ud FILTRO G4 BOLSAS 592x592x500 6 BOLSAS (material; 14/03/2025)
Precio: 83.2
Filtro de bolsas de eficacia G4 con marco metálico de 23 mm de fondo y 6 bolsas sintéticas, de 592x592 mm por 500 mm de largo. Modelo FBS-592592500-G4-6 de BRINNER.

##### FBS M5 FILTRO DE BOLSAS EFICACIA M5 (14/03/2025)

**FBS287287M5-3** Ud FILTRO M5 BOLSAS 287x287x360 3 BOLSAS (material; 14/03/2025)
Precio: 28.88
Filtro de bolsas de eficacia M5 con marco metálico de 23 mm de fondo y 3 bolsas sintéticas, de 287x287 mm por 360 mm de largo. Modelo FBS-287287-M5-3 de BRINNER.

**FBS287592M5-3** Ud FILTRO M5 BOLSAS 287x592x600 3 BOLSAS (material; 14/03/2025)
Precio: 49.6
Filtro de bolsas de eficacia M5 con marco metálico de 23 mm de fondo y 3 bolsas sintéticas, de 287x592 mm por 600 mm de largo. Modelo FBS-287592-M5-3 de BRINNER.

**FBS592592M5-6** Ud FILTRO M5 BOLSAS 592x592x600 6 BOLSAS (material; 14/03/2025)
Precio: 91.2
Filtro de bolsas de eficacia M5 con marco metálico de 23 mm de fondo y 6 bolsas sintéticas, de 592x592 mm por 600 mm de largo. Modelo FBS-592592-M5-6 de BRINNER.

##### FBS M6 FILTRO DE BOLSAS EFICACIA M6 (14/03/2025)

**FBS287287M6-3** Ud FILTRO M6 BOLSAS 287x287x360 3 BOLSAS (material; 14/03/2025)
Precio: 35.2
Filtro de bolsas de eficacia M6 con marco metálico de 23 mm de fondo y 3 bolsas sintéticas, de 287x287 mm por 360 mm de largo. Modelo FBS-287287-M6-3 de BRINNER.

**FBS287592M6-3** Ud FILTRO M6 BOLSAS 287x592x600 3 BOLSAS (material; 14/03/2025)
Precio: 54.4
Filtro de bolsas de eficacia M6 con marco metálico de 23 mm de fondo y 3 bolsas sintéticas, de 287x592 mm por 600 mm de largo. Modelo FBS-287592-M6-3 de BRINNER.

**FBS592592M6-6** Ud FILTRO M6 BOLSAS 592x592x600 6 BOLSAS (material; 14/03/2025)
Precio: 94.4
Filtro de bolsas de eficacia M6 con marco metálico de 23 mm de fondo y 6 bolsas sintéticas, de 592x592 mm por 600 mm de largo. Modelo FBS-592592-M6-6 de BRINNER.

##### FBS F7 FILTRO DE BOLSAS EFICACIA F7 (26/12/2023)

**FBS287287F7-3** Ud FILTRO F7 BOLSAS 287x287x360 3 BOLSAS (material; 26/12/2023)
Precio: 33.6
Filtro de bolsas de eficacia F7 con marco metálico de 23 mm de fondo y 3 bolsas sintéticas, de 287x287 mm por 360 mm de largo. Modelo FBS-287287-F7-3 de BRINNER.

**FBS287592F7-3** Ud FILTRO F7 BOLSAS 287x592x600 3 BOLSAS (material; 14/03/2025)
Precio: 54.4
Filtro de bolsas de eficacia F7 con marco metálico de 23 mm de fondo y 3 bolsas sintéticas, de 287x592 mm por 600 mm de largo. Modelo FBS-287592-F7-3 de BRINNER.

**FBS592592F7-6** Ud FILTRO F7 BOLSAS 592x592x600 6 BOLSAS (material; 14/03/2025)
Precio: 97.4
Filtro de bolsas de eficacia F7 con marco metálico de 23 mm de fondo y 6 bolsas sintéticas, de 592x592 mm por 600 mm de largo. Modelo FBS-592592-F7-6 de BRINNER.

##### FBS F8 FILTRO DE BOLSAS EFICACIA F8 (26/12/2023)

**FBS287287F8-3** Ud FILTRO F8 BOLSAS 287x287x360 3 BOLSAS (material; 14/03/2025)
Precio: 35.2
Filtro de bolsas de eficacia F8 con marco metálico de 23 mm de fondo y 3 bolsas sintéticas, de 287x287 mm por 360 mm de largo. Modelo FBS-287287-F8-3 de BRINNER.

**FBS287592F8-3** Ud FILTRO F8 BOLSAS 287x592x600 3 BOLSAS (material; 26/12/2023)
Precio: 54.4
Filtro de bolsas de eficacia F8 con marco metálico de 23 mm de fondo y 3 bolsas sintéticas, de 287x592 mm por 600 mm de largo. Modelo FBS-287592-F8-3 de BRINNER.

**FBS592592F8-6** Ud FILTRO F8 BOLSAS 592x592x600 6 BOLSAS (material; 14/03/2025)
Precio: 100.8
Filtro de bolsas de eficacia F8 con marco metálico de 23 mm de fondo y 6 bolsas sintéticas, de 592x592 mm por 600 mm de largo. Modelo FBS-592592-F8-6 de BRINNER.

##### FBS F9 FILTRO DE BOLSAS EFICACIA F9 (26/12/2023)

**FBS287287F9-3** Ud FILTRO F9 BOLSAS 287x287x360 3 BOLSAS (material; 26/12/2023)
Precio: 33.6
Filtro de bolsas de eficacia F9 con marco metálico de 23 mm de fondo y 3 bolsas sintéticas, de 287x287 mm por 360 mm de largo. Modelo FBS-287287-F9-3 de BRINNER.

**FBS287592F9-3** Ud FILTRO F9 BOLSAS 287x592x600 3 BOLSAS (material; 26/12/2023)
Precio: 56
Filtro de bolsas de eficacia F9 con marco metálico de 23 mm de fondo y 3 bolsas sintéticas, de 287x592 mm por 600 mm de largo. Modelo FBS-287592-F9-3 de BRINNER.

**FBS592592F9-6** Ud FILTRO F9 BOLSAS 592x592x600 6 BOLSAS (material; 14/03/2025)
Precio: 105.6
Filtro de bolsas de eficacia F9 con marco metálico de 23 mm de fondo y 6 bolsas sintéticas, de 592x592 mm por 600 mm de largo. Modelo FBS-592592-F9-6 de BRINNER.

#### CF CAJAS FILTRANTES (SIN FILTROS) (26/12/2023)

**CF29029025017** Ud CAJA FILTRANTE 297x297 D-250 L-175 (material; 26/12/2023)
Precio: 101.89
Cajón fabricado en chapa galvanizada con registro superior para acoplar filtos de la serie FMP y FBS, de medidas 290x290 mm y longitud 175 mm, con bocas de salida circulares de D-250 mm. Marca BRINNER modeo CF290290175.

**CF29059525017** Ud CAJA FILTRANTE 297x597 D-250 L-175 (material; 26/12/2023)
Precio: 129.59
Cajón fabricado en chapa galvanizada con registro superior para acoplar filtos de la serie FMP y FBS, de medidas 290x290 mm y longitud 275 mm, con bocas de salida circulares de D-250 mm. Marca BRINNER modeo CF290290275.

**CF49559545017** Ud CAJA FILTRANTE 495x597 D-450 L-175 (material; 26/12/2023)
Precio: 156.52
Cajón fabricado en chapa galvanizada con registro superior para acoplar filtos de la serie FMP y FBS, de medidas 290x290 mm y longitud 400 mm, con bocas de salida circulares de D-250 mm. Marca BRINNER modeo CF290290400.

**CF59559556017** Ud CAJA FILTRANTE 597x597 D-560 L-175 (material; 26/12/2023)
Precio: 173.12
Cajón fabricado en chapa galvanizada con registro superior para acoplar filtos de la serie FMP y FBS, de medidas 290x290 mm y longitud 650 mm, con bocas de salida circulares de D-250 mm. Marca BRINNER modeo CF290290650.

**CF29029025027** Ud CAJA FILTRANTE 297x297 D-250 L-275 (material; 26/12/2023)
Precio: 111.77
Cajón fabricado en chapa galvanizada con registro superior para acoplar filtos de la serie FMP y FBS, de medidas 290x595 mm y longitud 175 mm, con bocas de salida circulares de D-250 mm. Marca BRINNER modeo CF290595175.

**CF29059525027** Ud CAJA FILTRANTE 297x597 D-250 L-275 (material; 26/12/2023)
Precio: 140.4
Cajón fabricado en chapa galvanizada con registro superior para acoplar filtos de la serie FMP y FBS, de medidas 290x595 mm y longitud 275 mm, con bocas de salida circulares de D-250 mm. Marca BRINNER modeo CF290595275.

**CF49559545027** Ud CAJA FILTRANTE 495x597 D-450 L-275 (material; 26/12/2023)
Precio: 167.97
Cajón fabricado en chapa galvanizada con registro superior para acoplar filtos de la serie FMP y FBS, de medidas 290x595 mm y longitud 400 mm, con bocas de salida circulares de D-250 mm. Marca BRINNER modeo CF290595400.

**CF59559556027** Ud CAJA FILTRANTE 597x597 D-560 L-275 (material; 26/12/2023)
Precio: 184.88
Cajón fabricado en chapa galvanizada con registro superior para acoplar filtos de la serie FMP y FBS, de medidas 290x595 mm y longitud 650 mm, con bocas de salida circulares de D-250 mm. Marca BRINNER modeo CF290595650.

**CF29029025040** Ud CAJA FILTRANTE 297x297 D-250 L-400 (material; 26/12/2023)
Precio: 122.09
Cajón fabricado en chapa galvanizada con registro superior para acoplar filtos de la serie FMP y FBS, de medidas 495x595 mm y longitud 175 mm, con bocas de salida circulares de D-450 mm. Marca BRINNER modeo CF495595175.

**CF29059525040** Ud CAJA FILTRANTE 297x597 D-250 L-400 (material; 26/12/2023)
Precio: 151.9
Cajón fabricado en chapa galvanizada con registro superior para acoplar filtos de la serie FMP y FBS, de medidas 495x595 mm y longitud 275 mm, con bocas de salida circulares de D-450 mm. Marca BRINNER modeo CF495595275.

**CF49559545040** Ud CAJA FILTRANTE 495x597 D-450 L-400 (material; 26/12/2023)
Precio: 180.26
Cajón fabricado en chapa galvanizada con registro superior para acoplar filtos de la serie FMP y FBS, de medidas 495x595 mm y longitud 400 mm, con bocas de salida circulares de D-450 mm. Marca BRINNER modeo CF495595400.

**CF59559556040** Ud CAJA FILTRANTE 597x597 D-560 L-400 (material; 26/12/2023)
Precio: 197.55
Cajón fabricado en chapa galvanizada con registro superior para acoplar filtos de la serie FMP y FBS, de medidas 495x595 mm y longitud 650 mm, con bocas de salida circulares de D-450 mm. Marca BRINNER modeo CF495595650.

**CF29029025065** Ud CAJA FILTRANTE 297x297 D-250 L-650 (material; 26/12/2023)
Precio: 134.65
Cajón fabricado en chapa galvanizada con registro superior para acoplar filtos de la serie FMP y FBS, de medidas 595x595 mm y longitud 175 mm, con bocas de salida circulares de D-560 mm. Marca BRINNER modeo CF595595175.

**CF29059525065** Ud CAJA FILTRANTE 297x597 D-250 L-650 (material; 26/12/2023)
Precio: 166.81
Cajón fabricado en chapa galvanizada con registro superior para acoplar filtos de la serie FMP y FBS, de medidas 595x595 mm y longitud 275 mm, con bocas de salida circulares de D-560 mm. Marca BRINNER modeo CF595595275.

**CF49559545065** Ud CAJA FILTRANTE 495x597 D-450 L-650 (material; 26/12/2023)
Precio: 196.74
Cajón fabricado en chapa galvanizada con registro superior para acoplar filtos de la serie FMP y FBS, de medidas 595x595 mm y longitud 400 mm, con bocas de salida circulares de D-560 mm. Marca BRINNER modeo CF595595400.

**CF59559556065** Ud CAJA FILTRANTE 597x597 D-560 L-650 (material; 26/12/2023)
Precio: 214.81
Cajón fabricado en chapa galvanizada con registro superior para acoplar filtos de la serie FMP y FBS, de medidas 595x595 mm y longitud 650 mm, con bocas de salida circulares de D-560 mm. Marca BRINNER modeo CF595595650.

| Código | Descripción | Precio |
|---|---|---|
| FCC430 | FILTRO CAMPANA COCINAS 490X490X48 INOX. 430 | 25.51 |

#### FKO FILTRO G4 PARA CONDUCTO CIRCULAR (26/12/2023)

**FKO100** Ud FILTRO G4 PARA CONDUCTO CIRCULAR D-100 mm (material; 26/12/2023)
Precio: 42.28
Filtro G4 en caja de chapa de acero galvanizado con registro superior y bocas de conexión de D-100 mm. Marca BRINNER modelo FKO100.

**FKO125** Ud FILTRO G4 PARA CONDUCTO CIRCULAR D-125 mm (material; 26/12/2023)
Precio: 42.95
Filtro G4 en caja de chapa de acero galvanizado con registro superior y bocas de conexión de D-125 mm. Marca BRINNER modelo FKO125.

**FKO160** Ud FILTRO G4 PARA CONDUCTO CIRCULAR D-160 mm (material; 26/12/2023)
Precio: 48.32
Filtro G4 en caja de chapa de acero galvanizado con registro superior y bocas de conexión de D-160 mm. Marca BRINNER modelo FKO160.

**FKO200** Ud FILTRO G4 PARA CONDUCTO CIRCULAR D-200 mm (material; 26/12/2023)
Precio: 52.3
Filtro G4 en caja de chapa de acero galvanizado con registro superior y bocas de conexión de D-200 mm. Marca BRINNER modelo FKO200.

**FKO250** Ud FILTRO G4 PARA CONDUCTO CIRCULAR D-250 mm (material; 26/12/2023)
Precio: 59.52
Filtro G4 en caja de chapa de acero galvanizado con registro superior y bocas de conexión de D-250 mm. Marca BRINNER modelo FKO250.

**FKO315** Ud FILTRO G4 PARA CONDUCTO CIRCULAR D-315 mm (material; 26/12/2023)
Precio: 68.98
Filtro G4 en caja de chapa de acero galvanizado con registro superior y bocas de conexión de D-315 mm. Marca BRINNER modelo FKO315.

**FKO355** Ud FILTRO G4 PARA CONDUCTO CIRCULAR D-355 mm (material; 26/12/2023)
Precio: 90.06
Filtro G4 en caja de chapa de acero galvanizado con registro superior y bocas de conexión de D-355 mm. Marca BRINNER modelo FKO355.

**FKO400** Ud FILTRO G4 PARA CONDUCTO CIRCULAR D-400 mm (material; 26/12/2023)
Precio: 98.52
Filtro G4 en caja de chapa de acero galvanizado con registro superior y bocas de conexión de D-400 mm. Marca BRINNER modelo FKO400.

#### ROLLOG4 ROLLO MANTA FILTRANTE G4 (26/12/2023)

**MANTA BLANCA** Ud ROLLO MANTA G4 20x1 ml (material; 26/12/2023)
Precio: 101.11
Rollo en formato 20x1 ml de manta de eficacia G4 según EN 779, de grosor 24 ± 2 mm fabricada con fibras sintéticas reforzadas, con aglomerante plástico y estructura especial progresiva que garantiza una gran capacidad de acumulación de polvo con poco aumento de pérdidas de carga (pérdida de carga inicial 35 Pa, pérdida de carga final 250 Pa). Modelo ROLLOG4.

#### UP-LUP FILTROS ELECTROSTÁTICOS (14/05/2024)

**UP-21** FILTRO ELECTROSTÁTICO SEMI-INDUSTRIAL UP-21 Qmax=2500 m3/h (material; 14/05/2024)
Precio: 2604
Filtro electrostático semi-industrial modelo UP-21 para un caudal máximo de 2500 m3/h, de medidas 595x548x495, potencia 20 W y peso 41 Kg. Están pensados para trabajar con aire poco contaminado, como puede ser el evacuado del interior de un establecimineto de hostelería. Modelo UP-21.

**UP-22** FILTRO ELECTROSTÁTICO SEMI-INDUSTRIAL UP-22 Qmax=5000 m3/h (material; 14/05/2024)
Precio: 3648
Filtro electrostático semi-industrial modelo UP-22 para un caudal máximo de 5000 m3/h, de medidas 595x560x985, potencia 20 W y peso 66 Kg. Están pensados para trabajar con aire poco contaminado, como puede ser el evacuado del interior de un establecimineto de hostelería. Modelo UP-22.

**UP-14** FILTRO ELECTROSTÁTICO SEMI-INDUSTRIAL UP-14 Qmax=7500 m3/h (material; 14/05/2024)
Precio: 6253.2
Filtro electrostático semi-industrial modelo UP-14 para un caudal máximo de 7500 m3/h, de medidas 595x810x985, potencia 40 W y peso 120 Kg. Están pensados para trabajar con aire poco contaminado, como puede ser el evacuado del interior de un establecimineto de hostelería. Modelo UP-14.

**LUP-21** FILTRO ELECTROSTÁTICO INDUSTRIAL LUP-21 Qmax=2500 m3/h (material; 14/05/2024)
Precio: 2852.4
Filtro electrostático industrial modelo LUP-21 para un caudal máximo de 2500 m3/h, de medidas 595x548x495 compuesto de una sola celda, potencia 20 W y peso 50 Kg. Modelo LUP-21.

**LUP-31** FILTRO ELECTROSTÁTICO INDUSTRIAL LUP-31 Qmax=3750 m3/h (material; 14/05/2024)
Precio: 3468
Filtro electrostático industrial modelo LUP-31 para un caudal máximo de 3750 m3/h, de medidas 595x650x595 compuesto de una sola celda, potencia 20 W y peso 58 Kg. Modelo LUP-31.

**LUP-22** FILTRO ELECTROSTÁTICO INDUSTRIAL LUP-22 Qmax=5000 m3/h (material; 14/05/2024)
Precio: 4090.8
Filtro electrostático industrial modelo LUP-22 para un caudal máximo de 5000 m3/h, de medidas 595x560x985 compuesto de 2 celdas, potencia 20 W y peso 80 Kg. Modelo LUP-22.

**LUP-14** FILTRO ELECTROSTÁTICO INDUSTRIAL LUP-14 Qmax=7500 m3/h (material; 14/05/2024)
Precio: 6734.4
Filtro electrostático industrial modelo LUP-14 para un caudal máximo de 7500 m3/h, de medidas 595x810x985 compuesto de 4 celdas, potencia 40 W y peso 130 Kg. Modelo LUP-14.

#### UPV-LUPD FILTROS ELECTROSTÁTICOS CON VENTILADOR CENTRÍFUGO (14/05/2024)

##### UVP FILTRO ELECTROSTÁTICO SEMI-INDUSTRIAL CON VENTILADOR CENTRÍFUGO (14/05/2024)

**UPV-21** Ud FILTRO ELECTROSTÁTICO CON VETILADOR CENTRÍFUGO Qmax=2500 m3/h (material; 14/05/2024)
Precio: 3310.8
Filtro electrostático semi-industrial modelo UPV-21 con ventilador centrífugo 9/9-D y microruptor de puerta, para un caudal máximo de 2500 m3/h, de medidas 1100x548x495, potencia 400-2 W y peso 75 Kg. Modelo UPV-21.

**UPV-22** Ud FILTRO ELECTROSTÁTICO CON VETILADOR CENTRÍFUGO Qmax=5000 m3/h (material; 14/05/2024)
Precio: 5457.6
Filtro electrostático semi-industrial modelo UPV-21 con ventilador centrífugo 10/10-T y microruptor de puerta, para un caudal máximo de 5000 m3/h, de medidas 1300x560x985, potencia 1125-3 W y peso 130 Kg. Modelo UPV-22.

**UPV-14** Ud FILTRO ELECTROSTÁTICO CON VETILADOR CENTRÍFUGO Qmax=7500 m3/h (material; 14/05/2024)
Precio: 7634.4
Filtro electrostático semi-industrial modelo UPV-14 con ventilador centrífugo 15/15-D y microruptor de puerta, para un caudal máximo de 7500 m3/h, de medidas 1550x810x985, potencia 2245-3 W y peso 190 Kg. Modelo UPV-14.

##### LUPV FILTRO ELECTROSTÁTICO INDUSTRIAL CON VENTILADOR CENTRÍFUGO (14/05/2024)

**LUPV-21** Ud FILTRO ELECTROSTÁTICO CON VETILADOR CENTRÍFUGO Qmax=2500 m3/h (material; 14/05/2024)
Precio: 3940.8
Filtro electrostático industrial modelo LUPV-21 con ventilador centrífugo 9/9-D y microruptor de puerta, para un caudal máximo de 2500 m3/h, de medidas 1100x548x495, potencia 400-2 W y peso 83 Kg. Modelo LUPV-21.

**LUPV-31** Ud FILTRO ELECTROSTÁTICO CON VETILADOR CENTRÍFUGO Qmax=3750 m3/h (material; 14/05/2024)
Precio: 5719.2
Filtro electrostático industrial modelo LUPV-31 con ventilador centrífugo 10/10-T y microruptor de puerta, para un caudal máximo de 3750 m3/h, de medidas 1250x660x595, potencia 1125-3 W y peso 113 Kg. Modelo LUPV-31.

**LUPV-22** Ud FILTRO ELECTROSTÁTICO CON VETILADOR CENTRÍFUGO Qmax=5000 m3/h (material; 14/05/2024)
Precio: 6111.6
Filtro electrostático industrial modelo LUPV-22 con ventilador centrífugo 10/10-T y microruptor de puerta, para un caudal máximo de 5000 m3/h, de medidas 1300x560x985, potencia 1125-3 W y peso 145 Kg. Modelo LUPV-22.

**LUPV-14** Ud FILTRO ELECTROSTÁTICO CON VETILADOR CENTRÍFUGO Qmax=7500 m3/h (material; 14/05/2024)
Precio: 8544
Filtro electrostático industrial modelo LUPV-14 con ventilador centrífugo 15/15-D y microruptor de puerta, para un caudal máximo de 7500 m3/h, de medidas 1550x810x985, potencia 2245-3 W y peso 220 Kg. Modelo LUPV-14.

#### UC FILTROS DE CARBÓN ACTIVO (14/05/2024)

**UC-21** MODULO DE CARBON ACTIVO Qmax=2500 m3/h (material; 14/05/2024)
Precio: 1689.6
Módulo de carbón activo UC-21 para un caudal máximo de 2500 m3/h de medidas 570x548x495 mm y peso 68 Kg, diseñado para una velocidad de paso de 0,35 m/seg y una pérdida de carga de 10 mm.c.a. Están diseñados para la neutralización de olores y absorción de gases y vapores, tanto de origen corporal como los provenientes de alguna actividad industrial. Modelo UC-21.

**UC-31** MODULO DE CARBON ACTIVO Qmax=3500 m3/h (material; 14/05/2024)
Precio: 2095.2
Módulo de carbón activo UC-31 para un caudal máximo de 3500 m3/h de medidas 570x650x595 mm y peso 100 Kg, diseñado para una velocidad de paso de 0,35 m/seg y una pérdida de carga de 10 mm.c.a. Están diseñados para la neutralización de olores y absorción de gases y vapores, tanto de origen corporal como los provenientes de alguna actividad industrial. Modelo UC-31.

**UC-22** MODULO DE CARBON ACTIVO Qmax=5000 m3/h (material; 14/05/2024)
Precio: 2500.8
Módulo de carbón activo UC-22 para un caudal máximo de 5000 m3/h de medidas 570x560x985 mm y peso 130 Kg, diseñado para una velocidad de paso de 0,35 m/seg y una pérdida de carga de 10 mm.c.a. Están diseñados para la neutralización de olores y absorción de gases y vapores, tanto de origen corporal como los provenientes de alguna actividad industrial. Modelo UC-22.

**UC-14** MODULO DE CARBON ACTIVO Qmax=7500 m3/h (material; 14/05/2024)
Precio: 3760.8
Módulo de carbón activo UC-14 para un caudal máximo de 7500 m3/h de medidas 470x810x985 mm y peso 200 Kg, diseñado para una velocidad de paso de 0,35 m/seg y una pérdida de carga de 10 mm.c.a. Están diseñados para la neutralización de olores y absorción de gases y vapores, tanto de origen corporal como los provenientes de alguna actividad industrial. Modelo UC-14.

#### UA FILTROS DE AGUA (14/05/2024)

**UA-21** FILTRO DE AGUA 495x548x495 Qmax=2500 m3/h (material; 14/05/2024)
Precio: 1418.4
Filtro de agua UA-21 de medidas 495x548x495 mm. Disminuye la temperatura del aire de extracción, con lo que permite una mayor eficacia de los filtros electrostáticos y los de absorción de olores. El sistema de filtros elimina las partículas de grasa. Dispone de una electro-válvula que accionada con el mismo interruptor que el ventilador, permite el paso de agua a los pulverizadores, que proyectan el agua hacia los filtros de mallas y se crea una película de la misma homogénea. Para evitar la dispersión de gotas de agua por el conducto de ventilación el equipo está dotado de separadores de agua. Modelo UA-21.

**UA-31** FILTRO DE AGUA 495x650x600 Qmax=3750 m3/h (material; 14/05/2024)
Precio: 1806
Filtro de agua UA-31 de medidas 495x650x600 mm. Disminuye la temperatura del aire de extracción, con lo que permite una mayor eficacia de los filtros electrostáticos y los de absorción de olores. El sistema de filtros elimina las partículas de grasa. Dispone de una electro-válvula que accionada con el mismo interruptor que el ventilador, permite el paso de agua a los pulverizadores, que proyectan el agua hacia los filtros de mallas y se crea una película de la misma homogénea. Para evitar la dispersión de gotas de agua por el conducto de ventilación el equipo está dotado de separadores de agua. Modelo UA-31.

**UA-22** FILTRO DE AGUA 495x560x985 Qmax=5000 m3/h (material; 14/05/2024)
Precio: 2172
Filtro de agua UA-22 de medidas 495x560x985 mm. Disminuye la temperatura del aire de extracción, con lo que permite una mayor eficacia de los filtros electrostáticos y los de absorción de olores. El sistema de filtros elimina las partículas de grasa. Dispone de una electro-válvula que accionada con el mismo interruptor que el ventilador, permite el paso de agua a los pulverizadores, que proyectan el agua hacia los filtros de mallas y se crea una película de la misma homogénea. Para evitar la dispersión de gotas de agua por el conducto de ventilación el equipo está dotado de separadores de agua. Modelo UA-22.

### CHIMENEA MOD. BRINNER - CHIMENEA MODULAR DOBLE PARED INOX (12/02/2026)

#### DINAK CHIMENEA MODULAR DOBLE PARED AISL. INOX 304 / INOX 304 (12/02/2026)

##### MODULOS RECTO MÓDULOS RECTOS (12/02/2026)

###### TRL TRAMO RECTO L=960 mm INOX 304 / INOX 304 (12/02/2026)

**CHM01125** Ud TRAMO RECTO L=960 mm D-125 INOX 304 / INOX 304 (material; 12/02/2026)
Precio: 152.29
Tramo recto de longitud 960 mm y diámetro 125 mm de chimenea modular de doble pared aislada con lana de roca de 30 mm de espesor, con pared interior y exterior fabricada en chapa de acero inoxidable AISI 304, para una temperatura máxima de trabajo de 600 ºC y aplicaciones para calderas para a produción de calefacción y agua caliente sanitaria, calderas de uso industrial, hornos de panadería y confiería, chimeneas de salón, generadores de aire caliente, conducción, ventilación y evacuación de aire, humos, etc. Modelo TRL125.

**CHM01150** Ud TRAMO RECTO L=960 mm D-150 INOX 304 / INOX 304 (material; 12/02/2026)
Precio: 170.14
Tramo recto de longitud 960 mm y diámetro 150 mm de chimenea modular de doble pared aislada con lana de roca de 30 mm de espesor, con pared interior y exterior fabricada en chapa de acero inoxidable AISI 304, para una temperatura máxima de trabajo de 600 ºC y aplicaciones para calderas para a produción de calefacción y agua caliente sanitaria, calderas de uso industrial, hornos de panadería y confiería, chimeneas de salón, generadores de aire caliente, conducción, ventilación y evacuación de aire, humos, etc. Modelo TRL150.

**CHM01175** Ud TRAMO RECTO L=960 mm D-175 INOX 304 / INOX 304 (material; 12/02/2026)
Precio: 190.24
Tramo recto de longitud 960 mm y diámetro 175 mm de chimenea modular de doble pared aislada con lana de roca de 30 mm de espesor, con pared interior y exterior fabricada en chapa de acero inoxidable AISI 304, para una temperatura máxima de trabajo de 600 ºC y aplicaciones para calderas para a produción de calefacción y agua caliente sanitaria, calderas de uso industrial, hornos de panadería y confiería, chimeneas de salón, generadores de aire caliente, conducción, ventilación y evacuación de aire, humos, etc. Modelo TRL175.

**CHM01200** Ud TRAMO RECTO L=960 mm D-200 INOX 304 / INOX 304 (material; 12/02/2026)
Precio: 232.68
Tramo recto de longitud 960 mm y diámetro 200 mm de chimenea modular de doble pared aislada con lana de roca de 30 mm de espesor, con pared interior y exterior fabricada en chapa de acero inoxidable AISI 304, para una temperatura máxima de trabajo de 600 ºC y aplicaciones para calderas para a produción de calefacción y agua caliente sanitaria, calderas de uso industrial, hornos de panadería y confiería, chimeneas de salón, generadores de aire caliente, conducción, ventilación y evacuación de aire, humos, etc. Modelo TRL200.

**CHM01250** Ud TRAMO RECTO L=960 mm D-250 INOX 304 / INOX 304 (material; 12/02/2026)
Precio: 297.48
Tramo recto de longitud 960 mm y diámetro 250 mm de chimenea modular de doble pared aislada con lana de roca de 30 mm de espesor, con pared interior y exterior fabricada en chapa de acero inoxidable AISI 304, para una temperatura máxima de trabajo de 600 ºC y aplicaciones para calderas para a produción de calefacción y agua caliente sanitaria, calderas de uso industrial, hornos de panadería y confiería, chimeneas de salón, generadores de aire caliente, conducción, ventilación y evacuación de aire, humos, etc. Modelo TRL250.

**CHM01300** Ud TRAMO RECTO L=960 mm D-300 INOX 304 / INOX 304 (material; 12/02/2026)
Precio: 355.89
Tramo recto de longitud 960 mm y diámetro 300 mm de chimenea modular de doble pared aislada con lana de roca de 30 mm de espesor, con pared interior y exterior fabricada en chapa de acero inoxidable AISI 304, para una temperatura máxima de trabajo de 600 ºC y aplicaciones para calderas para a produción de calefacción y agua caliente sanitaria, calderas de uso industrial, hornos de panadería y confiería, chimeneas de salón, generadores de aire caliente, conducción, ventilación y evacuación de aire, humos, etc. Modelo TRL300.

**CHM01350** Ud TRAMO RECTO L=960 mm D-350 INOX 304 / INOX 304 (material; 12/02/2026)
Precio: 403.07
Tramo recto de longitud 960 mm y diámetro 350 mm de chimenea modular de doble pared aislada con lana de roca de 30 mm de espesor, con pared interior y exterior fabricada en chapa de acero inoxidable AISI 304, para una temperatura máxima de trabajo de 600 ºC y aplicaciones para calderas para a produción de calefacción y agua caliente sanitaria, calderas de uso industrial, hornos de panadería y confiería, chimeneas de salón, generadores de aire caliente, conducción, ventilación y evacuación de aire, humos, etc. Modelo TRL350.

**CHM01400** Ud TRAMO RECTO L=960 mm D-400 INOX 304 / INOX 304 (material; 12/02/2026)
Precio: 461.97
Tramo recto de longitud 960 mm y diámetro 400 mm de chimenea modular de doble pared aislada con lana de roca de 30 mm de espesor, con pared interior y exterior fabricada en chapa de acero inoxidable AISI 304, para una temperatura máxima de trabajo de 600 ºC y aplicaciones para calderas para a produción de calefacción y agua caliente sanitaria, calderas de uso industrial, hornos de panadería y confiería, chimeneas de salón, generadores de aire caliente, conducción, ventilación y evacuación de aire, humos, etc. Modelo TRL400.

**CHM01450** Ud TRAMO RECTO L=960 mm D-450 INOX 304 / INOX 304 (material; 12/02/2026)
Precio: 507.84
Tramo recto de longitud 960 mm y diámetro 450 mm de chimenea modular de doble pared aislada con lana de roca de 30 mm de espesor, con pared interior y exterior fabricada en chapa de acero inoxidable AISI 304, para una temperatura máxima de trabajo de 600 ºC y aplicaciones para calderas para a produción de calefacción y agua caliente sanitaria, calderas de uso industrial, hornos de panadería y confiería, chimeneas de salón, generadores de aire caliente, conducción, ventilación y evacuación de aire, humos, etc. Modelo TRL450.

**CHM01500** Ud TRAMO RECTO L=960 mm D-500 INOX 304 / INOX 304 (material; 12/02/2026)
Precio: 562.92
Tramo recto de longitud 960 mm y diámetro 500 mm de chimenea modular de doble pared aislada con lana de roca de 30 mm de espesor, con pared interior y exterior fabricada en chapa de acero inoxidable AISI 304, para una temperatura máxima de trabajo de 600 ºC y aplicaciones para calderas para a produción de calefacción y agua caliente sanitaria, calderas de uso industrial, hornos de panadería y confiería, chimeneas de salón, generadores de aire caliente, conducción, ventilación y evacuación de aire, humos, etc. Modelo TRL500.

**CHM01550** Ud TRAMO RECTO L=960 mm D-550 INOX 304 / INOX 304 (material; 12/02/2026)
Precio: 612.22
Tramo recto de longitud 960 mm y diámetro 550 mm de chimenea modular de doble pared aislada con lana de roca de 30 mm de espesor, con pared interior y exterior fabricada en chapa de acero inoxidable AISI 304, para una temperatura máxima de trabajo de 600 ºC y aplicaciones para calderas para a produción de calefacción y agua caliente sanitaria, calderas de uso industrial, hornos de panadería y confiería, chimeneas de salón, generadores de aire caliente, conducción, ventilación y evacuación de aire, humos, etc. Modelo TRL550.

**CHM01600** Ud TRAMO RECTO L=960 mm D-600 INOX 304 / INOX 304 (material; 12/02/2026)
Precio: 709.4
Tramo recto de longitud 960 mm y diámetro 600 mm de chimenea modular de doble pared aislada con lana de roca de 30 mm de espesor, con pared interior y exterior fabricada en chapa de acero inoxidable AISI 304, para una temperatura máxima de trabajo de 600 ºC y aplicaciones para calderas para a produción de calefacción y agua caliente sanitaria, calderas de uso industrial, hornos de panadería y confiería, chimeneas de salón, generadores de aire caliente, conducción, ventilación y evacuación de aire, humos, etc. Modelo TRL600.

###### TRM TRAMO RECTO L=460 mm INOX 304 / INOX 304 (12/02/2026)

**CHM02125** Ud TRAMO RECTO L=460 mm D-125 INOX 304 / INOX 304 (material; 12/02/2026)
Precio: 93.75
Tramo recto de longitud 460 mm y diámetro 125 mm de chimenea modular de doble pared aislada con lana de roca de 30 mm de espesor, con pared interior y exterior fabricada en chapa de acero inoxidable AISI 304, para una temperatura máxima de trabajo de 600 ºC y aplicaciones para calderas para a produción de calefacción y agua caliente sanitaria, calderas de uso industrial, hornos de panadería y confiería, chimeneas de salón, generadores de aire caliente, conducción, ventilación y evacuación de aire, humos, etc. Modelo TRM125.

**CHM02150** Ud TRAMO RECTO L=460 mm D-150 INOX 304 / INOX 304 (material; 12/02/2026)
Precio: 104.98
Tramo recto de longitud 460 mm y diámetro 150 mm de chimenea modular de doble pared aislada con lana de roca de 30 mm de espesor, con pared interior y exterior fabricada en chapa de acero inoxidable AISI 304, para una temperatura máxima de trabajo de 600 ºC y aplicaciones para calderas para a produción de calefacción y agua caliente sanitaria, calderas de uso industrial, hornos de panadería y confiería, chimeneas de salón, generadores de aire caliente, conducción, ventilación y evacuación de aire, humos, etc. Modelo TRM150.

**CHM02175** Ud TRAMO RECTO L=460 mm D-175 INOX 304 / INOX 304 (material; 12/02/2026)
Precio: 118.77
Tramo recto de longitud 460 mm y diámetro 175 mm de chimenea modular de doble pared aislada con lana de roca de 30 mm de espesor, con pared interior y exterior fabricada en chapa de acero inoxidable AISI 304, para una temperatura máxima de trabajo de 600 ºC y aplicaciones para calderas para a produción de calefacción y agua caliente sanitaria, calderas de uso industrial, hornos de panadería y confiería, chimeneas de salón, generadores de aire caliente, conducción, ventilación y evacuación de aire, humos, etc. Modelo TRM175.

**CHM02200** Ud TRAMO RECTO L=460 mm D-200 INOX 304 / INOX 304 (material; 12/02/2026)
Precio: 143.33
Tramo recto de longitud 460 mm y diámetro 200 mm de chimenea modular de doble pared aislada con lana de roca de 30 mm de espesor, con pared interior y exterior fabricada en chapa de acero inoxidable AISI 304, para una temperatura máxima de trabajo de 600 ºC y aplicaciones para calderas para a produción de calefacción y agua caliente sanitaria, calderas de uso industrial, hornos de panadería y confiería, chimeneas de salón, generadores de aire caliente, conducción, ventilación y evacuación de aire, humos, etc. Modelo TRM200.

**CHM02250** Ud TRAMO RECTO L=460 mm D-250 INOX 304 / INOX 304 (material; 12/02/2026)
Precio: 172.42
Tramo recto de longitud 460 mm y diámetro 250 mm de chimenea modular de doble pared aislada con lana de roca de 30 mm de espesor, con pared interior y exterior fabricada en chapa de acero inoxidable AISI 304, para una temperatura máxima de trabajo de 600 ºC y aplicaciones para calderas para a produción de calefacción y agua caliente sanitaria, calderas de uso industrial, hornos de panadería y confiería, chimeneas de salón, generadores de aire caliente, conducción, ventilación y evacuación de aire, humos, etc. Modelo TRM250.

**CHM02300** Ud TRAMO RECTO L=460 mm D-300 INOX 304 / INOX 304 (material; 12/02/2026)
Precio: 217.07
Tramo recto de longitud 460 mm y diámetro 300 mm de chimenea modular de doble pared aislada con lana de roca de 30 mm de espesor, con pared interior y exterior fabricada en chapa de acero inoxidable AISI 304, para una temperatura máxima de trabajo de 600 ºC y aplicaciones para calderas para a produción de calefacción y agua caliente sanitaria, calderas de uso industrial, hornos de panadería y confiería, chimeneas de salón, generadores de aire caliente, conducción, ventilación y evacuación de aire, humos, etc. Modelo TRM300.

**CHM02350** Ud TRAMO RECTO L=460 mm D-350 INOX 304 / INOX 304 (material; 12/02/2026)
Precio: 219.88
Tramo recto de longitud 460 mm y diámetro 350 mm de chimenea modular de doble pared aislada con lana de roca de 30 mm de espesor, con pared interior y exterior fabricada en chapa de acero inoxidable AISI 304, para una temperatura máxima de trabajo de 600 ºC y aplicaciones para calderas para a produción de calefacción y agua caliente sanitaria, calderas de uso industrial, hornos de panadería y confiería, chimeneas de salón, generadores de aire caliente, conducción, ventilación y evacuación de aire, humos, etc. Modelo TRM350.

**CHM02400** Ud TRAMO RECTO L=460 mm D-400 INOX 304 / INOX 304 (material; 12/02/2026)
Precio: 260.67
Tramo recto de longitud 460 mm y diámetro 400 mm de chimenea modular de doble pared aislada con lana de roca de 30 mm de espesor, con pared interior y exterior fabricada en chapa de acero inoxidable AISI 304, para una temperatura máxima de trabajo de 600 ºC y aplicaciones para calderas para a produción de calefacción y agua caliente sanitaria, calderas de uso industrial, hornos de panadería y confiería, chimeneas de salón, generadores de aire caliente, conducción, ventilación y evacuación de aire, humos, etc. Modelo TRM400.

**CHM02450** Ud TRAMO RECTO L=460 mm D-450 INOX 304 / INOX 304 (material; 12/02/2026)
Precio: 287.92
Tramo recto de longitud 460 mm y diámetro 450 mm de chimenea modular de doble pared aislada con lana de roca de 30 mm de espesor, con pared interior y exterior fabricada en chapa de acero inoxidable AISI 304, para una temperatura máxima de trabajo de 600 ºC y aplicaciones para calderas para a produción de calefacción y agua caliente sanitaria, calderas de uso industrial, hornos de panadería y confiería, chimeneas de salón, generadores de aire caliente, conducción, ventilación y evacuación de aire, humos, etc. Modelo TRM450.

**CHM02500** Ud TRAMO RECTO L=460 mm D-500 INOX 304 / INOX 304 (material; 12/02/2026)
Precio: 395.1
Tramo recto de longitud 460 mm y diámetro 500 mm de chimenea modular de doble pared aislada con lana de roca de 30 mm de espesor, con pared interior y exterior fabricada en chapa de acero inoxidable AISI 304, para una temperatura máxima de trabajo de 600 ºC y aplicaciones para calderas para a produción de calefacción y agua caliente sanitaria, calderas de uso industrial, hornos de panadería y confiería, chimeneas de salón, generadores de aire caliente, conducción, ventilación y evacuación de aire, humos, etc. Modelo TRM500.

**CHM02550** Ud TRAMO RECTO L=460 mm D-550 INOX 304 / INOX 304 (material; 12/02/2026)
Precio: 420.41
Tramo recto de longitud 460 mm y diámetro 550 mm de chimenea modular de doble pared aislada con lana de roca de 30 mm de espesor, con pared interior y exterior fabricada en chapa de acero inoxidable AISI 304, para una temperatura máxima de trabajo de 600 ºC y aplicaciones para calderas para a produción de calefacción y agua caliente sanitaria, calderas de uso industrial, hornos de panadería y confiería, chimeneas de salón, generadores de aire caliente, conducción, ventilación y evacuación de aire, humos, etc. Modelo TRM550.

**CHM02600** Ud TRAMO RECTO L=460 mm D-600 INOX 304 / INOX 304 (material; 12/02/2026)
Precio: 474.78
Tramo recto de longitud 460 mm y diámetro 600 mm de chimenea modular de doble pared aislada con lana de roca de 30 mm de espesor, con pared interior y exterior fabricada en chapa de acero inoxidable AISI 304, para una temperatura máxima de trabajo de 600 ºC y aplicaciones para calderas para a produción de calefacción y agua caliente sanitaria, calderas de uso industrial, hornos de panadería y confiería, chimeneas de salón, generadores de aire caliente, conducción, ventilación y evacuación de aire, humos, etc. Modelo TRM600.

###### TRC TRAMO RECTO L=290 mm INOX 304 / INOX 304 (12/02/2026)

**CHM03125** Ud TRAMO RECTO L=290 mm D-125 INOX 304 / INOX 304 (material; 12/02/2026)
Precio: 78.18
Tramo recto de longitud 290 mm y diámetro 125 mm de chimenea modular de doble pared aislada con lana de roca de 30 mm de espesor, con pared interior y exterior fabricada en chapa de acero inoxidable AISI 304, para una temperatura máxima de trabajo de 600 ºC y aplicaciones para calderas para a produción de calefacción y agua caliente sanitaria, calderas de uso industrial, hornos de panadería y confiería, chimeneas de salón, generadores de aire caliente, conducción, ventilación y evacuación de aire, humos, etc. Modelo TRC125.

**CHM03150** Ud TRAMO RECTO L=290 mm D-150 INOX 304 / INOX 304 (material; 12/02/2026)
Precio: 87.1
Tramo recto de longitud 290 mm y diámetro 150 mm de chimenea modular de doble pared aislada con lana de roca de 30 mm de espesor, con pared interior y exterior fabricada en chapa de acero inoxidable AISI 304, para una temperatura máxima de trabajo de 600 ºC y aplicaciones para calderas para a produción de calefacción y agua caliente sanitaria, calderas de uso industrial, hornos de panadería y confiería, chimeneas de salón, generadores de aire caliente, conducción, ventilación y evacuación de aire, humos, etc. Modelo TRC150.

**CHM03175** Ud TRAMO RECTO L=290 mm D-175 INOX 304 / INOX 304 (material; 12/02/2026)
Precio: 100.54
Tramo recto de longitud 290 mm y diámetro 175 mm de chimenea modular de doble pared aislada con lana de roca de 30 mm de espesor, con pared interior y exterior fabricada en chapa de acero inoxidable AISI 304, para una temperatura máxima de trabajo de 600 ºC y aplicaciones para calderas para a produción de calefacción y agua caliente sanitaria, calderas de uso industrial, hornos de panadería y confiería, chimeneas de salón, generadores de aire caliente, conducción, ventilación y evacuación de aire, humos, etc. Modelo TRC175.

**CHM03200** Ud TRAMO RECTO L=290 mm D-200 INOX 304 / INOX 304 (material; 12/02/2026)
Precio: 118.77
Tramo recto de longitud 290 mm y diámetro 200 mm de chimenea modular de doble pared aislada con lana de roca de 30 mm de espesor, con pared interior y exterior fabricada en chapa de acero inoxidable AISI 304, para una temperatura máxima de trabajo de 600 ºC y aplicaciones para calderas para a produción de calefacción y agua caliente sanitaria, calderas de uso industrial, hornos de panadería y confiería, chimeneas de salón, generadores de aire caliente, conducción, ventilación y evacuación de aire, humos, etc. Modelo TRC200.

**CHM03250** Ud TRAMO RECTO L=290 mm D-250 INOX 304 / INOX 304 (material; 12/02/2026)
Precio: 145.59
Tramo recto de longitud 290 mm y diámetro 250 mm de chimenea modular de doble pared aislada con lana de roca de 30 mm de espesor, con pared interior y exterior fabricada en chapa de acero inoxidable AISI 304, para una temperatura máxima de trabajo de 600 ºC y aplicaciones para calderas para a produción de calefacción y agua caliente sanitaria, calderas de uso industrial, hornos de panadería y confiería, chimeneas de salón, generadores de aire caliente, conducción, ventilación y evacuación de aire, humos, etc. Modelo TRC250.

**CHM03300** Ud TRAMO RECTO L=290 mm D-300 INOX 304 / INOX 304 (material; 12/02/2026)
Precio: 170.14
Tramo recto de longitud 290 mm y diámetro 300 mm de chimenea modular de doble pared aislada con lana de roca de 30 mm de espesor, con pared interior y exterior fabricada en chapa de acero inoxidable AISI 304, para una temperatura máxima de trabajo de 600 ºC y aplicaciones para calderas para a produción de calefacción y agua caliente sanitaria, calderas de uso industrial, hornos de panadería y confiería, chimeneas de salón, generadores de aire caliente, conducción, ventilación y evacuación de aire, humos, etc. Modelo TRC300.

**CHM03350** Ud TRAMO RECTO L=290 mm D-350 INOX 304 / INOX 304 (material; 12/02/2026)
Precio: 188.29
Tramo recto de longitud 290 mm y diámetro 350 mm de chimenea modular de doble pared aislada con lana de roca de 30 mm de espesor, con pared interior y exterior fabricada en chapa de acero inoxidable AISI 304, para una temperatura máxima de trabajo de 600 ºC y aplicaciones para calderas para a produción de calefacción y agua caliente sanitaria, calderas de uso industrial, hornos de panadería y confiería, chimeneas de salón, generadores de aire caliente, conducción, ventilación y evacuación de aire, humos, etc. Modelo TRC350.

**CHM03400** Ud TRAMO RECTO L=290 mm D-400 INOX 304 / INOX 304 (material; 12/02/2026)
Precio: 224.34
Tramo recto de longitud 290 mm y diámetro 400 mm de chimenea modular de doble pared aislada con lana de roca de 30 mm de espesor, con pared interior y exterior fabricada en chapa de acero inoxidable AISI 304, para una temperatura máxima de trabajo de 600 ºC y aplicaciones para calderas para a produción de calefacción y agua caliente sanitaria, calderas de uso industrial, hornos de panadería y confiería, chimeneas de salón, generadores de aire caliente, conducción, ventilación y evacuación de aire, humos, etc. Modelo TRC400.

**CHM03450** Ud TRAMO RECTO L=290 mm D-450 INOX 304 / INOX 304 (material; 12/02/2026)
Precio: 249.03
Tramo recto de longitud 290 mm y diámetro 450 mm de chimenea modular de doble pared aislada con lana de roca de 30 mm de espesor, con pared interior y exterior fabricada en chapa de acero inoxidable AISI 304, para una temperatura máxima de trabajo de 600 ºC y aplicaciones para calderas para a produción de calefacción y agua caliente sanitaria, calderas de uso industrial, hornos de panadería y confiería, chimeneas de salón, generadores de aire caliente, conducción, ventilación y evacuación de aire, humos, etc. Modelo TRC450.

**CHM03500** Ud TRAMO RECTO L=290 mm D-500 INOX 304 / INOX 304 (material; 12/02/2026)
Precio: 296.86
Tramo recto de longitud 290 mm y diámetro 500 mm de chimenea modular de doble pared aislada con lana de roca de 30 mm de espesor, con pared interior y exterior fabricada en chapa de acero inoxidable AISI 304, para una temperatura máxima de trabajo de 600 ºC y aplicaciones para calderas para a produción de calefacción y agua caliente sanitaria, calderas de uso industrial, hornos de panadería y confiería, chimeneas de salón, generadores de aire caliente, conducción, ventilación y evacuación de aire, humos, etc. Modelo TRC500.

**CHM03550** Ud TRAMO RECTO L=290 mm D-550 INOX 304 / INOX 304 (material; 12/02/2026)
Precio: 313.91
Tramo recto de longitud 290 mm y diámetro 550 mm de chimenea modular de doble pared aislada con lana de roca de 30 mm de espesor, con pared interior y exterior fabricada en chapa de acero inoxidable AISI 304, para una temperatura máxima de trabajo de 600 ºC y aplicaciones para calderas para a produción de calefacción y agua caliente sanitaria, calderas de uso industrial, hornos de panadería y confiería, chimeneas de salón, generadores de aire caliente, conducción, ventilación y evacuación de aire, humos, etc. Modelo TRC550.

**CHM03600** Ud TRAMO RECTO L=290 mm D-600 INOX 304 / INOX 304 (material; 12/02/2026)
Precio: 353.8
Tramo recto de longitud 290 mm y diámetro 600 mm de chimenea modular de doble pared aislada con lana de roca de 30 mm de espesor, con pared interior y exterior fabricada en chapa de acero inoxidable AISI 304, para una temperatura máxima de trabajo de 600 ºC y aplicaciones para calderas para a produción de calefacción y agua caliente sanitaria, calderas de uso industrial, hornos de panadería y confiería, chimeneas de salón, generadores de aire caliente, conducción, ventilación y evacuación de aire, humos, etc. Modelo TRC600.

###### TEL TRAMO RECTO L=550-900 mm INOX 304 / INOX 304 (12/02/2026)

**CHM04125** Ud TRAMO RECTO L=550-900 mm D-125 INOX 304 / INOX 304 (material; 12/02/2026)
Precio: 192.49
Tramo extensible de longitud entre 550 y 900 mm y diámetro 125 mm de chimenea modular de doble pared aislada con lana de roca de 30 mm de espesor, con pared interior y exterior fabricada en chapa de acero inoxidable AISI 304, para una temperatura máxima de trabajo de 600 ºC y aplicaciones para calderas para a produción de calefacción y agua caliente sanitaria, calderas de uso industrial, hornos de panadería y confiería, chimeneas de salón, generadores de aire caliente, conducción, ventilación y evacuación de aire, humos, etc. Modelo TEL125.

**CHM04150** Ud TRAMO RECTO L=550-900 mm D-150 INOX 304 / INOX 304 (material; 12/02/2026)
Precio: 214.82
Tramo extensible de longitud entre 550 y 900 mm y diámetro 150 mm de chimenea modular de doble pared aislada con lana de roca de 30 mm de espesor, con pared interior y exterior fabricada en chapa de acero inoxidable AISI 304, para una temperatura máxima de trabajo de 600 ºC y aplicaciones para calderas para a produción de calefacción y agua caliente sanitaria, calderas de uso industrial, hornos de panadería y confiería, chimeneas de salón, generadores de aire caliente, conducción, ventilación y evacuación de aire, humos, etc. Modelo TEL150.

**CHM04175** Ud TRAMO RECTO L=550-900 mm D-175 INOX 304 / INOX 304 (material; 12/02/2026)
Precio: 237.14
Tramo extensible de longitud entre 550 y 900 mm y diámetro 175 mm de chimenea modular de doble pared aislada con lana de roca de 30 mm de espesor, con pared interior y exterior fabricada en chapa de acero inoxidable AISI 304, para una temperatura máxima de trabajo de 600 ºC y aplicaciones para calderas para a produción de calefacción y agua caliente sanitaria, calderas de uso industrial, hornos de panadería y confiería, chimeneas de salón, generadores de aire caliente, conducción, ventilación y evacuación de aire, humos, etc. Modelo TEL175.

**CHM04200** Ud TRAMO RECTO L=550-900 mm D-200 INOX 304 / INOX 304 (material; 12/02/2026)
Precio: 284.08
Tramo extensible de longitud entre 550 y 900 mm y diámetro 200 mm de chimenea modular de doble pared aislada con lana de roca de 30 mm de espesor, con pared interior y exterior fabricada en chapa de acero inoxidable AISI 304, para una temperatura máxima de trabajo de 600 ºC y aplicaciones para calderas para a produción de calefacción y agua caliente sanitaria, calderas de uso industrial, hornos de panadería y confiería, chimeneas de salón, generadores de aire caliente, conducción, ventilación y evacuación de aire, humos, etc. Modelo TEL200.

**CHM04250** Ud TRAMO RECTO L=550-900 mm D-250 INOX 304 / INOX 304 (material; 12/02/2026)
Precio: 355.89
Tramo extensible de longitud entre 550 y 900 mm y diámetro 250 mm de chimenea modular de doble pared aislada con lana de roca de 30 mm de espesor, con pared interior y exterior fabricada en chapa de acero inoxidable AISI 304, para una temperatura máxima de trabajo de 600 ºC y aplicaciones para calderas para a produción de calefacción y agua caliente sanitaria, calderas de uso industrial, hornos de panadería y confiería, chimeneas de salón, generadores de aire caliente, conducción, ventilación y evacuación de aire, humos, etc. Modelo TEL250.

**CHM04300** Ud TRAMO RECTO L=550-900 mm D-300 INOX 304 / INOX 304 (material; 12/02/2026)
Precio: 409.49
Tramo extensible de longitud entre 550 y 900 mm y diámetro 300 mm de chimenea modular de doble pared aislada con lana de roca de 30 mm de espesor, con pared interior y exterior fabricada en chapa de acero inoxidable AISI 304, para una temperatura máxima de trabajo de 600 ºC y aplicaciones para calderas para a produción de calefacción y agua caliente sanitaria, calderas de uso industrial, hornos de panadería y confiería, chimeneas de salón, generadores de aire caliente, conducción, ventilación y evacuación de aire, humos, etc. Modelo TEL300.

**CHM04350** Ud TRAMO RECTO L=550-900 mm D-350 INOX 304 / INOX 304 (material; 12/02/2026)
Precio: 496.48
Tramo extensible de longitud entre 550 y 900 mm y diámetro 350 mm de chimenea modular de doble pared aislada con lana de roca de 30 mm de espesor, con pared interior y exterior fabricada en chapa de acero inoxidable AISI 304, para una temperatura máxima de trabajo de 600 ºC y aplicaciones para calderas para a produción de calefacción y agua caliente sanitaria, calderas de uso industrial, hornos de panadería y confiería, chimeneas de salón, generadores de aire caliente, conducción, ventilación y evacuación de aire, humos, etc. Modelo TEL350.

**CHM04400** Ud TRAMO RECTO L=550-900 mm D-400 INOX 304 / INOX 304 (material; 12/02/2026)
Precio: 604.66
Tramo extensible de longitud entre 550 y 900 mm y diámetro 400 mm de chimenea modular de doble pared aislada con lana de roca de 30 mm de espesor, con pared interior y exterior fabricada en chapa de acero inoxidable AISI 304, para una temperatura máxima de trabajo de 600 ºC y aplicaciones para calderas para a produción de calefacción y agua caliente sanitaria, calderas de uso industrial, hornos de panadería y confiería, chimeneas de salón, generadores de aire caliente, conducción, ventilación y evacuación de aire, humos, etc. Modelo TEL400.

**CHM04450** Ud TRAMO RECTO L=550-900 mm D-450 INOX 304 / INOX 304 (material; 12/02/2026)
Precio: 648.32
Tramo extensible de longitud entre 550 y 900 mm y diámetro 450 mm de chimenea modular de doble pared aislada con lana de roca de 30 mm de espesor, con pared interior y exterior fabricada en chapa de acero inoxidable AISI 304, para una temperatura máxima de trabajo de 600 ºC y aplicaciones para calderas para a produción de calefacción y agua caliente sanitaria, calderas de uso industrial, hornos de panadería y confiería, chimeneas de salón, generadores de aire caliente, conducción, ventilación y evacuación de aire, humos, etc. Modelo TEL450.

**CHM04500** Ud TRAMO RECTO L=550-900 mm D-500 INOX 304 / INOX 304 (material; 12/02/2026)
Precio: 667.63
Tramo extensible de longitud entre 550 y 900 mm y diámetro 500 mm de chimenea modular de doble pared aislada con lana de roca de 30 mm de espesor, con pared interior y exterior fabricada en chapa de acero inoxidable AISI 304, para una temperatura máxima de trabajo de 600 ºC y aplicaciones para calderas para a produción de calefacción y agua caliente sanitaria, calderas de uso industrial, hornos de panadería y confiería, chimeneas de salón, generadores de aire caliente, conducción, ventilación y evacuación de aire, humos, etc. Modelo TEL500.

**CHM04550** Ud TRAMO RECTO L=550-900 mm D-550 INOX 304 / INOX 304 (material; 12/02/2026)
Precio: 705.6
Tramo extensible de longitud entre 550 y 900 mm y diámetro 550 mm de chimenea modular de doble pared aislada con lana de roca de 30 mm de espesor, con pared interior y exterior fabricada en chapa de acero inoxidable AISI 304, para una temperatura máxima de trabajo de 600 ºC y aplicaciones para calderas para a produción de calefacción y agua caliente sanitaria, calderas de uso industrial, hornos de panadería y confiería, chimeneas de salón, generadores de aire caliente, conducción, ventilación y evacuación de aire, humos, etc. Modelo TEL550.

**CHM04600** Ud TRAMO RECTO L=550-900 mm D-600 INOX 304 / INOX 304 (material; 12/02/2026)
Precio: 804.32
Tramo extensible de longitud entre 550 y 900 mm y diámetro 600 mm de chimenea modular de doble pared aislada con lana de roca de 30 mm de espesor, con pared interior y exterior fabricada en chapa de acero inoxidable AISI 304, para una temperatura máxima de trabajo de 600 ºC y aplicaciones para calderas para a produción de calefacción y agua caliente sanitaria, calderas de uso industrial, hornos de panadería y confiería, chimeneas de salón, generadores de aire caliente, conducción, ventilación y evacuación de aire, humos, etc. Modelo TEL600.

###### TEC TRAMO RECTO L=370-550 mm INOX 304 / INOX 304 (12/02/2026)

**CHM05125** Ud TRAMO RECTO L=370-550 mm D-125 INOX 304 / INOX 304 (material; 12/02/2026)
Precio: 147.85
Tramo extensible de longitud entre 370 y 550 mm y diámetro 125 mm de chimenea modular de doble pared aislada con lana de roca de 30 mm de espesor, con pared interior y exterior fabricada en chapa de acero inoxidable AISI 304, para una temperatura máxima de trabajo de 600 ºC y aplicaciones para calderas para a produción de calefacción y agua caliente sanitaria, calderas de uso industrial, hornos de panadería y confiería, chimeneas de salón, generadores de aire caliente, conducción, ventilación y evacuación de aire, humos, etc. Modelo TEC125.

**CHM05150** Ud TRAMO RECTO L=370-550 mm D-150 INOX 304 / INOX 304 (material; 12/02/2026)
Precio: 163.49
Tramo extensible de longitud entre 370 y 550 mm y diámetro 150 mm de chimenea modular de doble pared aislada con lana de roca de 30 mm de espesor, con pared interior y exterior fabricada en chapa de acero inoxidable AISI 304, para una temperatura máxima de trabajo de 600 ºC y aplicaciones para calderas para a produción de calefacción y agua caliente sanitaria, calderas de uso industrial, hornos de panadería y confiería, chimeneas de salón, generadores de aire caliente, conducción, ventilación y evacuación de aire, humos, etc. Modelo TEC150.

**CHM05175** Ud TRAMO RECTO L=370-550 mm D-175 INOX 304 / INOX 304 (material; 12/02/2026)
Precio: 183.55
Tramo extensible de longitud entre 370 y 550 mm y diámetro 175 mm de chimenea modular de doble pared aislada con lana de roca de 30 mm de espesor, con pared interior y exterior fabricada en chapa de acero inoxidable AISI 304, para una temperatura máxima de trabajo de 600 ºC y aplicaciones para calderas para a produción de calefacción y agua caliente sanitaria, calderas de uso industrial, hornos de panadería y confiería, chimeneas de salón, generadores de aire caliente, conducción, ventilación y evacuación de aire, humos, etc. Modelo TEC175.

**CHM05200** Ud TRAMO RECTO L=370-550 mm D-200 INOX 304 / INOX 304 (material; 12/02/2026)
Precio: 217.07
Tramo extensible de longitud entre 370 y 550 mm y diámetro 200 mm de chimenea modular de doble pared aislada con lana de roca de 30 mm de espesor, con pared interior y exterior fabricada en chapa de acero inoxidable AISI 304, para una temperatura máxima de trabajo de 600 ºC y aplicaciones para calderas para a produción de calefacción y agua caliente sanitaria, calderas de uso industrial, hornos de panadería y confiería, chimeneas de salón, generadores de aire caliente, conducción, ventilación y evacuación de aire, humos, etc. Modelo TEC200.

**CHM05250** Ud TRAMO RECTO L=370-550 mm D-250 INOX 304 / INOX 304 (material; 12/02/2026)
Precio: 263.93
Tramo extensible de longitud entre 370 y 550 mm y diámetro 250 mm de chimenea modular de doble pared aislada con lana de roca de 30 mm de espesor, con pared interior y exterior fabricada en chapa de acero inoxidable AISI 304, para una temperatura máxima de trabajo de 600 ºC y aplicaciones para calderas para a produción de calefacción y agua caliente sanitaria, calderas de uso industrial, hornos de panadería y confiería, chimeneas de salón, generadores de aire caliente, conducción, ventilación y evacuación de aire, humos, etc. Modelo TEC250.

**CHM05300** Ud TRAMO RECTO L=370-550 mm D-300 INOX 304 / INOX 304 (material; 12/02/2026)
Precio: 310.8
Tramo extensible de longitud entre 370 y 550 mm y diámetro 300 mm de chimenea modular de doble pared aislada con lana de roca de 30 mm de espesor, con pared interior y exterior fabricada en chapa de acero inoxidable AISI 304, para una temperatura máxima de trabajo de 600 ºC y aplicaciones para calderas para a produción de calefacción y agua caliente sanitaria, calderas de uso industrial, hornos de panadería y confiería, chimeneas de salón, generadores de aire caliente, conducción, ventilación y evacuación de aire, humos, etc. Modelo TEC300.

**CHM05350** Ud TRAMO RECTO L=370-550 mm D-350 INOX 304 / INOX 304 (material; 12/02/2026)
Precio: 359.46
Tramo extensible de longitud entre 370 y 550 mm y diámetro 350 mm de chimenea modular de doble pared aislada con lana de roca de 30 mm de espesor, con pared interior y exterior fabricada en chapa de acero inoxidable AISI 304, para una temperatura máxima de trabajo de 600 ºC y aplicaciones para calderas para a produción de calefacción y agua caliente sanitaria, calderas de uso industrial, hornos de panadería y confiería, chimeneas de salón, generadores de aire caliente, conducción, ventilación y evacuación de aire, humos, etc. Modelo TEC350.

**CHM05400** Ud TRAMO RECTO L=370-550 mm D-400 INOX 304 / INOX 304 (material; 12/02/2026)
Precio: 423.94
Tramo extensible de longitud entre 370 y 550 mm y diámetro 400 mm de chimenea modular de doble pared aislada con lana de roca de 30 mm de espesor, con pared interior y exterior fabricada en chapa de acero inoxidable AISI 304, para una temperatura máxima de trabajo de 600 ºC y aplicaciones para calderas para a produción de calefacción y agua caliente sanitaria, calderas de uso industrial, hornos de panadería y confiería, chimeneas de salón, generadores de aire caliente, conducción, ventilación y evacuación de aire, humos, etc. Modelo TEC400.

**CHM05450** Ud TRAMO RECTO L=370-550 mm D-450 INOX 304 / INOX 304 (material; 12/02/2026)
Precio: 471.79
Tramo extensible de longitud entre 370 y 550 mm y diámetro 450 mm de chimenea modular de doble pared aislada con lana de roca de 30 mm de espesor, con pared interior y exterior fabricada en chapa de acero inoxidable AISI 304, para una temperatura máxima de trabajo de 600 ºC y aplicaciones para calderas para a produción de calefacción y agua caliente sanitaria, calderas de uso industrial, hornos de panadería y confiería, chimeneas de salón, generadores de aire caliente, conducción, ventilación y evacuación de aire, humos, etc. Modelo TEC450.

**CHM05500** Ud TRAMO RECTO L=370-550 mm D-500 INOX 304 / INOX 304 (material; 12/02/2026)
Precio: 500.28
Tramo extensible de longitud entre 370 y 550 mm y diámetro 500 mm de chimenea modular de doble pared aislada con lana de roca de 30 mm de espesor, con pared interior y exterior fabricada en chapa de acero inoxidable AISI 304, para una temperatura máxima de trabajo de 600 ºC y aplicaciones para calderas para a produción de calefacción y agua caliente sanitaria, calderas de uso industrial, hornos de panadería y confiería, chimeneas de salón, generadores de aire caliente, conducción, ventilación y evacuación de aire, humos, etc. Modelo TEC500.

**CHM05550** Ud TRAMO RECTO L=370-550 mm D-550 INOX 304 / INOX 304 (material; 12/02/2026)
Precio: 523.02
Tramo extensible de longitud entre 370 y 550 mm y diámetro 550 mm de chimenea modular de doble pared aislada con lana de roca de 30 mm de espesor, con pared interior y exterior fabricada en chapa de acero inoxidable AISI 304, para una temperatura máxima de trabajo de 600 ºC y aplicaciones para calderas para a produción de calefacción y agua caliente sanitaria, calderas de uso industrial, hornos de panadería y confiería, chimeneas de salón, generadores de aire caliente, conducción, ventilación y evacuación de aire, humos, etc. Modelo TEC550.

**CHM05600** Ud TRAMO RECTO L=370-550 mm D-600 INOX 304 / INOX 304 (material; 12/02/2026)
Precio: 587.61
Tramo extensible de longitud entre 370 y 550 mm y diámetro 600 mm de chimenea modular de doble pared aislada con lana de roca de 30 mm de espesor, con pared interior y exterior fabricada en chapa de acero inoxidable AISI 304, para una temperatura máxima de trabajo de 600 ºC y aplicaciones para calderas para a produción de calefacción y agua caliente sanitaria, calderas de uso industrial, hornos de panadería y confiería, chimeneas de salón, generadores de aire caliente, conducción, ventilación y evacuación de aire, humos, etc. Modelo TEC600.

##### DESVIACIONES CODOS Y TES (12/02/2026)

###### CD45 CODO 45º INOX 304 / INOX 304 (12/02/2026)

**CHM07125** Ud CODO 45º D-125 INOX 304 / INOX 304 (material; 12/02/2026)
Precio: 102.76
Codo de 45º de diámetro 125 mm de chimenea modular de doble pared aislada con lana de roca de 30 mm de espesor, con pared interior y exterior fabricada en chapa de acero inoxidable AISI 304, para una temperatura máxima de trabajo de 600 ºC y aplicaciones para calderas para a produción de calefacción y agua caliente sanitaria, calderas de uso industrial, hornos de panadería y confiería, chimeneas de salón, generadores de aire caliente, conducción, ventilación y evacuación de aire, humos, etc. Modelo CD45125.

**CHM07150** Ud CODO 45º D-150 INOX 304 / INOX 304 (material; 12/02/2026)
Precio: 114.33
Codo de 45º de diámetro 150 mm de chimenea modular de doble pared aislada con lana de roca de 30 mm de espesor, con pared interior y exterior fabricada en chapa de acero inoxidable AISI 304, para una temperatura máxima de trabajo de 600 ºC y aplicaciones para calderas para a produción de calefacción y agua caliente sanitaria, calderas de uso industrial, hornos de panadería y confiería, chimeneas de salón, generadores de aire caliente, conducción, ventilación y evacuación de aire, humos, etc. Modelo CD45150.

**CHM07175** Ud CODO 45º D-175 INOX 304 / INOX 304 (material; 12/02/2026)
Precio: 129.96
Codo de 45º de diámetro 175 mm de chimenea modular de doble pared aislada con lana de roca de 30 mm de espesor, con pared interior y exterior fabricada en chapa de acero inoxidable AISI 304, para una temperatura máxima de trabajo de 600 ºC y aplicaciones para calderas para a produción de calefacción y agua caliente sanitaria, calderas de uso industrial, hornos de panadería y confiería, chimeneas de salón, generadores de aire caliente, conducción, ventilación y evacuación de aire, humos, etc. Modelo CD45175.

**CHM07200** Ud CODO 45º D-200 INOX 304 / INOX 304 (material; 12/02/2026)
Precio: 150.06
Codo de 45º de diámetro 200 mm de chimenea modular de doble pared aislada con lana de roca de 30 mm de espesor, con pared interior y exterior fabricada en chapa de acero inoxidable AISI 304, para una temperatura máxima de trabajo de 600 ºC y aplicaciones para calderas para a produción de calefacción y agua caliente sanitaria, calderas de uso industrial, hornos de panadería y confiería, chimeneas de salón, generadores de aire caliente, conducción, ventilación y evacuación de aire, humos, etc. Modelo CD45200.

**CHM07250** Ud CODO 45º D-250 INOX 304 / INOX 304 (material; 12/02/2026)
Precio: 181.32
Codo de 45º de diámetro 250 mm de chimenea modular de doble pared aislada con lana de roca de 30 mm de espesor, con pared interior y exterior fabricada en chapa de acero inoxidable AISI 304, para una temperatura máxima de trabajo de 600 ºC y aplicaciones para calderas para a produción de calefacción y agua caliente sanitaria, calderas de uso industrial, hornos de panadería y confiería, chimeneas de salón, generadores de aire caliente, conducción, ventilación y evacuación de aire, humos, etc. Modelo CD45250.

**CHM07300** Ud CODO 45º D-300 INOX 304 / INOX 304 (material; 12/02/2026)
Precio: 214.82
Codo de 45º de diámetro 300 mm de chimenea modular de doble pared aislada con lana de roca de 30 mm de espesor, con pared interior y exterior fabricada en chapa de acero inoxidable AISI 304, para una temperatura máxima de trabajo de 600 ºC y aplicaciones para calderas para a produción de calefacción y agua caliente sanitaria, calderas de uso industrial, hornos de panadería y confiería, chimeneas de salón, generadores de aire caliente, conducción, ventilación y evacuación de aire, humos, etc. Modelo CD45300.

**CHM07350** Ud CODO 45º D-350 INOX 304 / INOX 304 (material; 12/02/2026)
Precio: 315.34
Codo de 45º de diámetro 350 mm de chimenea modular de doble pared aislada con lana de roca de 30 mm de espesor, con pared interior y exterior fabricada en chapa de acero inoxidable AISI 304, para una temperatura máxima de trabajo de 600 ºC y aplicaciones para calderas para a produción de calefacción y agua caliente sanitaria, calderas de uso industrial, hornos de panadería y confiería, chimeneas de salón, generadores de aire caliente, conducción, ventilación y evacuación de aire, humos, etc. Modelo CD45350.

**CHM07400** Ud CODO 45º D-400 INOX 304 / INOX 304 (material; 12/02/2026)
Precio: 378.25
Codo de 45º de diámetro 400 mm de chimenea modular de doble pared aislada con lana de roca de 30 mm de espesor, con pared interior y exterior fabricada en chapa de acero inoxidable AISI 304, para una temperatura máxima de trabajo de 600 ºC y aplicaciones para calderas para a produción de calefacción y agua caliente sanitaria, calderas de uso industrial, hornos de panadería y confiería, chimeneas de salón, generadores de aire caliente, conducción, ventilación y evacuación de aire, humos, etc. Modelo CD45400.

**CHM07450** Ud CODO 45º D-450 INOX 304 / INOX 304 (material; 12/02/2026)
Precio: 555.08
Codo de 45º de diámetro 450 mm de chimenea modular de doble pared aislada con lana de roca de 30 mm de espesor, con pared interior y exterior fabricada en chapa de acero inoxidable AISI 304, para una temperatura máxima de trabajo de 600 ºC y aplicaciones para calderas para a produción de calefacción y agua caliente sanitaria, calderas de uso industrial, hornos de panadería y confiería, chimeneas de salón, generadores de aire caliente, conducción, ventilación y evacuación de aire, humos, etc. Modelo CD45450.

**CHM07500** Ud CODO 45º D-500 INOX 304 / INOX 304 (material; 12/02/2026)
Precio: 628.71
Codo de 45º de diámetro 500 mm de chimenea modular de doble pared aislada con lana de roca de 30 mm de espesor, con pared interior y exterior fabricada en chapa de acero inoxidable AISI 304, para una temperatura máxima de trabajo de 600 ºC y aplicaciones para calderas para a produción de calefacción y agua caliente sanitaria, calderas de uso industrial, hornos de panadería y confiería, chimeneas de salón, generadores de aire caliente, conducción, ventilación y evacuación de aire, humos, etc. Modelo CD45500.

**CHM07550** Ud CODO 45º D-550 INOX 304 / INOX 304 (material; 12/02/2026)
Precio: 917.22
Codo de 45º de diámetro 550 mm de chimenea modular de doble pared aislada con lana de roca de 30 mm de espesor, con pared interior y exterior fabricada en chapa de acero inoxidable AISI 304, para una temperatura máxima de trabajo de 600 ºC y aplicaciones para calderas para a produción de calefacción y agua caliente sanitaria, calderas de uso industrial, hornos de panadería y confiería, chimeneas de salón, generadores de aire caliente, conducción, ventilación y evacuación de aire, humos, etc. Modelo CD45550.

**CHM07600** Ud CODO 45º D-600 INOX 304 / INOX 304 (material; 12/02/2026)
Precio: 1073.95
Codo de 45º de diámetro 600 mm de chimenea modular de doble pared aislada con lana de roca de 30 mm de espesor, con pared interior y exterior fabricada en chapa de acero inoxidable AISI 304, para una temperatura máxima de trabajo de 600 ºC y aplicaciones para calderas para a produción de calefacción y agua caliente sanitaria, calderas de uso industrial, hornos de panadería y confiería, chimeneas de salón, generadores de aire caliente, conducción, ventilación y evacuación de aire, humos, etc. Modelo CD45600.

###### CD90 CODO 90º INOX 304 / INOX 304 (12/02/2026)

**CHM49125** Ud CODO 90º D-125 INOX 304 / INOX 304 (material; 12/02/2026)
Precio: 212.77
Codo de 90º de diámetro 125 mm de chimenea modular de doble pared aislada con lana de roca de 30 mm de espesor, con pared interior y exterior fabricada en chapa de acero inoxidable AISI 304, para una temperatura máxima de trabajo de 600 ºC y aplicaciones para calderas para a produción de calefacción y agua caliente sanitaria, calderas de uso industrial, hornos de panadería y confiería, chimeneas de salón, generadores de aire caliente, conducción, ventilación y evacuación de aire, humos, etc. Modelo CD90125.

**CHM49150** Ud CODO 90º D-150 INOX 304 / INOX 304 (material; 12/02/2026)
Precio: 236.7
Codo de 90º de diámetro 150 mm de chimenea modular de doble pared aislada con lana de roca de 30 mm de espesor, con pared interior y exterior fabricada en chapa de acero inoxidable AISI 304, para una temperatura máxima de trabajo de 600 ºC y aplicaciones para calderas para a produción de calefacción y agua caliente sanitaria, calderas de uso industrial, hornos de panadería y confiería, chimeneas de salón, generadores de aire caliente, conducción, ventilación y evacuación de aire, humos, etc. Modelo CD90150.

**CHM49175** Ud CODO 90º D-175 INOX 304 / INOX 304 (material; 12/02/2026)
Precio: 269
Codo de 90º de diámetro 175 mm de chimenea modular de doble pared aislada con lana de roca de 30 mm de espesor, con pared interior y exterior fabricada en chapa de acero inoxidable AISI 304, para una temperatura máxima de trabajo de 600 ºC y aplicaciones para calderas para a produción de calefacción y agua caliente sanitaria, calderas de uso industrial, hornos de panadería y confiería, chimeneas de salón, generadores de aire caliente, conducción, ventilación y evacuación de aire, humos, etc. Modelo CD90175.

**CHM49200** Ud CODO 90º D-200 INOX 304 / INOX 304 (material; 12/02/2026)
Precio: 310.67
Codo de 90º de diámetro 200 mm de chimenea modular de doble pared aislada con lana de roca de 30 mm de espesor, con pared interior y exterior fabricada en chapa de acero inoxidable AISI 304, para una temperatura máxima de trabajo de 600 ºC y aplicaciones para calderas para a produción de calefacción y agua caliente sanitaria, calderas de uso industrial, hornos de panadería y confiería, chimeneas de salón, generadores de aire caliente, conducción, ventilación y evacuación de aire, humos, etc. Modelo CD90200.

**CHM49250** Ud CODO 90º D-250 INOX 304 / INOX 304 (material; 12/02/2026)
Precio: 375.44
Codo de 90º de diámetro 250 mm de chimenea modular de doble pared aislada con lana de roca de 30 mm de espesor, con pared interior y exterior fabricada en chapa de acero inoxidable AISI 304, para una temperatura máxima de trabajo de 600 ºC y aplicaciones para calderas para a produción de calefacción y agua caliente sanitaria, calderas de uso industrial, hornos de panadería y confiería, chimeneas de salón, generadores de aire caliente, conducción, ventilación y evacuación de aire, humos, etc. Modelo CD90250.

**CHM49300** Ud CODO 90º D-300 INOX 304 / INOX 304 (material; 12/02/2026)
Precio: 444.78
Codo de 90º de diámetro 300 mm de chimenea modular de doble pared aislada con lana de roca de 30 mm de espesor, con pared interior y exterior fabricada en chapa de acero inoxidable AISI 304, para una temperatura máxima de trabajo de 600 ºC y aplicaciones para calderas para a produción de calefacción y agua caliente sanitaria, calderas de uso industrial, hornos de panadería y confiería, chimeneas de salón, generadores de aire caliente, conducción, ventilación y evacuación de aire, humos, etc. Modelo CD90300.

**CHM49350** Ud CODO 90º D-350 INOX 304 / INOX 304 (material; 12/02/2026)
Precio: 652.87
Codo de 90º de diámetro 350 mm de chimenea modular de doble pared aislada con lana de roca de 30 mm de espesor, con pared interior y exterior fabricada en chapa de acero inoxidable AISI 304, para una temperatura máxima de trabajo de 600 ºC y aplicaciones para calderas para a produción de calefacción y agua caliente sanitaria, calderas de uso industrial, hornos de panadería y confiería, chimeneas de salón, generadores de aire caliente, conducción, ventilación y evacuación de aire, humos, etc. Modelo CD90350.

**CHM49400** Ud CODO 90º D-400 INOX 304 / INOX 304 (material; 12/02/2026)
Precio: 783.14
Codo de 90º de diámetro 400 mm de chimenea modular de doble pared aislada con lana de roca de 30 mm de espesor, con pared interior y exterior fabricada en chapa de acero inoxidable AISI 304, para una temperatura máxima de trabajo de 600 ºC y aplicaciones para calderas para a produción de calefacción y agua caliente sanitaria, calderas de uso industrial, hornos de panadería y confiería, chimeneas de salón, generadores de aire caliente, conducción, ventilación y evacuación de aire, humos, etc. Modelo CD90400.

**CHM49450** Ud CODO 90º D-450 INOX 304 / INOX 304 (material; 12/02/2026)
Precio: 1149.24
Codo de 90º de diámetro 450 mm de chimenea modular de doble pared aislada con lana de roca de 30 mm de espesor, con pared interior y exterior fabricada en chapa de acero inoxidable AISI 304, para una temperatura máxima de trabajo de 600 ºC y aplicaciones para calderas para a produción de calefacción y agua caliente sanitaria, calderas de uso industrial, hornos de panadería y confiería, chimeneas de salón, generadores de aire caliente, conducción, ventilación y evacuación de aire, humos, etc. Modelo CD90450.

**CHM49500** Ud CODO 90º D-500 INOX 304 / INOX 304 (material; 12/02/2026)
Precio: 1301.73
Codo de 90º de diámetro 500 mm de chimenea modular de doble pared aislada con lana de roca de 30 mm de espesor, con pared interior y exterior fabricada en chapa de acero inoxidable AISI 304, para una temperatura máxima de trabajo de 600 ºC y aplicaciones para calderas para a produción de calefacción y agua caliente sanitaria, calderas de uso industrial, hornos de panadería y confiería, chimeneas de salón, generadores de aire caliente, conducción, ventilación y evacuación de aire, humos, etc. Modelo CD90500.

**CHM49550** Ud CODO 90º D-550 INOX 304 / INOX 304 (material; 12/02/2026)
Precio: 1899.02
Codo de 90º de diámetro 550 mm de chimenea modular de doble pared aislada con lana de roca de 30 mm de espesor, con pared interior y exterior fabricada en chapa de acero inoxidable AISI 304, para una temperatura máxima de trabajo de 600 ºC y aplicaciones para calderas para a produción de calefacción y agua caliente sanitaria, calderas de uso industrial, hornos de panadería y confiería, chimeneas de salón, generadores de aire caliente, conducción, ventilación y evacuación de aire, humos, etc. Modelo CD90550.

**CHM49600** Ud CODO 90º D-600 INOX 304 / INOX 304 (material; 12/02/2026)
Precio: 2223.51
Codo de 90º de diámetro 600 mm de chimenea modular de doble pared aislada con lana de roca de 30 mm de espesor, con pared interior y exterior fabricada en chapa de acero inoxidable AISI 304, para una temperatura máxima de trabajo de 600 ºC y aplicaciones para calderas para a produción de calefacción y agua caliente sanitaria, calderas de uso industrial, hornos de panadería y confiería, chimeneas de salón, generadores de aire caliente, conducción, ventilación y evacuación de aire, humos, etc. Modelo CD90600.

###### TE135 TE 135º INOX 304 / INOX 304 (12/02/2026)

**CHM10125** Ud TE 135º D-125 INOX 304 / INOX 304 (material; 12/02/2026)
Precio: 306.36
Te de 135º de diámetro 125 mm de chimenea modular de doble pared aislada con lana de roca de 30 mm de espesor, con pared interior y exterior fabricada en chapa de acero inoxidable AISI 304, para una temperatura máxima de trabajo de 600 ºC y aplicaciones para calderas para a produción de calefacción y agua caliente sanitaria, calderas de uso industrial, hornos de panadería y confiería, chimeneas de salón, generadores de aire caliente, conducción, ventilación y evacuación de aire, humos, etc. Modelo TE135125.

**CHM10150** Ud TE 135º D-150 INOX 304 / INOX 304 (material; 12/02/2026)
Precio: 333.59
Te de 135º de diámetro 150 mm de chimenea modular de doble pared aislada con lana de roca de 30 mm de espesor, con pared interior y exterior fabricada en chapa de acero inoxidable AISI 304, para una temperatura máxima de trabajo de 600 ºC y aplicaciones para calderas para a produción de calefacción y agua caliente sanitaria, calderas de uso industrial, hornos de panadería y confiería, chimeneas de salón, generadores de aire caliente, conducción, ventilación y evacuación de aire, humos, etc. Modelo TE135150.

**CHM10175** Ud TE 135º D-175 INOX 304 / INOX 304 (material; 12/02/2026)
Precio: 364.78
Te de 135º de diámetro 175 mm de chimenea modular de doble pared aislada con lana de roca de 30 mm de espesor, con pared interior y exterior fabricada en chapa de acero inoxidable AISI 304, para una temperatura máxima de trabajo de 600 ºC y aplicaciones para calderas para a produción de calefacción y agua caliente sanitaria, calderas de uso industrial, hornos de panadería y confiería, chimeneas de salón, generadores de aire caliente, conducción, ventilación y evacuación de aire, humos, etc. Modelo TE135175.

**CHM10200** Ud TE 135º D-200 INOX 304 / INOX 304 (material; 12/02/2026)
Precio: 416.2
Te de 135º de diámetro 200 mm de chimenea modular de doble pared aislada con lana de roca de 30 mm de espesor, con pared interior y exterior fabricada en chapa de acero inoxidable AISI 304, para una temperatura máxima de trabajo de 600 ºC y aplicaciones para calderas para a produción de calefacción y agua caliente sanitaria, calderas de uso industrial, hornos de panadería y confiería, chimeneas de salón, generadores de aire caliente, conducción, ventilación y evacuación de aire, humos, etc. Modelo TE135200.

**CHM10250** Ud TE 135º D-250 INOX 304 / INOX 304 (material; 12/02/2026)
Precio: 680.15
Te de 135º de diámetro 250 mm de chimenea modular de doble pared aislada con lana de roca de 30 mm de espesor, con pared interior y exterior fabricada en chapa de acero inoxidable AISI 304, para una temperatura máxima de trabajo de 600 ºC y aplicaciones para calderas para a produción de calefacción y agua caliente sanitaria, calderas de uso industrial, hornos de panadería y confiería, chimeneas de salón, generadores de aire caliente, conducción, ventilación y evacuación de aire, humos, etc. Modelo TE135250.

**CHM10300** Ud TE 135º D-300 INOX 304 / INOX 304 (material; 12/02/2026)
Precio: 771.7
Te de 135º de diámetro 300 mm de chimenea modular de doble pared aislada con lana de roca de 30 mm de espesor, con pared interior y exterior fabricada en chapa de acero inoxidable AISI 304, para una temperatura máxima de trabajo de 600 ºC y aplicaciones para calderas para a produción de calefacción y agua caliente sanitaria, calderas de uso industrial, hornos de panadería y confiería, chimeneas de salón, generadores de aire caliente, conducción, ventilación y evacuación de aire, humos, etc. Modelo TE135300.

**CHM10350** Ud TE 135º D-350 INOX 304 / INOX 304 (material; 12/02/2026)
Precio: 901.59
Te de 135º de diámetro 350 mm de chimenea modular de doble pared aislada con lana de roca de 30 mm de espesor, con pared interior y exterior fabricada en chapa de acero inoxidable AISI 304, para una temperatura máxima de trabajo de 600 ºC y aplicaciones para calderas para a produción de calefacción y agua caliente sanitaria, calderas de uso industrial, hornos de panadería y confiería, chimeneas de salón, generadores de aire caliente, conducción, ventilación y evacuación de aire, humos, etc. Modelo TE135350.

**CHM10400** Ud TE 135º D-400 INOX 304 / INOX 304 (material; 12/02/2026)
Precio: 1250.73
Te de 135º de diámetro 400 mm de chimenea modular de doble pared aislada con lana de roca de 30 mm de espesor, con pared interior y exterior fabricada en chapa de acero inoxidable AISI 304, para una temperatura máxima de trabajo de 600 ºC y aplicaciones para calderas para a produción de calefacción y agua caliente sanitaria, calderas de uso industrial, hornos de panadería y confiería, chimeneas de salón, generadores de aire caliente, conducción, ventilación y evacuación de aire, humos, etc. Modelo TE135400.

**CHM10450** Ud TE 135º D-450 INOX 304 / INOX 304 (material; 12/02/2026)
Precio: 1420.47
Te de 135º de diámetro 450 mm de chimenea modular de doble pared aislada con lana de roca de 30 mm de espesor, con pared interior y exterior fabricada en chapa de acero inoxidable AISI 304, para una temperatura máxima de trabajo de 600 ºC y aplicaciones para calderas para a produción de calefacción y agua caliente sanitaria, calderas de uso industrial, hornos de panadería y confiería, chimeneas de salón, generadores de aire caliente, conducción, ventilación y evacuación de aire, humos, etc. Modelo TE135450.

**CHM10500** Ud TE 135º D-500 INOX 304 / INOX 304 (material; 12/02/2026)
Precio: 1445.46
Te de 135º de diámetro 500 mm de chimenea modular de doble pared aislada con lana de roca de 30 mm de espesor, con pared interior y exterior fabricada en chapa de acero inoxidable AISI 304, para una temperatura máxima de trabajo de 600 ºC y aplicaciones para calderas para a produción de calefacción y agua caliente sanitaria, calderas de uso industrial, hornos de panadería y confiería, chimeneas de salón, generadores de aire caliente, conducción, ventilación y evacuación de aire, humos, etc. Modelo TE135500.

**CHM10550** Ud TE 135º D-550 INOX 304 / INOX 304 (material; 12/02/2026)
Precio: 1615.16
Te de 135º de diámetro 550 mm de chimenea modular de doble pared aislada con lana de roca de 30 mm de espesor, con pared interior y exterior fabricada en chapa de acero inoxidable AISI 304, para una temperatura máxima de trabajo de 600 ºC y aplicaciones para calderas para a produción de calefacción y agua caliente sanitaria, calderas de uso industrial, hornos de panadería y confiería, chimeneas de salón, generadores de aire caliente, conducción, ventilación y evacuación de aire, humos, etc. Modelo TE135550.

**CHM10600** Ud TE 135º D-600 INOX 304 / INOX 304 (material; 12/02/2026)
Precio: 1872.36
Te de 135º de diámetro 600 mm de chimenea modular de doble pared aislada con lana de roca de 30 mm de espesor, con pared interior y exterior fabricada en chapa de acero inoxidable AISI 304, para una temperatura máxima de trabajo de 600 ºC y aplicaciones para calderas para a produción de calefacción y agua caliente sanitaria, calderas de uso industrial, hornos de panadería y confiería, chimeneas de salón, generadores de aire caliente, conducción, ventilación y evacuación de aire, humos, etc. Modelo TE135600.

###### TE90 TE 90º INOX 304 / INOX 304 (12/02/2026)

**CHM11125** Ud TE 90º D-125 INOX 304 / INOX 304 (material; 12/02/2026)
Precio: 179.09
Te de 90º de diámetro 125 mm de chimenea modular de doble pared aislada con lana de roca de 30 mm de espesor, con pared interior y exterior fabricada en chapa de acero inoxidable AISI 304, para una temperatura máxima de trabajo de 600 ºC y aplicaciones para calderas para a produción de calefacción y agua caliente sanitaria, calderas de uso industrial, hornos de panadería y confiería, chimeneas de salón, generadores de aire caliente, conducción, ventilación y evacuación de aire, humos, etc. Modelo TE90125.

**CHM11150** Ud TE 90º D-150 INOX 304 / INOX 304 (material; 12/02/2026)
Precio: 199.14
Te de 90º de diámetro 150 mm de chimenea modular de doble pared aislada con lana de roca de 30 mm de espesor, con pared interior y exterior fabricada en chapa de acero inoxidable AISI 304, para una temperatura máxima de trabajo de 600 ºC y aplicaciones para calderas para a produción de calefacción y agua caliente sanitaria, calderas de uso industrial, hornos de panadería y confiería, chimeneas de salón, generadores de aire caliente, conducción, ventilación y evacuación de aire, humos, etc. Modelo TE90150.

**CHM11175** Ud TE 90º D-175 INOX 304 / INOX 304 (material; 12/02/2026)
Precio: 277.31
Te de 90º de diámetro 175 mm de chimenea modular de doble pared aislada con lana de roca de 30 mm de espesor, con pared interior y exterior fabricada en chapa de acero inoxidable AISI 304, para una temperatura máxima de trabajo de 600 ºC y aplicaciones para calderas para a produción de calefacción y agua caliente sanitaria, calderas de uso industrial, hornos de panadería y confiería, chimeneas de salón, generadores de aire caliente, conducción, ventilación y evacuación de aire, humos, etc. Modelo TE90175.

**CHM11200** Ud TE 90º D-200 INOX 304 / INOX 304 (material; 12/02/2026)
Precio: 310.8
Te de 90º de diámetro 200 mm de chimenea modular de doble pared aislada con lana de roca de 30 mm de espesor, con pared interior y exterior fabricada en chapa de acero inoxidable AISI 304, para una temperatura máxima de trabajo de 600 ºC y aplicaciones para calderas para a produción de calefacción y agua caliente sanitaria, calderas de uso industrial, hornos de panadería y confiería, chimeneas de salón, generadores de aire caliente, conducción, ventilación y evacuación de aire, humos, etc. Modelo TE90200.

**CHM11250** Ud TE 90º D-250 INOX 304 / INOX 304 (material; 12/02/2026)
Precio: 378.25
Te de 90º de diámetro 250 mm de chimenea modular de doble pared aislada con lana de roca de 30 mm de espesor, con pared interior y exterior fabricada en chapa de acero inoxidable AISI 304, para una temperatura máxima de trabajo de 600 ºC y aplicaciones para calderas para a produción de calefacción y agua caliente sanitaria, calderas de uso industrial, hornos de panadería y confiería, chimeneas de salón, generadores de aire caliente, conducción, ventilación y evacuación de aire, humos, etc. Modelo TE90250.

**CHM11300** Ud TE 90º D-300 INOX 304 / INOX 304 (material; 12/02/2026)
Precio: 440.78
Te de 90º de diámetro 300 mm de chimenea modular de doble pared aislada con lana de roca de 30 mm de espesor, con pared interior y exterior fabricada en chapa de acero inoxidable AISI 304, para una temperatura máxima de trabajo de 600 ºC y aplicaciones para calderas para a produción de calefacción y agua caliente sanitaria, calderas de uso industrial, hornos de panadería y confiería, chimeneas de salón, generadores de aire caliente, conducción, ventilación y evacuación de aire, humos, etc. Modelo TE90300.

**CHM11350** Ud TE 90º D-350 INOX 304 / INOX 304 (material; 12/02/2026)
Precio: 749.37
Te de 90º de diámetro 350 mm de chimenea modular de doble pared aislada con lana de roca de 30 mm de espesor, con pared interior y exterior fabricada en chapa de acero inoxidable AISI 304, para una temperatura máxima de trabajo de 600 ºC y aplicaciones para calderas para a produción de calefacción y agua caliente sanitaria, calderas de uso industrial, hornos de panadería y confiería, chimeneas de salón, generadores de aire caliente, conducción, ventilación y evacuación de aire, humos, etc. Modelo TE90350.

**CHM11400** Ud TE 90º D-400 INOX 304 / INOX 304 (material; 12/02/2026)
Precio: 888.23
Te de 90º de diámetro 400 mm de chimenea modular de doble pared aislada con lana de roca de 30 mm de espesor, con pared interior y exterior fabricada en chapa de acero inoxidable AISI 304, para una temperatura máxima de trabajo de 600 ºC y aplicaciones para calderas para a produción de calefacción y agua caliente sanitaria, calderas de uso industrial, hornos de panadería y confiería, chimeneas de salón, generadores de aire caliente, conducción, ventilación y evacuación de aire, humos, etc. Modelo TE90400.

**CHM11450** Ud TE 90º D-450 INOX 304 / INOX 304 (material; 12/02/2026)
Precio: 990.92
Te de 90º de diámetro 450 mm de chimenea modular de doble pared aislada con lana de roca de 30 mm de espesor, con pared interior y exterior fabricada en chapa de acero inoxidable AISI 304, para una temperatura máxima de trabajo de 600 ºC y aplicaciones para calderas para a produción de calefacción y agua caliente sanitaria, calderas de uso industrial, hornos de panadería y confiería, chimeneas de salón, generadores de aire caliente, conducción, ventilación y evacuación de aire, humos, etc. Modelo TE90450.

**CHM11500** Ud TE 90º D-500 INOX 304 / INOX 304 (material; 12/02/2026)
Precio: 1192.32
Te de 90º de diámetro 500 mm de chimenea modular de doble pared aislada con lana de roca de 30 mm de espesor, con pared interior y exterior fabricada en chapa de acero inoxidable AISI 304, para una temperatura máxima de trabajo de 600 ºC y aplicaciones para calderas para a produción de calefacción y agua caliente sanitaria, calderas de uso industrial, hornos de panadería y confiería, chimeneas de salón, generadores de aire caliente, conducción, ventilación y evacuación de aire, humos, etc. Modelo TE90500.

**CHM11550** Ud TE 90º D-550 INOX 304 / INOX 304 (material; 12/02/2026)
Precio: 1297.64
Te de 90º de diámetro 550 mm de chimenea modular de doble pared aislada con lana de roca de 30 mm de espesor, con pared interior y exterior fabricada en chapa de acero inoxidable AISI 304, para una temperatura máxima de trabajo de 600 ºC y aplicaciones para calderas para a produción de calefacción y agua caliente sanitaria, calderas de uso industrial, hornos de panadería y confiería, chimeneas de salón, generadores de aire caliente, conducción, ventilación y evacuación de aire, humos, etc. Modelo TE90550.

**CHM11600** Ud TE 90º D-600 INOX 304 / INOX 304 (material; 12/02/2026)
Precio: 1606.26
Te de 90º de diámetro 600 mm de chimenea modular de doble pared aislada con lana de roca de 30 mm de espesor, con pared interior y exterior fabricada en chapa de acero inoxidable AISI 304, para una temperatura máxima de trabajo de 600 ºC y aplicaciones para calderas para a produción de calefacción y agua caliente sanitaria, calderas de uso industrial, hornos de panadería y confiería, chimeneas de salón, generadores de aire caliente, conducción, ventilación y evacuación de aire, humos, etc. Modelo TE90600.

##### INSP. LIMPIEZ MODULOS DE INSPECCIÓN Y LIMPIEZA (12/02/2026)

###### MCOMP MÓDULO RECTO DE COMPROBACIÓN INOX 304 / INOX 304 (12/02/2026)

**CHM13125** Ud MÓDULO RECTO DE COMPROBACIÓN D-125 INOX 304 / INOX 304 (material; 12/02/2026)
Precio: 132.14
Módulo recto L=290 mm en el que están efectuados los orificios para la toma de muestras de gases de combustión, de diámetro 125 mm de chimenea modular de doble pared aislada con lana de roca de 30 mm de espesor, con pared interior y exterior fabricada en chapa de acero inoxidable AISI 304, para una temperatura máxima de trabajo de 600 ºC y aplicaciones para calderas para a produción de calefacción y agua caliente sanitaria, calderas de uso industrial, hornos de panadería y confiería, chimeneas de salón, generadores de aire caliente, conducción, ventilación y evacuación de aire, humos, etc. Modelo MCOMP125.

**CHM13150** Ud MÓDULO RECTO DE COMPROBACIÓN D-150 INOX 304 / INOX 304 (material; 12/02/2026)
Precio: 141.14
Módulo recto L=290 mm en el que están efectuados los orificios para la toma de muestras de gases de combustión, de diámetro 150 mm de chimenea modular de doble pared aislada con lana de roca de 30 mm de espesor, con pared interior y exterior fabricada en chapa de acero inoxidable AISI 304, para una temperatura máxima de trabajo de 600 ºC y aplicaciones para calderas para a produción de calefacción y agua caliente sanitaria, calderas de uso industrial, hornos de panadería y confiería, chimeneas de salón, generadores de aire caliente, conducción, ventilación y evacuación de aire, humos, etc. Modelo MCOMP150.

**CHM13175** Ud MÓDULO RECTO DE COMPROBACIÓN D-175 INOX 304 / INOX 304 (material; 12/02/2026)
Precio: 152.29
Módulo recto L=290 mm en el que están efectuados los orificios para la toma de muestras de gases de combustión, de diámetro 175 mm de chimenea modular de doble pared aislada con lana de roca de 30 mm de espesor, con pared interior y exterior fabricada en chapa de acero inoxidable AISI 304, para una temperatura máxima de trabajo de 600 ºC y aplicaciones para calderas para a produción de calefacción y agua caliente sanitaria, calderas de uso industrial, hornos de panadería y confiería, chimeneas de salón, generadores de aire caliente, conducción, ventilación y evacuación de aire, humos, etc. Modelo MCOMP175.

**CHM13200** Ud MÓDULO RECTO DE COMPROBACIÓN D-200 INOX 304 / INOX 304 (material; 12/02/2026)
Precio: 170.14
Módulo recto L=290 mm en el que están efectuados los orificios para la toma de muestras de gases de combustión, de diámetro 200 mm de chimenea modular de doble pared aislada con lana de roca de 30 mm de espesor, con pared interior y exterior fabricada en chapa de acero inoxidable AISI 304, para una temperatura máxima de trabajo de 600 ºC y aplicaciones para calderas para a produción de calefacción y agua caliente sanitaria, calderas de uso industrial, hornos de panadería y confiería, chimeneas de salón, generadores de aire caliente, conducción, ventilación y evacuación de aire, humos, etc. Modelo MCOMP200.

**CHM13250** Ud MÓDULO RECTO DE COMPROBACIÓN D-250 INOX 304 / INOX 304 (material; 12/02/2026)
Precio: 199.14
Módulo recto L=290 mm en el que están efectuados los orificios para la toma de muestras de gases de combustión, de diámetro 250 mm de chimenea modular de doble pared aislada con lana de roca de 30 mm de espesor, con pared interior y exterior fabricada en chapa de acero inoxidable AISI 304, para una temperatura máxima de trabajo de 600 ºC y aplicaciones para calderas para a produción de calefacción y agua caliente sanitaria, calderas de uso industrial, hornos de panadería y confiería, chimeneas de salón, generadores de aire caliente, conducción, ventilación y evacuación de aire, humos, etc. Modelo MCOMP250.

**CHM13300** Ud MÓDULO RECTO DE COMPROBACIÓN D-300 INOX 304 / INOX 304 (material; 12/02/2026)
Precio: 230.48
Módulo recto L=290 mm en el que están efectuados los orificios para la toma de muestras de gases de combustión, de diámetro 300 mm de chimenea modular de doble pared aislada con lana de roca de 30 mm de espesor, con pared interior y exterior fabricada en chapa de acero inoxidable AISI 304, para una temperatura máxima de trabajo de 600 ºC y aplicaciones para calderas para a produción de calefacción y agua caliente sanitaria, calderas de uso industrial, hornos de panadería y confiería, chimeneas de salón, generadores de aire caliente, conducción, ventilación y evacuación de aire, humos, etc. Modelo MCOMP300.

**CHM13350** Ud MÓDULO RECTO DE COMPROBACIÓN D-350 INOX 304 / INOX 304 (material; 12/02/2026)
Precio: 275.1
Módulo recto L=290 mm en el que están efectuados los orificios para la toma de muestras de gases de combustión, de diámetro 350 mm de chimenea modular de doble pared aislada con lana de roca de 30 mm de espesor, con pared interior y exterior fabricada en chapa de acero inoxidable AISI 304, para una temperatura máxima de trabajo de 600 ºC y aplicaciones para calderas para a produción de calefacción y agua caliente sanitaria, calderas de uso industrial, hornos de panadería y confiería, chimeneas de salón, generadores de aire caliente, conducción, ventilación y evacuación de aire, humos, etc. Modelo MCOMP350.

**CHM13400** Ud MÓDULO RECTO DE COMPROBACIÓN D-400 INOX 304 / INOX 304 (material; 12/02/2026)
Precio: 338.05
Módulo recto L=290 mm en el que están efectuados los orificios para la toma de muestras de gases de combustión, de diámetro 400 mm de chimenea modular de doble pared aislada con lana de roca de 30 mm de espesor, con pared interior y exterior fabricada en chapa de acero inoxidable AISI 304, para una temperatura máxima de trabajo de 600 ºC y aplicaciones para calderas para a produción de calefacción y agua caliente sanitaria, calderas de uso industrial, hornos de panadería y confiería, chimeneas de salón, generadores de aire caliente, conducción, ventilación y evacuación de aire, humos, etc. Modelo MCOMP400.

**CHM13450** Ud MÓDULO RECTO DE COMPROBACIÓN D-450 INOX 304 / INOX 304 (material; 12/02/2026)
Precio: 364.78
Módulo recto L=290 mm en el que están efectuados los orificios para la toma de muestras de gases de combustión, de diámetro 450 mm de chimenea modular de doble pared aislada con lana de roca de 30 mm de espesor, con pared interior y exterior fabricada en chapa de acero inoxidable AISI 304, para una temperatura máxima de trabajo de 600 ºC y aplicaciones para calderas para a produción de calefacción y agua caliente sanitaria, calderas de uso industrial, hornos de panadería y confiería, chimeneas de salón, generadores de aire caliente, conducción, ventilación y evacuación de aire, humos, etc. Modelo MCOMP450.

**CHM13500** Ud MÓDULO RECTO DE COMPROBACIÓN D-500 INOX 304 / INOX 304 (material; 12/02/2026)
Precio: 476.44
Módulo recto L=290 mm en el que están efectuados los orificios para la toma de muestras de gases de combustión, de diámetro 500 mm de chimenea modular de doble pared aislada con lana de roca de 30 mm de espesor, con pared interior y exterior fabricada en chapa de acero inoxidable AISI 304, para una temperatura máxima de trabajo de 600 ºC y aplicaciones para calderas para a produción de calefacción y agua caliente sanitaria, calderas de uso industrial, hornos de panadería y confiería, chimeneas de salón, generadores de aire caliente, conducción, ventilación y evacuación de aire, humos, etc. Modelo MCOMP500.

**CHM13550** Ud MÓDULO RECTO DE COMPROBACIÓN D-550 INOX 304 / INOX 304 (material; 12/02/2026)
Precio: 496.61
Módulo recto L=290 mm en el que están efectuados los orificios para la toma de muestras de gases de combustión, de diámetro 550 mm de chimenea modular de doble pared aislada con lana de roca de 30 mm de espesor, con pared interior y exterior fabricada en chapa de acero inoxidable AISI 304, para una temperatura máxima de trabajo de 600 ºC y aplicaciones para calderas para a produción de calefacción y agua caliente sanitaria, calderas de uso industrial, hornos de panadería y confiería, chimeneas de salón, generadores de aire caliente, conducción, ventilación y evacuación de aire, humos, etc. Modelo MCOMP550.

**CHM13600** Ud MÓDULO RECTO DE COMPROBACIÓN D-600 INOX 304 / INOX 304 (material; 12/02/2026)
Precio: 525.64
Módulo recto L=290 mm en el que están efectuados los orificios para la toma de muestras de gases de combustión, de diámetro 600 mm de chimenea modular de doble pared aislada con lana de roca de 30 mm de espesor, con pared interior y exterior fabricada en chapa de acero inoxidable AISI 304, para una temperatura máxima de trabajo de 600 ºC y aplicaciones para calderas para a produción de calefacción y agua caliente sanitaria, calderas de uso industrial, hornos de panadería y confiería, chimeneas de salón, generadores de aire caliente, conducción, ventilación y evacuación de aire, humos, etc. Modelo MCOMP600.

###### CHOLLIN COLECTOR DE HOLLÍN INOX 304 / INOX 304 (12/02/2026)

**CHM16125** Ud COLECTOR DE HOLLÍN D-125 INOX 304 / INOX 304 (material; 12/02/2026)
Precio: 26.81
Colector de hollín, de diámetro 125 mm de chimenea modular de doble pared aislada con lana de roca de 30 mm de espesor, con pared interior y exterior fabricada en chapa de acero inoxidable AISI 304, para una temperatura máxima de trabajo de 600 ºC y aplicaciones para calderas para a produción de calefacción y agua caliente sanitaria, calderas de uso industrial, hornos de panadería y confiería, chimeneas de salón, generadores de aire caliente, conducción, ventilación y evacuación de aire, humos, etc. Modelo CHOLLIN125.

**CHM16150** Ud COLECTOR DE HOLLÍN D-150 INOX 304 / INOX 304 (material; 12/02/2026)
Precio: 29.04
Colector de hollín, de diámetro 150 mm de chimenea modular de doble pared aislada con lana de roca de 30 mm de espesor, con pared interior y exterior fabricada en chapa de acero inoxidable AISI 304, para una temperatura máxima de trabajo de 600 ºC y aplicaciones para calderas para a produción de calefacción y agua caliente sanitaria, calderas de uso industrial, hornos de panadería y confiería, chimeneas de salón, generadores de aire caliente, conducción, ventilación y evacuación de aire, humos, etc. Modelo CHOLLIN150.

**CHM16175** Ud COLECTOR DE HOLLÍN D-175 INOX 304 / INOX 304 (material; 12/02/2026)
Precio: 33.52
Colector de hollín, de diámetro 175 mm de chimenea modular de doble pared aislada con lana de roca de 30 mm de espesor, con pared interior y exterior fabricada en chapa de acero inoxidable AISI 304, para una temperatura máxima de trabajo de 600 ºC y aplicaciones para calderas para a produción de calefacción y agua caliente sanitaria, calderas de uso industrial, hornos de panadería y confiería, chimeneas de salón, generadores de aire caliente, conducción, ventilación y evacuación de aire, humos, etc. Modelo CHOLLIN175.

**CHM16200** Ud COLECTOR DE HOLLÍN D-200 INOX 304 / INOX 304 (material; 12/02/2026)
Precio: 37.95
Colector de hollín, de diámetro 200 mm de chimenea modular de doble pared aislada con lana de roca de 30 mm de espesor, con pared interior y exterior fabricada en chapa de acero inoxidable AISI 304, para una temperatura máxima de trabajo de 600 ºC y aplicaciones para calderas para a produción de calefacción y agua caliente sanitaria, calderas de uso industrial, hornos de panadería y confiería, chimeneas de salón, generadores de aire caliente, conducción, ventilación y evacuación de aire, humos, etc. Modelo CHOLLIN200.

**CHM16250** Ud COLECTOR DE HOLLÍN D-250 INOX 304 / INOX 304 (material; 12/02/2026)
Precio: 44.68
Colector de hollín, de diámetro 250 mm de chimenea modular de doble pared aislada con lana de roca de 30 mm de espesor, con pared interior y exterior fabricada en chapa de acero inoxidable AISI 304, para una temperatura máxima de trabajo de 600 ºC y aplicaciones para calderas para a produción de calefacción y agua caliente sanitaria, calderas de uso industrial, hornos de panadería y confiería, chimeneas de salón, generadores de aire caliente, conducción, ventilación y evacuación de aire, humos, etc. Modelo CHOLLIN250.

**CHM16300** Ud COLECTOR DE HOLLÍN D-300 INOX 304 / INOX 304 (material; 12/02/2026)
Precio: 55.84
Colector de hollín, de diámetro 300 mm de chimenea modular de doble pared aislada con lana de roca de 30 mm de espesor, con pared interior y exterior fabricada en chapa de acero inoxidable AISI 304, para una temperatura máxima de trabajo de 600 ºC y aplicaciones para calderas para a produción de calefacción y agua caliente sanitaria, calderas de uso industrial, hornos de panadería y confiería, chimeneas de salón, generadores de aire caliente, conducción, ventilación y evacuación de aire, humos, etc. Modelo CHOLLIN300.

**CHM16350** Ud COLECTOR DE HOLLÍN D-350 INOX 304 / INOX 304 (material; 12/02/2026)
Precio: 196.6
Colector de hollín, de diámetro 350 mm de chimenea modular de doble pared aislada con lana de roca de 30 mm de espesor, con pared interior y exterior fabricada en chapa de acero inoxidable AISI 304, para una temperatura máxima de trabajo de 600 ºC y aplicaciones para calderas para a produción de calefacción y agua caliente sanitaria, calderas de uso industrial, hornos de panadería y confiería, chimeneas de salón, generadores de aire caliente, conducción, ventilación y evacuación de aire, humos, etc. Modelo CHOLLIN350.

**CHM16400** Ud COLECTOR DE HOLLÍN D-400 INOX 304 / INOX 304 (material; 12/02/2026)
Precio: 230.96
Colector de hollín, de diámetro 400 mm de chimenea modular de doble pared aislada con lana de roca de 30 mm de espesor, con pared interior y exterior fabricada en chapa de acero inoxidable AISI 304, para una temperatura máxima de trabajo de 600 ºC y aplicaciones para calderas para a produción de calefacción y agua caliente sanitaria, calderas de uso industrial, hornos de panadería y confiería, chimeneas de salón, generadores de aire caliente, conducción, ventilación y evacuación de aire, humos, etc. Modelo CHOLLIN400.

**CHM16450** Ud COLECTOR DE HOLLÍN D-450 INOX 304 / INOX 304 (material; 12/02/2026)
Precio: 261.23
Colector de hollín, de diámetro 450 mm de chimenea modular de doble pared aislada con lana de roca de 30 mm de espesor, con pared interior y exterior fabricada en chapa de acero inoxidable AISI 304, para una temperatura máxima de trabajo de 600 ºC y aplicaciones para calderas para a produción de calefacción y agua caliente sanitaria, calderas de uso industrial, hornos de panadería y confiería, chimeneas de salón, generadores de aire caliente, conducción, ventilación y evacuación de aire, humos, etc. Modelo CHOLLIN450.

**CHM16500** Ud COLECTOR DE HOLLÍN D-500 INOX 304 / INOX 304 (material; 12/02/2026)
Precio: 306.36
Colector de hollín, de diámetro 500 mm de chimenea modular de doble pared aislada con lana de roca de 30 mm de espesor, con pared interior y exterior fabricada en chapa de acero inoxidable AISI 304, para una temperatura máxima de trabajo de 600 ºC y aplicaciones para calderas para a produción de calefacción y agua caliente sanitaria, calderas de uso industrial, hornos de panadería y confiería, chimeneas de salón, generadores de aire caliente, conducción, ventilación y evacuación de aire, humos, etc. Modelo CHOLLIN500.

**CHM16550** Ud COLECTOR DE HOLLÍN D-550 INOX 304 / INOX 304 (material; 12/02/2026)
Precio: 326.45
Colector de hollín, de diámetro 550 mm de chimenea modular de doble pared aislada con lana de roca de 30 mm de espesor, con pared interior y exterior fabricada en chapa de acero inoxidable AISI 304, para una temperatura máxima de trabajo de 600 ºC y aplicaciones para calderas para a produción de calefacción y agua caliente sanitaria, calderas de uso industrial, hornos de panadería y confiería, chimeneas de salón, generadores de aire caliente, conducción, ventilación y evacuación de aire, humos, etc. Modelo CHOLLIN550.

**CHM16600** Ud COLECTOR DE HOLLÍN D-600 INOX 304 / INOX 304 (material; 12/02/2026)
Precio: 353.65
Colector de hollín, de diámetro 600 mm de chimenea modular de doble pared aislada con lana de roca de 30 mm de espesor, con pared interior y exterior fabricada en chapa de acero inoxidable AISI 304, para una temperatura máxima de trabajo de 600 ºC y aplicaciones para calderas para a produción de calefacción y agua caliente sanitaria, calderas de uso industrial, hornos de panadería y confiería, chimeneas de salón, generadores de aire caliente, conducción, ventilación y evacuación de aire, humos, etc. Modelo CHOLLIN600.

###### COLLINDES COLECTOR DE HOLLÍN CON DESAGÜE INOX 304 / INOX 304 (12/02/2026)

**CHM17125** Ud COLECTOR DE HOLLÍN CON DESAGÜE D-125 INOX 304 / INOX 304 (material; 12/02/2026)
Precio: 37.95
Colector de hollín con desagüe para condensados o agua de lluvia, de diámetro 125 mm de chimenea modular de doble pared aislada con lana de roca de 30 mm de espesor, con pared interior y exterior fabricada en chapa de acero inoxidable AISI 304, para una temperatura máxima de trabajo de 600 ºC y aplicaciones para calderas para a produción de calefacción y agua caliente sanitaria, calderas de uso industrial, hornos de panadería y confiería, chimeneas de salón, generadores de aire caliente, conducción, ventilación y evacuación de aire, humos, etc. Modelo COLLINDES125.

**CHM17150** Ud COLECTOR DE HOLLÍN CON DESAGÜE D-150 INOX 304 / INOX 304 (material; 12/02/2026)
Precio: 40.23
Colector de hollín con desagüe para condensados o agua de lluvia, de diámetro 150 mm de chimenea modular de doble pared aislada con lana de roca de 30 mm de espesor, con pared interior y exterior fabricada en chapa de acero inoxidable AISI 304, para una temperatura máxima de trabajo de 600 ºC y aplicaciones para calderas para a produción de calefacción y agua caliente sanitaria, calderas de uso industrial, hornos de panadería y confiería, chimeneas de salón, generadores de aire caliente, conducción, ventilación y evacuación de aire, humos, etc. Modelo COLLINDES150.

**CHM17175** Ud COLECTOR DE HOLLÍN CON DESAGÜE D-175 INOX 304 / INOX 304 (material; 12/02/2026)
Precio: 42.43
Colector de hollín con desagüe para condensados o agua de lluvia, de diámetro 175 mm de chimenea modular de doble pared aislada con lana de roca de 30 mm de espesor, con pared interior y exterior fabricada en chapa de acero inoxidable AISI 304, para una temperatura máxima de trabajo de 600 ºC y aplicaciones para calderas para a produción de calefacción y agua caliente sanitaria, calderas de uso industrial, hornos de panadería y confiería, chimeneas de salón, generadores de aire caliente, conducción, ventilación y evacuación de aire, humos, etc. Modelo COLLINDES175.

**CHM17200** Ud COLECTOR DE HOLLÍN CON DESAGÜE D-200 INOX 304 / INOX 304 (material; 12/02/2026)
Precio: 49.17
Colector de hollín con desagüe para condensados o agua de lluvia, de diámetro 200 mm de chimenea modular de doble pared aislada con lana de roca de 30 mm de espesor, con pared interior y exterior fabricada en chapa de acero inoxidable AISI 304, para una temperatura máxima de trabajo de 600 ºC y aplicaciones para calderas para a produción de calefacción y agua caliente sanitaria, calderas de uso industrial, hornos de panadería y confiería, chimeneas de salón, generadores de aire caliente, conducción, ventilación y evacuación de aire, humos, etc. Modelo COLLINDES200.

**CHM17250** Ud COLECTOR DE HOLLÍN CON DESAGÜE D-250 INOX 304 / INOX 304 (material; 12/02/2026)
Precio: 58.1
Colector de hollín con desagüe para condensados o agua de lluvia, de diámetro 250 mm de chimenea modular de doble pared aislada con lana de roca de 30 mm de espesor, con pared interior y exterior fabricada en chapa de acero inoxidable AISI 304, para una temperatura máxima de trabajo de 600 ºC y aplicaciones para calderas para a produción de calefacción y agua caliente sanitaria, calderas de uso industrial, hornos de panadería y confiería, chimeneas de salón, generadores de aire caliente, conducción, ventilación y evacuación de aire, humos, etc. Modelo COLLINDES250.

**CHM17300** Ud COLECTOR DE HOLLÍN CON DESAGÜE D-300 INOX 304 / INOX 304 (material; 12/02/2026)
Precio: 67.01
Colector de hollín con desagüe para condensados o agua de lluvia, de diámetro 300 mm de chimenea modular de doble pared aislada con lana de roca de 30 mm de espesor, con pared interior y exterior fabricada en chapa de acero inoxidable AISI 304, para una temperatura máxima de trabajo de 600 ºC y aplicaciones para calderas para a produción de calefacción y agua caliente sanitaria, calderas de uso industrial, hornos de panadería y confiería, chimeneas de salón, generadores de aire caliente, conducción, ventilación y evacuación de aire, humos, etc. Modelo COLLINDES300.

**CHM17350** Ud COLECTOR DE HOLLÍN CON DESAGÜE D-350 INOX 304 / INOX 304 (material; 12/02/2026)
Precio: 246.59
Colector de hollín con desagüe para condensados o agua de lluvia, de diámetro 350 mm de chimenea modular de doble pared aislada con lana de roca de 30 mm de espesor, con pared interior y exterior fabricada en chapa de acero inoxidable AISI 304, para una temperatura máxima de trabajo de 600 ºC y aplicaciones para calderas para a produción de calefacción y agua caliente sanitaria, calderas de uso industrial, hornos de panadería y confiería, chimeneas de salón, generadores de aire caliente, conducción, ventilación y evacuación de aire, humos, etc. Modelo COLLINDES350.

**CHM17400** Ud COLECTOR DE HOLLÍN CON DESAGÜE D-400 INOX 304 / INOX 304 (material; 12/02/2026)
Precio: 281.01
Colector de hollín con desagüe para condensados o agua de lluvia, de diámetro 400 mm de chimenea modular de doble pared aislada con lana de roca de 30 mm de espesor, con pared interior y exterior fabricada en chapa de acero inoxidable AISI 304, para una temperatura máxima de trabajo de 600 ºC y aplicaciones para calderas para a produción de calefacción y agua caliente sanitaria, calderas de uso industrial, hornos de panadería y confiería, chimeneas de salón, generadores de aire caliente, conducción, ventilación y evacuación de aire, humos, etc. Modelo COLLINDES400.

**CHM17450** Ud COLECTOR DE HOLLÍN CON DESAGÜE D-450 INOX 304 / INOX 304 (material; 12/02/2026)
Precio: 310.47
Colector de hollín con desagüe para condensados o agua de lluvia, de diámetro 450 mm de chimenea modular de doble pared aislada con lana de roca de 30 mm de espesor, con pared interior y exterior fabricada en chapa de acero inoxidable AISI 304, para una temperatura máxima de trabajo de 600 ºC y aplicaciones para calderas para a produción de calefacción y agua caliente sanitaria, calderas de uso industrial, hornos de panadería y confiería, chimeneas de salón, generadores de aire caliente, conducción, ventilación y evacuación de aire, humos, etc. Modelo COLLINDES450.

**CHM17500** Ud COLECTOR DE HOLLÍN CON DESAGÜE D-500 INOX 304 / INOX 304 (material; 12/02/2026)
Precio: 340.2
Colector de hollín con desagüe para condensados o agua de lluvia, de diámetro 500 mm de chimenea modular de doble pared aislada con lana de roca de 30 mm de espesor, con pared interior y exterior fabricada en chapa de acero inoxidable AISI 304, para una temperatura máxima de trabajo de 600 ºC y aplicaciones para calderas para a produción de calefacción y agua caliente sanitaria, calderas de uso industrial, hornos de panadería y confiería, chimeneas de salón, generadores de aire caliente, conducción, ventilación y evacuación de aire, humos, etc. Modelo COLLINDES500.

**CHM17550** Ud COLECTOR DE HOLLÍN CON DESAGÜE D-550 INOX 304 / INOX 304 (material; 12/02/2026)
Precio: 358.1
Colector de hollín con desagüe para condensados o agua de lluvia, de diámetro 550 mm de chimenea modular de doble pared aislada con lana de roca de 30 mm de espesor, con pared interior y exterior fabricada en chapa de acero inoxidable AISI 304, para una temperatura máxima de trabajo de 600 ºC y aplicaciones para calderas para a produción de calefacción y agua caliente sanitaria, calderas de uso industrial, hornos de panadería y confiería, chimeneas de salón, generadores de aire caliente, conducción, ventilación y evacuación de aire, humos, etc. Modelo COLLINDES550.

**CHM17600** Ud COLECTOR DE HOLLÍN CON DESAGÜE D-600 INOX 304 / INOX 304 (material; 12/02/2026)
Precio: 387.15
Colector de hollín con desagüe para condensados o agua de lluvia, de diámetro 600 mm de chimenea modular de doble pared aislada con lana de roca de 30 mm de espesor, con pared interior y exterior fabricada en chapa de acero inoxidable AISI 304, para una temperatura máxima de trabajo de 600 ºC y aplicaciones para calderas para a produción de calefacción y agua caliente sanitaria, calderas de uso industrial, hornos de panadería y confiería, chimeneas de salón, generadores de aire caliente, conducción, ventilación y evacuación de aire, humos, etc. Modelo COLLINDES600.

##### TERMINALES TERMINALES DE SALIDA (12/02/2026)

###### SOMB SOMBRERETE INOX 304 / INOX 304 (12/02/2026)

**CHM18125** Ud SOMBRERETE D-125 INOX 304 / INOX 304 (material; 12/02/2026)
Precio: 107.26
Sombrerete final de chimenea diseñado para evitar la entrada del agua de lluvia en el conducto, constituida por un doble cono con el que se consigue la evacuación óptima de los humos, de diámetro 125 mm de chimenea modular de doble pared aislada con lana de roca de 30 mm de espesor, con pared interior y exterior fabricada en chapa de acero inoxidable AISI 304, para una temperatura máxima de trabajo de 600 ºC y aplicaciones para calderas para a produción de calefacción y agua caliente sanitaria, calderas de uso industrial, hornos de panadería y confiería, chimeneas de salón, generadores de aire caliente, conducción, ventilación y evacuación de aire, humos, etc. Modelo SOMB125.

**CHM18150** Ud SOMBRERETE D-150 INOX 304 / INOX 304 (material; 12/02/2026)
Precio: 125.45
Sombrerete final de chimenea diseñado para evitar la entrada del agua de lluvia en el conducto, constituida por un doble cono con el que se consigue la evacuación óptima de los humos, de diámetro 150 mm de chimenea modular de doble pared aislada con lana de roca de 30 mm de espesor, con pared interior y exterior fabricada en chapa de acero inoxidable AISI 304, para una temperatura máxima de trabajo de 600 ºC y aplicaciones para calderas para a produción de calefacción y agua caliente sanitaria, calderas de uso industrial, hornos de panadería y confiería, chimeneas de salón, generadores de aire caliente, conducción, ventilación y evacuación de aire, humos, etc. Modelo SOMB150.

**CHM18175** Ud SOMBRERETE D-175 INOX 304 / INOX 304 (material; 12/02/2026)
Precio: 145.59
Sombrerete final de chimenea diseñado para evitar la entrada del agua de lluvia en el conducto, constituida por un doble cono con el que se consigue la evacuación óptima de los humos, de diámetro 175 mm de chimenea modular de doble pared aislada con lana de roca de 30 mm de espesor, con pared interior y exterior fabricada en chapa de acero inoxidable AISI 304, para una temperatura máxima de trabajo de 600 ºC y aplicaciones para calderas para a produción de calefacción y agua caliente sanitaria, calderas de uso industrial, hornos de panadería y confiería, chimeneas de salón, generadores de aire caliente, conducción, ventilación y evacuación de aire, humos, etc. Modelo SOMB175.

**CHM18200** Ud SOMBRERETE D-200 INOX 304 / INOX 304 (material; 12/02/2026)
Precio: 170.14
Sombrerete final de chimenea diseñado para evitar la entrada del agua de lluvia en el conducto, constituida por un doble cono con el que se consigue la evacuación óptima de los humos, de diámetro 200 mm de chimenea modular de doble pared aislada con lana de roca de 30 mm de espesor, con pared interior y exterior fabricada en chapa de acero inoxidable AISI 304, para una temperatura máxima de trabajo de 600 ºC y aplicaciones para calderas para a produción de calefacción y agua caliente sanitaria, calderas de uso industrial, hornos de panadería y confiería, chimeneas de salón, generadores de aire caliente, conducción, ventilación y evacuación de aire, humos, etc. Modelo SOMB200.

**CHM18250** Ud SOMBRERETE D-250 INOX 304 / INOX 304 (material; 12/02/2026)
Precio: 223.82
Sombrerete final de chimenea diseñado para evitar la entrada del agua de lluvia en el conducto, constituida por un doble cono con el que se consigue la evacuación óptima de los humos, de diámetro 250 mm de chimenea modular de doble pared aislada con lana de roca de 30 mm de espesor, con pared interior y exterior fabricada en chapa de acero inoxidable AISI 304, para una temperatura máxima de trabajo de 600 ºC y aplicaciones para calderas para a produción de calefacción y agua caliente sanitaria, calderas de uso industrial, hornos de panadería y confiería, chimeneas de salón, generadores de aire caliente, conducción, ventilación y evacuación de aire, humos, etc. Modelo SOMB250.

**CHM18300** Ud SOMBRERETE D-300 INOX 304 / INOX 304 (material; 12/02/2026)
Precio: 272.87
Sombrerete final de chimenea diseñado para evitar la entrada del agua de lluvia en el conducto, constituida por un doble cono con el que se consigue la evacuación óptima de los humos, de diámetro 300 mm de chimenea modular de doble pared aislada con lana de roca de 30 mm de espesor, con pared interior y exterior fabricada en chapa de acero inoxidable AISI 304, para una temperatura máxima de trabajo de 600 ºC y aplicaciones para calderas para a produción de calefacción y agua caliente sanitaria, calderas de uso industrial, hornos de panadería y confiería, chimeneas de salón, generadores de aire caliente, conducción, ventilación y evacuación de aire, humos, etc. Modelo SOMB300.

**CHM18350** Ud SOMBRERETE D-350 INOX 304 / INOX 304 (material; 12/02/2026)
Precio: 367.06
Sombrerete final de chimenea diseñado para evitar la entrada del agua de lluvia en el conducto, constituida por un doble cono con el que se consigue la evacuación óptima de los humos, de diámetro 350 mm de chimenea modular de doble pared aislada con lana de roca de 30 mm de espesor, con pared interior y exterior fabricada en chapa de acero inoxidable AISI 304, para una temperatura máxima de trabajo de 600 ºC y aplicaciones para calderas para a produción de calefacción y agua caliente sanitaria, calderas de uso industrial, hornos de panadería y confiería, chimeneas de salón, generadores de aire caliente, conducción, ventilación y evacuación de aire, humos, etc. Modelo SOMB350.

**CHM18400** Ud SOMBRERETE D-400 INOX 304 / INOX 304 (material; 12/02/2026)
Precio: 469.74
Sombrerete final de chimenea diseñado para evitar la entrada del agua de lluvia en el conducto, constituida por un doble cono con el que se consigue la evacuación óptima de los humos, de diámetro 400 mm de chimenea modular de doble pared aislada con lana de roca de 30 mm de espesor, con pared interior y exterior fabricada en chapa de acero inoxidable AISI 304, para una temperatura máxima de trabajo de 600 ºC y aplicaciones para calderas para a produción de calefacción y agua caliente sanitaria, calderas de uso industrial, hornos de panadería y confiería, chimeneas de salón, generadores de aire caliente, conducción, ventilación y evacuación de aire, humos, etc. Modelo SOMB400.

**CHM18450** Ud SOMBRERETE D-450 INOX 304 / INOX 304 (material; 12/02/2026)
Precio: 514.46
Sombrerete final de chimenea diseñado para evitar la entrada del agua de lluvia en el conducto, constituida por un doble cono con el que se consigue la evacuación óptima de los humos, de diámetro 450 mm de chimenea modular de doble pared aislada con lana de roca de 30 mm de espesor, con pared interior y exterior fabricada en chapa de acero inoxidable AISI 304, para una temperatura máxima de trabajo de 600 ºC y aplicaciones para calderas para a produción de calefacción y agua caliente sanitaria, calderas de uso industrial, hornos de panadería y confiería, chimeneas de salón, generadores de aire caliente, conducción, ventilación y evacuación de aire, humos, etc. Modelo SOMB450.

###### SALLIBRE TERMINAL SALIDA LIBRE INOX 304 / INOX 304 (12/02/2026)

**CHM19125** Ud TERMINAL SALIDA LIBRE D-125 INOX 304 / INOX 304 (material; 12/02/2026)
Precio: 81.44
Pieza final de la chimenea que permite la salida libre de los humos e impide la entrada del agua de lluvia en el aislamiento, de diámetro 125 mm de chimenea modular de doble pared aislada con lana de roca de 30 mm de espesor, con pared interior y exterior fabricada en chapa de acero inoxidable AISI 304, para una temperatura máxima de trabajo de 600 ºC y aplicaciones para calderas para a produción de calefacción y agua caliente sanitaria, calderas de uso industrial, hornos de panadería y confiería, chimeneas de salón, generadores de aire caliente, conducción, ventilación y evacuación de aire, humos, etc. Modelo SALLIBRE125.

**CHM19150** Ud TERMINAL SALIDA LIBRE D-150 INOX 304 / INOX 304 (material; 12/02/2026)
Precio: 87.44
Pieza final de la chimenea que permite la salida libre de los humos e impide la entrada del agua de lluvia en el aislamiento, de diámetro 150 mm de chimenea modular de doble pared aislada con lana de roca de 30 mm de espesor, con pared interior y exterior fabricada en chapa de acero inoxidable AISI 304, para una temperatura máxima de trabajo de 600 ºC y aplicaciones para calderas para a produción de calefacción y agua caliente sanitaria, calderas de uso industrial, hornos de panadería y confiería, chimeneas de salón, generadores de aire caliente, conducción, ventilación y evacuación de aire, humos, etc. Modelo SALLIBRE150.

**CHM19175** Ud TERMINAL SALIDA LIBRE D-175 INOX 304 / INOX 304 (material; 12/02/2026)
Precio: 96.55
Pieza final de la chimenea que permite la salida libre de los humos e impide la entrada del agua de lluvia en el aislamiento, de diámetro 175 mm de chimenea modular de doble pared aislada con lana de roca de 30 mm de espesor, con pared interior y exterior fabricada en chapa de acero inoxidable AISI 304, para una temperatura máxima de trabajo de 600 ºC y aplicaciones para calderas para a produción de calefacción y agua caliente sanitaria, calderas de uso industrial, hornos de panadería y confiería, chimeneas de salón, generadores de aire caliente, conducción, ventilación y evacuación de aire, humos, etc. Modelo SALLIBRE175.

**CHM19200** Ud TERMINAL SALIDA LIBRE D-200 INOX 304 / INOX 304 (material; 12/02/2026)
Precio: 123.64
Pieza final de la chimenea que permite la salida libre de los humos e impide la entrada del agua de lluvia en el aislamiento, de diámetro 200 mm de chimenea modular de doble pared aislada con lana de roca de 30 mm de espesor, con pared interior y exterior fabricada en chapa de acero inoxidable AISI 304, para una temperatura máxima de trabajo de 600 ºC y aplicaciones para calderas para a produción de calefacción y agua caliente sanitaria, calderas de uso industrial, hornos de panadería y confiería, chimeneas de salón, generadores de aire caliente, conducción, ventilación y evacuación de aire, humos, etc. Modelo SALLIBRE200.

**CHM19250** Ud TERMINAL SALIDA LIBRE D-250 INOX 304 / INOX 304 (material; 12/02/2026)
Precio: 147.78
Pieza final de la chimenea que permite la salida libre de los humos e impide la entrada del agua de lluvia en el aislamiento, de diámetro 250 mm de chimenea modular de doble pared aislada con lana de roca de 30 mm de espesor, con pared interior y exterior fabricada en chapa de acero inoxidable AISI 304, para una temperatura máxima de trabajo de 600 ºC y aplicaciones para calderas para a produción de calefacción y agua caliente sanitaria, calderas de uso industrial, hornos de panadería y confiería, chimeneas de salón, generadores de aire caliente, conducción, ventilación y evacuación de aire, humos, etc. Modelo SALLIBRE250.

**CHM19300** Ud TERMINAL SALIDA LIBRE D-300 INOX 304 / INOX 304 (material; 12/02/2026)
Precio: 178.38
Pieza final de la chimenea que permite la salida libre de los humos e impide la entrada del agua de lluvia en el aislamiento, de diámetro 300 mm de chimenea modular de doble pared aislada con lana de roca de 30 mm de espesor, con pared interior y exterior fabricada en chapa de acero inoxidable AISI 304, para una temperatura máxima de trabajo de 600 ºC y aplicaciones para calderas para a produción de calefacción y agua caliente sanitaria, calderas de uso industrial, hornos de panadería y confiería, chimeneas de salón, generadores de aire caliente, conducción, ventilación y evacuación de aire, humos, etc. Modelo SALLIBRE300.

**CHM19350** Ud TERMINAL SALIDA LIBRE D-350 INOX 304 / INOX 304 (material; 12/02/2026)
Precio: 199.59
Pieza final de la chimenea que permite la salida libre de los humos e impide la entrada del agua de lluvia en el aislamiento, de diámetro 350 mm de chimenea modular de doble pared aislada con lana de roca de 30 mm de espesor, con pared interior y exterior fabricada en chapa de acero inoxidable AISI 304, para una temperatura máxima de trabajo de 600 ºC y aplicaciones para calderas para a produción de calefacción y agua caliente sanitaria, calderas de uso industrial, hornos de panadería y confiería, chimeneas de salón, generadores de aire caliente, conducción, ventilación y evacuación de aire, humos, etc. Modelo SALLIBRE350.

**CHM19400** Ud TERMINAL SALIDA LIBRE D-400 INOX 304 / INOX 304 (material; 12/02/2026)
Precio: 247.81
Pieza final de la chimenea que permite la salida libre de los humos e impide la entrada del agua de lluvia en el aislamiento, de diámetro 400 mm de chimenea modular de doble pared aislada con lana de roca de 30 mm de espesor, con pared interior y exterior fabricada en chapa de acero inoxidable AISI 304, para una temperatura máxima de trabajo de 600 ºC y aplicaciones para calderas para a produción de calefacción y agua caliente sanitaria, calderas de uso industrial, hornos de panadería y confiería, chimeneas de salón, generadores de aire caliente, conducción, ventilación y evacuación de aire, humos, etc. Modelo SALLIBRE400.

**CHM19450** Ud TERMINAL SALIDA LIBRE D-450 INOX 304 / INOX 304 (material; 12/02/2026)
Precio: 287.02
Pieza final de la chimenea que permite la salida libre de los humos e impide la entrada del agua de lluvia en el aislamiento, de diámetro 450 mm de chimenea modular de doble pared aislada con lana de roca de 30 mm de espesor, con pared interior y exterior fabricada en chapa de acero inoxidable AISI 304, para una temperatura máxima de trabajo de 600 ºC y aplicaciones para calderas para a produción de calefacción y agua caliente sanitaria, calderas de uso industrial, hornos de panadería y confiería, chimeneas de salón, generadores de aire caliente, conducción, ventilación y evacuación de aire, humos, etc. Modelo SALLIBRE450.

**CHM19500** Ud TERMINAL SALIDA LIBRE D-500 INOX 304 / INOX 304 (material; 12/02/2026)
Precio: 377.41
Pieza final de la chimenea que permite la salida libre de los humos e impide la entrada del agua de lluvia en el aislamiento, de diámetro 500 mm de chimenea modular de doble pared aislada con lana de roca de 30 mm de espesor, con pared interior y exterior fabricada en chapa de acero inoxidable AISI 304, para una temperatura máxima de trabajo de 600 ºC y aplicaciones para calderas para a produción de calefacción y agua caliente sanitaria, calderas de uso industrial, hornos de panadería y confiería, chimeneas de salón, generadores de aire caliente, conducción, ventilación y evacuación de aire, humos, etc. Modelo SALLIBRE500.

**CHM19550** Ud TERMINAL SALIDA LIBRE D-550 INOX 304 / INOX 304 (material; 12/02/2026)
Precio: 395.5
Pieza final de la chimenea que permite la salida libre de los humos e impide la entrada del agua de lluvia en el aislamiento, de diámetro 550 mm de chimenea modular de doble pared aislada con lana de roca de 30 mm de espesor, con pared interior y exterior fabricada en chapa de acero inoxidable AISI 304, para una temperatura máxima de trabajo de 600 ºC y aplicaciones para calderas para a produción de calefacción y agua caliente sanitaria, calderas de uso industrial, hornos de panadería y confiería, chimeneas de salón, generadores de aire caliente, conducción, ventilación y evacuación de aire, humos, etc. Modelo SALLIBRE550.

**CHM19600** Ud TERMINAL SALIDA LIBRE D-600 INOX 304 / INOX 304 (material; 12/02/2026)
Precio: 434.72
Pieza final de la chimenea que permite la salida libre de los humos e impide la entrada del agua de lluvia en el aislamiento, de diámetro 600 mm de chimenea modular de doble pared aislada con lana de roca de 30 mm de espesor, con pared interior y exterior fabricada en chapa de acero inoxidable AISI 304, para una temperatura máxima de trabajo de 600 ºC y aplicaciones para calderas para a produción de calefacción y agua caliente sanitaria, calderas de uso industrial, hornos de panadería y confiería, chimeneas de salón, generadores de aire caliente, conducción, ventilación y evacuación de aire, humos, etc. Modelo SALLIBRE600.

###### SOMBANTI SOMBRERETE ANTILLUVIA INOX 304 / INOX 304 (12/02/2026)

**CHM20125** Ud SOMBRERETE ANTILLUVIA D-125 INOX 304 / INOX 304 (material; 12/02/2026)
Precio: 118.77
Sombrerete final de chimenea diseñado para evitar los efectos del viento en el tiro del conducto, de diámetro 125 mm de chimenea modular de doble pared aislada con lana de roca de 30 mm de espesor, con pared interior y exterior fabricada en chapa de acero inoxidable AISI 304, para una temperatura máxima de trabajo de 600 ºC y aplicaciones para calderas para a produción de calefacción y agua caliente sanitaria, calderas de uso industrial, hornos de panadería y confiería, chimeneas de salón, generadores de aire caliente, conducción, ventilación y evacuación de aire, humos, etc. Modelo SOMBANTI125.

**CHM20150** Ud SOMBRERETE ANTILLUVIA D-150 INOX 304 / INOX 304 (material; 12/02/2026)
Precio: 138.88
Sombrerete final de chimenea diseñado para evitar los efectos del viento en el tiro del conducto, de diámetro 150 mm de chimenea modular de doble pared aislada con lana de roca de 30 mm de espesor, con pared interior y exterior fabricada en chapa de acero inoxidable AISI 304, para una temperatura máxima de trabajo de 600 ºC y aplicaciones para calderas para a produción de calefacción y agua caliente sanitaria, calderas de uso industrial, hornos de panadería y confiería, chimeneas de salón, generadores de aire caliente, conducción, ventilación y evacuación de aire, humos, etc. Modelo SOMBANTI150.

**CHM20175** Ud SOMBRERETE ANTILLUVIA D-175 INOX 304 / INOX 304 (material; 12/02/2026)
Precio: 161.23
Sombrerete final de chimenea diseñado para evitar los efectos del viento en el tiro del conducto, de diámetro 175 mm de chimenea modular de doble pared aislada con lana de roca de 30 mm de espesor, con pared interior y exterior fabricada en chapa de acero inoxidable AISI 304, para una temperatura máxima de trabajo de 600 ºC y aplicaciones para calderas para a produción de calefacción y agua caliente sanitaria, calderas de uso industrial, hornos de panadería y confiería, chimeneas de salón, generadores de aire caliente, conducción, ventilación y evacuación de aire, humos, etc. Modelo SOMBANTI175.

**CHM20200** Ud SOMBRERETE ANTILLUVIA D-200 INOX 304 / INOX 304 (material; 12/02/2026)
Precio: 188.02
Sombrerete final de chimenea diseñado para evitar los efectos del viento en el tiro del conducto, de diámetro 200 mm de chimenea modular de doble pared aislada con lana de roca de 30 mm de espesor, con pared interior y exterior fabricada en chapa de acero inoxidable AISI 304, para una temperatura máxima de trabajo de 600 ºC y aplicaciones para calderas para a produción de calefacción y agua caliente sanitaria, calderas de uso industrial, hornos de panadería y confiería, chimeneas de salón, generadores de aire caliente, conducción, ventilación y evacuación de aire, humos, etc. Modelo SOMBANTI200.

**CHM20250** Ud SOMBRERETE ANTILLUVIA D-250 INOX 304 / INOX 304 (material; 12/02/2026)
Precio: 246.07
Sombrerete final de chimenea diseñado para evitar los efectos del viento en el tiro del conducto, de diámetro 250 mm de chimenea modular de doble pared aislada con lana de roca de 30 mm de espesor, con pared interior y exterior fabricada en chapa de acero inoxidable AISI 304, para una temperatura máxima de trabajo de 600 ºC y aplicaciones para calderas para a produción de calefacción y agua caliente sanitaria, calderas de uso industrial, hornos de panadería y confiería, chimeneas de salón, generadores de aire caliente, conducción, ventilación y evacuación de aire, humos, etc. Modelo SOMBANTI250.

**CHM20300** Ud SOMBRERETE ANTILLUVIA D-300 INOX 304 / INOX 304 (material; 12/02/2026)
Precio: 299.65
Sombrerete final de chimenea diseñado para evitar los efectos del viento en el tiro del conducto, de diámetro 300 mm de chimenea modular de doble pared aislada con lana de roca de 30 mm de espesor, con pared interior y exterior fabricada en chapa de acero inoxidable AISI 304, para una temperatura máxima de trabajo de 600 ºC y aplicaciones para calderas para a produción de calefacción y agua caliente sanitaria, calderas de uso industrial, hornos de panadería y confiería, chimeneas de salón, generadores de aire caliente, conducción, ventilación y evacuación de aire, humos, etc. Modelo SOMBANTI300.

**CHM20350** Ud SOMBRERETE ANTILLUVIA D-350 INOX 304 / INOX 304 (material; 12/02/2026)
Precio: 402.77
Sombrerete final de chimenea diseñado para evitar los efectos del viento en el tiro del conducto, de diámetro 350 mm de chimenea modular de doble pared aislada con lana de roca de 30 mm de espesor, con pared interior y exterior fabricada en chapa de acero inoxidable AISI 304, para una temperatura máxima de trabajo de 600 ºC y aplicaciones para calderas para a produción de calefacción y agua caliente sanitaria, calderas de uso industrial, hornos de panadería y confiería, chimeneas de salón, generadores de aire caliente, conducción, ventilación y evacuación de aire, humos, etc. Modelo SOMBANTI350.

**CHM20400** Ud SOMBRERETE ANTILLUVIA D-400 INOX 304 / INOX 304 (material; 12/02/2026)
Precio: 516.71
Sombrerete final de chimenea diseñado para evitar los efectos del viento en el tiro del conducto, de diámetro 400 mm de chimenea modular de doble pared aislada con lana de roca de 30 mm de espesor, con pared interior y exterior fabricada en chapa de acero inoxidable AISI 304, para una temperatura máxima de trabajo de 600 ºC y aplicaciones para calderas para a produción de calefacción y agua caliente sanitaria, calderas de uso industrial, hornos de panadería y confiería, chimeneas de salón, generadores de aire caliente, conducción, ventilación y evacuación de aire, humos, etc. Modelo SOMBANTI400.

**CHM20450** Ud SOMBRERETE ANTILLUVIA D-450 INOX 304 / INOX 304 (material; 12/02/2026)
Precio: 566.21
Sombrerete final de chimenea diseñado para evitar los efectos del viento en el tiro del conducto, de diámetro 450 mm de chimenea modular de doble pared aislada con lana de roca de 30 mm de espesor, con pared interior y exterior fabricada en chapa de acero inoxidable AISI 304, para una temperatura máxima de trabajo de 600 ºC y aplicaciones para calderas para a produción de calefacción y agua caliente sanitaria, calderas de uso industrial, hornos de panadería y confiería, chimeneas de salón, generadores de aire caliente, conducción, ventilación y evacuación de aire, humos, etc. Modelo SOMBANTI450.

###### SALHOR SALIDA DIRECCIONAL HORIZONTAL INOX 304 / INOX 304 (12/02/2026)

**CHM21125** Ud SALIDA DIRECCIONAL HORIZONTAL D-125 INOX 304 / INOX 304 (material; 12/02/2026)
Precio: 76.5
Elemento final de la chimenea diseñado para desviar los humos en un plano horizontal (su montaje se complementa con dos codos de 45º) y lleva incorporada una rejilla antipájaros, de diámetro 125 mm de chimenea modular de doble pared aislada con lana de roca de 30 mm de espesor, con pared interior y exterior fabricada en chapa de acero inoxidable AISI 304, para una temperatura máxima de trabajo de 600 ºC y aplicaciones para calderas para a produción de calefacción y agua caliente sanitaria, calderas de uso industrial, hornos de panadería y confiería, chimeneas de salón, generadores de aire caliente, conducción, ventilación y evacuación de aire, humos, etc. Modelo SALHORIZ125.

**CHM21150** Ud SALIDA DIRECCIONAL HORIZONTAL D-150 INOX 304 / INOX 304 (material; 12/02/2026)
Precio: 96.22
Elemento final de la chimenea diseñado para desviar los humos en un plano horizontal (su montaje se complementa con dos codos de 45º) y lleva incorporada una rejilla antipájaros, de diámetro 150 mm de chimenea modular de doble pared aislada con lana de roca de 30 mm de espesor, con pared interior y exterior fabricada en chapa de acero inoxidable AISI 304, para una temperatura máxima de trabajo de 600 ºC y aplicaciones para calderas para a produción de calefacción y agua caliente sanitaria, calderas de uso industrial, hornos de panadería y confiería, chimeneas de salón, generadores de aire caliente, conducción, ventilación y evacuación de aire, humos, etc. Modelo SALHORIZ150.

**CHM21175** Ud SALIDA DIRECCIONAL HORIZONTAL D-175 INOX 304 / INOX 304 (material; 12/02/2026)
Precio: 96.22
Elemento final de la chimenea diseñado para desviar los humos en un plano horizontal (su montaje se complementa con dos codos de 45º) y lleva incorporada una rejilla antipájaros, de diámetro 175 mm de chimenea modular de doble pared aislada con lana de roca de 30 mm de espesor, con pared interior y exterior fabricada en chapa de acero inoxidable AISI 304, para una temperatura máxima de trabajo de 600 ºC y aplicaciones para calderas para a produción de calefacción y agua caliente sanitaria, calderas de uso industrial, hornos de panadería y confiería, chimeneas de salón, generadores de aire caliente, conducción, ventilación y evacuación de aire, humos, etc. Modelo SALHORIZ175.

**CHM21200** Ud SALIDA DIRECCIONAL HORIZONTAL D-200 INOX 304 / INOX 304 (material; 12/02/2026)
Precio: 121.79
Elemento final de la chimenea diseñado para desviar los humos en un plano horizontal (su montaje se complementa con dos codos de 45º) y lleva incorporada una rejilla antipájaros, de diámetro 200 mm de chimenea modular de doble pared aislada con lana de roca de 30 mm de espesor, con pared interior y exterior fabricada en chapa de acero inoxidable AISI 304, para una temperatura máxima de trabajo de 600 ºC y aplicaciones para calderas para a produción de calefacción y agua caliente sanitaria, calderas de uso industrial, hornos de panadería y confiería, chimeneas de salón, generadores de aire caliente, conducción, ventilación y evacuación de aire, humos, etc. Modelo SALHORIZ200.

**CHM21250** Ud SALIDA DIRECCIONAL HORIZONTAL D-250 INOX 304 / INOX 304 (material; 12/02/2026)
Precio: 167.71
Elemento final de la chimenea diseñado para desviar los humos en un plano horizontal (su montaje se complementa con dos codos de 45º) y lleva incorporada una rejilla antipájaros, de diámetro 250 mm de chimenea modular de doble pared aislada con lana de roca de 30 mm de espesor, con pared interior y exterior fabricada en chapa de acero inoxidable AISI 304, para una temperatura máxima de trabajo de 600 ºC y aplicaciones para calderas para a produción de calefacción y agua caliente sanitaria, calderas de uso industrial, hornos de panadería y confiería, chimeneas de salón, generadores de aire caliente, conducción, ventilación y evacuación de aire, humos, etc. Modelo SALHORIZ250.

**CHM21300** Ud SALIDA DIRECCIONAL HORIZONTAL D-300 INOX 304 / INOX 304 (material; 12/02/2026)
Precio: 191.59
Elemento final de la chimenea diseñado para desviar los humos en un plano horizontal (su montaje se complementa con dos codos de 45º) y lleva incorporada una rejilla antipájaros, de diámetro 300 mm de chimenea modular de doble pared aislada con lana de roca de 30 mm de espesor, con pared interior y exterior fabricada en chapa de acero inoxidable AISI 304, para una temperatura máxima de trabajo de 600 ºC y aplicaciones para calderas para a produción de calefacción y agua caliente sanitaria, calderas de uso industrial, hornos de panadería y confiería, chimeneas de salón, generadores de aire caliente, conducción, ventilación y evacuación de aire, humos, etc. Modelo SALHORIZ300.

**CHM21350** Ud SALIDA DIRECCIONAL HORIZONTAL D-350 INOX 304 / INOX 304 (material; 12/02/2026)
Precio: 215.44
Elemento final de la chimenea diseñado para desviar los humos en un plano horizontal (su montaje se complementa con dos codos de 45º) y lleva incorporada una rejilla antipájaros, de diámetro 350 mm de chimenea modular de doble pared aislada con lana de roca de 30 mm de espesor, con pared interior y exterior fabricada en chapa de acero inoxidable AISI 304, para una temperatura máxima de trabajo de 600 ºC y aplicaciones para calderas para a produción de calefacción y agua caliente sanitaria, calderas de uso industrial, hornos de panadería y confiería, chimeneas de salón, generadores de aire caliente, conducción, ventilación y evacuación de aire, humos, etc. Modelo SALHORIZ350.

**CHM21400** Ud SALIDA DIRECCIONAL HORIZONTAL D-400 INOX 304 / INOX 304 (material; 12/02/2026)
Precio: 248.46
Elemento final de la chimenea diseñado para desviar los humos en un plano horizontal (su montaje se complementa con dos codos de 45º) y lleva incorporada una rejilla antipájaros, de diámetro 400 mm de chimenea modular de doble pared aislada con lana de roca de 30 mm de espesor, con pared interior y exterior fabricada en chapa de acero inoxidable AISI 304, para una temperatura máxima de trabajo de 600 ºC y aplicaciones para calderas para a produción de calefacción y agua caliente sanitaria, calderas de uso industrial, hornos de panadería y confiería, chimeneas de salón, generadores de aire caliente, conducción, ventilación y evacuación de aire, humos, etc. Modelo SALHORIZ400.

**CHM21450** Ud SALIDA DIRECCIONAL HORIZONTAL D-450 INOX 304 / INOX 304 (material; 12/02/2026)
Precio: 321.07
Elemento final de la chimenea diseñado para desviar los humos en un plano horizontal (su montaje se complementa con dos codos de 45º) y lleva incorporada una rejilla antipájaros, de diámetro 450 mm de chimenea modular de doble pared aislada con lana de roca de 30 mm de espesor, con pared interior y exterior fabricada en chapa de acero inoxidable AISI 304, para una temperatura máxima de trabajo de 600 ºC y aplicaciones para calderas para a produción de calefacción y agua caliente sanitaria, calderas de uso industrial, hornos de panadería y confiería, chimeneas de salón, generadores de aire caliente, conducción, ventilación y evacuación de aire, humos, etc. Modelo SALHORIZ450.

**CHM21500** Ud SALIDA DIRECCIONAL HORIZONTAL D-500 INOX 304 / INOX 304 (material; 12/02/2026)
Precio: 381.47
Elemento final de la chimenea diseñado para desviar los humos en un plano horizontal (su montaje se complementa con dos codos de 45º) y lleva incorporada una rejilla antipájaros, de diámetro 500 mm de chimenea modular de doble pared aislada con lana de roca de 30 mm de espesor, con pared interior y exterior fabricada en chapa de acero inoxidable AISI 304, para una temperatura máxima de trabajo de 600 ºC y aplicaciones para calderas para a produción de calefacción y agua caliente sanitaria, calderas de uso industrial, hornos de panadería y confiería, chimeneas de salón, generadores de aire caliente, conducción, ventilación y evacuación de aire, humos, etc. Modelo SALHORIZ500.

**CHM21550** Ud SALIDA DIRECCIONAL HORIZONTAL D-550 INOX 304 / INOX 304 (material; 12/02/2026)
Precio: 438.71
Elemento final de la chimenea diseñado para desviar los humos en un plano horizontal (su montaje se complementa con dos codos de 45º) y lleva incorporada una rejilla antipájaros, de diámetro 550 mm de chimenea modular de doble pared aislada con lana de roca de 30 mm de espesor, con pared interior y exterior fabricada en chapa de acero inoxidable AISI 304, para una temperatura máxima de trabajo de 600 ºC y aplicaciones para calderas para a produción de calefacción y agua caliente sanitaria, calderas de uso industrial, hornos de panadería y confiería, chimeneas de salón, generadores de aire caliente, conducción, ventilación y evacuación de aire, humos, etc. Modelo SALHORIZ550.

**CHM21600** Ud SALIDA DIRECCIONAL HORIZONTAL D-600 INOX 304 / INOX 304 (material; 12/02/2026)
Precio: 476.86
Elemento final de la chimenea diseñado para desviar los humos en un plano horizontal (su montaje se complementa con dos codos de 45º) y lleva incorporada una rejilla antipájaros, de diámetro 600 mm de chimenea modular de doble pared aislada con lana de roca de 30 mm de espesor, con pared interior y exterior fabricada en chapa de acero inoxidable AISI 304, para una temperatura máxima de trabajo de 600 ºC y aplicaciones para calderas para a produción de calefacción y agua caliente sanitaria, calderas de uso industrial, hornos de panadería y confiería, chimeneas de salón, generadores de aire caliente, conducción, ventilación y evacuación de aire, humos, etc. Modelo SALHORIZ600.

##### ABRAZ. ABRAZADERAS (12/02/2026)

###### ABRAZUNION ABRAZADERAS DE UNIÓN INOX 304 (12/02/2026)

**CHM28125** Ud ABRAZADERA DE UNIÓN D-125 INOX 304 (material; 12/02/2026)
Precio: 13.09
Abrazadera para unión entre sí de los diferentes elementos de la chimenea de diámetro 125 mm, con forma de U que fortalecen la unión entre módulos y garantizan la estanqueidad en el punto de unión. Modelo ABRAZ125.

**CHM28150** Ud ABRAZADERA DE UNIÓN D-150 INOX 304 (material; 12/02/2026)
Precio: 13.8
Abrazadera para unión entre sí de los diferentes elementos de la chimenea de diámetro 150 mm, con forma de U que fortalecen la unión entre módulos y garantizan la estanqueidad en el punto de unión. Modelo ABRAZ150.

**CHM28175** Ud ABRAZADERA DE UNIÓN D-175 INOX 304 (material; 12/02/2026)
Precio: 14.55
Abrazadera para unión entre sí de los diferentes elementos de la chimenea de diámetro 175 mm, con forma de U que fortalecen la unión entre módulos y garantizan la estanqueidad en el punto de unión. Modelo ABRAZ175.

**CHM28200** Ud ABRAZADERA DE UNIÓN D-200 INOX 304 (material; 12/02/2026)
Precio: 16.77
Abrazadera para unión entre sí de los diferentes elementos de la chimenea de diámetro 200 mm, con forma de U que fortalecen la unión entre módulos y garantizan la estanqueidad en el punto de unión. Modelo ABRAZ200.

**CHM28250** Ud ABRAZADERA DE UNIÓN D-250 INOX 304 (material; 12/02/2026)
Precio: 20.12
Abrazadera para unión entre sí de los diferentes elementos de la chimenea de diámetro 250 mm, con forma de U que fortalecen la unión entre módulos y garantizan la estanqueidad en el punto de unión. Modelo ABRAZ250.

**CHM28300** Ud ABRAZADERA DE UNIÓN D-300 INOX 304 (material; 12/02/2026)
Precio: 22.37
Abrazadera para unión entre sí de los diferentes elementos de la chimenea de diámetro 300 mm, con forma de U que fortalecen la unión entre módulos y garantizan la estanqueidad en el punto de unión. Modelo ABRAZ300.

**CHM28350** Ud ABRAZADERA DE UNIÓN D-350 INOX 304 (material; 12/02/2026)
Precio: 37.95
Abrazadera para unión entre sí de los diferentes elementos de la chimenea de diámetro 350 mm, con forma de U que fortalecen la unión entre módulos y garantizan la estanqueidad en el punto de unión. Modelo ABRAZ350.

**CHM28400** Ud ABRAZADERA DE UNIÓN D-400 INOX 304 (material; 12/02/2026)
Precio: 40.23
Abrazadera para unión entre sí de los diferentes elementos de la chimenea de diámetro 400 mm, con forma de U que fortalecen la unión entre módulos y garantizan la estanqueidad en el punto de unión. Modelo ABRAZ400.

**CHM28450** Ud ABRAZADERA DE UNIÓN D-450 INOX 304 (material; 12/02/2026)
Precio: 44.68
Abrazadera para unión entre sí de los diferentes elementos de la chimenea de diámetro 450 mm, con forma de U que fortalecen la unión entre módulos y garantizan la estanqueidad en el punto de unión. Modelo ABRAZ450.

**CHM28500** Ud ABRAZADERA DE UNIÓN D-500 INOX 304 (material; 12/02/2026)
Precio: 46.94
Abrazadera para unión entre sí de los diferentes elementos de la chimenea de diámetro 500 mm, con forma de U que fortalecen la unión entre módulos y garantizan la estanqueidad en el punto de unión. Modelo ABRAZ500.

**CHM28550** Ud ABRAZADERA DE UNIÓN D-550 INOX 304 (material; 12/02/2026)
Precio: 49.17
Abrazadera para unión entre sí de los diferentes elementos de la chimenea de diámetro 550 mm, con forma de U que fortalecen la unión entre módulos y garantizan la estanqueidad en el punto de unión. Modelo ABRAZ550.

**CHM28600** Ud ABRAZADERA DE UNIÓN D-600 INOX 304 (material; 12/02/2026)
Precio: 55.84
Abrazadera para unión entre sí de los diferentes elementos de la chimenea de diámetro 600 mm, con forma de U que fortalecen la unión entre módulos y garantizan la estanqueidad en el punto de unión. Modelo ABRAZ600.

###### ANCLAJEMED ANCLAJE INTERMEDIO INOX 304 (12/02/2026)

**CHM29125** Ud ANCLAJE INTERMEDIO D-125 INOX 304 (material; 12/02/2026)
Precio: 35.73
Pieza que sirve a la vez de unión entre dos elementos de diámetro 125 mm y de fijación a la pared, diseñada para recoger esfuerzos verticales, laterales y horizontales. Modelo ANCLAJINT125.

**CHM29150** Ud ANCLAJE INTERMEDIO D-150 INOX 304 (material; 12/02/2026)
Precio: 36.9
Pieza que sirve a la vez de unión entre dos elementos de diámetro 150 mm y de fijación a la pared, diseñada para recoger esfuerzos verticales, laterales y horizontales. Modelo ANCLAJINT150.

**CHM29175** Ud ANCLAJE INTERMEDIO D-175 INOX 304 (material; 12/02/2026)
Precio: 37.95
Pieza que sirve a la vez de unión entre dos elementos de diámetro 175 mm y de fijación a la pared, diseñada para recoger esfuerzos verticales, laterales y horizontales. Modelo ANCLAJINT175.

**CHM29200** Ud ANCLAJE INTERMEDIO D-200 INOX 304 (material; 12/02/2026)
Precio: 41.4
Pieza que sirve a la vez de unión entre dos elementos de diámetro 200 mm y de fijación a la pared, diseñada para recoger esfuerzos verticales, laterales y horizontales. Modelo ANCLAJINT200.

**CHM29250** Ud ANCLAJE INTERMEDIO D-250 INOX 304 (material; 12/02/2026)
Precio: 46.94
Pieza que sirve a la vez de unión entre dos elementos de diámetro 250 mm y de fijación a la pared, diseñada para recoger esfuerzos verticales, laterales y horizontales. Modelo ANCLAJINT250.

**CHM29300** Ud ANCLAJE INTERMEDIO D-300 INOX 304 (material; 12/02/2026)
Precio: 53.59
Pieza que sirve a la vez de unión entre dos elementos de diámetro 300 mm y de fijación a la pared, diseñada para recoger esfuerzos verticales, laterales y horizontales. Modelo ANCLAJINT300.

**CHM29350** Ud ANCLAJE INTERMEDIO D-350 INOX 304 (material; 12/02/2026)
Precio: 62.56
Pieza que sirve a la vez de unión entre dos elementos de diámetro 350 mm y de fijación a la pared, diseñada para recoger esfuerzos verticales, laterales y horizontales. Modelo ANCLAJINT350.

**CHM29400** Ud ANCLAJE INTERMEDIO D-400 INOX 304 (material; 12/02/2026)
Precio: 67.01
Pieza que sirve a la vez de unión entre dos elementos de diámetro 400 mm y de fijación a la pared, diseñada para recoger esfuerzos verticales, laterales y horizontales. Modelo ANCLAJINT400.

**CHM29450** Ud ANCLAJE INTERMEDIO D-450 INOX 304 (material; 12/02/2026)
Precio: 75.94
Pieza que sirve a la vez de unión entre dos elementos de diámetro 450 mm y de fijación a la pared, diseñada para recoger esfuerzos verticales, laterales y horizontales. Modelo ANCLAJINT450.

**CHM29500** Ud ANCLAJE INTERMEDIO D-500 INOX 304 (material; 12/02/2026)
Precio: 78.18
Pieza que sirve a la vez de unión entre dos elementos de diámetro 500 mm y de fijación a la pared, diseñada para recoger esfuerzos verticales, laterales y horizontales. Modelo ANCLAJINT500.

**CHM29550** Ud ANCLAJE INTERMEDIO D-550 INOX 304 (material; 12/02/2026)
Precio: 80.41
Pieza que sirve a la vez de unión entre dos elementos de diámetro 550 mm y de fijación a la pared, diseñada para recoger esfuerzos verticales, laterales y horizontales. Modelo ANCLAJINT550.

**CHM29600** Ud ANCLAJE INTERMEDIO D-600 INOX 304 (material; 12/02/2026)
Precio: 89.36
Pieza que sirve a la vez de unión entre dos elementos de diámetro 600 mm y de fijación a la pared, diseñada para recoger esfuerzos verticales, laterales y horizontales. Modelo ANCLAJINT600
